# CEIP VILLIMAR , BURGOS

- Propiedad del archivo: CYPE INGENIEROS, S.A.
- Formato: FIEBDC-3/2004
- Programa: ARQUIMEDES
- Tipo: presupuesto
- Comentario: Presupuesto
- Fecha de los precios: 27/06/2019
- Divisa: EUR
- Gastos generales: 13 %
- Beneficio industrial: 6 %
- IVA: 21 %
- Código: 1725_V7_CEIP_VILLIMAR (27/03/2019)
Importe: 4947480.3

## 0 Protecciones provisionales
Importe: 7816.7

**0CA010** m² Protección de aceras y de bordillos existentes que pudieran verse afectados por el paso de vehículos durante los trabajos, mediante extendido de lámina separadora de polietileno, con una masa superficial de 230 g/m² y posterior vertido de hormigón armado en formación de solera de 10 cm de espesor, realizada con hormigón HA-25/B/20/IIa fabricado en central, y vertido desde camión, y malla electrosoldada ME 10x10 Ø 5-5 B 500 T 6x2,20 UNE-EN 10080 sobre separadores homologados.
176 m² × 15.02 = 2643.52

| Código | Ud | Descripción | Rendimiento | Precio | Importe |
|---|---|---|---|---|---|
| mt16png010e | m² | Film de polietileno de 0,25 mm de espesor y 230 g/m² de masa superficial. (material) | 1.1 | 0.442 | 0.49 |
| mt07ame010a | m² | Malla electrosoldada ME 10x10 Ø 5-5 B 500 T 6x2,20 UNE-EN 10080. (material) | 1.2 | 1.5 | 1.80 |
| mt10haf010nga | m³ | Hormigón HA-25/B/20/IIa, fabricado en central. (material) | 0.105 | 54.7 | 5.74 |
| mq06vib020 | h | Regla vibrante de 3 m. (maquinaria) | 0.081 | 2.5 | 0.20 |
| mq05mai030 | h | Martillo neumático. (maquinaria) | 0.164 | 3.675 | 0.60 |
| mq05pdm010a | h | Compresor portátil eléctrico 2 m³/min de caudal. (maquinaria) | 0.164 | 3.431 | 0.56 |
| mo020 | h | Oficial 1ª construcción. (mano de obra; 27/03/2019) | 0.067 | 15 | 1.01 |
| mo113 | h | Peón ordinario construcción. (mano de obra; 27/03/2019) | 0.167 | 12 | 2.00 |
| mo077 | h | Ayudante construcción. (mano de obra; 27/03/2019) | 0.034 | 13 | 0.44 |
| mo112 | h | Peón especializado construcción. (mano de obra; 27/03/2019) | 0.151 | 12 | 1.81 |
| % | % | Medios Auxiliares | 1 % | 14.65 | 0.15 |
| %CI | % | Costes Indirectos (26/06/2019) | 1.5 % | 14.80 | 0.22 |
|  |  | Total |  |  | 15.02 |

| Medición | Uds. | Largo | Parcial |
|---|---|---|---|
| Entrada ppal | 1 | 144.000 | 144.000 |
| Entrada de vehiculos | 1 | 32.000 | 32.000 |
| Total |  |  | 176 |

**042** Ud. Partida para gestión de conexión con compañía suministradora (04/09/2019)
1 Ud. × 5173.18 = 5173.18
Ud. Partida para gestión de la conexión tanto del Centro de Seccionamiento como del Centro de Transformación a la red de Media Tensión de compañía, incluyendo trámites y tasas relacionadas con el expediente de la misma (pago de conexionado y derechos de enganche).

| Código | Ud | Descripción | Rendimiento | Precio | Importe |
|---|---|---|---|---|---|
| 0421 | Ud. | Gestión compañía suministradora (material; 04/09/2019) | 1 | 4996.79 | 4996.79 |
| % | % | Medios Auxiliares | 2 % | 4996.79 | 99.94 |
| %CI | % | Costes Indirectos | 1.5 % | 5096.73 | 76.45 |
|  |  | Total |  |  | 5173.18 |

## A Acondicionamiento del terreno
Importe: 198907.51

### AD Movimiento de tierras en edificación
Importe: 84112.76

**ADL010** m² Desbroce y limpieza del terreno con arbustos, con medios mecánicos. Comprende los trabajos necesarios para retirar de las zonas previstas para la edificación o urbanización: arbustos, pequeñas plantas, tocones, maleza, broza, maderas caídas, escombros, basuras o cualquier otro material existente, hasta una profundidad no menor que el espesor de la capa de tierra vegetal, considerando como mínima 25 cm; y carga a camión.
10342.802 m² × 1.28 = 13238.79

| Código | Ud | Descripción | Rendimiento | Precio | Importe |
|---|---|---|---|---|---|
| mq09sie010 | h | Motosierra a gasolina, de 50 cm de espada y 2 kW de potencia. (maquinaria) | 0.02 | 2.745 | 0.05 |
| mq01pan010a | h | Pala cargadora sobre neumáticos de 120 kW/1,9 m³. (maquinaria) | 0.015 | 36.228 | 0.54 |
| mo113 | h | Peón ordinario construcción. | 0.054 | 12 | 0.65 |
| % | % | Medios Auxiliares | 2 % | 1.24 | 0.02 |
| %CI | % | Costes Indirectos | 1.5 % | 1.26 | 0.02 |
|  |  | Total |  |  | 1.28 |

| Medición | Uds. | Largo | Parcial |
|---|---|---|---|
| Parcela | 1 | 10342.802 | 10342.802 |
| Total |  |  | 10342.802 |

**ADL015** Ud Talado de árbol de hasta 5 m de altura, de 15 a 30 cm de diámetro de tronco y copa poco frondosa, con motosierra, con extracción del tocón.
10 Ud × 15.68 = 156.80
Talado de árbol de hasta 5 m de altura, de 15 a 30 cm de diámetro de tronco y copa poco frondosa, con motosierra, con extracción del tocón y carga a camión.

| Código | Ud | Descripción | Rendimiento | Precio | Importe |
|---|---|---|---|---|---|
| mq09sie010 | h | Motosierra a gasolina, de 50 cm de espada y 2 kW de potencia. | 0.239 | 2.745 | 0.66 |
| mq01exn020a | h | Retroexcavadora hidráulica sobre neumáticos, de 105 kW. (maquinaria) | 0.053 | 41.736 | 2.21 |
| mq02roa010a | h | Rodillo vibrante de guiado manual, de 700 kg, anchura de trabajo 70 cm. (maquinaria) | 0.149 | 7.727 | 1.15 |
| mo040 | h | Oficial 1ª jardinero. (mano de obra; 27/03/2019) | 0.274 | 15 | 4.11 |
| mo086 | h | Ayudante jardinero. (mano de obra; 27/03/2019) | 0.54 | 13 | 7.02 |
| % | % | Medios Auxiliares | 2 % | 15.15 | 0.30 |
| %CI | % | Costes Indirectos | 1.5 % | 15.45 | 0.23 |
|  |  | Total |  |  | 15.68 |

**ADE010b** m³ Excavación de pozos para cimentaciones hasta una profundidad de 2 m, en cualquier tipo de terreno, con medios mecánicos, bajo nivel freático, y carga a camión. Incluso utilización de bombas para bajar el nivel freático del terreno y poder trabajar en seco durante las labores de excavación.
1149.666 m³ × 16.77 = 19279.90
Excavación de pozos para cimentaciones hasta una profundidad de 2 m, en cualquier tipo de terreno, con medios mecánicos, bajo nivel freático, y carga a camión. Incluso utilización de bombas para bajar el nivel freático del terreno y poder trabajar en seco durante las labores de excavación.Se medirá la excavación una vez realizada y antes de que sobre ella se efectúe ningún tipo de relleno. Si el Contratista cerrase la excavación antes de conformada la medición, se entenderá que se aviene a lo que unilateralmente determine el director de la ejecución de la obra.Excavación de zanjas para instalaciones hasta una profundidad de 2 m, en cualquier tipo de terreno, con medios mecánicos, bajo nivel freático, y carga a camión. Incluso utilización de bombas para bajar el nivel freático del terreno y poder trabajar en seco durante las labores de excavación.

| Código | Ud | Descripción | Rendimiento | Precio | Importe |
|---|---|---|---|---|---|
| mq01ret020b | h | Retrocargadora sobre neumáticos, de 70 kW. (maquinaria) | 0.1 | 32.891 | 3.29 |
| mq01exn050c | h | Retroexcavadora sobre neumáticos, de 85 kW, con martillo rompedor. (maquinaria) | 0.15 | 45 | 6.75 |
| mq12bau030b | h | Bomba autoaspirante eléctrica de aguas limpias alta presión, de 3 kW, para un caudal de 30 m³/h. (maquinaria) | 0.049 | 2.04 | 0.10 |
| mo020 | h | Oficial 1ª construcción. | 0.084 | 15 | 1.26 |
| mo113 | h | Peón ordinario construcción. | 0.4 | 12 | 4.80 |
| % | % | Medios Auxiliares | 2 % | 16.20 | 0.32 |
| %CI | % | Costes Indirectos | 1.5 % | 16.52 | 0.25 |
|  |  | Total |  |  | 16.77 |

| Medición | Uds. | Largo | Alto | Parcial |
|---|---|---|---|---|
| Modulo 1 pilar 1 | 1 | 3.240 | 1.400 | 4.536 |
| 2 | 1 | 2.250 | 1.400 | 3.150 |
| 3 | 1 | 2.250 | 1.400 | 3.150 |
| 4 | 1 | 2.250 | 1.400 | 3.150 |
| 5 | 1 | 2.250 | 1.400 | 3.150 |
| 6 | 1 | 2.250 | 1.400 | 3.150 |
| 10 | 1 | 3.240 | 1.400 | 4.536 |
| 11 | 1 | 2.250 | 1.400 | 3.150 |
| 12 | 1 | 2.250 | 1.400 | 3.150 |
| 13 | 1 | 2.250 | 1.400 | 3.150 |
| 14 | 1 | 3.240 | 1.400 | 4.536 |
| 15 | 1 | 3.240 | 1.400 | 4.536 |
| 17 | 1 | 3.240 | 1.400 | 4.536 |
| 18 | 1 | 3.240 | 1.400 | 4.536 |
| 19 | 1 | 3.240 | 1.400 | 4.536 |
| 20 | 1 | 3.240 | 1.400 | 4.536 |
| 21 | 1 | 2.250 | 1.400 | 3.150 |
| 22 | 1 | 3.240 | 1.400 | 4.536 |
| 24 | 1 | 6.841 | 1.400 | 9.577 |
| P25 m2P2 | 1 | 5.760 | 1.400 | 8.064 |
| P26_m2P3 | 1 | 5.760 | 1.400 | 8.064 |
| 23 y zapata corrida | 1 | 36.085 | 1.400 | 50.519 |
| Modulo 2 |  |  |  |  |
| 4 | 1 | 2.250 | 1.400 | 3.150 |
| 5 | 1 | 2.250 | 1.400 | 3.150 |
| 6 | 1 | 2.250 | 1.400 | 3.150 |
| 7 | 1 | 2.250 | 1.400 | 3.150 |
| 8 | 1 | 2.250 | 1.400 | 3.150 |
| 9 | 1 | 2.250 | 1.400 | 3.150 |
| 10 | 1 | 2.250 | 1.400 | 3.150 |
| 11 | 1 | 2.250 | 1.400 | 3.150 |
| 12 | 1 | 3.610 | 1.400 | 5.054 |
| 13 | 1 | 3.610 | 1.400 | 5.054 |
| 14 | 1 | 2.250 | 1.400 | 3.150 |
| 15 | 1 | 2.250 | 1.400 | 3.150 |
| 16 | 1 | 2.250 | 1.400 | 3.150 |
| 17 | 1 | 2.250 | 1.400 | 3.150 |
| 18 | 1 | 3.610 | 1.400 | 5.054 |
| 19 | 1 | 3.610 | 1.400 | 5.054 |
| 20 | 1 | 2.250 | 1.400 | 3.150 |
| 21 | 1 | 3.610 | 1.400 | 5.054 |
| 22 | 1 | 2.250 | 1.400 | 3.150 |
| 23 | 1 | 3.610 | 1.400 | 5.054 |
| 24 | 1 | 3.610 | 1.400 | 5.054 |
| 25 | 1 | 1.440 | 1.400 | 2.016 |
| 26 | 1 | 2.250 | 1.400 | 3.150 |
| 27 | 1 | 2.250 | 1.400 | 3.150 |
| 28 | 1 | 2.250 | 1.400 | 3.150 |
| 29 | 1 | 2.250 | 1.400 | 3.150 |
| 30 | 1 | 1.440 | 1.400 | 2.016 |
| 31 | 1 | 1.440 | 1.400 | 2.016 |
| 32 | 1 | 1.440 | 1.400 | 2.016 |
| 33 | 1 | 3.610 | 1.400 | 5.054 |
| 34 | 1 | 3.610 | 1.400 | 5.054 |
| 35 | 1 | 2.250 | 1.400 | 3.150 |
| 36 | 1 | 1.440 | 1.400 | 2.016 |
| 37 | 1 | 3.610 | 1.400 | 5.054 |
| 38 | 1 | 3.610 | 1.400 | 5.054 |
| 41 | 1 | 3.610 | 1.400 | 5.054 |
| 42 | 1 | 3.610 | 1.400 | 5.054 |
| 43 | 1 | 3.610 | 1.400 | 5.054 |
| 39-40medianera mo3 | 1 | 22.824 | 1.400 | 31.954 |
| 44-Mod3P1-2 | 1 | 14.310 | 1.400 | 20.034 |
| 45-46-47-48-mod33-4-5-6/mod4P1 | 1 | 38.958 | 1.400 | 54.541 |
| MODULO 3 |  |  |  |  |
| 7-8-13-14 | 1 | 22.090 | 1.400 | 30.926 |
| 9 | 1 | 6.760 | 1.400 | 9.464 |
| 15 | 1 | 6.760 | 1.400 | 9.464 |
| 10 | 1 | 6.170 | 1.400 | 8.638 |
| 11 Ascensor | 1 | 22.928 | 1.400 | 32.099 |
| p12-mod411/P16-mod4-21 | 1 | 7.200 | 1.400 | 10.080 |
| 32 | 1 | 2.250 | 1.400 | 3.150 |
|  | 1 | 3.610 | 1.400 | 5.054 |
| 17 | 1 | 5.760 | 1.400 | 8.064 |
| 18 | 1 | 5.760 | 1.400 | 8.064 |
| 19 | 1 | 5.760 | 1.400 | 8.064 |
| 20-21 | 1 | 11.040 | 1.400 | 15.456 |
| 22/mod4-31 | 1 | 5.290 | 1.400 | 7.406 |
| 34-35-36 | 1 | 9.298 | 1.400 | 13.017 |
| 37 | 1 | 2.640 | 1.400 | 3.696 |
| 38 | 1 | 5.760 | 1.400 | 8.064 |
| 40-41-42-39 | 1 | 36.141 | 1.400 | 50.597 |
| 23-24-25-26-27-28-29-30-31 | 1 | 45.915 | 1.400 | 64.281 |
| MODULO 4 |  |  |  |  |
| 2 | 1 | 5.290 | 1.400 | 7.406 |
| 3 | 1 | 5.290 | 1.400 | 7.406 |
| 4 | 1 | 5.290 | 1.400 | 7.406 |
| 5 | 1 | 5.290 | 1.400 | 7.406 |
| 6 | 1 | 5.290 | 1.400 | 7.406 |
| 7 | 1 | 5.290 | 1.400 | 7.406 |
| 8 | 1 | 5.290 | 1.400 | 7.406 |
| 9 | 1 | 5.290 | 1.400 | 7.406 |
| P10/mod5-1 | 1 | 6.760 | 1.400 | 9.464 |
| 12-22 | 1 | 11.560 | 1.400 | 16.184 |
| 13-23 | 1 | 10.580 | 1.400 | 14.812 |
| 14-24 | 1 | 11.560 | 1.400 | 16.184 |
| 15-25 | 1 | 11.560 | 1.400 | 16.184 |
| 16-26 | 1 | 11.560 | 1.400 | 16.184 |
| 17-27 | 1 | 10.580 | 1.400 | 14.812 |
| 18-28 | 1 | 10.580 | 1.400 | 14.812 |
| 19-29 | 1 | 11.560 | 1.400 | 16.184 |
| 20-30/MOd5-7-8 | 1 | 13.500 | 1.400 | 18.900 |
| 32 | 1 | 5.290 | 1.400 | 7.406 |
| 33-41 | 1 | 11.560 | 1.400 | 16.184 |
| 42 | 1 | 5.290 | 1.400 | 7.406 |
|  | 1 | 5.290 | 1.400 | 7.406 |
|  | 1 | 5.290 | 1.400 | 7.406 |
| 37-45 | 1 | 11.560 | 1.400 | 16.184 |
| 38 | 1 | 5.290 | 1.400 | 7.406 |
| 39 | 1 | 5.290 | 1.400 | 7.406 |
| 40-mod5-13 | 1 | 5.290 | 1.400 | 7.406 |
| MODULO 5 |  |  |  |  |
|  | 1 | 9.610 | 1.400 | 13.454 |
| 2 | 1 | 9.610 | 1.400 | 13.454 |
|  | 1 | 9.610 | 1.400 | 13.454 |
|  | 1 | 9.610 | 1.400 | 13.454 |
| PC1 | 1 | 4.000 | 1.400 | 5.600 |
| 9 | 1 | 9.610 | 1.400 | 13.454 |
| 10 | 1 | 9.610 | 1.400 | 13.454 |
| 11 | 1 | 9.610 | 1.400 | 13.454 |
| 12 | 1 | 9.610 | 1.400 | 13.454 |
| PC2 | 1 | 2.250 | 1.400 | 3.150 |
| 14 | 1 | 5.290 | 1.400 | 7.406 |
| 15 | 1 | 4.000 | 1.400 | 5.600 |
| 16 | 1 | 2.250 | 1.400 | 3.150 |
| 17 | 1 | 5.290 | 1.400 | 7.406 |
| 18 | 1 | 4.000 | 1.400 | 5.600 |
| 19 | 1 | 2.250 | 1.400 | 3.150 |
| 20 | 1 | 4.391 | 1.400 | 6.147 |
| 21 | 1 | 2.250 | 1.400 | 3.150 |
| 22 | 1 | 2.250 | 1.400 | 3.150 |
| 23 | 1 | 2.250 | 1.400 | 3.150 |
| Total |  |  |  | 1149.666 |

**ADE010** m³ Excavación de zanjas para cimentaciones hasta una profundidad de 2 m, en cualquier tipo de terreno, con medios mecánicos, bajo nivel freático, y carga a camión. Incluso utilización de bombas para bajar el nivel freático del terreno y poder trabajar en seco durante las labores de excavación.
588.575 m³ × 17.93 = 10553.15
Excavación de zanjas para cimentaciones hasta una profundidad de 2 m, en cualquier tipo de terreno, con medios mecánicos, bajo nivel freático, y carga a camión. Incluso utilización de bombas para bajar el nivel freático del terreno y poder trabajar en seco durante las labores de excavación.Se medirá la excavación una vez realizada y antes de que sobre ella se efectúe ningún tipo de relleno. Si el Contratista cerrase la excavación antes de conformada la medición, se entenderá que se aviene a lo que unilateralmente determine el director de la ejecución de la obra.Excavación de zanjas para instalaciones hasta una profundidad de 2 m, en cualquier tipo de terreno, con medios mecánicos, bajo nivel freático, y carga a camión. Incluso utilización de bombas para bajar el nivel freático del terreno y poder trabajar en seco durante las labores de excavación.

| Código | Ud | Descripción | Rendimiento | Precio | Importe |
|---|---|---|---|---|---|
| mq01ret020b | h | Retrocargadora sobre neumáticos, de 70 kW. | 0.1 | 32.891 | 3.29 |
| mq01exn050c | h | Retroexcavadora sobre neumáticos, de 85 kW, con martillo rompedor. | 0.15 | 45 | 6.75 |
| mq12bau030b | h | Bomba autoaspirante eléctrica de aguas limpias alta presión, de 3 kW, para un caudal de 30 m³/h. | 0.049 | 2.04 | 0.10 |
| mo020 | h | Oficial 1ª construcción. | 0.084 | 15 | 1.26 |
| mo113 | h | Peón ordinario construcción. | 0.5 | 12 | 6.00 |
| % | % | Medios Auxiliares | 2 % | 17.40 | 0.35 |
| %CI | % | Costes Indirectos | 1 % | 17.75 | 0.18 |
|  |  | Total |  |  | 17.93 |

| Medición | Uds. | Largo | Alto | Parcial |
|---|---|---|---|---|
| MODULO 1 |  |  |  |  |
| Fila 1-6 | 1 | 1.920 | 1.400 | 2.688 |
|  | 1 | 1.845 | 1.400 | 2.583 |
|  | 1 | 1.380 | 1.400 | 1.932 |
|  | 1 | 1.380 | 1.400 | 1.932 |
|  | 1 | 1.380 | 1.400 | 1.932 |
|  | 1 | 1.380 | 1.400 | 1.932 |
| Fila 1015 | 1 | 1.845 | 1.400 | 2.583 |
|  | 1 | 1.440 | 1.400 | 2.016 |
|  | 1 | 1.321 | 1.400 | 1.849 |
|  | 1 | 1.349 | 1.400 | 1.889 |
|  | 1 | 1.140 | 1.400 | 1.596 |
| Fila 17/22 | 1 | 1.761 | 1.400 | 2.465 |
|  | 1 | 1.278 | 1.400 | 1.789 |
|  | 1 | 1.156 | 1.400 | 1.618 |
|  | 1 | 2.142 | 1.400 | 2.999 |
|  | 1 | 0.753 | 1.400 | 1.054 |
| Fila 17/22-21 | 1 | 2.388 | 1.400 | 3.343 |
|  | 1 | 1.817 | 1.400 | 2.544 |
|  | 1 | 2.988 | 1.400 | 4.183 |
| Perpendiculares 1-17 | 1 | 2.905 | 1.400 | 4.067 |
|  | 1 | 0.795 | 1.400 | 1.113 |
|  | 1 | 2.700 | 1.400 | 3.780 |
| Perpendiculares 23-11 | 1 | 5.461 | 1.400 | 7.645 |
| Perpendiculares 23--18-11-2 | 1 | 3.091 | 1.400 | 4.327 |
|  | 1 | 1.133 | 1.400 | 1.586 |
|  | 1 | 2.880 | 1.400 | 4.032 |
| Perpendiculares 24-3 | 1 | 3.120 | 1.400 | 4.368 |
|  | 1 | 1.526 | 1.400 | 2.136 |
|  | 1 | 2.880 | 1.400 | 4.032 |
| Perpendiculares 25-4 | 1 | 3.252 | 1.400 | 4.553 |
|  | 1 | 1.904 | 1.400 | 2.666 |
|  | 1 | 2.880 | 1.400 | 4.032 |
| Perpendiculares 26-22-14-5 | 1 | 2.415 | 1.400 | 3.381 |
|  | 1 | 1.957 | 1.400 | 2.740 |
|  | 1 | 2.790 | 1.400 | 3.906 |
| Perpendiculares 22-15 | 1 | 3.162 | 1.400 | 4.427 |
| Perpendiculares 21-6 | 1 | 1.330 | 1.400 | 1.862 |
|  | 1 | 2.790 | 1.400 | 3.906 |
| MODULO 2 |  |  |  |  |
|  | 1 | 1.152 | 1.400 | 1.613 |
| fILA 3-11 | 1 | 1.380 | 1.400 | 1.932 |
|  | 1 | 1.380 | 1.400 | 1.932 |
|  | 1 | 1.380 | 1.400 | 1.932 |
|  | 1 | 1.380 | 1.400 | 1.932 |
|  | 1 | 1.380 | 1.400 | 1.932 |
|  | 1 | 1.380 | 1.400 | 1.932 |
|  | 1 | 1.380 | 1.400 | 1.932 |
| fILA 12-22 | 1 | 2.772 | 1.400 | 3.881 |
|  | 1 | 0.960 | 1.400 | 1.344 |
|  | 1 | 1.482 | 1.400 | 2.075 |
|  | 1 | 1.320 | 1.400 | 1.848 |
|  | 1 | 1.440 | 1.540 | 2.218 |
|  | 1 | 1.200 | 1.400 | 1.680 |
|  | 1 | 1.320 | 1.400 | 1.848 |
|  | 1 | 1.080 | 1.400 | 1.512 |
|  | 1 | 1.320 | 1.400 | 1.848 |
|  | 1 | 1.200 | 1.400 | 1.680 |
| FILA 23-32 | 1 | 2.772 | 1.400 | 3.881 |
|  | 1 | 1.246 | 1.400 | 1.744 |
|  | 1 | 1.362 | 1.400 | 1.907 |
|  | 1 | 1.503 | 1.400 | 2.104 |
|  | 1 | 1.257 | 1.400 | 1.760 |
|  | 1 | 1.380 | 1.400 | 1.932 |
|  | 1 | 1.467 | 1.400 | 2.054 |
|  | 1 | 1.556 | 1.400 | 2.178 |
|  | 1 | 1.556 | 1.400 | 2.178 |
| FILA 33-38 | 1 | 2.772 | 1.400 | 3.881 |
|  | 1 | 1.076 | 1.400 | 1.506 |
|  | 1 | 1.732 | 1.400 | 2.425 |
|  | 1 | 1.149 | 1.400 | 1.609 |
|  | 1 | 2.400 | 1.400 | 3.360 |
| FILA 40-43 | 1 | 2.550 | 1.400 | 3.570 |
|  | 1 | 2.475 | 1.400 | 3.465 |
|  | 1 | 2.400 | 1.400 | 3.360 |
| FILA 44-45 | 1 | 2.223 | 1.400 | 3.112 |
| PERPENDICULARES 1-39 | 1 | 1.917 | 1.400 | 2.684 |
|  | 1 | 1.962 | 1.400 | 2.747 |
|  | 1 | 1.962 | 1.400 | 2.747 |
|  | 1 | 1.779 | 1.400 | 2.491 |
| PERPENDICULARES 40-2 | 1 | 2.367 | 1.400 | 3.314 |
|  | 1 | 1.962 | 1.400 | 2.747 |
|  | 1 | 1.962 | 1.400 | 2.747 |
|  | 1 | 2.150 | 1.400 | 3.010 |
| PERPENDICULARES 35-3 | 1 | 3.024 | 1.400 | 4.234 |
|  | 1 | 1.437 | 1.400 | 2.012 |
|  | 1 | 2.652 | 1.410 | 3.739 |
| PERPENDICULARES 36-4 | 1 | 3.042 | 1.400 | 4.259 |
|  | 1 | 1.347 | 1.400 | 1.886 |
|  | 1 | 2.802 | 1.400 | 3.923 |
| PERPENDICULARES 44-40 | 1 | 1.369 | 1.400 | 1.917 |
| PERPENDICULARES 45-41 | 1 | 1.935 | 1.410 | 2.728 |
| PERPENDICULARES 46-5 | 1 | 1.875 | 1.400 | 2.625 |
|  | 1 | 2.100 | 1.400 | 2.940 |
|  | 1 | 2.553 | 1.400 | 3.574 |
|  | 1 | 1.347 | 1.400 | 1.886 |
|  | 1 | 2.802 | 1.400 | 3.923 |
| PERPENDICULARES 28-6 | 1 | 1.347 | 1.400 | 1.886 |
|  | 1 | 2.802 | 1.400 | 3.923 |
| PERPENDICULARES 48-29 | 1 | 1.875 | 1.400 | 2.625 |
|  | 1 | 2.100 | 1.400 | 2.940 |
|  | 1 | 2.827 | 1.400 | 3.958 |
| PERPENDICULARES 29-7 | 1 | 1.224 | 1.400 | 1.714 |
|  | 1 | 2.682 | 1.400 | 3.755 |
| PERPENDICULARES 30-8 | 1 | 1.317 | 1.400 | 1.844 |
|  | 1 | 2.682 | 1.400 | 3.755 |
| PERPENDICULARES 31-9 | 1 | 1.437 | 1.400 | 2.012 |
|  | 1 | 2.802 | 1.400 | 3.923 |
| PERPENDICULARES 32-10 | 1 | 1.317 | 1.400 | 1.844 |
|  | 1 | 2.682 | 1.400 | 3.755 |
| PERPENDICULARES 22-11 | 1 | 2.802 | 1.400 | 3.923 |
| MODULO 3 |  |  |  |  |
| FILA 28-16/12 | 1 | 5.267 | 1.400 | 7.374 |
|  | 1 | 1.739 | 1.400 | 2.435 |
|  | 1 | 0.885 | 1.400 | 1.239 |
|  | 1 | 1.182 | 1.400 | 1.655 |
| FILA 31-22 | 1 | 1.039 | 1.400 | 1.455 |
|  | 1 | 1.080 | 1.400 | 1.512 |
|  | 1 | 1.407 | 1.400 | 1.970 |
|  | 1 | 0.897 | 1.400 | 1.256 |
|  | 1 | 0.945 | 1.400 | 1.323 |
|  | 1 | 2.016 | 1.400 | 2.822 |
|  | 1 | 0.894 | 1.400 | 1.252 |
| 36-37 | 1 | 2.125 | 1.400 | 2.975 |
| 37-39 | 1 | 1.869 | 1.400 | 2.617 |
|  | 1 | 2.262 | 1.400 | 3.167 |
| 34-40 | 1 | 5.813 | 1.400 | 8.138 |
| perpendiculares 17-1 | 1 | 2.464 | 1.400 | 3.450 |
|  | 1 | 2.391 | 1.400 | 3.347 |
| perpendiculares 35-33 | 1 | 2.803 | 1.400 | 3.924 |
| perpendiculares 37-13 | 1 | 2.370 | 1.400 | 3.318 |
| perpendiculares 41-3 | 1 | 1.543 | 1.400 | 2.160 |
|  | 1 | 1.560 | 1.400 | 2.184 |
|  | 1 | 2.418 | 1.400 | 3.385 |
|  | 1 | 0.612 | 1.400 | 0.857 |
|  | 1 | 1.557 | 1.400 | 2.180 |
| perpendiculares 10-4 | 1 | 2.433 | 1.400 | 3.406 |
| perpendiculares 20-5 | 1 | 1.334 | 1.400 | 1.868 |
|  | 1 | 2.433 | 1.400 | 3.406 |
| perpendiculares 222-5 | 1 | 4.059 | 1.400 | 5.683 |
|  | 1 | 3.946 | 1.400 | 5.524 |
|  | 1 | 2.199 | 1.400 | 3.079 |
| MODULO 4 |  |  |  |  |
| FILA 1-10 | 1 | 0.833 | 1.400 | 1.166 |
|  | 1 | 1.005 | 1.400 | 1.407 |
|  | 1 | 1.005 | 1.400 | 1.407 |
|  | 1 | 1.005 | 1.400 | 1.407 |
|  | 1 | 1.005 | 1.400 | 1.407 |
|  | 1 | 1.005 | 1.400 | 1.407 |
|  | 1 | 1.005 | 1.400 | 1.407 |
|  | 1 | 1.005 | 1.400 | 1.407 |
|  | 1 | 1.566 | 1.400 | 2.192 |
| FILA 21-30 | 1 | 0.675 | 1.400 | 0.945 |
|  | 1 | 0.675 | 1.400 | 0.945 |
|  | 1 | 0.345 | 1.400 | 0.483 |
|  | 1 | 0.345 | 1.400 | 0.483 |
|  | 1 | 0.675 | 1.400 | 0.945 |
|  | 1 | 1.005 | 1.400 | 1.407 |
|  | 1 | 0.675 | 1.400 | 0.945 |
|  | 1 | 1.206 | 1.400 | 1.688 |
| FILA 31-40 | 1 | 1.080 | 1.400 | 1.512 |
|  | 1 | 0.675 | 1.400 | 0.945 |
|  | 1 | 0.557 | 1.400 | 0.780 |
|  | 1 | 0.675 | 1.400 | 0.945 |
|  | 1 | 1.005 | 1.400 | 1.407 |
|  | 1 | 1.005 | 1.400 | 1.407 |
|  | 1 | 0.675 | 1.400 | 0.945 |
|  | 1 | 0.675 | 1.410 | 0.952 |
|  | 1 | 1.005 | 1.400 | 1.407 |
|  | 1 | 1.656 | 1.400 | 2.318 |
| PERPENDICULARES 32-2 | 1 | 2.886 | 1.400 | 4.040 |
|  | 1 | 2.886 | 1.400 | 4.040 |
|  | 1 | 0.900 | 1.400 | 1.260 |
| PERPENDICULARES 333-3 | 1 | 2.632 | 1.400 | 3.685 |
|  | 1 | 2.526 | 1.400 | 3.536 |
| PERPENDICULARES 42-4 | 1 | 3.759 | 1.500 | 5.639 |
|  | 1 | 2.886 | 1.410 | 4.069 |
| PERPENDICULARES 43-5 | 1 | 3.759 | 1.400 | 5.263 |
|  | 1 | 2.886 | 1.400 | 4.040 |
| PERPENDICULARES 44-6 | 1 | 3.760 | 1.400 | 5.264 |
|  | 1 | 2.886 | 1.400 | 4.040 |
| PERPENDICULARES 37-7 | 1 | 2.633 | 1.400 | 3.686 |
|  | 1 | 2.526 | 1.400 | 3.536 |
| 38-8 | 1 | 2.526 | 1.400 | 3.536 |
|  | 1 | 2.526 | 1.400 | 3.536 |
| 39-9 | 1 | 2.886 | 1.400 | 4.040 |
|  | 1 | 2.586 | 1.400 | 3.620 |
|  | 1 | 2.886 | 1.400 | 4.040 |
| 40-10 | 1 | 3.609 | 1.400 | 5.053 |
|  | 1 | 3.474 | 1.400 | 4.864 |
| MODULO 5 | 1 |  | 1.400 | 1.400 |
| FILA 1-PC1 | 1 | 0.993 | 1.400 | 1.390 |
|  | 1 | 0.552 | 1.400 | 0.773 |
|  | 1 | 0.552 | 1.400 | 0.773 |
|  | 1 | 0.552 | 1.400 | 0.773 |
|  | 1 | 0.831 | 1.400 | 1.163 |
| FILA 2-PC2 | 1 | 0.963 | 1.400 | 1.348 |
|  | 1 | 0.552 | 1.410 | 0.778 |
|  | 1 | 0.552 | 1.400 | 0.773 |
|  | 1 | 0.552 | 1.400 | 0.773 |
|  | 1 | 0.981 | 1.400 | 1.373 |
| FILA 3-15 | 1 | 1.323 | 1.400 | 1.852 |
|  | 1 | 5.946 | 1.400 | 8.324 |
| FILA 16-18 | 1 | 1.486 | 1.400 | 2.080 |
|  | 1 | 5.920 | 1.400 | 8.288 |
| FILA 19-23 | 1 | 1.578 | 1.400 | 2.209 |
|  | 1 | 1.362 | 1.400 | 1.907 |
|  | 1 | 1.512 | 1.400 | 2.117 |
|  | 1 | 1.512 | 1.400 | 2.117 |
| PERPENDICULARES 19-13 | 1 | 2.286 | 1.400 | 3.200 |
|  | 1 | 2.134 | 1.400 | 2.988 |
| 20-2 | 1 | 1.896 | 1.400 | 2.654 |
|  | 1 | 1.896 | 1.400 | 2.654 |
|  | 1 | 2.459 | 1.400 | 3.443 |
|  | 1 | 3.252 | 1.400 | 4.553 |
| 10-3 | 1 | 3.233 | 1.400 | 4.526 |
| 11-4 | 1 | 3.252 | 1.400 | 4.553 |
| 23-5 | 1 | 2.136 | 1.400 | 2.990 |
|  | 1 | 2.076 | 1.400 | 2.906 |
|  | 1 | 2.549 | 1.400 | 3.569 |
|  | 1 | 3.252 | 1.400 | 4.553 |
| PC2-PC1 | 1 | 4.134 | 1.400 | 5.788 |
| Total |  |  |  | 588.575 |

**ADE010c** m³ Excavación de zanjas para instalaciones hasta una profundidad de 2 m, en cualquier tipo de terreno, con medios mecánicos, bajo nivel freático, y carga a camión. Incluso utilización de bombas para bajar el nivel freático del terreno y poder trabajar en seco durante las labores de excavación.
824.551 m³ × 19.87 = 16383.83
Se medirá el volumen teórico ejecutado según especificaciones de Proyecto, sin duplicar esquinas ni encuentros y sin incluir los incrementos por excesos de excavación no autorizados, ni el relleno necesario para reconstruir la sección teórica por defectos imputables al Contratista y carga a camión. Se medirá la excavación una vez realizada y antes de que sobre ella se efectúe ningún tipo de relleno. Si el Contratista cerrase la excavación antes de conformada la medición, se entenderá que se aviene a lo que unilateralmente determine el director de la ejecución de la obra.Excavación de zanjas para instalaciones hasta una profundidad de 2 m, en cualquier tipo de terreno, con medios mecánicos, bajo nivel freático, y carga a camión. Incluso utilización de bombas para bajar el nivel freático del terreno y poder trabajar en seco durante las labores de excavación.

| Código | Ud | Descripción | Rendimiento | Precio | Importe |
|---|---|---|---|---|---|
| mq01ret020b | h | Retrocargadora sobre neumáticos, de 70 kW. | 0.1 | 32.891 | 3.29 |
| mq01exn050c | h | Retroexcavadora sobre neumáticos, de 85 kW, con martillo rompedor. | 0.19 | 45 | 8.55 |
| mq12bau030b | h | Bomba autoaspirante eléctrica de aguas limpias alta presión, de 3 kW, para un caudal de 30 m³/h. | 0.049 | 2.04 | 0.10 |
| mo020 | h | Oficial 1ª construcción. | 0.084 | 15 | 1.26 |
| mo113 | h | Peón ordinario construcción. | 0.5 | 12 | 6.00 |
| % | % | Medios Auxiliares | 2 % | 19.20 | 0.38 |
| %CI | % | Costes Indirectos | 1.5 % | 19.58 | 0.29 |
|  |  | Total |  |  | 19.87 |

| Medición | Uds. | Largo | Ancho | Alto | Parcial |
|---|---|---|---|---|---|
| Saneamiento | 1 | 68.549 | 0.500 | 2.500 | 85.686 |
|  | 1 | 17.223 | 0.500 | 1.500 | 12.917 |
|  | 1 | 914.405 | 0.500 | 1.200 | 548.643 |
|  | 1 | 69.353 | 0.500 | 1.000 | 34.677 |
|  | 1 | 223.132 | 0.500 | 1.000 | 111.566 |
|  | 1 | 39.944 | 0.500 | 1.000 | 19.972 |
|  | 1 | 22.180 | 0.500 | 1.000 | 11.090 |
| Total |  |  |  |  | 824.551 |

**ADR010** m³ Relleno envolvente de las instalaciones en zanjas, con arena de 0 a 5 mm de diámetro y compactación en tongadas sucesivas de 20 cm de espesor máximo con bandeja vibrante de guiado manual, hasta alcanzar una densidad seca no inferior al 95% de la máxima obtenida en el ensayo Proctor Modificado, realizado según UNE 103501.
143.194 m³ × 19.27 = 2759.35

| Código | Ud | Descripción | Rendimiento | Precio | Importe |
|---|---|---|---|---|---|
| mt01var010 | m | Cinta plastificada. (material) | 1.1 | 0.123 | 0.14 |
| mt01ara030 | t | Arena de 0 a 5 mm de diámetro, para relleno de zanjas. (material) | 1.8 | 7.99 | 14.38 |
| mq04dua020b | h | Dumper de descarga frontal de 2 t de carga útil. (maquinaria) | 0.1 | 8.422 | 0.84 |
| mq02rod010d | h | Bandeja vibrante de guiado manual, de 300 kg, anchura de trabajo 70 cm, reversible. (maquinaria) | 0.149 | 5.837 | 0.87 |
| mq02cia020j | h | Camión cisterna de 8 m³ de capacidad. (maquinaria) | 0.01 | 36.623 | 0.37 |
| mo113 | h | Peón ordinario construcción. | 0.168 | 12 | 2.02 |
| % | % | Medios Auxiliares | 2 % | 18.62 | 0.37 |
| %CI | % | Costes Indirectos | 1.5 % | 18.99 | 0.28 |
|  |  | Total |  |  | 19.27 |

| Medición | Uds. | Largo | Ancho | Alto | Parcial |
|---|---|---|---|---|---|
|  | 1 | 68.549 | 0.500 | 0.400 | 13.710 |
|  | 1 | 17.223 | 0.500 | 0.300 | 2.583 |
|  | 1 | 914.405 | 0.500 | 0.200 | 91.441 |
|  | 1 | 69.353 | 0.500 | 0.200 | 6.935 |
|  | 1 | 223.132 | 0.500 | 0.200 | 22.313 |
|  | 1 | 39.944 | 0.500 | 0.200 | 3.994 |
|  | 1 | 22.180 | 0.500 | 0.200 | 2.218 |
| Total |  |  |  |  | 143.194 |

**ADR010b** m³ Relleno principal de zanjas para instalaciones, con zahorra artificial caliza y compactación en tongadas sucesivas de 20 cm de espesor máximo con bandeja vibrante de guiado manual, hasta alcanzar una densidad seca no inferior al 95% de la máxima obtenida en el ensayo Proctor Modificado, realizado según UNE 103501. Incluso cinta o distintivo indicador de la instalación.
681.357 m³ × 21.88 = 14908.09

| Código | Ud | Descripción | Rendimiento | Precio | Importe |
|---|---|---|---|---|---|
| mt01var010 | m | Cinta plastificada. | 1.1 | 0.123 | 0.14 |
| mt01zah010c | t | Zahorra artificial caliza. (material) | 2 | 8.451 | 16.90 |
| mq04dua020b | h | Dumper de descarga frontal de 2 t de carga útil. | 0.1 | 8.422 | 0.84 |
| mq02rod010d | h | Bandeja vibrante de guiado manual, de 300 kg, anchura de trabajo 70 cm, reversible. | 0.149 | 5.837 | 0.87 |
| mq02cia020j | h | Camión cisterna de 8 m³ de capacidad. | 0.01 | 36.623 | 0.37 |
| mo113 | h | Peón ordinario construcción. | 0.168 | 12 | 2.02 |
| % | % | Medios Auxiliares | 2 % | 21.14 | 0.42 |
| %CI | % | Costes Indirectos | 1.5 % | 21.56 | 0.32 |
|  |  | Total |  |  | 21.88 |

| Medición | Uds. | Largo | Ancho | Alto | Parcial |
|---|---|---|---|---|---|
|  | 1 | 68.549 | 0.500 | 2.100 | 71.976 |
|  | 1 | 17.223 | 0.500 | 1.200 | 10.334 |
|  | 1 | 914.405 | 0.500 | 1.000 | 457.203 |
|  | 1 | 69.353 | 0.500 | 0.800 | 27.741 |
|  | 1 | 223.132 | 0.500 | 0.800 | 89.253 |
|  | 1 | 39.944 | 0.500 | 0.800 | 15.978 |
|  | 1 | 22.180 | 0.500 | 0.800 | 8.872 |
| Total |  |  |  |  | 681.357 |

**ADR030b** m³ Relleno para base de pavimento realizada mediante relleno a cielo abierto, con zahorra natural caliza, y compactación en tongadas sucesivas de 30 cm de espesor máximo con bandeja vibrante de guiado manual, hasta alcanzar una densidad seca no inferior al 95% de la máxima obtenida en el ensayo Proctor Modificado, realizado según UNE 103501. (11/10/2019)
206.5 m³ × 8.78 = 1813.07

| Código | Ud | Descripción | Rendimiento | Precio | Importe |
|---|---|---|---|---|---|
| mt01zah010a | t | Zahorra natural caliza. (material) | 2.2 | 2.659 | 5.85 |
| mq04dua020b | h | Dumper de descarga frontal de 2 t de carga útil. | 0.1 | 8.422 | 0.84 |
| mq02rod010d | h | Bandeja vibrante de guiado manual, de 300 kg, anchura de trabajo 70 cm, reversible. | 0.149 | 5.837 | 0.87 |
| mq02cia020j | h | Camión cisterna de 8 m³ de capacidad. | 0.01 | 36.623 | 0.37 |
| mo113 | h | Peón ordinario construcción. | 0.057 | 12 | 0.68 |
| % | % | Medios Auxiliares | 2 % | 8.61 | 0.17 |
|  |  | Total |  |  | 8.78 |

| Medición | Uds. | Largo | Alto | Parcial |
|---|---|---|---|---|
|  | 1 | 695.000 | 0.270 | 187.650 |
|  | 1 | 215.000 | 0.050 | 10.750 |
|  | 1 | 162.000 | 0.050 | 8.100 |
| Total |  |  |  | 206.5 |

**ADT010** m³ Transporte de tierras con camión de 12 t de los productos procedentes de la excavación de cualquier tipo de terreno dentro de la obra. (27/03/2019)
6693.041 m³ × 0.75 = 5019.78

| Código | Ud | Descripción | Rendimiento | Precio | Importe |
|---|---|---|---|---|---|
| mq04cab010c | h | Camión basculante de 12 t de carga, de 162 kW. (maquinaria) | 0.02 | 36.491 | 0.73 |
| % | % | Medios Auxiliares | 2 % | 0.73 | 0.01 |
| %CI | % | Costes Indirectos | 1.5 % | 0.74 | 0.01 |
|  |  | Total |  |  | 0.75 |

| Medición | Uds. | Largo | Alto | Parcial |
|---|---|---|---|---|
|  | 1 | 10342.802 | 0.250 |  |
|  | 1 | 1149.666 |  |  |
|  | 1 | 588.575 |  |  |
|  | 1 | 824.551 |  |  |
|  | 1.3 |  |  |  |
| Total |  |  |  | 6693.041 |

### AN Nivelación
Importe: 114794.75

**ANE010** m² Encachado en caja para base de solera de 20 cm de espesor, mediante relleno y extendido en tongadas de espesor no superior a 20 cm de bolos de piedra de 10 a 15 cm de diámetro; y posterior compactación mediante equipo manual con bandeja vibrante, sobre la explanada homogénea y nivelada.
1806.365 m² × 5.7 = 10296.28

| Código | Ud | Descripción | Rendimiento | Precio | Importe |
|---|---|---|---|---|---|
| mt01arg100a | m³ | Bolos de piedra de 10 a 15 cm de diámetro. (material) | 0.22 | 11.158 | 2.45 |
| mq01pan010a | h | Pala cargadora sobre neumáticos de 120 kW/1,9 m³. | 0.011 | 36.228 | 0.40 |
| mq02rod010d | h | Bandeja vibrante de guiado manual, de 300 kg, anchura de trabajo 70 cm, reversible. | 0.011 | 5.837 | 0.06 |
| mq02cia020j | h | Camión cisterna de 8 m³ de capacidad. | 0.011 | 36.623 | 0.40 |
| mo113 | h | Peón ordinario construcción. | 0.183 | 12 | 2.20 |
| % | % | Medios Auxiliares | 2 % | 5.51 | 0.11 |
| %CI | % | Costes Indirectos | 1.5 % | 5.62 | 0.08 |
|  |  | Total |  |  | 5.7 |

| Medición | Uds. | Largo | Parcial |
|---|---|---|---|
| Modulo 1 | 1 | 425.488 | 425.488 |
| Modulo 2 | 1 | 789.618 | 789.618 |
| Modulo 3 | 1 | 741.252 | 741.252 |
| Modulo 4 | 1 | 601.511 | 601.511 |
| Modulo 5 | 1 | 489.622 | 489.622 |
| Subtotal |  |  | 3047.491 |
| Deducir | 1 | -419.935 | -419.935 |
|  | 1 | -821.191 | -821.191 |
| Subtotal |  |  | -1241.126 |
| Subtotal acumulado |  |  | 1806.365 |
| Total |  |  | 1806.365 |

**ANS030b** m² Solera ventilada de hormigón armado de 40+10 cm de canto, sobre encofrado perdido de piezas de polipropileno reciclado, de 750x500x400 mm, color negro, realizada con hormigón HA-25/B/12/IIa fabricado en central con Distintivo de calidad Oficialmente Reconocido (D.O.R.), con aditivo hidrófugo, y vertido con bomba, y 2 mallas electrosoldadas ME 15x15 Ø 8-8 B 500 T 6x2,20
3047.491 m² × 34.29 = 104498.47
Solera ventilada de hormigón armado de 40+10 cm de canto, sobre encofrado perdido de piezas de polipropileno reciclado, de 750x500x400 mm, color negro, realizada con hormigón HA-25/B/12/IIa fabricado en central con Distintivo de calidad Oficialmente Reconocido (D.O.R.), con aditivo hidrófugo, y vertido con bomba, y malla electrosoldada ME 15x15 Ø 8-8 B 500 T 6x2,20 UNE-EN 10080 como armadura de reparto, colocada sobre separadores homologados en capa de compresión de 8 cm de espesor; con juntas de retracción de 5 mm de espesor, mediante corte con disco de diamante; apoyado todo ello sobre base de hormigón de limpieza. Incluso panel de poliestireno expandido de 3 cm de espesor, para la ejecución de juntas de dilatación, y masilla elástica para sellado de las juntas de retracción.Se suspenderán los trabajos de hormigonado cuando llueva con intensidad, nieve, exista viento excesivo, una temperatura ambiente superior a 40°C o se prevea que dentro de las 48 horas siguientes pueda descender la temperatura ambiente por debajo de los 5°C.Dispondrá en obra de una serie de medios, en previsión de que se produzcan cambios bruscos de las condiciones ambientales durante el hormigonado o posterior periodo de fraguado, no pudiendo comenzarse el hormigonado de los diferentes elementos sin la autorización por escrito del director de la ejecución de la obra.Se evitará la actuación sobre el elemento de acciones mecánicas no previstas en el cálculo. Se protegerá el hormigón fresco frente a lluvias, heladas y temperaturas elevadas.Se medirá la superficie realmente ejecutada según especificaciones de Proyecto, deduciendo la superficie ocupada por los pilares situados dentro de su perímetro.Incluidos todos los medios necesarios para su montaje en obra (vibrado).I/ ventilación de solera formada ppor tubos de PVC conducidos a fachada con terminación de "T" , rejillas de cubrimiento de la cara exterior ejecutadas con acero inoxidable, recibidas en el solado exterior.

| Código | Ud | Descripción | Rendimiento | Precio | Importe |
|---|---|---|---|---|---|
| mt07cav010hh | m² | Encofrado perdido de piezas de polipropileno reciclado, C-40 "CÁVITI", de 750x500x400 mm, color negro, para soleras y forjados sanitarios ventilados. (material) | 1.05 | 8.667 | 9.10 |
| mt07aco010c | kg | Ferralla elaborada en taller industrial con acero en barras corrugadas, UNE-EN 10080 B 500 S, de varios diámetros. (material) | 8.5 | 0.724 | 6.15 |
| mt08var050 | kg | Alambre galvanizado para atar, de 1,30 mm de diámetro. (material) | 0.05 | 0.988 | 0.05 |
| mt07ame010l | m² | Malla electrosoldada ME 15x15 Ø 8-8 B 500 T 6x2,20 UNE-EN 10080. (material) | 1.1 | 3.3 | 3.63 |
| mt10haf010nch | m³ | Hormigón HA-25/B/12/IIa, fabricado en central, con Distintivo de calidad Oficialmente Reconocido (D.O.R.), con aditivo hidrófugo. (material) | 0.145 | 54.7 | 7.93 |
| mt07aco020o | Ud | Separador homologado para malla electrosoldada. (material) | 1 | 0.075 | 0.08 |
| mt16pea020c | m² | Panel rígido de poliestireno expandido, según UNE-EN 13163, mecanizado lateral recto, de 30 mm de espesor, resistencia térmica 0,8 m²K/W, conductividad térmica 0,036 W/(mK), para junta de dilatación. (material) | 0.26 | 1.758 | 0.46 |
| mt14sja020 | m | Masilla bicomponente, resistente a hidrocarburos y aceites, para sellado de juntas de retracción en soleras de hormigón. (material) | 0.5 | 0.921 | 0.46 |
| rejilla | ud | Rejilla de ventilación de acero inoxidable , conectada a T de PVC, para ventilación (material; 15/07/2019) | 0.01 | 7 | 0.07 |
| mq06vib020 | h | Regla vibrante de 3 m. | 0.08 | 2.5 | 0.20 |
| mq06bhe010 | h | Camión bomba estacionado en obra, para bombeo de hormigón. (maquinaria) | 0.004 | 85 | 0.34 |
| mq06cor020 | h | Equipo para corte de juntas en soleras de hormigón. (maquinaria) | 0.076 | 8.676 | 0.66 |
| mo044 | h | Oficial 1ª encofrador. (mano de obra; 27/03/2019) | 0.011 | 15 | 0.17 |
| mo091 | h | Ayudante encofrador. (mano de obra; 27/03/2019) | 0.011 | 13 | 0.14 |
| mo043 | h | Oficial 1ª ferrallista. (mano de obra; 27/03/2019) | 0.086 | 15 | 1.29 |
| mo090 | h | Ayudante ferrallista. (mano de obra; 27/03/2019) | 0.086 | 13 | 1.12 |
| mo045 | h | Oficial 1ª estructurista, en trabajos de puesta en obra del hormigón. (mano de obra; 27/03/2019) | 0.008 | 15 | 0.12 |
| mo092 | h | Ayudante estructurista, en trabajos de puesta en obra del hormigón. (mano de obra; 27/03/2019) | 0.032 | 13 | 0.42 |
| mo112 | h | Peón especializado construcción. | 0.088 | 12 | 1.06 |
| % | % | Medios Auxiliares | 1 % | 33.45 | 0.33 |
| %CI | % | Costes Indirectos | 1.5 % | 33.78 | 0.51 |
|  |  | Total |  |  | 34.29 |

| Medición | Uds. | Largo | Parcial |
|---|---|---|---|
| Modulo 1 | 1 | 425.488 | 425.488 |
| Modulo 2 | 1 | 789.618 | 789.618 |
| Modulo 3 | 1 | 741.252 | 741.252 |
| Modulo 4 | 1 | 601.511 | 601.511 |
| Modulo 5 | 1 | 489.622 | 489.622 |
| Total |  |  | 3047.491 |

## C Cimentaciones
Importe: 183084.55

### CR Regularización
Importe: 24543.83

**CRL010** m² Capa de hormigón de limpieza y nivelado de fondos de cimentación, de 10 cm de espesor, de hormigón HL-200/B/20, fabricado en central y vertido desde camión, en el fondo de la excavación previamente realizada.
4118.093 m² × 5.96 = 24543.83

| Código | Ud | Descripción | Rendimiento | Precio | Importe |
|---|---|---|---|---|---|
| mt10hmf011jb | m³ | Hormigón de limpieza HL-200/B/20, fabricado en central. (material) | 0.105 | 52.05 | 5.47 |
| mo045 | h | Oficial 1ª estructurista, en trabajos de puesta en obra del hormigón. | 0.007 | 15 | 0.11 |
| mo092 | h | Ayudante estructurista, en trabajos de puesta en obra del hormigón. | 0.013 | 13 | 0.17 |
| % | % | Medios Auxiliares | 2 % | 5.75 | 0.12 |
| %CI | % | Costes Indirectos | 1.5 % | 5.87 | 0.09 |
|  |  | Total |  |  | 5.96 |

| Medición | Uds. | Largo | Parcial |
|---|---|---|---|
| ZAPATAS |  |  |  |
| Modulo 1 pilar 1 | 1 | 3.240 | 3.240 |
| 2 | 1 | 2.250 | 2.250 |
| 3 | 1 | 2.250 | 2.250 |
| 4 | 1 | 2.250 | 2.250 |
| 5 | 1 | 2.250 | 2.250 |
| 6 | 1 | 2.250 | 2.250 |
| 10 | 1 | 3.240 | 3.240 |
| 11 | 1 | 2.250 | 2.250 |
| 12 | 1 | 2.250 | 2.250 |
| 13 | 1 | 2.250 | 2.250 |
| 14 | 1 | 3.240 | 3.240 |
| 15 | 1 | 3.240 | 3.240 |
| 17 | 1 | 3.240 | 3.240 |
| 18 | 1 | 3.240 | 3.240 |
| 19 | 1 | 3.240 | 3.240 |
| 20 | 1 | 3.240 | 3.240 |
| 21 | 1 | 2.250 | 2.250 |
| 22 | 1 | 3.240 | 3.240 |
| 24 | 1 | 6.841 | 6.841 |
| P25 m2P2 | 1 | 5.760 | 5.760 |
| P26_m2P3 | 1 | 5.760 | 5.760 |
| 23 y zapata corrida | 1 | 36.085 | 36.085 |
| Modulo 2 |  |  |  |
| 4 | 1 | 2.250 | 2.250 |
| 5 | 1 | 2.250 | 2.250 |
| 6 | 1 | 2.250 | 2.250 |
| 7 | 1 | 2.250 | 2.250 |
| 8 | 1 | 2.250 | 2.250 |
| 9 | 1 | 2.250 | 2.250 |
| 10 | 1 | 2.250 | 2.250 |
| 11 | 1 | 2.250 | 2.250 |
| 12 | 1 | 3.610 | 3.610 |
| 13 | 1 | 3.610 | 3.610 |
| 14 | 1 | 2.250 | 2.250 |
| 15 | 1 | 2.250 | 2.250 |
| 16 | 1 | 2.250 | 2.250 |
| 17 | 1 | 2.250 | 2.250 |
| 18 | 1 | 3.610 | 3.610 |
| 19 | 1 | 3.610 | 3.610 |
| 20 | 1 | 2.250 | 2.250 |
| 21 | 1 | 3.610 | 3.610 |
| 22 | 1 | 2.250 | 2.250 |
| 23 | 1 | 3.610 | 3.610 |
| 24 | 1 | 3.610 | 3.610 |
| 25 | 1 | 1.440 | 1.440 |
| 26 | 1 | 2.250 | 2.250 |
| 27 | 1 | 2.250 | 2.250 |
| 28 | 1 | 2.250 | 2.250 |
| 29 | 1 | 2.250 | 2.250 |
| 30 | 1 | 1.440 | 1.440 |
| 31 | 1 | 1.440 | 1.440 |
| 32 | 1 | 1.440 | 1.440 |
| 33 | 1 | 3.610 | 3.610 |
| 34 | 1 | 3.610 | 3.610 |
| 35 | 1 | 2.250 | 2.250 |
| 36 | 1 | 1.440 | 1.440 |
| 37 | 1 | 3.610 | 3.610 |
| 38 | 1 | 3.610 | 3.610 |
| 41 | 1 | 3.610 | 3.610 |
| 42 | 1 | 3.610 | 3.610 |
| 43 | 1 | 3.610 | 3.610 |
| 39-40medianera mo3 | 1 | 22.824 | 22.824 |
| 44-Mod3P1-2 | 1 | 14.310 | 14.310 |
| 45-46-47-48-mod33-4-5-6/mod4P1 | 1 | 38.958 | 38.958 |
| MODULO 3 |  |  |  |
| 7-8-13-14 | 1 | 22.090 | 22.090 |
| 9 | 1 | 6.760 | 6.760 |
| 15 | 1 | 6.760 | 6.760 |
| 10 | 1 | 6.170 | 6.170 |
| 11 Ascensor | 1 | 22.928 | 22.928 |
| p12-mod411/P16-mod4-21 | 1 | 7.200 | 7.200 |
| 32 | 1 | 2.250 | 2.250 |
|  | 1 | 3.610 | 3.610 |
| 17 | 1 | 5.760 | 5.760 |
| 18 | 1 | 5.760 | 5.760 |
| 19 | 1 | 5.760 | 5.760 |
| 20-21 | 1 | 11.040 | 11.040 |
| 22/mod4-31 | 1 | 5.290 | 5.290 |
| 34-35-36 | 1 | 9.298 | 9.298 |
| 37 | 1 | 2.640 | 2.640 |
| 38 | 1 | 5.760 | 5.760 |
| 40-41-42-39 | 1 | 36.141 | 36.141 |
| 23-24-25-26-27-28-29-30-31 | 1 | 45.915 | 45.915 |
| MODULO 4 |  |  |  |
| 2 | 1 | 5.290 | 5.290 |
| 3 | 1 | 5.290 | 5.290 |
| 4 | 1 | 5.290 | 5.290 |
| 5 | 1 | 5.290 | 5.290 |
| 6 | 1 | 5.290 | 5.290 |
| 7 | 1 | 5.290 | 5.290 |
| 8 | 1 | 5.290 | 5.290 |
| 9 | 1 | 5.290 | 5.290 |
| P10/mod5-1 | 1 | 6.760 | 6.760 |
| 12-22 | 1 | 11.560 | 11.560 |
| 13-23 | 1 | 10.580 | 10.580 |
| 14-24 | 1 | 11.560 | 11.560 |
| 15-25 | 1 | 11.560 | 11.560 |
| 16-26 | 1 | 11.560 | 11.560 |
| 17-27 | 1 | 10.580 | 10.580 |
| 18-28 | 1 | 10.580 | 10.580 |
| 19-29 | 1 | 11.560 | 11.560 |
| 20-30/MOd5-7-8 | 1 | 13.500 | 13.500 |
| 32 | 1 | 5.290 | 5.290 |
| 33-41 | 1 | 11.560 | 11.560 |
| 42 | 1 | 5.290 | 5.290 |
|  | 1 | 5.290 | 5.290 |
|  | 1 | 5.290 | 5.290 |
| 37-45 | 1 | 11.560 | 11.560 |
| 38 | 1 | 5.290 | 5.290 |
| 39 | 1 | 5.290 | 5.290 |
| 40-mod5-13 | 1 | 5.290 | 5.290 |
| MODULO 5 |  |  |  |
|  | 1 | 9.610 | 9.610 |
| 2 | 1 | 9.610 | 9.610 |
|  | 1 | 9.610 | 9.610 |
|  | 1 | 9.610 | 9.610 |
| PC1 | 1 | 4.000 | 4.000 |
| 9 | 1 | 9.610 | 9.610 |
| 10 | 1 | 9.610 | 9.610 |
| 11 | 1 | 9.610 | 9.610 |
| 12 | 1 | 9.610 | 9.610 |
| PC2 | 1 | 2.250 | 2.250 |
| 14 | 1 | 5.290 | 5.290 |
| 15 | 1 | 4.000 | 4.000 |
| 16 | 1 | 2.250 | 2.250 |
| 17 | 1 | 5.290 | 5.290 |
| 18 | 1 | 4.000 | 4.000 |
| 19 | 1 | 2.250 | 2.250 |
| 20 | 1 | 4.391 | 4.391 |
| 21 | 1 | 2.250 | 2.250 |
| 22 | 1 | 2.250 | 2.250 |
| 23 | 1 | 2.250 | 2.250 |
| Subtotal |  |  | 821.191 |
| Subtotal |  |  | 0.000 |
| VIGAS RIOSTRAS |  |  |  |
| MODULO 1 |  |  |  |
| Fila 1-6 | 1 | 1.920 | 1.920 |
|  | 1 | 1.845 | 1.845 |
|  | 1 | 1.380 | 1.380 |
|  | 1 | 1.380 | 1.380 |
|  | 1 | 1.380 | 1.380 |
|  | 1 | 1.380 | 1.380 |
| Fila 1015 | 1 | 1.845 | 1.845 |
|  | 1 | 1.440 | 1.440 |
|  | 1 | 1.321 | 1.321 |
|  | 1 | 1.349 | 1.349 |
|  | 1 | 1.140 | 1.140 |
| Fila 17/22 | 1 | 1.761 | 1.761 |
|  | 1 | 1.278 | 1.278 |
|  | 1 | 1.156 | 1.156 |
|  | 1 | 2.142 | 2.142 |
|  | 1 | 0.753 | 0.753 |
| Fila 17/22-21 | 1 | 2.388 | 2.388 |
|  | 1 | 1.817 | 1.817 |
|  | 1 | 2.988 | 2.988 |
| Perpendiculares 1-17 | 1 | 2.905 | 2.905 |
|  | 1 | 0.795 | 0.795 |
|  | 1 | 2.700 | 2.700 |
| Perpendiculares 23-11 | 1 | 5.461 | 5.461 |
| Perpendiculares 23--18-11-2 | 1 | 3.091 | 3.091 |
|  | 1 | 1.133 | 1.133 |
|  | 1 | 2.880 | 2.880 |
| Perpendiculares 24-3 | 1 | 3.120 | 3.120 |
|  | 1 | 1.526 | 1.526 |
|  | 1 | 2.880 | 2.880 |
| Perpendiculares 25-4 | 1 | 3.252 | 3.252 |
|  | 1 | 1.904 | 1.904 |
|  | 1 | 2.880 | 2.880 |
| Perpendiculares 26-22-14-5 | 1 | 2.415 | 2.415 |
|  | 1 | 1.957 | 1.957 |
|  | 1 | 2.790 | 2.790 |
| Perpendiculares 22-15 | 1 | 3.162 | 3.162 |
| Perpendiculares 21-6 | 1 | 1.330 | 1.330 |
|  | 1 | 2.790 | 2.790 |
| MODULO 2 |  |  |  |
|  | 1 | 1.152 | 1.152 |
| fILA 3-11 | 1 | 1.380 | 1.380 |
|  | 1 | 1.380 | 1.380 |
|  | 1 | 1.380 | 1.380 |
|  | 1 | 1.380 | 1.380 |
|  | 1 | 1.380 | 1.380 |
|  | 1 | 1.380 | 1.380 |
|  | 1 | 1.380 | 1.380 |
| fILA 12-22 | 1 | 2.772 | 2.772 |
|  | 1 | 0.960 | 0.960 |
|  | 1 | 1.482 | 1.482 |
|  | 1 | 1.320 | 1.320 |
|  | 1 | 1.440 | 1.440 |
|  | 1 | 1.200 | 1.200 |
|  | 1 | 1.320 | 1.320 |
|  | 1 | 1.080 | 1.080 |
|  | 1 | 1.320 | 1.320 |
|  | 1 | 1.200 | 1.200 |
| FILA 23-32 | 1 | 2.772 | 2.772 |
|  | 1 | 1.246 | 1.246 |
|  | 1 | 1.362 | 1.362 |
|  | 1 | 1.503 | 1.503 |
|  | 1 | 1.257 | 1.257 |
|  | 1 | 1.380 | 1.380 |
|  | 1 | 1.467 | 1.467 |
|  | 1 | 1.556 | 1.556 |
|  | 1 | 1.556 | 1.556 |
| FILA 33-38 | 1 | 2.772 | 2.772 |
|  | 1 | 1.076 | 1.076 |
|  | 1 | 1.732 | 1.732 |
|  | 1 | 1.149 | 1.149 |
|  | 1 | 2.400 | 2.400 |
| FILA 40-43 | 1 | 2.550 | 2.550 |
|  | 1 | 2.475 | 2.475 |
|  | 1 | 2.400 | 2.400 |
| FILA 44-45 | 1 | 2.223 | 2.223 |
| PERPENDICULARES 1-39 | 1 | 1.917 | 1.917 |
|  | 1 | 1.962 | 1.962 |
|  | 1 | 1.962 | 1.962 |
|  | 1 | 1.779 | 1.779 |
| PERPENDICULARES 40-2 | 1 | 2.367 | 2.367 |
|  | 1 | 1.962 | 1.962 |
|  | 1 | 1.962 | 1.962 |
|  | 1 | 2.150 | 2.150 |
| PERPENDICULARES 35-3 | 1 | 3.024 | 3.024 |
|  | 1 | 1.437 | 1.437 |
|  | 1 | 2.652 | 2.652 |
| PERPENDICULARES 36-4 | 1 | 3.042 | 3.042 |
|  | 1 | 1.347 | 1.347 |
|  | 1 | 2.802 | 2.802 |
| PERPENDICULARES 44-40 | 1 | 1.369 | 1.369 |
| PERPENDICULARES 45-41 | 1 | 1.935 | 1.935 |
| PERPENDICULARES 46-5 | 1 | 1.875 | 1.875 |
|  | 1 | 2.100 | 2.100 |
|  | 1 | 2.553 | 2.553 |
|  | 1 | 1.347 | 1.347 |
|  | 1 | 2.802 | 2.802 |
| PERPENDICULARES 28-6 | 1 | 1.347 | 1.347 |
|  | 1 | 2.802 | 2.802 |
| PERPENDICULARES 48-29 | 1 | 1.875 | 1.875 |
|  | 1 | 2.100 | 2.100 |
|  | 1 | 2.827 | 2.827 |
| PERPENDICULARES 29-7 | 1 | 1.224 | 1.224 |
|  | 1 | 2.682 | 2.682 |
| PERPENDICULARES 30-8 | 1 | 1.317 | 1.317 |
|  | 1 | 2.682 | 2.682 |
| PERPENDICULARES 31-9 | 1 | 1.437 | 1.437 |
|  | 1 | 2.802 | 2.802 |
| PERPENDICULARES 32-10 | 1 | 1.317 | 1.317 |
|  | 1 | 2.682 | 2.682 |
| PERPENDICULARES 22-11 | 1 | 2.802 | 2.802 |
| MODULO 3 |  |  |  |
| FILA 28-16/12 | 1 | 5.267 | 5.267 |
|  | 1 | 1.739 | 1.739 |
|  | 1 | 0.885 | 0.885 |
|  | 1 | 1.182 | 1.182 |
| FILA 31-22 | 1 | 1.039 | 1.039 |
|  | 1 | 1.080 | 1.080 |
|  | 1 | 1.407 | 1.407 |
|  | 1 | 0.897 | 0.897 |
|  | 1 | 0.945 | 0.945 |
|  | 1 | 2.016 | 2.016 |
|  | 1 | 0.894 | 0.894 |
| 36-37 | 1 | 2.125 | 2.125 |
| 37-39 | 1 | 1.869 | 1.869 |
|  | 1 | 2.262 | 2.262 |
| 34-40 | 1 | 5.813 | 5.813 |
| perpendiculares 17-1 | 1 | 2.464 | 2.464 |
|  | 1 | 2.391 | 2.391 |
| perpendiculares 35-33 | 1 | 2.803 | 2.803 |
| perpendiculares 37-13 | 1 | 2.370 | 2.370 |
| perpendiculares 41-3 | 1 | 1.543 | 1.543 |
|  | 1 | 1.560 | 1.560 |
|  | 1 | 2.418 | 2.418 |
|  | 1 | 0.612 | 0.612 |
|  | 1 | 1.557 | 1.557 |
| perpendiculares 10-4 | 1 | 2.433 | 2.433 |
| perpendiculares 20-5 | 1 | 1.334 | 1.334 |
|  | 1 | 2.433 | 2.433 |
| perpendiculares 222-5 | 1 | 4.059 | 4.059 |
|  | 1 | 3.946 | 3.946 |
|  | 1 | 2.199 | 2.199 |
| MODULO 4 |  |  |  |
| FILA 1-10 | 1 | 0.833 | 0.833 |
|  | 1 | 1.005 | 1.005 |
|  | 1 | 1.005 | 1.005 |
|  | 1 | 1.005 | 1.005 |
|  | 1 | 1.005 | 1.005 |
|  | 1 | 1.005 | 1.005 |
|  | 1 | 1.005 | 1.005 |
|  | 1 | 1.005 | 1.005 |
|  | 1 | 1.566 | 1.566 |
| FILA 21-30 | 1 | 0.675 | 0.675 |
|  | 1 | 0.675 | 0.675 |
|  | 1 | 0.345 | 0.345 |
|  | 1 | 0.345 | 0.345 |
|  | 1 | 0.675 | 0.675 |
|  | 1 | 1.005 | 1.005 |
|  | 1 | 0.675 | 0.675 |
|  | 1 | 1.206 | 1.206 |
| FILA 31-40 | 1 | 1.080 | 1.080 |
|  | 1 | 0.675 | 0.675 |
|  | 1 | 0.557 | 0.557 |
|  | 1 | 0.675 | 0.675 |
|  | 1 | 1.005 | 1.005 |
|  | 1 | 1.005 | 1.005 |
|  | 1 | 0.675 | 0.675 |
|  | 1 | 0.675 | 0.675 |
|  | 1 | 1.005 | 1.005 |
|  | 1 | 1.656 | 1.656 |
| PERPENDICULARES 32-2 | 1 | 2.886 | 2.886 |
|  | 1 | 2.886 | 2.886 |
|  | 1 | 0.900 | 0.900 |
| PERPENDICULARES 333-3 | 1 | 2.632 | 2.632 |
|  | 1 | 2.526 | 2.526 |
| PERPENDICULARES 42-4 | 1 | 3.759 | 3.759 |
|  | 1 | 2.886 | 2.886 |
| PERPENDICULARES 43-5 | 1 | 3.759 | 3.759 |
|  | 1 | 2.886 | 2.886 |
| PERPENDICULARES 44-6 | 1 | 3.760 | 3.760 |
|  | 1 | 2.886 | 2.886 |
| PERPENDICULARES 37-7 | 1 | 2.633 | 2.633 |
|  | 1 | 2.526 | 2.526 |
| 38-8 | 1 | 2.526 | 2.526 |
|  | 1 | 2.526 | 2.526 |
| 39-9 | 1 | 2.886 | 2.886 |
|  | 1 | 2.586 | 2.586 |
|  | 1 | 2.886 | 2.886 |
| 40-10 | 1 | 3.609 | 3.609 |
|  | 1 | 3.474 | 3.474 |
| MODULO 5 | 1 |  | 1.000 |
| FILA 1-PC1 | 1 | 0.993 | 0.993 |
|  | 1 | 0.552 | 0.552 |
|  | 1 | 0.552 | 0.552 |
|  | 1 | 0.552 | 0.552 |
|  | 1 | 0.831 | 0.831 |
| FILA 2-PC2 | 1 | 0.963 | 0.963 |
|  | 1 | 0.552 | 0.552 |
|  | 1 | 0.552 | 0.552 |
|  | 1 | 0.552 | 0.552 |
|  | 1 | 0.981 | 0.981 |
| FILA 3-15 | 1 | 1.323 | 1.323 |
|  | 1 | 5.946 | 5.946 |
| FILA 16-18 | 1 | 1.486 | 1.486 |
|  | 1 | 5.920 | 5.920 |
| FILA 19-23 | 1 | 1.578 | 1.578 |
|  | 1 | 1.362 | 1.362 |
|  | 1 | 1.512 | 1.512 |
|  | 1 | 1.512 | 1.512 |
| PERPENDICULARES 19-13 | 1 | 2.286 | 2.286 |
|  | 1 | 2.134 | 2.134 |
| 20-2 | 1 | 1.896 | 1.896 |
|  | 1 | 1.896 | 1.896 |
|  | 1 | 2.459 | 2.459 |
|  | 1 | 3.252 | 3.252 |
| 10-3 | 1 | 3.233 | 3.233 |
| 11-4 | 1 | 3.252 | 3.252 |
| 23-5 | 1 | 2.136 | 2.136 |
|  | 1 | 2.076 | 2.076 |
|  | 1 | 2.549 | 2.549 |
|  | 1 | 3.252 | 3.252 |
| PC2-PC1 | 1 | 4.134 | 4.134 |
| Subtotal |  |  | 419.935 |
| caviti |  |  |  |
| Módulo 1 | 1 | 126.274 | 126.274 |
|  | 1 | 264.342 | 264.342 |
| Módulo 2 | 1 | 738.463 | 738.463 |
| Módulo 3 | 1 | 710.159 | 710.159 |
| Módulo 4 | 1 | 575.498 | 575.498 |
| Módulo 5 | 1 | 462.231 | 462.231 |
| Subtotal |  |  | 2876.967 |
| Subtotal acumulado |  |  | 4118.093 |
| Total |  |  | 4118.093 |

### CS Superficiales
Importe: 110859.93

**CSZ010** m³ Zapata de cimentación de hormigón armado, realizada con hormigón HA-35/B/20/IIb+Qc fabricado en central con Distintivo de calidad Oficialmente Reconocido (D.O.R.), con cemento SR, con aditivo hidrófugo, y vertido con bomba, y acero UNE-EN 10080 B 500 S, con una cuantía aproximada de 60 kg/m³. Incluso armaduras de espera del pilar, alambre de atar, separadores y tubos para paso de instalaciones.
769.54 m³ × 144.06 = 110859.93
apata de cimentación de hormigón armado, realizada con hormigón HA-35/B/20/IIb+Qc fabricado en central con Distintivo de calidad Oficialmente Reconocido (D.O.R.), con cemento SR, con aditivo hidrófugo, y vertido con bomba, y acero UNE-EN 10080 B 500 S, con una cuantía aproximada de 60 kg/m³. Incluso armaduras de espera del pilar, alambre de atar, separadores de 7cm y tubos para paso de instalaciones.Volumen medido sobre las secciones teóricas de la excavación, según documentación gráfica de Proyecto.Se suspenderán los trabajos de hormigonado cuando llueva con intensidad, nieve, exista viento excesivo, una temperatura ambiente superior a 40°C o se prevea que dentro de las 48 horas siguientes pueda descender la temperatura ambiente por debajo de los 5°C.No pudiendo comenzarse el hormigonado de los diferentes elementos sin la autorización por escrito del director de la ejecución de la obra.Replanteo y trazado de las zapatas y de los pilares u otros elementos estructurales que apoyen en las mismas. Colocación de separadores y fijación de las armaduras. Colocación de tubos para paso de instalaciones. Limpieza de materiales de arrastre de la excavación ,mediante agua a presión . Vertido y compactación del hormigón. Coronación y enrase de cimientos. Curado del hormigón.Se medirá el volumen teórico ejecutado según especificaciones de Proyecto, sin incluir los incrementos por excesos de excavación no autorizados.Incluso montaje de sistema de encofrado recuperable metálico, para zapata de cimentación, formado por paneles metálicos, amortizables en 200 usos, y posterior desmontaje del sistema de encofrado. Incluso elementos de sustentación, fijación y acodalamientos necesarios para su estabilidad y líquido desencofrante para evitar la adherencia del hormigón al encofrado.

| Código | Ud | Descripción | Rendimiento | Precio | Importe |
|---|---|---|---|---|---|
| mt07aco020a | Ud | Separador homologado para cimentaciones. (material) | 8 | 0.114 | 0.91 |
| mt07aco010c | kg | Ferralla elaborada en taller industrial con acero en barras corrugadas, UNE-EN 10080 B 500 S, de varios diámetros. | 46 | 0.724 | 33.30 |
| mt08var050 | kg | Alambre galvanizado para atar, de 1,30 mm de diámetro. | 0.38 | 0.988 | 0.38 |
| mt10haf010qEj | m³ | Hormigón HA-35/B/20/IIb+Qc, fabricado en central, con Distintivo de calidad Oficialmente Reconocido (D.O.R.), con cemento SR, con aditivo hidrófugo. (material) | 1.1 | 67.04 | 73.74 |
| mt11var300 | m | Tubo de PVC liso, de varios diámetros. (material) | 0.02 | 5.593 | 0.11 |
| mq06bhe010 | h | Camión bomba estacionado en obra, para bombeo de hormigón. | 0.053 | 85 | 4.51 |
| CSZ020 | m² | Montaje de sistema de encofrado recuperable metálico, para zapata de cimentación, formado por paneles metálicos, amortizables en 200 usos, y posterior desmontaje del sistema de encofrado. Incluso elementos de sustentación, fijación y acodalamientos necesarios para su estabilidad y líquido desencofrante para evitar la adherencia del hormigón al encofrado. | 1.9 | 9.28 | 17.63 |
| mo043 | h | Oficial 1ª ferrallista. | 0.132 | 15 | 1.98 |
| mo090 | h | Ayudante ferrallista. | 0.197 | 13 | 2.56 |
| mo045 | h | Oficial 1ª estructurista, en trabajos de puesta en obra del hormigón. | 0.043 | 15 | 0.65 |
| mo092 | h | Ayudante estructurista, en trabajos de puesta en obra del hormigón. | 0.26 | 13 | 3.38 |
| % | % | Medios Auxiliares | 2 % | 139.15 | 2.78 |
| %CI | % | Costes Indirectos | 1.5 % | 141.93 | 2.13 |
|  |  | Total |  |  | 144.06 |

| Medición | Uds. | Largo | Alto | Parcial |
|---|---|---|---|---|
| Modulo 1 pilar 1 | 1 | 3.240 | 0.600 | 1.944 |
| 2 | 1 | 2.250 | 0.600 | 1.350 |
| 3 | 1 | 2.250 | 0.600 | 1.350 |
| 4 | 1 | 2.250 | 0.600 | 1.350 |
| 5 | 1 | 2.250 | 0.600 | 1.350 |
| 6 | 1 | 2.250 | 0.600 | 1.350 |
| 10 | 1 | 3.240 | 0.600 | 1.944 |
| 11 | 1 | 2.250 | 0.600 | 1.350 |
| 12 | 1 | 2.250 | 0.600 | 1.350 |
| 13 | 1 | 2.250 | 0.600 | 1.350 |
| 14 | 1 | 3.240 | 0.600 | 1.944 |
| 15 | 1 | 3.240 | 0.600 | 1.944 |
| 17 | 1 | 3.240 | 0.600 | 1.944 |
| 18 | 1 | 3.240 | 0.600 | 1.944 |
| 19 | 1 | 3.240 | 0.600 | 1.944 |
| 20 | 1 | 3.240 | 0.600 | 1.944 |
| 21 | 1 | 2.250 | 0.600 | 1.350 |
| 22 | 1 | 3.240 | 0.600 | 1.944 |
| 24 | 1 | 6.841 | 0.600 | 4.105 |
| P25 m2P2 | 1 | 5.760 | 0.600 | 3.456 |
| P26_m2P3 | 1 | 5.760 | 0.600 | 3.456 |
| 23 y zapata corrida | 1 | 36.085 | 0.600 | 21.651 |
| Modulo 2 |  |  |  |  |
| 4 | 1 | 2.250 | 0.600 | 1.350 |
| 5 | 1 | 2.250 | 0.600 | 1.350 |
| 6 | 1 | 2.250 | 0.600 | 1.350 |
| 7 | 1 | 2.250 | 0.600 | 1.350 |
| 8 | 1 | 2.250 | 0.600 | 1.350 |
| 9 | 1 | 2.250 | 0.600 | 1.350 |
| 10 | 1 | 2.250 | 0.600 | 1.350 |
| 11 | 1 | 2.250 | 0.600 | 1.350 |
| 12 | 1 | 3.610 | 0.600 | 2.166 |
| 13 | 1 | 3.610 | 0.600 | 2.166 |
| 14 | 1 | 2.250 | 0.600 | 1.350 |
| 15 | 1 | 2.250 | 0.600 | 1.350 |
| 16 | 1 | 2.250 | 0.600 | 1.350 |
| 17 | 1 | 2.250 | 0.600 | 1.350 |
| 18 | 1 | 3.610 | 0.600 | 2.166 |
| 19 | 1 | 3.610 | 0.600 | 2.166 |
| 20 | 1 | 2.250 | 0.600 | 1.350 |
| 21 | 1 | 3.610 | 0.600 | 2.166 |
| 22 | 1 | 2.250 | 0.600 | 1.350 |
| 23 | 1 | 3.610 | 0.600 | 2.166 |
| 24 | 1 | 3.610 | 0.600 | 2.166 |
| 25 | 1 | 1.440 | 0.600 | 0.864 |
| 26 | 1 | 2.250 | 0.600 | 1.350 |
| 27 | 1 | 2.250 | 0.600 | 1.350 |
| 28 | 1 | 2.250 | 0.600 | 1.350 |
| 29 | 1 | 2.250 | 0.600 | 1.350 |
| 30 | 1 | 1.440 | 0.600 | 0.864 |
| 31 | 1 | 1.440 | 0.600 | 0.864 |
| 32 | 1 | 1.440 | 0.600 | 0.864 |
| 33 | 1 | 3.610 | 0.600 | 2.166 |
| 34 | 1 | 3.610 | 0.600 | 2.166 |
| 35 | 1 | 2.250 | 0.600 | 1.350 |
| 36 | 1 | 1.440 | 0.600 | 0.864 |
| 37 | 1 | 3.610 | 0.600 | 2.166 |
| 38 | 1 | 3.610 | 0.600 | 2.166 |
| 41 | 1 | 3.610 | 0.600 | 2.166 |
| 42 | 1 | 3.610 | 0.600 | 2.166 |
| 43 | 1 | 3.610 | 0.600 | 2.166 |
| 39-40medianera mo3 | 1 | 22.824 | 0.600 | 13.694 |
| 44-Mod3P1-2 | 1 | 14.310 | 0.600 | 8.586 |
| 45-46-47-48-mod33-4-5-6/mod4P1 | 1 | 38.958 | 0.600 | 23.375 |
| MODULO 3 |  |  |  |  |
| 7-8-13-14 | 1 | 22.090 | 0.600 | 13.254 |
| 9 | 1 | 6.760 | 0.600 | 4.056 |
| 15 | 1 | 6.760 | 0.600 | 4.056 |
| 10 | 1 | 6.170 | 0.600 | 3.702 |
| 11 Ascensor | 1 | 22.928 | 0.600 | 13.757 |
| p12-mod411/P16-mod4-21 | 1 | 7.200 | 0.600 | 4.320 |
| 32 | 1 | 2.250 | 0.600 | 1.350 |
|  | 1 | 3.610 | 0.600 | 2.166 |
| 17 | 1 | 5.760 | 0.600 | 3.456 |
| 18 | 1 | 5.760 | 0.600 | 3.456 |
| 19 | 1 | 5.760 | 0.600 | 3.456 |
| 20-21 | 1 | 11.040 | 0.600 | 6.624 |
| 22/mod4-31 | 1 | 5.290 | 6.000 | 31.740 |
| 34-35-36 | 1 | 9.298 | 0.600 | 5.579 |
| 37 | 1 | 2.640 | 0.600 | 1.584 |
| 38 | 1 | 5.760 | 0.600 | 3.456 |
| 40-41-42-39 | 1 | 36.141 | 0.600 | 21.685 |
| 23-24-25-26-27-28-29-30-31 | 1 | 45.915 | 6.000 | 275.490 |
| MODULO 4 |  |  |  |  |
| 2 | 1 | 5.290 | 0.600 | 3.174 |
| 3 | 1 | 5.290 | 0.600 | 3.174 |
| 4 | 1 | 5.290 | 0.600 | 3.174 |
| 5 | 1 | 5.290 | 0.600 | 3.174 |
| 6 | 1 | 5.290 | 0.600 | 3.174 |
| 7 | 1 | 5.290 | 0.600 | 3.174 |
| 8 | 1 | 5.290 | 0.600 | 3.174 |
| 9 | 1 | 5.290 | 0.600 | 3.174 |
| P10/mod5-1 | 1 | 6.760 | 0.600 | 4.056 |
| 12-22 | 1 | 11.560 | 0.600 | 6.936 |
| 13-23 | 1 | 10.580 | 0.600 | 6.348 |
| 14-24 | 1 | 11.560 | 0.600 | 6.936 |
| 15-25 | 1 | 11.560 | 0.600 | 6.936 |
| 16-26 | 1 | 11.560 | 0.600 | 6.936 |
| 17-27 | 1 | 10.580 | 0.600 | 6.348 |
| 18-28 | 1 | 10.580 | 0.600 | 6.348 |
| 19-29 | 1 | 11.560 | 0.600 | 6.936 |
| 20-30/MOd5-7-8 | 1 | 13.500 | 0.600 | 8.100 |
| 32 | 1 | 5.290 | 0.600 | 3.174 |
| 33-41 | 1 | 11.560 | 0.600 | 6.936 |
| 42 | 1 | 5.290 | 0.600 | 3.174 |
|  | 1 | 5.290 | 0.600 | 3.174 |
|  | 1 | 5.290 | 0.600 | 3.174 |
| 37-45 | 1 | 11.560 | 0.600 | 6.936 |
| 38 | 1 | 5.290 | 0.600 | 3.174 |
| 39 | 1 | 5.290 | 0.600 | 3.174 |
| 40-mod5-13 | 1 | 5.290 | 0.600 | 3.174 |
| MODULO 5 |  |  |  |  |
|  | 1 | 9.610 | 0.600 | 5.766 |
| 2 | 1 | 9.610 | 0.600 | 5.766 |
|  | 1 | 9.610 | 0.600 | 5.766 |
|  | 1 | 9.610 | 0.600 | 5.766 |
| PC1 | 1 | 4.000 | 0.600 | 2.400 |
| 9 | 1 | 9.610 | 0.600 | 5.766 |
| 10 | 1 | 9.610 | 0.600 | 5.766 |
| 11 | 1 | 9.610 | 0.600 | 5.766 |
| 12 | 1 | 9.610 | 0.600 | 5.766 |
| PC2 | 1 | 2.250 | 0.600 | 1.350 |
| 14 | 1 | 5.290 | 0.600 | 3.174 |
| 15 | 1 | 4.000 | 0.600 | 2.400 |
| 16 | 1 | 2.250 | 0.600 | 1.350 |
| 17 | 1 | 5.290 | 0.660 | 3.491 |
| 18 | 1 | 4.000 | 0.600 | 2.400 |
| 19 | 1 | 2.250 | 0.600 | 1.350 |
| 20 | 1 | 4.391 | 0.600 | 2.635 |
| 21 | 1 | 2.250 | 0.600 | 1.350 |
| 22 | 1 | 2.250 | 0.600 | 1.350 |
| 23 | 1 | 2.250 | 0.600 | 1.350 |
| Total |  |  |  | 769.54 |

### CA Arriostramientos
Importe: 38120.02

**CAV010** m³ Viga de atado de hormigón armado, realizada con hormigón HA-35/B/20/IIIa+Qc fabricado en central con Distintivo de calidad Oficialmente Reconocido (D.O.R.), con cemento SR, con aditivo hidrófugo, y vertido con bomba, y acero UNE-EN 10080 B 500 S, con una cuantía aproximada de 35 kg/m³. Incluso alambre de atar, separadores y tubos para paso de instalaciones.
257.359 m³ × 148.12 = 38120.02
Viga de atado de hormigón armado, realizada con hormigón HA-35/B/20/IIIa+Qc fabricado en central con Distintivo de calidad Oficialmente Reconocido (D.O.R.), con cemento SR, con aditivo hidrófugo, y vertido con bomba, y acero UNE-EN 10080 B 500 S, con una cuantía aproximada de 35 kg/m³. Incluso alambre de atar, separadores y tubos para paso de instalaciones.Volumen medido sobre las secciones teóricas de la excavación, según documentación gráfica de Proyecto.Se comprobará la existencia de la capa de hormigón de limpieza, que presentará un plano de apoyo horizontal y una superficie limpia.Se suspenderán los trabajos de hormigonado cuando llueva con intensidad, nieve, exista viento excesivo, una temperatura ambiente superior a 40°C o se prevea que dentro de las 48 horas siguientes pueda descender la temperatura ambiente por debajo de los 5°C. No pudiendo comenzarse el hormigonado de los diferentes elementos sin la autorización por escrito del director de la ejecución de la obra.Colocación de la armadura con separadores homologados. Colocación de tubos para paso de instalaciones. Vertido y compactación del hormigón. Coronación y enrase. Curado del hormigón.Se medirá el volumen teórico ejecutado según especificaciones de Proyecto, sin incluir los incrementos por excesos de excavación no autorizados.Incluso montaje de sistema de encofrado recuperable metálico, para viga de atado, formado por paneles metálicos, amortizables en 200 usos, y posterior desmontaje del sistema de encofrado. Incluso elementos de sustentación, fijación y acodalamientos necesarios para su estabilidad y líquido desencofrante para evitar la adherencia del hormigón al encofrado.

| Código | Ud | Descripción | Rendimiento | Precio | Importe |
|---|---|---|---|---|---|
| mt07aco020a | Ud | Separador homologado para cimentaciones. | 10 | 0.114 | 1.14 |
| mt07aco010c | kg | Ferralla elaborada en taller industrial con acero en barras corrugadas, UNE-EN 10080 B 500 S, de varios diámetros. | 35 | 0.724 | 25.34 |
| mt08var050 | kg | Alambre galvanizado para atar, de 1,30 mm de diámetro. | 0.76 | 0.988 | 0.75 |
| mt10haf010xEj | m³ | Hormigón HA-35/B/20/IIIa+Qc, fabricado en central, con Distintivo de calidad Oficialmente Reconocido (D.O.R.), con cemento SR, con aditivo hidrófugo. (material) | 1.05 | 67.04 | 70.39 |
| mt11var300 | m | Tubo de PVC liso, de varios diámetros. | 0.02 | 5.593 | 0.11 |
| mq06bhe010 | h | Camión bomba estacionado en obra, para bombeo de hormigón. | 0.038 | 85 | 3.23 |
| CAV020 | m² | Montaje de sistema de encofrado recuperable metálico, para viga de atado, formado por paneles metálicos, amortizables en 200 usos, y posterior desmontaje del sistema de encofrado. Incluso elementos de sustentación, fijación y acodalamientos necesarios para su estabilidad y líquido desencofrante para evitar la adherencia del hormigón al encofrado. | 3.33 | 9.87 | 32.87 |
| mo043 | h | Oficial 1ª ferrallista. | 0.262 | 15 | 3.93 |
| mo090 | h | Ayudante ferrallista. | 0.262 | 13 | 3.41 |
| mo045 | h | Oficial 1ª estructurista, en trabajos de puesta en obra del hormigón. | 0.028 | 15 | 0.42 |
| mo092 | h | Ayudante estructurista, en trabajos de puesta en obra del hormigón. | 0.114 | 13 | 1.48 |
| % | % | Medios Auxiliares | 2 % | 143.07 | 2.86 |
| %CI | % | Costes Indirectos | 1.5 % | 145.93 | 2.19 |
|  |  | Total |  |  | 148.12 |

| Medición | Uds. | Largo | Alto | Parcial |
|---|---|---|---|---|
| MODULO 1 |  |  |  |  |
| Fila 1-6 | 1 | 1.920 | 0.600 | 1.152 |
|  | 1 | 1.845 | 0.600 | 1.107 |
|  | 1 | 1.380 | 0.600 | 0.828 |
|  | 1 | 1.380 | 0.600 | 0.828 |
|  | 1 | 1.380 | 0.600 | 0.828 |
|  | 1 | 1.380 | 0.600 | 0.828 |
| Fila 1015 | 1 | 1.845 | 0.600 | 1.107 |
|  | 1 | 1.440 | 0.600 | 0.864 |
|  | 1 | 1.321 | 0.600 | 0.793 |
|  | 1 | 1.349 | 0.600 | 0.809 |
|  | 1 | 1.140 | 0.600 | 0.684 |
| Fila 17/22 | 1 | 1.761 | 0.600 | 1.057 |
|  | 1 | 1.278 | 0.600 | 0.767 |
|  | 1 | 1.156 | 0.600 | 0.694 |
|  | 1 | 2.142 | 0.600 | 1.285 |
|  | 1 | 0.753 | 0.600 | 0.452 |
| Fila 17/22-21 | 1 | 2.388 | 0.600 | 1.433 |
|  | 1 | 1.817 | 0.600 | 1.090 |
|  | 1 | 2.988 | 0.600 | 1.793 |
| Perpendiculares 1-17 | 1 | 2.905 | 0.600 | 1.743 |
|  | 1 | 0.795 | 0.600 | 0.477 |
|  | 1 | 2.700 | 0.600 | 1.620 |
| Perpendiculares 23-11 | 1 | 5.461 | 0.600 | 3.277 |
| Perpendiculares 23--18-11-2 | 1 | 3.091 | 0.600 | 1.855 |
|  | 1 | 1.133 | 0.600 | 0.680 |
|  | 1 | 2.880 | 0.600 | 1.728 |
| Perpendiculares 24-3 | 1 | 3.120 | 0.600 | 1.872 |
|  | 1 | 1.526 | 0.600 | 0.916 |
|  | 1 | 2.880 | 0.600 | 1.728 |
| Perpendiculares 25-4 | 1 | 3.252 | 0.600 | 1.951 |
|  | 1 | 1.904 | 0.600 | 1.142 |
|  | 1 | 2.880 | 0.600 | 1.728 |
| Perpendiculares 26-22-14-5 | 1 | 2.415 | 0.600 | 1.449 |
|  | 1 | 1.957 | 0.600 | 1.174 |
|  | 1 | 2.790 | 0.600 | 1.674 |
| Perpendiculares 22-15 | 1 | 3.162 | 0.600 | 1.897 |
| Perpendiculares 21-6 | 1 | 1.330 | 0.600 | 0.798 |
|  | 1 | 2.790 | 0.600 | 1.674 |
| MODULO 2 |  |  |  |  |
|  | 1 | 1.152 | 0.600 | 0.691 |
| fILA 3-11 | 1 | 1.380 | 0.600 | 0.828 |
|  | 1 | 1.380 | 0.600 | 0.828 |
|  | 1 | 1.380 | 0.600 | 0.828 |
|  | 1 | 1.380 | 0.600 | 0.828 |
|  | 1 | 1.380 | 0.600 | 0.828 |
|  | 1 | 1.380 | 0.600 | 0.828 |
|  | 1 | 1.380 | 0.600 | 0.828 |
| fILA 12-22 | 1 | 2.772 | 0.600 | 1.663 |
|  | 1 | 0.960 | 0.600 | 0.576 |
|  | 1 | 1.482 | 0.600 | 0.889 |
|  | 1 | 1.320 | 0.600 | 0.792 |
|  | 1 | 1.440 | 0.600 | 0.864 |
|  | 1 | 1.200 | 0.600 | 0.720 |
|  | 1 | 1.320 | 0.600 | 0.792 |
|  | 1 | 1.080 | 0.600 | 0.648 |
|  | 1 | 1.320 | 0.600 | 0.792 |
|  | 1 | 1.200 | 0.600 | 0.720 |
| FILA 23-32 | 1 | 2.772 | 0.600 | 1.663 |
|  | 1 | 1.246 | 0.600 | 0.748 |
|  | 1 | 1.362 | 0.600 | 0.817 |
|  | 1 | 1.503 | 0.600 | 0.902 |
|  | 1 | 1.257 | 0.600 | 0.754 |
|  | 1 | 1.380 | 0.600 | 0.828 |
|  | 1 | 1.467 | 0.600 | 0.880 |
|  | 1 | 1.556 | 0.600 | 0.934 |
|  | 1 | 1.556 | 0.600 | 0.934 |
| FILA 33-38 | 1 | 2.772 | 0.600 | 1.663 |
|  | 1 | 1.076 | 0.600 | 0.646 |
|  | 1 | 1.732 | 0.600 | 1.039 |
|  | 1 | 1.149 | 0.600 | 0.689 |
|  | 1 | 2.400 | 0.600 | 1.440 |
| FILA 40-43 | 1 | 2.550 | 0.600 | 1.530 |
|  | 1 | 2.475 | 0.600 | 1.485 |
|  | 1 | 2.400 | 0.600 | 1.440 |
| FILA 44-45 | 1 | 2.223 | 0.600 | 1.334 |
| PERPENDICULARES 1-39 | 1 | 1.917 | 0.600 | 1.150 |
|  | 1 | 1.962 | 0.600 | 1.177 |
|  | 1 | 1.962 | 0.600 | 1.177 |
|  | 1 | 1.779 | 0.600 | 1.067 |
| PERPENDICULARES 40-2 | 1 | 2.367 | 0.600 | 1.420 |
|  | 1 | 1.962 | 0.600 | 1.177 |
|  | 1 | 1.962 | 0.600 | 1.177 |
|  | 1 | 2.150 | 0.600 | 1.290 |
| PERPENDICULARES 35-3 | 1 | 3.024 | 0.600 | 1.814 |
|  | 1 | 1.437 | 0.600 | 0.862 |
|  | 1 | 2.652 | 0.600 | 1.591 |
| PERPENDICULARES 36-4 | 1 | 3.042 | 0.600 | 1.825 |
|  | 1 | 1.347 | 0.600 | 0.808 |
|  | 1 | 2.802 | 0.600 | 1.681 |
| PERPENDICULARES 44-40 | 1 | 1.369 | 0.600 | 0.821 |
| PERPENDICULARES 45-41 | 1 | 1.935 | 0.600 | 1.161 |
| PERPENDICULARES 46-5 | 1 | 1.875 | 0.600 | 1.125 |
|  | 1 | 2.100 | 0.600 | 1.260 |
|  | 1 | 2.553 | 0.600 | 1.532 |
|  | 1 | 1.347 | 0.600 | 0.808 |
|  | 1 | 2.802 | 0.600 | 1.681 |
| PERPENDICULARES 28-6 | 1 | 1.347 | 0.600 | 0.808 |
|  | 1 | 2.802 | 0.600 | 1.681 |
| PERPENDICULARES 48-29 | 1 | 1.875 | 0.600 | 1.125 |
|  | 1 | 2.100 | 0.600 | 1.260 |
|  | 1 | 2.827 | 0.600 | 1.696 |
| PERPENDICULARES 29-7 | 1 | 1.224 | 0.600 | 0.734 |
|  | 1 | 2.682 | 0.600 | 1.609 |
| PERPENDICULARES 30-8 | 1 | 1.317 | 0.600 | 0.790 |
|  | 1 | 2.682 | 0.600 | 1.609 |
| PERPENDICULARES 31-9 | 1 | 1.437 | 0.600 | 0.862 |
|  | 1 | 2.802 | 0.600 | 1.681 |
| PERPENDICULARES 32-10 | 1 | 1.317 | 0.600 | 0.790 |
|  | 1 | 2.682 | 0.600 | 1.609 |
| PERPENDICULARES 22-11 | 1 | 2.802 | 0.600 | 1.681 |
| MODULO 3 |  |  |  |  |
| FILA 28-16/12 | 1 | 5.267 | 0.600 | 3.160 |
|  | 1 | 1.739 | 0.600 | 1.043 |
|  | 1 | 0.885 | 0.600 | 0.531 |
|  | 1 | 1.182 | 0.600 | 0.709 |
| FILA 31-22 | 1 | 1.039 | 0.600 | 0.623 |
|  | 1 | 1.080 | 0.600 | 0.648 |
|  | 1 | 1.407 | 0.600 | 0.844 |
|  | 1 | 0.897 | 0.600 | 0.538 |
|  | 1 | 0.945 | 0.600 | 0.567 |
|  | 1 | 2.016 | 0.600 | 1.210 |
|  | 1 | 0.894 | 0.600 | 0.536 |
| 36-37 | 1 | 2.125 | 0.600 | 1.275 |
| 37-39 | 1 | 1.869 | 0.600 | 1.121 |
|  | 1 | 2.262 | 0.600 | 1.357 |
| 34-40 | 1 | 5.813 | 0.600 | 3.488 |
| perpendiculares 17-1 | 1 | 2.464 | 0.600 | 1.478 |
|  | 1 | 2.391 | 0.600 | 1.435 |
| perpendiculares 35-33 | 1 | 2.803 | 0.600 | 1.682 |
| perpendiculares 37-13 | 1 | 2.370 | 0.600 | 1.422 |
| perpendiculares 41-3 | 1 | 1.543 | 0.600 | 0.926 |
|  | 1 | 1.560 | 0.600 | 0.936 |
|  | 1 | 2.418 | 0.600 | 1.451 |
|  | 1 | 0.612 | 0.600 | 0.367 |
|  | 1 | 1.557 | 0.600 | 0.934 |
| perpendiculares 10-4 | 1 | 2.433 | 0.600 | 1.460 |
| perpendiculares 20-5 | 1 | 1.334 | 0.600 | 0.800 |
|  | 1 | 2.433 | 0.600 | 1.460 |
| perpendiculares 222-5 | 1 | 4.059 | 0.600 | 2.435 |
|  | 1 | 3.946 | 0.600 | 2.368 |
|  | 1 | 2.199 | 0.600 | 1.319 |
| MODULO 4 |  |  |  |  |
| FILA 1-10 | 1 | 0.833 | 0.600 | 0.500 |
|  | 1 | 1.005 | 0.600 | 0.603 |
|  | 1 | 1.005 | 0.600 | 0.603 |
|  | 1 | 1.005 | 0.600 | 0.603 |
|  | 1 | 1.005 | 0.600 | 0.603 |
|  | 1 | 1.005 | 0.600 | 0.603 |
|  | 1 | 1.005 | 0.600 | 0.603 |
|  | 1 | 1.005 | 0.600 | 0.603 |
|  | 1 | 1.566 | 0.600 | 0.940 |
| FILA 21-30 | 1 | 0.675 | 0.600 | 0.405 |
|  | 1 | 0.675 | 0.600 | 0.405 |
|  | 1 | 0.345 | 0.600 | 0.207 |
|  | 1 | 0.345 | 0.600 | 0.207 |
|  | 1 | 0.675 | 0.600 | 0.405 |
|  | 1 | 1.005 | 0.600 | 0.603 |
|  | 1 | 0.675 | 0.600 | 0.405 |
|  | 1 | 1.206 | 0.600 | 0.724 |
| FILA 31-40 | 1 | 1.080 | 0.600 | 0.648 |
|  | 1 | 0.675 | 0.600 | 0.405 |
|  | 1 | 0.557 | 0.600 | 0.334 |
|  | 1 | 0.675 | 0.600 | 0.405 |
|  | 1 | 1.005 | 0.600 | 0.603 |
|  | 1 | 1.005 | 0.600 | 0.603 |
|  | 1 | 0.675 | 0.600 | 0.405 |
|  | 1 | 0.675 | 0.600 | 0.405 |
|  | 1 | 1.005 | 0.600 | 0.603 |
|  | 1 | 1.656 | 0.600 | 0.994 |
| PERPENDICULARES 32-2 | 1 | 2.886 | 0.600 | 1.732 |
|  | 1 | 2.886 | 0.600 | 1.732 |
|  | 1 | 0.900 | 0.600 | 0.540 |
| PERPENDICULARES 333-3 | 1 | 2.632 | 0.600 | 1.579 |
|  | 1 | 2.526 | 0.600 | 1.516 |
| PERPENDICULARES 42-4 | 1 | 3.759 | 0.600 | 2.255 |
|  | 1 | 2.886 | 0.600 | 1.732 |
| PERPENDICULARES 43-5 | 1 | 3.759 | 0.600 | 2.255 |
|  | 1 | 2.886 | 0.600 | 1.732 |
| PERPENDICULARES 44-6 | 1 | 3.760 | 0.600 | 2.256 |
|  | 1 | 2.886 | 0.600 | 1.732 |
| PERPENDICULARES 37-7 | 1 | 2.633 | 0.600 | 1.580 |
|  | 1 | 2.526 | 0.600 | 1.516 |
| 38-8 | 1 | 2.526 | 0.600 | 1.516 |
|  | 1 | 2.526 | 0.600 | 1.516 |
| 39-9 | 1 | 2.886 | 0.600 | 1.732 |
|  | 1 | 2.586 | 0.600 | 1.552 |
|  | 1 | 2.886 | 0.600 | 1.732 |
| 40-10 | 1 | 3.609 | 0.600 | 2.165 |
|  | 1 | 3.474 | 0.600 | 2.084 |
| MODULO 5 | 1 |  | 6.000 | 6.000 |
| FILA 1-PC1 | 1 | 0.993 | 0.600 | 0.596 |
|  | 1 | 0.552 | 0.600 | 0.331 |
|  | 1 | 0.552 | 0.600 | 0.331 |
|  | 1 | 0.552 | 0.600 | 0.331 |
|  | 1 | 0.831 | 0.600 | 0.499 |
| FILA 2-PC2 | 1 | 0.963 | 0.600 | 0.578 |
|  | 1 | 0.552 | 0.600 | 0.331 |
|  | 1 | 0.552 | 0.600 | 0.331 |
|  | 1 | 0.552 | 0.600 | 0.331 |
|  | 1 | 0.981 | 0.600 | 0.589 |
| FILA 3-15 | 1 | 1.323 | 0.600 | 0.794 |
|  | 1 | 5.946 | 0.600 | 3.568 |
| FILA 16-18 | 1 | 1.486 | 0.600 | 0.892 |
|  | 1 | 5.920 | 0.600 | 3.552 |
| FILA 19-23 | 1 | 1.578 | 0.600 | 0.947 |
|  | 1 | 1.362 | 0.600 | 0.817 |
|  | 1 | 1.512 | 0.600 | 0.907 |
|  | 1 | 1.512 | 0.600 | 0.907 |
| PERPENDICULARES 19-13 | 1 | 2.286 | 0.600 | 1.372 |
|  | 1 | 2.134 | 0.600 | 1.280 |
| 20-2 | 1 | 1.896 | 0.600 | 1.138 |
|  | 1 | 1.896 | 0.600 | 1.138 |
|  | 1 | 2.459 | 0.600 | 1.475 |
|  | 1 | 3.252 | 0.600 | 1.951 |
| 10-3 | 1 | 3.233 | 0.600 | 1.940 |
| 11-4 | 1 | 3.252 | 0.600 | 1.951 |
| 23-5 | 1 | 2.136 | 0.600 | 1.282 |
|  | 1 | 2.076 | 0.600 | 1.246 |
|  | 1 | 2.549 | 0.600 | 1.529 |
|  | 1 | 3.252 | 0.600 | 1.951 |
| PC2-PC1 | 1 | 4.134 | 0.600 | 2.480 |
| Total |  |  |  | 257.359 |

### CN Nivelación
Importe: 8059.59

**CNE010** m³ Enano de cimentación de hormigón armado para pilares, realizado con hormigón HA-35/B/20/IIIa+Qc fabricado en central con Distintivo de calidad Oficialmente Reconocido (D.O.R.), con cemento SR, con aditivo hidrófugo, y vertido con cubilote, y acero UNE-EN 10080 B 500 S, con una cuantía aproximada de 110 kg/m³. Incluso alambre de atar y separadores.
24.632 m³ × 327.2 = 8059.59
Enano de cimentación de hormigón armado para pilares, realizado con hormigón HA-35/B/20/IIIa+Qc fabricado en central con Distintivo de calidad Oficialmente Reconocido (D.O.R.), con cemento SR, con aditivo hidrófugo, y vertido con cubilote, y acero UNE-EN 10080 B 500 S, con una cuantía aproximada de 110 kg/m³. Incluso alambre de atar y separadores.Dispondrá en obra de una serie de medios, en previsión de que se produzcan cambios bruscos de las condiciones ambientales durante el hormigonado o posterior periodo de fraguado, no pudiendo comenzarse el hormigonado de los diferentes elementos sin la autorización por escrito del director de la ejecución de la obra.Se suspenderán los trabajos de hormigonado cuando llueva con intensidad, nieve, exista viento excesivo, una temperatura ambiente superior a 40°C o se prevea que dentro de las 48 horas siguientes pueda descender la temperatura ambiente por debajo de los 5°C.Se medirá el volumen teórico ejecutado según especificaciones de Proyecto.Montaje de sistema de encofrado recuperable metálico, en enano de cimentación, formado por chapas metálicas, amortizables en 150 usos, y posterior desmontaje del sistema de encofrado. Incluso elementos de sustentación, fijación y acodalamientos necesarios para su estabilidad y líquido desencofrante para evitar la adherencia del hormigón al encofrado.

| Código | Ud | Descripción | Rendimiento | Precio | Importe |
|---|---|---|---|---|---|
| mt07sep010ac | Ud | Separador homologado de plástico para armaduras de pilares de varios diámetros. (material) | 12 | 0.067 | 0.80 |
| mt07aco010c | kg | Ferralla elaborada en taller industrial con acero en barras corrugadas, UNE-EN 10080 B 500 S, de varios diámetros. | 110 | 0.724 | 79.64 |
| mt08var050 | kg | Alambre galvanizado para atar, de 1,30 mm de diámetro. | 0.55 | 0.988 | 0.54 |
| mt10haf010xEj | m³ | Hormigón HA-35/B/20/IIIa+Qc, fabricado en central, con Distintivo de calidad Oficialmente Reconocido (D.O.R.), con cemento SR, con aditivo hidrófugo. | 1.05 | 67.04 | 70.39 |
| CNE020 | m² | Montaje de sistema de encofrado recuperable metálico, en enano de cimentación, formado por chapas metálicas, amortizables en 150 usos, y posterior desmontaje del sistema de encofrado. Incluso elementos de sustentación, fijación y acodalamientos necesarios para su estabilidad y líquido desencofrante para evitar la adherencia del hormigón al encofrado. | 14 | 10.25 | 143.50 |
| mo043 | h | Oficial 1ª ferrallista. | 0.534 | 15 | 8.01 |
| mo090 | h | Ayudante ferrallista. | 0.61 | 13 | 7.93 |
| mo045 | h | Oficial 1ª estructurista, en trabajos de puesta en obra del hormigón. | 0.078 | 15 | 1.17 |
| mo092 | h | Ayudante estructurista, en trabajos de puesta en obra del hormigón. | 0.312 | 13 | 4.06 |
| % | % | Medios Auxiliares | 2 % | 316.04 | 6.32 |
| %CI | % | Costes Indirectos | 1.5 % | 322.36 | 4.84 |
|  |  | Total |  |  | 327.2 |

| Medición | Uds. | Largo | Ancho | Alto | Parcial |
|---|---|---|---|---|---|
| 0.30x0.30 |  |  |  |  |  |
| MODULO 1 30X30 | 26 | 0.300 | 0.300 | 1.050 | 2.457 |
| MODULO 2 40X40 | 48 | 0.400 | 0.400 | 1.050 | 8.064 |
| MODULO 3 45X45 | 2 | 0.450 | 0.450 | 1.050 | 0.425 |
|  | 1 | 0.450 | 0.450 | 1.050 | 0.213 |
| 40X40 | 2 | 0.400 | 0.400 | 1.050 | 0.336 |
| 30X30 | 37 | 0.300 | 0.300 | 1.050 | 3.497 |
| MODULO 4 |  |  |  |  |  |
| 40X40 | 9 | 0.400 | 0.400 | 1.050 | 1.512 |
| 30X30 | 33 | 0.300 | 0.300 | 1.050 | 3.119 |
| MODULO 5 |  |  |  |  |  |
| 40X60 | 5 | 0.400 | 0.600 | 1.050 | 1.260 |
| 50X50 | 8 | 0.500 | 0.500 | 1.050 | 2.100 |
| 40X40 | 7 | 0.400 | 0.400 | 1.050 | 1.176 |
| 30X30 | 5 | 0.300 | 0.300 | 1.050 | 0.473 |
| Total |  |  |  |  | 24.632 |

### CV Elementos singulares
Importe: 1501.18

**CVF010** m³ Foso de ascensor a nivel de cimentación, mediante vaso de hormigón armado, realizado con hormigón HA-35/B/20/IIIa+Qc fabricado en central con Distintivo de calidad Oficialmente Reconocido (D.O.R.), con cemento SR, con aditivo hidrófugo, y vertido con bomba, y acero UNE-EN 10080 B 500 S, con una cuantía aproximada de 50 kg/m³. Incluso armaduras para formación de zunchos de borde y refuerzos, armaduras de espera, alambre de atar, separadores y líquido desencofrante para evitar la adherencia del hormigón al encofrado.
3.348 m³ × 181.85 = 608.83
Foso de ascensor a nivel de cimentación, mediante vaso de hormigón armado, realizado con hormigón HA-35/B/20/IIIa+Qc fabricado en central con Distintivo de calidad Oficialmente Reconocido (D.O.R.), con cemento SR, con aditivo hidrófugo, y vertido con bomba, y acero UNE-EN 10080 B 500 S, con una cuantía aproximada de 50 kg/m³. Incluso armaduras para formación de zunchos de borde y refuerzos, armaduras de espera, alambre de atar, separadores y líquido desencofrante para evitar la adherencia del hormigón al encofrado.Dispondrá en obra de una serie de medios, en previsión de que se produzcan cambios bruscos de las condiciones ambientales durante el hormigonado o posterior periodo de fraguado, no pudiendo comenzarse el hormigonado de los diferentes elementos sin la autorización por escrito del director de la ejecución de la obra.Se suspenderán los trabajos de hormigonado cuando llueva con intensidad, nieve, exista viento excesivo, una temperatura ambiente superior a 40°C o se prevea que dentro de las 48 horas siguientes pueda descender la temperatura ambiente por debajo de los 5°C.Se medirá el volumen teórico ejecutado según especificaciones de Proyecto.Montaje de sistema de encofrado recuperable metálico, en enano de cimentación, formado por chapas metálicas, amortizables en 150 usos, y posterior desmontaje del sistema de encofrado. Incluso elementos de sustentación, fijación y acodalamientos necesarios para su estabilidad y líquido desencofrante para evitar la adherencia del hormigón al encofrado.

| Código | Ud | Descripción | Rendimiento | Precio | Importe |
|---|---|---|---|---|---|
| mt08eme040 | m² | Paneles metálicos de varias dimensiones, para encofrar elementos de hormigón. (material) | 0.025 | 46.831 | 1.17 |
| mt50spa052b | m | Tablón de madera de pino, de 20x7,2 cm. (material) | 0.1 | 3.897 | 0.39 |
| mt50spa081a | Ud | Puntal metálico telescópico, de hasta 5 m de altura. (material) | 0.065 | 11.863 | 0.77 |
| mt08eme051a | m | Fleje de acero galvanizado, para encofrado metálico. (material) | 0.5 | 0.263 | 0.13 |
| mt08var050 | kg | Alambre galvanizado para atar, de 1,30 mm de diámetro. | 0.45 | 0.988 | 0.44 |
| mt08var060 | kg | Puntas de acero de 20x100 mm. (material) | 0.5 | 3 | 1.50 |
| mt08dba010b | l | Agente desmoldeante, a base de aceites especiales, emulsionable en agua para encofrados metálicos, fenólicos o de madera. (material) | 0.15 | 1 | 0.15 |
| mt07sep010ab | Ud | Separador homologado de plástico para armaduras de cimentaciones de varios diámetros. (material) | 4 | 0.113 | 0.45 |
| mt07aco020d | Ud | Separador homologado para muros. (material) | 8 | 0.057 | 0.46 |
| mt07aco010c | kg | Ferralla elaborada en taller industrial con acero en barras corrugadas, UNE-EN 10080 B 500 S, de varios diámetros. | 50 | 0.724 | 36.20 |
| mt10haf010xEj | m³ | Hormigón HA-35/B/20/IIIa+Qc, fabricado en central, con Distintivo de calidad Oficialmente Reconocido (D.O.R.), con cemento SR, con aditivo hidrófugo. | 1.1 | 67.04 | 73.74 |
| mq06bhe010 | h | Camión bomba estacionado en obra, para bombeo de hormigón. | 0.053 | 85 | 4.51 |
| mo044 | h | Oficial 1ª encofrador. | 1.301 | 15 | 19.52 |
| mo091 | h | Ayudante encofrador. | 1.734 | 13 | 22.54 |
| mo043 | h | Oficial 1ª ferrallista. | 0.139 | 15 | 2.09 |
| mo090 | h | Ayudante ferrallista. | 0.208 | 13 | 2.70 |
| mo045 | h | Oficial 1ª estructurista, en trabajos de puesta en obra del hormigón. | 0.217 | 15 | 3.26 |
| mo092 | h | Ayudante estructurista, en trabajos de puesta en obra del hormigón. | 0.433 | 13 | 5.63 |
| % | % | Medios Auxiliares | 2 % | 175.65 | 3.51 |
| %CI | % | Costes Indirectos | 1.5 % | 179.16 | 2.69 |
|  |  | Total |  |  | 181.85 |

| Medición | Uds. | Largo | Ancho | Alto | Parcial |
|---|---|---|---|---|---|
| Perimetro | 1 | 9.300 | 0.300 | 1.200 | 3.348 |
| Total |  |  |  |  | 3.348 |

**CVF020** Ud Montaje de sistema de encofrado perdido, en forma de cajón estanco, realizado con planchas de acero corten, de 3 mm de espesor, dobladas y cortadas, con uniones soldadas y elementos de rigidización formados por perfiles de acero S275JR, serie T 40x40, para formación de foso de ascensor enterrado a nivel de la cimentación.
1 Ud × 892.35 = 892.35

| Código | Ud | Descripción | Rendimiento | Precio | Importe |
|---|---|---|---|---|---|
| mt08eme010 | Ud | Encofrado perdido en forma de cajón estanco con fondo y cuatro paredes de 1270 mm de altura, compuesto por planchas de acero corten, de 3 mm de espesor, dobladas y cortadas, con uniones soldadas y elementos de rigidización formados por perfiles de acero S275JR, serie T 40x40, para conformado de foso de ascensor, con dimensiones interiores adaptadas según el modelo de ascensor, con unas dimensiones máximas de 1500x1500 mm. (material) | 1 | 850.997 | 851.00 |
| mo044 | h | Oficial 1ª encofrador. | 0.39 | 15 | 5.85 |
| mo091 | h | Ayudante encofrador. | 0.39 | 13 | 5.07 |
| % | % | Medios Auxiliares | 2 % | 861.92 | 17.24 |
| %CI | % | Costes Indirectos | 1.5 % | 879.16 | 13.19 |
|  |  | Total |  |  | 892.35 |

## E Estructuras
Importe: 688397.11

### EA Acero
Importe: 120779.71

**EAS010** kg Acero UNE-EN 10025 S275JR, en pilares formados por piezas simples de perfiles laminados en caliente de las series IPN, IPE, HEB, HEA, HEM o UPN, acabado con imprimación antioxidante, colocado con uniones atornilladas en obra.
74283.33 kg × 1.27 = 94339.83
Acero UNE-EN 10025 S275JR, en pilares formados por piezas simples de perfiles laminados en caliente de las series IPN, IPE, HEB, HEA, HEM o UPN, acabado con imprimación antioxidante, colocado con uniones atornilladas en obra.Presentará para su aprobación, al director de la ejecución de la obra, el programa de montaje de la estructura, basado en las indicaciones del Proyecto.Limpieza y preparación del plano de apoyo. Replanteo y marcado de los ejes. Colocación y fijación provisional del pilar. Aplomado y nivelación. Ejecución de las uniones atornilladas.Se determinará, a partir del peso obtenido en báscula oficial de las unidades llegadas a obra, el peso de las unidades realmente ejecutadas según especificaciones de Proyecto, planos y detalles, incluyendo en este precio todas las piezas especiales, soldaduras, y tornillería . Incluidos todos los medios necesarios para su montaje en obra.

| Código | Ud | Descripción | Rendimiento | Precio | Importe |
|---|---|---|---|---|---|
| mt07ala010dac | kg | Acero laminado UNE-EN 10025 S275JR, en perfiles laminados en caliente, piezas simples, para aplicaciones estructurales, de las series IPN, IPE, HEB, HEA, HEM o UPN, acabado con imprimación antioxidante. Trabajado y montado en taller, para colocar con uniones atornilladas en obra. (material) | 1 | 0.923 | 0.92 |
| mo047 | h | Oficial 1ª montador de estructura metálica. (mano de obra; 27/03/2019) | 0.011 | 15 | 0.17 |
| mo094 | h | Ayudante montador de estructura metálica. (mano de obra; 27/03/2019) | 0.011 | 13 | 0.14 |
| % | % | Medios Auxiliares | 2 % | 1.23 | 0.02 |
| %CI | % | Costes Indirectos | 1.5 % | 1.25 | 0.02 |
|  |  | Total |  |  | 1.27 |

| Medición | Uds. | Largo | Ancho | Alto | Parcial |
|---|---|---|---|---|---|
| Modulo 1 , HEB160 | 17 | 4.500 |  | 42.600 |  |
| 100x100x5 | 4 | 4.500 |  | 14.400 |  |
| MODULO 2 |  |  |  |  |  |
| heb160 | 44 | 4.500 |  | 42.600 |  |
| MODULO 3 |  |  |  |  |  |
| heb 180 | 5 | 4.500 |  | 51.200 |  |
| heb160 | 34 | 4.500 |  | 42.600 |  |
| p13 | 1 | 4.500 |  | 42.600 |  |
| heb 140 | 19 | 4.500 |  | 33.700 |  |
| MODULO 4 |  |  |  |  |  |
| heb180 | 3 | 4.500 |  | 51.200 |  |
| p12 | 1 | 4.500 |  | 51.200 |  |
| heb 160 | 73 | 4.500 |  | 42.600 |  |
| 12 | -1 | 4.500 |  | 42.600 |  |
| MODULO 5 |  |  |  |  |  |
| heb240 | 12 | 4.500 |  | 83.200 |  |
| heb 200 | 1 | 4.500 |  | 61.300 |  |
| heb 180 | 12 | 4.500 |  | 51.200 |  |
| heb160 | 3 | 4.500 |  | 42.600 |  |
| upn180 crucetas | 228 | 1.000 | 4.000 | 22.000 |  |
| Forro de pilares heb 160 con pilar circular comedor | 9 | 3.800 |  | 34.000 |  |
| pasillo | 6 | 3.800 |  | 34.000 |  |
|  | 1.1 |  |  |  |  |
| Total |  |  |  |  | 74283.33 |

**EAS006** Ud Placa de anclaje de acero UNE-EN 10025 S275JR en perfil plano, con taladro central, de 300x300 mm y espesor 20 mm, y montaje sobre 4 pernos de acero corrugado UNE-EN 10080 B 500 S de 12 mm de diámetro y 50 cm de longitud total, embutidos en el hormigón fresco, y atornillados con arandelas, tuerca y contratuerca una vez endurecido el hormigón del cimiento. Incluso mortero autonivelante expansivo para relleno del espacio resultante entre el hormigón endurecido y la placa y protección anticorrosiva aplicada a las tuercas y extremos de los pernos.
107 Ud × 39.19 = 4193.33
Placa de anclaje de acero UNE-EN 10025 S275JR en perfil plano, con taladro central, de 300x300 mm y espesor 20 mm, y montaje sobre 4 pernos de acero corrugado UNE-EN 10080 B 500 S de 12 mm de diámetro y 50 cm de longitud total, embutidos en el hormigón fresco, y atornillados con arandelas, tuerca y contratuerca una vez endurecido el hormigón del cimiento. Incluso mortero autonivelante expansivo para relleno del espacio resultante entre el hormigón endurecido y la placa y protección anticorrosiva aplicada a las tuercas y extremos de los pernos.Ejecutadas según planos de detalle e indicaciones de la DF.

| Código | Ud | Descripción | Rendimiento | Precio | Importe |
|---|---|---|---|---|---|
| mt07ala011l | kg | Pletina de acero laminado UNE-EN 10025 S275JR, para aplicaciones estructurales. Trabajada y montada en taller, para colocar con uniones atornilladas en obra. (material) | 14.13 | 0.923 | 13.04 |
| mt07aco010c | kg | Ferralla elaborada en taller industrial con acero en barras corrugadas, UNE-EN 10080 B 500 S, de varios diámetros. | 1.775 | 0.724 | 1.29 |
| mt07www040a | Ud | Juego de arandelas, tuerca y contratuerca, para perno de anclaje de 12 mm de diámetro. (material) | 4 | 1.062 | 4.25 |
| mt09moa015 | kg | Mortero autonivelante expansivo, de dos componentes, a base de cemento mejorado con resinas sintéticas. (material) | 5.4 | 0.847 | 4.57 |
| mt27pfi010 | l | Imprimación de secado rápido, formulada con resinas alquídicas modificadas y fosfato de zinc. (material) | 0.707 | 4.007 | 2.83 |
| mo047 | h | Oficial 1ª montador de estructura metálica. | 0.424 | 15 | 6.36 |
| mo094 | h | Ayudante montador de estructura metálica. | 0.424 | 13 | 5.51 |
| % | % | Medios Auxiliares | 2 % | 37.85 | 0.76 |
| %CI | % | Costes Indirectos | 1.5 % | 38.61 | 0.58 |
|  |  | Total |  |  | 39.19 |

| Medición | Uds. | Parcial |
|---|---|---|
| Modulo 1 | 21 | 21.000 |
| modulo 3 | 42 | 42.000 |
| Modulo 4 | 39 | 39.000 |
|  | 5 | 5.000 |
| Total |  | 107 |

**EAS006b** Ud Placa de anclaje de acero UNE-EN 10025 S275JR en perfil plano, con rigidizadores y taladro central, de 400x400 mm y espesor 20 mm, y montaje sobre 6 pernos de acero corrugado UNE-EN 10080 B 500 S de 12 mm de diámetro y 50 cm de longitud total, embutidos en el hormigón fresco, y atornillados con arandelas, tuerca y contratuerca una vez endurecido el hormigón del cimiento. Incluso mortero autonivelante expansivo para relleno del espacio resultante entre el hormigón endurecido y la placa y protección anticorrosiva aplicada a las tuercas y extremos de los pernos.
64 Ud × 65.74 = 4207.36
Placa de anclaje de acero UNE-EN 10025 S275JR en perfil plano, con rigidizadores y taladro central, de 400x400 mm y espesor 20 mm, y montaje sobre 6 pernos de acero corrugado UNE-EN 10080 B 500 S de 12 mm de diámetro y 50 cm de longitud total, embutidos en el hormigón fresco, y atornillados con arandelas, tuerca y contratuerca una vez endurecido el hormigón del cimiento. Incluso mortero autonivelante expansivo para relleno del espacio resultante entre el hormigón endurecido y la placa y protección anticorrosiva aplicada a las tuercas y extremos de los pernos.Ejecutadas según planos de detalle e indicaciones de la DF.

| Código | Ud | Descripción | Rendimiento | Precio | Importe |
|---|---|---|---|---|---|
| mt07ala011l | kg | Pletina de acero laminado UNE-EN 10025 S275JR, para aplicaciones estructurales. Trabajada y montada en taller, para colocar con uniones atornilladas en obra. | 26.12 | 0.923 | 24.11 |
| mt07aco010c | kg | Ferralla elaborada en taller industrial con acero en barras corrugadas, UNE-EN 10080 B 500 S, de varios diámetros. | 2.662 | 0.724 | 1.93 |
| mt07www040a | Ud | Juego de arandelas, tuerca y contratuerca, para perno de anclaje de 12 mm de diámetro. | 6 | 1.062 | 6.37 |
| mt09moa015 | kg | Mortero autonivelante expansivo, de dos componentes, a base de cemento mejorado con resinas sintéticas. | 9.6 | 0.847 | 8.13 |
| mt27pfi010 | l | Imprimación de secado rápido, formulada con resinas alquídicas modificadas y fosfato de zinc. | 1.256 | 4.007 | 5.03 |
| mq08sol020 | h | Equipo y elementos auxiliares para soldadura eléctrica. (maquinaria) | 0.005 | 2.905 | 0.01 |
| mo047 | h | Oficial 1ª montador de estructura metálica. | 0.64 | 15 | 9.60 |
| mo094 | h | Ayudante montador de estructura metálica. | 0.64 | 13 | 8.32 |
| % | % | Medios Auxiliares | 2 % | 63.50 | 1.27 |
| %CI | % | Costes Indirectos | 1.5 % | 64.77 | 0.97 |
|  |  | Total |  |  | 65.74 |

| Medición | Uds. | Parcial |
|---|---|---|
| modulo 2 | 44 | 44.000 |
| modulo 3 | 5 | 5.000 |
| modulo 4 | 6 | 6.000 |
| MOdulo 5 | 7 | 7.000 |
|  | 2 | 2.000 |
| Total |  | 64 |

**EAS006c** Ud Placa de anclaje de acero UNE-EN 10025 S275JR en perfil plano, con rigidizadores y taladro central, de 500x500 mm y espesor 20 mm, y montaje sobre 8 pernos de acero corrugado UNE-EN 10080 B 500 S de 12 mm de diámetro y 50 cm de longitud total, embutidos en el hormigón fresco, y atornillados con arandelas, tuerca y contratuerca una vez endurecido el hormigón del cimiento. Incluso mortero autonivelante expansivo para relleno del espacio resultante entre el hormigón endurecido y la placa y protección anticorrosiva aplicada a las tuercas y extremos de los pernos.
8 Ud × 82.83 = 662.64
Placa de anclaje de acero UNE-EN 10025 S275JR en perfil plano, con rigidizadores y taladro central, de 500x500 mm y espesor 20 mm, y montaje sobre 8 pernos de acero corrugado UNE-EN 10080 B 500 S de 12 mm de diámetro y 50 cm de longitud total, embutidos en el hormigón fresco, y atornillados con arandelas, tuerca y contratuerca una vez endurecido el hormigón del cimiento. Incluso mortero autonivelante expansivo para relleno del espacio resultante entre el hormigón endurecido y la placa y protección anticorrosiva aplicada a las tuercas y extremos de los pernos.Ejecutadas según planos de detalle e indicaciones de la DF.

| Código | Ud | Descripción | Rendimiento | Precio | Importe |
|---|---|---|---|---|---|
| mt07ala011l | kg | Pletina de acero laminado UNE-EN 10025 S275JR, para aplicaciones estructurales. Trabajada y montada en taller, para colocar con uniones atornilladas en obra. | 40.25 | 0.923 | 37.15 |
| mt07aco010c | kg | Ferralla elaborada en taller industrial con acero en barras corrugadas, UNE-EN 10080 B 500 S, de varios diámetros. | 3.549 | 0.724 | 2.57 |
| mt07www040a | Ud | Juego de arandelas, tuerca y contratuerca, para perno de anclaje de 12 mm de diámetro. | 8 | 1.062 | 8.50 |
| mt09moa015 | kg | Mortero autonivelante expansivo, de dos componentes, a base de cemento mejorado con resinas sintéticas. | 15 | 0.847 | 12.71 |
| mt27pfi010 | l | Imprimación de secado rápido, formulada con resinas alquídicas modificadas y fosfato de zinc. | 1.963 | 4.007 | 7.87 |
| mq08sol020 | h | Equipo y elementos auxiliares para soldadura eléctrica. | 0.005 | 2.905 | 0.01 |
| mo047 | h | Oficial 1ª montador de estructura metálica. | 0.4 | 15 | 6.00 |
| mo094 | h | Ayudante montador de estructura metálica. | 0.4 | 13 | 5.20 |
| % | % | Medios Auxiliares | 2 % | 80.01 | 1.60 |
| %CI | % | Costes Indirectos | 1.5 % | 81.61 | 1.22 |
|  |  | Total |  |  | 82.83 |

| Medición | Uds. | Parcial |
|---|---|---|
| modulo 5 | 6 | 6.000 |
|  | 2 | 2.000 |
| Total |  | 8 |

**EAS006d** Ud Placa de anclaje de acero UNE-EN 10025 S275JR en perfil plano, con rigidizadores y taladro central, de 600x600 mm y espesor 25 mm, y montaje sobre 8 pernos de acero corrugado UNE-EN 10080 B 500 S de 16 mm de diámetro y 50 cm de longitud total, embutidos en el hormigón fresco, y atornillados con arandelas, tuerca y contratuerca una vez endurecido el hormigón del cimiento. Incluso mortero autonivelante expansivo para relleno del espacio resultante entre el hormigón endurecido y la placa y protección anticorrosiva aplicada a las tuercas y extremos de los pernos.
9 Ud × 133.98 = 1205.82
Placa de anclaje de acero UNE-EN 10025 S275JR en perfil plano, con rigidizadores y taladro central, de 600x600 mm y espesor 25 mm, y montaje sobre 8 pernos de acero corrugado UNE-EN 10080 B 500 S de 16 mm de diámetro y 50 cm de longitud total, embutidos en el hormigón fresco, y atornillados con arandelas, tuerca y contratuerca una vez endurecido el hormigón del cimiento. Incluso mortero autonivelante expansivo para relleno del espacio resultante entre el hormigón endurecido y la placa y protección anticorrosiva aplicada a las tuercas y extremos de los pernos.Ejecutadas según planos de detalle e indicaciones de la DF.

| Código | Ud | Descripción | Rendimiento | Precio | Importe |
|---|---|---|---|---|---|
| mt07ala011l | kg | Pletina de acero laminado UNE-EN 10025 S275JR, para aplicaciones estructurales. Trabajada y montada en taller, para colocar con uniones atornilladas en obra. | 71.65 | 0.923 | 66.13 |
| mt07aco010c | kg | Ferralla elaborada en taller industrial con acero en barras corrugadas, UNE-EN 10080 B 500 S, de varios diámetros. | 6.31 | 0.724 | 4.57 |
| mt07www040b | Ud | Juego de arandelas, tuerca y contratuerca, para perno de anclaje de 16 mm de diámetro. (material) | 8 | 1.18 | 9.44 |
| mt09moa015 | kg | Mortero autonivelante expansivo, de dos componentes, a base de cemento mejorado con resinas sintéticas. | 21.6 | 0.847 | 18.30 |
| mt27pfi010 | l | Imprimación de secado rápido, formulada con resinas alquídicas modificadas y fosfato de zinc. | 3.533 | 4.007 | 14.16 |
| mq08sol020 | h | Equipo y elementos auxiliares para soldadura eléctrica. | 0.005 | 2.905 | 0.01 |
| mo047 | h | Oficial 1ª montador de estructura metálica. | 0.6 | 15 | 9.00 |
| mo094 | h | Ayudante montador de estructura metálica. | 0.6 | 13 | 7.80 |
| % | % | Medios Auxiliares | 2 % | 129.41 | 2.59 |
| %CI | % | Costes Indirectos | 1.5 % | 132.00 | 1.98 |
|  |  | Total |  |  | 133.98 |

| Medición | Uds. | Parcial |
|---|---|---|
| modulo 5 | 5 | 5.000 |
| vigas | 4 | 4.000 |
| Total |  | 9 |

**EHW030** l Mortero cementoso fluido de retracción compensada, compuesto de cemento, aditivos especiales y áridos seleccionados, exento de cloruros, para uso general, utilizado en el relleno por vertido de apoyos estructurales.
1.256 l × 2.28 = 2.86

| Código | Ud | Descripción | Rendimiento | Precio | Importe |
|---|---|---|---|---|---|
| mt09reh360c | kg | Mortero cementoso fluido de retracción compensada, compuesto de cemento, aditivos especiales y áridos seleccionados, exento de cloruros, para uso general, para anclajes y rellenos de 5 a 50 mm de espesor, según UNE-EN 1504-6. (material) | 2.2 | 0.94 | 2.07 |
| mo020 | h | Oficial 1ª construcción. | 0.005 | 15 | 0.08 |
| mo113 | h | Peón ordinario construcción. | 0.005 | 12 | 0.06 |
| % | % | Medios Auxiliares | 2 % | 2.21 | 0.04 |
| %CI | % | Costes Indirectos | 1.5 % | 2.25 | 0.03 |
|  |  | Total |  |  | 2.28 |

| Medición | Uds. | Largo | Ancho | Alto | Parcial |
|---|---|---|---|---|---|
|  | 107 | 0.300 | 0.300 | 0.050 | 0.482 |
|  | 64 | 0.400 | 0.400 | 0.050 | 0.512 |
|  | 8 | 0.500 | 0.500 | 0.050 | 0.100 |
|  | 9 | 0.600 | 0.600 | 0.050 | 0.162 |
| Total |  |  |  |  | 1.256 |

**IOJ025** m² Formación de protección pasiva contra incendios de estructura metálica, mediante proyección neumática de mortero ignífugo, reacción al fuego clase A1, según R.D. 110/2008, compuesto de cemento en combinación con perlita o vermiculita, hasta formar un espesor mínimo de 31 mm y conseguir una resistencia al fuego de 120 minutos. (08/07/2019)
1211.984 m² × 13.34 = 16167.87
Formación de protección pasiva contra incendios de estructura metálica, mediante proyección neumática de mortero ignífugo, reacción al fuego clase A1, según R.D. 110/2008, compuesto de cemento en combinación con perlita o vermiculita, hasta formar un espesor mínimo de 31 mm y conseguir una resistencia al fuego de 120 minutos.Ejecución: CTE. DB-SI Seguridad en caso de incendio.Las capas aplicadas serán uniformes y tendrán adherencia entre ellas y con el soporte.Incluidos todos los medios necesarios para su montaje en obra.

| Código | Ud | Descripción | Rendimiento | Precio | Importe |
|---|---|---|---|---|---|
| mt41mig010 | m³ | Mortero ignífugo, reacción al fuego clase A1, según R.D. 110/2008, compuesto de cemento en combinación con perlita o vermiculita, para protección pasiva contra el fuego mediante proyección. (material; 08/07/2019) | 0.031 | 197.832 | 6.13 |
| mq06pym010 | h | Mezcladora-bombeadora para morteros y yesos proyectados, de 3 m³/h. (maquinaria) | 0.241 | 3 | 0.72 |
| mo030 | h | Oficial 1ª aplicador de productos aislantes. (mano de obra) | 0.218 | 15 | 3.27 |
| mo068 | h | Ayudante aplicador de productos aislantes. (mano de obra) | 0.218 | 13 | 2.83 |
| % | % | Medios Auxiliares | 1.5 % | 12.95 | 0.19 |
| %CI | % | Costes Indirectos | 1.5 % | 13.14 | 0.20 |
|  |  | Total |  |  | 13.34 |

| Medición | Uds. | Largo | Alto | Parcial |
|---|---|---|---|---|
| Modulo 1 , HEB160 | 17 | 4.500 | 0.918 |  |
| 100x100x5 | 4 | 4.500 | 0.400 |  |
| MODULO 2 |  |  |  |  |
| heb160 | 44 | 4.500 | 0.918 |  |
| MODULO 3 |  |  |  |  |
| heb 180 | 5 | 4.500 | 1.040 |  |
| heb160 | 34 | 4.500 | 0.918 |  |
| p13 | 1 | 4.500 | 0.918 |  |
| heb 140 | 19 | 4.500 | 0.805 |  |
| MODULO 4 |  |  |  |  |
| heb180 | 3 | 4.500 | 1.040 |  |
| p12 | 1 | 4.500 | 1.040 |  |
| heb 160 | 73 | 4.500 | 0.918 |  |
| 12 | -1 | 4.500 | 0.918 |  |
| MODULO 5 |  |  |  |  |
| heb240 | 12 | 4.500 | 1.380 |  |
| heb 200 | 1 | 4.500 | 1.150 |  |
| heb 180 | 12 | 4.500 | 1.040 |  |
| heb160 | 3 | 4.500 | 0.918 |  |
| IPE 400 gimnasio | 4 | 13.000 | 1.930 |  |
| Forro de pilares heb 160 con pilar circular comedor | 9 | 3.800 | 0.720 |  |
| pasillo | 6 | 3.800 | 0.720 |  |
|  | 1.1 |  |  |  |
| Total |  |  |  | 1211.984 |

### EH Hormigón armado
Importe: 562056

**EHU015** m² Estructura de hormigón armado, realizada con hormigón HA-25/B/20/IIa f, y vertido con bomba, con un volumen total de hormigón en forjado y vigas de 0,18 m³/m², y aceroB 500 S en zona de nervios y zunchos y vigas, con una cuantía total de 70,16 kg/m², constituida por: FORJADO UNIDIRECCIONAL:
3888.782 m² × 88.04 = 342368.37
Estructura de hormigón armado, realizada con hormigón HA-25/B/20/IIa fabricado en central con Distintivo de calidad Oficialmente Reconocido (D.O.R.), y vertido con bomba, con un volumen total de hormigón en forjado y vigas de 0,18 m³/m², y acero UNE-EN 10080 B 500 S en zona de nervios y zunchos y vigas, con una cuantía total de 70,16 kg/m², constituida por: FORJADO UNIDIRECCIONAL: horizontal, de canto 35 = 30+5 cm; montaje y desmontaje de sistema de encofrado continuo, con acabado tipo industrial para revestir, formado por: superficie encofrante de tableros de madera tratada, reforzados con varillas y perfiles, amortizables en 25 usos, estructura soporte horizontal de sopandas metálicas y accesorios de montaje, amortizables en 150 usos y estructura soporte vertical de puntales metálicos, amortizables en 150 usos;Colocación de malla tela metálica tipo hexagonal 25x25 de 0.6mm de espesor galvanizada, fijada previamente a la colocación de las armaduras y bovedillas; nervio "in situ" de 15 cm de ancho, intereje 75 cm; bovedilla de hormigón ligero con arcilla expandida para nervios "in situ", 60x20x30 cm; capa de compresión de 5 cm de espesor, con armadura de reparto formada por malla electrosoldada ME 10x10 Ø 5-5 B 500 T 6x2,20 UNE-EN 10080; vigas planas; altura libre de planta de entre 4 y 5 m. Incluso agente filmógeno para el curado de hormigones y morteros.Se suspenderán los trabajos de hormigonado cuando llueva con intensidad, nieve, exista viento excesivo, una temperatura ambiente superior a 40°C o se prevea que dentro de las 48 horas siguientes pueda descender la temperatura ambiente por debajo de los 5°C.Dispondrá en obra de una serie de medios, en previsión de que se produzcan cambios bruscos de las condiciones ambientales durante el hormigonado o posterior periodo de fraguado, no pudiendo comenzarse el hormigonado de los diferentes elementos sin la autorización por escrito del director de la ejecución de la obra.Replanteo del sistema de encofrado. Montaje del sistema de encofrado. Replanteo de la geometría de la planta sobre el encofrado. Colocación de bovedillas. Colocación de las armaduras con separadores homologados. Vertido y compactación del hormigón. Regleado y nivelación de la capa de compresión. Curado del hormigón. Desmontaje del sistema de encofrado , despúes de 28dias desde su hormigonado, con autorización de la DE .Se medirá, en verdadera magnitud, desde las caras exteriores de los zunchos del perímetro, la superficie realmente ejecutada según especificaciones de Proyecto, deduciendo los huecos . Se consideran incluidos todos los elementos integrantes de la estructura señalados en los planos y detalles del Proyecto.

| Código | Ud | Descripción | Rendimiento | Precio | Importe |
|---|---|---|---|---|---|
| mt08eft030a | m² | Tablero de madera tratada, de 22 mm de espesor, reforzado con varillas y perfiles. (material) | 0.044 | 33.774 | 1.49 |
| mt08eva030 | m² | Estructura soporte para encofrado recuperable, compuesta de: sopandas metálicas y accesorios de montaje. (material) | 0.007 | 76.545 | 0.54 |
| mt50spa081d | Ud | Puntal metálico telescópico, de hasta 5 m de altura. (material) | 0.027 | 20.038 | 0.54 |
| mt08cim030b | m³ | Madera de pino. (material) | 0.003 | 190 | 0.57 |
| mt08var060 | kg | Puntas de acero de 20x100 mm. | 0.04 | 3 | 0.12 |
| mt08dba010b | l | Agente desmoldeante, a base de aceites especiales, emulsionable en agua para encofrados metálicos, fenólicos o de madera. | 0.03 | 1 | 0.03 |
| mt07bhp020d | Ud | Bovedilla de hormigón ligero con arcilla expandida para nervios "in situ", 60x20x30 cm. Incluso piezas especiales. (material) | 4.9 | 0.7 | 3.43 |
| mt07aco020c | Ud | Separador homologado para vigas. (material) | 0.8 | 0.075 | 0.06 |
| mt07aco020g | Ud | Separador homologado para nervios "in situ" en forjados unidireccionales. (material) | 1 | 0.056 | 0.06 |
| mt07aco010c | kg | Ferralla elaborada en taller industrial con acero en barras corrugadas, UNE-EN 10080 B 500 S, de varios diámetros. | 55 | 0.724 | 39.82 |
| mt08var050 | kg | Alambre galvanizado para atar, de 1,30 mm de diámetro. | 1.052 | 0.988 | 1.04 |
| mt07ame010a | m² | Malla electrosoldada ME 10x10 Ø 5-5 B 500 T 6x2,20 UNE-EN 10080. | 1.1 | 1.5 | 1.65 |
| mt10haf010ngb | m³ | Hormigón HA-25/B/20/IIa, fabricado en central, con Distintivo de calidad Oficialmente Reconocido (D.O.R.). (material) | 0.189 | 54.7 | 10.34 |
| mt08cur020a | l | Agente filmógeno para el curado de hormigones y morteros. (material) | 0.15 | 1.748 | 0.26 |
| malla25x25 | m2 | Malla de alambre de tela metálica tipo hexagonal de 25x25mm de 0.6mm de espesor galvanizada. (material) | 1.1 | 0.667 | 0.73 |
| mq06bhe010 | h | Camión bomba estacionado en obra, para bombeo de hormigón. | 0.018 | 85 | 1.53 |
| mo044 | h | Oficial 1ª encofrador. | 0.4 | 15 | 6.00 |
| mo091 | h | Ayudante encofrador. | 0.34 | 13 | 4.42 |
| mo043 | h | Oficial 1ª ferrallista. | 0.35 | 15 | 5.25 |
| mo090 | h | Ayudante ferrallista. | 0.5 | 13 | 6.50 |
| mo045 | h | Oficial 1ª estructurista, en trabajos de puesta en obra del hormigón. | 0.01 | 15 | 0.15 |
| mo092 | h | Ayudante estructurista, en trabajos de puesta en obra del hormigón. | 0.039 | 13 | 0.51 |
| % | % | Medios Auxiliares | 2 % | 85.04 | 1.70 |
| %CI | % | Costes Indirectos | 1.5 % | 86.74 | 1.30 |
|  |  | Total |  |  | 88.04 |

| Medición | Uds. | Largo | Parcial |
|---|---|---|---|
| Techo de planta baja Modulo 1 | 1 | 426.141 | 426.141 |
| modulo 2 | 1 | 847.071 | 847.071 |
|  | 1 | -10.236 | -10.236 |
| modulo 3 | 1 | 735.493 | 735.493 |
|  | 1 | -31.750 | -31.750 |
|  | 1 | -15.712 | -15.712 |
|  | 1 | -3.703 | -3.703 |
| Modulo 4 | 1 | 615.651 | 615.651 |
|  | 1 | -23.665 | -23.665 |
| Modulo 5 | 1 | 529.514 | 529.514 |
|  | 1 | -201.786 | -201.786 |
| Planta de cubiertamodulo 3 | 1 | 301.326 | 301.326 |
| Modulo 4 | 1 | 565.086 | 565.086 |
| modulo 5 | 1 | 155.352 | 155.352 |
| Total |  |  | 3888.782 |

**EHV015** m³ Viga exenta, inclinada, de hormigón visto, de 50x75 cm, realizada con hormigón HA-25/AC-E2/12/IIa, Agilia Arquitectónico "LAFARGEHOLCIM", fabricado en central, y vertido con bomba, y acero UNE-EN 10080 B 500 S, con una cuantía aproximada de 290 kg/m³; montaje y desmontaje de sistema de encofrado, con acabado visto con textura lisa, en planta de entre 4 y 5 m de altura libre, formado por: superficie encofrante de tableros contrachapados fenólicos de madera de pino, reforzados con varillas y perfiles, amortizables en 20 usos, estructura soporte horizontal de sopandas metálicas y accesorios de montaje, amortizables en 150 usos y estructura soporte vertical de puntales metálicos, amortizables en 150 usos. Incluso alambre de atar, separadores, líquido desencofrante para evitar la adherencia del hormigón al encofrado y agente filmógeno para el curado de hormigones y morteros.
34.557 m³ × 533.62 = 18440.31
Viga exenta, inclinada, de hormigón visto, de 50x75 cm, realizada con hormigón HA-25/AC-E2/12/IIa, Agilia Arquitectónico "LAFARGEHOLCIM", fabricado en central, y vertido con bomba, y acero UNE-EN 10080 B 500 S, con una cuantía aproximada de 290 kg/m³; montaje y desmontaje de sistema de encofrado, con acabado visto con textura lisa, en planta de entre 4 y 5 m de altura libre, formado por: superficie encofrante de tableros contrachapados fenólicos de madera de pino, reforzados con varillas y perfiles, amortizables en 20 usos, estructura soporte horizontal de sopandas metálicas y accesorios de montaje, amortizables en 150 usos y estructura soporte vertical de puntales metálicos, amortizables en 150 usos. Incluso alambre de atar, separadores, líquido desencofrante para evitar la adherencia del hormigón al encofrado y agente filmógeno para el curado de hormigones y morteros.Se suspenderán los trabajos de hormigonado cuando llueva con intensidad, nieve, exista viento excesivo, una temperatura ambiente superior a 40°C o se prevea que dentro de las 48 horas siguientes pueda descender la temperatura ambiente por debajo de los 5°C.Dispondrá en obra de una serie de medios, en previsión de que se produzcan cambios bruscos de las condiciones ambientales durante el hormigonado o posterior periodo de fraguado, no pudiendo comenzarse el hormigonado de los diferentes elementos sin la autorización por escrito del director de la ejecución de la obra.Replanteo del sistema de encofrado. Montaje del sistema de encofrado. Replanteo de la geometría de la planta sobre el encofrado. Colocación de bovedillas. Colocación de las armaduras con separadores homologados. Vertido y compactación del hormigón. Regleado y nivelación de la capa de compresión. Curado del hormigón. Desmontaje del sistema de encofrado , despúes de 28dias desde su hormigonado, con autorización de la DE .Se medirá, en verdadera magnitud, desde las caras exteriores de los zunchos del perímetro, la superficie realmente ejecutada según especificaciones de Proyecto, deduciendo los huecos . Se consideran incluidos todos los elementos integrantes de la estructura señalados en los planos y detalles del Proyecto.

| Código | Ud | Descripción | Rendimiento | Precio | Importe |
|---|---|---|---|---|---|
| mt08eft025a | m² | Tablero contrachapado fenólico de madera de pino, de 22 mm de espesor, reforzado con varillas y perfiles. (material) | 0.307 | 45.763 | 14.05 |
| mt08eva030 | m² | Estructura soporte para encofrado recuperable, compuesta de: sopandas metálicas y accesorios de montaje. | 0.041 | 76.545 | 3.14 |
| mt50spa081d | Ud | Puntal metálico telescópico, de hasta 5 m de altura. | 0.142 | 20.038 | 2.85 |
| mt08cim030b | m³ | Madera de pino. | 0.016 | 190 | 3.04 |
| mt08var060 | kg | Puntas de acero de 20x100 mm. | 0.213 | 3 | 0.64 |
| mt08dba010a | l | Agente desmoldeante biodegradable en fase acuosa para hormigones con acabado visto. (material) | 0.069 | 7.341 | 0.51 |
| mt07aco020c | Ud | Separador homologado para vigas. | 4 | 0.075 | 0.30 |
| mt07aco010c | kg | Ferralla elaborada en taller industrial con acero en barras corrugadas, UNE-EN 10080 B 500 S, de varios diámetros. | 290 | 0.724 | 209.96 |
| mt08var050 | kg | Alambre galvanizado para atar, de 1,30 mm de diámetro. | 2.61 | 0.988 | 2.58 |
| mt10hal030nb | m³ | Hormigón HA-25/AC-E2/12/IIa, Agilia Arquitectónico "LAFARGEHOLCIM", fabricado en central, con cemento blanco. (material) | 1.05 | 54.7 | 57.44 |
| mt08cur010a | l | Agente filmógeno para el curado de hormigones y morteros, con acabado visto. (material) | 1 | 3.72 | 3.72 |
| mq06bhe010 | h | Camión bomba estacionado en obra, para bombeo de hormigón. | 0.071 | 85 | 6.04 |
| mo044 | h | Oficial 1ª encofrador. | 5.243 | 15 | 78.65 |
| mo091 | h | Ayudante encofrador. | 5.243 | 13 | 68.16 |
| mo043 | h | Oficial 1ª ferrallista. | 2.14 | 15 | 32.10 |
| mo090 | h | Ayudante ferrallista. | 2.14 | 13 | 27.82 |
| mo045 | h | Oficial 1ª estructurista, en trabajos de puesta en obra del hormigón. | 0.067 | 15 | 1.01 |
| mo092 | h | Ayudante estructurista, en trabajos de puesta en obra del hormigón. | 0.262 | 13 | 3.41 |
| % | % | Medios Auxiliares | 2 % | 515.42 | 10.31 |
| %CI | % | Costes Indirectos | 1.5 % | 525.73 | 7.89 |
|  |  | Total |  |  | 533.62 |

| Medición | Uds. | Largo | Ancho | Alto | Parcial |
|---|---|---|---|---|---|
| Modulo 4 usos múltiples 40x60 | 2 | 9.155 | 0.400 | 0.600 | 4.394 |
| 50x70 | 3 | 9.150 | 0.500 | 0.600 | 8.235 |
| modulo 5 |  |  |  |  |  |
| 50x65 | 6 | 11.245 | 0.500 | 0.650 | 21.928 |
| Total |  |  |  |  | 34.557 |

**EHL010** m² Losa maciza de hormigón armado, horizontal, con altura libre de planta de entre 4 y 5 m, canto 35 cm, realizada con hormigón HA-25/B/20/IIa fabricado en central con Distintivo de calidad Oficialmente Reconocido (D.O.R.), y vertido con bomba, y acero UNE-EN 10080 B 500 S, con una cuantía aproximada de 55 kg/m²; malla electrosoldada ME 15x15 Ø 10-10 B 500 T 6x2,20 UNE-EN 10080, como malla superior y malla electrosoldada ME 15x30 Ø 12-12 B 500 T 6x2,20 UNE-EN 10080, como malla inferior; montaje y desmontaje de sistema de encofrado continuo, con acabado visto con textura lisa, formado por: superficie encofrante de tableros de madera tratada, reforzados con varillas y perfiles, forrados con tablero aglomerado hidrófugo, de un solo uso con una de sus caras plastificada, amortizables en 25 usos; estructura soporte horizontal de sopandas metálicas y accesorios de montaje, amortizables en 150 usos y estructura soporte vertical de puntales metálicos, amortizables en 150 usos. Incluso nervios y zunchos perimetrales de planta y huecos, alambre de atar, separadores, aplicación de líquido desencofrante y agente filmógeno para el curado de hormigones y morteros.
249.268 m² × 119.35 = 29750.14
Losa maciza de hormigón armado, horizontal, con altura libre de planta de entre 4 y 5 m, canto 35 cm, realizada con hormigón HA-25/B/20/IIa fabricado en central con Distintivo de calidad Oficialmente Reconocido (D.O.R.), y vertido con bomba, y acero UNE-EN 10080 B 500 S, con una cuantía aproximada de 55 kg/m²; malla electrosoldada ME 15x15 Ø 10-10 B 500 T 6x2,20 UNE-EN 10080, como malla superior y malla electrosoldada ME 15x30 Ø 12-12 B 500 T 6x2,20 UNE-EN 10080, como malla inferior; montaje y desmontaje de sistema de encofrado continuo, con acabado visto con textura lisa, formado por: superficie encofrante de tableros de madera tratada, reforzados con varillas y perfiles, forrados con tablero aglomerado hidrófugo, de un solo uso con una de sus caras plastificada, amortizables en 25 usos; estructura soporte horizontal de sopandas metálicas y accesorios de montaje, amortizables en 150 usos y estructura soporte vertical de puntales metálicos, amortizables en 150 usos. Incluso nervios y zunchos perimetrales de planta y huecos, alambre de atar, separadores, aplicación de líquido desencofrante y agente filmógeno para el curado de hormigones y morteros.Se suspenderán los trabajos de hormigonado cuando llueva con intensidad, nieve, exista viento excesivo, una temperatura ambiente superior a 40°C o se prevea que dentro de las 48 horas siguientes pueda descender la temperatura ambiente por debajo de los 5°C.Dispondrá en obra de una serie de medios, en previsión de que se produzcan cambios bruscos de las condiciones ambientales durante el hormigonado o posterior periodo de fraguado, no pudiendo comenzarse el hormigonado de los diferentes elementos sin la autorización por escrito del director de la ejecución de la obra.Replanteo del sistema de encofrado. Montaje del sistema de encofrado. Replanteo de la geometría de la planta sobre el encofrado. Colocación de las armaduras con separadores homologados. Vertido y compactación del hormigón. Regleado y nivelación de la capa de compresión. Curado del hormigón. Desmontaje del sistema de encofrado , despúes de 28dias desde su hormigonado, con autorización de la DE .Se medirá, en verdadera magnitud, desde las caras exteriores de los zunchos del perímetro, la superficie realmente ejecutada según especificaciones de Proyecto, deduciendo los huecos . Se consideran incluidos todos los elementos integrantes de la estructura señalados en los planos y detalles del Proyecto.

| Código | Ud | Descripción | Rendimiento | Precio | Importe |
|---|---|---|---|---|---|
| mt08eft030a | m² | Tablero de madera tratada, de 22 mm de espesor, reforzado con varillas y perfiles. | 0.044 | 33.774 | 1.49 |
| mt08eft015a | m² | Tablero aglomerado hidrófugo, con una de sus caras plastificada, de 10 mm de espesor. (material) | 1 | 5.001 | 5.00 |
| mt08eva030 | m² | Estructura soporte para encofrado recuperable, compuesta de: sopandas metálicas y accesorios de montaje. | 0.007 | 76.545 | 0.54 |
| mt50spa081d | Ud | Puntal metálico telescópico, de hasta 5 m de altura. | 0.027 | 20.038 | 0.54 |
| mt08cim030b | m³ | Madera de pino. | 0.003 | 190 | 0.57 |
| mt08var060 | kg | Puntas de acero de 20x100 mm. | 0.04 | 3 | 0.12 |
| mt08dba010a | l | Agente desmoldeante biodegradable en fase acuosa para hormigones con acabado visto. | 0.013 | 7.341 | 0.10 |
| mt07aco020i | Ud | Separador homologado para losas macizas. (material) | 3 | 0.075 | 0.23 |
| mt07aco010c | kg | Ferralla elaborada en taller industrial con acero en barras corrugadas, UNE-EN 10080 B 500 S, de varios diámetros. | 55 | 0.724 | 39.82 |
| mt08var050 | kg | Alambre galvanizado para atar, de 1,30 mm de diámetro. | 0.703 | 0.988 | 0.69 |
| mt07ame010q | m² | Malla electrosoldada ME 15x15 Ø 10-10 B 500 T 6x2,20 UNE-EN 10080. (material) | 1.1 | 3.6 | 3.96 |
| mt07ame010w | m² | Malla electrosoldada ME 15x30 Ø 12-12 B 500 T 6x2,20 UNE-EN 10080. (material) | 1.1 | 3.6 | 3.96 |
| mt10haf010ngb | m³ | Hormigón HA-25/B/20/IIa, fabricado en central, con Distintivo de calidad Oficialmente Reconocido (D.O.R.). | 0.368 | 54.7 | 20.13 |
| mt08cur020a | l | Agente filmógeno para el curado de hormigones y morteros. | 0.15 | 1.748 | 0.26 |
| mq06bhe010 | h | Camión bomba estacionado en obra, para bombeo de hormigón. | 0.032 | 85 | 2.72 |
| mo044 | h | Oficial 1ª encofrador. | 0.755 | 15 | 11.33 |
| mo091 | h | Ayudante encofrador. | 0.653 | 13 | 8.49 |
| mo043 | h | Oficial 1ª ferrallista. | 0.545 | 15 | 8.18 |
| mo090 | h | Ayudante ferrallista. | 0.464 | 13 | 6.03 |
| mo045 | h | Oficial 1ª estructurista, en trabajos de puesta en obra del hormigón. | 0.016 | 15 | 0.24 |
| mo092 | h | Ayudante estructurista, en trabajos de puesta en obra del hormigón. | 0.068 | 13 | 0.88 |
| % | % | Medios Auxiliares | 2 % | 115.28 | 2.31 |
| %CI | % | Costes Indirectos | 1.5 % | 117.59 | 1.76 |
|  |  | Total |  |  | 119.35 |

| Medición | Uds. | Largo | Parcial |
|---|---|---|---|
| cubierta de gimnasio | 1.1 | 226.607 | 249.268 |
| Total |  |  | 249.268 |

**EHS010** m³ Pilar de sección rectangular o cuadrada de hormigón armado, de 30x30 cm de sección media, realizado con hormigón HA-25/B/20/IIa fabricado en central con Distintivo de calidad Oficialmente Reconocido (D.O.R.), y vertido con cubilote, y acero UNE-EN 10080 B 500 S, con una cuantía aproximada de 120 kg/m³; montaje y desmontaje de sistema de encofrado, con acabado tipo industrial para revestir, en planta de entre 4 y 5 m de altura libre, formado por: superficie encofrante de chapas metálicas, amortizables en 50 usos y estructura soporte vertical de puntales metálicos, amortizables en 150 usos. Incluso berenjenos, alambre de atar, separadores y líquido desencofrante para evitar la adherencia del hormigón al encofrado.
1.476 m³ × 379.89 = 560.72

| Código | Ud | Descripción | Rendimiento | Precio | Importe |
|---|---|---|---|---|---|
| mt07sep010ac | Ud | Separador homologado de plástico para armaduras de pilares de varios diámetros. | 12 | 0.067 | 0.80 |
| mt07aco010c | kg | Ferralla elaborada en taller industrial con acero en barras corrugadas, UNE-EN 10080 B 500 S, de varios diámetros. | 120 | 0.724 | 86.88 |
| mt08var050 | kg | Alambre galvanizado para atar, de 1,30 mm de diámetro. | 0.6 | 0.988 | 0.59 |
| mt08eup010c | m² | Chapa metálica de 50x50 cm, para encofrado de pilares de hormigón armado de sección rectangular o cuadrada, de entre 4 y 5 m de altura, incluso accesorios de montaje. (material) | 0.32 | 51.87 | 16.60 |
| mt50spa081a | Ud | Puntal metálico telescópico, de hasta 5 m de altura. | 0.059 | 11.863 | 0.70 |
| mt50spa081d | Ud | Puntal metálico telescópico, de hasta 5 m de altura. | 0.059 | 20.038 | 1.18 |
| mt08var040a | Ud | Berenjeno de PVC, de varias dimensiones y 2500 mm de longitud. (material) | 17.8 | 0.324 | 5.77 |
| mt08dba010b | l | Agente desmoldeante, a base de aceites especiales, emulsionable en agua para encofrados metálicos, fenólicos o de madera. | 0.4 | 1 | 0.40 |
| mt10haf010ngb | m³ | Hormigón HA-25/B/20/IIa, fabricado en central, con Distintivo de calidad Oficialmente Reconocido (D.O.R.). | 1.05 | 54.7 | 57.44 |
| mo044 | h | Oficial 1ª encofrador. | 5.019 | 15 | 75.29 |
| mo091 | h | Ayudante encofrador. | 6.274 | 13 | 81.56 |
| mo043 | h | Oficial 1ª ferrallista. | 0.62 | 15 | 9.30 |
| mo090 | h | Ayudante ferrallista. | 0.62 | 13 | 8.06 |
| mo045 | h | Oficial 1ª estructurista, en trabajos de puesta en obra del hormigón. | 0.332 | 15 | 4.98 |
| mo092 | h | Ayudante estructurista, en trabajos de puesta en obra del hormigón. | 1.338 | 13 | 17.39 |
| % | % | Medios Auxiliares | 2 % | 366.94 | 7.34 |
| %CI | % | Costes Indirectos | 1.5 % | 374.28 | 5.61 |
|  |  | Total |  |  | 379.89 |

| Medición | Uds. | Largo | Ancho | Alto | Parcial |
|---|---|---|---|---|---|
| Modulo 5 -21-22 | 4 | 0.300 | 0.300 | 4.100 | 1.476 |
| Total |  |  |  |  | 1.476 |

**EHS010c** m³ Pilar de sección rectangular o cuadrada de hormigón armado, de 40x60 cm de sección media, realizado con hormigón HA-25/B/20/IIa fabricado en central con Distintivo de calidad Oficialmente Reconocido (D.O.R.), y vertido con cubilote, y acero UNE-EN 10080 B 500 S, con una cuantía aproximada de 120 kg/m³; montaje y desmontaje de sistema de encofrado, con acabado tipo industrial para revestir, en planta de entre 4 y 5 m de altura libre, formado por: superficie encofrante de paneles metálicos, amortizables en 150 usos y estructura soporte vertical de puntales metálicos, amortizables en 150 usos. Incluso berenjenos, alambre de atar, separadores y líquido desencofrante para evitar la adherencia del hormigón al encofrado.
4.92 m³ × 260.23 = 1280.33

| Código | Ud | Descripción | Rendimiento | Precio | Importe |
|---|---|---|---|---|---|
| mt07sep010ac | Ud | Separador homologado de plástico para armaduras de pilares de varios diámetros. | 12 | 0.067 | 0.80 |
| mt07aco010c | kg | Ferralla elaborada en taller industrial con acero en barras corrugadas, UNE-EN 10080 B 500 S, de varios diámetros. | 75 | 0.724 | 54.30 |
| mt08var050 | kg | Alambre galvanizado para atar, de 1,30 mm de diámetro. | 0.6 | 0.988 | 0.59 |
| mt08eup015c | m² | Panel metálico diseñado para su manipulación con grúa, para encofrado de pilares de hormigón armado de sección rectangular o cuadrada, de entre 4 y 5 m de altura, incluso accesorios de montaje. (material) | 0.067 | 99.415 | 6.66 |
| mt50spa081a | Ud | Puntal metálico telescópico, de hasta 5 m de altura. | 0.037 | 11.863 | 0.44 |
| mt50spa081d | Ud | Puntal metálico telescópico, de hasta 5 m de altura. | 0.037 | 20.038 | 0.74 |
| mt08var040a | Ud | Berenjeno de PVC, de varias dimensiones y 2500 mm de longitud. | 6.7 | 0.324 | 2.17 |
| mt08dba010b | l | Agente desmoldeante, a base de aceites especiales, emulsionable en agua para encofrados metálicos, fenólicos o de madera. | 0.25 | 1 | 0.25 |
| mt10haf010ngb | m³ | Hormigón HA-25/B/20/IIa, fabricado en central, con Distintivo de calidad Oficialmente Reconocido (D.O.R.). | 1.05 | 54.7 | 57.44 |
| mo044 | h | Oficial 1ª encofrador. | 2.823 | 15 | 42.35 |
| mo091 | h | Ayudante encofrador. | 3.529 | 13 | 45.88 |
| mo043 | h | Oficial 1ª ferrallista. | 0.62 | 15 | 9.30 |
| mo090 | h | Ayudante ferrallista. | 0.62 | 13 | 8.06 |
| mo045 | h | Oficial 1ª estructurista, en trabajos de puesta en obra del hormigón. | 0.332 | 15 | 4.98 |
| mo092 | h | Ayudante estructurista, en trabajos de puesta en obra del hormigón. | 1.338 | 13 | 17.39 |
| % | % | Medios Auxiliares | 2 % | 251.35 | 5.03 |
| %CI | % | Costes Indirectos | 1.5 % | 256.38 | 3.85 |
|  |  | Total |  |  | 260.23 |

| Medición | Uds. | Largo | Ancho | Alto | Parcial |
|---|---|---|---|---|---|
| Modulo 5-8-9-10-11-12 | 5 | 0.400 | 0.600 | 4.100 | 4.920 |
| Total |  |  |  |  | 4.92 |

**EHS017** m² Montaje y desmontaje de sistema de encofrado reutilizable para formación de pilar rectangular o cuadrado de hormigón armado, con acabado visto con textura lisa en planta de entre 4 y 5 m de altura libre, formado por: superficie encofrante de tableros machihembrados de madera de pino, amortizables en 5 usos y estructura soporte vertical de puntales metálicos, amortizables en 150 usos. Incluso líquido desencofrante para evitar la adherencia del hormigón al encofrado y berenjenos para biselado de cantos.
20.5 m² × 21.01 = 430.71

| Código | Ud | Descripción | Rendimiento | Precio | Importe |
|---|---|---|---|---|---|
| mt08vis010f | m² | Tablero machihembrado de madera de pino, para encofrado de pilares de hormigón armado con acabado visto, de sección rectangular o cuadrada, de entre 4 y 5 m de altura, incluso accesorios de montaje. (material) | 0.24 | 11.108 | 2.67 |
| mt08var050 | kg | Alambre galvanizado para atar, de 1,30 mm de diámetro. | 0.21 | 0.988 | 0.21 |
| mt50spa101 | kg | Clavos de acero. (material) | 0.135 | 1.21 | 0.16 |
| mt50spa052b | m | Tablón de madera de pino, de 20x7,2 cm. | 0.05 | 3.897 | 0.19 |
| mt08cim030b | m³ | Madera de pino. | 0.003 | 190 | 0.57 |
| mt50spa081a | Ud | Puntal metálico telescópico, de hasta 5 m de altura. | 0.004 | 11.863 | 0.05 |
| mt50spa081d | Ud | Puntal metálico telescópico, de hasta 5 m de altura. | 0.004 | 20.038 | 0.08 |
| mt08var040a | Ud | Berenjeno de PVC, de varias dimensiones y 2500 mm de longitud. | 1.338 | 0.324 | 0.43 |
| mt08dba010a | l | Agente desmoldeante biodegradable en fase acuosa para hormigones con acabado visto. | 0.013 | 7.341 | 0.10 |
| mo044 | h | Oficial 1ª encofrador. | 0.565 | 15 | 8.48 |
| mo091 | h | Ayudante encofrador. | 0.565 | 13 | 7.35 |
| % | % | Medios Auxiliares | 2 % | 20.29 | 0.41 |
| %CI | % | Costes Indirectos | 1.5 % | 20.70 | 0.31 |
|  |  | Total |  |  | 21.01 |

| Medición | Uds. | Largo | Alto | Parcial |
|---|---|---|---|---|
| Modulo 5-8-9-10-11-12 | 5 | 0.400 | 4.100 | 8.200 |
|  | 5 | 0.600 | 4.100 | 12.300 |
| Total |  |  |  | 20.5 |

**EHS011d** m³ Pilar de sección circular de hormigón armado, de 30 cm de diámetro medio, realizado con hormigón HA-25/B/20/IIa fabricado en central con Distintivo de calidad Oficialmente Reconocido (D.O.R.), y vertido con cubilote, y acero UNE-EN 10080 B 500 S, con una cuantía aproximada de 120 kg/m³; montaje y desmontaje de sistema de encofrado con acabado tipo industrial para revestir, en planta de entre 4 y 5 m de altura libre, formado por: superficie encofrante de moldes cilíndricos de madera, amortizables en 30 usos y estructura soporte vertical de puntales metálicos, amortizables en 150 usos. Incluso alambre de atar, separadores y líquido desencofrante para evitar la adherencia del hormigón al encofrado.
1.456 m³ × 613.51 = 893.27
Pilar de sección circular de hormigón armado, de 30 cm de diámetro medio, realizado con hormigón HA-25/B/20/IIa fabricado en central con Distintivo de calidad Oficialmente Reconocido (D.O.R.), y vertido con cubilote, y acero UNE-EN 10080 B 500 S, con una cuantía aproximada de 120 kg/m³; montaje y desmontaje de sistema de encofrado con acabado visto (según indicacioines de la DF), en planta de entre 4 y 5 m de altura libre, formado por: superficie encofrante de moldes cilíndricos de madera, amortizables en 30 usos y estructura soporte vertical de puntales metálicos, amortizables en 150 usos. Incluso alambre de atar, separadores y líquido desencofrante para evitar la adherencia del hormigón al encofrado.

| Código | Ud | Descripción | Rendimiento | Precio | Importe |
|---|---|---|---|---|---|
| mt07sep010ac | Ud | Separador homologado de plástico para armaduras de pilares de varios diámetros. | 12 | 0.067 | 0.80 |
| mt07aco010c | kg | Ferralla elaborada en taller industrial con acero en barras corrugadas, UNE-EN 10080 B 500 S, de varios diámetros. | 120 | 0.724 | 86.88 |
| mt08var050 | kg | Alambre galvanizado para atar, de 1,30 mm de diámetro. | 3.267 | 0.988 | 3.23 |
| mt08eup020Q | m² | Molde cilíndrico reutilizable de madera, para encofrado de pilares de hormigón, de entre 4 y 5 m de altura, para acabado visto del hormigón. Incluso accesorios de montaje. (material) | 0.444 | 720.421 | 319.87 |
| mt50spa101 | kg | Clavos de acero. | 0.133 | 1.21 | 0.16 |
| mt50spa052b | m | Tablón de madera de pino, de 20x7,2 cm. | 1.467 | 3.897 | 5.72 |
| mt08cim030b | m³ | Madera de pino. | 0.04 | 190 | 7.60 |
| mt50spa081a | Ud | Puntal metálico telescópico, de hasta 5 m de altura. | 0.059 | 11.863 | 0.70 |
| mt50spa081d | Ud | Puntal metálico telescópico, de hasta 5 m de altura. | 0.059 | 20.038 | 1.18 |
| mt08dba010b | l | Agente desmoldeante, a base de aceites especiales, emulsionable en agua para encofrados metálicos, fenólicos o de madera. | 0.4 | 1 | 0.40 |
| mt10haf010ngb | m³ | Hormigón HA-25/B/20/IIa, fabricado en central, con Distintivo de calidad Oficialmente Reconocido (D.O.R.). | 1.05 | 54.7 | 57.44 |
| mo044 | h | Oficial 1ª encofrador. | 2.46 | 15 | 36.90 |
| mo091 | h | Ayudante encofrador. | 2.46 | 13 | 31.98 |
| mo043 | h | Oficial 1ª ferrallista. | 0.62 | 15 | 9.30 |
| mo090 | h | Ayudante ferrallista. | 0.62 | 13 | 8.06 |
| mo045 | h | Oficial 1ª estructurista, en trabajos de puesta en obra del hormigón. | 0.332 | 15 | 4.98 |
| mo092 | h | Ayudante estructurista, en trabajos de puesta en obra del hormigón. | 1.338 | 13 | 17.39 |
| % | % | Medios Auxiliares | 2 % | 592.59 | 11.85 |
| %CI | % | Costes Indirectos | 1.5 % | 604.44 | 9.07 |
|  |  | Total |  |  | 613.51 |

| Medición | Uds. | Largo | Alto | Parcial |
|---|---|---|---|---|
| Modulo 1 10-17-18-19-20 | 5 | 0.071 | 4.100 | 1.456 |
| Total |  |  |  | 1.456 |

**EHS011** m³ Pilar de sección circular de hormigón armado, de 40 cm de diámetro medio, realizado con hormigón HA-25/B/20/IIa fabricado en central con Distintivo de calidad Oficialmente Reconocido (D.O.R.), y vertido con cubilote, y acero UNE-EN 10080 B 500 S, con una cuantía aproximada de 120 kg/m³; montaje y desmontaje de sistema de encofrado con acabado tipo industrial para revestir, en planta de entre 4 y 5 m de altura libre, formado por: superficie encofrante de moldes cilíndricos de madera, amortizables en 30 usos y estructura soporte vertical de puntales metálicos, amortizables en 150 usos. Incluso alambre de atar, separadores y líquido desencofrante para evitar la adherencia del hormigón al encofrado.
6.2 m³ × 481.89 = 2987.72
Pilar de sección circular de hormigón armado, de 40 cm de diámetro medio, realizado con hormigón HA-25/B/20/IIa fabricado en central con Distintivo de calidad Oficialmente Reconocido (D.O.R.), y vertido con cubilote, y acero UNE-EN 10080 B 500 S, con una cuantía aproximada de 120 kg/m³; montaje y desmontaje de sistema de encofrado con acabado visto (según indicacioines de la DF), en planta de entre 4 y 5 m de altura libre, formado por: superficie encofrante de moldes cilíndricos de madera, amortizables en 30 usos y estructura soporte vertical de puntales metálicos, amortizables en 150 usos. Incluso alambre de atar, separadores y líquido desencofrante para evitar la adherencia del hormigón al encofrado.

| Código | Ud | Descripción | Rendimiento | Precio | Importe |
|---|---|---|---|---|---|
| mt07sep010ac | Ud | Separador homologado de plástico para armaduras de pilares de varios diámetros. | 12 | 0.067 | 0.80 |
| mt07aco010c | kg | Ferralla elaborada en taller industrial con acero en barras corrugadas, UNE-EN 10080 B 500 S, de varios diámetros. | 85 | 0.724 | 61.54 |
| mt08var050 | kg | Alambre galvanizado para atar, de 1,30 mm de diámetro. | 2.6 | 0.988 | 2.57 |
| mt08eup020Q | m² | Molde cilíndrico reutilizable de madera, para encofrado de pilares de hormigón, de entre 4 y 5 m de altura, para acabado visto del hormigón. Incluso accesorios de montaje. | 0.333 | 720.421 | 239.90 |
| mt50spa101 | kg | Clavos de acero. | 0.1 | 1.21 | 0.12 |
| mt50spa052b | m | Tablón de madera de pino, de 20x7,2 cm. | 1.1 | 3.897 | 4.29 |
| mt08cim030b | m³ | Madera de pino. | 0.03 | 190 | 5.70 |
| mt50spa081a | Ud | Puntal metálico telescópico, de hasta 5 m de altura. | 0.044 | 11.863 | 0.52 |
| mt50spa081d | Ud | Puntal metálico telescópico, de hasta 5 m de altura. | 0.044 | 20.038 | 0.88 |
| mt08dba010b | l | Agente desmoldeante, a base de aceites especiales, emulsionable en agua para encofrados metálicos, fenólicos o de madera. | 0.3 | 1 | 0.30 |
| mt10haf010ngb | m³ | Hormigón HA-25/B/20/IIa, fabricado en central, con Distintivo de calidad Oficialmente Reconocido (D.O.R.). | 1.05 | 54.7 | 57.44 |
| mo044 | h | Oficial 1ª encofrador. | 1.845 | 15 | 27.68 |
| mo091 | h | Ayudante encofrador. | 1.845 | 13 | 23.99 |
| mo043 | h | Oficial 1ª ferrallista. | 0.62 | 15 | 9.30 |
| mo090 | h | Ayudante ferrallista. | 0.62 | 13 | 8.06 |
| mo045 | h | Oficial 1ª estructurista, en trabajos de puesta en obra del hormigón. | 0.332 | 15 | 4.98 |
| mo092 | h | Ayudante estructurista, en trabajos de puesta en obra del hormigón. | 1.338 | 13 | 17.39 |
| % | % | Medios Auxiliares | 2 % | 465.46 | 9.31 |
| %CI | % | Costes Indirectos | 1.5 % | 474.77 | 7.12 |
|  |  | Total |  |  | 481.89 |

| Medición | Uds. | Largo | Alto | Parcial |
|---|---|---|---|---|
| modulo 2/1-2-30-40 | 4 | 0.126 | 4.100 | 2.066 |
| modulo 3/9-15 | 1 | 0.126 | 4.100 | 0.517 |
|  | 1 | 0.126 | 4.100 | 0.517 |
| modulo 4/24-25-2642-43-44 | 6 | 0.126 | 4.100 | 3.100 |
| Total |  |  |  | 6.2 |

**EHS011c** m³ Pilar de sección circular de hormigón armado, de 45 cm de diámetro medio, realizado con hormigón HA-25/B/20/IIa fabricado en central con Distintivo de calidad Oficialmente Reconocido (D.O.R.), y vertido con cubilote, y acero UNE-EN 10080 B 500 S, con una cuantía aproximada de 120 kg/m³; montaje y desmontaje de sistema de encofrado con acabado tipo industrial para revestir, en planta de hasta 3 m de altura libre, formado por: superficie encofrante de moldes cilíndricos de madera, amortizables en 30 usos y estructura soporte vertical de puntales metálicos, amortizables en 150 usos. Incluso alambre de atar, separadores y líquido desencofrante para evitar la adherencia del hormigón al encofrado.
1.919 m³ × 408.05 = 783.05
Pilar de sección circular de hormigón armado, de 45 cm de diámetro medio, realizado con hormigón HA-25/B/20/IIa fabricado en central con Distintivo de calidad Oficialmente Reconocido (D.O.R.), y vertido con cubilote, y acero UNE-EN 10080 B 500 S, con una cuantía aproximada de 120 kg/m³; montaje y desmontaje de sistema de encofrado con acabado visto (según indicacioines de la DF), en planta de hasta 3 m de altura libre, formado por: superficie encofrante de moldes cilíndricos de madera, amortizables en 30 usos y estructura soporte vertical de puntales metálicos, amortizables en 150 usos. Incluso alambre de atar, separadores y líquido desencofrante para evitar la adherencia del hormigón al encofrado.

| Código | Ud | Descripción | Rendimiento | Precio | Importe |
|---|---|---|---|---|---|
| mt07sep010ac | Ud | Separador homologado de plástico para armaduras de pilares de varios diámetros. | 12 | 0.067 | 0.80 |
| mt07aco010c | kg | Ferralla elaborada en taller industrial con acero en barras corrugadas, UNE-EN 10080 B 500 S, de varios diámetros. | 65 | 0.724 | 47.06 |
| mt08var050 | kg | Alambre galvanizado para atar, de 1,30 mm de diámetro. | 2.378 | 0.988 | 2.35 |
| mt08eup020O | m² | Molde cilíndrico reutilizable de madera, para encofrado de pilares de hormigón, de hasta 5 m de altura, para acabado visto del hormigón. Incluso accesorios de montaje. (material) | 0.296 | 675.394 | 199.92 |
| mt50spa101 | kg | Clavos de acero. | 0.089 | 1.21 | 0.11 |
| mt50spa052b | m | Tablón de madera de pino, de 20x7,2 cm. | 0.978 | 3.897 | 3.81 |
| mt08cim030b | m³ | Madera de pino. | 0.027 | 190 | 5.13 |
| mt50spa081a | Ud | Puntal metálico telescópico, de hasta 5 m de altura. | 0.066 | 11.863 | 0.78 |
| mt08dba010b | l | Agente desmoldeante, a base de aceites especiales, emulsionable en agua para encofrados metálicos, fenólicos o de madera. | 0.267 | 1 | 0.27 |
| mt10haf010ngb | m³ | Hormigón HA-25/B/20/IIa, fabricado en central, con Distintivo de calidad Oficialmente Reconocido (D.O.R.). | 1.05 | 54.7 | 57.44 |
| mo044 | h | Oficial 1ª encofrador. | 1.312 | 15 | 19.68 |
| mo091 | h | Ayudante encofrador. | 1.312 | 13 | 17.06 |
| mo043 | h | Oficial 1ª ferrallista. | 0.62 | 15 | 9.30 |
| mo090 | h | Ayudante ferrallista. | 0.62 | 13 | 8.06 |
| mo045 | h | Oficial 1ª estructurista, en trabajos de puesta en obra del hormigón. | 0.332 | 15 | 4.98 |
| mo092 | h | Ayudante estructurista, en trabajos de puesta en obra del hormigón. | 1.338 | 13 | 17.39 |
| % | % | Medios Auxiliares | 2 % | 394.14 | 7.88 |
| %CI | % | Costes Indirectos | 1.5 % | 402.02 | 6.03 |
|  |  | Total |  |  | 408.05 |

| Medición | Uds. | Largo | Alto | Parcial |
|---|---|---|---|---|
| Modulo 3/1-7-13 | 3 | 0.156 | 4.100 | 1.919 |
| Total |  |  |  | 1.919 |

**EHS011b** m³ Pilar de sección circular de hormigón armado, de 50 cm de diámetro medio, realizado con hormigón HA-25/B/20/IIa fabricado en central con Distintivo de calidad Oficialmente Reconocido (D.O.R.), y vertido con cubilote, y acero UNE-EN 10080 B 500 S, con una cuantía aproximada de 120 kg/m³; montaje y desmontaje de sistema de encofrado con acabado tipo industrial para revestir, en planta de hasta 3 m de altura libre, formado por: superficie encofrante de moldes cilíndricos de madera, amortizables en 30 usos y estructura soporte vertical de puntales metálicos, amortizables en 150 usos. Incluso alambre de atar, separadores y líquido desencofrante para evitar la adherencia del hormigón al encofrado.
6.429 m³ × 375.18 = 2412.03
Pilar de sección circular de hormigón armado, de 50 cm de diámetro medio, realizado con hormigón HA-25/B/20/IIa fabricado en central con Distintivo de calidad Oficialmente Reconocido (D.O.R.), y vertido con cubilote, y acero UNE-EN 10080 B 500 S, con una cuantía aproximada de 120 kg/m³; montaje y desmontaje de sistema de encofrado con acabado visto (según indicacioines de la DF), en planta de hasta 5 m de altura libre, formado por: superficie encofrante de moldes cilíndricos de madera, amortizables en 30 usos y estructura soporte vertical de puntales metálicos, amortizables en 150 usos. Incluso alambre de atar, separadores y líquido desencofrante para evitar la adherencia del hormigón al encofrado.

| Código | Ud | Descripción | Rendimiento | Precio | Importe |
|---|---|---|---|---|---|
| mt07sep010ac | Ud | Separador homologado de plástico para armaduras de pilares de varios diámetros. | 12 | 0.067 | 0.80 |
| mt07aco010c | kg | Ferralla elaborada en taller industrial con acero en barras corrugadas, UNE-EN 10080 B 500 S, de varios diámetros. | 55 | 0.724 | 39.82 |
| mt08var050 | kg | Alambre galvanizado para atar, de 1,30 mm de diámetro. | 2.2 | 0.988 | 2.17 |
| mt08eup020O | m² | Molde cilíndrico reutilizable de madera, para encofrado de pilares de hormigón, de hasta 5 m de altura, para acabado visto del hormigón. Incluso accesorios de montaje. | 0.267 | 675.394 | 180.33 |
| mt50spa101 | kg | Clavos de acero. | 0.08 | 1.21 | 0.10 |
| mt50spa052b | m | Tablón de madera de pino, de 20x7,2 cm. | 0.88 | 3.897 | 3.43 |
| mt08cim030b | m³ | Madera de pino. | 0.024 | 190 | 4.56 |
| mt50spa081a | Ud | Puntal metálico telescópico, de hasta 5 m de altura. | 0.059 | 11.863 | 0.70 |
| mt08dba010b | l | Agente desmoldeante, a base de aceites especiales, emulsionable en agua para encofrados metálicos, fenólicos o de madera. | 0.24 | 1 | 0.24 |
| mt10haf010ngb | m³ | Hormigón HA-25/B/20/IIa, fabricado en central, con Distintivo de calidad Oficialmente Reconocido (D.O.R.). | 1.05 | 54.7 | 57.44 |
| mo044 | h | Oficial 1ª encofrador. | 1.181 | 15 | 17.72 |
| mo091 | h | Ayudante encofrador. | 1.181 | 13 | 15.35 |
| mo043 | h | Oficial 1ª ferrallista. | 0.62 | 15 | 9.30 |
| mo090 | h | Ayudante ferrallista. | 0.62 | 13 | 8.06 |
| mo045 | h | Oficial 1ª estructurista, en trabajos de puesta en obra del hormigón. | 0.332 | 15 | 4.98 |
| mo092 | h | Ayudante estructurista, en trabajos de puesta en obra del hormigón. | 1.338 | 13 | 17.39 |
| % | % | Medios Auxiliares | 2 % | 362.39 | 7.25 |
| %CI | % | Costes Indirectos | 1.5 % | 369.64 | 5.54 |
|  |  | Total |  |  | 375.18 |

| Medición | Uds. | Largo | Alto | Parcial |
|---|---|---|---|---|
| Modulo 5/2-3-4-5-6-7pc1-pc2 | 8 | 0.196 | 4.100 | 6.429 |
| Total |  |  |  | 6.429 |

**EHM010c** m³ Muro de hormigón armado 2C, de entre 3 y 6 m de altura, espesor 15 cm, superficie plana, realizado con hormigón HA-25/B/20/IIa fabricado en central con Distintivo de calidad Oficialmente Reconocido (D.O.R.), con aditivo hidrófugo, y vertido con bomba, y acero UNE-EN 10080 B 500 S, con una cuantía aproximada de 50kg/m³, ejecutado en condiciones complejas; montaje y desmontaje de sistema de encofrado con acabado visto con textura veteada, realizado con tablones de madera de pino, amortizables en 4 usos. Incluso alambre de atar, separadores, colocación de elementos para paso de instalaciones, pasamuros para paso de los tensores y líquido desencofrante para evitar la adherencia del hormigón al encofrado; espuma de poliuretano monocomponente, para sellado de los huecos pasamuros para paso de los tensores del encofrado.
133.821 m³ × 428.85 = 57389.14
Muro de hormigón armado 2C, de entre 3 y 6 m de altura, espesor 15 cm, superficie plana, realizado con hormigón HA-25/B/20/IIa fabricado en central con Distintivo de calidad Oficialmente Reconocido (D.O.R.), con aditivo hidrófugo, y vertido con bomba, y acero UNE-EN 10080 B 500 S, con una cuantía aproximada de 50 kg/m³, ejecutado en condiciones complejas; montaje y desmontaje de sistema de encofrado con acabado visto con textura veteada, realizado con tablones de madera de pino,de anchos y espesores variables según planos de detalle e indicaciones de la DF, amortizables en 4 usos. Incluso alambre de atar, separadores, colocación de elementos para paso de instalaciones, pasamuros para paso de los tensores y líquido desencofrante para evitar la adherencia del hormigón al encofrado; espuma de poliuretano monocomponente, para sellado de los huecos pasamuros para paso de los tensores del encofrado.Se suspenderán los trabajos de hormigonado cuando llueva con intensidad, nieve, exista viento excesivo, una temperatura ambiente superior a 40°C o se prevea que dentro de las 48 horas siguientes pueda descender la temperatura ambiente por debajo de los 5°C.Dispondrá en obra de una serie de medios, en previsión de que se produzcan cambios bruscos de las condiciones ambientales durante el hormigonado o posterior periodo de fraguado, no pudiendo comenzarse el hormigonado de los diferentes elementos sin la autorización por escrito del director de la ejecución de la obra.Se medirá el volumen teórico ejecutado según especificaciones de Proyecto, deduciendo los huecos de superficie mayor de 2 m².Incluso pp de juntas de hormigonado tratadas y sellados necesarios.

| Código | Ud | Descripción | Rendimiento | Precio | Importe |
|---|---|---|---|---|---|
| mt08ema060b | m² | Tablones de madera de pino, para encofrar muros de hormigón de entre 3 y 6 m de altura. (material) | 3.333 | 25.936 | 86.44 |
| mt08ema065d | Ud | Estructura soporte de sistema de encofrado vertical, para muro de hormigón a dos caras, de entre 3 y 6 m de altura, formada por tornapuntas de madera para estabilización y aplomado de la superficie encofrante del muro. (material) | 1.333 | 35 | 46.66 |
| mt08var050 | kg | Alambre galvanizado para atar, de 1,30 mm de diámetro. | 2.705 | 0.988 | 2.67 |
| mt08var060 | kg | Puntas de acero de 20x100 mm. | 0.533 | 3 | 1.60 |
| mt08dba010a | l | Agente desmoldeante biodegradable en fase acuosa para hormigones con acabado visto. | 0.173 | 7.341 | 1.27 |
| mt08var204 | Ud | Pasamuros de PVC para paso de los tensores del encofrado, de varios diámetros y longitudes. (material) | 5.333 | 0.838 | 4.47 |
| mt07aco020d | Ud | Separador homologado para muros. | 8 | 0.057 | 0.46 |
| mt07aco010g | kg | Acero en barras corrugadas, UNE-EN 10080 B 500 S, suministrado en obra en barras sin elaborar, de varios diámetros. (material) | 50 | 0.556 | 27.80 |
| mt10haf010ngh | m³ | Hormigón HA-25/B/20/IIa, fabricado en central, con Distintivo de calidad Oficialmente Reconocido (D.O.R.), con aditivo hidrófugo. (material) | 1.05 | 54.7 | 57.44 |
| mt13blw110b | Ud | Aerosol de 750 cm³ de espuma de poliuretano, de 22,5 kg/m³ de densidad, 140% de expansión, 18 N/cm² de resistencia a tracción y 20 N/cm² de resistencia a flexión, conductividad térmica 0,04 W/(mK), estable de -40°C a 100°C; para aplicar con cánula; según UNE-EN 13165. (material) | 0.084 | 6.515 | 0.55 |
| mq06bhe010 | h | Camión bomba estacionado en obra, para bombeo de hormigón. | 0.127 | 85 | 10.80 |
| mo044 | h | Oficial 1ª encofrador. | 5.08 | 15 | 76.20 |
| mo091 | h | Ayudante encofrador. | 5.6 | 13 | 72.80 |
| mo043 | h | Oficial 1ª ferrallista. | 0.69 | 15 | 10.35 |
| mo090 | h | Ayudante ferrallista. | 0.878 | 13 | 11.41 |
| mo113 | h | Peón ordinario construcción. | 0.008 | 12 | 0.10 |
| mo045 | h | Oficial 1ª estructurista, en trabajos de puesta en obra del hormigón. | 0.046 | 15 | 0.69 |
| mo092 | h | Ayudante estructurista, en trabajos de puesta en obra del hormigón. | 0.194 | 13 | 2.52 |
| % | % | Medios Auxiliares | 2 % | 414.23 | 8.28 |
| %CI | % | Costes Indirectos | 1.5 % | 422.51 | 6.34 |
|  |  | Total |  |  | 428.85 |

| Medición | Uds. | Largo | Ancho | Alto | Parcial |
|---|---|---|---|---|---|
| INTERIOR DE PETOS | 1 | 244.718 | 0.200 | 1.200 | 58.732 |
| MODULO 5 | 1 | 14.401 | 0.200 | 1.200 | 3.456 |
|  | 1 | 46.201 | 0.200 | 1.200 | 11.088 |
| PLANTA 1 | 1 | 198.919 | 0.200 | 1.200 | 47.741 |
| PATIO | 1 | 14.902 | 0.200 | 0.630 | 1.878 |
| CIRCULARES | 11 | 2.081 | 0.200 | 0.600 | 2.747 |
|  | 9 | 1.162 | 0.200 | 0.600 | 1.255 |
| PORCHES | 1 | 20.304 | 0.200 | 0.600 | 2.436 |
|  | 1 | 37.403 | 0.200 | 0.600 | 4.488 |
| Total |  |  |  |  | 133.821 |

**EHM010b** m³ Muro de hormigón armado 2C, de entre 3 y 6 m de altura, espesor 20 cm, superficie plana, realizado con hormigón HA-30/AC-E2/12/IIa, fabricado en central, con aditivo hidrófugo, y vertido con bomba, y acero UNE-EN 10080 B 500 S, con una cuantía aproximada de 50 kg/m³, ejecutado en condiciones complejas; montaje y desmontaje de sistema de encofrado con acabado visto con textura veteada, realizado con tablones de madera de pino distintos anchos y espesores , amortizables en 4 usos. Incluso alambre de atar, separadores, colocación de elementos para paso de instalaciones, pasamuros para paso de los tensores y líquido desencofrante para evitar la adherencia del hormigón al encofrado; espuma de poliuretano monocomponente, para sellado de los huecos pasamuros para paso de los tensores del encofrado.
135.591 m³ × 341.79 = 46343.65
Muro de hormigón armado 2C, de entre 3 y 6 m de altura, espesor 20 cm, superficie plana, realizado con hormigón HA-30/AC-E2/12/IIa , autocompactable , fabricado en central, con aditivo hidrófugo, y vertido con bomba, y acero UNE-EN 10080 B 500 S, con una cuantía aproximada de 50 kg/m³, ejecutado en condiciones complejas; montaje y desmontaje de sistema de encofrado con acabado visto con textura veteada, realizado con tablones de madera de pino,de anchos y espesores variables según planos de detalle e indicaciones de la DF, amortizables en 4 usos. Incluso alambre de atar, separadores, colocación de elementos para paso de instalaciones, pasamuros para paso de los tensores y líquido desencofrante para evitar la adherencia del hormigón al encofrado; espuma de poliuretano monocomponente, para sellado de los huecos pasamuros para paso de los tensores del encofrado.Se suspenderán los trabajos de hormigonado cuando llueva con intensidad, nieve, exista viento excesivo, una temperatura ambiente superior a 40°C o se prevea que dentro de las 48 horas siguientes pueda descender la temperatura ambiente por debajo de los 5°C.Dispondrá en obra de una serie de medios, en previsión de que se produzcan cambios bruscos de las condiciones ambientales durante el hormigonado o posterior periodo de fraguado, no pudiendo comenzarse el hormigonado de los diferentes elementos sin la autorización por escrito del director de la ejecución de la obra.Se medirá el volumen teórico ejecutado según especificaciones de Proyecto, deduciendo los huecos de superficie mayor de 2 m².Incluso pp de juntas de hormigonado tratadas y sellados necesarios.

| Código | Ud | Descripción | Rendimiento | Precio | Importe |
|---|---|---|---|---|---|
| mt08ema060b | m² | Tablones de madera de pino, para encofrar muros de hormigón de entre 3 y 6 m de altura. | 2.5 | 25.936 | 64.84 |
| mt08ema065d | Ud | Estructura soporte de sistema de encofrado vertical, para muro de hormigón a dos caras, de entre 3 y 6 m de altura, formada por tornapuntas de madera para estabilización y aplomado de la superficie encofrante del muro. | 1 | 35 | 35.00 |
| mt08var050 | kg | Alambre galvanizado para atar, de 1,30 mm de diámetro. | 2.305 | 0.988 | 2.28 |
| mt08var060 | kg | Puntas de acero de 20x100 mm. | 0.4 | 3 | 1.20 |
| mt08dba010a | l | Agente desmoldeante biodegradable en fase acuosa para hormigones con acabado visto. | 0.13 | 7.341 | 0.95 |
| mt08var204 | Ud | Pasamuros de PVC para paso de los tensores del encofrado, de varios diámetros y longitudes. | 4 | 0.838 | 3.35 |
| mt07aco020d | Ud | Separador homologado para muros. | 8 | 0.057 | 0.46 |
| mt07aco010g | kg | Acero en barras corrugadas, UNE-EN 10080 B 500 S, suministrado en obra en barras sin elaborar, de varios diámetros. | 50 | 0.556 | 27.80 |
| hgonH30aut | m³ | Hormigón HA-30/AC-E2/12/IIa, Autocompactable, fabricado en central, con aditivo hidrófugo. (material) | 1.05 | 52.64 | 55.27 |
| mt13blw110b | Ud | Aerosol de 750 cm³ de espuma de poliuretano, de 22,5 kg/m³ de densidad, 140% de expansión, 18 N/cm² de resistencia a tracción y 20 N/cm² de resistencia a flexión, conductividad térmica 0,04 W/(mK), estable de -40°C a 100°C; para aplicar con cánula; según UNE-EN 13165. | 0.084 | 6.515 | 0.55 |
| mq06bhe010 | h | Camión bomba estacionado en obra, para bombeo de hormigón. | 0.127 | 85 | 10.80 |
| mo044 | h | Oficial 1ª encofrador. | 3.5 | 15 | 52.50 |
| mo091 | h | Ayudante encofrador. | 3.9 | 13 | 50.70 |
| mo043 | h | Oficial 1ª ferrallista. | 0.69 | 15 | 10.35 |
| mo090 | h | Ayudante ferrallista. | 0.878 | 13 | 11.41 |
| mo113 | h | Peón ordinario construcción. | 0.008 | 12 | 0.10 |
| mo045 | h | Oficial 1ª estructurista, en trabajos de puesta en obra del hormigón. | 0.037 | 15 | 0.56 |
| mo092 | h | Ayudante estructurista, en trabajos de puesta en obra del hormigón. | 0.155 | 13 | 2.02 |
| % | % | Medios Auxiliares | 2 % | 330.14 | 6.60 |
| %CI | % | Costes Indirectos | 1.5 % | 336.74 | 5.05 |
|  |  | Total |  |  | 341.79 |

| Medición | Uds. | Largo | Ancho | Alto | Parcial |
|---|---|---|---|---|---|
| MUROS DE FACHADA |  |  |  |  |  |
| MODULO 3, ZONA 1.3-1.6 RECTO HACIA PATIO | 1 | 29.960 | 0.200 | 5.350 | 32.057 |
| VENTANAS | 1 | -29.595 | 0.200 | 3.650 | -21.604 |
| TRASERO | 1 | 14.786 | 0.200 | 5.350 | 15.821 |
|  | -1 | 7.200 | 0.200 | 3.650 | -5.256 |
| ZONA CURVA | 1 | 13.625 | 0.200 | 5.350 | 14.579 |
| A1.1-1.2 | 1 | 43.101 | 0.200 | 5.350 | 46.118 |
| PETO | -1 | 17.370 | 0.200 | 0.600 | -2.084 |
| HUECOS | -1 | 0.961 | 0.200 | 3.650 | -0.702 |
|  | -1 | 1.904 | 0.200 | 3.650 | -1.390 |
|  | -1 | 14.380 | 0.200 | 3.650 | -10.497 |
| =A FACHADA CIERRE | 1 | 9.825 | 0.200 | 5.350 | 10.513 |
|  | 1 | -1.687 | 0.200 | 3.650 | -1.232 |
|  | 1 | -5.764 | 0.200 | 3.650 | -4.208 |
| Jefatura de estudios | 1 | 16.440 | 0.200 | 5.350 | 17.591 |
| Huecos | -1 | 15.907 | 0.200 | 3.650 | -11.612 |
| b1-b4 | 1 | 37.960 | 0.200 | 3.650 | 27.711 |
|  | -1 | 31.230 | 0.200 | 3.650 | -22.798 |
|  | 1 | 3.250 | 0.200 | 3.650 | 2.373 |
| Gimnasio | 1 | 36.358 | 0.200 | 3.650 | 26.541 |
| Alzado parking | 1 | 12.835 | 0.200 | 3.650 | 9.370 |
|  | -1 | 7.480 | 0.200 | 1.830 | -2.738 |
|  | 1 | 13.615 | 0.200 | 1.850 | 5.038 |
|  | 1 | 12.000 |  |  | 12.000 |
| Total |  |  |  |  | 135.591 |

**EHM010** m³ Muro de hormigón armado 2C, de entre 3 y 6 m de altura, espesor 30 cm, superficie plana, realizado con hormigón HA-30/AC-E2/12/IIa, fabricado en central, con aditivo hidrófugo, y vertido con bomba, y acero UNE-EN 10080 B 500 S, con una cuantía aproximada de 50 kg/m³, ejecutado en condiciones complejas; montaje y desmontaje de sistema de encofrado con acabado visto con textura veteada, realizado con tablones de madera de pino de diferentes anchos y espesores según detalles , amortizables en 4 usos.
177.221 m³ × 289.53 = 51310.80
Muro de hormigón armado 2C, de entre 3 y 6 m de altura, espesor 30 cm, superficie plana, realizado con hormigón HA-30/AC-E2/12/IIa,fabricado en central, con aditivo hidrófugo, y vertido con bomba, y acero UNE-EN 10080 B 500 S, con una cuantía aproximada de 50 kg/m³, ejecutado en condiciones complejas; montaje y desmontaje de sistema de encofrado con acabado visto con textura veteada, realizado con tablones de madera de pino,de anchos y espesores variables según planos de detalle e indicaciones de la DF, amortizables en 4 usos. Incluso alambre de atar, separadores, colocación de elementos para paso de instalaciones, pasamuros para paso de los tensores y líquido desencofrante para evitar la adherencia del hormigón al encofrado; espuma de poliuretano monocomponente, para sellado de los huecos pasamuros para paso de los tensores del encofrado.Se suspenderán los trabajos de hormigonado cuando llueva con intensidad, nieve, exista viento excesivo, una temperatura ambiente superior a 40°C o se prevea que dentro de las 48 horas siguientes pueda descender la temperatura ambiente por debajo de los 5°C.Dispondrá en obra de una serie de medios, en previsión de que se produzcan cambios bruscos de las condiciones ambientales durante el hormigonado o posterior periodo de fraguado, no pudiendo comenzarse el hormigonado de los diferentes elementos sin la autorización por escrito del director de la ejecución de la obra.Se medirá el volumen teórico ejecutado según especificaciones de Proyecto, deduciendo los huecos de superficie mayor de 2 m².Incluso pp de juntas de hormigonado tratadas y sellados necesarios.

| Código | Ud | Descripción | Rendimiento | Precio | Importe |
|---|---|---|---|---|---|
| mt08ema060b | m² | Tablones de madera de pino, para encofrar muros de hormigón de entre 3 y 6 m de altura. | 1.667 | 25.936 | 43.24 |
| mt08ema065d | Ud | Estructura soporte de sistema de encofrado vertical, para muro de hormigón a dos caras, de entre 3 y 6 m de altura, formada por tornapuntas de madera para estabilización y aplomado de la superficie encofrante del muro. | 0.667 | 35 | 23.35 |
| mt08var050 | kg | Alambre galvanizado para atar, de 1,30 mm de diámetro. | 1.905 | 0.988 | 1.88 |
| mt08var060 | kg | Puntas de acero de 20x100 mm. | 0.267 | 3 | 0.80 |
| mt08dba010a | l | Agente desmoldeante biodegradable en fase acuosa para hormigones con acabado visto. | 0.087 | 7.341 | 0.64 |
| mt08var204 | Ud | Pasamuros de PVC para paso de los tensores del encofrado, de varios diámetros y longitudes. | 2.667 | 0.838 | 2.23 |
| mt07aco020d | Ud | Separador homologado para muros. | 8 | 0.057 | 0.46 |
| mt07aco010g | kg | Acero en barras corrugadas, UNE-EN 10080 B 500 S, suministrado en obra en barras sin elaborar, de varios diámetros. | 50 | 0.556 | 27.80 |
| hgonH30aut | m³ | Hormigón HA-30/AC-E2/12/IIa, Autocompactable, fabricado en central, con aditivo hidrófugo. | 1.05 | 52.64 | 55.27 |
| mq06bhe010 | h | Camión bomba estacionado en obra, para bombeo de hormigón. | 0.127 | 85 | 10.80 |
| mo044 | h | Oficial 1ª encofrador. | 3.045 | 15 | 45.68 |
| mo091 | h | Ayudante encofrador. | 3.321 | 13 | 43.17 |
| mo043 | h | Oficial 1ª ferrallista. | 0.69 | 15 | 10.35 |
| mo090 | h | Ayudante ferrallista. | 0.878 | 13 | 11.41 |
| mo045 | h | Oficial 1ª estructurista, en trabajos de puesta en obra del hormigón. | 0.037 | 15 | 0.56 |
| mo092 | h | Ayudante estructurista, en trabajos de puesta en obra del hormigón. | 0.155 | 13 | 2.02 |
| % | % | Medios Auxiliares | 2 % | 279.66 | 5.59 |
| %CI | % | Costes Indirectos | 1.5 % | 285.25 | 4.28 |
|  |  | Total |  |  | 289.53 |

| Medición | Uds. | Largo | Ancho | Alto | Parcial |
|---|---|---|---|---|---|
| ascensor | 1 | 9.320 | 0.300 | 8.900 | 24.884 |
| puertas | -2 | 1.200 | 0.300 | 2.200 | -1.584 |
| Subtotal |  |  |  |  | 23.300 |
| FACHADAS ESTRUCTURALES |  |  |  |  |  |
| MODULO 1 aLZADO PPAL | 1 | 28.732 | 0.300 | 5.350 | 46.115 |
| interior | 1 | 11.306 | 0.300 | 4.400 | 14.924 |
| ventanas | 1 | 7.839 | 0.300 | 3.650 | 8.584 |
|  | 1 | 10.459 | 0.300 | 3.650 | 11.453 |
| MODULO 3 | 1 | 39.160 | 0.300 | 5.350 | 62.852 |
|  | 1 | -15.571 | 0.300 | 3.650 | -17.050 |
|  | 1 | -4.567 | 0.300 | 3.650 | -5.001 |
|  | 1 | 24.933 | 0.300 | 5.350 | 40.017 |
|  | 1 | -3.833 | 0.300 | 3.650 | -4.197 |
|  | 1 | -3.448 | 0.300 | 3.650 | -3.776 |
| Subtotal |  |  |  |  | 153.921 |
| Subtotal acumulado |  |  |  |  | 177.221 |
| Total |  |  |  |  | 177.221 |

**EHE020** m² Escalera de hormigón visto, con losa de escalera y peldañeado de hormigón armado, realizada con 15 cm de espesor de hormigón HA-30/AC-E2/12/IIa, fabricado en central, y vertido con cubilote, y acero UNE-EN 10080 B 500 S, con una cuantía aproximada de 25 kg/m², quedando visto el hormigón del fondo y de los laterales de la losa; Montaje y desmontaje de sistema de encofrado, con acabado visto con textura lisa en su cara inferior y laterales, en planta de entre 4 y 5 m de altura libre, formado por: superficie encofrante de tablones de madera de pino, amortizables en 10 usos, forrados con tablero aglomerado hidrófugo, de un solo uso con una de sus caras plastificada, estructura soporte horizontal de tablones de madera de pino, amortizables en 10 usos y estructura soporte vertical de puntales metálicos, amortizables en 150 usos. Incluso alambre de atar, separadores, líquido desencofrante para evitar la adherencia del hormigón al encofrado y agente filmógeno para el curado de hormigones y morteros.
71.25 m² × 99.73 = 7105.76
Escalera de hormigón visto a dos caras inferior y superior , con losa de escalera y peldañeado superior e inferior visto, de hormigón armado, realizada con 15 cm de espesor de hormigón HA-30/AC-E2/12/IIa, fabricado en central, y vertido con cubilote, y acero UNE-EN 10080 B 500 S, con una cuantía aproximada de 25 kg/m², quedando visto el hormigón del fondo y de los laterales de la losa; Montaje y desmontaje de sistema de encofrado, con acabado visto con textura machiembrada en su cara inferior y laterales, en planta de entre 4 y 5 m de altura libre, formado por: superficie encofrante de tablones de madera de pino, amortizables en 10 usos, forrados con tablas machiembradas de pino , para hormigón visto, estructura soporte horizontal de tablones de madera de pino, amortizables en 10 usos y estructura soporte vertical de puntales metálicos, amortizables en 150 usos. Incluso alambre de atar, separadores, líquido desencofrante para evitar la adherencia del hormigón al encofrado y agente filmógeno para el curado de hormigones y morteros.

| Código | Ud | Descripción | Rendimiento | Precio | Importe |
|---|---|---|---|---|---|
| mt50spa052b | m | Tablón de madera de pino, de 20x7,2 cm. | 0.75 | 3.897 | 2.92 |
| mt08eft015a | m² | Tablero aglomerado hidrófugo, con una de sus caras plastificada, de 10 mm de espesor. | 1.15 | 5.001 | 5.75 |
| mt08eve020 | m² | Sistema de encofrado para formación de peldañeado en losas inclinadas de escalera de hormigón armado, con puntales y tableros de madera. (material) | 0.2 | 15.694 | 3.14 |
| mt50spa081d | Ud | Puntal metálico telescópico, de hasta 5 m de altura. | 0.013 | 20.038 | 0.26 |
| mt08cim030b | m³ | Madera de pino. | 0.003 | 190 | 0.57 |
| mt08var060 | kg | Puntas de acero de 20x100 mm. | 0.04 | 3 | 0.12 |
| mt08dba010a | l | Agente desmoldeante biodegradable en fase acuosa para hormigones con acabado visto. | 0.013 | 7.341 | 0.10 |
| mt07aco020f | Ud | Separador homologado para losas de escalera. (material) | 3 | 0.075 | 0.23 |
| mt07aco010c | kg | Ferralla elaborada en taller industrial con acero en barras corrugadas, UNE-EN 10080 B 500 S, de varios diámetros. | 25 | 0.724 | 18.10 |
| mt08var050 | kg | Alambre galvanizado para atar, de 1,30 mm de diámetro. | 0.375 | 0.988 | 0.37 |
| mt10hal030ne | m³ | Hormigón HA-30/AC-E2/12/IIa, Agilia Arquitectónico "LAFARGEHOLCIM", fabricado en central. (material) | 0.373 | 57.77 | 21.55 |
| mt08cur010a | l | Agente filmógeno para el curado de hormigones y morteros, con acabado visto. | 0.173 | 3.72 | 0.64 |
| mo044 | h | Oficial 1ª encofrador. | 1.106 | 15 | 16.59 |
| mo091 | h | Ayudante encofrador. | 1.057 | 13 | 13.74 |
| mo043 | h | Oficial 1ª ferrallista. | 0.339 | 15 | 5.09 |
| mo090 | h | Ayudante ferrallista. | 0.339 | 13 | 4.41 |
| mo045 | h | Oficial 1ª estructurista, en trabajos de puesta en obra del hormigón. | 0.04 | 15 | 0.60 |
| mo092 | h | Ayudante estructurista, en trabajos de puesta en obra del hormigón. | 0.165 | 13 | 2.15 |
| % | % | Medios Auxiliares | 2 % | 96.33 | 1.93 |
| %CI | % | Costes Indirectos | 1.5 % | 98.26 | 1.47 |
|  |  | Total |  |  | 99.73 |

| Medición | Uds. | Largo | Parcial |
|---|---|---|---|
| escaleras de subida a planta | 1.2 | 32.983 | 39.580 |
|  | 1.2 | 26.392 | 31.670 |
| Total |  |  | 71.25 |

### EX Mixtas
Importe: 5561.4

**EXV010** kg Acero UNE-EN 10025 S275JR, en vigas mixtas formadas por piezas simples de perfiles laminados en caliente de las series IPN, IPE, UPN, HEA, HEB o HEM más conectores, acabado con imprimación antioxidante, con uniones soldadas en obra.
4030 kg × 1.38 = 5561.40
Acero UNE-EN 10025 S275JR, en vigas mixtas formadas por piezas simples de perfiles laminados en caliente de las series IPN, IPE, UPN, HEA, HEB o HEM más conectores, acabado con imprimación antioxidante, con uniones soldadas en obra.Incluidos todos los medios necesarios para su montaje en obra.No se realizarán trabajos de soldadura cuando la temperatura sea inferior a 0°C.Presentará para su aprobación, al director de la ejecución de la obra, el programa de montaje de la estructura, basado en las indicaciones del Proyecto, así como la documentación que acredite que los soldadores que intervengan en su ejecución estén certificados por un organismo acreditado.Incluidos todos los medios necesarios para su montaje en obra.

| Código | Ud | Descripción | Rendimiento | Precio | Importe |
|---|---|---|---|---|---|
| mt07ala010dqb | kg | Acero laminado UNE-EN 10025 S275JR, en perfiles laminados en caliente, piezas simples+conectores, para aplicaciones estructurales, acabado con imprimación antioxidante. Trabajado y montado en taller, para colocar con uniones soldadas en obra. (material) | 1 | 0.923 | 0.92 |
| mq08sol020 | h | Equipo y elementos auxiliares para soldadura eléctrica. | 0.017 | 2.905 | 0.05 |
| mo047 | h | Oficial 1ª montador de estructura metálica. | 0.016 | 15 | 0.24 |
| mo094 | h | Ayudante montador de estructura metálica. | 0.009 | 13 | 0.12 |
| % | % | Medios Auxiliares | 2 % | 1.33 | 0.03 |
| %CI | % | Costes Indirectos | 1.5 % | 1.36 | 0.02 |
|  |  | Total |  |  | 1.38 |

| Medición | Uds. | Largo | Alto | Parcial |
|---|---|---|---|---|
| Vigas de gimnasio | 2 | 13.000 | 155.000 | 4030.000 |
| Total |  |  |  | 4030 |

## Q Cubiertas
Importe: 222985.62

### QA Planas
Importe: 145332.8

**QAD020** m² Cubierta plana no transitable, no ventilada, con grava, tipo invertida, pendiente del 1% al 5%, (08/07/2019)
2739.423 m² × 42.75 = 117110.33
Cubierta plana no transitable, no ventilada, con grava, tipo invertida, pendiente del 1% al 5%. FORMACIÓN DE PENDIENTES: mediante encintado de limatesas, limahoyas y juntas con maestras de ladrillo cerámico hueco doble y capa de 10 cm de espesor medio a base de arcilla expandida, de granulometría comprendida entre 3 y 8 mm y 350 kg/m³ de densidad, vertida en seco y consolidada en su superficie con lechada de cemento, proporcionando una resistencia a compresión de 1 MPa y con una conductividad térmica de 0,087 W/(mK); acabado con capa de regularización de mortero de cemento, industrial, M-5 de 4 cm de espesor, fratasada y limpia; CAPA SEPARADORA BAJO IMPERMEABILIZACIÓN: geotextil no tejido compuesto por fibras de poliéster unidas por agujeteado, con una resistencia a la tracción longitudinal de 1,88 kN/m, una resistencia a la tracción transversal de 1,49 kN/m, una apertura de cono al ensayo de perforación dinámica según UNE-EN ISO 13433 inferior a 40 mm, resistencia CBR a punzonamiento 0,3 kN y una masa superficial de 150 g/m²; IMPERMEABILIZACIÓN: tipo monocapa, no adherida, formada por lámina de betún modificado con elastómero SBS, LBM(SBS)-40-FV, con armadura de fieltro de fibra de vidrio de 100 g/m², de superficie no protegida y lámina de betún modificado con elastómero SBS, LBM(SBS)-40-FP, con armadura de fieltro de poliéster no tejido de 160 g/m², de superficie no protegida; CAPA SEPARADORA BAJO AISLAMIENTO: geotextil no tejido compuesto por fibras de poliéster unidas por agujeteado, con una resistencia a la tracción longitudinal de 1,88 kN/m, una resistencia a la tracción transversal de 1,49 kN/m, una apertura de cono al ensayo de perforación dinámica según UNE-EN ISO 13433 inferior a 40 mm, resistencia CBR a punzonamiento 0,3 kN y una masa superficial de 150 g/m²; AISLAMIENTO TÉRMICO: compuesto por dos capas, la primera formada por panel rígido de poliestireno extruido Ursa XPS NIII L "URSA IBÉRICA AISLANTES", de superficie lisa y mecanizado lateral a media madera, de 50 mm de espesor, resistencia a compresión >= 300 kPa, resistencia térmica 1,5 m²K/W, conductividad térmica 0,034 W/(mK) y la segunda por panel rígido de poliestireno extruido Ursa XPS NIII L "URSA IBÉRICA AISLANTES", de superficie lisa y mecanizado lateral a media madera, de 50 mm de espesor, resistencia a compresión >= 300 kPa, resistencia térmica 1,5 m²K/W, conductividad térmica 0,034 W/(mK); CAPA SEPARADORA BAJO PROTECCIÓN: geotextil no tejido compuesto por fibras de poliéster unidas por agujeteado, con una resistencia a la tracción longitudinal de 1,63 kN/m, una resistencia a la tracción transversal de 2,08 kN/m, una apertura de cono al ensayo de perforación dinámica según UNE-EN ISO 13433 inferior a 27 mm, resistencia CBR a punzonamiento 0,4 kN y una masa superficial de 200 g/m²; CAPA DE PROTECCIÓN: Capa de canto rodado de diferentes colores (BLANCO, ROJO, GRIS, MARRON) separados con separador de gravas metálico de 16 a 32 mm de diámetro, exenta de finos, extendida con un espesor medio de 10 cm.

| Código | Ud | Descripción | Rendimiento | Precio | Importe |
|---|---|---|---|---|---|
| mt04lmc010c | Ud | Ladrillo cerámico hueco para revestir, 24x11x8 cm, para uso en mampostería protegida (pieza P), densidad 780 kg/m³, según UNE-EN 771-1. (material) | 3 | 0.075 | 0.23 |
| mt01arl040a | m³ | Arcilla expandida, de granulometría comprendida entre 3 y 8 mm y 350 kg/m³ de densidad, suministrada a granel, según UNE-EN 13055-1. (material) | 0.1 | 64.052 | 6.41 |
| mt09lec020b | m³ | Lechada de cemento 1/3 CEM II/B-P 32,5 N. (material) | 0.01 | 93.258 | 0.93 |
| mt16pea020b | m² | Panel rígido de poliestireno expandido, según UNE-EN 13163, mecanizado lateral recto, de 20 mm de espesor, resistencia térmica 0,55 m²K/W, conductividad térmica 0,036 W/(mK), para junta de dilatación. (material) | 0.01 | 1.175 | 0.01 |
| mt08aaa010a | m³ | Agua. (material) | 0.014 | 1.354 | 0.02 |
| mt09mif010ca | t | Mortero industrial para albañilería, de cemento, color gris, categoría M-5 (resistencia a compresión 5 N/mm²), suministrado en sacos, según UNE-EN 998-2. (material) | 0.075 | 30.043 | 2.25 |
| mt14gsa020bc | m² | Geotextil no tejido compuesto por fibras de poliéster unidas por agujeteado, con una resistencia a la tracción longitudinal de 1,88 kN/m, una resistencia a la tracción transversal de 1,49 kN/m, una apertura de cono al ensayo de perforación dinámica según UNE-EN ISO 13433 inferior a 40 mm, resistencia CBR a punzonamiento 0,3 kN y una masa superficial de 150 g/m², según UNE-EN 13252. (material) | 2.1 | 0.404 | 0.85 |
| mt14lba010g | m² | Lámina de betún modificado con elastómero SBS, LBM(SBS)-40-FP, de 3,5 mm de espesor, masa nominal 4 kg/m², con armadura de fieltro de poliéster no tejido de 160 g/m², de superficie no protegida. Según UNE-EN 13707. (material) | 1.1 | 5.743 | 6.32 |
| mt14lba010e | m² | Lámina de betún modificado con elastómero SBS, LBM(SBS)-40-FV, de 3,5 mm de espesor, masa nominal 4 kg/m², con armadura de fieltro de fibra de vidrio de 100 g/m², de superficie no protegida. Según UNE-EN 13707. (material) | 1.1 | 3.816 | 4.20 |
| mt16pxp010ad | m² | Panel rígido de poliestireno extruido Ursa XPS NIII L "URSA IBÉRICA AISLANTES", según UNE-EN 13164, de superficie lisa y mecanizado lateral a media madera, de 50 mm de espesor, resistencia a compresión >= 300 kPa, resistencia térmica 1,5 m²K/W, conductividad térmica 0,034 W/(mK), Euroclase E de reacción al fuego, con código de designación XPS-EN 13164-T1-CS(10/Y)300-DLT(2)5-DS(TH)-WL(T)0,7--FT2. (material; 08/07/2019) | 2.1 | 3.99 | 8.38 |
| mt14gsa020ce | m² | Geotextil no tejido compuesto por fibras de poliéster unidas por agujeteado, con una resistencia a la tracción longitudinal de 1,63 kN/m, una resistencia a la tracción transversal de 2,08 kN/m, una apertura de cono al ensayo de perforación dinámica según UNE-EN ISO 13433 inferior a 27 mm, resistencia CBR a punzonamiento 0,4 kN y una masa superficial de 200 g/m², según UNE-EN 13252. (material) | 1.05 | 0.518 | 0.54 |
| mt01arc010 | t | Cantos rodados de 16 a 32 mm de diámetro, de diferentes colores, blanco, gris y marrón como mínimo. (material; 08/07/2019) | 0.18 | 14.716 | 2.65 |
| mo020 | h | Oficial 1ª construcción. | 0.132 | 15 | 1.98 |
| mo113 | h | Peón ordinario construcción. | 0.243 | 12 | 2.92 |
| mo029 | h | Oficial 1ª aplicador de láminas impermeabilizantes. (mano de obra; 03/05/2019) | 0.099 | 15 | 1.49 |
| mo067 | h | Ayudante aplicador de láminas impermeabilizantes. (mano de obra; 03/05/2019) | 0.099 | 13 | 1.29 |
| mo054 | h | Oficial 1ª montador de aislamientos. (mano de obra; 03/05/2019) | 0.029 | 15 | 0.44 |
| mo101 | h | Ayudante montador de aislamientos. (mano de obra; 03/05/2019) | 0.029 | 13 | 0.38 |
| % | % | Medios Auxiliares | 2 % | 41.29 | 0.83 |
| %CI | % | Costes Indirectos | 1.5 % | 42.12 | 0.63 |
|  |  | Total |  |  | 42.75 |

| Medición | Uds. | Largo | Parcial |
|---|---|---|---|
| Nombre medición | 1 | 1047.491 | 1047.491 |
| cubierta de pb | 1 | 71.445 | 71.445 |
|  | 1 | 73.739 | 73.739 |
|  | 1 | 27.159 | 27.159 |
|  | 1 | 18.791 | 18.791 |
|  | 1 | 30.914 | 30.914 |
|  | 1 | 1715.950 | 1715.950 |
|  | 1 | -13.527 | -13.527 |
|  | 1 | -14.269 | -14.269 |
| Deducir pasillos de manteniminento | -1 | 218.270 | -218.270 |
| Total |  |  | 2739.423 |

**QAB010** m² Cubierta plana transitable, no ventilada, con solado fijo, tipo invertida, pendiente del 1% al 5%, para tráfico peatonal privado, compuesta de: formación de pendientes: arcilla expandida, de granulometría comprendida entre 3 y 8 mm y 350 kg/m³ de densidad, vertida en seco y consolidada en su superficie con lechada de cemento, con espesor medio de 10 cm, acabado con capa de regularización de mortero de cemento, industrial, M-5 de 4 cm de espesor; capa separadora bajo impermeabilización: geotextil no tejido compuesto por fibras de poliéster unidas por agujeteado, (150 g/m²); impermeabilización bicapa no adherida: lámina de betún modificado con elastómero SBS, LBM(SBS)-40-FV y lámina de betún modificado con elastómero SBS, LBM(SBS)-40-FP; capa separadora bajo aislamiento: geotextil no tejido compuesto por fibras de poliéster unidas por agujeteado, (150 g/m²); aislamiento térmico: panel rígido de poliestireno extruido Ursa XPS NIII L "URSA IBÉRICA AISLANTES", de superficie lisa y mecanizado lateral a media madera, de 100 mm de espesor, resistencia a compresión >= 300 kPa; capa separadora bajo protección: geotextil no tejido compuesto por fibras de poliéster unidas por agujeteado, (200 g/m²); capa de protección: baldosas cerámicas de gres porcelánico mate o natural, 40x20 cm colocadas en capa fina con adhesivo cementoso mejorado, C2 gris, sobre capa de regularización de mortero de cemento, industrial, M-5, rejuntadas con mortero de juntas cementoso tipo CG 2, color blanco, para juntas de 2 a 15 mm. (08/07/2019)
218.27 m² × 70.48 = 15383.67

| Código | Ud | Descripción | Rendimiento | Precio | Importe |
|---|---|---|---|---|---|
| mt04lmc010c | Ud | Ladrillo cerámico hueco para revestir, 24x11x8 cm, para uso en mampostería protegida (pieza P), densidad 780 kg/m³, según UNE-EN 771-1. | 3 | 0.075 | 0.23 |
| mt01arl040a | m³ | Arcilla expandida, de granulometría comprendida entre 3 y 8 mm y 350 kg/m³ de densidad, suministrada a granel, según UNE-EN 13055-1. | 0.1 | 64.052 | 6.41 |
| mt09lec020b | m³ | Lechada de cemento 1/3 CEM II/B-P 32,5 N. | 0.01 | 93.258 | 0.93 |
| mt16pea020b | m² | Panel rígido de poliestireno expandido, según UNE-EN 13163, mecanizado lateral recto, de 20 mm de espesor, resistencia térmica 0,55 m²K/W, conductividad térmica 0,036 W/(mK), para junta de dilatación. | 0.01 | 1.175 | 0.01 |
| mt08aaa010a | m³ | Agua. | 0.027 | 1.354 | 0.04 |
| mt09mif010ca | t | Mortero industrial para albañilería, de cemento, color gris, categoría M-5 (resistencia a compresión 5 N/mm²), suministrado en sacos, según UNE-EN 998-2. | 0.15 | 30.043 | 4.51 |
| mt14gsa020bc | m² | Geotextil no tejido compuesto por fibras de poliéster unidas por agujeteado, con una resistencia a la tracción longitudinal de 1,88 kN/m, una resistencia a la tracción transversal de 1,49 kN/m, una apertura de cono al ensayo de perforación dinámica según UNE-EN ISO 13433 inferior a 40 mm, resistencia CBR a punzonamiento 0,3 kN y una masa superficial de 150 g/m², según UNE-EN 13252. | 2.1 | 0.404 | 0.85 |
| mt14lba010g | m² | Lámina de betún modificado con elastómero SBS, LBM(SBS)-40-FP, de 3,5 mm de espesor, masa nominal 4 kg/m², con armadura de fieltro de poliéster no tejido de 160 g/m², de superficie no protegida. Según UNE-EN 13707. | 1.1 | 5.743 | 6.32 |
| mt14lba010e | m² | Lámina de betún modificado con elastómero SBS, LBM(SBS)-40-FV, de 3,5 mm de espesor, masa nominal 4 kg/m², con armadura de fieltro de fibra de vidrio de 100 g/m², de superficie no protegida. Según UNE-EN 13707. | 1.1 | 3.816 | 4.20 |
| mt16pxp010aj | m² | Panel rígido de poliestireno extruido Ursa XPS NIII L "URSA IBÉRICA AISLANTES", según UNE-EN 13164, de superficie lisa y mecanizado lateral a media madera, de 100 mm de espesor, resistencia a compresión >= 300 kPa, resistencia térmica 2,8 m²K/W, conductividad térmica 0,036 W/(mK), Euroclase E de reacción al fuego, con código de designación XPS-EN 13164-T1-CS(10/Y)300-DLT(2)5-DS(TH)-WL(T)0,7--FT2. (material; 08/07/2019) | 1.05 | 11.275 | 11.84 |
| mt14gsa020ce | m² | Geotextil no tejido compuesto por fibras de poliéster unidas por agujeteado, con una resistencia a la tracción longitudinal de 1,63 kN/m, una resistencia a la tracción transversal de 2,08 kN/m, una apertura de cono al ensayo de perforación dinámica según UNE-EN ISO 13433 inferior a 27 mm, resistencia CBR a punzonamiento 0,4 kN y una masa superficial de 200 g/m², según UNE-EN 13252. | 1.05 | 0.518 | 0.54 |
| mt09mcr021m | kg | Adhesivo cementoso mejorado, C2 según UNE-EN 12004, color gris. (material) | 4 | 0.367 | 1.47 |
| mt18bcp010hf1800 | m² | Baldosa cerámica de gres porcelánico, 40x20 cm, acabado mate o natural, 18,00€/m², capacidad de absorción de agua E<0,5%, grupo BIa, según UNE-EN 14411, resistencia al deslizamiento Rd>45 según UNE-ENV 12633, resbaladicidad clase 3 según CTE. (material; 08/07/2019) | 1.05 | 13.06 | 13.71 |
| mt18rcp010d300 | m | Rodapié cerámico de gres porcelánico, acabado mate o natural, de 7 cm de anchura, 3,00€/m. (material; 08/07/2019) | 0.4 | 2.177 | 0.87 |
| mt09mcp020fv | kg | Mortero de juntas cementoso tipo CG2, según UNE-EN 13888, color blanco, para juntas de 2 a 15 mm, compuesto por cemento de alta resistencia, cuarzo, aditivos especiales, pigmentos y resinas sintéticas. (material) | 0.04 | 0.696 | 0.03 |
| mo020 | h | Oficial 1ª construcción. | 0.065 | 15 | 0.98 |
| mo113 | h | Peón ordinario construcción. | 0.354 | 12 | 4.25 |
| mo029 | h | Oficial 1ª aplicador de láminas impermeabilizantes. | 0.13 | 15 | 1.95 |
| mo067 | h | Ayudante aplicador de láminas impermeabilizantes. | 0.13 | 13 | 1.69 |
| mo054 | h | Oficial 1ª montador de aislamientos. | 0.036 | 15 | 0.54 |
| mo101 | h | Ayudante montador de aislamientos. | 0.036 | 13 | 0.47 |
| mo023 | h | Oficial 1ª solador. (mano de obra; 29/04/2019) | 0.29 | 15 | 4.35 |
| mo061 | h | Ayudante solador. (mano de obra; 29/04/2019) | 0.145 | 13 | 1.89 |
| % | % | Medios Auxiliares | 2 % | 68.08 | 1.36 |
| %CI | % | Costes Indirectos | 1.5 % | 69.44 | 1.04 |
|  |  | Total |  |  | 70.48 |

| Medición | Uds. | Largo | Parcial |
|---|---|---|---|
| Pasillos de mantenimiento | 1 | 110.736 | 110.736 |
|  | 1 | 21.207 | 21.207 |
|  | 1 | 52.275 | 52.275 |
|  | 1 | 28.897 | 28.897 |
|  | 1 | 5.155 | 5.155 |
| Total |  |  | 218.27 |

**QAF020b** m Encuentro de cubierta plana no transitable, no ventilada, con grava, tipo invertida con paramento vertical; mediante la colocación de perfil de chapa de acero galvanizado, espesor 0,8 mm, desarrollo 300 mm, y 2 pliegues, para remate y protección de la impermeabilización formada por: banda de refuerzo de 50 cm de anchura, realizada a partir de lámina de betún modificado con elastómero SBS, LBM(SBS)-40-FP, con armadura de fieltro de poliéster no tejido de 160 g/m², de superficie no protegida, totalmente adherida al soporte con soplete, previa imprimación con emulsión asfáltica aniónica con cargas tipo EB. Remate con banda de terminación de 50 cm de desarrollo con lámina de betún modificado con elastómero SBS, LBM(SBS)-50/G-FP, con armadura de fieltro de poliéster reforzado y estabilizado de 150 g/m², con autoprotección mineral de color gris. Incluso cordón de sellado aplicado entre el perfil metálico y el paramento.
684.442 m × 16.01 = 10957.92

| Código | Ud | Descripción | Rendimiento | Precio | Importe |
|---|---|---|---|---|---|
| mt14iea020c | kg | Emulsión asfáltica aniónica con cargas tipo EB, según UNE 104231. (material) | 0.15 | 1.241 | 0.19 |
| mt14lba010g | m² | Lámina de betún modificado con elastómero SBS, LBM(SBS)-40-FP, de 3,5 mm de espesor, masa nominal 4 kg/m², con armadura de fieltro de poliéster no tejido de 160 g/m², de superficie no protegida. Según UNE-EN 13707. | 0.525 | 5.743 | 3.02 |
| mt14lga010ea | m² | Lámina de betún modificado con elastómero SBS, LBM(SBS)-50/G-FP, de 3,5 mm de espesor, masa nominal 5 kg/m², con armadura de fieltro de poliéster reforzado y estabilizado de 150 g/m², con autoprotección mineral de color gris. Según UNE-EN 13707. (material) | 0.5 | 5.19 | 2.60 |
| mt15acc020c | m | Perfil de chapa de acero galvanizado, espesor 0,8 mm, desarrollo 300 mm, y 2 pliegues. (material) | 1 | 1.363 | 1.36 |
| mt15sja020a | Ud | Cartucho de masilla de poliuretano, de 310 cm³. (material) | 0.17 | 6.317 | 1.07 |
| mo029 | h | Oficial 1ª aplicador de láminas impermeabilizantes. | 0.168 | 15 | 2.52 |
| mo067 | h | Ayudante aplicador de láminas impermeabilizantes. | 0.168 | 13 | 2.18 |
| mo020 | h | Oficial 1ª construcción. | 0.093 | 15 | 1.40 |
| mo113 | h | Peón ordinario construcción. | 0.093 | 12 | 1.12 |
| % | % | Medios Auxiliares | 2 % | 15.46 | 0.31 |
| %CI | % | Costes Indirectos | 1.5 % | 15.77 | 0.24 |
|  |  | Total |  |  | 16.01 |

| Medición | Uds. | Largo | Parcial |
|---|---|---|---|
| cubierta gimnasio plana | 1 | 42.120 | 42.120 |
| Techo de Planta 1ª | 1 | 200.552 | 200.552 |
| ascensor | 1 | 9.367 | 9.367 |
| Planta baja | 1 | 296.590 | 296.590 |
| lucernarios gimnasio | 2 | 17.070 | 34.140 |
| patio | 1 | 17.203 | 17.203 |
| zona Usos Multiples | 1 | 20.415 | 20.415 |
| Porche gimnasio | 1 | 64.055 | 64.055 |
| Total |  |  | 684.442 |

**QAF030b** Ud Encuentro de cubierta plana no transitable, no ventilada, con grava, tipo convencional con sumidero de salida vertical, realizando un rebaje en el soporte alrededor del sumidero, en el que se recibirá la impermeabilización formada por: pieza de refuerzo de lámina de betún modificado con elastómero SBS, LBM(SBS)-48-FP, con armadura de fieltro de poliéster no tejido de 160 g/m², de superficie no protegida, totalmente adherida al soporte con soplete, previa imprimación con emulsión asfáltica aniónica con cargas tipo EB, y colocación de sumidero sifónico de caucho EPDM, de salida vertical, de 110 mm de diámetro, con rejilla alta de polietileno, íntegramente adherido a la pieza de refuerzo anterior con soplete.
34 Ud × 55.32 = 1880.88

| Código | Ud | Descripción | Rendimiento | Precio | Importe |
|---|---|---|---|---|---|
| mt14iea020c | kg | Emulsión asfáltica aniónica con cargas tipo EB, según UNE 104231. | 0.3 | 1.241 | 0.37 |
| mt14lba010i | m² | Lámina de betún modificado con elastómero SBS, LBM(SBS)-48-FP, de 3,5 mm de espesor, masa nominal 4,8 kg/m², con armadura de fieltro de poliéster no tejido de 160 g/m², de superficie no protegida. Según UNE-EN 13707. (material) | 1.05 | 6.38 | 6.70 |
| mt15acc050rd | Ud | Sumidero sifónico de caucho EPDM, de salida vertical, de 110 mm de diámetro, con rejilla alta de polietileno. (material) | 1 | 33.36 | 33.36 |
| mo029 | h | Oficial 1ª aplicador de láminas impermeabilizantes. | 0.299 | 15 | 4.49 |
| mo067 | h | Ayudante aplicador de láminas impermeabilizantes. | 0.299 | 13 | 3.89 |
| mo008 | h | Oficial 1ª fontanero. (mano de obra; 27/03/2019) | 0.308 | 15 | 4.62 |
| % | % | Medios Auxiliares | 2 % | 53.43 | 1.07 |
| %CI | % | Costes Indirectos | 1.5 % | 54.50 | 0.82 |
|  |  | Total |  |  | 55.32 |

| Medición | Uds. | Parcial |
|---|---|---|
| Sumideros | 34 | 34.000 |
| Total |  | 34 |

### QT Inclinadas
Importe: 15985.64

**QUM020** m² Cobertura de paneles sándwich aislantes de acero, con la superficie exterior grecada y la superficie interior lisa, de 100 mm de espesor y 1150 mm de anchura, formados por doble cara metálica de chapa estándar de acero, acabado prelacado, de espesor exterior 0,5 mm y espesor interior 0,5 mm y alma aislante de lana de roca de densidad media 145 kg/m³, y accesorios, colocados con un solape del panel superior de 250 mm y fijados mecánicamente sobre entramado ligero metálico, en cubierta inclinada, con una pendiente mayor del 10%. Incluso accesorios de fijación de los paneles sándwich, cinta flexible de butilo, adhesiva por ambas caras, para el sellado de estanqueidad de los solapes entre paneles sándwich y pintura antioxidante de secado rápido, para la protección de los solapes entre paneles sándwich.
226.934 m² × 66.88 = 15177.35

| Código | Ud | Descripción | Rendimiento | Precio | Importe |
|---|---|---|---|---|---|
| mt13dcp010qlt | m² | Panel sándwich aislante de acero, para cubiertas, con la superficie exterior grecada y la superficie interior lisa, de 100 mm de espesor y 1150 mm de anchura, formado por doble cara metálica de chapa estándar de acero, acabado prelacado, de espesor exterior 0,5 mm y espesor interior 0,5 mm y alma aislante de lana de roca de densidad media 145 kg/m³, y accesorios. (material) | 1.16 | 46.164 | 53.55 |
| mt13dcp030 | Ud | Kit de accesorios de fijación, para paneles sándwich aislantes, en cubiertas inclinadas. (material) | 1 | 0.905 | 0.91 |
| mt13dcp020a | m | Cinta flexible de butilo, adhesiva por ambas caras, para el sellado de estanqueidad de los solapes entre paneles sándwich. (material) | 2.1 | 3.647 | 7.66 |
| mt27pfi150a | kg | Pintura antioxidante de secado rápido, a base de resinas, pigmentos de aluminio con resistencia a los rayos UV y partículas de vidrio termoendurecido, con resistencia a la intemperie y al envejecimiento, repelente del agua y la suciedad y con alta resistencia a los agentes químicos; para aplicar con brocha, rodillo o pistola. (material) | 0.07 | 0.837 | 0.06 |
| mo051 | h | Ayudante instalador de muro cortina. (mano de obra; 31/03/2015) | 0.093 | 13 | 1.21 |
| mo098 | h | Ayudante montador de cerramientos industriales. (mano de obra; 13/05/2019) | 0.093 | 13 | 1.21 |
| % | % | Medios Auxiliares | 2 % | 64.60 | 1.29 |
| %CI | % | Costes Indirectos | 1.5 % | 65.89 | 0.99 |
|  |  | Total |  |  | 66.88 |

| Medición | Uds. | Largo | Parcial |
|---|---|---|---|
| gimnasio | 1 | 226.934 | 226.934 |
| Total |  |  | 226.934 |

**QUM011c** m Encuentro lateral de faldón con paramento vertical para cubierta inclinada con una pendiente mayor del 10%, con chapa plegada de acero galvanizado prelacado, de 1,0 mm de espesor, 50 cm de desarrollo y 3 pliegues, con junta de estanqueidad. Incluso accesorios de fijación de las piezas a las placas y masilla de base neutra monocomponente, para sellado de juntas. (15/07/2019)
12.96 m × 16.9 = 219.02

| Código | Ud | Descripción | Rendimiento | Precio | Importe |
|---|---|---|---|---|---|
| mt12www030rcr | m | Chapa plegada de acero galvanizado prelacado, de 1 mm de espesor, 50 cm de desarrollo y 3 pliegues, para encuentro lateral de faldón con paramento vertical. (material; 15/07/2019) | 1.07 | 5.58 | 5.97 |
| mt13ccg030d | Ud | Tornillo autorroscante de 6,5x130 mm de acero galvanizado, con arandela. (material) | 6 | 0.321 | 1.93 |
| mt21vva011 | l | Masilla de base neutra monocomponente, para sellado de juntas; para aplicar con pistola. (material) | 0.025 | 12.352 | 0.31 |
| mt13ccg040 | m | Junta de estanqueidad para chapas perfiladas de acero. (material; 15/07/2019) | 1 | 2.55 | 2.55 |
| mo051 | h | Ayudante instalador de muro cortina. | 0.298 | 13 | 3.87 |
| mo098 | h | Ayudante montador de cerramientos industriales. | 0.149 | 13 | 1.94 |
| % | % | Medios Auxiliares | 2 % | 16.57 | 0.33 |
|  |  | Total |  |  | 16.9 |

**QUM011d** m Encuentro frontal de faldón con paramento vertical para cubierta inclinada con una pendiente mayor del 10%, con chapa plegada de acero galvanizado prelacado, de 1,0 mm de espesor, 60 cm de desarrollo y 3 pliegues, con junta de estanqueidad. Incluso accesorios de fijación de las piezas a las placas y masilla de base neutra monocomponente, para sellado de juntas. (15/07/2019)
34.42 m × 17.12 = 589.27

| Código | Ud | Descripción | Rendimiento | Precio | Importe |
|---|---|---|---|---|---|
| mt12www030pcv | m | Chapa plegada de acero galvanizado prelacado, de 1 mm de espesor, 60 cm de desarrollo y 3 pliegues, para encuentro frontal de faldón con paramento vertical. (material; 15/07/2019) | 1.07 | 5.78 | 6.18 |
| mt13ccg030d | Ud | Tornillo autorroscante de 6,5x130 mm de acero galvanizado, con arandela. | 6 | 0.321 | 1.93 |
| mt21vva011 | l | Masilla de base neutra monocomponente, para sellado de juntas; para aplicar con pistola. | 0.025 | 12.352 | 0.31 |
| mt13ccg040 | m | Junta de estanqueidad para chapas perfiladas de acero. | 1 | 2.55 | 2.55 |
| mo051 | h | Ayudante instalador de muro cortina. | 0.298 | 13 | 3.87 |
| mo098 | h | Ayudante montador de cerramientos industriales. | 0.149 | 13 | 1.94 |
| % | % | Medios Auxiliares | 2 % | 16.78 | 0.34 |
|  |  | Total |  |  | 17.12 |

| Medición | Uds. | Largo | Parcial |
|---|---|---|---|
|  | 2 | 17.210 | 34.420 |
| Total |  |  | 34.42 |

### QL Lucernarios
Importe: 13022.43

**QLC010** Ud Claraboya de cúpula fija parabólica monovalva, de polimetilmetacrilato (PMMA) termoaislante Plexiglas Heatstop, de base circular, diámetro del hueco 80 cm, zócalo de 25 cm de altura, realizado con fábrica de ladrillo cerámico hueco de 24x11x7, recibidos con mortero de cemento, industrial, M-5.
15 Ud × 256.74 = 3851.10

| Código | Ud | Descripción | Rendimiento | Precio | Importe |
|---|---|---|---|---|---|
| mt14iea020c | kg | Emulsión asfáltica aniónica con cargas tipo EB, según UNE 104231. | 0.539 | 1.241 | 0.67 |
| mt14lga010ea | m² | Lámina de betún modificado con elastómero SBS, LBM(SBS)-50/G-FP, de 3,5 mm de espesor, masa nominal 5 kg/m², con armadura de fieltro de poliéster reforzado y estabilizado de 150 g/m², con autoprotección mineral de color gris. Según UNE-EN 13707. | 1.792 | 5.19 | 9.30 |
| mt04lmc010b | Ud | Ladrillo cerámico hueco para revestir, 24x11x7 cm, para uso en mampostería protegida (pieza P), densidad 780 kg/m³, según UNE-EN 771-1. (material) | 21.333 | 0.067 | 1.43 |
| mt08aaa010a | m³ | Agua. | 0.008 | 1.354 | 0.01 |
| mt09mif010ca | t | Mortero industrial para albañilería, de cemento, color gris, categoría M-5 (resistencia a compresión 5 N/mm²), suministrado en sacos, según UNE-EN 998-2. | 0.043 | 30.043 | 1.29 |
| mt21mat020fi | Ud | Claraboya de cúpula fija parabólica monovalva, de polimetilmetacrilato (PMMA) termoaislante Plexiglas Heatstop, de base circular, diámetro del hueco 80 cm. Según UNE-EN 1873. (material) | 1 | 198.703 | 198.70 |
| mt21cms010 | Ud | Material auxiliar para instalación, montaje y fijación de claraboya prefabricada. (material) | 2.229 | 1.972 | 4.40 |
| mo029 | h | Oficial 1ª aplicador de láminas impermeabilizantes. | 0.301 | 15 | 4.52 |
| mo067 | h | Ayudante aplicador de láminas impermeabilizantes. | 0.301 | 13 | 3.91 |
| mo011 | h | Oficial 1ª montador. (mano de obra; 30/04/2019) | 0.684 | 15 | 10.26 |
| mo080 | h | Ayudante montador. (mano de obra; 30/04/2019) | 0.941 | 13 | 12.23 |
| mo113 | h | Peón ordinario construcción. | 0.106 | 12 | 1.27 |
| % | % | Medios Auxiliares | 2 % | 247.99 | 4.96 |
| %CI | % | Costes Indirectos | 1.5 % | 252.95 | 3.79 |
|  |  | Total |  |  | 256.74 |

| Medición | Uds. | Parcial |
|---|---|---|
| L4 | 15 | 15.000 |
| Total |  | 15 |

**QLC010b** Ud Claraboya de cúpula fija parabólica monovalva, de polimetilmetacrilato (PMMA) termoaislante Plexiglas Heatstop, de base circular, diámetro del hueco 120 cm, zócalo de 25 cm de altura, realizado con fábrica de ladrillo cerámico hueco de 24x11x7, recibidos con mortero de cemento, industrial, M-5.
5 Ud × 454.82 = 2274.10

| Código | Ud | Descripción | Rendimiento | Precio | Importe |
|---|---|---|---|---|---|
| mt14iea020c | kg | Emulsión asfáltica aniónica con cargas tipo EB, según UNE 104231. | 0.805 | 1.241 | 1.00 |
| mt14lga010ea | m² | Lámina de betún modificado con elastómero SBS, LBM(SBS)-50/G-FP, de 3,5 mm de espesor, masa nominal 5 kg/m², con armadura de fieltro de poliéster reforzado y estabilizado de 150 g/m², con autoprotección mineral de color gris. Según UNE-EN 13707. | 2.688 | 5.19 | 13.95 |
| mt04lmc010b | Ud | Ladrillo cerámico hueco para revestir, 24x11x7 cm, para uso en mampostería protegida (pieza P), densidad 780 kg/m³, según UNE-EN 771-1. | 32 | 0.067 | 2.14 |
| mt08aaa010a | m³ | Agua. | 0.012 | 1.354 | 0.02 |
| mt09mif010ca | t | Mortero industrial para albañilería, de cemento, color gris, categoría M-5 (resistencia a compresión 5 N/mm²), suministrado en sacos, según UNE-EN 998-2. | 0.064 | 30.043 | 1.92 |
| mt21mat020fq | Ud | Claraboya de cúpula fija parabólica monovalva, de polimetilmetacrilato (PMMA) termoaislante Plexiglas Heatstop, de base circular, diámetro del hueco 120 cm. Según UNE-EN 1873. (material) | 1 | 368.863 | 368.86 |
| mt21cms010 | Ud | Material auxiliar para instalación, montaje y fijación de claraboya prefabricada. | 3.31 | 1.972 | 6.53 |
| mo029 | h | Oficial 1ª aplicador de láminas impermeabilizantes. | 0.301 | 15 | 4.52 |
| mo067 | h | Ayudante aplicador de láminas impermeabilizantes. | 0.301 | 13 | 3.91 |
| mo011 | h | Oficial 1ª montador. | 1.487 | 15 | 22.31 |
| mo080 | h | Ayudante montador. | 0.941 | 13 | 12.23 |
| mo113 | h | Peón ordinario construcción. | 0.16 | 12 | 1.92 |
| % | % | Medios Auxiliares | 2 % | 439.31 | 8.79 |
| %CI | % | Costes Indirectos | 1.5 % | 448.10 | 6.72 |
|  |  | Total |  |  | 454.82 |

| Medición | Uds. | Parcial |
|---|---|---|
| l1 | 5 | 5.000 |
| Total |  | 5 |

**QLC010c** Ud Claraboya de cúpula fija parabólica monovalva, de polimetilmetacrilato (PMMA) termoaislante Plexiglas Heatstop, de base cuadrada, luz de hueco 180x180 cm, zócalo de 25 cm de altura, realizado con fábrica de ladrillo cerámico hueco de 24x11x7, recibidos con mortero de cemento, industrial, M-5.
5 Ud × 651.9 = 3259.50

| Código | Ud | Descripción | Rendimiento | Precio | Importe |
|---|---|---|---|---|---|
| mt14iea020c | kg | Emulsión asfáltica aniónica con cargas tipo EB, según UNE 104231. | 1.511 | 1.241 | 1.88 |
| mt14lga010ea | m² | Lámina de betún modificado con elastómero SBS, LBM(SBS)-50/G-FP, de 3,5 mm de espesor, masa nominal 5 kg/m², con armadura de fieltro de poliéster reforzado y estabilizado de 150 g/m², con autoprotección mineral de color gris. Según UNE-EN 13707. | 6.403 | 5.19 | 33.23 |
| mt04lmc010b | Ud | Ladrillo cerámico hueco para revestir, 24x11x7 cm, para uso en mampostería protegida (pieza P), densidad 780 kg/m³, según UNE-EN 771-1. | 57.962 | 0.067 | 3.88 |
| mt08aaa010a | m³ | Agua. | 0.022 | 1.354 | 0.03 |
| mt09mif010ca | t | Mortero industrial para albañilería, de cemento, color gris, categoría M-5 (resistencia a compresión 5 N/mm²), suministrado en sacos, según UNE-EN 998-2. | 0.124 | 30.043 | 3.73 |
| mt21mat010cCa | Ud | Claraboya de cúpula fija parabólica monovalva, de polimetilmetacrilato (PMMA) termoaislante Plexiglas Heatstop, de base cuadrada, luz de hueco 180x180 cm. Según UNE-EN 1873. (material) | 1 | 466.032 | 466.03 |
| mt21cms010 | Ud | Material auxiliar para instalación, montaje y fijación de claraboya prefabricada. | 7.803 | 1.972 | 15.39 |
| mo029 | h | Oficial 1ª aplicador de láminas impermeabilizantes. | 0.301 | 15 | 4.52 |
| mo067 | h | Ayudante aplicador de láminas impermeabilizantes. | 0.301 | 13 | 3.91 |
| mo011 | h | Oficial 1ª montador. | 5.409 | 15 | 81.14 |
| mo080 | h | Ayudante montador. | 0.941 | 13 | 12.23 |
| mo113 | h | Peón ordinario construcción. | 0.309 | 12 | 3.71 |
| % | % | Medios Auxiliares | 2 % | 629.68 | 12.59 |
| %CI | % | Costes Indirectos | 1.5 % | 642.27 | 9.63 |
|  |  | Total |  |  | 651.9 |

**LUCERNARIO** m² Lucernario sistemas Cortizo,O EQUIVALENTE a elegir por la DF,
17.368 m² × 209.45 = 3637.73
Suministro y colocación de perfiles para lucernarios y verandas de "CORTIZO SISTEMAS" ,O EQUIVALENTE a elegir por la DF,compuestos por módulos generales de dimensiones según documentación gráfica de proyecto, realizados con perfilería de aleación de aluminio 6063 y tratamiento térmico T-5. Estructura autoportante compuesta por montantes y travesaños tipo COR-98xx , dimensionados por cálculo estático a carga de viento, carga de nieve y peso propio, según normativa vigente y necesidades específicas de la obra. Ambos con una superficie vista de 52mm y provistos de canales de drenaje y ventilación, unidos mediante tope de travesaño con juntas de dilatación en ambos extremos de los mismos. Acristalamiento mediante perfil presor COR-9914 que comprime verticalmente el vidrio fijándolo a la estructura autoportante, permitiendo hasta 38mm de espesor. Se podrá utilizar como tapeta embellecedora vertical el perfil COR-9142 / 9143 / 9183 / 9936 ó 9133 dando como resultado una superficie exterior de aluminio visto de 52 mm en trama vertical. Horizontalmente el acristalamiento se realiza mediante grapas de fijación atornilladas al travesaño e insertadas en el perfil intercalario COR-9956 del vidrio de cámara. La llaga de sellado horizontal entre los vidrios es de 22mm y evita así la acumulación de agua en el sentido de la caída. Estanqueidad óptima al usar juntas de EPDM en la unión montante-travesaño a través de gomas seccionables o escuadra vulcanizada total. Perfiles de PVC para rotura de puente térmico de 6, 12 o 30 mm. Sistema de apertura proyectante con hoja formada por perfil COR-9825 y marco COR-9835. Apertura mediante actuador eléctrico con fuerza de empuje de hasta 400N y carrera ajustable hasta apertura máxima de 40º. Control de apertura mediante pulsador o remoto. Posibilidad de apertura mediante actuador manual. Estanqueidad optima mediante triple barrera formada por juntas de EPDM. Posibilidad de incorporación de elementos exteriores a la fachada (lamas de protección solar, parasoles, etc.) mediante la colocación de la orza de sujeción.
Categorías alcanzadas en banco de ensayos*:
Permeabilidad al aire según Norma UNE-EN 12152:2000 Clase AE
Estanqueidad al agua según Norma UNE-EN 12154:2000 Clase RE1500
Resistencia al viento según Norma UNE-EN 13116:2001 Clase APTO (Carga de diseño 2000 Pa-carga de seguridad 3000 Pa)
* Ensayo de referencia 3.00 x 3.50 m.
Categoria alcanzadas en banco de ensayos para apertura proyectante*:
Permeabilidad al aire según Norma UNE-EN 12207:2000 Clase 4
Estanqueidad al agua según Norma UNE-EN 12208:2000 Clase E2100
Resistencia al viento según Norma UNE-EN 12210:2000 Clase C5
* Ensayo de referencia: apertura proyectante 1 hoja 1.23 x 1.48 m.
Acabado Superficial, a elegir por la Dirección Facultativa cumpliendo en:
- Anodizado, efectuado en un ciclo completo que comprende las operaciones de desengrase, lavado, oxidación anódica, coloreado y sellado. El espesor y calidad de la capa anódica está garantizada por el sello EWAA-EURAS con un valor mínimo clase 15 micras.
-Lacado, efectuado con un ciclo completo que comprende desengrase, decapado de limpieza en sosa cáustica, lavado, oxidación controlada, secado y termolacado mediante polvos de poliéster con aplicación electrostática y posterior cocción a 200 º C. La calidad de la capa de lacado está garantizada por el sello QUALICOAT estando su espesor comprendido entre 60 y 100 micras.
Incluye: Preparación de las bases de fijación para recibir los sistemas de anclaje del lucernario. Replanteo de los ejes primarios del entramado. Presentación y sujeción previa a la estructura del edificio de los ejes primarios del entramado. Alineación, nivelación y aplomado de los perfiles primarios. Sujeción definitiva del entramado primario. Sellado final de estanqueidad. Realización de pruebas de servicio. Incluida colocación en obra.
Criterio de medición de proyecto: Superficie medida según documentación gráfica de Proyecto

| Código | Ud | Descripción | Rendimiento | Precio | Importe |
|---|---|---|---|---|---|
| P_LUCER | m | Perfileria "CORTIZO SISTEMAS" i/ herrajes especiales para lucernarios,realizados con perfilería de aleación de aluminio 6063 y tratamiento térmico T-5. Estructura autoportante compuesta por montantes y travesaños tipo COR-98xx , dimensionados por cálculo estático a carga de viento, carga de nieve y peso propio, según normativa vigente y necesidades específicas de la obra. Ambos con una superficie vista de 52mm y provistos de canales de drenaje y ventilación, unidos mediante tope de travesaño con juntas de dilatación en ambos extremos de los mismos. Acristalamiento mediante perfil presor COR-9914 que comprime verticalmente el vidrio fijándolo a la estructura autoportante, permitiendo hasta 38mm de espesor. Se podrá utilizar como tapeta embellecedora vertical el perfil COR-9142 / 9143 / 9183 / 9936 ó 9133 dando como resultado una superficie exterior de aluminio visto de 52 mm en trama vertical. Horizontalmente el acristalamiento se realiza mediante grapas de fijación atornilladas al travesaño e insertadas en el perfil intercalario COR-9956 del vidrio de cámara. La llaga de sellado horizontal entre los vidrios es de 22mm y evita así la acumulación de agua en el sentido de la caída. Estanqueidad óptima al usar juntas de EPDM en la unión montante-travesaño a través de gomas seccionables o escuadra vulcanizada total. Perfiles de PVC para rotura de puente térmico de 6, 12 o 30 mm. . (material) | 0.9 | 43.898 | 39.51 |
| H_LUCER | Ud | Repercusión de accesorios lucernarios,actuador eléctrico,control de apertura de por control remoto, parapastas y sellado,sistema de apertura proyectante con hoja formada por perfil COR-9825 y marco COR-9835. Apertura mediante actuador eléctrico con fuerza de empuje de hasta 400N y carrera ajustable hasta apertura máxima de 40º. Control de apertura mediante pulsador o remoto. Posibilidad de apertura mediante actuador manual. Estanqueidad optima mediante triple barrera formada por juntas de EPDM. Posibilidad de incorporación de elementos exteriores a la fachada (lamas de protección solar, parasoles, etc.) mediante la colocación de la orza de sujeción. etc. (material) | 0.9 | 33.276 | 29.95 |
| PEGVID_SIL-ES | Ud | Material pegado de vidrio silicona estructural (material) | 1 | 18.659 | 18.66 |
| mo009 | h | Oficial 1ª cerrajero. (mano de obra; 24/06/2014) | 0.871 | 15 | 13.07 |
| mo033 | h | Ayudante cerrajero. (mano de obra; 31/03/2015) | 0.829 | 13 | 10.78 |
| mo007 | h | Oficial 1ª instalador de muro cortina. (mano de obra; 31/03/2015) | 3.393 | 15 | 50.90 |
| mo051 | h | Ayudante instalador de muro cortina. | 3.033 | 13 | 39.43 |
| % | % | Medios Auxiliares | 2 % | 202.30 | 4.05 |
| %CI | % | Costes Indirectos | 1.5 % | 206.35 | 3.10 |
|  |  | Total |  |  | 209.45 |

| Medición | Uds. | Largo | Ancho | Alto | Parcial |
|---|---|---|---|---|---|
| L-3 | 7 |  | 1.000 | 1.940 | 13.580 |
| escalera 1 | 1 | 1.538 |  |  | 1.538 |
| Escalera 2 | 1 | 2.250 |  |  | 2.250 |
| Total |  |  |  |  | 17.368 |

### QR Remates
Importe: 48644.75

**QAF010** m Junta de dilatación en cubierta plana transitable, no ventilada, con solado fijo, tipo invertida. Impermeabilización: dos bandas de adherencia, de lámina de betún modificado con elastómero SBS, LBM(SBS)-30-FP, con armadura de fieltro de poliéster no tejido de 160 g/m², de superficie no protegida, de 30 cm de anchura cada una, totalmente adheridas al soporte con soplete, a cada lado de la junta, previa imprimación con emulsión asfáltica aniónica con cargas tipo EB; banda de refuerzo de 50 cm de anchura, realizada a partir de lámina de betún modificado con elastómero SBS, LBM(SBS)-40-FP, con armadura de fieltro de poliéster no tejido de 160 g/m², de superficie no protegida, formando un fuelle sin adherir en la zona de la junta; cordón de relleno para junta de dilatación, de masilla con base bituminosa tipo BH-II, de 25 mm de diámetro; y banda de terminación de 33 cm de anchura, realizada a partir de lámina de betún modificado con elastómero SBS, LBM(SBS)-40-FP, con armadura de fieltro de poliéster no tejido de 160 g/m², de superficie no protegida soldada a la impermeabilización continua de la cubierta, formando un fuelle sin adherir en la zona de la junta, sobre el cordón de relleno.
10 m × 13.61 = 136.10

| Código | Ud | Descripción | Rendimiento | Precio | Importe |
|---|---|---|---|---|---|
| mt14iea020c | kg | Emulsión asfáltica aniónica con cargas tipo EB, según UNE 104231. | 0.18 | 1.241 | 0.22 |
| mt14lba010c | m² | Lámina de betún modificado con elastómero SBS, LBM(SBS)-30-FP, de 2,5 mm de espesor, masa nominal 5 kg/m², con armadura de fieltro de poliéster no tejido de 160 g/m², de superficie no protegida. Según UNE-EN 13707. (material) | 0.6 | 4.541 | 2.72 |
| mt14lba010g | m² | Lámina de betún modificado con elastómero SBS, LBM(SBS)-40-FP, de 3,5 mm de espesor, masa nominal 4 kg/m², con armadura de fieltro de poliéster no tejido de 160 g/m², de superficie no protegida. Según UNE-EN 13707. | 0.855 | 5.743 | 4.91 |
| mt15sja010q | m | Cordón de relleno para junta de dilatación, de masilla con base bituminosa tipo BH-II, de 25 mm de diámetro, según UNE 104233. (material) | 1.05 | 1.548 | 1.63 |
| mo029 | h | Oficial 1ª aplicador de láminas impermeabilizantes. | 0.131 | 15 | 1.97 |
| mo067 | h | Ayudante aplicador de láminas impermeabilizantes. | 0.131 | 13 | 1.70 |
| % | % | Medios Auxiliares | 2 % | 13.15 | 0.26 |
| %CI | % | Costes Indirectos | 1.5 % | 13.41 | 0.20 |
|  |  | Total |  |  | 13.61 |

**QAF010b** m Junta de dilatación en cubierta plana no transitable, no ventilada, con grava, tipo invertida. Impermeabilización: dos bandas de adherencia, de lámina de betún modificado con elastómero SBS, LBM(SBS)-30-FP, con armadura de fieltro de poliéster no tejido de 160 g/m², de superficie no protegida, de 30 cm de anchura cada una, totalmente adheridas al soporte con soplete, a cada lado de la junta, previa imprimación con emulsión asfáltica aniónica con cargas tipo EB; banda de refuerzo de 50 cm de anchura, realizada a partir de lámina de betún modificado con elastómero SBS, LBM(SBS)-40-FP, con armadura de fieltro de poliéster no tejido de 160 g/m², de superficie no protegida, formando un fuelle sin adherir en la zona de la junta; cordón de relleno para junta de dilatación, de masilla con base bituminosa tipo BH-II, de 25 mm de diámetro; y banda de terminación de 33 cm de anchura, realizada a partir de lámina de betún modificado con elastómero SBS, LBM(SBS)-40-FP, con armadura de fieltro de poliéster no tejido de 160 g/m², de superficie no protegida soldada a la impermeabilización continua de la cubierta, formando un fuelle sin adherir en la zona de la junta, sobre el cordón de relleno.
82.478 m × 13.61 = 1122.53

| Código | Ud | Descripción | Rendimiento | Precio | Importe |
|---|---|---|---|---|---|
| mt14iea020c | kg | Emulsión asfáltica aniónica con cargas tipo EB, según UNE 104231. | 0.18 | 1.241 | 0.22 |
| mt14lba010c | m² | Lámina de betún modificado con elastómero SBS, LBM(SBS)-30-FP, de 2,5 mm de espesor, masa nominal 5 kg/m², con armadura de fieltro de poliéster no tejido de 160 g/m², de superficie no protegida. Según UNE-EN 13707. | 0.6 | 4.541 | 2.72 |
| mt14lba010g | m² | Lámina de betún modificado con elastómero SBS, LBM(SBS)-40-FP, de 3,5 mm de espesor, masa nominal 4 kg/m², con armadura de fieltro de poliéster no tejido de 160 g/m², de superficie no protegida. Según UNE-EN 13707. | 0.855 | 5.743 | 4.91 |
| mt15sja010q | m | Cordón de relleno para junta de dilatación, de masilla con base bituminosa tipo BH-II, de 25 mm de diámetro, según UNE 104233. | 1.05 | 1.548 | 1.63 |
| mo029 | h | Oficial 1ª aplicador de láminas impermeabilizantes. | 0.131 | 15 | 1.97 |
| mo067 | h | Ayudante aplicador de láminas impermeabilizantes. | 0.131 | 13 | 1.70 |
| % | % | Medios Auxiliares | 2 % | 13.15 | 0.26 |
| %CI | % | Costes Indirectos | 1.5 % | 13.41 | 0.20 |
|  |  | Total |  |  | 13.61 |

| Medición | Uds. | Largo | Parcial |
|---|---|---|---|
| junta de dilatación infantil entrada | 1 | 13.076 | 13.076 |
| jd, entrada comedor | 1 | 29.796 | 29.796 |
| jd bloque 3-4 | 1 | 15.700 | 15.700 |
| jd 4-5 | 1 | 23.906 | 23.906 |
| Total |  |  | 82.478 |

**HRA010** m Albardilla metálica, de chapa plegada de zinctitanio, con goterón, espesor 1 mm, desarrollo 700 mm y 7 pliegues; fijación con tornillos autotaladrantes de acero galvanizado; y sellado de las juntas entre piezas y, en su caso, de las uniones con los muros con sellador adhesivo monocomponente.
591.121 m × 18.13 = 10717.02
Albardilla metálica, de chapa plegada de zinctitanio, con goterón, espesor 1 mm, desarrollo 700 mm y 7 pliegues; colocación con grapas de sujeción con sistema de clipado, sobre un tablero OSB de virutas orientadas de calidad hidrófuga 3 o superior y 22 mm de espesor, colocado sobre perfiles existentes; previa colocación de una lámina de separación entre ambos de tejido de poliamida abierto tridimensional; y sellado de las juntas entre piezas y, en su caso, de las uniones con los muros con sellador adhesivo monocomponente.

| Código | Ud | Descripción | Rendimiento | Precio | Importe |
|---|---|---|---|---|---|
| mt13blm020 | m² | Tablero OSB de virutas orientadas, calidad hidrófuga 3 o superior, de 22 mm de espesor. (material) | 0.2 | 7.2 | 1.44 |
| mt20wwr020 | m² | Lámina de separación de tejido de poliamida abierto tridimensional. (material) | 0.2 | 3.995 | 0.80 |
| mt12www050 | Ud | Tornillo autotaladrante de acero galvanizado. (material) | 6 | 0.028 | 0.17 |
| zinctitanio | m | Albardilla metálica, de chapa plegada de zinctitanio, con goterón, espesor 1 mm, desarrollo 700 mm y 7 pliegues, para cubrición de muros. (material) | 1 | 5.988 | 5.99 |
| mt22www010b | Ud | Cartucho de 290 ml de sellador adhesivo monocomponente, neutro, superelástico, a base de polímero MS, color gris, con resistencia a la intemperie y a los rayos UV y elongación hasta rotura 750%. (material) | 0.5 | 4.766 | 2.38 |
| mo020 | h | Oficial 1ª construcción. | 0.204 | 15 | 3.06 |
| mo113 | h | Peón ordinario construcción. | 0.306 | 12 | 3.67 |
| % | % | Medios Auxiliares | 2 % | 17.51 | 0.35 |
| %CI | % | Costes Indirectos | 1.5 % | 17.86 | 0.27 |
|  |  | Total |  |  | 18.13 |

| Medición | Uds. | Largo | Parcial |
|---|---|---|---|
| Cubierta de planta 1ª | 1 | 199.949 | 199.949 |
| cubierta de zona porche | 1 | 37.785 | 37.785 |
| gimasio | 1 | 47.689 | 47.689 |
| gimnasio | 1 | 14.809 | 14.809 |
| cubierta um | 1 | 20.477 | 20.477 |
| cubierta de techo de planta baja | 1 | 247.899 | 247.899 |
| patio de secretaría | 1 | 14.970 | 14.970 |
| patios de primaria | 1 | 3.448 | 3.448 |
|  | 1 | 4.095 | 4.095 |
| Total |  |  | 591.121 |

**HRX010** Ud Gárgola de acero inoxidable AISI 304, formada por placa en L de 100x100 mm, y tubo de salida de 45 mm de diámetro y 400 mm de longitud; colocación con masilla de silicona neutra; y sellado e impermeabilización de la junta perimetral con masilla de poliuretano, previa aplicación de la imprimación.
20 Ud × 96.64 = 1932.80

| Código | Ud | Descripción | Rendimiento | Precio | Importe |
|---|---|---|---|---|---|
| mt15sja100 | Ud | Cartucho de masilla de silicona neutra. (material) | 0.3 | 2.919 | 0.88 |
| mt15res080b | Ud | Gárgola de acero inoxidable AISI 304, formada por placa en L de 100x100 mm, y tubo de salida de 45 mm de diámetro y 400 mm de longitud. (material) | 1 | 89.745 | 89.75 |
| mt20wwa035 | Ud | Bote de imprimación para masillas (250 cm³). (material) | 0.016 | 4.821 | 0.08 |
| mt20wwa030 | Ud | Bote de masilla de poliuretano impermeable (310 cm³). (material) | 0.032 | 4.731 | 0.15 |
| mo020 | h | Oficial 1ª construcción. | 0.092 | 15 | 1.38 |
| mo113 | h | Peón ordinario construcción. | 0.092 | 12 | 1.10 |
| % | % | Medios Auxiliares | 2 % | 93.34 | 1.87 |
| %CI | % | Costes Indirectos | 1.5 % | 95.21 | 1.43 |
|  |  | Total |  |  | 96.64 |

**QUM011b** m Canalón exterior realizado con chapa plegada de acero galvanizado,soldado, de 2,5 mm de espesor, 120 cm de desarrollo y 4 pliegues, para cubierta inclinada, con una pendiente mayor del 10%. Incluso accesorios de fijación de las piezas a las placas y masilla de base neutra monocomponente, para sellado de juntas.
71.095 m × 16.64 = 1183.02

| Código | Ud | Descripción | Rendimiento | Precio | Importe |
|---|---|---|---|---|---|
| mt12www030aeQ | m | Chapa plegada de acero galvanizado, de 1,5 mm de espesor, 120 cm de desarrollo y 4 pliegues, para canalón interior. (material) | 1.07 | 6.362 | 6.81 |
| mt13ccg030d | Ud | Tornillo autorroscante de 6,5x130 mm de acero galvanizado, con arandela. | 8 | 0.321 | 2.57 |
| mt21vva011 | l | Masilla de base neutra monocomponente, para sellado de juntas; para aplicar con pistola. | 0.025 | 12.352 | 0.31 |
| mo051 | h | Ayudante instalador de muro cortina. | 0.327 | 13 | 4.25 |
| mo098 | h | Ayudante montador de cerramientos industriales. | 0.164 | 13 | 2.13 |
| % | % | Medios Auxiliares | 2 % | 16.07 | 0.32 |
| %CI | % | Costes Indirectos | 1.5 % | 16.39 | 0.25 |
|  |  | Total |  |  | 16.64 |

| Medición | Uds. | Largo | Parcial |
|---|---|---|---|
| gimnasio | 1 | 17.210 | 17.210 |
| Porche | 1 | 37.485 | 37.485 |
| Um | 1 | 16.400 | 16.400 |
| Total |  |  | 71.095 |

**QUM011** m Canalón interior realizado con chapa plegada de acero galvanizado prelacado, de 1,0 mm de espesor, 120 cm de desarrollo y 4 pliegues, para cubierta inclinada, con una pendiente mayor del 10%. Incluso accesorios de fijación de las piezas a las placas y masilla de base neutra monocomponente, para sellado de juntas.
17.21 m × 17.65 = 303.76

| Código | Ud | Descripción | Rendimiento | Precio | Importe |
|---|---|---|---|---|---|
| mt12www030bcQ | m | Chapa plegada de acero galvanizado prelacado, de 1 mm de espesor, 120 cm de desarrollo y 4 pliegues, para canalón interior. (material) | 1.07 | 7.278 | 7.79 |
| mt13ccg030d | Ud | Tornillo autorroscante de 6,5x130 mm de acero galvanizado, con arandela. | 8 | 0.321 | 2.57 |
| mt21vva011 | l | Masilla de base neutra monocomponente, para sellado de juntas; para aplicar con pistola. | 0.025 | 12.352 | 0.31 |
| mo051 | h | Ayudante instalador de muro cortina. | 0.327 | 13 | 4.25 |
| mo098 | h | Ayudante montador de cerramientos industriales. | 0.164 | 13 | 2.13 |
| % | % | Medios Auxiliares | 2 % | 17.05 | 0.34 |
| %CI | % | Costes Indirectos | 1.5 % | 17.39 | 0.26 |
|  |  | Total |  |  | 17.65 |

| Medición | Uds. | Largo | Parcial |
|---|---|---|---|
| gimnasio | 1 | 17.210 | 17.210 |
| Total |  |  | 17.21 |

**NAQ010b** m² Aislamiento térmico por el exterior de cubiertas inclinadas, formado por panel rígido de lana de roca volcánica Rockciel -E- 444 "ROCKWOOL", según UNE-EN 13162, no revestido, de 105 mm de espesor, resistencia térmica 2,84 m²K/W, conductividad térmica 0,037 W/(mK) fijado con el sistema Fixtop de anclaje mecánico, sobre soporte continuo de hormigón.
20.652 m² × 10.64 = 219.74

| Código | Ud | Descripción | Rendimiento | Precio | Importe |
|---|---|---|---|---|---|
| mt16lrw060b | m² | Panel rígido de lana de roca volcánica Rockciel -E- 444 "ROCKWOOL", según UNE-EN 13162, no revestido, de 105 mm de espesor, resistencia térmica 2,84 m²K/W, conductividad térmica 0,037 W/(mK), densidad 90 kg/m³, calor específico 840 J/kgK y factor de resistencia a la difusión del vapor de agua 1,3. (material) | 1.05 | 7.52 | 7.90 |
| mt16lrw061b | Ud | Fijación mecánica "ROCKWOOL", formada por tornillos de doble rosca de 25 mm de longitud, para paneles aislantes de lana de roca Rockciel -E- 444. (material) | 2 | 0.188 | 0.38 |
| mo054 | h | Oficial 1ª montador de aislamientos. | 0.071 | 15 | 1.07 |
| mo101 | h | Ayudante montador de aislamientos. | 0.071 | 13 | 0.92 |
| % | % | Medios Auxiliares | 2 % | 10.27 | 0.21 |
| %CI | % | Costes Indirectos | 1.5 % | 10.48 | 0.16 |
|  |  | Total |  |  | 10.64 |

| Medición | Uds. | Largo | Ancho | Parcial |
|---|---|---|---|---|
| gimnasio | 1 | 17.210 | 1.200 | 20.652 |
| Total |  |  |  | 20.652 |

**YCL120** Ud Línea de anclaje horizontal permanente, de cable de acero, con amortiguador de caídas, de 30 m de longitud, clase C, compuesta por 1 anclaje terminal de acero inoxidable AISI 316, acabado brillante; 1 anclaje terminal con amortiguador de acero inoxidable AISI 316, acabado brillante; 3 anclajes intermedios de acero inoxidable AISI 316, acabado brillante; cable flexible de acero inoxidable AISI 316, de 10 mm de diámetro, compuesto por 7 cordones de 19 hilos; 5 postes de acero inoxidable AISI 316, con placa de anclaje; tensor de caja abierta, con ojo en un extremo y horquilla en el extremo opuesto; conjunto de un sujetacables y un terminal manual; protector para cabo; placa de señalización y conjunto de dos precintos de seguridad. Incluso fijaciones para la sujeción de los componentes de la línea de anclaje al soporte.
7 Ud × 1172.84 = 8209.88

| Código | Ud | Descripción | Rendimiento | Precio | Importe |
|---|---|---|---|---|---|
| mt50spl010 | Ud | Anclaje terminal de acero inoxidable AISI 316, acabado brillante. (material) | 1 | 14.139 | 14.14 |
| mt50spl005 | Ud | Fijación compuesta por taco químico, arandela y tornillo de acero inoxidable de 12 mm de diámetro y 80 mm de longitud. (material) | 34 | 4.26 | 144.84 |
| mt50spl100 | Ud | Anclaje terminal con amortiguador, de acero inoxidable AISI 316, acabado brillante. (material) | 1 | 76.254 | 76.25 |
| mt50spl020 | Ud | Anclaje intermedio de acero inoxidable AISI 316, acabado brillante. (material) | 3 | 48.843 | 146.53 |
| mt50spl030 | m | Cable flexible de acero inoxidable AISI 316, de 10 mm de diámetro, compuesto por 7 cordones de 19 hilos, incluso prensado terminal con casquillo de cobre y guardacable en un extremo. (material) | 31.5 | 3.867 | 121.81 |
| mt50spl090 | Ud | Poste de acero inoxidable AISI 316, con placa de anclaje, acabado brillante, para fijación a paramento horizontal o vertical, o a elemento estructural. (material) | 5 | 93.196 | 465.98 |
| mt50spl040 | Ud | Tensor de caja abierta, con ojo en un extremo y horquilla en el extremo opuesto. (material) | 1 | 58.676 | 58.68 |
| mt50spl050 | Ud | Conjunto de un sujetacables y un terminal manual, de acero inoxidable. (material) | 1 | 22.298 | 22.30 |
| mt50spl080 | Ud | Protector para cabo, de PVC, color amarillo. (material) | 1 | 3.667 | 3.67 |
| mt50spl060 | Ud | Placa de señalización de la línea de anclaje. (material) | 1 | 11.121 | 11.12 |
| mt50spl070 | Ud | Conjunto de dos precintos de seguridad. (material) | 1 | 13.424 | 13.42 |
| mo119 | h | Oficial 1ª Seguridad y Salud. (mano de obra; 13/05/2019) | 1.64 | 15 | 24.60 |
| mo120 | h | Peón Seguridad y Salud. (mano de obra; 13/05/2019) | 2.459 | 12 | 29.51 |
| % | % | Medios Auxiliares | 2 % | 1132.85 | 22.66 |
| %CI | % | Costes Indirectos | 1.5 % | 1155.51 | 17.33 |
|  |  | Total |  |  | 1172.84 |

**QRF010** Ud Forrado de conductos de instalaciones en cubierta plana, mediante fábrica de bloque de hormigón para revestir, de 4 m² de sección y 1,5 m de altura.
5 Ud × 846.48 = 4232.40
Formación de fábrica de bloque de hormigón para revestir, de 4 m² de sección y 1,5 m de altura, recibida y enfoscada exteriormente con mortero de cemento, industrial, M-5, para forrado de conductos de instalaciones situados en cubierta plana. Incluso p/p de mermas y roturas, enjarjes y ejecución de encuentros y puntos singulares.Incluso tapa de Losa maciza de hormigón armado, horizontal, con altura libre de planta de hasta 3 m, canto 8 cm, realizada con hormigón HA-25/B/20/IIa fabricado en central, y vertido con bomba, y acero UNE-EN 10080 B 500 S, con una cuantía aproximada de 21 kg/m²; malla electrosoldada ME 20x20 Ø 10-10 B 500 T 6x2,20 UNE-EN 10080, como malla superior y malla electrosoldada ME 20x20 Ø 10-10 B 500 T 6x2,20 UNE-EN 10080, como malla inferior; con goterón, por encima de los conductos, Incluso aislamiento térmico por el exterior de fachadas, con sistema ETICS, compuesto por: panel de lana de roca volcánica, según UNE-EN 13162, de 120 mm de espesor, fijado al soporte con mortero, aplicado manualmente y fijaciones mecánicas con taco de expansión de polipropileno capa de regularización de mortero, aplicado manualmente, armado con malla de fibra de vidrio, antiálcalis, de 5x4 mm de luz de malla, de 0,6 mm de espesor y de 160 g/m² de masa superficial; capa de acabado de mortero acrílico color blanco, sobre imprimación acrílica. Incluso perfiles de arranque de aluminio, perfiles de cierre superior de aluminio, perfiles de esquina de PVC con malla, perfiles de cierre lateral de aluminio, masilla selladora monocomponente y cordón de espuma de polietileno expandido de celdas cerradas para sellado de juntas.todo ello iImpermeabilización de cornisa o alero con lámina de betún modificado con elastómero SBS, LBM(SBS)-50/G-FP dos láminas de 5kg/m2, con armadura de fieltro de poliéster reforzado y estabilizado de 150 g/m², con autoprotección mineral de color gris, tipo monocapa,encima del aislamiento de lana de roca de 150mm ,adherido con tacos y espigas. Totalmente terminado y rematado.

| Código | Ud | Descripción | Rendimiento | Precio | Importe |
|---|---|---|---|---|---|
| mt02bhg010a | Ud | Bloque hueco de hormigón, para revestir, color gris, 40x20x10 cm, resistencia normalizada R10 (10 N/mm²), piezas especiales: zunchos y medios. Según UNE-EN 771-3. (material) | 229 | 0.424 | 97.10 |
| mt08aaa010a | m³ | Agua. | 0.154 | 1.354 | 0.21 |
| mt09mif010ca | t | Mortero industrial para albañilería, de cemento, color gris, categoría M-5 (resistencia a compresión 5 N/mm²), suministrado en sacos, según UNE-EN 998-2. | 0.595 | 30.043 | 17.88 |
| EHL010b | m² | Losa maciza de hormigón armado, horizontal, con altura libre de planta de hasta 3 m, canto 8 cm, realizada con hormigón HA-25/B/20/IIa fabricado en central, y vertido con bomba, y acero UNE-EN 10080 B 500 S, con una cuantía aproximada de 21 kg/m²; malla electrosoldada ME 20x20 Ø 10-10 B 500 T 6x2,20 UNE-EN 10080, como malla superior y malla electrosoldada ME 20x20 Ø 10-10 B 500 T 6x2,20 UNE-EN 10080, como malla inferior; montaje y desmontaje de sistema de encofrado continuo, con acabado visto con textura lisa, formado por: superficie encofrante de tableros de madera tratada, reforzados con varillas y perfiles, forrados con tablero aglomerado hidrófugo, de un solo uso con una de sus caras plastificada, amortizables en 25 usos; estructura soporte horizontal de sopandas metálicas y accesorios de montaje, amortizables en 150 usos y estructura soporte vertical de puntales metálicos, amortizables en 150 usos. Incluso nervios y zunchos perimetrales de planta y huecos, alambre de atar, separadores, aplicación de líquido desencofrante y agente filmógeno para el curado de hormigones y morteros. | 0.35 | 60.04 | 21.01 |
| NAS002 | m² | Aislamiento térmico por el exterior de fachadas, con sistema ETICS, compuesto por: panel de lana de roca volcánica, según UNE-EN 13162, de 120 mm de espesor, fijado al soporte con mortero, aplicado manualmente y fijaciones mecánicas con taco de expansión de polipropileno capa de regularización de mortero, aplicado manualmente, armado con malla de fibra de vidrio, antiálcalis, de 5x4 mm de luz de malla, de 0,6 mm de espesor y de 160 g/m² de masa superficial; capa de acabado de mortero acrílico color blanco, sobre imprimación acrílica. Incluso perfiles de arranque de aluminio, perfiles de cierre superior de aluminio, perfiles de esquina de PVC con malla, perfiles de cierre lateral de aluminio, masilla selladora monocomponente y cordón de espuma de polietileno expandido de celdas cerradas para sellado de juntas. | 4 | 92.74 | 370.96 |
| NIF021b | m² | Impermeabilización de cornisa o alero con lámina de betún modificado con elastómero SBS, LBM(SBS)-50/G-FP, con armadura de fieltro de poliéster reforzado y estabilizado de 150 g/m², con autoprotección mineral de color gris, tipo monocapa, totalmente adherida al soporte con soplete, previa imprimación con emulsión asfáltica aniónica con cargas tipo EB y resolución de encuentros con paramentos verticales mediante colocación de perfil de chapa de acero galvanizado, banda de refuerzo y banda de terminación. Incluso masilla de poliuretano para el sellado del espacio entre el perfil metálico y el paramento. | 15 | 15.53 | 232.95 |
| mo020 | h | Oficial 1ª construcción. | 2.711 | 15 | 40.67 |
| mo077 | h | Ayudante construcción. | 2.834 | 13 | 36.84 |
| % | % | Medios Auxiliares | 2 % | 817.62 | 16.35 |
| %CI | % | Costes Indirectos | 1.5 % | 833.97 | 12.51 |
|  |  | Total |  |  | 846.48 |

**QAF020** m Encuentro de cubierta plana no transitable, no ventilada, con grava, tipo invertida con paramento vertical; mediante la colocación de perfil de chapa de acero galvanizado, espesor 0,8 mm, desarrollo 300 mm, y 2 pliegues, para remate y protección de la impermeabilización formada por: banda de refuerzo de 50 cm de anchura, realizada a partir de lámina de betún modificado con elastómero SBS, LBM(SBS)-40-FP, con armadura de fieltro de poliéster no tejido de 160 g/m², de superficie no protegida, totalmente adherida al soporte con soplete, previa imprimación con emulsión asfáltica aniónica con cargas tipo EB. Remate con banda de terminación de 50 cm de desarrollo con lámina de betún modificado con elastómero SBS, LBM(SBS)-50/G-FP, con armadura de fieltro de poliéster reforzado y estabilizado de 150 g/m², con autoprotección mineral de color gris. Incluso cordón de sellado aplicado entre el perfil metálico y el paramento.
805.621 m × 16.01 = 12897.99

| Código | Ud | Descripción | Rendimiento | Precio | Importe |
|---|---|---|---|---|---|
| mt14iea020c | kg | Emulsión asfáltica aniónica con cargas tipo EB, según UNE 104231. | 0.15 | 1.241 | 0.19 |
| mt14lba010g | m² | Lámina de betún modificado con elastómero SBS, LBM(SBS)-40-FP, de 3,5 mm de espesor, masa nominal 4 kg/m², con armadura de fieltro de poliéster no tejido de 160 g/m², de superficie no protegida. Según UNE-EN 13707. | 0.525 | 5.743 | 3.02 |
| mt14lga010ea | m² | Lámina de betún modificado con elastómero SBS, LBM(SBS)-50/G-FP, de 3,5 mm de espesor, masa nominal 5 kg/m², con armadura de fieltro de poliéster reforzado y estabilizado de 150 g/m², con autoprotección mineral de color gris. Según UNE-EN 13707. | 0.5 | 5.19 | 2.60 |
| mt15acc020c | m | Perfil de chapa de acero galvanizado, espesor 0,8 mm, desarrollo 300 mm, y 2 pliegues. | 1 | 1.363 | 1.36 |
| mt15sja020a | Ud | Cartucho de masilla de poliuretano, de 310 cm³. | 0.17 | 6.317 | 1.07 |
| mo029 | h | Oficial 1ª aplicador de láminas impermeabilizantes. | 0.168 | 15 | 2.52 |
| mo067 | h | Ayudante aplicador de láminas impermeabilizantes. | 0.168 | 13 | 2.18 |
| mo020 | h | Oficial 1ª construcción. | 0.093 | 15 | 1.40 |
| mo113 | h | Peón ordinario construcción. | 0.093 | 12 | 1.12 |
| % | % | Medios Auxiliares | 2 % | 15.46 | 0.31 |
| %CI | % | Costes Indirectos | 1.5 % | 15.77 | 0.24 |
|  |  | Total |  |  | 16.01 |

| Medición | Uds. | Largo | Parcial |
|---|---|---|---|
| Cubierta de planta 1ª | 1 | 199.949 | 199.949 |
| cubierta de zona porche | 1 | 37.785 | 37.785 |
| gimasio | 1 | 47.689 | 47.689 |
| gimnasio | 1 | 14.809 | 14.809 |
| cubierta um | 1 | 20.477 | 20.477 |
| cubierta de techo de planta baja | 1 | 247.899 | 247.899 |
| patio de secretaría | 1 | 14.970 | 14.970 |
| patios de primaria | 1 | 3.448 | 3.448 |
|  | 1 | 4.095 | 4.095 |
| Subtotal |  |  | 591.121 |
| lucernariios | 7 | 6.000 | 42.000 |
|  | 15 | 9.000 | 135.000 |
|  | 5 | 7.500 | 37.500 |
| Subtotal |  |  | 214.500 |
| Subtotal acumulado |  |  | 805.621 |
| Total |  |  | 805.621 |

**QAF030** Ud Encuentro de cubierta plana no transitable, no ventilada, con grava, tipo convencional con sumidero de salida vertical, realizando un rebaje en el soporte alrededor del sumidero, en el que se recibirá la impermeabilización formada por: pieza de refuerzo de lámina de betún modificado con elastómero SBS, LBM(SBS)-40-FP, con armadura de fieltro de poliéster no tejido de 160 g/m², de superficie no protegida, totalmente adherida al soporte con soplete, previa imprimación con emulsión asfáltica aniónica con cargas tipo EB, y colocación de sumidero de caucho EPDM, de salida vertical, de 110 mm de diámetro, con rejilla alta de polietileno, íntegramente adherido a la pieza de refuerzo anterior con soplete.
36 Ud × 43.71 = 1573.56

| Código | Ud | Descripción | Rendimiento | Precio | Importe |
|---|---|---|---|---|---|
| mt14iea020c | kg | Emulsión asfáltica aniónica con cargas tipo EB, según UNE 104231. | 0.3 | 1.241 | 0.37 |
| mt14lba010g | m² | Lámina de betún modificado con elastómero SBS, LBM(SBS)-40-FP, de 3,5 mm de espesor, masa nominal 4 kg/m², con armadura de fieltro de poliéster no tejido de 160 g/m², de superficie no protegida. Según UNE-EN 13707. | 1.05 | 5.743 | 6.03 |
| mt15acc050id | Ud | Sumidero de caucho EPDM, de salida vertical, de 110 mm de diámetro, con rejilla alta de polietileno. (material) | 1 | 22.822 | 22.82 |
| mo029 | h | Oficial 1ª aplicador de láminas impermeabilizantes. | 0.299 | 15 | 4.49 |
| mo067 | h | Ayudante aplicador de láminas impermeabilizantes. | 0.299 | 13 | 3.89 |
| mo008 | h | Oficial 1ª fontanero. | 0.308 | 15 | 4.62 |
| % | % | Medios Auxiliares | 2 % | 42.22 | 0.84 |
| %CI | % | Costes Indirectos | 1.5 % | 43.06 | 0.65 |
|  |  | Total |  |  | 43.71 |

**QVR010** m Remate de borde lateral de cubierta plana "ZINCO",o equivalente mediante perfil angular de acero inoxidable AISI 304, modelo TRP 140 "ZINCO", de 140 mm de altura, con perforaciones en el ala horizontal y ranuras en el ala vertical para permitir el paso del agua procedente de la cubierta; fijado mecánicamente al soporte estructural de la cubierta.
1149.614 m × 5.32 = 6115.95
Remate de borde lateral de cubierta plana "ZINCO",o equivalente, mediante perfil angular de acero inoxidable AISI 304, modelo TRP 140 "ZINCO", de 140 mm de altura, con perforaciones en el ala horizontal y ranuras en el ala vertical para permitir el paso del agua procedente de la cubierta; fijado mecánicamente al soporte estructural de la cubierta.

| Código | Ud | Descripción | Rendimiento | Precio | Importe |
|---|---|---|---|---|---|
| mt14lbz130a | m | Perfil angular de acero inoxidable AISI 304, modelo TRP 140 "ZINCO",o equivalente de 140 mm de altura, con perforaciones en el ala horizontal y ranuras en el ala vertical para permitir el paso del agua procedente de la cubierta, suministrado en barras de 3 m de longitud; incluso tornillos de fijación. (material) | 1 | 5.076 | 5.08 |
| mo020 | h | Oficial 1ª construcción. | 0.002 | 15 | 0.03 |
| mo077 | h | Ayudante construcción. | 0.002 | 13 | 0.03 |
| % | % | Medios Auxiliares | 2 % | 5.14 | 0.10 |
| %CI | % | Costes Indirectos | 1.5 % | 5.24 | 0.08 |
|  |  | Total |  |  | 5.32 |

| Medición | Uds. | Largo | Parcial |
|---|---|---|---|
| 2 | 11 | 15.464 | 170.104 |
|  | 15 | 26.448 | 396.720 |
|  | 10 | 9.565 | 95.650 |
|  | 20 | 22.964 | 459.280 |
|  | 7 | 3.980 | 27.860 |
| Total |  |  | 1149.614 |

## F Fachadas y particiones
Importe: 400224.46

### FA Fachada ventilada
Importe: 18604.94

**FAL010** m² Sistema "ROCKPANEL" O EQUIVALENTE a elegir por la DF, de revestimiento para fachada ventilada, de 0,8 cm de espesor, formado por placa de lana mineral comprimida, Rockpanel Woods "ROCKPANEL", de 1200 mm de altura, 3050 mm de longitud y 8 mm de espesor, imitación madera de roble estrías, acabado Durable, con subestructura soporte de aluminio, compuesta de perfiles verticales en T y en L, y ménsulas para retención de los perfiles sujetas mediante anclajes y tornillería. (08/07/2019)
156.792 m² × 118.66 = 18604.94
Sistema de fachada ventilada REDAir ,O EQUIVALENTE a elegir por la DF, compuesta por: acabado de fachada de lana de roca de densidad 1.050Kg/m3 de la gama Woods de ROCKPANEL en formato de 3.050x1.200x8 m liso; el panel se fijará sobre perfiles verticales mediante clavos roscados ROCKPANEL en acero inoxidable,2,7/2,9x32mm con la cabeza de Ø 6mm recubierta con el color RAL correspondiente según DITE-07/0141. Los montantes verticales serán de aluminio de 80x60mm, longitud máx. 3000mm. Se colocará una cinta de estanqueidad de PVC de 100mm, color negro, sobre el aluminio, y que sobresaldrá por ambos lados del perfil. Los perfiles se atornillarán a las ménsulas "L" , recomendable con rotura de puente térmico, acero galvanizado Z 350-Ep. 25/10e. Dimensiones de la ménsula 60x50x130mm. para fijar los montantes de aluminio y las ménsulas se utilizarán 2 tornillos diferentes, el primer tornillo será de acero satinado de 7x50mm TH13 y se fijará a la perforación central (8x50mm) y el segundo tornillo será de acero satinado 5x40mm VBU y se fijarán 2 tornillos a las perforaciones laterales (diámetro 5,2mm). Los tornillos tendrán resistencia a corrosión > 30 ciclos Kesternich. Fijación ménsula a soporte hueco mediante fijación química Chimfort Green, ETANCO, compuesto por: adhesivo químico, tamizador plástico y varilla roscada de acero inox. Fijación de acero Inox, 160mm longitud y 8mm Ø. Para soportes huecos (Atención:Comprobar soporte para la elección del anclaje óptimo). Como aislamiento de fachada se utilizará de lana de roca Ventirock Duo de ROCKWOOL, de doble densidad, de 80 mm de espesor, resistencia térmica 2,35 (m²K)/W, densidad capa superior 100 kg/m3, densidad capa inferior 40 kg/m3, conductividad térmica 0,034 W/(mK), y Euroclase A1 de reacción al fuego. Los contornos de las ventanas también se protegerán con aislamiento de lana de roca Ventirock Contorno de ROCKWOOL, monodensidad, de 30 mm de espesor, resistencia térmica 0,85 (m²K)/W, densidad 70 kg/m3, conductividad térmica 0,034 W/(mK), y Euroclase A1 de reacción al fuego. Ambos paneles de lana de roca se fijarán al muro base mediante espigas plásticas, ancladas por golpeo. Las fijaciones deben ser adecuadas para el soporte en referencia a las categorías de uso que figuran en el ETAG 0014. 100mm de longitud como mínimo y con un diámetro de cabeza de 90mm. Se utilizará 1 fijación por panel. El sistema se completará con remates de arranque antiroedores, de coronación de fachada y de encuentros a ventanas.Replanteo y fijación de las ménsulas en el soporte correctamente alineadas. Colocación a presión del panel de lana de roca Ventirock Duo, atravesando las ménsulas, sobre el soporte hasta que se adapte al mismo, los paneles se colocarán sin dejar juntas entre ellos para evitar puentes térmicos, se colocarán a tresbolillo de arriba debajo de la fachada y la cara menos densa se coloca contra el soporte para adaptarse a sus irregularidades. Los paneles se pueden colocar en posición vertical u horizontal. Colocación de las fijaciones mecánicas sobre el panel de lana de roca. Con una fijación por panel es suficiente. Anclaje de los perfiles verticales, mediante tornillos, a las ménsulas. Protección de la perfilería de madera mediante cinta de estanqueidad. Fijación de ROCKPANEL sobre los perfiles verticales mediante clavos ROCKPANEL. Retirar el film de protección de los paneles.Se medirá la superficie realmente ejecutada según especificaciones de Proyecto, sin duplicar esquinas ni encuentros, deduciendo todos los huecos.Similar o equivalente a elegir por la DF.Incluidos todos los medios auxiliares necesarios para su montaje en obra(andamios, etc).

| Código | Ud | Descripción | Rendimiento | Precio | Importe |
|---|---|---|---|---|---|
| mt12plr010rbg3a | m² | Placa de lana mineral comprimida, Rockpanel Woods "ROCKPANEL", de 1200 mm de altura, 3050 mm de longitud y 8 mm de espesor, imitación madera de roble estrías, acabado Durable. Y aislamiento de fachada se utilizará de lana de roca Ventirock Duo de ROCKWOOL, de doble densidad, de 80 mm de espesor, resistencia térmica 2,35 (m²K)/W, densidad capa superior 100 kg/m3, densidad capa inferior 40 kg/m3, conductividad térmica 0,034 W/(mK), y Euroclase A1 de reacción al fuego. Los contornos de las ventanas también se protegerán con aislamiento de lana de roca Ventirock Contorno de ROCKWOOL, monodensidad, de 30 mm de espesor, resistencia térmica 0,85 (m²K)/W, densidad 70 kg/m3, conductividad térmica 0,034 W/(mK), y Euroclase A1 de reacción al fuego. Ambos paneles de lana de roca se fijarán al muro base mediante espigas plásticas, ancladas por golpeo. Las fijaciones deben ser adecuadas para el soporte en referencia a las categorías de uso que figuran en el ETAG 0014. 100mm de longitud como mínimo y con un diámetro de cabeza de 90mm. Se utilizará 1 fijación por panel.Incluso remates y arranques del sistema. (material; 08/07/2019) | 1.05 | 80.809 | 84.85 |
| mt12plr015 | m² | Subestructura soporte de aluminio, sistema "ROCKPANEL", compuesta de perfiles verticales en T y en L, y ménsulas para retención de los perfiles sujetas mediante anclajes y tornillería, incluso remaches para fijación de las placas. (material; 08/07/2019) | 1 | 17.665 | 17.67 |
| mo052 | h | Oficial 1ª montador de sistemas de fachadas prefabricadas. (mano de obra; 03/05/2019) | 0.392 | 15 | 5.88 |
| mo099 | h | Ayudante montador de sistemas de fachadas prefabricadas. (mano de obra; 03/05/2019) | 0.392 | 13 | 5.10 |
| % | % | Medios Auxiliares | 3 % | 113.50 | 3.41 |
| %CI | % | Costes Indirectos | 1.5 % | 116.91 | 1.75 |
|  |  | Total |  |  | 118.66 |

| Medición | Uds. | Largo | Ancho | Alto | Parcial |
|---|---|---|---|---|---|
| Entrada ppal | 1 | 34.131 |  |  | 34.131 |
| Porche de gimnasio | 1 | 29.722 |  |  | 29.722 |
|  | 1 | 15.785 |  |  | 15.785 |
|  | 1 | 2.632 |  |  | 2.632 |
| Patios planta 1ª | 1 | 7.102 |  |  | 7.102 |
|  | 1 | 5.329 |  |  | 5.329 |
| Alzado Norte Usos múltiples | 1 | 75.440 |  |  | 75.440 |
|  | 1 | -45.286 |  |  | -45.286 |
| laterales | 2 |  | 1.880 | 4.600 | 17.296 |
| Interior | 1 |  | 0.400 | 36.602 | 14.641 |
| Total |  |  |  |  | 156.792 |

### FF Fábrica no estructural
Importe: 61161.82

**hexarm** m² Hoja exterior de cerramiento de fachada, de 12 cm de espesor de fábrica, de ladrillo de hormigón perforado acústico, para revestir, 25x12x9,5 cm, recibida con mortero de cemento industrial, color gris, con aditivo hidrófugo, M-7,5, suministrado a granel; revestimiento de los frentes de forjado con piezas cerámicas, colocadas con mortero de alta adherencia, formación de dinteles mediante perfil laminado simple.
1478.044 m² × 36.23 = 53549.53
Ejecución de hoja exterior de 12 cm de espesor de fábrica, en cerramiento de fachada, de ladrillo de hormigón perforado acústico, para revestir, 25x12x9,5 cm, recibida con mortero de cemento industrial, color gris, con aditivo hidrófugo, M-7,5, suministrado a granel, y reforzada con armadura de tendel prefabricada de acero galvanizado en caliente con recubrimiento de resina epoxi, de 3,7 mm de diámetro y de 75 mm de anchura, colocada en hiladas cada 50 cm aproximadamente y como mínimo en arranque de la fábrica sobre forjado, bajo vierteaguas y sobre cargadero de huecos, con una cuantía de 2,58 m/m²; revestimiento de los frentes de forjado con ladrillos cortados, colocados con mortero de alta adherencia; y formación de dinteles mediante ladrillos a sardinel sobre cargadero de perfil laminado simple. Incluso elementos de anclaje de acero inoxidable AISI 304 con doble libertad de movimiento, para fijación de la fábrica a la estructura, llaves de atado de acero inoxidable AISI 304, con funda de plástico para conectar hojas de fábrica en juntas verticales de movimiento y anclajes mecánicos de expansión con tacos de expansión M6 y tornillos, para fijación de los elementos de sustentación y anclaje a la estructura.Incluidos todos los medios auxiliares necesarios para su montaje en obra(andamios, etc).

| Código | Ud | Descripción | Rendimiento | Precio | Importe |
|---|---|---|---|---|---|
| mt04lpw020a | Ud | Ladrillo de hormigón perforado acústico, para revestir, 25x12x9,5 cm, con un aislamiento a ruido aéreo de 50 dB(A). (material) | 38.85 | 0.161 | 6.25 |
| mt08aaa010a | m³ | Agua. | 0.006 | 1.354 | 0.01 |
| mt09mif010jb | t | Mortero industrial para albañilería, de cemento, color gris, con aditivo hidrófugo, categoría M-7,5 (resistencia a compresión 7,5 N/mm²), suministrado a granel, según UNE-EN 998-2. (material) | 0.034 | 31.96 | 1.09 |
| mt07aaa025a500 | Ud | Repercusión, por m² de hoja exterior de fábrica, de elementos de anclaje de acero inoxidable AISI 304 con doble libertad de movimiento, para fijación de la fábrica a la estructura, llaves de atado de acero inoxidable AISI 304, con funda de plástico para conectar hojas de fábrica en juntas verticales de movimiento y anclajes mecánicos de expansión con tacos de expansión M6 y tornillos, para fijación de los elementos de sustentación y anclaje a la estructura. (material) | 1 | 4.7 | 4.70 |
| mt07aag010ebe | m | Armadura de tendel prefabricada de acero galvanizado en caliente con recubrimiento de resina epoxi de 3,7 mm de diámetro y 75 mm de anchura, con dispositivos de separación, geometría diseñada para permitir el solape y sistema de autocontrol del operario (SAO). Según UNE-EN 845-3. (material) | 2.58 | 2.153 | 5.55 |
| mt07ala010dea | kg | Acero laminado UNE-EN 10025 S275JR, en perfiles laminados en caliente, piezas simples, para aplicaciones estructurales, acabado con imprimación antioxidante. Trabajado y montado en taller,colocada en obra. (material) | 2.4 | 0.923 | 2.22 |
| mt07ala011j | kg | Pletina de acero laminado UNE-EN 10025 S275JR, para aplicaciones estructurales,acabado con imprimación antioxidante. Trabajada y montada en taller, colocada en obra. (material) | 0.25 | 0.923 | 0.23 |
| mt02bhg012a | Ud | Plaqueta de hormigón gris, 20x17x4 cm, para revestir. (material) | 5 | 0.273 | 1.37 |
| mq06mms010 | h | Mezclador continuo con silo, para mortero industrial en seco, suministrado a granel. (maquinaria) | 0.123 | 3 | 0.37 |
| mo021 | h | Oficial 1ª construcción en trabajos de albañilería. (mano de obra; 27/04/2019) | 0.593 | 15 | 8.90 |
| mo114 | h | Peón ordinario construcción en trabajos de albañilería. (mano de obra; 27/04/2019) | 0.33 | 12 | 3.96 |
| % | % | Medios Auxiliares | 3 % | 34.65 | 1.04 |
| %CI | % | Costes Indirectos | 1.5 % | 35.69 | 0.54 |
|  |  | Total |  |  | 36.23 |

| Medición | Uds. | Largo | Alto | Parcial |
|---|---|---|---|---|
| Planta baja zona Cocina , cuarto d basuras exterior | 1 | 9.069 | 3.800 | 34.462 |
| Deducir puerta | 1 | -1.154 | 2.800 | -3.231 |
| Subtotal |  |  |  | 31.231 |
| PLANTA BAJ A |  |  |  |  |
| Modulo 1 | 1 | 72.236 | 3.800 | 274.497 |
| Mod 1 | -1 | 4.043 | 3.800 | -15.363 |
|  | -1 | 2.758 | 3.800 | -10.480 |
|  | -1 | -0.961 | 2.650 | 2.547 |
| Deducir Huecos | 1 | -5.788 | 2.650 | -15.338 |
|  | 1 | -1.711 | 2.650 | -4.534 |
|  | 1 | -6.857 | 2.650 | -18.171 |
|  | 1 | -6.818 | 2.650 | -18.068 |
|  | 1 | -1.385 | 2.650 | -3.670 |
|  | 1 | -6.580 | 2.650 | -17.437 |
|  | 1 | -1.903 | 2.650 | -5.043 |
| MODULO 2 .a13-a16 | 1 | 36.350 | 2.650 | 96.328 |
|  | -1 | 3.250 | 2.650 | -8.613 |
|  | -1 | 3.200 | 2.650 | -8.480 |
|  | -1 | 3.250 | 2.650 | -8.613 |
|  | -1 | 3.200 | 2.650 | -8.480 |
|  | -1 | 3.200 | 2.650 | -8.480 |
|  | -1 | 3.250 | 2.650 | -8.613 |
|  | -1 | 3.200 | 2.650 | -8.480 |
|  | -1 | 3.100 | 2.650 | -8.215 |
| Zona de profesores | 1 | 33.726 | 3.800 | 128.159 |
|  | 1 | -1.500 | 2.650 | -3.975 |
|  | 1 | -3.400 | 2.650 | -9.010 |
|  | 1 | -3.400 | 2.650 | -9.010 |
|  | 1 | -2.700 | 2.650 | -7.155 |
|  | 1 | -2.450 | 2.650 | -6.493 |
|  | 1 | -2.500 | 2.650 | -6.625 |
|  | 1 | -2.400 | 2.650 | -6.360 |
|  | 1 | -2.400 | 2.650 | -6.360 |
|  | 1 | -2.300 | 2.650 | -6.095 |
| Entrada ppal | 1 | 4.450 | 2.650 | 11.793 |
|  | 1 | 4.800 | 2.650 | 12.720 |
| Entrada hacia comedor | 1 | 7.527 | 3.800 | 28.603 |
|  | 1 | 5.073 | 3.800 | 19.277 |
| biblioteca | 1 | 15.734 | 3.800 | 59.789 |
| Entrada Infantil | 1 | 6.559 | 3.800 | 24.924 |
|  | 1 | 3.669 | 3.800 | 13.942 |
| Deducir Huecosve14 | -1 | 43.367 |  | -43.367 |
| pe13 | -1 | 21.339 |  | -21.339 |
|  | -1 | 14.453 |  | -14.453 |
| pe14 | -1 | 19.098 |  | -19.098 |
|  | -1 | 11.082 |  | -11.082 |
| MODULO 3, COMEDOR | 1 | 31.368 | 2.650 | 83.125 |
|  | 1 | -20.127 | 2.650 | -53.337 |
| MODULO 4 , B1,1-B1.4 | 1 | 44.331 | 3.800 | 168.458 |
| AULAS | 8 | -3.462 | 1.900 | -52.622 |
| PUERTA CV | 1 | -3.201 | 2.650 | -8.483 |
| PROF | 1 | -2.357 | 2.650 | -6.246 |
| Alzado Norte | 1 | 39.242 | 3.800 | 149.120 |
|  | 1 | 2.565 | 3.800 | 9.747 |
| b42 | 1 | -3.565 | 1.900 | -6.774 |
| b41 | 1 | -3.545 | 1.900 | -6.736 |
| usos multiples | 1 | -15.360 | 2.950 | -45.312 |
| abastecimiento | 1 | -1.087 | 2.650 | -2.881 |
| Nombre medición | 1 | 11.728 | 3.800 | 44.566 |
|  | 1 | -1.700 | 2.650 | -4.505 |
| MODULO 5 | 1 | 45.810 | 7.830 | 358.692 |
|  | 1 | -3.728 | 2.650 | -9.879 |
|  | 1 | -3.807 | 2.650 | -10.089 |
|  | 1 | -3.709 | 2.650 | -9.829 |
|  | -1 | 10.120 | 1.150 | -11.638 |
| PLANTA 1ª |  |  |  |  |
| Modulo 4 |  |  |  |  |
| Perimetro de B21-D3.2 | 1 | 168.072 | 3.800 | 638.674 |
| b2.1 | 1 | -2.300 | 1.900 | -4.370 |
|  | 1 | -4.745 | 1.900 | -9.016 |
| pasillo | 1 | -3.184 | 2.500 | -7.960 |
| B2.2 | 10 | -3.555 | 1.900 | -67.545 |
| b3.3 | 1 | -3.956 | 1.900 | -7.516 |
|  | 1 | -3.618 | 1.900 | -6.874 |
|  | 1 | -3.618 | 1.900 | -6.874 |
|  | 1 | -3.600 | 1.900 | -6.840 |
| gimnasio | 1 | -1.766 | 1.150 | -2.031 |
|  | 1 | -1.777 | 1.150 | -2.044 |
|  | 1 | -3.794 | 1.150 | -4.363 |
|  | 1 | -3.677 | 1.150 | -4.229 |
|  | 1 | -3.427 | 2.450 | -8.396 |
| escalera | 1 | -4.532 | 1.900 | -8.611 |
| b44 | 1 | -3.589 | 1.900 | -6.819 |
| b4.3 | 1 | -3.589 | 1.900 | -6.819 |
| b6 | 1 | -3.569 | 1.900 | -6.781 |
|  | 1 | -3.584 | 1.900 | -6.810 |
| b7 | 1 | -3.590 | 1.900 | -6.821 |
|  | 1 | -3.571 | 1.900 | -6.785 |
| Perimetro desde escalera hasta B2.1 | 1 | 30.777 | 3.800 | 116.953 |
| escalera | 1 | -5.387 | 2.450 | -13.198 |
| b5 | 1 | -6.123 | 2.450 | -15.001 |
| pasillo | 1 | -1.864 | 2.450 | -4.567 |
| Subtotal |  |  |  | 1446.813 |
| Total |  |  |  | 1478.044 |

**FFR030** m² Hoja interior de cerramiento de fachada de 12 cm de espesor, de fábrica de ladrillo de hormigón perforado acústico, para revestir, 25x12x9,5 cm, recibida con mortero de cemento industrial, color gris, con aditivo hidrófugo, M-7,5, suministrado a granel; formación de dinteles mediante vigueta prefabricada T-18, revestida con plaquetas de hormigón, colocadas con mortero de alta adherencia.
375.73 m² × 20.26 = 7612.29
Ejecución de hoja interior de cerramiento de fachada de 12 cm de espesor, de fábrica de ladrillo de hormigón perforado acústico, para revestir, 25x12x9,5 cm, recibida con mortero de cemento industrial, color gris, con aditivo hidrófugo, M-7,5, suministrado a granel. Incluso replanteo, nivelación y aplomado, mermas y roturas, enjarjes, formación de dinteles mediante vigueta prefabricada T-18, revestida con plaquetas de hormigón, colocadas con mortero de alta adherencia, jambas y mochetas, cajeado en el perímetro de los huecos, ejecución de encuentros y puntos singulares y limpieza..Incluidos todos los medios auxiliares necesarios para su montaje en obra(andamios, etc).

| Código | Ud | Descripción | Rendimiento | Precio | Importe |
|---|---|---|---|---|---|
| mt04lpw020a | Ud | Ladrillo de hormigón perforado acústico, para revestir, 25x12x9,5 cm, con un aislamiento a ruido aéreo de 50 dB(A). | 38.85 | 0.161 | 6.25 |
| mt08aaa010a | m³ | Agua. | 0.006 | 1.354 | 0.01 |
| mt09mif010jb | t | Mortero industrial para albañilería, de cemento, color gris, con aditivo hidrófugo, categoría M-7,5 (resistencia a compresión 7,5 N/mm²), suministrado a granel, según UNE-EN 998-2. | 0.034 | 31.96 | 1.09 |
| mt07vau010a | m | Vigueta pretensada, T-18, con una longitud media menor de 4 m, según UNE-EN 15037-1. (material) | 0.18 | 4.324 | 0.78 |
| mt02bhg012a | Ud | Plaqueta de hormigón gris, 20x17x4 cm, para revestir. | 1.5 | 0.273 | 0.41 |
| mq06mms010 | h | Mezclador continuo con silo, para mortero industrial en seco, suministrado a granel. | 0.123 | 3 | 0.37 |
| mo021 | h | Oficial 1ª construcción en trabajos de albañilería. | 0.479 | 15 | 7.19 |
| mo114 | h | Peón ordinario construcción en trabajos de albañilería. | 0.273 | 12 | 3.28 |
| % | % | Medios Auxiliares | 3 % | 19.38 | 0.58 |
| %CI | % | Costes Indirectos | 1.5 % | 19.96 | 0.30 |
|  |  | Total |  |  | 20.26 |

| Medición | Uds. | Largo | Alto | Parcial |
|---|---|---|---|---|
| Planta baja zona de instalaciones , trasdosado | 1 | 42.431 | 3.600 | 152.752 |
| CCalderas | 1 | -1.635 | 2.800 | -4.578 |
|  | 1 | -1.635 | 2.800 | -4.578 |
| gpci | 1 | -1.087 | 2.800 | -3.044 |
| D1.1 Almacen | 1 | -1.629 | 2.800 | -4.561 |
| Entrada | 1 | -1.492 | 2.800 | -4.178 |
| Cocina | 1 | -5.828 | 2.800 | -16.318 |
| Distribución |  |  |  |  |
| = A fachada | 1 | 5.559 | 3.800 | 21.124 |
|  | 1 | 5.559 | 3.800 | 21.124 |
|  | 1 | 2.120 | 3.800 | 8.056 |
|  | 1 | 4.981 | 3.800 | 18.928 |
|  | 1 | 17.425 | 3.800 | 66.215 |
|  | 1 | 3.190 | 3.800 | 12.122 |
|  | 1 | 3.330 | 3.800 | 12.654 |
| Perpendiculares | 1 | 0.700 | 3.800 | 2.660 |
|  | 1 | 0.861 | 3.800 | 3.272 |
|  | 1 | 2.911 | 3.800 | 11.062 |
|  | 1 | 1.953 | 3.800 | 7.421 |
|  | 1 | 6.241 | 3.800 | 23.716 |
|  | 1 | 6.264 | 3.800 | 23.803 |
|  | 1 | 9.120 | 3.800 | 34.656 |
|  | 1 | 2.963 | 3.800 | 11.259 |
|  | 1 | 2.470 | 3.800 | 9.386 |
| Deducir puertas | 1 | -1.151 | 2.200 | -2.532 |
|  | 1 | -1.051 | 2.200 | -2.312 |
|  | 1 | -1.400 | 2.200 | -3.080 |
|  | 1 | -1.400 | 2.200 | -3.080 |
|  | 1 | -1.350 | 2.200 | -2.970 |
|  | 1 | -1.050 | 2.200 | -2.310 |
|  | 1 | -1.000 | 2.200 | -2.200 |
|  | 1 | -0.950 | 2.000 | -1.900 |
| Pasaplatos | 1 | -5.699 | 1.200 | -6.839 |
| Total |  |  |  | 375.73 |

### FC Dinteles, cargaderos y cajones de persiana
Importe: 38187.71

**FCA040** m Dintel metálico de chapa de acero S275JR de 2,5 mm de espesor, de 350 mm de anchura, acabado galvanizado y lacado con pintura de poliéster para exteriores, colocado sobre las jambas del hueco.
456.475 m × 42.3 = 19308.89
Dintel metálico de chapa de acero S275JR de 2,5 mm de espesor, de 350 mm de anchura MINIMO ,plegaga con un perfil en L de 50x50 soldado en la cara superior , tirantes dobles de cuelgue cada 40cm de pletina de 50x5 , incluso escuadras, tornillos de fijación, y jabalcones si fuese necesario, según indicaciones de la Df, para recoger el ladrillo enfoscado del mismo , goterón y pendiente para evacuación de agua, acabado galvanizado y lacado con pintura de poliéster para exteriores, colocado sobre las jambas del hueco.Longitud medida según documentación gráfica de Proyecto, incluyendo las entregas en los apoyos, sellados necesarios.

| Código | Ud | Descripción | Rendimiento | Precio | Importe |
|---|---|---|---|---|---|
| mt20dah010l | m | Dintel metálico de chapa de acero S275JR de 2,5 mm de espesor, de 350 mm de anchura MINIMO ,plegaga con un perfil en L de 50x50 soldado en la cara superior , tirantes dobles de cuelgue cada 40cm de pletina de 50x5 , incluso escuadras, tornillos de fijación, y jabalcones si fuese necesario, según indicaciones de la Df, para recoger el ladrillo enfoscado del mismo , goterón y pendiente para evacuación de agua, acabado galvanizado y lacado con pintura de poliéster para exteriores, colocado sobre las jambas del hueco.Longitud medida según documentación gráfica de Proyecto, incluyendo las entregas en los apoyos, sellados necesarios. (material) | 1 | 35.579 | 35.58 |
| mo020 | h | Oficial 1ª construcción. | 0.195 | 15 | 2.93 |
| mo113 | h | Peón ordinario construcción. | 0.195 | 12 | 2.34 |
| % | % | Medios Auxiliares | 2 % | 40.85 | 0.82 |
| %CI | % | Costes Indirectos | 1.5 % | 41.67 | 0.63 |
|  |  | Total |  |  | 42.3 |

| Medición | Uds. | Largo | Ancho | Parcial |
|---|---|---|---|---|
| MODULO 1 PE2 | 1 | 14.380 |  | 14.380 |
| pe3 | 1 | 1.879 |  | 1.879 |
| pe4 | 1 | 1.695 |  | 1.695 |
| VE28 | 1 | 5.737 |  | 5.737 |
| VE27-26 | 1 | 6.577 |  | 6.577 |
| PE8 | 1 | 1.425 |  | 1.425 |
| VE25 | 1 | 0.961 |  | 0.961 |
| MODULO 2 INFANTIL PE2 | 1 | 29.595 |  | 29.595 |
| PE4 | 1 | 1.520 |  | 1.520 |
| VE29 | 1 | 7.157 |  | 7.157 |
| PROFESORES VE30-31 | 1 | 18.962 |  | 18.962 |
| PATIO VE33-34 | 1 | 9.737 |  | 9.737 |
| PATIO 2 VE 35-36-37-38 | 1 | 16.475 |  | 16.475 |
| PE 6-7 | 1 | 3.175 |  | 3.175 |
|  | 1 | 3.619 |  | 3.619 |
| ZONA ENTRADA PPAL PE14 | 1 | 7.806 |  | 7.806 |
|  | 1 | 3.239 |  | 3.239 |
| VE24 | 1 | 15.997 |  | 15.997 |
| PE13 | 1 | 10.153 |  | 10.153 |
|  | 1 | 2.142 |  | 2.142 |
| VE23 | 1 | 20.020 |  | 20.020 |
| VE22-21 PE11 | 1 | 5.867 |  | 5.867 |
| PE4 | 1 | 1.530 |  | 1.530 |
| PE10 | 1 | 3.448 |  | 3.448 |
|  | 1 | 5.364 |  | 5.364 |
| ZONA DE BAÑOS ALZADO NORTE PE9 | 1 | 1.383 |  | 1.383 |
| VE6 | 1 | 6.726 |  | 6.726 |
| VE20 | 1 | 15.336 |  | 15.336 |
| VE3 | 1 | 7.487 |  | 7.487 |
| AULAS PLANTA BAJA MODULO 4 VE3 | 1 | 31.242 |  | 31.242 |
| PORCHE GIMNASIO PE 9 | 1 | 0.910 |  | 0.910 |
|  | 1 | 0.910 |  | 0.910 |
| PE5 | 1 | 1.778 |  | 1.778 |
| PE1 | 1 | 11.660 |  | 11.660 |
| BAÑOS GIM VE18-19 | 1 | 10.008 |  | 10.008 |
| PLANTA 1 ª ALZADO SUR VE1-2 | 1 | 7.402 |  | 7.402 |
| VE9 | 1 | 3.135 |  | 3.135 |
| VE3-4-33333333 | 1 | 39.344 |  | 39.344 |
| VE10 | 1 | 4.111 |  | 4.111 |
| VE5-333 | 1 | 15.938 |  | 15.938 |
| VE14 | 1 | 1.666 |  | 1.666 |
| VENTANA GIM | 1 | 9.701 |  | 9.701 |
| VE13 | 1 | 3.479 |  | 3.479 |
| VE11 | 1 | 28.359 |  | 28.359 |
| VE6 | 1 | 1.604 |  | 1.604 |
|  | 1 | 1.604 |  | 1.604 |
| VE12 | 1 | 5.321 |  | 5.321 |
| VE7 | 1 | 8.370 |  | 8.370 |
| V17 | 1 | 15.541 |  | 15.541 |
| entregas | 50 | 0.250 | 2.000 | 25.000 |
| Total |  |  |  | 456.475 |

**FCA030** m Dintel de perfil de acero UNE-EN 10025 S275JR, laminado en caliente, formado por pieza simple de la serie L 120x10, acabado galvanizado en caliente cortado a medida y colocado en obra sobre perfiles de apoyo, para formación de dintel. Incluso pletinas galvanizadas en caliente, colocadas sobre las jambas del hueco para apoyo de la fábrica.
510.201 m × 36.94 = 18846.82
Dintel de perfil de acero UNE-EN 10025 S275JR, laminado en caliente, formado por pieza simple de la serie L 120x10, acabado galvanizado en caliente cortado a medida y colocado en obra sobre perfiles de apoyo, para formación de dintel. Incluso pletinas de cuegue galvanizadas en caliente cada 40cm fijadas al forjado superior mediante tacos quimicos tipo HIT-HY200R o equivalente, colocadas sobre las jambas del hueco para apoyo de la fábrica, incluso sellados necesarios.

| Código | Ud | Descripción | Rendimiento | Precio | Importe |
|---|---|---|---|---|---|
| mt07ala140aAb | m | Perfil de acero UNE-EN 10025 S275JR, serie L 120x10, laminado en caliente, con recubrimiento galvanizado, para aplicaciones estructurales. Trabajado y montado en taller, colocado en obra,incluso sellado. (material) | 1 | 29.488 | 29.49 |
| mt07ala011j | kg | Pletina de acero laminado UNE-EN 10025 S275JR, para aplicaciones estructurales,acabado con imprimación antioxidante. Trabajada y montada en taller, colocada en obra. | 0.4 | 0.923 | 0.37 |
| EHW001 | Ud | Anclaje químico estructural realizado en elemento de hormigón de 120 mm de espesor mínimo, sistema SAFEset "HILTI", formado por una perforación de 10 mm de diámetro y 64 mm de profundidad, realizada mediante taladro con martillo percutor y broca, relleno de las dos terceras partes de la perforación con resinas de metacrilato de uretano, modelo HIT-HY 200-A 330/2, aplicada mediante inyección y posterior inserción, mediante un leve movimiento de rotación, de elemento de fijación compuesto por varilla roscada de acero galvanizado, modelo HIT-Z M8x80, de 8 mm de diámetro y 80 mm de longitud, tuerca y arandela. | 0.4 | 3.2 | 1.28 |
| mo020 | h | Oficial 1ª construcción. | 0.168 | 15 | 2.52 |
| mo113 | h | Peón ordinario construcción. | 0.168 | 12 | 2.02 |
| % | % | Medios Auxiliares | 2 % | 35.68 | 0.71 |
| %CI | % | Costes Indirectos | 1.5 % | 36.39 | 0.55 |
|  |  | Total |  |  | 36.94 |

| Medición | Uds. | Largo | Parcial |
|---|---|---|---|
| Modulo 1 Infantil | 1 | 6.632 | 6.632 |
|  | 1 | 1.393 | 1.393 |
|  | 1 | 1.019 | 1.019 |
|  | 1 | 1.952 | 1.952 |
|  | 1 | 1.640 | 1.640 |
|  | 1 | 5.791 | 5.791 |
| modulo 2 | 1 | 6.840 | 6.840 |
|  | 1 | 6.823 | 6.823 |
|  | 1 | 6.776 | 6.776 |
|  | 1 | 6.786 | 6.786 |
| salida patio | 1 | 1.412 | 1.412 |
|  | 1 | 3.417 | 3.417 |
|  | 1 | 3.372 | 3.372 |
|  | 1 | 5.324 | 5.324 |
| profesores | 1 | 5.016 | 5.016 |
|  | 1 | 4.793 | 4.793 |
|  | 1 | 2.451 | 2.451 |
| Entrada a colegio | 1 | 7.468 | 7.468 |
|  | 1 | 5.015 | 5.015 |
|  | 1 | 6.412 | 6.412 |
|  | 1 | 3.948 | 3.948 |
| BIBLIOTECA | 1 | 15.830 | 15.830 |
| PATIO 1 | 1 | 3.623 | 3.623 |
|  | 1 | 3.623 | 3.623 |
|  | 1 | 2.450 | 2.450 |
| MOD 3 PATIO 2 | 1 | 4.688 | 4.688 |
|  | 1 | 3.362 | 3.362 |
|  | 1 | 4.683 | 4.683 |
|  | 1 | 3.316 | 3.316 |
| COMEDOR | 1 | 20.258 | 20.258 |
| COCINA | 1 | 5.866 | 5.866 |
|  | 1 | 1.461 | 1.461 |
| MOD 4 AULAS SUR | 1 | 3.583 | 3.583 |
|  | 1 | 3.587 | 3.587 |
|  | 1 | 3.501 | 3.501 |
|  | 1 | 3.569 | 3.569 |
|  | 1 | 3.578 | 3.578 |
|  | 1 | 3.584 | 3.584 |
|  | 1 | 3.581 | 3.581 |
|  | 1 | 3.527 | 3.527 |
| BAÑOS | 1 | 1.604 | 1.604 |
|  | 1 | 1.589 | 1.589 |
| USOS MUL | 1 | 15.375 | 15.375 |
| AULAS PEQ | 1 | 3.485 | 3.485 |
|  | 1 | 3.572 | 3.572 |
|  | 1 | 1.753 | 1.753 |
| GIM | 1 | 11.662 | 11.662 |
| PLAN 1 AULAS | 1 | 2.320 | 2.320 |
|  | 1 | 4.750 | 4.750 |
|  | 1 | 3.575 | 3.575 |
|  | 1 | 3.350 | 3.350 |
|  | 1 | 3.596 | 3.596 |
|  | 1 | 3.667 | 3.667 |
|  | 1 | 3.595 | 3.595 |
|  | 1 | 3.595 | 3.595 |
|  | 1 | 3.595 | 3.595 |
|  | 1 | 3.595 | 3.595 |
|  | 1 | 3.668 | 3.668 |
|  | 1 | 3.575 | 3.575 |
|  | 1 | 3.979 | 3.979 |
|  | 1 | 3.641 | 3.641 |
|  | 1 | 3.640 | 3.640 |
|  | 1 | 3.620 | 3.620 |
|  | 1 | 3.151 | 3.151 |
|  | 1 | 4.111 | 4.111 |
| NOIRTE | 1 | 5.321 | 5.321 |
|  | 1 | 1.604 | 1.604 |
|  | 1 | 1.604 | 1.604 |
|  | 1 | 3.596 | 3.596 |
|  | 1 | 3.595 | 3.595 |
|  | 1 | 3.668 | 3.668 |
|  | 1 | 3.595 | 3.595 |
|  | 1 | 3.498 | 3.498 |
|  | 1 | 3.688 | 3.688 |
|  | 1 | 4.529 | 4.529 |
|  | 1 | 3.394 | 3.394 |
|  | 1 | 15.603 | 15.603 |
|  | 1 | 3.678 | 3.678 |
|  | 1 | 3.794 | 3.794 |
|  | 1 | 1.777 | 1.777 |
| ESTE | 1 | 1.747 | 1.747 |
| OESTE | 1 | 6.127 | 6.127 |
|  | 1 | 1.879 | 1.879 |
| Subtotal |  |  | 368.710 |
| APOYO DE DE SATE ALZADO GIM EST | 1 | 10.740 | 10.740 |
|  | 1 | 31.242 | 31.242 |
|  | 1 | 12.378 | 12.378 |
|  | 1 | 73.615 | 73.615 |
|  | 1 | 13.516 | 13.516 |
| Subtotal |  |  | 141.491 |
| Subtotal acumulado |  |  | 510.201 |
| Total |  |  | 510.201 |

**EHW001** Ud Anclaje químico estructural realizado en elemento de hormigón de 120 mm de espesor mínimo, sistema SAFEset "HILTI", formado por una perforación de 10 mm de diámetro y 64 mm de profundidad, realizada mediante taladro con martillo percutor y broca, relleno de las dos terceras partes de la perforación con resinas de metacrilato de uretano, modelo HIT-HY 200-A 330/2, aplicada mediante inyección y posterior inserción, mediante un leve movimiento de rotación, de elemento de fijación compuesto por varilla roscada de acero galvanizado, modelo HIT-Z M8x80, de 8 mm de diámetro y 80 mm de longitud, tuerca y arandela.
10 Ud × 3.2 = 32.00

| Código | Ud | Descripción | Rendimiento | Precio | Importe |
|---|---|---|---|---|---|
| mt26phi010c | Ud | Cartucho bicomponente a base de resinas de metacrilato de uretano, modelo HIT-HY 200-A 330/2 "HILTI", de 0,33 litros, con dos mezcladores y una extensión de mezclador. (material) | 0.01 | 26.771 | 0.27 |
| mt26phi330aa | Ud | Elemento de fijación compuesto por varilla roscada de acero galvanizado, según UNE-EN ISO 898-1, modelo HIT-Z M8x80 "HILTI", de 8 mm de diámetro y 80 mm de longitud, tuerca y arandela, para fijaciones sobre estructuras de hormigón. (material) | 1 | 0.639 | 0.64 |
| mq06eim070 | Ud | Aplicador manual para cartuchos de inyección de resinas, modelo HDM 500 "HILTI". (maquinaria) | 0.003 | 60.894 | 0.18 |
| mo020 | h | Oficial 1ª construcción. | 0.074 | 15 | 1.11 |
| mo112 | h | Peón especializado construcción. | 0.074 | 12 | 0.89 |
| % | % | Medios Auxiliares | 2 % | 3.09 | 0.06 |
| %CI | % | Costes Indirectos | 1.5 % | 3.15 | 0.05 |
|  |  | Total |  |  | 3.2 |

### FB Tabiquería de entramado autoportante
Importe: 264663.34

**RRY015** m² Trasdosado autoportante libre, sistema W626.es "KNAUF",O EQUIVALENTE a elegir por la DF, realizado con dos placas de yeso laminado - /15 Standard (A) + 12,5 alta dureza (DI) A1/, ancladas a los forjados mediante estructura formada por canales y montantes; 95 mm de espesor total; separación entre montantes 400 mm.
1950.586 m² × 31.09 = 60643.72
Trasdosado autoportante libre, sistema W626.es "KNAUF", O EQUIVALENTE a elegir por la DF,de 95 mm de espesor, con nivel de calidad del acabado Q4, formado por placa de yeso laminado tipo Standard (A) de 15 mm de espesor, formando sándwich con una placa tipo alta dureza (DI) A1 de 12,5 mm de espesor, atornilladas directamente a una estructura autoportante de acero galvanizado formada por canales horizontales, sólidamente fijados al suelo y al techo y montantes verticales de 70 mm y 0,6 mm de espesor con una modulación de 400 mm y con disposición reforzada "H", montados sobre canales junto al paramento vertical. Incluso banda desolidarizadora; fijaciones para el anclaje de canales y montantes metálicos; tornillería para la fijación de las placas y pasta y cinta para el tratamiento de juntas.Se medirá la superficie realmente ejecutada según especificaciones de Proyecto, sin duplicar esquinas ni encuentros, siguiendo los criterios de medición expuestos en la norma UNE 92305.Deduciendo huecos.Se incluiran las piezas especiales de refuerzo para soporte de elementos de calefacción , decoración, aparatos sanitarios , etc, realizados a base de chapa de 3mm colocada a la altura de dicho elemento.

| Código | Ud | Descripción | Rendimiento | Precio | Importe |
|---|---|---|---|---|---|
| mt12pfk020d | m | Canal 70/30 "KNAUF" de acero galvanizado, según UNE-EN 14195. (material) | 0.8 | 1.09 | 0.87 |
| mt12pfk010d | m | Montante 70/38 "KNAUF" de acero galvanizado, según UNE-EN 14195. (material) | 5.5 | 1.344 | 7.39 |
| mt12pck020c | m | Banda acústica de dilatación autoadhesiva de espuma de poliuretano de celdas cerradas "KNAUF", de 3,2 mm de espesor y 70 mm de anchura, resistencia térmica 0,10 m²K/W, conductividad térmica 0,032 W/(mK). (material) | 1.2 | 0.321 | 0.39 |
| mt12ppk010ab | m² | Placa de yeso laminado A / UNE-EN 520 - 1200 / longitud / 15 / con los bordes longitudinales afinados, Standard "KNAUF"; Euroclase A2-s1, d0 de reacción al fuego, según UNE-EN 13501-1. (material) | 1.05 | 3.995 | 4.19 |
| mt12ppk010ia | m² | Placa de yeso laminado DI / UNE-EN 520 - 1200 / longitud / 12,5 / con los bordes longitudinales afinados, alta dureza A1 "KNAUF"; Euroclase A1 de reacción al fuego, según UNE-EN 13501-1. (material) | 1.05 | 10.923 | 11.47 |
| mt12ptk010cc | Ud | Tornillo autoperforante TN "KNAUF" 3,5x25. (material) | 7.98 | 0.009 | 0.07 |
| mt12ptk010ce | Ud | Tornillo autoperforante TN "KNAUF" 3,5x35. (material) | 18.62 | 0.009 | 0.17 |
| mt12pik010f | kg | Pasta de juntas Jointfiller F-1 GLS "KNAUF", Euroclase A2-s1, d0 de reacción al fuego, según UNE-EN 13501-1, rango de temperatura de trabajo de 5 a 30°C, para aplicación manual con cinta de juntas, según UNE-EN 13963. (material) | 0.4 | 0.743 | 0.30 |
| mt12pik010e | kg | Pasta de juntas Jointfiller 24H "KNAUF", Euroclase A2-s1, d0 de reacción al fuego, según UNE-EN 13501-1, rango de temperatura de trabajo de 5 a 30°C, para aplicación manual con cinta de juntas, según UNE-EN 13963. (material) | 0.408 | 0.743 | 0.30 |
| mt12pik014l | kg | Pasta de juntas Unik Fill & Finish "KNAUF", Euroclase A2-s1, d0 de reacción al fuego, según UNE-EN 13501-1, rango de temperatura de trabajo de 5 a 30°C, para aplicación manual o mecánica, según UNE-EN 13963. (material) | 0.428 | 0.056 | 0.02 |
| mt12pck010a | m | Cinta de juntas "KNAUF" de 50 mm de anchura. (material) | 1.6 | 0.029 | 0.05 |
| refuplad | ud | Refuerzo de chapa de 3mm de espesor entre perfiles , para fijación de elementos, plegado y atornillado. (material) | 0.02 | 1.88 | 0.04 |
| mo053 | h | Oficial 1ª montador de prefabricados interiores. (mano de obra; 27/04/2019) | 0.248 | 15 | 3.72 |
| mo100 | h | Ayudante montador de prefabricados interiores. (mano de obra; 27/04/2019) | 0.081 | 13 | 1.05 |
| % | % | Medios Auxiliares | 2 % | 30.03 | 0.60 |
| %CI | % | Costes Indirectos | 1.5 % | 30.63 | 0.46 |
|  |  | Total |  |  | 31.09 |

| Medición | Uds. | Largo | Ancho | Alto | Parcial |
|---|---|---|---|---|---|
| PLANTA BAJ A |  |  |  |  |  |
| Modulo 1 | 1 | 72.236 |  | 3.800 | 274.497 |
| Mod 1 | -1 | 4.043 |  | 3.800 | -15.363 |
|  | -1 | 2.758 |  | 3.800 | -10.480 |
|  | -1 | -0.961 |  | 2.650 | 2.547 |
| Deducir Huecos | 1 | -5.788 |  | 2.650 | -15.338 |
|  | 1 | -1.711 |  | 2.650 | -4.534 |
|  | 1 | -6.857 |  | 2.650 | -18.171 |
|  | 1 | -6.818 |  | 2.650 | -18.068 |
|  | 1 | -1.385 |  | 2.650 | -3.670 |
|  | 1 | -6.580 |  | 2.650 | -17.437 |
|  | 1 | -1.903 |  | 2.650 | -5.043 |
| MODULO 2 .a13-a16 | 1 | 36.350 |  | 2.650 | 96.328 |
|  | -1 | 3.250 |  | 2.650 | -8.613 |
|  | -1 | 3.200 |  | 2.650 | -8.480 |
|  | -1 | 3.250 |  | 2.650 | -8.613 |
|  | -1 | 3.200 |  | 2.650 | -8.480 |
|  | -1 | 3.200 |  | 2.650 | -8.480 |
|  | -1 | 3.250 |  | 2.650 | -8.613 |
|  | -1 | 3.200 |  | 2.650 | -8.480 |
|  | -1 | 3.100 |  | 2.650 | -8.215 |
| Zona de profesores | 1 | 33.726 |  | 3.800 | 128.159 |
|  | 1 | -1.500 |  | 2.650 | -3.975 |
|  | 1 | -3.400 |  | 2.650 | -9.010 |
|  | 1 | -3.400 |  | 2.650 | -9.010 |
|  | 1 | -2.700 |  | 2.650 | -7.155 |
|  | 1 | -2.450 |  | 2.650 | -6.493 |
|  | 1 | -2.500 |  | 2.650 | -6.625 |
|  | 1 | -2.400 |  | 2.650 | -6.360 |
|  | 1 | -2.400 |  | 2.650 | -6.360 |
|  | 1 | -2.300 |  | 2.650 | -6.095 |
| Entrada ppal | 1 | 4.450 |  | 2.650 | 11.793 |
|  | 1 | 4.800 |  | 2.650 | 12.720 |
| Entrada hacia comedor | 1 | 7.527 |  | 3.800 | 28.603 |
|  | 1 | 5.073 |  | 3.800 | 19.277 |
| biblioteca | 1 | 15.734 |  | 3.800 | 59.789 |
| Entrada Infantil | 1 | 6.559 |  | 3.800 | 24.924 |
|  | 1 | 3.669 |  | 3.800 | 13.942 |
| Deducir Huecosve14 | -1 | 43.367 |  |  | -43.367 |
| pe13 | -1 | 21.339 |  |  | -21.339 |
|  | -1 | 14.453 |  |  | -14.453 |
| pe14 | -1 | 19.098 |  |  | -19.098 |
|  | -1 | 11.082 |  |  | -11.082 |
| MODULO 3, COMEDOR | 1 | 31.368 |  | 2.650 | 83.125 |
|  | 1 | -20.127 |  | 2.650 | -53.337 |
| MODULO 4 , B1,1-B1.4 | 1 | 44.331 |  | 3.800 | 168.458 |
| AULAS | 8 | -3.462 |  | 1.900 | -52.622 |
| PUERTA CV | 1 | -3.201 |  | 2.650 | -8.483 |
| PROF | 1 | -2.357 |  | 2.650 | -6.246 |
| Alzado Norte | 1 | 39.242 |  | 3.800 | 149.120 |
|  | 1 | 2.565 |  | 3.800 | 9.747 |
| b42 | 1 | -3.565 |  | 1.900 | -6.774 |
| b41 | 1 | -3.545 |  | 1.900 | -6.736 |
| usos multiples | 1 | -15.360 |  | 2.950 | -45.312 |
| abastecimiento | 1 | -1.087 |  | 2.650 | -2.881 |
| Nombre medición | 1 | 11.728 |  | 3.800 | 44.566 |
|  | 1 | -1.700 |  | 2.650 | -4.505 |
| MODULO 5 | 1 | 45.810 |  | 7.830 | 358.692 |
|  | 1 | -3.728 |  | 2.650 | -9.879 |
|  | 1 | -3.807 |  | 2.650 | -10.089 |
|  | 1 | -3.709 |  | 2.650 | -9.829 |
|  | -1 | 10.120 |  | 1.150 | -11.638 |
| PLANTA 1ª |  |  |  |  |  |
| Modulo 4 |  |  |  |  |  |
| Perimetro de B21-D3.2 | 1 | 168.072 |  | 3.800 | 638.674 |
| b2.1 | 1 | -2.300 |  | 1.900 | -4.370 |
|  | 1 | -4.745 |  | 1.900 | -9.016 |
| pasillo | 1 | -3.184 |  | 2.500 | -7.960 |
| B2.2 | 10 | -3.555 |  | 1.900 | -67.545 |
| b3.3 | 1 | -3.956 |  | 1.900 | -7.516 |
|  | 1 | -3.618 |  | 1.900 | -6.874 |
|  | 1 | -3.618 |  | 1.900 | -6.874 |
|  | 1 | -3.600 |  | 1.900 | -6.840 |
| gimnasio | 1 | -1.766 |  | 1.150 | -2.031 |
|  | 1 | -1.777 |  | 1.150 | -2.044 |
|  | 1 | -3.794 |  | 1.150 | -4.363 |
|  | 1 | -3.677 |  | 1.150 | -4.229 |
|  | 1 | -3.427 |  | 2.450 | -8.396 |
| escalera | 1 | -4.532 |  | 1.900 | -8.611 |
| b44 | 1 | -3.589 |  | 1.900 | -6.819 |
| b4.3 | 1 | -3.589 |  | 1.900 | -6.819 |
| b6 | 1 | -3.569 |  | 1.900 | -6.781 |
|  | 1 | -3.584 |  | 1.900 | -6.810 |
| b7 | 1 | -3.590 |  | 1.900 | -6.821 |
|  | 1 | -3.571 |  | 1.900 | -6.785 |
| Perimetro desde escalera hasta B2.1 | 1 | 30.777 |  | 3.800 | 116.953 |
| escalera | 1 | -5.387 |  | 2.450 | -13.198 |
| b5 | 1 | -6.123 |  | 2.450 | -15.001 |
| pasillo | 1 | -1.864 |  | 2.450 | -4.567 |
| Subtotal |  |  |  |  | 1446.813 |
| Modulo 2 zona de entrada ppal | 1 | 7.412 |  | 3.800 | 28.166 |
|  | 1 | 5.228 |  | 3.800 | 19.866 |
|  | 1 | 16.312 |  | 3.800 | 61.986 |
|  | 1 | 6.726 |  | 3.800 | 25.559 |
|  | 1 | 3.624 |  | 3.800 | 13.771 |
| Superficie |  |  |  |  |  |
| Deducir VE24 | -1 | 6.360 |  |  | -6.360 |
|  | -1 | 29.092 |  |  | -29.092 |
|  | -1 | 6.061 |  |  | -6.061 |
| Pe13 | -1 | 21.339 |  |  | -21.339 |
|  | -1 | 14.453 |  |  | -14.453 |
| PE14 | -1 | 19.098 |  |  | -19.098 |
|  | -1 | 11.082 |  |  | -11.082 |
| A1.6 | 1 | 5.234 |  | 3.800 | 19.889 |
| Cocina y cuartos Instalaciones | 1 | 42.958 |  | 3.800 | 163.240 |
| Deducir huecos |  |  |  |  |  |
| superficie |  |  |  |  |  |
| PE11 | -1 | 4.980 |  |  | -4.980 |
| PE-4 | -1 | 4.374 |  |  | -4.374 |
| PE-9-10 | -1 | 3.161 |  |  | -3.161 |
|  | -3 | 4.742 |  |  | -14.226 |
| v21 | -1 | 3.477 |  |  | -3.477 |
| v-22 | -1 | 3.686 |  |  | -3.686 |
| Modulo 4 zona de baños | 1 | 8.496 |  | 3.800 | 32.285 |
| Deducir VE6 2ud | -2 | 3.076 |  |  | -6.152 |
| Modulo 5 Gimnasio zona de baños | 1 | 15.223 |  | 3.800 | 57.847 |
| Deducir VE19 | -1 | 4.759 |  |  | -4.759 |
| Deducir VE18 | -1 | 4.889 |  |  | -4.889 |
| Planta 1ª zona de baños | 1 | 11.822 |  | 3.800 | 44.924 |
| deducir 2ud VE6 | -2 | 3.076 |  |  | -6.152 |
| gimnasio | 1 | 57.854 |  | 3.800 | 219.845 |
| vE17 3 ud | -3 | 5.678 |  |  | -17.034 |
| ve16 3ud | -3 | 3.142 | 0.202 |  | -1.904 |
| ve15 | -1 | 3.142 | 0.422 |  | -1.326 |
| Subtotal |  |  |  |  | 503.773 |
| Subtotal acumulado |  |  |  |  | 1950.586 |
| Total |  |  |  |  | 1950.586 |

**RRY022b** m² Trasdosado autoportante libre, sistema W626.es Drystar "KNAUF",O EQUIVALENTE a elegir por la DF, realizado con dos placas de yeso laminado - /15 Estandar + 12,5 Drystar (GM-FH1IR)/, ancladas a los forjados mediante estructura formada por canales y montantes; 100 mm de espesor total; separación entre montantes 400 mm.
275.365 m² × 47.61 = 13110.13
Trasdosado autoportante libre, sistema W626.es Drystar "KNAUF",O EQUIVALENTE a elegir por la DF, de 100 mm de espesor total, con nivel de calidad del acabado Q4, formado por placa de yeso laminado tipo standar de 15 mm de espesor, formando sándwich con una placa tipo Drystar (GM-FH1IR) de 12,5 mm de espesor, atornilladas directamente a una estructura autoportante de acero galvanizado formada por canales horizontales, sólidamente fijados al suelo y al techo y montantes verticales de 75 mm y 0,7 mm de espesor con una modulación de 400 mm y con disposición reforzada "H", montados sobre canales junto al paramento vertical. Incluso banda desolidarizadora; fijaciones para el anclaje de canales y montantes metálicos; tornillería para la fijación de las placas y pasta y cinta para el tratamiento de juntas.Se medirá la superficie realmente ejecutada según especificaciones de Proyecto, sin duplicar esquinas ni encuentros, siguiendo los criterios de medición expuestos en la norma UNE 92305.Deduciendo huecos.Se incluiran las piezas especiales de refuerzo para soporte de elementos de calefacción , decoración, aparatos sanitarios , etc, realizados a base de chapa de 3mm colocada a la altura de dicho elemento.

| Código | Ud | Descripción | Rendimiento | Precio | Importe |
|---|---|---|---|---|---|
| mt12drk020c | m | Canal 75/40/0,7 mm "KNAUF" de acero Z2 (Z275) galvanizado normal, para sistema Drystar. Según UNE-EN 14195. (material) | 0.8 | 2.607 | 2.09 |
| mt12drk030g | m | Montante 75/50/0,7 mm "KNAUF" de acero Z2 (Z275) galvanizado normal, para sistema Drystar. Según UNE-EN 14195. (material) | 5.5 | 2.923 | 16.08 |
| mt12pck020c | m | Banda acústica de dilatación autoadhesiva de espuma de poliuretano de celdas cerradas "KNAUF", de 3,2 mm de espesor y 70 mm de anchura, resistencia térmica 0,10 m²K/W, conductividad térmica 0,032 W/(mK). | 1.2 | 0.321 | 0.39 |
| mt12ppk010ab | m² | Placa de yeso laminado A / UNE-EN 520 - 1200 / longitud / 15 / con los bordes longitudinales afinados, Standard "KNAUF"; Euroclase A2-s1, d0 de reacción al fuego, según UNE-EN 13501-1. | 1.1 | 3.995 | 4.39 |
| mt12drk010a | m² | Placa de yeso laminado reforzada con tejido de fibra UNE-EN 15283-1 GM-FH1IR / 1200 / 2600 / 12,5 / con los bordes longitudinales cuadrados, especial Drystar "KNAUF" con alma de yeso y caras revestidas con una lámina de fibra de vidrio; Euroclase A2-s1, d0 de reacción al fuego, según UNE-EN 13501-1. (material) | 1.1 | 13.884 | 15.27 |
| mt12drk014e | Ud | Tornillo autoperforante Drystar XTN "KNAUF" 3,9x23; con revestimiento anticorrosivo. (material) | 8 | 0.02 | 0.16 |
| mt12drk014f | Ud | Tornillo autoperforante Drystar XTN "KNAUF" 3,9x38; con revestimiento anticorrosivo. (material) | 19 | 0.029 | 0.55 |
| mt12drk012a | kg | Pasta de juntas Drystar Filler "KNAUF", con aditivo hidrófugo, Euroclase A2-s1, d0 de reacción al fuego, según UNE-EN 13501-1, rango de temperatura de trabajo de 10 a 35°C, para aplicación manual o mecánica con cinta de juntas, según UNE-EN 13963. (material) | 1.236 | 1.365 | 1.69 |
| mt12drk013 | m | Cinta de juntas Kurt "KNAUF". (material) | 1.6 | 0.348 | 0.56 |
| refuplad | ud | Refuerzo de chapa de 3mm de espesor entre perfiles , para fijación de elementos, plegado y atornillado. | 0.02 | 1.88 | 0.04 |
| mo053 | h | Oficial 1ª montador de prefabricados interiores. | 0.248 | 15 | 3.72 |
| mo100 | h | Ayudante montador de prefabricados interiores. | 0.081 | 13 | 1.05 |
| % | % | Medios Auxiliares | 2 % | 45.99 | 0.92 |
| %CI | % | Costes Indirectos | 1.5 % | 46.91 | 0.70 |
|  |  | Total |  |  | 47.61 |

| Medición | Uds. | Largo | Alto | Parcial |
|---|---|---|---|---|
| PLANTA BAJA |  |  |  |  |
| Zona de Cocina | 1 | 17.021 | 3.800 | 64.680 |
|  | 1 | -5.832 | 2.800 | -16.330 |
| Trasdosado de baños Md 4 | 1 | 8.730 | 3.800 | 33.174 |
| 4 | 1 | -1.619 | 1.900 | -3.076 |
|  | 1 | -1.589 | 1.900 | -3.019 |
| Mod 5 baños | 1 | 14.590 | 4.100 | 59.819 |
| baños de gimnasio | 1 | -4.928 | 1.000 | -4.928 |
|  | 1 | -4.728 | 1.000 | -4.728 |
| Baño profesores 1 | 1 | 3.227 | 3.800 | 12.263 |
| baño A3.6 | 1 | 5.072 | 3.800 | 19.274 |
| Mod 1 | 1 | 4.043 | 3.800 | 15.363 |
|  | 1 | 2.758 | 3.800 | 10.480 |
|  | 1 | -0.961 | 2.800 | -2.691 |
| PLANTA 1ª |  |  |  |  |
| baños | 1 | 15.798 | 3.800 | 60.032 |
|  | 1 | -1.589 | 1.900 | -3.019 |
|  | 1 | -1.589 | 1.900 | -3.019 |
| Lucernarios | 7 | 5.870 | 1.000 | 41.090 |
| Total |  |  |  | 275.365 |

**FBY015** m² Tabique especial W115+.es "KNAUF" O EQUIVALENTE a elegir por la DF,(15+15+70 + 15 + 70+15+15)/400 (70 + 15 + 70) LM - (1 impregnada (H1) + 1 alta dureza (DI) + 1 alta dureza (DI) + 1 alta dureza (DI) + 1 Diamant (DFH1I)) con placas de yeso laminado, sobre banda acústica de dilatación autoadhesiva "KNAUF", formado por una estructura doble sin arriostrar con placa de separación intermedia, con disposición reforzada "H" de los montantes; aislamiento acústico mediante panel semirrígido de lana mineral, espesor 65 mm, complementado con una lámina viscoelástica autoadhesiva de alta densidad de 4 mm de espesor, a cada lado del tabique, colocada entre las placas y adherida a éstas; 223 mm de espesor total.
1426.356 m² × 75.69 = 107960.89
Tabique especial sistema W115+.es "KNAUF",O EQUIVALENTE a elegir por la DF, de 223 mm de espesor total, con nivel de calidad del acabado Q4, sobre banda acústica de dilatación autoadhesiva "KNAUF", formado por una estructura doble sin arriostrar con placa de separación intermedia de perfiles de chapa de acero galvanizado de 70 + 15 + 70 mm de anchura, a base de montantes (elementos verticales) separados 400 mm entre sí, con disposición reforzada "H" y canales (elementos horizontales), a la que se atornillan cinco placas en total (una placa tipo impregnada (H1) y una placa tipo alta dureza (DI) en una cara, una placa tipo alta dureza (DI) en el centro y una placa tipo alta dureza (DI) y una placa tipo Diamant (DFH1I) en la otra cara, todas de 15 mm de espesor); aislamiento acústico mediante panel semirrígido de lana mineral, espesor 65 mm, complementado con una lámina viscoelástica autoadhesiva de alta densidad de 4 mm de espesor, a cada lado del tabique, colocada entre las placas y adherida a éstas. Incluso banda acústica de dilatación autoadhesiva "KNAUF"; tornillería para la fijación de las placas y pasta y cinta para el tratamiento de juntas.Se medirá la superficie realmente ejecutada según especificaciones de Proyecto, sin duplicar esquinas ni encuentros, siguiendo los criterios de medición expuestos en la norma UNE 92305.Deduciendo huecos.Se incluiran las piezas especiales de refuerzo para soporte de elementos de calefacción , decoración, aparatos sanitarios , etc, realizados a base de chapa de 3mm colocada a la altura de dicho elemento.

| Código | Ud | Descripción | Rendimiento | Precio | Importe |
|---|---|---|---|---|---|
| mt12pck020c | m | Banda acústica de dilatación autoadhesiva de espuma de poliuretano de celdas cerradas "KNAUF", de 3,2 mm de espesor y 70 mm de anchura, resistencia térmica 0,10 m²K/W, conductividad térmica 0,032 W/(mK). | 2.4 | 0.321 | 0.77 |
| mt12pfk020d | m | Canal 70/30 "KNAUF" de acero galvanizado, según UNE-EN 14195. | 1.4 | 1.09 | 1.53 |
| mt12pfk010d | m | Montante 70/38 "KNAUF" de acero galvanizado, según UNE-EN 14195. | 5.5 | 1.344 | 7.39 |
| mt16lra060c | m² | Panel semirrígido de lana mineral, espesor 80 mm, según UNE-EN 13162. (material) | 2.1 | 3.431 | 7.21 |
| mt12ppk010hb | m² | Placa de yeso laminado DI / UNE-EN 520 - 1200 / longitud / 15 / con los bordes longitudinales afinados, alta dureza "KNAUF"; Euroclase A2-s1, d0 de reacción al fuego, según UNE-EN 13501-1. (material) | 3.15 | 5.377 | 16.94 |
| mt12ppk010gb | m² | Placa de yeso laminado H1 / UNE-EN 520 - 1200 / longitud / 15 / con los bordes longitudinales afinados, impregnada "KNAUF"; Euroclase A2-s1, d0 de reacción al fuego, según UNE-EN 13501-1. (material) | 1.05 | 6.76 | 7.10 |
| mt12ppk010jb | m² | Placa de yeso laminado DFH1I / UNE-EN 520 - 1200 / longitud / 15 / con los bordes longitudinales afinados, Diamant "KNAUF"; Euroclase A2-s1, d0 de reacción al fuego, según UNE-EN 13501-1. (material) | 1.05 | 7.219 | 7.58 |
| mt16npg030h | m² | Lámina viscoelástica autoadhesiva de alta densidad de 4 mm de espesor; con 67 dB de índice global de reducción acústica, Rw. (material) | 2.1 | 1.88 | 3.95 |
| mt12ptk010cc | Ud | Tornillo autoperforante TN "KNAUF" 3,5x25. | 27 | 0.009 | 0.24 |
| mt12ptk010cf | Ud | Tornillo autoperforante TN "KNAUF" 3,5x45. (material) | 38 | 0.009 | 0.34 |
| mt12psg220 | Ud | Fijación compuesta por taco y tornillo 5x27. (material) | 3.2 | 0.056 | 0.18 |
| mt12pik010e | kg | Pasta de juntas Jointfiller 24H "KNAUF", Euroclase A2-s1, d0 de reacción al fuego, según UNE-EN 13501-1, rango de temperatura de trabajo de 5 a 30°C, para aplicación manual con cinta de juntas, según UNE-EN 13963. | 2.02 | 0.743 | 1.50 |
| mt12pik014l | kg | Pasta de juntas Unik Fill & Finish "KNAUF", Euroclase A2-s1, d0 de reacción al fuego, según UNE-EN 13501-1, rango de temperatura de trabajo de 5 a 30°C, para aplicación manual o mecánica, según UNE-EN 13963. | 0.856 | 0.056 | 0.05 |
| mt12pck010a | m | Cinta de juntas "KNAUF" de 50 mm de anchura. | 3.2 | 0.029 | 0.09 |
| refuplad | ud | Refuerzo de chapa de 3mm de espesor entre perfiles , para fijación de elementos, plegado y atornillado. | 0.02 | 1.88 | 0.04 |
| mo053 | h | Oficial 1ª montador de prefabricados interiores. | 0.65 | 15 | 9.75 |
| mo100 | h | Ayudante montador de prefabricados interiores. | 0.65 | 13 | 8.45 |
| % | % | Medios Auxiliares | 2 % | 73.11 | 1.46 |
| %CI | % | Costes Indirectos | 1.5 % | 74.57 | 1.12 |
|  |  | Total |  |  | 75.69 |

| Medición | Uds. | Largo | Alto | Parcial |
|---|---|---|---|---|
| MODULO 1-A2 | 1 | 12.782 | 3.800 | 48.572 |
|  | 1 | -0.995 | 2.200 | -2.189 |
|  | 1 | -1.418 | 2.200 | -3.120 |
|  | 1 | -1.358 | 2.200 | -2.988 |
|  | 1 | -6.304 | 2.200 | -13.869 |
| A11-A12 | 1 | 12.719 | 3.800 | 48.332 |
|  | 1 | 7.556 | 3.800 | 28.713 |
|  | 1 | -1.444 | 2.200 | -3.177 |
|  | 1 | -1.426 | 2.200 | -3.137 |
|  | 1 | -1.016 | 2.200 | -2.235 |
| Ventana | 1 | -1.241 | 2.200 | -2.730 |
|  | 1 | -1.220 | 1.000 | -1.220 |
| MODULO 2 |  |  |  |  |
| =sur A13-16 | 1 | 26.870 | 3.800 | 102.106 |
| Perpendicularas | 1 | 8.932 | 3.800 | 33.942 |
|  | 1 | 7.794 | 3.800 | 29.617 |
|  | 1 | 7.769 | 3.800 | 29.522 |
|  | 1 | 7.829 | 3.800 | 29.750 |
|  | 1 | -1.005 | 2.200 | -2.211 |
|  | 1 | -0.978 | 2.200 | -2.152 |
|  | 1 | -1.018 | 2.200 | -2.240 |
|  | 1 | -1.325 | 2.200 | -2.915 |
|  | 1 | -1.338 | 2.200 | -2.944 |
|  | 2 | -1.358 | 2.200 | -5.975 |
| ventanas | 1 | -1.217 | 1.000 | -1.217 |
|  | 1 | -1.204 | 1.000 | -1.204 |
|  | 1 | -1.206 | 1.000 | -1.206 |
|  | 1 | -1.220 | 1.000 | -1.220 |
| BLIOTECA | -1 | -11.100 | 3.800 | 42.180 |
|  | 1 | -1.358 | 2.200 | -2.988 |
|  | 1 | -1.356 | 2.200 | -2.983 |
| MODULO 3 |  |  |  |  |
| sala de profesores | 1 | 11.904 | 3.800 | 45.235 |
| COMEDOR | 1 | 21.145 | 3.800 | 80.351 |
|  | 1 | -1.856 | 2.200 | -4.083 |
|  | 1 | -1.907 | 2.200 | -4.195 |
| ESCALERA | 1 | 6.706 | 3.800 | 25.483 |
| MODULO 4 AULAS B11-14 | 1 | 36.036 | 3.800 | 136.937 |
|  | 1 | 16.117 | 3.800 | 61.245 |
|  | 1 | 9.637 | 3.800 | 36.621 |
| perpendiculares | 1 | 8.465 | 3.800 | 32.167 |
|  | 1 | 6.495 | 3.800 | 24.681 |
|  | 1 | 6.595 | 3.800 | 25.061 |
|  | 1 | 8.465 | 3.800 | 32.167 |
|  | 1 | 6.510 | 3.800 | 24.738 |
|  | 1 | 6.595 | 3.800 | 25.061 |
|  | 1 | 6.766 | 3.800 | 25.711 |
|  | 1 | -1.794 | 2.200 | -3.947 |
|  | 1 | -1.802 | 2.200 | -3.964 |
|  | 1 | -1.341 | 2.200 | -2.950 |
|  | 1 | -1.282 | 2.200 | -2.820 |
|  | 1 | -1.347 | 2.200 | -2.963 |
|  | 1 | -1.292 | 2.200 | -2.842 |
|  | 1 | -1.358 | 2.200 | -2.988 |
|  | 1 | -1.274 | 2.200 | -2.803 |
|  | 1 | 7.723 | 0.800 | 6.178 |
| ventanas | 1 | 7.735 | 0.800 | 6.188 |
|  | 1 | 7.735 | 0.800 | 6.188 |
|  | 1 | 7.764 | 0.800 | 6.211 |
|  | 1 | 3.760 | 0.800 | 3.008 |
|  | 1 | 3.784 | 0.800 | 3.027 |
|  | 1 | 11.874 | 0.800 | 9.499 |
| PLANTA 1º |  |  |  |  |
| =SUR | 1 | 8.107 | 3.800 | 30.807 |
|  | 1 | 24.207 | 3.800 | 91.987 |
|  | 1 | 9.830 | 3.800 | 37.354 |
| b3.3-3.4 | 1 | 14.863 | 3.800 | 56.479 |
| B2.2-3.2 | 1 | 40.280 | 3.800 | 153.064 |
| B2.1 | 1 | 8.217 | 3.800 | 31.225 |
| perpendiculares | 1 | 6.897 | 3.800 | 26.209 |
|  | 1 | 1.540 | 3.800 | 5.852 |
|  | 1 | 1.540 | 3.800 | 5.852 |
|  | 5 | 6.803 | 3.800 | 129.257 |
|  | 5 | 6.760 | 3.800 | 128.440 |
| Puertas | 13 | -1.373 | 2.200 | -39.268 |
| Ventanas | 1 | -8.811 | 0.800 | -7.049 |
|  | 1 | -7.666 | 0.800 | -6.133 |
|  | 1 | -9.055 | 0.800 | -7.244 |
|  | 1 | -7.735 | 8.000 | -61.880 |
|  | 1 | -7.735 | 0.850 | -6.575 |
|  | 1 | -7.719 | 0.800 | -6.175 |
|  | 1 | -7.893 | 0.800 | -6.314 |
|  | 1 | -7.732 | 0.800 | -6.186 |
|  | 1 | -7.735 | 0.800 | -6.188 |
|  | 1 | -3.731 | 0.800 | -2.985 |
|  | 1 | -3.731 | 0.800 | -2.985 |
|  | 1 | -8.593 | 0.800 | -6.874 |
|  | 1 | -5.867 | 0.800 | -4.694 |
| gimnasio | 1 | -3.677 | 1.150 | -4.229 |
|  | 1 | -3.794 | 1.150 | -4.363 |
|  | 1 | -1.777 | 1.150 | -2.044 |
| Total |  |  |  | 1426.356 |

**FBY015b** m² Tabique múltiple W112.es "KNAUF" O EQUIVALENTE a elegir por la DF,(15+15+70+15+15)/400 (70) LM - (1 Diamant (DFH1I) + 1 Standard (A) + 1 Standard (A) + 1 Diamant (DFH1I)) con placas de yeso laminado, sobre banda acústica de dilatación autoadhesiva "KNAUF", formado por una estructura simple, con disposición reforzada "H" de los montantes; aislamiento acústico mediante panel semirrígido de lana mineral, espesor 65 mm, complementado con una lámina viscoelástica autoadhesiva de alta densidad de 4 mm de espesor, a cada lado del tabique, colocada entre las placas y adherida a éstas; 138 mm de espesor total.
443.97 m² × 56.89 = 25257.45
Tabique múltiple sistema W112.es "KNAUF",O EQUIVALENTE a elegir por la DF, de 138 mm de espesor total, con nivel de calidad del acabado Q4, sobre banda acústica de dilatación autoadhesiva "KNAUF", formado por una estructura simple de perfiles de chapa de acero galvanizado de 70 mm de anchura, a base de montantes (elementos verticales) separados 400 mm entre sí, con disposición reforzada "H" y canales (elementos horizontales), a la que se atornillan cuatro placas en total (una placa tipo Diamant (DFH1I) y una placa tipo Standard (A) en una cara y una placa tipo Standard (A) y una placa tipo Diamant (DFH1I) en la otra cara, todas de 15 mm de espesor); aislamiento acústico mediante panel semirrígido de lana mineral, espesor 65 mm, complementado con una lámina viscoelástica autoadhesiva de alta densidad de 4 mm de espesor, a cada lado del tabique, colocada entre las placas y adherida a éstas. Incluso banda acústica de dilatación autoadhesiva "KNAUF"; tornillería para la fijación de las placas y pasta y cinta para el tratamiento de juntas.Se medirá la superficie realmente ejecutada según especificaciones de Proyecto, sin duplicar esquinas ni encuentros, siguiendo los criterios de medición expuestos en la norma UNE 92305.Deduciendo huecos.Se incluiran las piezas especiales de refuerzo para soporte de elementos de calefacción , decoración, aparatos sanitarios , etc, realizados a base de chapa de 3mm colocada a la altura de dicho elemento.

| Código | Ud | Descripción | Rendimiento | Precio | Importe |
|---|---|---|---|---|---|
| mt12pck020c | m | Banda acústica de dilatación autoadhesiva de espuma de poliuretano de celdas cerradas "KNAUF", de 3,2 mm de espesor y 70 mm de anchura, resistencia térmica 0,10 m²K/W, conductividad térmica 0,032 W/(mK). | 1.2 | 0.321 | 0.39 |
| mt12pfk020d | m | Canal 70/30 "KNAUF" de acero galvanizado, según UNE-EN 14195. | 0.7 | 1.09 | 0.76 |
| mt12pfk010d | m | Montante 70/38 "KNAUF" de acero galvanizado, según UNE-EN 14195. | 5.5 | 1.344 | 7.39 |
| mt16lra060c | m² | Panel semirrígido de lana mineral, espesor 80 mm, según UNE-EN 13162. | 1.05 | 3.431 | 3.60 |
| mt12ppk010ab | m² | Placa de yeso laminado A / UNE-EN 520 - 1200 / longitud / 15 / con los bordes longitudinales afinados, Standard "KNAUF"; Euroclase A2-s1, d0 de reacción al fuego, según UNE-EN 13501-1. | 2.1 | 3.995 | 8.39 |
| mt12ppk010jb | m² | Placa de yeso laminado DFH1I / UNE-EN 520 - 1200 / longitud / 15 / con los bordes longitudinales afinados, Diamant "KNAUF"; Euroclase A2-s1, d0 de reacción al fuego, según UNE-EN 13501-1. | 2.1 | 7.219 | 15.16 |
| mt16npg030h | m² | Lámina viscoelástica autoadhesiva de alta densidad de 4 mm de espesor; con 67 dB de índice global de reducción acústica, Rw. | 2.1 | 1.88 | 3.95 |
| mt12ptk010cc | Ud | Tornillo autoperforante TN "KNAUF" 3,5x25. | 17 | 0.009 | 0.15 |
| mt12ptk010cf | Ud | Tornillo autoperforante TN "KNAUF" 3,5x45. | 38 | 0.009 | 0.34 |
| mt12psg220 | Ud | Fijación compuesta por taco y tornillo 5x27. | 1.6 | 0.056 | 0.09 |
| mt12pik010e | kg | Pasta de juntas Jointfiller 24H "KNAUF", Euroclase A2-s1, d0 de reacción al fuego, según UNE-EN 13501-1, rango de temperatura de trabajo de 5 a 30°C, para aplicación manual con cinta de juntas, según UNE-EN 13963. | 2.02 | 0.743 | 1.50 |
| mt12pik014l | kg | Pasta de juntas Unik Fill & Finish "KNAUF", Euroclase A2-s1, d0 de reacción al fuego, según UNE-EN 13501-1, rango de temperatura de trabajo de 5 a 30°C, para aplicación manual o mecánica, según UNE-EN 13963. | 0.856 | 0.056 | 0.05 |
| mt12pck010a | m | Cinta de juntas "KNAUF" de 50 mm de anchura. | 3.2 | 0.029 | 0.09 |
| refuplad | ud | Refuerzo de chapa de 3mm de espesor entre perfiles , para fijación de elementos, plegado y atornillado. | 0.02 | 1.88 | 0.04 |
| mo053 | h | Oficial 1ª montador de prefabricados interiores. | 0.466 | 15 | 6.99 |
| mo100 | h | Ayudante montador de prefabricados interiores. | 0.466 | 13 | 6.06 |
| % | % | Medios Auxiliares | 2 % | 54.95 | 1.10 |
| %CI | % | Costes Indirectos | 1.5 % | 56.05 | 0.84 |
|  |  | Total |  |  | 56.89 |

| Medición | Uds. | Largo | Alto | Parcial |
|---|---|---|---|---|
| Modulo 2 Profesores = Sur | 1 | 8.650 | 3.800 | 32.870 |
|  | 1 | 0.700 | 3.800 | 2.660 |
|  | 1 | 0.700 | 3.800 | 2.660 |
|  | 1 | 5.100 | 3.800 | 19.380 |
|  | 1 | 6.301 | 3.800 | 23.944 |
|  | 1 | 0.973 | 3.800 | 3.697 |
|  | 1 | 6.093 | 3.800 | 23.153 |
|  | 1 | 1.600 | 3.800 | 6.080 |
|  | 1 | 4.472 | 3.800 | 16.994 |
|  | 1 | 1.600 | 3.800 | 6.080 |
|  | 1 | 6.247 | 3.800 | 23.739 |
|  | 1 | 18.351 | 3.800 | 69.734 |
|  | 1 | 3.267 | 3.800 | 12.415 |
|  | 1 | 5.446 | 3.800 | 20.695 |
| perpendiculares | 1 | 2.255 | 3.800 | 8.569 |
|  | 1 | 2.328 | 3.800 | 8.846 |
|  | 1 | 3.330 | 3.800 | 12.654 |
|  | 1 | 16.545 | 3.800 | 62.871 |
|  | 1 | 1.898 | 3.800 | 7.212 |
|  | 1 | 2.900 | 3.800 | 11.020 |
| C5 | 1 | 5.665 | 3.800 | 21.527 |
|  | 1 | 8.451 | 3.800 | 32.114 |
| Deducir puertas y mamparas | 1 | -0.976 | 2.200 | -2.147 |
|  | 1 | -1.025 | 2.200 | -2.255 |
|  | 1 | -1.875 | 2.200 | -4.125 |
|  | 1 | -0.990 | 2.200 | -2.178 |
|  | 1 | -0.999 | 2.200 | -2.198 |
|  | 1 | -1.003 | 2.200 | -2.207 |
|  | 1 | -0.997 | 2.200 | -2.193 |
|  | 1 | -0.996 | 2.200 | -2.191 |
|  | 1 | -0.966 | 2.200 | -2.125 |
|  | 1 | -0.937 | 2.200 | -2.061 |
|  | 1 | -0.969 | 2.200 | -2.132 |
|  | 3 | -0.969 | 2.200 | -6.395 |
|  | 1 | -1.005 | 2.200 | -2.211 |
| mamapara | 1 | -2.237 | 2.200 | -4.921 |
|  | 1 | -3.475 | 2.200 | -7.645 |
|  | 1 | -3.332 | 2.200 | -7.330 |
|  | 1 | -2.950 | 2.200 | -6.490 |
| MODULO 3 Zona cocina Almacen D11 | 1 | 8.233 | 3.800 | 31.285 |
|  | 1 | 4.918 | 3.800 | 18.688 |
| Puerta de pasillo | -1 | 1.406 | 2.200 | -3.093 |
| Puertra de almacén | -1 | 1.324 | 2.200 | -2.913 |
| Escalera | 1 | 8.992 | 3.800 | 34.170 |
|  | 1 | -1.035 | 2.200 | -2.277 |
| Total |  |  |  | 443.97 |

**FBY015c** m² Tabique múltiple W112.es "KNAUF" O EQUIVALENTE a elegir por la DF,(15+15+70+15+15)/400 (70) LM - (1 impregnada (H1) + 1 Standard (A) + 1 Standard (A) + 1 impregnada (H1)) con placas de yeso laminado, sobre banda acústica de dilatación autoadhesiva "KNAUF", formado por una estructura simple, con disposición reforzada "H" de los montantes; aislamiento acústico mediante panel semirrígido de lana mineral, espesor 65 mm, complementado con una lámina viscoelástica autoadhesiva de alta densidad de 4 mm de espesor, a cada lado del tabique, colocada entre las placas y adherida a éstas; 138 mm de espesor total.
1032.042 m² × 55.9 = 57691.15
Tabique múltiple sistema W112.es "KNAUF",O EQUIVALENTE a elegir por la DF, de 138 mm de espesor total, con nivel de calidad del acabado Q4, sobre banda acústica de dilatación autoadhesiva "KNAUF", formado por una estructura simple de perfiles de chapa de acero galvanizado de 70 mm de anchura, a base de montantes (elementos verticales) separados 400 mm entre sí, con disposición reforzada "H" y canales (elementos horizontales), a la que se atornillan cuatro placas en total (una placa tipo impregnada (H1) y una placa tipo Standard (A) en una cara y una placa tipo Standard (A) y una placa tipo impregnada (H1) en la otra cara, todas de 15 mm de espesor); aislamiento acústico mediante panel semirrígido de lana mineral, espesor 65 mm, complementado con una lámina viscoelástica autoadhesiva de alta densidad de 4 mm de espesor, a cada lado del tabique, colocada entre las placas y adherida a éstas. Incluso banda acústica de dilatación autoadhesiva "KNAUF"; tornillería para la fijación de las placas y pasta y cinta para el tratamiento de juntas.Se medirá la superficie realmente ejecutada según especificaciones de Proyecto, sin duplicar esquinas ni encuentros, siguiendo los criterios de medición expuestos en la norma UNE 92305.Deduciendo huecos.Se incluiran las piezas especiales de refuerzo para soporte de elementos de calefacción , decoración, aparatos sanitarios , etc, realizados a base de chapa de 3mm colocada a la altura de dicho elemento.

| Código | Ud | Descripción | Rendimiento | Precio | Importe |
|---|---|---|---|---|---|
| mt12pck020c | m | Banda acústica de dilatación autoadhesiva de espuma de poliuretano de celdas cerradas "KNAUF", de 3,2 mm de espesor y 70 mm de anchura, resistencia térmica 0,10 m²K/W, conductividad térmica 0,032 W/(mK). | 1.2 | 0.321 | 0.39 |
| mt12pfk020d | m | Canal 70/30 "KNAUF" de acero galvanizado, según UNE-EN 14195. | 0.7 | 1.09 | 0.76 |
| mt12pfk010d | m | Montante 70/38 "KNAUF" de acero galvanizado, según UNE-EN 14195. | 5.5 | 1.344 | 7.39 |
| mt16lra060c | m² | Panel semirrígido de lana mineral, espesor 80 mm, según UNE-EN 13162. | 1.05 | 3.431 | 3.60 |
| mt12ppk010ab | m² | Placa de yeso laminado A / UNE-EN 520 - 1200 / longitud / 15 / con los bordes longitudinales afinados, Standard "KNAUF"; Euroclase A2-s1, d0 de reacción al fuego, según UNE-EN 13501-1. | 2.1 | 3.995 | 8.39 |
| mt12ppk010gb | m² | Placa de yeso laminado H1 / UNE-EN 520 - 1200 / longitud / 15 / con los bordes longitudinales afinados, impregnada "KNAUF"; Euroclase A2-s1, d0 de reacción al fuego, según UNE-EN 13501-1. | 2.1 | 6.76 | 14.20 |
| mt16npg030h | m² | Lámina viscoelástica autoadhesiva de alta densidad de 4 mm de espesor; con 67 dB de índice global de reducción acústica, Rw. | 2.1 | 1.88 | 3.95 |
| mt12ptk010cc | Ud | Tornillo autoperforante TN "KNAUF" 3,5x25. | 17 | 0.009 | 0.15 |
| mt12ptk010cf | Ud | Tornillo autoperforante TN "KNAUF" 3,5x45. | 38 | 0.009 | 0.34 |
| mt12psg220 | Ud | Fijación compuesta por taco y tornillo 5x27. | 1.6 | 0.056 | 0.09 |
| mt12pik010e | kg | Pasta de juntas Jointfiller 24H "KNAUF", Euroclase A2-s1, d0 de reacción al fuego, según UNE-EN 13501-1, rango de temperatura de trabajo de 5 a 30°C, para aplicación manual con cinta de juntas, según UNE-EN 13963. | 2.02 | 0.743 | 1.50 |
| mt12pik014l | kg | Pasta de juntas Unik Fill & Finish "KNAUF", Euroclase A2-s1, d0 de reacción al fuego, según UNE-EN 13501-1, rango de temperatura de trabajo de 5 a 30°C, para aplicación manual o mecánica, según UNE-EN 13963. | 0.856 | 0.056 | 0.05 |
| mt12pck010a | m | Cinta de juntas "KNAUF" de 50 mm de anchura. | 3.2 | 0.029 | 0.09 |
| refuplad | ud | Refuerzo de chapa de 3mm de espesor entre perfiles , para fijación de elementos, plegado y atornillado. | 0.02 | 1.88 | 0.04 |
| mo053 | h | Oficial 1ª montador de prefabricados interiores. | 0.466 | 15 | 6.99 |
| mo100 | h | Ayudante montador de prefabricados interiores. | 0.466 | 13 | 6.06 |
| % | % | Medios Auxiliares | 2 % | 53.99 | 1.08 |
| %CI | % | Costes Indirectos | 1.5 % | 55.07 | 0.83 |
|  |  | Total |  |  | 55.9 |

| Medición | Uds. | Largo | Alto | Parcial |
|---|---|---|---|---|
| MODULO 1 aseos A2 | 1 | 4.481 | 3.800 | 17.028 |
|  | 1 | 1.831 | 3.800 | 6.958 |
|  | 1 | -0.998 | 2.200 | -2.196 |
| A1,1 aseos | 1 | 5.488 | 3.800 | 20.854 |
| A1.2 | 1 | 5.534 | 3.800 | 21.029 |
|  | 2 | -1.005 | 2.200 | -4.422 |
|  | 2 | -2.013 | 1.500 | -6.039 |
| MODULO 2 Aseos A1.3 | 1 | 5.513 | 3.800 | 20.949 |
|  | 1 | 5.491 | 3.800 | 20.866 |
|  | 1 | 5.483 | 3.800 | 20.835 |
|  | 1 | 5.518 | 3.800 | 20.968 |
|  | 4 | -1.005 | 2.200 | -8.844 |
|  | 4 | -2.013 | 1.500 | -12.078 |
| Aseos Profesores | 1 | 9.531 | 3.800 | 36.218 |
|  | 1 | 9.418 | 3.800 | 35.788 |
|  | 1 | -0.981 | 2.200 | -2.158 |
|  | 1 | -0.955 | 2.000 | -1.910 |
| MODULO 3 |  |  |  |  |
| ZONA DE COCINA plage | 1 | 6.241 | 3.800 | 23.716 |
|  | 1 | 6.371 | 3.800 | 24.210 |
| Perpendiculares | 1 | 3.190 | 3.800 | 12.122 |
|  | 1 | 3.460 | 3.800 | 13.148 |
| Cocina comedor | 1 | 17.425 | 3.800 | 66.215 |
| división aseos | 1 | 2.910 | 3.800 | 11.058 |
|  | 1 | 3.053 | 3.800 | 11.601 |
|  | 1 | 4.919 | 3.800 | 18.692 |
| Perpendicular | 1 | 5.660 | 3.800 | 21.508 |
|  | 1 | 0.300 | 3.800 | 1.140 |
|  | 1 | 0.300 | 3.800 | 1.140 |
| Deducir Puertas | 1 | -1.171 | 2.000 | -2.342 |
|  | 1 | -1.259 | 2.200 | -2.770 |
|  | 1 | -0.989 | 2.200 | -2.176 |
|  | 1 | -0.989 | 2.200 | -2.176 |
|  | 1 | -0.986 | 2.200 | -2.169 |
|  | 1 | -1.060 | 2.200 | -2.332 |
|  | 1 | -1.345 | 2.200 | -2.959 |
| MODULO 4 |  |  |  |  |
| Aseos Planta baja | 1 | 18.915 | 3.800 | 71.877 |
|  | 1 | 3.240 | 3.800 | 12.312 |
|  | 1 | 10.151 | 3.800 | 38.574 |
|  | 1 | 1.076 | 3.800 | 4.089 |
|  | 1 | 6.180 | 3.800 | 23.484 |
|  | 1 | 7.062 | 3.800 | 26.836 |
|  | 1 | 0.525 | 3.800 | 1.995 |
|  | 1 | 0.525 | 3.800 | 1.995 |
|  | 1 | -0.969 | 2.200 | -2.132 |
|  | 1 | -0.959 | 2.200 | -2.110 |
|  | 1 | -1.005 | 2.200 | -2.211 |
|  | 1 | -1.002 | 2.200 | -2.204 |
| abastecimiento | 1 | 8.993 | 3.800 | 34.173 |
|  | 1 | 2.115 | 3.800 | 8.037 |
|  | -1 | 1.200 | 2.200 | -2.640 |
| MODULO 5 Aseos | 1 | 1.000 | 4.100 | 4.100 |
|  | 1 | 0.970 | 4.100 | 3.977 |
|  | 1 | 17.030 | 4.100 | 69.823 |
|  | 1 | 2.400 | 4.100 | 9.840 |
|  | 1 | 1.000 | 4.100 | 4.100 |
|  | 1 | 1.000 | 4.100 | 4.100 |
|  | 1 | 2.462 | 4.100 | 10.094 |
| Nombre medición | 1 | 6.700 |  | 6.700 |
|  | 1 | 1.496 |  | 1.496 |
|  | 1 | 7.449 |  | 7.449 |
|  | 1 | 7.311 |  | 7.311 |
|  | 1 | -1.273 |  | -1.273 |
|  | 1 | -1.006 |  | -1.006 |
| =sur | 1 | 4.476 | 4.100 | 18.352 |
|  | 1 | 4.450 | 4.100 | 18.245 |
|  | 1 | 4.250 | 4.100 | 17.425 |
|  | 1 | 4.380 | 4.100 | 17.958 |
|  | 1 | 0.600 | 4.100 | 2.460 |
|  | 1 | 4.366 | 4.100 | 17.901 |
| Deducir | 1 | -0.942 | 2.200 | -2.072 |
|  | 1 | -0.945 | 2.200 | -2.079 |
|  | 1 | -0.959 | 2.200 | -2.110 |
|  | 1 | -1.026 | 2.200 | -2.257 |
|  | 1 | -0.975 | 2.200 | -2.145 |
|  | 1 | -0.925 | 2.200 | -2.035 |
|  | 1 | -0.957 | 2.200 | -2.105 |
|  | 1 | -1.341 | 2.200 | -2.950 |
| ventana | 1 | -1.365 | 2.200 | -3.003 |
| MODULO 4 planta 1ª | 1 | 21.171 | 3.800 | 80.450 |
|  | 1 | 7.068 | 3.800 | 26.858 |
|  | 1 | 7.300 | 3.800 | 27.740 |
|  | 1 | 6.890 | 3.800 | 26.182 |
|  | 1 | 4.730 | 3.800 | 17.974 |
|  | 1 | 2.115 | 3.800 | 8.037 |
|  | 1 | 0.500 | 3.800 | 1.900 |
|  | 1 | 10.150 | 3.800 | 38.570 |
|  | 1 | 3.802 | 3.800 | 14.448 |
|  | 1 | 2.602 | 3.800 | 9.888 |
|  | 1 | 2.472 | 3.800 | 9.394 |
|  | 1 | 0.525 | 3.800 | 1.995 |
|  | 1 | 0.525 | 3.800 | 1.995 |
|  | 1 | -1.021 | 2.200 | -2.246 |
|  | 1 | -1.005 | 2.200 | -2.211 |
|  | 1 | -0.975 | 2.200 | -2.145 |
|  | 1 | -0.961 | 2.200 | -2.114 |
|  | 1 | -0.969 | 2.200 | -2.132 |
|  | 1 | -0.997 | 2.200 | -2.193 |
|  | 1 | -0.996 | 2.200 | -2.191 |
| Total |  |  |  | 1032.042 |

### FD Defensas
Importe: 17606.65

**FDR010** m² Reja metálica compuesta por bastidor de pletina de perfil macizo de acero laminado en caliente de 50x10 mm, barrotes horizontales de pletina de perfil macizo de acero laminado en caliente de 50x6 mm y barrotes verticales de tubo rectangular de perfil hueco de acero laminado en frío de 100x40x2,0 mm, montaje mediante anclaje mecánico por atornillado.
110.639 m² × 88.7 = 9813.68
Reja metálica compuesta por bastidor de pletina de perfil macizo de acero laminado en caliente de 100x10 mm, barrotes verticales de tubo rectangular de perfil hueco de acero laminado en frío de 100x50x2,0 mm y 100x100x2mm. Todos los elementos metálicos habrán sido sometidos en taller a un tratamiento anticorrosión según UNE-EN ISO 1461 e imprimación SHOP-PRIMER a base de resina polivinil-butiral con un espesor medio de recubrimiento de 20 micras. Incluso pletinas para fijación mediante atornillado en elemento de hormigón con tornillos de acero. Elaboración en taller y ajuste final en obra. Con acabado de aplicación manual de dos manos de esmalte sintético de secado rápido, a base de resinas alquídicas, color a elegir, acabado brillante, (rendimiento: 0,083 l/m² cada mano); previa aplicación de una mano de imprimación sintética antioxidante de secado rápido, a base de resinas alcídicas modificadas y fosfato de zinc, color gris, acabado mate (rendimiento: 0,091 l/m²), sobre reja de acero.Superficie , medida según documentación gráfica de Proyecto, por una sola cara.

| Código | Ud | Descripción | Rendimiento | Precio | Importe |
|---|---|---|---|---|---|
| mt26aac010bm | m | Pletina de perfil macizo de acero laminado en caliente de 150x10 mm, montado en taller. (material) | 1.17 | 6.655 | 7.79 |
| mt26aac010bk | m | Pletina de perfil macizo de acero laminado en caliente de 50x6 mm, montado en taller. (material) | 1 | 5.965 | 5.97 |
| mt26aab010bo | m | Tubo rectangular de perfil hueco de acero laminado en frío de 100x40x2,0 mm, montado en taller. (material) | 10 | 5.293 | 52.93 |
| mt26aaa035a | Ud | Anclaje mecánico tipo tornillo de cabeza avellanada con estrella interior de seis puntas para llave Torx, de acero galvanizado. (material) | 4 | 1.109 | 4.44 |
| mt27pfi050 | kg | Imprimación SHOP-PRIMER a base de resinas pigmentadas con óxido de hierro rojo, cromato de zinc y fosfato de zinc. (material) | 0.16 | 8.31 | 1.33 |
| mo018 | h | Oficial 1ª cerrajero. (mano de obra; 12/05/2019) | 0.323 | 15 | 4.85 |
| mo059 | h | Ayudante cerrajero. (mano de obra; 12/05/2019) | 0.231 | 13 | 3.00 |
| RNE020 | m² | Aplicación manual de dos manos de esmalte sintético de secado rápido, a base de resinas alquídicas, color a elegir, acabado brillante, (rendimiento: 0,083 l/m² cada mano); previa aplicación de una mano de imprimación sintética antioxidante de secado rápido, a base de resinas alcídicas modificadas y fosfato de zinc, color gris, acabado mate (rendimiento: 0,091 l/m²), sobre reja de acero. | 1.1 | 4.88 | 5.37 |
| % | % | Medios Auxiliares | 2 % | 85.68 | 1.71 |
| %CI | % | Costes Indirectos | 1.5 % | 87.39 | 1.31 |
|  |  | Total |  |  | 88.7 |

| Medición | Uds. | Largo | Alto | Parcial |
|---|---|---|---|---|
| Planta baja |  |  |  |  |
| VE27 | 1 | 10.456 | 2.900 | 30.322 |
| PORCHE INFANTIN | 1 | 7.252 | 2.900 | 21.031 |
| COCINA | 1 | 4.310 | 2.900 | 12.499 |
| BASURAS | 1 | 3.570 | 2.900 | 10.353 |
| USOS MULTIPLES | 1 | 15.321 | 2.950 | 45.197 |
|  | -1 | 8.763 |  | -8.763 |
| Total |  |  |  | 110.639 |

**FDR010b** m² Reja metálica practicable con cerradura y posibilidad de apertura desde el interior compuesta por bastidor de pletina de perfil macizo de acero laminado en caliente de 50x10 mm, barrotes horizontales de pletina de perfil macizo de acero laminado en caliente de 50x6 mm y barrotes verticales de tubo rectangular de perfil hueco de acero laminado en frío de 100x40x2,0 mm, montaje mediante anclaje mecánico por atornillado.
8.763 m² × 95.22 = 834.41
Reja metálica practicable con cerradura y posibilidad de apertura compuesta por bastidor de pletina de perfil macizo de acero laminado en caliente de 100x10 mm, barrotes verticales de tubo rectangular de perfil hueco de acero laminado en frío de 100x50x2,0 mm y 100x100x2mm. Todos los elementos metálicos habrán sido sometidos en taller a un tratamiento anticorrosión según UNE-EN ISO 1461 e imprimación SHOP-PRIMER a base de resina polivinil-butiral con un espesor medio de recubrimiento de 20 micras. Incluso pletinas para fijación mediante atornillado en elemento de hormigón con tornillos de acero. Elaboración en taller y ajuste final en obra. Con acabado de aplicación manual de dos manos de esmalte sintético de secado rápido, a base de resinas alquídicas, color a elegir, acabado brillante, (rendimiento: 0,083 l/m² cada mano); previa aplicación de una mano de imprimación sintética antioxidante de secado rápido, a base de resinas alcídicas modificadas y fosfato de zinc, color gris, acabado mate (rendimiento: 0,091 l/m²), sobre reja de acero.Superficie , medida según documentación gráfica de Proyecto, por una sola cara.

| Código | Ud | Descripción | Rendimiento | Precio | Importe |
|---|---|---|---|---|---|
| mt26aac010bm | m | Pletina de perfil macizo de acero laminado en caliente de 150x10 mm, montado en taller. | 1.17 | 6.655 | 7.79 |
| mt26aac010bk | m | Pletina de perfil macizo de acero laminado en caliente de 50x6 mm, montado en taller. | 1 | 5.965 | 5.97 |
| mt26aab010bo | m | Tubo rectangular de perfil hueco de acero laminado en frío de 100x40x2,0 mm, montado en taller. | 10 | 5.293 | 52.93 |
| mt23rmh010 | Ud | Cerradura y bisagras para reja metálica practicable. (material) | 0.083 | 69.936 | 5.80 |
| mt26aaa035a | Ud | Anclaje mecánico tipo tornillo de cabeza avellanada con estrella interior de seis puntas para llave Torx, de acero galvanizado. | 4 | 1.109 | 4.44 |
| mt27pfi050 | kg | Imprimación SHOP-PRIMER a base de resinas pigmentadas con óxido de hierro rojo, cromato de zinc y fosfato de zinc. | 0.16 | 8.31 | 1.33 |
| mo018 | h | Oficial 1ª cerrajero. | 0.323 | 15 | 4.85 |
| mo059 | h | Ayudante cerrajero. | 0.231 | 13 | 3.00 |
| RNE020 | m² | Aplicación manual de dos manos de esmalte sintético de secado rápido, a base de resinas alquídicas, color a elegir, acabado brillante, (rendimiento: 0,083 l/m² cada mano); previa aplicación de una mano de imprimación sintética antioxidante de secado rápido, a base de resinas alcídicas modificadas y fosfato de zinc, color gris, acabado mate (rendimiento: 0,091 l/m²), sobre reja de acero. | 1.2 | 4.88 | 5.86 |
| % | % | Medios Auxiliares | 2 % | 91.97 | 1.84 |
| %CI | % | Costes Indirectos | 1.5 % | 93.81 | 1.41 |
|  |  | Total |  |  | 95.22 |

| Medición | Uds. | Largo | Alto | Parcial |
|---|---|---|---|---|
| INFANTIL | 1 | 1.996 | 2.900 | 5.788 |
| BASURAS | 1 | 1.026 | 2.900 | 2.975 |
| Total |  |  |  | 8.763 |

**FDD150** m Pasamanos curvo de madera de roble, de 65x70 mm de sección, barnizado en taller con barniz sintético con acabado satinado, con soportes metálicos fijados al paramento mediante anclaje mecánico con tacos de nylon y tornillos de acero.
110.044 m × 63.19 = 6953.68
Pasamanos curvo de madera de roble, de 65x70 mm de sección, barnizado en taller con barniz sintético con acabado satinado, con soportes metálicos fijados al paramento mediante anclaje mecánico con tacos de nylon y tornillos de acero. Incluso replanteo de los soportes, fijación de los soportes al paramento y fijación del pasamanos a los soportes. Elaborado en taller y montado en obra.

| Código | Ud | Descripción | Rendimiento | Precio | Importe |
|---|---|---|---|---|---|
| mt26aaa033b | Ud | Anclaje mecánico con taco de nylon y tornillo de acero inoxidable AISI 316, de cabeza avellanada. (material) | 2 | 0.724 | 1.45 |
| mt22dpa010ri | m | Pasamanos curvo de madera de roble, de 65x70 mm de sección, barnizado en taller, con barniz de poliuretano, acabado satinado, con soportes metálicos para su fijación al paramento. (material) | 1 | 54.545 | 54.55 |
| mo017 | h | Oficial 1ª carpintero. (mano de obra; 29/04/2019) | 0.18 | 15 | 2.70 |
| mo058 | h | Ayudante carpintero. (mano de obra; 29/04/2019) | 0.18 | 13 | 2.34 |
| % | % | Medios Auxiliares | 2 % | 61.04 | 1.22 |
| %CI | % | Costes Indirectos | 1.5 % | 62.26 | 0.93 |
|  |  | Total |  |  | 63.19 |

| Medición | Uds. | Largo | Parcial |
|---|---|---|---|
| ESCALERA 1 | 2.2 | 17.260 | 37.972 |
|  | 2.2 | 7.828 | 17.222 |
| ESCALERA 2 | 2.2 | 16.191 | 35.620 |
|  | 2.2 | 8.741 | 19.230 |
| Total |  |  | 110.044 |

**RNE020** m² Aplicación manual de dos manos de esmalte sintético de secado rápido, a base de resinas alquídicas, color a elegir, acabado brillante, (rendimiento: 0,083 l/m² cada mano); previa aplicación de una mano de imprimación sintética antioxidante de secado rápido, a base de resinas alcídicas modificadas y fosfato de zinc, color gris, acabado mate (rendimiento: 0,091 l/m²), sobre reja de acero.
1 m² × 4.88 = 4.88
Aplicación manual de dos manos de esmalte sintético de secado rápido, a base de resinas alquídicas, color a elegir, acabado brillante, (rendimiento: 0,083 l/m² cada mano); previa aplicación de una mano de imprimación sintética antioxidante de secado rápido, a base de resinas alcídicas modificadas y fosfato de zinc, color gris, acabado mate (rendimiento: 0,091 l/m²), sobre reja de acero.Superficie , medida según documentación gráfica de Proyecto, por una sola cara.

| Código | Ud | Descripción | Rendimiento | Precio | Importe |
|---|---|---|---|---|---|
| mt27pmr020a | l | Imprimación sintética antioxidante de secado rápido, color gris, acabado mate, a base de resinas alcídicas modificadas, pigmentos orgánicos, pigmentos inorgánicos, pigmentos antioxidantes, fosfato de zinc y disolvente formulado a base de una mezcla de hidrocarburos, de alta resistencia a la corrosión, para aplicar con brocha o pistola sobre superficies metálicas. (material) | 0.091 | 2.693 | 0.25 |
| mt27eer030d | l | Esmalte sintético de secado rápido, para exterior, color a elegir, acabado brillante, a base de resinas alquídicas, pigmentos orgánicos, pigmentos inorgánicos, pigmentos antioxidantes y disolvente formulado a base de una mezcla de hidrocarburos, para aplicar con brocha, rodillo o pistola sobre superficies metálicas. (material) | 0.166 | 3.715 | 0.62 |
| mo038 | h | Oficial 1ª pintor. (mano de obra; 21/04/2019) | 0.219 | 15 | 3.29 |
| mo076 | h | Ayudante pintor. (mano de obra; 21/04/2019) | 0.043 | 13 | 0.56 |
| % | % | Medios Auxiliares | 2 % | 4.72 | 0.09 |
| %CI | % | Costes Indirectos | 1.5 % | 4.81 | 0.07 |
|  |  | Total |  |  | 4.88 |

## N Aislamientos e impermeabilizaciones
Importe: 264353.31

### NA Aislamientos térmicos
Importe: 210752.22

**NAS040** m² Aislamiento térmico por el exterior de fachadas, con el sistema REDArt "ROCKWOOL",O EQUIVALENTE a elegir por la DF, con DITE - 13/0959,o equivalente compuesto por: panel rígido de lana de roca volcánica de doble densidad (150 kg/m³ en la capa superior y 80 kg/m³ en la capa inferior), capa de regularización de mortero polimérico REDArt Capa Base "ROCKWOOL", armado con malla de fibra de vidrio antiálcalis, REDArt Malla Estándar "ROCKWOOL", de 3,5x3,8 mm de luz de malla, de 160 g/m² de masa superficial; capa de acabado de revestimiento REDArt Acabado Silicona "ROCKWOOL", acabado fino, color a elegir, gama Special, sobre imprimación, REDArt Imprimación Silicona "ROCKWOOL", color a elegir, gama Special. Incluso perfiles de arranque de aluminio, . (08/07/2019)
1241.74 m² × 76.46 = 94943.44
Aislamiento térmico por el exterior de fachadas, con el sistema REDArt "ROCKWOOL",O EQUIVALENTE a elegir por la DF, con DITE - 13/0959, compuesto por: panel rígido de lana de roca volcánica de doble densidad (150 kg/m³ en la capa superior y 80 kg/m³ en la capa inferior), no revestido, Rocksate Duo Plus "ROCKWOOL", de 180 mm de espesor, fijado al soporte con mortero polimérico REDArt Capa Base "ROCKWOOL" y fijaciones mecánicas con taco de expansión con clavo, REDArtherm H2 Eco "ROCKWOOL"; capa de regularización de mortero polimérico REDArt Capa Base "ROCKWOOL", armado con malla de fibra de vidrio antiálcalis, REDArt Malla Estándar "ROCKWOOL", de 3,5x3,8 mm de luz de malla, de 160 g/m² de masa superficial; capa de acabado de revestimiento REDArt Acabado Silicona "ROCKWOOL", acabado fino, color a elegir, gama Special, sobre imprimación, REDArt Imprimación Silicona "ROCKWOOL", color a elegir, gama Special. Incluso perfiles de arranque de aluminio, perfiles de cierre superior de aluminio, perfiles de esquina de PVC con malla, perfiles de cierre lateral de aluminio y cinta autoadhesiva para sellado de todas las uniones entre paneles y del premarco de la carpintería.Preparación de la superficie soporte. Colocación del perfil de arranque. Corte y preparación del aislamiento. Colocación y fijación del aislamiento. Lijado de toda la superficie. Colocación del resto de perfiles. Resolución de los puntos singulares. Aplicación del mortero base y colocación de la malla de fibra de vidrio en la capa de regularización. Formación de juntas. Aplicación de la capa de acabado. Sellado de juntas.Superficie medida según documentación gráfica de Proyecto, deduciendo los huecos.

| Código | Ud | Descripción | Rendimiento | Precio | Importe |
|---|---|---|---|---|---|
| mt28mop080p | m | Perfil de arranque de aluminio, de 180 mm de anchura, con goterón, para nivelación y soporte de los paneles aislantes de los sistemas de aislamiento térmico por el exterior sobre la línea de zócalo. (material) | 0.17 | 16.337 | 2.78 |
| mt28mop085p | m | Perfil de cierre superior, de aluminio, de 180 mm de anchura, para coronación de los paneles aislantes de los sistemas de aislamiento térmico por el exterior. (material) | 0.17 | 21.526 | 3.66 |
| mt28mao020a | kg | Mortero polimérico REDArt Capa Base "ROCKWOOL", para capa de refuerzo o para adherir los paneles aislantes; capa de regularización de mortero polimérico REDArt Capa Base "ROCKWOOL", armado con malla de fibra de vidrio antiálcalis, REDArt Malla Estándar "ROCKWOOL", de 3,5x3,8 mm de luz de malla, de 160 g/m² de masa superficialprevio amasado con agua. (material) | 12 | 1.166 | 13.99 |
| mt16lrw015j | m² | Panel rígido de lana de roca volcánica de doble densidad (150 kg/m³ en la capa superior y 80 kg/m³ en la capa inferior), no revestido, Rocksate Duo Plus "ROCKWOOL", de 180 mm de espesor, según UNE-EN 13162, resistencia térmica 5 m²K/W, conductividad térmica 0,036 W/(mK), Euroclase A1 de reacción al fuego, de aplicación como aislante térmico y acústico en sistemas compuestos de aislamiento por el exterior de fachadas. (material) | 1.05 | 30.081 | 31.59 |
| mt28mao090h | Ud | Taco de expansión, REDArtherm H2 Eco 235 "ROCKWOOL", de 235 mm de longitud, con aro de estanqueidad y clavo para fijación de placas aislantes. (material) | 8 | 1.09 | 8.72 |
| mt16aaa030 | m | Cinta autoadhesiva para sellado de juntas. (material) | 0.44 | 0.263 | 0.12 |
| mt28mop070b | m | Perfil de esquina de PVC con malla, para refuerzo de cantos. (material) | 0.3 | 1.1 | 0.33 |
| mt28mop075p | m | Perfil de cierre lateral, de aluminio, de 180 mm de anchura. (material) | 0.3 | 15.585 | 4.68 |
| mt28mao070a | m² | Malla de fibra de vidrio antiálcalis, REDArt Malla Estándar "ROCKWOOL", de 3,5x3,8 mm de luz de malla, de 160 g/m² de masa superficial, para armar morteros. (material) | 1.1 | 1.739 | 1.91 |
| mt28mao040h | kg | Imprimación, REDArt Imprimación Silicona "ROCKWOOL", color a elegir, gama Special, compuesta por resinas acrílicas, sustancias minerales de relleno y pigmentos minerales; para aplicar con rodillo, máquina de proyectar o cepillo. (material) | 0.35 | 7.644 | 2.68 |
| mt28mao060x | kg | Revestimiento REDArt Acabado Silicona "ROCKWOOL", acabado fino, color a elegir, gama Special, compuesto por resinas acrílicas, siloxanos, sustancias minerales de relleno y pigmentos minerales; para aplicar con pistola de proyectar. (material) | 0.17 | 11.073 | 1.88 |
| mo054 | h | Oficial 1ª montador de aislamientos. | 0.008 | 15 | 0.12 |
| mo101 | h | Ayudante montador de aislamientos. | 0.008 | 13 | 0.10 |
| mo039 | h | Oficial 1ª revocador. (mano de obra; 30/04/2019) | 0.046 | 15 | 0.69 |
| mo079 | h | Ayudante revocador. (mano de obra; 03/05/2019) | 0.046 | 13 | 0.60 |
| % | % | Medios Auxiliares | 2 % | 73.85 | 1.48 |
| %CI | % | Costes Indirectos | 1.5 % | 75.33 | 1.13 |
|  |  | Total |  |  | 76.46 |

| Medición | Uds. | Largo | Ancho | Alto | Parcial |
|---|---|---|---|---|---|
| Alzado Norte | 1 | 68.330 |  |  | 68.330 |
|  | 1 | 19.247 |  |  | 19.247 |
|  | 1 | 298.925 |  |  | 298.925 |
|  | 1 | -85.661 |  |  | -85.661 |
| Alzado Oeste | 1 | 44.000 |  |  | 44.000 |
|  | 1 | 10.974 |  |  | 10.974 |
| Entrante planta 1ª | 1 |  | 7.328 | 4.750 | 34.808 |
| Patios planta 1ª sobre cubierta | 4 | 25.415 |  |  | 101.660 |
| Patios planta baja | 1 |  | 15.217 | 1.700 | 25.869 |
|  | 1 |  | 12.145 | 1.700 | 20.647 |
| Testero planta 1º | 1 | 78.416 |  |  | 78.416 |
|  | 1 | -19.869 |  |  | -19.869 |
| Alzado Sur | 1 | 99.366 |  |  | 99.366 |
|  | 1 | 418.420 |  |  | 418.420 |
|  | 1 | -40.520 |  |  | -40.520 |
|  | 1 | -29.415 |  |  | -29.415 |
|  | 1 | -17.713 |  |  | -17.713 |
|  | 1 | -74.636 |  |  | -74.636 |
|  | 1 | -12.761 |  |  | -12.761 |
|  | 1 | -13.315 |  |  | -13.315 |
|  | 1 | 12.939 |  |  | 12.939 |
| detras de infantil | 1 |  | 13.738 | 0.700 | 9.617 |
| Alzado Este gimnasio | 1 | 91.828 |  |  | 91.828 |
|  | 1 | 42.053 |  |  | 42.053 |
|  | 1 | 12.978 |  |  | 12.978 |
| Planta 1 | 1 | -7.721 |  |  | -7.721 |
| Profesores | 1 | 22.281 |  |  | 22.281 |
|  | 1 | 15.865 |  |  | 15.865 |
| infantil | 1 | 32.770 |  |  | 32.770 |
|  | 1 | -10.522 |  |  | -10.522 |
| Subtotal |  |  |  |  | 1148.860 |
| Jambas y Dinteles de Alzado NOrte | 1 | 51.925 |  | 0.400 | 20.770 |
|  | 1 | 8.600 |  | 0.400 | 3.440 |
| ciruclares | 1 | 3.142 | 1.200 | 0.400 | 1.508 |
|  | 1 | 3.142 | 0.850 | 0.400 | 1.068 |
| Alzado Oeste | 1 | 12.190 |  | 0.400 | 4.876 |
|  | 1 | 13.094 |  | 0.400 | 5.238 |
| Alzado Sur | 1 | 11.181 |  | 0.400 | 4.472 |
|  | 1 | 8.036 |  | 0.400 | 3.214 |
|  | 1 | 43.036 |  | 0.400 | 17.214 |
|  | 1 | 9.317 |  | 0.400 | 3.727 |
|  | 1 | 19.684 |  | 0.400 | 7.874 |
| Alzado Este Gimnasio circulares | 6.28 | 0.799 |  | 0.400 | 2.007 |
|  | 6.28 | 1.200 |  | 0.400 | 3.014 |
|  | 1 | 7.136 |  | 0.400 | 2.854 |
|  | 1 | 19.487 |  | 0.400 | 7.795 |
|  | 1 | 9.523 |  | 0.400 | 3.809 |
| Subtotal |  |  |  |  | 92.880 |
| Subtotal acumulado |  |  |  |  | 1241.740 |
| Total |  |  |  |  | 1241.74 |

**NAF020** m² Aislamiento térmico por el interior en fachada de doble hoja de fábrica para revestir, formado por panel semirrígido de lana de roca volcánica Rockplus -E- 220 "ROCKWOOL",O EQUIVALENTE a elegir por la DF, según UNE-EN 13162, no revestido, de 100 mm de espesor, resistencia térmica 2,9 m²K/W, conductividad térmica 0,034 W/(mK), colocado a tope y fijado mecánicamente. Incluso cinta autoadhesiva para sellado de juntas.
2 m² × 15.75 = 31.50
Aislamiento térmico por el interior en fachada de doble hoja de fábrica para revestir, formado por panel semirrígido de lana de roca volcánica Rockplus -E- 220 "ROCKWOOL", O EQUIVALENTE a elegir por la DF,según UNE-EN 13162, no revestido, de 100 mm de espesor, resistencia térmica 2,9 m²K/W, conductividad térmica 0,034 W/(mK), colocado a tope y fijado mecánicamente. Incluso cinta autoadhesiva para sellado de juntas.

| Código | Ud | Descripción | Rendimiento | Precio | Importe |
|---|---|---|---|---|---|
| mt16aaa020ea | Ud | Fijación mecánica para paneles aislantes de lana de roca, colocados directamente sobre la superficie soporte. (material) | 3 | 0.132 | 0.40 |
| mt16lrw030hip | m² | Panel semirrígido de lana de roca volcánica Rockplus -E- 220 "ROCKWOOL", según UNE-EN 13162, no revestido, de 100 mm de espesor, resistencia térmica 2,9 m²K/W, conductividad térmica 0,034 W/(mK), densidad 50 kg/m³, calor específico 840 J/kgK y factor de resistencia a la difusión del vapor de agua 1,3. (material) | 1.05 | 11.064 | 11.62 |
| mt16aaa030 | m | Cinta autoadhesiva para sellado de juntas. | 0.44 | 0.263 | 0.12 |
| mo054 | h | Oficial 1ª montador de aislamientos. | 0.11 | 15 | 1.65 |
| mo101 | h | Ayudante montador de aislamientos. | 0.11 | 13 | 1.43 |
| % | % | Medios Auxiliares | 2 % | 15.22 | 0.30 |
| %CI | % | Costes Indirectos | 1.5 % | 15.52 | 0.23 |
|  |  | Total |  |  | 15.75 |

| Medición | Uds. | Parcial |
|---|---|---|
|  | 1 |  |
|  | 2 |  |
| Total |  | 2 |

**NAQ010** m² Aislamiento térmico por el exterior de cubiertas , formado por panel rígido de lana de roca volcánica Rockciel -E- 444 "ROCKWOOL",O EQUIVALENTE a elegir por la DF, según UNE-EN 13162, no revestido, de 105 mm de espesor, resistencia térmica 2,84 m²K/W, conductividad térmica 0,037 W/(mK) fijado con el sistema Fixtop de anclaje mecánico, sobre soporte continuo de hormigón.
6001.108 m² × 8.85 = 53109.81

| Código | Ud | Descripción | Rendimiento | Precio | Importe |
|---|---|---|---|---|---|
| mt16lrw060b | m² | Panel rígido de lana de roca volcánica Rockciel -E- 444 "ROCKWOOL", según UNE-EN 13162, no revestido, de 105 mm de espesor, resistencia térmica 2,84 m²K/W, conductividad térmica 0,037 W/(mK), densidad 90 kg/m³, calor específico 840 J/kgK y factor de resistencia a la difusión del vapor de agua 1,3. | 1.05 | 7.52 | 7.90 |
| mt16lrw061b | Ud | Fijación mecánica "ROCKWOOL", formada por tornillos de doble rosca de 25 mm de longitud, para paneles aislantes de lana de roca Rockciel -E- 444. | 1 | 0.188 | 0.19 |
| mo054 | h | Oficial 1ª montador de aislamientos. | 0.028 | 15 | 0.42 |
| mo101 | h | Ayudante montador de aislamientos. | 0.003 | 13 | 0.04 |
| % | % | Medios Auxiliares | 2 % | 8.55 | 0.17 |
| %CI | % | Costes Indirectos | 1.5 % | 8.72 | 0.13 |
|  |  | Total |  |  | 8.85 |

| Medición | Uds. | Largo | Parcial |
|---|---|---|---|
| modulo 5 | 2 | 212.720 | 425.440 |
|  | 2 | 73.736 | 147.472 |
| modulo 34 | 2 | 1033.595 | 2067.190 |
| modulo 3 | 2 | 489.740 | 979.480 |
| modulo 2 | 2 | 772.796 | 1545.592 |
| modulo 1 | 2 | 417.967 | 835.934 |
| Total |  |  | 6001.108 |

**NAL010** m² Aislamiento termoacústico de suelos flotantes, formado por panel rígido de lana de roca volcánica Rocksol -E- 501 "ROCKWOOL",O EQUIVALENTE a elegir por la DF, según UNE-EN 13162, no revestido, de 40 mm de espesor, resistencia térmica 0,95 m²K/W, conductividad térmica 0,041 W/(mK), colocado a tope, simplemente apoyado, cubierto con film de polietileno de 0,2 mm de espesor y desolidarización perimetral realizada con el mismo material aislante, preparado para recibir una base de pavimento de mortero u hormigón. Incluso cinta autoadhesiva para sellado de juntas.
5070.344 m² × 7.43 = 37672.66
Aislamiento termoacústico de suelos flotantes, formado por panel rígido de lana de roca volcánica Rocksol -E- 501 "ROCKWOOL", O EQUIVALENTE a elegir por la DF,según UNE-EN 13162, no revestido, de 40 mm de espesor, resistencia térmica 0,95 m²K/W, conductividad térmica 0,041 W/(mK), colocado a tope, simplemente apoyado, cubierto con film de polietileno de 0,2 mm de espesor y desolidarización perimetral realizada con el mismo material aislante, preparado para recibir una base de pavimento de mortero u hormigón. Incluso cinta autoadhesiva para sellado de juntas.

| Código | Ud | Descripción | Rendimiento | Precio | Importe |
|---|---|---|---|---|---|
| mt16lrw040i | m² | Panel rígido de lana de roca volcánica Rocksol -E- 501 "ROCKWOOL", según UNE-EN 13162, no revestido, de 40 mm de espesor, resistencia térmica 0,95 m²K/W, conductividad térmica 0,041 W/(mK), densidad 90 kg/m³, calor específico 840 J/kgK y factor de resistencia a la difusión del vapor de agua 1,3. (material) | 1.1 | 4.23 | 4.65 |
| mt16png010d | m² | Film de polietileno de 0,2 mm de espesor y 184 g/m² de masa superficial. (material) | 1.1 | 0.357 | 0.39 |
| mt16aaa030 | m | Cinta autoadhesiva para sellado de juntas. | 0.25 | 0.263 | 0.07 |
| mo054 | h | Oficial 1ª montador de aislamientos. | 0.074 | 15 | 1.11 |
| mo101 | h | Ayudante montador de aislamientos. | 0.074 | 13 | 0.96 |
| % | % | Medios Auxiliares | 2 % | 7.18 | 0.14 |
| %CI | % | Costes Indirectos | 1.5 % | 7.32 | 0.11 |
|  |  | Total |  |  | 7.43 |

| Medición | Uds. | Largo | Parcial |
|---|---|---|---|
|  | 1 | 266.580 |  |
| MODULO 1 | 1 | 4.074 |  |
|  | 1 | 3.074 |  |
| MODULO 2 | 1 | 717.400 |  |
|  | 1 | -12.922 |  |
| MODULO 3 | 1 | 710.669 |  |
|  | 1 | -20.421 |  |
| MODULO 4 | 1 | 589.290 |  |
| MODULO 5 | 1 | 277.428 |  |
|  | 2 |  |  |
| Total |  |  | 5070.344 |

**NAO030** m² Aislamiento térmico entre los montantes de la estructura portante del trasdosado autoportante de placas, formado por panel semirrígido de lana de roca volcánica Rockcalm -E- 211 "ROCKWOOL",O EQUIVALENTE a elegir por la DF, según UNE-EN 13162, no revestido, de 80 mm de espesor, resistencia térmica 2,25 m²K/W, conductividad térmica 0,035 W/(mK), colocado entre los montantes de la estructura portante. (18/07/2019)
2184.861 m² × 11.44 = 24994.81

| Código | Ud | Descripción | Rendimiento | Precio | Importe |
|---|---|---|---|---|---|
| mt16lrw030egl | m² | Panel semirrígido de lana de roca volcánica Rockcalm -E- 211 "ROCKWOOL", según UNE-EN 13162, no revestido, de 80 mm de espesor, resistencia térmica 2,25 m²K/W, conductividad térmica 0,035 W/(mK), densidad 40 kg/m³, calor específico 840 J/kgK y factor de resistencia a la difusión del vapor de agua 1,3. (material; 18/07/2019) | 1.05 | 9.37 | 9.84 |
| mo054 | h | Oficial 1ª montador de aislamientos. | 0.049 | 15 | 0.74 |
| mo101 | h | Ayudante montador de aislamientos. | 0.049 | 13 | 0.64 |
| % | % | Medios Auxiliares | 2 % | 11.22 | 0.22 |
|  |  | Total |  |  | 11.44 |

| Medición | Uds. | Largo | Parcial |
|---|---|---|---|
| igual a 6.4.1 | 1 | 1950.586 | 1950.586 |
| 64.2 | 1 | 234.275 | 234.275 |
| Total |  |  | 2184.861 |

### NB Aislamientos acústicos
Importe: 9377.63

**NBP022** m² Aislamiento acústico a ruido aéreo, en tabique de placas, realizado con complejo multicapa, de 21,8 mm de espesor, formado por una lámina pesada de EPDM de 1,8 mm de espesor y un fieltro textil de 20 mm de espesor, colocado entre los montantes de la estructura portante; y lámina viscoelástica autoadhesiva de alta densidad de 4 mm de espesor.
732.545 m² × 9.88 = 7237.54
Aislamiento acústico a ruido aéreo, en tabique de placas, realizado con complejo multicapa, de 21,8 mm de espesor,es un compuesto multicapa formado por una lámina de base bituminosa de alta densidad y una manta a cada lado compuesta por fibras de algodón y textil reciclado ligadas con resina fenólica. Acústicamente el DANOFON o equivalente funciona como un resonador membrana (aislante a baja frecuencia) con material poroso a ambos lados (aislante a medias y altas frecuencias). COLOCACIÓN Se comienza cortando piezas completas de DANOFON con la misma medida de la altura del tabique. Los retales se emplearán en los paños más pequeños o para remates. - Una vez colocado la pieza a escuadra con los paramentos, una persona sujeta de la parte superior, mientras que otra realiza las dos primeras fijaciones mecánicas, después una persona se libera y la otra continua aplicando fijaciones. Para ello se utiliza un taladro percutor y broca de diamante que perfora tanto el panel como el tabique, después se introduce el taco y se presenta la espiga. Por último, se golpea la espiga con un martillo, quedando embutida en el material. - Se colocan 3 o 4 fijaciones para Aislamiento Danosa en la parte superior y luego 1 por metro en el solape entre dos paños de material, esta aplicación da un rendimiento de 3-4 espigas/m2. La siguiente pieza se sujeta de manera que coincida perfectamente con el solape del material ya colocado. - Una vez terminado de instalar el producto se procederá a cerrar con el segundo tabique según sistema adoptado (sobre mortero o sobre banda desolidizadora. Ver DIT 439)..

| Código | Ud | Descripción | Rendimiento | Precio | Importe |
|---|---|---|---|---|---|
| mt16ppt025f | m² | Aislamiento acústico a ruido aéreo, en tabique de placas, realizado con complejo multicapa, de 21,8 mm de espesor,es un compuesto multicapa formado por una lámina de base bituminosa de alta densidad y una manta a cada lado compuesta por fibras de algodón y textil reciclado ligadas con resina fenólica. Acústicamente el DANOFON o equivalente funciona como un resonador membrana (aislante a baja frecuencia) con material poroso a ambos lados (aislante a medias y altas frecuencias). COLOCACIÓN Se comienza cortando piezas completas de DANOFON con la misma medida de la altura del tabique. Los retales se emplearán en los paños más pequeños o para remates. - Una vez colocado la pieza a escuadra con los paramentos, una persona sujeta de la parte superior, mientras que otra realiza las dos primeras fijaciones mecánicas, después una persona se libera y la otra continua aplicando fijaciones. Para ello se utiliza un taladro percutor y broca de diamante que perfora tanto el panel como el tabique, después se introduce el taco y se presenta la espiga. Por último, se golpea la espiga con un martillo, quedando embutida en el material. - Se colocan 3 o 4 fijaciones para Aislamiento Danosa en la parte superior y luego 1 por metro en el solape entre dos paños de material, esta aplicación da un rendimiento de 3-4 espigas/m2. La siguiente pieza se sujeta de manera que coincida perfectamente con el solape del material ya colocado. - Una vez terminado de instalar el producto se procederá a cerrar con el segundo tabique según sistema adoptado (sobre mortero o sobre banda desolidizadora. Ver DIT 439).. 67 dBA. (material) | 1.05 | 2.82 | 2.96 |
| mt16npg030h | m² | Lámina viscoelástica autoadhesiva de alta densidad de 4 mm de espesor; con 67 dB de índice global de reducción acústica, Rw. | 2.1 | 1.88 | 3.95 |
| mo054 | h | Oficial 1ª montador de aislamientos. | 0.094 | 15 | 1.41 |
| mo101 | h | Ayudante montador de aislamientos. | 0.094 | 13 | 1.22 |
| % | % | Medios Auxiliares | 2 % | 9.54 | 0.19 |
| %CI | % | Costes Indirectos | 1.5 % | 9.73 | 0.15 |
|  |  | Total |  |  | 9.88 |

| Medición | Uds. | Largo | Alto | Parcial |
|---|---|---|---|---|
| pLANTA 1º ENTRE AULAS | 1 | 6.322 |  |  |
|  | 1 | 6.960 |  |  |
|  | 1 | 6.960 |  |  |
|  | 1 | 6.960 |  |  |
|  | 1 | 7.083 |  |  |
|  | 1 | 6.760 |  |  |
|  | 1 | 6.698 |  |  |
|  | 1 | 6.960 |  |  |
|  | 1 | 6.960 |  |  |
|  | 1 | 6.960 |  |  |
|  | 1 | 7.100 |  |  |
| PLANTA BAJA ENTRE AULAS INFANTIL | 1 | 8.107 |  |  |
|  | 1 | 8.094 |  |  |
|  | 1 | 7.915 |  |  |
|  | 1 | 7.871 |  |  |
| SALA DE PROFESORES | 1 | 8.006 |  |  |
|  | 1 | 12.026 |  |  |
| AULAS | 1 | 6.626 |  |  |
|  | 1 | 6.314 |  |  |
|  | 1 | 6.660 |  |  |
|  | 1 | 6.933 |  |  |
|  | 1 | 6.767 |  |  |
|  | 1 | 3.596 |  |  |
|  | 1 | 6.952 |  |  |
|  | 1 | 7.180 |  |  |
|  | 1 | 7.038 |  |  |
|  | 1 | 6.967 |  |  |
|  | 1 |  | 3.800 |  |
| Total |  |  |  | 732.545 |

**NBL020** m² Aislamiento acústico a ruido aéreo y de impacto de suelos flotantes, realizado con láminas de espuma de polietileno de alta densidad de 5 mm de espesor, dispuestas con solape entre ellas y desolidarización perimetral realizada con el mismo material aislante; preparado para recibir una base de pavimento de mortero u hormigón. Incluso cinta autoadhesiva para sellado de juntas. (18/07/2019)
930.473 m² × 2.3 = 2140.09

| Código | Ud | Descripción | Rendimiento | Precio | Importe |
|---|---|---|---|---|---|
| mt16pnc020b | m² | Lámina de espuma de polietileno de alta densidad de 5 mm de espesor; proporcionando una reducción del nivel global de presión de ruido de impactos de 20 dB. (material; 18/07/2019) | 1.32 | 0.64 | 0.84 |
| mt16aaa030 | m | Cinta autoadhesiva para sellado de juntas. | 0.1 | 0.263 | 0.03 |
| mo054 | h | Oficial 1ª montador de aislamientos. | 0.049 | 15 | 0.74 |
| mo101 | h | Ayudante montador de aislamientos. | 0.049 | 13 | 0.64 |
| % | % | Medios Auxiliares | 2 % | 2.25 | 0.05 |
|  |  | Total |  |  | 2.3 |

| Medición | Uds. | Largo | Parcial |
|---|---|---|---|
| Superficie planta 1ª | 1 | 930.473 | 930.473 |
| Total |  |  | 930.473 |

### NI Impermeabilizaciones
Importe: 6956.69

**NIA020** m² Impermeabilización de foso de ascensor constituido por muro de superficie lisa de hormigón, elementos prefabricados de hormigón o revocos de mortero rico en cemento, con mortero cementoso impermeabilizante, monocomponente, de color gris, compuesto por cementos especiales, áridos seleccionados y resinas, aplicado con brocha en dos o más capas, sobre el soporte humedecido, hasta conseguir un espesor mínimo total de 2 mm.
16 m² × 4.94 = 79.04

| Código | Ud | Descripción | Rendimiento | Precio | Importe |
|---|---|---|---|---|---|
| mt09bmr210a | kg | Mortero cementoso impermeabilizante, monocomponente de color gris, compuesto por cementos especiales, áridos seleccionados y resinas, con resistencia a los sulfatos, a los ácidos biogénicos y al agua de mar y apto para estar en contacto con agua potable, según UNE-EN 1504-2, Euroclase F de reacción al fuego, para aplicar en interiores y exteriores. (material) | 3 | 0.788 | 2.36 |
| mo032 | h | Oficial 1ª aplicador de productos impermeabilizantes. (mano de obra; 03/05/2019) | 0.086 | 15 | 1.29 |
| mo070 | h | Ayudante aplicador de productos impermeabilizantes. (mano de obra; 03/05/2019) | 0.086 | 13 | 1.12 |
| % | % | Medios Auxiliares | 2 % | 4.77 | 0.10 |
| %CI | % | Costes Indirectos | 1.5 % | 4.87 | 0.07 |
|  |  | Total |  |  | 4.94 |

| Medición | Uds. | Largo | Alto | Parcial |
|---|---|---|---|---|
| ascensor | 1 | 8.000 | 1.500 | 12.000 |
|  | 1 | 4.000 |  | 4.000 |
| Total |  |  |  | 16 |

**NIA025** m Refuerzo de impermeabilización de esquinas y encuentros entre paramentos de cemento, hormigón o bloques de hormigón, mediante la apertura de una roza continua de 2x1 cm, formando aristas rectas, introducción en la misma de una junta estanca deformable y sellado con mástico estanco y deformable, y terminación en ángulo cóncavo, a media caña, con mortero tixotrópico, reforzado con fibras, de muy alta resistencia mecánica y retracción compensada, con una resistencia a compresión a 28 días mayor o igual a 47 N/mm², un módulo de elasticidad de 20000 N/mm², clase R4 según UNE-EN 1504-3, aplicado en varias capas, con un radio de curvatura de 10 cm.
12.8 m × 16.43 = 210.30

| Código | Ud | Descripción | Rendimiento | Precio | Importe |
|---|---|---|---|---|---|
| mt15sja110a | m | Perfil hidroexpansivo a base de caucho natural reticulado, de expansión controlada en contacto con agua, de 20x10 mm. (material) | 1 | 7.013 | 7.01 |
| mt15sja120 | kg | Sellado con mástico estanco y deformable. (material) | 1 | 2.257 | 2.26 |
| mt09rew040b | kg | Mortero tixotrópico, reforzado con fibras, de muy alta resistencia mecánica y retracción compensada, con una resistencia a compresión a 28 días mayor o igual a 47 N/mm², un módulo de elasticidad de 20000 N/mm², clase R4 según UNE-EN 1504-3. (material) | 3 | 0.849 | 2.55 |
| mo112 | h | Peón especializado construcción. | 0.174 | 12 | 2.09 |
| mo032 | h | Oficial 1ª aplicador de productos impermeabilizantes. | 0.07 | 15 | 1.05 |
| mo070 | h | Ayudante aplicador de productos impermeabilizantes. | 0.07 | 13 | 0.91 |
| % | % | Medios Auxiliares | 2 % | 15.87 | 0.32 |
| %CI | % | Costes Indirectos | 1.5 % | 16.19 | 0.24 |
|  |  | Total |  |  | 16.43 |

| Medición | Uds. | Largo | Parcial |
|---|---|---|---|
|  | 8 |  | 8.000 |
|  | 4 | 1.200 | 4.800 |
| Total |  |  | 12.8 |

**NIF031** m Impermeabilización de alféizar con lámina autoadhesiva de betún modificado con elastómero SBS, LBA-40/G-FV, con armadura de fieltro de fibra de vidrio de 60 g/m², de superficie autoprotegida (protección mineral en la cara exterior y un film siliconado extraíble en la cara interior), tipo monocapa, totalmente adherida al soporte con soplete, previa imprimación con emulsión asfáltica aniónica con cargas tipo EB, preparada para recibir el vierteaguas.
900.759 m × 5.51 = 4963.18

| Código | Ud | Descripción | Rendimiento | Precio | Importe |
|---|---|---|---|---|---|
| mt14iea020c | kg | Emulsión asfáltica aniónica con cargas tipo EB, según UNE 104231. | 0.15 | 1.241 | 0.19 |
| mt14lga020a | m² | Lámina autoadhesiva de betún modificado con elastómero SBS, LBA-40/G-FV, de 2,5 mm de espesor, masa nominal 4 kg/m², con armadura de fieltro de fibra de vidrio de 60 g/m², de superficie autoprotegida (protección mineral en la cara exterior y un film siliconado extraíble en la cara interior). Según UNE-EN 13707. (material) | 0.315 | 4.202 | 1.32 |
| mo029 | h | Oficial 1ª aplicador de láminas impermeabilizantes. | 0.136 | 15 | 2.04 |
| mo067 | h | Ayudante aplicador de láminas impermeabilizantes. | 0.136 | 13 | 1.77 |
| % | % | Medios Auxiliares | 2 % | 5.32 | 0.11 |
| %CI | % | Costes Indirectos | 1.5 % | 5.43 | 0.08 |
|  |  | Total |  |  | 5.51 |

| Medición | Uds. | Largo | Parcial |
|---|---|---|---|
| REMATE DE CUBIERTAS MOD 1 | 1 | 75.324 | 75.324 |
| MOD 2 | 1 | 74.184 | 74.184 |
|  | 1 | 13.368 | 13.368 |
|  | 1 | 24.311 | 24.311 |
| MOD3 | 1 | 64.797 | 64.797 |
| MOD3 2ª | 1 | 50.925 | 50.925 |
|  | 1 | 14.075 | 14.075 |
| MOD 4 | 1 | 140.344 | 140.344 |
|  | 1 | 4.405 | 4.405 |
| MOD5 | 1 | 59.557 | 59.557 |
|  | 1 | 21.490 | 21.490 |
| Subtotal |  |  | 542.780 |
| PLANTA BAJA MOD 1 | 1 | 5.822 | 5.822 |
|  | 1 | 1.692 | 1.692 |
|  | 1 | 6.948 | 6.948 |
|  | 1 | 6.964 | 6.964 |
|  | 1 | 1.900 | 1.900 |
|  | 1 | 0.961 | 0.961 |
|  | 1 | 6.361 | 6.361 |
| MOD 2 | 1 | 29.593 | 29.593 |
|  | 1 | 1.482 | 1.482 |
|  | 1 | 7.157 | 7.157 |
|  | 1 | 18.923 | 18.923 |
|  | 1 | 3.516 | 3.516 |
|  | 1 | 3.569 | 3.569 |
|  | 1 | 2.668 | 2.668 |
|  | 1 | 3.319 | 3.319 |
|  | 1 | 4.538 | 4.538 |
|  | 1 | 3.336 | 3.336 |
|  | 1 | 4.697 | 4.697 |
| MOD 3 | 1 | 20.280 | 20.280 |
|  | 1 | 5.768 | 5.768 |
|  | 1 | 1.592 | 1.592 |
| MOD 4 | 1 | 1.530 | 1.530 |
|  | 1 | 15.370 | 15.370 |
|  | 1 | 7.504 | 7.504 |
|  | 1 | 31.226 | 31.226 |
| MOD 5 | 1 | 11.627 | 11.627 |
|  | 1 | 10.104 | 10.104 |
| PLANTA 1ª MOD 3.4 | 1 | 8.516 | 8.516 |
|  | 1 | 7.387 | 7.387 |
|  | 1 | 39.205 | 39.205 |
|  | 1 | 15.968 | 15.968 |
|  | 1 | 1.710 | 1.710 |
|  | 1 | 4.422 | 4.422 |
|  | 1 | 23.447 | 23.447 |
|  | 1 | 1.589 | 1.589 |
|  | 1 | 1.619 | 1.619 |
|  | 1 | 5.336 | 5.336 |
|  | 1 | 3.220 | 3.220 |
|  | 1 | 4.115 | 4.115 |
|  | 1 | 3.319 | 3.319 |
| MOD 5 | 1 | 15.623 | 15.623 |
|  | 1 | 1.299 | 1.299 |
|  | 1 | 0.900 | 0.900 |
|  | 1 | 0.919 | 0.919 |
|  | 1 | 0.938 | 0.938 |
| Subtotal |  |  | 357.979 |
| Subtotal acumulado |  |  | 900.759 |
| Total |  |  | 900.759 |

**NIF021** m² Impermeabilización de cornisa o alero con lámina de betún modificado con elastómero SBS, LBM(SBS)-50/G-FP, con armadura de fieltro de poliéster reforzado y estabilizado de 150 g/m², con autoprotección mineral de color gris, tipo monocapa, totalmente adherida al soporte con soplete, previa imprimación con emulsión asfáltica aniónica con cargas tipo EB y resolución de encuentros con paramentos verticales mediante colocación de perfil de chapa de acero galvanizado, banda de refuerzo y banda de terminación. Incluso masilla de poliuretano para el sellado del espacio entre el perfil metálico y el paramento.
105.981 m² × 16.08 = 1704.17

| Código | Ud | Descripción | Rendimiento | Precio | Importe |
|---|---|---|---|---|---|
| mt14iea020c | kg | Emulsión asfáltica aniónica con cargas tipo EB, según UNE 104231. | 0.5 | 1.241 | 0.62 |
| mt14lba010c | m² | Lámina de betún modificado con elastómero SBS, LBM(SBS)-30-FP, de 2,5 mm de espesor, masa nominal 5 kg/m², con armadura de fieltro de poliéster no tejido de 160 g/m², de superficie no protegida. Según UNE-EN 13707. | 0.347 | 4.541 | 1.58 |
| mt14lga010ea | m² | Lámina de betún modificado con elastómero SBS, LBM(SBS)-50/G-FP, de 3,5 mm de espesor, masa nominal 5 kg/m², con armadura de fieltro de poliéster reforzado y estabilizado de 150 g/m², con autoprotección mineral de color gris. Según UNE-EN 13707. | 1.35 | 5.19 | 7.01 |
| mt15acc020c | m | Perfil de chapa de acero galvanizado, espesor 0,8 mm, desarrollo 300 mm, y 2 pliegues. | 2 | 1.363 | 2.73 |
| mt15sja020a | Ud | Cartucho de masilla de poliuretano, de 310 cm³. | 0.17 | 6.317 | 1.07 |
| mo029 | h | Oficial 1ª aplicador de láminas impermeabilizantes. | 0.09 | 15 | 1.35 |
| mo067 | h | Ayudante aplicador de láminas impermeabilizantes. | 0.09 | 13 | 1.17 |
| % | % | Medios Auxiliares | 2 % | 15.53 | 0.31 |
| %CI | % | Costes Indirectos | 1.5 % | 15.84 | 0.24 |
|  |  | Total |  |  | 16.08 |

| Medición | Uds. | Largo | Parcial |
|---|---|---|---|
| mod 4 | 1 | 30.914 | 30.914 |
| mod 5 porche | 1 | 75.067 | 75.067 |
| Total |  |  | 105.981 |

### ND Drenajes y desolidarizaciones
Importe: 37030.13

**NIM009** m² Impermeabilización de muro de hormigón en contacto con el terreno, por su cara exterior, con emulsión bituminosa aniónica monocomponente, a base de betunes y resinas, aplicada en dos manos, (rendimiento: 1 kg/m² cada mano).
833.758 m² × 6.44 = 5369.40

| Código | Ud | Descripción | Rendimiento | Precio | Importe |
|---|---|---|---|---|---|
| mt14ieb010a | kg | Emulsión bituminosa aniónica monocomponente, a base de betunes y resinas. (material) | 2 | 1.777 | 3.55 |
| mo032 | h | Oficial 1ª aplicador de productos impermeabilizantes. | 0.095 | 15 | 1.43 |
| mo070 | h | Ayudante aplicador de productos impermeabilizantes. | 0.095 | 13 | 1.24 |
| % | % | Medios Auxiliares | 2 % | 6.22 | 0.12 |
| %CI | % | Costes Indirectos | 1.5 % | 6.34 | 0.10 |
|  |  | Total |  |  | 6.44 |

| Medición | Uds. | Largo | Alto | Parcial |
|---|---|---|---|---|
| modulo 1 | 1 | 84.447 | 1.500 | 126.671 |
| 2 | 1 | 133.584 | 1.500 | 200.376 |
| 3 | 1 | 115.177 | 1.500 | 172.766 |
| 4 | 1 | 108.000 | 1.500 | 162.000 |
| 5 | 1 | 94.000 | 1.500 | 141.000 |
| patio | 1 | 14.970 |  | 14.970 |
| patio | 1 | 15.975 |  | 15.975 |
| Total |  |  |  | 833.758 |

**NIM011** m² Impermeabilización de muro de hormigón en contacto con el terreno, por su cara exterior, con lámina de betún modificado con elastómero SBS, LBM(SBS)-30-FP, con armadura de fieltro de poliéster no tejido de 160 g/m², de superficie no protegida, previa imprimación con emulsión asfáltica aniónica con cargas tipo EB (rendimiento: 0,7 kg/m²), totalmente adherida al soporte con soplete, colocada con solapes. Incluso banda de lámina de betún modificado con elastómero SBS, LBM(SBS)-30-FP, de 33 cm de anchura, acabada con film plástico termofusible en ambas caras para refuerzo de la coronación y de la entrega al pie del muro en su encuentro con la cimentación.
833.758 m² × 11.01 = 9179.68

| Código | Ud | Descripción | Rendimiento | Precio | Importe |
|---|---|---|---|---|---|
| mt14iea020c | kg | Emulsión asfáltica aniónica con cargas tipo EB, según UNE 104231. | 0.5 | 1.241 | 0.62 |
| mt14lba010c | m² | Lámina de betún modificado con elastómero SBS, LBM(SBS)-30-FP, de 2,5 mm de espesor, masa nominal 5 kg/m², con armadura de fieltro de poliéster no tejido de 160 g/m², de superficie no protegida. Según UNE-EN 13707. | 1.1 | 4.541 | 5.00 |
| mt14lba100a | m | Banda de lámina de betún modificado con elastómero SBS, LBM(SBS)-30-FP, de 33 cm de anchura, acabada con film plástico termofusible en ambas caras. (material) | 0.7 | 1.664 | 1.16 |
| mo029 | h | Oficial 1ª aplicador de láminas impermeabilizantes. | 0.138 | 15 | 2.07 |
| mo067 | h | Ayudante aplicador de láminas impermeabilizantes. | 0.138 | 13 | 1.79 |
| % | % | Medios Auxiliares | 2 % | 10.64 | 0.21 |
| %CI | % | Costes Indirectos | 1.5 % | 10.85 | 0.16 |
|  |  | Total |  |  | 11.01 |

| Medición | Uds. | Largo | Alto | Parcial |
|---|---|---|---|---|
| modulo 1 | 1 | 84.447 | 1.500 | 126.671 |
| 2 | 1 | 133.584 | 1.500 | 200.376 |
| 3 | 1 | 115.177 | 1.500 | 172.766 |
| 4 | 1 | 108.000 | 1.500 | 162.000 |
| 5 | 1 | 94.000 | 1.500 | 141.000 |
| patio | 1 | 14.970 |  | 14.970 |
| patio | 1 | 15.975 |  | 15.975 |
| Total |  |  |  | 833.758 |

**NDM020** m² Drenaje de muro de hormigón en contacto con el terreno, por su cara exterior, con lámina drenante y filtrante de estructura nodular de polietileno de alta densidad (PEAD/HDPE), con nódulos de 8 mm de altura, con geotextil de polipropileno incorporado, resistencia a la compresión 150 kN/m² según UNE-EN ISO 604, capacidad de drenaje 5 l/(s·m) y masa nominal 0,7 kg/m²; colocada con solapes, con los nódulos contra el muro previamente impermeabilizado, fijada con clavos de acero de 62 mm de longitud, con arandela blanda de polietileno de 36 mm de diámetro (2 ud/m²). Incluso perfil metálico para remate superior y.
833.758 m² × 8.43 = 7028.58

| Código | Ud | Descripción | Rendimiento | Precio | Importe |
|---|---|---|---|---|---|
| mt14gdo010b | m² | Lámina drenante y filtrante de estructura nodular de polietileno de alta densidad (PEAD/HDPE), con nódulos de 8 mm de altura, con geotextil de polipropileno incorporado, resistencia a la compresión 150 kN/m² según UNE-EN ISO 604, capacidad de drenaje 5 l/(s·m) y masa nominal 0,7 kg/m². (material) | 1.1 | 2.463 | 2.71 |
| mt15pao015a | Ud | Clavo de acero de 62 mm de longitud, con arandela blanda de polietileno de 36 mm de diámetro, para fijación de lámina drenante. (material) | 2 | 0.395 | 0.79 |
| mt15pao020a | m | Perfil de remate. (material) | 0.3 | 1.685 | 0.51 |
| mo029 | h | Oficial 1ª aplicador de láminas impermeabilizantes. | 0.148 | 15 | 2.22 |
| mo067 | h | Ayudante aplicador de láminas impermeabilizantes. | 0.148 | 13 | 1.92 |
| % | % | Medios Auxiliares | 2 % | 8.15 | 0.16 |
| %CI | % | Costes Indirectos | 1.5 % | 8.31 | 0.12 |
|  |  | Total |  |  | 8.43 |

| Medición | Uds. | Largo | Alto | Parcial |
|---|---|---|---|---|
| modulo 1 | 1 | 84.447 | 1.500 | 126.671 |
| 2 | 1 | 133.584 | 1.500 | 200.376 |
| 3 | 1 | 115.177 | 1.500 | 172.766 |
| 4 | 1 | 108.000 | 1.500 | 162.000 |
| 5 | 1 | 94.000 | 1.500 | 141.000 |
| patio | 1 | 14.970 |  | 14.970 |
| patio | 1 | 15.975 |  | 15.975 |
| Total |  |  |  | 833.758 |

**ASD010** m Zanja drenante con una pendiente mínima del 0,50%, para captación de aguas subterráneas, en cuyo fondo se dispone un tubo ranurado de PVC de doble pared, la exterior corrugada y la interior lisa, color teja RAL 8023, con ranurado a lo largo de un arco de 220° en el valle del corrugado, para drenaje, rigidez anular nominal 4 kN/m², de 110 mm de diámetro, según UNE-EN 13476-1, longitud nominal 6 m, unión por copa con junta elástica de EPDM, colocado sobre solera de hormigón en masa HM-20/B/20/I, de 10 cm de espesor, en forma de cuna para recibir el tubo y formar las pendientes, con relleno lateral y superior hasta 25 cm por encima de la generatriz superior del tubo con grava filtrante sin clasificar, todo ello envuelto en un geotextil no tejido compuesto por fibras de poliéster unidas por agujeteado, con una resistencia a la tracción longitudinal de 1,63 kN/m, una resistencia a la tracción transversal de 2,08 kN/m, una apertura de cono al ensayo de perforación dinámica según UNE-EN ISO 13433 inferior a 27 mm, resistencia CBR a punzonamiento 0,4 kN y una masa superficial de 200 g/m². Incluso lubricante para montaje.
535.208 m × 16.28 = 8713.19

| Código | Ud | Descripción | Rendimiento | Precio | Importe |
|---|---|---|---|---|---|
| mt10hmf010Mm | m³ | Hormigón HM-20/B/20/I, fabricado en central. (material) | 0.055 | 52.05 | 2.86 |
| mt11tdv015a | m | Tubo ranurado de PVC de doble pared, la exterior corrugada y la interior lisa, color teja RAL 8023, con ranurado a lo largo de un arco de 220° en el valle del corrugado, para drenaje, rigidez anular nominal 4 kN/m², de 110 mm de diámetro, según UNE-EN 13476-1, longitud nominal 6 m, unión por copa con junta elástica de EPDM. (material) | 1.02 | 4.277 | 4.36 |
| mt11ade100a | kg | Lubricante para unión mediante junta elástica de tubos y accesorios. (material) | 0.003 | 8.582 | 0.03 |
| mt01ard030b | t | Grava filtrante sin clasificar. (material) | 0.295 | 8.479 | 2.50 |
| mt14gsa020ce | m² | Geotextil no tejido compuesto por fibras de poliéster unidas por agujeteado, con una resistencia a la tracción longitudinal de 1,63 kN/m, una resistencia a la tracción transversal de 2,08 kN/m, una apertura de cono al ensayo de perforación dinámica según UNE-EN ISO 13433 inferior a 27 mm, resistencia CBR a punzonamiento 0,4 kN y una masa superficial de 200 g/m², según UNE-EN 13252. | 1.98 | 0.518 | 1.03 |
| mo020 | h | Oficial 1ª construcción. | 0.113 | 15 | 1.70 |
| mo112 | h | Peón especializado construcción. | 0.271 | 12 | 3.25 |
| % | % | Medios Auxiliares | 2 % | 15.73 | 0.31 |
| %CI | % | Costes Indirectos | 1.5 % | 16.04 | 0.24 |
|  |  | Total |  |  | 16.28 |

| Medición | Uds. | Largo | Parcial |
|---|---|---|---|
| modulo 1 | 1 | 84.447 | 84.447 |
| 2 | 1 | 133.584 | 133.584 |
| 3 | 1 | 115.177 | 115.177 |
| 4 | 1 | 108.000 | 108.000 |
| 5 | 1 | 94.000 | 94.000 |
| Total |  |  | 535.208 |

**NDM102** m Canaleta prefabricada de polipropileno, en tramos de 1000 mm de longitud, 130 mm de anchura y 60 mm de altura, con rejilla perforada de acero inoxidable clase A-15 según UNE-EN 124 y UNE-EN 1433, con una pendiente mínima del 12%, una pendiente máxima del 14% y un sumidero de 110 mm de diámetro mínimo cada 15 m² de muro, para la recogida del agua filtrada en los muros parcialmente estancos, con grado mínimo de impermeabilidad 5, según DB HS 1 Protección frente a la humedad (CTE) y posterior evacuación hasta la red de saneamiento del edificio. Incluso accesorios de montaje, piezas especiales y elementos de sujeción.
27.8 m × 242.42 = 6739.28

| Código | Ud | Descripción | Rendimiento | Precio | Importe |
|---|---|---|---|---|---|
| mt11cap010fb | m | Canaleta prefabricada de polipropileno, en tramos de 1000 mm de longitud, 130 mm de anchura y 60 mm de altura, con rejilla perforada de acero inoxidable clase A-15 según UNE-EN 124 y UNE-EN 1433, incluso piezas especiales. (material) | 1 | 229.877 | 229.88 |
| mt11var020 | Ud | Kit de accesorios de montaje, piezas especiales y elementos de sujeción, para saneamiento. (material) | 3 | 0.654 | 1.96 |
| mo020 | h | Oficial 1ª construcción. | 0.086 | 15 | 1.29 |
| mo113 | h | Peón ordinario construcción. | 0.086 | 12 | 1.03 |
| % | % | Medios Auxiliares | 2 % | 234.16 | 4.68 |
| %CI | % | Costes Indirectos | 1.5 % | 238.84 | 3.58 |
|  |  | Total |  |  | 242.42 |

| Medición | Uds. | Largo | Parcial |
|---|---|---|---|
| patios | 1 | 15.636 | 15.636 |
|  | 1 | 12.164 | 12.164 |
| Total |  |  | 27.8 |

### NE Estanqueidad
Importe: 236.64

**NMN010** m² Sistema multifunción "REVESTECH"O EQUIVALENTE a elegir por la DF, bajo suelo cerámico o de piedra natural, formado por geomembrana, Acu Dry200 "REVESTECH", de 2,2 mm de espesor y 1,1 kg/m² de peso, formada por 4 capas diferentes, que cumplen la función de desolidarización, impermeabilización, aislamiento acústico a ruido de impacto y compensación de la presión de vapor de agua del soporte, fijada al soporte con adhesivo cementoso mejorado, C2 E, con tiempo abierto ampliado, extendido con llana dentada. Incluso adhesivo Seal Plus y banda de refuerzo Banda Dry80 30 para el sellado de juntas y banda de refuerzo, Dry50 Banda13x30, para el sellado de encuentros perimetrales.
10.329 m² × 22.91 = 236.64

| Código | Ud | Descripción | Rendimiento | Precio | Importe |
|---|---|---|---|---|---|
| mt09mcr250a | kg | Adhesivo cementoso mejorado, C2 E, con tiempo abierto ampliado, según UNE-EN 12004, para la fijación de geomembranas, compuesto por cementos especiales, áridos seleccionados y resinas sintéticas. (material) | 2 | 0.642 | 1.28 |
| mt15rev130d | m² | Geomembrana, Acu Dry200 "REVESTECH", de 2,2 mm de espesor y 1,1 kg/m² de peso, formada por 4 capas diferentes, que cumplen la función de desolidarización, impermeabilización, aislamiento acústico a ruido de impacto y compensación de la presión de vapor de agua del soporte; proporcionando una reducción del nivel global de presión de ruido de impactos de 10 dB, según UNE-EN ISO 717-2, suministrada en rollos. (material) | 1.05 | 13.96 | 14.66 |
| mt15rev170b | kg | Adhesivo, Seal Plus "REVESTECH", color marrón, para el sellado de juntas. (material) | 0.183 | 14.391 | 2.63 |
| mt15rev040g | m | Banda de refuerzo para lámina impermeabilizante flexible tipo EVAC, Banda Dry80 30 "REVESTECH", de 290 mm de anchura, compuesta de una doble hoja de poliolefina termoplástica con acetato de vinil etileno, con ambas caras revestidas de fibras de poliéster no tejidas, de 0,8 mm de espesor y 600 g/m². (material) | 0.25 | 4.832 | 1.21 |
| mt15rev058d | m | Banda de refuerzo para lámina impermeabilizante flexible tipo EVAC, Dry50 Banda13x30 "REVESTECH", de 127 mm de anchura, compuesta de una doble hoja de poliolefina termoplástica con acetato de vinil etileno, con ambas caras revestidas de fibras de poliéster no tejidas, de 0,52 mm de espesor y 335 g/m². (material) | 0.25 | 2.66 | 0.67 |
| mo029 | h | Oficial 1ª aplicador de láminas impermeabilizantes. | 0.06 | 15 | 0.90 |
| mo067 | h | Ayudante aplicador de láminas impermeabilizantes. | 0.06 | 13 | 0.78 |
| % | % | Medios Auxiliares | 2 % | 22.13 | 0.44 |
| %CI | % | Costes Indirectos | 1.5 % | 22.57 | 0.34 |
|  |  | Total |  |  | 22.91 |

| Medición | Uds. | Largo | Parcial |
|---|---|---|---|
| bajo duchas | 1 | 2.700 | 2.700 |
|  | 1 | 2.618 | 2.618 |
|  | 1 | 5.011 | 5.011 |
| Total |  |  | 10.329 |

## L Carpintería, cerrajería, vidrios y protecciones solares
Importe: 615327.29

### LC Carpintería de aluminio.
Importe: 283541.96

**V_80HOCE_HFP** m² Ventana de aluminio COR 80 Hoja Oculta CE Hojas pract. y fijos,O EQUIVALENTE a elegir por la DF,
351.719 m² × 232.2 = 81669.15
Suministro y colocación de ventana abisagrada de hojas oscilobatientes y fijos de canal europeo sistema CORTIZO COR 80 HOJA OCULTA ,O EQUIVALENTE a elegir por la DF,compuestas por perfiles de aleación de aluminio 6063 con tratamiento térmico T-5. Marco y hoja tienen una sección de 80 mm. y 76 mm. respectivamente. El espesor medio de los perfiles de aluminio es de 1,9 mm. en ventana, y una capacidad máxima de acristalamiento de 50 mm. Los perfiles de aluminio están provistos de rotura de puente térmico obtenida por inserción de varillas aislantes tubulares de poliamida 6.6 de 45 mm. de profundidad reforzadas con un 25 % de fibra de vidrio y de espuma de poliolefina perimetral en la zona del galce de vidrio. Estanqueidad por un sistema de triple junta de EPDM. Manilla minimalista Cortizo. Accesorios, herrajes de colgar y apertura homologados con la serie suministrados por STAC. Estanqueidad por un sistema de triple junta de EPDM, tornillería de acero inoxidable, elementos de estanqueidad, accesorios y utillajes de mecanizado homologados. Incluso p/p de garras de fijación, sellado perimetral de juntas por medio de un cordón de silicona neutra y ajuste final en obra. Perfilería, juntas y herrajes con certificación de marcado CE según UNE-EN 14351-1 de obligado cumplimiento por la Comisión Europea. Elaborada en taller. TSAC.Incluso premarco de aluminio de 150mm recibido con tornillos de acero inoxidable.
Categorías alcanzadas en banco de ensayos*:
Permeabilidad al aire según Norma UNE-EN 12207:2000 Clase 4
Estanqueidad al agua según Norma UNE-EN 12208:2000 Clase E1650
Resistencia al viento según Norma UNE-EN 12210:2000 Clase C5
* Ensayo de referencia ventana de 1,23 x 1,48 m. 1 hoja
Acabado Superficial, a elegir por la Dirección Facultativa cumpliendo en:
- Anodizado, efectuado en un ciclo completo que comprende las operaciones de desengrase, lavado, oxidación anódica, coloreado y sellado. El espesor y calidad de la capa anódica está garantizada por el sello EWAA-EURAS con un valor mínimo clase 15 micras.
-Lacado, efectuado con un ciclo completo que comprende desengrase, decapado de limpieza en sosa cáustica, lavado, oxidación controlada, secado y termolacado mediante polvos de poliéster con aplicación electrostática y posterior cocción a 200 º C. La calidad de la capa de lacado está garantizada por el sello QUALICOAT estando su espesor comprendido entre 60 y 100 micras.
Totalmente montada y probada.
Incluye: Colocación del premarco. Colocación de la carpintería. Ajuste final de las hojas. Sellado de juntas perimetrales. Realización de pruebas de servicio.
Criterio de medición de proyecto: Unidad proyectada, según documentación gráfica de Proyecto.

| Código | Ud | Descripción | Rendimiento | Precio | Importe |
|---|---|---|---|---|---|
| P_80HOCE | Ud | Perfilería COR 80 Hoja Oculta CE (material) | 0.82 | 120.311 | 98.66 |
| mt25kom015a | m | Premarco de aluminio, de 50x20x1,5 mm, ensamblado mediante escuadras y con patillas de anclaje. (material) | 1.2 | 7.098 | 8.52 |
| H_80HOCE | Ud | Herraje COR 80 Hoja Oculta CE (material) | 0.82 | 38.963 | 31.95 |
| mo020 | h | Oficial 1ª construcción. | 0.597 | 15 | 8.96 |
| mo077 | h | Ayudante construcción. | 0.597 | 13 | 7.76 |
| mo009 | h | Oficial 1ª cerrajero. | 2.444 | 15 | 36.66 |
| mo033 | h | Ayudante cerrajero. | 2.444 | 13 | 31.77 |
| % | % | Medios Auxiliares | 2 % | 224.28 | 4.49 |
| %CI | % | Costes Indirectos | 1.5 % | 228.77 | 3.43 |
|  |  | Total |  |  | 232.2 |

| Medición | Uds. | Ancho | Alto | Parcial |
|---|---|---|---|---|
| VE-1 | 2 | 2.290 | 1.900 | 8.702 |
| VE-2 | 1 | 4.720 | 1.900 | 8.968 |
| VE-3 | 18 | 3.560 | 1.900 | 121.752 |
| VE-4 | 1 | 3.320 | 1.900 | 6.308 |
| VE-5 | 1 | 3.930 | 1.900 | 7.467 |
| VE-6 | 4 | 1.620 | 1.900 | 12.312 |
| VE-21 | 1 | 1.830 | 1.900 | 3.477 |
| VE-22 | 1 | 1.940 | 1.900 | 3.686 |
| VE-3 | 10 | 3.460 | 1.900 | 65.740 |
| VE-6 | 3 | 1.620 | 1.900 | 9.234 |
| VE-28 | 2 | 2.860 | 1.900 | 10.868 |
| VE-29 | 2 | 3.400 | 1.900 | 12.920 |
| VE-30 | 1 | 2.710 | 1.900 | 5.149 |
| VE-31 | 4 | 2.450 | 1.900 | 18.620 |
| VE-32 | 2 | 2.320 | 1.900 | 8.816 |
| VE-23 | 1 | 18.000 | 2.650 | 47.700 |
| Total |  |  |  | 351.719 |

**B_80HOCE_HFP** m² Ventana de aluminio COR 80 Hoja Oculta CE Hojas pract. y fijos,O EQUIVALENTE a elegir por la DF,
156.142 m² × 220.64 = 34451.17
Suministro y colocación de ventana abisagrada de hojas oscilobatientes con vidrio pegado y fijos de canal europeo sistema CORTIZO COR 80 HOJA OCULTA ,O EQUIVALENTE a elegir por la DF,compuestas por perfiles de aleación de aluminio 6063 con tratamiento térmico T-5. Marco y hoja tienen una sección de 80 mm. y 76 mm. respectivamente. El espesor medio de los perfiles de aluminio es de 1,9 mm. en ventana, y una capacidad máxima de acristalamiento de 50 mm. Los perfiles de aluminio están provistos de rotura de puente térmico obtenida por inserción de varillas aislantes tubulares de poliamida 6.6 de 45 mm. de profundidad reforzadas con un 25 % de fibra de vidrio y de espuma de poliolefina perimetral en la zona del galce de vidrio. Estanqueidad por un sistema de triple junta de EPDM. Manilla minimalista Cortizo. Accesorios, herrajes de colgar y apertura homologados con la serie suministrados por STAC. Estanqueidad por un sistema de triple junta de EPDM, tornillería de acero inoxidable, elementos de estanqueidad, accesorios y utillajes de mecanizado homologados. Incluso p/p de garras de fijación, sellado perimetral de juntas por medio de un cordón de silicona neutra y ajuste final en obra. Perfilería, juntas y herrajes con certificación de marcado CE según UNE-EN 14351-1 de obligado cumplimiento por la Comisión Europea. Elaborada en taller. TSAC.Incluso premarco de aluminio de 150mm recibido con tornillos de acero inoxidable.
Categorías alcanzadas en banco de ensayos*:
Permeabilidad al aire según Norma UNE-EN 12207:2000 Clase 4
Estanqueidad al agua según Norma UNE-EN 12208:2000 Clase E1650
Resistencia al viento según Norma UNE-EN 12210:2000 Clase C5
* Ensayo de referencia ventana de 1,23 x 1,48 m. 1 hoja
Acabado Superficial, a elegir por la Dirección Facultativa cumpliendo en:
- Anodizado, efectuado en un ciclo completo que comprende las operaciones de desengrase, lavado, oxidación anódica, coloreado y sellado. El espesor y calidad de la capa anódica está garantizada por el sello EWAA-EURAS con un valor mínimo clase 15 micras.
-Lacado, efectuado con un ciclo completo que comprende desengrase, decapado de limpieza en sosa cáustica, lavado, oxidación controlada, secado y termolacado mediante polvos de poliéster con aplicación electrostática y posterior cocción a 200 º C. La calidad de la capa de lacado está garantizada por el sello QUALICOAT estando su espesor comprendido entre 60 y 100 micras.
Totalmente montada y probada.
Incluye: Colocación del premarco. Colocación de la carpintería. Ajuste final de las hojas. Sellado de juntas perimetrales. Realización de pruebas de servicio.
Criterio de medición de proyecto: Unidad proyectada, según documentación gráfica de Proyecto.

| Código | Ud | Descripción | Rendimiento | Precio | Importe |
|---|---|---|---|---|---|
| P_80HOCE | Ud | Perfilería COR 80 Hoja Oculta CE | 0.75 | 120.311 | 90.23 |
| mt25kom015a | m | Premarco de aluminio, de 50x20x1,5 mm, ensamblado mediante escuadras y con patillas de anclaje. | 1.2 | 7.098 | 8.52 |
| H_80HOCE | Ud | Herraje COR 80 Hoja Oculta CE | 0.75 | 38.963 | 29.22 |
| mo020 | h | Oficial 1ª construcción. | 0.597 | 15 | 8.96 |
| mo077 | h | Ayudante construcción. | 0.597 | 13 | 7.76 |
| mo009 | h | Oficial 1ª cerrajero. | 2.444 | 15 | 36.66 |
| mo033 | h | Ayudante cerrajero. | 2.444 | 13 | 31.77 |
| % | % | Medios Auxiliares | 2 % | 213.12 | 4.26 |
| %CI | % | Costes Indirectos | 1.5 % | 217.38 | 3.26 |
|  |  | Total |  |  | 220.64 |

| Medición | Uds. | Ancho | Alto | Parcial |
|---|---|---|---|---|
| VE-7 | 2 | 3.020 | 2.450 | 14.798 |
| VE-9 | 1 | 3.130 | 2.450 | 7.669 |
| VE-10 | 1 | 4.100 | 2.450 | 10.045 |
| VE-13 | 1 | 3.760 | 2.450 | 9.212 |
| VE-20 | 4 | 3.760 | 2.950 | 44.368 |
| VE-26 | 1 | 2.710 | 2.600 | 7.046 |
| VE-27 | 1 | 3.980 | 2.600 | 10.348 |
| VE-33 | 2 | 3.650 | 2.600 | 18.980 |
| VE-35 | 1 | 3.370 | 2.600 | 8.762 |
| VE-36 | 1 | 4.690 | 2.600 | 12.194 |
| VE-24 | 2 | 2.400 | 2.650 | 12.720 |
| Total |  |  |  | 156.142 |

**F_COR_80** m² Carpintería Fija de aluminio COR 80 Industrial,O EQUIVALENTE a elegir por la DF,
123.588 m² × 141.41 = 17476.58
Suministro y colocación de ventanas fija de canal europeo sistema CORTIZO COR 80 INDUSTRIAL ,O EQUIVALENTE a elegir por la DF,compuestas por perfiles de aleación de aluminio 6063 y tratamiento térmico T-5. Marco con una profundidad de 80 mm. TSAC. El espesor medio de los perfiles de aluminio es de 1,5 mm. en ventanas y 1,7 en balconeras y una capacidad máxima de acristalamiento de 65 mm. Los perfiles de aluminio están provistos de rotura de puente térmico obtenida por inserción de varillas aislantes de poliamida 6.6 de 45 mm. de profundidad reforzadas con un 25 % de fibra de vidrio y de espuma de poliolefina perimetral en la zona del galce de vidrio. Estanqueidad por un sistema de triple junta de EPDM. Accesorios y herrajes de colgar homologados con la serie suministrados por STAC. Estanqueidad por un sistema de triple junta de EPDM, tornillería de acero inoxidable, elementos de estanqueidad, accesorios y utillajes de mecanizado homologados. Incluso p/p de garras de fijación, sellado perimetral de juntas por medio de un cordón de silicona neutra y ajuste final en obra. Perfilería, juntas y herrajes con certificación de marcado CE según UNE-EN 14351-1 de obligado cumplimiento por la Comisión Europea. Elaborada en taller. TSAC.Incluso premarco de aluminio de 150mm recibido con tornillos de acero inoxidable.
Categorías alcanzadas en banco de ensayos*:
Permeabilidad al aire según Norma UNE-EN 12207:2000 Clase 4
Estanqueidad al agua según Norma UNE-EN 12208:2000 Clase E1950
Resistencia al viento según Norma UNE-EN 12210:2000 Clase C5
* Ensayo de referencia ventana de 1.23 x 1.48 m. 2 hojas
Acabado Superficial, a elegir por la Dirección Facultativa cumpliendo en:
- Anodizado, efectuado en un ciclo completo que comprende las operaciones de desengrase, lavado, oxidación anódica, coloreado y sellado. El espesor y calidad de la capa anódica está garantizada por el sello EWAA-EURAS con un valor mínimo clase 15 micras.
-Lacado, efectuado con un ciclo completo que comprende desengrase, decapado de limpieza en sosa cáustica, lavado, oxidación controlada, secado y termolacado mediante polvos de poliéster con aplicación electrostática y posterior cocción a 200 º C. La calidad de la capa de lacado está garantizada por el sello QUALICOAT estando su espesor comprendido entre 60 y 100 micras.
Totalmente montada y probada.
Incluye: Colocación del premarco. Colocación de la carpintería. Ajuste final de las hojas. Sellado de juntas perimetrales. Realización de pruebas de servicio.
Criterio de medición de proyecto: Unidad proyectada, según documentación gráfica de Proyecto.

| Código | Ud | Descripción | Rendimiento | Precio | Importe |
|---|---|---|---|---|---|
| P_80_IND | Ud | Perfilería COR 80 Industrial (material) | 0.45 | 121.233 | 54.55 |
| mt25kom015a | m | Premarco de aluminio, de 50x20x1,5 mm, ensamblado mediante escuadras y con patillas de anclaje. | 1.2 | 7.098 | 8.52 |
| H_80_IND | Ud | Herraje COR 80 Industrial (material) | 0.45 | 50.187 | 22.58 |
| mo020 | h | Oficial 1ª construcción. | 0.597 | 15 | 8.96 |
| mo077 | h | Ayudante construcción. | 0.597 | 13 | 7.76 |
| mo009 | h | Oficial 1ª cerrajero. | 1.222 | 15 | 18.33 |
| mo033 | h | Ayudante cerrajero. | 1.222 | 13 | 15.89 |
| % | % | Medios Auxiliares | 2 % | 136.59 | 2.73 |
| %CI | % | Costes Indirectos | 1.5 % | 139.32 | 2.09 |
|  |  | Total |  |  | 141.41 |

| Medición | Uds. | Largo | Ancho | Alto | Parcial |
|---|---|---|---|---|---|
| VE-8 | 1 |  | 1.830 | 2.450 | 4.484 |
| VE-11 | 1 |  | 4.520 | 1.900 | 8.588 |
| VE-12 | 1 |  | 5.350 | 1.900 | 10.165 |
| VE-14 | 1 |  | 1.760 | 2.450 | 4.312 |
| VE-17 | 3 |  | 4.940 | 1.150 | 17.043 |
| VE-34 | 1 |  | 2.480 | 2.600 | 6.448 |
| VE-37 | 1 |  | 4.690 | 2.600 | 12.194 |
| VE-38 | 1 |  | 3.370 | 2.600 | 8.762 |
| VE-24 | 1 |  | 10.980 | 2.600 | 28.548 |
| Subtotal |  |  |  |  | 100.544 |
| Interiores |  |  |  |  |  |
| VI-1-2-3 | 2 | 11.522 |  |  | 23.044 |
| Subtotal |  |  |  |  | 23.044 |
| Subtotal acumulado |  |  |  |  | 123.588 |
| Total |  |  |  |  | 123.588 |

**F_COR_80_C** m² Carpintería Curva Fija de aluminio COR 80 Industrial,O EQUIVALENTE a elegir por la DF,
9.12 m² × 250.41 = 2283.74
Suministro y colocación de ventanas curvas fija de canal europeo sistema CORTIZO COR 80 INDUSTRIAL ,O EQUIVALENTE a elegir por la DF,compuestas por perfiles de aleación de aluminio 6063 y tratamiento térmico T-5. Marco con una profundidad de 80 mm. TSAC. El espesor medio de los perfiles de aluminio es de 1,5 mm. en ventanas y 1,7 en balconeras y una capacidad máxima de acristalamiento de 65 mm. Los perfiles de aluminio están provistos de rotura de puente térmico obtenida por inserción de varillas aislantes de poliamida 6.6 de 45 mm. de profundidad reforzadas con un 25 % de fibra de vidrio y de espuma de poliolefina perimetral en la zona del galce de vidrio. Estanqueidad por un sistema de triple junta de EPDM. Accesorios y herrajes de colgar homologados con la serie suministrados por STAC. Estanqueidad por un sistema de triple junta de EPDM, tornillería de acero inoxidable, elementos de estanqueidad, accesorios y utillajes de mecanizado homologados. Incluso p/p de garras de fijación, sellado perimetral de juntas por medio de un cordón de silicona neutra y ajuste final en obra. Perfilería, juntas y herrajes con certificación de marcado CE según UNE-EN 14351-1 de obligado cumplimiento por la Comisión Europea. Elaborada en taller. TSAC.Incluso premarco de aluminio de 150mm recibido con tornillos de acero inoxidable.
Categorías alcanzadas en banco de ensayos*:
Permeabilidad al aire según Norma UNE-EN 12207:2000 Clase 4
Estanqueidad al agua según Norma UNE-EN 12208:2000 Clase E1950
Resistencia al viento según Norma UNE-EN 12210:2000 Clase C5
* Ensayo de referencia ventana de 1.23 x 1.48 m. 2 hojas
Acabado Superficial, a elegir por la Dirección Facultativa cumpliendo en:
- Anodizado, efectuado en un ciclo completo que comprende las operaciones de desengrase, lavado, oxidación anódica, coloreado y sellado. El espesor y calidad de la capa anódica está garantizada por el sello EWAA-EURAS con un valor mínimo clase 15 micras.
-Lacado, efectuado con un ciclo completo que comprende desengrase, decapado de limpieza en sosa cáustica, lavado, oxidación controlada, secado y termolacado mediante polvos de poliéster con aplicación electrostática y posterior cocción a 200 º C. La calidad de la capa de lacado está garantizada por el sello QUALICOAT estando su espesor comprendido entre 60 y 100 micras.
Totalmente montada y probada.
Incluye: Colocación del premarco. Colocación de la carpintería. Ajuste final de las hojas. Sellado de juntas perimetrales. Realización de pruebas de servicio.
Criterio de medición de proyecto: Unidad proyectada, según documentación gráfica de Proyecto.

| Código | Ud | Descripción | Rendimiento | Precio | Importe |
|---|---|---|---|---|---|
| P_80_IND | Ud | Perfilería COR 80 Industrial | 0.9 | 121.233 | 109.11 |
| mt25kom015a | m | Premarco de aluminio, de 50x20x1,5 mm, ensamblado mediante escuadras y con patillas de anclaje. | 1.2 | 7.098 | 8.52 |
| H_80_IND | Ud | Herraje COR 80 Industrial | 0.9 | 50.187 | 45.17 |
| mo020 | h | Oficial 1ª construcción. | 0.597 | 15 | 8.96 |
| mo077 | h | Ayudante construcción. | 0.597 | 13 | 7.76 |
| mo009 | h | Oficial 1ª cerrajero. | 2.519 | 15 | 37.79 |
| mo033 | h | Ayudante cerrajero. | 1.889 | 13 | 24.56 |
| % | % | Medios Auxiliares | 2 % | 241.87 | 4.84 |
| %CI | % | Costes Indirectos | 1.5 % | 246.71 | 3.70 |
|  |  | Total |  |  | 250.41 |

| Medición | Uds. | Ancho | Alto | Parcial |
|---|---|---|---|---|
| VE-15 | 3 | 1.300 | 1.300 | 5.070 |
| VE-16 | 4 | 0.900 | 0.900 | 3.240 |
| VE-25 | 1 | 0.900 | 0.900 | 0.810 |
| Total |  |  |  | 9.12 |

**V_80HOCE_HFO** m² Ventana de aluminio COR 80 Hoja Oculta CE Hojas oscilob. y fijos,O EQUIVALENTE a elegir por la DF,
9.65 m² × 248.11 = 2394.26
Suministro y colocación de ventana abisagrada de hojas oscilobatientes y fijos de canal europeo sistema CORTIZO COR 80 HOJA OCULTA ,O EQUIVALENTE a elegir por la DF,compuestas por perfiles de aleación de aluminio 6063 con tratamiento térmico T-5. Marco y hoja tienen una sección de 80 mm. y 76 mm. respectivamente. El espesor medio de los perfiles de aluminio es de 1,9 mm. en ventana, y una capacidad máxima de acristalamiento de 50 mm. Los perfiles de aluminio están provistos de rotura de puente térmico obtenida por inserción de varillas aislantes tubulares de poliamida 6.6 de 45 mm. de profundidad reforzadas con un 25 % de fibra de vidrio y de espuma de poliolefina perimetral en la zona del galce de vidrio. Estanqueidad por un sistema de triple junta de EPDM. Manilla minimalista Cortizo. Accesorios, herrajes de colgar y apertura homologados con la serie suministrados por STAC. Estanqueidad por un sistema de triple junta de EPDM, tornillería de acero inoxidable, elementos de estanqueidad, accesorios y utillajes de mecanizado homologados. Incluso p/p de garras de fijación, sellado perimetral de juntas por medio de un cordón de silicona neutra y ajuste final en obra. Perfilería, juntas y herrajes con certificación de marcado CE según UNE-EN 14351-1 de obligado cumplimiento por la Comisión Europea. Elaborada en taller. TSAC.Incluso premarco de aluminio de 150mm recibido con tornillos de acero inoxidable.
Categorías alcanzadas en banco de ensayos*:
meabilidad al aire según Norma UNE-EN 12207:2000 Clase 4
Estanqueidad al agua según Norma UNE-EN 12208:2000 Clase E1650
Resistencia al viento según Norma UNE-EN 12210:2000 Clase C5
* Ensayo de referencia ventana de 1,23 x 1,48 m. 1 hoja
Acabado Superficial, a elegir por la Dirección Facultativa cumpliendo en:
- Anodizado, efectuado en un ciclo completo que comprende las operaciones de desengrase, lavado, oxidación anódica, coloreado y sellado. El espesor y calidad de la capa anódica está garantizada por el sello EWAA-EURAS con un valor mínimo clase 15 micras.
-Lacado, efectuado con un ciclo completo que comprende desengrase, decapado de limpieza en sosa cáustica, lavado, oxidación controlada, secado y termolacado mediante polvos de poliéster con aplicación electrostática y posterior cocción a 200 º C. La calidad de la capa de lacado está garantizada por el sello QUALICOAT estando su espesor comprendido entre 60 y 100 micras.
Totalmente montada y probada.
Incluye: Colocación del premarco. Colocación de la carpintería. Ajuste final de las hojas. Sellado de juntas perimetrales. Realización de pruebas de servicio.
Criterio de medición de proyecto: Unidad proyectada, según documentación gráfica de Proyecto.

| Código | Ud | Descripción | Rendimiento | Precio | Importe |
|---|---|---|---|---|---|
| P_80HOCE | Ud | Perfilería COR 80 Hoja Oculta CE | 0.9 | 120.311 | 108.28 |
| mt25kom015a | m | Premarco de aluminio, de 50x20x1,5 mm, ensamblado mediante escuadras y con patillas de anclaje. | 1.2 | 7.098 | 8.52 |
| H_80HOCE | Ud | Herraje COR 80 Hoja Oculta CE | 0.9 | 38.963 | 35.07 |
| mo020 | h | Oficial 1ª construcción. | 0.597 | 15 | 8.96 |
| mo077 | h | Ayudante construcción. | 0.597 | 13 | 7.76 |
| mo009 | h | Oficial 1ª cerrajero. | 2.538 | 15 | 38.07 |
| mo033 | h | Ayudante cerrajero. | 2.538 | 13 | 32.99 |
| % | % | Medios Auxiliares | 2 % | 239.65 | 4.79 |
| %CI | % | Costes Indirectos | 1.5 % | 244.44 | 3.67 |
|  |  | Total |  |  | 248.11 |

| Medición | Uds. | Ancho | Alto | Parcial |
|---|---|---|---|---|
| VE-18 | 1 | 4.890 | 1.000 | 4.890 |
| VE-19 | 1 | 4.760 | 1.000 | 4.760 |
| Total |  |  |  | 9.65 |

**P_MILLPL80_HF** m² Puerta de aluminio Millenium Plus 80 1H y fijos,O EQUIVALENTE a elegir por la DF,
219.907 m² × 324.47 = 71353.22
Suministro y colocación de composición de puerta abisagrada de 1 hoja de apertura exterior/interior y fijo de dimensiones según documentación gráfica adjunta, sistema CORTIZO MILLENIUM PLUS 80,,O EQUIVALENTE a elegir por la DF,y con premarco, compuesto por perfiles tsac de aleación de aluminio 6063 con tratamiento térmico T-5. Marco y hoja tienen una sección de 80 mm. con un espesor medio de los perfiles de aluminio de 2.0 mm, y una capacidad máxima de acristalamiento de 64 mm. La hoja y el marco son coplanarios. Las bisagras mecánicas de dos o tres palas soportan hasta 220 Kg. de peso máximo por hoja y 120kg en el caso de bisagras ocultas. La resistencia al impacto de cuerpo blando es de Clase 5 según norma UNE. Accesorios, herrajes de colgar y apertura antipanico homologados con la serie suministrados por STAC Cortizo, juntas de acristalamiento de EPDM de alta calidad suministradas, tornillería de acero inoxidable, elementos de estanqueidad, accesorios y utillajes de mecanizado homologados. Los perfiles de aluminio están provistos de rotura de puente térmico obtenida por inserción de varillas aislantes de poliamida 6.6 de 34 mm. de profundidad reforzadas con un 25 % de fibra de vidrio. Estanqueidad por un sistema de triple junta de EPDM. Incluso p/p de garras de fijación, sellado perimetral de juntas por medio de un cordón de silicona neutra y ajuste final en obra. Perfilería, juntas y herrajes con certificación de marcado CE según UNE-EN 14351-1 de obligado cumplimiento por la Comisión Europea. Elaborada en taller. Según UNE-EN 12210. Totalmente montada y probada. TSAC.Tiradores de acero inoxidable de diametro 40mm en toda la longitud de la hoja , tanto en el interior como en el exterior, y muelle retenedor de puerta uno por hoja del tipo Cierrapuertas CT5000. Cierrapuertas de guía deslizante. Cierrapuertas TESA.o equivalente a elegir por la DF.
Categorías alcanzadas en banco de ensayos*:
Permeabilidad al aire según Norma UNE-EN 12207:2000 Clase 4
Estanqueidad al agua según Norma UNE-EN 12208:2000 Clase 6A
Resistencia al viento según Norma UNE-EN 12210:2000 Clase C4
*puerta 1.20 x 2.30, 1 hoja
Resistencia al impacto de cuerpo blando según
Norma UNE-EN 13049:2003 Clase 5 (máx)
*puerta 1.80 x 2.20, 2 hojas, vidrio laminar 3+3
Resistencia a aperturas y cierres repetidos según
Norma UNE-EN 1191:2000 500.000 ciclos
*puerta 0.935 x 2.10, 1 hoja
Acabado Superficial, a elegir por la Dirección Facultativa cumpliendo en:
- Anodizado, efectuado en un ciclo completo que comprende las operaciones de desengrase, lavado, oxidación anódica, coloreado y sellado. El espesor y calidad de la capa anódica está garantizada por el sello EWAA-EURAS con un valor mínimo clase 15 micras.
-Lacado, efectuado con un ciclo completo que comprende desengrase, decapado de limpieza en sosa cáustica, lavado, oxidación controlada, secado y termolacado mediante polvos de poliéster con aplicación electrostática y posterior cocción a 200 º C. La calidad de la capa de lacado está garantizada por el sello QUALICOAT estando su espesor comprendido entre 60 y 100 micras.
Totalmente montada y probada.
Incluye: Colocación del premarco. Colocación de la carpintería. Ajuste final de las hojas. Sellado de juntas perimetrales. Realización de pruebas de servicio.
Criterio de medición de proyecto: Unidad proyectada, según documentación gráfica de Proyecto.

| Código | Ud | Descripción | Rendimiento | Precio | Importe |
|---|---|---|---|---|---|
| P_MILL_PLUS_8 | Ud | Perfilería Millenium Plus 80 (material) | 0.6 | 61.1 | 36.66 |
| mt25kom015a | m | Premarco de aluminio, de 50x20x1,5 mm, ensamblado mediante escuadras y con patillas de anclaje. | 9.2 | 7.098 | 65.30 |
| H_MILL_PLUS | Ud | Herraje Millenium Plus (material) | 0.6 | 42.3 | 25.38 |
| mo020 | h | Oficial 1ª construcción. | 0.597 | 15 | 8.96 |
| mo077 | h | Ayudante construcción. | 0.597 | 13 | 7.76 |
| mo009 | h | Oficial 1ª cerrajero. | 2.322 | 15 | 34.83 |
| mo033 | h | Ayudante cerrajero. | 2.67 | 13 | 34.71 |
| muelle | Ud | Cierrapuertas para uso moderado de puerta cortafuegos de dos hojas, Cierrapuertas CT5000. Cierrapuertas de guía deslizante. Cierrapuertas TESA, según UNE-EN 1154. (material) | 1 | 20.68 | 20.68 |
| Cerradura01 | ud | Cerradura tipo 2230PA antipánico (material) | 1 | 14.1 | 14.10 |
| LVT023 | Ud | Tirador para puerta de vidrio templado, de acero inoxidable AISI 304, acabado cepillado, de tubo de 38 mm de diámetro,3000 mm de longitud y 1200 mm de distancia entre taladros. Incluso fijaciones. | 0.3 | 75.73 | 22.72 |
| mt26pca110C | Ud | Barra antipánico para puerta cortafuegos de dos hojas, modelo 4000 N "ANDREU", según UNE-EN 1125, incluso tapa ciega para la cara exterior de la puerta. (material) | 1 | 42.3 | 42.30 |
| % | % | Medios Auxiliares | 2 % | 313.40 | 6.27 |
| %CI | % | Costes Indirectos | 1.5 % | 319.67 | 4.80 |
|  |  | Total |  |  | 324.47 |

| Medición | Uds. | Ancho | Alto | Parcial |
|---|---|---|---|---|
| PE-1 | 3 | 3.620 | 2.900 | 31.494 |
| PE-2 | 12 | 3.200 | 2.900 | 111.360 |
| PE-3 | 1 | 1.920 | 2.900 | 5.568 |
| PE-4 | 3 | 1.500 | 2.900 | 13.050 |
| PE-8 | 1 | 1.420 | 2.900 | 4.118 |
| PE-10 | 3 | 1.640 | 2.900 | 14.268 |
| PE-11 | 1 | 1.720 | 2.900 | 4.988 |
| PE-13 | 1 | 2.970 | 2.900 | 8.613 |
| PE-13 | 2 | 3.200 | 2.900 | 18.560 |
| PE-14 | 1 | 2.720 | 2.900 | 7.888 |
| Total |  |  |  | 219.907 |

**P_MILLPL80_2H** m² Puerta de aluminio Millenium Plus 80 2H,O EQUIVALENTE a elegir por la DF,
20.822 m² × 333.02 = 6934.14
Suministro y colocación de composición de puerta abisagrada de 2 hojas de apertura exterior/interior de dimensiones según documentación gráfica adjunta, sistema CORTIZO MILLENIUM PLUS 80,,O EQUIVALENTE a elegir por la DF, y con premarco, compuesto por perfiles tsac de aleación de aluminio 6063 con tratamiento térmico T-5. Marco y hoja tienen una sección de 80 mm. con un espesor medio de los perfiles de aluminio de 2.0 mm, y una capacidad máxima de acristalamiento de 64 mm. La hoja y el marco son coplanarios. Las bisagras mecánicas de dos o tres palas soportan hasta 220 Kg. de peso máximo por hoja y 120kg en el caso de bisagras ocultas. La resistencia al impacto de cuerpo blando es de Clase 5 según norma UNE. Accesorios, herrajes de colgar y apertura antipanico homologados con la serie suministrados por STAC Cortizo, juntas de acristalamiento de EPDM de alta calidad suministradas, tornillería de acero inoxidable, elementos de estanqueidad, accesorios y utillajes de mecanizado homologados. Los perfiles de aluminio están provistos de rotura de puente térmico obtenida por inserción de varillas aislantes de poliamida 6.6 de 34 mm. de profundidad reforzadas con un 25 % de fibra de vidrio. Estanqueidad por un sistema de triple junta de EPDM. Incluso p/p de garras de fijación, sellado perimetral de juntas por medio de un cordón de silicona neutra y ajuste final en obra. Perfilería, juntas y herrajes con certificación de marcado CE según UNE-EN 14351-1 de obligado cumplimiento por la Comisión Europea. Elaborada en taller. Según UNE-EN 12210. Totalmente montada y probada. TSAC. Tiradores de acero inoxidable de diametro 40mm en toda la longitud de la hoja , tanto en el interior como en el exterior, y muelle retenedor de puerta uno por hoja del tipo Cierrapuertas CT5000. Cierrapuertas de guía deslizante. Cierrapuertas TESA.o equivalente a elegir por la DF.
Categorías alcanzadas en banco de ensayos*:
Permeabilidad al aire según Norma UNE-EN 12207:2000 Clase 4
Estanqueidad al agua según Norma UNE-EN 12208:2000 Clase 6A
Resistencia al viento según Norma UNE-EN 12210:2000 Clase C4
*puerta 1.20 x 2.30, 1 hoja
Resistencia al impacto de cuerpo blando según
Norma UNE-EN 13049:2003 Clase 5 (máx)
*puerta 1.80 x 2.20, 2 hojas, vidrio laminar 3+3
Resistencia a aperturas y cierres repetidos según
Norma UNE-EN 1191:2000 500.000 ciclos
*puerta 0.935 x 2.10, 1 hoja
Acabado Superficial, a elegir por la Dirección Facultativa cumpliendo en:
- Anodizado, efectuado en un ciclo completo que comprende las operaciones de desengrase, lavado, oxidación anódica, coloreado y sellado. El espesor y calidad de la capa anódica está garantizada por el sello EWAA-EURAS con un valor mínimo clase 15 micras.
-Lacado, efectuado con un ciclo completo que comprende desengrase, decapado de limpieza en sosa cáustica, lavado, oxidación controlada, secado y termolacado mediante polvos de poliéster con aplicación electrostática y posterior cocción a 200 º C. La calidad de la capa de lacado está garantizada por el sello QUALICOAT estando su espesor comprendido entre 60 y 100 micras.
Totalmente montada y probada.
Incluye: Colocación del premarco. Colocación de la carpintería. Ajuste final de las hojas. Sellado de juntas perimetrales. Realización de pruebas de servicio.
Criterio de medición de proyecto: Unidad proyectada, según documentación gráfica de Proyecto.

| Código | Ud | Descripción | Rendimiento | Precio | Importe |
|---|---|---|---|---|---|
| P_MILL_PLUS_8 | Ud | Perfilería Millenium Plus 80 | 0.68 | 61.1 | 41.55 |
| mt25kom015a | m | Premarco de aluminio, de 50x20x1,5 mm, ensamblado mediante escuadras y con patillas de anclaje. | 9.2 | 7.098 | 65.30 |
| H_MILL_PLUS | Ud | Herraje Millenium Plus | 0.68 | 42.3 | 28.76 |
| mo020 | h | Oficial 1ª construcción. | 0.597 | 15 | 8.96 |
| mo077 | h | Ayudante construcción. | 0.597 | 13 | 7.76 |
| mo009 | h | Oficial 1ª cerrajero. | 2.322 | 15 | 34.83 |
| mo033 | h | Ayudante cerrajero. | 2.67 | 13 | 34.71 |
| muelle | Ud | Cierrapuertas para uso moderado de puerta cortafuegos de dos hojas, Cierrapuertas CT5000. Cierrapuertas de guía deslizante. Cierrapuertas TESA, según UNE-EN 1154. | 1 | 20.68 | 20.68 |
| Cerradura01 | ud | Cerradura tipo 2230PA antipánico | 1 | 14.1 | 14.10 |
| LVT023b | Ud | Tirador para puerta de vidrio templado, de acero inoxidable AISI 304, acabado cepillado, de tubo de 38 mm de diámetro,3000 mm de longitud y 1200 mm de distancia entre taladros. Incluso fijaciones. | 0.3 | 75.73 | 22.72 |
| mt26pca110C | Ud | Barra antipánico para puerta cortafuegos de dos hojas, modelo 4000 N "ANDREU", según UNE-EN 1125, incluso tapa ciega para la cara exterior de la puerta. | 1 | 42.3 | 42.30 |
| % | % | Medios Auxiliares | 2 % | 321.67 | 6.43 |
| %CI | % | Costes Indirectos | 1.5 % | 328.10 | 4.92 |
|  |  | Total |  |  | 333.02 |

| Medición | Uds. | Ancho | Alto | Parcial |
|---|---|---|---|---|
| PE-5 | 1 | 1.730 | 2.900 | 5.017 |
| PE-12 | 1 | 1.890 | 2.900 | 5.481 |
| PE-13 | 2 | 1.780 | 2.900 | 10.324 |
| Total |  |  |  | 20.822 |

**P_MILPL80_2HF** m² Puerta de aluminio Millenium Plus 80 2H y fijos,O EQUIVALENTE a elegir por la DF,
48.691 m² × 324.47 = 15798.77
Suministro y colocación de composición de puerta abisagrada de 2 hojas de apertura exterior/interior y fijo de dimensiones según documentación gráfica adjunta, sistema CORTIZO MILLENIUM PLUS 80,,O EQUIVALENTE a elegir por la DF, y con premarco, compuesto por perfiles tsac de aleación de aluminio 6063 con tratamiento térmico T-5. Marco y hoja tienen una sección de 80 mm. con un espesor medio de los perfiles de aluminio de 2.0 mm, y una capacidad máxima de acristalamiento de 64 mm. La hoja y el marco son coplanarios. Las bisagras mecánicas de dos o tres palas soportan hasta 220 Kg. de peso máximo por hoja y 120kg en el caso de bisagras ocultas. La resistencia al impacto de cuerpo blando es de Clase 5 según norma UNE. Accesorios, herrajes de colgar y apertura antipanico homologados con la serie suministrados por STAC Cortizo, juntas de acristalamiento de EPDM de alta calidad suministradas, tornillería de acero inoxidable, elementos de estanqueidad, accesorios y utillajes de mecanizado homologados. Los perfiles de aluminio están provistos de rotura de puente térmico obtenida por inserción de varillas aislantes de poliamida 6.6 de 34 mm. de profundidad reforzadas con un 25 % de fibra de vidrio. Estanqueidad por un sistema de triple junta de EPDM. Incluso p/p de garras de fijación, sellado perimetral de juntas por medio de un cordón de silicona neutra y ajuste final en obra. Perfilería, juntas y herrajes con certificación de marcado CE según UNE-EN 14351-1 de obligado cumplimiento por la Comisión Europea. Elaborada en taller. Según UNE-EN 12210. Totalmente montada y probada. TSAC.Tiradores de acero inoxidable de diametro 40mm en toda la longitud de la hoja , tanto en el interior como en el exterior, y muelle retenedor de puerta uno por hoja del tipo Cierrapuertas CT5000. Cierrapuertas de guía deslizante. Cierrapuertas TESA.o equivalente a elegir por la DF.
Categorías alcanzadas en banco de ensayos*:
Permeabilidad al aire según Norma UNE-EN 12207:2000 Clase 4
Estanqueidad al agua según Norma UNE-EN 12208:2000 Clase 6A
Resistencia al viento según Norma UNE-EN 12210:2000 Clase C4
*puerta 1.20 x 2.30, 1 hoja
Resistencia al impacto de cuerpo blando según
Norma UNE-EN 13049:2003 Clase 5 (máx)
*puerta 1.80 x 2.20, 2 hojas, vidrio laminar 3+3
Resistencia a aperturas y cierres repetidos según
Norma UNE-EN 1191:2000 500.000 ciclos
*puerta 0.935 x 2.10, 1 hoja
Acabado Superficial, a elegir por la Dirección Facultativa cumpliendo en:
- Anodizado, efectuado en un ciclo completo que comprende las operaciones de desengrase, lavado, oxidación anódica, coloreado y sellado. El espesor y calidad de la capa anódica está garantizada por el sello EWAA-EURAS con un valor mínimo clase 15 micras.
-Lacado, efectuado con un ciclo completo que comprende desengrase, decapado de limpieza en sosa cáustica, lavado, oxidación controlada, secado y termolacado mediante polvos de poliéster con aplicación electrostática y posterior cocción a 200 º C. La calidad de la capa de lacado está garantizada por el sello QUALICOAT estando su espesor comprendido entre 60 y 100 micras.
Totalmente montada y probada.
Incluye: Colocación del premarco. Colocación de la carpintería. Ajuste final de las hojas. Sellado de juntas perimetrales. Realización de pruebas de servicio.
Criterio de medición de proyecto: Unidad proyectada, según documentación gráfica de Proyecto.

| Código | Ud | Descripción | Rendimiento | Precio | Importe |
|---|---|---|---|---|---|
| P_MILL_PLUS_8 | Ud | Perfilería Millenium Plus 80 | 0.6 | 61.1 | 36.66 |
| mt25kom015a | m | Premarco de aluminio, de 50x20x1,5 mm, ensamblado mediante escuadras y con patillas de anclaje. | 9.2 | 7.098 | 65.30 |
| H_MILL_PLUS | Ud | Herraje Millenium Plus | 0.6 | 42.3 | 25.38 |
| mo020 | h | Oficial 1ª construcción. | 0.597 | 15 | 8.96 |
| mo077 | h | Ayudante construcción. | 0.597 | 13 | 7.76 |
| mo009 | h | Oficial 1ª cerrajero. | 2.322 | 15 | 34.83 |
| mo033 | h | Ayudante cerrajero. | 2.67 | 13 | 34.71 |
| muelle | Ud | Cierrapuertas para uso moderado de puerta cortafuegos de dos hojas, Cierrapuertas CT5000. Cierrapuertas de guía deslizante. Cierrapuertas TESA, según UNE-EN 1154. | 1 | 20.68 | 20.68 |
| Cerradura01 | ud | Cerradura tipo 2230PA antipánico | 1 | 14.1 | 14.10 |
| LVT023c | Ud | Tirador para puerta , de acero inoxidable AISI 304, acabado cepillado, de tubo de 38 mm de diámetro,3000 mm de longitud y 1200 mm de distancia entre taladros. Incluso fijaciones. | 0.3 | 75.73 | 22.72 |
| mt26pca110C | Ud | Barra antipánico para puerta cortafuegos de dos hojas, modelo 4000 N "ANDREU", según UNE-EN 1125, incluso tapa ciega para la cara exterior de la puerta. | 1 | 42.3 | 42.30 |
| % | % | Medios Auxiliares | 2 % | 313.40 | 6.27 |
| %CI | % | Costes Indirectos | 1.5 % | 319.67 | 4.80 |
|  |  | Total |  |  | 324.47 |

| Medición | Uds. | Ancho | Alto | Parcial |
|---|---|---|---|---|
| PE-6 | 1 | 3.180 | 2.900 | 9.222 |
| PE-7 | 1 | 3.650 | 2.900 | 10.585 |
| PE-14 | 2 | 3.780 | 2.900 | 21.924 |
| PI-8 Puerta interior | 1 | 2.400 | 2.900 | 6.960 |
| Total |  |  |  | 48.691 |

**P_MILPL80_1H** m² Puerta de aluminio Millenium Plus 80 1H,O EQUIVALENTE a elegir por la DF,
12.644 m² × 333.02 = 4210.70
Suministro y colocación de composición de puerta abisagrada de 1 hoja de apertura exterior/interior de dimensiones según documentación gráfica adjunta, sistema CORTIZO MILLENIUM PLUS 80, ,O EQUIVALENTE a elegir por la DF,y con premarco, compuesto por perfiles tsac de aleación de aluminio 6063 con tratamiento térmico T-5. Marco y hoja tienen una sección de 80 mm. con un espesor medio de los perfiles de aluminio de 2.0 mm, y una capacidad máxima de acristalamiento de 64 mm. La hoja y el marco son coplanarios. Las bisagras mecánicas de dos o tres palas soportan hasta 220 Kg. de peso máximo por hoja y 120kg en el caso de bisagras ocultas. La resistencia al impacto de cuerpo blando es de Clase 5 según norma UNE. Accesorios, herrajes de colgar y apertura antipanico homologados con la serie suministrados por STAC Cortizo, juntas de acristalamiento de EPDM de alta calidad suministradas, tornillería de acero inoxidable, elementos de estanqueidad, accesorios y utillajes de mecanizado homologados. Los perfiles de aluminio están provistos de rotura de puente térmico obtenida por inserción de varillas aislantes de poliamida 6.6 de 34 mm. de profundidad reforzadas con un 25 % de fibra de vidrio. Estanqueidad por un sistema de triple junta de EPDM. Incluso p/p de garras de fijación, sellado perimetral de juntas por medio de un cordón de silicona neutra y ajuste final en obra. Perfilería, juntas y herrajes con certificación de marcado CE según UNE-EN 14351-1 de obligado cumplimiento por la Comisión Europea. Elaborada en taller. Según UNE-EN 12210. Totalmente montada y probada. TSAC.Tiradores de acero inoxidable de diametro 40mm en toda la longitud de la hoja , tanto en el interior como en el exterior, y muelle retenedor de puerta uno por hoja del tipo Cierrapuertas CT5000. Cierrapuertas de guía deslizante. Cierrapuertas TESA.o equivalente a elegir por la DF.
Categorías alcanzadas en banco de ensayos*:
Pemeabilidad al aire según Norma UNE-EN 12207:2000 Clase 4
Estanqueidad al agua según Norma UNE-EN 12208:2000 Clase 6A
Resistencia al viento según Norma UNE-EN 12210:2000 Clase C4
*puerta 1.20 x 2.30, 1 hoja
Resistencia al impacto de cuerpo blando según
Norma UNE-EN 13049:2003 Clase 5 (máx)
*puerta 1.80 x 2.20, 2 hojas, vidrio laminar 3+3
Resistencia a aperturas y cierres repetidos según
Norma UNE-EN 1191:2000 500.000 ciclos
*puerta 0.935 x 2.10, 1 hoja
Acabado Superficial, a elegir por la Dirección Facultativa cumpliendo en:
- Anodizado, efectuado en un ciclo completo que comprende las operaciones de desengrase, lavado, oxidación anódica, coloreado y sellado. El espesor y calidad de la capa anódica está garantizada por el sello EWAA-EURAS con un valor mínimo clase 15 micras.
-Lacado, efectuado con un ciclo completo que comprende desengrase, decapado de limpieza en sosa cáustica, lavado, oxidación controlada, secado y termolacado mediante polvos de poliéster con aplicación electrostática y posterior cocción a 200 º C. La calidad de la capa de lacado está garantizada por el sello QUALICOAT estando su espesor comprendido entre 60 y 100 micras.
Totalmente montada y probada.
Incluye: Colocación del premarco. Colocación de la carpintería. Ajuste final de las hojas. Sellado de juntas perimetrales. Realización de pruebas de servicio.
Criterio de medición de proyecto: Unidad proyectada, según documentación gráfica de Proyecto.

| Código | Ud | Descripción | Rendimiento | Precio | Importe |
|---|---|---|---|---|---|
| P_MILL_PLUS_8 | Ud | Perfilería Millenium Plus 80 | 0.68 | 61.1 | 41.55 |
| mt25kom015a | m | Premarco de aluminio, de 50x20x1,5 mm, ensamblado mediante escuadras y con patillas de anclaje. | 9.2 | 7.098 | 65.30 |
| H_MILL_PLUS | Ud | Herraje Millenium Plus | 0.68 | 42.3 | 28.76 |
| mo009 | h | Oficial 1ª cerrajero. | 2.322 | 15 | 34.83 |
| mo033 | h | Ayudante cerrajero. | 2.67 | 13 | 34.71 |
| mo020 | h | Oficial 1ª construcción. | 0.597 | 15 | 8.96 |
| mo077 | h | Ayudante construcción. | 0.597 | 13 | 7.76 |
| muelle | Ud | Cierrapuertas para uso moderado de puerta cortafuegos de dos hojas, Cierrapuertas CT5000. Cierrapuertas de guía deslizante. Cierrapuertas TESA, según UNE-EN 1154. | 1 | 20.68 | 20.68 |
| Cerradura01 | ud | Cerradura tipo 2230PA antipánico | 1 | 14.1 | 14.10 |
| LVT023d | Ud | Tirador para puerta , de acero inoxidable AISI 304, acabado cepillado, de tubo de 38 mm de diámetro,3000 mm de longitud y 1200 mm de distancia entre taladros. Incluso fijaciones. | 0.3 | 75.73 | 22.72 |
| mt26pca110C | Ud | Barra antipánico para puerta cortafuegos de dos hojas, modelo 4000 N "ANDREU", según UNE-EN 1125, incluso tapa ciega para la cara exterior de la puerta. | 1 | 42.3 | 42.30 |
| % | % | Medios Auxiliares | 2 % | 321.67 | 6.43 |
| %CI | % | Costes Indirectos | 1.5 % | 328.10 | 4.92 |
|  |  | Total |  |  | 333.02 |

| Medición | Uds. | Ancho | Alto | Parcial |
|---|---|---|---|---|
| PE-9 | 4 | 1.090 | 2.900 | 12.644 |
| Total |  |  |  | 12.644 |

**LUCERNARIO** m² Lucernario sistemas Cortizo,O EQUIVALENTE a elegir por la DF,
13.58 m² × 209.45 = 2844.33

| Medición | Uds. | Ancho | Alto | Parcial |
|---|---|---|---|---|
| L-3 | 7 | 1.000 | 1.940 | 13.580 |
| Total |  |  |  | 13.58 |

**esvent** m² Estructura metálica ligera autoportante, por acero UNE-EN 10162 S235JRC, en perfiles conformados en frío de las series L, U, C o Z, tubos 60x50x4mm, acabado galvanizado, con una cuantía de acero de 12 kg/m².
932.801 m² × 19.7 = 18376.18
Estructura metálica ligera autoportante, para formación de bastidores para recibir premarcos de ventanas, formada por acero UNE-EN 10162 S235JRC, en perfiles conformados en frío de las series L, U, C o Z,tubos 60x50x4mm, acabado galvanizado en caliente, con una cuantía de acero de 12 kg/m², constarán de dos montantes de suelo a techo con dos pletinas soldadas a los montantes para recibirlas a suelo y techo mediantes fijaciones mecánicas m6, y dos horizontales de la medida de la ventana de ancho colocadas por encima y por debajo fijadas a las anteriores mediante soldadura , tratada con galavanizado en frio.Totalmente montadas, terminadas y colocadas, según indicaciones de la DF.Se medirán los huecos de ventana para acristalar.

| Código | Ud | Descripción | Rendimiento | Precio | Importe |
|---|---|---|---|---|---|
| mt07ali005a | kg | Acero UNE-EN 10162 S235JRC, en perfiles conformados en frío de las series L, U, C o Z, acabado galvanizado, incluso accesorios, tornillería y elementos de anclaje. (material) | 12 | 0.923 | 11.08 |
| mo047 | h | Oficial 1ª montador de estructura metálica. | 0.284 | 15 | 4.26 |
| mo094 | h | Ayudante montador de estructura metálica. | 0.284 | 13 | 3.69 |
| % | % | Medios Auxiliares | 2 % | 19.03 | 0.38 |
| %CI | % | Costes Indirectos | 1.5 % | 19.41 | 0.29 |
|  |  | Total |  |  | 19.7 |

| Medición | Uds. | Largo | Parcial |
|---|---|---|---|
| planta baja | 1 | 667.075 | 667.075 |
| planta 1 | 1 | 245.032 | 245.032 |
| gim | 1 | 20.694 | 20.694 |
| Total |  |  | 932.801 |

**pasocome** ud Formación de embocadura de puerta entrada comedor
1 ud × 1327.76 = 1327.76
Formación de embocadura de puerta de comedor, realizada con estructura tubular de 120x100x5mm, forrada con madera de iroko, en ambas caras, tratada para exteriores ,sobre chapa de acero de 2mm soldada para realizar estanqueidad de la embocadura, relleno de lana de roca de 120mm, Según planos de detalle , indicaciones de la DF, para alojamiento de puertaPE-12.

| Código | Ud | Descripción | Rendimiento | Precio | Importe |
|---|---|---|---|---|---|
| RSM022 | m² | Tarima para exterior, formada por tablas de madera maciza, de ipé, de 28x145x800/2800 mm, sin tratar, para lijado y aceitado en obra; resistencia al deslizamiento clase 3, según CTE DB SU, fijadas con sistema de fijación oculta, sobre rastreles de madera de pino, de 50x38 mm, tratada en autoclave, con clase de uso 4, según UNE-EN 335, separados entre ellos 50 cm y fijados al soporte mediante pelladas de mortero de cemento. | 19.8 | 44.92 | 889.42 |
| NAF010 | m² | Aislamiento térmico por el interior en fachada de doble hoja de fábrica cara vista, formado por panel semirrígido de lana de roca volcánica Fixrock Eco "ROCKWOOL", según UNE-EN 13162, no revestido, de 120 mm de espesor, resistencia térmica 3,2 m²K/W, conductividad térmica 0,036 W/(mK), colocado a tope y fijado con mortero adhesivo Tradimur "GRUPO PUMA". Incluso cinta autoadhesiva para sellado de juntas. | 19.8 | 17.31 | 342.74 |
| mt07ali005a | kg | Acero UNE-EN 10162 S235JRC, en perfiles conformados en frío de las series L, U, C o Z, acabado galvanizado, incluso accesorios, tornillería y elementos de anclaje. | 12 | 0.923 | 11.08 |
| chapa2mm | m2 | Chapa de acero de 2mm (material) | 19.8 | 2.358 | 46.69 |
| mo047 | h | Oficial 1ª montador de estructura metálica. | 0.188 | 15 | 2.82 |
| mo094 | h | Ayudante montador de estructura metálica. | 0.188 | 13 | 2.44 |
| % | % | Medios Auxiliares | 1 % | 1295.19 | 12.95 |
| %CI | % | Costes Indirectos | 1.5 % | 1308.14 | 19.62 |
|  |  | Total |  |  | 1327.76 |

**HRL040** m Vierteaguas de chapa plegada de aluminio lacado en color, con 60 micras de espesor mínimo de película seca, espesor 3 mm, desarrollo 400 mm y 4 pliegues, con goterón, empotrado en las jambas; colocación con adhesivo bituminoso de aplicación en frío, sobre una capa de regularización de mortero de cemento, industrial, con aditivo hidrófugo, M-5, de 4 cm de espesor; y sellado de las juntas entre piezas y de las uniones con los muros con sellador adhesivo monocomponente. (15/07/2019)
299.133 m × 35.49 = 10616.23

| Código | Ud | Descripción | Rendimiento | Precio | Importe |
|---|---|---|---|---|---|
| mt08aaa010a | m³ | Agua. | 0.034 | 1.354 | 0.05 |
| mt09mif010ia | t | Mortero industrial para albañilería, de cemento, color gris, con aditivo hidrófugo, categoría M-5 (resistencia a compresión 5 N/mm²), suministrado en sacos, según UNE-EN 998-2. (material; 08/07/2019) | 0.188 | 16.677 | 3.14 |
| mt20wwr010 | kg | Adhesivo bituminoso de aplicación en frío, para chapas metálicas. (material; 15/07/2019) | 10 | 1.94 | 19.40 |
| mt20vme010tr | m | Vierteaguas de chapa plegada de aluminio lacado en color, con 60 micras de espesor mínimo de película seca, espesor 3 mm, desarrollo 400 mm y 4 pliegues, con goterón. (material; 15/07/2019) | 1 | 5.69 | 5.69 |
| mt22www010b | Ud | Cartucho de 290 ml de sellador adhesivo monocomponente, neutro, superelástico, a base de polímero MS, color gris, con resistencia a la intemperie y a los rayos UV y elongación hasta rotura 750%. | 0.5 | 4.766 | 2.38 |
| mo020 | h | Oficial 1ª construcción. | 0.079 | 15 | 1.19 |
| mo113 | h | Peón ordinario construcción. | 0.245 | 12 | 2.94 |
| % | % | Medios Auxiliares | 2 % | 34.79 | 0.70 |
|  |  | Total |  |  | 35.49 |

| Medición | Uds. | Largo | Parcial |
|---|---|---|---|
| planta baja |  |  |  |
| Infantil | 1 | 6.535 | 6.535 |
|  | 1 | 12.580 | 12.580 |
|  | 1 | 5.019 | 5.019 |
|  | 1 | 5.046 | 5.046 |
|  | 1 | 5.829 | 5.829 |
|  | 1 | 6.005 | 6.005 |
|  | 1 | 7.159 | 7.159 |
| Profesores | 1 | 18.962 | 18.962 |
| patios | 1 | 15.636 | 15.636 |
|  | 1 | 9.695 | 9.695 |
| gimnasio | 1 | 2.836 | 2.836 |
|  | 1 | 2.715 | 2.715 |
|  | 1 | 2.706 | 2.706 |
| b42 | 1 | 7.478 | 7.478 |
|  | 1 | 10.008 | 10.008 |
| usos multiples | 1 | 15.500 | 15.500 |
| baños | 1 | 1.589 | 1.589 |
|  | 1 | 1.589 | 1.589 |
| cocina | 1 | 4.052 | 4.052 |
| comedor | 1 | 17.928 | 17.928 |
| platn a1ª |  |  |  |
| sur | 1 | 7.470 | 7.470 |
|  | 1 | 7.325 | 7.325 |
|  | 1 | 39.267 | 39.267 |
|  | 1 | 15.804 | 15.804 |
|  | 1 | 1.741 | 1.741 |
|  | 1 | 1.299 | 1.299 |
|  | 1 | 0.900 | 0.900 |
|  | 1 | 1.010 | 1.010 |
|  | 1 | 0.900 | 0.900 |
|  | 1 | 15.541 | 15.541 |
|  | 1 | 3.427 | 3.427 |
|  | 1 | 28.335 | 28.335 |
|  | 1 | 1.589 | 1.589 |
|  | 1 | 1.604 | 1.604 |
|  | 1 | 5.600 | 5.600 |
|  | 1 | 8.454 | 8.454 |
| Total |  |  | 299.133 |

**FAS010** m² Forro de pilares de 3 mm de espesor, realizado con Chapa de aluminio Lacada de 3 mm de espesor total, formado por una lámina de aluminio de 2mm de espesor aleación de aluminio 5005, con acabado lacado, con una capa de PVDF Kynar de 22 a 40 micras de espesor, pretratamiento libre de cloro en ambas láminas, y núcleo intermedio de baja densidad, de 3 mm de espesor, Euroclase B-s1, d0 de reacción al fuego, para colocar con el sistema STB-Pegado, con silicona estructural sobre una subestructura de aluminio, con perfiles en "T".
365.99 m² × 33.62 = 12304.58

| Código | Ud | Descripción | Rendimiento | Precio | Importe |
|---|---|---|---|---|---|
| mt12prc010saa1 | m² | Forro de pilares de 3 mm de espesor, realizado con Chapa de aluminio Lacada de 3 mm de espesor total, formado por una lámina de aluminio de 2mm de espesor aleación de aluminio 5005, con acabado lacado, con una capa de PVDF Kynar de 22 a 40 micras de espesor, pretratamiento libre de cloro en ambas láminas, y núcleo intermedio de baja densidad, de 2 mm de espesor, Euroclase B-s1, d0 de reacción al fuego, con DIT Plus del Instituto Eduardo Torroja nº 553p/16, para colocar en fachadas ventiladas de superficie menor de 250 m² y porcentaje de huecos menor del 30%, con el sistema STB-Pegado, con silicona estructural sobre una subestructura de aluminio, con perfiles en "T" y accesorios de montaje y fijación. (material) | 1.05 | 28 | 29.40 |
| mo052 | h | Oficial 1ª montador de sistemas de fachadas prefabricadas. | 0.099 | 15 | 1.49 |
| mo099 | h | Ayudante montador de sistemas de fachadas prefabricadas. | 0.098 | 13 | 1.27 |
| % | % | Medios Auxiliares | 3 % | 32.16 | 0.96 |
| %CI | % | Costes Indirectos | 1.5 % | 33.12 | 0.50 |
|  |  | Total |  |  | 33.62 |

| Medición | Uds. | Largo | Ancho | Alto | Parcial |
|---|---|---|---|---|---|
| fachada Norte | 1 | 20.180 | 0.500 |  | 10.090 |
|  | 1 | 32.985 | 0.500 |  | 16.493 |
|  | 1 | 10.930 | 0.500 |  | 5.465 |
|  | 1 | 7.917 | 0.500 |  | 3.959 |
|  | 1 | 43.032 | 0.500 |  | 21.516 |
|  | 1 | 9.195 | 0.500 |  | 4.598 |
|  | 1 | 19.461 | 0.500 |  | 9.731 |
|  | 1 | 9.098 | 0.500 |  | 4.549 |
|  | 1 | 9.429 | 0.500 |  | 4.715 |
|  | 1 | 9.244 | 0.500 |  | 4.622 |
|  | 1 | 9.209 | 0.500 |  | 4.605 |
|  | 1 | 19.566 | 0.500 |  | 9.783 |
|  | 1 |  |  |  | 1.000 |
| Cocina | 1 | 16.320 | 0.500 |  | 8.160 |
|  | 1 | 8.970 | 0.500 |  | 4.485 |
| zona de usos multiples | 1 | 14.618 | 0.500 |  | 7.309 |
|  | 1 | 20.775 | 0.500 |  | 10.388 |
|  | 1 | 11.192 | 0.500 |  | 5.596 |
| Planta 1ª | 1 | 8.971 | 0.500 |  | 4.486 |
|  | 1 | 5.301 | 0.500 |  | 2.651 |
|  | 1 | 5.240 | 0.500 |  | 2.620 |
|  | 1 | 4.844 | 0.500 |  | 2.422 |
|  | 1 | 27.176 | 0.500 |  | 13.588 |
|  | 1 | 8.082 | 0.500 |  | 4.041 |
|  | 1 | 8.404 | 0.500 |  | 4.202 |
| Fachada oeste | 1 | 12.070 | 0.500 |  | 6.035 |
|  | 1 | 12.248 | 0.500 |  | 6.124 |
|  | 1 | 25.098 | 0.500 |  | 12.549 |
|  | 1 | 7.618 | 0.500 |  | 3.809 |
|  | 1 | 12.921 | 0.500 |  | 6.461 |
| planta 1ª | 1 | 12.649 | 0.500 |  | 6.325 |
| Fachada este4 | 1 | 7.421 | 0.500 |  | 3.711 |
|  | 1 | 6.985 | 0.500 |  | 3.493 |
|  | 1 | 20.419 | 0.500 |  | 10.210 |
|  | 1 | 7.190 | 0.500 |  | 3.595 |
|  | 1 | 9.415 | 0.500 |  | 4.708 |
|  | 1 | 7.511 | 0.500 |  | 3.756 |
| montantes de ventanas planta 1ª | 25 |  | 0.600 | 2.900 | 43.500 |
| montanes ventans planta baja | 42 |  | 0.600 | 3.200 | 80.640 |
| Total |  |  |  |  | 365.99 |

**cerraduravent** ud Cerradura para ventanas de aluminio colocadas en manillas. (15/07/2019)
40 ud × 14.74 = 589.60
Cerradura para ventanas de aluminio colocadas en la manilla, que permiten varias soluciones de cierre así como de bloqueo de las ventanas. Totamente instalada y colocada.

| Código | Ud | Descripción | Rendimiento | Precio | Importe |
|---|---|---|---|---|---|
| cerradura | ud | Cerradura en manillas de ventanas (material; 15/07/2019) | 1 | 10 | 10.00 |
| mo009 | h | Oficial 1ª cerrajero. | 0.1 | 15 | 1.50 |
| mo033 | h | Ayudante cerrajero. | 0.2 | 13 | 2.60 |
| % | % | Medios Auxiliares | 3 % | 14.10 | 0.42 |
| %CI | % | Costes Indirectos | 1.5 % | 14.52 | 0.22 |
|  |  | Total |  |  | 14.74 |

**LCO010** m2 Mosquitera enrollable formada por cajón para recoger la tela, guías laterales y pieza inferior, de perfiles de aluminio lacado, tela de hilos de poliéster, accesorios y complementos, colocada con fijaciones mecánicas en la cara exterior de la carpintería. (15/07/2019)
5.52 m2 × 84.77 = 467.93

| Código | Ud | Descripción | Rendimiento | Precio | Importe |
|---|---|---|---|---|---|
| mt25mos020c | m² | Mosquitera enrollable formada por cajón para recoger la tela, guías laterales y pieza inferior, de perfiles de aluminio lacado, tela de hilos de poliéster, accesorios y complementos. (material; 15/07/2019) | 1.92 | 35.49 | 68.14 |
| mt15sja100 | Ud | Cartucho de masilla de silicona neutra. | 0.32 | 2.919 | 0.93 |
| mo011 | h | Oficial 1ª montador. | 0.854 | 15 | 12.81 |
| % | % | Medios Auxiliares | 2 % | 81.88 | 1.64 |
| %CI | % | Costes Indirectos | 1.5 % | 83.52 | 1.25 |
|  |  | Total |  |  | 84.77 |

| Medición | Uds. | Largo | Alto | Parcial |
|---|---|---|---|---|
| ventana | 1 | 0.800 | 2.400 | 1.920 |
| Puerta | 1 | 1.500 | 2.400 | 3.600 |
| Total |  |  |  | 5.52 |

**Cerraamaestreadas** Ud Amaestreamiento de cerraduras de puertas exteriores y ventanas con cerradura (21/08/2019)
41 Ud × 10.82 = 443.62
Amaestreamiento de cerraduras de puertas exteriores y ventanas con cerradura de seguridad, realizado según indicaciones de Plan de Amaestreamiento , e indicaciones e la Propiedad, instaladas y funcionando, en todas las puertas exteriores.

| Código | Ud | Descripción | Rendimiento | Precio | Importe |
|---|---|---|---|---|---|
| mo009 | h | Oficial 1ª cerrajero. | 0.03 | 15 | 0.45 |
| amaestramiento | Ud | Cerradura bombillo de seguridad amaestreado , según progama de amaestreamiento definido por la DF. (maquinaria; 21/08/2019) | 1 | 10 | 10.00 |
| % | % | Medios Auxiliares | 2 % | 10.45 | 0.21 |
| %CI | % | Costes Indirectos | 1.5 % | 10.66 | 0.16 |
|  |  | Total |  |  | 10.82 |

| Medición | Uds. | Parcial |
|---|---|---|
| PE-1 | 3 | 3.000 |
| PE-2 | 12 | 12.000 |
| PE-3 | 1 | 1.000 |
| PE-4 | 3 | 3.000 |
| PE-8 | 1 | 1.000 |
| PE-10 | 3 | 3.000 |
| PE-11 | 1 | 1.000 |
| PE-13 | 1 | 1.000 |
| PE-13 | 2 | 2.000 |
| PE-14 | 1 | 1.000 |
| Subtotal |  | 28.000 |
| PE-5 | 1 | 1.000 |
| PE-12 | 1 | 1.000 |
| PE-13 | 2 | 2.000 |
| Subtotal |  | 4.000 |
| PE-6 | 1 | 1.000 |
| PE-7 | 1 | 1.000 |
| PE-14 | 2 | 2.000 |
| PI-8 Puerta interior | 1 | 1.000 |
| PE-9 | 4 | 4.000 |
| Subtotal |  | 9.000 |
| Subtotal acumulado |  | 41.000 |
| Total |  | 41 |

### LE Puertas interiores
Importe: 45499.29

**PI1** UD PUERTA DOBLE VIDRIERA DE 0.925+0.3 PI-1
36 UD × 541.58 = 19496.88
PUERTA TIPO PI-1 doble vidriera de 0.925+0.35 formada por puerta de paso ciega normalizada, hoja de 0.925x2.10 y 45 mm de espesor ,lisa maciza de aglomerado y forrada en sus dos caras con formica en color, canteada oculta de madera roja tipo iroko y mangueta de 0,30 de anchura vidriera , realizada con madera maciza roja o tipo iroko, i/ vidrio armado s/planos de carpinria interior, con cerco de madera maciza roja tipo iroko de 35mm de espesor y anchura variable según la tabiqueria y precerco de pino macizo 35x70 mm., tapajuntas lisos de madera maciza de iroko 90x10 mm. s/detalle de planos de carpinteria interior,barnizada en ambas caras, y herrajes de colgar ocultos y de cierre en acero inoxidable, manilla de acero inoxidable con protector de 20x20cm de inox, con cuatro tornillos avellanados,i/ chapa en las dos caras de inox de 1mm de espesor , fijada mediante adhesivo y 6 tornillos de cabeza plana sobre avellanados de la chapa, on cerradura y llaves maestreadas (según plan de amaestreamiento de la Propiedad), montada, incluso p.p. de medios auxiliares.Totalmente terminada , barnizados los cantos, cerco, jambas, montada ,colocada en obra,y totamente terminada y funcionando.Estas puertas cuando están colocadas en infantil dispondrán de un sistema anti-atrapadedos.

| Código | Ud | Descripción | Rendimiento | Precio | Importe |
|---|---|---|---|---|---|
| O01OB150 | h. | Oficial 1ª carpintero (mano de obra) | 0.521 | 15 | 7.82 |
| O01OB160 | h. | Ayudante carpintero (mano de obra) | 0.521 | 13 | 6.77 |
| P11PD020 | m. | Cerco iroko s/tabiqueria 35xvariablemm (material) | 5.5 | 15 | 82.50 |
| P11PR040 | m. | Galce de iroko 70x30 mm. (material) | 5 | 0.902 | 4.51 |
| P11TL010 | m. | Tapajunt. liso iroko 90x10 (material) | 11 | 0.299 | 3.29 |
| chapinox | ud | Chapa de inox de 1mm esp. 20cm anchura (material) | 2 | 0.738 | 1.48 |
| P11CA020 | ud | P.paso doble vidriera de 0.925+0.35 formada por puerta de paso ciega normalizada, hoja de 0.925x2.10 y 45 mm de espesor ,lisa maciza de aglomerado y forrada en sus dos caras con formica en color, canteada oculta de madera roja tipo iroko y mangueta de 0,30 de anchura vidriera . (material) | 1.3 | 190 | 247.00 |
| P11RB040 | ud | Pernio oculto ac. inox. 80/95 mm. codillo (material) | 3 | 0.186 | 0.56 |
| P11WP080 | ud | Tornillo ensamble zinc/pavón (material) | 18 | 0.02 | 0.36 |
| P11RP060 | ud | Manilla ac. inox.mate con escudo 20x20c/cerrad. (material) | 1 | 4.251 | 4.25 |
| P11RW030 | ud | Pasador ac. inox. 100/250 mm. (material) | 2 | 0.716 | 1.43 |
| mangvid | ud | Mangueton vidriero de 0.3x2.10 de madera de iroko (material) | 1 | 120 | 120.00 |
| cerraduraint | ud | Cerradura con bombillo para amaestrar. (material; 21/08/2019) | 1 | 17 | 17.00 |
| E16AMR010 | m2 | VIDRIO ARMADO INC.5/6 mm | 0.63 | 25.66 | 16.17 |
| E27MB020 | m2 | BARNI.MADERA MATE 2 MAN. | 2 | 4.3 | 8.60 |
| E13CS010 | ud | PRECERCO PINO variablex35 mm.P/1 HOJA | 1 | 1.38 | 1.38 |
| %ma | % | Medios Auxiliares (05/01/2016) | 2 % | 523.12 | 10.46 |
| %CI | % | Costes Indirectos | 1.5 % | 533.58 | 8.00 |
|  |  | Total |  |  | 541.58 |

| Medición | Uds. | Parcial |
|---|---|---|
| PB, Md 1 | 4 | 4.000 |
| Md2 | 6 | 6.000 |
| mod-3 | 1 | 1.000 |
|  | 3 | 3.000 |
| Md 4 | 7 | 7.000 |
| mod5 | 2 | 2.000 |
| PL1ª | 13 | 13.000 |
| Total |  | 36 |

**PI2** ud PUERTA DE PASO DE PI-2
33 ud × 400.99 = 13232.67
Puerta de paso ,ciega normalizada, del tipo PI-2, hoja de 0.925x2.10 lisa y 45 mm de espesor maciza de aglomerado y forrada en sus dos caras con formica en color, canteada oculta de madera roja tipo iroko , con cerco de madera macizo roja tipo iroko de 35mm de espesor y anchura variable según la tabiqueria y precerco de pino macizo 35x70 mm., tapajuntas lisos de madera maciza de iroko 90x10 mm. s/detalle de planos de carpinteria interior,para barnizar en ambas caras, y herrajes de colgar ocultos y de cierre en acero inoxidable, manilla de acero inoxidable con protector de 20x20cm de inox, con cuatro tornillos avellanados,i/ chapa en las dos caras de inox de 1mm de espesor , fijada mediante adhesivo y 6 tornillos de cabeza plana sobre avellanados de la chapa, con cerradura y llaves maestreadas (según plan de amaestreamiento de la Propiedad), montada, incluso p.p. de medios auxiliares.Totalmente terminada , barnizados los cantos, cerco, jambas, montada ,colocada en obra,y totamente terminada y funcionando.

| Código | Ud | Descripción | Rendimiento | Precio | Importe |
|---|---|---|---|---|---|
| O01OB150 | h. | Oficial 1ª carpintero | 0.767 | 15 | 11.51 |
| O01OB160 | h. | Ayudante carpintero | 0.767 | 13 | 9.97 |
| P11PD020 | m. | Cerco iroko s/tabiqueria 35xvariablemm | 5.5 | 15 | 82.50 |
| P11TL010 | m. | Tapajunt. liso iroko 90x10 | 11 | 0.299 | 3.29 |
| chapinox | ud | Chapa de inox de 1mm esp. 20cm anchura | 2 | 0.738 | 1.48 |
| P11CA020 | ud | P.paso doble vidriera de 0.925+0.35 formada por puerta de paso ciega normalizada, hoja de 0.925x2.10 y 45 mm de espesor ,lisa maciza de aglomerado y forrada en sus dos caras con formica en color, canteada oculta de madera roja tipo iroko y mangueta de 0,30 de anchura vidriera . | 1.3 | 190 | 247.00 |
| P11RB040 | ud | Pernio oculto ac. inox. 80/95 mm. codillo | 4 | 0.186 | 0.74 |
| P11WP080 | ud | Tornillo ensamble zinc/pavón | 18 | 0.02 | 0.36 |
| P11RP060 | ud | Manilla ac. inox.mate con escudo 20x20c/cerrad. | 1 | 4.251 | 4.25 |
| cerraduraint | ud | Cerradura con bombillo para amaestrar. | 1 | 17 | 17.00 |
| E27MB020 | m2 | BARNI.MADERA MATE 2 MAN. | 1.5 | 4.3 | 6.45 |
| E13CS010 | ud | PRECERCO PINO variablex35 mm.P/1 HOJA | 2 | 1.38 | 2.76 |
| %ma | % | Medios Auxiliares | 2 % | 387.31 | 7.75 |
| %CI | % | Costes Indirectos | 1.5 % | 395.06 | 5.93 |
|  |  | Total |  |  | 400.99 |

| Medición | Uds. | Parcial |
|---|---|---|
| PB, MOd 1 | 4 | 4.000 |
| Mod 2 | 14 | 14.000 |
| mod3 | 3 | 3.000 |
|  | 1 | 1.000 |
| MOd 4 | 2 | 2.000 |
| Mod 5 | 4 | 4.000 |
| Planta 1º | 5 | 5.000 |
| Total |  | 33 |

**PI4** Ud Puerta de paso corredera.TIPO PI4
14 Ud × 413.64 = 5790.96
PI-4 Suministro y colocación de puerta de paso corredera,TIPO PI3, ciega, de una hoja de 210x82,5x4,5 cm, entablada de madera maciza, barnizada en taller, con entablado horizontal de madera maciza de iroko; precerco de pino país de 90x35 mm; galces macizos de iroko de 90x20 mm; tapajuntas macizos de iroko de 70x15 mm en ambas caras. Incluso herrajes de colgar de cassette oculto en tabique ,marca Scringo o equivalente, cierre y manivela sobre escudo largo de acero inoxidable ,con cerradura y llaves maestreadas (según plan de amaestreamiento de la Propiedad). Ajuste de la hoja, fijación de los herrajes y ajuste final. Totalmente montada.
Montaje: NTE-PPM. Particiones: Puertas de madera.
Condiciones previas del soporte: Antes de iniciarse las actividades correspondientes al proceso de ejecución, se realizarán las siguientes comprobaciones: Se comprobará que las dimensiones del hueco y del cerco, así como el sentido de apertura, se corresponden con los de Proyecto.
Incluye: Colocación de los herrajes de colgar. Colocación de la hoja. Colocación de los herrajes de cierre. Colocación de accesorios.
Condiciones de terminación: Enumeración de las condiciones en que debe quedar la unidad de obra para poder proseguir la ejecución del resto de unidades: El conjunto será sólido. Las hojas quedarán aplomadas y ajustadas.
Condiciones previas del soporte: Antes de iniciarse las actividades correspondientes al proceso de ejecución, se realizarán las siguientes comprobaciones: Se protegerá frente a golpes y salpicaduras.
Criterio de medición de proyecto: Unidad proyectada, según documentación gráfica de Proyecto.

| Código | Ud | Descripción | Rendimiento | Precio | Importe |
|---|---|---|---|---|---|
| cassettescringo | ud | Cassette tipo scringo para tabiques de yeso-cartón. (material) | 1 | 90 | 90.00 |
| mt22agc010dbda | m | Galce macizo, iroko, 90x20 mm, barnizado en taller. (material) | 10.2 | 3.639 | 37.12 |
| mt23ppb100a | Ud | Herrajes de colgar, kit para puerta corredera. (material) | 1 | 3.433 | 3.43 |
| mt22atc010dbc | m | Tapajuntas macizo, iroko, 70x15 mm, barnizado en taller. (material) | 10.4 | 2.984 | 31.03 |
| mt22pxb020abaab | Ud | Puerta de paso ciega de iroko, de 203x82,5x3,5 cm, entablada horizontal, con tablero de madera maciza, barnizada en taller. Según UNE 56803. (material) | 1 | 190 | 190.00 |
| mt23ppb200 | Ud | Cerradura de embutir, frente, accesorios y tornillos de atado, para puerta de paso interior, según UNE-EN 12209. (material) | 1 | 7.545 | 7.55 |
| mt23hbf010aaa | Ud | Juego de manivela y escudo largo de hierro, serie básica, para puerta de paso interior serie castellana. (material) | 1 | 3.992 | 3.99 |
| cerraduraint | ud | Cerradura con bombillo para amaestrar. | 1 | 17 | 17.00 |
| mo008 | h | Oficial 1ª fontanero. | 0.647 | 15 | 9.71 |
| mo032 | h | Oficial 1ª aplicador de productos impermeabilizantes. | 0.647 | 15 | 9.71 |
| %ma | % | Medios Auxiliares | 2 % | 399.54 | 7.99 |
| %CI | % | Costes Indirectos | 1.5 % | 407.53 | 6.11 |
|  |  | Total |  |  | 413.64 |

| Medición | Uds. | Parcial |
|---|---|---|
| PB, Md 2 | 5 | 5.000 |
| mod3 | 2 | 2.000 |
| mod4 | 2 | 2.000 |
| Mod5 | 3 | 3.000 |
| PLanta 1 | 2 | 2.000 |
| Total |  | 14 |

**PI5** UD PUERTA DOBLE CIEGA DE 2x 0.925 PI 5
4 UD × 539.02 = 2156.08
PUERTA TIPO PI5 doble ciega de dos hojas 1.873x2.10 formada por dos hojas de paso ciegas normalizadas, de 0.925x2.10 y 45 mm de espesor ,lisas macizas de aglomerado y forradas en sus dos caras con formica en color con canteada oculta de madera roja tipo iroko s/planos de carpintería interior, con cerco de madera maciza , roja tipo iroko de 35mm de espesor y anchura variable según la tabiqueria y precerco de pino macizo 35x70 mm., tapajuntas lisos de madera maciza de iroko 90x10 mm. s/detalle de planos de carpinteria interior,para barnizar en ambas caras, y herrajes de colgar ocultos y de cierre en acero inoxidable, manilla de acero inoxidable con protector de 20x20cm de inox, con cuatro tornillos avellanados,con cerradura y llaves maestreadas (según plan de amaestreamiento de la Propiedad)i/ chapa inferior , de 20cm de altura por el ancho total de la hoja, en las dos caras de inox de 1mm de espesor , fijada mediante adhesivo y 6 tornillos de cabeza plana sobre avellanados de la chapa, i p.p. de medios auxiliares.Totalmente terminada , barnizados los cantos, cerco, jambas, montada ,colocada en obra,y totamente terminada y funcionando.

| Código | Ud | Descripción | Rendimiento | Precio | Importe |
|---|---|---|---|---|---|
| O01OB150 | h. | Oficial 1ª carpintero | 0.546 | 15 | 8.19 |
| O01OB160 | h. | Ayudante carpintero | 0.545 | 13 | 7.09 |
| P11PD020 | m. | Cerco iroko s/tabiqueria 35xvariablemm | 5.5 | 15 | 82.50 |
| P11PR040 | m. | Galce de iroko 70x30 mm. | 5 | 0.902 | 4.51 |
| P11TL010 | m. | Tapajunt. liso iroko 90x10 | 11 | 0.299 | 3.29 |
| chapinox | ud | Chapa de inox de 1mm esp. 20cm anchura | 2 | 0.738 | 1.48 |
| P11CA020 | ud | P.paso doble vidriera de 0.925+0.35 formada por puerta de paso ciega normalizada, hoja de 0.925x2.10 y 45 mm de espesor ,lisa maciza de aglomerado y forrada en sus dos caras con formica en color, canteada oculta de madera roja tipo iroko y mangueta de 0,30 de anchura vidriera . | 2 | 190 | 380.00 |
| P11RB040 | ud | Pernio oculto ac. inox. 80/95 mm. codillo | 3 | 0.186 | 0.56 |
| P11WP080 | ud | Tornillo ensamble zinc/pavón | 18 | 0.02 | 0.36 |
| P11RP060 | ud | Manilla ac. inox.mate con escudo 20x20c/cerrad. | 1 | 4.251 | 4.25 |
| P11RW030 | ud | Pasador ac. inox. 100/250 mm. | 2 | 0.716 | 1.43 |
| cerraduraint | ud | Cerradura con bombillo para amaestrar. | 1 | 17 | 17.00 |
| E27MB020 | m2 | BARNI.MADERA MATE 2 MAN. | 2 | 4.3 | 8.60 |
| E13CS010 | ud | PRECERCO PINO variablex35 mm.P/1 HOJA | 1 | 1.38 | 1.38 |
| %ma | % | Medios Auxiliares | 2 % | 520.64 | 10.41 |
| %CI | % | Costes Indirectos | 1.5 % | 531.05 | 7.97 |
|  |  | Total |  |  | 539.02 |

| Medición | Uds. | Parcial |
|---|---|---|
| Mod 3 | 2 | 2.000 |
| Mod 4 | 2 | 2.000 |
| Total |  | 4 |

**PI6** ud PUERTA DE PASO CON OCULO PI6 vaiven
2 ud × 464.68 = 929.36
PI 6-Puerta de paso de dos hojas , tipo PI 6 CON OCULO rectangular con vidrio laminar armado ,ciega normalizada, hoja de 0.925x2.10 lisa y 45 mm de espesor maciza de aglomerado y forrada en sus dos caras con formica en color con canteada oculta de madera roja tipo iroko , con cerco de madera macizo roja tipo iroko de 35mm de espesor y anchura variable según la tabiqueria y precerco de pino macizo 35x70 mm., tapajuntas lisos de madera maciza de iroko 90x10 mm. s/detalle de planos de carpinteria interior,para barnizar en ambas caras, y herrajes de colgar ocultos DEL TIPO VAiVEN y de cierre en acero inoxidable, manilla de acero inoxidable con protector de 20x20cm de inox, con cuatro tornillos avellanados,i/ chapa en las dos caras de inox de 1mm de espesor , fijada mediante adhesivo y 6 tornillos de cabeza plana sobre avellanados de la chapa, con cerradura y llaves maestreadas, montada, incluso p.p. de medios auxiliares.Totalmente terminada , barnizados los cantos, cerco, jambas, montada ,colocada en obra,y totamente terminada y funcionando.

| Código | Ud | Descripción | Rendimiento | Precio | Importe |
|---|---|---|---|---|---|
| E13CS010 | ud | PRECERCO PINO variablex35 mm.P/1 HOJA | 2 | 1.38 | 2.76 |
| E27MB020 | m2 | BARNI.MADERA MATE 2 MAN. | 1.5 | 4.3 | 6.45 |
| P11RP060 | ud | Manilla ac. inox.mate con escudo 20x20c/cerrad. | 1 | 4.251 | 4.25 |
| P11WP080 | ud | Tornillo ensamble zinc/pavón | 18 | 0.02 | 0.36 |
| P11RB040 | ud | Pernio oculto ac. inox. 80/95 mm. codillo | 4 | 0.186 | 0.74 |
| P11CA020 | ud | P.paso doble vidriera de 0.925+0.35 formada por puerta de paso ciega normalizada, hoja de 0.925x2.10 y 45 mm de espesor ,lisa maciza de aglomerado y forrada en sus dos caras con formica en color, canteada oculta de madera roja tipo iroko y mangueta de 0,30 de anchura vidriera . | 1.3 | 190 | 247.00 |
| chapinox | ud | Chapa de inox de 1mm esp. 20cm anchura | 2 | 0.738 | 1.48 |
| P11TL010 | m. | Tapajunt. liso iroko 90x10 | 11 | 0.299 | 3.29 |
| O01OB150 | h. | Oficial 1ª carpintero | 0.465 | 15 | 6.98 |
| O01OB160 | h. | Ayudante carpintero | 0.463 | 13 | 6.02 |
| P11PD020 | m. | Cerco iroko s/tabiqueria 35xvariablemm | 5.5 | 15 | 82.50 |
| OCULO | UD | Oculo para puerta de paso con vidrio laminar armado. (material) | 1 | 70 | 70.00 |
| cerraduraint | ud | Cerradura con bombillo para amaestrar. | 1 | 17 | 17.00 |
| %ma | % | Medios Auxiliares | 2 % | 448.83 | 8.98 |
| %CI | % | Costes Indirectos | 1.5 % | 457.81 | 6.87 |
|  |  | Total |  |  | 464.68 |

| Medición | Uds. | Parcial |
|---|---|---|
| cocina | 2 | 2.000 |
| Total |  | 2 |

**PI7** UD PUERTA CORREDERA Pi7 DE
1 UD × 1485.78 = 1485.78
PUERTA CORREDERA Pi7 DE 3.59x2.9,ciega normalizada, hoja de 2.628x2.10m lisa y 45 mm de espesor maciza de aglomerado y forrada en sus dos caras con formica en color con canteada oculta de madera roja tipo iroko, realizada con bastidor metálico interior para reforzar el conjunto , con cerco de madera roja tipo iroko de 35mm de espesor y anchura variable según la tabiqueria y precerco de pino macizo 35x70 mm., tapajuntas y faldón superior lisos de madera maciza de iroko 90x10 mm. s/detalle de planos de carpinteria interior,para barnizar en ambas caras, y herrajes correderos de tipo sistema SF-RA300 o equivalente que está especialmente diseñado para puertas de paso de grandes dimensiones y peso (hasta 300kg). Esta compuesto por perfil de aluminio (anodizado plata), sistema de rodamiento a bolas (roldanas con sistema elástico para absorber las irregularidades del perfil) del que obtenemos una gran suavidad en el deslizamiento, freno retenedor, soporte pared, guiador inferior y embellecedor final de perfil. Con su pletina deslizante más corta y más estrecha, nos hace ganar en el margen hasta el final de la puerta, evitando así que la puerta se astille. Seguidamente se inserta una tapeta lateral embellecedora negra, para tapar el hueco producido por el fresado y dejar totalmente lisos los extremos laterales de la puerta que impide la entrada de suciedad y polvo dentro del mecanismo. Con esto conseguiremos dejar un margen prácticamente inapreciable de 2mm entre la puerta y la guía. y carril inferior de neopreno, y de cierre en acero inoxidable, manilla realizada mediante rebaje de 20mm de anchura por 12 de profundidad en toda su altura; colocando posteriormente perfil en U de inox, con cuatro tornillos avellanados,i/ chapa en las dos caras de inox de 1mm de espesor , fijada mediante adhesivo y 6 tornillos de cabeza plana sobre avellanados de la chapa, con cerradura y llaves maestreadas, montada, incluso p.p. de medios auxiliares.Totalmente terminada , barnizados los cantos, cerco, jambas, montada ,colocada en obra,y totamente terminada y funcionando.Con sistema de cierre adaptado, totalmente instalado, colocado y funcionando.

| Código | Ud | Descripción | Rendimiento | Precio | Importe |
|---|---|---|---|---|---|
| O01OB150 | h. | Oficial 1ª carpintero | 0.826 | 15 | 12.39 |
| O01OB160 | h. | Ayudante carpintero | 0.824 | 13 | 10.71 |
| P11PD020 | m. | Cerco iroko s/tabiqueria 35xvariablemm | 20 | 15 | 300.00 |
| chapinox | ud | Chapa de inox de 1mm esp. 20cm anchura | 2 | 0.738 | 1.48 |
| P13IT010 | ml | U 20x15 acero inox mate. (material) | 6 | 2.782 | 16.69 |
| P11CA020 | ud | P.paso doble vidriera de 0.925+0.35 formada por puerta de paso ciega normalizada, hoja de 0.925x2.10 y 45 mm de espesor ,lisa maciza de aglomerado y forrada en sus dos caras con formica en color, canteada oculta de madera roja tipo iroko y mangueta de 0,30 de anchura vidriera . | 5.427 | 190 | 1031.13 |
| P11WP080 | ud | Tornillo ensamble zinc/pavón | 18 | 0.02 | 0.36 |
| P11RP060 | ud | Manilla ac. inox.mate con escudo 20x20c/cerrad. | 1 | 4.251 | 4.25 |
| P13CV090 | m. | sistema SF-RA300 o equivalente , para puertas de paso de grandes dimensiones y peso (300kg). Esta compuesto por perfil de aluminio (anodizado plata), sistema de rodamiento a bolas (roldanas con sistema elástico para absorber las irregularidades del perfil) del que obtenemos una gran suavidad en el deslizamiento, freno retenedor, soporte pared, guiador inferior y embellecedor final de perfil. Siguiendo con la línea de los sistemas Saheco RA, el SF-RA300 con su pletina deslizante más corta y más estrecha, nos hace ganar en el margen hasta el final de la puerta, evitando así que la puerta se astille. Seguidamente se inserta una tapeta lateral embellecedora negra, para tapar el hueco producido por el fresado y dejar totalmente lisos los extremos laterales de la puerta que impide la entrada de suciedad y polvo dentro del mecanismo. Con esto conseguiremos dejar un margen prácticamente inapreciable de 2mm entre la puerta y la guía. (material) | 6 | 5.189 | 31.13 |
| cerraduraint | ud | Cerradura con bombillo para amaestrar. | 1 | 17 | 17.00 |
| E27MB020 | m2 | BARNI.MADERA MATE 2 MAN. | 2 | 4.3 | 8.60 |
| E13CS010 | ud | PRECERCO PINO variablex35 mm.P/1 HOJA | 1 | 1.38 | 1.38 |
| %ma | % | Medios Auxiliares | 2 % | 1435.12 | 28.70 |
| %CI | % | Costes Indirectos | 1.5 % | 1463.82 | 21.96 |
|  |  | Total |  |  | 1485.78 |

| Medición | Uds. | Parcial |
|---|---|---|
| Secretaria | 1 | 1.000 |
| Total |  | 1 |

**atipilladedos** ud Anti pilla dedos (15/07/2019)
27 ud × 59.53 = 1607.31
Suministro y colocación de sistema de anti pilla dedos para puertas interiores del tipo antipilladedos VP 40 * Juntas de aislamiento adaptable a todas las puertas batientes.
* Compuesto por una junta de goma negra lisa brillante de 64 mm. de ancho subministrada en rollos de 25 metros + 2 monturas de aluminio anodizado plata (V) en barras de 2500 mm. *Se sujetan los perfiles de aluminio mediante unos sencillos tornillos y se introduce la goma con la cara lisa visible (la caracon la pequeña pestaña central, permanece invisible). totalmente terminado y colocado.

| Código | Ud | Descripción | Rendimiento | Precio | Importe |
|---|---|---|---|---|---|
| antipilladedos1 | ud | Elmento antipilladedos tipò VP40 (material; 15/07/2019) | 1 | 50 | 50.00 |
| mo017 | h | Oficial 1ª carpintero. | 0.5 | 15 | 7.50 |
| %ma | % | Medios Auxiliares | 2 % | 57.50 | 1.15 |
| %CI | % | Costes Indirectos | 1.5 % | 58.65 | 0.88 |
|  |  | Total |  |  | 59.53 |

| Medición | Uds. | Parcial |
|---|---|---|
| En zona de infantil tanto puertas de madera como de aluminio | 27 | 27.000 |
| Total |  | 27 |

**amapinterior** ud Amaestreamiento de puertas interiores (21/08/2019)
75 ud × 10.67 = 800.25
Amaestreamiento de puertas interiores, realizado con colocación de bombillos para cerraduras de seguiridad, con amaestreamiento según indicaciones de la DF.

| Código | Ud | Descripción | Rendimiento | Precio | Importe |
|---|---|---|---|---|---|
| mo009 | h | Oficial 1ª cerrajero. | 0.02 | 15 | 0.30 |
| amaestramiento | Ud | Cerradura bombillo de seguridad amaestreado , según progama de amaestreamiento definido por la DF. | 1 | 10 | 10.00 |
| % | % | Medios Auxiliares | 2 % | 10.30 | 0.21 |
| %CI | % | Costes Indirectos | 1.5 % | 10.51 | 0.16 |
|  |  | Total |  |  | 10.67 |

| Medición | Uds. | Parcial |
|---|---|---|
|  | 36 | 36.000 |
|  | 33 | 33.000 |
|  | 4 | 4.000 |
|  | 2 | 2.000 |
| Total |  | 75 |

### LP Mamparas y Ventanas interiores de madera
Importe: 21091.97

**LCM015** m2 Carpintería interior de madera de iroko, para fijo, marco de 90x78 mm de sección, moldura recta, junquillos y tapajuntas de madera maciza de 90x15 mm, con premarco.
101.621 m2 × 178.14 = 18102.76
Carpintería interior de madera de iroko, para fijo en formación de mamparas de zona de profesores, marco de 90x78 mm de sección, moldura recta, junquillos y tapajuntas de madera maciza de 790x15 mm, con capacidad para recibir un acristalamiento con un espesor mínimo de 43 mm y máximo de 54 mm; coeficiente de transmisión térmica del marco de la sección tipo Uh,m = 1,74 W/(m²K), con clasificación a la permeabilidad al aire clase 4, según UNE-EN 12207, clasificación a la estanqueidad al agua clase E1200, según UNE-EN 12208 y clasificación a la resistencia a la carga del viento clase 5, según UNE-EN 12210; acabado mediante sistema de barnizado translúcido, compuesto de una primera mano de impregnación para la protección preventiva de la madera contra hongos y ataques de insectos xilófagos y posterior aplicación de una capa de terminación de 220 micras, acabado mate satinado, de alta resistencia frente a la acción de los rayos UV y de la intemperie; incluso aplicación de masilla selladora para juntas; con premarco de aluminio. Elaborada en taller, con clasificación a la permeabilidad al aire clase 4, según UNE-EN 12207, clasificación a la estanqueidad al agua clase E1200, según UNE-EN 12208 y clasificación a la resistencia a la carga del viento clase 5, según UNE-EN 12210. Incluso limpieza del premarco ya instalado; alojamiento y calzado del marco en el premarco; fijación del marco al premarco con tornillos de acero galvanizado, de cabeza cilíndrica; aplicación de espuma de poliuretano para el sellado de la junta entre el marco y el premarco para aislamiento termoacústico; fijación al premarco, por su cara interior, de tapajuntas perimetral de 70x15 mm, recto, de madera maciza, mediante espuma de poliuretano, previa colocación de cinta autoadhesiva, impermeable al aire y reguladora de la humedad, que actúa como barrera de vapor; sellado de la junta exterior entre marco y obra con silicona neutra, para garantizar su estanqueidad al aire y al agua; incluso la colocación del premarco básico de aluminio. Totalmente montada y probada.

| Código | Ud | Descripción | Rendimiento | Precio | Importe |
|---|---|---|---|---|---|
| mt22rom100acc | Ud | Premarco de aluminio para carpintería de madera de 1000x1000 mm, Según UNE-EN 14351-1. (material) | 1 | 27.125 | 27.13 |
| mt22rom095hjcea | m2 | Fijo de madera de iroko, acabado mediante sistema de barnizado translúcido, compuesto de marco de 90x78 mm, moldura recta, junquillos y tapajuntas de madera maciza de 90x15 mm, con capacidad para recibir un acristalamiento con un espesor mínimo de 43 mm y máximo de 54 mm; coeficiente de transmisión térmica del marco de la sección tipo Uh,m = 1,74 W/(m²K), con clasificación a la permeabilidad al aire clase 4, según UNE-EN 12207, clasificación a la estanqueidad al agua clase E1200, según UNE-EN 12208 y clasificación a la resistencia a la carga del viento clase 5, según UNE-EN 12210, Según UNE-EN 14351-1. (material) | 1 | 117.507 | 117.51 |
| mt23xpm015a | Ud | Tornillo de acero galvanizado de cabeza cilíndrica, de 6 mm de diámetro y 15 cm de longitud. (material) | 6 | 0.226 | 1.36 |
| mt13blw110a | Ud | Aerosol de 750 cm³ de espuma de poliuretano, de 22,5 kg/m³ de densidad, 140% de expansión, 18 N/cm² de resistencia a tracción y 20 N/cm² de resistencia a flexión, conductividad térmica 0,04 W/(mK), estable de -40°C a 100°C; para aplicar con pistola; según UNE-EN 13165. (material) | 0.1 | 6.486 | 0.65 |
| mt22www020 | m | Cinta autoadhesiva, impermeable al vapor de agua, de 70 mm de anchura, compuesta por una película de polietileno laminado sobre una banda de fieltro, suministrada en rollos de 25 m de longitud. (material) | 4.1 | 0.838 | 3.44 |
| mt22www010b | Ud | Cartucho de 290 ml de sellador adhesivo monocomponente, neutro, superelástico, a base de polímero MS, color gris, con resistencia a la intemperie y a los rayos UV y elongación hasta rotura 750%. | 0.1 | 4.766 | 0.48 |
| mo017 | h | Oficial 1ª carpintero. | 0.768 | 15 | 11.52 |
| mo058 | h | Ayudante carpintero. | 0.768 | 13 | 9.98 |
| % | % | Medios Auxiliares | 2 % | 172.07 | 3.44 |
| %CI | % | Costes Indirectos | 1.5 % | 175.51 | 2.63 |
|  |  | Total |  |  | 178.14 |

| Medición | Uds. | Largo | Parcial |
|---|---|---|---|
| VI4 | 1 | 1.911 | 1.911 |
| VI7 | 1 | 10.206 | 10.206 |
| VI8 | 1 | 6.403 | 6.403 |
| VI9 | 6 | 1.469 | 8.814 |
| VI10 | 6 | 5.471 | 32.826 |
| 11 | 1 | 18.042 | 18.042 |
| 12 | 1 | 9.687 | 9.687 |
| 13 | 1 | 3.291 | 3.291 |
|  | 1 | 8.077 | 8.077 |
| Vi5 | 2 | 1.182 | 2.364 |
| Total |  |  | 101.621 |

**LCM015b** m2 Carpintería interior de madera de iroko, para ventana guillotina , con premarco.
5.21 m2 × 235.7 = 1228.00
Carpintería interior de madera de iroko, para ventana guillotina , de fijo superior y apertura hacia arriba de la hoja, de 1980x550 mm, hoja de 90x78 mm de sección y marco de 90x78 mm, moldura recta, junquillos, tapajuntas de madera maciza de 70x15 mm y con capacidad para recibir un acristalamiento con un espesor mínimo de 43 mm y máximo de 54 mm; coeficiente de transmisión térmica del marco de la sección tipo Uh,m = 1,46 W/(m²K), con clasificación a la permeabilidad al aire clase 4, según UNE-EN 12207, clasificación a la estanqueidad al agua clase E1200, según UNE-EN 12208 y clasificación a la resistencia a la carga del viento clase 5, según UNE-EN 12210; acabado mediante sistema de barnizado translúcido, compuesto de una primera mano de impregnación para la protección preventiva de la madera contra hongos y ataques de insectos xilófagos, y posterior aplicación de una capa de terminación de 220 micras, acabado mate satinado, de alta resistencia frente a la acción de los rayos UV y de la intemperie; incluso aplicación de masilla selladora para juntas; herraje perimetral de cierre y seguridad con nivel de seguridad WK1, según UNE-EN 1627, apertura mediante falleba de palanca, manilla en colores estándar y apertura de microventilación; con premarco de aluminio. Elaborada en taller, con clasificación a la permeabilidad al aire clase 4, según UNE-EN 12207, clasificación a la estanqueidad al agua clase E1200, según UNE-EN 12208 y clasificación a la resistencia a la carga del viento clase 5, según UNE-EN 12210. Incluso limpieza del premarco ya instalado; alojamiento y calzado del marco en el premarco; fijación del marco al premarco con tornillos de acero galvanizado, de cabeza cilíndrica; aplicación de espuma de poliuretano para el sellado de la junta entre el marco y el premarco para aislamiento termoacústico; fijación al premarco, por su cara interior, de tapajuntas perimetral de 70x15 mm, recto, de madera maciza, mediante espuma de poliuretano, previa colocación de cinta autoadhesiva, impermeable al aire y reguladora de la humedad, que actúa como barrera de vapor; sellado de la junta exterior entre marco y obra con silicona neutra, para garantizar su estanqueidad al aire y al agua; incluso la colocación del premarco básico de aluminio. Incluso sistema de herraje de seguiridad de guillotina formado por 1 CHAPA DE CIERRE UK444PCM9005 UK444W , CIERRE 9400B 9400W, TIRADOR AS-7761-NEGRO AS-7761, BURLETE B5/H7,5 SOPORTE DE BURLETE BH290,6 GOMA TUBULAR O-PR7,ESC**ST (40,5 a 46,5 Kg.)de Procomsa o equivalente, Totalmente montada y probada.

| Código | Ud | Descripción | Rendimiento | Precio | Importe |
|---|---|---|---|---|---|
| mt22rom100acc | Ud | Premarco de aluminio para carpintería de madera de 1000x1000 mm, Según UNE-EN 14351-1. | 1 | 27.125 | 27.13 |
| mt22rom010hjsa | m2 | Ventana de madera de iroko, una hoja oscilobatiente, acabado mediante sistema de barnizado translúcido, compuesta de hoja de 90x78 mm y marco de 90x78 mm, moldura recta, junquillos, tapajuntas de madera maciza de 70x15 mm , doble junta perimetral de estanqueidad de goma de caucho termoplástica, con capacidad para recibir un acristalamiento con un espesor mínimo de 43 mm y máximo de 54 mm; coeficiente de transmisión térmica del marco de la sección tipo Uh,m = 1,46 W/(m²K), con clasificación a la permeabilidad al aire clase 4, según UNE-EN 12207, clasificación a la estanqueidad al agua clase E1200, según UNE-EN 12208 y clasificación a la resistencia a la carga del viento clase 5, según UNE-EN 12210; herraje perimetral de cierre y seguridad con nivel de seguridad WK1, según UNE-EN 1627, apertura mediante falleba de palanca, manilla en colores estándar y apertura de microventilación, Según UNE-EN 14351-1. (material) | 1 | 164.623 | 164.62 |
| mt23xpm015a | Ud | Tornillo de acero galvanizado de cabeza cilíndrica, de 6 mm de diámetro y 15 cm de longitud. | 6 | 0.226 | 1.36 |
| mt13blw110a | Ud | Aerosol de 750 cm³ de espuma de poliuretano, de 22,5 kg/m³ de densidad, 140% de expansión, 18 N/cm² de resistencia a tracción y 20 N/cm² de resistencia a flexión, conductividad térmica 0,04 W/(mK), estable de -40°C a 100°C; para aplicar con pistola; según UNE-EN 13165. | 0.1 | 6.486 | 0.65 |
| mt22www020 | m | Cinta autoadhesiva, impermeable al vapor de agua, de 70 mm de anchura, compuesta por una película de polietileno laminado sobre una banda de fieltro, suministrada en rollos de 25 m de longitud. | 4.1 | 0.838 | 3.44 |
| mt22www010b | Ud | Cartucho de 290 ml de sellador adhesivo monocomponente, neutro, superelástico, a base de polímero MS, color gris, con resistencia a la intemperie y a los rayos UV y elongación hasta rotura 750%. | 0.1 | 4.766 | 0.48 |
| mo017 | h | Oficial 1ª carpintero. | 1.071 | 15 | 16.07 |
| mo058 | h | Ayudante carpintero. | 1.071 | 13 | 13.92 |
| % | % | Medios Auxiliares | 2 % | 227.67 | 4.55 |
| %CI | % | Costes Indirectos | 1.5 % | 232.22 | 3.48 |
|  |  | Total |  |  | 235.7 |

| Medición | Uds. | Largo | Parcial |
|---|---|---|---|
| VI5 | 1 | 5.210 | 5.210 |
| Total |  |  | 5.21 |

**LCM015c** m2 Carpintería interior de madera de iroko, para ventana corredera, zona de secretaría.
5.438 m2 × 323.87 = 1761.21
Carpintería interior de madera de iroko, para ventana corredera ,en zona de secretaría, formada por hoja de 90x78 mm de sección y marco de 90x78 mm, moldura clásica, junquillos, tapajuntas de madera maciza de 70x15 mm y con capacidad para recibir un acristalamiento con un espesor mínimo de 43 mm y máximo de 54 mm; coeficiente de transmisión térmica del marco de la sección tipo Uh,m = 1,46 W/(m²K), con clasificación a la permeabilidad al aire clase 4, según UNE-EN 12207, clasificación a la estanqueidad al agua clase 9A, según UNE-EN 12208 y clasificación a la resistencia a la carga del viento clase 5, según UNE-EN 12210; acabado mediante sistema de barnizado translúcido, compuesto de una primera mano de impregnación para la protección preventiva de la madera contra hongos y ataques de insectos xilófagos y posterior aplicación de una capa de terminación de 220 micras, acabado mate satinado, de alta resistencia frente a la acción de los rayos UV y de la intemperie; incluso aplicación de masilla selladora para juntas; herraje perimetral elevable de cierre y seguridad con nivel de seguridad WK1, según UNE-EN 1627 y manilla en colores estándar; con premarco de aluminio. Elaborada en taller, con clasificación a la permeabilidad al aire clase 4, según UNE-EN 12207, clasificación a la estanqueidad al agua clase 9A, según UNE-EN 12208 y clasificación a la resistencia a la carga del viento clase 5, según UNE-EN 12210. Incluso limpieza del premarco ya instalado; alojamiento y calzado del marco en el premarco; fijación del marco al premarco con tornillos de acero galvanizado, de cabeza cilíndrica; aplicación de espuma de poliuretano para el sellado de la junta entre el marco y el premarco para aislamiento termoacústico; fijación al premarco, por su cara interior, de tapajuntas perimetral de 70x15 mm, recto, de madera maciza, mediante espuma de poliuretano, previa colocación de cinta autoadhesiva, impermeable al aire y reguladora de la humedad, que actúa como barrera de vapor; sellado de la junta exterior entre marco y obra con silicona neutra, para garantizar su estanqueidad al aire y al agua; incluso la colocación del premarco básico de aluminio.Herraje de hojas giratorias apilables del tipo : Guías y herrajes para Puertas Correderas Plegables de 2, 3 ,4 ó 5 hojas - LITE-FOLD de Klein o equivalente.Incluso colocación de cerradura de seguridad amaestreada , siguiengo el programa de amaestreamiento definido por la Propiedad. Totalmente montada y probada.

| Código | Ud | Descripción | Rendimiento | Precio | Importe |
|---|---|---|---|---|---|
| mt22rom100agc | Ud | Premarco de aluminio para carpintería de madera de 1500x1000 mm, Según UNE-EN 14351-1. (material) | 1 | 40.8 | 40.80 |
| mt22rom070hdaa | m2 | Ventana de madera de iroko, una hoja corredera y un fijo lateral, acabado mediante sistema de barnizado translúcido, compuesta de hoja de 90x78 mm y marco de 90x78 mm, moldura clásica, junquillos, tapajuntas de madera maciza de 70x15 mm , doble junta perimetral de estanqueidad de goma de caucho termoplástica, con capacidad para recibir un acristalamiento con un espesor mínimo de 43 mm y máximo de 54 mm; coeficiente de transmisión térmica del marco de la sección tipo Uh,m = 1,46 W/(m²K), con clasificación a la permeabilidad al aire clase 4, según UNE-EN 12207, clasificación a la estanqueidad al agua clase 9A, según UNE-EN 12208 y clasificación a la resistencia a la carga del viento clase 5, según UNE-EN 12210; herraje Guías y herrajes para Puertas Correderas Plegables de 2, 3 ,4 ó 5 hojas - LITE-FOLD de Klein o equivalente y manilla en colores estándar, Según UNE-EN 14351-1. (material) | 1 | 183.418 | 183.42 |
| mt23xpm015a | Ud | Tornillo de acero galvanizado de cabeza cilíndrica, de 6 mm de diámetro y 15 cm de longitud. | 6 | 0.226 | 1.36 |
| mt13blw110a | Ud | Aerosol de 750 cm³ de espuma de poliuretano, de 22,5 kg/m³ de densidad, 140% de expansión, 18 N/cm² de resistencia a tracción y 20 N/cm² de resistencia a flexión, conductividad térmica 0,04 W/(mK), estable de -40°C a 100°C; para aplicar con pistola; según UNE-EN 13165. | 0.1 | 6.486 | 0.65 |
| mt22www020 | m | Cinta autoadhesiva, impermeable al vapor de agua, de 70 mm de anchura, compuesta por una película de polietileno laminado sobre una banda de fieltro, suministrada en rollos de 25 m de longitud. | 5.15 | 0.838 | 4.32 |
| mt22www010b | Ud | Cartucho de 290 ml de sellador adhesivo monocomponente, neutro, superelástico, a base de polímero MS, color gris, con resistencia a la intemperie y a los rayos UV y elongación hasta rotura 750%. | 0.1 | 4.766 | 0.48 |
| cerraduraint | ud | Cerradura con bombillo para amaestrar. | 1 | 17 | 17.00 |
| mo017 | h | Oficial 1ª carpintero. | 2.314 | 15 | 34.71 |
| mo058 | h | Ayudante carpintero. | 2.314 | 13 | 30.08 |
| % | % | Medios Auxiliares | 2 % | 312.82 | 6.26 |
| %CI | % | Costes Indirectos | 1.5 % | 319.08 | 4.79 |
|  |  | Total |  |  | 323.87 |

| Medición | Uds. | Largo | Parcial |
|---|---|---|---|
| Vi6 | 1 | 5.438 | 5.438 |
| Total |  |  | 5.438 |

### LF Puertas cortafuegos
Importe: 3589.01

**LFA010b** Ud PI-3 Puerta cortafuegos de acero galvanizado homologada, EI2 60-C5, de una hoja, modelo Turia "ANDREU",o equivalente,de 1000x2100 mm de luz y altura de paso, acabado lacado en color a elegir de la carta RAL.
4 Ud × 774.64 = 3098.56
PI-3 Puerta cortafuegos pivotante homologada, EI2 60-C5, de una hoja de 63 mm de espesor, modelo Turia "ANDREU",o equivalente , 1000x2100 mm de luz y altura de paso, acabado lacado en color a elegir de la carta RAL formada por 2 chapas de acero galvanizado de 0,8 mm de espesor, plegadas, ensambladas y montadas, con cámara intermedia de lana de roca de alta densidad y placas de cartón yeso, sobre cerco de acero galvanizado tipo CS5 de 1,5 mm de espesor con junta intumescente y garras de anclaje a obra, incluso cierrapuertas para uso intensivo modelo Geze TS 5000, barra antipánico modelo 2000 N, tapa ciega para la cara exterior, electroimán modelo GD 50, con caja de bornes, pulsador y placa de anclaje articulada. Elaborada en taller, con ajuste y fijación en obra.Incluso cerradura antipánico, chapa inferior de 20cm de altura y 2mm de espesor con 14 fijaciones por chapa realizados con tornillos avellanados.Manillas de acero inoxidable con escudo cuadrado de 20x20cm , cerradura y llaves amaestreadas,(según Plan de Amaestramiento determinado por la Propiedad) de seguridad antipanico. Totalmente montada, colocada y probada.(jambas sobrepuestas de madera maciza de iroko iguales al resto de carpinteria por ambas caras).

| Código | Ud | Descripción | Rendimiento | Precio | Importe |
|---|---|---|---|---|---|
| mt26pca024cel | Ud | Puerta cortafuegos pivotante homologada, EI2 60-C5, según UNE-EN 1634-1, de una hoja de 63 mm de espesor, modelo Turia "ANDREU", luz de paso entre 901 y 1000 mm y altura de paso entre 2001 y 2150 mm, para un hueco de obra de anchura entre 1001 y 1100 mm y altura entre 2051 y 2200 mm, acabado lacado en color a elegir de la carta RAL formada por 2 chapas de acero galvanizado de 0,8 mm de espesor, plegadas, ensambladas y montadas, con cámara intermedia de lana de roca de alta densidad y placas de cartón yeso, sobre cerco de acero galvanizado tipo CS5 de 1,5 mm de espesor con junta intumescente y garras de anclaje a obra, incluso tres bisagras de doble pala regulables en altura, soldadas al marco y atornilladas a la hoja, según UNE-EN 1935, cerradura embutida de cierre a un punto, escudos, cilindro, llaves y manivelas antienganche RF de nylon color negro. (material) | 1 | 379.753 | 379.75 |
| mt26pca100qb | Ud | Cierrapuertas para uso intensivo de puerta cortafuegos de una hoja, modelo Geze TS 5000 "ANDREU", según UNE-EN 1154. (material) | 1 | 234.268 | 234.27 |
| mt26pca110e | Ud | Barra antipánico para puerta cortafuegos de una hoja, modelo 2000 N "ANDREU", según UNE-EN 1125, incluso tapa ciega para la cara exterior de la puerta. (material) | 1 | 61.617 | 61.62 |
| mt26pca130b | Ud | Electroimán para puerta cortafuegos a 24 V, modelo GD 50 "ANDREU", con caja de bornes, pulsador y placa de anclaje articulada, según UNE-EN 1155. (material) | 1 | 50.055 | 50.06 |
| P11TL010 | m. | Tapajunt. liso iroko 90x10 | 11 | 0.299 | 3.29 |
| mo020 | h | Oficial 1ª construcción. | 0.597 | 15 | 8.96 |
| mo077 | h | Ayudante construcción. | 0.597 | 13 | 7.76 |
| mo003 | h | Oficial 1ª electricista. (mano de obra; 12/05/2019) | 0.09 | 15 | 1.35 |
| mo102 | h | Ayudante electricista. (mano de obra; 12/05/2019) | 0.09 | 13 | 1.17 |
| % | % | Medios Auxiliares | 2 % | 748.23 | 14.96 |
| %CI | % | Costes Indirectos | 1.5 % | 763.19 | 11.45 |
|  |  | Total |  |  | 774.64 |

| Medición | Uds. | Parcial |
|---|---|---|
| Mod2 | 1 | 1.000 |
| Mod 3 | 2 | 2.000 |
| planta 1 | 1 | 1.000 |
| Total |  | 4 |

**LFM110** Ud PI-9 Block de puerta cortafuegos homologada, de madera, EI1 60-C5, de una hoja, lisa, de 210x82,5x4,5 cm, compuesto por alma de tablero aglomerado de partículas ignífugo, recubierto con laminado de alta presión (HPL), cantos de madera maciza, bastidor de madera maciza y cerco de madera maciza.
1 Ud × 490.45 = 490.45
PI-9 Block de puerta cortafuegos homologada, de madera, EI1 60-C5, de una hoja, lisa, de 203x82,5x4,5 cm, compuesto por alma de tablero aglomerado de partículas ignífugo, recubierto con laminado de alta presión (HPL), formado por varias capas de papel kraft impregnadas en resina fenólica, cantos de madera maciza, bastidor de madera maciza y cerco de madera maciza, con electroimán para retención de puerta cortafuegos y barra antipánico; sobre precerco de pino país de 200x35 mm. Incluso tapajuntas en ambas caras, pernios, manilla y cerradura de acero inoxidable, accesorios, herrajes de colgar, barra antipánico, electroimán para retención de puerta cortafuegos, juntas intumescentes, cierrapuertas aéreo, dispositivos de seguridad, limpieza del premarco ya instalado, alojamiento y calzado del block de puerta en el premarco, fijación del block de puerta al premarco con tornillos de acero galvanizado y espuma de poliuretano para relleno de la holgura entre precerco y block de puerta, incluida la colocación en obra del precerco, fijado con tornillos. Elaborado en taller, con ajuste y fijación en obra. Forrada en sus dos caras con formica en color,cierre en acero inoxidable antipánico, manilla de acero inoxidable con protector de 20x20cm de inox, con cuatro tornillos avellanados,i/ chapa en las dos caras de inox de 1mm de espesor , fijada mediante adhesivo y 6 tornillos de cabeza plana sobre avellanados de la chapa, con cerradura y llaves maestreadas (según plan de amaestreamiento de la Propiedad),Totalmente montado , colocada y probada.

| Código | Ud | Descripción | Rendimiento | Precio | Importe |
|---|---|---|---|---|---|
| mt22aap011Qa | Ud | Precerco de madera de pino, 200x35 mm, para puerta de una hoja, con elementos de fijación. (material) | 1 | 28.633 | 28.63 |
| mt22bcf030iB | Ud | Block de puerta cortafuegos homologada, de madera, EI1 60-C5, según UNE-EN 1634-1, de una hoja, lisa, de 203x82,5x4,5 cm, compuesto por alma de tablero aglomerado de partículas ignífugo, recubierto con laminado de alta presión (HPL), formado por varias capas de papel kraft impregnadas en resina fenólica, cantos de madera maciza, bastidor de madera maciza y cerco de madera maciza, con tapajuntas en ambas caras, pernios, manilla y cerradura de acero inoxidable, accesorios y herrajes de colgar, barra antipánico, según UNE-EN 1125, electroimán para retención de puerta cortafuegos, juntas intumescentes, dos placas aislantes y termoexpandibles en el cajeado de la cerradura, con función antipánico, cierrapuertas aéreo, según UNE-EN 1154 y dispositivos de seguridad. (material) | 1 | 409.608 | 409.61 |
| mt22www041a | Ud | Aerosol de 750 ml de espuma adhesiva autoexpansiva, ignífuga, de poliuretano monocomponente, con una resistencia al fuego de 240 minutos, Euroclase B-s2, d0 de reacción al fuego, según UNE-EN 13501-1, de 18 kg/m³ de densidad, conductividad térmica 0,04 W/(mK), elongación hasta rotura 18% y 8 N/cm² de resistencia a tracción, estable de -40°C a 100°C; para aplicar con pistola; según UNE-EN 13165. (material) | 0.1 | 11.581 | 1.16 |
| mo017 | h | Oficial 1ª carpintero. | 1.13 | 15 | 16.95 |
| mo058 | h | Ayudante carpintero. | 0.949 | 13 | 12.34 |
| mo003 | h | Oficial 1ª electricista. | 0.18 | 15 | 2.70 |
| mo102 | h | Ayudante electricista. | 0.18 | 13 | 2.34 |
| % | % | Medios Auxiliares | 2 % | 473.73 | 9.47 |
| %CI | % | Costes Indirectos | 1.5 % | 483.20 | 7.25 |
|  |  | Total |  |  | 490.45 |

| Medición | Uds. | Parcial |
|---|---|---|
| Tele prof | 1 | 1.000 |
| Total |  | 1 |

### LU Ventanas acústicas
Importe: 20096.15

**LCV030b** m2 Ventanal fijo de PVC, serie A84 Passivhaus "CORTIZO",o equivalente, acabado estándar en las dos caras, color blanco,
191.977 m2 × 104.68 = 20096.15
Ventanal fijo de PVC, serie A84 Passivhaus "CORTIZO",o equivalente dimensiones 1100x1100 mm, acabado estándar en las dos caras, color blanco, perfiles de 84 mm de anchura, soldados a inglete, que incorporan seis cámaras interiores, tanto en la sección de la hoja como en la del marco, para mejora del aislamiento térmico; con refuerzos interiores; compuesta por marco, hojas, herrajes de colgar y apertura, elementos de estanqueidad y accesorios homologados, con clasificación a la permeabilidad al aire clase 4, según UNE-EN 12207, clasificación a la estanqueidad al agua clase E1500, según UNE-EN 12208, y clasificación a la resistencia a la carga del viento clase C5, según UNE-EN 12210, con premarco . Incluso silicona para sellado perimetral de las juntas exterior e interior, entre la carpintería y la obra.Estas ventanas tienen que quedar ocultas dentro del falso techo y del tabique, cubiertas por la parte exterior e interior con una placa de cartón-yeso en esquina.

| Código | Ud | Descripción | Rendimiento | Precio | Importe |
|---|---|---|---|---|---|
| mt24ctz010dhha | Ud | Ventanal fijo de PVC, serie A84 Passivhaus "CORTIZO", dimensiones 1100x1100 mm, acabado estándar en las dos caras, color blanco, perfiles de 84 mm de anchura, soldados a inglete, que incorporan seis cámaras interiores, tanto en la sección de la hoja como en la del marco, para mejora del aislamiento térmico; con refuerzos interiores, según UNE-EN 14351-1. (material) | 1 | 30.607 | 30.61 |
| mt25kom015b | m | Premarco de aluminio, de 50x20x1,5 mm, ensamblado mediante escuadras y con tornillos de fijación. (material) | 4.4 | 7.097 | 31.23 |
| mt22www010a | Ud | Cartucho de 290 ml de sellador adhesivo monocomponente, neutro, superelástico, a base de polímero MS, color blanco, con resistencia a la intemperie y a los rayos UV y elongación hasta rotura 750%. (material) | 0.748 | 4.769 | 3.57 |
| mt22www050a | Ud | Cartucho de 300 ml de silicona neutra oxímica, de elasticidad permanente y curado rápido, color blanco, rango de temperatura de trabajo de -60 a 150°C, con resistencia a los rayos UV, dureza Shore A aproximada de 22, según UNE-EN ISO 868 y elongación a rotura >= 800%, según UNE-EN ISO 8339. (material) | 0.748 | 4.261 | 3.19 |
| mo018 | h | Oficial 1ª cerrajero. | 1.363 | 15 | 20.45 |
| mo059 | h | Ayudante cerrajero. | 0.928 | 13 | 12.06 |
| % | % | Medios Auxiliares | 2 % | 101.11 | 2.02 |
| %CI | % | Costes Indirectos | 1.5 % | 103.13 | 1.55 |
|  |  | Total |  |  | 104.68 |

| Medición | Uds. | Largo | Alto | Parcial |
|---|---|---|---|---|
| Modulo 4 F5-7-6 | 2 | 31.587 | 0.600 | 37.904 |
|  | 2 | 7.630 | 0.600 | 9.156 |
|  | 2 | 15.458 | 0.600 | 18.550 |
| Comedor | 2 | 12.401 | 0.600 | 14.881 |
| Planta 1 | 2 | 7.727 | 0.600 | 9.272 |
|  | 2 | 7.531 | 0.600 | 9.037 |
|  | 2 | 39.536 | 0.600 | 47.443 |
|  | 2 | 23.602 | 0.600 | 28.322 |
|  | 2 | 14.510 | 0.600 | 17.412 |
| Total |  |  |  | 191.977 |

### LV Vidrios
Importe: 115097.95

**LVC030** m² Doble acristalamiento SGG CLIMALIT PLUS PLANISTAR ONE F2 66.2/20 argón 90%/55.2 "SAINT GOBAIN",,O EQUIVALENTE a elegir por la DF, conjunto formado por vidrio exterior STADIP de 6+6 mm,Cámara de 20argón, 5+5interior.
667.075 m² × 93.58 = 62424.88
Doble acristalamiento SGG CLIMALIT PLUS PLANISTAR ONE F2 66.2/20 argón 90%/55.2 "SAINT GOBAIN",,O EQUIVALENTE a elegir por la DF, conjunto formado por vidrio exterior STADIP de 6+6 mm, compuesto por dos lunas de vidrio laminar de 6 mm unidas mediante una lámina incolora de butiral de polivinilo, con capa de control solar y baja emisividad térmica incorporada en la cara interior, cámara de gas deshidratada con perfil separador de aluminio y doble sellado perimetral, de 20 mm, rellena de gas argón y vidrio interior STADIP PROTECT de 5+5 mm, compuesto por dos lunas de vidrio laminar de 5 mm unidas mediante dos láminas incoloras de butiral de polivinilo; 42 mm de espesor total, fijado sobre carpintería con acuñado mediante calzos de apoyo perimetrales y laterales, sellado en frío con silicona Sikasil WS-305-N "SIKA", compatible con el material soporte.

| Código | Ud | Descripción | Rendimiento | Precio | Importe |
|---|---|---|---|---|---|
| mt21dsg031xk | m² | Doble acristalamiento SGG CLIMALIT PLUS PLANISTAR ONE F2 66.2/20 argón 90%/55.2 "SAINT GOBAIN", conjunto formado por vidrio exterior STADIP de 6+6 mm, compuesto por dos lunas de vidrio laminar de 6 mm unidas mediante una lámina incolora de butiral de polivinilo, con capa de control solar y baja emisividad térmica incorporada en la cara interior, cámara de gas deshidratada con perfil separador de aluminio y doble sellado perimetral, de 20 mm, rellena de gas argón y vidrio interior STADIP PROTECT de 5+5 mm, compuesto por dos lunas de vidrio laminar de 5 mm unidas mediante dos láminas incoloras de butiral de polivinilo; 42 mm de espesor total. (material) | 1.006 | 78.962 | 79.44 |
| mt21sik010 | Ud | Cartucho de 310 ml de silicona sintética incolora Elastosil WS-305-N "SIKA" (rendimiento aproximado de 12 m por cartucho). (material) | 0.58 | 2.162 | 1.25 |
| mt21vva021 | Ud | Material auxiliar para la colocación de vidrios. (material) | 1 | 1.1 | 1.10 |
| mo055 | h | Oficial 1ª cristalero. (mano de obra; 13/05/2019) | 0.307 | 15 | 4.61 |
| mo110 | h | Ayudante cristalero. (mano de obra; 13/05/2019) | 0.307 | 13 | 3.99 |
| % | % | Medios Auxiliares | 2 % | 90.39 | 1.81 |
| %CI | % | Costes Indirectos | 1.5 % | 92.20 | 1.38 |
|  |  | Total |  |  | 93.58 |

| Medición | Uds. | Largo | Parcial |
|---|---|---|---|
| Planta baja | 1 | 4.889 | 4.889 |
| VE19 GIM | 1 | 4.759 | 4.759 |
| PE1 | 3 | 6.937 | 20.811 |
|  | 3 | 2.900 | 8.700 |
| PE5 | 1 | 5.017 | 5.017 |
| PE9 2UD | 2 | 3.161 | 6.322 |
| VE3 | 10 | 6.764 | 67.640 |
| VE20 | 4 | 11.100 | 44.400 |
| VE 6 | 2 | 2.868 | 5.736 |
| PE2 | 8 | 5.825 | 46.600 |
| PE2 | 12 | 2.900 | 34.800 |
|  | 4 | 5.828 | 23.312 |
| PE3 | 1 | 5.578 | 5.578 |
| PE4 | 3 | 4.374 | 13.122 |
| PE6 | 1 | 9.220 | 9.220 |
| PE7 | 1 | 10.585 | 10.585 |
| PE8 | 1 | 4.118 | 4.118 |
| PE9 | 2 | 3.161 | 6.322 |
| PE10 | 3 | 4.742 | 14.226 |
| PE11 | 1 | 4.980 | 4.980 |
| PE12 | 1 | 4.195 | 4.195 |
| PE13 | 1 | 6.657 | 6.657 |
|  | 2 | 14.453 | 28.906 |
| PE14 | 1 | 11.082 | 11.082 |
|  | 2 | 19.098 | 38.196 |
| V21 | 1 | 3.477 | 3.477 |
| V22 | 1 | 3.686 | 3.686 |
| VE23 | 1 | 0.610 | 0.610 |
|  | 1 | 47.696 | 47.696 |
| VE24 | 1 | 6.240 | 6.240 |
|  | 1 | 28.543 | 28.543 |
|  | 1 | 6.360 | 6.360 |
| VE25 | 1 | 0.589 | 0.589 |
| VE26 | 1 | 5.652 | 5.652 |
| VE27 | 1 | 10.356 | 10.356 |
| VE28 | 2 | 5.428 | 10.856 |
| VE29 | 2 | 6.452 | 12.904 |
| VE30 | 1 | 5.139 | 5.139 |
| VE31 | 4 | 4.655 | 18.620 |
| VE32 | 2 | 4.414 | 8.828 |
| VE33 | 2 | 9.482 | 18.964 |
| VE34 | 1 | 6.452 | 6.452 |
| VE35 | 1 | 8.763 | 8.763 |
| VE36 | 1 | 12.199 | 12.199 |
| VE37 | 1 | 12.205 | 12.205 |
| VE38 | 1 | 8.763 | 8.763 |
| Total |  |  | 667.075 |

**LVC030b** m² Doble acristalamiento SGG CLIMALIT PLUS PLANITHERM XN F2 66.2/20 argón 90%/55.2 "SAINT GOBAIN",,O EQUIVALENTE a elegir por la DF, conjunto formado por vidrio exterior STADIP de 6+6 mm, compuesto por dos lunas de vidrio laminar de 6 mm unidas mediante una lámina incolora de butiral de polivinilo, con capa de baja emisividad térmica incorporada en la cara interior, cámara de gas deshidratada con perfil separador de aluminio y doble sellado perimetral, de 20 mm, rellena de gas argón y vidrio interior STADIP PROTECT de 5+5 mm, compuesto por dos lunas de vidrio laminar de 5 mm unidas mediante dos láminas incoloras de butiral de polivinilo; 31 mm de espesor total, fijado sobre carpintería con acuñado mediante calzos de apoyo perimetrales y laterales, sellado en frío con silicona Sikasil WS-305-N "SIKA", compatible con el material soporte.
245.032 m² × 86.73 = 21251.63

| Código | Ud | Descripción | Rendimiento | Precio | Importe |
|---|---|---|---|---|---|
| mt21dsg012Jk | m² | Doble acristalamiento SGG CLIMALIT PLUS PLANITHERM XN F2 66.2/20 argón 90%/55.2 "SAINT GOBAIN", conjunto formado por vidrio exterior STADIP de 6+6 mm, compuesto por dos lunas de vidrio laminar de 6 mm unidas mediante una lámina incolora de butiral de polivinilo, con capa de baja emisividad térmica incorporada en la cara interior, cámara de gas deshidratada con perfil separador de aluminio y doble sellado perimetral, de 20 mm, rellena de gas argón y vidrio interior STADIP PROTECT de 5+5 mm, compuesto por dos lunas de vidrio laminar de 5 mm unidas mediante dos láminas incoloras de butiral de polivinilo; 42 mm de espesor total. (material) | 1.006 | 72.383 | 72.82 |
| mt21sik010 | Ud | Cartucho de 310 ml de silicona sintética incolora Elastosil WS-305-N "SIKA" (rendimiento aproximado de 12 m por cartucho). | 0.58 | 2.162 | 1.25 |
| mt21vva021 | Ud | Material auxiliar para la colocación de vidrios. | 1 | 1.1 | 1.10 |
| mo055 | h | Oficial 1ª cristalero. | 0.307 | 15 | 4.61 |
| mo110 | h | Ayudante cristalero. | 0.307 | 13 | 3.99 |
| % | % | Medios Auxiliares | 2 % | 83.77 | 1.68 |
| %CI | % | Costes Indirectos | 1.5 % | 85.45 | 1.28 |
|  |  | Total |  |  | 86.73 |

| Medición | Uds. | Largo | Parcial |
|---|---|---|---|
| Planta 1ª |  |  |  |
| VE1 | 1 | 4.344 | 4.344 |
| VE2 | 1 | 8.962 | 8.962 |
| VE3 | 18 | 6.764 | 121.752 |
| VE4 | 1 | 6.298 | 6.298 |
| VE5 | 1 | 7.463 | 7.463 |
| VE6 | 2 | 3.076 | 6.152 |
| VE7 | 2 | 7.395 | 14.790 |
| VE8 | 1 | 4.484 | 4.484 |
| VE9 | 1 | 7.681 | 7.681 |
| VE10 | 1 | 10.033 | 10.033 |
| ve12 | 1 | 8.589 | 8.589 |
| ve11 | 1 | 10.166 | 10.166 |
| VE17 | 3 | 5.678 | 17.034 |
| VE16 | 3 | 0.734 | 2.202 |
| VE15 | 1 | 1.620 | 1.620 |
| VE13 | 1 | 9.211 | 9.211 |
| VE14 | 1 | 4.251 | 4.251 |
| Total |  |  | 245.032 |

**LVC020b** m² Doble acristalamiento Sonor (laminar acústico) "CONTROL GLASS ACÚSTICO Y SOLAR", Sonor 4+4/6/4+4 Sonor,o equivalente conjunto formado por vidrio exterior Sonor (laminar acústico) 4+4 mm compuesto por dos lunas de vidrio de 4 mm, unidas mediante una lámina incolora de butiral de polivinilo cámara de aire deshidratada con perfil separador de aluminio y doble sellado perimetral, de 6 mm, y vidrio interior Sonor (laminar acústico) 4+4 mm compuesto por dos lunas de vidrio de 4 mm, unidas mediante una lámina incolora de butiral de polivinilo; 22 mm de espesor total, fijado sobre carpintería con acuñado mediante calzos de apoyo perimetrales y laterales, sellado en frío con silicona Sikasil WS-305-N "SIKA", compatible con el material soporte. (21/08/2019)
324.94 m² × 59.54 = 19346.93
Doble acristalamiento Sonor (laminar acústico) "CONTROL GLASS ACÚSTICO Y SOLAR", Sonor 4+4/6/4+4 Sonor, o equivalente ,conjunto formado por vidrio exterior Sonor (laminar acústico) 4+4 mm compuesto por dos lunas de vidrio de 4 mm, unidas mediante una lámina incolora de butiral de polivinilo cámara de aire deshidratada con perfil separador de aluminio y doble sellado perimetral, de 6 mm, y vidrio interior Sonor (laminar acústico) 4+4 mm compuesto por dos lunas de vidrio de 4 mm, unidas mediante una lámina incolora de butiral de polivinilo; 22 mm de espesor total, fijado sobre carpintería con acuñado mediante calzos de apoyo perimetrales y laterales, sellado en frío con silicona Sikasil WS-305-N "SIKA", compatible con el material soporte.

| Código | Ud | Descripción | Rendimiento | Precio | Importe |
|---|---|---|---|---|---|
| mt21veu030ioaba | m² | Doble acristalamiento Sonor (laminar acústico) "CONTROL GLASS ACÚSTICO Y SOLAR", Sonor 4+4/6/4+4 Sonor, conjunto formado por vidrio exterior Sonor (laminar acústico) 4+4 mm compuesto por dos lunas de vidrio de 4 mm, unidas mediante una lámina incolora de butiral de polivinilo cámara de aire deshidratada con perfil separador de aluminio y doble sellado perimetral, de 6 mm, y vidrio interior Sonor (laminar acústico) 4+4 mm compuesto por dos lunas de vidrio de 4 mm, unidas mediante una lámina incolora de butiral de polivinilo; 22 mm de espesor total. (material; 21/08/2019) | 1.006 | 50.231 | 50.53 |
| mt21sik010 | Ud | Cartucho de 310 ml de silicona sintética incolora Elastosil WS-305-N "SIKA" (rendimiento aproximado de 12 m por cartucho). | 0.58 | 2.162 | 1.25 |
| mt21vva021 | Ud | Material auxiliar para la colocación de vidrios. | 1 | 1.1 | 1.10 |
| mo055 | h | Oficial 1ª cristalero. | 0.165 | 15 | 2.48 |
| mo110 | h | Ayudante cristalero. | 0.165 | 13 | 2.15 |
| % | % | Medios Auxiliares | 2 % | 57.51 | 1.15 |
| %CI | % | Costes Indirectos | 1.5 % | 58.66 | 0.88 |
|  |  | Total |  |  | 59.54 |

| Medición | Uds. | Largo | Parcial |
|---|---|---|---|
| VE11 | 1 | 8.589 | 8.589 |
| VE12 | 1 | 10.166 | 10.166 |
| L3 | 1 | 1.939 | 1.939 |
| Ventanas interiores de aulas | 1 | 191.977 | 191.977 |
| mamparas interiores | 1 | 101.621 | 101.621 |
|  | 1 | 5.210 | 5.210 |
|  | 1 | 5.438 | 5.438 |
| Total |  |  | 324.94 |

**LVC030c** m² Doble acristalamiento SGG CLIMALIT PLUS PLANITHERM 4S F2 88.2/20 argón 90%/88.2 "SAINT GOBAIN",,O EQUIVALENTE a elegir por la DF, conjunto formado por vidrio exterior STADIP de 8+8 mm, compuesto por dos lunas de vidrio laminar de 8 mm unidas mediante una lámina incolora de butiral de polivinilo, con capa de control solar y baja emisividad térmica incorporada en la cara interior, cámara de gas deshidratada con perfil separador de aluminio y doble sellado perimetral, de 20 mm, rellena de gas argón y vidrio interior STADIP PROTECT de 8+8 mm, compuesto por dos lunas de vidrio laminar de 8 mm unidas mediante dos láminas incoloras de butiral de polivinilo; 52 mm de espesor total, fijado sobre carpintería con acuñado mediante calzos de apoyo perimetrales y laterales, sellado en frío con silicona Sikasil WS-305-N "SIKA", compatible con el material soporte.
83.909 m² × 143.9 = 12074.51
Doble acristalamiento SGG CLIMALIT PLUS PLANITHERM 4S F2 88.2/20 argón 90%/88.2 "SAINT GOBAIN", ,O EQUIVALENTE a elegir por la DF,conjunto formado por vidrio exterior STADIP de 8+8 mm, compuesto por dos lunas de vidrio laminar de 8 mm unidas mediante una lámina incolora de butiral de polivinilo, con capa de control solar y baja emisividad térmica incorporada en la cara interior, cámara de gas deshidratada con perfil separador de aluminio y doble sellado perimetral, de 20 mm, rellena de gas argón y vidrio interior STADIP PROTECT de 8+8 mm, compuesto por dos lunas de vidrio laminar de 8 mm unidas mediante dos láminas incoloras de butiral de polivinilo; 52 mm de espesor total, fijado sobre carpintería con acuñado mediante calzos de apoyo perimetrales y laterales, sellado en frío con silicona Sikasil WS-305-N "SIKA", compatible con el material soporte.

| Código | Ud | Descripción | Rendimiento | Precio | Importe |
|---|---|---|---|---|---|
| mt21dsg030JE | m² | Doble acristalamiento SGG CLIMALIT PLUS PLANITHERM 4S F2 88.2/20 argón 90%/88.2 "SAINT GOBAIN", conjunto formado por vidrio exterior STADIP de 8+8 mm, compuesto por dos lunas de vidrio laminar de 8 mm unidas mediante una lámina incolora de butiral de polivinilo, con capa de control solar y baja emisividad térmica incorporada en la cara interior, cámara de gas deshidratada con perfil separador de aluminio y doble sellado perimetral, de 20 mm, rellena de gas argón y vidrio interior STADIP PROTECT de 8+8 mm, compuesto por dos lunas de vidrio laminar de 8 mm unidas mediante dos láminas incoloras de butiral de polivinilo; 52 mm de espesor total. (material) | 1.006 | 131.649 | 132.44 |
| mt21sik010 | Ud | Cartucho de 310 ml de silicona sintética incolora Elastosil WS-305-N "SIKA" (rendimiento aproximado de 12 m por cartucho). | 0.58 | 2.162 | 1.25 |
| mt21vva021 | Ud | Material auxiliar para la colocación de vidrios. | 1 | 1.1 | 1.10 |
| mo055 | h | Oficial 1ª cristalero. | 0.15 | 15 | 2.25 |
| mo110 | h | Ayudante cristalero. | 0.15 | 13 | 1.95 |
| % | % | Medios Auxiliares | 2 % | 138.99 | 2.78 |
| %CI | % | Costes Indirectos | 1.5 % | 141.77 | 2.13 |
|  |  | Total |  |  | 143.9 |

| Medición | Uds. | Largo | Parcial |
|---|---|---|---|
| lucernarios rectangulares | 7 | 1.939 | 13.573 |
| ciruculares | 11 | 4.082 | 44.902 |
| pequños | 9 | 2.826 | 25.434 |
| Total |  |  | 83.909 |

### LS Protecciones solares
Importe: 126410.96

**LSP020** m² Persiana enrollable de lamas de aluminio inyectado de 44 mm con cajón térmico mejorado (monoblock), equipada con eje, discos, cápsulas y todos sus accesorios, con accionamiento automático con motor eléctrico.
126.161 m² × 89.88 = 11339.35
Persiana enrollable de lamas de aluminio inyectado de 44 mm con cajón térmico mejorado (monoblock), equipada con eje, discos, cápsulas y todos sus accesorios, con accionamiento automático con motor eléctrico, incluso punto de luz, mecanismo y protección en cuadro.Superficie del hueco a cerrar, medida según documentación gráfica de Proyecto.

| Código | Ud | Descripción | Rendimiento | Precio | Importe |
|---|---|---|---|---|---|
| mt25pco015Agnc | m² | Persiana enrollable de lamas de aluminio inyectado, de 44 mm de anchura, color a elegir, equipada con eje, discos, cápsulas y todos sus accesorios, con motor eléctrico para accionamiento automático,incluyendo punto de luz, mecanismo y protección en cuadro, en carpintería de aluminio o de PVC, incluso cajón térmico mejorado incorporado (monoblock), de 210x230 mm, de PVC acabado foliado, con permeabilidad al aire clase 4, según UNE-EN 12207 y transmitancia térmica menor de 1,2 W/(m²K). Según UNE-EN 13659. (material) | 1.05 | 75 | 78.75 |
| mo011 | h | Oficial 1ª montador. | 0.213 | 15 | 3.20 |
| mo080 | h | Ayudante montador. | 0.213 | 13 | 2.77 |
| mo003 | h | Oficial 1ª electricista. | 0.139 | 15 | 2.09 |
| % | % | Medios Auxiliares | 2 % | 86.81 | 1.74 |
| %CI | % | Costes Indirectos | 1.5 % | 88.55 | 1.33 |
|  |  | Total |  |  | 89.88 |

| Medición | Uds. | Largo | Parcial |
|---|---|---|---|
| Planta baja zona de profesores VE32 | 2 | 4.414 | 8.828 |
| VE31 | 4 | 4.655 | 18.620 |
| VE30 | 1 | 5.139 | 5.139 |
| VE29 pasillo infantil | 2 | 6.137 | 12.274 |
| VE28 | 2 | 5.428 | 10.856 |
| VE27 | 1 | 10.356 | 10.356 |
| ve26 | 1 | 5.652 | 5.652 |
| Ve21 | 1 | 3.477 | 3.477 |
| Ve22 | 1 | 3.686 | 3.686 |
| VE6 | 2 | 3.076 | 6.152 |
| VE18 | 1 | 4.889 | 4.889 |
| VE19 | 1 | 4.759 | 4.759 |
| PE1 | 3 | 10.491 | 31.473 |
| Total |  |  | 126.161 |

**LSZ031b** m² Celosía orientables con sujeciones de aluminio y lamas orientables de aluminio, de 190 mm de anchura, acabado lacado "CORTIZO", ,O EQUIVALENTE a elegir por la DF,montada mediante anclaje químico con varillas roscadas. (15/07/2019)
371.712 m² × 193.65 = 71982.03
Celosía fija con lamas orientables de aluminio,motorizadas, de 190 mm de anchura, acabado lacado , colocadas sobre subestructura compuesta por perfiles montantes de aluminio, ejes de pivotación, elementos para fijación de las lamas realizados con chapa de aluminio de entre 3 y 6 mm de espesor y marco. Incluso pletinas para fijación mediante anclaje químico en elemento de hormigón con varillas roscadas y resina, elaboración en taller, y ajuste final en obra.Superficie medida según documentación gráfica de Proyecto, deduciendo los huecos. Actuador eléctrico MINGARDI de émbolo con alta resistencia a cargas punta. Alimentación por corriente alterna 230V_ 50 H conforme a la directiva . Dotado de microinterruptor de final de carrera y 73/23 LVD y 89/336 EMC como modificadas por 93/68 CE relés para conexión en paralelo. Protección térmica incorporada. Anclaje de fijación en dotación,incluyendo punto de luz , mecanismo y protección en cuadro de planta.

| Código | Ud | Descripción | Rendimiento | Precio | Importe |
|---|---|---|---|---|---|
| mt26aaq010d | Ud | Anclaje químico compuesto por resina y varilla roscada de acero inoxidable A4-70, según UNE-EN ISO 3506-1; con tuerca y arandela, de 10 mm de diámetro. (material) | 4 | 4.416 | 17.66 |
| mt25dcl010Sa | m² | Celosía orientables , "CORTIZO", formada por una estructura portante de montantes de aluminio sobre la que se fijan, mediante anclajes especiales, lamas orientables de aluminio, de 190 mm de ancho, acabado lacado, incluso pp de actuador eléctrico MINGARDI de émbolo con alta resistencia a cargas punta. Alimentación por corriente alterna 230V_ 50 H conforme a la directiva . Dotado de microinterruptor de final de carrera y 73/23 LVD y 89/336 EMC como modificadas por 93/68 CE relés para conexión en paralelo. Protección térmica incorporada, a una distancia máxima de 20m. (material; 15/07/2019) | 1 | 130 | 130.00 |
| actuador | ud | Actuador eléctrico MINGARDI de émbolo con alta resistencia a cargas punta. Alimentación por corriente alterna 230V_ 50 H conforme a la directiva . Dotado de microinterruptor de final de carrera y 73/23 LVD y 89/336 EMC como modificadas por 93/68 CE relés para conexión en paralelo. Protección térmica incorporada. (material; 21/08/2019) | 1 | 25 | 25.00 |
| mo018 | h | Oficial 1ª cerrajero. | 0.514 | 15 | 7.71 |
| mo059 | h | Ayudante cerrajero. | 0.514 | 13 | 6.68 |
| % | % | Medios Auxiliares | 2 % | 187.05 | 3.74 |
| %CI | % | Costes Indirectos | 1.5 % | 190.79 | 2.86 |
|  |  | Total |  |  | 193.65 |

| Medición | Uds. | Largo | Alto | Parcial |
|---|---|---|---|---|
| Planta baja INfantil A11-1.2 | 1 | 12.593 | 2.900 | 36.520 |
| Infantil A1.3-1.6 | 1 | 12.648 | 2.900 | 36.679 |
|  | 1 | 12.643 | 2.900 | 36.665 |
| Primaria B1.1-1.4 | 1 | 31.242 | 2.000 | 62.484 |
| B4.1-4.2 | 1 | 7.539 | 2.000 | 15.078 |
| B5 | 1 | 6.117 | 2.000 | 12.234 |
| B2.1 | 1 | 7.387 | 2.000 | 14.774 |
| B2.2-3.2 | 1 | 39.267 | 2.000 | 78.534 |
| B3.3-3.4 | 1 | 15.938 | 2.000 | 31.876 |
| B7-4.4 | 1 | 23.434 | 2.000 | 46.868 |
| Total |  |  |  | 371.712 |

**LSE010** m2 Estor enrollable, de 1000 mm de anchura y 2900 mm de altura, con tejido ignífugo oscurecedor, de fibra de vidrio sin PVC ni halógenos, accionamiento motorizado vía cable 230 V, con mando mural; fijado en la pared con anclajes mecánicos. (15/07/2019)
89.508 m2 × 124.77 = 11167.91
Estor enrollable, de 1000 mm de anchura y 2900 mm de altura, con tejido ignífugo oscurecedor, de fibra de vidrio sin PVC ni halógenos, accionamiento motorizado vía cable 230 V, con mando mural; fijado en la pared con anclajes mecánicos, I/ pp de linea eléctrica desde cuadro y protecciones de la linea.

| Código | Ud | Descripción | Rendimiento | Precio | Importe |
|---|---|---|---|---|---|
| mt44stm010ataqaa | m2 | Estor enrollable, de 1000 mm de anchura y 2900 mm de altura, con tejido ignífugo oscurecedor, de fibra de vidrio sin PVC ni halógenos, con la cara exterior de color blanco y la cara interior de color blanco, incluso anclajes mecánicos para fijación al soporte. (material; 15/07/2019) | 1 | 65.409 | 65.41 |
| mt44stm030a | Ud | Motorización de estor enrollable vía cable 230 V, con mando mural, para regulación de la altura, con pp de linea de alimimentación desde cuadro electrico y protecciones en el mismo. (material; 15/07/2019) | 0.3 | 144.697 | 43.41 |
| mo011 | h | Oficial 1ª montador. | 0.344 | 15 | 5.16 |
| mo080 | h | Ayudante montador. | 0.344 | 13 | 4.47 |
| mo003 | h | Oficial 1ª electricista. | 0.138 | 15 | 2.07 |
| % | % | Medios Auxiliares | 2 % | 120.52 | 2.41 |
| %CI | % | Costes Indirectos | 1.5 % | 122.93 | 1.84 |
|  |  | Total |  |  | 124.77 |

| Medición | Uds. | Largo | Parcial |
|---|---|---|---|
| comedor | 1 | 47.696 | 47.696 |
| biblioteca | 1 | 6.360 | 6.360 |
|  | 1 | 29.092 | 29.092 |
|  | 1 | 6.360 | 6.360 |
| Total |  |  | 89.508 |

**UVR010c** m2 Verja compuesta por barrotes formada por perfiles de acero tubular , galvanizado en caliente y pintado de color al horno, de perfiles de diferentes secciones 120x40-100x60-80x80, separados entre si 10cm y con una pletina 120x15mm o tubo120x30x4mm galvanizados y 2 m de altura, con anclajes empotrados en zocalo de hormigón .
123.364 m2 × 258.76 = 31921.67
Vallado de parcela mediante verja compuesta por barrotes formada por perfiles de acero tubular , galvanizado en caliente y pintado de color al horno, de perfiles de diferentes secciones 120x40-100x60-80x80, separados entre si 10cm y con una pletina 120x15mm o tubo120x30x4mm para recogerolos formando un bastidor de y 2 m de altura, con anclajes empotrados en dados de hormigón o muretes de fábrica u hormigón.

| Código | Ud | Descripción | Rendimiento | Precio | Importe |
|---|---|---|---|---|---|
| mt26aac010bm | m | Pletina de perfil macizo de acero laminado en caliente de 150x10 mm, montado en taller. | 1 | 6.655 | 6.66 |
| tubos | kg | Acero UNE-EN 10162 S235JRC, en tubos metálicas formadas por piezas simples de perfiles conformados en frío de las series 100x100 -100x50mm, acabado galvanizado, fijadas a las cerchas con uniones soldadas en obra. | 115 | 1.75 | 201.25 |
| mt27pfi050 | kg | Imprimación SHOP-PRIMER a base de resinas pigmentadas con óxido de hierro rojo, cromato de zinc y fosfato de zinc. | 0.32 | 8.31 | 2.66 |
| mt08aaa010a | m³ | Agua. | 0.006 | 1.354 | 0.01 |
| mt09mif010ka | t | Mortero industrial para albañilería, de cemento, color gris, con aditivo hidrófugo, categoría M-10 (resistencia a compresión 10 N/mm²), suministrado en sacos, según UNE-EN 998-2. (material) | 0.019 | 32.961 | 0.63 |
| mo018 | h | Oficial 1ª cerrajero. | 0.682 | 15 | 10.23 |
| mo059 | h | Ayudante cerrajero. | 0.682 | 13 | 8.87 |
| mo041 | h | Oficial 1ª construcción de obra civil. (mano de obra; 27/03/2019) | 0.682 | 15 | 10.23 |
| mo087 | h | Ayudante construcción de obra civil. (mano de obra; 27/03/2019) | 0.723 | 13 | 9.40 |
| % | % | Medios Auxiliares | 2 % | 249.94 | 5.00 |
| %CI | % | Costes Indirectos | 1.5 % | 254.94 | 3.82 |
|  |  | Total |  |  | 258.76 |

| Medición | Uds. | Largo | Alto | Parcial |
|---|---|---|---|---|
| C5 Usos Múltiples | 1 | 45.286 |  | 45.286 |
| cocina | 1 | 12.121 |  | 12.121 |
| basura | 1 | 10.585 |  | 10.585 |
| instalacioanes | 1 | 2.308 |  | 2.308 |
| C1 Infantil | 1 | 10.459 | 2.900 | 30.331 |
|  | 1 | 7.839 | 2.900 | 22.733 |
| Total |  |  |  | 123.364 |

## H Remates y ayudas
Importe: 33369.96

### HY Ayudas de albañilería
Importe: 31191

**HYA010** m² Repercusión por m² de superficie construida de obra, de ayudas de cualquier trabajo de albañilería, necesarias para la correcta ejecución de la infraestructura común de telecomunicaciones (ICT) formada por: acometida, canalizaciones y registro de enlace, recintos, canalizaciones y registros principales y secundarios, registros de terminación de red, canalización interior de usuario, registros de paso y registros de toma, con un grado de complejidad alto, en edificio de otros usos, incluida p/p de elementos comunes. Incluso material auxiliar para la correcta ejecución de los trabajos. (13/10/2019)
3700 m² × 0.67 = 2479.00

| Código | Ud | Descripción | Rendimiento | Precio | Importe |
|---|---|---|---|---|---|
| mt09pye010b | m³ | Pasta de yeso de construcción B1, según UNE-EN 13279-1. (material; 13/10/2019) | 0.015 | 9.732 | 0.15 |
| mt08aaa010a | m³ | Agua. | 0.006 | 1.354 | 0.01 |
| mt09mif010ia | t | Mortero industrial para albañilería, de cemento, color gris, con aditivo hidrófugo, categoría M-5 (resistencia a compresión 5 N/mm²), suministrado en sacos, según UNE-EN 998-2. | 0.019 | 16.677 | 0.32 |
| mq05per010 | h | Perforadora con corona diamantada y soporte, por vía húmeda. (maquinaria) | 0.005 | 22.513 | 0.11 |
| mo020 | h | Oficial 1ª construcción. | 0.001 | 15 | 0.02 |
| mo113 | h | Peón ordinario construcción. | 0.002 | 12 | 0.02 |
| % | % | Medios Auxiliares | 4 % | 0.63 | 0.03 |
| %CI | % | Costes Indirectos | 1.5 % | 0.66 | 0.01 |
|  |  | Total |  |  | 0.67 |

**HYA010b** m² Repercusión por m² de superficie construida de obra, de ayudas de cualquier trabajo de albañilería, necesarias para la correcta ejecución de la instalación audiovisual formada por: sistema colectivo de captación de señales de TV y radio, sistema de interfonía y/o vídeo (placa de calle, módulo amplificador, módulo pulsador, alimentador de audio, monitor de teléfono y abrepuerta), mecanismos y accesorios, con un grado de complejidad alto, en edificio de otros usos, incluida p/p de elementos comunes. Incluso material auxiliar para la correcta ejecución de los trabajos. (13/10/2019)
3700 m² × 0.65 = 2405.00

| Código | Ud | Descripción | Rendimiento | Precio | Importe |
|---|---|---|---|---|---|
| mt09pye010b | m³ | Pasta de yeso de construcción B1, según UNE-EN 13279-1. | 0.015 | 9.732 | 0.15 |
| mt08aaa010a | m³ | Agua. | 0.006 | 1.354 | 0.01 |
| mt09mif010ia | t | Mortero industrial para albañilería, de cemento, color gris, con aditivo hidrófugo, categoría M-5 (resistencia a compresión 5 N/mm²), suministrado en sacos, según UNE-EN 998-2. | 0.019 | 16.677 | 0.32 |
| mq05per010 | h | Perforadora con corona diamantada y soporte, por vía húmeda. | 0.005 | 22.513 | 0.11 |
| mo020 | h | Oficial 1ª construcción. | 0.001 | 15 | 0.02 |
| mo113 | h | Peón ordinario construcción. | 0.001 | 12 | 0.01 |
| % | % | Medios Auxiliares | 4 % | 0.62 | 0.02 |
| %CI | % | Costes Indirectos | 1.5 % | 0.64 | 0.01 |
|  |  | Total |  |  | 0.65 |

**HYA010d** m² Repercusión por m² de superficie construida de obra, de ayudas de cualquier trabajo de albañilería, necesarias para la correcta ejecución de la instalación de calefacción formada por: calderas, tuberías de distribución de agua, suelo radiante, y cualquier otro elemento componente de la instalación, con un grado de complejidad alto, en edificio de otros usos, incluida p/p de elementos comunes. Incluso material auxiliar para la correcta ejecución de los trabajos. (13/10/2019)
3700 m² × 0.69 = 2553.00

| Código | Ud | Descripción | Rendimiento | Precio | Importe |
|---|---|---|---|---|---|
| mt09pye010b | m³ | Pasta de yeso de construcción B1, según UNE-EN 13279-1. | 0.015 | 9.732 | 0.15 |
| mt08aaa010a | m³ | Agua. | 0.006 | 1.354 | 0.01 |
| mt09mif010ia | t | Mortero industrial para albañilería, de cemento, color gris, con aditivo hidrófugo, categoría M-5 (resistencia a compresión 5 N/mm²), suministrado en sacos, según UNE-EN 998-2. | 0.019 | 16.677 | 0.32 |
| mq05per010 | h | Perforadora con corona diamantada y soporte, por vía húmeda. | 0.005 | 22.513 | 0.11 |
| mo020 | h | Oficial 1ª construcción. | 0.003 | 15 | 0.05 |
| mo113 | h | Peón ordinario construcción. | 0.001 | 12 | 0.01 |
| % | % | Medios Auxiliares | 4 % | 0.65 | 0.03 |
| %CI | % | Costes Indirectos | 1.5 % | 0.68 | 0.01 |
|  |  | Total |  |  | 0.69 |

**HYA010c** m² Repercusión por m² de superficie construida de obra, de ayudas de cualquier trabajo de albañilería, necesarias para la correcta ejecución de la instalación eléctrica formada por: puesta a tierra, red de equipotencialidad, caja general de protección, línea general de alimentación, centralización de contadores, derivaciones individuales y red de distribución interior, con un grado de complejidad alto, en edificio de otros usos, incluida p/p de elementos comunes. Incluso material auxiliar para la correcta ejecución de los trabajos. (13/10/2019)
3700 m² × 0.7 = 2590.00

| Código | Ud | Descripción | Rendimiento | Precio | Importe |
|---|---|---|---|---|---|
| mt09pye010b | m³ | Pasta de yeso de construcción B1, según UNE-EN 13279-1. | 0.015 | 9.732 | 0.15 |
| mt08aaa010a | m³ | Agua. | 0.006 | 1.354 | 0.01 |
| mt09mif010ia | t | Mortero industrial para albañilería, de cemento, color gris, con aditivo hidrófugo, categoría M-5 (resistencia a compresión 5 N/mm²), suministrado en sacos, según UNE-EN 998-2. | 0.019 | 16.677 | 0.32 |
| mq05per010 | h | Perforadora con corona diamantada y soporte, por vía húmeda. | 0.005 | 22.513 | 0.11 |
| mo020 | h | Oficial 1ª construcción. | 0.002 | 15 | 0.03 |
| mo113 | h | Peón ordinario construcción. | 0.003 | 12 | 0.04 |
| % | % | Medios Auxiliares | 4 % | 0.66 | 0.03 |
| %CI | % | Costes Indirectos | 1.5 % | 0.69 | 0.01 |
|  |  | Total |  |  | 0.7 |

**HYA010e** m² Repercusión por m² de superficie construida de obra, de ayudas de cualquier trabajo de albañilería, necesarias para la correcta ejecución de la instalación de fontanería formada por: acometida, tubo de alimentación, batería de contadores, grupo de presión, depósito, montantes, instalación interior, cualquier otro elemento componente de la instalación, accesorios y piezas especiales, con un grado de complejidad alto, en edificio de otros usos, incluida p/p de elementos comunes. Incluso material auxiliar para la correcta ejecución de los trabajos. (13/10/2019)
3700 m² × 0.72 = 2664.00

| Código | Ud | Descripción | Rendimiento | Precio | Importe |
|---|---|---|---|---|---|
| mt09pye010b | m³ | Pasta de yeso de construcción B1, según UNE-EN 13279-1. | 0.015 | 9.732 | 0.15 |
| mt08aaa010a | m³ | Agua. | 0.006 | 1.354 | 0.01 |
| mt09mif010ia | t | Mortero industrial para albañilería, de cemento, color gris, con aditivo hidrófugo, categoría M-5 (resistencia a compresión 5 N/mm²), suministrado en sacos, según UNE-EN 998-2. | 0.019 | 16.677 | 0.32 |
| mq05per010 | h | Perforadora con corona diamantada y soporte, por vía húmeda. | 0.005 | 22.513 | 0.11 |
| mo020 | h | Oficial 1ª construcción. | 0.002 | 15 | 0.03 |
| mo113 | h | Peón ordinario construcción. | 0.005 | 12 | 0.06 |
| % | % | Medios Auxiliares | 4 % | 0.68 | 0.03 |
| %CI | % | Costes Indirectos | 1.5 % | 0.71 | 0.01 |
|  |  | Total |  |  | 0.72 |

**HYA010f** m² Repercusión por m² de superficie construida de obra, de ayudas de cualquier trabajo de albañilería, necesarias para la correcta ejecución de la instalación de gas formada por: batería de contadores y cualquier otro elemento componente de la instalación, con un grado de complejidad alto, en edificio de otros usos, incluida p/p de elementos comunes. Incluso material auxiliar para la correcta ejecución de los trabajos. (13/10/2019)
3700 m² × 0.67 = 2479.00

| Código | Ud | Descripción | Rendimiento | Precio | Importe |
|---|---|---|---|---|---|
| mt09pye010b | m³ | Pasta de yeso de construcción B1, según UNE-EN 13279-1. | 0.015 | 9.732 | 0.15 |
| mt08aaa010a | m³ | Agua. | 0.006 | 1.354 | 0.01 |
| mt09mif010ia | t | Mortero industrial para albañilería, de cemento, color gris, con aditivo hidrófugo, categoría M-5 (resistencia a compresión 5 N/mm²), suministrado en sacos, según UNE-EN 998-2. | 0.019 | 16.677 | 0.32 |
| mq05per010 | h | Perforadora con corona diamantada y soporte, por vía húmeda. | 0.005 | 22.513 | 0.11 |
| mo020 | h | Oficial 1ª construcción. | 0.001 | 15 | 0.02 |
| mo113 | h | Peón ordinario construcción. | 0.002 | 12 | 0.02 |
| % | % | Medios Auxiliares | 4 % | 0.63 | 0.03 |
| %CI | % | Costes Indirectos | 1.5 % | 0.66 | 0.01 |
|  |  | Total |  |  | 0.67 |

**HYA010g** m² Repercusión por m² de superficie construida de obra, de ayudas de cualquier trabajo de albañilería, necesarias para la correcta ejecución de la instalación de energía solar formada por: tuberías de distribución de agua y cualquier otro elemento componente de la instalación, con un grado de complejidad alto, en edificio de otros usos, incluida p/p de elementos comunes. Incluso material auxiliar para la correcta ejecución de los trabajos. (13/10/2019)
3700 m² × 0.67 = 2479.00

| Código | Ud | Descripción | Rendimiento | Precio | Importe |
|---|---|---|---|---|---|
| mt09pye010b | m³ | Pasta de yeso de construcción B1, según UNE-EN 13279-1. | 0.015 | 9.732 | 0.15 |
| mt08aaa010a | m³ | Agua. | 0.006 | 1.354 | 0.01 |
| mt09mif010ia | t | Mortero industrial para albañilería, de cemento, color gris, con aditivo hidrófugo, categoría M-5 (resistencia a compresión 5 N/mm²), suministrado en sacos, según UNE-EN 998-2. | 0.019 | 16.677 | 0.32 |
| mq05per010 | h | Perforadora con corona diamantada y soporte, por vía húmeda. | 0.005 | 22.513 | 0.11 |
| mo020 | h | Oficial 1ª construcción. | 0.001 | 15 | 0.02 |
| mo113 | h | Peón ordinario construcción. | 0.002 | 12 | 0.02 |
| % | % | Medios Auxiliares | 4 % | 0.63 | 0.03 |
| %CI | % | Costes Indirectos | 1.5 % | 0.66 | 0.01 |
|  |  | Total |  |  | 0.67 |

**HYA010h** m² Repercusión por m² de superficie construida de obra, de ayudas de cualquier trabajo de albañilería, necesarias para la correcta ejecución de la instalación de apliques y luminarias para iluminación, con un grado de complejidad alto, en edificio de otros usos, incluida p/p de elementos comunes. Incluso material auxiliar para la correcta ejecución de los trabajos. (13/10/2019)
3700 m² × 0.59 = 2183.00

| Código | Ud | Descripción | Rendimiento | Precio | Importe |
|---|---|---|---|---|---|
| mt09pye010b | m³ | Pasta de yeso de construcción B1, según UNE-EN 13279-1. | 0.015 | 9.732 | 0.15 |
| mt08aaa010a | m³ | Agua. | 0.006 | 1.354 | 0.01 |
| mt09mif010ia | t | Mortero industrial para albañilería, de cemento, color gris, con aditivo hidrófugo, categoría M-5 (resistencia a compresión 5 N/mm²), suministrado en sacos, según UNE-EN 998-2. | 0.019 | 16.677 | 0.32 |
| mq05per010 | h | Perforadora con corona diamantada y soporte, por vía húmeda. | 0.002 | 22.513 | 0.05 |
| mo020 | h | Oficial 1ª construcción. | 0.001 | 15 | 0.02 |
| mo113 | h | Peón ordinario construcción. | 0.001 | 12 | 0.01 |
| % | % | Medios Auxiliares | 4 % | 0.56 | 0.02 |
| %CI | % | Costes Indirectos | 1.5 % | 0.58 | 0.01 |
|  |  | Total |  |  | 0.59 |

**HYA010i** m² Repercusión por m² de superficie construida de obra, de ayudas de cualquier trabajo de albañilería, necesarias para la correcta ejecución de la instalación de protección contra incendios formada por: equipos de detección y alarma, alumbrado de emergencia, equipos de extinción, ventilación, mecanismos y accesorios, con un grado de complejidad alto, en edificio de otros usos, incluida p/p de elementos comunes. Incluso material auxiliar para la correcta ejecución de los trabajos. (13/10/2019)
3700 m² × 0.67 = 2479.00

| Código | Ud | Descripción | Rendimiento | Precio | Importe |
|---|---|---|---|---|---|
| mt09pye010b | m³ | Pasta de yeso de construcción B1, según UNE-EN 13279-1. | 0.015 | 9.732 | 0.15 |
| mt08aaa010a | m³ | Agua. | 0.006 | 1.354 | 0.01 |
| mt09mif010ia | t | Mortero industrial para albañilería, de cemento, color gris, con aditivo hidrófugo, categoría M-5 (resistencia a compresión 5 N/mm²), suministrado en sacos, según UNE-EN 998-2. | 0.019 | 16.677 | 0.32 |
| mq05per010 | h | Perforadora con corona diamantada y soporte, por vía húmeda. | 0.005 | 22.513 | 0.11 |
| mo020 | h | Oficial 1ª construcción. | 0.001 | 15 | 0.02 |
| mo113 | h | Peón ordinario construcción. | 0.002 | 12 | 0.02 |
| % | % | Medios Auxiliares | 4 % | 0.63 | 0.03 |
| %CI | % | Costes Indirectos | 1.5 % | 0.66 | 0.01 |
|  |  | Total |  |  | 0.67 |

**HYA010j** m² Repercusión por m² de superficie construida de obra, de ayudas de cualquier trabajo de albañilería, necesarias para la correcta ejecución de la instalación de seguridad formada por: central microprocesadora, detectores, señalizadores, mecanismos y accesorios, con un grado de complejidad alto, en edificio de otros usos, incluida p/p de elementos comunes. Incluso material auxiliar para la correcta ejecución de los trabajos. (13/10/2019)
3700 m² × 0.65 = 2405.00

| Código | Ud | Descripción | Rendimiento | Precio | Importe |
|---|---|---|---|---|---|
| mt09pye010b | m³ | Pasta de yeso de construcción B1, según UNE-EN 13279-1. | 0.015 | 9.732 | 0.15 |
| mt08aaa010a | m³ | Agua. | 0.006 | 1.354 | 0.01 |
| mt09mif010ia | t | Mortero industrial para albañilería, de cemento, color gris, con aditivo hidrófugo, categoría M-5 (resistencia a compresión 5 N/mm²), suministrado en sacos, según UNE-EN 998-2. | 0.019 | 16.677 | 0.32 |
| mq05per010 | h | Perforadora con corona diamantada y soporte, por vía húmeda. | 0.005 | 22.513 | 0.11 |
| mo020 | h | Oficial 1ª construcción. | 0.001 | 15 | 0.02 |
| mo113 | h | Peón ordinario construcción. | 0.001 | 12 | 0.01 |
| % | % | Medios Auxiliares | 4 % | 0.62 | 0.02 |
| %CI | % | Costes Indirectos | 1.5 % | 0.64 | 0.01 |
|  |  | Total |  |  | 0.65 |

**HYA010k** m² Repercusión por m² de superficie construida de obra, de ayudas de cualquier trabajo de albañilería, necesarias para la correcta ejecución de la instalación de protección frente al rayo formada por: elementos de captación, mástiles, red conductora, puesta a tierra, mecanismos y accesorios, con un grado de complejidad alto, en edificio de otros usos, incluida p/p de elementos comunes. Incluso material auxiliar para la correcta ejecución de los trabajos. (13/10/2019)
3700 m² × 0.65 = 2405.00

| Código | Ud | Descripción | Rendimiento | Precio | Importe |
|---|---|---|---|---|---|
| mt09pye010b | m³ | Pasta de yeso de construcción B1, según UNE-EN 13279-1. | 0.015 | 9.732 | 0.15 |
| mt08aaa010a | m³ | Agua. | 0.006 | 1.354 | 0.01 |
| mt09mif010ia | t | Mortero industrial para albañilería, de cemento, color gris, con aditivo hidrófugo, categoría M-5 (resistencia a compresión 5 N/mm²), suministrado en sacos, según UNE-EN 998-2. | 0.019 | 16.677 | 0.32 |
| mq05per010 | h | Perforadora con corona diamantada y soporte, por vía húmeda. | 0.005 | 22.513 | 0.11 |
| mo020 | h | Oficial 1ª construcción. | 0.001 | 15 | 0.02 |
| mo113 | h | Peón ordinario construcción. | 0.001 | 12 | 0.01 |
| % | % | Medios Auxiliares | 4 % | 0.62 | 0.02 |
| %CI | % | Costes Indirectos | 1.5 % | 0.64 | 0.01 |
|  |  | Total |  |  | 0.65 |

**HYA010l** m² Repercusión por m² de superficie construida de obra, de ayudas de cualquier trabajo de albañilería, necesarias para la correcta ejecución de la instalación de salubridad formada por: sistema de evacuación (bajantes interiores y exteriores de aguas pluviales y residuales, canalones, botes sifónicos, colectores suspendidos, sistemas de elevación, derivaciones individuales y cualquier otro elemento componente de la instalación), con un grado de complejidad alto, en edificio de otros usos, incluida p/p de elementos comunes. Incluso material auxiliar para la correcta ejecución de los trabajos. (13/10/2019)
3700 m² × 0.58 = 2146.00

| Código | Ud | Descripción | Rendimiento | Precio | Importe |
|---|---|---|---|---|---|
| mt09pye010b | m³ | Pasta de yeso de construcción B1, según UNE-EN 13279-1. | 0.015 | 9.732 | 0.15 |
| mt08aaa010a | m³ | Agua. | 0.006 | 1.354 | 0.01 |
| mt09mif010ia | t | Mortero industrial para albañilería, de cemento, color gris, con aditivo hidrófugo, categoría M-5 (resistencia a compresión 5 N/mm²), suministrado en sacos, según UNE-EN 998-2. | 0.001 | 16.677 | 0.02 |
| mq05per010 | h | Perforadora con corona diamantada y soporte, por vía húmeda. | 0.015 | 22.513 | 0.34 |
| mo020 | h | Oficial 1ª construcción. | 0.001 | 15 | 0.02 |
| mo113 | h | Peón ordinario construcción. | 0.001 | 12 | 0.01 |
| % | % | Medios Auxiliares | 4 % | 0.55 | 0.02 |
| %CI | % | Costes Indirectos | 1.5 % | 0.57 | 0.01 |
|  |  | Total |  |  | 0.58 |

**HYA010m** m² Repercusión por m² de superficie construida de obra, de ayudas de cualquier trabajo de albañilería, necesarias para la correcta ejecución de la instalación de ascensor formada por: equipos de montaje, ventilación, alumbrado, extinción de incendios y alarma a realizar sobre paredes, techo, foso del hueco, cuarto de máquinas y poleas, con un grado de complejidad alto, en edificio de otros usos, incluida p/p de elementos comunes. Incluso material auxiliar para la correcta ejecución de los trabajos. (13/10/2019)
3700 m² × 0.52 = 1924.00

| Código | Ud | Descripción | Rendimiento | Precio | Importe |
|---|---|---|---|---|---|
| mt09pye010b | m³ | Pasta de yeso de construcción B1, según UNE-EN 13279-1. | 0.015 | 9.732 | 0.15 |
| mt08aaa010a | m³ | Agua. | 0.006 | 1.354 | 0.01 |
| mt09mif010ia | t | Mortero industrial para albañilería, de cemento, color gris, con aditivo hidrófugo, categoría M-5 (resistencia a compresión 5 N/mm²), suministrado en sacos, según UNE-EN 998-2. | 0.001 | 16.677 | 0.02 |
| mq05per010 | h | Perforadora con corona diamantada y soporte, por vía húmeda. | 0.01 | 22.513 | 0.23 |
| mo020 | h | Oficial 1ª construcción. | 0.001 | 15 | 0.02 |
| mo113 | h | Peón ordinario construcción. | 0.005 | 12 | 0.06 |
| % | % | Medios Auxiliares | 4 % | 0.49 | 0.02 |
| %CI | % | Costes Indirectos | 1.5 % | 0.51 | 0.01 |
|  |  | Total |  |  | 0.52 |

### HS Sellados
Importe: 755.95

**NIJ020** m Sellado de junta de dilatación de 30 mm de anchura, en paramento vertical exterior, con masilla elástica autonivelante bicomponente a base de polisulfuro, de color gris, sobre cordón de polietileno expandido de celdas cerradas, de sección circular de 40 mm de diámetro; previa cubrición de la superficie de los flancos de la junta, para mejorar la adherencia de la masilla, con imprimación monocomponente a base de poliuretano, incolora; acabado mediante alisado del material con espátula.
65 m × 11.63 = 755.95

| Código | Ud | Descripción | Rendimiento | Precio | Importe |
|---|---|---|---|---|---|
| mt15bas010g | m | Cordón de polietileno expandido de celdas cerradas, de sección circular de 40 mm de diámetro, para el relleno de fondo de junta. (material) | 1 | 0.592 | 0.59 |
| mt15bas230a | l | Masilla elástica autonivelante bicomponente a base de polisulfuro, de color gris, con alta resistencia a los productos químicos y petrolíferos, resistencia al envejecimiento y a los rayos UV y elevadas propiedades elásticas. (material) | 0.438 | 17.195 | 7.53 |
| mt15bas020a | l | Imprimación monocomponente a base de poliuretano, incolora, para mejorar la cohesión de los bordes de la junta a sellar e incrementar la adherencia con la masilla selladora. (material) | 0.018 | 16.977 | 0.31 |
| mo112 | h | Peón especializado construcción. | 0.234 | 12 | 2.81 |
| % | % | Medios Auxiliares | 2 % | 11.24 | 0.22 |
| %CI | % | Costes Indirectos | 1.5 % | 11.46 | 0.17 |
|  |  | Total |  |  | 11.63 |

### HB Bancadas
Importe: 1057.12

**HBH010** Ud Bancada de hormigón armado, de 300x200x16 cm, compuesta de hormigón HAF-25/P-1,8-3,0/F/12/IIa fabricado en central, con un contenido de fibras con función estructural de 3 kg/m³, y vertido con cubilote, malla electrosoldada ME 20x20 Ø 6-6 B 500 T 6x2,20 UNE-EN 10080, marco perimetral de perfil de acero laminado en caliente y capa separadora de geotextil no tejido.
4 Ud × 264.28 = 1057.12

| Código | Ud | Descripción | Rendimiento | Precio | Importe |
|---|---|---|---|---|---|
| mt14gsa010dg | m² | Geotextil no tejido sintético, termosoldado, de polipropileno-polietileno, de 125 g/m². (material) | 6.51 | 0.661 | 4.30 |
| mt07ala010dea | kg | Acero laminado UNE-EN 10025 S275JR, en perfiles laminados en caliente, piezas simples, para aplicaciones estructurales, acabado con imprimación antioxidante. Trabajado y montado en taller,colocada en obra. | 188 | 0.923 | 173.52 |
| mt07ame010i | m² | Malla electrosoldada ME 20x20 Ø 6-6 B 500 T 6x2,20 UNE-EN 10080. (material) | 6.6 | 1.5 | 9.90 |
| mt10haf011byca | m³ | Hormigón HAF-25/P-1,8-3,0/F/12-48/IIa, fabricado en central, con un contenido de fibras de refuerzo de 3 kg/m³. (material) | 1.056 | 54.7 | 57.76 |
| mo042 | h | Oficial 1ª estructurista. (mano de obra; 18/04/2019) | 0.349 | 15 | 5.24 |
| mo089 | h | Ayudante estructurista. (mano de obra; 18/04/2019) | 0.349 | 13 | 4.54 |
| % | % | Medios Auxiliares | 2 % | 255.26 | 5.11 |
| %CI | % | Costes Indirectos | 1.5 % | 260.37 | 3.91 |
|  |  | Total |  |  | 264.28 |

### HP Cortes y perforaciones
Importe: 315.69

**HPH010** Ud Perforación por vía húmeda en forjado de hormigón con capa de compresión y bovedilla, de 62 mm de diámetro, hasta una profundidad máxima de 35 cm, realizada con perforadora con corona diamantada, para el paso de instalaciones.
15 Ud × 5.05 = 75.75

| Código | Ud | Descripción | Rendimiento | Precio | Importe |
|---|---|---|---|---|---|
| mq05per010 | h | Perforadora con corona diamantada y soporte, por vía húmeda. | 0.145 | 22.513 | 3.26 |
| mo113 | h | Peón ordinario construcción. | 0.135 | 12 | 1.62 |
| % | % | Medios Auxiliares | 2 % | 4.88 | 0.10 |
| %CI | % | Costes Indirectos | 1.5 % | 4.98 | 0.07 |
|  |  | Total |  |  | 5.05 |

**HPH010b** Ud Perforación por vía húmeda en forjado de hormigón con capa de compresión y bovedilla, de 152 mm de diámetro, hasta una profundidad máxima de 35 cm, realizada con perforadora con corona diamantada, para el paso de instalaciones.
43 Ud × 5.58 = 239.94

| Código | Ud | Descripción | Rendimiento | Precio | Importe |
|---|---|---|---|---|---|
| mq05per010 | h | Perforadora con corona diamantada y soporte, por vía húmeda. | 0.16 | 22.513 | 3.60 |
| mo113 | h | Peón ordinario construcción. | 0.149 | 12 | 1.79 |
| % | % | Medios Auxiliares | 2 % | 5.39 | 0.11 |
| %CI | % | Costes Indirectos | 1.5 % | 5.50 | 0.08 |
|  |  | Total |  |  | 5.58 |

| Medición | Uds. | Parcial |
|---|---|---|
| wc | 10 | 10.000 |
| cubiertas | 33 | 33.000 |
| Total |  | 43 |

### HA Anclajes
Importe: 50.2

**HAH020** Ud Anclaje químico compuesto por resina y varilla roscada de acero inoxidable A4-70, con tuerca y arandela, de 10 mm de diámetro, para fijación de elemento no estructural a soporte de hormigón endurecido.
10 Ud × 5.02 = 50.20

| Código | Ud | Descripción | Rendimiento | Precio | Importe |
|---|---|---|---|---|---|
| mt26aaq010d | Ud | Anclaje químico compuesto por resina y varilla roscada de acero inoxidable A4-70, según UNE-EN ISO 3506-1; con tuerca y arandela, de 10 mm de diámetro. | 1 | 4.416 | 4.42 |
| mo113 | h | Peón ordinario construcción. | 0.036 | 12 | 0.43 |
| % | % | Medios Auxiliares | 2 % | 4.85 | 0.10 |
| %CI | % | Costes Indirectos | 1.5 % | 4.95 | 0.07 |
|  |  | Total |  |  | 5.02 |

## I Instalaciones
Importe: 1021284.89

### IL TELECOMUNICACIONES Y DATOS
Importe: 32505.35

**CAN_DATOS** Ml. Canalización enterrada red de datos TPC 90mm
40 Ml. × 12.49 = 499.60
Ml. Partida para colocación de canalización de red de datos formada por tres tubos tipo "doble capa" TPC de 90mm de color verde, para conexión de instalación de red de datos interior del edificio, con red de telecomunicaciones de compañía en exterior de parcela. Totalmente colocada.

| Código | Ud | Descripción | Rendimiento | Precio | Importe |
|---|---|---|---|---|---|
| 121100090 | Ml. | TUBO TUPERSA TPC "ROJO" DIAM. 90mm (material) | 3 | 3.479 | 10.44 |
| OFICIAL 2ª TC | H | Oficial 2ª Telecomunicaciones (mano de obra; 02/04/2019) | 0.125 | 13 | 1.63 |
| % | % | Medios Auxiliares | 2 % | 12.07 | 0.24 |
| %CI | % | Costes Indirectos | 1.5 % | 12.31 | 0.18 |
|  |  | Total |  |  | 12.49 |

| Medición | Uds. | Largo | Parcial |
|---|---|---|---|
| Conexión interior - exterior | 1 | 40.000 | 40.000 |
| Total |  |  | 40 |

**RACK_BAJA** Ud. Rack de comunicaciones planta baja
1 Ud. × 3034.64 = 3034.64
Ud. Rack de comunicaciones modelo LINKEO2 de la marca Legrand o modelo equivalente, de 42U 600x800 conteniendo en su interior 7 paneles para conexión de red de datos LCS-PANEL 24RJ45 CAT6A UTP1, 1 panel para la conexión de cable de 12 fibras entre racks, incluido pigtails, 168 latiguillos de conexión CAT. 6 U/UTP, 8 latiguillos de conexión SC/SC 50/125U para la conexión entre switchs del armario, 1 bandeja modular para la colocación de elementos activos. Contiene 3 switchs de comunicaciones (elementos activos) de 48 puertos, modelo de las series 1950 de la marca HPE o equivalente, con convertidor de fibra óptica incluido, 10/100/100 POE, con soportación VLAN y 4 puertos de fibra óptica SFP. Incluye 1 switch de comunicaciones (elementos activos) de 24 puertos (para voz IP), modelo de las series 1950 de la marca HPE o equivalente, con convertidor de fibra óptica incluido, 10/100/100 POE, con soportación VLAN y 4 puertos de fibra óptica SFP Incluye juego de ruedas, kit de ventilación con ventiladores y sonda, PDU 19" con 8 tomas schuko, montantes y bandejas pasacables (11 unidades). Totalmente montado, conexionado, rotulado diferenciando por colores los datos de la red de telefonía, cableado e instalado.

| Código | Ud | Descripción | Rendimiento | Precio | Importe |
|---|---|---|---|---|---|
| SWITCH_COM_1 | Ud. | Switch de comunicaciones 24 series 1950 hpe (material; 29/08/2019) | 1 | 325.89 | 325.89 |
| SWITCH_COM_2 | Ud. | Switch de comunicaciones series 1950 hpe (material) | 3 | 440.387 | 1321.16 |
| LEGR646761 | Ud. | Armario LINKEO 42U 600X800 (material) | 1 | 197.871 | 197.87 |
| LEGR646823 | Ud. | PDU 19" 8 SCHUKO C/LUMINOSO (material) | 1 | 9.669 | 9.67 |
| LEGR646520 | Ud. | Linkeo pasacables 19P 2EJES 1U (material) | 11 | 5.319 | 58.51 |
| LEGR646430 | Ud. | Linkeo KIT ventilación + termostato (material) | 1 | 44.37 | 44.37 |
| LEGR646342 | Ud. | Juego de 2 montantes 19P 42U LINKEO (material) | 1 | 10.262 | 10.26 |
| LEGR051859 | Ud. | LCS-LAT CAT6 U/UTP LSHZ VE 2M (material) | 168 | 1.731 | 290.81 |
| LEGR046482 | Ud. | LINKEO JUEGO DE 4 RUEDAS (material) | 1 | 10.078 | 10.08 |
| LEGR033760 | Ud. | LCS-PANEL R24RJ45 CAT6 UTP 1U (material) | 7 | 42.296 | 296.07 |
| LEGR032631 | Ud. | Latiguillo conexión SC/SC 50/125U OM4 2M (material) | 8 | 7.971 | 63.77 |
| LEGR032230 | Ud. | LCS-PIGTAIL OM4 SC LSZH 1M (material) | 12 | 2.468 | 29.62 |
| LEGR032130 | Ud. | LCS-CASSETTE PIGTAIL 24 FIBRAS (material) | 1 | 2.593 | 2.59 |
| LEGR032129 | Ud. | LCS-OBTURADOR PARA BANDEJA MOD (material) | 3 | 1.506 | 4.52 |
| LEGR032124 | Ud. | LCS-SC DUPLEX HD 12 FIBRAS MULT. (material; 05/06/2019) | 1 | 11.75 | 11.75 |
| LEGR032100 | Ud. | LCS-Bandeja modular a eq. bloque 1U (material) | 1 | 30.234 | 30.23 |
| OFICIAL 2ª TC | H | Oficial 2ª Telecomunicaciones | 8 | 13 | 104.00 |
| OFICIAL 1ª TC | H | Oficial 1ª Telecomunicaciones (mano de obra; 02/04/2019) | 8 | 15 | 120.00 |
| % | % | Medios Auxiliares | 2 % | 2931.17 | 58.62 |
| %CI | % | Costes Indirectos | 1.5 % | 2989.79 | 44.85 |
|  |  | Total |  |  | 3034.64 |

| Medición | Uds. | Parcial |
|---|---|---|
| D9.2 Telecomunicaciones 2 | 1 | 1.000 |
| Total |  | 1 |

**RACK_PRIMERA** Ud. Rack de comunicaciones planta primera
1 Ud. × 2649.5 = 2649.50
Ud. Rack de comunicaciones modelo LINKEO2 de la marca Legrand o similar 42U 600x800 conteniendo en su interior 7 paneles para conexión de red de datos LCS-PANEL 24RJ45 CAT6A UTP1, 1 panel para la conexión de cable de 12 fibras entre racks y con compañía, incluido pigtails, 144 latiguillos de conexión CAT. 6 U/UTP, 6 latiguillos de conexión SC/SC 50/125U para la conexión entre switchs del armario, 1 bandeja modular para la colocación de elementos activos. Contiene 3 switchs de comunicaciones (elementos activos) de 48 puertos, modelo de las series 1950 de la marca HPE o equivalente, con convertidor de fibra óptica incluido, 10/100/100 POE, con soportación VLAN y 4 puertos de fibra óptica SFP. Incluye juego de ruedas, kit de ventilación con ventiladores y sonda, PDU 19" con 8 tomas schuko, montantes y bandejas pasacables (9 unidades). Totalmente montado, rotulado diferenciando por colores los datos de la red de telefonía, conexionado, cableado e instalado.

| Código | Ud | Descripción | Rendimiento | Precio | Importe |
|---|---|---|---|---|---|
| SWITCH_COM_2 | Ud. | Switch de comunicaciones series 1950 hpe | 3 | 440.387 | 1321.16 |
| LEGR646761 | Ud. | Armario LINKEO 42U 600X800 | 1 | 197.871 | 197.87 |
| LEGR646823 | Ud. | PDU 19" 8 SCHUKO C/LUMINOSO | 1 | 9.669 | 9.67 |
| LEGR646520 | Ud. | Linkeo pasacables 19P 2EJES 1U | 12 | 5.319 | 63.83 |
| LEGR646430 | Ud. | Linkeo KIT ventilación + termostato | 1 | 44.37 | 44.37 |
| LEGR646342 | Ud. | Juego de 2 montantes 19P 42U LINKEO | 1 | 10.262 | 10.26 |
| LEGR051859 | Ud. | LCS-LAT CAT6 U/UTP LSHZ VE 2M | 144 | 1.731 | 249.26 |
| LEGR046482 | Ud. | LINKEO JUEGO DE 4 RUEDAS | 1 | 10.078 | 10.08 |
| LEGR033760 | Ud. | LCS-PANEL R24RJ45 CAT6 UTP 1U | 7 | 42.296 | 296.07 |
| LEGR032631 | Ud. | Latiguillo conexión SC/SC 50/125U OM4 2M | 7 | 7.971 | 55.80 |
| LEGR032230 | Ud. | LCS-PIGTAIL OM4 SC LSZH 1M | 12 | 2.468 | 29.62 |
| LEGR032130 | Ud. | LCS-CASSETTE PIGTAIL 24 FIBRAS | 1 | 2.593 | 2.59 |
| LEGR032129 | Ud. | LCS-OBTURADOR PARA BANDEJA MOD | 3 | 1.506 | 4.52 |
| LEGR032121 | Ud. | LCS-SC DUPLEX HD 12 FIBRAS MULT. (material) | 1 | 9.828 | 9.83 |
| LEGR032100 | Ud. | LCS-Bandeja modular a eq. bloque 1U | 1 | 30.234 | 30.23 |
| OFICIAL 2ª TC | H | Oficial 2ª Telecomunicaciones | 8 | 13 | 104.00 |
| OFICIAL 1ª TC | H | Oficial 1ª Telecomunicaciones | 8 | 15 | 120.00 |
| % | % | Medios Auxiliares | 2 % | 2559.16 | 51.18 |
| %CI | % | Costes Indirectos | 1.5 % | 2610.34 | 39.16 |
|  |  | Total |  |  | 2649.5 |

| Medición | Uds. | Parcial |
|---|---|---|
| D9.1 Telecomunicaciones 1 | 1 | 1.000 |
| Total |  | 1 |

**FIBRA OM4** Ml. Cable de fibra óptica multimodo OM4 (50/125 mm)
64 Ml. × 4.86 = 311.04
Ml. cable de fibra óptica multimodo OM4 de 12 fibras con cubierta LSHZ conforme a la norma EN 50173-2 e ISO IEC 11801 de la macra Legrand cabling systema LCS3 o modelo de marca equivalente, colocado bajo tubo de PVC corrugado de 400mm de diámetro. Totalmente montado, instalado y conexionado.

| Código | Ud | Descripción | Rendimiento | Precio | Importe |
|---|---|---|---|---|---|
| OFICIAL 2ª TC | H | Oficial 2ª Telecomunicaciones | 0.084 | 13 | 1.09 |
| OFICIAL 1ª TC | H | Oficial 1ª Telecomunicaciones | 0.084 | 15 | 1.26 |
| LEGR032667 | Ml. | Cable de fibra OM4 12 fibras LCS3 (material) | 1 | 2.116 | 2.12 |
| 077500040 | ml | TUBO TUPERSA PVC NEGRO DE 750 CON GUIA 40mm (material) | 1 | 0.234 | 0.23 |
| % | % | Medios Auxiliares | 2 % | 4.70 | 0.09 |
| %CI | % | Costes Indirectos | 1.5 % | 4.79 | 0.07 |
|  |  | Total |  |  | 4.86 |

| Medición | Uds. | Largo | Parcial |
|---|---|---|---|
| Conexión entre racks | 1 | 64.000 | 64.000 |
| Total |  |  | 64 |

**U-UTPCAT6** Ml. CONDUCTOR DE DATOS U/UTP - 4 PARES CAT. 6A BRAND-REX
11536 Ml. × 1.78 = 20534.08
Ml. Conductor de datos U/UTP - 4 pares trenzados de 100Ohm, categoría 6A, cubierta violeta, modelo de la marca BRAND-REX ,O EQUIVALENTE a elegir por la DF,. Colocado sobre bandeja metálica y tubo de PVC (no incluidos). Totalmente montado, conexionado y probado. Incluye certificación de los cables.

| Código | Ud | Descripción | Rendimiento | Precio | Importe |
|---|---|---|---|---|---|
| 3310AC6UHF150 | Ml. | Conductor U/UTP categoría 6A violeta mod. Brand-Rex o similar (material) | 1 | 0.502 | 0.50 |
| CERTIFICACIÓN | Ml. | Certificación de cable (material) | 0.1 | 0.226 | 0.02 |
| OFICIAL 2ª TC | H | Oficial 2ª Telecomunicaciones | 0.042 | 13 | 0.55 |
| OFICIAL 1ª TC | H | Oficial 1ª Telecomunicaciones | 0.043 | 15 | 0.65 |
| % | % | Medios Auxiliares | 2 % | 1.72 | 0.03 |
| %CI | % | Costes Indirectos | 1.5 % | 1.75 | 0.03 |
|  |  | Total |  |  | 1.78 |

| Medición | Uds. | Largo | Parcial |
|---|---|---|---|
| PLANTA BAJA |  |  |  |
| A2 Aula u. múltiples infantil |  |  |  |
| a001 | 1 | 60.000 | 60.000 |
| a002 | 1 | 60.000 | 60.000 |
| a003 | 1 | 56.000 | 56.000 |
| a004 | 1 | 57.000 | 57.000 |
| a005 | 1 | 57.000 | 57.000 |
| a112 | 1 | 56.000 | 56.000 |
| A1.1 Aula infantil 1 |  |  |  |
| a006 | 1 | 66.000 | 66.000 |
| a007 | 1 | 66.000 | 66.000 |
| a008 | 1 | 58.000 | 58.000 |
| a009 | 1 | 57.000 | 57.000 |
| a010 | 1 | 57.000 | 57.000 |
| a113 | 1 | 58.000 | 58.000 |
| A1.2 Aula infantil 2 |  |  |  |
| a011 | 1 | 58.000 | 58.000 |
| a012 | 1 | 58.000 | 58.000 |
| a013 | 1 | 50.000 | 50.000 |
| a014 | 1 | 54.000 | 54.000 |
| a015 | 1 | 54.000 | 54.000 |
| a114 | 1 | 50.000 | 50.000 |
| A1.3 Aula infantil 3 |  |  |  |
| a016 | 1 | 34.000 | 34.000 |
| a017 | 1 | 34.000 | 34.000 |
| a018 | 1 | 26.000 | 26.000 |
| a019 | 1 | 26.000 | 26.000 |
| a020 | 1 | 26.000 | 26.000 |
| a115 | 1 | 26.000 | 26.000 |
| A1.4 Aula infantil 4 |  |  |  |
| a021 | 1 | 28.000 | 28.000 |
| a022 | 1 | 28.000 | 28.000 |
| a023 | 1 | 27.000 | 27.000 |
| a024 | 1 | 33.000 | 33.000 |
| a025 | 1 | 33.000 | 33.000 |
| a116 | 1 | 27.000 | 27.000 |
| A1.5 Aula infantil 5 |  |  |  |
| a026 | 1 | 35.000 | 35.000 |
| a027 | 1 | 35.000 | 35.000 |
| a028 | 1 | 34.000 | 34.000 |
| a029 | 1 | 41.000 | 41.000 |
| a030 | 1 | 41.000 | 41.000 |
| a117 | 1 | 34.000 | 34.000 |
| A1.6 Aula infantil 6 |  |  |  |
| a031 | 1 | 43.000 | 43.000 |
| a032 | 1 | 43.000 | 43.000 |
| a033 | 1 | 40.000 | 40.000 |
| a034 | 1 | 44.000 | 44.000 |
| a035 | 1 | 44.000 | 44.000 |
| a118 | 1 | 40.000 | 40.000 |
| B9 Biblioteca |  |  |  |
| a036 | 1 | 38.000 | 38.000 |
| a037 | 1 | 38.000 | 38.000 |
| a038 | 1 | 32.000 | 32.000 |
| a039 | 1 | 32.000 | 32.000 |
| a040 | 1 | 31.000 | 31.000 |
| a041 | 1 | 34.000 | 34.000 |
| a042 | 1 | 34.000 | 34.000 |
| a043 | 1 | 38.000 | 38.000 |
| v001 | 1 | 38.000 | 38.000 |
| C9 Ampa |  |  |  |
| a044 | 1 | 18.000 | 18.000 |
| v002 | 1 | 18.000 | 18.000 |
| C4 Despacho Orientación |  |  |  |
| a045 | 1 | 22.000 | 22.000 |
| v003 | 1 | 22.000 | 22.000 |
| a046 | 1 | 20.000 | 20.000 |
| C3 Despacho Secretaríado |  |  |  |
| a047 | 1 | 19.000 | 19.000 |
| a050 | 1 | 14.000 | 14.000 |
| a048 | 1 | 19.000 | 19.000 |
| v004 | 1 | 19.000 | 19.000 |
| Telecomunicaciones |  |  |  |
| a049 | 1 | 10.000 | 10.000 |
| v022 | 1 | 10.000 | 10.000 |
| C2 Despacho Jefe Estudios |  |  |  |
| a051 | 1 | 10.000 | 10.000 |
| v005 | 1 | 10.000 | 10.000 |
| a052 | 1 | 13.000 | 13.000 |
| C1 Despacho Dirección |  |  |  |
| a053 | 1 | 17.000 | 17.000 |
| a054 | 1 | 18.000 | 18.000 |
| v006 | 1 | 18.000 | 18.000 |
| C6 Secretaría |  |  |  |
| a055 | 1 | 20.000 | 20.000 |
| v007 | 1 | 20.000 | 20.000 |
| a056 | 1 | 18.000 | 18.000 |
| a058 | 1 | 22.000 | 22.000 |
| a057 | 1 | 24.000 | 24.000 |
| v008 | 1 | 24.000 | 24.000 |
| C7 Sala profesores |  |  |  |
| a060 | 1 | 23.000 | 23.000 |
| v010 | 1 | 23.000 | 23.000 |
| a059 | 1 | 26.000 | 26.000 |
| v009 | 1 | 26.000 | 26.000 |
| a061 | 1 | 23.000 | 23.000 |
| a062 | 1 | 28.000 | 28.000 |
| v011 | 1 | 28.000 | 28.000 |
| a063 | 1 | 28.000 | 28.000 |
| v012 | 1 | 28.000 | 28.000 |
| C5 Sala de visitas |  |  |  |
| a064 | 1 | 26.000 | 26.000 |
| v013 | 1 | 26.000 | 26.000 |
| D8 Cuarto CGBT |  |  |  |
| a065 | 1 | 17.000 | 17.000 |
| v023 | 1 | 17.000 | 17.000 |
| C10 Conserjería |  |  |  |
| a066 | 1 | 24.000 | 24.000 |
| v014 | 1 | 24.000 | 24.000 |
| a067 | 1 | 21.000 | 21.000 |
| a068 | 1 | 25.000 | 25.000 |
| E1 Comedor |  |  |  |
| v015 | 1 | 36.000 | 36.000 |
| a069 | 1 | 44.000 | 44.000 |
| Cocina |  |  |  |
| v016 | 1 | 60.000 | 60.000 |
| D4 Cuarto Calderas |  |  |  |
| v017 | 1 | 51.000 | 51.000 |
| a070 | 1 | 51.000 | 51.000 |
| B1.1 Aula 1º ciclo 1 |  |  |  |
| a077 | 1 | 58.000 | 58.000 |
| a078 | 1 | 58.000 | 58.000 |
| a079 | 1 | 53.000 | 53.000 |
| a080 | 1 | 60.000 | 60.000 |
| a081 | 1 | 60.000 | 60.000 |
| a119 | 1 | 53.000 | 53.000 |
| B1.2 Aula 1º ciclo 2 |  |  |  |
| a082 | 1 | 66.000 | 66.000 |
| a083 | 1 | 66.000 | 66.000 |
| a084 | 1 | 61.000 | 61.000 |
| a085 | 1 | 68.000 | 68.000 |
| a086 | 1 | 68.000 | 68.000 |
| a120 | 1 | 61.000 | 61.000 |
| B1.3 Aula 1º ciclo 3 |  |  |  |
| a087 | 1 | 73.000 | 73.000 |
| a088 | 1 | 73.000 | 73.000 |
| a089 | 1 | 73.000 | 73.000 |
| a090 | 1 | 76.000 | 76.000 |
| a091 | 1 | 76.000 | 76.000 |
| a121 | 1 | 73.000 | 73.000 |
| B1.4 Aula 1º ciclo 4 |  |  |  |
| a092 | 1 | 81.000 | 81.000 |
| a093 | 1 | 81.000 | 81.000 |
| a094 | 1 | 77.000 | 77.000 |
| a095 | 1 | 84.000 | 84.000 |
| a096 | 1 | 84.000 | 84.000 |
| a122 | 1 | 77.000 | 77.000 |
| B10 Almacén de Recursos Educativos |  |  |  |
| a072 | 1 | 59.000 | 59.000 |
| a073 | 1 | 59.000 | 59.000 |
| a074 | 1 | 60.000 | 60.000 |
| a075 | 1 | 62.000 | 62.000 |
| a076 | 1 | 62.000 | 62.000 |
| a126 | 1 | 60.000 | 60.000 |
| B8 Sala usos múltiples |  |  |  |
| a097 | 1 | 63.000 | 63.000 |
| v019 | 1 | 63.000 | 63.000 |
| a098 | 1 | 64.000 | 64.000 |
| a099 | 1 | 77.000 | 77.000 |
| v020 | 1 | 77.000 | 77.000 |
| a123 | 1 | 64.000 | 64.000 |
| B4.1 Aula p.grupo 1 |  |  |  |
| a100 | 1 | 77.000 | 77.000 |
| a101 | 1 | 77.000 | 77.000 |
| a102 | 1 | 75.000 | 75.000 |
| a103 | 1 | 81.000 | 81.000 |
| a104 | 1 | 81.000 | 81.000 |
| a124 | 1 | 77.000 | 77.000 |
| B4.2 Aula p.grupo 2 |  |  |  |
| a105 | 1 | 81.000 | 81.000 |
| a106 | 1 | 81.000 | 81.000 |
| a107 | 1 | 78.000 | 78.000 |
| a108 | 1 | 84.000 | 84.000 |
| a109 | 1 | 84.000 | 84.000 |
| a125 | 1 | 81.000 | 81.000 |
| B12.5 Despacho profesor |  |  |  |
| a111 | 1 | 89.000 | 89.000 |
| a110 | 1 | 93.000 | 93.000 |
| v021 | 1 | 93.000 | 93.000 |
| Ascensor |  |  |  |
| v018 | 1 | 43.000 | 43.000 |
| a071 | 1 | 43.000 | 43.000 |
| PLANTA PRIMERA |  |  |  |
| B5 Aula música |  |  |  |
| b001 | 1 | 36.000 | 36.000 |
| b002 | 1 | 36.000 | 36.000 |
| b003 | 1 | 32.000 | 32.000 |
| b004 | 1 | 39.000 | 39.000 |
| b005 | 1 | 39.000 | 39.000 |
| b117 | 1 | 39.000 | 39.000 |
| B2.1 Aula 2º ciclo 1 |  |  |  |
| b006 | 1 | 40.000 | 40.000 |
| b007 | 1 | 40.000 | 40.000 |
| b008 | 1 | 33.000 | 33.000 |
| b009 | 1 | 35.000 | 35.000 |
| b010 | 1 | 35.000 | 35.000 |
| b118 | 1 | 40.000 | 40.000 |
| B2.2 Aula 2º ciclo 2 |  |  |  |
| b011 | 1 | 32.000 | 32.000 |
| b012 | 1 | 32.000 | 32.000 |
| b013 | 1 | 25.000 | 25.000 |
| b014 | 1 | 23.000 | 23.000 |
| b015 | 1 | 23.000 | 23.000 |
| b119 | 1 | 25.000 | 25.000 |
| B2.3 Aula 2º ciclo 3 |  |  |  |
| b016 | 1 | 24.000 | 24.000 |
| b017 | 1 | 24.000 | 24.000 |
| b018 | 1 | 15.000 | 15.000 |
| b019 | 1 | 20.000 | 20.000 |
| b020 | 1 | 20.000 | 20.000 |
| b120 | 1 | 24.000 | 24.000 |
| B2.4 Aula 2º ciclo 4 |  |  |  |
| b021 | 1 | 24.000 | 24.000 |
| b022 | 1 | 24.000 | 24.000 |
| b023 | 1 | 19.000 | 19.000 |
| b024 | 1 | 26.000 | 26.000 |
| b025 | 1 | 26.000 | 26.000 |
| b121 | 1 | 26.000 | 26.000 |
| B3.1 Aula 3º ciclo 1 |  |  |  |
| b026 | 1 | 32.000 | 32.000 |
| b027 | 1 | 32.000 | 32.000 |
| b028 | 1 | 27.000 | 27.000 |
| b029 | 1 | 34.000 | 34.000 |
| b030 | 1 | 34.000 | 34.000 |
| b122 | 1 | 34.000 | 34.000 |
| B3.2 Aula 3º ciclo 2 |  |  |  |
| b031 | 1 | 39.000 | 39.000 |
| b032 | 1 | 39.000 | 39.000 |
| b033 | 1 | 35.000 | 35.000 |
| b034 | 1 | 42.000 | 42.000 |
| b035 | 1 | 42.000 | 42.000 |
| b123 | 1 | 42.000 | 42.000 |
| B3.3 Aula 3º ciclo 3 |  |  |  |
| b036 | 1 | 52.000 | 52.000 |
| b037 | 1 | 52.000 | 52.000 |
| b038 | 1 | 49.000 | 49.000 |
| b039 | 1 | 55.000 | 55.000 |
| b040 | 1 | 55.000 | 55.000 |
| b124 | 1 | 55.000 | 55.000 |
| B3.4 Aula 3º ciclo 4 |  |  |  |
| b041 | 1 | 62.000 | 62.000 |
| b042 | 1 | 62.000 | 62.000 |
| b043 | 1 | 57.000 | 57.000 |
| b044 | 1 | 64.000 | 64.000 |
| b045 | 1 | 64.000 | 64.000 |
| b125 | 1 | 62.000 | 62.000 |
| Cuarto telecomunicaciones |  |  |  |
| b046 | 1 | 10.000 | 10.000 |
| Aula idiomas | 1 |  | 1.000 |
| b047 | 1 | 22.000 | 22.000 |
| b048 | 1 | 22.000 | 22.000 |
| b049 | 1 | 18.000 | 18.000 |
| b050 | 1 | 25.000 | 25.000 |
| b051 | 1 | 25.000 | 25.000 |
| b052 | 1 | 30.000 | 30.000 |
| b053 | 1 | 30.000 | 30.000 |
| b054 | 1 | 30.000 | 30.000 |
| b055 | 1 | 30.000 | 30.000 |
| b056 | 1 | 30.000 | 30.000 |
| b057 | 1 | 30.000 | 30.000 |
| b058 | 1 | 30.000 | 30.000 |
| b059 | 1 | 30.000 | 30.000 |
| b060 | 1 | 30.000 | 30.000 |
| b061 | 1 | 30.000 | 30.000 |
| b062 | 1 | 30.000 | 30.000 |
| b063 | 1 | 30.000 | 30.000 |
| b064 | 1 | 30.000 | 30.000 |
| b065 | 1 | 30.000 | 30.000 |
| b066 | 1 | 30.000 | 30.000 |
| b067 | 1 | 30.000 | 30.000 |
| b068 | 1 | 30.000 | 30.000 |
| b069 | 1 | 30.000 | 30.000 |
| b070 | 1 | 30.000 | 30.000 |
| b071 | 1 | 30.000 | 30.000 |
| b072 | 1 | 30.000 | 30.000 |
| b073 | 1 | 30.000 | 30.000 |
| b074 | 1 | 30.000 | 30.000 |
| b075 | 1 | 30.000 | 30.000 |
| b076 | 1 | 30.000 | 30.000 |
| b077 | 1 | 30.000 | 30.000 |
| b126 | 1 | 25.000 | 25.000 |
| Aula informática |  |  |  |
| b078 | 1 | 31.000 | 31.000 |
| b079 | 1 | 31.000 | 31.000 |
| b080 | 1 | 26.000 | 26.000 |
| b081 | 1 | 33.000 | 33.000 |
| b082 | 1 | 33.000 | 33.000 |
| b083 | 1 | 38.000 | 38.000 |
| b084 | 1 | 38.000 | 38.000 |
| b085 | 1 | 38.000 | 38.000 |
| b086 | 1 | 38.000 | 38.000 |
| b087 | 1 | 38.000 | 38.000 |
| b088 | 1 | 38.000 | 38.000 |
| b089 | 1 | 38.000 | 38.000 |
| b090 | 1 | 38.000 | 38.000 |
| b091 | 1 | 38.000 | 38.000 |
| b092 | 1 | 38.000 | 38.000 |
| b093 | 1 | 38.000 | 38.000 |
| b094 | 1 | 38.000 | 38.000 |
| b095 | 1 | 38.000 | 38.000 |
| b096 | 1 | 38.000 | 38.000 |
| b097 | 1 | 38.000 | 38.000 |
| b098 | 1 | 38.000 | 38.000 |
| b099 | 1 | 38.000 | 38.000 |
| b100 | 1 | 38.000 | 38.000 |
| b101 | 1 | 38.000 | 38.000 |
| b102 | 1 | 38.000 | 38.000 |
| b103 | 1 | 38.000 | 38.000 |
| b104 | 1 | 38.000 | 38.000 |
| b105 | 1 | 38.000 | 38.000 |
| b106 | 1 | 38.000 | 38.000 |
| b107 | 1 | 38.000 | 38.000 |
| b108 | 1 | 38.000 | 38.000 |
| b127 | 1 | 33.000 | 33.000 |
| Aula p.grupo 3 |  |  |  |
| b109 | 1 | 36.000 | 36.000 |
| b110 | 1 | 36.000 | 36.000 |
| b111 | 1 | 33.000 | 33.000 |
| b112 | 1 | 39.000 | 39.000 |
| b113 | 1 | 39.000 | 39.000 |
| b128 | 1 | 36.000 | 36.000 |
| Aula p.grupo 4 |  |  |  |
| b114 | 1 | 39.000 | 39.000 |
| b115 | 1 | 39.000 | 39.000 |
| b116 | 1 | 37.000 | 37.000 |
| b117 | 1 | 43.000 | 43.000 |
| b118 | 1 | 43.000 | 43.000 |
| b129 | 1 | 39.000 | 39.000 |
| Total |  |  | 11536 |

**BAND_60X60** Ml. Bandeja de rejilla modelo REJIBAND RAPIDE 60x60mm,O EQUIVALENTE a elegir por la DF,
9.96 Ml. × 14.03 = 139.74
Ml. Bandeja de rejilla electrocincada de dimensiones 60x60mm (Alto x ancho) modelo REJIBAND RAPIDE o equivalente, con sistema de conexión rápida, con continuidad eléctrica garantizada, incluido uniones y accesorios de anclaje,. Incluido soportes, fijaciones y uniones de PAT. Totalmente montada e instalada.

| Código | Ud | Descripción | Rendimiento | Precio | Importe |
|---|---|---|---|---|---|
| RR60512060 | Ml. | Bandeja Rejiband Rapide electrocincada 60x60 (material) | 1 | 2.643 | 2.64 |
| MAT_REJ | Ud. | p/p accesorios, sujecciones, etc. (material) | 1 | 2.727 | 2.73 |
| OFICIAL 2ª TC | H | Oficial 2ª Telecomunicaciones | 0.292 | 13 | 3.80 |
| OFICIAL 1ª TC | H | Oficial 1ª Telecomunicaciones | 0.292 | 15 | 4.38 |
| % | % | Medios Auxiliares | 2 % | 13.55 | 0.27 |
| %CI | % | Costes Indirectos | 1.5 % | 13.82 | 0.21 |
|  |  | Total |  |  | 14.03 |

| Medición | Uds. | Largo | Parcial |
|---|---|---|---|
| PLANTA BAJA |  |  |  |
| F1.1 Circulaciones 1 | 1 | 2.870 | 2.870 |
| F1.4 Circulaciones 4 | 1 | 7.090 | 7.090 |
| Total |  |  | 9.96 |

**BAND_60X100** Ml. Bandeja de rejilla modelo REJIBAND RAPIDE 60x100mm
159.09 Ml. × 16.84 = 2679.08
Ml. Bandeja de rejilla electrocincada de dimensiones 60x100mm (Alto x ancho) modelo REJIBAND RAPIDE o equivalente, con sistema de conexión rápida, con continuidad eléctrica garantizada, incluido uniones y accesorios de anclaje,. Incluido soportes, fijaciones y uniones de PAT. Totalmente montada e instalada.

| Código | Ud | Descripción | Rendimiento | Precio | Importe |
|---|---|---|---|---|---|
| RR60512100 | Ml. | Bandeja Rejiband Rapide electrocincada 60x100 (material) | 1 | 5.897 | 5.90 |
| MAT_REJ | Ud. | p/p accesorios, sujecciones, etc. | 0.8 | 2.727 | 2.18 |
| OFICIAL 2ª TC | H | Oficial 2ª Telecomunicaciones | 0.292 | 13 | 3.80 |
| OFICIAL 1ª TC | H | Oficial 1ª Telecomunicaciones | 0.292 | 15 | 4.38 |
| % | % | Medios Auxiliares | 2 % | 16.26 | 0.33 |
| %CI | % | Costes Indirectos | 1.5 % | 16.59 | 0.25 |
|  |  | Total |  |  | 16.84 |

| Medición | Uds. | Largo | Parcial |
|---|---|---|---|
| PLANTA BAJA |  |  |  |
| F1.1 Circulaciones 1 | 1 | 51.000 | 51.000 |
| F1.2 Circulaciones 2 | 1 | 4.650 | 4.650 |
| F1.3 Circulaciones 3 | 1 | 55.590 | 55.590 |
| PLANTA PRIMERA |  |  |  |
| F1.5 Circulaciones 5 | 1 | 47.850 | 47.850 |
| Total |  |  | 159.09 |

**BAND_60X150** Ml. Bandeja de rejilla modelo REJIBAND RAPIDE 60x150mm
42.15 Ml. × 17.02 = 717.39
Ml. Bandeja de rejilla electrocincada de dimensiones 60x150mm (Alto x ancho) modelo REJIBAND RAPIDE o equivalente, con sistema de conexión rápida, con continuidad eléctrica garantizada, incluido uniones y accesorios de anclaje,. Incluido soportes, fijaciones y uniones de PAT. Totalmente montada e instalada.

| Código | Ud | Descripción | Rendimiento | Precio | Importe |
|---|---|---|---|---|---|
| MAT_REJ | Ud. | p/p accesorios, sujecciones, etc. | 1 | 2.727 | 2.73 |
| RR60512150 | Ml. | Bandeja Rejiband Rapide electrocincada 60x150 (material) | 0.8 | 6.908 | 5.53 |
| OFICIAL 2ª TC | H | Oficial 2ª Telecomunicaciones | 0.292 | 13 | 3.80 |
| OFICIAL 1ª TC | H | Oficial 1ª Telecomunicaciones | 0.292 | 15 | 4.38 |
| % | % | Medios Auxiliares | 2 % | 16.44 | 0.33 |
| %CI | % | Costes Indirectos | 1.5 % | 16.77 | 0.25 |
|  |  | Total |  |  | 17.02 |

| Medición | Uds. | Largo | Parcial |
|---|---|---|---|
| PLANTA BAJA |  |  |  |
| F1.1 Circulaciones 1 | 1 | 12.420 | 12.420 |
| F1.2 Circulaciones 2 | 1 | 17.730 | 17.730 |
| F1.3 Circulaciones 3 | 1 | 4.000 | 4.000 |
| PLANTA PRIMERA |  |  |  |
| F1.5 Circulaciones 5 | 1 | 8.000 | 8.000 |
| Total |  |  | 42.15 |

**BAND_60X200** Ml. Bandeja de rejilla modelo REJIBAND RAPIDE 60x200mm
4.5 Ml. × 20.11 = 90.50
Ml. Bandeja de rejilla electrocincada de dimensiones 60x200mm (Alto x ancho) modelo REJIBAND RAPIDE o equivalente, con sistema de conexión rápida, con continuidad eléctrica garantizada, incluido uniones y accesorios de anclaje,. Incluido soportes, fijaciones y uniones de PAT. Totalmente montada e instalada.

| Código | Ud | Descripción | Rendimiento | Precio | Importe |
|---|---|---|---|---|---|
| RR60512200 | Ml. | Bandeja Rejiband Rapide electrocincada 60x200 (material) | 1 | 8.506 | 8.51 |
| MAT_REJ | Ud. | p/p accesorios, sujecciones, etc. | 1 | 2.727 | 2.73 |
| OFICIAL 2ª TC | H | Oficial 2ª Telecomunicaciones | 0.292 | 13 | 3.80 |
| OFICIAL 1ª TC | H | Oficial 1ª Telecomunicaciones | 0.292 | 15 | 4.38 |
| % | % | Medios Auxiliares | 2 % | 19.42 | 0.39 |
| %CI | % | Costes Indirectos | 1.5 % | 19.81 | 0.30 |
|  |  | Total |  |  | 20.11 |

| Medición | Uds. | Largo | Parcial |
|---|---|---|---|
| PLANTA PRIMERA |  |  |  |
| F1.5 Circulaciones 5 | 1 | 4.500 | 4.500 |
| Total |  |  | 4.5 |

**BAND_60X300** Ml. Bandeja de rejilla modelo REJIBAND RAPIDE 60x300mm
7.85 Ml. × 24.25 = 190.36
Ml. Bandeja de rejilla electrocincada de dimensiones 60x300mm (Alto x ancho) modelo REJIBAND RAPIDE o equivalente, con sistema de conexión rápida, con continuidad eléctrica garantizada, incluido uniones y accesorios de anclaje,. Incluido soportes, fijaciones y uniones de PAT. Totalmente montada e instalada.

| Código | Ud | Descripción | Rendimiento | Precio | Importe |
|---|---|---|---|---|---|
| RR60512300 | Ml. | Bandeja Rejiband Rapide electrocincada 60x300 (material) | 1 | 12.512 | 12.51 |
| MAT_REJ | Ud. | p/p accesorios, sujecciones, etc. | 1 | 2.727 | 2.73 |
| OFICIAL 2ª TC | H | Oficial 2ª Telecomunicaciones | 0.292 | 13 | 3.80 |
| OFICIAL 1ª TC | H | Oficial 1ª Telecomunicaciones | 0.292 | 15 | 4.38 |
| % | % | Medios Auxiliares | 2 % | 23.42 | 0.47 |
| %CI | % | Costes Indirectos | 1.5 % | 23.89 | 0.36 |
|  |  | Total |  |  | 24.25 |

| Medición | Uds. | Largo | Parcial |
|---|---|---|---|
| PLANTA BAJA |  |  |  |
| D9.2 Cuarto Telecomunicaciones | 1 | 3.430 | 3.430 |
| PLANTA PRIMERA |  |  |  |
| D9.1 Cuarto Telecomunicaciones | 1 | 4.420 | 4.420 |
| Total |  |  | 7.85 |

**LAT_UTP** Ud. Latiguillo 3 metros UTP Cat. 6A con conector RJ45 (29/08/2019)
189 Ud. × 8.78 = 1659.42
Ud. Suministro de 3 metros de cable UTP Cat. 6A con conector RJ 45 a ambos lados, de la marca Brand-Rex o equivalente. Totalmente montado, instalado y probado.

| Código | Ud | Descripción | Rendimiento | Precio | Importe |
|---|---|---|---|---|---|
| LEGR0518 72 | Ud. | Latiguillo 3 metros cable UTP Cat. 6A con conectores a ambos lad (material; 29/08/2019) | 1 | 8.48 | 8.48 |
| % | % | Medios Auxiliares | 2 % | 8.48 | 0.17 |
| %CI | % | Costes Indirectos | 1.5 % | 8.65 | 0.13 |
|  |  | Total |  |  | 8.78 |

| Medición | Uds. | Parcial |
|---|---|---|
| PLANTA BAJA |  |  |
| A2 Aula u. múltiples infantil | 4 | 4.000 |
| A1.1 Aula infantil 1 | 4 | 4.000 |
| A1.2 Aula infantil 2 | 4 | 4.000 |
| A1.3 Aula infantil 3 | 4 | 4.000 |
| A1.4 Aula infantil 4 | 4 | 4.000 |
| A1.5 Aula infantil 5 | 4 | 4.000 |
| A1.6 Aula infantil 6 | 4 | 4.000 |
| B9 Biblioteca | 7 | 7.000 |
| C9 Ampa | 1 | 1.000 |
| C4 Despacho Orientación | 2 | 2.000 |
| C3 Despacho Secretaríado | 2 | 2.000 |
| Telecomunicaciones |  |  |
| C2 Despacho Jefe Estudios | 2 | 2.000 |
| C1 Despacho Dirección | 2 | 2.000 |
| C6 Secretaría | 3 | 3.000 |
| C7 Sala profesores | 4 | 4.000 |
| C5 Sala de visitas | 1 | 1.000 |
| D8 Cuarto CGBT |  |  |
| C10 Conserjería | 2 | 2.000 |
| E1 Comedor |  |  |
| Cocina |  |  |
| D4 Cuarto Calderas |  |  |
| B1.1 Aula 1º ciclo 1 | 4 | 4.000 |
| B1.2 Aula 1º ciclo 2 | 4 | 4.000 |
| B1.3 Aula 1º ciclo 3 | 4 | 4.000 |
| B1.4 Aula 1º ciclo 4 | 4 | 4.000 |
| B10 Almacén de Recursos Educativos | 4 | 4.000 |
| B8 Sala usos múltiples | 2 | 2.000 |
| B4.1 Aula p.grupo 1 | 4 | 4.000 |
| B4.2 Aula p.grupo 2 | 4 | 4.000 |
| B12.5 Despacho profesor | 1 | 1.000 |
| Ascensor |  |  |
| PLANTA PRIMERA |  |  |
| B5 Aula música | 4 | 4.000 |
| B2.1 Aula 2º ciclo 1 | 4 | 4.000 |
| B2.2 Aula 2º ciclo 2 | 4 | 4.000 |
| B2.3 Aula 2º ciclo 3 | 4 | 4.000 |
| B2.4 Aula 2º ciclo 4 | 4 | 4.000 |
| B3.1 Aula 3º ciclo 1 | 4 | 4.000 |
| B3.2 Aula 3º ciclo 2 | 4 | 4.000 |
| B3.3 Aula 3º ciclo 3 | 4 | 4.000 |
| B3.4 Aula 3º ciclo 4 | 4 | 4.000 |
| Cuarto telecomunicaciones |  |  |
| Aula idiomas | 30 | 30.000 |
| Aula informática | 30 | 30.000 |
| Aula p.grupo 3 | 4 | 4.000 |
| Aula p.grupo 4 | 4 | 4.000 |
| Total |  | 189 |

### IA TV Y MEGAFONIA
Importe: 10371.91

#### TV INSTALACION DE TELEVISIÓN (24/06/2019)
Importe: 1569.91

**ANTENA** Ud. Antena UHF-FM 17-32dB Televes
1 Ud. × 112 = 112.00
Ud. INstalación y colocación de antena UHF 17dB en pasivo y 32dB en activo con ajuste automático de señal, modelo de la marca TELEVES o modelo equivalente, con antena FM circular, colocada sobre torreta de 1,5 metros con base fija y mástil. Incluye amplificador Nanokom 3e/1s UHF (dc)-Vmix-Flmix G27dBauto LTE con paso DC en UHF para la alimentación de la antena o modelo equivalente. Totalmente montada, instalada y conexionada.

| Código | Ud | Descripción | Rendimiento | Precio | Importe |
|---|---|---|---|---|---|
| 0133561610 | Ud. | Ampliaficador Nanokom 3s/1s UHF(dc) (material) | 1 | 9.652 | 9.65 |
| 0133149902 | Ud. | Antena UHF 17-32dB LTE Televes (material) | 1 | 23.185 | 23.19 |
| 01331201 | Ud. | Antena FM circular (material) | 1 | 8.188 | 8.19 |
| 062982401 | Ud. | Torreta superior con aro 1,5 mts. (material) | 1 | 20.324 | 20.32 |
| 0.62982406 | Ud. | Base torreta para empotrar (material) | 1 | 7.846 | 7.85 |
| 01332407 | Ud. | Mástil 1,5 metros 35x1450x1,5mm (material) | 1 | 3.947 | 3.95 |
| 01332141 | Ml. | Cable coaxial T-100 1,13mm blanco / negro (material) | 4 | 0.285 | 1.14 |
| U01FY784 | Hr | Oficial 1ª instalación antenas (mano de obra; 08/02/2008) | 1.255 | 15 | 18.83 |
| U01FY787 | Hr | Peón espec.instalación antenas (mano de obra; 08/02/2008) | 1.255 | 12 | 15.06 |
| % | % | Medios Auxiliares | 2 % | 108.18 | 2.16 |
| %CI | % | Costes Indirectos | 1.5 % | 110.34 | 1.66 |
|  |  | Total |  |  | 112 |

| Medición | Uds. | Parcial |
|---|---|---|
| Exterior | 1 | 1.000 |
| Total |  | 1 |

**ARMARIO** Ud. Armario registro instalaciones red de TV
1 Ud. × 122.31 = 122.31
Ud. Armario de registro de instalaciones de telecomunicaciones, de 495x495x150mm para colocación empotrada con puerta y llave, con grado de protección IP-33, modelo de la marca IDE o modelo equivalente, conteniendo en su interior una fuente de alimentación T12 60W 24V-2,5A para el funcionamiento del sistema y dos derivadores/repartidores de 4 direcciones 9/7,5dB "Easy F" modelos de la marca TELEVES o modelo equivalente. Totalmente montado, instalado, cableado y conexionado.

| Código | Ud | Descripción | Rendimiento | Precio | Importe |
|---|---|---|---|---|---|
| 0133549812 | Ud. | Fuente de alimentación 60W 24V-2,5A T12 conmutada (material) | 1 | 29.541 | 29.54 |
| AE4545 | Ud. | Armario de registro telecomunicaciones 495x495x150 (material) | 1 | 23.494 | 23.49 |
| 0133543702 | Ud. | Repartidos 4 direcciones 9/7,5 dB "Aesy F" (material) | 2 | 3.747 | 7.49 |
| 01332141 | Ml. | Cable coaxial T-100 1,13mm blanco / negro | 4 | 0.285 | 1.14 |
| U01FY784 | Hr | Oficial 1ª instalación antenas | 2.092 | 15 | 31.38 |
| U01FY787 | Hr | Peón espec.instalación antenas | 2.092 | 12 | 25.10 |
| % | % | Medios Auxiliares | 2 % | 118.14 | 2.36 |
| %CI | % | Costes Indirectos | 1.5 % | 120.50 | 1.81 |
|  |  | Total |  |  | 122.31 |

| Medición | Uds. | Parcial |
|---|---|---|
| PLANTA PRIMERA |  |  |
| D9.1 Telecomunicaciones 1 | 1 | 1.000 |
| Total |  | 1 |

**CABLE** Ml. Cable coaxial T100 plus PVC 1,13mm bajo tubo PVC corrugado
406 Ml. × 2.96 = 1201.76
Ml. Cable coaxial para conexión de tomas de TV-R SAT de Cu de diámetro 1,13mm con malla y cubierta de color blanco-negro a elegir, colocada en interior de tubo de PVC corrugado de 20mm de diámetro, incluido p/o de tubo y conextores. Totalmente montado, instalado y conexionado.

| Código | Ud | Descripción | Rendimiento | Precio | Importe |
|---|---|---|---|---|---|
| 077500020 | ml | TUBO TUPERSA PVC NEGRO DE 750 CON GUIA 20mm (material) | 1 | 0.301 | 0.30 |
| 01332141 | Ml. | Cable coaxial T-100 1,13mm blanco / negro | 1 | 0.285 | 0.29 |
| U01FY784 | Hr | Oficial 1ª instalación antenas | 0.084 | 15 | 1.26 |
| U01FY787 | Hr | Peón espec.instalación antenas | 0.084 | 12 | 1.01 |
| % | % | Medios Auxiliares | 2 % | 2.86 | 0.06 |
| %CI | % | Costes Indirectos | 1.5 % | 2.92 | 0.04 |
|  |  | Total |  |  | 2.96 |

| Medición | Uds. | Largo | Parcial |
|---|---|---|---|
| PLANTA BAJA |  |  |  |
| A2 Aula UM Infantil | 1 | 53.000 | 53.000 |
| C7 Sala de profesores | 1 | 35.000 | 35.000 |
| E1 Comedor | 1 | 35.000 | 35.000 |
| C1 Despacho Dirección | 1 | 11.000 | 11.000 |
| B9 Biblioteca | 1 | 36.000 | 36.000 |
| B8 Sala de Usos Múltiples | 1 | 50.000 | 50.000 |
| PLANTA PRIMERA |  |  |  |
| B5 Aula de Música | 1 | 71.000 | 71.000 |
| B6 Aula Informática | 1 | 64.000 | 64.000 |
| CUBIERTA |  |  |  |
| Conexión antena - Registro | 1 | 51.000 | 51.000 |
| Total |  |  | 406 |

**TOMA_TV_FIN** Ud. Toma de TV-R-SAT final serie Mosaic de Legrand
8 Ud. × 16.73 = 133.84
Ud. TOMA DE TV-R-SAT FINAL formada por caja para mecanismo universal con tornillo, mecanismo toma de TV-R-SAT final, marco y tapa en acabado de color blanco, de la serie MOSAIC de la marca LEGRAND, o equivalente. Totalmente montado e instalado.

| Código | Ud | Descripción | Rendimiento | Precio | Importe |
|---|---|---|---|---|---|
| LEGR0787 35 | Ud. | Toma de TV-R-SAT final serie Mosaic (material) | 1 | 7.779 | 7.78 |
| LEGR0802 51 | Ud. | Soporte para 2 módulos serie Mosaic (material) | 1 | 0.811 | 0.81 |
| LEGR0788 02 | Ud. | Marco en color blanco para 2 módulo serie Mosaic (material) | 1 | 1.037 | 1.04 |
| LEGR0801 41 | Ud. | Caja de empotrar para 2 módulos (material) | 1 | 0.719 | 0.72 |
| P_MATERIAL | Ud. | Pequeño material (material) | 1 | 0.142 | 0.14 |
| U01FY784 | Hr | Oficial 1ª instalación antenas | 0.21 | 15 | 3.15 |
| U01FY787 | Hr | Peón espec.instalación antenas | 0.21 | 12 | 2.52 |
| % | % | Medios Auxiliares | 2 % | 16.16 | 0.32 |
| %CI | % | Costes Indirectos | 1.5 % | 16.48 | 0.25 |
|  |  | Total |  |  | 16.73 |

| Medición | Uds. | Parcial |
|---|---|---|
| PLANTA BAJA |  |  |
| A2 Aula UM Infantil | 1 | 1.000 |
| C7 Sala de profesores | 1 | 1.000 |
| E1 Comedor | 1 | 1.000 |
| C1 Despacho Dirección | 1 | 1.000 |
| B9 Biblioteca | 1 | 1.000 |
| B8 Sala de Usos Múltiples | 1 | 1.000 |
| PLANTA PRIMERA |  |  |
| B5 Aula de Música | 1 | 1.000 |
| B6 Aula Informática | 1 | 1.000 |
| Total |  | 8 |

#### MEGAFONIA_VIL INSTALACION MEGAFONÍA (08/02/2008)
Importe: 8802

**VM-3360VA** Ud. AMPLIFICADOR 360W V.A. VM-3360VA
1 Ud. × 1449.94 = 1449.94
Ud. Suministro e instalación de unidad de control con etapa de potencia de 360W modelo VM-3360VA de la marca Optimus o modelo equivalente, con preamplificador con mezclador digital, micrófono de emergencia, 4 entradas mic/line, 2 entradas de música y 6 zonas de altavoces con control de volumen independiente. Configurado de fábrica.Totalmente montado, instalado y conexionado.

| Código | Ud | Descripción | Rendimiento | Precio | Importe |
|---|---|---|---|---|---|
| Y4980A3 | Ud. | Amplificador modelo VM-3360VA Óptimus (material) | 1 | 1299.475 | 1299.48 |
| W106 | Ud. | Configuración de equipos según especificaciones (material) | 1 | 76.386 | 76.39 |
| U01FY635 | Hr | Ayudante electricista (mano de obra; 08/02/2008) | 0.882 | 13 | 11.47 |
| U01FY905 | Hr | Técnico programador (mano de obra; 08/02/2008) | 0.877 | 15 | 13.16 |
| % | % | Medios Auxiliares | 2 % | 1400.50 | 28.01 |
| %CI | % | Costes Indirectos | 1.5 % | 1428.51 | 21.43 |
|  |  | Total |  |  | 1449.94 |

| Medición | Uds. | Parcial |
|---|---|---|
| PLANTA BAJA |  |  |
| C10 Conserjería | 1 | 1.000 |
| Total |  | 1 |

**VM-3240E** Ud. UNIDAD DE EXPANSIÓN VM-3240E
1 Ud. × 989.26 = 989.26
Ud. Suministro e instalación de unidad de expansión del sistema VM-3000, con una etapa de potencia de 240W y 6 zonas de altavocees con control de volumen independiente, modelo VM-3240E de la marca Óptimus o modelo equivalente. Totalmente montado, instalado y conexionado.

| Código | Ud | Descripción | Rendimiento | Precio | Importe |
|---|---|---|---|---|---|
| Y4982E2 | Ud. | Extensión amplificador VM-3240E Óptimus (material) | 1 | 952.77 | 952.77 |
| U01FY635 | Hr | Ayudante electricista | 0.212 | 13 | 2.76 |
| % | % | Medios Auxiliares | 2 % | 955.53 | 19.11 |
| %CI | % | Costes Indirectos | 1.5 % | 974.64 | 14.62 |
|  |  | Total |  |  | 989.26 |

| Medición | Uds. | Parcial |
|---|---|---|
| PLANTA BAJA |  |  |
| C10 Conserjería | 1 | 1.000 |
| Total |  | 1 |

**RM-200 M S** Ud. Pupitre microfónico RM-200M-S
2 Ud. × 320.75 = 641.50
Ud. Suministro e instalación de pupitre microfónico de control, modelo RM-200 M S de la marca Óptimus o modelo equivalente, equipado con 13 teclas de función para selección de zonas o grupos de zonas, indicadores luminosos y pulsador de emergencia con cubierta protectora. Programado según necesidades del centro. Totalmente montado, instalado y conexionado.

| Código | Ud | Descripción | Rendimiento | Precio | Importe |
|---|---|---|---|---|---|
| Y4932ZM | Ud. | Pupitre microfónico RM-200 M S Óptimus (material) | 1 | 307.093 | 307.09 |
| U01FY635 | Hr | Ayudante electricista | 0.209 | 13 | 2.72 |
| % | % | Medios Auxiliares | 2 % | 309.81 | 6.20 |
| %CI | % | Costes Indirectos | 1.5 % | 316.01 | 4.74 |
|  |  | Total |  |  | 320.75 |

| Medición | Uds. | Parcial |
|---|---|---|
| PLANTA BAJA |  |  |
| C10 Conserjería | 1 | 1.000 |
| B12.5 G. despacho profesor | 1 | 1.000 |
| Total |  | 2 |

**AD-246ER** Ud. Fuente de alimentación 24VDC 600mA AD-246ER
1 Ud. × 57.77 = 57.77
Ud. Suministro e instalación de fuente de alimentación para sistema de megafonía modelo AD-246ER de la marca Óptimus o modelo equivalente

| Código | Ud | Descripción | Rendimiento | Precio | Importe |
|---|---|---|---|---|---|
| Y4986 | Ud. | Fuente de alimentación 24VDC 600mA AD-246ER (material) | 1 | 53.077 | 53.08 |
| U01FY635 | Hr | Ayudante electricista | 0.209 | 13 | 2.72 |
| % | % | Medios Auxiliares | 2 % | 55.80 | 1.12 |
| %CI | % | Costes Indirectos | 1.5 % | 56.92 | 0.85 |
|  |  | Total |  |  | 57.77 |

| Medición | Uds. | Parcial |
|---|---|---|
| PLANTA BAJA |  |  |
| C10 Conserjería | 1 | 1.000 |
| Total |  | 1 |

**SMM-8SA** Ud. Reproductor de mensajes autónomo 8 zonas SMM-8SA
1 Ud. × 310.45 = 310.45
Ud. Suministro e instalación de reproductor de mensajes autónomo de 8 zonas modelo SMM-8SA de la marca Óptimus o modelo equivalente, con gestión de hasta 50 programaciones horarias para envíos de mensajes pregrabables, con salida de audio con relé de prioridad y control frontal de volumen, programación horaria avanzada. Quedará completamente montado, instalado y conexionado, así como programado según necesidades del centro.

| Código | Ud | Descripción | Rendimiento | Precio | Importe |
|---|---|---|---|---|---|
| A067Z8 | Ud. | Reproductor de mensajes autónomo SMM-8SA Óptimus (material) | 1 | 283.542 | 283.54 |
| U01FY635 | Hr | Ayudante electricista | 1.255 | 13 | 16.32 |
| % | % | Medios Auxiliares | 2 % | 299.86 | 6.00 |
| %CI | % | Costes Indirectos | 1.5 % | 305.86 | 4.59 |
|  |  | Total |  |  | 310.45 |

| Medición | Uds. | Parcial |
|---|---|---|
| PLANTA BAJA |  |  |
| C10 Conserjería | 1 | 1.000 |
| Total |  | 1 |

**CP30MP3** Ud. Módulo musical CP30MP3 con USB
1 Ud. × 145.57 = 145.57
Ud. Suministro e instalación de módulo musical CD/MP3 con reproductor de discos compactos CD audio MP3, lector de tarjetas SD y de memorias USB, con mando a distancia y altavoz monitor con regulación del volumen, modelo CP30MP3 de la marca Óptimus o modelo equivalente. Totalmente montado, instalado y conexionado.

| Código | Ud | Descripción | Rendimiento | Precio | Importe |
|---|---|---|---|---|---|
| C930MP3 | Ud. | Módulo musical CD/MP3 USB CP30MP3 Óptimus (material) | 1 | 138.982 | 138.98 |
| U01FY635 | Hr | Ayudante electricista | 0.125 | 13 | 1.63 |
| %CI | % | Costes Indirectos | 1.5 % | 140.61 | 2.11 |
| % | % | Medios Auxiliares | 2 % | 142.72 | 2.85 |
|  |  | Total |  |  | 145.57 |

| Medición | Uds. | Parcial |
|---|---|---|
| PLANTA BAJA |  |  |
| C10 Conserjería | 1 | 1.000 |
| Total |  | 1 |

**AR-18K** Ud. Armario Rack 18U 19" 600x800 mod. AR-18K
1 Ud. × 589.45 = 589.45
Ud. Suministro e instalación de armario Rack de 18U 19" modelo AR-18 de Óptimus o modelo equivalente, de dimensiones 600x800x985mm, destinado a albaergar los componentes del sistema de megafonía del edificio, de dimensiones 600x800x985mm, con ventilación formada por 4 ventiladores, juego de ruedas, paneles laterales, inferior con llave y puerta frontal con llave. Incluye placa (2U) con interruptor general magnetotérmico 20A (referencia Z-45). Incluye puesta en marcha de la instalación por técnicos especializados. Totalmente montado e instalado.

| Código | Ud | Descripción | Rendimiento | Precio | Importe |
|---|---|---|---|---|---|
| Z045 | Ud. | Módulo maniobra 2U Óptimus (material) | 1 | 57.401 | 57.40 |
| Z618K | Ud. | Armario Rack AR-45K 18U 19" 600x800 Óptimus (material) | 1 | 333.715 | 333.72 |
| PMRM | Ud. | Puesta en marcha de la instalación por técnicos Óptimus (material) | 1 | 143.079 | 143.08 |
| U01FY635 | Hr | Ayudante electricista | 1.255 | 13 | 16.32 |
| U01FY630 | Hr | Oficial primera electricista (mano de obra; 08/02/2008) | 1.255 | 15 | 18.83 |
| %CI | % | Costes Indirectos | 1.5 % | 569.35 | 8.54 |
| % | % | Medios Auxiliares | 2 % | 577.89 | 11.56 |
|  |  | Total |  |  | 589.45 |

| Medición | Uds. | Parcial |
|---|---|---|
| PLANTA BAJA |  |  |
| C10 Conserjería | 1 | 1.000 |
| Total |  | 1 |

**A-226CEN** Ud. Difusor de techo 6,5" 2 vías 10W 100V blanco A-226CEN
6 Ud. × 53.99 = 323.94
Ud. difusor de techo circular empotrable de 2 vías (6,5" y tweeter de neodimio) y 10W de potencia en línea de 100V, certificado EN 54-24, modelo A-226CEN de la marca Óptimus o modelo equivalente, en color blanco RAL-9010. Totalmente montado, instalado y conexionado.

| Código | Ud | Descripción | Rendimiento | Precio | Importe |
|---|---|---|---|---|---|
| A226CEN | Ud. | Difusor de techo A-226CEN de Óptimus (material) | 1 | 46.293 | 46.29 |
| U01FY635 | Hr | Ayudante electricista | 0.209 | 13 | 2.72 |
| U01FY630 | Hr | Oficial primera electricista | 0.209 | 15 | 3.14 |
| %CI | % | Costes Indirectos | 1.5 % | 52.15 | 0.78 |
| % | % | Medios Auxiliares | 2 % | 52.93 | 1.06 |
|  |  | Total |  |  | 53.99 |

| Medición | Uds. | Parcial |
|---|---|---|
| PLANTA BAJA |  |  |
| B12.1 Gimnasio | 6 | 6.000 |
| Total |  | 6 |

**A-225EN** Ud. Difusor de techo 5" 6W 100V blanco A-225EN
44 Ud. × 24.55 = 1080.20
Ud. difusor de techo circular empotrable 5", 6W de potencia en línea de 100V y elevado nivel de presión acústica, certificado EN 54-24, modelo A-225EN de la marca Óptimus o modelo equivalente, en color blanco RAL-9016. Totalmente montado, instalado y conexionado.

| Código | Ud | Descripción | Rendimiento | Precio | Importe |
|---|---|---|---|---|---|
| U01FY635 | Hr | Ayudante electricista | 0.209 | 13 | 2.72 |
| U01FY630 | Hr | Oficial primera electricista | 0.209 | 15 | 3.14 |
| A225EN | Ud. | Difusor de techo A-225EN de Óptimus (material) | 1 | 17.848 | 17.85 |
| %CI | % | Costes Indirectos | 1.5 % | 23.71 | 0.36 |
| % | % | Medios Auxiliares | 2 % | 24.07 | 0.48 |
|  |  | Total |  |  | 24.55 |

| Medición | Uds. | Parcial |
|---|---|---|
| PLANTA BAJA |  |  |
| F1.3 Circulaciones 3 | 9 | 9.000 |
| F1.2 Circulaciones 2 | 2 | 2.000 |
| F1.1 Circulaciones 1 | 12 | 12.000 |
| F1.4 Circulaciones 4 | 1 | 1.000 |
| B8 Sala de Usos Múltiples | 4 | 4.000 |
| E1 Comedor | 6 | 6.000 |
| PLANTA PRIMERA |  |  |
| F1.5 Circulaciones 5 | 10 | 10.000 |
| Total |  | 44 |

**SC-630MEB-Q** Ud. Altavoz Exterior 30W 100V blanco SC-630MEB-Q
6 Ud. × 75.76 = 454.56
Ud. Altavoz exponencial de alto rendimiento para colocación en exterior, modelo SC-630MEB-Q de la marca Óptimus o modelo equivalente, de 30W a 100V, con certificación EN 54-24, con grado de protección IP-65, con pabellón de aluminio y cubierta fabricada en material ABS, con lira de montaje en pared o techo.Totalmente montado, instalado y conexionado.

| Código | Ud | Descripción | Rendimiento | Precio | Importe |
|---|---|---|---|---|---|
| Y298N54 | Ud. | Altavoz SC-630MEB-Q de Óptimus (material) | 1 | 67.305 | 67.31 |
| U01FY635 | Hr | Ayudante electricista | 0.209 | 13 | 2.72 |
| U01FY630 | Hr | Oficial primera electricista | 0.209 | 15 | 3.14 |
| %CI | % | Costes Indirectos | 1.5 % | 73.17 | 1.10 |
| % | % | Medios Auxiliares | 2 % | 74.27 | 1.49 |
|  |  | Total |  |  | 75.76 |

| Medición | Uds. | Parcial |
|---|---|---|
| Exteriores | 6 | 6.000 |
| Total |  | 6 |

**SZ-K 2X15MM2** Ud. Conductor SZ1-K 0,6/1kV (AS+) 2x1,5mm2 bajo tubo PVC corr
728 Ud. × 3.37 = 2453.36
Ml. Línea de alimentación aislada tipo SZ1-K 0,6/1kV (AS+) de 2x1,5mm2 instalada bajo tubo de PVC corrugado de 25mm de diámetro, incluido tendido del conductor en su interior y p/p de tubo y terminales correspondientes. Cumplirá norma UNE-EN 50200 PH90 (842ºC, 90 min.) y norma UNE 21.123, parte 4 o 5. Totalmente montado, instalado y conexionado.

| Código | Ud | Descripción | Rendimiento | Precio | Importe |
|---|---|---|---|---|---|
| 6902001ME | Ud. | Conductor SZ1-K 0,6/1kV (AS+) 2x1,5mm2 (material) | 1 | 0.678 | 0.68 |
| 077500025 | ml | TUBO TUPERSA PVC NEGRO DE 750 CON GUIA 25mm (material) | 1 | 0.201 | 0.20 |
| U01FY630 | Hr | Oficial primera electricista | 0.084 | 15 | 1.26 |
| U01FY635 | Hr | Ayudante electricista | 0.085 | 13 | 1.11 |
| %CI | % | Costes Indirectos | 1.5 % | 3.25 | 0.05 |
| % | % | Medios Auxiliares | 2 % | 3.30 | 0.07 |
|  |  | Total |  |  | 3.37 |

| Medición | Uds. | Largo | Parcial |
|---|---|---|---|
| PLANTA BAJA |  |  |  |
| B12.1 Gimnasio pista | 1 | 113.000 | 113.000 |
| B8 Sala de Usos Múltiples | 1 | 66.000 | 66.000 |
| E1 Comedor | 1 | 46.000 | 46.000 |
| F1.3 Circulaciones 3 | 1 | 64.000 | 64.000 |
| F1.1 Circulaciones 1 | 1 | 91.000 | 91.000 |
| Exteriores | 1 | 248.000 | 248.000 |
| PLANTA PRIMERA |  |  |  |
| F1.5 Circulaciones 5 | 1 | 100.000 | 100.000 |
| Total |  |  | 728 |

**FTP_4 PARES** Ml. CONDUCTOR DE DATOS F/FTP - 4 PARES CAT. 6 LCS
100 Ml. × 3.06 = 306.00
Ml. Conductor de datos F/FTP - 4 pares trenzados de 100Ohm, categoría 6, LSZH, cubierta azul, modelo de la marca LCS3 cat. 6 o modelo de marca equivalenter. Colocado sobre bandeja metálica de rejilla. Totalmente montado, conexionado y probado. Incluye certificación de los cables.

| Código | Ud | Descripción | Rendimiento | Precio | Importe |
|---|---|---|---|---|---|
| LCS0327 99 | Ml. | Conductor F/FTP categoría 6 azul mod. LCS3 (material) | 1 | 0.594 | 0.59 |
| CERTIFICACIÓN | Ml. | Certificación de cable | 0.1 | 0.226 | 0.02 |
| OFICIAL 2ª TC | H | Oficial 2ª Telecomunicaciones | 0.084 | 13 | 1.09 |
| OFICIAL 1ª TC | H | Oficial 1ª Telecomunicaciones | 0.084 | 15 | 1.26 |
| %CI | % | Costes Indirectos | 1.5 % | 2.96 | 0.04 |
| % | % | Medios Auxiliares | 2 % | 3.00 | 0.06 |
|  |  | Total |  |  | 3.06 |

| Medición | Uds. | Largo | Parcial |
|---|---|---|---|
| PLANTA BAJA |  |  |  |
| C10 Conserjería | 1 | 10.000 | 10.000 |
| B12.5 G. despacho profesor | 1 | 90.000 | 90.000 |
| Total |  |  | 100 |

### IC Calefacción, climatización y A.C.S.
Importe: 405044.66

#### GEOTERMIA Sistema de calefacción con geotermia (08/02/2008)
Importe: 190667.28

**PERFORACIÓN** m. Perforación para sondeo de 135 metros
3510 m. × 34.25 = 120217.50
mt. Perforación del terreno con máquina dotada de doble cabezal, para la realización de 26 sondeos de 135 m de profundidad y diámetro entre 130 y 180 mm, con entubación recuperable en terrenos inestables, extracción del varillaje y de la herramienta de perforación, introducción de la sonda geotérmica acompañada del tubo de inyección y las pesas necesarias para el lastrado de la sonda mediante utilización de guía mecánica para desenrollar la sonda, inyección del mortero y extracción de la tubería recuperable. Incluso mangueras para la conducción del detritus de perforación hasta los contenedores mediante el sistema Preventer. Incluye inyección de mortero geotérmico termoconductor C2 de 1,2W/mK, cementado de cabeza y circulación de lodos a balsa, así como p/p de valvulería, filtros, manómetros, válvulas de seguridad y elementos necesarios para la instalación hidráulica de las perforaciones. (no incluye sonda geotérmica).Incluso retirada y gestión de lodos producidos por la perforación, recogidos y retidados de la obra por medios propios. Totalmente ejecutado ,terminado y limpio.

| Código | Ud | Descripción | Rendimiento | Precio | Importe |
|---|---|---|---|---|---|
| mt08var100a | kg | Mortero preparado de bentonita y cemento, de conductividad térmi (material) | 17.36 | 0.589 | 10.23 |
| mq03geo030 | h | Equipo de inyección para sondeos geotérmicos. (maquinaria) | 0.152 | 24.798 | 3.77 |
| mq03geo020 | h | Equipo hidráulico sobre carro de orugas, con doble cabezal, para la perforación del terreno en sondeos geotérmicos, con sistema Preventer para la evacuación del detritus de perforación, complementado con equipo compacto de bomba y desarenador para la circulación del fluido de perforación. Para perforación del terreno con máquina dotada de doble cabezal, para la realización de 26 sondeos de 135 m de profundidad y diámetro entre 130 y 180 mm, con entubación recuperable en terrenos inestables, extracción del varillaje y de la herramienta de perforación, introducción de la sonda geotérmica acompañada del tubo de inyección y las pesas necesarias para el lastrado de la sonda mediante utilización de guía mecánica desenrollar la sonda. Incluso retirada de lodos sobrantes una vez finalizada la instalación. (maquinaria) | 0.152 | 76.821 | 11.68 |
| ACCESORIOS | Ud. | p/p de accesorios, válvulas, filtros, etc. (material) | 1 | 2.718 | 2.72 |
| mo041 | h | Oficial 1ª construcción de obra civil. | 0.167 | 15 | 2.51 |
| mo087 | h | Ayudante construcción de obra civil. | 0.167 | 13 | 2.17 |
| %CI | % | Costes Indirectos | 1.5 % | 33.08 | 0.50 |
| % | % | Medios Auxiliares | 2 % | 33.58 | 0.67 |
|  |  | Total |  |  | 34.25 |

| Medición | Uds. | Largo | Parcial |
|---|---|---|---|
| Exterior |  |  |  |
| Zona aparcamiento | 26 | 135.000 | 3510.000 |
| Total |  |  | 3510 |

**SONDA GEOTÉRM** Ud. Sonda Geotérmica polietileno RAUGEO PE-Xa doble U 32x2,9
26 Ud. × 1916.03 = 49816.78
Ud. Suministro e instalación de sonda geotérmica RAUGEO PE-Xa doble U DN32x2,9 o modelo equivalente, fabricada en polietileno reticulado a alta presión (RAU-PE-Xa), de longitud 135 m según DIN 16892/93, estabilizado frente a los UV, color natural, con un recubrimiento de RAU-PE en color gris, RAL 7001; El tubo en el pie de la sonda es curvado en fábrica sin uniones. Protección adicional en el pie de la sonda con una resina especial reforzada.Se incluye certificado de inspección. Se incluye garantía por escrito de 10 años sobre la sonda. Temperaturas de servicio: -40 °C hasta +95 °C Diámetro externo 32mm. Espesor de la pared 2,9mm. Diámetro del pie de la sonda 110mm. Longitud de la sonda variable de 100 a 150m. Se incluye certificado de inspección. Se incluye garantía por escrito de 10 años sobre la sonda. Clasificación de presión PN 15 para temperatura de servicio del medio 20ºC. Temperaturas de servicio: -40 °C hasta +95 °C. Diámetro externo 32mm. Espesor de la pared 2,9mm. Diámetro del pie de la sonda 110mm. Longitud de la sonda variable de 100 a 150m. Se incluirá tambén el contrapeso necesario para la misma, así como la parte proporcional de accesorios (separadores) y tubería de llenado Raugeo. Se incluye accesorio de conexión con tubería horizontal. Totalmente instalado, conexionado y funcionando.

| Código | Ud | Descripción | Rendimiento | Precio | Importe |
|---|---|---|---|---|---|
| RAUGEO135MT | Ud. | Sonda geotérmica vertical de 135 metros RAUGEO PE-Xa doble U 32x (material) | 1 | 1254.57 | 1254.57 |
| RAUGEO_PESO | Ud. | Peso sonda geotérmica 4x32 (material) | 1 | 44.161 | 44.16 |
| RAUGEO_GUIA | Ud. | Guía de montaje 4x32 (material) | 1 | 22.75 | 22.75 |
| RAUGEO_DISTAN | Ud. | Distanciador 4x32 (material) | 27 | 5.352 | 144.50 |
| RAUGEO_UNIÓNE | Ud. | Unión en Y para sondas 4x32 (material) | 2 | 16.727 | 33.45 |
| U01FY105 | Hr | Oficial 1ª fontanero (mano de obra; 08/02/2008) | 12.545 | 15 | 188.18 |
| U01FY106 | Hr | Oficial 2ª fontanero (mano de obra; 08/02/2008) | 12.545 | 13 | 163.09 |
| %CI | % | Costes Indirectos | 1.5 % | 1850.70 | 27.76 |
| % | % | Medios Auxiliares | 2 % | 1878.46 | 37.57 |
|  |  | Total |  |  | 1916.03 |

| Medición | Uds. | Parcial |
|---|---|---|
| Exterior |  |  |
| Zona aparcamiento | 26 | 26.000 |
| Total |  | 26 |

**COLECTOR** Ud. Colector para 13 sondas geotérmicas
2 Ud. × 3190.66 = 6381.32
Ud. Suministro e instalación de colector para conexión de hasta 13 sondas. Solución integral completa para la conexión de las sondas geotérmicas Raugeo o modelo equivalente.colectores integrados de cierre incorporados ,módulo de retorno con caudalimetros incorporados. Impermeable al agua,posibilidad de conexionado de los circuitos en interior o exterior de la arqueta mediante extensiones preferforadas removibles. Diametro de conexionado desde 25 hasta 50 mm. Totalmente instalada, conexionada y funcionando. Incluye arqueta de hormigón prefabricada 1400x700 con marco y tapa de fundición clase D-400.

| Código | Ud | Descripción | Rendimiento | Precio | Importe |
|---|---|---|---|---|---|
| mt40iar110c | Ud. | Arqueta de 1400x700 con marco y tapa de fundición (material; 29/08/2019) | 1 | 760 | 760.00 |
| mt10hmf010Mm | m³ | Hormigón HM-20/B/20/I, fabricado en central. | 0.162 | 52.05 | 8.43 |
| 71517 | Ud. | Colector Raugeo hasta 13 sondas geotérmicas (material) | 1 | 2090.949 | 2090.95 |
| U01FY105 | Hr | Oficial 1ª fontanero | 7.946 | 15 | 119.19 |
| U01FY106 | Hr | Oficial 2ª fontanero | 7.946 | 13 | 103.30 |
| %CI | % | Costes Indirectos | 1.5 % | 3081.87 | 46.23 |
| % | % | Medios Auxiliares | 2 % | 3128.10 | 62.56 |
|  |  | Total |  |  | 3190.66 |

| Medición | Uds. | Parcial |
|---|---|---|
| Exterior |  |  |
| Zona aparcamiento | 2 | 2.000 |
| Total |  | 2 |

**RAUTITIAN 40** Ml TUBERÍA CONEXIÓN HORIZONTAL RAUTITAN PE-Xa SDR11 40x3,7
1320 Ml × 6.53 = 8619.60
Ml. Suministro e instalación Tubería para conexión horizontal RAUTITAN PE-Xa SDR11 40x3,7,O EQUIVALENTE a elegir por la DF, fabricado en polietileno reticulado a alta presión ( RAU-PE-Xa) según DIN 16892/93, estabilizado frente a los UV, color natural, con un recubrimiento de RAU-PE -Xa en color gris, RAL 7001. Incluido parte proporcional de accesorios de conexion necesarios.
Insensible a la formación de muescas y a la propagación de fisuras (Tensofisuración); lo que facilita el tendido sin lecho de arena.
Clasificación de presión PN 15 para temperatura de servicio del medio 20ºC
Temperaturas de servicio: -40 °C hasta +95 °C.
Diámetro externo 40mm.
Espesor de la pared 2,3mm.
Largo de Bobina.- 150 metros.
Volumen de la Bobina.- 33 litros.
Todo se suministrará debidamente montado, probado, equilibrado y en debido funcionamiento.

| Código | Ud | Descripción | Rendimiento | Precio | Importe |
|---|---|---|---|---|---|
| RAUTITAN40 | Ml. | Conducto Rautitan 40x3,7 mm en rollo (material) | 1 | 2.802 | 2.80 |
| U01FY105 | Hr | Oficial 1ª fontanero | 0.125 | 15 | 1.88 |
| U01FY106 | Hr | Oficial 2ª fontanero | 0.125 | 13 | 1.63 |
| %CI | % | Costes Indirectos | 1.5 % | 6.31 | 0.09 |
| % | % | Medios Auxiliares | 2 % | 6.40 | 0.13 |
|  |  | Total |  |  | 6.53 |

| Medición | Uds. | Parcial |
|---|---|---|
| Exterior |  |  |
| Zona aparcamiento | 1320 | 1320.000 |
| Total |  | 1320 |

**RAUTITIAN 110** Ml TUBERÍA CONEXIÓN HORIZONTAL RAUTITAN PE-Xa SDR11 110x10
124 Ml × 45.42 = 5632.08
Suministro e instalación Tubería para conexión horizontal RAUTITAN PE-Xa SDR11 110x10,O EQUIVALENTE a elegir por la DF, fabricado en polietileno reticulado a alta presión (RAU-PE-Xa) según DIN 16892/93, estabilizado frente a los UV, color natural, con un recubrimiento de RAU-PE en color gris, RAL 7001. Incluido parte proporcional de accesorios de conexión necesarios.
Insensible a la formación de muescas y a la propagación de fisuras (Tensofisuración); lo que facilita el tendido sin lecho de arena.
Clasificación de presión PN 15 para temperatura de servicio del medio 20ºC
Temperaturas de servicio: -40 °C hasta +95 °C.
Diámetro externo 40mm.
Espesor de la pared 2,3mm.
Largo de Bobina.- 100 metros.
Volumen de la Bobina.- 33 litros.
Todo se suministrará debidamente montado, probado, equilibrado y en debido funcionamiento.

| Código | Ud | Descripción | Rendimiento | Precio | Importe |
|---|---|---|---|---|---|
| RAUTITAN110 | Ml. | Conducto Rautitan 110x10 mm en rollo (material) | 1 | 40.364 | 40.36 |
| U01FY105 | Hr | Oficial 1ª fontanero | 0.125 | 15 | 1.88 |
| U01FY106 | Hr | Oficial 2ª fontanero | 0.125 | 13 | 1.63 |
| %CI | % | Costes Indirectos | 1.5 % | 43.87 | 0.66 |
| % | % | Medios Auxiliares | 2 % | 44.53 | 0.89 |
|  |  | Total |  |  | 45.42 |

| Medición | Uds. | Largo | Parcial |
|---|---|---|---|
| Exterior |  |  |  |
| Conexión colectores - Bombas | 2 | 30.000 | 60.000 |
|  | 2 | 32.000 | 64.000 |
| Total |  |  | 124 |

#### SALA_CALDERAS Sala de Calderas (08/02/2008)
Importe: 125082.04

**VWS380-2** Ud. Bomba de calor Geotérmica Tierra - Agua VWS 380/2 44,1kW
4 Ud. × 12141.12 = 48564.48
Ud. Suministro e instalación de bomba de calor geotérmica tierra-agua, tipo sólo calefacción alta potencia, marca VAILLANT, modelo geoTHERM VWS 380/2, o modelo equivalente, con una potencia útil de 44,1 kW, índice de rendimiento COP de 4,8 (B5W35 s/ EN 14511), con unas dimensiones de 1.200x600x915 (Alto, Ancho, Profundo) y un peso de 364 kg, incluyendo los siguientes elementos y características: temperaturas de ida hasta 62 °C, compresor hermético Scroll de alto rendimiento, aislamiento sonoro en varios niveles MSI, nivel de potencia acústica 63 dB(A), intercambiadores de placas en acero inoxidable de alta capacidad con inyección de líquido, refrigerante específico para las condiciones de trabajo en geotermia R407C, circuito de refrigeración gestionado mediante sensores, con seguridades por alta y baja presión en el circuito refrigerante y por falta de caudal de agua, limitador de corriente de arranque; mando para calefacción eléctrica adicional hasta 9 kW, mangueras de presión flexibles para la conexión de la fuente de calor, regulador de equilibrio energético en función de las condiciones atmosféricas con indicación de la energía medioambiental en pantalla, gestión de sistemas con ACS y refrigeración natural mediante sistema girar y pulsar, conexión eléctrica 400/3/50 Hz, equipamiento eléctrico con protección IP 44, con protección de inversión de fases; dispositivo de gestión remota vrnetDIALOG para el control de averías y principales parámetros de funcionamiento y mantenimiento vía Internet; válvula de seguridad y depósito de compensación para el circuito de captadores; sondas para la gestión de la instalación hidráulica, sonda exterior para la regulación de la calefacción. Quedará completamente montado, instalado y conexionado.

| Código | Ud | Descripción | Rendimiento | Precio | Importe |
|---|---|---|---|---|---|
| VAI0010018426 | Ud. | Bomba de calor Geotérmica modelo VAILLANT WVS 380/2 (material) | 1 | 11644.763 | 11644.76 |
| U01FY205 | Hr | Oficial 1ª calefactor (mano de obra; 08/02/2008) | 2.942 | 15 | 44.13 |
| U01FY206 | Hr | Oficial 2ª calefactor (mano de obra; 08/02/2008) | 2.943 | 13 | 38.26 |
| %CI | % | Costes Indirectos | 1.5 % | 11727.15 | 175.91 |
| % | % | Medios Auxiliares | 2 % | 11903.06 | 238.06 |
|  |  | Total |  |  | 12141.12 |

| Medición | Uds. | Parcial |
|---|---|---|
| PLANTA BAJA |  |  |
| D4. Cuarto de Calderas | 4 | 4.000 |
| Total |  | 4 |

**B_CIR50-1-12** Ud. Bomba de circulación 50/1-12 de alta eficiencia
8 Ud. × 1969.39 = 15755.12
Ud. Suministro e instalación de bomba de circulación de alta eficiencia geoTHERM 50/1-12 o modelo equivalente para circuitos de fuente de calor/frío con modelos geoTHERM pro VWS 380/3. Incluido modulo de comunicación con sistema de control CC 460 o modelo equivalente, Totalmente instalada, conexionada y funcionando.

| Código | Ud | Descripción | Rendimiento | Precio | Importe |
|---|---|---|---|---|---|
| U01FY205 | Hr | Oficial 1ª calefactor | 1.255 | 15 | 18.83 |
| U01FY206 | Hr | Oficial 2ª calefactor | 1.255 | 13 | 16.32 |
| VAI0020227827 | Ud. | Bomba de circulación 50/1/12 para modelos VWS 380/3 (material) | 1 | 1551.469 | 1551.47 |
| VAI0020252002 | Ud. | Módulo de comunicación con sistema (material) | 1 | 315.617 | 315.62 |
| %CI | % | Costes Indirectos | 1.5 % | 1902.24 | 28.53 |
| % | % | Medios Auxiliares | 2 % | 1930.77 | 38.62 |
|  |  | Total |  |  | 1969.39 |

| Medición | Uds. | Parcial |
|---|---|---|
| PLANTA BAJA |  |  |
| D4. Cuarto de Calderas | 8 | 8.000 |
| Total |  | 8 |

**CC460-2S** Ud. Cuadro de control de cascada CC460/2S para bombas de calor Vaill
1 Ud. × 3337.67 = 3337.67
Ud. Suministro e instalación de cuadro de control de cascada, marca VAILLANT, modelo CC 460 o equivalente, para la conexión de hasta 4 bombas de calor en cascada y una bomba de calor adicional como apoyo, para la producción de calefacción, agua caliente sanitaria y agua fría para refrigeración mediante la gestión de un sistema de mezcla exterior por válvulas motorizadas, con regulación por sonda exterior; perfectamente instalado, incluyendo conexiones eléctricas a la regulación de las bombas de calor, así como ayudas de albañilería y medios auxiliares, según especificaciones de proyecto y Normativa vigente.

| Código | Ud | Descripción | Rendimiento | Precio | Importe |
|---|---|---|---|---|---|
| VAI0020194833 | Ud. | Cuadro de Control cascadas Vaillant CC460/2S Vaillant (material) | 1 | 3200.432 | 3200.43 |
| U01FY205 | Hr | Oficial 1ª calefactor | 0.837 | 15 | 12.56 |
| U01FY206 | Hr | Oficial 2ª calefactor | 0.837 | 13 | 10.88 |
| %CI | % | Costes Indirectos | 1.5 % | 3223.87 | 48.36 |
| % | % | Medios Auxiliares | 2 % | 3272.23 | 65.44 |
|  |  | Total |  |  | 3337.67 |

| Medición | Uds. | Parcial |
|---|---|---|
| PLANTA BAJA |  |  |
| D4. Cuarto de Calderas | 1 | 1.000 |
| Total |  | 1 |

**VPS 2000-3-5** Ud. Acumulador allSTOR 2000 litros Vaillant
3 Ud. × 2214.79 = 6644.37
Ud. Suministro e instalación de depósito marca VAILLANT, modelo allSTOR exclusiv VPS 2000/3-5 o modelo equivalente. Depósito acumulador de carga por estratificación de 1917 litros realizado en acero; exterior provisto de una capa de pintura de protección. 11 conexiones de carga y descarga, asignadas claramente a las diferentes zonas de acumulación: estación de carga solar, calderas, circuitos de calefacción, estación de agua corriente. Los elementos constructivos internos, lanzas y plancha de estratificación, facilitan una estratificación óptima. Mediante 4 vainas soldadas se pueden alojar las sondas necesarias en función del entorno del sistema. Aislamiento térmico de alta calidad de 90 mm de espesor compuesto por 2 mitades que una sola persona puede modelar y que se pueden montar fácilmente después de la instalación de los tubos. Peso 2313 kg. Diámetro 1100 mm. Altura 2313 mm. Totalmente montado, instalado y conexionado.

| Código | Ud | Descripción | Rendimiento | Precio | Importe |
|---|---|---|---|---|---|
| VAI0010015135 | Ud. | Acumulador allSTOR VPS 2000/3-5 de Vaillant (material) | 1 | 2103.57 | 2103.57 |
| U01FY205 | Hr | Oficial 1ª calefactor | 1.274 | 15 | 19.11 |
| U01FY206 | Hr | Oficial 2ª calefactor | 1.276 | 13 | 16.59 |
| %CI | % | Costes Indirectos | 1.5 % | 2139.27 | 32.09 |
| % | % | Medios Auxiliares | 2 % | 2171.36 | 43.43 |
|  |  | Total |  |  | 2214.79 |

| Medición | Uds. | Parcial |
|---|---|---|
| PLANTA BAJA |  |  |
| D4. Cuarto de Calderas | 3 | 3.000 |
| Total |  | 3 |

**MAT_LLENADO** Ud. Conjunto para el llenado de la instalación
1 Ud. × 545.25 = 545.25
Suministro y montaje de CONJUNTO de LLENADO de la instalación marca CALDIA o equivalente, incluso parte proporcional de tubería, accesorios y conexión flexible y según el siguiente desglose:
- 1 Contador de agua.
- 1 Filtro de 1 1/4".
- 1 Válvula automática desconectora de 1 1/4", BA DANFOSS o equivalente.
- 4 Válvulas de corte de 1 1/4".
- 2 Manómetros.
- 1 Válvula seguridad, 1 válvula de retención de 1 1/4".
Comprende todos los trabajos, materiales y medios auxiliares necesarios para dejar la unidad completa, totalmente instalada, probada y en perfecto estado de funcionamiento.

| Código | Ud | Descripción | Rendimiento | Precio | Importe |
|---|---|---|---|---|---|
| U01FY205 | Hr | Oficial 1ª calefactor | 1.255 | 15 | 18.83 |
| U01FY206 | Hr | Oficial 2ª calefactor | 1.255 | 13 | 16.32 |
| 3021 07 | Ud. | Válvula de corte de 1 1/4 (material) | 4 | 36.583 | 146.33 |
| 3887 07 | Ud. | Válvula de retención 1 1/4 (material) | 1 | 44.78 | 44.78 |
| 3190 07 | Ud. | Válvula de seguridad (material) | 1 | 51.186 | 51.19 |
| 3825 002 | Ud. | Manómetro (material) | 2 | 8.69 | 17.38 |
| 003Z1214 | Ud. | Válvula desconectora automática Danfoss (material) | 1 | 131.546 | 131.55 |
| 3311 07 | Ud. | Filtro 1 1/4 (material) | 1 | 18.56 | 18.56 |
| 6029 07 | Ud. | Contador de agua (material) | 1 | 81.722 | 81.72 |
| %CI | % | Costes Indirectos | 1.5 % | 526.66 | 7.90 |
| % | % | Medios Auxiliares | 2 % | 534.56 | 10.69 |
|  |  | Total |  |  | 545.25 |

| Medición | Uds. | Parcial |
|---|---|---|
| PLANTA BAJA |  |  |
| D4. Cuarto de Calderas | 1 | 1.000 |
| Total |  | 1 |

**MAT_VACIADO** Ud. Conjunto para el vaciado y drenaje de la instalación
1 Ud. × 407.94 = 407.94
Suministro y montaje de CONJUNTO DE VACIADO de los diferentes circuitos verticales, etc., con tubería de PVC, válvulas de bola y conducido a sumidero, incluso conexión a la red de saneamiento del edificio. Comprende todos los trabajos, materiales y medios auxiliares necesarios para dejar la unidad completa, totalmente instalada, probada y en perfecto estado de funcionamiento.

| Código | Ud | Descripción | Rendimiento | Precio | Importe |
|---|---|---|---|---|---|
| U01FY205 | Hr | Oficial 1ª calefactor | 1.255 | 15 | 18.83 |
| U01FY206 | Hr | Oficial 2ª calefactor | 1.255 | 13 | 16.32 |
| 3020 04 | Ud. | Válvulas de bola (material) | 5 | 3.831 | 19.16 |
| 01TB500032 | Ml. | Tubería de pVc multicapa (material) | 40 | 7.92 | 316.80 |
| TUB_ACC | Ud. | p/p accesorios de fijación, codos, etc (material) | 20 | 1.146 | 22.92 |
| %CI | % | Costes Indirectos | 1.5 % | 394.03 | 5.91 |
| % | % | Medios Auxiliares | 2 % | 399.94 | 8.00 |
|  |  | Total |  |  | 407.94 |

| Medición | Uds. | Parcial |
|---|---|---|
| PLANTA BAJA |  |  |
| D4. Cuarto de Calderas | 1 | 1.000 |
| Total |  | 1 |

**PURGA** Ud. Conjunto de desaire y purga de puntos altos
1 Ud. × 589.72 = 589.72
Suministro y montaje de CONJUNTO de DESAIRE y PURGA de puntos altos de tuberías, con válvulas de bola, boletines de purga, tuberías de 1/2" y colector de recogida de purgas, incluso conexión a la red de saneamiento del edificio con p.p. de tubería de PVC, fijaciones, soportación y accesorios. Comprende todos los trabajos, materiales y medios auxiliares necesarios para dejar la unidad completa, totalmente instalada, probada y en perfecto estado de funcionamiento.

| Código | Ud | Descripción | Rendimiento | Precio | Importe |
|---|---|---|---|---|---|
| U01FY205 | Hr | Oficial 1ª calefactor | 1.255 | 15 | 18.83 |
| U01FY206 | Hr | Oficial 2ª calefactor | 1.255 | 13 | 16.32 |
| 3020 04 | Ud. | Válvulas de bola | 5 | 3.831 | 19.16 |
| 01TB500032 | Ml. | Tubería de pVc multicapa | 60 | 7.92 | 475.20 |
| TUB_ACC | Ud. | p/p accesorios de fijación, codos, etc | 35 | 1.146 | 40.11 |
| %CI | % | Costes Indirectos | 1.5 % | 569.62 | 8.54 |
| % | % | Medios Auxiliares | 2 % | 578.16 | 11.56 |
|  |  | Total |  |  | 589.72 |

| Medición | Uds. | Parcial |
|---|---|---|
| PLANTA BAJA |  |  |
| D4. Cuarto de Calderas | 1 | 1.000 |
| Total |  | 1 |

**DEP_EXPANS** Ud. Depósito de expansión 300L 6bar 70ºC
2 Ud. × 435.75 = 871.50
Ud. Suministro y montaje de depósito de expansión de 300 litros marca SEDICAL ,O EQUIVALENTE a elegir por la DF,. Para sistemas solares, de calefacción y climatización, con conexión roscada de 1", membrana recambiable; temperatura máx. 70 ºC, homologado según directiva 97/23/CE de aparatos a presión; con orificio de inspección; color rojo recubierto. Con una presión y temperatura máximas de trabajo de 6 bar y 70ºC. Incluso accesorios y valvulería (llaves de corte, válvula de seguridad y demás necesarias). Comprende todos los trabajos, materiales y medios auxiliares necesarios para dejar la unidad completa, totalmente instalada, probada y en perfecto estado de funcionamiento.

| Código | Ud | Descripción | Rendimiento | Precio | Importe |
|---|---|---|---|---|---|
| U01FY205 | Hr | Oficial 1ª calefactor | 0.837 | 15 | 12.56 |
| U01FY206 | Hr | Oficial 2ª calefactor | 0.837 | 13 | 10.88 |
| 03350039 | Ud. | Depósito de expansión 300 litros 6bar 70ºC (material) | 1 | 397.456 | 397.46 |
| %CI | % | Costes Indirectos | 1.5 % | 420.90 | 6.31 |
| % | % | Medios Auxiliares | 2 % | 427.21 | 8.54 |
|  |  | Total |  |  | 435.75 |

| Medición | Uds. | Parcial |
|---|---|---|
| PLANTA BAJA |  |  |
| D4. Cuarto de Calderas | 2 | 2.000 |
| Total |  | 2 |

**COLECTOR_125** Ud. Colector horizontal desacoplamiento hidráulico de 125mm
4 Ud. × 360.33 = 1441.32
Ud. Suministro y montaje de COLECTOR horizontal de desacoplamiento hidráulico para circuitos de alimentación de mochilas de ACS de en PPR diámetro 125 mm, completo e instalado según planos y pliego de condiciones, totalmente mecanizado, incluyendo depósito estabilizador de presión estática y todas las acometidas previstas más una de reserva, todas ellas terminadas en brida ciega. Se incluirán, asimismo, las vainas para medición y toma para vaciado. Queda incluido en el suministro el aislamiento completo del colector, plancha de espuma elastomerica tipo ARMAFLEX o equivalente de espesor según normativa vigente y terminación en camisa de aluminio de 0,6 mm. de espesor. Incluso conjunto de llenado, vaciado y contador (conectado a la red de saneamiento del edificio), con su valvuleria correspondiente completa. Comprende todos los trabajos, materiales y medios auxiliares necesarios para dejar la unidad completa, incluso accesorios, totalmente instalada, probada y en perfecto estado de funcionamiento.

| Código | Ud | Descripción | Rendimiento | Precio | Importe |
|---|---|---|---|---|---|
| PPR.TB125 | Ud. | Tubería PPR diám. 125x20.8mm para formación de colector (material) | 5 | 39.452 | 197.26 |
| PPR.T125 | Ud. | T PPR diám. 125mm (material) | 4 | 23.711 | 94.84 |
| ALU 0.6 | M2 | Chapa de aluminio de 0,6mm de espesor (material) | 1 | 32.502 | 32.50 |
| U01FY205 | Hr | Oficial 1ª calefactor | 0.837 | 15 | 12.56 |
| U01FY206 | Hr | Oficial 2ª calefactor | 0.837 | 13 | 10.88 |
| %CI | % | Costes Indirectos | 1.5 % | 348.04 | 5.22 |
| % | % | Medios Auxiliares | 2 % | 353.26 | 7.07 |
|  |  | Total |  |  | 360.33 |

| Medición | Uds. | Parcial |
|---|---|---|
| PLANTA BAJA |  |  |
| D4. Cuarto de Calderas | 4 | 4.000 |
| Total |  | 4 |

**COLECTOR_160** Ud. Colector horizontal desacoplamiento hidráulico de 160mm
4 Ud. × 505.08 = 2020.32
Ud. Suministro y montaje de COLECTOR horizontal de desacoplamiento hidráulico para circuito de perforaciones y circuitos de suelo radiante/refrescante en PPR diámetro 160 mm, completo e instalado según planos y pliego de condiciones, totalmente mecanizado, incluyendo depósito estabilizador de presión estática y todas las acometidas previstas más una de reserva, todas ellas terminadas en brida ciega. Se incluirán, asimismo, las vainas para medición y toma para vaciado. Queda incluido en el suministro el aislamiento completo del colector, plancha de espuma elastomerica tipo ARMAFLEX o equivalente de espesor según normativa vigente y terminación en camisa de aluminio de 0,6 mm. de espesor. Incluso conjunto de llenado, vaciado y contador (conectado a la red de saneamiento del edificio), con su valvuleria correspondiente completa. Comprende todos los trabajos, materiales y medios auxiliares necesarios para dejar la unidad completa, incluso accesorios, totalmente instalada, probada y en perfecto estado de funcionamiento.

| Código | Ud | Descripción | Rendimiento | Precio | Importe |
|---|---|---|---|---|---|
| PPR.TB160 | Ud. | Tubería PPR diám. 160x26.6mm para formación de colector (material) | 5 | 55.352 | 276.76 |
| PPR.T160 | Ud. | T PPR diám. 160mm (material) | 4 | 38.791 | 155.16 |
| ALU 0.6 | M2 | Chapa de aluminio de 0,6mm de espesor | 1 | 32.502 | 32.50 |
| U01FY205 | Hr | Oficial 1ª calefactor | 0.837 | 15 | 12.56 |
| U01FY206 | Hr | Oficial 2ª calefactor | 0.837 | 13 | 10.88 |
| %CI | % | Costes Indirectos | 1.5 % | 487.86 | 7.32 |
| % | % | Medios Auxiliares | 2 % | 495.18 | 9.90 |
|  |  | Total |  |  | 505.08 |

| Medición | Uds. | Parcial |
|---|---|---|
| PLANTA BAJA |  |  |
| D4. Cuarto de Calderas | 4 | 4.000 |
| Total |  | 4 |

**ETIQUETADO** Ud. Indentificación y etiquetado de circuitos en sala de calderas
1 Ud. × 221.38 = 221.38
Identificacion de equipos y circuitos mediante etiquetas adecuadas e identificacion de tuberias y sentido del flujo de agua mediante bandas de colores en las redes de todo el edificio, incluyendo el acabado final con pintura de equipos, conductos y tuberias. Comprende todos los trabajos, materiales y medios auxiliares necesarios para dejar la unidad completa, totalmente terminada y en perfecto estado de uso.

| Código | Ud | Descripción | Rendimiento | Precio | Importe |
|---|---|---|---|---|---|
| U01FY205 | Hr | Oficial 1ª calefactor | 1.255 | 15 | 18.83 |
| U01FY206 | Hr | Oficial 2ª calefactor | 1.255 | 13 | 16.32 |
| ETIQUETAS | Ud. | Etiqueta para sala de calderas adhesiva (material) | 14 | 12.763 | 178.68 |
| %CI | % | Costes Indirectos | 1.5 % | 213.83 | 3.21 |
| % | % | Medios Auxiliares | 2 % | 217.04 | 4.34 |
|  |  | Total |  |  | 221.38 |

| Medición | Uds. | Parcial |
|---|---|---|
| PLANTA BAJA |  |  |
| D4. Cuarto de Calderas | 1 | 1.000 |
| Total |  | 1 |

**INST._SALA** Ud. Instalación Sala Técnica
1 Ud. × 12230.52 = 12230.52
Colocación de tubería de polipropileno PPR FASER o equivalente, valvulería, filtros, manómetros, termómetros, válvulas motorizadas de 2 y 3 vías, válvulas de seguridad, contadores de energía térmica, purgadores y aislamiento completo de valvuleria y tuberias a base de plancha de espuma elastomerica marca ARMAFLEX o equivalente de espesor segun RITE, con terminacion en chapa de aluminio de 0.6 mm de espesor. Todo según esquema de principio. Comprende todos los trabajos, materiales y medios auxiliares necesarios para dejar la unidad completa, totalmente instalada, probada y en perfecto estado de funcionamiento.

| Código | Ud | Descripción | Rendimiento | Precio | Importe |
|---|---|---|---|---|---|
| PPR.TB160 | Ud. | Tubería PPR diám. 160x26.6mm para formación de colector | 50 | 55.352 | 2767.60 |
| PPR.T160 | Ud. | T PPR diám. 160mm | 15 | 38.791 | 581.87 |
| 3020 04 | Ud. | Válvulas de bola | 20 | 3.831 | 76.62 |
| 3021 07 | Ud. | Válvula de corte de 1 1/4 | 15 | 36.583 | 548.75 |
| 3887 07 | Ud. | Válvula de retención 1 1/4 | 18 | 44.78 | 806.04 |
| 3190 07 | Ud. | Válvula de seguridad | 15 | 51.186 | 767.79 |
| 3825 002 | Ud. | Manómetro | 20 | 8.69 | 173.80 |
| PPR.TB125 | Ud. | Tubería PPR diám. 125x20.8mm para formación de colector | 60 | 39.452 | 2367.12 |
| CONT | Ud. | Contador de energía térmica (material; 29/08/2019) | 3 | 225 | 675.00 |
| PPR.T125 | Ud. | T PPR diám. 125mm | 18 | 23.711 | 426.80 |
| ALU 0.6 | M2 | Chapa de aluminio de 0,6mm de espesor | 60 | 32.502 | 1950.12 |
| U01FY205 | Hr | Oficial 1ª calefactor | 24 | 15 | 360.00 |
| U01FY206 | Hr | Oficial 2ª calefactor | 24 | 13 | 312.00 |
| %CI | % | Costes Indirectos | 1.5 % | 11813.51 | 177.20 |
| % | % | Medios Auxiliares | 2 % | 11990.71 | 239.81 |
|  |  | Total |  |  | 12230.52 |

| Medición | Uds. | Parcial |
|---|---|---|
| PLANTA BAJA |  |  |
| D4. Cuarto de Calderas | 1 | 1.000 |
| Total |  | 1 |

**VAL_3VIAS** Ud. Válvula de tres vías
3 Ud. × 1969.58 = 5908.74
Ud. Suministro e Instalacion de Valvulas Tres Vias en diametro 100 mm con un KVS de V1, V5; V6 modulante 0 - 10 V para control de carga de depositos de Calefaccion, ACS y Refrigeracion en DN según calculos y caracteristicas según espeficaciones definidas en el esquema del sistema, el KVS de las valvulas debera ser el correspondiente a generar maximo una perdida de carga de 1,5 mcda.

| Código | Ud | Descripción | Rendimiento | Precio | Importe |
|---|---|---|---|---|---|
| CO 10 462 | Ud. | Válvula de 3 vías 110mm con un KVS (material) | 1 | 1277.453 | 1277.45 |
| CO 10 468 | Ud. | Motor para válvula (material) | 1 | 589.271 | 589.27 |
| U01FY205 | Hr | Oficial 1ª calefactor | 1.274 | 15 | 19.11 |
| U01FY206 | Hr | Oficial 2ª calefactor | 1.276 | 13 | 16.59 |
| %CI | % | Costes Indirectos | 1.5 % | 1902.42 | 28.54 |
| % | % | Medios Auxiliares | 2 % | 1930.96 | 38.62 |
|  |  | Total |  |  | 1969.58 |

| Medición | Uds. | Parcial |
|---|---|---|
| PLANTA BAJA |  |  |
| D4. Cuarto de Calderas | 3 | 3.000 |
| Total |  | 3 |

**VAL_2VIAS** Ud. Válvula de dos vías
2 Ud. × 1239.66 = 2479.32
Suministro e Instalacion de Valvulas Dos Vias V2.1 y V2.2 de control dede entrega de enegia e intercambio a pozos, diametro 110 mm y DN según calculos y caracteristicas según espeficaciones definidas en el esquema del sistema, el KVS de las valvulas debera ser el correspondiente a generar maximo una perdida de carga de 1,5 mcda.

| Código | Ud | Descripción | Rendimiento | Precio | Importe |
|---|---|---|---|---|---|
| CO 10 468 | Ud. | Motor para válvula | 1 | 589.271 | 589.27 |
| CO 10 457 | Ud. | Válvula de 2 vías 110mm con un KVS (material) | 1 | 572.142 | 572.14 |
| U01FY205 | Hr | Oficial 1ª calefactor | 1.284 | 15 | 19.26 |
| U01FY206 | Hr | Oficial 2ª calefactor | 1.286 | 13 | 16.72 |
| %CI | % | Costes Indirectos | 1.5 % | 1197.39 | 17.96 |
| % | % | Medios Auxiliares | 2 % | 1215.35 | 24.31 |
|  |  | Total |  |  | 1239.66 |

| Medición | Uds. | Parcial |
|---|---|---|
| PLANTA BAJA |  |  |
| D4. Cuarto de Calderas | 2 | 2.000 |
| Total |  | 2 |

**VPM4045W** Ud. Cascada 4 módulos Vaillant + módulo BUS VR38
2 Ud. × 5949.83 = 11899.66
Ud. Suministro e instalación de cascada de 4 módulos para la producción de ACS marca Vaillant, modelo VPM40/45W o modelo equivalente con un caudal de hasta 40 l/min con bomba de calor, para cubrir la demanda del edificio de 160 l/min, consola de pared para montaje mural, 4 válvulas de cascada. Sistema plug in. Sensores Integrados. Intercambiador de placas integrado .Instalación sobre el acumulador o sobre la pared. Incluye módulo de alimentación del BUS VR38 marca Vaillant o modelo equivalente válido para configurar cascadas automáticas de módulos VPM / W. Totalmente instalado, conexionado y funcionando. Totalmente instalado, conexionado y funcionando.

| Código | Ud | Descripción | Rendimiento | Precio | Importe |
|---|---|---|---|---|---|
| VAI0010016615 | Ud. | CVascada 4 módulos de ACS AguaFLOW Vaillant (material) | 1 | 5634.565 | 5634.57 |
| VAI0020139836 | Ud. | Módulo de alimentación del eBUS VR38 (material) | 1 | 41.317 | 41.32 |
| U01FY205 | Hr | Oficial 1ª calefactor | 2.537 | 15 | 38.06 |
| U01FY206 | Hr | Oficial 2ª calefactor | 2.54 | 13 | 33.02 |
| %CI | % | Costes Indirectos | 1.5 % | 5746.97 | 86.20 |
| % | % | Medios Auxiliares | 2 % | 5833.17 | 116.66 |
|  |  | Total |  |  | 5949.83 |

| Medición | Uds. | Parcial |
|---|---|---|
| PLANTA BAJA |  |  |
| D4. Cuarto de Calderas | 2 | 2.000 |
| Total |  | 2 |

**BOMBA_TWIN** UId. Bomba gemela de perforaciones DL-E 80/160-11/2 WILO
1 UId. × 3303.14 = 3303.14
Ud. Suministro e instalación de bomba gemela marca WILO modelo DL-E 80/160-11/2 o modelo equivalente para perforaciones compuesto por dos motobombas, construcción in-line, seleccionada con las siguientes características:
- Caudal: 60 m3/h
- Altura manométrica: 26 m.c.a.
Incluso parte proporcional de cuadro eléctrico de mando y protección, cableado y conexionado, manguitos elásticos antivibratorios, elementos de unión, p/p de colectores, valvulería, válvulas de corte, retención y filtro, y demás accesorios. Comprende todos los trabajos, materiales y medios auxiliares necesarios para dejar la unidad completa, totalmente instalada, probada y en perfecto estado de funcionamiento.

| Código | Ud | Descripción | Rendimiento | Precio | Importe |
|---|---|---|---|---|---|
| DL-E 80-160 | Ud. | Bomba DL-E 80/160-11/2 WILO (material) | 1 | 3155.359 | 3155.36 |
| U01FY205 | Hr | Oficial 1ª calefactor | 1.255 | 15 | 18.83 |
| U01FY206 | Hr | Oficial 2ª calefactor | 1.255 | 13 | 16.32 |
| %CI | % | Costes Indirectos | 1.5 % | 3190.51 | 47.86 |
| % | % | Medios Auxiliares | 2 % | 3238.37 | 64.77 |
|  |  | Total |  |  | 3303.14 |

| Medición | Uds. | Parcial |
|---|---|---|
| PLANTA BAJA |  |  |
| D4. Cuarto de Calderas | 1 | 1.000 |
| Total |  | 1 |

**IP-E 32-135** Ud. Bomba de circulación IP-E 32/135-1,5/2 PN10
1 Ud. × 1631.6 = 1631.60
Ud. Suministro e instalación de bomba centrífuga de rotor seco en construcción Inline modelo IP-E 32/135-1,5/2 PN10 de la marca WILO o modelo equivalente, para circuito de calefacción SR 1, para montaje en tubería o instalación de cimientos, con convertidor de frecuencia integrado para la regulación electrónica de, por ejemplo, la presión diferencial constante o variable (Äp-c/Äp-v). Motor trifásico con convertidor de frecuencia, incluidos sopòrtes para fijación módulos y sistemas de regulación. Totalmente montada, instalada y conexionada.

| Código | Ud | Descripción | Rendimiento | Precio | Importe |
|---|---|---|---|---|---|
| 2158814 | Ud. | Bomba de circulación IP-E 32/135-1,5/2 PN10 (material) | 1 | 1540.82 | 1540.82 |
| U01FY205 | Hr | Oficial 1ª calefactor | 1.255 | 15 | 18.83 |
| U01FY206 | Hr | Oficial 2ª calefactor | 1.255 | 13 | 16.32 |
| %CI | % | Costes Indirectos | 1.5 % | 1575.97 | 23.64 |
| % | % | Medios Auxiliares | 2 % | 1599.61 | 31.99 |
|  |  | Total |  |  | 1631.6 |

| Medición | Uds. | Parcial |
|---|---|---|
| PLANTA BAJA |  |  |
| D4. Cuarto de Calderas | 1 | 1.000 |
| Total |  | 1 |

**IP-E 40-160** Ud. Bomba de circulación IP-E 40/160-4/2 PN10
2 Ud. × 2481.5 = 4963.00
Ud. Suministro e instalación de bomba centrífuga de rotor seco en construcción Inline modelo IP-E 40/160-4/2 PN10 de la marca WILO o modelo equivalente, para circuitos de calefacción SR 2 y SR4, para montaje en tubería o instalación de cimientos, con convertidor de frecuencia integrado para la regulación electrónica de, por ejemplo, la presión diferencial constante o variable (Äp-c/Äp-v). Motor trifásico con convertidor de frecuencia, incluidos sopòrtes para fijación módulos y sistemas de regulación. Totalmente montada, instalada y conexionada.

| Código | Ud | Descripción | Rendimiento | Precio | Importe |
|---|---|---|---|---|---|
| 2158819 | Ud. | Bomba WILO IP-E 40/160-4/2 PN10 (material) | 1 | 2361.735 | 2361.74 |
| U01FY205 | Hr | Oficial 1ª calefactor | 1.255 | 15 | 18.83 |
| U01FY206 | Hr | Oficial 2ª calefactor | 1.255 | 13 | 16.32 |
| %CI | % | Costes Indirectos | 1.5 % | 2396.89 | 35.95 |
| % | % | Medios Auxiliares | 2 % | 2432.84 | 48.66 |
|  |  | Total |  |  | 2481.5 |

| Medición | Uds. | Parcial |
|---|---|---|
| PLANTA BAJA |  |  |
| D4. Cuarto de Calderas | 2 | 2.000 |
| Total |  | 2 |

**IP-E 40-150** Ud. Bomba de circulación IP-E 40/150-3/2 PN10
1 Ud. × 2266.99 = 2266.99
Ud. Suministro e instalación de bomba centrífuga de rotor seco en construcción Inline modelo IP-E 40/150-3/2 PN10 de la marca WILO o modelo equivalente, para circuito de calefacción SR 3, para montaje en tubería o instalación de cimientos, con convertidor de frecuencia integrado para la regulación electrónica de, por ejemplo, la presión diferencial constante o variable (Äp-c/Äp-v). Motor trifásico con convertidor de frecuencia, incluidos sopòrtes para fijación módulos y sistemas de regulación. Totalmente montada, instalada y conexionada.

| Código | Ud | Descripción | Rendimiento | Precio | Importe |
|---|---|---|---|---|---|
| 2158818 | Ud. | Bomba WILO IP-E 40/160-4/2 PN10 (material) | 1 | 2154.539 | 2154.54 |
| U01FY205 | Hr | Oficial 1ª calefactor | 1.255 | 15 | 18.83 |
| U01FY206 | Hr | Oficial 2ª calefactor | 1.255 | 13 | 16.32 |
| %CI | % | Costes Indirectos | 1.5 % | 2189.69 | 32.85 |
| % | % | Medios Auxiliares | 2 % | 2222.54 | 44.45 |
|  |  | Total |  |  | 2266.99 |

| Medición | Uds. | Parcial |
|---|---|---|
| PLANTA BAJA |  |  |
| D4. Cuarto de Calderas | 1 | 1.000 |
| Total |  | 1 |

#### SUELO_RADIANT Suelo Radiante (08/02/2008)
Importe: 54610.72

**SR_SD** m2 Instalación de suelo radiante planta baja
2040.65 m2 × 20.64 = 42119.02
m2 Instalación de SUELO RADIANTE compuesto por:
- Tubería multicapa de PE-RT(II)/EVOH/PE-RT (III) básico con barrera 17 mm x 200m, "SAUNIER DUVAL" o equivalente, unión con anillo de retención, suministrada en rollos de 200 m., para instalaciones de suelo radiante y refrescante.
- Panel aislante termoconformado con tetones, especialmente indicado para renovación de edificios, paso mútiplos de 50 mm, resistencia térmica equivalente 1,25 K/Wm2, de 1400 x 800 mm, 37 mm. de espesor base y 59 mm. de altura, de poliestireno expandido, para aislamiento y sujeción de las tuberías en suelo radiante.
- Banda de espuma de polietileno con babero plástico, de 180 mm de anchura y 7 mm de espesor, para colocar como zócalo perimetral en el contorno del aislamiento del suelo radiante "SAUNIER DUVAL" o modelo equivalente.
- Lámina plástica que se coloca sobre el forjado e impide la transmisión del vapor. Su uso se recomienda en aquellas instalaciones ubicadas directamente sobre el nivel del suelo o con posibilidad de condensaciones. ( 20,63 ud. Film antivapor 2x100 m.)
- Clips.
- Aditivo superplastificante para mortero empleado en suelo radiante SAUNIER DUVAL o equivalente.
- Curva plástico SRR 17 mm.
Totalmente montado, instalado, conexionado y probado.

| Código | Ud | Descripción | Rendimiento | Precio | Importe |
|---|---|---|---|---|---|
| SD0020254298 | ml | Tubería multicapa de PE-RT(II)EVOH/PE-RT (III) (material) | 7.09 | 0.468 | 3.32 |
| SD0020275334 | m2 | Panel termoconformado paso 50mm, 37mm espesor y 59mm de altura (material) | 1 | 8.456 | 8.46 |
| 49PL507 | m | Banda de espuma de polietileno de 180mm de anchura y 7mm de espe (material) | 1.1 | 0.384 | 0.42 |
| 49EC100 | m2 | Lámina plástica para forjado Film anti-vapor (material) | 1 | 0.301 | 0.30 |
| P-ACC_SR | Ud. | p/p accesorios fijación, curvas, aditivos superplastificante (material) | 1 | 0.444 | 0.44 |
| U01FY205 | Hr | Oficial 1ª calefactor | 0.25 | 15 | 3.75 |
| U01FY206 | Hr | Oficial 2ª calefactor | 0.25 | 13 | 3.25 |
| %CI | % | Costes Indirectos | 1.5 % | 19.94 | 0.30 |
| % | % | Medios Auxiliares | 2 % | 20.24 | 0.40 |
|  |  | Total |  |  | 20.64 |

| Medición | Uds. | Parcial |
|---|---|---|
| PLANTA BAJA |  |  |
| Dirección | 15.1 | 15.100 |
| Jefe de estudios | 13 | 13.000 |
| Secretariado | 13 | 13.000 |
| Orientación | 18 | 18.000 |
| Aseo profesores | 5.3 | 5.300 |
| Aseo profesores | 5.3 | 5.300 |
| Secretaría | 29.7 | 29.700 |
| Sala profesores | 47.8 | 47.800 |
| Conserjería | 16.7 | 16.700 |
| Sala de visitas | 14.5 | 14.500 |
| Circulaciones | 16.5 | 16.500 |
| Ampa | 21.6 | 21.600 |
| Biblioteca | 70.9 | 70.900 |
| Circulaciones | 18 | 18.000 |
| Cocina | 65.1 | 65.100 |
| Vestuario | 5.6 | 5.600 |
| Vestuario | 5.6 | 5.600 |
| Circulaciones 4 | 17.1 | 17.100 |
| Circulaciones 7 | 11.2 | 11.200 |
| Gimnasio | 100.3 | 100.300 |
| Gimnasio | 100.3 | 100.300 |
| Vestuario 1 | 16 | 16.000 |
| Vestuario 2 | 16.1 | 16.100 |
| Aseo profesores | 5 | 5.000 |
| Despacho profesores | 5.3 | 5.300 |
| Vestíbulo | 7.8 | 7.800 |
| Aula peq. Grupo 1 | 24.9 | 24.900 |
| Aula peq. Grupo 2 | 24.4 | 24.400 |
| Circulaciones | 19 | 19.000 |
| Circulaciones | 78.1 | 78.100 |
| Aseos 1 | 24.1 | 24.100 |
| Aseos 2 | 24.1 | 24.100 |
| Usos múltiples | 118.8 | 118.800 |
| Almacén recursos | 25.45 | 25.450 |
| Aula 1 ciclo 1 | 50.1 | 50.100 |
| Aula 1 ciclo 2 | 50.1 | 50.100 |
| Aula 1 ciclo 3 | 50.1 | 50.100 |
| Aula 1 ciclo 4 | 50.3 | 50.300 |
| Comedor | 121.8 | 121.800 |
| Comedor | 121.8 | 121.800 |
| Circulaciones | 101.5 | 101.500 |
| Aula infantil 1 | 50.8 | 50.800 |
| Aula infantil 2 | 50.8 | 50.800 |
| Aseo infantil 1 | 5.6 | 5.600 |
| Aseo infantil 2 | 5.6 | 5.600 |
| Usos múltiples infantil | 63.5 | 63.500 |
| Aseo profesores | 9.2 | 9.200 |
| Circulaciones | 12.5 | 12.500 |
| Aula infantil 3 | 51.3 | 51.300 |
| Aula infantil 4 | 50.6 | 50.600 |
| Aseo infantil 3 | 5.6 | 5.600 |
| Aseo infantil 4 | 5.6 | 5.600 |
| Circulaciones | 10.5 | 10.500 |
| Aula infantil 5 | 50.6 | 50.600 |
| Aula infantil 6 | 50.8 | 50.800 |
| Aseo infantil 5 | 5.6 | 5.600 |
| Aseo infantil 6 | 5.6 | 5.600 |
| Circulaciones | 61.1 | 61.100 |
| Total |  | 2040.65 |

**SR_SD_1** m2 Instalación de suelo radiante planta primera
700.6 m2 × 17.83 = 12491.70
m2 Instalación de SUELO RADIANTE compuesto por:
- Tubería multicapa de PE-RT(II)/EVOH/PE-RT (III) básico con barrera 17 mm x 200m, "SAUNIER DUVAL" o equivalente, unión con anillo de retención, suministrada en rollos de 200 m., para instalaciones de suelo radiante y refrescante.
- Panel aislante termoconformado con tetones, especialmente indicado para renovación de edificios, paso mútiplos de 50 mm, de 1400 x 800 mm, 20 mm. de espesor base y 42 mm. de altura, de poliestireno expandido, para aislamiento y sujeción de las tuberías en suelo radiante.
- Banda de espuma de polietileno con babero plástico, de 180 mm de anchura y 7 mm de espesor, para colocar como zócalo perimetral en el contorno del aislamiento del suelo radiante "SAUNIER DUVAL" o modelo equivalente.
- Clips.
- Aditivo superplastificante para mortero empleado en suelo radiante SAUNIER DUVAL o equivalente.
- Curva plástico SRR 17 mm.
Totalmente montado, instalado, conexionado y probado.

| Código | Ud | Descripción | Rendimiento | Precio | Importe |
|---|---|---|---|---|---|
| SD0020254298 | ml | Tubería multicapa de PE-RT(II)EVOH/PE-RT (III) | 7.09 | 0.468 | 3.32 |
| SD00220254303 | m2 | Panel termoconformado paso 50mm, 20mm espesor y 42mm de altura (material) | 1 | 7.628 | 7.63 |
| 49PL507 | m | Banda de espuma de polietileno de 180mm de anchura y 7mm de espe | 1.1 | 0.384 | 0.42 |
| P-ACC_SR | Ud. | p/p accesorios fijación, curvas, aditivos superplastificante | 1 | 0.444 | 0.44 |
| U01FY205 | Hr | Oficial 1ª calefactor | 0.193 | 15 | 2.90 |
| U01FY206 | Hr | Oficial 2ª calefactor | 0.193 | 13 | 2.51 |
| %CI | % | Costes Indirectos | 1.5 % | 17.22 | 0.26 |
| % | % | Medios Auxiliares | 2 % | 17.48 | 0.35 |
|  |  | Total |  |  | 17.83 |

| Medición | Uds. | Parcial |
|---|---|---|
| PLANTA PRIMERA |  |  |
| Aula 2 ciclo 1 | 51 | 51.000 |
| Aula 2 ciclo 2 | 50.1 | 50.100 |
| Aula 2 ciclo 3 | 51.5 | 51.500 |
| Aula 2 ciclo 4 | 50.1 | 50.100 |
| Aula 3 ciclo 1 | 50.1 | 50.100 |
| Aula 3 ciclo 2 | 51 | 51.000 |
| Aula 3 ciclo 3 | 55.5 | 55.500 |
| Aula 3 ciclo 4 | 51.6 | 51.600 |
| Circulaciones | 15 | 15.000 |
| Aula informática | 50.1 | 50.100 |
| Aula peq. Grupo 3 | 24.4 | 24.400 |
| Aula peq. Grupo 4 | 24.4 | 24.400 |
| Aula idiomas | 50.1 | 50.100 |
| Aseos 3 | 24.1 | 24.100 |
| Circulaciones | 14 | 14.000 |
| Aula música | 50.5 | 50.500 |
| Aseos 4 | 24.1 | 24.100 |
| Circulaciones | 13 | 13.000 |
| Total |  | 700.6 |

#### COLECTORES Colectores y complementos (08/02/2008)
Importe: 24339.61

**COL_5CIR** Ud. Colector plástico para 5 circuitos de Suelo Radiante
1 Ud. × 478.7 = 478.70
Ud. Colector para 5 CIRCUITOS de Suelo Radiante formado por:
- COLECTOR PLÁSTICO para 5 circuitos de 1' de diámetro, compuesto de colector de ida con accionamiento manual termostatizable, colector de retorno con reguladores de caudal, purgadores, llave de vaciado, llaves de corte de esfera, termómetros de cristal líquido, soportes y detentores termostatizables, para suelo radiante SAUNIER DUVA o equivalente.
- 10 unidades de conexión eurocono a tubo de 17x2 mm (3/4 ").
- Caja metálica L =700 mm, empotrable con soporte, tapa y cerradura.
- 2ud. Purgador automático.
- 5ud. Actuador térmico de 230V con adaptador.
- 1ud. Centralita de regulación con control vía cable para suelo radiante refrigerante, para regulación de hasta 8 zonas con salidas a 230 v. y control de bomba auxiliar, cableado.
Totalmente montado, instalado, conexionado y probado.

| Código | Ud | Descripción | Rendimiento | Precio | Importe |
|---|---|---|---|---|---|
| 0020254309 | Ud. | Colector de plástico para 5 circuitos SR Saunier Duval (material) | 1 | 130.609 | 130.61 |
| 0020254325 | Ud. | Purgador automático (2ud.) (material) | 1 | 11.977 | 11.98 |
| 0020254318 | Ud. | Caja metálica L=700mm (material) | 1 | 76.085 | 76.09 |
| 0020254322 | Ud. | Conexión eurocono a tubo de 17x2mm (3/4") (material) | 10 | 1.414 | 14.14 |
| 0020254574 | Ud. | Actuador térmico 230V con adaptador (material) | 5 | 16.519 | 82.60 |
| 0020148124 | Ud. | Centralita de regulación con control para reg. de hasta 8 zonas (material) | 1 | 118.95 | 118.95 |
| U01FY205 | Hr | Oficial 1ª calefactor | 1 | 15 | 15.00 |
| U01FY206 | Hr | Oficial 2ª calefactor | 1 | 13 | 13.00 |
| %CI | % | Costes Indirectos | 1.5 % | 462.37 | 6.94 |
| % | % | Medios Auxiliares | 2 % | 469.31 | 9.39 |
|  |  | Total |  |  | 478.7 |

| Medición | Uds. | Parcial |
|---|---|---|
| PLANTA BAJA |  |  |
| B9. Biblioteca | 1 | 1.000 |
| Total |  | 1 |

**COL_7CIR** Ud. Colector plástico para 7 circuitos de Suelo Radiante
2 Ud. × 544.33 = 1088.66
Ud. Colector para 7 CIRCUITOS de Suelo Radiante formado por:
- COLECTOR PLÁSTICO para 7 circuitos de 1' de diámetro, compuesto de colector de ida con accionamiento manual termostatizable, colector de retorno con reguladores de caudal, purgadores, llave de vaciado, llaves de corte de esfera, termómetros de cristal líquido, soportes y detentores termostatizables, para suelo radiante SAUNIER DUVA o equivalente.
- 14 unidades de conexión eurocono a tubo de 17x2 mm (3/4 ").
- Caja metálica L =700 mm, empotrable con soporte, tapa y cerradura.
- 2ud. Purgador automático.
- 7ud. Actuador térmico de 230V con adaptador.
- 1ud. Centralita de regulación con control vía cable para suelo radiante refrigerante, para regulación de hasta 8 zonas con salidas a 230 v. y control de bomba auxiliar, cableado.
Totalmente montado, instalado, conexionado y probado.

| Código | Ud | Descripción | Rendimiento | Precio | Importe |
|---|---|---|---|---|---|
| 0020254311 | Ud. | Colector de plástico para 7 circuitos SR Saunier Duval (material) | 1 | 155.315 | 155.32 |
| 0020254325 | Ud. | Purgador automático (2ud.) | 1 | 11.977 | 11.98 |
| 0020254318 | Ud. | Caja metálica L=700mm | 1 | 76.085 | 76.09 |
| 0020254322 | Ud. | Conexión eurocono a tubo de 17x2mm (3/4") | 14 | 1.414 | 19.80 |
| 0020254574 | Ud. | Actuador térmico 230V con adaptador | 7 | 16.519 | 115.63 |
| 0020148124 | Ud. | Centralita de regulación con control para reg. de hasta 8 zonas | 1 | 118.95 | 118.95 |
| U01FY205 | Hr | Oficial 1ª calefactor | 1 | 15 | 15.00 |
| U01FY206 | Hr | Oficial 2ª calefactor | 1 | 13 | 13.00 |
| %CI | % | Costes Indirectos | 1.5 % | 525.77 | 7.89 |
| % | % | Medios Auxiliares | 2 % | 533.66 | 10.67 |
|  |  | Total |  |  | 544.33 |

| Medición | Uds. | Parcial |
|---|---|---|
| PLANTA BAJA |  |  |
| C5. Sala de visitas | 1 | 1.000 |
| PLANTA PRIMERA |  |  |
| F1.6. Circulaciones 6 | 1 | 1.000 |
| Total |  | 2 |

**COL_8CIR** Ud. Colector plástico para 8 circuitos de Suelo Radiante
3 Ud. × 579.87 = 1739.61
Ud. Colector para 8 CIRCUITOS de Suelo Radiante formado por:
- COLECTOR PLÁSTICO para 8 circuitos de 1' de diámetro, compuesto de colector de ida con accionamiento manual termostatizable, colector de retorno con reguladores de caudal, purgadores, llave de vaciado, llaves de corte de esfera, termómetros de cristal líquido, soportes y detentores termostatizables, para suelo radiante SAUNIER DUVA o equivalente.
- 16 unidades de conexión eurocono a tubo de 17x2 mm (3/4 ").
- Caja metálica L =700 mm, empotrable con soporte, tapa y cerradura.
- 2ud. Purgador automático.
- 8ud. Actuador térmico de 230V con adaptador.
- 1ud. Centralita de regulación con control vía cable para suelo radiante refrigerante, para regulación de hasta 8 zonas con salidas a 230 v. y control de bomba auxiliar, cableado.
Totalmente montado, instalado, conexionado y probado.

| Código | Ud | Descripción | Rendimiento | Precio | Importe |
|---|---|---|---|---|---|
| 0020254312 | Ud. | Colector de plástico para 8 circuitos SR Saunier Duval (material) | 1 | 170.312 | 170.31 |
| 0020254325 | Ud. | Purgador automático (2ud.) | 1 | 11.977 | 11.98 |
| 0020254318 | Ud. | Caja metálica L=700mm | 1 | 76.085 | 76.09 |
| 0020254322 | Ud. | Conexión eurocono a tubo de 17x2mm (3/4") | 16 | 1.414 | 22.62 |
| 0020254574 | Ud. | Actuador térmico 230V con adaptador | 8 | 16.519 | 132.15 |
| 0020148124 | Ud. | Centralita de regulación con control para reg. de hasta 8 zonas | 1 | 118.95 | 118.95 |
| U01FY205 | Hr | Oficial 1ª calefactor | 1 | 15 | 15.00 |
| U01FY206 | Hr | Oficial 2ª calefactor | 1 | 13 | 13.00 |
| %CI | % | Costes Indirectos | 1.5 % | 560.10 | 8.40 |
| % | % | Medios Auxiliares | 2 % | 568.50 | 11.37 |
|  |  | Total |  |  | 579.87 |

| Medición | Uds. | Parcial |
|---|---|---|
| PLANTA BAJA |  |  |
| B1.1. Aula 1º ciclo 1 | 1 | 1.000 |
| B1.3. Aula 1º ciclo 3 | 1 | 1.000 |
| A2. Aula usos múltiples infantil | 1 | 1.000 |
| Total |  | 3 |

**COL_9CIR** Ud. Colector plástico para 9 circuitos de Suelo Radiante
1 Ud. × 621.47 = 621.47
Ud. Colector para 9 CIRCUITOS de Suelo Radiante formado por:
- COLECTOR PLÁSTICO para 9 circuitos de 1' de diámetro, compuesto de colector de ida con accionamiento manual termostatizable, colector de retorno con reguladores de caudal, purgadores, llave de vaciado, llaves de corte de esfera, termómetros de cristal líquido, soportes y detentores termostatizables, para suelo radiante SAUNIER DUVA o equivalente.
- 18 unidades de conexión eurocono a tubo de 17x2 mm (3/4 ").
- Caja metálica L =850 mm, empotrable con soporte, tapa y cerradura.
- 2ud. Purgador automático.
- 9ud. Actuador térmico de 230V con adaptador.
- 1ud. Centralita de regulación con control vía cable para suelo radiante refrigerante, para regulación de hasta 8 zonas con salidas a 230 v. y control de bomba auxiliar, cableado.
Totalmente montado, instalado, conexionado y probado.

| Código | Ud | Descripción | Rendimiento | Precio | Importe |
|---|---|---|---|---|---|
| 0020254313 | Ud. | Colector de plástico para 9 circuitos SR Saunier Duval (material) | 1 | 180.465 | 180.47 |
| 0020254325 | Ud. | Purgador automático (2ud.) | 1 | 11.977 | 11.98 |
| 0020254319 | Ud. | Caja metálica L=850mm (material) | 1 | 83.956 | 83.96 |
| 0020254322 | Ud. | Conexión eurocono a tubo de 17x2mm (3/4") | 18 | 1.414 | 25.45 |
| 0020254574 | Ud. | Actuador térmico 230V con adaptador | 9 | 16.519 | 148.67 |
| 0020148124 | Ud. | Centralita de regulación con control para reg. de hasta 8 zonas | 1 | 118.95 | 118.95 |
| U01FY205 | Hr | Oficial 1ª calefactor | 1.1 | 15 | 16.50 |
| U01FY206 | Hr | Oficial 2ª calefactor | 1.1 | 13 | 14.30 |
| %CI | % | Costes Indirectos | 1.5 % | 600.28 | 9.00 |
| % | % | Medios Auxiliares | 2 % | 609.28 | 12.19 |
|  |  | Total |  |  | 621.47 |

| Medición | Uds. | Parcial |
|---|---|---|
| PLANTA PRIMERA |  |  |
| B2.2. Aula 2º ciclo 2 | 1 | 1.000 |
| Total |  | 1 |

**COL_10CIR** Ud. Colector plástico para 10 circuitos de Suelo Radiante
5 Ud. × 662.06 = 3310.30
Ud. Colector para 10 CIRCUITOS de Suelo Radiante formado por:
- COLECTOR PLÁSTICO para 10 circuitos de 1' de diámetro, compuesto de colector de ida con accionamiento manual termostatizable, colector de retorno con reguladores de caudal, purgadores, llave de vaciado, llaves de corte de esfera, termómetros de cristal líquido, soportes y detentores termostatizables, para suelo radiante SAUNIER DUVA o equivalente.
- 20 unidades de conexión eurocono a tubo de 17x2 mm (3/4 ").
- Caja metálica L =850 mm, empotrable con soporte, tapa y cerradura.
- 2ud. Purgador automático.
- 10ud. Actuador térmico de 230V con adaptador.
- 1ud. Centralita de regulación con control vía cable para suelo radiante refrigerante, para regulación de hasta 8 zonas con salidas a 230 v. y control de bomba auxiliar, cableado.
Totalmente montado, instalado, conexionado y probado.

| Código | Ud | Descripción | Rendimiento | Precio | Importe |
|---|---|---|---|---|---|
| 0020254314 | Ud. | Colector de plástico para 10 circuitos SR Saunier Duval (material) | 1 | 200.329 | 200.33 |
| 0020254325 | Ud. | Purgador automático (2ud.) | 1 | 11.977 | 11.98 |
| 0020254319 | Ud. | Caja metálica L=850mm | 1 | 83.956 | 83.96 |
| 0020254322 | Ud. | Conexión eurocono a tubo de 17x2mm (3/4") | 20 | 1.414 | 28.28 |
| 0020254574 | Ud. | Actuador térmico 230V con adaptador | 10 | 16.519 | 165.19 |
| 0020148124 | Ud. | Centralita de regulación con control para reg. de hasta 8 zonas | 1 | 118.95 | 118.95 |
| U01FY205 | Hr | Oficial 1ª calefactor | 1.1 | 15 | 16.50 |
| U01FY206 | Hr | Oficial 2ª calefactor | 1.1 | 13 | 14.30 |
| %CI | % | Costes Indirectos | 1.5 % | 639.49 | 9.59 |
| % | % | Medios Auxiliares | 2 % | 649.08 | 12.98 |
|  |  | Total |  |  | 662.06 |

| Medición | Uds. | Parcial |
|---|---|---|
| PLANTA BAJA |  |  |
| C6. Secretaría | 1 | 1.000 |
| C7. Sala de profesores | 1 | 1.000 |
| PLANTA PRIMERA |  |  |
| B2.1 Aula 2º ciclo 1 | 1 | 1.000 |
| B6. Aula informática | 1 | 1.000 |
| B3.2. Aula 3º ciclo 2 | 1 | 1.000 |
| Total |  | 5 |

**COL_11CIR** Ud. Colector plástico para 11 circuitos de Suelo Radiante
8 Ud. × 697.95 = 5583.60
Ud. Colector para 11 CIRCUITOS de Suelo Radiante formado por:
- COLECTOR PLÁSTICO para 11 circuitos de 1' de diámetro, compuesto de colector de ida con accionamiento manual termostatizable, colector de retorno con reguladores de caudal, purgadores, llave de vaciado, llaves de corte de esfera, termómetros de cristal líquido, soportes y detentores termostatizables, para suelo radiante SAUNIER DUVA o equivalente.
- 22 unidades de conexión eurocono a tubo de 17x2 mm (3/4 ").
- Caja metálica L =850 mm, empotrable con soporte, tapa y cerradura.
- 2ud. Purgador automático.
- 11ud. Actuador térmico de 230V con adaptador.
- 1ud. Centralita de regulación con control vía cable para suelo radiante refrigerante, para regulación de hasta 8 zonas con salidas a 230 v. y control de bomba auxiliar, cableado.
Totalmente montado, instalado, conexionado y probado.

| Código | Ud | Descripción | Rendimiento | Precio | Importe |
|---|---|---|---|---|---|
| 0020254315 | Ud. | Colector de plástico para 11 circuitos SR Saunier Duval (material) | 1 | 215.644 | 215.64 |
| 0020254325 | Ud. | Purgador automático (2ud.) | 1 | 11.977 | 11.98 |
| 0020254319 | Ud. | Caja metálica L=850mm | 1 | 83.956 | 83.96 |
| 0020254322 | Ud. | Conexión eurocono a tubo de 17x2mm (3/4") | 22 | 1.414 | 31.11 |
| 0020254574 | Ud. | Actuador térmico 230V con adaptador | 11 | 16.519 | 181.71 |
| 0020148124 | Ud. | Centralita de regulación con control para reg. de hasta 8 zonas | 1 | 118.95 | 118.95 |
| U01FY205 | Hr | Oficial 1ª calefactor | 1.1 | 15 | 16.50 |
| U01FY206 | Hr | Oficial 2ª calefactor | 1.1 | 13 | 14.30 |
| %CI | % | Costes Indirectos | 1.5 % | 674.15 | 10.11 |
| % | % | Medios Auxiliares | 2 % | 684.26 | 13.69 |
|  |  | Total |  |  | 697.95 |

| Medición | Uds. | Parcial |
|---|---|---|
| PLANTA BAJA |  |  |
| E1. Comedor | 2 | 2.000 |
| B10. Almacén de recursos | 2 | 2.000 |
| B12.7. Vestíbulo | 1 | 1.000 |
| D9.2. Telecomunicaciones 2 | 1 | 1.000 |
| B9. Biblioteca | 1 | 1.000 |
| A1.6. Aula infantil 6 | 1 | 1.000 |
| Total |  | 8 |

**COL_12CIR** Ud. Colector plástico para 12 circuitos de Suelo Radiante
3 Ud. × 741.37 = 2224.11
Ud. Colector para 12 CIRCUITOS de Suelo Radiante formado por:
- COLECTOR PLÁSTICO para 12 circuitos de 1' de diámetro, compuesto de colector de ida con accionamiento manual termostatizable, colector de retorno con reguladores de caudal, purgadores, llave de vaciado, llaves de corte de esfera, termómetros de cristal líquido, soportes y detentores termostatizables, para suelo radiante SAUNIER DUVA o equivalente.
- 24 unidades de conexión eurocono a tubo de 17x2 mm (3/4 ").
- Caja metálica L =1000 mm, empotrable con soporte, tapa y cerradura.
- 2ud. Purgador automático.
- 12ud. Actuador térmico de 230V con adaptador.
- 1ud. Centralita de regulación con control vía cable para suelo radiante refrigerante, para regulación de hasta 8 zonas con salidas a 230 v. y control de bomba auxiliar, cableado.
Totalmente montado, instalado, conexionado y probado.

| Código | Ud | Descripción | Rendimiento | Precio | Importe |
|---|---|---|---|---|---|
| 0020254316 | Ud. | Colector de plástico para 12 circuitos SR Saunier Duval (material) | 1 | 228.758 | 228.76 |
| 0020254325 | Ud. | Purgador automático (2ud.) | 1 | 11.977 | 11.98 |
| 0020254320 | Ud. | Caja metálica L=1000mm (material) | 1 | 90.631 | 90.63 |
| 0020254322 | Ud. | Conexión eurocono a tubo de 17x2mm (3/4") | 24 | 1.414 | 33.94 |
| 0020254574 | Ud. | Actuador térmico 230V con adaptador | 12 | 16.519 | 198.23 |
| 0020148124 | Ud. | Centralita de regulación con control para reg. de hasta 8 zonas | 1 | 118.95 | 118.95 |
| U01FY205 | Hr | Oficial 1ª calefactor | 1.2 | 15 | 18.00 |
| U01FY206 | Hr | Oficial 2ª calefactor | 1.2 | 13 | 15.60 |
| %CI | % | Costes Indirectos | 1.5 % | 716.09 | 10.74 |
| % | % | Medios Auxiliares | 2 % | 726.83 | 14.54 |
|  |  | Total |  |  | 741.37 |

| Medición | Uds. | Parcial |
|---|---|---|
| PLANTA BAJA |  |  |
| A1.4 Aula infantil 4 | 1 | 1.000 |
| E1. Comedor | 1 | 1.000 |
| PLANTA PRIMERA |  |  |
| B3.3. Aula 3º ciclo 3 | 1 | 1.000 |
| Total |  | 3 |

**COL_13CIR** Ud. Colector plástico para 13 circuitos de Suelo Radiante
3 Ud. × 777.92 = 2333.76
Ud. Colector para 13 CIRCUITOS de Suelo Radiante formado por:
- COLECTOR PLÁSTICO para 12 circuitos de 1' de diámetro, compuesto de colector de ida con accionamiento manual termostatizable, colector de retorno con reguladores de caudal, purgadores, llave de vaciado, llaves de corte de esfera, termómetros de cristal líquido, soportes y detentores termostatizables, para suelo radiante SAUNIER DUVA o equivalente.
- 26 unidades de conexión eurocono a tubo de 17x2 mm (3/4 ").
- Caja metálica L =1000 mm, empotrable con soporte, tapa y cerradura.
- 2ud. Purgador automático.
- 13ud. Actuador térmico de 230V con adaptador.
- 1ud. Colector termoplástico plara ampliación 1 vía.
- 1ud. Centralita de regulación con control vía cable para suelo radiante refrigerante, para regulación de hasta 8 zonas con salidas a 230 v. y control de bomba auxiliar, cableado.
Totalmente montado, instalado, conexionado y probado.

| Código | Ud | Descripción | Rendimiento | Precio | Importe |
|---|---|---|---|---|---|
| 0020254316 | Ud. | Colector de plástico para 12 circuitos SR Saunier Duval | 1 | 228.758 | 228.76 |
| 0020254325 | Ud. | Purgador automático (2ud.) | 1 | 11.977 | 11.98 |
| 0020254320 | Ud. | Caja metálica L=1000mm | 1 | 90.631 | 90.63 |
| 0020254322 | Ud. | Conexión eurocono a tubo de 17x2mm (3/4") | 26 | 1.414 | 36.76 |
| 0020254574 | Ud. | Actuador térmico 230V con adaptador | 13 | 16.519 | 214.75 |
| 0020148124 | Ud. | Centralita de regulación con control para reg. de hasta 8 zonas | 1 | 118.95 | 118.95 |
| 0020254317 | Ud. | Colector termoplástico 1 vía para ampliaciones (material) | 1 | 19.111 | 19.11 |
| U01FY205 | Hr | Oficial 1ª calefactor | 1.088 | 15 | 16.32 |
| U01FY206 | Hr | Oficial 2ª calefactor | 1.088 | 13 | 14.14 |
| %CI | % | Costes Indirectos | 1.5 % | 751.40 | 11.27 |
| % | % | Medios Auxiliares | 2 % | 762.67 | 15.25 |
|  |  | Total |  |  | 777.92 |

| Medición | Uds. | Parcial |
|---|---|---|
| PLANTA BAJA |  |  |
| A1.2. Aula infantil 2 | 1 | 1.000 |
| B12.3. Vestuario 2 | 1 | 1.000 |
| B12.2 Vestuario 1 | 1 | 1.000 |
| Total |  | 3 |

**TERMOSTATO** Ud. Termostato T-163 para lugares públicos
52 Ud. × 66.28 = 3446.56
Ud. Termostato para lugares públicos modelo T-163 de la marca Uponor o modelo equivalente, cableado. Totalmente montado, instalado, conexionado y regulado según necesidades de cliente.

| Código | Ud | Descripción | Rendimiento | Precio | Importe |
|---|---|---|---|---|---|
| UP1086979 | Ud. | Termostato T-163 Uponor (material) | 1 | 29.115 | 29.12 |
| 1071670 | Ml. | Cable BUS Uponor Smatrix Base Bus cable (material) | 20 | 0.744 | 14.88 |
| 077500020 | ml | TUBO TUPERSA PVC NEGRO DE 750 CON GUIA 20mm | 20 | 0.301 | 6.02 |
| U01FY205 | Hr | Oficial 1ª calefactor | 0.5 | 15 | 7.50 |
| U01FY206 | Hr | Oficial 2ª calefactor | 0.5 | 13 | 6.50 |
| %CI | % | Costes Indirectos | 1.5 % | 64.02 | 0.96 |
| % | % | Medios Auxiliares | 2 % | 64.98 | 1.30 |
|  |  | Total |  |  | 66.28 |

| Medición | Uds. | Parcial |
|---|---|---|
| PLANTA BAJA |  |  |
| F1.3 Circulaciones 3 |  |  |
| F2.2 Cortavientos 2 |  |  |
| C8.3 Aseos profesores 3 |  |  |
| D1.3 Almacén 3 |  |  |
| A1.1 Aula Infantil 1 | 1 | 1.000 |
| A1.2 Aula Infantil 2 | 1 | 1.000 |
| A2 Aula de Usos Múltiples Infantil | 1 | 1.000 |
| A1.3 Aula Infantil 3 | 1 | 1.000 |
| A1.4 Aula Infantil 4 | 1 | 1.000 |
| A1.5 Aula Infantil 5 | 1 | 1.000 |
| A1.6 Aula Infantil 6 | 1 | 1.000 |
| F1.2 Circulaciones 2 | 2 | 2.000 |
| D8 CGD |  |  |
| C8.1 Aseos profesores 1 |  |  |
| C8.2 Aseos profesores 2 |  |  |
| D9.2 Telecomunicaciones |  |  |
| C1 Despacho Dirección | 1 | 1.000 |
| C2 Despacho Jefe de Estudios | 1 | 1.000 |
| C3 Despacho Secretariado | 1 | 1.000 |
| C4 Despacho Orientación | 1 | 1.000 |
| C5 Sala de Visitas | 1 | 1.000 |
| C6 Secretaría | 1 | 1.000 |
| C7 Sala de Profesores | 1 | 1.000 |
| C9 Ampa | 1 | 1.000 |
| C10 Consejería | 1 | 1.000 |
| F1.1 Circulaciones 1 | 2 | 2.000 |
| F2.1 Cortavientos 1 |  |  |
| F2.3 Cortavientos 3 |  |  |
| Bajo escalera 1 |  |  |
| Bajo escalera 2 |  |  |
| B9 Biblioteca | 1 | 1.000 |
| E1 Comedor | 1 | 1.000 |
| B8 Sala de Usos Múltiples | 1 | 1.000 |
| B10 Almacén recursos |  |  |
| B11.1 Aseos 1 |  |  |
| B11.2 Aseos 2 |  |  |
| B11.5 Aseos 5 |  |  |
| B11.6 Aseos 6 |  |  |
| B1.1 Aula 1º ciclo 1 | 1 | 1.000 |
| B1.2 Aula 1º ciclo 2 | 1 | 1.000 |
| B1.3 Aula 1º ciclo 3 | 1 | 1.000 |
| B1.4 Aula 1º ciclo 4 | 1 | 1.000 |
| B4.1 Aula P. Grupo 1 | 1 | 1.000 |
| B4.2 Aula P. Grupo 2 | 1 | 1.000 |
| B12.1 Gimnasio | 1 | 1.000 |
| B12.2 G. Vestuario 1 | 1 | 1.000 |
| B12.3 G. Vestuario 2 | 1 | 1.000 |
| B12.4 G. Almacén |  |  |
| B12.5 Despacho profesor | 1 | 1.000 |
| B12.6 Aseo profesor |  |  |
| B12.7 Vestíbulo |  |  |
| F1.4 Circulaciones 4 | 1 | 1.000 |
| F1.7 Circulaciones 7 |  |  |
| D2.1 Vestuario 1 | 1 | 1.000 |
| D2.2 Vestuario 2 | 1 | 1.000 |
| D3.1 Cuarto limpieza |  |  |
| D1.1 Almacén |  |  |
| F1.8 Vestibulo independencia |  |  |
| E3 Cuarto de basura |  |  |
| E2 Cocina | 1 | 1.000 |
| Plonge cocina |  |  |
| E4 Almacén |  |  |
| D6 Grupo contra incendios |  |  |
| D7 Grupo electrógeno |  |  |
| D4 Cuarto calderas |  |  |
| D5 Abastecimiento |  |  |
| PLANTA PRIMERA |  |  |
| F1.5 Circulaciones 5 | 1 | 1.000 |
| B11.3 Aseos 3 |  |  |
| B11.4 Aseos 4 |  |  |
| F1.6 Circulaciones 6 | 1 | 1.000 |
| D3.2 Cuarto limpieza 2 |  |  |
| D1.2 Almacén 2 |  |  |
| D9.1 Telecomunicaciones |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 | 1 | 1.000 |
| B4.4 Aula P. Grupo 4 | 1 | 1.000 |
| Escalera 1 |  |  |
| Escalera 2 |  |  |
| Total |  | 52 |

**TERMOSTATO** Ud. Termostato T-163 para lugares públicos
53 Ud. × 66.28 = 3512.84

| Medición | Uds. | Parcial |
|---|---|---|
| PLANTA BAJA |  |  |
| F1.3 Circulaciones 3 |  |  |
| F2.2 Cortavientos 2 |  |  |
| C8.3 Aseos profesores 3 |  |  |
| D1.3 Almacén 3 |  |  |
| A1.1 Aula Infantil 1 | 1 | 1.000 |
| A1.2 Aula Infantil 2 | 1 | 1.000 |
| A2 Aula de Usos Múltiples Infantil | 1 | 1.000 |
| A1.3 Aula Infantil 3 | 1 | 1.000 |
| A1.4 Aula Infantil 4 | 1 | 1.000 |
| A1.5 Aula Infantil 5 | 1 | 1.000 |
| A1.6 Aula Infantil 6 | 1 | 1.000 |
| F1.2 Circulaciones 2 | 2 | 2.000 |
| D8 CGD |  |  |
| C8.1 Aseos profesores 1 |  |  |
| C8.2 Aseos profesores 2 |  |  |
| D9.2 Telecomunicaciones |  |  |
| C1 Despacho Dirección | 1 | 1.000 |
| C2 Despacho Jefe de Estudios | 1 | 1.000 |
| C3 Despacho Secretariado | 1 | 1.000 |
| C4 Despacho Orientación | 1 | 1.000 |
| C5 Sala de Visitas | 1 | 1.000 |
| C6 Secretaría | 1 | 1.000 |
| C7 Sala de Profesores | 1 | 1.000 |
| C9 Ampa | 1 | 1.000 |
| C10 Consejería | 1 | 1.000 |
| F1.1 Circulaciones 1 | 2 | 2.000 |
| F2.1 Cortavientos 1 |  |  |
| F2.3 Cortavientos 3 |  |  |
| Bajo escalera 1 |  |  |
| Bajo escalera 2 |  |  |
| B9 Biblioteca | 1 | 1.000 |
| E1 Comedor | 1 | 1.000 |
| B8 Sala de Usos Múltiples | 1 | 1.000 |
| B10 Almacén recursos | 1 | 1.000 |
| B11.1 Aseos 1 |  |  |
| B11.2 Aseos 2 |  |  |
| B11.5 Aseos 5 |  |  |
| B11.6 Aseos 6 |  |  |
| B1.1 Aula 1º ciclo 1 | 1 | 1.000 |
| B1.2 Aula 1º ciclo 2 | 1 | 1.000 |
| B1.3 Aula 1º ciclo 3 | 1 | 1.000 |
| B1.4 Aula 1º ciclo 4 | 1 | 1.000 |
| B4.1 Aula P. Grupo 1 | 1 | 1.000 |
| B4.2 Aula P. Grupo 2 | 1 | 1.000 |
| B12.1 Gimnasio | 1 | 1.000 |
| B12.2 G. Vestuario 1 | 1 | 1.000 |
| B12.3 G. Vestuario 2 | 1 | 1.000 |
| B12.4 G. Almacén |  |  |
| B12.5 Despacho profesor | 1 | 1.000 |
| B12.6 Aseo profesor |  |  |
| B12.7 Vestíbulo |  |  |
| F1.4 Circulaciones 4 | 1 | 1.000 |
| F1.7 Circulaciones 7 |  |  |
| D2.1 Vestuario 1 | 1 | 1.000 |
| D2.2 Vestuario 2 | 1 | 1.000 |
| D3.1 Cuarto limpieza |  |  |
| D1.1 Almacén |  |  |
| F1.8 Vestibulo independencia |  |  |
| E3 Cuarto de basura |  |  |
| E2 Cocina | 1 | 1.000 |
| Plonge cocina |  |  |
| E4 Almacén |  |  |
| D6 Grupo contra incendios |  |  |
| D7 Grupo electrógeno |  |  |
| D4 Cuarto calderas |  |  |
| D5 Abastecimiento |  |  |
| PLANTA PRIMERA |  |  |
| F1.5 Circulaciones 5 | 1 | 1.000 |
| B11.3 Aseos 3 |  |  |
| B11.4 Aseos 4 |  |  |
| F1.6 Circulaciones 6 | 1 | 1.000 |
| D3.2 Cuarto limpieza 2 |  |  |
| D1.2 Almacén 2 |  |  |
| D9.1 Telecomunicaciones |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 | 1 | 1.000 |
| B4.4 Aula P. Grupo 4 | 1 | 1.000 |
| Escalera 1 |  |  |
| Escalera 2 |  |  |
| Total |  | 53 |

#### MONTANTES Montantes (08/02/2008)
Importe: 10345.01

**1009230UPN** Ml. Uponor Radi Pipe tubo en barra 20x2,0 mm
53.14 Ml. × 6.13 = 325.75
Ml. Tubería de polietileno reticulado de alta densidad, con reticulación conforme al método Engel (grado de reticulación >70%), de 20 mm de diámetro exterior y 2,0 mm de espesor de pared y cumpliendo la norma UNE EN ISO 15875, con barrera plástica externa Eval (etilvinil-alcohol) antidifusión de oxígeno, según norma EN 1264-4, para sistemas de calefacción/refrigeración por suelo radiante. Modelo Uponor Radi Pipe de alta densidad (PEX-a) o equivalente. Incluye p/p de aislamiento mediante coquilla de espuma elastomérica. Totalmente instalado según recomendaciones del fabricante y conforme a normativa vigente. Medida la longitud instalada.

| Código | Ud | Descripción | Rendimiento | Precio | Importe |
|---|---|---|---|---|---|
| 1009230 | Ml. | Uponor Radi Pipe tubo en barra 20x2.0 mm (35 m) (material) | 1 | 1.371 | 1.37 |
| COQUILLA | Ml. | Coquilla de espuma elastoméríca (material) | 1.05 | 0.401 | 0.42 |
| ACC | Ud. | P/p de accesorios, bridas, codos, conexiones y pequeño material (material) | 1 | 0.619 | 0.62 |
| U01FY205 | Hr | Oficial 1ª calefactor | 0.125 | 15 | 1.88 |
| U01FY206 | Hr | Oficial 2ª calefactor | 0.125 | 13 | 1.63 |
| %CI | % | Costes Indirectos | 1.5 % | 5.92 | 0.09 |
| % | % | Medios Auxiliares | 2 % | 6.01 | 0.12 |
|  |  | Total |  |  | 6.13 |

| Medición | Uds. | Largo | Parcial |
|---|---|---|---|
| PLANTA BAJA |  |  |  |
| Circuito 1 | 2 | 7.250 | 14.500 |
|  | 2 | 11.320 | 22.640 |
|  | 2 | 4.000 | 8.000 |
| Circuito 2 | 2 | 4.000 | 8.000 |
| Total |  |  | 53.14 |

**1062887UPN** Ml. Uponor Radi Pipe tubo en barra 25x2,3 mm
19.2 Ml. × 6.5 = 124.80
Ml. Tubería de polietileno reticulado de alta densidad, con reticulación conforme al método Engel (grado de reticulación >70%), de 25 mm de diámetro exterior y 2,3 mm de espesor de pared y cumpliendo la norma UNE EN ISO 15875, con barrera plástica externa Eval (etilvinil-alcohol) antidifusión de oxígeno, según norma EN 1264-4, para sistemas de calefacción/refrigeración por suelo radiante. Modelo Uponor Radi Pipe de alta densidad (PEX-a) o equivalente. Totalmente instalado según recomendaciones del fabricante y conforme a normativa vigente. Medida la longitud instalada.

| Código | Ud | Descripción | Rendimiento | Precio | Importe |
|---|---|---|---|---|---|
| 1062887 | Ml. | Uponor evalPEX tubo en barra 25x2,3 mm (material) | 1 | 1.731 | 1.73 |
| ACC | Ud. | P/p de accesorios, bridas, codos, conexiones y pequeño material | 1 | 0.619 | 0.62 |
| COQUILLA | Ml. | Coquilla de espuma elastoméríca | 1.05 | 0.401 | 0.42 |
| U01FY205 | Hr | Oficial 1ª calefactor | 0.125 | 15 | 1.88 |
| U01FY206 | Hr | Oficial 2ª calefactor | 0.125 | 13 | 1.63 |
| %CI | % | Costes Indirectos | 1.5 % | 6.28 | 0.09 |
| % | % | Medios Auxiliares | 2 % | 6.37 | 0.13 |
|  |  | Total |  |  | 6.5 |

| Medición | Uds. | Largo | Parcial |
|---|---|---|---|
| PLANTA BAJA |  |  |  |
| Circuito 3 | 2 | 9.600 | 19.200 |
| Total |  |  | 19.2 |

**1042620UPN** Ml. Uponor Radi Pipe tubo en barra 32x2,9 mm
360.94 Ml. × 9 = 3248.46
Ml. Tubería de polietileno reticulado de alta densidad, con reticulación conforme al método Engel (grado de reticulación >70%), de 32 mm de diámetro exterior y 2,9 mm de espesor de pared y cumpliendo la norma UNE EN ISO 15875, con barrera plástica externa Eval (etilvinil-alcohol) antidifusión de oxígeno, según norma EN 1264-4, para sistemas de calefacción/refrigeración por suelo radiante. Modelo Uponor Radi Pipe de alta densidad (PEX-a) o equivalente. Totalmente instalado según recomendaciones del fabricante y conforme a normativa vigente. Medida la longitud instalada.

| Código | Ud | Descripción | Rendimiento | Precio | Importe |
|---|---|---|---|---|---|
| 1042620 | Ml. | Uponor Radi Pipe tubo en barra 32x2,9 mm (material) | 1 | 4.14 | 4.14 |
| ACC | Ud. | P/p de accesorios, bridas, codos, conexiones y pequeño material | 1 | 0.619 | 0.62 |
| COQUILLA | Ml. | Coquilla de espuma elastoméríca | 1.05 | 0.401 | 0.42 |
| U01FY205 | Hr | Oficial 1ª calefactor | 0.125 | 15 | 1.88 |
| U01FY206 | Hr | Oficial 2ª calefactor | 0.125 | 13 | 1.63 |
| %CI | % | Costes Indirectos | 1.5 % | 8.69 | 0.13 |
| % | % | Medios Auxiliares | 2 % | 8.82 | 0.18 |
|  |  | Total |  |  | 9 |

| Medición | Uds. | Largo | Parcial |
|---|---|---|---|
| PLANTA BAJA |  |  |  |
| Circuito 1 | 2 | 9.700 | 19.400 |
|  | 4 | 7.250 | 29.000 |
|  | 2 | 6.200 | 12.400 |
| Circuito 2 | 4 | 4.000 | 16.000 |
|  | 2 | 14.200 | 28.400 |
|  | 2 | 8.000 | 16.000 |
|  | 2 | 12.000 | 24.000 |
|  | 2 | 3.400 | 6.800 |
|  | 2 | 18.800 | 37.600 |
| Circuito 3 | 2 | 4.000 | 8.000 |
|  | 4 | 4.400 | 17.600 |
|  | 2 | 3.300 | 6.600 |
|  | 2 | 7.000 | 14.000 |
|  | 2 | 12.000 | 24.000 |
| PLANTA PRIMERA |  |  |  |
| Circuito 4 | 2 | 5.000 | 10.000 |
|  | 2 | 8.400 | 16.800 |
|  | 2 | 4.230 | 8.460 |
|  | 2 | 9.000 | 18.000 |
|  | 2 | 3.550 | 7.100 |
|  | 2 | 2.720 | 5.440 |
|  | 2 | 5.670 | 11.340 |
|  | 2 | 12.000 | 24.000 |
| Total |  |  | 360.94 |

**1042621UPN** Ml. Uponor Radi Pipe tubo en barra 40x3,7 mm
62.56 Ml. × 10.58 = 661.88
Ml. Tubería de polietileno reticulado de alta densidad, con reticulación conforme al método Engel (grado de reticulación >70%), de 40 mm de diámetro exterior y 3,7 mm de espesor de pared y cumpliendo la norma UNE EN ISO 15875, con barrera plástica externa Eval (etilvinil-alcohol) antidifusión de oxígeno, según norma EN 1264-4, para sistemas de calefacción/refrigeración por suelo radiante. Modelo Uponor Radi Pipe de alta densidad (PEX-a) o equivalente. Totalmente instalado según recomendaciones del fabricante y conforme a normativa vigente. Medida la longitud instalada.

| Código | Ud | Descripción | Rendimiento | Precio | Importe |
|---|---|---|---|---|---|
| 1042621 | Ml. | Uponor Radi Pipe tubo en barra 40x3,7 mm (15 m) (material) | 1 | 5.67 | 5.67 |
| ACC | Ud. | P/p de accesorios, bridas, codos, conexiones y pequeño material | 1 | 0.619 | 0.62 |
| COQUILLA | Ml. | Coquilla de espuma elastoméríca | 1.05 | 0.401 | 0.42 |
| U01FY205 | Hr | Oficial 1ª calefactor | 0.125 | 15 | 1.88 |
| U01FY206 | Hr | Oficial 2ª calefactor | 0.125 | 13 | 1.63 |
| %CI | % | Costes Indirectos | 1.5 % | 10.22 | 0.15 |
| % | % | Medios Auxiliares | 2 % | 10.37 | 0.21 |
|  |  | Total |  |  | 10.58 |

| Medición | Uds. | Largo | Parcial |
|---|---|---|---|
| PLANTA BAJA |  |  |  |
| Circuito 1 | 2 | 1.050 | 2.100 |
|  | 2 | 5.560 | 11.120 |
| PLANTA PRIMERA |  |  |  |
| Circuito 4 | 2 | 1.550 | 3.100 |
|  | 2 | 17.900 | 35.800 |
|  | 2 | 5.220 | 10.440 |
| Total |  |  | 62.56 |

**1042616UPN** Ml. Uponor Radi Pipe tubo en barra 50x4,6 mm
179.4 Ml. × 13.27 = 2380.64
Ml. Tubería de polietileno reticulado de alta densidad, con reticulación conforme al método Engel (grado de reticulación >70%), de 50 mm de diámetro exterior y 4,6 mm de espesor de pared y cumpliendo la norma UNE EN ISO 15875, con barrera plástica externa Eval (etilvinil-alcohol) antidifusión de oxígeno, según norma EN 1264-4, para sistemas de calefacción/refrigeración por suelo radiante. Modelo Uponor Radi Pipe de alta densidad (PEX-a) o equivalente. Totalmente instalado según recomendaciones del fabricante y conforme a normativa vigente. Medida la longitud instalada.

| Código | Ud | Descripción | Rendimiento | Precio | Importe |
|---|---|---|---|---|---|
| 1042616 | Ml. | Uponor Radi Pipe tubo en barra 50x4,6 mm (material) | 1 | 8.272 | 8.27 |
| ACC | Ud. | P/p de accesorios, bridas, codos, conexiones y pequeño material | 1 | 0.619 | 0.62 |
| COQUILLA | Ml. | Coquilla de espuma elastoméríca | 1.05 | 0.401 | 0.42 |
| U01FY205 | Hr | Oficial 1ª calefactor | 0.125 | 15 | 1.88 |
| U01FY206 | Hr | Oficial 2ª calefactor | 0.125 | 13 | 1.63 |
| %CI | % | Costes Indirectos | 1.5 % | 12.82 | 0.19 |
| % | % | Medios Auxiliares | 2 % | 13.01 | 0.26 |
|  |  | Total |  |  | 13.27 |

| Medición | Uds. | Largo | Parcial |
|---|---|---|---|
| PLANTA BAJA |  |  |  |
| Circuito 1 | 2 | 10.700 | 21.400 |
| Circuito 2 | 2 | 39.000 | 78.000 |
|  | 2 | 5.900 | 11.800 |
| Circuito 3 | 2 | 16.000 | 32.000 |
|  | 2 | 12.500 | 25.000 |
|  | 2 | 5.600 | 11.200 |
| Total |  |  | 179.4 |

**1042617UPN** Ml. Uponor Radi Pipe tubo en barra 63x5,8 mm
103.38 Ml. × 18.63 = 1925.97
Ml. Tubería de polietileno reticulado de alta densidad, con reticulación conforme al método Engel (grado de reticulación >70%), de 63 mm de diámetro exterior y 5,8 mm de espesor de pared y cumpliendo la norma UNE EN ISO 15875, con barrera plástica externa Eval (etilvinil-alcohol) antidifusión de oxígeno, según norma EN 1264-4, para sistemas de calefacción/refrigeración por suelo radiante. Modelo Uponor Radi Pipe de alta densidad (PEX-a) o equivalente. Totalmente instalado según recomendaciones del fabricante y conforme a normativa vigente. Medida la longitud instalada.

| Código | Ud | Descripción | Rendimiento | Precio | Importe |
|---|---|---|---|---|---|
| 1042617 | Ml. | Uponor Radi Pipe tubo en barra 63x5,8 mm (material) | 1 | 13.44 | 13.44 |
| ACC | Ud. | P/p de accesorios, bridas, codos, conexiones y pequeño material | 1 | 0.619 | 0.62 |
| COQUILLA | Ml. | Coquilla de espuma elastoméríca | 1.05 | 0.401 | 0.42 |
| U01FY205 | Hr | Oficial 1ª calefactor | 0.125 | 15 | 1.88 |
| U01FY206 | Hr | Oficial 2ª calefactor | 0.125 | 13 | 1.63 |
| %CI | % | Costes Indirectos | 1.5 % | 17.99 | 0.27 |
| % | % | Medios Auxiliares | 2 % | 18.26 | 0.37 |
|  |  | Total |  |  | 18.63 |

| Medición | Uds. | Largo | Parcial |
|---|---|---|---|
| PLANTA BAJA |  |  |  |
| Circuito 1 | 2 | 6.500 | 13.000 |
| Circuito 3 | 2 | 1.600 | 3.200 |
|  | 2 | 3.590 | 7.180 |
| PLANTA PRIMERA |  |  |  |
| Circuito 4 | 2 | 40.000 | 80.000 |
| Total |  |  | 103.38 |

**1042624UPN** Ml. Uponor Radi Pipe tubo en barra 75x6,8 mm
65.4 Ml. × 25.65 = 1677.51
Ml. Tubería de polietileno reticulado de alta densidad, con reticulación conforme al método Engel (grado de reticulación >70%), de 75 mm de diámetro exterior y 6,8 mm de espesor de pared y cumpliendo la norma UNE EN ISO 15875, con barrera plástica externa Eval (etilvinil-alcohol) antidifusión de oxígeno, según norma EN 1264-4, para sistemas de calefacción/refrigeración por suelo radiante. Modelo Uponor Radi Pipe de alta densidad (PEX-a) o equivalente. Totalmente instalado según recomendaciones del fabricante y conforme a normativa vigente. Medida la longitud instalada.

| Código | Ud | Descripción | Rendimiento | Precio | Importe |
|---|---|---|---|---|---|
| 1042624 | Ml. | Uponor Radi Pipe tubo en barra 75x6,8 mm (material) | 1 | 20.232 | 20.23 |
| ACC | Ud. | P/p de accesorios, bridas, codos, conexiones y pequeño material | 1 | 0.619 | 0.62 |
| COQUILLA | Ml. | Coquilla de espuma elastoméríca | 1.05 | 0.401 | 0.42 |
| U01FY205 | Hr | Oficial 1ª calefactor | 0.125 | 15 | 1.88 |
| U01FY206 | Hr | Oficial 2ª calefactor | 0.125 | 13 | 1.63 |
| %CI | % | Costes Indirectos | 1.5 % | 24.78 | 0.37 |
| % | % | Medios Auxiliares | 2 % | 25.15 | 0.50 |
|  |  | Total |  |  | 25.65 |

| Medición | Uds. | Largo | Parcial |
|---|---|---|---|
| PLANTA BAJA |  |  |  |
| Circuito 3 | 2 | 32.700 | 65.400 |
| Total |  |  | 65.4 |

### IE Eléctricas
Importe: 303456.5

#### ct Centro de Transformación (10/09/2019)
Importe: 61462.63

##### cs01 Centro de Seccionamiento de compañía (09/02/1990)
Importe: 28764.33

###### LINEA MT_01 LÍNEA DE MEDIA TENSIÓN (09/02/1990)
Importe: 4901.89

**HEPRZ1 240** Ml. LDMT HEPRZ-1 12/20kV 3x(1x240)mm2 (08/02/2008)
60 Ml. × 62.69 = 3761.40
Ud. Línea de Distribución Subterránea tipo HEPRZ-1 de aluminio, de sección 3x(1x240)mm2, con aislamiento XLPE y cubierta de Poliolefina, con temperatura máxima de utilización 105º, con las características constructivas especificadas en la norma NI-56.43.01 Rev 2, instalada bajo tubo TPC de 160mm de diámetro, incluido tendido en el interior del mismo y terminales correspondientes. Incluye zanja en movimiento de tierras. Totalmente montada e instalada.

| Código | Ud | Descripción | Rendimiento | Precio | Importe |
|---|---|---|---|---|---|
| 1310120RJP | Hr | Oficial primera electricista (material; 04/09/2019) | 3.5 | 16.5 | 57.75 |
| U01FY630 | Hr | Oficial primera electricista | 0.1 | 15 | 1.50 |
| U01FY635 | Hr | Ayudante electricista | 0.1 | 13 | 1.30 |
| % | % | Medios Auxiliares | 2 % | 60.55 | 1.21 |
| %CI | % | Costes Indirectos | 1.5 % | 61.76 | 0.93 |
|  |  | Total |  |  | 62.69 |

**EMPALMES** Ud. EMPALMES ELASPEED F PRYSMIAN o similar (08/02/2008)
6 Ud. × 158.08 = 948.48
Ud. Conexionado con línea existente mediante empalmes de tipo contráctiles en frío modelo Elaspeed tipo F de la marca Prysmian o similar, para conductores subterráneos tipo HEPRZ1 12/20kV de 240mm2 de sección. Totalmente montados, instalados y conexionados según norma de compañía suministradora.

| Código | Ud | Descripción | Rendimiento | Precio | Importe |
|---|---|---|---|---|---|
| PRYS_EMPAL_24 |  | Empalme contráctil en frío modelo Prysmian tipo F 12/20kV 240mm2 (material; 19/10/2017) | 1 | 124.69 | 124.69 |
| U01FY630 | Hr | Oficial primera electricista | 1 | 15 | 15.00 |
| U01FY635 | Hr | Ayudante electricista | 1 | 13 | 13.00 |
| % | % | Medios Auxiliares | 2 % | 152.69 | 3.05 |
| %CI | % | Costes Indirectos | 1.5 % | 155.74 | 2.34 |
|  |  | Total |  |  | 158.08 |

**3TPC160MT** Ml. CANALIZACION M.T. 3 T 160mm (29/10/2001)
4 Ml. × 35.36 = 141.44
Ml. Canalización para red de Media Tensión formada por tres tubos de doble pared con diámetro exterior 160mm, con alambre guía, normalizados por compañía suministradora, incluso cinta de señalización de 150mm y color amarillo, normalizada por compañía suministradora. Incluido excavación de la zanja y hormigonado de 40cm alrededor de los tubos. Totalmente montada e instalada.

| Código | Ud | Descripción | Rendimiento | Precio | Importe |
|---|---|---|---|---|---|
| 740100 | Ml | Cinta de señalización amarilla 150mm PVC (material; 07/03/2013) | 1 | 0.12 | 0.12 |
| U37SE308 | Ml | Tubería canalización diám. 160 (material; 19/10/2017) | 3 | 4.32 | 12.96 |
| A02FA500 | M3 | HORM. HM-20/P/20/ I CENTRAL (08/02/2008) | 0.14 | 96.13 | 13.46 |
| D02HF105 | M3 | EXCAV. MECÁN. ZANJAS INSTAL. T.F. (29/10/2001) | 0.42 | 10.82 | 4.54 |
| U01FY630 | Hr | Oficial primera electricista | 0.11 | 15 | 1.65 |
| U01FY635 | Hr | Ayudante electricista | 0.11 | 13 | 1.43 |
| % | % | Medios Auxiliares | 2 % | 34.16 | 0.68 |
| %CI | % | Costes Indirectos | 1.5 % | 34.84 | 0.52 |
|  |  | Total |  |  | 35.36 |

**D36ZA021** Ud. ARQUETA DE REGISTRO (09/02/1990)
1 Ud. × 50.57 = 50.57
Ud. Arqueta de registro troncopiramidal para red de media o baja tensión, prefabricada de hormigón y registrable "in situ" tipo AG, con marco y tapa de fundición tipo M2-T2 ó M3-T3, totalmente terminada.

| Código | Ud | Descripción | Rendimiento | Precio | Importe |
|---|---|---|---|---|---|
| U01AA501 | Hr | Cuadrilla A (mano de obra; 29/10/2001) | 0.95 | 34 | 32.30 |
| U39SA001 | Ud | Ladrillo hueco sencillo (material; 09/02/1990) | 95 | 0.06 | 5.70 |
| U39GN001 | Ud | Tapa de fundición 400x400 (material) | 1 | 10.843 | 10.84 |
| % | % | Medios Auxiliares | 2 % | 48.84 | 0.98 |
| %CI | % | Costes Indirectos | 1.5 % | 49.82 | 0.75 |
|  |  | Total |  |  | 50.57 |

###### C_SECCION CENTRO DE SECCIONAMIENTO (08/02/2008)
Importe: 18016.31

**CMS-21** Ud. CENTRO DE SECCIONAMIENTO CMS-21 + celdas 2L+P (08/02/2008)
1 Ud. × 16070.96 = 16070.96
Ud. Suministro y colocación de Centro de Maniobra y Seccionamiento CMS-21 de la marca Ormazábal o modelo equivalente, constituido por una envolvente de estructura monobloque de hormigón armado, de dimensiones 2.170x1.330x2.080 (largo x ancho x alto), incluyendo edificio y todos sus elementos exteriores, fabricado según IEC 62271-202, transporte, montaje y accesorios. Incluye onjunto compacto metálico de corte y aislamiento en gas SF6 de celdas CGMCOSMOS 2L+2P de ORMAZÁBAL o modelo equivalente con dos funciones de línea y una función de protección con fusibles, con las siguientes características:
- Tensión nominal 24kV.
- Intensidad nominal 400A.
- Intensidad de cortocircuito 16kA-40kA.
- Dimensiones 1.190mm / 735mm / 1.740mm.
- Celadas de Protección 1 (fusibles 40A).
- Mecanismo de Maniobra 1: manual tipo B (Función de línea).
- Mecanismo de Maniobra 2: manual tipo B (Función de línea).
- Mecanismo de Maniobra 3 (Secc. CT): Manual tipo BR (función de protección con fusibles).
- 6 bornas o terminales en T K-430-TB EUROMOLD atornillable para celdas de línea
- 3 bornas o terminales rectos K-1452-SR EUROMOLD atornillable, para celdas de protección.
Incluye montaje y conexión.

| Código | Ud | Descripción | Rendimiento | Precio | Importe |
|---|---|---|---|---|---|
| ORMA_CMS21 | Ud. | Centro de Seccionamiento CMS-21 (envolvente) (material; 21/06/2018) | 1 | 5225 | 5225.00 |
| CGC2LP | Ud. | Conjunto compacto de celdas 2LP CGMCOSMOS (material; 04/09/2019) | 1 | 10200 | 10200.00 |
| U01FY630 | Hr | Oficial primera electricista | 3.5 | 15 | 52.50 |
| U01FY635 | Hr | Ayudante electricista | 3.5 | 13 | 45.50 |
| % | % | Medios Auxiliares | 2 % | 15523.00 | 310.46 |
| %CI | % | Costes Indirectos | 1.5 % | 15833.46 | 237.50 |
|  |  | Total |  |  | 16070.96 |

**PAT P CS** Ud. PUESTA A TIERRA EXTERIOR DE PROTECCION (08/02/2008)
1 Ud. × 146.67 = 146.67
Ud. Puesta a tierra de protección exterior del Centro, realizada mediante conductor de cobre desnudo, enterrado, de 50mm2 unido a picas de acero cobreado de 14mm de diámetro, con las siguientes características:
- Geometría: Anillo rectangular.
- Profundidad: 0,8m.
- Número de picas: cuatro.
- Longitud de picas: 2 metros.
- Dimensiones del rectángulo: 2,0x2,0m.
Totalmente instalada y conexionada.

| Código | Ud | Descripción | Rendimiento | Precio | Importe |
|---|---|---|---|---|---|
| PICA 2M14.6 | Ud. | Pica de Toma de Tierra de 2m de largo y 14,6mm de diámetro (material) | 4 | 6.917 | 27.67 |
| COND 50MM2 | Ml. | Conductor de cobre desnudo para toma de tierra de 50mm2 de secc. (material; 04/09/2019) | 10 | 5.8 | 58.00 |
| U01FY630 | Hr | Oficial primera electricista | 2 | 15 | 30.00 |
| U01FY635 | Hr | Ayudante electricista | 2 | 13 | 26.00 |
| % | % | Medios Auxiliares | 2 % | 141.67 | 2.83 |
| %CI | % | Costes Indirectos | 1.5 % | 144.50 | 2.17 |
|  |  | Total |  |  | 146.67 |

**PAT INT CS** Ud. INSTALACION INTERIOR DE TIERRAS DE PROTECCION (08/02/2008)
1 Ud. × 230.89 = 230.89
Ud. Instalación interior de tierras de protección, realizada mediante conductor de cobre desnudo grapado a la pared del edificio y conectado a los equipos de Media Tensión y demás aparamenta del edificio, así como una caja general de tierra de protección según las normas de la compañía suministradora. Totalmente instalada y conexionada.

| Código | Ud | Descripción | Rendimiento | Precio | Importe |
|---|---|---|---|---|---|
| COND 50MM2 | Ml. | Conductor de cobre desnudo para toma de tierra de 50mm2 de secc. | 20 | 5.8 | 116.00 |
| PT-6 INOX | Ud. | Pletina puentes de prueba 25x6 Inoxidable (material) | 1 | 14.411 | 14.41 |
| 1502433111000 | Ud. | Caja para puesta a tierra tranparente (material; 04/09/2019) | 1 | 36.61 | 36.61 |
| U01FY630 | Hr | Oficial primera electricista | 2 | 15 | 30.00 |
| U01FY635 | Hr | Ayudante electricista | 2 | 13 | 26.00 |
| % | % | Medios Auxiliares | 2 % | 223.02 | 4.46 |
| %CI | % | Costes Indirectos | 1.5 % | 227.48 | 3.41 |
|  |  | Total |  |  | 230.89 |

**SEG Y MANIOBR** Ud. EQUIPO DE SEGURIDAD Y MANIOBRA (04/09/2019)
1 Ud. × 603.58 = 603.58
Ud. Suministro de material para la realización de maniobras con aislamiento suficiente para proteger al personal durante la operación, tanto de maniobras como de mantenimiento, compuesto por:
- Par de guantes.
- Banqueta aislante.
- Pértiga de salvamiento.
- Una palanca de accionamiento.

| Código | Ud | Descripción | Rendimiento | Precio | Importe |
|---|---|---|---|---|---|
| SG-30 TP | Ud. | Par de guantes para trabajos en tensión hasta 26.500V (material; 04/09/2019) | 1 | 162 | 162.00 |
| ST-36 | Ud. | Banqueta interior con plataforma ST-36 (material; 04/09/2019) | 1 | 126 | 126.00 |
| BS-45 | Ud. | Pértiga de salvamento hasta 45kV BS-45 (material; 04/09/2019) | 1 | 132 | 132.00 |
| PAL | Ud. | Palanca de accionamiento de celdas (material; 04/09/2019) | 1 | 163 | 163.00 |
| % | % | Medios Auxiliares | 2 % | 583.00 | 11.66 |
| %CI | % | Costes Indirectos | 1.5 % | 594.66 | 8.92 |
|  |  | Total |  |  | 603.58 |

**ART-75-AT-ID** Ud. ARMARIO PARA MEDIDA INDIVIDUAL EN A.T. ART-75-AT-ID (08/02/2008)
1 Ud. × 964.21 = 964.21
ud. Armario para medida individual en Alta Tensión.
- Para colocación en intemperie o interior.
- Para aplicación de puntos de medida tipo 3.
- Armario de poliéster autoextinguible reforzado con fibra de vidrio.
- Placa base de poliéster abatible y precintable de 6mm de espesor, mecanizada para la fijación del contador electrónico y modem.
- Tornillos para la fijación del contador en latón.
- Regleta de bornas de comprobación.
- Bandeja portadocumentos fijada en la puerta del armario.
- Cierre de la puerta de triple acción mediante llave triangular y posibilidad de bloqueo por candado y apertura 180º.
- Incluye 2 prensaestopas para el paso de cables.
- Dimensiones 500x750x300mm (ancho x alto x fondo).

| Código | Ud | Descripción | Rendimiento | Precio | Importe |
|---|---|---|---|---|---|
| ART75ATID | ud. | Armario individual ART-75-AT-ID (material; 01/02/2012) | 1 | 917.33 | 917.33 |
| U01FY630 | Hr | Oficial primera electricista | 0.5 | 15 | 7.50 |
| U01FY635 | Hr | Ayudante electricista | 0.5 | 13 | 6.50 |
| % | % | Medios Auxiliares | 2 % | 931.33 | 18.63 |
| %CI | % | Costes Indirectos | 1.5 % | 949.96 | 14.25 |
|  |  | Total |  |  | 964.21 |

###### VARIOS CS VARIOS (21/06/2018)
Importe: 5846.13

**041** Ud. Partida para comprobaciones, inspección incial y verificaciones (21/06/2018)
1 Ud. × 672.95 = 672.95
Ud. Partida para comprobación e inspección incial de instalación de red de Media Tensión y Centro de Seccionamiento, incluyendo inspección, comprobaciones, mediciones de paso y contacto, verificaciónes de la línea subtarránea de Media Tensión y realización de la documentación y tramitación ante Delegación Territorial de Industria (incluido tasas) y compañía eléctrica.

| Código | Ud | Descripción | Rendimiento | Precio | Importe |
|---|---|---|---|---|---|
| 0411 | Ud. | Comprobaciones, Inspecciones y verificaciones y ensayos (material; 21/06/2018) | 1 | 650 | 650.00 |
| % | % | Medios Auxiliares | 2 % | 650.00 | 13.00 |
| %CI | % | Costes Indirectos | 1.5 % | 663.00 | 9.95 |
|  |  | Total |  |  | 672.95 |

| Código | Ud | Descripción | Cantidad | Precio | Importe |
|---|---|---|---|---|---|
| 042 | Ud. | Partida para gestión de conexión con compañía suministradora | 1 | 5173.18 | 5173.18 |

##### ct01 Centro de Transformación (09/02/1990)
Importe: 32698.3

###### LINEA MT_02 LÍNEA DE MEDIA TENSIÓN (09/02/1990)
Importe: 986.47

| Código | Ud | Descripción | Cantidad | Precio | Importe |
|---|---|---|---|---|---|
| HEPRZ1 240 | Ml. | LDMT HEPRZ-1 12/20kV 3x(1x240)mm2 | 10 | 62.69 | 626.90 |

**2TPC160MT** Ml. CANALIZACION M.T. 2 T 160mm (29/10/2001)
10 Ml. × 30.9 = 309.00
Ml. Canalización para red de Media Tensión formada por dos tubos de doble pared con diámetro exterior 160mm, con alambre guía, normalizados por compañía suministradora, incluso cinta de señalización de 150mm y color amarillo, normalizada por compañía suministradora. Incluido excavación de la zanja y hormigonado de 40cm alrededor de los tubos. Totalmente montada e instalada.

| Código | Ud | Descripción | Rendimiento | Precio | Importe |
|---|---|---|---|---|---|
| 740100 | Ml | Cinta de señalización amarilla 150mm PVC | 1 | 0.12 | 0.12 |
| U37SE308 | Ml | Tubería canalización diám. 160 | 2 | 4.32 | 8.64 |
| A02FA500 | M3 | HORM. HM-20/P/20/ I CENTRAL | 0.14 | 96.13 | 13.46 |
| D02HF105 | M3 | EXCAV. MECÁN. ZANJAS INSTAL. T.F. | 0.42 | 10.82 | 4.54 |
| U01FY630 | Hr | Oficial primera electricista | 0.11 | 15 | 1.65 |
| U01FY635 | Hr | Ayudante electricista | 0.11 | 13 | 1.43 |
| % | % | Medios Auxiliares | 2 % | 29.84 | 0.60 |
| %CI | % | Costes Indirectos | 1.5 % | 30.44 | 0.46 |
|  |  | Total |  |  | 30.9 |

| Código | Ud | Descripción | Cantidad | Precio | Importe |
|---|---|---|---|---|---|
| D36ZA021 | Ud. | ARQUETA DE REGISTRO | 1 | 50.57 | 50.57 |

###### CENTRO_TRANSF CENTRO DE TRANSFORMACIÓN (06/02/2001)
Importe: 30935.35

**PFU-4-20 ORMA** Ud. EDIFICIO DE TRANSFORMACION PFU-4/20 de Ormazábal (06/02/2001)
1 Ud. × 29741.84 = 29741.84
Ud. Edificio prefabricado mod. PFU-4/20 de Ormazábal o modelo equivalente, constituido por una envolvente, estructura monobloque, de hormigón armado, de dimensiones generales 4.460mm de largo, 2.380mm de fondo y 3.045mm de alto. Incluye el edificio y todos sus elementos exteriores según RU-1303A, transporte, excavación en movimiento de tierras, montaje y accesorios. Incluye conjunto de celdas L+M+P de la serie CGMCosmos de Ormazábal con las siguientes características y elementos en su interior:
- Celda CGMCosmos de la marca Ormazábal o equivalente con función de Línea para la conexión con red de distribución de Media Tensión.
- Celda CGMCosmos de la marca Ormazábal o equivalente con función de Protección, para la protección del Centro de Transformación con fusibles.
- Celda CGMCosmos de la marca Ormazábal o equivalemte con función de Medida, incluyendo en su interior los transformadores de tensión y medida de la instalación.
- Juego de puentes de MT.
- Juego de Puentes de BT.
- Defensa metálica del transformador.
- Transformador trifásico reductor de tensión de 13,2-20kV/420V 250kVA B2 según norma NI 72.30.00, refrigeración en aceite vegetal modelo de la marca Cotradis o equivalente.
- Cuadro de Baja Tensión para 1 salida con protección mediante fusibles e interruptor de corte en carga. Incluye fusibles calibrados de 250A.
- Cuadro de Baja Tensión con protecciones, para la protección de los elementos auxiliares del centro de transformación. Incluye 1 int. automático de 25A, 1 int diferencial de 25A-30mA, 1 PIA de 10A y 1 PIA de 16A.
- Aparatos auxiliares del CT, Iluminación (normal y de emergencia), interrptor, tomas de corriente, cableado y canalizaciones.
Totalmente montado, instalado y conexionado.

| Código | Ud | Descripción | Rendimiento | Precio | Importe |
|---|---|---|---|---|---|
| U02JK005 | u04m | Camión grúa hasta 10 Tm. (maquinaria) | 1 | 24.952 | 24.95 |
| PFU-4-20 | Ud. | Edificio de transformacion mod. PFU-4/20 de Ormazábal (material; 06/06/2017) | 1 | 6092.8 | 6092.80 |
| CGMCOSM L24 | Ud. | Celda de entrada-salida CGMCosmos L-24 de Ormazábal (material; 09/02/2010) | 1 | 2770 | 2770.00 |
| CGMCOSM P24 | Ud. | Celda de protección CGMCosmos P-24 de Ormazábal (material; 09/02/2010) | 1 | 3622 | 3622.00 |
| CGMCORMOS M24 | Ud. | Celda de medida con trafos de tensión e intensidad CGM-M 24 (material; 04/09/2019) | 1 | 6432 | 6432.00 |
| DEF TRANS. | Ud. | Reja matálica para la protección física del transformador (material; 05/02/2010) | 1 | 233 | 233.00 |
| T 250KVA | Ud. | Transformador de aceite de 250kVA 13,2-20kV (material; 29/05/2012) | 1 | 6825 | 6825.00 |
| EQ ILUMINACIO | ud. | Equipo de iluminacion (material; 04/09/2019) | 1 | 150 | 150.00 |
| PTE MT | Ud. | Puentes de Media tensión formados por cable y terminaciones (material; 09/02/2010) | 1 | 1175 | 1175.00 |
| PTE BT | Ud. | Juego de puentes de Baja tensión - Transformador (material; 09/02/2010) | 1 | 1050 | 1050.00 |
| INT_CC | Ud. | Interruptor de corte en carga con fusibles (material; 04/09/2019) | 1 | 283 | 283.00 |
| U01FY630 | Hr | Oficial primera electricista | 2.5 | 15 | 37.50 |
| U01FY635 | Hr | Ayudante electricista | 2.5 | 13 | 32.50 |
| % | % | Medios Auxiliares | 2 % | 28727.75 | 574.56 |
| %CI | % | Costes Indirectos | 1.5 % | 29302.31 | 439.53 |
|  |  | Total |  |  | 29741.84 |

**PAT P CT** Ud. PUESTA A TIERRA EXTERIOR DE PROTECCION CT (08/02/2008)
1 Ud. × 309.91 = 309.91
Ud. Puesta a tierra de protección exterior del Centro, realizada mediante conductor de cobre desnudo, enterrado, de 50mm2 unido a picas de acero cobreado de 14mm de diámetro, con las siguientes características:
- Geometría: Anillo rectangular.
- Profundidad: 0,8m.
- Número de picas: ocho.
- Longitud de picas: 2 metros.
- Dimensiones del rectángulo: 7,0x4,0m.
Incluido trabajos de obra civil en movimiento de tierras.
Totalmente instalada y conexionada.

| Código | Ud | Descripción | Rendimiento | Precio | Importe |
|---|---|---|---|---|---|
| PICA 2M14.6 | Ud. | Pica de Toma de Tierra de 2m de largo y 14,6mm de diámetro | 8 | 6.917 | 55.34 |
| COND 50MM2 | Ml. | Conductor de cobre desnudo para toma de tierra de 50mm2 de secc. | 30 | 5.8 | 174.00 |
| U01FY630 | Hr | Oficial primera electricista | 2.5 | 15 | 37.50 |
| U01FY635 | Hr | Ayudante electricista | 2.5 | 13 | 32.50 |
| % | % | Medios Auxiliares | 2 % | 299.34 | 5.99 |
| %CI | % | Costes Indirectos | 1.5 % | 305.33 | 4.58 |
|  |  | Total |  |  | 309.91 |

**PAT INT P CT** Ud. INSTALACION INTERIOR DE TIERRAS DE PROTECCION CT (08/02/2008)
1 Ud. × 260.92 = 260.92
Ud. Instalación interior de tierras de protección, realizada mediante conductor de cobre desnudo grapado a la pared del edificio y conectado a los equipos de Media Tensión y demás aparamenta del edificio, así como una caja general de tierra de protección según las normas de la compañía suministradora. Totalmente instalada y conexionada.

| Código | Ud | Descripción | Rendimiento | Precio | Importe |
|---|---|---|---|---|---|
| COND 50MM2 | Ml. | Conductor de cobre desnudo para toma de tierra de 50mm2 de secc. | 25 | 5.8 | 145.00 |
| PT-6 INOX | Ud. | Pletina puentes de prueba 25x6 Inoxidable | 1 | 14.411 | 14.41 |
| 1502433111000 | Ud. | Caja para puesta a tierra tranparente | 1 | 36.61 | 36.61 |
| U01FY630 | Hr | Oficial primera electricista | 2 | 15 | 30.00 |
| U01FY635 | Hr | Ayudante electricista | 2 | 13 | 26.00 |
| % | % | Medios Auxiliares | 2 % | 252.02 | 5.04 |
| %CI | % | Costes Indirectos | 1.5 % | 257.06 | 3.86 |
|  |  | Total |  |  | 260.92 |

**TIERRAS INT S** Ud. INSTALACION INTERIOR DE TIERRAS DE SERVICIO (08/06/2007)
1 Ud. × 199.92 = 199.92
Ud. Instalación interior de tierras de servicio, realizada mediante conductor de cobre desnudo grapado a la pared del edificio y conectado al neutro de baja tensión, así como una caja general de tierra de protección según las normas de la compañía suministradora. Totalmente instalada y conexionada.

| Código | Ud | Descripción | Rendimiento | Precio | Importe |
|---|---|---|---|---|---|
| PT-6 INOX | Ud. | Pletina puentes de prueba 25x6 Inoxidable | 1 | 14.411 | 14.41 |
| 1502433111000 | Ud. | Caja para puesta a tierra tranparente | 1 | 36.61 | 36.61 |
| ACC | Ud. | P/p de accesorios, bridas, codos, conexiones y pequeño material | 1 | 0.619 | 0.62 |
| RV1X50 | Ml | Conductor 0,6/1Kv.1x50 (Cu) (material; 08/06/2007) | 21 | 4.07 | 85.47 |
| U01FY630 | Hr | Oficial primera electricista | 2 | 15 | 30.00 |
| U01FY635 | Hr | Ayudante electricista | 2 | 13 | 26.00 |
| % | % | Medios Auxiliares | 2 % | 193.11 | 3.86 |
| %CI | % | Costes Indirectos | 1.5 % | 196.97 | 2.95 |
|  |  | Total |  |  | 199.92 |

**PAT SERVICIO** Ud. PUESTA A TIERRA EXTERIOR DE SERVICIO (08/06/2007)
1 Ud. × 422.76 = 422.76
Ud. Puesta a tierra de servicio o neutro del transformador, realizada mediante conductor de cobre desnudo, enterrado, de 50mm2 unido a picas de acero cobreado de 14mm de diámetro, con las siguientes características:
- Geometría: picas alineadas.
- Profundidad: 0,8m.
- Número de picas: ocho.
- Longitud de picas: 2m.
- Conectadas al neutro del CT mediante 20 metros de conductor de cobre desnudo de 50mm2 bajo tubo TPC "doble capa" de 160mm.
Distancia entre picas: 3m.

| Código | Ud | Descripción | Rendimiento | Precio | Importe |
|---|---|---|---|---|---|
| RV1X50 | Ml | Conductor 0,6/1Kv.1x50 (Cu) | 28 | 4.07 | 113.96 |
| 121100160 | Ml. | TUBO TUPERSA TPC "ROJO" DIAM. 160mm (material) | 20 | 2.192 | 43.84 |
| PICA 2M14.6 | Ud. | Pica de Toma de Tierra de 2m de largo y 14,6mm de diámetro | 8 | 6.917 | 55.34 |
| COND 50MM2 | Ml. | Conductor de cobre desnudo para toma de tierra de 50mm2 de secc. | 24 | 5.8 | 139.20 |
| U01FY630 | Hr | Oficial primera electricista | 2 | 15 | 30.00 |
| U01FY635 | Hr | Ayudante electricista | 2 | 13 | 26.00 |
| % | % | Medios Auxiliares | 2 % | 408.34 | 8.17 |
| %CI | % | Costes Indirectos | 1.5 % | 416.51 | 6.25 |
|  |  | Total |  |  | 422.76 |

###### VARIOS CT Varios (04/09/2019)
Importe: 776.48

**PASO-CONTACTO** Ud. MEDICIONES DE PASO Y CONTACTO DE CT, MEGADA (04/09/2019)
1 Ud. × 776.48 = 776.48
Ud. Partida para comprobación e inspección incial de instalación de red de Media Tensión y Centro de Transformación, incluyendo inspección, comprobaciones, mediciones de paso y contacto, verificaciones de la línea subtarránea de Media Tensión y realización de la documentación y tramitación ante Delegación Territorial de Industria (incluido tasas) y compañía eléctrica.

| Código | Ud | Descripción | Rendimiento | Precio | Importe |
|---|---|---|---|---|---|
| 0412 | Ud. | Comprobaciones, Inspecciones y verificaciones y ensayos (material; 04/09/2019) | 1 | 750 | 750.00 |
| % | % | Medios Auxiliares | 2 % | 750.00 | 15.00 |
| %CI | % | Costes Indirectos | 1.5 % | 765.00 | 11.48 |
|  |  | Total |  |  | 776.48 |

#### btension Baja Tensión (10/09/2019)
Importe: 241993.87

##### CUADROS_LINEA Cuadros y líneas (08/02/2008)
Importe: 74563.47

**UR-CPMT300E-T** Ud. MÓDULO DE PROTECCIÓN Y MEDIDA. 1 Suministro trifásico hast 198kW
1 Ud. × 567.68 = 567.68
Ud. MÓDULO DE PROTECCIÓN Y MEDIDA para fijación sobre suelo, de dimensiones 400x1.550x300mm, para 1 suministro trifásico hasta 198kW modelo UR-CMPT300E-T-1 de Uriarte ,O EQUIVALENTE a elegir por la DF,, para su colocación en exterior, formado por tres módulos, conteniendo en el interior del bloque superior el contador de energíe electrónico y un bloque de bornas de comprobación de 10 unidades, en el bloque central tres pletinas de cobre para la instalación de los transformadores de intensidad y en el bloque inferior un juego de tres bases portafusibles tipo BUC de 400A colocadas bajo una placa de protección de policarbonato de 3mm de espesor. Totalmente montado, instalado, cableado y conexionado.

| Código | Ud | Descripción | Rendimiento | Precio | Importe |
|---|---|---|---|---|---|
| URCPMT300E-T- | Ud. | Módulo de Protección y Medida Uriarte CPMT300E-T-1 hasta 198kW (material) | 1 | 488.144 | 488.14 |
| U01FY630 | Hr | Oficial primera electricista | 2.147 | 15 | 32.21 |
| U01FY635 | Hr | Ayudante electricista | 2.152 | 13 | 27.98 |
| %CI | % | Costes Indirectos | 1.5 % | 548.33 | 8.22 |
| % | % | Medios Auxiliares | 2 % | 556.55 | 11.13 |
|  |  | Total |  |  | 567.68 |

| Medición | Uds. | Parcial |
|---|---|---|
| EXTERIOR |  |  |
| Junto acc. vehicular | 1 | 1.000 |
| Total |  | 1 |

**CUADRO1** Ud. CUADRO GENERAL DE BAJA TENSIÓN
1 Ud. × 13851.7 = 13851.70
Ud. CUADRO GENERAL DE BAJA TENSIÓN, de distribución, protección y mando, formado por un armario metálico de superficie con puertas, compuesto por tres compartimentos y quedando uno de ellos para las protecciones destinadas a los circuitos de las red grupo, modelo XL3 800 de la marca Legrand o equivalente, incluido carriles, embarrados de circuitos y protecciones de la marca Legrand, serie DX3 y DPX3 o equivalente, según esquema unifilar, totalmente cableado empleando bornas y punteras, conexionado y rotulado.

| Código | Ud | Descripción | Rendimiento | Precio | Importe |
|---|---|---|---|---|---|
| U01FY630 | Hr | Oficial primera electricista | 24 | 15 | 360.00 |
| U01FY635 | Hr | Ayudante electricista | 24 | 13 | 312.00 |
| LEGAUX004 | Ud. | Pequeño material (material; 21/06/2019) | 1 | 151.86 | 151.86 |
| ARMCGBT | Ud. | Envolvente RN+RG (material; 21/06/2019) | 1 | 2318.28 | 2318.28 |
| LEGR0042 10 | Ud. | Alimentación 12V 0,5A (material; 21/06/2019) | 1 | 145.56 | 145.56 |
| LEGR0048 71 | Ud. | Repartidor unipolar 125A (material; 21/06/2019) | 4 | 13.74 | 54.96 |
| LEGR0058 18 | Ud. | Cortacircuito secc. T0 P+N (material; 21/06/2019) | 1 | 4.67 | 4.67 |
| LEGR0058 48 | Ud. | Cortacircuito secc. T0 3P+N (material; 21/06/2019) | 2 | 15.79 | 31.58 |
| LEGR0260 88 | Ud. | Relé diferencial 2 módulos (material; 21/06/2019) | 1 | 110.28 | 110.28 |
| LEGR0260 93 | Ud. | Toroidal diam 80mm (material; 21/06/2019) | 1 | 82.28 | 82.28 |
| LEGR4077 98 | Ud. | Magnetotérmico Curva C 6/10kA gama DX 2P 10A (material) | 31 | 17.974 | 557.19 |
| LEGR4078 00 | Ud. | Magnetotérmico Curva C 6/10kA gama DX 2P 16A (material) | 47 | 18.292 | 859.72 |
| LEGR4078 02 | Ud. | Magnetotérmico Curva C 6/10kA gama DX 2P 25A (material; 21/06/2019) | 10 | 22.97 | 229.70 |
| LEGR4078 04 | Ud. | Magnetotérmico Curva C 6/10kA gama DX 2P 40A (material; 21/06/2019) | 5 | 29.61 | 148.05 |
| LEGR4079 28 | Ud. | Magnetotérmico Curva C 6/10kA gama DX 4P 16A (material) | 1 | 38.223 | 38.22 |
| LEGR4079 30 | Ud. | Magnetotérmico Curva C 6/10kA gama DX 4P 25A (material; 21/06/2019) | 6 | 48.73 | 292.38 |
| LEGR4079 33 | Ud. | Int. Automático magnetotérmico 4P 50A curva C 10kA serie DX3 Leg (material; 21/06/2019) | 3 | 127.94 | 383.82 |
| LEGR4079 34 | Ud. | Magnetotérmico Curva C 6/10kA gama DX 4P 63A (material; 21/06/2019) | 1 | 136.8 | 136.80 |
| LEGR4115 05 | Ud. | Int. diferencial tipo A gama DX 2P 40A sens. 30mA (material) | 12 | 52.658 | 631.90 |
| LEGR4115 24 | Ud. | Int. diferencial tipo AC gama DX 2P 25A sens. 300mA (material; 21/06/2019) | 8 | 61.27 | 490.16 |
| LEGR4115 25 | Ud. | Int. diferencial tipo AC gama DX 2P 40A sens. 300mA (material; 21/06/2019) | 1 | 61.3 | 61.30 |
| LEGR4115 91 | Ud. | Int. diferencial tipo HPi gama DX 2P 40A sens. 30mA (material) | 13 | 80.434 | 1045.64 |
| LEGR4116 64 | Ud. | Int. diferencial tipo A gama DX 4P 25A sens. 300mA (material) | 6 | 79.816 | 478.90 |
| LEGR4116 66 | Ud. | Int. diferencial tipo AC gama DX 4P 63A sens. 300mA (material; 21/06/2019) | 2 | 129.71 | 259.42 |
| LEGR4122 45 | Ud. | Limitador sobretensiones T2 40kA 3P+N NG (material; 21/06/2019) | 1 | 119.6 | 119.60 |
| LEGR4125 23 | Ud. | Contactor con mando manual 2NA 25A serie CX3 Legrand (material) | 6 | 16.794 | 100.76 |
| LEGR4127 90 | Ud. | Int. horario analogico CR/D1x16/1mod. (material) | 4 | 30.418 | 121.67 |
| LEGR4200 15 | Ud. | Int. caja moldeada DPX3 4P 100A 16kA (material; 21/06/2019) | 2 | 172.27 | 344.54 |
| LEGR4200 17 | Ud. | Int. caja moldeada DPX3 4P 160A 16kA (material) | 1 | 213.452 | 213.45 |
| LEGR4202 19 | Ud. | Int. caja moldeada DPX3 4P 250A 25kA (material; 21/06/2019) | 1 | 591.58 | 591.58 |
| LEGR4210 11 | Ud. | DPX3 cont. aux. o s. def. (material; 21/06/2019) | 4 | 25.31 | 101.24 |
| LEGR4210 16 | Ud. | Bobina de emisión DPX3 200-277Vac (material; 21/06/2019) | 1 | 42.32 | 42.32 |
| LEGR4210 58 | Ud. | Pletina DPX3 inversor de redes (material; 21/06/2019) | 1 | 49.6 | 49.60 |
| LEGR4210 61 | Ud. | Mando DPX3 motor frontal (material; 21/06/2019) | 2 | 297.57 | 595.14 |
| LEGR4226 80 | Ud. | Caja de automatismo básica (material; 21/06/2019) | 1 | 509.41 | 509.41 |
| LEGR4226 86 | Ud. | Módulo para doble alimentación (material; 21/06/2019) | 1 | 365.43 | 365.43 |
| LEGR4118 48 | Ud. | Int. diferencial tipo B gama DX 4P 40A sens. 300mA (material; 04/09/2019) | 1 | 1040 | 1040.00 |
| %CI | % | Costes Indirectos | 1.5 % | 13379.41 | 200.69 |
| % | % | Medios Auxiliares | 2 % | 13580.10 | 271.60 |
|  |  | Total |  |  | 13851.7 |

| Medición | Uds. | Parcial |
|---|---|---|
| PLANTA BAJA |  |  |
| D8 CGD | 1 | 1.000 |
| Total |  | 1 |

**CUADRO2** Ud. CUADRO SECUNDARIO BIBLIOTECA
1 Ud. × 820.92 = 820.92
Ud. CUADRO SECUNDARIO BIBLIOTECA, de distribución, protección y mando, formado por dos envolventes aislantes de empotrar con puerta(s) y cerradura con llave (RED NORMAL + RED GRUPO), modelo Practibox3 de 3 filas (RN) y de 1 fila (RG) para 18 módulos cada una, de la marca Legrand o equivalente, incluido carriles, embarrados de circuitos y protecciones de la marca Legrand, serie TX3 y DX3 o equivalente, según esquema unifilar, totalmente cableado empleando bornas y punteras, conexionado y rotulado.

| Código | Ud | Descripción | Rendimiento | Precio | Importe |
|---|---|---|---|---|---|
| U01FY630 | Hr | Oficial primera electricista | 2.092 | 15 | 31.38 |
| U01FY635 | Hr | Ayudante electricista | 2.092 | 13 | 27.20 |
| LEGAUX003 | Ud. | Pequeño material (material) | 1 | 0.51 | 0.51 |
| ARM1 |  | Envolvente RN+cerradura (material) | 1 | 39.678 | 39.68 |
| ARM1.1 |  | Envolvente RG+cerradura (material) | 1 | 18.208 | 18.21 |
| LEGR0048 85 | Ud. | Repartidor tetrapolar 40A (material) | 1 | 10.505 | 10.51 |
| LEGR4036 05 | Ud. | Int. Automático magnetotérmico 2P 10A curva C 6kA serie TX3 Legr (material) | 6 | 7.996 | 47.98 |
| LEGR4036 06 | Ud. | Int. Automático magnetotérmico 2P 16A curva C 6kA serie TX3 Legr (material) | 4 | 8.113 | 32.45 |
| LEGR4115 91 | Ud. | Int. diferencial tipo HPi gama DX 2P 40A sens. 30mA | 4 | 80.434 | 321.74 |
| LEGR4064 32 | Ud. | Interruptor-Seccionador gama DX-IS 2P 20A (material) | 1 | 7.168 | 7.17 |
| LEGR4079 29 | Ud. | Magnetotérmico Curva C 6/10kA gama DX 4P 20A (material) | 4 | 39.335 | 157.34 |
| LEGR4064 79 | Ud. | Interruptor-Seccionador gama DX-IS 4P 32A (material) | 1 | 15.431 | 15.43 |
| LEGR4122 25 | Ud. | Limitador sobretensiones T2 20kA/polo 3P+N (material) | 1 | 83.329 | 83.33 |
| %CI | % | Costes Indirectos | 1.5 % | 792.93 | 11.89 |
| % | % | Medios Auxiliares | 2 % | 804.82 | 16.10 |
|  |  | Total |  |  | 820.92 |

| Medición | Uds. | Parcial |
|---|---|---|
| PLANTA BAJA |  |  |
| B9. Biblioteca | 1 | 1.000 |
| Total |  | 1 |

**CUADRO3** Ud. CUADRO SECUNDARIO COCINA / COMEDOR
1 Ud. × 1673.17 = 1673.17
Ud. CUADRO SECUNDARIO COCINA / COMEDOR, de distribución, protección y mando, formado por dos envolventes de empotrar con puerta(s) y llave (RED NORMAL + RED GRUPO), modelo XL3 160 de 5 filas para 24 módulos (RN) y de la serie Practibox3 de dos filas para 18 módulos (RG)de la marca Legrand o equivalente, incluido carriles, embarrados de circuitos y protecciones de la marca Legrand, serie TX3 y DX3 o equivalente, según esquema unifilar, totalmente cableado empleando bornas y punteras, conexionado y rotulado.

| Código | Ud | Descripción | Rendimiento | Precio | Importe |
|---|---|---|---|---|---|
| U01FY630 | Hr | Oficial primera electricista | 3.5 | 15 | 52.50 |
| U01FY635 | Hr | Ayudante electricista | 3.5 | 13 | 45.50 |
| LEGAUX003 | Ud. | Pequeño material | 1 | 0.51 | 0.51 |
| ARM2 | Ud. | Total materiales (material; 16/06/2019) | 1 | 255.49 | 255.49 |
| ARM2.1 | Ud. | Total materiales (material; 16/06/2019) | 1 | 38.28 | 38.28 |
| LEGR4036 05 | Ud. | Int. Automático magnetotérmico 2P 10A curva C 6kA serie TX3 Legr | 10 | 7.996 | 79.96 |
| LEGR4036 06 | Ud. | Int. Automático magnetotérmico 2P 16A curva C 6kA serie TX3 Legr | 16 | 8.113 | 129.81 |
| LEGR4038 08 | Ud. | Int. Automático magnetotérmico 2P 25A curva C 6kA serie TX3 Legr (material) | 3 | 8.481 | 25.44 |
| LEGR4036 26 | Ud. | Int. Automático magnetotérmico 4P 16A curva C 6kA serie TX3 Legr (material; 15/06/2019) | 3 | 39.24 | 117.72 |
| LEGR4079 33 | Ud. | Int. Automático magnetotérmico 4P 50A curva C 10kA serie DX3 Leg | 1 | 127.94 | 127.94 |
| LEGR4030 33 | Ud. | Int. Difrrencial 2P 40A 30mA tipo AC serie TX3 Legrand (material) | 4 | 20.366 | 81.46 |
| LEGR4116 66 | Ud. | Int. diferencial tipo AC gama DX 4P 63A sens. 300mA | 1 | 129.71 | 129.71 |
| LEGR4115 91 | Ud. | Int. diferencial tipo HPi gama DX 2P 40A sens. 30mA | 4 | 80.434 | 321.74 |
| LEGR4064 34 | Ud. | Interruptor-Seccionador gama DX-IS 2P 32A (material; 16/06/2019) | 1 | 9.61 | 9.61 |
| LEGR4064 81 | Ud. | Interruptor-Seccionador gama DX-IS 4P 63A (material) | 1 | 35.195 | 35.20 |
| LEGR4125 23 | Ud. | Contactor con mando manual 2NA 25A serie CX3 Legrand | 2 | 16.794 | 33.59 |
| LEGR0048 84 | Ud. | Repartidor tetrapolar 100A (material) | 1 | 8.991 | 8.99 |
| LEGR4079 29 | Ud. | Magnetotérmico Curva C 6/10kA gama DX 4P 20A | 1 | 39.335 | 39.34 |
| LEGR4122 25 | Ud. | Limitador sobretensiones T2 20kA/polo 3P+N | 1 | 83.329 | 83.33 |
| %CI | % | Costes Indirectos | 1.5 % | 1616.12 | 24.24 |
| % | % | Medios Auxiliares | 2 % | 1640.36 | 32.81 |
|  |  | Total |  |  | 1673.17 |

| Medición | Uds. | Parcial |
|---|---|---|
| PLANTA BAJA |  |  |
| E2. Cocina | 1 | 1.000 |
| Total |  | 1 |

**CUADRO4** Ud. CUADRO SECUNDARIO SALA DE USOS MÚLTIPLES
1 Ud. × 737.14 = 737.14
Ud. CUADRO SECUNDARIO SALA DE USOS MÚLTIPLES, de distribución, protección y mando, formado por dos envolventes aislantes de empotrar con puerta(s) y cerradura con llave (RED NORMAL + RED GRUPO), modelo Practibox3 de 3 filas (RN) y de 1 fila (RG) para 18 módulos cada una, de la marca Legrand o equivalente, incluido carriles, embarrados de circuitos y protecciones de la marca Legrand, serie TX3 y DX3 o equivalente, según esquema unifilar, totalmente cableado empleando bornas y punteras, conexionado y rotulado.

| Código | Ud | Descripción | Rendimiento | Precio | Importe |
|---|---|---|---|---|---|
| U01FY630 | Hr | Oficial primera electricista | 2.092 | 15 | 31.38 |
| U01FY635 | Hr | Ayudante electricista | 2.092 | 13 | 27.20 |
| LEGAUX003 | Ud. | Pequeño material | 1 | 0.51 | 0.51 |
| ARM3 | Ud. | Envolvente RN+cerradura (material) | 1 | 39.678 | 39.68 |
| ARM3.1 | Ud. | Envolvente RG+cerradura (material) | 1 | 18.208 | 18.21 |
| LEGR0048 85 | Ud. | Repartidor tetrapolar 40A | 1 | 10.505 | 10.51 |
| LEGR4036 05 | Ud. | Int. Automático magnetotérmico 2P 10A curva C 6kA serie TX3 Legr | 5 | 7.996 | 39.98 |
| LEGR4036 06 | Ud. | Int. Automático magnetotérmico 2P 16A curva C 6kA serie TX3 Legr | 6 | 8.113 | 48.68 |
| LEGR4038 08 | Ud. | Int. Automático magnetotérmico 2P 25A curva C 6kA serie TX3 Legr | 1 | 8.481 | 8.48 |
| LEGR4115 91 | Ud. | Int. diferencial tipo HPi gama DX 2P 40A sens. 30mA | 4 | 80.434 | 321.74 |
| LEGR4030 33 | Ud. | Int. Difrrencial 2P 40A 30mA tipo AC serie TX3 Legrand | 1 | 20.366 | 20.37 |
| LEGR4064 32 | Ud. | Interruptor-Seccionador gama DX-IS 2P 20A | 1 | 7.168 | 7.17 |
| LEGR4064 79 | Ud. | Interruptor-Seccionador gama DX-IS 4P 32A | 1 | 15.431 | 15.43 |
| LEGR4079 29 | Ud. | Magnetotérmico Curva C 6/10kA gama DX 4P 20A | 1 | 39.335 | 39.34 |
| LEGR4122 25 | Ud. | Limitador sobretensiones T2 20kA/polo 3P+N | 1 | 83.329 | 83.33 |
| %CI | % | Costes Indirectos | 1.5 % | 712.01 | 10.68 |
| % | % | Medios Auxiliares | 2 % | 722.69 | 14.45 |
|  |  | Total |  |  | 737.14 |

| Medición | Uds. | Parcial |
|---|---|---|
| PLANTA BAJA |  |  |
| B8. Sala de Usos Múltiples | 1 | 1.000 |
| Total |  | 1 |

**CUADRO5** Ud. CUADRO SECUNDARIO GIMNASIO
1 Ud. × 850.18 = 850.18
Ud. CUADRO SECUNDARIO GIMNASIO, de distribución, protección y mando, formado por dos envolventes aislantes de empotrar con puerta(s) y cerradura con llave (RED NORMAL + RED GRUPO), modelo Practibox3 de 4 filas (RN) y de 1 fila (RG) para 18 módulos cada una, de la marca Legrand o equivalente, incluido carriles, embarrados de circuitos y protecciones de la marca Legrand, serie TX3 y DX3 o equivalente, según esquema unifilar, totalmente cableado empleando bornas y punteras, conexionado y rotulado.

| Código | Ud | Descripción | Rendimiento | Precio | Importe |
|---|---|---|---|---|---|
| U01FY630 | Hr | Oficial primera electricista | 2.259 | 15 | 33.89 |
| U01FY635 | Hr | Ayudante electricista | 2.259 | 13 | 29.37 |
| LEGAUX003 | Ud. | Pequeño material | 1 | 0.51 | 0.51 |
| ARM4 |  | Envolvente RN+cerradura (material) | 1 | 71.836 | 71.84 |
| ARM4.1 | Ud. | Envolvente RG+cerradura (material) | 1 | 18.208 | 18.21 |
| LEGR0048 85 | Ud. | Repartidor tetrapolar 40A | 1 | 10.505 | 10.51 |
| LEGR4036 05 | Ud. | Int. Automático magnetotérmico 2P 10A curva C 6kA serie TX3 Legr | 9 | 7.996 | 71.96 |
| LEGR4036 06 | Ud. | Int. Automático magnetotérmico 2P 16A curva C 6kA serie TX3 Legr | 7 | 8.113 | 56.79 |
| LEGR4115 91 | Ud. | Int. diferencial tipo HPi gama DX 2P 40A sens. 30mA | 4 | 80.434 | 321.74 |
| LEGR4030 33 | Ud. | Int. Difrrencial 2P 40A 30mA tipo AC serie TX3 Legrand | 3 | 20.366 | 61.10 |
| LEGR4064 32 | Ud. | Interruptor-Seccionador gama DX-IS 2P 20A | 1 | 7.168 | 7.17 |
| LEGR4064 79 | Ud. | Interruptor-Seccionador gama DX-IS 4P 32A | 1 | 15.431 | 15.43 |
| LEGR4079 29 | Ud. | Magnetotérmico Curva C 6/10kA gama DX 4P 20A | 1 | 39.335 | 39.34 |
| LEGR4122 25 | Ud. | Limitador sobretensiones T2 20kA/polo 3P+N | 1 | 83.329 | 83.33 |
| %CI | % | Costes Indirectos | 1.5 % | 821.19 | 12.32 |
| % | % | Medios Auxiliares | 2 % | 833.51 | 16.67 |
|  |  | Total |  |  | 850.18 |

| Medición | Uds. | Parcial |
|---|---|---|
| PLANTA BAJA |  |  |
| B12.5 G. Despacho Profesor | 1 | 1.000 |
| Total |  | 1 |

**CUADRO6** Ud. CUADRO SECUNDARIO PLANTA 1ª
1 Ud. × 1851.93 = 1851.93
Ud. CUADRO SECUNDARIO PLANTA 1ª, de distribución, protección y mando, formado por dos envolventes metálicas de superficie con puerta(s) y cerradura con llave (RED NORMAL + RED GRUPO), mdoelo XL3 160 de 5 filas (RN) y 2 filas (RG) de 24 módulos cada una de la marca Legrand o equivalente, incluido carriles, embarrados de circuitos y protecciones de la marca Legrand, serie TX3 y DX3 o equivalente, según esquema unifilar, totalmente cableado empleando bornas y punteras, conexionado y rotulado.

| Código | Ud | Descripción | Rendimiento | Precio | Importe |
|---|---|---|---|---|---|
| U01FY630 | Hr | Oficial primera electricista | 5.018 | 15 | 75.27 |
| U01FY635 | Hr | Ayudante electricista | 5.018 | 13 | 65.23 |
| LEGAUX003 | Ud. | Pequeño material | 1 | 0.51 | 0.51 |
| ARM5 | Ud. | Envolvente RN+cerradura (material) | 1 | 191.28 | 191.28 |
| ARM5.1 | Ud. | Envolvente RG+cerradura (material) | 1 | 117.897 | 117.90 |
| LEGR4064 77 | Ud. | Interruptor-Seccionador gama DX-IS 4P 20A (material) | 1 | 15.156 | 15.16 |
| LEGR4064 81 | Ud. | Interruptor-Seccionador gama DX-IS 4P 63A | 1 | 35.195 | 35.20 |
| LEGR4036 05 | Ud. | Int. Automático magnetotérmico 2P 10A curva C 6kA serie TX3 Legr | 17 | 7.996 | 135.93 |
| LEGR4036 06 | Ud. | Int. Automático magnetotérmico 2P 16A curva C 6kA serie TX3 Legr | 17 | 8.113 | 137.92 |
| LEGR4038 08 | Ud. | Int. Automático magnetotérmico 2P 25A curva C 6kA serie TX3 Legr | 4 | 8.481 | 33.92 |
| LEGR4038 10 | Ud. | Int. Automático magnetotérmico 2P 40A curva C 6kA serie TX3 Legr (material) | 2 | 21.312 | 42.62 |
| LEGR4030 33 | Ud. | Int. Difrrencial 2P 40A 30mA tipo AC serie TX3 Legrand | 5 | 20.366 | 101.83 |
| LEGR4115 91 | Ud. | Int. diferencial tipo HPi gama DX 2P 40A sens. 30mA | 8 | 80.434 | 643.47 |
| LEGR4125 23 | Ud. | Contactor con mando manual 2NA 25A serie CX3 Legrand | 3 | 16.794 | 50.38 |
| LEGR0048 85 | Ud. | Repartidor tetrapolar 40A | 1 | 10.505 | 10.51 |
| LEGR0048 84 | Ud. | Repartidor tetrapolar 100A | 1 | 8.991 | 8.99 |
| LEGR4079 29 | Ud. | Magnetotérmico Curva C 6/10kA gama DX 4P 20A | 1 | 39.335 | 39.34 |
| LEGR4122 25 | Ud. | Limitador sobretensiones T2 20kA/polo 3P+N | 1 | 83.329 | 83.33 |
| %CI | % | Costes Indirectos | 1.5 % | 1788.79 | 26.83 |
| % | % | Medios Auxiliares | 2 % | 1815.62 | 36.31 |
|  |  | Total |  |  | 1851.93 |

| Medición | Uds. | Parcial |
|---|---|---|
| PLANTA PRIMERA |  |  |
| F1.6 Circulaciones | 1 | 1.000 |
| Total |  | 1 |

**CUADRO7** Ud. CUADRO SECUNDARIO AULA INFORMÁTICA
1 Ud. × 753.57 = 753.57
Ud. CUADRO SECUNDARIO AULA INFORMÁTICA, de distribución, protección y mando, formado por dos envolventes aislantes de empotrar con puerta(s) y cerradura con llave (RED NORMAL + RED GRUPO), modelo Practibox3 de 3 filas (RN) y de 1 fila (RG) para 18 módulos cada una, de la marca Legrand o equivalente, incluido carriles, embarrados de circuitos y protecciones de la marca Legrand, serie TX3 y DX3 o equivalente, según esquema unifilar, totalmente cableado empleando bornas y punteras, conexionado y rotulado.

| Código | Ud | Descripción | Rendimiento | Precio | Importe |
|---|---|---|---|---|---|
| U01FY630 | Hr | Oficial primera electricista | 2.092 | 15 | 31.38 |
| U01FY635 | Hr | Ayudante electricista | 2.092 | 13 | 27.20 |
| LEGAUX003 | Ud. | Pequeño material | 1 | 0.51 | 0.51 |
| ARM6 | Ud. | Envolvente RN+cerradura (material) | 1 | 39.678 | 39.68 |
| ARM6.1 | Ud. | Envolvente RG+cerradura (material) | 1 | 18.208 | 18.21 |
| LEGR0048 85 | Ud. | Repartidor tetrapolar 40A | 1 | 10.505 | 10.51 |
| LEGR4036 05 | Ud. | Int. Automático magnetotérmico 2P 10A curva C 6kA serie TX3 Legr | 5 | 7.996 | 39.98 |
| LEGR4036 06 | Ud. | Int. Automático magnetotérmico 2P 16A curva C 6kA serie TX3 Legr | 9 | 8.113 | 73.02 |
| LEGR4115 91 | Ud. | Int. diferencial tipo HPi gama DX 2P 40A sens. 30mA | 4 | 80.434 | 321.74 |
| LEGR4030 33 | Ud. | Int. Difrrencial 2P 40A 30mA tipo AC serie TX3 Legrand | 1 | 20.366 | 20.37 |
| LEGR4064 32 | Ud. | Interruptor-Seccionador gama DX-IS 2P 20A | 1 | 7.168 | 7.17 |
| LEGR4064 79 | Ud. | Interruptor-Seccionador gama DX-IS 4P 32A | 1 | 15.431 | 15.43 |
| LEGR4079 29 | Ud. | Magnetotérmico Curva C 6/10kA gama DX 4P 20A | 1 | 39.335 | 39.34 |
| LEGR4122 25 | Ud. | Limitador sobretensiones T2 20kA/polo 3P+N | 1 | 83.329 | 83.33 |
| %CI | % | Costes Indirectos | 1.5 % | 727.87 | 10.92 |
| % | % | Medios Auxiliares | 2 % | 738.79 | 14.78 |
|  |  | Total |  |  | 753.57 |

| Medición | Uds. | Parcial |
|---|---|---|
| PLANTA PRIMERA |  |  |
| B6. Aula Informática | 1 | 1.000 |
| Total |  | 1 |

**CUADRO8** Ud. CUADRO SECUNDARIO AULA IDIOMAS
1 Ud. × 753.57 = 753.57
Ud. CUADRO SECUNDARIO AULA IDIOMAS, de distribución, protección y mando, formado por dos envolventes aislantes de empotrar con puerta(s) y cerradura con llave (RED NORMAL + RED GRUPO), modelo Practibox3 de 3 filas (RN) y de 1 fila (RG) para 18 módulos cada una, de la marca Legrand o equivalente, incluido carriles, embarrados de circuitos y protecciones de la marca Legrand, serie TX3 y DX3 o equivalente, según esquema unifilar, totalmente cableado empleando bornas y punteras, conexionado y rotulado.

| Código | Ud | Descripción | Rendimiento | Precio | Importe |
|---|---|---|---|---|---|
| U01FY630 | Hr | Oficial primera electricista | 2.092 | 15 | 31.38 |
| U01FY635 | Hr | Ayudante electricista | 2.092 | 13 | 27.20 |
| ARM7 | Ud. | Envolvente RN+cerradura (material) | 1 | 39.678 | 39.68 |
| ARM7.1 | Ud. | Envolvente RG+cerradura (material) | 1 | 18.208 | 18.21 |
| LEGAUX003 | Ud. | Pequeño material | 1 | 0.51 | 0.51 |
| LEGR0048 85 | Ud. | Repartidor tetrapolar 40A | 1 | 10.505 | 10.51 |
| LEGR4036 05 | Ud. | Int. Automático magnetotérmico 2P 10A curva C 6kA serie TX3 Legr | 5 | 7.996 | 39.98 |
| LEGR4036 06 | Ud. | Int. Automático magnetotérmico 2P 16A curva C 6kA serie TX3 Legr | 9 | 8.113 | 73.02 |
| LEGR4115 91 | Ud. | Int. diferencial tipo HPi gama DX 2P 40A sens. 30mA | 4 | 80.434 | 321.74 |
| LEGR4030 33 | Ud. | Int. Difrrencial 2P 40A 30mA tipo AC serie TX3 Legrand | 1 | 20.366 | 20.37 |
| LEGR4064 32 | Ud. | Interruptor-Seccionador gama DX-IS 2P 20A | 1 | 7.168 | 7.17 |
| LEGR4064 79 | Ud. | Interruptor-Seccionador gama DX-IS 4P 32A | 1 | 15.431 | 15.43 |
| LEGR4079 29 | Ud. | Magnetotérmico Curva C 6/10kA gama DX 4P 20A | 1 | 39.335 | 39.34 |
| LEGR4122 25 | Ud. | Limitador sobretensiones T2 20kA/polo 3P+N | 1 | 83.329 | 83.33 |
| %CI | % | Costes Indirectos | 1.5 % | 727.87 | 10.92 |
| % | % | Medios Auxiliares | 2 % | 738.79 | 14.78 |
|  |  | Total |  |  | 753.57 |

| Medición | Uds. | Parcial |
|---|---|---|
| PLANTA PRIMERA |  |  |
| B7. Aula Idiomas | 1 | 1.000 |
| Total |  | 1 |

**CUADRO9** Ud. CUADRO SECUNDARIO CTO. CALDERAS
1 Ud. × 3463.61 = 3463.61
Ud. CUADRO SECUNDARIO CUARTO DE CALDERAS, de distribución, protección y mando, formado por una envolvente estanca metálica de superficie con puerta(s) y llave (RED NORMAL), modelo ATLANTIC de la marca Legrand o equivalente, incluido carriles, embarrados de circuitos y protecciones de la marca Legrand, serie DX3 y CX3 o equivalente, según esquema unifilar, totalmente cableado empleando bornas y punteras, conexionado y rotulado.

| Código | Ud | Descripción | Rendimiento | Precio | Importe |
|---|---|---|---|---|---|
| U01FY630 | Hr | Oficial primera electricista | 2.092 | 15 | 31.38 |
| U01FY635 | Hr | Ayudante electricista | 2.092 | 13 | 27.20 |
| LEGAUX003 | Ud. | Pequeño material | 1 | 0.51 | 0.51 |
| ARM.CALD | Ud. | Envolvente metálica estanca IP66 (material) | 1 | 367.079 | 367.08 |
| LEGR0048 83 | Ud. | Repartidor unipolar 160A (material) | 4 | 9.936 | 39.74 |
| LEGR4200 17 | Ud. | Int. caja moldeada DPX3 4P 160A 16kA | 1 | 213.452 | 213.45 |
| LEGR4077 98 | Ud. | Magnetotérmico Curva C 6/10kA gama DX 2P 10A | 4 | 17.974 | 71.90 |
| LEGR4078 00 | Ud. | Magnetotérmico Curva C 6/10kA gama DX 2P 16A | 1 | 18.292 | 18.29 |
| LEGR4079 28 | Ud. | Magnetotérmico Curva C 6/10kA gama DX 4P 16A | 2 | 38.223 | 76.45 |
| LEGR4079 29 | Ud. | Magnetotérmico Curva C 6/10kA gama DX 4P 20A | 4 | 39.335 | 157.34 |
| LEGR4115 05 | Ud. | Int. diferencial tipo A gama DX 2P 40A sens. 30mA | 2 | 52.658 | 105.32 |
| LEGR4116 64 | Ud. | Int. diferencial tipo A gama DX 4P 25A sens. 300mA | 6 | 79.816 | 478.90 |
| LEGR4116 65 | Ud. | Int. diferencial tipo A gama DX 4P 40A sens. 300mA (material) | 6 | 82.274 | 493.64 |
| LEGR4173 15 | Ud. | Guardamotor MX3 22-32A (material) | 4 | 43.458 | 173.83 |
| LEGR4173 07 | Ud. | Guardamotor MX3 2,5-4A (material) | 9 | 24.288 | 218.59 |
| LEGR4173 09 | Ud. | Guardamotor MX3 5-8A (material) | 1 | 24.288 | 24.29 |
| LEGR4173 14 | Ud. | Guardamotor MX3 18-26A (material) | 1 | 35.655 | 35.66 |
| LEGR4173 10 | Ud. | Guardamotor MX3 6-10A (material) | 2 | 27.952 | 55.90 |
| LEGR4161 26 | Ud. | Contactor CTX3 de 3P 32A (material) | 5 | 38.649 | 193.25 |
| LEGR4160 86 | Ud. | Contactor CTX3 de 3P 9A (material) | 8 | 13.148 | 105.18 |
| LEGR4161 06 | Ud. | Contactor CTX3 de 3P 18A (material) | 4 | 19.723 | 78.89 |
| LEGR4125 61 | Ud. | Contactor con mando manual 4NA 25A serie CX3 Legrand (material) | 5 | 25.317 | 126.59 |
| LEGR4127 90 | Ud. | Int. horario analogico CR/D1x16/1mod. | 1 | 30.418 | 30.42 |
| LEGR4121 05 | Ud. | Transformadores de intensidad monofásicos 160/5A (material) | 3 | 6.373 | 19.12 |
| LEGR4120 51 | Ud. | Central de medida modular EMDX3 de Legrand (material) | 1 | 119.268 | 119.27 |
| LEGR4122 25 | Ud. | Limitador sobretensiones T2 20kA/polo 3P+N | 1 | 83.329 | 83.33 |
| %CI | % | Costes Indirectos | 1.5 % | 3345.52 | 50.18 |
| % | % | Medios Auxiliares | 2 % | 3395.70 | 67.91 |
|  |  | Total |  |  | 3463.61 |

| Medición | Uds. | Parcial |
|---|---|---|
| PLANTA BAJA |  |  |
| D4 Cuarto Calderas | 1 | 1.000 |
| Total |  | 1 |

**SZ1-K3G1,5BAN** Ml. Línea SZ1-K 0,6/1kV 3G1,5mm2 en bandeja perforada y bajo tubo
821 Ml. × 4.97 = 4080.37
Ml. Línea de alimentación formada por tres conductores de cobre tipo SZ1-K 0,6/1kV de sección 3G1,5mm2, instalados en bandeja perforada de rejilla tipo rejiband (no incluida) y bajo tubo de PVC de 20mm corrugado, incluido p/p de tubo, tendido en su interior y terminales correspondientes. Totalmente montada, instalada y conexionada. Cumplirá norma UNE 21.123 parte 4 o 5 y norma UNE-EN 50200 debiendo mantener el servicio después de un incendio.

| Código | Ud | Descripción | Rendimiento | Precio | Importe |
|---|---|---|---|---|---|
| 1621306NJP | Ml. | Línea SZ1-K 0,6/1kV 3G1,5mm2 General Cable (material) | 1 | 0.543 | 0.54 |
| 077500020 | ml | TUBO TUPERSA PVC NEGRO DE 750 CON GUIA 20mm | 0.2 | 0.301 | 0.06 |
| U01FY630 | Hr | Oficial primera electricista | 0.15 | 15 | 2.25 |
| U01FY635 | Hr | Ayudante electricista | 0.15 | 13 | 1.95 |
| %CI | % | Costes Indirectos | 1.5 % | 4.80 | 0.07 |
| % | % | Medios Auxiliares | 2 % | 4.87 | 0.10 |
|  |  | Total |  |  | 4.97 |

| Medición | Uds. | Largo | Parcial |
|---|---|---|---|
| PLANTA PRIMERA |  |  |  |
| CS Planta Primera |  |  |  |
| A10 | 1 | 69.000 | 69.000 |
| A11 | 1 | 19.000 | 19.000 |
| A12 | 1 | 69.000 | 69.000 |
| A13 | 1 | 10.000 | 10.000 |
| A14 | 1 | 69.000 | 69.000 |
| A15 | 1 | 49.000 | 49.000 |
| PLANTA BAJA |  |  |  |
| CGBT |  |  |  |
| A16 | 1 | 70.000 | 70.000 |
| A17 | 1 | 17.000 | 17.000 |
| A18 | 1 | 81.000 | 81.000 |
| A19 | 1 | 70.000 | 70.000 |
| A20 | 1 | 15.000 | 15.000 |
| A21 | 1 | 81.000 | 81.000 |
| A22 | 1 | 70.000 | 70.000 |
| A23 | 1 | 16.000 | 16.000 |
| A24 | 1 | 73.000 | 73.000 |
| A25 |  |  |  |
| A26 | 1 | 43.000 | 43.000 |
| A27 |  |  |  |
| Total |  |  | 821 |

**SZ1-K3G1,5TC1** Ml. Línea SZ1-K 0,6/1kV 3G1,5mm2 bajo tubo de PVC corrugado
125 Ml. × 4.53 = 566.25
Ml. Línea de alimentación formada por tres conductores de cobre tipo SZ1-K 0,6/1kV de sección 3G1,5mm2, instalados bajo tubo de PVC corrugado de 20mm de diámetro, incluido p/p de tubo, tendido en su interior y terminales correspondientes. Totalmente montada, instalada y conexionada. Cumplirá norma UNE 21.123 parte 4 o 5 y norma UNE-EN 50200 debiendo mantener el servicio después de un incendio.

| Código | Ud | Descripción | Rendimiento | Precio | Importe |
|---|---|---|---|---|---|
| 1621306NJP | Ml. | Línea SZ1-K 0,6/1kV 3G1,5mm2 General Cable | 1 | 0.543 | 0.54 |
| 077500020 | ml | TUBO TUPERSA PVC NEGRO DE 750 CON GUIA 20mm | 1 | 0.301 | 0.30 |
| U01FY630 | Hr | Oficial primera electricista | 0.126 | 15 | 1.89 |
| U01FY635 | Hr | Ayudante electricista | 0.126 | 13 | 1.64 |
| %CI | % | Costes Indirectos | 1.5 % | 4.37 | 0.07 |
| % | % | Medios Auxiliares | 2 % | 4.44 | 0.09 |
|  |  | Total |  |  | 4.53 |

| Medición | Uds. | Largo | Parcial |
|---|---|---|---|
| PLANTA PRIMERA |  |  |  |
| CS Aula Informática |  |  |  |
| A01 | 1 | 10.000 | 10.000 |
| CS Aula Idiomas |  |  |  |
| A01 | 1 | 10.000 | 10.000 |
| PLANTA BAJA |  |  |  |
| CS Sala de Usos Múltiples |  |  |  |
| A01 | 1 | 15.000 | 15.000 |
| CS Biblioteca |  |  |  |
| A01 | 1 | 13.000 | 13.000 |
| CS Gimnasio |  |  |  |
| A01 | 1 | 19.000 | 19.000 |
| CS Cocina / Comedor |  |  |  |
| A01 | 1 | 29.000 | 29.000 |
| A02 | 1 | 12.000 | 12.000 |
| A03 | 1 | 17.000 | 17.000 |
| Total |  |  | 125 |

**SZ1-K3G2,5BAN** Ml. Línea SZ1-K 0,6/1kV 3G2,5mm2 en bandeja perforada y bajo tubo
339 Ml. × 5.13 = 1739.07
Ml. Línea de alimentación formada por cinco conductores de cobre tipo SZ1-K 0,6/1kV de sección 3G2,5mm2, instalados en bandeja perforada de rejilla tipo rejiband (no incluida) y bajo tubo de PVC de 20mm corrugado, incluido p/p de tubo, tendido en su interior y terminales correspondientes. Totalmente montada, instalada y conexionada. Cumplirá norma UNE 21.123 parte 4 o 5 y norma UNE-EN 50200 debiendo mantener el servicio después de un incendio.

| Código | Ud | Descripción | Rendimiento | Precio | Importe |
|---|---|---|---|---|---|
| 077500020 | ml | TUBO TUPERSA PVC NEGRO DE 750 CON GUIA 20mm | 0.2 | 0.301 | 0.06 |
| 1621307NJP | Ml. | Línea SZ1-K 0,6/1kV 3G2,5mm2 General Cable (material) | 1 | 0.703 | 0.70 |
| U01FY630 | Hr | Oficial primera electricista | 0.15 | 15 | 2.25 |
| U01FY635 | Hr | Ayudante electricista | 0.15 | 13 | 1.95 |
| %CI | % | Costes Indirectos | 1.5 % | 4.96 | 0.07 |
| % | % | Medios Auxiliares | 2 % | 5.03 | 0.10 |
|  |  | Total |  |  | 5.13 |

| Medición | Uds. | Largo | Parcial |
|---|---|---|---|
| LG01 | 1 | 22.000 | 22.000 |
| LG03 | 1 | 48.000 | 48.000 |
| LG04 | 1 | 79.000 | 79.000 |
| LG06 | 1 | 50.000 | 50.000 |
| LG07 | 1 | 58.000 | 58.000 |
| Caldeo grupo | 1 | 44.000 | 44.000 |
| F22 | 1 | 10.000 | 10.000 |
| F23 | 1 | 14.000 | 14.000 |
| F24 | 1 | 14.000 | 14.000 |
| Total |  |  | 339 |

**SZ1-K5G2,5BAN** Ml. Línea SZ1-K 0,6/1kV 5G2,5mm2 en bandeja perforada y bajo tubo
47 Ml. × 4.86 = 228.42
Ml. Línea de alimentación formada por cinco conductores de cobre tipo SZ1-K 0,6/1kV de sección 5G2,5mm2, instalados en bandeja perforada de rejilla tipo rejiband (no incluida) y bajo tubo de PVC corrugado, incluido p/p de tubo, tendido en su interior y terminales correspondientes. Totalmente montada, instalada y conexionada. Cumplirá norma UNE 21.123 parte 4 o 5 y norma UNE-EN 50200 debiendo mantener el servicio después de un incendio.

| Código | Ud | Descripción | Rendimiento | Precio | Importe |
|---|---|---|---|---|---|
| TC6905002MC | Ml. | Línea SZ1-K 0,6/1kV 5G2,5mm2 General Cable (material) | 1 | 1.096 | 1.10 |
| 077500020 | ml | TUBO TUPERSA PVC NEGRO DE 750 CON GUIA 20mm | 0.2 | 0.301 | 0.06 |
| U01FY630 | Hr | Oficial primera electricista | 0.126 | 15 | 1.89 |
| U01FY635 | Hr | Ayudante electricista | 0.126 | 13 | 1.64 |
| %CI | % | Costes Indirectos | 1.5 % | 4.69 | 0.07 |
| % | % | Medios Auxiliares | 2 % | 4.76 | 0.10 |
|  |  | Total |  |  | 4.86 |

| Medición | Uds. | Largo | Parcial |
|---|---|---|---|
| LG05 | 1 | 47.000 | 47.000 |
| Total |  |  | 47 |

**SZ1-K3G6BAN** Ml. Línea SZ1-K 0,6/1kV 3G6mm2 en bandeja perforada y bajo tubo
43 Ml. × 4.98 = 214.14
Ml. Línea de alimentación formada por cinco conductores de cobre tipo SZ1-K 0,6/1kV de sección 3G6mm2, instalados en bandeja perforada de rejilla tipo rejiband (no incluida) y bajo tubo de PVC corrugado, incluido p/p de tubo, tendido en su interior y terminales correspondientes. Totalmente montada, instalada y conexionada. Cumplirá norma UNE 21.123 parte 4 o 5 y norma UNE-EN 50200 debiendo mantener el servicio después de un incendio.

| Código | Ud | Descripción | Rendimiento | Precio | Importe |
|---|---|---|---|---|---|
| TC6903006GC | Ml. | Línea SZ1-K 0,6/1kV 3G6mm2 General Cable (material) | 1 | 1.238 | 1.24 |
| 077500025 | ml | TUBO TUPERSA PVC NEGRO DE 750 CON GUIA 25mm | 0.2 | 0.201 | 0.04 |
| U01FY630 | Hr | Oficial primera electricista | 0.126 | 15 | 1.89 |
| U01FY635 | Hr | Ayudante electricista | 0.126 | 13 | 1.64 |
| %CI | % | Costes Indirectos | 1.5 % | 4.81 | 0.07 |
| % | % | Medios Auxiliares | 2 % | 4.88 | 0.10 |
|  |  | Total |  |  | 4.98 |

| Medición | Uds. | Largo | Parcial |
|---|---|---|---|
| LG02 | 1 | 43.000 | 43.000 |
| Total |  |  | 43 |

**SZ1-K5G6BAN** Ml. Línea SZ1-K 0,6/1kV 5G6mm2 en bandeja perforada y bajo tubo
35 Ml. × 5.73 = 200.55
Ml. Línea de alimentación formada por cinco conductores de cobre tipo SZ1-K 0,6/1kV de sección 5G6mm2, instalados en bandeja perforada de rejilla tipo rejiband (no incluida) y bajo tubo de PVC corrugado, incluido p/p de tubo, tendido en su interior y terminales correspondientes. Totalmente montada, instalada y conexionada. Cumplirá norma UNE 21.123 parte 4 o 5 y norma UNE-EN 50200 debiendo mantener el servicio después de un incendio.

| Código | Ud | Descripción | Rendimiento | Precio | Importe |
|---|---|---|---|---|---|
| TC6905006.C | Ml. | Línea SZ1-K 0,6/1kV 5G6mm2 General Cable (material) | 1 | 1.974 | 1.97 |
| 077500025 | ml | TUBO TUPERSA PVC NEGRO DE 750 CON GUIA 25mm | 0.2 | 0.201 | 0.04 |
| U01FY630 | Hr | Oficial primera electricista | 0.126 | 15 | 1.89 |
| U01FY635 | Hr | Ayudante electricista | 0.126 | 13 | 1.64 |
| %CI | % | Costes Indirectos | 1.5 % | 5.54 | 0.08 |
| % | % | Medios Auxiliares | 2 % | 5.62 | 0.11 |
|  |  | Total |  |  | 5.73 |

| Medición | Uds. | Largo | Parcial |
|---|---|---|---|
| Línea Ascensor | 1 | 35.000 | 35.000 |
| Total |  |  | 35 |

**SZ1-K5G25BAN** Ml. Línea SZ1-K 0,6/1kV 5G25mm2 en bandeja perforada y bajo tubo
44 Ml. × 11.24 = 494.56
Ml. Línea de alimentación formada por cinco conductores de cobre tipo SZ1-K 0,6/1kV de sección 5G25mm2, instalados en bandeja perforada de rejilla tipo rejiband (no incluida) y bajo tubo de PVC corrugado, incluido p/p de tubo, tendido en su interior y terminales correspondientes. Totalmente montada, instalada y conexionada. Cumplirá norma UNE 21.123 parte 4 o 5 y norma UNE-EN 50200 debiendo mantener el servicio después de un incendio.

| Código | Ud | Descripción | Rendimiento | Precio | Importe |
|---|---|---|---|---|---|
| TC6905025 | Ml. | Línea SZ1-K 0,6/1kV 5G25mm2 General Cable (material) | 1 | 7.277 | 7.28 |
| 077500040 | ml | TUBO TUPERSA PVC NEGRO DE 750 CON GUIA 40mm | 0.2 | 0.234 | 0.05 |
| U01FY630 | Hr | Oficial primera electricista | 0.126 | 15 | 1.89 |
| U01FY635 | Hr | Ayudante electricista | 0.126 | 13 | 1.64 |
| %CI | % | Costes Indirectos | 1.5 % | 10.86 | 0.16 |
| % | % | Medios Auxiliares | 2 % | 11.02 | 0.22 |
|  |  | Total |  |  | 11.24 |

| Medición | Uds. | Largo | Parcial |
|---|---|---|---|
| Línea Grupo Electrógeno | 1 | 44.000 | 44.000 |
| Total |  |  | 44 |

**RZ1-K2X1,5BAN** Ml. Línea RZ1-K 0,6/1kV 2x1,5mm2 en bandeja perforada y bajo tubo
1431 Ml. × 3.98 = 5695.38
Ml. Línea de alimentación formada por dos conductores de cobre tipo RZ1-K 0,6/1kV de sección 2x1,5mm2,instalados en bandeja perforada de rejilla tipo rejiband (no incluida) y bajo tubo de PVC corrugado, incluido p/p de tubo, tendido en su interior y terminales correspondientes. Totalmente montada, instalada y conexionada. Cumplirá norma UNE 21.123 parte 4 o 5.

| Código | Ud | Descripción | Rendimiento | Precio | Importe |
|---|---|---|---|---|---|
| MIG84016 | Ml. | Línea RZ1-K 0,6/1kV 2x1,5mm2 Miguelez (material) | 1 | 0.268 | 0.27 |
| 077500020 | ml | TUBO TUPERSA PVC NEGRO DE 750 CON GUIA 20mm | 0.2 | 0.301 | 0.06 |
| U01FY635 | Hr | Ayudante electricista | 0.125 | 13 | 1.63 |
| U01FY630 | Hr | Oficial primera electricista | 0.125 | 15 | 1.88 |
| %CI | % | Costes Indirectos | 1.5 % | 3.84 | 0.06 |
| % | % | Medios Auxiliares | 2 % | 3.90 | 0.08 |
|  |  | Total |  |  | 3.98 |

| Medición | Uds. | Largo | Parcial |
|---|---|---|---|
| PLANTA PRIMERA |  |  |  |
| CS Planta Primera |  |  |  |
| E01 | 1 | 24.000 | 24.000 |
| E02 | 1 | 12.000 | 12.000 |
| E03 | 1 | 50.000 | 50.000 |
| E04 | 1 | 29.000 | 29.000 |
| E05 | 1 | 16.000 | 16.000 |
| E06 | 1 | 55.000 | 55.000 |
| E10 | 1 | 44.000 | 44.000 |
| E11 | 1 | 14.000 | 14.000 |
| E12 | 1 | 72.000 | 72.000 |
| E13 | 1 | 8.000 | 8.000 |
| E14 | 1 | 42.000 | 42.000 |
| PLANTA BAJA |  |  |  |
| CGBT |  |  |  |
| E01 | 1 | 55.000 | 55.000 |
| E02 | 1 | 37.000 | 37.000 |
| E03 | 1 | 62.000 | 62.000 |
| E04 | 1 | 56.000 | 56.000 |
| E05 | 1 | 43.000 | 43.000 |
| E06 | 1 | 66.000 | 66.000 |
| E07 | 1 | 62.000 | 62.000 |
| E08 | 1 | 44.000 | 44.000 |
| E10 | 1 | 24.000 | 24.000 |
| E11 | 1 | 17.000 | 17.000 |
| E12 | 1 | 40.000 | 40.000 |
| E13 | 1 | 73.000 | 73.000 |
| E16 | 1 | 61.000 | 61.000 |
| E17 | 1 | 18.000 | 18.000 |
| E18 | 1 | 69.000 | 69.000 |
| E19 | 1 | 65.000 | 65.000 |
| E20 | 1 | 6.000 | 6.000 |
| E21 | 1 | 75.000 | 75.000 |
| E22 | 1 | 70.000 | 70.000 |
| E23 | 1 | 10.000 | 10.000 |
| E24 | 1 | 74.000 | 74.000 |
| E26 | 1 | 38.000 | 38.000 |
| Total |  |  | 1431 |

**RZ1-K3G1.5BAN** Ml. Línea RZ1-K 0,6/1kV 3G1,5mm2 en bandeja perforada y bajo tubo
1553 Ml. × 4.07 = 6320.71
Ml. Línea de alimentación formada por tres conductores de cobre tipo RZ1-K 0,6/1kV de sección 3G1,5mm2, instalados en bandeja perforada de rejilla tipo rejiband (no incluida) y bajo tubo de PVC corrugado, incluido p/p de tubo, tendido en su interior y terminales correspondientes. Totalmente montada, instalada y conexionada. Cumplirá norma UNE 21.123 parte 4 o 5.

| Código | Ud | Descripción | Rendimiento | Precio | Importe |
|---|---|---|---|---|---|
| 1992306VDP | Ml. | Línea RZ1-K 0,6/1kV 3G1,5mm2 General Cable (material) | 1 | 0.36 | 0.36 |
| 077500020 | ml | TUBO TUPERSA PVC NEGRO DE 750 CON GUIA 20mm | 0.2 | 0.301 | 0.06 |
| U01FY630 | Hr | Oficial primera electricista | 0.125 | 15 | 1.88 |
| U01FY635 | Hr | Ayudante electricista | 0.125 | 13 | 1.63 |
| %CI | % | Costes Indirectos | 1.5 % | 3.93 | 0.06 |
| % | % | Medios Auxiliares | 2 % | 3.99 | 0.08 |
|  |  | Total |  |  | 4.07 |

| Medición | Uds. | Largo | Parcial |
|---|---|---|---|
| PLANTA PRIMERA |  |  |  |
| CS Planta Primera |  |  |  |
| A01 | 1 | 31.000 | 31.000 |
| A02 | 1 | 13.000 | 13.000 |
| A03 | 1 | 56.000 | 56.000 |
| A04 | 1 | 31.000 | 31.000 |
| A05 | 1 | 15.000 | 15.000 |
| A06 | 1 | 58.000 | 58.000 |
| A07 | 1 | 33.000 | 33.000 |
| A08 | 1 | 17.000 | 17.000 |
| A09 | 1 | 60.000 | 60.000 |
| V01 | 1 | 71.000 | 71.000 |
| PLANTA BAJA |  |  |  |
| CGBT |  |  |  |
| AEX01 | 1 | 164.000 | 164.000 |
| AEX02 | 1 | 137.000 | 137.000 |
| A01 | 1 | 58.000 | 58.000 |
| A02 | 1 | 43.000 | 43.000 |
| A03 | 1 | 68.000 | 68.000 |
| A04 | 1 | 60.000 | 60.000 |
| A05 | 1 | 44.000 | 44.000 |
| A06 | 1 | 69.000 | 69.000 |
| A07 | 1 | 62.000 | 62.000 |
| A08 | 1 | 45.000 | 45.000 |
| A09 | 1 | 70.000 | 70.000 |
| A10 | 1 | 24.000 | 24.000 |
| A11 | 1 | 19.000 | 19.000 |
| A12 | 1 | 40.000 | 40.000 |
| A13 | 1 | 74.000 | 74.000 |
| A14 | 1 | 71.000 | 71.000 |
| A15 |  |  |  |
| V01 | 1 | 55.000 | 55.000 |
| V02 | 1 | 65.000 | 65.000 |
| Total |  |  | 1553 |

**RZ1-K3G2.5BAN** Ml. Línea RZ1-K 0,6/1kV 3G2,5mm2 en bandeja perforada y bajo tubo
2213 Ml. × 4.2 = 9294.60
Ml. Línea de alimentación formada por tres conductores de cobre tipo RZ1-K 0,6/1kV de sección 3G2,5mm2, instalados en bandeja perforada de rejilla tipo rejiband (no incluida) y bajo tubo de PVC corrugado, incluido p/p de tubo, en su interior y terminales correspondientes. Totalmente montada, instalada y conexionada. Cumplirá norma UNE 21.123 parte 4 o 5.

| Código | Ud | Descripción | Rendimiento | Precio | Importe |
|---|---|---|---|---|---|
| 1992307VDP | Ml. | Línea RZ1-K 0,6/1kV 3G2,5mm2 General Cable (material) | 1 | 0.494 | 0.49 |
| 077500020 | ml | TUBO TUPERSA PVC NEGRO DE 750 CON GUIA 20mm | 0.2 | 0.301 | 0.06 |
| U01FY630 | Hr | Oficial primera electricista | 0.125 | 15 | 1.88 |
| U01FY635 | Hr | Ayudante electricista | 0.125 | 13 | 1.63 |
| %CI | % | Costes Indirectos | 1.5 % | 4.06 | 0.06 |
| % | % | Medios Auxiliares | 2 % | 4.12 | 0.08 |
|  |  | Total |  |  | 4.2 |

| Medición | Uds. | Largo | Parcial |
|---|---|---|---|
| PLANTA PRIMERA |  |  |  |
| CS Planta Primera |  |  |  |
| F01 | 1 | 34.000 | 34.000 |
| F02 | 1 | 28.000 | 28.000 |
| F03 | 1 | 27.000 | 27.000 |
| F04 | 1 | 39.000 | 39.000 |
| F05 | 1 | 61.000 | 61.000 |
| F06 | 1 | 49.000 | 49.000 |
| F07 | 1 | 23.000 | 23.000 |
| F08 | 1 | 14.000 | 14.000 |
| F09 | 1 | 10.000 | 10.000 |
| PT01 | 1 | 42.000 | 42.000 |
| PT02 | 1 | 29.000 | 29.000 |
| PT03 | 1 | 32.000 | 32.000 |
| PT04 | 1 | 39.000 | 39.000 |
| PT05 | 1 | 61.000 | 61.000 |
| PT06 | 1 | 61.000 | 61.000 |
| P01 | 1 | 79.000 | 79.000 |
| CF01 | 1 | 51.000 | 51.000 |
| PLANTA BAJA |  |  |  |
| CGBT |  |  |  |
| F01 | 1 | 61.000 | 61.000 |
| F02 | 1 | 54.000 | 54.000 |
| F03 | 1 | 26.000 | 26.000 |
| F04 | 1 | 58.000 | 58.000 |
| F05 | 1 | 19.000 | 19.000 |
| F06 | 1 | 16.000 | 16.000 |
| F07 | 1 | 36.000 | 36.000 |
| F08 | 1 | 21.000 | 21.000 |
| F09 | 1 | 12.000 | 12.000 |
| F10 | 1 | 48.000 | 48.000 |
| F11 |  |  |  |
| F12 |  |  |  |
| F13 | 1 | 57.000 | 57.000 |
| F14 | 1 | 40.000 | 40.000 |
| F15 | 1 | 68.000 | 68.000 |
| F16 | 1 | 73.000 | 73.000 |
| F17 | 1 | 45.000 | 45.000 |
| F18 | 1 | 45.000 | 45.000 |
| F19 | 1 | 72.000 | 72.000 |
| F20 | 1 | 77.000 | 77.000 |
| F21 |  |  |  |
| PT01 | 1 | 55.000 | 55.000 |
| PT02 | 1 | 62.000 | 62.000 |
| PT03 | 1 | 32.000 | 32.000 |
| PT04 | 1 | 47.000 | 47.000 |
| PT05 | 1 | 20.000 | 20.000 |
| PT06 | 1 | 23.000 | 23.000 |
| PT07 | 1 | 21.000 | 21.000 |
| PT08 | 1 | 16.000 | 16.000 |
| PT09 |  |  |  |
| PT10 | 1 | 56.000 | 56.000 |
| PT11 | 1 | 72.000 | 72.000 |
| PT12 | 1 | 73.000 | 73.000 |
| P01 | 1 | 60.000 | 60.000 |
| CF01 | 1 | 42.000 | 42.000 |
| P02 | 1 | 64.000 | 64.000 |
| CF02 | 1 | 63.000 | 63.000 |
| Total |  |  | 2213 |

**RZ1-K5G2.5BAN** Ml. Línea RZ1-K 0,6/1kV 5G2,5mm2 en bandeja perforada y bajo tubo (08/02/2008)
0 Ml. × 5.21 = 0.00
Ml. Línea de alimentación formada por cinco conductores de cobre tipo RZ1-K 0,6/1kV de sección 5G2,5mm2, instalados en bandeja perforada de rejilla tipo rejiband (no incluida) y bajo tubo de PVC corrugado, incluido p/p de tubo, tendido en su interior y terminales correspondientes. Totalmente montada, instalada y conexionada. Cumplirá norma UNE 21.123 parte 4 o 5.

| Código | Ud | Descripción | Rendimiento | Precio | Importe |
|---|---|---|---|---|---|
| 1992507VDP | Ml. | Línea RZ1-K 0,6/1kV 5G2,5mm2 General Cable (material) | 1 | 0.77 | 0.77 |
| 077500020 | ml | TUBO TUPERSA PVC NEGRO DE 750 CON GUIA 20mm | 0.2 | 0.301 | 0.06 |
| U01FY630 | Hr | Oficial primera electricista | 0.15 | 15 | 2.25 |
| U01FY635 | Hr | Ayudante electricista | 0.15 | 13 | 1.95 |
| %CI | % | Costes Indirectos | 1.5 % | 5.03 | 0.08 |
| % | % | Medios Auxiliares | 2 % | 5.11 | 0.10 |
|  |  | Total |  |  | 5.21 |

**RZ1-K5G6BAN** Ml. Línea RZ1-K 0,6/1kV 5G6mm2 bandeja perforada y bajo tubo
149 Ml. × 5.67 = 844.83
Ml. Línea de alimentación formada por cinco conductores de cobre tipo RZ1-K 0,6/1kV de sección 5G6mm2, instalados en bandeja perforada de rejilla tipo rejiband (no incluida), y bajo tubo de PVC corrugado incluido p/p de tubo, tendido en su interior y terminales correspondientes. Totalmente montada, instalada y conexionada. Cumplirá norma UNE 21.123 parte 4 o 5.

| Código | Ud | Descripción | Rendimiento | Precio | Importe |
|---|---|---|---|---|---|
| 1992509VDP | Ml. | Línea RZ1-K 0,6/1kV 5G6mm2 General Cable (material) | 1 | 1.933 | 1.93 |
| 077500025 | ml | TUBO TUPERSA PVC NEGRO DE 750 CON GUIA 25mm | 0.2 | 0.201 | 0.04 |
| U01FY630 | Hr | Oficial primera electricista | 0.125 | 15 | 1.88 |
| U01FY635 | Hr | Ayudante electricista | 0.125 | 13 | 1.63 |
| %CI | % | Costes Indirectos | 1.5 % | 5.48 | 0.08 |
| % | % | Medios Auxiliares | 2 % | 5.56 | 0.11 |
|  |  | Total |  |  | 5.67 |

| Medición | Uds. | Largo | Parcial |
|---|---|---|---|
| LN01 | 1 | 22.000 | 22.000 |
| LN03 | 1 | 48.000 | 48.000 |
| LN04 | 1 | 79.000 | 79.000 |
| Total |  |  | 149 |

**RZ1-K5G10BAN** Ml. Línea RZ1-K 0,6/1kV 5G10mm2 bandeja perforada y bajo tubo
178 Ml. × 6.44 = 1146.32
Ml. Línea de alimentación formada por cinco conductores de cobre tipo RZ1-K 0,6/1kV de sección 5G10mm2, instalados en bandeja perforada de rejilla tipo rejiband (no incluida), y bajo tubo de PVC corrugado incluido p/p de tubo, tendido en su interior y terminales correspondientes. Totalmente montada, instalada y conexionada. Cumplirá norma UNE 21.123 parte 4 o 5.

| Código | Ud | Descripción | Rendimiento | Precio | Importe |
|---|---|---|---|---|---|
| TC3205010 | Ml. | Línea RZ1-K 0,6/1kV 5G10mm2 Top Cable (material) | 1 | 2.652 | 2.65 |
| 077500032 | ml | TUBO TUPERSA PVC NEGRO DE 750 CON GUIA 32mm (material) | 0.2 | 0.301 | 0.06 |
| U01FY630 | Hr | Oficial primera electricista | 0.125 | 15 | 1.88 |
| U01FY635 | Hr | Ayudante electricista | 0.125 | 13 | 1.63 |
| %CI | % | Costes Indirectos | 1.5 % | 6.22 | 0.09 |
| % | % | Medios Auxiliares | 2 % | 6.31 | 0.13 |
|  |  | Total |  |  | 6.44 |

| Medición | Uds. | Largo | Parcial |
|---|---|---|---|
| LN06 | 1 | 50.000 | 50.000 |
| LN07 | 1 | 58.000 | 58.000 |
| linea de grupo | 1 | 70.000 | 70.000 |
| Total |  |  | 178 |

**RZ1-K5G16BAN** Ml. Línea RZ1-K 0,6/1kV 5G16mm2 bandeja perforada y bajo tubo
90 Ml. × 7.92 = 712.80
Ml. Línea de alimentación formada por cinco conductores de cobre tipo RZ1-K 0,6/1kV de sección 5G16mm2, instalados en bandeja perforada de rejilla tipo rejiband (no incluida), y bajo tubo de PVC corrugado incluido p/p de tubo, tendido en su interior y terminales correspondientes. Totalmente montada, instalada y conexionada. Cumplirá norma UNE 21.123 parte 4 o 5.

| Código | Ud | Descripción | Rendimiento | Precio | Importe |
|---|---|---|---|---|---|
| TC3205016 | Ml. | Línea RZ1-K 0,6/1kV 5G16mm2 Top Cable (material) | 1 | 4.09 | 4.09 |
| 077500040 | ml | TUBO TUPERSA PVC NEGRO DE 750 CON GUIA 40mm | 0.2 | 0.234 | 0.05 |
| U01FY630 | Hr | Oficial primera electricista | 0.125 | 15 | 1.88 |
| U01FY635 | Hr | Ayudante electricista | 0.125 | 13 | 1.63 |
| %CI | % | Costes Indirectos | 1.5 % | 7.65 | 0.11 |
| % | % | Medios Auxiliares | 2 % | 7.76 | 0.16 |
|  |  | Total |  |  | 7.92 |

| Medición | Uds. | Largo | Parcial |
|---|---|---|---|
| LN02 | 1 | 43.000 | 43.000 |
| LN05 | 1 | 47.000 | 47.000 |
| Total |  |  | 90 |

**RZ1-K5G50BAN** Ml. Línea RZ1-K 0,6/1kV 4x50+TT25mm2 bandeja perforada y bajo tubo
42 Ml. × 14.16 = 594.72
Ml. Línea de alimentación formada por cinco conductores de cobre tipo RZ1-K 0,6/1kV de sección 4x50+TT25mm2, instalados en bandeja perforada de rejilla tipo rejiband (no incluida), y bajo tubo de PVC corrugado incluido p/p de tubo, tendido en su interior y terminales correspondientes. Totalmente montada, instalada y conexionada. Cumplirá norma UNE 21.123 parte 4 o 5.

| Código | Ud | Descripción | Rendimiento | Precio | Importe |
|---|---|---|---|---|---|
| TC3201050 | Ml. | Línea RZ1-K 0,6/1kV 1G50mm2 Top Cable (material) | 4 | 2.217 | 8.87 |
| TC3201025 | Ml. | Línea RZ1-K 0,6/1kV 1G25mm2 Top Cable (material) | 1 | 1.171 | 1.17 |
| 077500050 | ml | TUBO TUPERSA PVC NEGRO DE 750 CON GUIA 50mm (material) | 0.2 | 0.577 | 0.12 |
| U01FY630 | Hr | Oficial primera electricista | 0.125 | 15 | 1.88 |
| U01FY635 | Hr | Ayudante electricista | 0.125 | 13 | 1.63 |
| %CI | % | Costes Indirectos | 1.5 % | 13.67 | 0.21 |
| % | % | Medios Auxiliares | 2 % | 13.88 | 0.28 |
|  |  | Total |  |  | 14.16 |

| Medición | Uds. | Largo | Parcial |
|---|---|---|---|
| LN08 | 1 | 42.000 | 42.000 |
| Total |  |  | 42 |

**RZ1-K2X1,5TC1** Ml. Línea RZ1-K 0,6/1kV 2x1,5mm2 bajo tubo de PVC corrugado
296 Ml. × 4.22 = 1249.12
Ml. Línea de alimentación formada por dos conductores de cobre tipo RZ1-K 0,6/1kV de sección 2x1,5mm2,instalados bajo tubo de PVC corrugado de diámetro 20mm, incluido p/p de tubo, tendido en su interior y terminales correspondientes. Totalmente montada, instalada y conexionada. Cumplirá norma UNE 21.123 parte 4 o 5.

| Código | Ud | Descripción | Rendimiento | Precio | Importe |
|---|---|---|---|---|---|
| MIG84016 | Ml. | Línea RZ1-K 0,6/1kV 2x1,5mm2 Miguelez | 1 | 0.268 | 0.27 |
| 077500020 | ml | TUBO TUPERSA PVC NEGRO DE 750 CON GUIA 20mm | 1 | 0.301 | 0.30 |
| U01FY635 | Hr | Ayudante electricista | 0.125 | 13 | 1.63 |
| U01FY630 | Hr | Oficial primera electricista | 0.125 | 15 | 1.88 |
| %CI | % | Costes Indirectos | 1.5 % | 4.08 | 0.06 |
| % | % | Medios Auxiliares | 2 % | 4.14 | 0.08 |
|  |  | Total |  |  | 4.22 |

| Medición | Uds. | Largo | Parcial |
|---|---|---|---|
| PLANTA PRIMERA |  |  |  |
| CS Aula Informática |  |  |  |
| E01 | 1 | 4.000 | 4.000 |
| E02 | 1 | 8.000 | 8.000 |
| CS Aula Idiomas |  |  |  |
| E01 | 1 | 4.000 | 4.000 |
| E02 | 1 | 8.000 | 8.000 |
| PLANTA BAJA |  |  |  |
| CS Sala de Usos Múltiples |  |  |  |
| E01 | 1 | 14.000 | 14.000 |
| E02 | 1 | 16.000 | 16.000 |
| E03 | 1 | 9.000 | 9.000 |
| CS Biblioteca |  |  |  |
| E01 | 1 | 13.000 | 13.000 |
| E02 | 1 | 9.000 | 9.000 |
| CS Gimnasio |  |  |  |
| E01 | 1 | 17.000 | 17.000 |
| E02 | 1 | 14.000 | 14.000 |
| E03 | 1 | 6.000 | 6.000 |
| E04 | 1 | 13.000 | 13.000 |
| E05 | 1 | 22.000 | 22.000 |
| E06 | 1 | 15.000 | 15.000 |
| CS Cocina / Comedor |  |  |  |
| E01 | 1 | 30.000 | 30.000 |
| E02 | 1 | 5.000 | 5.000 |
| E03 | 1 | 13.000 | 13.000 |
| E04 | 1 | 14.000 | 14.000 |
| E05 | 1 | 9.000 | 9.000 |
| E07 | 1 | 23.000 | 23.000 |
| E08 | 1 | 30.000 | 30.000 |
| Total |  |  | 296 |

**RZ1-K3G1.5TC1** Ml. Línea RZ1-K 0,6/1kV 3G1,5mm2 bajo tubo de PVC corrugado
324 Ml. × 4.31 = 1396.44
Ml. Línea de alimentación formada por tres conductores de cobre tipo RZ1-K 0,6/1kV de sección 3G1,5mm2,instalados bajo tubo de PVC corrugado de diámetro 20mm, incluido p/p de tubo, tendido en su interior y terminales correspondientes. Totalmente montada, instalada y conexionada. Cumplirá norma UNE 21.123 parte 4 o 5.

| Código | Ud | Descripción | Rendimiento | Precio | Importe |
|---|---|---|---|---|---|
| 1992306VDP | Ml. | Línea RZ1-K 0,6/1kV 3G1,5mm2 General Cable | 1 | 0.36 | 0.36 |
| 077500020 | ml | TUBO TUPERSA PVC NEGRO DE 750 CON GUIA 20mm | 1 | 0.301 | 0.30 |
| U01FY630 | Hr | Oficial primera electricista | 0.125 | 15 | 1.88 |
| U01FY635 | Hr | Ayudante electricista | 0.125 | 13 | 1.63 |
| %CI | % | Costes Indirectos | 1.5 % | 4.17 | 0.06 |
| % | % | Medios Auxiliares | 2 % | 4.23 | 0.08 |
|  |  | Total |  |  | 4.31 |

| Medición | Uds. | Largo | Parcial |
|---|---|---|---|
| PLANTA PRIMERA |  |  |  |
| CS Aula Informática |  |  |  |
| A02 | 1 | 11.000 | 11.000 |
| A03 | 1 | 14.000 | 14.000 |
| V01 | 1 | 6.000 | 6.000 |
| CS Aula Idiomas |  |  |  |
| A02 | 1 | 11.000 | 11.000 |
| A03 | 1 | 14.000 | 14.000 |
| V01 | 1 | 6.000 | 6.000 |
| PLANTA BAJA |  |  |  |
| CS Sala de Usos Múltiples |  |  |  |
| A02 | 1 | 17.000 | 17.000 |
| A03 | 1 | 14.000 | 14.000 |
| V01 | 1 | 8.000 | 8.000 |
| CS Biblioteca |  |  |  |
| A02 | 1 | 13.000 | 13.000 |
| A03 | 1 | 14.000 | 14.000 |
| V01 | 1 | 9.000 | 9.000 |
| CS Gimnasio |  |  |  |
| A02 | 1 | 21.000 | 21.000 |
| A03 | 1 | 7.000 | 7.000 |
| A04 | 1 | 14.000 | 14.000 |
| A05 | 1 | 23.000 | 23.000 |
| A06 | 1 | 18.000 | 18.000 |
| V01 | 1 | 16.000 | 16.000 |
| CS Cocina / Comedor |  |  |  |
| A04 | 1 | 18.000 | 18.000 |
| A05 | 1 | 12.000 | 12.000 |
| A07 | 1 | 24.000 | 24.000 |
| A08 | 1 | 21.000 | 21.000 |
| V01 | 1 | 13.000 | 13.000 |
| Total |  |  | 324 |

**RZ1-K3G2.5TC1** Ml. Línea RZ1-K 0,6/1kV 3G2,5mm2 bajo tubo de PVC corrugado
720 Ml. × 5.16 = 3715.20
Ml. Línea de alimentación formada por tres conductores de cobre tipo RZ1-K 0,6/1kV de sección 3G2,5mm2, instalados bajo tubo de PVC corrugado de diámetro 20mm, incluido p/p de tubo, en su interior y terminales correspondientes. Totalmente montada, instalada y conexionada. Cumplirá norma UNE 21.123 parte 4 o 5.

| Código | Ud | Descripción | Rendimiento | Precio | Importe |
|---|---|---|---|---|---|
| 1992307VDP | Ml. | Línea RZ1-K 0,6/1kV 3G2,5mm2 General Cable | 1 | 0.494 | 0.49 |
| 077500020 | ml | TUBO TUPERSA PVC NEGRO DE 750 CON GUIA 20mm | 1 | 0.301 | 0.30 |
| U01FY630 | Hr | Oficial primera electricista | 0.15 | 15 | 2.25 |
| U01FY635 | Hr | Ayudante electricista | 0.15 | 13 | 1.95 |
| %CI | % | Costes Indirectos | 1.5 % | 4.99 | 0.07 |
| % | % | Medios Auxiliares | 2 % | 5.06 | 0.10 |
|  |  | Total |  |  | 5.16 |

| Medición | Uds. | Largo | Parcial |
|---|---|---|---|
| PLANTA PRIMERA |  |  |  |
| CS Aula Informática |  |  |  |
| PT01 | 1 | 14.000 | 14.000 |
| PT02 | 1 | 12.000 | 12.000 |
| PT03 | 1 | 14.000 | 14.000 |
| PT04 | 1 | 16.000 | 16.000 |
| PT05 | 1 | 18.000 | 18.000 |
| PT06 | 1 | 20.000 | 20.000 |
| PT07 | 1 | 22.000 | 22.000 |
| F01 | 1 | 16.000 | 16.000 |
| P01 | 1 | 9.000 | 9.000 |
| CS Aula Idiomas |  |  |  |
| PT01 | 1 | 14.000 | 14.000 |
| PT02 | 1 | 12.000 | 12.000 |
| PT03 | 1 | 14.000 | 14.000 |
| PT04 | 1 | 16.000 | 16.000 |
| PT05 | 1 | 18.000 | 18.000 |
| PT06 | 1 | 20.000 | 20.000 |
| PT07 | 1 | 22.000 | 22.000 |
| F01 | 1 | 16.000 | 16.000 |
| P01 | 1 | 9.000 | 9.000 |
| PLANTA BAJA |  |  |  |
| CS Sala de Usos Múltiples |  |  |  |
| F01 | 1 | 13.000 | 13.000 |
| F02 | 1 | 10.000 | 10.000 |
| PT1 | 1 | 18.000 | 18.000 |
| P01 | 1 | 17.000 | 17.000 |
| CF01 | 1 | 12.000 | 12.000 |
| CS Biblioteca |  |  |  |
| F01 | 1 | 16.000 | 16.000 |
| P01 | 1 | 15.000 | 15.000 |
| PT01 | 1 | 17.000 | 17.000 |
| CS Gimnasio |  |  |  |
| F01 | 1 | 24.000 | 24.000 |
| F02 | 1 | 10.000 | 10.000 |
| F03 | 1 | 17.000 | 17.000 |
| F04 | 1 | 18.000 | 18.000 |
| PT01 | 1 | 8.000 | 8.000 |
| CF01 | 1 | 15.000 | 15.000 |
| CS Cocina / Comedor |  |  |  |
| F01 | 1 | 10.000 | 10.000 |
| F02 | 1 | 14.000 | 14.000 |
| F04 | 1 | 31.000 | 31.000 |
| F05 | 1 | 17.000 | 17.000 |
| F06 | 1 | 19.000 | 19.000 |
| F07 | 1 | 15.000 | 15.000 |
| F08 | 1 | 15.000 | 15.000 |
| F09 | 1 | 12.000 | 12.000 |
| F13 | 1 | 10.000 | 10.000 |
| PT01 | 1 | 30.000 | 30.000 |
| P01 | 1 | 28.000 | 28.000 |
| CF01 | 1 | 27.000 | 27.000 |
| Total |  |  | 720 |

**RZ1-K5G2.5TC1** Ml. Línea RZ1-K 0,6/1kV 5G2,5mm2 bajo tubo de PVC corrugado
11 Ml. × 5.46 = 60.06
Ml. Línea de alimentación formada por tres conductores de cobre tipo RZ1-K 0,6/1kV de sección 5G2,5mm2, instalados bajo tubo de PVC corrugado de diámetro 20mm, incluido p/p de tubo, en su interior y terminales correspondientes. Totalmente montada, instalada y conexionada. Cumplirá norma UNE 21.123 parte 4 o 5.

| Código | Ud | Descripción | Rendimiento | Precio | Importe |
|---|---|---|---|---|---|
| 1992507VDP | Ml. | Línea RZ1-K 0,6/1kV 5G2,5mm2 General Cable | 1 | 0.77 | 0.77 |
| 077500020 | ml | TUBO TUPERSA PVC NEGRO DE 750 CON GUIA 20mm | 1 | 0.301 | 0.30 |
| U01FY630 | Hr | Oficial primera electricista | 0.15 | 15 | 2.25 |
| U01FY635 | Hr | Ayudante electricista | 0.15 | 13 | 1.95 |
| %CI | % | Costes Indirectos | 1.5 % | 5.27 | 0.08 |
| % | % | Medios Auxiliares | 2 % | 5.35 | 0.11 |
|  |  | Total |  |  | 5.46 |

| Medición | Uds. | Largo | Parcial |
|---|---|---|---|
| PLANTA BAJA |  |  |  |
| CS Cocina / Comedor |  |  |  |
| F10 | 1 | 11.000 | 11.000 |
| Total |  |  | 11 |

**RZ1-K3G6TC1** Ml. Línea RZ1-K 0,6/1kV 3G6mm2 bajo tubo de PVC corrugado (08/02/2008)
9 Ml. × 5.83 = 52.47
Ml. Línea de alimentación formada por tres conductores de cobre tipo RZ1-K 0,6/1kV de sección 3G6mm2, instalados bajo tubo de PVC corrugado de diámetro 25mm, incluido p/p de tubo, en su interior y terminales correspondientes. Totalmente montada, instalada y conexionada. Cumplirá norma UNE 21.123 parte 4 o 5.

| Código | Ud | Descripción | Rendimiento | Precio | Importe |
|---|---|---|---|---|---|
| U01FY630 | Hr | Oficial primera electricista | 0.15 | 15 | 2.25 |
| U01FY635 | Hr | Ayudante electricista | 0.15 | 13 | 1.95 |
| 077500025 | ml | TUBO TUPERSA PVC NEGRO DE 750 CON GUIA 25mm | 1 | 0.201 | 0.20 |
| TC6903006GC | Ml. | Línea SZ1-K 0,6/1kV 3G6mm2 General Cable | 1 | 1.238 | 1.24 |
| %CI | % | Costes Indirectos | 1.5 % | 5.64 | 0.08 |
| % | % | Medios Auxiliares | 2 % | 5.72 | 0.11 |
|  |  | Total |  |  | 5.83 |

| Medición | Uds. | Largo | Parcial |
|---|---|---|---|
| PLANTA BAJA |  |  |  |
| Cs Cocina | 1 | 9.000 | 9.000 |
| Total |  |  | 9 |

**RZ1-K5G6TC1** Ml. Línea RZ1-K 0,6/1kV 5G6mm2 bajo tubo de PVC corrugado (08/02/2008)
17 Ml. × 7.83 = 133.11
Ml. Línea de alimentación formada por cinco conductores de cobre tipo RZ1-K 0,6/1kV de sección 5G6mm2, instalados bajo tubo de PVC corrugado de diámetro 25mm, incluido p/p de tubo, tendido en su interior y terminales correspondientes. Totalmente montada, instalada y conexionada. Cumplirá norma UNE 21.123 parte 4 o 5.

| Código | Ud | Descripción | Rendimiento | Precio | Importe |
|---|---|---|---|---|---|
| 077500025 | ml | TUBO TUPERSA PVC NEGRO DE 750 CON GUIA 25mm | 0.2 | 0.201 | 0.04 |
| 1992509VDP | Ml. | Línea RZ1-K 0,6/1kV 5G6mm2 General Cable | 1 | 1.933 | 1.93 |
| U01FY630 | Hr | Oficial primera electricista | 0.2 | 15 | 3.00 |
| U01FY635 | Hr | Ayudante electricista | 0.2 | 13 | 2.60 |
| %CI | % | Costes Indirectos | 1.5 % | 7.57 | 0.11 |
| % | % | Medios Auxiliares | 2 % | 7.68 | 0.15 |
|  |  | Total |  |  | 7.83 |

| Medición | Uds. | Largo | Parcial |
|---|---|---|---|
| PLANTA BAJA |  |  |  |
| Cs Cocina |  |  |  |
| F11 | 1 | 11.000 | 11.000 |
| F12 | 1 | 6.000 | 6.000 |
| Total |  |  | 17 |

**RZ1-K2G1.5TR1** Ml. Línea RZ1-K 0,6/1kV 2G1,5mm2 bajo tubo de PVC rígido
7 Ml. × 5.49 = 38.43
Ml. Línea de alimentación formada por dos conductores de cobre tipo RZ1-K 0,6/1kV de sección 2G1,5mm2,instalados bajo tubo de PVC rígido de diámetro 20mm, incluido p/p de tubo, tendido en su interior y terminales correspondientes. Totalmente montada, instalada y conexionada. Cumplirá norma UNE 21.123 parte 4 o 5.

| Código | Ud | Descripción | Rendimiento | Precio | Importe |
|---|---|---|---|---|---|
| 1992306VDP | Ml. | Línea RZ1-K 0,6/1kV 3G1,5mm2 General Cable | 1 | 0.36 | 0.36 |
| 065200020 | ml | TUBO TUPERSA PVC RIGIDO GRIS DE 1250 20mm ENCHUFABLE (material) | 1 | 0.209 | 0.21 |
| P_MATERIAL | Ud. | Pequeño material | 0.34 | 0.142 | 0.05 |
| U01FY630 | Hr | Oficial primera electricista | 0.167 | 15 | 2.51 |
| U01FY635 | Hr | Ayudante electricista | 0.167 | 13 | 2.17 |
| %CI | % | Costes Indirectos | 1.5 % | 5.30 | 0.08 |
| % | % | Medios Auxiliares | 2 % | 5.38 | 0.11 |
|  |  | Total |  |  | 5.49 |

| Medición | Uds. | Largo | Parcial |
|---|---|---|---|
| PLANTA BAJA |  |  |  |
| CS Sala caldera |  |  |  |
| E01 | 1 | 7.000 | 7.000 |
| Total |  |  | 7 |

**RZ1-K3G1.5TR1** Ml. Línea RZ1-K 0,6/1kV 3G1,5mm2 bajo tubo de PVC rígido
17 Ml. × 5.49 = 93.33
Ml. Línea de alimentación formada por tres conductores de cobre tipo RZ1-K 0,6/1kV de sección 3G1,5mm2,instalados bajo tubo de PVC rígido de diámetro 20mm, incluido p/p de tubo, tendido en su interior y terminales correspondientes. Totalmente montada, instalada y conexionada. Cumplirá norma UNE 21.123 parte 4 o 5.

| Código | Ud | Descripción | Rendimiento | Precio | Importe |
|---|---|---|---|---|---|
| 1992306VDP | Ml. | Línea RZ1-K 0,6/1kV 3G1,5mm2 General Cable | 1 | 0.36 | 0.36 |
| 065200020 | ml | TUBO TUPERSA PVC RIGIDO GRIS DE 1250 20mm ENCHUFABLE | 1 | 0.209 | 0.21 |
| P_MATERIAL | Ud. | Pequeño material | 0.34 | 0.142 | 0.05 |
| U01FY630 | Hr | Oficial primera electricista | 0.167 | 15 | 2.51 |
| U01FY635 | Hr | Ayudante electricista | 0.167 | 13 | 2.17 |
| %CI | % | Costes Indirectos | 1.5 % | 5.30 | 0.08 |
| % | % | Medios Auxiliares | 2 % | 5.38 | 0.11 |
|  |  | Total |  |  | 5.49 |

| Medición | Uds. | Largo | Parcial |
|---|---|---|---|
| PLANTA BAJA |  |  |  |
| CS Sala caldera |  |  |  |
| A01 | 1 | 7.000 | 7.000 |
| F02 | 1 | 10.000 | 10.000 |
| Total |  |  | 17 |

**RZ1-K3G2.5TR1** Ml. Línea RZ1-K 0,6/1kV 3G2,5mm2 bajo tubo de PVC rígido
173 Ml. × 5.49 = 949.77
Ml. Línea de alimentación formada por tres conductores de cobre tipo RZ1-K 0,6/1kV de sección 3G2,5mm2,instalados bajo tubo de PVC rígido de diámetro 20mm, incluido p/p de tubo, tendido en su interior y terminales correspondientes. Totalmente montada, instalada y conexionada. Cumplirá norma UNE 21.123 parte 4 o 5.

| Código | Ud | Descripción | Rendimiento | Precio | Importe |
|---|---|---|---|---|---|
| 1992306VDP | Ml. | Línea RZ1-K 0,6/1kV 3G1,5mm2 General Cable | 1 | 0.36 | 0.36 |
| 065200020 | ml | TUBO TUPERSA PVC RIGIDO GRIS DE 1250 20mm ENCHUFABLE | 1 | 0.209 | 0.21 |
| P_MATERIAL | Ud. | Pequeño material | 0.34 | 0.142 | 0.05 |
| U01FY630 | Hr | Oficial primera electricista | 0.167 | 15 | 2.51 |
| U01FY635 | Hr | Ayudante electricista | 0.167 | 13 | 2.17 |
| %CI | % | Costes Indirectos | 1.5 % | 5.30 | 0.08 |
| % | % | Medios Auxiliares | 2 % | 5.38 | 0.11 |
|  |  | Total |  |  | 5.49 |

| Medición | Uds. | Largo | Parcial |
|---|---|---|---|
| PLANTA BAJA |  |  |  |
| CS Sala caldera |  |  |  |
| F01 | 1 | 13.000 | 13.000 |
| B01 | 1 | 20.000 | 20.000 |
| B02 | 1 | 20.000 | 20.000 |
| B03 | 1 | 20.000 | 20.000 |
| B04 | 1 | 20.000 | 20.000 |
| B05 | 1 | 20.000 | 20.000 |
| B06 | 1 | 20.000 | 20.000 |
| B07 | 1 | 20.000 | 20.000 |
| B08 | 1 | 20.000 | 20.000 |
| Total |  |  | 173 |

**RZ1-K5G2.5TR1** Ml. Línea RZ1-K 0,6/1kV 5G2,5mm2 bajo tubo de PVC rígido
80 Ml. × 5.49 = 439.20
Ml. Línea de alimentación formada por cinco conductores de cobre tipo RZ1-K 0,6/1kV de sección 5G2,5mm2,instalados bajo tubo de PVC rígido de diámetro 25mm, incluido p/p de tubo, tendido en su interior y terminales correspondientes. Totalmente montada, instalada y conexionada. Cumplirá norma UNE 21.123 parte 4 o 5.

| Código | Ud | Descripción | Rendimiento | Precio | Importe |
|---|---|---|---|---|---|
| 1992306VDP | Ml. | Línea RZ1-K 0,6/1kV 3G1,5mm2 General Cable | 1 | 0.36 | 0.36 |
| 065200020 | ml | TUBO TUPERSA PVC RIGIDO GRIS DE 1250 20mm ENCHUFABLE | 1 | 0.209 | 0.21 |
| P_MATERIAL | Ud. | Pequeño material | 0.34 | 0.142 | 0.05 |
| U01FY630 | Hr | Oficial primera electricista | 0.167 | 15 | 2.51 |
| U01FY635 | Hr | Ayudante electricista | 0.167 | 13 | 2.17 |
| %CI | % | Costes Indirectos | 1.5 % | 5.30 | 0.08 |
| % | % | Medios Auxiliares | 2 % | 5.38 | 0.11 |
|  |  | Total |  |  | 5.49 |

| Medición | Uds. | Largo | Parcial |
|---|---|---|---|
| PLANTA BAJA |  |  |  |
| CS Sala caldera |  |  |  |
| B10 | 1 | 20.000 | 20.000 |
| B11 | 1 | 20.000 | 20.000 |
| B12 | 1 | 20.000 | 20.000 |
| B13 | 1 | 20.000 | 20.000 |
| Total |  |  | 80 |

**RZ1-K5G6TR1** Ml. Línea RZ1-K 0,6/1kV 5G6mm2 bajo tubo de PVC rígido
100 Ml. × 5.73 = 573.00
Ml. Línea de alimentación formada por cinco conductores de cobre tipo RZ1-K 0,6/1kV de sección 5G6mm2,instalados bajo tubo de PVC rígido de diámetro 32mm, incluido p/p de tubo, tendido en su interior y terminales correspondientes. Totalmente montada, instalada y conexionada. Cumplirá norma UNE 21.123 parte 4 o 5.

| Código | Ud | Descripción | Rendimiento | Precio | Importe |
|---|---|---|---|---|---|
| 1992306VDP | Ml. | Línea RZ1-K 0,6/1kV 3G1,5mm2 General Cable | 1 | 0.36 | 0.36 |
| 065200025 | ml | TUBO TUPERSA PVC RIGIDO GRIS DE 1250 25mm ENCHUFABLE (material) | 1 | 0.452 | 0.45 |
| P_MATERIAL | Ud. | Pequeño material | 0.34 | 0.142 | 0.05 |
| U01FY630 | Hr | Oficial primera electricista | 0.167 | 15 | 2.51 |
| U01FY635 | Hr | Ayudante electricista | 0.167 | 13 | 2.17 |
| %CI | % | Costes Indirectos | 1.5 % | 5.54 | 0.08 |
| % | % | Medios Auxiliares | 2 % | 5.62 | 0.11 |
|  |  | Total |  |  | 5.73 |

| Medición | Uds. | Largo | Parcial |
|---|---|---|---|
| PLANTA BAJA |  |  |  |
| CS Sala caldera |  |  |  |
| UG-01 | 1 | 20.000 | 20.000 |
| UG-02 | 1 | 20.000 | 20.000 |
| UG-03 | 1 | 20.000 | 20.000 |
| UG-04 | 1 | 20.000 | 20.000 |
| B09 | 1 | 20.000 | 20.000 |
| Total |  |  | 100 |

**RZ1-K5G2.5BTR** Ml. Línea RZ1-K 0,6/1kV 5G2,5mm2 en bandeja perforada y b. tubo rígi
107 Ml. × 4.48 = 479.36
Ml. Línea de alimentación formada por cinco conductores de cobre tipo RZ1-K 0,6/1kV de sección 5G2,5mm2, instalados en bandeja perforada de rejilla tipo rejiband (no incluida) y bajo tubo de PVC rígido, incluido p/p de tubo, tendido en su interior y terminales correspondientes. Totalmente montada, instalada y conexionada. Cumplirá norma UNE 21.123 parte 4 o 5.

| Código | Ud | Descripción | Rendimiento | Precio | Importe |
|---|---|---|---|---|---|
| 1992507VDP | Ml. | Línea RZ1-K 0,6/1kV 5G2,5mm2 General Cable | 1 | 0.77 | 0.77 |
| 065200020 | ml | TUBO TUPERSA PVC RIGIDO GRIS DE 1250 20mm ENCHUFABLE | 0.2 | 0.209 | 0.04 |
| P_MATERIAL | Ud. | Pequeño material | 0.1 | 0.142 | 0.01 |
| U01FY630 | Hr | Oficial primera electricista | 0.125 | 15 | 1.88 |
| U01FY635 | Hr | Ayudante electricista | 0.125 | 13 | 1.63 |
| %CI | % | Costes Indirectos | 1.5 % | 4.33 | 0.06 |
| % | % | Medios Auxiliares | 2 % | 4.39 | 0.09 |
|  |  | Total |  |  | 4.48 |

| Medición | Uds. | Largo | Parcial |
|---|---|---|---|
| PLANTA BAJA |  |  |  |
| CS Sala caldera |  |  |  |
| REC02 | 1 | 20.000 | 20.000 |
| REC05 | 1 | 87.000 | 87.000 |
| Total |  |  | 107 |

**RZ1-K5G4BTR** Ml. Línea RZ1-K 0,6/1kV 5G4mm2 en bandeja perforada y b. tubo rígido
155 Ml. × 4.48 = 694.40
Ml. Línea de alimentación formada por cinco conductores de cobre tipo RZ1-K 0,6/1kV de sección 5G2,5mm2, instalados en bandeja perforada de rejilla tipo rejiband (no incluida) y bajo tubo de PVC rígido, incluido p/p de tubo, tendido en su interior y terminales correspondientes. Totalmente montada, instalada y conexionada. Cumplirá norma UNE 21.123 parte 4 o 5.

| Código | Ud | Descripción | Rendimiento | Precio | Importe |
|---|---|---|---|---|---|
| 1992507VDP | Ml. | Línea RZ1-K 0,6/1kV 5G2,5mm2 General Cable | 1 | 0.77 | 0.77 |
| 065200020 | ml | TUBO TUPERSA PVC RIGIDO GRIS DE 1250 20mm ENCHUFABLE | 0.2 | 0.209 | 0.04 |
| P_MATERIAL | Ud. | Pequeño material | 0.1 | 0.142 | 0.01 |
| U01FY630 | Hr | Oficial primera electricista | 0.125 | 15 | 1.88 |
| U01FY635 | Hr | Ayudante electricista | 0.125 | 13 | 1.63 |
| %CI | % | Costes Indirectos | 1.5 % | 4.33 | 0.06 |
| % | % | Medios Auxiliares | 2 % | 4.39 | 0.09 |
|  |  | Total |  |  | 4.48 |

| Medición | Uds. | Largo | Parcial |
|---|---|---|---|
| PLANTA BAJA |  |  |  |
| CS Sala caldera |  |  |  |
| REC01 | 1 | 27.000 | 27.000 |
| REC03 | 1 | 59.000 | 59.000 |
| REC04 | 1 | 69.000 | 69.000 |
| Total |  |  | 155 |

**RZ1.2X6_16SUB** Ml. Línea RZ1-K 0,6/1kV 2x6TT16mm2 bajo tubo TPC subterráneo
321 Ml. × 4.59 = 1473.39
Ml. Línea de alimentación formada por tres conductores de cobre tipo RZ1-K 0,6/1kV de sección 2x6+TT16mm2, instalados bajo tubo de TPC (no incluido) en instalación subterránea, incluido p/p de tubo, tendido en su interior y terminales correspondientes. Totalmente montada, instalada y conexionada. Cumplirá norma UNE 21.123 parte 4 o 5.

| Código | Ud | Descripción | Rendimiento | Precio | Importe |
|---|---|---|---|---|---|
| MIG80278 | Ml. | Línea H07Z1-K 1x16mm2 Miguélez (material) | 1 | 0.519 | 0.52 |
| MIG84019 | Ml. | Línea RZ1-K 0,6/1kV 2x6mm2 Miguélez (material) | 1 | 0.401 | 0.40 |
| U01FY635 | Hr | Ayudante electricista | 0.125 | 13 | 1.63 |
| U01FY630 | Hr | Oficial primera electricista | 0.125 | 15 | 1.88 |
| %CI | % | Costes Indirectos | 1.5 % | 4.43 | 0.07 |
| % | % | Medios Auxiliares | 2 % | 4.50 | 0.09 |
|  |  | Total |  |  | 4.59 |

| Medición | Uds. | Largo | Parcial |
|---|---|---|---|
| EXTERIORES |  |  |  |
| AEX01 Entrada | 1 | 44.500 | 44.500 |
| AEX03 Pistas | 1 | 153.000 | 153.000 |
| AEX04 Zona aparcamiento | 1 | 123.500 | 123.500 |
| Total |  |  | 321 |

**RZ1.3X16SUB** Ml. Línea RZ1-K 0,6/1kV 2x16TT16mm2 bajo tubo TPC subterranéo
99 Ml. × 6.25 = 618.75
Ml. Línea de alimentación formada por tres conductores de cobre tipo RZ1-K 0,6/1kV de sección 2x16+TT16mm2, instalados bajo tubo de TPC (no incluido) en instalación subterránea, incluido p/p de tubo, tendido en su interior y terminales correspondientes. Totalmente montada, instalada y conexionada. Cumplirá norma UNE 21.123 parte 4 o 5.

| Código | Ud | Descripción | Rendimiento | Precio | Importe |
|---|---|---|---|---|---|
| TC3203016G | Ml. | Línea RZ1-K 0,6/1kV 3G16mm2 Top Cable (material) | 1 | 2.518 | 2.52 |
| U01FY635 | Hr | Ayudante electricista | 0.125 | 13 | 1.63 |
| U01FY630 | Hr | Oficial primera electricista | 0.126 | 15 | 1.89 |
| %CI | % | Costes Indirectos | 1.5 % | 6.04 | 0.09 |
| % | % | Medios Auxiliares | 2 % | 6.13 | 0.12 |
|  |  | Total |  |  | 6.25 |

| Medición | Uds. | Largo | Parcial |
|---|---|---|---|
| EXTERIORES |  |  |  |
| RVE | 1 | 99.000 | 99.000 |
| Total |  |  | 99 |

**RZ1-K5G240ENT** Ml. Línea RZ1-K 0,6/1kV 4x240 bajo tubo TPC 160mm (1 reserva) (08/02/2008)
75 Ml. × 68.55 = 5141.25
Ml. Línea de alimentación formada por cuatro conductores de cobre tipo RZ1-K 0,6/1kV de sección 4x240mm2, instalados bajo tubo TPC doble capa de 160mm de diámetro incluido p/p de tubo (mas 1 de reserva), tendido en su interior y terminales correspondientes. Incluido zanja en movimiento de tierras. Totalmente montada, instalada y conexionada. Cumplirá norma UNE 21.123 parte 4 o 5.

| Código | Ud | Descripción | Rendimiento | Precio | Importe |
|---|---|---|---|---|---|
| TC6901240 | Ml. | Línea RZ1-K 0,6/1kV 1x240mm2 Top Cable (material; 04/09/2019) | 4 | 14.41 | 57.64 |
| 121100160 | Ml. | TUBO TUPERSA TPC "ROJO" DIAM. 160mm | 2 | 2.192 | 4.38 |
| U01FY630 | Hr | Oficial primera electricista | 0.15 | 15 | 2.25 |
| U01FY635 | Hr | Ayudante electricista | 0.15 | 13 | 1.95 |
| %CI | % | Costes Indirectos | 1.5 % | 66.22 | 0.99 |
| % | % | Medios Auxiliares | 2 % | 67.21 | 1.34 |
|  |  | Total |  |  | 68.55 |

| Medición | Uds. | Largo | Parcial |
|---|---|---|---|
| Derivación Individual | 1 | 75.000 | 75.000 |
| Total |  |  | 75 |

##### MECANISMOS Tomas y Mecanismos (16/04/2003)
Importe: 36687.65

**INT_MOSAIC** Ud. Interruptor 10AX 230V serie Mosaic Legrand
114 Ud. × 13.67 = 1558.38
Ud. INTERRUPTOR de 10A formado por un tubo de PVC corrugado de 20mm con conductor de cobre tipo H0,7Z1-K 3x1,5mm2, caja para mecanismo universal con tornillo, mecanismo interruptor unipolar, marco y tecla en acabado de color blanco, de la serie MOSAIC de la marca LEGRAND, o equivalente. Totalmente montado e instalado.

| Código | Ud | Descripción | Rendimiento | Precio | Importe |
|---|---|---|---|---|---|
| 077500020 | ml | TUBO TUPERSA PVC NEGRO DE 750 CON GUIA 20mm | 3 | 0.301 | 0.90 |
| MIG84100 | Ml. | Conductor H0,7Z1-K 1x1,5mm2 Miguelez (material) | 9 | 0.142 | 1.28 |
| LEGR0801 41 | Ud. | Caja de empotrar para 2 módulos | 1 | 0.719 | 0.72 |
| LEGR0770 10 | Ud. | Interruptor blanco 2 módulos Mosaic color blanco (material) | 1 | 2.451 | 2.45 |
| LEGR0802 51 | Ud. | Soporte para 2 módulos serie Mosaic | 1 | 0.811 | 0.81 |
| LEGR0788 02 | Ud. | Marco en color blanco para 2 módulo serie Mosaic | 1 | 1.037 | 1.04 |
| P_MATERIAL | Ud. | Pequeño material | 1 | 0.142 | 0.14 |
| U01FY630 | Hr | Oficial primera electricista | 0.209 | 15 | 3.14 |
| U01FY635 | Hr | Ayudante electricista | 0.209 | 13 | 2.72 |
| %CI | % | Costes Indirectos | 1.5 % | 13.20 | 0.20 |
| % | % | Medios Auxiliares | 2 % | 13.40 | 0.27 |
|  |  | Total |  |  | 13.67 |

| Medición | Uds. | Parcial |
|---|---|---|
| PLANTA BAJA |  |  |
| F1.3 Circulaciones 3 |  |  |
| F2.2 Cortavientos 2 |  |  |
| C8.3 Aseos profesores 3 |  |  |
| D1.3 Almacén 3 | 1 | 1.000 |
| A1.1 Aula Infantil 1 | 4 | 4.000 |
| A1.2 Aula Infantil 2 | 4 | 4.000 |
| A2 Aula de Usos Múltiples Infantil |  |  |
| A1.3 Aula Infantil 3 | 4 | 4.000 |
| A1.4 Aula Infantil 4 | 4 | 4.000 |
| A1.5 Aula Infantil 5 | 4 | 4.000 |
| A1.6 Aula Infantil 6 | 4 | 4.000 |
| F1.2 Circulaciones 2 |  |  |
| D8 CGD | 1 | 1.000 |
| C8.1 Aseos profesores 1 |  |  |
| C8.2 Aseos profesores 2 |  |  |
| D9.2 Telecomunicaciones | 1 | 1.000 |
| C1 Despacho Dirección | 1 | 1.000 |
| C2 Despacho Jefe de Estudios | 1 | 1.000 |
| C3 Despacho Secretariado | 1 | 1.000 |
| C4 Despacho Orientación | 1 | 1.000 |
| C5 Sala de Visitas | 1 | 1.000 |
| C6 Secretaría | 1 | 1.000 |
| C7 Sala de Profesores | 3 | 3.000 |
| C9 Ampa | 1 | 1.000 |
| C10 Consejería | 2 | 2.000 |
| F1.1 Circulaciones 1 |  |  |
| F2.1 Cortavientos 1 |  |  |
| F2.3 Cortavientos 3 |  |  |
| Bajo escalera 1 | 1 | 1.000 |
| Bajo escalera 2 | 1 | 1.000 |
| B9 Biblioteca |  |  |
| E1 Comedor | 5 | 5.000 |
| B8 Sala de Usos Múltiples |  |  |
| B10 Almacén recursos |  |  |
| B11.1 Aseos 1 |  |  |
| B11.2 Aseos 2 |  |  |
| B11.5 Aseos 5 |  |  |
| B11.6 Aseos 6 |  |  |
| B1.1 Aula 1º ciclo 1 | 3 | 3.000 |
| B1.2 Aula 1º ciclo 2 | 3 | 3.000 |
| B1.3 Aula 1º ciclo 3 | 3 | 3.000 |
| B1.4 Aula 1º ciclo 4 | 3 | 3.000 |
| B4.1 Aula P. Grupo 1 | 3 | 3.000 |
| B4.2 Aula P. Grupo 2 | 3 | 3.000 |
| B12.1 Gimnasio |  |  |
| B12.2 G. Vestuario 1 |  |  |
| B12.3 G. Vestuario 2 |  |  |
| B12.4 G. Almacén | 1 | 1.000 |
| B12.5 Despacho profesor | 4 | 4.000 |
| B12.6 Aseo profesor |  |  |
| B12.7 Vestíbulo |  |  |
| F1.4 Circulaciones 4 |  |  |
| F1.7 Circulaciones 7 |  |  |
| D2.1 Vestuario 1 |  |  |
| D2.2 Vestuario 2 |  |  |
| D3.1 Cuarto limpieza | 1 | 1.000 |
| D1.1 Almacén |  |  |
| F1.8 Vestibulo independencia |  |  |
| E3 Cuarto de basura |  |  |
| E2 Cocina |  |  |
| Plange cocina | 1 | 1.000 |
| E4 Almacén | 1 | 1.000 |
| D6 Grupo contra incendios |  |  |
| D7 Grupo electrógeno |  |  |
| D4 Cuarto calderas |  |  |
| D5 Abastecimiento |  |  |
| PLANTA PRIMERA |  |  |
| F1.5 Circulaciones 5 |  |  |
| B11.3 Aseos 3 |  |  |
| B11.4 Aseos 4 |  |  |
| F1.6 Circulaciones 6 |  |  |
| D3.2 Cuarto limpieza 2 | 1 | 1.000 |
| D1.2 Almacén 2 | 1 | 1.000 |
| D9.1 Telecomunicaciones | 1 | 1.000 |
| B2.1 Aula 2º Ciclo 1 | 3 | 3.000 |
| B2.2 Aula 2º Ciclo 2 | 3 | 3.000 |
| B2.3 Aula 2º Ciclo 3 | 3 | 3.000 |
| B2.4 Aula 2º Ciclo 4 | 3 | 3.000 |
| B3.1 Aula 3º Ciclo 1 | 3 | 3.000 |
| B3.2 Aula 3º Ciclo 2 | 3 | 3.000 |
| B3.3 Aula 3º Ciclo 3 | 3 | 3.000 |
| B3.4 Aula 3º Ciclo 4 | 3 | 3.000 |
| B5 Aula de Música | 3 | 3.000 |
| B6 Aula de Informática | 3 | 3.000 |
| B7 Aula de Idiomas | 3 | 3.000 |
| B4.3 Aula P. Grupo 3 | 3 | 3.000 |
| B4.4 Aula P. Grupo 4 | 3 | 3.000 |
| Escalera 1 |  |  |
| Escalera 2 |  |  |
| Total |  | 114 |

**CON_MOSAIC** Ud. Conmutador 10AX 230V serie Mosaic Legrand
34 Ud. × 18.35 = 623.90
Ud. CONMUTADOR de 10A formado por un tubo de PVC corrugado de 20mm con conductor de cobre tipo H0,7Z1-K 3x1,5mm2, caja para mecanismo universal con tornillo, mecanismo conmutador unipolar, marco y tecla en acabado de color blanco, de la serie MOSAIC de la marca LEGRAND, o equivalente. Totalmente montado e instalado.

| Código | Ud | Descripción | Rendimiento | Precio | Importe |
|---|---|---|---|---|---|
| 077500020 | ml | TUBO TUPERSA PVC NEGRO DE 750 CON GUIA 20mm | 6 | 0.301 | 1.81 |
| MIG84100 | Ml. | Conductor H0,7Z1-K 1x1,5mm2 Miguelez | 18 | 0.142 | 2.56 |
| LEGR0801 41 | Ud. | Caja de empotrar para 2 módulos | 1 | 0.719 | 0.72 |
| LEGR0770 11 | Ud. | Conmutador blanco 2 módulos Mosaic color blanco (material) | 1 | 3.638 | 3.64 |
| LEGR0802 51 | Ud. | Soporte para 2 módulos serie Mosaic | 1 | 0.811 | 0.81 |
| LEGR0788 02 | Ud. | Marco en color blanco para 2 módulo serie Mosaic | 1 | 1.037 | 1.04 |
| P_MATERIAL | Ud. | Pequeño material | 1 | 0.142 | 0.14 |
| U01FY630 | Hr | Oficial primera electricista | 0.25 | 15 | 3.75 |
| U01FY635 | Hr | Ayudante electricista | 0.25 | 13 | 3.25 |
| %CI | % | Costes Indirectos | 1.5 % | 17.72 | 0.27 |
| % | % | Medios Auxiliares | 2 % | 17.99 | 0.36 |
|  |  | Total |  |  | 18.35 |

| Medición | Uds. | Parcial |
|---|---|---|
| PLANTA BAJA |  |  |
| F1.3 Circulaciones 3 |  |  |
| F2.2 Cortavientos 2 |  |  |
| C8.3 Aseos profesores 3 |  |  |
| D1.3 Almacén 3 |  |  |
| A1.1 Aula Infantil 1 |  |  |
| A1.2 Aula Infantil 2 |  |  |
| A2 Aula de Usos Múltiples Infantil | 8 | 8.000 |
| A1.3 Aula Infantil 3 |  |  |
| A1.4 Aula Infantil 4 |  |  |
| A1.5 Aula Infantil 5 |  |  |
| A1.6 Aula Infantil 6 |  |  |
| F1.2 Circulaciones 2 |  |  |
| D8 CGD |  |  |
| C8.1 Aseos profesores 1 |  |  |
| C8.2 Aseos profesores 2 |  |  |
| D9.2 Telecomunicaciones |  |  |
| C1 Despacho Dirección |  |  |
| C2 Despacho Jefe de Estudios |  |  |
| C3 Despacho Secretariado |  |  |
| C4 Despacho Orientación |  |  |
| C5 Sala de Visitas |  |  |
| C6 Secretaría |  |  |
| C7 Sala de Profesores |  |  |
| C9 Ampa |  |  |
| C10 Consejería |  |  |
| F1.1 Circulaciones 1 |  |  |
| F2.1 Cortavientos 1 |  |  |
| F2.3 Cortavientos 3 |  |  |
| Bajo escalera 1 |  |  |
| Bajo escalera 2 |  |  |
| B9 Biblioteca | 6 | 6.000 |
| E1 Comedor | 2 | 2.000 |
| B8 Sala de Usos Múltiples | 6 | 6.000 |
| B10 Almacén recursos | 6 | 6.000 |
| B11.1 Aseos 1 |  |  |
| B11.2 Aseos 2 |  |  |
| B11.5 Aseos 5 |  |  |
| B11.6 Aseos 6 |  |  |
| B1.1 Aula 1º ciclo 1 |  |  |
| B1.2 Aula 1º ciclo 2 |  |  |
| B1.3 Aula 1º ciclo 3 |  |  |
| B1.4 Aula 1º ciclo 4 |  |  |
| B4.1 Aula P. Grupo 1 |  |  |
| B4.2 Aula P. Grupo 2 |  |  |
| B12.1 Gimnasio |  |  |
| B12.2 G. Vestuario 1 |  |  |
| B12.3 G. Vestuario 2 |  |  |
| B12.4 G. Almacén |  |  |
| B12.5 Despacho profesor |  |  |
| B12.6 Aseo profesor |  |  |
| B12.7 Vestíbulo |  |  |
| F1.4 Circulaciones 4 |  |  |
| F1.7 Circulaciones 7 |  |  |
| D2.1 Vestuario 1 |  |  |
| D2.2 Vestuario 2 |  |  |
| D3.1 Cuarto limpieza |  |  |
| D1.1 Almacén | 2 | 2.000 |
| F1.8 Vestibulo independencia |  |  |
| E3 Cuarto de basura |  |  |
| E2 Cocina | 4 | 4.000 |
| Plonge cocina |  |  |
| E4 Almacén |  |  |
| D6 Grupo contra incendios |  |  |
| D7 Grupo electrógeno |  |  |
| D4 Cuarto calderas |  |  |
| D5 Abastecimiento |  |  |
| PLANTA PRIMERA |  |  |
| F1.5 Circulaciones 5 |  |  |
| B11.3 Aseos 3 |  |  |
| B11.4 Aseos 4 |  |  |
| F1.6 Circulaciones 6 |  |  |
| D3.2 Cuarto limpieza 2 |  |  |
| D1.2 Almacén 2 |  |  |
| D9.1 Telecomunicaciones |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Escalera 1 |  |  |
| Escalera 2 |  |  |
| Total |  | 34 |

**CRU_MOSAIC** Ud. Cruzamiento 10AX 230V serie Mosaic Legrand
1 Ud. × 25.74 = 25.74
Ud. CRUZAMIENTO de 10A, formado por un tubo de PVC corrugado de 20mm con conductor de cobre tipo H0,7Z1-K 3x1,5mm2, con caja para mecanismo universal con tornillo, mecanismo cruzamiento unipolar, marco y tecla en acabado de color blanco, de la serie MOSAIC de la marca LEGRAND, o equivalente. Totalmente montado e instalado.

| Código | Ud | Descripción | Rendimiento | Precio | Importe |
|---|---|---|---|---|---|
| 077500020 | ml | TUBO TUPERSA PVC NEGRO DE 750 CON GUIA 20mm | 6 | 0.301 | 1.81 |
| MIG84100 | Ml. | Conductor H0,7Z1-K 1x1,5mm2 Miguelez | 18 | 0.142 | 2.56 |
| LEGR0801 41 | Ud. | Caja de empotrar para 2 módulos | 1 | 0.719 | 0.72 |
| LEGR0770 21 | Ud. | Cruzamiento blanco 2 módulos Mosaic color blanco (material) | 1 | 11.927 | 11.93 |
| LEGR0802 51 | Ud. | Soporte para 2 módulos serie Mosaic | 1 | 0.811 | 0.81 |
| LEGR0788 02 | Ud. | Marco en color blanco para 2 módulo serie Mosaic | 1 | 1.037 | 1.04 |
| P_MATERIAL | Ud. | Pequeño material | 1 | 0.142 | 0.14 |
| U01FY630 | Hr | Oficial primera electricista | 0.209 | 15 | 3.14 |
| U01FY635 | Hr | Ayudante electricista | 0.209 | 13 | 2.72 |
| %CI | % | Costes Indirectos | 1.5 % | 24.87 | 0.37 |
| % | % | Medios Auxiliares | 2 % | 25.24 | 0.50 |
|  |  | Total |  |  | 25.74 |

| Medición | Uds. | Parcial |
|---|---|---|
| PLANTA BAJA |  |  |
| F1.3 Circulaciones 3 |  |  |
| F2.2 Cortavientos 2 |  |  |
| C8.3 Aseos profesores 3 |  |  |
| D1.3 Almacén 3 |  |  |
| A1.1 Aula Infantil 1 |  |  |
| A1.2 Aula Infantil 2 |  |  |
| A2 Aula de Usos Múltiples Infantil |  |  |
| A1.3 Aula Infantil 3 |  |  |
| A1.4 Aula Infantil 4 |  |  |
| A1.5 Aula Infantil 5 |  |  |
| A1.6 Aula Infantil 6 |  |  |
| F1.2 Circulaciones 2 |  |  |
| D8 CGD |  |  |
| C8.1 Aseos profesores 1 |  |  |
| C8.2 Aseos profesores 2 |  |  |
| D9.2 Telecomunicaciones |  |  |
| C1 Despacho Dirección |  |  |
| C2 Despacho Jefe de Estudios |  |  |
| C3 Despacho Secretariado |  |  |
| C4 Despacho Orientación |  |  |
| C5 Sala de Visitas |  |  |
| C6 Secretaría |  |  |
| C7 Sala de Profesores |  |  |
| C9 Ampa |  |  |
| C10 Consejería |  |  |
| F1.1 Circulaciones 1 |  |  |
| F2.1 Cortavientos 1 |  |  |
| F2.3 Cortavientos 3 |  |  |
| Bajo escalera 1 |  |  |
| Bajo escalera 2 |  |  |
| B9 Biblioteca |  |  |
| E1 Comedor | 1 | 1.000 |
| B8 Sala de Usos Múltiples |  |  |
| B10 Almacén recursos |  |  |
| B11.1 Aseos 1 |  |  |
| B11.2 Aseos 2 |  |  |
| B11.5 Aseos 5 |  |  |
| B11.6 Aseos 6 |  |  |
| B1.1 Aula 1º ciclo 1 |  |  |
| B1.2 Aula 1º ciclo 2 |  |  |
| B1.3 Aula 1º ciclo 3 |  |  |
| B1.4 Aula 1º ciclo 4 |  |  |
| B4.1 Aula P. Grupo 1 |  |  |
| B4.2 Aula P. Grupo 2 |  |  |
| B12.1 Gimnasio |  |  |
| B12.2 G. Vestuario 1 |  |  |
| B12.3 G. Vestuario 2 |  |  |
| B12.4 G. Almacén |  |  |
| B12.5 Despacho profesor |  |  |
| B12.6 Aseo profesor |  |  |
| B12.7 Vestíbulo |  |  |
| F1.4 Circulaciones 4 |  |  |
| F1.7 Circulaciones 7 |  |  |
| D2.1 Vestuario 1 |  |  |
| D2.2 Vestuario 2 |  |  |
| D3.1 Cuarto limpieza |  |  |
| D1.1 Almacén |  |  |
| F1.8 Vestibulo independencia |  |  |
| E3 Cuarto de basura |  |  |
| E2 Cocina |  |  |
| Plonge cocina |  |  |
| E4 Almacén |  |  |
| D6 Grupo contra incendios |  |  |
| D7 Grupo electrógeno |  |  |
| D4 Cuarto calderas |  |  |
| D5 Abastecimiento |  |  |
| PLANTA PRIMERA |  |  |
| F1.5 Circulaciones 5 |  |  |
| B11.3 Aseos 3 |  |  |
| B11.4 Aseos 4 |  |  |
| F1.6 Circulaciones 6 |  |  |
| D3.2 Cuarto limpieza 2 |  |  |
| D1.2 Almacén 2 |  |  |
| D9.1 Telecomunicaciones |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Escalera 1 |  |  |
| Escalera 2 |  |  |
| Total |  | 1 |

**C_ENC** Ud. CUADRO DE ENCENDIDOS COLEGIO (08/02/2008)
1 Ud. × 43.51 = 43.51
Ud. CUADRO DE ENCENDIDOS de la serie Mosaic formado por dos tubos de PVC corrugado de 20mm con cinco conductores de cobre tipo H0,7Z1-K de sección 3x1,5mm2, caja para mecanismo universal con tornillo, 5 mecanismos interruptores unipolares de la serie Mosaic, marco de 10 módulos, 5 tapas ciegas en acabado de color blanco, de la serie MOSAIC de la marca LEGRAND, o equivalente. Totalmente montado e instalado.

| Código | Ud | Descripción | Rendimiento | Precio | Importe |
|---|---|---|---|---|---|
| 077500020 | ml | TUBO TUPERSA PVC NEGRO DE 750 CON GUIA 20mm | 6 | 0.301 | 1.81 |
| MIG84100 | Ml. | Conductor H0,7Z1-K 1x1,5mm2 Miguelez | 45 | 0.142 | 6.39 |
| LEGR0800 41 | Ud. | Caja para empotrar 2 módulos (material; 04/09/2019) | 5 | 0.72 | 3.60 |
| LEGR0802 54 | Ud. | Soporte 10 módulos serie Mosaic de Legrand (material; 04/09/2019) | 1 | 4.97 | 4.97 |
| LEGR0788 08 | Ud. | Marco 10 módulos serie Mosaic de Legrand (material; 04/09/2019) | 1 | 5.77 | 5.77 |
| LEGR0770 00 | Ud. | Interruptor unipolar 10Ax 1 módulo serie Mosaic de Legrand (material; 04/09/2019) | 5 | 2.47 | 12.35 |
| P_MATERIAL | Ud. | Pequeño material | 1 | 0.142 | 0.14 |
| U01FY630 | Hr | Oficial primera electricista | 0.25 | 15 | 3.75 |
| U01FY635 | Hr | Ayudante electricista | 0.25 | 13 | 3.25 |
| %CI | % | Costes Indirectos | 1.5 % | 42.03 | 0.63 |
| % | % | Medios Auxiliares | 2 % | 42.66 | 0.85 |
|  |  | Total |  |  | 43.51 |

| Medición | Uds. | Parcial |
|---|---|---|
| PLANTA BAJA |  |  |
| C10 Consejería | 1 | 1.000 |
| Total |  | 1 |

**LEG015010101** Ud. SERIE PLEXO 55 SUPERFICIE MONOBLOC. Interruptor-conmutador
7 Ud. × 13.74 = 96.18
Ud. INTERRUPTOR-CONMUTADOR ESTANCO de 10A formado por un tubo de PVC rígido y liso de 20mm con conductor de cobre tipo H0,7Z1-K 3x1,5mm2, caja para mecanismo universal con tornillo, mecanismo interruptor unipolar con grado de protección IP 55 IK 07, en acabado de color a elegir por la propiedad, de la serie PLEXO 55 SUPERFICIE MONOBLOC o modelo equivalente. Totalmente montado e instalado.

| Código | Ud | Descripción | Rendimiento | Precio | Importe |
|---|---|---|---|---|---|
| LEG015010101P | Ud | SERIE PLEXO 55 SUPERFICIE MONOBLOC. Interruptor bipolar GRIS BIC (13/06/2019) | 1 | 5.36 | 5.36 |
| MIG84100 | Ml. | Conductor H0,7Z1-K 1x1,5mm2 Miguelez | 9 | 0.142 | 1.28 |
| 065200020 | ml | TUBO TUPERSA PVC RIGIDO GRIS DE 1250 20mm ENCHUFABLE | 3 | 0.209 | 0.63 |
| P_MATERIAL | Ud. | Pequeño material | 1 | 0.142 | 0.14 |
| U01FY630 | Hr | Oficial primera electricista | 0.209 | 15 | 3.14 |
| U01FY635 | Hr | Ayudante electricista | 0.209 | 13 | 2.72 |
| %CI | % | Costes Indirectos | 1.5 % | 13.27 | 0.20 |
| % | % | Medios Auxiliares | 2 % | 13.47 | 0.27 |
|  |  | Total |  |  | 13.74 |

| Medición | Uds. | Parcial |
|---|---|---|
| PLANTA BAJA |  |  |
| E3 Cuarto de basura | 1 | 1.000 |
| D6 Grupo contra incendios | 1 | 1.000 |
| D7 Grupo electrógeno | 1 | 1.000 |
| F1.8 Vestibulo independencia | 1 | 1.000 |
| D4 Cuarto calderas | 2 | 2.000 |
| D5 Abastecimiento | 1 | 1.000 |
| Total |  | 7 |

**INT_PERS** Ud. Interruptor de persianas serie Mosaic Legrand (18/05/2011)
34 Ud. × 29.71 = 1010.14
Ud. INTERRUPTOR DE PERSIANAS, hasta 500W, formado por un tubo de PVC corrugado de 20mm con conductor de cobre tipo H0,7Z1-K 3x1,5mm2, caja para mecanismo universal con tornillo, mecanismo interruptor para persiana (subida/bajada/paro), marco y tecla en acabado de color blanco, de la serie MOSAIC de la marca LEGRAND, o equivalente. Totalmente montado e instalado.

| Código | Ud | Descripción | Rendimiento | Precio | Importe |
|---|---|---|---|---|---|
| 077500020 | ml | TUBO TUPERSA PVC NEGRO DE 750 CON GUIA 20mm | 6 | 0.301 | 1.81 |
| MIG84100 | Ml. | Conductor H0,7Z1-K 1x1,5mm2 Miguelez | 18 | 0.142 | 2.56 |
| LEGR0770 26 | Ud. | Interruptor de persiana Mosaic 2 módulos blanco (material) | 1 | 14.62 | 14.62 |
| LEGR0802 51 | Ud. | Soporte para 2 módulos serie Mosaic | 1 | 0.811 | 0.81 |
| LEGR0788 02 | Ud. | Marco en color blanco para 2 módulo serie Mosaic | 1 | 1.037 | 1.04 |
| LEGR0801 41 | Ud. | Caja de empotrar para 2 módulos | 1 | 0.719 | 0.72 |
| P_MATERIAL | Ud. | Pequeño material | 1 | 0.142 | 0.14 |
| U01FY630 | Hr | Oficial primera electricista | 0.25 | 15 | 3.75 |
| U01FY635 | Hr | Ayudante electricista | 0.25 | 13 | 3.25 |
| %CI | % | Costes Indirectos | 1.5 % | 28.70 | 0.43 |
| % | % | Medios Auxiliares | 2 % | 29.13 | 0.58 |
|  |  | Total |  |  | 29.71 |

| Medición | Uds. | Parcial |
|---|---|---|
| PLANTA BAJA |  |  |
| F1.3 Circulaciones 3 |  |  |
| F2.2 Cortavientos 2 |  |  |
| C8.3 Aseos profesores 3 |  |  |
| D1.3 Almacén 3 |  |  |
| A1.1 Aula Infantil 1 | 1 | 1.000 |
| A1.2 Aula Infantil 2 | 1 | 1.000 |
| A2 Aula de Usos Múltiples Infantil | 2 | 2.000 |
| A1.3 Aula Infantil 3 | 1 | 1.000 |
| A1.4 Aula Infantil 4 | 1 | 1.000 |
| A1.5 Aula Infantil 5 | 1 | 1.000 |
| A1.6 Aula Infantil 6 | 1 | 1.000 |
| F1.2 Circulaciones 2 |  |  |
| D8 CGD |  |  |
| C8.1 Aseos profesores 1 |  |  |
| C8.2 Aseos profesores 2 |  |  |
| D9.2 Telecomunicaciones |  |  |
| C1 Despacho Dirección |  |  |
| C2 Despacho Jefe de Estudios |  |  |
| C3 Despacho Secretariado |  |  |
| C4 Despacho Orientación |  |  |
| C5 Sala de Visitas |  |  |
| C6 Secretaría |  |  |
| C7 Sala de Profesores |  |  |
| C9 Ampa |  |  |
| C10 Consejería |  |  |
| F1.1 Circulaciones 1 |  |  |
| F2.1 Cortavientos 1 |  |  |
| F2.3 Cortavientos 3 |  |  |
| Bajo escalera 1 |  |  |
| Bajo escalera 2 |  |  |
| B9 Biblioteca | 2 | 2.000 |
| E1 Comedor | 3 | 3.000 |
| B8 Sala de Usos Múltiples | 2 | 2.000 |
| B10 Almacén recursos |  |  |
| B11.1 Aseos 1 |  |  |
| B11.2 Aseos 2 |  |  |
| B11.5 Aseos 5 |  |  |
| B11.6 Aseos 6 |  |  |
| B1.1 Aula 1º ciclo 1 | 1 | 1.000 |
| B1.2 Aula 1º ciclo 2 | 1 | 1.000 |
| B1.3 Aula 1º ciclo 3 | 1 | 1.000 |
| B1.4 Aula 1º ciclo 4 | 1 | 1.000 |
| B4.1 Aula P. Grupo 1 | 1 | 1.000 |
| B4.2 Aula P. Grupo 2 | 1 | 1.000 |
| B12.1 Gimnasio |  |  |
| B12.2 G. Vestuario 1 |  |  |
| B12.3 G. Vestuario 2 |  |  |
| B12.4 G. Almacén |  |  |
| B12.5 Despacho profesor |  |  |
| B12.6 Aseo profesor |  |  |
| B12.7 Vestíbulo |  |  |
| F1.4 Circulaciones 4 |  |  |
| F1.7 Circulaciones 7 |  |  |
| D2.1 Vestuario 1 |  |  |
| D2.2 Vestuario 2 |  |  |
| D3.1 Cuarto limpieza |  |  |
| D1.1 Almacén |  |  |
| F1.8 Vestibulo independencia |  |  |
| E3 Cuarto de basura |  |  |
| E2 Cocina |  |  |
| Plonge cocina |  |  |
| E4 Almacén |  |  |
| D6 Grupo contra incendios |  |  |
| D7 Grupo electrógeno |  |  |
| D4 Cuarto calderas |  |  |
| D5 Abastecimiento |  |  |
| PLANTA PRIMERA |  |  |
| F1.5 Circulaciones 5 |  |  |
| B11.3 Aseos 3 |  |  |
| B11.4 Aseos 4 |  |  |
| F1.6 Circulaciones 6 |  |  |
| D3.2 Cuarto limpieza 2 |  |  |
| D1.2 Almacén 2 |  |  |
| D9.1 Telecomunicaciones |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 | 1 | 1.000 |
| B4.4 Aula P. Grupo 4 | 1 | 1.000 |
| Escalera 1 |  |  |
| Escalera 2 |  |  |
| Total |  | 34 |

**TOMA_MOSAIC** Ud. Toma 2P+T 16A lateral serie Mosaic Legrand
195 Ud. × 17.46 = 3404.70
Ud. Base de enchufe con toma de tierra lateral tipo Schuko realizado con tubo de PVC corrugado de 20mm de diámetro y conductor aislado de cobre tipo H0,7Z1-K de sección 3x2,5mm2, incluyendo caja de registro, caja de mecanismo universal con tornillos, toma de corriente 16A-250V con embornamiento a tornillo y protección infantil, en color blanco, de la serie MOSAIC de Legrand, o equivalente. Totalmente montado e instalado.

| Código | Ud | Descripción | Rendimiento | Precio | Importe |
|---|---|---|---|---|---|
| MIG84101 | Ml. | Conductor H0,7Z1-K 1x2,5mm2 Miguelez (material) | 15 | 0.292 | 4.38 |
| 077500020 | ml | TUBO TUPERSA PVC NEGRO DE 750 CON GUIA 20mm | 5 | 0.301 | 1.51 |
| LEGR0772 13 | Ud. | Toma 2P+T lateral blanca con tornillo tipo Mosaic de Legrand (material) | 1 | 2.602 | 2.60 |
| LEGR0802 51 | Ud. | Soporte para 2 módulos serie Mosaic | 1 | 0.811 | 0.81 |
| LEGR0788 02 | Ud. | Marco en color blanco para 2 módulo serie Mosaic | 1 | 1.037 | 1.04 |
| LEGR0801 41 | Ud. | Caja de empotrar para 2 módulos | 1 | 0.719 | 0.72 |
| P_MATERIAL | Ud. | Pequeño material | 1 | 0.142 | 0.14 |
| PEÓN | H | PEÓN (mano de obra; 16/04/2003) | 0.21 | 12 | 2.52 |
| OFICIAL | H | OFICIAL (mano de obra; 30/05/2012) | 0.21 | 15 | 3.15 |
| %CI | % | Costes Indirectos | 1.5 % | 16.87 | 0.25 |
| % | % | Medios Auxiliares | 2 % | 17.12 | 0.34 |
|  |  | Total |  |  | 17.46 |

| Medición | Uds. | Parcial |
|---|---|---|
| PLANTA BAJA |  |  |
| F1.3 Circulaciones 3 | 5 | 5.000 |
| F2.2 Cortavientos 2 |  |  |
| C8.3 Aseos profesores 3 | 1 | 1.000 |
| D1.3 Almacén 3 | 1 | 1.000 |
| A1.1 Aula Infantil 1 | 4 | 4.000 |
| A1.2 Aula Infantil 2 | 4 | 4.000 |
| A2 Aula de Usos Múltiples Infantil | 3 | 3.000 |
| A1.3 Aula Infantil 3 | 4 | 4.000 |
| A1.4 Aula Infantil 4 | 4 | 4.000 |
| A1.5 Aula Infantil 5 | 4 | 4.000 |
| A1.6 Aula Infantil 6 | 4 | 4.000 |
| F1.2 Circulaciones 2 | 2 | 2.000 |
| D8 CGD | 1 | 1.000 |
| C8.1 Aseos profesores 1 | 1 | 1.000 |
| C8.2 Aseos profesores 2 | 1 | 1.000 |
| D9.2 Telecomunicaciones | 1 | 1.000 |
| C1 Despacho Dirección | 1 | 1.000 |
| C2 Despacho Jefe de Estudios | 1 | 1.000 |
| C3 Despacho Secretariado | 1 | 1.000 |
| C4 Despacho Orientación | 1 | 1.000 |
| C5 Sala de Visitas | 2 | 2.000 |
| C6 Secretaría | 2 | 2.000 |
| C7 Sala de Profesores | 3 | 3.000 |
| C9 Ampa | 2 | 2.000 |
| C10 Consejería | 6 | 6.000 |
| F1.1 Circulaciones 1 | 7 | 7.000 |
| F2.1 Cortavientos 1 |  |  |
| F2.3 Cortavientos 3 |  |  |
| Bajo escalera 1 | 1 | 1.000 |
| Bajo escalera 2 | 1 | 1.000 |
| B9 Biblioteca | 3 | 3.000 |
| E1 Comedor | 3 | 3.000 |
| B8 Sala de Usos Múltiples | 5 | 5.000 |
| B10 Almacén recursos | 2 | 2.000 |
| B11.1 Aseos 1 | 3 | 3.000 |
| B11.2 Aseos 2 | 3 | 3.000 |
| B11.5 Aseos 5 | 1 | 1.000 |
| B11.6 Aseos 6 | 1 | 1.000 |
| B1.1 Aula 1º ciclo 1 | 3 | 3.000 |
| B1.2 Aula 1º ciclo 2 | 3 | 3.000 |
| B1.3 Aula 1º ciclo 3 | 3 | 3.000 |
| B1.4 Aula 1º ciclo 4 | 3 | 3.000 |
| B4.1 Aula P. Grupo 1 | 3 | 3.000 |
| B4.2 Aula P. Grupo 2 | 3 | 3.000 |
| B12.1 Gimnasio | 2 | 2.000 |
| B12.2 G. Vestuario 1 | 2 | 2.000 |
| B12.3 G. Vestuario 2 | 2 | 2.000 |
| B12.4 G. Almacén | 1 | 1.000 |
| B12.5 Despacho profesor | 1 | 1.000 |
| B12.6 Aseo profesor | 1 | 1.000 |
| B12.7 Vestíbulo |  |  |
| F1.4 Circulaciones 4 | 1 | 1.000 |
| F1.7 Circulaciones 7 | 1 | 1.000 |
| D2.1 Vestuario 1 | 1 | 1.000 |
| D2.2 Vestuario 2 | 1 | 1.000 |
| D3.1 Cuarto limpieza | 1 | 1.000 |
| D1.1 Almacén | 3 | 3.000 |
| F1.8 Vestibulo independencia |  |  |
| E3 Cuarto de basura |  |  |
| E2 Cocina | 11 | 11.000 |
| Plonge cocina | 2 | 2.000 |
| E4 Almacén | 3 | 3.000 |
| D6 Grupo contra incendios |  |  |
| D7 Grupo electrógeno |  |  |
| D4 Cuarto calderas |  |  |
| D5 Abastecimiento |  |  |
| PLANTA PRIMERA |  |  |
| F1.5 Circulaciones 5 | 5 | 5.000 |
| B11.3 Aseos 3 | 3 | 3.000 |
| B11.4 Aseos 4 | 3 | 3.000 |
| F1.6 Circulaciones 6 | 1 | 1.000 |
| D3.2 Cuarto limpieza 2 | 1 | 1.000 |
| D1.2 Almacén 2 | 1 | 1.000 |
| D9.1 Telecomunicaciones | 2 | 2.000 |
| B2.1 Aula 2º Ciclo 1 | 3 | 3.000 |
| B2.2 Aula 2º Ciclo 2 | 3 | 3.000 |
| B2.3 Aula 2º Ciclo 3 | 3 | 3.000 |
| B2.4 Aula 2º Ciclo 4 | 3 | 3.000 |
| B3.1 Aula 3º Ciclo 1 | 3 | 3.000 |
| B3.2 Aula 3º Ciclo 2 | 3 | 3.000 |
| B3.3 Aula 3º Ciclo 3 | 3 | 3.000 |
| B3.4 Aula 3º Ciclo 4 | 3 | 3.000 |
| B5 Aula de Música | 3 | 3.000 |
| B6 Aula de Informática | 3 | 3.000 |
| B7 Aula de Idiomas | 3 | 3.000 |
| B4.3 Aula P. Grupo 3 | 3 | 3.000 |
| B4.4 Aula P. Grupo 4 | 3 | 3.000 |
| Escalera 1 |  |  |
| Escalera 2 |  |  |
| Total |  | 195 |

**TOMA 3PNT16A** Ud. TOMA TRIFÁSICA 3P+N+T 16A
1 Ud. × 14.11 = 14.11
Ud. Toma trifásica de la serie Combinados P17 de Legrand o equivalente, de superficie 3P+N+T de 16A. Totalmente montada, instalada y conexionada.

| Código | Ud | Descripción | Rendimiento | Precio | Importe |
|---|---|---|---|---|---|
| LEGR5553 59 | Ud. | Toma trifásica 3P+N+T 16A (material) | 1 | 7.736 | 7.74 |
| U01FY635 | Hr | Ayudante electricista | 0.211 | 13 | 2.74 |
| U01FY630 | Hr | Oficial primera electricista | 0.21 | 15 | 3.15 |
| % | % | Medios Auxiliares | 2 % | 13.63 | 0.27 |
| %CI | % | Costes Indirectos | 1.5 % | 13.90 | 0.21 |
|  |  | Total |  |  | 14.11 |

| Medición | Uds. | Parcial |
|---|---|---|
| PLANTA BAJA |  |  |
| E2 Cocina | 1 | 1.000 |
| Total |  | 1 |

**TOMA 3PNT32A** Ud. TOMA TRIFÁSICA 3P+N+T 32A (08/02/2008)
2 Ud. × 20.59 = 41.18
Ud. Toma trifásica de la serie Combinados P17 de Legrand o similar, de superficie 3P+N+T de 32A. Totalmente montada, instalada y conexionada.

| Código | Ud | Descripción | Rendimiento | Precio | Importe |
|---|---|---|---|---|---|
| LEGR5554 59 | Ud. | Toma trifásica 3P+N+T 32A (material; 04/09/2019) | 1 | 12.89 | 12.89 |
| U01FY635 | Hr | Ayudante electricista | 0.25 | 13 | 3.25 |
| U01FY630 | Hr | Oficial primera electricista | 0.25 | 15 | 3.75 |
| % | % | Medios Auxiliares | 2 % | 19.89 | 0.40 |
| %CI | % | Costes Indirectos | 1.5 % | 20.29 | 0.30 |
|  |  | Total |  |  | 20.59 |

| Medición | Uds. | Parcial |
|---|---|---|
| PLANTA BAJA |  |  |
| E2 Cocina | 1 | 1.000 |
| Plonge cocina | 1 | 1.000 |
| Total |  | 2 |

**LEG015030101** Ud. SERIE PLEXO 55 SUPERFICIE MONOBLOC. TOMA 2P+T LATERAL 16A CON T
12 Ud. × 16.74 = 200.88
Ud. Base de enchufe estanca con toma de tierra lateral tipo Schuko realizado con tubo PVC rígido y liso de 20mm de diámetro y conductor aislado de cobre tipo H0,7Z1-K de sección 3x2,5mm2, incluyendo caja de registro, toma de corriente 16A-250V con tapa y embornamiento a tornillo, grado IP55 IK 07, en color a elegir por la propiedad, con marco de la serie PLEXO 55 SUPERFICIE MONOBLOC o modelo equivalente. Totalmente montado e instalado.

| Código | Ud | Descripción | Rendimiento | Precio | Importe |
|---|---|---|---|---|---|
| MIG84101 | Ml. | Conductor H0,7Z1-K 1x2,5mm2 Miguelez | 9 | 0.292 | 2.63 |
| 065200020 | ml | TUBO TUPERSA PVC RIGIDO GRIS DE 1250 20mm ENCHUFABLE | 3 | 0.209 | 0.63 |
| LEG015030101P | Ud | SERIE PLEXO 55 SUPERFICIE MONOBLOC. TOMA 2P+T LATERAL 16A CON T (13/06/2019) | 1 | 6.91 | 6.91 |
| P_MATERIAL | Ud. | Pequeño material | 1 | 0.142 | 0.14 |
| U01FY630 | Hr | Oficial primera electricista | 0.209 | 15 | 3.14 |
| U01FY635 | Hr | Ayudante electricista | 0.209 | 13 | 2.72 |
| %CI | % | Costes Indirectos | 1.5 % | 16.17 | 0.24 |
| % | % | Medios Auxiliares | 2 % | 16.41 | 0.33 |
|  |  | Total |  |  | 16.74 |

| Medición | Uds. | Parcial |
|---|---|---|
| PLANTA BAJA |  |  |
| E3 Cuarto de basura |  |  |
| D6 Grupo contra incendios | 1 | 1.000 |
| D7 Grupo electrógeno | 1 | 1.000 |
| F1.8 Vestibulo independencia | 1 | 1.000 |
| D4 Cuarto calderas | 8 | 8.000 |
| D5 Abastecimiento | 1 | 1.000 |
| Total |  | 12 |

**DICROMAT_MINI** Ud. Detector de movimiento / presencia DICROMAT MINI de ORBIS empot.
100 Ud. × 60.06 = 6006.00
Ud. DETECTOR DE MOVIMIENTO empotrable para la automatización del sistema de alumbrado en zonas de paso y uso esporádico. Temporización de 6s a 12 min, sensibilidad luminosa de 5-3000lux, modelo DICROMAT MINI de ORBIS, o equivalente. con p.p. de cableado. Totalmente montado, instalado y conexionado.

| Código | Ud | Descripción | Rendimiento | Precio | Importe |
|---|---|---|---|---|---|
| OB133512 | Ud. | Detector de movimiento / presencia DICROMAT MINI de ORBIS empot. (material) | 1 | 49.622 | 49.62 |
| MIG84100 | Ml. | Conductor H0,7Z1-K 1x1,5mm2 Miguelez | 20 | 0.142 | 2.84 |
| 077500020 | ml | TUBO TUPERSA PVC NEGRO DE 750 CON GUIA 20mm | 3 | 0.301 | 0.90 |
| P_MATERIAL | Ud. | Pequeño material | 1 | 0.142 | 0.14 |
| PEÓN | H | PEÓN | 0.167 | 12 | 2.00 |
| OFICIAL | H | OFICIAL | 0.167 | 15 | 2.51 |
| %CI | % | Costes Indirectos | 1.5 % | 58.01 | 0.87 |
| % | % | Medios Auxiliares | 2 % | 58.88 | 1.18 |
|  |  | Total |  |  | 60.06 |

| Medición | Uds. | Parcial |
|---|---|---|
| PLANTA BAJA |  |  |
| F1.3 Circulaciones 3 | 10 | 10.000 |
| F2.2 Cortavientos 2 | 1 | 1.000 |
| C8.3 Aseos profesores 3 | 1 | 1.000 |
| D1.3 Almacén 3 |  |  |
| A1.1 Aula Infantil 1 | 1 | 1.000 |
| A1.2 Aula Infantil 2 | 1 | 1.000 |
| A2 Aula de Usos Múltiples Infantil |  |  |
| A1.3 Aula Infantil 3 | 1 | 1.000 |
| A1.4 Aula Infantil 4 | 1 | 1.000 |
| A1.5 Aula Infantil 5 | 1 | 1.000 |
| A1.6 Aula Infantil 6 | 1 | 1.000 |
| F1.2 Circulaciones 2 | 5 | 5.000 |
| D8 CGD |  |  |
| C8.1 Aseos profesores 1 | 1 | 1.000 |
| C8.2 Aseos profesores 2 | 1 | 1.000 |
| D9.2 Telecomunicaciones |  |  |
| C1 Despacho Dirección |  |  |
| C2 Despacho Jefe de Estudios |  |  |
| C3 Despacho Secretariado |  |  |
| C4 Despacho Orientación |  |  |
| C5 Sala de Visitas |  |  |
| C6 Secretaría |  |  |
| C7 Sala de Profesores |  |  |
| C9 Ampa |  |  |
| C10 Consejería |  |  |
| F1.1 Circulaciones 1 | 14 | 14.000 |
| F2.1 Cortavientos 1 | 1 | 1.000 |
| F2.3 Cortavientos 3 | 1 | 1.000 |
| Bajo escalera 1 |  |  |
| Bajo escalera 2 |  |  |
| B9 Biblioteca |  |  |
| E1 Comedor |  |  |
| B8 Sala de Usos Múltiples |  |  |
| B10 Almacén recursos |  |  |
| B11.1 Aseos 1 | 7 | 7.000 |
| B11.2 Aseos 2 | 8 | 8.000 |
| B11.5 Aseos 5 | 1 | 1.000 |
| B11.6 Aseos 6 | 1 | 1.000 |
| B1.1 Aula 1º ciclo 1 |  |  |
| B1.2 Aula 1º ciclo 2 |  |  |
| B1.3 Aula 1º ciclo 3 |  |  |
| B1.4 Aula 1º ciclo 4 |  |  |
| B4.1 Aula P. Grupo 1 |  |  |
| B4.2 Aula P. Grupo 2 |  |  |
| B12.1 Gimnasio |  |  |
| B12.2 G. Vestuario 1 | 3 | 3.000 |
| B12.3 G. Vestuario 2 | 3 | 3.000 |
| B12.4 G. Almacén |  |  |
| B12.5 Despacho profesor |  |  |
| B12.6 Aseo profesor | 1 | 1.000 |
| B12.7 Vestíbulo | 1 | 1.000 |
| F1.4 Circulaciones 4 | 2 | 2.000 |
| F1.7 Circulaciones 7 | 1 | 1.000 |
| D2.1 Vestuario 1 | 1 | 1.000 |
| D2.2 Vestuario 2 | 1 | 1.000 |
| D3.1 Cuarto limpieza |  |  |
| D1.1 Almacén |  |  |
| F1.8 Vestibulo independencia |  |  |
| E3 Cuarto de basura |  |  |
| E2 Cocina |  |  |
| Plonge cocina |  |  |
| E4 Almacén |  |  |
| D6 Grupo contra incendios |  |  |
| D7 Grupo electrógeno |  |  |
| D4 Cuarto calderas |  |  |
| D5 Abastecimiento |  |  |
| PLANTA PRIMERA |  |  |
| F1.5 Circulaciones 5 | 11 | 11.000 |
| B11.3 Aseos 3 | 7 | 7.000 |
| B11.4 Aseos 4 | 8 | 8.000 |
| F1.6 Circulaciones 6 | 1 | 1.000 |
| D3.2 Cuarto limpieza 2 |  |  |
| D1.2 Almacén 2 |  |  |
| D9.1 Telecomunicaciones |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Escalera 1 | 1 | 1.000 |
| Escalera 2 | 1 | 1.000 |
| Total |  | 100 |

**OCCUSWITCH** Ud. Detector de presencia con control de luz exterior
30 Ud. × 103.21 = 3096.30
Ud. Instalación de DETECTOR DE PRESENCIA formado por tubo de PVC corrugado de 20mm con conductor de cobre tipo H0,7Z1-K 3x1,5mm2, regulación por aporte de luz exterior modelo OCCUSWITCH DALI versión básica LRM2080/30 ADVANCED de Philips o modelo equivalente, con dos salidas DALI, IP20, clase II. Totalmente montado, instalado y conexionado.

| Código | Ud | Descripción | Rendimiento | Precio | Importe |
|---|---|---|---|---|---|
| MIG84100 | Ml. | Conductor H0,7Z1-K 1x1,5mm2 Miguelez | 9 | 0.142 | 1.28 |
| 73234399 | Ud. | Detector de presencia OCCUSWITCH LRM2080 ADVANCED (material) | 1 | 86.507 | 86.51 |
| U30JW900 | Ud | p.p. cajas, regletas y peq. material (material) | 1 | 0.199 | 0.20 |
| U01FY630 | Hr | Oficial primera electricista | 0.418 | 15 | 6.27 |
| U01FY635 | Hr | Ayudante electricista | 0.418 | 13 | 5.43 |
| %CI | % | Costes Indirectos | 1.5 % | 99.69 | 1.50 |
| % | % | Medios Auxiliares | 2 % | 101.19 | 2.02 |
|  |  | Total |  |  | 103.21 |

| Medición | Uds. | Parcial |
|---|---|---|
| PLANTA BAJA |  |  |
| F1.3 Circulaciones 3 |  |  |
| F2.2 Cortavientos 2 |  |  |
| C8.3 Aseos profesores 3 |  |  |
| D1.3 Almacén 3 |  |  |
| A1.1 Aula Infantil 1 | 1 | 1.000 |
| A1.2 Aula Infantil 2 | 1 | 1.000 |
| A2 Aula de Usos Múltiples Infantil |  |  |
| A1.3 Aula Infantil 3 | 1 | 1.000 |
| A1.4 Aula Infantil 4 | 1 | 1.000 |
| A1.5 Aula Infantil 5 | 1 | 1.000 |
| A1.6 Aula Infantil 6 | 1 | 1.000 |
| F1.2 Circulaciones 2 |  |  |
| D8 CGD |  |  |
| C8.1 Aseos profesores 1 |  |  |
| C8.2 Aseos profesores 2 |  |  |
| D9.2 Telecomunicaciones |  |  |
| C1 Despacho Dirección |  |  |
| C2 Despacho Jefe de Estudios |  |  |
| C3 Despacho Secretariado |  |  |
| C4 Despacho Orientación |  |  |
| C5 Sala de Visitas |  |  |
| C6 Secretaría |  |  |
| C7 Sala de Profesores |  |  |
| C9 Ampa |  |  |
| C10 Consejería |  |  |
| F1.1 Circulaciones 1 |  |  |
| F2.1 Cortavientos 1 |  |  |
| F2.3 Cortavientos 3 |  |  |
| Bajo escalera 1 |  |  |
| Bajo escalera 2 |  |  |
| B9 Biblioteca | 1 | 1.000 |
| E1 Comedor | 1 | 1.000 |
| B8 Sala de Usos Múltiples | 1 | 1.000 |
| B10 Almacén recursos |  |  |
| B11.1 Aseos 1 |  |  |
| B11.2 Aseos 2 |  |  |
| B11.5 Aseos 5 |  |  |
| B11.6 Aseos 6 |  |  |
| B1.1 Aula 1º ciclo 1 | 1 | 1.000 |
| B1.2 Aula 1º ciclo 2 | 1 | 1.000 |
| B1.3 Aula 1º ciclo 3 | 1 | 1.000 |
| B1.4 Aula 1º ciclo 4 | 1 | 1.000 |
| B4.1 Aula P. Grupo 1 | 1 | 1.000 |
| B4.2 Aula P. Grupo 2 | 1 | 1.000 |
| B12.1 Gimnasio | 2 | 2.000 |
| B12.2 G. Vestuario 1 |  |  |
| B12.3 G. Vestuario 2 |  |  |
| B12.4 G. Almacén |  |  |
| B12.5 Despacho profesor |  |  |
| B12.6 Aseo profesor |  |  |
| B12.7 Vestíbulo |  |  |
| F1.4 Circulaciones 4 |  |  |
| F1.7 Circulaciones 7 |  |  |
| D2.1 Vestuario 1 |  |  |
| D2.2 Vestuario 2 |  |  |
| D3.1 Cuarto limpieza |  |  |
| D1.1 Almacén |  |  |
| F1.8 Vestibulo independencia |  |  |
| E3 Cuarto de basura |  |  |
| E2 Cocina |  |  |
| Plange cocina |  |  |
| E4 Almacén |  |  |
| D6 Grupo contra incendios |  |  |
| D7 Grupo electrógeno |  |  |
| D4 Cuarto calderas |  |  |
| D5 Abastecimiento |  |  |
| PLANTA PRIMERA |  |  |
| F1.5 Circulaciones 5 |  |  |
| B11.3 Aseos 3 |  |  |
| B11.4 Aseos 4 |  |  |
| F1.6 Circulaciones 6 |  |  |
| D3.2 Cuarto limpieza 2 |  |  |
| D1.2 Almacén 2 |  |  |
| D9.1 Telecomunicaciones |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 | 1 | 1.000 |
| B4.4 Aula P. Grupo 4 | 1 | 1.000 |
| Escalera 1 |  |  |
| Escalera 2 |  |  |
| Total |  | 30 |

**PUESTO_TIPO 1** Ud. PUESTO DE TRABAJO DE PARED TIPO 1
28 Ud. × 125.29 = 3508.12
Ud. PUESTO DE TRABAJO DE PARED TIPO 1 para empotrar de 12 módulos (2x3x2), con la placa embellecedora en color blanco. Contiene en su interior 3 tomas de corriente simple con protección infantil y embornamiento a tornillo (una de ellas roja), 2 tomas RJ45 UTP cat. 6A rotulada y 1 toma HDMI cableada y rotulada (conectores hembra), de la serie Mosaic de Legrand, o modelo equivalente. Incluye 2 tubos de PVC corrugado de 20mm (electricidad y datos) y conductor tipo H0,7Z1-K 2x2,5+TT2,5mm2 para conexionado, incluso caja de derivación. Incluye conexión con puesto TIPO 2 de pizarra mediante cable HDMI, colocados bajo 2 tubo libre de 40mm de diámetro. Incluye además canalización de reserva de 40mm de puesto a techo. Totalmente instalado, conexionado, cableado y probado.

| Código | Ud | Descripción | Rendimiento | Precio | Importe |
|---|---|---|---|---|---|
| LEGR0788 73 | Ud. | Puesto de Trabajo Mosaic (2x3x2) 12 módulos (material; 04/09/2019) | 1 | 16.32 | 16.32 |
| LEGR0801 26 | Ud. | Caja de empotramiento 12 - 16 módulos (material; 25/03/2019) | 1 | 3.68 | 3.68 |
| LEGR0787 78 | Ud. | Base HDMI tipo A (material) | 1 | 19.738 | 19.74 |
| LEGR0772 13 | Ud. | Toma 2P+T lateral blanca con tornillo tipo Mosaic de Legrand | 2 | 2.602 | 5.20 |
| LEGR0772 18 | Ud. | Toma 2P+T lateral roja con tornillo tipo Mosaic de Legrand (material; 25/03/2019) | 1 | 3.11 | 3.11 |
| LEGR0765 76 | Ud. | Toma de datos Mosaic UTP cat. 6A 2 módulos, blanco (material) | 2 | 11.29 | 22.58 |
| LEGR0770 70 | Ud. | Tapa ciega de 1 módulo para sistema Mosaic (material) | 1 | 0.929 | 0.93 |
| CABLE HDMI | Ud. | 5 metros de cable HDMI con conectores (material; 04/06/2019) | 1 | 18.58 | 18.58 |
| MIG84101 | Ml. | Conductor H0,7Z1-K 1x2,5mm2 Miguelez | 15 | 0.292 | 4.38 |
| 077500020 | ml | TUBO TUPERSA PVC NEGRO DE 750 CON GUIA 20mm | 10 | 0.301 | 3.01 |
| 077500040 | ml | TUBO TUPERSA PVC NEGRO DE 750 CON GUIA 40mm | 10 | 0.234 | 2.34 |
| P_MATERIAL | Ud. | Pequeño material | 1 | 0.142 | 0.14 |
| U01FY630 | Hr | Oficial primera electricista | 0.75 | 15 | 11.25 |
| U01FY635 | Hr | Ayudante electricista | 0.75 | 13 | 9.75 |
| %CI | % | Costes Indirectos | 1.5 % | 121.01 | 1.82 |
| % | % | Medios Auxiliares | 2 % | 122.83 | 2.46 |
|  |  | Total |  |  | 125.29 |

| Medición | Uds. | Parcial |
|---|---|---|
| PLANTA BAJA |  |  |
| A1.1 Aula Infantil 1 | 1 | 1.000 |
| A1.2 Aula Infantil 2 | 1 | 1.000 |
| A2 Aula de Usos Múltiples Infantil | 1 | 1.000 |
| A1.3 Aula Infantil 3 | 1 | 1.000 |
| A1.4 Aula Infantil 4 | 1 | 1.000 |
| A1.5 Aula Infantil 5 | 1 | 1.000 |
| A1.6 Aula Infantil 6 | 1 | 1.000 |
| B1.1 Aula 1º ciclo 1 | 1 | 1.000 |
| B1.2 Aula 1º ciclo 2 | 1 | 1.000 |
| B1.3 Aula 1º ciclo 3 | 1 | 1.000 |
| B1.4 Aula 1º ciclo 4 | 1 | 1.000 |
| B4.1 Aula P. Grupo 1 | 1 | 1.000 |
| B4.2 Aula P. Grupo 2 | 1 | 1.000 |
| B8 Sala de Usos Múltiples | 1 | 1.000 |
| E1 Comedor |  |  |
| B9 Biblioteca |  |  |
| C1 Despacho Dirección |  |  |
| C2 Despacho Jefe de Estudios |  |  |
| C3 Despacho Secretariado |  |  |
| C4 Despacho Orientación |  |  |
| C5 Sala de Visitas |  |  |
| C6 Secretaría |  |  |
| C7 Sala de Profesores |  |  |
| C9 Ampa |  |  |
| C10 Consejería |  |  |
| B10 Almacén de Recursos Educativos | 1 | 1.000 |
| B12.1 Gimnasio |  |  |
| PLANTA PRIMERA |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 | 1 | 1.000 |
| B4.4 Aula P. Grupo 4 | 1 | 1.000 |
| Total |  | 28 |

**PUESTO_TIPO 2** Ud. PUESTO DE TRABAJO DE PARED TIPO 2
28 Ud. × 97.25 = 2723.00
Ud. PUESTO DE TRABAJO DE PARED TIPO 2 para empotrar de 8 módulos (2x2x2), con la placa embellecedora en color blanco. Contiene en su interior 2 tomas de corriente simple con protección infantil y embornamiento a tornillo, 1 toma HDMI cableada (conectores hembra) y 1 toma USB cableada, así como 2 tapas ciegas de 1 módulo, de la serie Mosaic de Legrand, o modelo equivalente. Incluye 1 tubo de PVC corrugado de 20mm (electricidad) y conductor tipo H0,7Z1-K 2x2,5+TT2,5mm2 para conexionado, incluso caja de derivación. Totalmente instalado, conexionado, cableado y probado.

| Código | Ud | Descripción | Rendimiento | Precio | Importe |
|---|---|---|---|---|---|
| LEGR0772 13 | Ud. | Toma 2P+T lateral blanca con tornillo tipo Mosaic de Legrand | 2 | 2.602 | 5.20 |
| LEGR0787 78 | Ud. | Base HDMI tipo A | 1 | 19.738 | 19.74 |
| LEGR0787 46 | Ud. | Toma USB 3.A Tipo A cableada (material; 04/06/2019) | 1 | 23.62 | 23.62 |
| LEGR0770 70 | Ud. | Tapa ciega de 1 módulo para sistema Mosaic | 2 | 0.929 | 1.86 |
| LEGR0765 76 | Ud. | Toma de datos Mosaic UTP cat. 6A 2 módulos, blanco | 1 | 11.29 | 11.29 |
| LEGR0788 72 | Ud. | Puesto de Trabajo Mosaic (2x2x2) 8 módulos (material) | 1 | 9.293 | 9.29 |
| MIG84101 | Ml. | Conductor H0,7Z1-K 1x2,5mm2 Miguelez | 15 | 0.292 | 4.38 |
| LEGR0801 24 | Ud. | Caja de empotramiento 8 - 10 módulos (material) | 1 | 2.903 | 2.90 |
| P_MATERIAL | Ud. | Pequeño material | 1 | 0.142 | 0.14 |
| 077500020 | ml | TUBO TUPERSA PVC NEGRO DE 750 CON GUIA 20mm | 5 | 0.301 | 1.51 |
| U01FY630 | Hr | Oficial primera electricista | 0.5 | 15 | 7.50 |
| U01FY635 | Hr | Ayudante electricista | 0.5 | 13 | 6.50 |
| %CI | % | Costes Indirectos | 1.5 % | 93.93 | 1.41 |
| % | % | Medios Auxiliares | 2 % | 95.34 | 1.91 |
|  |  | Total |  |  | 97.25 |

| Medición | Uds. | Parcial |
|---|---|---|
| PLANTA BAJA |  |  |
| A1.1 Aula Infantil 1 | 1 | 1.000 |
| A1.2 Aula Infantil 2 | 1 | 1.000 |
| A2 Aula de Usos Múltiples Infantil | 1 | 1.000 |
| A1.3 Aula Infantil 3 | 1 | 1.000 |
| A1.4 Aula Infantil 4 | 1 | 1.000 |
| A1.5 Aula Infantil 5 | 1 | 1.000 |
| A1.6 Aula Infantil 6 | 1 | 1.000 |
| B1.1 Aula 1º ciclo 1 | 1 | 1.000 |
| B1.2 Aula 1º ciclo 2 | 1 | 1.000 |
| B1.3 Aula 1º ciclo 3 | 1 | 1.000 |
| B1.4 Aula 1º ciclo 4 | 1 | 1.000 |
| B4.1 Aula P. Grupo 1 | 1 | 1.000 |
| B4.2 Aula P. Grupo 2 | 1 | 1.000 |
| B8 Sala de Usos Múltiples | 1 | 1.000 |
| E1 Comedor |  |  |
| B9 Biblioteca |  |  |
| C1 Despacho Dirección |  |  |
| C2 Despacho Jefe de Estudios |  |  |
| C3 Despacho Secretariado |  |  |
| C4 Despacho Orientación |  |  |
| C5 Sala de Visitas |  |  |
| C6 Secretaría |  |  |
| C7 Sala de Profesores |  |  |
| C9 Ampa |  |  |
| B10 Almacén de Recursos Educativos | 1 | 1.000 |
| C10 Consejería |  |  |
| B12.1 Gimnasio |  |  |
| PLANTA PRIMERA |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 | 1 | 1.000 |
| B4.4 Aula P. Grupo 4 | 1 | 1.000 |
| Total |  | 28 |

**PUESTO_TIPO 3** Ud. PUESTO DE TRABAJO DE PARED TIPO 3
49 Ud. × 61.29 = 3003.21
Ud. PUESTO DE TRABAJO DE PARED TIPO 3 para empotrar de 8 módulos (2x2x2), con la placa embellecedora en color blanco. Contiene en su interior 2 tomas de corriente simple con protección infantil y embornamiento a tornillo y 2 tomas RJ45 UTP cat. 6A de la serie Mosaic de Legrand, o modelo equivalente. Incluye 2 tubos de PVC corrugado de 20mm (electricidad y datos) y conductor tipo H0,7Z1-K 2x2,5+TT2,5mm2 para conexionado, incluso caja de derivación. Totalmente instalado, conexionado, cableado y probado.

| Código | Ud | Descripción | Rendimiento | Precio | Importe |
|---|---|---|---|---|---|
| LEGR0772 13 | Ud. | Toma 2P+T lateral blanca con tornillo tipo Mosaic de Legrand | 2 | 2.602 | 5.20 |
| LEGR0765 76 | Ud. | Toma de datos Mosaic UTP cat. 6A 2 módulos, blanco | 2 | 11.29 | 22.58 |
| MIG84101 | Ml. | Conductor H0,7Z1-K 1x2,5mm2 Miguelez | 15 | 0.292 | 4.38 |
| 077500020 | ml | TUBO TUPERSA PVC NEGRO DE 750 CON GUIA 20mm | 10 | 0.301 | 3.01 |
| LEGR0788 72 | Ud. | Puesto de Trabajo Mosaic (2x2x2) 8 módulos | 1 | 9.293 | 9.29 |
| LEGR0801 24 | Ud. | Caja de empotramiento 8 - 10 módulos | 1 | 2.903 | 2.90 |
| P_MATERIAL | Ud. | Pequeño material | 1 | 0.142 | 0.14 |
| U01FY630 | Hr | Oficial primera electricista | 0.418 | 15 | 6.27 |
| U01FY635 | Hr | Ayudante electricista | 0.418 | 13 | 5.43 |
| %CI | % | Costes Indirectos | 1.5 % | 59.20 | 0.89 |
| % | % | Medios Auxiliares | 2 % | 60.09 | 1.20 |
|  |  | Total |  |  | 61.29 |

| Medición | Uds. | Parcial |
|---|---|---|
| PLANTA BAJA |  |  |
| A1.1 Aula Infantil 1 | 1 | 1.000 |
| A1.2 Aula Infantil 2 | 1 | 1.000 |
| A2 Aula de Usos Múltiples Infantil | 1 | 1.000 |
| A1.3 Aula Infantil 3 | 1 | 1.000 |
| A1.4 Aula Infantil 4 | 1 | 1.000 |
| A1.5 Aula Infantil 5 | 1 | 1.000 |
| A1.6 Aula Infantil 6 | 1 | 1.000 |
| B1.1 Aula 1º ciclo 1 | 1 | 1.000 |
| B1.2 Aula 1º ciclo 2 | 1 | 1.000 |
| B1.3 Aula 1º ciclo 3 | 1 | 1.000 |
| B1.4 Aula 1º ciclo 4 | 1 | 1.000 |
| B4.1 Aula P. Grupo 1 | 1 | 1.000 |
| B4.2 Aula P. Grupo 2 | 1 | 1.000 |
| B8 Sala de Usos Múltiples | 1 | 1.000 |
| E1 Comedor |  |  |
| B9 Biblioteca | 4 | 4.000 |
| C1 Despacho Dirección | 1 | 1.000 |
| C2 Despacho Jefe de Estudios | 1 | 1.000 |
| C3 Despacho Secretariado | 1 | 1.000 |
| C4 Despacho Orientación | 1 | 1.000 |
| C5 Sala de Visitas | 1 | 1.000 |
| C6 Secretaría | 2 | 2.000 |
| C7 Sala de Profesores | 4 | 4.000 |
| C9 Ampa | 1 | 1.000 |
| C10 Consejería | 1 | 1.000 |
| B10 Almacén de Recursos Educativos | 1 | 1.000 |
| B12.1 Gimnasio |  |  |
| B12.5 G. Despacho profesor | 1 | 1.000 |
| D4 Cuarto de calderas | 1 | 1.000 |
| D8 CGD | 1 | 1.000 |
| D9.2 Telecomunicaciones 2 | 1 | 1.000 |
| PLANTA PRIMERA |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 | 1 | 1.000 |
| B4.4 Aula P. Grupo 4 | 1 | 1.000 |
| Total |  | 49 |

**PUESTO_TIPO 4** Ud. PUESTO DE TRABAJO DE PARED TIPO 4
10 Ud. × 50.86 = 508.60
Ud. PUESTO DE TRABAJO DE PARED TIPO 4 para empotrar de 8 módulos (2x2x2), con la placa embellecedora en color blanco. Contiene en su interior 2 tomas de corriente simple con protección infantil y embornamiento a tornillo y 1 toma RJ45 UTP cat. 6A, incluso 1 tapa ciega de dos módulos, de la serie Mosaic de Legrand, o modelo equivalente. Incluye 2 tubos de PVC corrugado de 20mm (electricidad y datos) y conductor tipo H0,7Z1-K 2x2,5+TT2,5mm2 para conexionado, incluso caja de derivación. Totalmente instalado, conexionado, cableado y probado.

| Código | Ud | Descripción | Rendimiento | Precio | Importe |
|---|---|---|---|---|---|
| LEGR0772 13 | Ud. | Toma 2P+T lateral blanca con tornillo tipo Mosaic de Legrand | 2 | 2.602 | 5.20 |
| LEGR0765 76 | Ud. | Toma de datos Mosaic UTP cat. 6A 2 módulos, blanco | 1 | 11.29 | 11.29 |
| LEGR0770 71 | Ud. | Tapa ciega 2 módulos Mosaic (material) | 1 | 1.213 | 1.21 |
| MIG84101 | Ml. | Conductor H0,7Z1-K 1x2,5mm2 Miguelez | 15 | 0.292 | 4.38 |
| 077500020 | ml | TUBO TUPERSA PVC NEGRO DE 750 CON GUIA 20mm | 10 | 0.301 | 3.01 |
| LEGR0788 72 | Ud. | Puesto de Trabajo Mosaic (2x2x2) 8 módulos | 1 | 9.293 | 9.29 |
| LEGR0801 24 | Ud. | Caja de empotramiento 8 - 10 módulos | 1 | 2.903 | 2.90 |
| P_MATERIAL | Ud. | Pequeño material | 1 | 0.142 | 0.14 |
| U01FY630 | Hr | Oficial primera electricista | 0.418 | 15 | 6.27 |
| U01FY635 | Hr | Ayudante electricista | 0.418 | 13 | 5.43 |
| %CI | % | Costes Indirectos | 1.5 % | 49.12 | 0.74 |
| % | % | Medios Auxiliares | 2 % | 49.86 | 1.00 |
|  |  | Total |  |  | 50.86 |

| Medición | Uds. | Parcial |
|---|---|---|
| PLANTA BAJA |  |  |
| A1.3 Aula Infantil 3 |  |  |
| A1.4 Aula Infantil 4 |  |  |
| A1.5 Aula Infantil 5 |  |  |
| A1.6 Aula Infantil 6 |  |  |
| B1.1 Aula 1º ciclo 1 |  |  |
| B1.2 Aula 1º ciclo 2 |  |  |
| B1.3 Aula 1º ciclo 3 |  |  |
| B1.4 Aula 1º ciclo 4 |  |  |
| B4.1 Aula P. Grupo 1 |  |  |
| B4.2 Aula P. Grupo 2 |  |  |
| B8 Sala de Usos Múltiples |  |  |
| E1 Comedor | 1 | 1.000 |
| E2 Cocina | 1 | 1.000 |
| B9 Biblioteca |  |  |
| C1 Despacho Dirección | 1 | 1.000 |
| C2 Despacho Jefe de Estudios | 1 | 1.000 |
| C3 Despacho Secretariado | 1 | 1.000 |
| C4 Despacho Orientación | 1 | 1.000 |
| C5 Sala de Visitas |  |  |
| C6 Secretaría | 1 | 1.000 |
| C7 Sala de Profesores | 1 | 1.000 |
| C9 Ampa |  |  |
| C10 Consejería | 1 | 1.000 |
| B12.1 Gimnasio |  |  |
| PLANTA PRIMERA |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| D9.1 Telecomunicaciones 1 | 1 | 1.000 |
| Total |  | 10 |

**WIFI** Ud. PUNTO DE CONEXIÓN RED WIFI
35 Ud. × 23.62 = 826.70
Ud. Punto de conexión para red WIFI formado por una caja de superficie de 2 módulos con una toma RJ45 UTP cat. 6A, colocada en falso techo, modelo de la serie Mosaic de Legrand o modelo equivalente. Incluye tubo de PVC corrugado de 20mm de diámetro para paso de cables. Totalmente montado, instalado y conexionado.

| Código | Ud | Descripción | Rendimiento | Precio | Importe |
|---|---|---|---|---|---|
| 077500020 | ml | TUBO TUPERSA PVC NEGRO DE 750 CON GUIA 20mm | 5 | 0.301 | 1.51 |
| P_MATERIAL | Ud. | Pequeño material | 1 | 0.142 | 0.14 |
| U01FY630 | Hr | Oficial primera electricista | 0.211 | 15 | 3.17 |
| U01FY635 | Hr | Ayudante electricista | 0.211 | 13 | 2.74 |
| LEGR0765 76 | Ud. | Toma de datos Mosaic UTP cat. 6A 2 módulos, blanco | 1 | 11.29 | 11.29 |
| LEGR0802 81 | Ud. | Caja serie Mosaic superficie 2 módulos (material) | 1 | 2.116 | 2.12 |
| LEGR0802 51 | Ud. | Soporte para 2 módulos serie Mosaic | 1 | 0.811 | 0.81 |
| LEGR0788 02 | Ud. | Marco en color blanco para 2 módulo serie Mosaic | 1 | 1.037 | 1.04 |
| %CI | % | Costes Indirectos | 1.5 % | 22.82 | 0.34 |
| % | % | Medios Auxiliares | 2 % | 23.16 | 0.46 |
|  |  | Total |  |  | 23.62 |

| Medición | Uds. | Parcial |
|---|---|---|
| PLANTA BAJA |  |  |
| A1.1 Aula Infantil 1 | 1 | 1.000 |
| A1.2 Aula Infantil 2 | 1 | 1.000 |
| A2 Aula de Usos Múltiples Infantil | 1 | 1.000 |
| A1.3 Aula Infantil 3 | 1 | 1.000 |
| A1.4 Aula Infantil 4 | 1 | 1.000 |
| A1.5 Aula Infantil 5 | 1 | 1.000 |
| A1.6 Aula Infantil 6 | 1 | 1.000 |
| B1.1 Aula 1º ciclo 1 | 1 | 1.000 |
| B1.2 Aula 1º ciclo 2 | 1 | 1.000 |
| B1.3 Aula 1º ciclo 3 | 1 | 1.000 |
| B1.4 Aula 1º ciclo 4 | 1 | 1.000 |
| B4.1 Aula P. Grupo 1 | 1 | 1.000 |
| B4.2 Aula P. Grupo 2 | 1 | 1.000 |
| B8 Sala de Usos Múltiples | 1 | 1.000 |
| E1 Comedor | 1 | 1.000 |
| B9 Biblioteca | 1 | 1.000 |
| C1 Despacho Dirección |  |  |
| C2 Despacho Jefe de Estudios |  |  |
| C3 Despacho Secretariado | 1 | 1.000 |
| C4 Despacho Orientación |  |  |
| C5 Sala de Visitas |  |  |
| C6 Secretaría | 1 | 1.000 |
| C7 Sala de Profesores | 1 | 1.000 |
| C9 Ampa |  |  |
| C10 Consejería | 1 | 1.000 |
| B10 Almacén de Recursos Educativos | 1 | 1.000 |
| B12.1 Gimnasio |  |  |
| B12.5 G. Despacho profesor | 1 | 1.000 |
| PLANTA PRIMERA |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 | 1 | 1.000 |
| B4.4 Aula P. Grupo 4 | 1 | 1.000 |
| Total |  | 35 |

**CANAL** Ud. CANAL DE PARED PARA TOMAS DE CORRIENTE Y DATOS
2 Ud. × 672.7 = 1345.40
Ud. Canal de clipaje directo para colocación en pared de red de tomas de corriente y red de datos conteniendo 26 tomas de corriente 2P+T 16A y 26 tomas de datos RJ45 Cat. 6A de la serie Mosaic o modelo equivalente, colocados en dos compartimentos diferentes (uno para electricidad y uno para datos) separados con tabique, de dimensiones 50x145, recorriendo la pared esterior del aula, siendo el modelo empleado de la serie DLP evolutiva de la marca Legrand o modelo equivalente. Incluye p/p de accesorios de fijación de tomas y de canal, codos, ángulos y tapas. Totalmente montada instalada y conexionada.

| Código | Ud | Descripción | Rendimiento | Precio | Importe |
|---|---|---|---|---|---|
| LEGR0756 04 | Ud. | Canal DLP Evolutiva clipade directo 50x145 (material) | 8 | 16.309 | 130.47 |
| LEGR0756 90 | Ud. | Soluclip para colocación de tomas Mosaic (material) | 104 | 1.288 | 133.95 |
| P_MATERIAL | Ud. | Pequeño material | 5 | 0.142 | 0.71 |
| LEGR0772 13 | Ud. | Toma 2P+T lateral blanca con tornillo tipo Mosaic de Legrand | 26 | 2.602 | 67.65 |
| LEGR0765 76 | Ud. | Toma de datos Mosaic UTP cat. 6A 2 módulos, blanco | 26 | 11.29 | 293.54 |
| U01FY630 | Hr | Oficial primera electricista | 0.837 | 15 | 12.56 |
| U01FY635 | Hr | Ayudante electricista | 0.837 | 13 | 10.88 |
| %CI | % | Costes Indirectos | 1.5 % | 649.76 | 9.75 |
| % | % | Medios Auxiliares | 2 % | 659.51 | 13.19 |
|  |  | Total |  |  | 672.7 |

| Medición | Uds. | Parcial |
|---|---|---|
| PLANTA PRIMERA |  |  |
| B6 Aula de Informática | 1 | 1.000 |
| B7 Aula de Idiomas | 1 | 1.000 |
| Total |  | 2 |

**PTO_LUZ_01** Ud. PUNTO LUZ BAJO TUBO CORRUGADO
677 Ud. × 8.03 = 5436.31
Ud. Punto de luz para iluminación, realizado en tubo PVC corrugado M 20/gp5 (3 metros) y conductor de cobre unipolar aislados para una tensión nominal de 750 V, tipo H0,7Z1-K y sección 1,5 mm2., incluído, caja registro, totalmente montado e instalado.

| Código | Ud | Descripción | Rendimiento | Precio | Importe |
|---|---|---|---|---|---|
| 077500020 | ml | TUBO TUPERSA PVC NEGRO DE 750 CON GUIA 20mm | 3 | 0.301 | 0.90 |
| MIG84100 | Ml. | Conductor H0,7Z1-K 1x1,5mm2 Miguelez | 9 | 0.142 | 1.28 |
| P_MATERIAL | Ud. | Pequeño material | 1 | 0.142 | 0.14 |
| U01FY635 | Hr | Ayudante electricista | 0.418 | 13 | 5.43 |
| %CI | % | Costes Indirectos | 1.5 % | 7.75 | 0.12 |
| % | % | Medios Auxiliares | 2 % | 7.87 | 0.16 |
|  |  | Total |  |  | 8.03 |

| Medición | Uds. | Parcial |
|---|---|---|
| PLANTA BAJA |  |  |
| F1.3 Circulaciones 3 | 25 | 25.000 |
| F2.2 Cortavientos 2 | 1 | 1.000 |
| C8.3 Aseos profesores 3 | 2 | 2.000 |
| D1.3 Almacén 3 | 1 | 1.000 |
| A1.1 Aula Infantil 1 | 15 | 15.000 |
| A1.2 Aula Infantil 2 | 15 | 15.000 |
| A2 Aula de Usos Múltiples Infantil | 16 | 16.000 |
| A1.3 Aula Infantil 3 | 15 | 15.000 |
| A1.4 Aula Infantil 4 | 15 | 15.000 |
| A1.5 Aula Infantil 5 | 15 | 15.000 |
| A1.6 Aula Infantil 6 | 15 | 15.000 |
| F1.2 Circulaciones 2 | 10 | 10.000 |
| D8 CGD | 2 | 2.000 |
| C8.1 Aseos profesores 1 | 2 | 2.000 |
| C8.2 Aseos profesores 2 | 2 | 2.000 |
| D9.2 Telecomunicaciones | 1 | 1.000 |
| C1 Despacho Dirección | 3 | 3.000 |
| C2 Despacho Jefe de Estudios | 3 | 3.000 |
| C3 Despacho Secretariado | 3 | 3.000 |
| C4 Despacho Orientación | 3 | 3.000 |
| C5 Sala de Visitas | 3 | 3.000 |
| C6 Secretaría | 6 | 6.000 |
| C7 Sala de Profesores | 9 | 9.000 |
| C9 Ampa | 3 | 3.000 |
| C10 Consejería | 7 | 7.000 |
| F1.1 Circulaciones 1 | 36 | 36.000 |
| F2.1 Cortavientos 1 | 2 | 2.000 |
| F2.3 Cortavientos 3 | 2 | 2.000 |
| Bajo escalera 1 | 1 | 1.000 |
| Bajo escalera 2 | 1 | 1.000 |
| B9 Biblioteca | 15 | 15.000 |
| E1 Comedor | 31 | 31.000 |
| B8 Sala de Usos Múltiples | 24 | 24.000 |
| B10 Almacén recursos | 6 | 6.000 |
| B11.1 Aseos 1 | 12 | 12.000 |
| B11.2 Aseos 2 | 12 | 12.000 |
| B11.5 Aseos 5 | 2 | 2.000 |
| B11.6 Aseos 6 | 2 | 2.000 |
| B1.1 Aula 1º ciclo 1 | 12 | 12.000 |
| B1.2 Aula 1º ciclo 2 | 12 | 12.000 |
| B1.3 Aula 1º ciclo 3 | 12 | 12.000 |
| B1.4 Aula 1º ciclo 4 | 12 | 12.000 |
| B4.1 Aula P. Grupo 1 | 6 | 6.000 |
| B4.2 Aula P. Grupo 2 | 6 | 6.000 |
| B12.1 Gimnasio | 24 | 24.000 |
| B12.2 G. Vestuario 1 | 8 | 8.000 |
| B12.3 G. Vestuario 2 | 8 | 8.000 |
| B12.4 G. Almacén | 1 | 1.000 |
| B12.5 Despacho profesor | 2 | 2.000 |
| B12.6 Aseo profesor | 2 | 2.000 |
| B12.7 Vestíbulo | 1 | 1.000 |
| F1.4 Circulaciones 4 | 5 | 5.000 |
| F1.7 Circulaciones 7 | 3 | 3.000 |
| D2.1 Vestuario 1 | 2 | 2.000 |
| D2.2 Vestuario 2 | 2 | 2.000 |
| D3.1 Cuarto limpieza | 1 | 1.000 |
| D1.1 Almacén | 4 | 4.000 |
| F1.8 Vestibulo independencia |  |  |
| E3 Cuarto de basura |  |  |
| E2 Cocina | 9 | 9.000 |
| Plonge cocina | 1 | 1.000 |
| E4 Almacén | 1 | 1.000 |
| D6 Grupo contra incendios |  |  |
| D7 Grupo electrógeno |  |  |
| D4 Cuarto calderas |  |  |
| D5 Abastecimiento |  |  |
| PLANTA PRIMERA |  |  |
| F1.5 Circulaciones 5 | 28 | 28.000 |
| B11.3 Aseos 3 | 12 | 12.000 |
| B11.4 Aseos 4 | 12 | 12.000 |
| F1.6 Circulaciones 6 | 2 | 2.000 |
| D3.2 Cuarto limpieza 2 | 2 | 2.000 |
| D1.2 Almacén 2 | 2 | 2.000 |
| D9.1 Telecomunicaciones | 1 | 1.000 |
| B2.1 Aula 2º Ciclo 1 | 12 | 12.000 |
| B2.2 Aula 2º Ciclo 2 | 12 | 12.000 |
| B2.3 Aula 2º Ciclo 3 | 12 | 12.000 |
| B2.4 Aula 2º Ciclo 4 | 12 | 12.000 |
| B3.1 Aula 3º Ciclo 1 | 12 | 12.000 |
| B3.2 Aula 3º Ciclo 2 | 12 | 12.000 |
| B3.3 Aula 3º Ciclo 3 | 12 | 12.000 |
| B3.4 Aula 3º Ciclo 4 | 12 | 12.000 |
| B5 Aula de Música | 12 | 12.000 |
| B6 Aula de Informática | 12 | 12.000 |
| B7 Aula de Idiomas | 12 | 12.000 |
| B4.3 Aula P. Grupo 3 | 6 | 6.000 |
| B4.4 Aula P. Grupo 4 | 6 | 6.000 |
| Escalera 1 | 1 | 1.000 |
| Escalera 2 | 1 | 1.000 |
| Total |  | 677 |

**PTO_LUZ_02** Ud. PUNTO LUZ BAJO TUBO PVC RIGIDO
9 Ud. × 7.74 = 69.66
Ud. Punto de luz para iluminación, realizado en tubo PVC Rígido M 20/gp5 (3 metros) y conductor de cobre unipolar aislado para una tensión nominal de 750 V, tipo H0,7Z1-K y sección 1,5 mm2., incluído, caja registro, totalmente montado e instalado.

| Código | Ud | Descripción | Rendimiento | Precio | Importe |
|---|---|---|---|---|---|
| 065200020 | ml | TUBO TUPERSA PVC RIGIDO GRIS DE 1250 20mm ENCHUFABLE | 3 | 0.209 | 0.63 |
| MIG84100 | Ml. | Conductor H0,7Z1-K 1x1,5mm2 Miguelez | 9 | 0.142 | 1.28 |
| P_MATERIAL | Ud. | Pequeño material | 1 | 0.142 | 0.14 |
| U01FY635 | Hr | Ayudante electricista | 0.418 | 13 | 5.43 |
| %CI | % | Costes Indirectos | 1.5 % | 7.48 | 0.11 |
| % | % | Medios Auxiliares | 2 % | 7.59 | 0.15 |
|  |  | Total |  |  | 7.74 |

| Medición | Uds. | Parcial |
|---|---|---|
| PLANTA BAJA |  |  |
| F1.8 Vestibulo independencia | 1 | 1.000 |
| E3 Cuarto de basura | 1 | 1.000 |
| D6 Grupo contra incendios | 1 | 1.000 |
| D7 Grupo electrógeno | 2 | 2.000 |
| D4 Cuarto calderas | 3 | 3.000 |
| D5 Abastecimiento | 1 | 1.000 |
| Total |  | 9 |

**PTO_EMERG_01** Ud. PUNTO LUZ EMERGENCIA BAJO TUBO CORRUGADO
195 Ud. × 7.58 = 1478.10
Ud. Punto de luz para iluminación de emergencia, realizado en tubo PVC corrugado M 20/gp5 (3 metros) y conductor de cobre unipolar aislados para una tensión nominal de 750 V, tipo H0,7Z1-K y sección 1,5 mm2., incluído, caja registro, totalmente montado e instalado.

| Código | Ud | Descripción | Rendimiento | Precio | Importe |
|---|---|---|---|---|---|
| 077500020 | ml | TUBO TUPERSA PVC NEGRO DE 750 CON GUIA 20mm | 3 | 0.301 | 0.90 |
| MIG84100 | Ml. | Conductor H0,7Z1-K 1x1,5mm2 Miguelez | 6 | 0.142 | 0.85 |
| P_MATERIAL | Ud. | Pequeño material | 1 | 0.142 | 0.14 |
| U01FY635 | Hr | Ayudante electricista | 0.418 | 13 | 5.43 |
| %CI | % | Costes Indirectos | 1.5 % | 7.32 | 0.11 |
| % | % | Medios Auxiliares | 2 % | 7.43 | 0.15 |
|  |  | Total |  |  | 7.58 |

| Medición | Uds. | Parcial |
|---|---|---|
| PLANTA BAJA |  |  |
| Accesos | 9 | 9.000 |
| F1.3 Circulaciones 3 | 12 | 12.000 |
| F2.2 Cortavientos 2 | 1 | 1.000 |
| C8.3 Aseos profesores 3 | 1 | 1.000 |
| D1.3 Almacén 3 | 1 | 1.000 |
| A1.1 Aula Infantil 1 | 4 | 4.000 |
| A1.2 Aula Infantil 2 | 4 | 4.000 |
| A2 Aula de Usos Múltiples Infantil | 4 | 4.000 |
| A1.3 Aula Infantil 3 | 4 | 4.000 |
| A1.4 Aula Infantil 4 | 4 | 4.000 |
| A1.5 Aula Infantil 5 | 4 | 4.000 |
| A1.6 Aula Infantil 6 | 4 | 4.000 |
| F1.2 Circulaciones 2 | 4 | 4.000 |
| D8 CGD | 1 | 1.000 |
| C8.1 Aseos profesores 1 | 1 | 1.000 |
| C8.2 Aseos profesores 2 | 1 | 1.000 |
| D9.2 Telecomunicaciones | 1 | 1.000 |
| C1 Despacho Dirección | 1 | 1.000 |
| C2 Despacho Jefe de Estudios | 1 | 1.000 |
| C3 Despacho Secretariado | 1 | 1.000 |
| C4 Despacho Orientación | 1 | 1.000 |
| C5 Sala de Visitas | 1 | 1.000 |
| C6 Secretaría | 1 | 1.000 |
| C7 Sala de Profesores | 2 | 2.000 |
| C9 Ampa | 1 | 1.000 |
| C10 Consejería | 1 | 1.000 |
| F1.1 Circulaciones 1 | 15 | 15.000 |
| F2.1 Cortavientos 1 | 1 | 1.000 |
| F2.3 Cortavientos 3 | 1 | 1.000 |
| Bajo escalera 1 |  |  |
| Bajo escalera 2 |  |  |
| B9 Biblioteca | 3 | 3.000 |
| E1 Comedor | 7 | 7.000 |
| B8 Sala de Usos Múltiples | 4 | 4.000 |
| B10 Almacén recursos | 2 | 2.000 |
| B11.1 Aseos 1 | 2 | 2.000 |
| B11.2 Aseos 2 | 2 | 2.000 |
| B11.5 Aseos 5 | 1 | 1.000 |
| B11.6 Aseos 6 | 1 | 1.000 |
| B1.1 Aula 1º ciclo 1 | 2 | 2.000 |
| B1.2 Aula 1º ciclo 2 | 2 | 2.000 |
| B1.3 Aula 1º ciclo 3 | 2 | 2.000 |
| B1.4 Aula 1º ciclo 4 | 2 | 2.000 |
| B4.1 Aula P. Grupo 1 | 2 | 2.000 |
| B4.2 Aula P. Grupo 2 | 2 | 2.000 |
| B12.1 Gimnasio | 5 | 5.000 |
| B12.2 G. Vestuario 1 | 2 | 2.000 |
| B12.3 G. Vestuario 2 | 2 | 2.000 |
| B12.4 G. Almacén | 1 | 1.000 |
| B12.5 Despacho profesor | 1 | 1.000 |
| B12.6 Aseo profesor | 1 | 1.000 |
| B12.7 Vestíbulo | 1 | 1.000 |
| F1.4 Circulaciones 4 | 2 | 2.000 |
| F1.7 Circulaciones 7 | 1 | 1.000 |
| D2.1 Vestuario 1 | 1 | 1.000 |
| D2.2 Vestuario 2 | 1 | 1.000 |
| D3.1 Cuarto limpieza | 1 | 1.000 |
| D1.1 Almacén | 2 | 2.000 |
| F1.8 Vestibulo independencia |  |  |
| E3 Cuarto de basura |  |  |
| E2 Cocina | 3 | 3.000 |
| Plonge cocina | 1 | 1.000 |
| E4 Almacén | 1 | 1.000 |
| D6 Grupo contra incendios |  |  |
| D7 Grupo electrógeno |  |  |
| D4 Cuarto calderas |  |  |
| D5 Abastecimiento |  |  |
| PLANTA PRIMERA |  |  |
| F1.5 Circulaciones 5 | 10 | 10.000 |
| B11.3 Aseos 3 | 2 | 2.000 |
| B11.4 Aseos 4 | 2 | 2.000 |
| F1.6 Circulaciones 6 | 1 | 1.000 |
| D3.2 Cuarto limpieza 2 | 1 | 1.000 |
| D1.2 Almacén 2 | 1 | 1.000 |
| D9.1 Telecomunicaciones | 1 | 1.000 |
| B2.1 Aula 2º Ciclo 1 | 2 | 2.000 |
| B2.2 Aula 2º Ciclo 2 | 2 | 2.000 |
| B2.3 Aula 2º Ciclo 3 | 2 | 2.000 |
| B2.4 Aula 2º Ciclo 4 | 2 | 2.000 |
| B3.1 Aula 3º Ciclo 1 | 2 | 2.000 |
| B3.2 Aula 3º Ciclo 2 | 2 | 2.000 |
| B3.3 Aula 3º Ciclo 3 | 2 | 2.000 |
| B3.4 Aula 3º Ciclo 4 | 2 | 2.000 |
| B5 Aula de Música | 2 | 2.000 |
| B6 Aula de Informática | 2 | 2.000 |
| B7 Aula de Idiomas | 2 | 2.000 |
| B4.3 Aula P. Grupo 3 | 2 | 2.000 |
| B4.4 Aula P. Grupo 4 | 2 | 2.000 |
| Escalera 1 | 2 | 2.000 |
| Escalera 2 | 2 | 2.000 |
| Total |  | 195 |

**PTO_EMERG_02** Ud. PUNTO LUZ EMERGENCIA BAJO TUBO PVC RÍGIDO
6 Ud. × 7.3 = 43.80
Ud. Punto de luz para iluminación de emergencia, realizado en tubo PVC rígido M 20/gp5 (3 metros) y conductor de cobre unipolar aislados para una tensión nominal de 750 V, tipo H0,7Z1-K y sección 1,5 mm2., incluído, caja registro, totalmente montado e instalado.

| Código | Ud | Descripción | Rendimiento | Precio | Importe |
|---|---|---|---|---|---|
| 065200020 | ml | TUBO TUPERSA PVC RIGIDO GRIS DE 1250 20mm ENCHUFABLE | 3 | 0.209 | 0.63 |
| MIG84100 | Ml. | Conductor H0,7Z1-K 1x1,5mm2 Miguelez | 6 | 0.142 | 0.85 |
| P_MATERIAL | Ud. | Pequeño material | 1 | 0.142 | 0.14 |
| U01FY635 | Hr | Ayudante electricista | 0.418 | 13 | 5.43 |
| %CI | % | Costes Indirectos | 1.5 % | 7.05 | 0.11 |
| % | % | Medios Auxiliares | 2 % | 7.16 | 0.14 |
|  |  | Total |  |  | 7.3 |

| Medición | Uds. | Parcial |
|---|---|---|
| PLANTA BAJA |  |  |
| F1.8 Vestibulo independencia | 1 | 1.000 |
| D6 Grupo contra incendios | 1 | 1.000 |
| D7 Grupo electrógeno | 1 | 1.000 |
| D4 Cuarto calderas | 2 | 2.000 |
| D5 Abastecimiento | 1 | 1.000 |
| Total |  | 6 |

**PTO_EST_01** Ud. PUNTO CONEXIÓN ESTOR-LAMAS BAJO TUBO CORRUGADO
34 Ud. × 14.3 = 486.20
Ud. Punto de suministro para estor o lamas, realizado en tubo PVC corrugado M 20/gp5 (7 metros) y conductor de cobre unipolar aislados para una tensión nominal de 750 V, tipo H0,7Z1-K y sección 2,5 mm2., incluído, caja registro, totalmente montado e instalado.

| Código | Ud | Descripción | Rendimiento | Precio | Importe |
|---|---|---|---|---|---|
| 077500020 | ml | TUBO TUPERSA PVC NEGRO DE 750 CON GUIA 20mm | 7 | 0.301 | 2.11 |
| MIG84101 | Ml. | Conductor H0,7Z1-K 1x2,5mm2 Miguelez | 21 | 0.292 | 6.13 |
| P_MATERIAL | Ud. | Pequeño material | 1 | 0.142 | 0.14 |
| U01FY635 | Hr | Ayudante electricista | 0.418 | 13 | 5.43 |
| %CI | % | Costes Indirectos | 1.5 % | 13.81 | 0.21 |
| % | % | Medios Auxiliares | 2 % | 14.02 | 0.28 |
|  |  | Total |  |  | 14.3 |

| Medición | Uds. | Parcial |
|---|---|---|
| PLANTA BAJA |  |  |
| F1.3 Circulaciones 3 |  |  |
| F2.2 Cortavientos 2 |  |  |
| C8.3 Aseos profesores 3 |  |  |
| D1.3 Almacén 3 |  |  |
| A1.1 Aula Infantil 1 | 1 | 1.000 |
| A1.2 Aula Infantil 2 | 1 | 1.000 |
| A2 Aula de Usos Múltiples Infantil | 2 | 2.000 |
| A1.3 Aula Infantil 3 | 1 | 1.000 |
| A1.4 Aula Infantil 4 | 1 | 1.000 |
| A1.5 Aula Infantil 5 | 1 | 1.000 |
| A1.6 Aula Infantil 6 | 1 | 1.000 |
| F1.2 Circulaciones 2 |  |  |
| D8 CGD |  |  |
| C8.1 Aseos profesores 1 |  |  |
| C8.2 Aseos profesores 2 |  |  |
| D9.2 Telecomunicaciones |  |  |
| C1 Despacho Dirección |  |  |
| C2 Despacho Jefe de Estudios |  |  |
| C3 Despacho Secretariado |  |  |
| C4 Despacho Orientación |  |  |
| C5 Sala de Visitas |  |  |
| C6 Secretaría |  |  |
| C7 Sala de Profesores |  |  |
| C9 Ampa |  |  |
| C10 Consejería |  |  |
| F1.1 Circulaciones 1 |  |  |
| F2.1 Cortavientos 1 |  |  |
| F2.3 Cortavientos 3 |  |  |
| Bajo escalera 1 |  |  |
| Bajo escalera 2 |  |  |
| B9 Biblioteca | 2 | 2.000 |
| E1 Comedor | 3 | 3.000 |
| B8 Sala de Usos Múltiples | 2 | 2.000 |
| B10 Almacén recursos |  |  |
| B11.1 Aseos 1 |  |  |
| B11.2 Aseos 2 |  |  |
| B11.5 Aseos 5 |  |  |
| B11.6 Aseos 6 |  |  |
| B1.1 Aula 1º ciclo 1 | 1 | 1.000 |
| B1.2 Aula 1º ciclo 2 | 1 | 1.000 |
| B1.3 Aula 1º ciclo 3 | 1 | 1.000 |
| B1.4 Aula 1º ciclo 4 | 1 | 1.000 |
| B4.1 Aula P. Grupo 1 | 1 | 1.000 |
| B4.2 Aula P. Grupo 2 | 1 | 1.000 |
| B12.1 Gimnasio |  |  |
| B12.2 G. Vestuario 1 |  |  |
| B12.3 G. Vestuario 2 |  |  |
| B12.4 G. Almacén |  |  |
| B12.5 Despacho profesor |  |  |
| B12.6 Aseo profesor |  |  |
| B12.7 Vestíbulo |  |  |
| F1.4 Circulaciones 4 |  |  |
| F1.7 Circulaciones 7 |  |  |
| D2.1 Vestuario 1 |  |  |
| D2.2 Vestuario 2 |  |  |
| D3.1 Cuarto limpieza |  |  |
| D1.1 Almacén |  |  |
| F1.8 Vestibulo independencia |  |  |
| E3 Cuarto de basura |  |  |
| E2 Cocina |  |  |
| Plonge cocina |  |  |
| E4 Almacén |  |  |
| D6 Grupo contra incendios |  |  |
| D7 Grupo electrógeno |  |  |
| D4 Cuarto calderas |  |  |
| D5 Abastecimiento |  |  |
| PLANTA PRIMERA |  |  |
| F1.5 Circulaciones 5 |  |  |
| B11.3 Aseos 3 |  |  |
| B11.4 Aseos 4 |  |  |
| F1.6 Circulaciones 6 |  |  |
| D3.2 Cuarto limpieza 2 |  |  |
| D1.2 Almacén 2 |  |  |
| D9.1 Telecomunicaciones |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 | 1 | 1.000 |
| B4.4 Aula P. Grupo 4 | 1 | 1.000 |
| Escalera 1 |  |  |
| Escalera 2 |  |  |
| Total |  | 34 |

**RED_EQUIPOTEN** Ud. RED EQUIPOTENCIAL EN CUARTOS HÚMEDOS (08/02/2008)
19 Ud. × 59.87 = 1137.53
Ud. Partida para ejecución de Red Equipotencial en cuartos húmedos del edificio, formado un anillo de conductor de cobre H07Z1-K de 1x2,5mm2 bajo tubo de PVC corrugado de 20mm al que conectamos los elementos metálicos susceptibles de encontrarse en tensión, grifos,, tubos metálicos, etc. Incluye p/p de terminales y conexiones.

| Código | Ud | Descripción | Rendimiento | Precio | Importe |
|---|---|---|---|---|---|
| MIG84101 | Ml. | Conductor H0,7Z1-K 1x2,5mm2 Miguelez | 90 | 0.292 | 26.28 |
| 077500020 | ml | TUBO TUPERSA PVC NEGRO DE 750 CON GUIA 20mm | 30 | 0.301 | 9.03 |
| U01FY630 | Hr | Oficial primera electricista | 0.5 | 15 | 7.50 |
| U01FY635 | Hr | Ayudante electricista | 0.5 | 13 | 6.50 |
| P_MATERIAL | Ud. | Pequeño material | 60 | 0.142 | 8.52 |
| %CI | % | Costes Indirectos | 1.5 % | 57.83 | 0.87 |
| % | % | Medios Auxiliares | 2 % | 58.70 | 1.17 |
|  |  | Total |  |  | 59.87 |

| Medición | Uds. | Parcial |
|---|---|---|
| PLANTA BAJA |  |  |
| F1.3 Circulaciones 3 |  |  |
| F2.2 Cortavientos 2 |  |  |
| C8.3 Aseos profesores 3 | 1 | 1.000 |
| D1.3 Almacén 3 |  |  |
| A1.1 Aula Infantil 1 |  |  |
| A1.2 Aula Infantil 2 |  |  |
| A2 Aula de Usos Múltiples Infantil |  |  |
| A1.3 Aula Infantil 3 |  |  |
| A1.4 Aula Infantil 4 |  |  |
| A1.5 Aula Infantil 5 |  |  |
| A1.6 Aula Infantil 6 |  |  |
| F1.2 Circulaciones 2 |  |  |
| D8 CGD |  |  |
| C8.1 Aseos profesores 1 | 1 | 1.000 |
| C8.2 Aseos profesores 2 | 1 | 1.000 |
| D9.2 Telecomunicaciones |  |  |
| C1 Despacho Dirección |  |  |
| C2 Despacho Jefe de Estudios |  |  |
| C3 Despacho Secretariado |  |  |
| C4 Despacho Orientación |  |  |
| C5 Sala de Visitas |  |  |
| C6 Secretaría |  |  |
| C7 Sala de Profesores |  |  |
| C9 Ampa |  |  |
| C10 Consejería |  |  |
| F1.1 Circulaciones 1 |  |  |
| F2.1 Cortavientos 1 |  |  |
| F2.3 Cortavientos 3 |  |  |
| Bajo escalera 1 |  |  |
| Bajo escalera 2 |  |  |
| B9 Biblioteca |  |  |
| E1 Comedor |  |  |
| B8 Sala de Usos Múltiples |  |  |
| B10 Almacén recursos |  |  |
| B11.1 Aseos 1 | 1 | 1.000 |
| B11.2 Aseos 2 | 1 | 1.000 |
| B11.5 Aseos 5 | 1 | 1.000 |
| B11.6 Aseos 6 | 1 | 1.000 |
| B1.1 Aula 1º ciclo 1 |  |  |
| B1.2 Aula 1º ciclo 2 |  |  |
| B1.3 Aula 1º ciclo 3 |  |  |
| B1.4 Aula 1º ciclo 4 |  |  |
| B4.1 Aula P. Grupo 1 |  |  |
| B4.2 Aula P. Grupo 2 |  |  |
| B12.1 Gimnasio |  |  |
| B12.2 G. Vestuario 1 | 1 | 1.000 |
| B12.3 G. Vestuario 2 | 1 | 1.000 |
| B12.4 G. Almacén |  |  |
| B12.5 Despacho profesor |  |  |
| B12.6 Aseo profesor | 1 | 1.000 |
| B12.7 Vestíbulo |  |  |
| F1.4 Circulaciones 4 |  |  |
| F1.7 Circulaciones 7 |  |  |
| D2.1 Vestuario 1 | 1 | 1.000 |
| D2.2 Vestuario 2 | 1 | 1.000 |
| D3.1 Cuarto limpieza |  |  |
| D1.1 Almacén |  |  |
| F1.8 Vestibulo independencia |  |  |
| E3 Cuarto de basura |  |  |
| E2 Cocina | 1 | 1.000 |
| Plonge cocina | 1 | 1.000 |
| E4 Almacén |  |  |
| D6 Grupo contra incendios | 1 | 1.000 |
| D7 Grupo electrógeno | 1 | 1.000 |
| D4 Cuarto calderas |  |  |
| D5 Abastecimiento | 1 | 1.000 |
| PLANTA PRIMERA |  |  |
| F1.5 Circulaciones 5 |  |  |
| B11.3 Aseos 3 | 1 | 1.000 |
| B11.4 Aseos 4 | 1 | 1.000 |
| F1.6 Circulaciones 6 |  |  |
| D3.2 Cuarto limpieza 2 |  |  |
| D1.2 Almacén 2 |  |  |
| D9.1 Telecomunicaciones |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Escalera 1 |  |  |
| Escalera 2 |  |  |
| PLANTA BAJA |  |  |
| Total |  | 19 |

##### LUMINARIAS Luminarias (08/02/2008)
Importe: 96951.4

**TRUELINE_25SD** Ud. Luminaria adosable modelo TRUELINE SM530C LED25S/840 PSD OC
221 Ud. × 168.46 = 37229.66
Ud. Luminaria modelo Truelline SM530C LED25S/840 PSD de la marca Philips o modelo equivalente, para colocación adosada, IP40, IK02, 2.500 lúmenes, 17,5W de consumo energético, 4.000K de temperatura de color, IRC superior a 80, UGR<19, equipo regulable DALI, 70.000 HORAS L70B50. Incluye cableado DALI 2x1,5mm2 bajo tubo PVC 20mm (2 metros) Totalmente montada, instalada y conexionada.

| Código | Ud | Descripción | Rendimiento | Precio | Importe |
|---|---|---|---|---|---|
| 87412700 | Ud. | SM530C LED25S/840 PDS P15 SM2 L1170 (material) | 1 | 156.06 | 156.06 |
| 077500020 | ml | TUBO TUPERSA PVC NEGRO DE 750 CON GUIA 20mm | 2 | 0.301 | 0.60 |
| 3202001MC | Ml. | Cable RZ1-K 0,6/1kV 2x1,5mm2 (material) | 2 | 0.511 | 1.02 |
| U01FY630 | Hr | Oficial primera electricista | 0.18 | 15 | 2.70 |
| U01FY635 | Hr | Ayudante electricista | 0.18 | 13 | 2.34 |
| %CI | % | Costes Indirectos | 1.5 % | 162.72 | 2.44 |
| % | % | Medios Auxiliares | 2 % | 165.16 | 3.30 |
|  |  | Total |  |  | 168.46 |

| Medición | Uds. | Parcial |
|---|---|---|
| PLANTA BAJA |  |  |
| A1.1 Aula Infantil 1 | 8 | 8.000 |
| A1.2 Aula Infantil 2 | 8 | 8.000 |
| A2 Aula de Usos Múltiples Infantil |  |  |
| A1.3 Aula Infantil 3 | 8 | 8.000 |
| A1.4 Aula Infantil 4 | 8 | 8.000 |
| A1.5 Aula Infantil 5 | 8 | 8.000 |
| A1.6 Aula Infantil 6 | 8 | 8.000 |
| B1.1 Aula 1º ciclo 1 | 8 | 8.000 |
| B1.2 Aula 1º ciclo 2 | 8 | 8.000 |
| B1.3 Aula 1º ciclo 3 | 8 | 8.000 |
| B1.4 Aula 1º ciclo 4 | 8 | 8.000 |
| B4.1 Aula P. Grupo 1 | 4 | 4.000 |
| B4.2 Aula P. Grupo 2 | 4 | 4.000 |
| B8 Sala de Usos Múltiples | 16 | 16.000 |
| E1 Comedor | 11 | 11.000 |
| B9 Biblioteca | 10 | 10.000 |
| C1 Despacho Dirección |  |  |
| C2 Despacho Jefe de Estudios |  |  |
| C3 Despacho Secretariado |  |  |
| C4 Despacho Orientación |  |  |
| C5 Sala de Visitas |  |  |
| C6 Secretaría |  |  |
| C7 Sala de Profesores |  |  |
| C9 Ampa |  |  |
| C10 Consejería |  |  |
| B12.1 Gimnasio |  |  |
| PLANTA PRIMERA |  |  |
| B2.1 Aula 2º Ciclo 1 | 8 | 8.000 |
| B2.2 Aula 2º Ciclo 2 | 8 | 8.000 |
| B2.3 Aula 2º Ciclo 3 | 8 | 8.000 |
| B2.4 Aula 2º Ciclo 4 | 8 | 8.000 |
| B3.1 Aula 3º Ciclo 1 | 8 | 8.000 |
| B3.2 Aula 3º Ciclo 2 | 8 | 8.000 |
| B3.3 Aula 3º Ciclo 3 | 8 | 8.000 |
| B3.4 Aula 3º Ciclo 4 | 8 | 8.000 |
| B5 Aula de Música | 8 | 8.000 |
| B6 Aula de Informática | 8 | 8.000 |
| B7 Aula de Idiomas | 8 | 8.000 |
| B4.3 Aula P. Grupo 3 | 4 | 4.000 |
| B4.4 Aula P. Grupo 4 | 4 | 4.000 |
| Total |  | 221 |

**TRUELINE_25S** Ud. Luminaria adosable modelo TRUELINE SM530C LED25S/840 PSD OC
129 Ud. × 166.77 = 21513.33
Ud. Luminaria modelo Truelline SM530C LED25S/840 PSD de la marca Philips o modelo equivalente, para colocación adosada, IP40, IK02, 2.500 lúmenes, 17,5W de consumo energético, 4.000K de temperatura de color, IRC superior a 80, UGR<19, equipo regulable DALI, 70.000 HORAS L70B50. Totalmente montada, instalada y conexionada.

| Código | Ud | Descripción | Rendimiento | Precio | Importe |
|---|---|---|---|---|---|
| 87412700 | Ud. | SM530C LED25S/840 PDS P15 SM2 L1170 | 1 | 156.06 | 156.06 |
| U01FY630 | Hr | Oficial primera electricista | 0.179 | 15 | 2.69 |
| U01FY635 | Hr | Ayudante electricista | 0.179 | 13 | 2.33 |
| %CI | % | Costes Indirectos | 1.5 % | 161.08 | 2.42 |
| % | % | Medios Auxiliares | 2 % | 163.50 | 3.27 |
|  |  | Total |  |  | 166.77 |

| Medición | Uds. | Parcial |
|---|---|---|
| PLANTA BAJA |  |  |
| A1.1 Aula Infantil 1 | 4 | 4.000 |
| A1.2 Aula Infantil 2 | 4 | 4.000 |
| A2 Aula de Usos Múltiples Infantil |  |  |
| A1.3 Aula Infantil 3 | 4 | 4.000 |
| A1.4 Aula Infantil 4 | 4 | 4.000 |
| A1.5 Aula Infantil 5 | 4 | 4.000 |
| A1.6 Aula Infantil 6 | 4 | 4.000 |
| B1.1 Aula 1º ciclo 1 | 4 | 4.000 |
| B1.2 Aula 1º ciclo 2 | 4 | 4.000 |
| B1.3 Aula 1º ciclo 3 | 4 | 4.000 |
| B1.4 Aula 1º ciclo 4 | 4 | 4.000 |
| B4.1 Aula P. Grupo 1 | 2 | 2.000 |
| B4.2 Aula P. Grupo 2 | 2 | 2.000 |
| B8 Sala de Usos Múltiples | 8 | 8.000 |
| E1 Comedor | 18 | 18.000 |
| B9 Biblioteca | 5 | 5.000 |
| C1 Despacho Dirección |  |  |
| C2 Despacho Jefe de Estudios |  |  |
| C3 Despacho Secretariado |  |  |
| C4 Despacho Orientación |  |  |
| C5 Sala de Visitas |  |  |
| C6 Secretaría |  |  |
| C7 Sala de Profesores |  |  |
| C9 Ampa |  |  |
| C10 Consejería |  |  |
| B10 Almacén de Recursos Educativos | 6 | 6.000 |
| B12.1 Gimnasio |  |  |
| PLANTA PRIMERA |  |  |
| B2.1 Aula 2º Ciclo 1 | 4 | 4.000 |
| B2.2 Aula 2º Ciclo 2 | 4 | 4.000 |
| B2.3 Aula 2º Ciclo 3 | 4 | 4.000 |
| B2.4 Aula 2º Ciclo 4 | 4 | 4.000 |
| B3.1 Aula 3º Ciclo 1 | 4 | 4.000 |
| B3.2 Aula 3º Ciclo 2 | 4 | 4.000 |
| B3.3 Aula 3º Ciclo 3 | 4 | 4.000 |
| B3.4 Aula 3º Ciclo 4 | 4 | 4.000 |
| B5 Aula de Música | 4 | 4.000 |
| B6 Aula de Informática | 4 | 4.000 |
| B7 Aula de Idiomas | 4 | 4.000 |
| B4.3 Aula P. Grupo 3 | 2 | 2.000 |
| B4.4 Aula P. Grupo 4 | 2 | 2.000 |
| Total |  | 129 |

**RC_134B_LED37** Ud. Pantalla empotrable modelo RC134B LED37S/840 PSU OC 60x60
41 Ud. × 63.63 = 2608.83
Ud. Pantalla empotrable modelo Coreline Empotrable RC134B LED37S/840 PSU OC 60x60 de la marca Philips o modelo equivalente, grado de protección IP44 IK02, con un consumo energético de 30,5W, 3.700 lúmenes, temperatura de color 4.000K, versión UGR<19, 50000 horas L70B50. Totalmente montada, instalada y conexionada.

| Código | Ud | Descripción | Rendimiento | Precio | Importe |
|---|---|---|---|---|---|
| 34829800 | Ud. | Pantalla empotrable Philips Coreline LED37S/840 PSU OC 60x60 (material) | 1 | 58.487 | 58.49 |
| U01FY630 | Hr | Oficial primera electricista | 0.106 | 15 | 1.59 |
| U01FY635 | Hr | Ayudante electricista | 0.106 | 13 | 1.38 |
| %CI | % | Costes Indirectos | 1.5 % | 61.46 | 0.92 |
| % | % | Medios Auxiliares | 2 % | 62.38 | 1.25 |
|  |  | Total |  |  | 63.63 |

| Medición | Uds. | Parcial |
|---|---|---|
| PLANTA BAJA |  |  |
| A1.1 Aula Infantil 1 |  |  |
| A1.2 Aula Infantil 2 |  |  |
| A2 Aula de Usos Múltiples Infantil |  |  |
| A1.3 Aula Infantil 3 |  |  |
| A1.4 Aula Infantil 4 |  |  |
| A1.5 Aula Infantil 5 |  |  |
| A1.6 Aula Infantil 6 |  |  |
| B1.1 Aula 1º ciclo 1 |  |  |
| B1.2 Aula 1º ciclo 2 |  |  |
| B1.3 Aula 1º ciclo 3 |  |  |
| B1.4 Aula 1º ciclo 4 |  |  |
| B4.1 Aula P. Grupo 1 |  |  |
| B4.2 Aula P. Grupo 2 |  |  |
| B8 Sala de Usos Múltiples |  |  |
| E1 Comedor |  |  |
| B9 Biblioteca |  |  |
| C1 Despacho Dirección | 3 | 3.000 |
| C2 Despacho Jefe de Estudios | 3 | 3.000 |
| C3 Despacho Secretariado | 3 | 3.000 |
| C4 Despacho Orientación | 3 | 3.000 |
| C5 Sala de Visitas | 3 | 3.000 |
| C6 Secretaría | 6 | 6.000 |
| C7 Sala de Profesores | 9 | 9.000 |
| C9 Ampa | 3 | 3.000 |
| C10 Consejería | 3 | 3.000 |
| B12.1 Gimnasio |  |  |
| G12.5 G. Despacho profesor | 1 | 1.000 |
| D8 CGD | 2 | 2.000 |
| D9.2 Telecomunicaciones | 1 | 1.000 |
| PLANTA PRIMERA |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| D9.1 Telecomunicaciones | 1 | 1.000 |
| Total |  | 41 |

**DN571B LED20S** Ud. Downlight empotrable modelo LUXSPACE DN571B LED20S/840 PSE-E C
16 Ud. × 98.51 = 1576.16
Ud. Downlight empotrable modelo de la serie LUXSPACE de la marca Philips DN571B LED20S/840 PSE-E C o modelo equivalente, con un consumo energético de 17,4W, 2.100 lúmenes, 4.000K de temperatura de color, 70.000 horas L70B50. Totalmente montado, instalado y conexionado.

| Código | Ud | Descripción | Rendimiento | Precio | Importe |
|---|---|---|---|---|---|
| 93118800 | Ud. | Downlight DN571B LED20S/840 PSE-E C de Philips (material) | 1 | 90.167 | 90.17 |
| U01FY630 | Hr | Oficial primera electricista | 0.178 | 15 | 2.67 |
| U01FY635 | Hr | Ayudante electricista | 0.178 | 13 | 2.31 |
| %CI | % | Costes Indirectos | 1.5 % | 95.15 | 1.43 |
| % | % | Medios Auxiliares | 2 % | 96.58 | 1.93 |
|  |  | Total |  |  | 98.51 |

| Medición | Uds. | Parcial |
|---|---|---|
| PLANTA BAJA |  |  |
| A2 Aula de Usos Múltiples Infantil | 16 | 16.000 |
| Total |  | 16 |

**DN571BLED40SD** Ud. Downlight empotrable modelo LUXSPACE DN571B LED40S/840 PSED-E C
12 Ud. × 110.27 = 1323.24
Ud. Downlight empotrable modelo de la serie LUXSPACE de la marca Philips DN571B LED40S/840 PSED-E C o modelo equivalente, con un consumo energético de 32W, 4.100 lúmenes, 4.000K de temperatura de color, equipo regulación DALI, 70.000 horas L70B50. Incluye cableado DALI 2x1,5mm2 bajo tubo PVC 20mm (2 metros). Totalmente montado, instalado y conexionado.

| Código | Ud | Descripción | Rendimiento | Precio | Importe |
|---|---|---|---|---|---|
| 94131600 | Ud. | Downlight DN571B LED40S/840 PSED-E C de Philips (material) | 1 | 99.914 | 99.91 |
| 077500020 | ml | TUBO TUPERSA PVC NEGRO DE 750 CON GUIA 20mm | 2 | 0.301 | 0.60 |
| 3202001MC | Ml. | Cable RZ1-K 0,6/1kV 2x1,5mm2 | 2 | 0.511 | 1.02 |
| U01FY630 | Hr | Oficial primera electricista | 0.178 | 15 | 2.67 |
| U01FY635 | Hr | Ayudante electricista | 0.178 | 13 | 2.31 |
| %CI | % | Costes Indirectos | 1.5 % | 106.51 | 1.60 |
| % | % | Medios Auxiliares | 2 % | 108.11 | 2.16 |
|  |  | Total |  |  | 110.27 |

| Medición | Uds. | Parcial |
|---|---|---|
| PLANTA BAJA |  |  |
| B12.1 Gimnasio | 12 | 12.000 |
| Total |  | 12 |

**DN571BLED40S** Ud. Downlight empotrable modelo LUXSPACE DN571B LED40S/840 PSE-E C
12 Ud. × 101.03 = 1212.36
Ud. Downlight empotrable modelo de la serie LUXSPACE de la marca Philips DN571B LED40S/840 PSE-E C o modelo equivalente, con un consumo energético de 32W, 4.100 lúmenes, 4.000K de temperatura de color, 70.000 horas L70B50. Totalmente montado, instalado y conexionado.

| Código | Ud | Descripción | Rendimiento | Precio | Importe |
|---|---|---|---|---|---|
| 94129300 | Ud. | Downlight DN571B LED40S/840 PSE-E C de Philips (material) | 1 | 92.613 | 92.61 |
| U01FY630 | Hr | Oficial primera electricista | 0.178 | 15 | 2.67 |
| U01FY635 | Hr | Ayudante electricista | 0.178 | 13 | 2.31 |
| %CI | % | Costes Indirectos | 1.5 % | 97.59 | 1.46 |
| % | % | Medios Auxiliares | 2 % | 99.05 | 1.98 |
|  |  | Total |  |  | 101.03 |

| Medición | Uds. | Parcial |
|---|---|---|
| PLANTA BAJA |  |  |
| B12.1 Gimnasio | 12 | 12.000 |
| Total |  | 12 |

**WT120 LED22S** Ud. Pantalla Coreline Estanca WT120C LED22S/840 PSU 1200
10 Ud. × 53.26 = 532.60
Ud. Pantalla estanca de superficie modelo Coreline estanca WT120C LED22S/840 PSU L1200 de Philips o modelo equivalente, con consumo energético de 23,5W, flujo de 2.900 lúmenes, temperatura de color 4.000K, IRC superior a 80. Totalmente montada, instalada y conexionada.

| Código | Ud | Descripción | Rendimiento | Precio | Importe |
|---|---|---|---|---|---|
| 84046600 | Ud. | Pantalla Coreline Estanca WT120C LED22S/840 PSU 1200 (material) | 1 | 46.3 | 46.30 |
| U01FY630 | Hr | Oficial primera electricista | 0.184 | 15 | 2.76 |
| U01FY635 | Hr | Ayudante electricista | 0.184 | 13 | 2.39 |
| %CI | % | Costes Indirectos | 1.5 % | 51.45 | 0.77 |
| % | % | Medios Auxiliares | 2 % | 52.22 | 1.04 |
|  |  | Total |  |  | 53.26 |

| Medición | Uds. | Parcial |
|---|---|---|
| PLANTA BAJA |  |  |
| A08 Cuarto de limpieza | 1 | 1.000 |
| D1.1 Almacén | 4 | 4.000 |
| F1.8 Vestibulo independencia | 1 | 1.000 |
| Bajo escalera 1 | 1 | 1.000 |
| Bajo escalera 2 | 1 | 1.000 |
| B12.4 G. Almacén | 1 | 1.000 |
| E3 Cuarto de basura | 1 | 1.000 |
| Total |  | 10 |

**WT120 LED40S** Ud. Pantalla Coreline Estanca WT120C LED40S/840 PSU 1200
18 Ud. × 55.73 = 1003.14
Ud. Pantalla estanca de superficie modelo Coreline estanca WT120C LED40S/840 PSU L1200 de Philips o modelo equivalente, con consumo energético de 35,5W, flujo de 4.000 lúmenes, temperatura de color 4.000K, IRC superior a 80. Totalmente montada, instalada y conexionada.

| Código | Ud | Descripción | Rendimiento | Precio | Importe |
|---|---|---|---|---|---|
| 84048000 | Ud. | Pantalla Coreline Estanca WT120C LED40S/840 PSU 1200 (material) | 1 | 48.74 | 48.74 |
| U01FY630 | Hr | Oficial primera electricista | 0.181 | 15 | 2.72 |
| U01FY635 | Hr | Ayudante electricista | 0.182 | 13 | 2.37 |
| %CI | % | Costes Indirectos | 1.5 % | 53.83 | 0.81 |
| % | % | Medios Auxiliares | 2 % | 54.64 | 1.09 |
|  |  | Total |  |  | 55.73 |

| Medición | Uds. | Parcial |
|---|---|---|
| PLANTA BAJA |  |  |
| E2 Cocina | 9 | 9.000 |
| Plonge cocina | 1 | 1.000 |
| E4 Almacén | 1 | 1.000 |
| D6 Grupo contra incendios | 1 | 1.000 |
| D7 Grupo electrógeno | 2 | 2.000 |
| D4 Cuarto calderas | 3 | 3.000 |
| D5 Abastecimiento | 1 | 1.000 |
| Total |  | 18 |

**URA_ONE_100E** Ud. Luminaria de emergencia mod. URA ONE de 100 lum de Legrand empot
94 Ud. × 45.63 = 4289.22
Ud. Luminaria de emergencia permanente/no permanente de 100 lúmenes, con 1 hora de autonomía, IP 42, IK 07, clase II, con marco de color blanco para empotrar, modelo URA ONE de Legrand, o modelo equivalente. Totalmente montada e instalada.

| Código | Ud | Descripción | Rendimiento | Precio | Importe |
|---|---|---|---|---|---|
| LEGR6616 31 | Ud. | Luminaria de emergencia mod. URA ONE de 100 lum Legrand (material) | 1 | 33.631 | 33.63 |
| LEGR6616 50 | Ud. | Marco color blanco para empotrar (material) | 1 | 5.413 | 5.41 |
| U01FY630 | Hr | Oficial primera electricista | 0.18 | 15 | 2.70 |
| U01FY635 | Hr | Ayudante electricista | 0.18 | 13 | 2.34 |
| %CI | % | Costes Indirectos | 1.5 % | 44.08 | 0.66 |
| % | % | Medios Auxiliares | 2 % | 44.74 | 0.89 |
|  |  | Total |  |  | 45.63 |

| Medición | Uds. | Parcial |
|---|---|---|
| PLANTA BAJA |  |  |
| F1.3 Circulaciones 3 | 6 | 6.000 |
| F2.2 Cortavientos 2 |  |  |
| C8.3 Aseos profesores 3 | 1 | 1.000 |
| D1.3 Almacén 3 | 1 | 1.000 |
| A1.1 Aula Infantil 1 | 3 | 3.000 |
| A1.2 Aula Infantil 2 | 3 | 3.000 |
| A2 Aula de Usos Múltiples Infantil | 4 | 4.000 |
| A1.3 Aula Infantil 3 | 3 | 3.000 |
| A1.4 Aula Infantil 4 | 3 | 3.000 |
| A1.5 Aula Infantil 5 | 3 | 3.000 |
| A1.6 Aula Infantil 6 | 3 | 3.000 |
| F1.2 Circulaciones 2 | 4 | 4.000 |
| D8 CGD |  |  |
| C8.1 Aseos profesores 1 | 1 | 1.000 |
| C8.2 Aseos profesores 2 | 1 | 1.000 |
| D9.2 Telecomunicaciones |  |  |
| C1 Despacho Dirección | 1 | 1.000 |
| C2 Despacho Jefe de Estudios | 1 | 1.000 |
| C3 Despacho Secretariado | 1 | 1.000 |
| C4 Despacho Orientación | 1 | 1.000 |
| C5 Sala de Visitas | 1 | 1.000 |
| C6 Secretaría |  |  |
| C7 Sala de Profesores | 2 | 2.000 |
| C9 Ampa | 1 | 1.000 |
| C10 Consejería | 1 | 1.000 |
| F1.1 Circulaciones 1 | 11 | 11.000 |
| F2.1 Cortavientos 1 |  |  |
| F2.3 Cortavientos 3 |  |  |
| Bajo escalera 1 |  |  |
| Bajo escalera 2 |  |  |
| B9 Biblioteca | 3 | 3.000 |
| E1 Comedor |  |  |
| B8 Sala de Usos Múltiples |  |  |
| B10 Almacén recursos |  |  |
| B11.1 Aseos 1 | 1 | 1.000 |
| B11.2 Aseos 2 | 1 | 1.000 |
| B11.5 Aseos 5 | 1 | 1.000 |
| B11.6 Aseos 6 | 1 | 1.000 |
| B1.1 Aula 1º ciclo 1 |  |  |
| B1.2 Aula 1º ciclo 2 |  |  |
| B1.3 Aula 1º ciclo 3 |  |  |
| B1.4 Aula 1º ciclo 4 |  |  |
| B4.1 Aula P. Grupo 1 |  |  |
| B4.2 Aula P. Grupo 2 |  |  |
| B12.1 Gimnasio |  |  |
| B12.2 G. Vestuario 1 | 1 | 1.000 |
| B12.3 G. Vestuario 2 | 1 | 1.000 |
| B12.4 G. Almacén | 1 | 1.000 |
| B12.5 Despacho profesor | 1 | 1.000 |
| B12.6 Aseo profesor | 1 | 1.000 |
| B12.7 Vestíbulo | 1 | 1.000 |
| F1.4 Circulaciones 4 | 2 | 2.000 |
| F1.7 Circulaciones 7 |  |  |
| D2.1 Vestuario 1 | 1 | 1.000 |
| D2.2 Vestuario 2 | 1 | 1.000 |
| D3.1 Cuarto limpieza | 1 | 1.000 |
| D1.1 Almacén | 1 | 1.000 |
| F1.8 Vestibulo independencia | 1 | 1.000 |
| E3 Cuarto de basura |  |  |
| E2 Cocina | 1 | 1.000 |
| Plonge cocina | 1 | 1.000 |
| E4 Almacén | 1 | 1.000 |
| D6 Grupo contra incendios | 1 | 1.000 |
| D7 Grupo electrógeno |  |  |
| D4 Cuarto calderas |  |  |
| D5 Abastecimiento |  |  |
| PLANTA PRIMERA |  |  |
| F1.5 Circulaciones 5 | 10 | 10.000 |
| B11.3 Aseos 3 | 1 | 1.000 |
| B11.4 Aseos 4 | 1 | 1.000 |
| F1.6 Circulaciones 6 |  |  |
| D3.2 Cuarto limpieza 2 | 1 | 1.000 |
| D1.2 Almacén 2 | 1 | 1.000 |
| D9.1 Telecomunicaciones |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Escalera 1 |  |  |
| Escalera 2 |  |  |
| Total |  | 94 |

**URA_ONE_160E** Ud. Luminaria de emergencia mod. URA ONE de 160 lum de Legrand empot
68 Ud. × 47.64 = 3239.52
Ud. Luminaria de emergencia permanente/no permanente de 160 lúmenes, con 1 hora de autonomía, IP 42, IK 07, clase II, con marco de color blanco para empotrar, modelo URA ONE de Legrand, o modelo equivalente. Totalmente montada e instalada.

| Código | Ud | Descripción | Rendimiento | Precio | Importe |
|---|---|---|---|---|---|
| LEGR6616 32 | Ud. | Luminaria de emergencia mod. URA ONE de 160 lum Legrand (material) | 1 | 35.581 | 35.58 |
| LEGR6616 50 | Ud. | Marco color blanco para empotrar | 1 | 5.413 | 5.41 |
| U01FY630 | Hr | Oficial primera electricista | 0.18 | 15 | 2.70 |
| U01FY635 | Hr | Ayudante electricista | 0.179 | 13 | 2.33 |
| %CI | % | Costes Indirectos | 1.5 % | 46.02 | 0.69 |
| % | % | Medios Auxiliares | 2 % | 46.71 | 0.93 |
|  |  | Total |  |  | 47.64 |

| Medición | Uds. | Parcial |
|---|---|---|
| PLANTA BAJA |  |  |
| F1.3 Circulaciones 3 | 3 | 3.000 |
| F2.2 Cortavientos 2 |  |  |
| C8.3 Aseos profesores 3 |  |  |
| D1.3 Almacén 3 |  |  |
| A1.1 Aula Infantil 1 | 1 | 1.000 |
| A1.2 Aula Infantil 2 | 1 | 1.000 |
| A2 Aula de Usos Múltiples Infantil |  |  |
| A1.3 Aula Infantil 3 | 1 | 1.000 |
| A1.4 Aula Infantil 4 | 1 | 1.000 |
| A1.5 Aula Infantil 5 | 1 | 1.000 |
| A1.6 Aula Infantil 6 | 1 | 1.000 |
| F1.2 Circulaciones 2 |  |  |
| D8 CGD |  |  |
| C8.1 Aseos profesores 1 |  |  |
| C8.2 Aseos profesores 2 |  |  |
| D9.2 Telecomunicaciones |  |  |
| C1 Despacho Dirección |  |  |
| C2 Despacho Jefe de Estudios |  |  |
| C3 Despacho Secretariado |  |  |
| C4 Despacho Orientación |  |  |
| C5 Sala de Visitas |  |  |
| C6 Secretaría | 1 | 1.000 |
| C7 Sala de Profesores |  |  |
| C9 Ampa |  |  |
| C10 Consejería |  |  |
| F1.1 Circulaciones 1 | 1 | 1.000 |
| F2.1 Cortavientos 1 |  |  |
| F2.3 Cortavientos 3 |  |  |
| Bajo escalera 1 |  |  |
| Bajo escalera 2 |  |  |
| B9 Biblioteca |  |  |
| E1 Comedor | 6 | 6.000 |
| B8 Sala de Usos Múltiples | 4 | 4.000 |
| B10 Almacén recursos | 2 | 2.000 |
| B11.1 Aseos 1 | 1 | 1.000 |
| B11.2 Aseos 2 | 1 | 1.000 |
| B11.5 Aseos 5 |  |  |
| B11.6 Aseos 6 |  |  |
| B1.1 Aula 1º ciclo 1 | 2 | 2.000 |
| B1.2 Aula 1º ciclo 2 | 2 | 2.000 |
| B1.3 Aula 1º ciclo 3 | 2 | 2.000 |
| B1.4 Aula 1º ciclo 4 | 2 | 2.000 |
| B4.1 Aula P. Grupo 1 | 2 | 2.000 |
| B4.2 Aula P. Grupo 2 | 2 | 2.000 |
| B12.1 Gimnasio |  |  |
| B12.2 G. Vestuario 1 | 1 | 1.000 |
| B12.3 G. Vestuario 2 | 1 | 1.000 |
| B12.4 G. Almacén |  |  |
| B12.5 Despacho profesor |  |  |
| B12.6 Aseo profesor |  |  |
| B12.7 Vestíbulo |  |  |
| F1.4 Circulaciones 4 |  |  |
| F1.7 Circulaciones 7 |  |  |
| D2.1 Vestuario 1 |  |  |
| D2.2 Vestuario 2 |  |  |
| D3.1 Cuarto limpieza |  |  |
| D1.1 Almacén |  |  |
| F1.8 Vestibulo independencia |  |  |
| E3 Cuarto de basura |  |  |
| E2 Cocina |  |  |
| Plonge cocina |  |  |
| E4 Almacén |  |  |
| D6 Grupo contra incendios |  |  |
| D7 Grupo electrógeno |  |  |
| D4 Cuarto calderas |  |  |
| D5 Abastecimiento |  |  |
| PLANTA PRIMERA |  |  |
| F1.5 Circulaciones 5 |  |  |
| B11.3 Aseos 3 | 1 | 1.000 |
| B11.4 Aseos 4 | 1 | 1.000 |
| F1.6 Circulaciones 6 | 1 | 1.000 |
| D3.2 Cuarto limpieza 2 |  |  |
| D1.2 Almacén 2 |  |  |
| D9.1 Telecomunicaciones |  |  |
| B2.1 Aula 2º Ciclo 1 | 2 | 2.000 |
| B2.2 Aula 2º Ciclo 2 | 2 | 2.000 |
| B2.3 Aula 2º Ciclo 3 | 2 | 2.000 |
| B2.4 Aula 2º Ciclo 4 | 2 | 2.000 |
| B3.1 Aula 3º Ciclo 1 | 2 | 2.000 |
| B3.2 Aula 3º Ciclo 2 | 2 | 2.000 |
| B3.3 Aula 3º Ciclo 3 | 2 | 2.000 |
| B3.4 Aula 3º Ciclo 4 | 2 | 2.000 |
| B5 Aula de Música | 2 | 2.000 |
| B6 Aula de Informática | 2 | 2.000 |
| B7 Aula de Idiomas | 2 | 2.000 |
| B4.3 Aula P. Grupo 3 | 2 | 2.000 |
| B4.4 Aula P. Grupo 4 | 2 | 2.000 |
| Escalera 1 |  |  |
| Escalera 2 |  |  |
| Total |  | 68 |

**URA_ONE_200E** Ud. Luminaria de emergencia mod. URA ONE de 200 lum de Legrand empot
36 Ud. × 49.67 = 1788.12
Ud. Luminaria de emergencia permanente/no permanente de 200 lúmenes, con 1 hora de autonomía, IP 42, IK 07, clase II, con marco de color blanco para empotrar, modelo URA ONE de Legrand, o modelo equivalente. Totalmente montada e instalada.

| Código | Ud | Descripción | Rendimiento | Precio | Importe |
|---|---|---|---|---|---|
| LEGR6616 33 | Ud. | Luminaria de emergencia mod. URA ONE de 200 lum Legrand (material) | 1 | 37.533 | 37.53 |
| LEGR6616 50 | Ud. | Marco color blanco para empotrar | 1 | 5.413 | 5.41 |
| U01FY630 | Hr | Oficial primera electricista | 0.18 | 15 | 2.70 |
| U01FY635 | Hr | Ayudante electricista | 0.18 | 13 | 2.34 |
| %CI | % | Costes Indirectos | 1.5 % | 47.98 | 0.72 |
| % | % | Medios Auxiliares | 2 % | 48.70 | 0.97 |
|  |  | Total |  |  | 49.67 |

| Medición | Uds. | Parcial |
|---|---|---|
| PLANTA BAJA |  |  |
| F1.3 Circulaciones 3 | 7 | 7.000 |
| F2.2 Cortavientos 2 | 2 | 2.000 |
| C8.3 Aseos profesores 3 |  |  |
| D1.3 Almacén 3 |  |  |
| A1.1 Aula Infantil 1 |  |  |
| A1.2 Aula Infantil 2 |  |  |
| A2 Aula de Usos Múltiples Infantil |  |  |
| A1.3 Aula Infantil 3 |  |  |
| A1.4 Aula Infantil 4 |  |  |
| A1.5 Aula Infantil 5 |  |  |
| A1.6 Aula Infantil 6 |  |  |
| F1.2 Circulaciones 2 |  |  |
| D8 CGD | 1 | 1.000 |
| C8.1 Aseos profesores 1 |  |  |
| C8.2 Aseos profesores 2 |  |  |
| D9.2 Telecomunicaciones | 1 | 1.000 |
| C1 Despacho Dirección |  |  |
| C2 Despacho Jefe de Estudios |  |  |
| C3 Despacho Secretariado |  |  |
| C4 Despacho Orientación |  |  |
| C5 Sala de Visitas |  |  |
| C6 Secretaría |  |  |
| C7 Sala de Profesores |  |  |
| C9 Ampa |  |  |
| C10 Consejería |  |  |
| F1.1 Circulaciones 1 | 4 | 4.000 |
| F2.1 Cortavientos 1 | 2 | 2.000 |
| F2.3 Cortavientos 3 | 2 | 2.000 |
| Bajo escalera 1 |  |  |
| Bajo escalera 2 |  |  |
| B9 Biblioteca |  |  |
| E1 Comedor | 2 | 2.000 |
| B8 Sala de Usos Múltiples |  |  |
| B10 Almacén recursos |  |  |
| B11.1 Aseos 1 |  |  |
| B11.2 Aseos 2 |  |  |
| B11.5 Aseos 5 |  |  |
| B11.6 Aseos 6 |  |  |
| B1.1 Aula 1º ciclo 1 |  |  |
| B1.2 Aula 1º ciclo 2 |  |  |
| B1.3 Aula 1º ciclo 3 |  |  |
| B1.4 Aula 1º ciclo 4 |  |  |
| B4.1 Aula P. Grupo 1 |  |  |
| B4.2 Aula P. Grupo 2 |  |  |
| B12.1 Gimnasio | 2 | 2.000 |
| B12.2 G. Vestuario 1 |  |  |
| B12.3 G. Vestuario 2 |  |  |
| B12.4 G. Almacén |  |  |
| B12.5 Despacho profesor |  |  |
| B12.6 Aseo profesor |  |  |
| B12.7 Vestíbulo |  |  |
| F1.4 Circulaciones 4 |  |  |
| F1.7 Circulaciones 7 | 2 | 2.000 |
| D2.1 Vestuario 1 |  |  |
| D2.2 Vestuario 2 |  |  |
| D3.1 Cuarto limpieza |  |  |
| D1.1 Almacén | 1 | 1.000 |
| F1.8 Vestibulo independencia |  |  |
| E3 Cuarto de basura |  |  |
| E2 Cocina | 2 | 2.000 |
| Plonge cocina |  |  |
| E4 Almacén |  |  |
| D6 Grupo contra incendios |  |  |
| D7 Grupo electrógeno | 1 | 1.000 |
| D4 Cuarto calderas | 1 | 1.000 |
| D5 Abastecimiento | 1 | 1.000 |
| PLANTA PRIMERA |  |  |
| F1.5 Circulaciones 5 |  |  |
| B11.3 Aseos 3 |  |  |
| B11.4 Aseos 4 |  |  |
| F1.6 Circulaciones 6 |  |  |
| D3.2 Cuarto limpieza 2 |  |  |
| D1.2 Almacén 2 |  |  |
| D9.1 Telecomunicaciones | 1 | 1.000 |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Escalera 1 | 2 | 2.000 |
| Escalera 2 | 2 | 2.000 |
| Total |  | 36 |

**URA_ONE_350E** Ud. Luminaria de emergencia mod. URA ONE de 350 lum de Legrand empot
3 Ud. × 56.33 = 168.99
Ud. Luminaria de emergencia permanente/no permanente de 350 lúmenes, con 1 hora de autonomía, IP 42, IK 07, clase II, con marco de color blanco para empotrar, modelo URA ONE de Legrand, o modelo equivalente. Totalmente montada e instalada.

| Código | Ud | Descripción | Rendimiento | Precio | Importe |
|---|---|---|---|---|---|
| LEGR6616 34 | Ud. | Luminaria de emergencia mod. URA ONE de 350 lum Legrand (material) | 1 | 43.366 | 43.37 |
| LEGR6616 50 | Ud. | Marco color blanco para empotrar | 1 | 5.413 | 5.41 |
| U01FY630 | Hr | Oficial primera electricista | 0.2 | 15 | 3.00 |
| U01FY635 | Hr | Ayudante electricista | 0.202 | 13 | 2.63 |
| %CI | % | Costes Indirectos | 1.5 % | 54.41 | 0.82 |
| % | % | Medios Auxiliares | 2 % | 55.23 | 1.10 |
|  |  | Total |  |  | 56.33 |

| Medición | Uds. | Parcial |
|---|---|---|
| PLANTA BAJA |  |  |
| F1.3 Circulaciones 3 |  |  |
| F2.2 Cortavientos 2 |  |  |
| C8.3 Aseos profesores 3 |  |  |
| D1.3 Almacén 3 |  |  |
| A1.1 Aula Infantil 1 |  |  |
| A1.2 Aula Infantil 2 |  |  |
| A2 Aula de Usos Múltiples Infantil |  |  |
| A1.3 Aula Infantil 3 |  |  |
| A1.4 Aula Infantil 4 |  |  |
| A1.5 Aula Infantil 5 |  |  |
| A1.6 Aula Infantil 6 |  |  |
| F1.2 Circulaciones 2 |  |  |
| D8 CGD |  |  |
| C8.1 Aseos profesores 1 |  |  |
| C8.2 Aseos profesores 2 |  |  |
| D9.2 Telecomunicaciones |  |  |
| C1 Despacho Dirección |  |  |
| C2 Despacho Jefe de Estudios |  |  |
| C3 Despacho Secretariado |  |  |
| C4 Despacho Orientación |  |  |
| C5 Sala de Visitas |  |  |
| C6 Secretaría |  |  |
| C7 Sala de Profesores |  |  |
| C9 Ampa |  |  |
| C10 Consejería |  |  |
| F1.1 Circulaciones 1 |  |  |
| F2.1 Cortavientos 1 |  |  |
| F2.3 Cortavientos 3 |  |  |
| Bajo escalera 1 |  |  |
| Bajo escalera 2 |  |  |
| B9 Biblioteca |  |  |
| E1 Comedor |  |  |
| B8 Sala de Usos Múltiples |  |  |
| B10 Almacén recursos |  |  |
| B11.1 Aseos 1 |  |  |
| B11.2 Aseos 2 |  |  |
| B11.5 Aseos 5 |  |  |
| B11.6 Aseos 6 |  |  |
| B1.1 Aula 1º ciclo 1 |  |  |
| B1.2 Aula 1º ciclo 2 |  |  |
| B1.3 Aula 1º ciclo 3 |  |  |
| B1.4 Aula 1º ciclo 4 |  |  |
| B4.1 Aula P. Grupo 1 |  |  |
| B4.2 Aula P. Grupo 2 |  |  |
| B12.1 Gimnasio | 3 | 3.000 |
| B12.2 G. Vestuario 1 |  |  |
| B12.3 G. Vestuario 2 |  |  |
| B12.4 G. Almacén |  |  |
| B12.5 Despacho profesor |  |  |
| B12.6 Aseo profesor |  |  |
| B12.7 Vestíbulo |  |  |
| F1.4 Circulaciones 4 |  |  |
| F1.7 Circulaciones 7 |  |  |
| D2.1 Vestuario 1 |  |  |
| D2.2 Vestuario 2 |  |  |
| D3.1 Cuarto limpieza |  |  |
| D1.1 Almacén |  |  |
| F1.8 Vestibulo independencia |  |  |
| E3 Cuarto de basura |  |  |
| E2 Cocina |  |  |
| Plonge cocina |  |  |
| E4 Almacén |  |  |
| D6 Grupo contra incendios |  |  |
| D7 Grupo electrógeno |  |  |
| D4 Cuarto calderas |  |  |
| D5 Abastecimiento |  |  |
| PLANTA PRIMERA |  |  |
| F1.5 Circulaciones 5 |  |  |
| B11.3 Aseos 3 |  |  |
| B11.4 Aseos 4 |  |  |
| F1.6 Circulaciones 6 |  |  |
| D3.2 Cuarto limpieza 2 |  |  |
| D1.2 Almacén 2 |  |  |
| D9.1 Telecomunicaciones |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Escalera 1 |  |  |
| Escalera 2 |  |  |
| Total |  | 3 |

**PUCK M 12** Ud. Downlight de superficie mod. PUCK de 12W ARKOSLIGHT
12 Ud. × 48.38 = 580.56
Ud. Luminaria tipo downlight para colocación en superficie, modelo PUCK M de la marca Arcoslight o modelo equivalente, con un consumo energético de 12W, 1.080 lúmenes, temperatura de color 4.000K, UGR<19, CRI superior a 90, IP 20, color blanco o negro texturado a elegir por la propiedad. Totalmente montado, instalado y conexionado.

| Código | Ud | Descripción | Rendimiento | Precio | Importe |
|---|---|---|---|---|---|
| A2511002NT | Ud. | Downlight de superficie PUCK M 12W Arkoslight (material) | 1 | 41.753 | 41.75 |
| U01FY630 | Hr | Oficial primera electricista | 0.178 | 15 | 2.67 |
| U01FY635 | Hr | Ayudante electricista | 0.178 | 13 | 2.31 |
| %CI | % | Costes Indirectos | 1.5 % | 46.73 | 0.70 |
| % | % | Medios Auxiliares | 2 % | 47.43 | 0.95 |
|  |  | Total |  |  | 48.38 |

| Medición | Uds. | Parcial |
|---|---|---|
| PLANTA BAJA |  |  |
| A1.1 Aula Infantil 1 | 2 | 2.000 |
| A1.2 Aula Infantil 2 | 2 | 2.000 |
| A2 Aula de Usos Múltiples Infantil |  |  |
| A1.3 Aula Infantil 3 | 2 | 2.000 |
| A1.4 Aula Infantil 4 | 2 | 2.000 |
| A1.5 Aula Infantil 5 | 2 | 2.000 |
| A1.6 Aula Infantil 6 | 2 | 2.000 |
| B1.1 Aula 1º ciclo 1 |  |  |
| B1.2 Aula 1º ciclo 2 |  |  |
| B1.3 Aula 1º ciclo 3 |  |  |
| B1.4 Aula 1º ciclo 4 |  |  |
| B4.1 Aula P. Grupo 1 |  |  |
| B4.2 Aula P. Grupo 2 |  |  |
| B8 Sala de Usos Múltiples |  |  |
| E1 Comedor |  |  |
| B9 Biblioteca |  |  |
| C1 Despacho Dirección |  |  |
| C2 Despacho Jefe de Estudios |  |  |
| C3 Despacho Secretariado |  |  |
| C4 Despacho Orientación |  |  |
| C5 Sala de Visitas |  |  |
| C6 Secretaría |  |  |
| C7 Sala de Profesores |  |  |
| C9 Ampa |  |  |
| C10 Consejería |  |  |
| B12.1 Gimnasio |  |  |
| PLANTA PRIMERA |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Total |  | 12 |

**DOT-R-F 5W** Ud. Downlight de empotrar mod. DOT ROUND FIX 5W ARKOSLIGHT
69 Ud. × 19.98 = 1378.62
Ud. Downlight para colocación empotrada modelo DOT ROUND FIX de la marca Arkoslight o modelo equivalente, de 5W de consumo energético, 750 lúmenes, 140mA, clase II, IP43, UGR<19. Acabado color blanco. Totalmente montado, instalado y conexionado.

| Código | Ud | Descripción | Rendimiento | Precio | Importe |
|---|---|---|---|---|---|
| A0610112 | Ud. | Downlight DOT ROUND FIX 5W de ARKOSLIGHT (material) | 1 | 14.322 | 14.32 |
| U01FY630 | Hr | Oficial primera electricista | 0.178 | 15 | 2.67 |
| U01FY635 | Hr | Ayudante electricista | 0.178 | 13 | 2.31 |
| %CI | % | Costes Indirectos | 1.5 % | 19.30 | 0.29 |
| % | % | Medios Auxiliares | 2 % | 19.59 | 0.39 |
|  |  | Total |  |  | 19.98 |

| Medición | Uds. | Parcial |
|---|---|---|
| PLANTA BAJA |  |  |
| F1.1 Circulaciones 1 | 6 | 6.000 |
| C8.3 Aseo profesores 3 | 1 | 1.000 |
| C10 Conserjería | 4 | 4.000 |
| C8.1 Aseo profesores 1 | 1 | 1.000 |
| C8.2 Aseo profesores 2 | 1 | 1.000 |
| D2.1 Vestuario 1 | 1 | 1.000 |
| D2.2 Vestuario 2 | 1 | 1.000 |
| B11.1 Aseos 1 | 9 | 9.000 |
| B11.2 Aseos 2 | 9 | 9.000 |
| B11.5 Aseos 5 | 1 | 1.000 |
| B11.6 Aseos 6 | 1 | 1.000 |
| B12.2 G. Vestuario 1 | 5 | 5.000 |
| B12.3 G. Vestuario 2 | 5 | 5.000 |
| B12.5 G. Despacho profesor | 1 | 1.000 |
| B12.6 G. Aseo profesor | 1 | 1.000 |
| PLANTA PRIMERA |  |  |
| F1.5 Circulaciones 5 | 4 | 4.000 |
| B11.3 Aseos 3 | 9 | 9.000 |
| B11.4 Aseos 4 | 9 | 9.000 |
| Total |  | 69 |

**DEEP 2** Ud. Downlight de empotrar mod. DEEP 2 15,5W ARKOSLIGHT
111 Ud. × 54.15 = 6010.65
Ud. Downlight LED modelo DEEP 2 de la marca Arkoslight o modelo equivalente, con flujo luminoso de 2.300 lúmenes, temperatura de color 4.000K, 15,5W, CRI superior a 80, fabricada en aluminio y polimetacrilato con color de acabado blanco texturado. Totalmente montada, instalada y conexionada.

| Código | Ud | Descripción | Rendimiento | Precio | Importe |
|---|---|---|---|---|---|
| U01FY630 | Hr | Oficial primera electricista | 0.178 | 15 | 2.67 |
| U01FY635 | Hr | Ayudante electricista | 0.178 | 13 | 2.31 |
| A2490212WT | Ud. | Downlight DEEP 2 15,5W 4.000K WT - ARKOSLIGHT (material) | 1 | 47.329 | 47.33 |
| %CI | % | Costes Indirectos | 1.5 % | 52.31 | 0.78 |
| % | % | Medios Auxiliares | 2 % | 53.09 | 1.06 |
|  |  | Total |  |  | 54.15 |

| Medición | Uds. | Parcial |
|---|---|---|
| PLANTA BAJA |  |  |
| F1.3 Circulaciones 3 | 24 | 24.000 |
| F2.2 Cortavientos 2 | 1 | 1.000 |
| D1.3 Almacén | 1 | 1.000 |
| C8.3 Aseo profesores 3 | 1 | 1.000 |
| F1.2 Circulaciones 2 | 2 | 2.000 |
| C8.1 Aseo profesores 1 | 1 | 1.000 |
| C8.2 Aseo profesores 2 | 1 | 1.000 |
| F1.1 Circulaciones 1 | 26 | 26.000 |
| F2.1 Cortavientos 1 | 2 | 2.000 |
| D2.1 Vestuario 1 | 1 | 1.000 |
| D2.2 Vestuario 2 | 1 | 1.000 |
| B11.1 Aseos 1 | 3 | 3.000 |
| B11.2 Aseos 2 | 3 | 3.000 |
| F2.3 Cortavientos 3 | 2 | 2.000 |
| B11.5 Aseos 5 | 1 | 1.000 |
| B11.6 Aseos 6 | 1 | 1.000 |
| B12.2 G. Vestuario 1 | 3 | 3.000 |
| B12.3 G. Vestuario 2 | 3 | 3.000 |
| B12.6 G. Aseo profesor | 1 | 1.000 |
| B12.7 Vestíbulo | 1 | 1.000 |
| PLANTA PRIMERA |  |  |
| F1.5 Circulaciones 5 | 24 | 24.000 |
| B11.3 Aseos 3 | 3 | 3.000 |
| B11.4 Aseos 4 | 3 | 3.000 |
| D3.2 Cuarto limpieza 2 | 2 | 2.000 |
| Total |  | 111 |

**DEEP 3 MINI** Ud. Downlight de empotrar mod. DEEP MINI 3 10W ARKOSLIGHT
20 Ud. × 38.69 = 773.80
Ud. Downlight LED modelo DEEP MINI 3 de la marca Arkoslight o modelo equivalente, con flujo luminoso de 1.400 lúmenes, temperatura de color 4.000K, 10W, CRI superior a 80, fabricada en aluminio y polimetacrilato con color de acabado blanco texturado. Totalmente montada, instalada y conexionada.

| Código | Ud | Descripción | Rendimiento | Precio | Importe |
|---|---|---|---|---|---|
| U01FY630 | Hr | Oficial primera electricista | 0.178 | 15 | 2.67 |
| U01FY635 | Hr | Ayudante electricista | 0.178 | 13 | 2.31 |
| A2500312WT | Ud. | Downlight DEEP MINI 3 4.000K WT Arkoslighting (material) | 1 | 32.389 | 32.39 |
| %CI | % | Costes Indirectos | 1.5 % | 37.37 | 0.56 |
| % | % | Medios Auxiliares | 2 % | 37.93 | 0.76 |
|  |  | Total |  |  | 38.69 |

| Medición | Uds. | Parcial |
|---|---|---|
| PLANTA BAJA |  |  |
| F1.2 Circulaciones 2 | 8 | 8.000 |
| F1.4 Circulaciones 4 | 5 | 5.000 |
| F1.7 Circulaciones 7 | 3 | 3.000 |
| PLANTA PRIMERA |  |  |
| F1.6 Circulaciones 6 | 2 | 2.000 |
| D1.2 Almacén 2 | 2 | 2.000 |
| Total |  | 20 |

**TIRA_LED_01** Ml. Tira LED 12W/m 4.000K ECO STRIP en perfil empotrable
267.13 Ml. × 33.6 = 8975.57
Ml. Tira LED para colocación en perfil empotrable de 12W/m, 1500lm/m, para iluminación de contorno, temperatura de color 4.000K, CRI superior a 80, IP 20 modelo TOP STRIP de la marca MASLIGHTING o modelo equivalente. Incluye perfil de aluminio para empotramiento, difusor opar, así como p/p de conectores y fuente de alimentación. Totalmente montada, instalada y conexionada.

| Código | Ud | Descripción | Rendimiento | Precio | Importe |
|---|---|---|---|---|---|
| MAS_188169 | Ml. | Tira LED 12W/m 4000K CRI 80 1 metros (material) | 1 | 18.422 | 18.42 |
| MAS_184253 | Ml. | Perfil y difusor opal 1 metro (material) | 1 | 7.405 | 7.41 |
| MAS_180000 | Ud. | p/p fuente de alimentación, conectores, etc. (material) | 1 | 1.596 | 1.60 |
| U01FY630 | Hr | Oficial primera electricista | 0.179 | 15 | 2.69 |
| U01FY635 | Hr | Ayudante electricista | 0.179 | 13 | 2.33 |
| %CI | % | Costes Indirectos | 1.5 % | 32.45 | 0.49 |
| % | % | Medios Auxiliares | 2 % | 32.94 | 0.66 |
|  |  | Total |  |  | 33.6 |

| Medición | Uds. | Largo | Parcial |
|---|---|---|---|
| PLANTA BAJA |  |  |  |
| A3.1 Aseo Infantil 1 | 1 | 10.370 | 10.370 |
| A3.2 Aseo Infantil 2 | 1 | 10.420 | 10.420 |
| A3.3 Aseo Infantil 3 | 1 | 10.370 | 10.370 |
| A3.4 Aseo Infantil 4 | 1 | 10.370 | 10.370 |
| A3.5 Aseo Infantil 5 | 1 | 10.370 | 10.370 |
| A3.6 Aseo Infantil 6 | 1 | 9.120 | 9.120 |
| F1.1 Circulaciones 1 | 1 | 7.850 | 7.850 |
|  | 1 | 5.090 | 5.090 |
|  | 1 | 11.870 | 11.870 |
|  | 1 | 4.500 | 4.500 |
| E1 Comedor | 1 | 7.420 | 7.420 |
|  | 1 | 6.450 | 6.450 |
|  | 1 | 5.740 | 5.740 |
| F1.3 Circulaciones 3 | 1 | 7.770 | 7.770 |
| PLANTA PRIMERA |  |  |  |
| Escaleras | 1 | 18.760 | 18.760 |
|  | 1 | 18.760 | 18.760 |
| PORCHES EXTERIORES |  |  |  |
| G.2.1 Porche 1 | 1 | 6.400 | 6.400 |
|  | 1 | 6.370 | 6.370 |
|  | 1 | 11.560 | 11.560 |
|  | 1 | 9.320 | 9.320 |
| G.2.2 Porche 2 | 1 | 8.450 | 8.450 |
|  | 1 | 11.750 | 11.750 |
|  | 1 | 5.700 | 5.700 |
| G2.3 Porche 3 | 1 | 17.150 | 17.150 |
|  | 1 | 18.100 | 18.100 |
|  | 1 | 17.100 | 17.100 |
| Total |  |  | 267.13 |

**BEGA33361** Ud. Bañador de pared exterior BEGA 33361 19,2W asimétrico
17 Ud. × 161.59 = 2747.03
Ud. Bañador de pared para colocación en exterior, IP65, fabricada en aluminio de inyección, aluminio y acero inoxidable, con cristal de seguridad, modelo 33361 de la marca BEGA o modelo equivalente, con distribución de luz asimétrica, de 19,2W de potencia, 1.850 lúmenes, temperatura de color 4.000K, 50.000 horas de funcionamiento, en color grafito, blanco o plata a elegir por la propiedad. Totalmente montado, instalado y conexionado.

| Código | Ud | Descripción | Rendimiento | Precio | Importe |
|---|---|---|---|---|---|
| BEGA33361K4 | Ud. | Bañador de pared exterior BEGA 33361 19,2W asimétrico (material) | 1 | 151.095 | 151.10 |
| U01FY630 | Hr | Oficial primera electricista | 0.178 | 15 | 2.67 |
| U01FY635 | Hr | Ayudante electricista | 0.178 | 13 | 2.31 |
| %CI | % | Costes Indirectos | 1.5 % | 156.08 | 2.34 |
| % | % | Medios Auxiliares | 2 % | 158.42 | 3.17 |
|  |  | Total |  |  | 161.59 |

| Medición | Uds. | Parcial |
|---|---|---|
| EXTERIOR |  |  |
| En fachada | 17 | 17.000 |
| Total |  | 17 |

##### GRUPO ELECT Grupo Electrógeno (06/02/2001)
Importe: 6389.86

**GE_HIMO40** Ud. GRUPO ELECTROGENO HIMOINSA HHW-40 T5
1 Ud. × 5804.54 = 5804.54
Ud. GRUPO ELECTROGENO DIÉSEL INSONORIZADO de 42-47kVA / 34-37kW de potencia, 1500rpm, 400/230V 50Hz accionado por motor diesel modelo 4HD38 NA5, con depósito de 100 litros, con cuadro automático AS CEA7, sin conmutación y con control de red y protección magnetotérmica tetrapolar y relé diferencial, batería y cargador de batería, resistencia de caldeo. Modelo con carrocería insonorizada con expulsión de aire superior, pintada con pintura en polvo epoxi, realizándose la insonorización mediante lana de roca de alta densidad de 50mm de espesor. Silencioso residencial instalado en el interior de la carrocería. Modelo HHW-40 T5 de la marca HIMOINSA o modelo equivalente. Totalmente montado, instalado, conexionado y probado.

| Código | Ud | Descripción | Rendimiento | Precio | Importe |
|---|---|---|---|---|---|
| HHW-40 T5 | Ud. | Grupo Electrógeno Himoinsa HHW-40 T5 (material) | 1 | 5488.014 | 5488.01 |
| U01FY630 | Hr | Oficial primera electricista | 3.345 | 15 | 50.18 |
| U01FY635 | Hr | Ayudante electricista | 3.345 | 13 | 43.49 |
| U02JK005 | u04m | Camión grúa hasta 10 Tm. | 1 | 24.952 | 24.95 |
| %CI | % | Costes Indirectos | 1.5 % | 5606.63 | 84.10 |
| % | % | Medios Auxiliares | 2 % | 5690.73 | 113.81 |
|  |  | Total |  |  | 5804.54 |

| Medición | Uds. | Parcial |
|---|---|---|
| PLANTA BAJA |  |  |
| D7 Grupo Electrógeno | 1 | 1.000 |
| Total |  | 1 |

**PAT_GE** Ud. Puesta a Tierra Grupo Electrógeno
1 Ud. × 585.32 = 585.32
Ud. Puesta a Tierra de la instalación formada por 4 picas de acero cobrizado (electrodos) de Tierra de 2m de largo y 14,6m de diámetro y conductor de Cobre desnudo de 50mm2 según plano de red de puesta a tierras adjunto, conectadas al grupo eleectrógeno mediante conductor de cobre aislado tipo RZ1-K 0,6/1kV de 50mm2 bajo tubo TPC rojo de 90mm. Incluye conexión de conductores y picas, mediante moldes y cartuchos para soldadura aluminotérmica, todos ellos de la marca KLK o equivalente. La instalación quedará completamente ejecutada, conexionada y medida.

| Código | Ud | Descripción | Rendimiento | Precio | Importe |
|---|---|---|---|---|---|
| PICA 2M14.6 | Ud. | Pica de Toma de Tierra de 2m de largo y 14,6mm de diámetro | 4 | 6.917 | 27.67 |
| C-250 | Ud. | CARTUCHO C-250 PARA SOLDADURA ALUMINOTERMICA (material) | 1 | 5.118 | 5.12 |
| CP-T | Ud. | Molde CP-T para conexión a pica y conductor desde 35mm2 (material) | 4 | 43.901 | 175.60 |
| U01FY630 | Hr | Oficial primera electricista | 2.51 | 15 | 37.65 |
| U01FY635 | Hr | Ayudante electricista | 2.51 | 13 | 32.63 |
| TC3201050 | Ml. | Línea RZ1-K 0,6/1kV 1G50mm2 Top Cable | 35 | 2.217 | 77.60 |
| 121100090 | Ml. | TUBO TUPERSA TPC "ROJO" DIAM. 90mm | 35 | 3.479 | 121.77 |
| 101499 | Ml. | Cable de cobre desnudo de 50mm2 (material) | 9 | 9.702 | 87.32 |
| %CI | % | Costes Indirectos | 1.5 % | 565.36 | 8.48 |
| % | % | Medios Auxiliares | 2 % | 573.84 | 11.48 |
|  |  | Total |  |  | 585.32 |

##### BANDEJAS Bandejas y Canalizaciones (25/03/2019)
Importe: 5962.48

**B_EXT_60X75** Ml. Bandeja aislante ciega modelo UNEX 66 de 60x75mm
55.7 Ml. × 20.17 = 1123.47
Ml. Bandeja lisa con tapa fabricada en material aislante de dimensiones 60x75 (Alto x Ancho) modelo de la serie 66 de la marca UNEX o equivalente, incluido uniones, tornillería, curvas, codos, así como accesorios de anclaje. Totalmente montada e instalada.

| Código | Ud | Descripción | Rendimiento | Precio | Importe |
|---|---|---|---|---|---|
| UNEX66091 | Ml. | Bandeja lisa aislante UNEX 66 dimensiones 60x75mm (material) | 1 | 4.144 | 4.14 |
| UNEX66072 | Ml | Tapa aislante para bandeja UNEX dimensiones 60x75 (material) | 1 | 1.982 | 1.98 |
| MAT_BAND | Ud. | p/p accesorios, sujecciones, etc. (material) | 1.9 | 2.727 | 5.18 |
| OFICIAL 2ª TC | H | Oficial 2ª Telecomunicaciones | 0.292 | 13 | 3.80 |
| OFICIAL 1ª TC | H | Oficial 1ª Telecomunicaciones | 0.292 | 15 | 4.38 |
| %CI | % | Costes Indirectos | 1.5 % | 19.48 | 0.29 |
| % | % | Medios Auxiliares | 2 % | 19.77 | 0.40 |
|  |  | Total |  |  | 20.17 |

| Medición | Uds. | Parcial |
|---|---|---|
| PLANTA PRIMERA |  |  |
| Patinillo | 4.2 | 4.200 |
| CUBIERTA |  |  |
| Cubierta | 51.5 | 51.500 |
| Total |  | 55.7 |

**BAND_60X100** Ml. Bandeja de rejilla modelo REJIBAND RAPIDE 60x100mm
35.03 Ml. × 16.84 = 589.91

| Medición | Uds. | Parcial |
|---|---|---|
| PLANTA BAJA |  |  |
| F1.1 Circulaciones 1 | 8.48 | 8.480 |
| F1.2 Circulaciones 2 | 4.77 | 4.770 |
| F1.3 Circulaciones 3 |  |  |
| F1.4 Circulaciones 4 | 4.21 | 4.210 |
| D1.1 Almacén |  |  |
| PLANTA PRIMERA |  |  |
| F1.5 Circulaciones 5 | 17.57 | 17.570 |
| Total |  | 35.03 |

**BAND_60X150** Ml. Bandeja de rejilla modelo REJIBAND RAPIDE 60x150mm
82.83 Ml. × 17.02 = 1409.77

| Medición | Uds. | Parcial |
|---|---|---|
| PLANTA BAJA |  |  |
| F1.1 Circulaciones 1 | 9.95 | 9.950 |
| F1.2 Circulaciones 2 | 1.15 | 1.150 |
| F1.3 Circulaciones 3 | 55.6 | 55.600 |
| F1.4 Circulaciones 4 |  |  |
| D1.1 Almacén |  |  |
| Patinillo | 4.2 | 4.200 |
| PLANTA PRIMERA |  |  |
| F1.5 Circulaciones 5 | 11.93 | 11.930 |
| Total |  | 82.83 |

**BAND_60X200** Ml. Bandeja de rejilla modelo REJIBAND RAPIDE 60x200mm
95.43 Ml. × 20.11 = 1919.10

| Medición | Uds. | Parcial |
|---|---|---|
| PLANTA BAJA |  |  |
| F1.1 Circulaciones 1 | 42.32 | 42.320 |
| F1.2 Circulaciones 2 | 11.9 | 11.900 |
| F1.3 Circulaciones 3 | 1.6 | 1.600 |
| F1.4 Circulaciones 4 | 7.29 | 7.290 |
| D1.1 Almacén | 6.32 | 6.320 |
| PLANTA PRIMERA |  |  |
| F1.5 Circulaciones 5 | 26 | 26.000 |
| Total |  | 95.43 |

**BAND_60X300** Ml. Bandeja de rejilla modelo REJIBAND RAPIDE 60x300mm
10.02 Ml. × 24.25 = 242.99

| Medición | Uds. | Parcial |
|---|---|---|
| PLANTA BAJA |  |  |
| F1.1 Circulaciones 1 |  |  |
| F1.2 Circulaciones 2 |  |  |
| F1.3 Circulaciones 3 |  |  |
| F1.4 Circulaciones 4 |  |  |
| D1.1 Almacén |  |  |
| PLANTA PRIMERA |  |  |
| F1.5 Circulaciones 5 | 4.82 | 4.820 |
| F1.6 Circulaciones 6 | 5.2 | 5.200 |
| Total |  | 10.02 |

**BAND_60X400** Ml. Bandeja de rejilla modelo REJIBAND RAPIDE 60x400mm
14.04 Ml. × 28.69 = 402.81
Ml. Bandeja de rejilla electrocincada de dimensiones 60x400mm (Alto x ancho) modelo REJIBAND RAPIDE o equivalente, con sistema de conexión rápida, con continuidad eléctrica garantizada, incluido uniones y accesorios de anclaje,. Incluido soportes, fijaciones y uniones de PAT. Totalmente montada e instalada.

| Código | Ud | Descripción | Rendimiento | Precio | Importe |
|---|---|---|---|---|---|
| RR60512400 | Ml. | Bandeja Rejiband Rapide electrocincada 60x400 (material) | 1 | 16.259 | 16.26 |
| MAT_REJ | Ud. | p/p accesorios, sujecciones, etc. | 1.2 | 2.727 | 3.27 |
| OFICIAL 2ª TC | H | Oficial 2ª Telecomunicaciones | 0.292 | 13 | 3.80 |
| OFICIAL 1ª TC | H | Oficial 1ª Telecomunicaciones | 0.292 | 15 | 4.38 |
| %CI | % | Costes Indirectos | 1.5 % | 27.71 | 0.42 |
| % | % | Medios Auxiliares | 2 % | 28.13 | 0.56 |
|  |  | Total |  |  | 28.69 |

| Medición | Uds. | Parcial |
|---|---|---|
| PLANTA BAJA |  |  |
| F1.1 Circulaciones 1 |  |  |
| F1.2 Circulaciones 2 |  |  |
| F1.3 Circulaciones 3 |  |  |
| F1.4 Circulaciones 4 | 14.04 | 14.040 |
| D1.1 Almacén |  |  |
| PLANTA PRIMERA |  |  |
| F1.5 Circulaciones 5 |  |  |
| Total |  | 14.04 |

**BAND_60X500** Ml. Bandeja de rejilla modelo REJIBAND RAPIDE 60x500mm
8.4 Ml. × 32.67 = 274.43
Ml. Bandeja de rejilla electrocincada de dimensiones 60x500mm (Alto x ancho) modelo REJIBAND RAPIDE o equivalente, con sistema de conexión rápida, con continuidad eléctrica garantizada, incluido uniones y accesorios de anclaje,. Incluido soportes, fijaciones y uniones de PAT. Totalmente montada e instalada.

| Código | Ud | Descripción | Rendimiento | Precio | Importe |
|---|---|---|---|---|---|
| RR60512500 | Ml. | Bandeja Rejiband Rapide electrocincada 60x500 (material) | 1 | 19.83 | 19.83 |
| MAT_REJ | Ud. | p/p accesorios, sujecciones, etc. | 1.3 | 2.727 | 3.55 |
| OFICIAL 2ª TC | H | Oficial 2ª Telecomunicaciones | 0.292 | 13 | 3.80 |
| OFICIAL 1ª TC | H | Oficial 1ª Telecomunicaciones | 0.292 | 15 | 4.38 |
| %CI | % | Costes Indirectos | 1.5 % | 31.56 | 0.47 |
| % | % | Medios Auxiliares | 2 % | 32.03 | 0.64 |
|  |  | Total |  |  | 32.67 |

| Medición | Uds. | Parcial |
|---|---|---|
| PLANTA BAJA |  |  |
| F1.1 Circulaciones 1 | 0.5 | 0.500 |
| D8 Cuadro General | 3.2 | 3.200 |
| F1.2 Circulaciones 2 | 4.7 | 4.700 |
| F1.3 Circulaciones 3 |  |  |
| F1.4 Circulaciones 4 |  |  |
| D1.1 Almacén |  |  |
| PLANTA PRIMERA |  |  |
| F1.5 Circulaciones 5 |  |  |
| Total |  | 8.4 |

##### VIDEPORTERO Instalación de videoportero (08/02/2008)
Importe: 1309.89

**MOD_AV_02** Ud. Módulo de audio y vídeo color + relé portón
1 Ud. × 256.19 = 256.19
Ud. Módulo Audio videdo a color para colocación en exterior de la serie SFERA New de la marca Tegui o modelo equivalente, para realizar sistemas de vídeo a 2 hilos, dotado de una telecámara con sensor de 1/3" y LEDs blancos para iluminar el campo de filmación, con resistencia de precalentamiento anti-vaho. Incluye placa frontal para módulo de audio/video con 1 pulsador, así como caja para empotramiento y soporte para colocación. Incluye relé para activación de cerradura de portón y cableado. Totalmente montado, instalado y conexionado.

| Código | Ud | Descripción | Rendimiento | Precio | Importe |
|---|---|---|---|---|---|
| TEGUI375601 | Ud. | Caja para empotrar 1 módulo PLACAS SFERA New de TEGUI (material) | 1 | 5.11 | 5.11 |
| TEGUI376610 | Ud. | Soporte para empotrar 1 módulo Placas SFERA New de TEGUI (material) | 1 | 41.853 | 41.85 |
| TEGUI351200 | Ud. | Módulo de audio video exterior serie SFERA New de TEGUI (material) | 1 | 117.704 | 117.70 |
| TEGUI351211 | Ud. | Frontal módulo audio/video con 1 pulsador SFERA New de TEGUI (material) | 1 | 21.187 | 21.19 |
| TEGUI346250 | Ud. | Relé con contactos C-NC-No para control de cerraduras (material) | 1 | 22.054 | 22.05 |
| U01FY635 | Hr | Ayudante electricista | 1.255 | 13 | 16.32 |
| U01FY630 | Hr | Oficial primera electricista | 1.255 | 15 | 18.83 |
| TEGUI336904 | Ml. | Cable BUS 0.5mm2 (material) | 5 | 0.577 | 2.89 |
| 077500020 | ml | TUBO TUPERSA PVC NEGRO DE 750 CON GUIA 20mm | 5 | 0.301 | 1.51 |
| % | % | Medios Auxiliares | 2 % | 247.45 | 4.95 |
| %CI | % | Costes Indirectos | 1.5 % | 252.40 | 3.79 |
|  |  | Total |  |  | 256.19 |

| Medición | Uds. | Parcial |
|---|---|---|
| Exterior |  |  |
| Acceso puerta vehicular | 1 | 1.000 |
| Total |  | 1 |

**MOD_AV_01** Ud. Módulo de audio y vídeo color
1 Ud. × 228.81 = 228.81
Ud. Módulo Audio videdo a color para colocación en exterior de la serie SFERA New de la marca Tegui o modelo equivalente, para realizar sistemas de vídeo a 2 hilos, dotado de una telecámara con sensor de 1/3" y LEDs blancos para iluminar el campo de filmación, con resistencia de precalentamiento anti-vaho. Incluye placa frontal para módulo de audio/video con 1 pulsador, así como caja para empotramiento y soporte para colocación. Totalmente montado, instalado y conexionado.

| Código | Ud | Descripción | Rendimiento | Precio | Importe |
|---|---|---|---|---|---|
| TEGUI375601 | Ud. | Caja para empotrar 1 módulo PLACAS SFERA New de TEGUI | 1 | 5.11 | 5.11 |
| TEGUI376610 | Ud. | Soporte para empotrar 1 módulo Placas SFERA New de TEGUI | 1 | 41.853 | 41.85 |
| TEGUI351200 | Ud. | Módulo de audio video exterior serie SFERA New de TEGUI | 1 | 117.704 | 117.70 |
| TEGUI351211 | Ud. | Frontal módulo audio/video con 1 pulsador SFERA New de TEGUI | 1 | 21.187 | 21.19 |
| U01FY635 | Hr | Ayudante electricista | 1.255 | 13 | 16.32 |
| U01FY630 | Hr | Oficial primera electricista | 1.255 | 15 | 18.83 |
| %CI | % | Costes Indirectos | 1.5 % | 221.00 | 3.32 |
| % | % | Medios Auxiliares | 2 % | 224.32 | 4.49 |
|  |  | Total |  |  | 228.81 |

| Medición | Uds. | Parcial |
|---|---|---|
| Exterior |  |  |
| Acceso principal | 1 | 1.000 |
| Total |  | 1 |

**MON_SERIE 8** Ud. Monitor de videoportero con pantalla y auricular
2 Ud. × 112.57 = 225.14
Ud. Monitor de videoportero de 2 HILOS con auricular y pantalla a color de 4,3" para colocación en superficie, con soporte incluido, modelo de la Serie 8 de la marca TEGUI o modelo equivalente, con tres pulsadores destinados a apertura de cerradura, autoencendido de la placa de calle y pulsador configurable para funciones auxiliares. Con regulación para volumen y exclusión de llamada, brillo y color de la pantalla. Totalmente montado, instalado y coenxionado.

| Código | Ud | Descripción | Rendimiento | Precio | Importe |
|---|---|---|---|---|---|
| TEGUI374494 | Ud. | Monitor de videoportero Serie 8 de Tegui (material) | 1 | 102.866 | 102.87 |
| U01FY635 | Hr | Ayudante electricista | 0.209 | 13 | 2.72 |
| U01FY630 | Hr | Oficial primera electricista | 0.209 | 15 | 3.14 |
| %CI | % | Costes Indirectos | 1.5 % | 108.73 | 1.63 |
| % | % | Medios Auxiliares | 2 % | 110.36 | 2.21 |
|  |  | Total |  |  | 112.57 |

| Medición | Uds. | Parcial |
|---|---|---|
| PLANTA BAJA |  |  |
| C10 Conserjería | 1 | 1.000 |
| E2 Cocina | 1 | 1.000 |
| Total |  | 2 |

**ALIMENTADOR** Ud. Alimentador con adaptador de video
1 Ud. × 108.76 = 108.76
Ud. Alimentador de 2 hilos con adaptador de video incorporado, de 6 módulos para colocación en carril DIN, 1,2A, referencia 346050 de la marca Tegui o modelo equivalente. Totalmente montado, instalado y conexionado.

| Código | Ud | Descripción | Rendimiento | Precio | Importe |
|---|---|---|---|---|---|
| TEGUI346050 | Ud. | Alimentador 6 módulos DIN ref. 346050 Tegui (material) | 1 | 99.194 | 99.19 |
| U01FY635 | Hr | Ayudante electricista | 0.209 | 13 | 2.72 |
| U01FY630 | Hr | Oficial primera electricista | 0.209 | 15 | 3.14 |
| %CI | % | Costes Indirectos | 1.5 % | 105.05 | 1.58 |
| % | % | Medios Auxiliares | 2 % | 106.63 | 2.13 |
|  |  | Total |  |  | 108.76 |

| Medición | Uds. | Parcial |
|---|---|---|
| PLANTA BAJA |  |  |
| D8 CGD (en CGBT) | 1 | 1.000 |
| Total |  | 1 |

**DERIVADOR** Ud. Distribuidor de planta de 4 salidas
1 Ud. × 33.6 = 33.60
Ud. Distribuidor de planta de 4 salidas, para la colocación de 3 dispositivos como máximo, ref. 346841 de la marca Tegui o modelo equivalente, situado en interior de caja de derivación empotrable. Totalmente montado, instalado y conexionado.

| Código | Ud | Descripción | Rendimiento | Precio | Importe |
|---|---|---|---|---|---|
| TEGUI346841 | Ud. | BT/2H-DISTRIBUIDOR PLTA 4SAL (material) | 1 | 26.454 | 26.45 |
| P_MATERIAL | Ud. | Pequeño material | 1 | 0.142 | 0.14 |
| U01FY635 | Hr | Ayudante electricista | 0.209 | 13 | 2.72 |
| U01FY630 | Hr | Oficial primera electricista | 0.209 | 15 | 3.14 |
| %CI | % | Costes Indirectos | 1.5 % | 32.45 | 0.49 |
| % | % | Medios Auxiliares | 2 % | 32.94 | 0.66 |
|  |  | Total |  |  | 33.6 |

| Medición | Uds. | Parcial |
|---|---|---|
| PLANTA BAJA |  |  |
| D8 CGD (en CGBT) | 1 | 1.000 |
| Total |  | 1 |

**CONFIGURADOR** Ud. Kit configurador (06/06/2019)
1 Ud. × 8.34 = 8.34
Ud. Suministro de kit configurador de la marca TEGUI o equivalente formado por:
- 13 unidades del configurador 1.
- 3 unidades del configurador 2.
- 2 unidades de cada uno de los configuradores del 3 al 9.
- 1 pinza de configuradores.

| Código | Ud | Descripción | Rendimiento | Precio | Importe |
|---|---|---|---|---|---|
| TEGUI 306065 | Ud. | Kit configurador ref. 306065 de Tegui (material) | 1 | 8.055 | 8.06 |
| %CI | % | Costes Indirectos | 1.5 % | 8.06 | 0.12 |
| % | % | Medios Auxiliares | 2 % | 8.18 | 0.16 |
|  |  | Total |  |  | 8.34 |

**BUS_PVC_CORRU** Ud. Cableado BUS Libre de halógenos bajo tubo PVC corrugado
47 Ud. × 3.35 = 157.45
Ml. Cable Bus formado por dos conductores trenzados de 0,5mm2 con la cubierta libre de halógenos, colocado bajo tubo de PVC corrugado de 20mm de diámetro, incluido p/p de tubo y terminales correspondientes. Totalmente montado, instalado y conexionado.

| Código | Ud | Descripción | Rendimiento | Precio | Importe |
|---|---|---|---|---|---|
| TEGUIL4669HF | Ml | Cable BUS Libre de halógenos 2x0,5mm2 (material) | 1 | 0.577 | 0.58 |
| 077500020 | ml | TUBO TUPERSA PVC NEGRO DE 750 CON GUIA 20mm | 1 | 0.301 | 0.30 |
| U01FY635 | Hr | Ayudante electricista | 0.084 | 13 | 1.09 |
| U01FY630 | Hr | Oficial primera electricista | 0.084 | 15 | 1.26 |
| %CI | % | Costes Indirectos | 1.5 % | 3.23 | 0.05 |
| % | % | Medios Auxiliares | 2 % | 3.28 | 0.07 |
|  |  | Total |  |  | 3.35 |

**BUS_TPC** Ud. Cableado BUS Libre de halógenos bajo tubo TPC de 63mm verde
72 Ud. × 4.05 = 291.60
Ml. Cable Bus formado por dos conductores trenzados de 0,5mm2 con la cubierta libre de halógenos, colocado bajo tubo de TPC "doble capa", de color verde, de 63mm de diámetro, incluido p/p de tubo y terminales correspondientes. Totalmente montado, instalado y conexionado.

| Código | Ud | Descripción | Rendimiento | Precio | Importe |
|---|---|---|---|---|---|
| TEGUIL4669HF | Ml | Cable BUS Libre de halógenos 2x0,5mm2 | 1 | 0.577 | 0.58 |
| 121100063 | Ml. | TUBO TUPERSA TPC "ROJO" DIAM. 63mm (material) | 1 | 0.979 | 0.98 |
| U01FY635 | Hr | Ayudante electricista | 0.084 | 13 | 1.09 |
| U01FY630 | Hr | Oficial primera electricista | 0.084 | 15 | 1.26 |
| %CI | % | Costes Indirectos | 1.5 % | 3.91 | 0.06 |
| % | % | Medios Auxiliares | 2 % | 3.97 | 0.08 |
|  |  | Total |  |  | 4.05 |

##### EXTERIOR Instalaciones Exteriores (09/02/1990)
Importe: 15248.61

**BVP130LED210A** Ud. Proyector de superficie modelo BVP130 LED210/740 A de Philips
12 Ud. × 343.24 = 4118.88
Ud. Proyector de superficie exterior IP66 IK08, para iluminación de pistas deportivas, modelo Coreline tempo LED Large BVP130 LED210/740A de la marca Philips o modelo equivalente, con óptica asimétrica, sin regulación, 162W, 21.000 lúmenes, IRC 70 y temperatura de color 4.000K. Totalmente montado, instalado y conexionado.

| Código | Ud | Descripción | Rendimiento | Precio | Importe |
|---|---|---|---|---|---|
| 09640300 | Ud. | Proyector modelo BVP130 LED210/740A de Philips (material) | 1 | 325.677 | 325.68 |
| U01FY630 | Hr | Oficial primera electricista | 0.209 | 15 | 3.14 |
| U01FY635 | Hr | Ayudante electricista | 0.209 | 13 | 2.72 |
| %CI | % | Costes Indirectos | 1.5 % | 331.54 | 4.97 |
| % | % | Medios Auxiliares | 2 % | 336.51 | 6.73 |
|  |  | Total |  |  | 343.24 |

| Medición | Uds. | Parcial |
|---|---|---|
| EXTERIOR |  |  |
| G5 Pistas Deportivas | 12 | 12.000 |
| Total |  | 12 |

**BDPECO40** Ud. Luminaria Town Guide Philips BDP100 ECO40/840
5 Ud. × 225.84 = 1129.20
Ud. Luminaria para parque serie Town Guide BDP100 ECO40/840 de Philips o modelo equivalente, fabricada en aluminio inyectado a alta presión, con el cierre difusor en policarbonato estabilizado ante las emisiones UV y resistente a impactos, clase I, IP66 IK10, con equipo programable para regulación hasta 5 pasos o doble nivel, a elegir por la propiedad, temperatura de color 4.000K (NW), 125lum/W, 65.000 horas, IRC 80, 35W. Totalmente montada e instalada.

| Código | Ud | Descripción | Rendimiento | Precio | Importe |
|---|---|---|---|---|---|
| TOWN_ECO40 | Ud. | Luminaria Town Guide Philips BDP100 ECO40/840 (material) | 1 | 212.283 | 212.28 |
| U01FY630 | Hr | Oficial primera electricista | 0.209 | 15 | 3.14 |
| U01FY635 | Hr | Ayudante electricista | 0.209 | 13 | 2.72 |
| %CI | % | Costes Indirectos | 1.5 % | 218.14 | 3.27 |
| % | % | Medios Auxiliares | 2 % | 221.41 | 4.43 |
|  |  | Total |  |  | 225.84 |

| Medición | Uds. | Parcial |
|---|---|---|
| EXTERIOR |  |  |
| G6 Zona de Estacionamiento | 5 | 5.000 |
| Total |  | 5 |

**BEGA77146** Ud. Luminaria de suelo exterior BEGA77146 7,0W ajustable
1 Ud. × 393.08 = 393.08
Ud. Luminaria para colocación en exterior y empotrado en suelo modelo 77146 de la marca BEGA o modelo equivalente, con 7W de consumo, 550 lúmenes, 4.000K de temperatura de color y 50.000 horas de funcionamiento. Con la óptica orientable 0-30º/eje vertical 180º. Fabricada en acero inoxidable (aro exterior y carcasa) y con cristal de seguridad, grado de protección IP68. Incluye caja para empotramiento en suelo. Totalmente montada, instalada y conexionada.

| Código | Ud | Descripción | Rendimiento | Precio | Importe |
|---|---|---|---|---|---|
| BEGA77146K4 | Ud. | Luminaria BEGA77146 704W ajustable 4000K (material) | 1 | 301.657 | 301.66 |
| BEGA70680 | Ud. | Caja para empotramiento en suelo BEGA70680 (material) | 1 | 69.829 | 69.83 |
| U01FY630 | Hr | Oficial primera electricista | 0.292 | 15 | 4.38 |
| U01FY635 | Hr | Ayudante electricista | 0.292 | 13 | 3.80 |
| %CI | % | Costes Indirectos | 1.5 % | 379.67 | 5.70 |
| % | % | Medios Auxiliares | 2 % | 385.37 | 7.71 |
|  |  | Total |  |  | 393.08 |

| Medición | Uds. | Parcial |
|---|---|---|
| EXTERIOR |  |  |
| G2.5 Porche 5 | 1 | 1.000 |
| Total |  | 1 |

**P_LUZ_EXT5M** Ud. PUNTO DE LUZ EN COLUMNA DE 5m. ALUMBRADO EXTERIOR
5 Ud. × 184.11 = 920.55
Ud. de punto de luz de alumbrado exterior en columna de 5m fabricada en acero al carbono según UNE EN 40-5:2002 y galvanizada por inmersión en caliente, con fuste troncocónico de sección circular de una pieza de 5m, con placa base, acero de refuerzo y 4 cartelas, con fijación de diámetro de 60mm, incluido hormigonado y pernos. Incluye conexionado de luminaria con línea de alumbrado mediante conductor de cobre tipo RZ1-K 0,6/1kV, de tensión nominal 1.000V y sección 2,5mm2, incluido caja portafusibles, fusibles y conexión a luminaria, así como pica de puesta a tierra de acero cobrizado de 2 metros de longitud y 14,6mm de diámetro. Totalmente montado e instalado.

| Código | Ud | Descripción | Rendimiento | Precio | Importe |
|---|---|---|---|---|---|
| RV2X2.5 | Ml. | Conductor tipo RV-K0,6/1kV Cu 2x2,5mm2 (material) | 6 | 0.193 | 1.16 |
| DF 20-0 | Ud. | Caja de protección DF 20/0 Cahors (material) | 1 | 6.925 | 6.93 |
| F-06 | Ud. | Fusible cilíndrico F-06 10x38 6A (material) | 1 | 0.46 | 0.46 |
| 00206 | Ud. | Columna AM10/C-5m con diámetro de 60mm (material) | 1 | 111.665 | 111.67 |
| PER18600 | Ud. | Pernos 18x600 cincados (material) | 4 | 2.51 | 10.04 |
| U04MA504 | M3 | Hormigón HM-20/B/20/ IIa central (material) | 0.212 | 52.05 | 11.03 |
| PICA 2M14.6 | Ud. | Pica de Toma de Tierra de 2m de largo y 14,6mm de diámetro | 1 | 6.917 | 6.92 |
| KU-1616 | ud | Grapa de conexión pasante a pica de 16mm y conductor hasta 35mm (material) | 1 | 0.82 | 0.82 |
| U02JK005 | u04m | Camión grúa hasta 10 Tm. | 0.5 | 24.952 | 12.48 |
| U01FY635 | Hr | Ayudante electricista | 1.255 | 13 | 16.32 |
| %CI | % | Costes Indirectos | 1.5 % | 177.83 | 2.67 |
| % | % | Medios Auxiliares | 2 % | 180.50 | 3.61 |
|  |  | Total |  |  | 184.11 |

| Medición | Uds. | Parcial |
|---|---|---|
| EXTERIOR |  |  |
| G6 Zona de Estacionamiento | 5 | 5.000 |
| Total |  | 5 |

**P_LUZ_EXT7M** Ud. PUNTO DE LUZ EN COLUMNA DE 7m. ALUMBRADO EXTERIOR
12 Ud. × 291.66 = 3499.92
Ud. de punto de luz de alumbrado exterior en columna de 7m fabricada en acero al carbono según UNE EN 40-5:2002 y galvanizada por inmersión en caliente, con fuste troncocónico de sección circular de una pieza de 7m, con placa base, acero de refuerzo y 4 cartelas, con fijación de diámetro de 60mm, incluido hormigonado y pernos. Incluye cruceta de acero galvanizado para colocación de 2 proyectores en paralelo. Incluye conexionado de luminaria con línea de alumbrado mediante conductor de cobre tipo RZ1-K 0,6/1kV, de tensión nominal 1.000V y sección 2,5mm2, incluido caja portafusibles, fusibles y conexión a luminaria, así como pica de puesta a tierra de acero cobrizado de 2 metros de longitud y 14,6mm de diámetro. Totalmente montado e instalado.

| Código | Ud | Descripción | Rendimiento | Precio | Importe |
|---|---|---|---|---|---|
| S-577278 | Ud. | Cruceta acero galvanizado, 500mm (material) | 1 | 54.741 | 54.74 |
| RV2X2.5 | Ml. | Conductor tipo RV-K0,6/1kV Cu 2x2,5mm2 | 8 | 0.193 | 1.54 |
| DF 20-0 | Ud. | Caja de protección DF 20/0 Cahors | 1 | 6.925 | 6.93 |
| F-06 | Ud. | Fusible cilíndrico F-06 10x38 6A | 1 | 0.46 | 0.46 |
| 0217 | Ud. | Columna AM10/C-7m con diámetro de 60mm (material) | 1 | 160.434 | 160.43 |
| PER18600 | Ud. | Pernos 18x600 cincados | 4 | 2.51 | 10.04 |
| U04MA504 | M3 | Hormigón HM-20/B/20/ IIa central | 0.212 | 52.05 | 11.03 |
| PICA 2M14.6 | Ud. | Pica de Toma de Tierra de 2m de largo y 14,6mm de diámetro | 1 | 6.917 | 6.92 |
| KU-1616 | ud | Grapa de conexión pasante a pica de 16mm y conductor hasta 35mm | 1 | 0.82 | 0.82 |
| U02JK005 | u04m | Camión grúa hasta 10 Tm. | 0.5 | 24.952 | 12.48 |
| U01FY635 | Hr | Ayudante electricista | 1.255 | 13 | 16.32 |
| %CI | % | Costes Indirectos | 1.5 % | 281.71 | 4.23 |
| % | % | Medios Auxiliares | 2 % | 285.94 | 5.72 |
|  |  | Total |  |  | 291.66 |

| Medición | Uds. | Parcial |
|---|---|---|
| EXTERIOR |  |  |
| G5 Pistas Deportivas | 12 | 12.000 |
| Total |  | 12 |

**D36YA020** Ud ARQUETA DE REGISTRO 40 x 40 x 60
18 Ud × 44.57 = 802.26
Ud. Arqueta de registro de hormigón de 40x40x60cm (ancho x largo x alto) con fondo para redes de alumbrado exterior, con marco y tapa de fundición de 420x420x30mm. Totalmente terminada y recibida.

| Código | Ud | Descripción | Rendimiento | Precio | Importe |
|---|---|---|---|---|---|
| U01AA501 | Hr | Cuadrilla A | 0.586 | 34 | 19.92 |
| U39GN001 | Ud | Tapa de fundición 400x400 | 1 | 10.843 | 10.84 |
| AR_40X40X60 | Ud. | Arqueta prefabricada de hormigón de 40x40x60 (material) | 1 | 12.286 | 12.29 |
| %CI | % | Costes Indirectos | 1.5 % | 43.05 | 0.65 |
| % | % | Medios Auxiliares | 2 % | 43.70 | 0.87 |
|  |  | Total |  |  | 44.57 |

| Medición | Uds. | Parcial |
|---|---|---|
| EXTERIOR | 18 | 18.000 |
| Total |  | 18 |

**D36YC006** Ml. CANALIZACION ALUMBRADO 2 TPC 63mm
234.89 Ml. × 5.44 = 1277.80
Ml. Canalización para red de alumbrado con dos tubos tipo TPC de "doble capa" de diámetro de 63mm color rojo, con alambre guía, sin incluir cables, incluso cama de arena, excavación y relleno.

| Código | Ud | Descripción | Rendimiento | Precio | Importe |
|---|---|---|---|---|---|
| 121100063 | Ml. | TUBO TUPERSA TPC "ROJO" DIAM. 63mm | 2 | 0.979 | 1.96 |
| U39CA001 | Tm | Arena amarilla (material) | 0.108 | 1.355 | 0.15 |
| U39AA002 | H. | Retroexcavadora neumáticos (maquinaria) | 0.03 | 21.467 | 0.64 |
| U39AH024 | H. | Camión basculante 125cv (maquinaria) | 0.01 | 14.637 | 0.15 |
| U01FY630 | Hr | Oficial primera electricista | 0.084 | 15 | 1.26 |
| U01FY635 | Hr | Ayudante electricista | 0.084 | 13 | 1.09 |
| %CI | % | Costes Indirectos | 1.5 % | 5.25 | 0.08 |
| % | % | Medios Auxiliares | 2 % | 5.33 | 0.11 |
|  |  | Total |  |  | 5.44 |

| Medición | Uds. | Largo | Parcial |
|---|---|---|---|
| EXTERIOR |  |  |  |
|  | 1 | 19.200 | 19.200 |
|  | 1 | 19.300 | 19.300 |
|  | 1 | 6.720 | 6.720 |
|  | 1 | 27.970 | 27.970 |
|  | 1 | 14.430 | 14.430 |
|  | 1 | 10.610 | 10.610 |
|  | 1 | 19.880 | 19.880 |
|  | 1 | 22.490 | 22.490 |
|  | 1 | 22.710 | 22.710 |
|  | 2 | 9.710 | 19.420 |
|  | 4 | 13.040 | 52.160 |
| Total |  |  | 234.89 |

**D36YC007** Ml CANALIZACION ALUMBRADO 3 TPC 63mm
90.2 Ml × 6.45 = 581.79
Ml. Canalización para red de alumbrado con tres tubos tipo TPC de "doble capa" de diámetro de 63mm color rojo, con alambre guía, sin incluir cables, incluso cama de arena, excavación y relleno.

| Código | Ud | Descripción | Rendimiento | Precio | Importe |
|---|---|---|---|---|---|
| 121100063 | Ml. | TUBO TUPERSA TPC "ROJO" DIAM. 63mm | 3 | 0.979 | 2.94 |
| U39CA001 | Tm | Arena amarilla | 0.108 | 1.355 | 0.15 |
| U39AA002 | H. | Retroexcavadora neumáticos | 0.03 | 21.467 | 0.64 |
| U39AH024 | H. | Camión basculante 125cv | 0.01 | 14.637 | 0.15 |
| U01FY630 | Hr | Oficial primera electricista | 0.084 | 15 | 1.26 |
| U01FY635 | Hr | Ayudante electricista | 0.084 | 13 | 1.09 |
| %CI | % | Costes Indirectos | 1.5 % | 6.23 | 0.09 |
| % | % | Medios Auxiliares | 2 % | 6.32 | 0.13 |
|  |  | Total |  |  | 6.45 |

| Medición | Uds. | Largo | Parcial |
|---|---|---|---|
| EXTERIOR |  |  |  |
|  | 1 | 24.950 | 24.950 |
|  | 1 | 17.450 | 17.450 |
|  | 1 | 9.800 | 9.800 |
|  | 1 | 19.000 | 19.000 |
|  | 1 | 19.000 | 19.000 |
| Total |  |  | 90.2 |

**C.V.ELECT** Ud. CARGADOR DE VEHÍCULO ELÉCTRICO EXTERIOR
1 Ud. × 2525.13 = 2525.13
Ud. Suministro e instalación de cargador para vehículo eléctrico monofásico 7,4kW 32A, modo de carga 3, con dos conectores, modelo VIARIS CITY de la marca ORBIS, o modelo equivalente, conteniendo protecciones de 32A completas (sobrecargas y cortocircuitos, sobretensiones temporales, sobretensiones transitorias y protección diferencial), clolocado sobre peana metálica. Totalmente montado, instalado y conexionado.

| Código | Ud | Descripción | Rendimiento | Precio | Importe |
|---|---|---|---|---|---|
| OB94M7432 | Ud. | Cargador vehículo eléctrico VIARIS CITI monofásico 7.4kW (material) | 1 | 1329.517 | 1329.52 |
| OB940009 | Ud. | Protecciones 32A completas según ITC-BT-52 (material) | 1 | 455.501 | 455.50 |
| OB940007 | Ud. | Peana metálica para colocación sobre suelo (material) | 1 | 642.306 | 642.31 |
| U01FY630 | Hr | Oficial primera electricista | 0.418 | 15 | 6.27 |
| U01FY635 | Hr | Ayudante electricista | 0.418 | 13 | 5.43 |
| %CI | % | Costes Indirectos | 1.5 % | 2439.03 | 36.59 |
| % | % | Medios Auxiliares | 2 % | 2475.62 | 49.51 |
|  |  | Total |  |  | 2525.13 |

| Medición | Uds. | Parcial |
|---|---|---|
| EXTERIOR |  |  |
| G6 Zona de Estacionamiento | 1 | 1.000 |
| Total |  | 1 |

##### P_TIERRA Puestas a Tierra (08/02/2008)
Importe: 4880.51

**PAT_EDIFICIO** Ud. Puesta a Tierra del Edificio
1 Ud. × 3157.1 = 3157.10
Ud. Puesta a Tierra de la instalación formada por 14 picas de acero cobrizado (electrodos) de Tierra de 2m de largo y 14,6m de diámetro y conductor de Cobre desnudo de 35mm2 según plano de red de puesta a tierras adjunto. Incluye conexión de conductores y picas, así como conexión con estructura del edificio, mediante moldes y cartuchos para soldadura aluminotérmica, todos ellos de la marca KLK o equivalente. La conexión con otras redes de p.a.t. se realizará mediante el empleo de vías de chispas La instalación quedará completamente ejecutada, conexionada y medida.

| Código | Ud | Descripción | Rendimiento | Precio | Importe |
|---|---|---|---|---|---|
| PICA 2M14.6 | Ud. | Pica de Toma de Tierra de 2m de largo y 14,6mm de diámetro | 14 | 6.917 | 96.84 |
| COND 35MM2 | Ml. | Conductor de cobre desnudo para toma de tierra de 35mm2 de secc. (material) | 500 | 1.982 | 991.00 |
| PT-6 INOX | Ud. | Pletina puentes de prueba 25x6 Inoxidable | 1 | 14.411 | 14.41 |
| C-250 | Ud. | CARTUCHO C-250 PARA SOLDADURA ALUMINOTERMICA | 5 | 5.118 | 25.59 |
| CH-TF | Ud. | Molde CH-TF para conexión a estructura del edificio (material) | 22 | 43.901 | 965.82 |
| CP-T | Ud. | Molde CP-T para conexión a pica y conductor desde 35mm2 | 14 | 43.901 | 614.61 |
| 23003 | Ud. | Vía de chispas (material) | 1 | 106.998 | 107.00 |
| U01FY630 | Hr | Oficial primera electricista | 8.364 | 15 | 125.46 |
| U01FY635 | Hr | Ayudante electricista | 8.364 | 13 | 108.73 |
| %CI | % | Costes Indirectos | 1.5 % | 3049.46 | 45.74 |
| % | % | Medios Auxiliares | 2 % | 3095.20 | 61.90 |
|  |  | Total |  |  | 3157.1 |

**PAR** Ud. Instalación de Pararrayos
1 Ud. × 1723.41 = 1723.41
Ud. Instalación de protección exterior contra el rayo formado por un pararrayos con dispositivo de cebado PDC-S1 de la marca PSR o equivalente, certificado con la marca Bureau Veritas, conforme a las normas del CTE, con un nivel de radio de accio de 81 metros (Nivel 3). Incluye mástil autóomo telescópico de acero galvanizado de 6 metros de altura, con base y pernos de fijación, incluido accesorio de fijación del cabezal-mástil-conductor. Incluye bajada a red de puesta a tierra de pararrayos mediante conductor de cobre desnudo de 35mm2, fijaciones y uniones del conductor a fachada, tubo protector de 3 metros, una arqueta de registro y comprobación, y puente de comprobación, cuatro electrodos de puesta a tierra separados 4 metros de la puesta a tierra del edificio y unidos mediante conductor desnudo de 35mm2. La conexión de la red de puesta a tierra de pararrayos se realizará mediante soldadura aluminotérmica, empleando para ello moldes, siendo éstos de la marca KLK o equivalente. incluye también contador de rayos, así como vía de chispas en la conexión con la red de p.a.t. del edificio. Totalmente montada y conexionada.

| Código | Ud | Descripción | Rendimiento | Precio | Importe |
|---|---|---|---|---|---|
| 1001 | Ud. | Pararrayos con dispositivo de cebado PDC-S1 (material) | 1 | 507.239 | 507.24 |
| 15001 | ud. | Pieza adaptador cabeza - mastil ref. 15001 PSR (material) | 1 | 28.872 | 28.87 |
| 16001 | Ud. | Mastil adosado telescópico en acero galvanizado 6 metros (material) | 1 | 108.127 | 108.13 |
| 23003 | Ud. | Vía de chispas | 1 | 106.998 | 107.00 |
| 21011 | Ud. | Puente comprobación de puesta a tierra (material) | 1 | 29.441 | 29.44 |
| 21012 | Ud. | Contador de impulsos de rayo ref. 21012 (material) | 1 | 208.325 | 208.33 |
| 21013 | Ud. | Tubo metálico de 3 metros para bajada de cable ref. 21013 (material) | 1 | 33.965 | 33.97 |
| COND 35MM2 | Ml. | Conductor de cobre desnudo para toma de tierra de 35mm2 de secc. | 36 | 1.982 | 71.35 |
| ARQUETA | Ud. | Arqueta para toma de tierra con tapa de registro de 300x300mm (material) | 1 | 41.894 | 41.89 |
| 18001 | Ud. | Abrazadera de bronce fundido para fijacion de conductor (material) | 19 | 5.663 | 107.60 |
| PICA 2M14.6 | Ud. | Pica de Toma de Tierra de 2m de largo y 14,6mm de diámetro | 4 | 6.917 | 27.67 |
| C-250 | Ud. | CARTUCHO C-250 PARA SOLDADURA ALUMINOTERMICA | 1 | 5.118 | 5.12 |
| CP-T | Ud. | Molde CP-T para conexión a pica y conductor desde 35mm2 | 4 | 43.901 | 175.60 |
| U01FY630 | Hr | Oficial primera electricista | 8.364 | 15 | 125.46 |
| U01FY635 | Hr | Ayudante electricista | 6.691 | 13 | 86.98 |
| %CI | % | Costes Indirectos | 1.5 % | 1664.65 | 24.97 |
| % | % | Medios Auxiliares | 2 % | 1689.62 | 33.79 |
|  |  | Total |  |  | 1723.41 |

### IF Fontanería
Importe: 25953.58

#### IFA Acometidas
Importe: 306.39

**IFA010** Ud Acometida enterrada de abastecimiento de agua potable de 2,14 m de longitud, formada por tubo de polietileno PE 100, de 75 mm de diámetro exterior, PN=10 atm y 4,5 mm de espesor y llave de corte alojada en arqueta de obra de fábrica.
1 Ud × 306.39 = 306.39
Acometida enterrada para abastecimiento de agua potable de 2,14 m de longitud, que une la red general de distribución de agua potable de la empresa suministradora con la instalación general del edificio, continua en todo su recorrido sin uniones o empalmes intermedios no registrables, formada por tubo de polietileno PE 100, de 75 mm de diámetro exterior, PN=10 atm y 4,5 mm de espesor, colocada sobre lecho de arena de 15 cm de espesor, en el fondo de la zanja previamente excavada, debidamente compactada y nivelada con pisón vibrante de guiado manual, relleno lateral compactando hasta los riñones y posterior relleno con la misma arena hasta 10 cm por encima de la generatriz superior de la tubería; collarín de toma en carga colocado sobre la red general de distribución que sirve de enlace entre la acometida y la red; llave de corte de esfera de 2 1/2" de diámetro con mando de cuadradillo colocada mediante unión roscada, situada junto a la edificación, fuera de los límites de la propiedad, alojada en arqueta de dimensiones interiores 63x63x80 cm de obra de fábrica construida con fábrica de ladrillo perforado tosco de 1/2 pie de espesor, recibido con mortero de cemento, industrial, M-5, colocada sobre solera de hormigón en masa HM-20/P/20/I de 15 cm de espesor, enfoscada y bruñida por el interior con mortero de cemento, industrial, con aditivo hidrófugo, M-15 y cerrada superiormente con marco y tapa de fundición dúctil. Incluso p/p de accesorios y piezas especiales, demolición y levantado del firme existente, posterior reposición con hormigón en masa HM-20/P/20/I, y conexión a la red. Sin incluir la excavación ni el posterior relleno principal. Totalmente montada, conexionada y probada.
Incluye: Replanteo y trazado de la acometida, coordinado con el resto de instalaciones o elementos que puedan tener interferencias. Rotura del pavimento con compresor. Eliminación de las tierras sueltas del fondo de la excavación. Vertido y compactación del hormigón en formación de solera. Formación de la obra de fábrica con ladrillos, previamente humedecidos, colocados con mortero de cemento. Enfoscado y bruñido con mortero del fondo y de las paredes interiores de la arqueta. Vertido de la arena en el fondo de la zanja. Colocación de la tubería. Montaje de la llave de corte. Ejecución del relleno envolvente. Empalme de la acometida con la red general del municipio. Realización de pruebas de servicio.
Criterio de medición de proyecto: Número de unidades previstas, según documentación gráfica de Proyecto.
Criterio de medición de obra: Se medirá el número de unidades realmente ejecutadas según especificaciones de Proyecto.

| Código | Ud | Descripción | Rendimiento | Precio | Importe |
|---|---|---|---|---|---|
| mt10hmf010Mp | m³ | Hormigón HM-20/P/20/I, fabricado en central. (material) | 0.345 | 52.05 | 17.96 |
| mt01ara010 | m³ | Arena de 0 a 5 mm de diámetro. (material) | 0.269 | 10.725 | 2.89 |
| mt37tpa012g | Ud | Collarín de toma en carga de PP, para tubo de polietileno, de 75 mm de diámetro exterior, según UNE-EN ISO 15874-3. (material) | 1 | 3.781 | 3.78 |
| mt37tpa011g | m | Acometida de polietileno PE 100, de 75 mm de diámetro exterior, PN=10 atm y 4,5 mm de espesor, según UNE-EN 12201-2, incluso p/p de accesorios de conexión y piezas especiales. (material) | 2.14 | 4.793 | 10.26 |
| mt04lpm010c | Ud | Ladrillo cerámico perforado (tosco), para revestir, 24x11x10 cm, según UNE-EN 771-1. (material) | 93 | 0.099 | 9.21 |
| mt08aaa010a | m³ | Agua. | 0.023 | 1.354 | 0.03 |
| mt09mif010ca | t | Mortero industrial para albañilería, de cemento, color gris, categoría M-5 (resistencia a compresión 5 N/mm²), suministrado en sacos, según UNE-EN 998-2. | 0.058 | 30.043 | 1.74 |
| mt09mif010la | t | Mortero industrial para albañilería, de cemento, color gris, con aditivo hidrófugo, categoría M-15 (resistencia a compresión 15 N/mm²), suministrado en sacos, según UNE-EN 998-2. (material) | 0.068 | 33.219 | 2.26 |
| mt37aar010d | Ud | Marco y tapa de fundición dúctil de 60x60 cm, según Compañía Suministradora. (material) | 1 | 25.485 | 25.49 |
| mt37sve030h | Ud | Válvula de esfera de latón niquelado para roscar de 2 1/2", con mando de cuadradillo. (material) | 1 | 51.864 | 51.86 |
| mt11var300 | m | Tubo de PVC liso, de varios diámetros. | 0.3 | 5.593 | 1.68 |
| mq05pdm010b | h | Compresor portátil eléctrico 5 m³/min de caudal. (maquinaria) | 0.634 | 5.549 | 3.52 |
| mq05mai030 | h | Martillo neumático. | 0.634 | 3.675 | 2.33 |
| mo020 | h | Oficial 1ª construcción. | 2.405 | 15 | 36.08 |
| mo113 | h | Peón ordinario construcción. | 1.962 | 12 | 23.54 |
| mo008 | h | Oficial 1ª fontanero. | 4.798 | 15 | 71.97 |
| mo107 | h | Ayudante fontanero. (mano de obra; 27/03/2019) | 2.411 | 13 | 31.34 |
| % | % | Medios Auxiliares | 2 % | 295.94 | 5.92 |
| %CI | % | Costes Indirectos | 1.5 % | 301.86 | 4.53 |
|  |  | Total |  |  | 306.39 |

#### IFB Tubos de alimentación
Importe: 1844.09

**IFB010** Ud Alimentación de agua potable, de 45,21 m de longitud, enterrada, formada por tubo de acero galvanizado estirado sin soldadura, de 3" DN 80 mm de diámetro.
1 Ud × 1786.49 = 1786.49
Alimentación de agua potable de 45,21 m de longitud, enterrada, formada por tubo de acero galvanizado estirado sin soldadura, de 3" DN 80 mm de diámetro, colocado sobre lecho de arena de 10 cm de espesor, en el fondo de la zanja previamente excavada, debidamente compactada y nivelada con pisón vibrante de guiado manual, relleno lateral compactando hasta los riñones y posterior relleno con la misma arena hasta 10 cm por encima de la generatriz superior de la tubería. Incluso p/p de accesorios y piezas especiales, protección de la tubería metálica con cinta anticorrosiva y demás material auxiliar. Sin incluir la excavación ni el posterior relleno principal de las zanjas. Totalmente montada, conexionada y probada.
Incluye: Replanteo y trazado. Eliminación de las tierras sueltas del fondo de la excavación. Vertido de la arena en el fondo de la zanja. Colocación de la cinta anticorrosiva en la tubería. Colocación de la tubería. Ejecución del relleno envolvente. Realización de pruebas de servicio.
Criterio de medición de proyecto: Número de unidades previstas, según documentación gráfica de Proyecto.
Criterio de medición de obra: Se medirá el número de unidades realmente ejecutadas según especificaciones de Proyecto.

| Código | Ud | Descripción | Rendimiento | Precio | Importe |
|---|---|---|---|---|---|
| mt01ara010 | m³ | Arena de 0 a 5 mm de diámetro. | 4.836 | 10.725 | 51.87 |
| mt08tag020ig | m | Tubo de acero galvanizado estirado sin soldadura, de 3" DN 80 mm de diámetro, según UNE 19048, con el precio incrementado el 30% en concepto de accesorios y piezas especiales. (material) | 45.21 | 24.395 | 1102.90 |
| mt08tap010a | m | Cinta anticorrosiva, de 5 cm de ancho, para protección de materiales metálicos enterrados, según DIN 30672. (material) | 343.144 | 0.622 | 213.44 |
| mo020 | h | Oficial 1ª construcción. | 2.969 | 15 | 44.54 |
| mo113 | h | Peón ordinario construcción. | 2.969 | 12 | 35.63 |
| mo008 | h | Oficial 1ª fontanero. | 9.9 | 15 | 148.50 |
| mo107 | h | Ayudante fontanero. | 9.9 | 13 | 128.70 |
| % | % | Medios Auxiliares | 2 % | 1725.58 | 34.51 |
| %CI | % | Costes Indirectos | 1.5 % | 1760.09 | 26.40 |
|  |  | Total |  |  | 1786.49 |

| Medición | Uds. | Parcial |
|---|---|---|
| Tubería de agua fría | 1 | 1.000 |
| Total |  | 1 |

**IFB020** Ud Arqueta de paso, prefabricada de polipropileno, de sección rectangular de 51x37 cm en la base y 30 cm de altura, con tapa.
2 Ud × 28.8 = 57.60
Arqueta de paso prefabricada de polipropileno, de sección rectangular de 51x37 cm en la base y 30 cm de altura, con tapa de 38x25 cm sobre solera de hormigón en masa HM-20/B/20/I de 15 cm de espesor. Incluso conexiones de conducciones y remates. Totalmente montada, sin incluir la excavación ni el relleno del trasdós.
Incluye: Replanteo de la arqueta. Eliminación de las tierras sueltas del fondo de la excavación. Vertido y compactación del hormigón en formación de solera. Colocación de la arqueta prefabricada. Formación de agujeros para el paso de los tubos. Colocación de la tapa y los accesorios.
Criterio de medición de proyecto: Número de unidades previstas, según documentación gráfica de Proyecto.
Criterio de medición de obra: Se medirá el número de unidades realmente ejecutadas según especificaciones de Proyecto.

| Código | Ud | Descripción | Rendimiento | Precio | Importe |
|---|---|---|---|---|---|
| mt10hmf010Mm | m³ | Hormigón HM-20/B/20/I, fabricado en central. | 0.043 | 52.05 | 2.24 |
| mt37aar020g | Ud | Arqueta de polipropileno, de sección rectangular, de 51x37 cm en la base y 30 cm de altura, con tapa de color verde de 38x25 cm. (material) | 1 | 13.775 | 13.78 |
| mo020 | h | Oficial 1ª construcción. | 0.495 | 15 | 7.43 |
| mo113 | h | Peón ordinario construcción. | 0.363 | 12 | 4.36 |
| % | % | Medios Auxiliares | 2 % | 27.81 | 0.56 |
| %CI | % | Costes Indirectos | 1.5 % | 28.37 | 0.43 |
|  |  | Total |  |  | 28.8 |

#### IFC Contadores
Importe: 514.44

**IFB030b** Ud Válvula limitadora de presión de latón, de 3" DN 50 mm de diámetro, presión máxima de entrada de 15 bar, con dos llaves de paso de compuerta y filtro retenedor de residuos.
1 Ud × 212.76 = 212.76

| Código | Ud | Descripción | Rendimiento | Precio | Importe |
|---|---|---|---|---|---|
| mt37svl010f | Ud | Válvula limitadora de presión de latón, de 3" DN 50 mm de diámetro, presión máxima de entrada de 15 bar y presión de salida regulable entre 0,5 y 4 bar, temperatura máxima de 70°C, con racores. (material) | 1 | 111.155 | 111.16 |
| mt42www041 | Ud | Manómetro con baño de glicerina y diámetro de esfera de 100 mm, con toma vertical, para montaje roscado de 1/4", escala de presión de 0 a 10 bar. (material) | 1 | 8.297 | 8.30 |
| mt37svc010o | Ud | Válvula de compuerta de latón fundido, para roscar, de 3". (material) | 2 | 21.371 | 42.74 |
| mt37www060h | Ud | Filtro retenedor de residuos de latón, con tamiz de acero inoxidable con perforaciones de 0,5 mm de diámetro, con rosca de 3", para una presión máxima de trabajo de 16 bar y una temperatura máxima de 110°C. (material) | 1 | 31.615 | 31.62 |
| mt37www010 | Ud | Material auxiliar para instalaciones de fontanería. (material) | 1 | 1.178 | 1.18 |
| mo008 | h | Oficial 1ª fontanero. | 0.375 | 15 | 5.63 |
| mo107 | h | Ayudante fontanero. | 0.375 | 13 | 4.88 |
| % | % | Medios Auxiliares | 2 % | 205.51 | 4.11 |
| %CI | % | Costes Indirectos | 1.5 % | 209.62 | 3.14 |
|  |  | Total |  |  | 212.76 |

**IFC010** Ud Preinstalación de contador general de agua de 3" DN 80 mm, colocado en hornacina, con llave de corte general de compuerta.
1 Ud × 301.68 = 301.68
Preinstalación de contador general de agua 3" DN 80 mm, colocado en hornacina, conectado al ramal de acometida y al tubo de alimentación, formada por llave de corte general de compuerta de latón fundido; grifo de comprobación; filtro retenedor de residuos; válvula de retención de latón y llave de salida de compuerta de latón fundido. Incluso marco y tapa de fundición dúctil para registro y demás material auxiliar. Totalmente montada, conexionada y probada.
Incluye: Replanteo. Colocación y fijación de accesorios y piezas especiales. Conexionado.
Criterio de medición de proyecto: Número de unidades previstas, según documentación gráfica de Proyecto.
Criterio de medición de obra: Se medirá el número de unidades realmente ejecutadas según especificaciones de Proyecto.
Criterio de valoración económica: El precio no incluye el contador.

| Código | Ud | Descripción | Rendimiento | Precio | Importe |
|---|---|---|---|---|---|
| mt37svc010u | Ud | Válvula de compuerta de latón fundido, para roscar, de 3". (material) | 2 | 57.944 | 115.89 |
| mt37www060k | Ud | Filtro retenedor de residuos de bronce, con tamiz de acero inoxidable con perforaciones de 0,5 mm de diámetro, con rosca de 3", para una presión máxima de trabajo de 16 bar y una temperatura máxima de 110°C. (material) | 1 | 70.113 | 70.11 |
| mt37sgl012c | Ud | Grifo de comprobación de latón, para roscar, de 1". (material) | 1 | 7.26 | 7.26 |
| mt37svr010h | Ud | Válvula de retención de latón para roscar de 3". (material) | 1 | 43.55 | 43.55 |
| mt37aar010d | Ud | Marco y tapa de fundición dúctil de 60x60 cm, según Compañía Suministradora. | 1 | 25.485 | 25.49 |
| mt37www010 | Ud | Material auxiliar para instalaciones de fontanería. | 1 | 1.178 | 1.18 |
| mo008 | h | Oficial 1ª fontanero. | 1.298 | 15 | 19.47 |
| mo107 | h | Ayudante fontanero. | 0.649 | 13 | 8.44 |
| % | % | Medios Auxiliares | 2 % | 291.39 | 5.83 |
| %CI | % | Costes Indirectos | 1.5 % | 297.22 | 4.46 |
|  |  | Total |  |  | 301.68 |

#### IFI Instalación interior
Importe: 13477.27

**IFI005** m Tubería para instalación interior de fontanería, colocada superficialmente, formada por tubo de polietileno reticulado (PE-Xa), serie 5, de 16 mm de diámetro exterior, PN=6 atm.
568.8 m × 2.11 = 1200.17
Tubería para instalación interior, colocada superficialmente y fijada al paramento, formada por tubo de polietileno reticulado (PE-Xa), serie 5, de 16 mm de diámetro exterior, PN=6 atm y 1,8 mm de espesor, suministrado en rollos. Incluso p/p de material auxiliar para montaje y sujeción a la obra, accesorios y piezas especiales. Totalmente montada, conexionada y probada.
Incluye: Replanteo y trazado. Colocación y fijación de tubo y accesorios. Realización de pruebas de servicio.
Criterio de medición de proyecto: Longitud medida según documentación gráfica de Proyecto.
Criterio de medición de obra: Se medirá la longitud realmente ejecutada según especificaciones de Proyecto.

| Código | Ud | Descripción | Rendimiento | Precio | Importe |
|---|---|---|---|---|---|
| mt37tpu400a | Ud | Material auxiliar para montaje y sujeción a la obra de las tuberías de polietileno reticulado (PE-Xa), serie 5, de 16 mm de diámetro exterior. (material) | 1 | 0.058 | 0.06 |
| mt37tpu010ac | m | Tubo de polietileno reticulado (PE-Xa), serie 5, de 16 mm de diámetro exterior, PN=6 atm y 1,8 mm de espesor, suministrado en rollos, según UNE-EN ISO 15875-2, con el precio incrementado el 10% en concepto de accesorios y piezas especiales. (material) | 1 | 1.272 | 1.27 |
| mo008 | h | Oficial 1ª fontanero. | 0.025 | 15 | 0.38 |
| mo107 | h | Ayudante fontanero. | 0.025 | 13 | 0.33 |
| % | % | Medios Auxiliares | 2 % | 2.04 | 0.04 |
| %CI | % | Costes Indirectos | 1.5 % | 2.08 | 0.03 |
|  |  | Total |  |  | 2.11 |

| Medición | Uds. | Largo | Parcial |
|---|---|---|---|
| Tubería de agua fría | 1 | 263.970 | 263.970 |
| Tubería de agua caliente | 1 | 304.830 | 304.830 |
| Total |  |  | 568.8 |

**IFI005b** m Tubería para instalación interior de fontanería, colocada superficialmente, formada por tubo de polietileno reticulado (PE-Xa), serie 5, de 20 mm de diámetro exterior, PN=6 atm.
207.08 m × 2.76 = 571.54
Tubería para instalación interior, colocada superficialmente y fijada al paramento, formada por tubo de polietileno reticulado (PE-Xa), serie 5, de 20 mm de diámetro exterior, PN=6 atm y 1,9 mm de espesor, suministrado en rollos. Incluso p/p de material auxiliar para montaje y sujeción a la obra, accesorios y piezas especiales. Totalmente montada, conexionada y probada.
Incluye: Replanteo y trazado. Colocación y fijación de tubo y accesorios. Realización de pruebas de servicio.
Criterio de medición de proyecto: Longitud medida según documentación gráfica de Proyecto.
Criterio de medición de obra: Se medirá la longitud realmente ejecutada según especificaciones de Proyecto.

| Código | Ud | Descripción | Rendimiento | Precio | Importe |
|---|---|---|---|---|---|
| mt37tpu400b | Ud | Material auxiliar para montaje y sujeción a la obra de las tuberías de polietileno reticulado (PE-Xa), serie 5, de 20 mm de diámetro exterior. (material) | 1 | 0.067 | 0.07 |
| mt37tpu010bc | m | Tubo de polietileno reticulado (PE-Xa), serie 5, de 20 mm de diámetro exterior, PN=6 atm y 1,9 mm de espesor, suministrado en rollos, según UNE-EN ISO 15875-2, con el precio incrementado el 10% en concepto de accesorios y piezas especiales. (material) | 1 | 1.645 | 1.65 |
| mo008 | h | Oficial 1ª fontanero. | 0.034 | 15 | 0.51 |
| mo107 | h | Ayudante fontanero. | 0.034 | 13 | 0.44 |
| % | % | Medios Auxiliares | 2 % | 2.67 | 0.05 |
| %CI | % | Costes Indirectos | 1.5 % | 2.72 | 0.04 |
|  |  | Total |  |  | 2.76 |

| Medición | Uds. | Largo | Parcial |
|---|---|---|---|
| Tubería de agua fría | 1 | 48.000 | 48.000 |
| Tubería de agua caliente | 1 | 82.560 | 82.560 |
| Tubería de retorno de agua caliente sanitaria | 1 | 76.520 | 76.520 |
| Total |  |  | 207.08 |

**IFI005c** m Tubería para instalación interior de fontanería, colocada superficialmente, formada por tubo de polietileno reticulado (PE-Xa), serie 5, de 25 mm de diámetro exterior, PN=6 atm.
108.92 m × 4.19 = 456.37
Tubería para instalación interior, colocada superficialmente y fijada al paramento, formada por tubo de polietileno reticulado (PE-Xa), serie 5, de 25 mm de diámetro exterior, PN=6 atm y 2,3 mm de espesor, suministrado en rollos. Incluso p/p de material auxiliar para montaje y sujeción a la obra, accesorios y piezas especiales. Totalmente montada, conexionada y probada.
Incluye: Replanteo y trazado. Colocación y fijación de tubo y accesorios. Realización de pruebas de servicio.
Criterio de medición de proyecto: Longitud medida según documentación gráfica de Proyecto.
Criterio de medición de obra: Se medirá la longitud realmente ejecutada según especificaciones de Proyecto.

| Código | Ud | Descripción | Rendimiento | Precio | Importe |
|---|---|---|---|---|---|
| mt37tpu400c | Ud | Material auxiliar para montaje y sujeción a la obra de las tuberías de polietileno reticulado (PE-Xa), serie 5, de 25 mm de diámetro exterior. (material) | 1 | 0.137 | 0.14 |
| mt37tpu010cc | m | Tubo de polietileno reticulado (PE-Xa), serie 5, de 25 mm de diámetro exterior, PN=6 atm y 2,3 mm de espesor, suministrado en rollos, según UNE-EN ISO 15875-2, con el precio incrementado el 10% en concepto de accesorios y piezas especiales. (material) | 1 | 2.758 | 2.76 |
| mo008 | h | Oficial 1ª fontanero. | 0.041 | 15 | 0.62 |
| mo107 | h | Ayudante fontanero. | 0.041 | 13 | 0.53 |
| % | % | Medios Auxiliares | 2 % | 4.05 | 0.08 |
| %CI | % | Costes Indirectos | 1.5 % | 4.13 | 0.06 |
|  |  | Total |  |  | 4.19 |

| Medición | Uds. | Largo | Parcial |
|---|---|---|---|
| Tubería de agua fría | 1 | 52.860 | 52.860 |
| Tubería de agua caliente | 1 | 37.110 | 37.110 |
| Tubería de retorno de agua caliente sanitaria | 1 | 18.950 | 18.950 |
| Total |  |  | 108.92 |

**IFI005d** m Tubería para instalación interior de fontanería, colocada superficialmente, formada por tubo de polietileno reticulado (PE-Xa), serie 5, de 32 mm de diámetro exterior, PN=6 atm.
142.57 m × 7.15 = 1019.38
Tubería para instalación interior, colocada superficialmente y fijada al paramento, formada por tubo de polietileno reticulado (PE-Xa), serie 5, de 32 mm de diámetro exterior, PN=6 atm y 2,9 mm de espesor, suministrado en rollos. Incluso p/p de material auxiliar para montaje y sujeción a la obra, accesorios y piezas especiales. Totalmente montada, conexionada y probada.
Incluye: Replanteo y trazado. Colocación y fijación de tubo y accesorios. Realización de pruebas de servicio.
Criterio de medición de proyecto: Longitud medida según documentación gráfica de Proyecto.
Criterio de medición de obra: Se medirá la longitud realmente ejecutada según especificaciones de Proyecto.

| Código | Ud | Descripción | Rendimiento | Precio | Importe |
|---|---|---|---|---|---|
| mt37tpu400d | Ud | Material auxiliar para montaje y sujeción a la obra de las tuberías de polietileno reticulado (PE-Xa), serie 5, de 32 mm de diámetro exterior. (material) | 1 | 0.239 | 0.24 |
| mt37tpu010dc | m | Tubo de polietileno reticulado (PE-Xa), serie 5, de 32 mm de diámetro exterior, PN=6 atm y 2,9 mm de espesor, suministrado en rollos, según UNE-EN ISO 15875-2, con el precio incrementado el 10% en concepto de accesorios y piezas especiales. (material) | 1 | 5.257 | 5.26 |
| mo008 | h | Oficial 1ª fontanero. | 0.05 | 15 | 0.75 |
| mo107 | h | Ayudante fontanero. | 0.05 | 13 | 0.65 |
| % | % | Medios Auxiliares | 2 % | 6.90 | 0.14 |
| %CI | % | Costes Indirectos | 1.5 % | 7.04 | 0.11 |
|  |  | Total |  |  | 7.15 |

| Medición | Uds. | Largo | Parcial |
|---|---|---|---|
| Tubería de agua fría | 1 | 6.240 | 6.240 |
| Tubería de agua caliente | 1 | 69.410 | 69.410 |
| Tubería de retorno de agua caliente sanitaria | 1 | 66.920 | 66.920 |
| Total |  |  | 142.57 |

**IFI005e** m Tubería para instalación interior de fontanería, colocada superficialmente, formada por tubo de polietileno reticulado (PE-Xa), serie 5, de 40 mm de diámetro exterior, PN=6 atm.
433.71 m × 9.67 = 4193.98
Tubería para instalación interior, colocada superficialmente y fijada al paramento, formada por tubo de polietileno reticulado (PE-Xa), serie 5, de 40 mm de diámetro exterior, PN=6 atm y 3,7 mm de espesor, suministrado en rollos. Incluso p/p de material auxiliar para montaje y sujeción a la obra, accesorios y piezas especiales. Totalmente montada, conexionada y probada.
Incluye: Replanteo y trazado. Colocación y fijación de tubo y accesorios. Realización de pruebas de servicio.
Criterio de medición de proyecto: Longitud medida según documentación gráfica de Proyecto.
Criterio de medición de obra: Se medirá la longitud realmente ejecutada según especificaciones de Proyecto.

| Código | Ud | Descripción | Rendimiento | Precio | Importe |
|---|---|---|---|---|---|
| mt37tpu400e | Ud | Material auxiliar para montaje y sujeción a la obra de las tuberías de polietileno reticulado (PE-Xa), serie 5, de 40 mm de diámetro exterior. (material) | 1 | 0.34 | 0.34 |
| mt37tpu010ec | m | Tubo de polietileno reticulado (PE-Xa), serie 5, de 40 mm de diámetro exterior, PN=6 atm y 3,7 mm de espesor, suministrado en rollos, según UNE-EN ISO 15875-2, con el precio incrementado el 10% en concepto de accesorios y piezas especiales. (material) | 1 | 7.536 | 7.54 |
| mo008 | h | Oficial 1ª fontanero. | 0.052 | 15 | 0.78 |
| mo107 | h | Ayudante fontanero. | 0.052 | 13 | 0.68 |
| % | % | Medios Auxiliares | 2 % | 9.34 | 0.19 |
| %CI | % | Costes Indirectos | 1.5 % | 9.53 | 0.14 |
|  |  | Total |  |  | 9.67 |

| Medición | Uds. | Largo | Parcial |
|---|---|---|---|
| Tubería de agua fría | 1 | 305.820 | 305.820 |
| Tubería de agua caliente | 1 | 59.780 | 59.780 |
| Tubería de retorno de agua caliente sanitaria | 1 | 68.110 | 68.110 |
| Total |  |  | 433.71 |

**IFI005f** m Tubería para instalación interior de fontanería, colocada superficialmente, formada por tubo de polietileno reticulado (PE-Xa), serie 5, de 50 mm de diámetro exterior, PN=6 atm.
138.44 m × 12.69 = 1756.80
Tubería para instalación interior, colocada superficialmente y fijada al paramento, formada por tubo de polietileno reticulado (PE-Xa), serie 5, de 50 mm de diámetro exterior, PN=6 atm y 4,6 mm de espesor, suministrado en rollos. Incluso p/p de material auxiliar para montaje y sujeción a la obra, accesorios y piezas especiales. Totalmente montada, conexionada y probada.
Incluye: Replanteo y trazado. Colocación y fijación de tubo y accesorios. Realización de pruebas de servicio.
Criterio de medición de proyecto: Longitud medida según documentación gráfica de Proyecto.
Criterio de medición de obra: Se medirá la longitud realmente ejecutada según especificaciones de Proyecto.

| Código | Ud | Descripción | Rendimiento | Precio | Importe |
|---|---|---|---|---|---|
| mt37tpu400f | Ud | Material auxiliar para montaje y sujeción a la obra de las tuberías de polietileno reticulado (PE-Xa), serie 5, de 50 mm de diámetro exterior. (material) | 1 | 0.475 | 0.48 |
| mt37tpu010fc | m | Tubo de polietileno reticulado (PE-Xa), serie 5, de 50 mm de diámetro exterior, PN=6 atm y 4,6 mm de espesor, suministrado en rollos, según UNE-EN ISO 15875-2, con el precio incrementado el 10% en concepto de accesorios y piezas especiales. (material) | 1 | 10.276 | 10.28 |
| mo008 | h | Oficial 1ª fontanero. | 0.053 | 15 | 0.80 |
| mo107 | h | Ayudante fontanero. | 0.053 | 13 | 0.69 |
| % | % | Medios Auxiliares | 2 % | 12.25 | 0.25 |
| %CI | % | Costes Indirectos | 1.5 % | 12.50 | 0.19 |
|  |  | Total |  |  | 12.69 |

| Medición | Uds. | Largo | Parcial |
|---|---|---|---|
| Tubería de agua fría | 1 | 89.400 | 89.400 |
| Tubería de agua caliente | 1 | 38.360 | 38.360 |
| Tubería de retorno de agua caliente sanitaria | 1 | 10.680 | 10.680 |
| Total |  |  | 138.44 |

**IFI005g** m Tubería para instalación interior de fontanería, colocada superficialmente, formada por tubo de polietileno reticulado (PE-Xa), serie 5, de 63 mm de diámetro exterior, PN=6 atm.
146.05 m × 17.97 = 2624.52
Tubería para instalación interior, colocada superficialmente y fijada al paramento, formada por tubo de polietileno reticulado (PE-Xa), serie 5, de 63 mm de diámetro exterior, PN=6 atm y 5,8 mm de espesor, suministrado en rollos. Incluso p/p de material auxiliar para montaje y sujeción a la obra, accesorios y piezas especiales. Totalmente montada, conexionada y probada.
Incluye: Replanteo y trazado. Colocación y fijación de tubo y accesorios. Realización de pruebas de servicio.
Criterio de medición de proyecto: Longitud medida según documentación gráfica de Proyecto.
Criterio de medición de obra: Se medirá la longitud realmente ejecutada según especificaciones de Proyecto.

| Código | Ud | Descripción | Rendimiento | Precio | Importe |
|---|---|---|---|---|---|
| mt37tpu400g | Ud | Material auxiliar para montaje y sujeción a la obra de las tuberías de polietileno reticulado (PE-Xa), serie 5, de 63 mm de diámetro exterior. (material) | 1 | 0.698 | 0.70 |
| mt37tpu010gc | m | Tubo de polietileno reticulado (PE-Xa), serie 5, de 63 mm de diámetro exterior, PN=6 atm y 5,8 mm de espesor, suministrado en rollos, según UNE-EN ISO 15875-2, con el precio incrementado el 10% en concepto de accesorios y piezas especiales. (material) | 1 | 15.099 | 15.10 |
| mo008 | h | Oficial 1ª fontanero. | 0.055 | 15 | 0.83 |
| mo107 | h | Ayudante fontanero. | 0.055 | 13 | 0.72 |
| % | % | Medios Auxiliares | 2 % | 17.35 | 0.35 |
| %CI | % | Costes Indirectos | 1.5 % | 17.70 | 0.27 |
|  |  | Total |  |  | 17.97 |

| Medición | Uds. | Largo | Parcial |
|---|---|---|---|
| Tubería de agua fría | 1 | 106.610 | 106.610 |
| Tubería de agua caliente | 1 | 19.470 | 19.470 |
| Tubería de retorno de agua caliente sanitaria | 1 | 19.970 | 19.970 |
| Total |  |  | 146.05 |

**IFI005h** m Tubería para instalación interior de fontanería, colocada superficialmente, formada por tubo de polietileno reticulado (PE-Xa), serie 5, de 75 mm de diámetro exterior, PN=6 atm.
29.11 m × 24.89 = 724.55
Tubería para instalación interior, colocada superficialmente y fijada al paramento, formada por tubo de polietileno reticulado (PE-Xa), serie 5, de 75 mm de diámetro exterior, PN=6 atm y 6,8 mm de espesor, suministrado en rollos. Incluso p/p de material auxiliar para montaje y sujeción a la obra, accesorios y piezas especiales. Totalmente montada, conexionada y probada.
Incluye: Replanteo y trazado. Colocación y fijación de tubo y accesorios. Realización de pruebas de servicio.
Criterio de medición de proyecto: Longitud medida según documentación gráfica de Proyecto.
Criterio de medición de obra: Se medirá la longitud realmente ejecutada según especificaciones de Proyecto.

| Código | Ud | Descripción | Rendimiento | Precio | Importe |
|---|---|---|---|---|---|
| mt37tpu400h | Ud | Material auxiliar para montaje y sujeción a la obra de las tuberías de polietileno reticulado (PE-Xa), serie 5, de 75 mm de diámetro exterior. (material) | 1 | 1.018 | 1.02 |
| mt37tpu010hc | m | Tubo de polietileno reticulado (PE-Xa), serie 5, de 75 mm de diámetro exterior, PN=6 atm y 6,8 mm de espesor, suministrado en rollos, según UNE-EN ISO 15875-2, con el precio incrementado el 10% en concepto de accesorios y piezas especiales. (material) | 1 | 21.447 | 21.45 |
| mo008 | h | Oficial 1ª fontanero. | 0.056 | 15 | 0.84 |
| mo107 | h | Ayudante fontanero. | 0.056 | 13 | 0.73 |
| % | % | Medios Auxiliares | 2 % | 24.04 | 0.48 |
| %CI | % | Costes Indirectos | 1.5 % | 24.52 | 0.37 |
|  |  | Total |  |  | 24.89 |

| Medición | Uds. | Largo | Parcial |
|---|---|---|---|
| Tubería de agua fría | 1 | 29.110 | 29.110 |
| Total |  |  | 29.11 |

**IFI008** Ud Válvula de esfera de latón niquelado para roscar de 3/4".
17 Ud × 9.64 = 163.88
Válvula de esfera de latón niquelado para roscar de 3/4". Totalmente montada, conexionada y probada.
Incluye: Replanteo. Conexión de la válvula a los tubos.
Criterio de medición de proyecto: Número de unidades previstas, según documentación gráfica de Proyecto.
Criterio de medición de obra: Se medirá el número de unidades realmente ejecutadas según especificaciones de Proyecto.

| Código | Ud | Descripción | Rendimiento | Precio | Importe |
|---|---|---|---|---|---|
| mt37sve010c | Ud | Válvula de esfera de latón niquelado para roscar de 3/4". (material) | 1 | 4.785 | 4.79 |
| mt37www010 | Ud | Material auxiliar para instalaciones de fontanería. | 1 | 1.178 | 1.18 |
| mo008 | h | Oficial 1ª fontanero. | 0.119 | 15 | 1.79 |
| mo107 | h | Ayudante fontanero. | 0.119 | 13 | 1.55 |
| % | % | Medios Auxiliares | 2 % | 9.31 | 0.19 |
| %CI | % | Costes Indirectos | 1.5 % | 9.50 | 0.14 |
|  |  | Total |  |  | 9.64 |

| Medición | Uds. | Largo | Parcial |
|---|---|---|---|
| Llave de local húmedo | 1 | 17.000 | 17.000 |
| Total |  |  | 17 |

**IFI008b** Ud Válvula de esfera de latón niquelado para roscar de 1".
8 Ud × 13.9 = 111.20
Válvula de esfera de latón niquelado para roscar de 1". Totalmente montada, conexionada y probada.
Incluye: Replanteo. Conexión de la válvula a los tubos.
Criterio de medición de proyecto: Número de unidades previstas, según documentación gráfica de Proyecto.
Criterio de medición de obra: Se medirá el número de unidades realmente ejecutadas según especificaciones de Proyecto.

| Código | Ud | Descripción | Rendimiento | Precio | Importe |
|---|---|---|---|---|---|
| mt37sve010d | Ud | Válvula de esfera de latón niquelado para roscar de 1". (material) | 1 | 7.925 | 7.93 |
| mt37www010 | Ud | Material auxiliar para instalaciones de fontanería. | 1 | 1.178 | 1.18 |
| mo008 | h | Oficial 1ª fontanero. | 0.154 | 15 | 2.31 |
| mo107 | h | Ayudante fontanero. | 0.154 | 13 | 2.00 |
| % | % | Medios Auxiliares | 2 % | 13.42 | 0.27 |
| %CI | % | Costes Indirectos | 1.5 % | 13.69 | 0.21 |
|  |  | Total |  |  | 13.9 |

| Medición | Uds. | Largo | Parcial |
|---|---|---|---|
| Llave de local húmedo | 1 | 8.000 | 8.000 |
| Total |  |  | 8 |

**IFI008c** Ud Válvula de esfera de latón niquelado para roscar de 1 1/4".
2 Ud × 19.56 = 39.12
Válvula de esfera de latón niquelado para roscar de 1 1/4". Totalmente montada, conexionada y probada.
Incluye: Replanteo. Conexión de la válvula a los tubos.
Criterio de medición de proyecto: Número de unidades previstas, según documentación gráfica de Proyecto.
Criterio de medición de obra: Se medirá el número de unidades realmente ejecutadas según especificaciones de Proyecto.

| Código | Ud | Descripción | Rendimiento | Precio | Importe |
|---|---|---|---|---|---|
| mt37sve010e | Ud | Válvula de esfera de latón niquelado para roscar de 1 1/4". (material) | 1 | 12.019 | 12.02 |
| mt37www010 | Ud | Material auxiliar para instalaciones de fontanería. | 1 | 1.178 | 1.18 |
| mo008 | h | Oficial 1ª fontanero. | 0.203 | 15 | 3.05 |
| mo107 | h | Ayudante fontanero. | 0.203 | 13 | 2.64 |
| % | % | Medios Auxiliares | 2 % | 18.89 | 0.38 |
| %CI | % | Costes Indirectos | 1.5 % | 19.27 | 0.29 |
|  |  | Total |  |  | 19.56 |

| Medición | Uds. | Largo | Parcial |
|---|---|---|---|
| Llave de local húmedo | 1 | 2.000 | 2.000 |
| Total |  |  | 2 |

**IFI008d** Ud Válvula de esfera de latón niquelado para roscar de 1 1/2".
14 Ud × 26.45 = 370.30
Válvula de esfera de latón niquelado para roscar de 1 1/2". Totalmente montada, conexionada y probada.
Incluye: Replanteo. Conexión de la válvula a los tubos.
Criterio de medición de proyecto: Número de unidades previstas, según documentación gráfica de Proyecto.
Criterio de medición de obra: Se medirá el número de unidades realmente ejecutadas según especificaciones de Proyecto.

| Código | Ud | Descripción | Rendimiento | Precio | Importe |
|---|---|---|---|---|---|
| mt37sve010f | Ud | Válvula de esfera de latón niquelado para roscar de 1 1/2". (material) | 1 | 17.109 | 17.11 |
| mt37www010 | Ud | Material auxiliar para instalaciones de fontanería. | 1 | 1.178 | 1.18 |
| mo008 | h | Oficial 1ª fontanero. | 0.259 | 15 | 3.89 |
| mo107 | h | Ayudante fontanero. | 0.259 | 13 | 3.37 |
| % | % | Medios Auxiliares | 2 % | 25.55 | 0.51 |
| %CI | % | Costes Indirectos | 1.5 % | 26.06 | 0.39 |
|  |  | Total |  |  | 26.45 |

| Medición | Uds. | Largo | Parcial |
|---|---|---|---|
| Llave de local húmedo | 1 | 14.000 | 14.000 |
| Total |  |  | 14 |

**IFI008e** Ud Válvula de esfera de latón niquelado para roscar de 2".
6 Ud × 40.91 = 245.46
Válvula de esfera de latón niquelado para roscar de 2". Totalmente montada, conexionada y probada.
Incluye: Replanteo. Conexión de la válvula a los tubos.
Criterio de medición de proyecto: Número de unidades previstas, según documentación gráfica de Proyecto.
Criterio de medición de obra: Se medirá el número de unidades realmente ejecutadas según especificaciones de Proyecto.

| Código | Ud | Descripción | Rendimiento | Precio | Importe |
|---|---|---|---|---|---|
| mt37sve010g | Ud | Válvula de esfera de latón niquelado para roscar de 2". (material) | 1 | 29.16 | 29.16 |
| mt37www010 | Ud | Material auxiliar para instalaciones de fontanería. | 1 | 1.178 | 1.18 |
| mo008 | h | Oficial 1ª fontanero. | 0.328 | 15 | 4.92 |
| mo107 | h | Ayudante fontanero. | 0.328 | 13 | 4.26 |
| % | % | Medios Auxiliares | 2 % | 39.52 | 0.79 |
| %CI | % | Costes Indirectos | 1.5 % | 40.31 | 0.60 |
|  |  | Total |  |  | 40.91 |

| Medición | Uds. | Largo | Parcial |
|---|---|---|---|
| Llave de local húmedo | 1 | 6.000 | 6.000 |
| Total |  |  | 6 |

#### IFW Elementos
Importe: 183.5

**IFW010** Ud Válvula de esfera de latón niquelado para roscar de 1 1/4".
1 Ud × 19.35 = 19.35
Válvula de esfera de latón niquelado para roscar de 1 1/4". Totalmente montada, conexionada y probada.
Incluye: Replanteo. Conexión de la válvula a los tubos.
Criterio de medición de proyecto: Número de unidades previstas, según documentación gráfica de Proyecto.
Criterio de medición de obra: Se medirá el número de unidades realmente ejecutadas según especificaciones de Proyecto.

| Código | Ud | Descripción | Rendimiento | Precio | Importe |
|---|---|---|---|---|---|
| mt37sve010e | Ud | Válvula de esfera de latón niquelado para roscar de 1 1/4". | 1 | 12.019 | 12.02 |
| mt37www010 | Ud | Material auxiliar para instalaciones de fontanería. | 1 | 1.178 | 1.18 |
| mo008 | h | Oficial 1ª fontanero. | 0.196 | 15 | 2.94 |
| mo107 | h | Ayudante fontanero. | 0.196 | 13 | 2.55 |
| % | % | Medios Auxiliares | 2 % | 18.69 | 0.37 |
| %CI | % | Costes Indirectos | 1.5 % | 19.06 | 0.29 |
|  |  | Total |  |  | 19.35 |

| Medición | Uds. | Largo | Parcial |
|---|---|---|---|
| Válvula de corte | 1 | 1.000 | 1.000 |
| Total |  |  | 1 |

**IFW010b** Ud Válvula de esfera de latón niquelado para roscar de 1 1/2".
1 Ud × 26.19 = 26.19
Válvula de esfera de latón niquelado para roscar de 1 1/2". Totalmente montada, conexionada y probada.
Incluye: Replanteo. Conexión de la válvula a los tubos.
Criterio de medición de proyecto: Número de unidades previstas, según documentación gráfica de Proyecto.
Criterio de medición de obra: Se medirá el número de unidades realmente ejecutadas según especificaciones de Proyecto.

| Código | Ud | Descripción | Rendimiento | Precio | Importe |
|---|---|---|---|---|---|
| mt37sve010f | Ud | Válvula de esfera de latón niquelado para roscar de 1 1/2". | 1 | 17.109 | 17.11 |
| mt37www010 | Ud | Material auxiliar para instalaciones de fontanería. | 1 | 1.178 | 1.18 |
| mo008 | h | Oficial 1ª fontanero. | 0.25 | 15 | 3.75 |
| mo107 | h | Ayudante fontanero. | 0.25 | 13 | 3.25 |
| % | % | Medios Auxiliares | 2 % | 25.29 | 0.51 |
| %CI | % | Costes Indirectos | 1.5 % | 25.80 | 0.39 |
|  |  | Total |  |  | 26.19 |

| Medición | Uds. | Largo | Parcial |
|---|---|---|---|
| Válvula de corte | 1 | 1.000 | 1.000 |
| Total |  |  | 1 |

**IFW010c** Ud Válvula de esfera de latón niquelado para roscar de 2 1/2".
2 Ud × 68.98 = 137.96
Válvula de esfera de latón niquelado para roscar de 2 1/2". Totalmente montada, conexionada y probada.
Incluye: Replanteo. Conexión de la válvula a los tubos.
Criterio de medición de proyecto: Número de unidades previstas, según documentación gráfica de Proyecto.
Criterio de medición de obra: Se medirá el número de unidades realmente ejecutadas según especificaciones de Proyecto.

| Código | Ud | Descripción | Rendimiento | Precio | Importe |
|---|---|---|---|---|---|
| mt37sve010h | Ud | Válvula de esfera de latón niquelado para roscar de 2 1/2". (material) | 1 | 54.097 | 54.10 |
| mt37www010 | Ud | Material auxiliar para instalaciones de fontanería. | 1 | 1.178 | 1.18 |
| mo008 | h | Oficial 1ª fontanero. | 0.405 | 15 | 6.08 |
| mo107 | h | Ayudante fontanero. | 0.405 | 13 | 5.27 |
| % | % | Medios Auxiliares | 2 % | 66.63 | 1.33 |
| %CI | % | Costes Indirectos | 1.5 % | 67.96 | 1.02 |
|  |  | Total |  |  | 68.98 |

| Medición | Uds. | Largo | Parcial |
|---|---|---|---|
| Válvula de corte | 1 | 2.000 | 2.000 |
| Total |  |  | 2 |

#### NAA Aislamientos de Tuberías y bajantes
Importe: 9627.89

**NAA010** m Aislamiento térmico del tramo que conecta la tubería general con la unidad terminal, de menos de 5 m de longitud en instalación interior de A.C.S., empotrada en la pared, para la distribución de fluidos calientes (de +40°C a +60°C), formado por coquilla de espuma elastomérica, con un elevado factor de resistencia a la difusión del vapor de agua, de 16,0 mm de diámetro interior y 9,5 mm de espesor, a base de caucho sintético flexible, de estructura celular cerrada, con adhesivo para las uniones.
267.53 m × 1.96 = 524.36
Aislamiento térmico del tramo que conecta la tubería general con la unidad terminal, de menos de 5 m de longitud en instalación interior de A.C.S., empotrada en la pared, para la distribución de fluidos calientes (de +40°C a +60°C), formado por coquilla de espuma elastomérica, con un elevado factor de resistencia a la difusión del vapor de agua, de 16,0 mm de diámetro interior y 9,5 mm de espesor, a base de caucho sintético flexible, de estructura celular cerrada, con adhesivo para las uniones.
Incluye: Preparación de la superficie soporte. Replanteo y corte del aislamiento. Colocación del aislamiento.
Criterio de medición de proyecto: Longitud medida según documentación gráfica de Proyecto.
Criterio de medición de obra: Se medirá la longitud realmente ejecutada según especificaciones de Proyecto.

| Código | Ud | Descripción | Rendimiento | Precio | Importe |
|---|---|---|---|---|---|
| mt17coe055ba | m | Coquilla de espuma elastomérica, con un elevado factor de resistencia a la difusión del vapor de agua, de 16 mm de diámetro interior y 9,5 mm de espesor, a base de caucho sintético flexible, de estructura celular cerrada. (material) | 1.05 | 0.615 | 0.65 |
| mt17coe110 | l | Adhesivo para coquilla elastomérica. (material) | 0.025 | 5.662 | 0.14 |
| mo054 | h | Oficial 1ª montador de aislamientos. | 0.039 | 15 | 0.59 |
| mo101 | h | Ayudante montador de aislamientos. | 0.039 | 13 | 0.51 |
| % | % | Medios Auxiliares | 2 % | 1.89 | 0.04 |
| %CI | % | Costes Indirectos | 1.5 % | 1.93 | 0.03 |
|  |  | Total |  |  | 1.96 |

| Medición | Uds. | Largo | Parcial |
|---|---|---|---|
| Tubería de agua caliente | 1 | 267.530 | 267.530 |
| Total |  |  | 267.53 |

**NAA010b** m Aislamiento térmico del tramo que conecta la tubería general con la unidad terminal, de menos de 5 m de longitud en instalación interior de A.C.S., empotrada en la pared, para la distribución de fluidos calientes (de +40°C a +60°C), formado por coquilla de espuma elastomérica, con un elevado factor de resistencia a la difusión del vapor de agua, de 23,0 mm de diámetro interior y 10,0 mm de espesor, a base de caucho sintético flexible, de estructura celular cerrada, con adhesivo para las uniones.
14.72 m × 2.36 = 34.74
Aislamiento térmico del tramo que conecta la tubería general con la unidad terminal, de menos de 5 m de longitud en instalación interior de A.C.S., empotrada en la pared, para la distribución de fluidos calientes (de +40°C a +60°C), formado por coquilla de espuma elastomérica, con un elevado factor de resistencia a la difusión del vapor de agua, de 23,0 mm de diámetro interior y 10,0 mm de espesor, a base de caucho sintético flexible, de estructura celular cerrada, con adhesivo para las uniones.
Incluye: Preparación de la superficie soporte. Replanteo y corte del aislamiento. Colocación del aislamiento.
Criterio de medición de proyecto: Longitud medida según documentación gráfica de Proyecto.
Criterio de medición de obra: Se medirá la longitud realmente ejecutada según especificaciones de Proyecto.

| Código | Ud | Descripción | Rendimiento | Precio | Importe |
|---|---|---|---|---|---|
| mt17coe055db | m | Coquilla de espuma elastomérica, con un elevado factor de resistencia a la difusión del vapor de agua, de 23 mm de diámetro interior y 10 mm de espesor, a base de caucho sintético flexible, de estructura celular cerrada. (material) | 1.05 | 0.807 | 0.85 |
| mt17coe110 | l | Adhesivo para coquilla elastomérica. | 0.035 | 5.662 | 0.20 |
| mo054 | h | Oficial 1ª montador de aislamientos. | 0.044 | 15 | 0.66 |
| mo101 | h | Ayudante montador de aislamientos. | 0.044 | 13 | 0.57 |
| % | % | Medios Auxiliares | 2 % | 2.28 | 0.05 |
| %CI | % | Costes Indirectos | 1.5 % | 2.33 | 0.03 |
|  |  | Total |  |  | 2.36 |

| Medición | Uds. | Largo | Parcial |
|---|---|---|---|
| Tubería de agua caliente | 1 | 14.720 | 14.720 |
| Total |  |  | 14.72 |

**NAA010c** m Aislamiento térmico de tubería en instalación interior de A.C.S., colocada superficialmente, para la distribución de fluidos calientes (de +60°C a +100°C), formado por coquilla de espuma elastomérica, de 19 mm de diámetro interior y 25 mm de espesor, a base de caucho sintético flexible, de estructura celular cerrada, con adhesivo para las uniones.
37.29 m × 10.08 = 375.88
Aislamiento térmico de tubería en instalación interior de A.C.S., colocada superficialmente, para la distribución de fluidos calientes (de +60°C a +100°C), formado por coquilla de espuma elastomérica, de 19 mm de diámetro interior y 25 mm de espesor, a base de caucho sintético flexible, de estructura celular cerrada, con adhesivo para las uniones.
Incluye: Preparación de la superficie soporte. Replanteo y corte del aislamiento. Colocación del aislamiento.
Criterio de medición de proyecto: Longitud medida según documentación gráfica de Proyecto.
Criterio de medición de obra: Se medirá la longitud realmente ejecutada según especificaciones de Proyecto.

| Código | Ud | Descripción | Rendimiento | Precio | Importe |
|---|---|---|---|---|---|
| mt17coe070ed | m | Coquilla de espuma elastomérica, de 19 mm de diámetro interior y 25 mm de espesor, a base de caucho sintético flexible, de estructura celular cerrada. (material) | 1.05 | 7.992 | 8.39 |
| mt17coe110 | l | Adhesivo para coquilla elastomérica. | 0.021 | 5.662 | 0.12 |
| mo054 | h | Oficial 1ª montador de aislamientos. | 0.044 | 15 | 0.66 |
| mo101 | h | Ayudante montador de aislamientos. | 0.044 | 13 | 0.57 |
| % | % | Medios Auxiliares | 2 % | 9.74 | 0.19 |
| %CI | % | Costes Indirectos | 1.5 % | 9.93 | 0.15 |
|  |  | Total |  |  | 10.08 |

| Medición | Uds. | Largo | Parcial |
|---|---|---|---|
| Tubería de agua caliente | 1 | 37.290 | 37.290 |
| Total |  |  | 37.29 |

**NAA010d** m Aislamiento térmico de tubería en instalación interior de A.C.S., colocada superficialmente, para la distribución de fluidos calientes (de +60°C a +100°C), formado por coquilla de espuma elastomérica, de 23 mm de diámetro interior y 25 mm de espesor, a base de caucho sintético flexible, de estructura celular cerrada, con adhesivo para las uniones.
144.36 m × 10.96 = 1582.19
Aislamiento térmico de tubería en instalación interior de A.C.S., colocada superficialmente, para la distribución de fluidos calientes (de +60°C a +100°C), formado por coquilla de espuma elastomérica, de 23 mm de diámetro interior y 25 mm de espesor, a base de caucho sintético flexible, de estructura celular cerrada, con adhesivo para las uniones.
Incluye: Preparación de la superficie soporte. Replanteo y corte del aislamiento. Colocación del aislamiento.
Criterio de medición de proyecto: Longitud medida según documentación gráfica de Proyecto.
Criterio de medición de obra: Se medirá la longitud realmente ejecutada según especificaciones de Proyecto.

| Código | Ud | Descripción | Rendimiento | Precio | Importe |
|---|---|---|---|---|---|
| mt17coe070fd | m | Coquilla de espuma elastomérica, de 23 mm de diámetro interior y 25 mm de espesor, a base de caucho sintético flexible, de estructura celular cerrada. (material) | 1.05 | 8.711 | 9.15 |
| mt17coe110 | l | Adhesivo para coquilla elastomérica. | 0.026 | 5.662 | 0.15 |
| mo054 | h | Oficial 1ª montador de aislamientos. | 0.046 | 15 | 0.69 |
| mo101 | h | Ayudante montador de aislamientos. | 0.046 | 13 | 0.60 |
| % | % | Medios Auxiliares | 2 % | 10.59 | 0.21 |
| %CI | % | Costes Indirectos | 1.5 % | 10.80 | 0.16 |
|  |  | Total |  |  | 10.96 |

| Medición | Uds. | Largo | Parcial |
|---|---|---|---|
| Tubería de agua caliente | 1 | 67.840 | 67.840 |
| Tubería de retorno de agua caliente sanitaria | 1 | 76.520 | 76.520 |
| Total |  |  | 144.36 |

**NAA010e** m Aislamiento térmico de tubería en instalación interior de A.C.S., colocada superficialmente, para la distribución de fluidos calientes (de +60°C a +100°C), formado por coquilla de espuma elastomérica, de 26 mm de diámetro interior y 25 mm de espesor, a base de caucho sintético flexible, de estructura celular cerrada, con adhesivo para las uniones.
56.06 m × 11.69 = 655.34
Aislamiento térmico de tubería en instalación interior de A.C.S., colocada superficialmente, para la distribución de fluidos calientes (de +60°C a +100°C), formado por coquilla de espuma elastomérica, de 26 mm de diámetro interior y 25 mm de espesor, a base de caucho sintético flexible, de estructura celular cerrada, con adhesivo para las uniones.
Incluye: Preparación de la superficie soporte. Replanteo y corte del aislamiento. Colocación del aislamiento.
Criterio de medición de proyecto: Longitud medida según documentación gráfica de Proyecto.
Criterio de medición de obra: Se medirá la longitud realmente ejecutada según especificaciones de Proyecto.

| Código | Ud | Descripción | Rendimiento | Precio | Importe |
|---|---|---|---|---|---|
| mt17coe070gd | m | Coquilla de espuma elastomérica, de 26 mm de diámetro interior y 25 mm de espesor, a base de caucho sintético flexible, de estructura celular cerrada. (material) | 1.05 | 9.273 | 9.74 |
| mt17coe110 | l | Adhesivo para coquilla elastomérica. | 0.03 | 5.662 | 0.17 |
| mo054 | h | Oficial 1ª montador de aislamientos. | 0.049 | 15 | 0.74 |
| mo101 | h | Ayudante montador de aislamientos. | 0.049 | 13 | 0.64 |
| % | % | Medios Auxiliares | 2 % | 11.29 | 0.23 |
| %CI | % | Costes Indirectos | 1.5 % | 11.52 | 0.17 |
|  |  | Total |  |  | 11.69 |

| Medición | Uds. | Largo | Parcial |
|---|---|---|---|
| Tubería de agua caliente | 1 | 37.110 | 37.110 |
| Tubería de retorno de agua caliente sanitaria | 1 | 18.950 | 18.950 |
| Total |  |  | 56.06 |

**NAA010f** m Aislamiento térmico de tubería en instalación interior de A.C.S., colocada superficialmente, para la distribución de fluidos calientes (de +60°C a +100°C), formado por coquilla de espuma elastomérica, de 36 mm de diámetro interior y 25 mm de espesor, a base de caucho sintético flexible, de estructura celular cerrada, con adhesivo para las uniones.
136.33 m × 13.94 = 1900.44
Aislamiento térmico de tubería en instalación interior de A.C.S., colocada superficialmente, para la distribución de fluidos calientes (de +60°C a +100°C), formado por coquilla de espuma elastomérica, de 36 mm de diámetro interior y 25 mm de espesor, a base de caucho sintético flexible, de estructura celular cerrada, con adhesivo para las uniones.
Incluye: Preparación de la superficie soporte. Replanteo y corte del aislamiento. Colocación del aislamiento.
Criterio de medición de proyecto: Longitud medida según documentación gráfica de Proyecto.
Criterio de medición de obra: Se medirá la longitud realmente ejecutada según especificaciones de Proyecto.

| Código | Ud | Descripción | Rendimiento | Precio | Importe |
|---|---|---|---|---|---|
| mt17coe070id | m | Coquilla de espuma elastomérica, de 36 mm de diámetro interior y 25 mm de espesor, a base de caucho sintético flexible, de estructura celular cerrada. (material) | 1.05 | 11.115 | 11.67 |
| mt17coe110 | l | Adhesivo para coquilla elastomérica. | 0.042 | 5.662 | 0.24 |
| mo054 | h | Oficial 1ª montador de aislamientos. | 0.055 | 15 | 0.83 |
| mo101 | h | Ayudante montador de aislamientos. | 0.055 | 13 | 0.72 |
| % | % | Medios Auxiliares | 2 % | 13.46 | 0.27 |
| %CI | % | Costes Indirectos | 1.5 % | 13.73 | 0.21 |
|  |  | Total |  |  | 13.94 |

| Medición | Uds. | Largo | Parcial |
|---|---|---|---|
| Tubería de agua caliente | 1 | 69.410 | 69.410 |
| Tubería de retorno de agua caliente sanitaria | 1 | 66.920 | 66.920 |
| Total |  |  | 136.33 |

**NAA010g** m Aislamiento térmico de tubería en instalación interior de A.C.S., colocada superficialmente, para la distribución de fluidos calientes (de +60°C a +100°C), formado por coquilla de espuma elastomérica, de 43,5 mm de diámetro interior y 30 mm de espesor, a base de caucho sintético flexible, de estructura celular cerrada, con adhesivo para las uniones.
127.89 m × 19.32 = 2470.83
Aislamiento térmico de tubería en instalación interior de A.C.S., colocada superficialmente, para la distribución de fluidos calientes (de +60°C a +100°C), formado por coquilla de espuma elastomérica, de 43,5 mm de diámetro interior y 30 mm de espesor, a base de caucho sintético flexible, de estructura celular cerrada, con adhesivo para las uniones.
Incluye: Preparación de la superficie soporte. Replanteo y corte del aislamiento. Colocación del aislamiento.
Criterio de medición de proyecto: Longitud medida según documentación gráfica de Proyecto.
Criterio de medición de obra: Se medirá la longitud realmente ejecutada según especificaciones de Proyecto.

| Código | Ud | Descripción | Rendimiento | Precio | Importe |
|---|---|---|---|---|---|
| mt17coe070je | m | Coquilla de espuma elastomérica, de 43,5 mm de diámetro interior y 30 mm de espesor, a base de caucho sintético flexible, de estructura celular cerrada. (material) | 1.05 | 16.009 | 16.81 |
| mt17coe110 | l | Adhesivo para coquilla elastomérica. | 0.05 | 5.662 | 0.28 |
| mo054 | h | Oficial 1ª montador de aislamientos. | 0.056 | 15 | 0.84 |
| mo101 | h | Ayudante montador de aislamientos. | 0.056 | 13 | 0.73 |
| % | % | Medios Auxiliares | 2 % | 18.66 | 0.37 |
| %CI | % | Costes Indirectos | 1.5 % | 19.03 | 0.29 |
|  |  | Total |  |  | 19.32 |

| Medición | Uds. | Largo | Parcial |
|---|---|---|---|
| Tubería de agua caliente | 1 | 59.780 | 59.780 |
| Tubería de retorno de agua caliente sanitaria | 1 | 68.110 | 68.110 |
| Total |  |  | 127.89 |

**NAA010h** m Aislamiento térmico de tubería en instalación interior de A.C.S., colocada superficialmente, para la distribución de fluidos calientes (de +60°C a +100°C), formado por coquilla de espuma elastomérica, de 55 mm de diámetro interior y 30 mm de espesor, a base de caucho sintético flexible, de estructura celular cerrada, con adhesivo para las uniones.
49.04 m × 22.4 = 1098.50
Aislamiento térmico de tubería en instalación interior de A.C.S., colocada superficialmente, para la distribución de fluidos calientes (de +60°C a +100°C), formado por coquilla de espuma elastomérica, de 55 mm de diámetro interior y 30 mm de espesor, a base de caucho sintético flexible, de estructura celular cerrada, con adhesivo para las uniones.
Incluye: Preparación de la superficie soporte. Replanteo y corte del aislamiento. Colocación del aislamiento.
Criterio de medición de proyecto: Longitud medida según documentación gráfica de Proyecto.
Criterio de medición de obra: Se medirá la longitud realmente ejecutada según especificaciones de Proyecto.

| Código | Ud | Descripción | Rendimiento | Precio | Importe |
|---|---|---|---|---|---|
| mt17coe070ke | m | Coquilla de espuma elastomérica, de 55 mm de diámetro interior y 30 mm de espesor, a base de caucho sintético flexible, de estructura celular cerrada. (material) | 1.05 | 18.685 | 19.62 |
| mt17coe110 | l | Adhesivo para coquilla elastomérica. | 0.064 | 5.662 | 0.36 |
| mo054 | h | Oficial 1ª montador de aislamientos. | 0.059 | 15 | 0.89 |
| mo101 | h | Ayudante montador de aislamientos. | 0.059 | 13 | 0.77 |
| % | % | Medios Auxiliares | 2 % | 21.64 | 0.43 |
| %CI | % | Costes Indirectos | 1.5 % | 22.07 | 0.33 |
|  |  | Total |  |  | 22.4 |

| Medición | Uds. | Largo | Parcial |
|---|---|---|---|
| Tubería de agua caliente | 1 | 38.360 | 38.360 |
| Tubería de retorno de agua caliente sanitaria | 1 | 10.680 | 10.680 |
| Total |  |  | 49.04 |

**NAA010i** m Aislamiento térmico de tubería en instalación interior de A.C.S., colocada superficialmente, para la distribución de fluidos calientes (de +60°C a +100°C), formado por coquilla de espuma elastomérica, de 65 mm de diámetro interior y 30 mm de espesor, a base de caucho sintético flexible, de estructura celular cerrada, con adhesivo para las uniones.
39.44 m × 24.99 = 985.61
Aislamiento térmico de tubería en instalación interior de A.C.S., colocada superficialmente, para la distribución de fluidos calientes (de +60°C a +100°C), formado por coquilla de espuma elastomérica, de 65 mm de diámetro interior y 30 mm de espesor, a base de caucho sintético flexible, de estructura celular cerrada, con adhesivo para las uniones.
Incluye: Preparación de la superficie soporte. Replanteo y corte del aislamiento. Colocación del aislamiento.
Criterio de medición de proyecto: Longitud medida según documentación gráfica de Proyecto.
Criterio de medición de obra: Se medirá la longitud realmente ejecutada según especificaciones de Proyecto.

| Código | Ud | Descripción | Rendimiento | Precio | Importe |
|---|---|---|---|---|---|
| mt17coe070le | m | Coquilla de espuma elastomérica, de 65 mm de diámetro interior y 30 mm de espesor, a base de caucho sintético flexible, de estructura celular cerrada. (material) | 1.05 | 20.92 | 21.97 |
| mt17coe110 | l | Adhesivo para coquilla elastomérica. | 0.076 | 5.662 | 0.43 |
| mo054 | h | Oficial 1ª montador de aislamientos. | 0.062 | 15 | 0.93 |
| mo101 | h | Ayudante montador de aislamientos. | 0.062 | 13 | 0.81 |
| % | % | Medios Auxiliares | 2 % | 24.14 | 0.48 |
| %CI | % | Costes Indirectos | 1.5 % | 24.62 | 0.37 |
|  |  | Total |  |  | 24.99 |

| Medición | Uds. | Largo | Parcial |
|---|---|---|---|
| Tubería de agua caliente | 1 | 19.470 | 19.470 |
| Tubería de retorno de agua caliente sanitaria | 1 | 19.970 | 19.970 |
| Total |  |  | 39.44 |

### IO Contra incendios
Importe: 22389.75

**IOB010** Ud Acometida para abastecimiento de agua contra incendios de 15 m de longitud, que une la red general de distribución de agua potable o la red general de distribución de agua contra incendios de la empresa suministradora con la instalación de protección contra incendios, formada por tubería de polietileno de alta densidad, de 90 mm de diámetro colocada sobre lecho de arena de 15 cm de espesor, en el fondo de la zanja previamente excavada, debidamente compactada y nivelada con pisón vibrante de guiado manual, relleno lateral compactando hasta los riñones y posterior relleno con la misma arena hasta 10 cm por encima de la generatriz superior de la tubería. Incluso armario homologado por la Compañía Suministradora para su colocación en la fachada, collarín de toma de fundición, machón rosca, piezas especiales y tapón roscado.
1 Ud × 481.42 = 481.42

| Código | Ud | Descripción | Rendimiento | Precio | Importe |
|---|---|---|---|---|---|
| mt01ara010 | m³ | Arena de 0 a 5 mm de diámetro. | 2.404 | 10.725 | 25.78 |
| mt41aco011i | m | Acometida de polietileno de alta densidad de 90 mm de diámetro nominal, para una presión de trabajo de 15 kg/cm², incluso collarín de toma de fundición, machón rosca, piezas especiales y tapón roscado. (material) | 15.75 | 3.253 | 51.23 |
| mt41aco040 | Ud | Armario metálico para acometida de agua contra incendios con puerta ciega y cerradura especial de cuadradillo, homologado por la Compañía Suministradora. (material) | 1 | 55.226 | 55.23 |
| mq02rop020 | h | Pisón vibrante de guiado manual, de 80 kg, con placa de 30x30 cm, tipo rana. (maquinaria) | 1.788 | 3.196 | 5.71 |
| mo113 | h | Peón ordinario construcción. | 0.28 | 12 | 3.36 |
| mo008 | h | Oficial 1ª fontanero. | 14.196 | 15 | 212.94 |
| mo107 | h | Ayudante fontanero. | 8.52 | 13 | 110.76 |
| % | % | Medios Auxiliares | 2 % | 465.01 | 9.30 |
| %CI | % | Costes Indirectos | 1.5 % | 474.31 | 7.11 |
|  |  | Total |  |  | 481.42 |

**IOB022d** m Red enterrada de distribución de agua para abastecimiento de los equipos de extinción de incendios, formada por tubería de polipropileno copolímero random/polipropileno copolímero random con fibra de vidrio/polipropileno copolímero random (PP-R/PP-R con fibra de vidrio/PP-R), serie 5, de 90 mm de diámetro, unión por termofusión, colocada sobre lecho de arena de 10 cm de espesor, debidamente compactada y nivelada con pisón vibrante de guiado manual, relleno lateral compactando hasta los riñones y posterior relleno con la misma arena hasta 30 cm por encima de la generatriz superior, que arranca desde la fuente de abastecimiento de agua hasta cada equipo de extinción de incendios. Incluso accesorios y piezas especiales. (18/07/2019)
83.12 m × 26.1 = 2169.43

| Código | Ud | Descripción | Rendimiento | Precio | Importe |
|---|---|---|---|---|---|
| mt01ara010 | m³ | Arena de 0 a 5 mm de diámetro. | 0.394 | 10.725 | 4.23 |
| mt37aqu310fe | m | Tubo multicapa de polipropileno copolímero random/polipropileno copolímero random con fibra de vidrio/polipropileno copolímero random (PP-R/PP-R con fibra de vidrio/PP-R), de color rojo con 4 bandas de color verde, con resistencia al fuego B-s1, d0 según UNE-EN 13501-1, serie 5, de 90 mm de diámetro exterior y 8,2 mm de espesor, según UNE-EN ISO 15874-2, suministrado en barras de 5,8 m de longitud, con el precio incrementado el 20% en concepto de accesorios y piezas especiales. (material; 18/07/2019) | 1 | 16.486 | 16.49 |
| mq01ret020b | h | Retrocargadora sobre neumáticos, de 70 kW. | 0.038 | 32.891 | 1.25 |
| mq02rop020 | h | Pisón vibrante de guiado manual, de 80 kg, con placa de 30x30 cm, tipo rana. | 0.293 | 3.196 | 0.94 |
| mo113 | h | Peón ordinario construcción. | 0.109 | 12 | 1.31 |
| mo008 | h | Oficial 1ª fontanero. | 0.035 | 15 | 0.53 |
| mo107 | h | Ayudante fontanero. | 0.035 | 13 | 0.46 |
| % | % | Medios Auxiliares | 2 % | 25.21 | 0.50 |
| %CI | % | Costes Indirectos | 1.5 % | 25.71 | 0.39 |
|  |  | Total |  |  | 26.1 |

| Medición | Uds. | Largo | Parcial |
|---|---|---|---|
| pb | 1 | 83.120 | 83.120 |
| Total |  |  | 83.12 |

**IFC010b** Ud Preinstalación de contador general de agua de 3" DN 80 mm, colocado en hornacina, con llave de corte general de compuerta.
1 Ud × 301.62 = 301.62

| Código | Ud | Descripción | Rendimiento | Precio | Importe |
|---|---|---|---|---|---|
| mt37svc010u | Ud | Válvula de compuerta de latón fundido, para roscar, de 3". | 2 | 57.944 | 115.89 |
| mt37www060k | Ud | Filtro retenedor de residuos de bronce, con tamiz de acero inoxidable con perforaciones de 0,5 mm de diámetro, con rosca de 3", para una presión máxima de trabajo de 16 bar y una temperatura máxima de 110°C. | 1 | 70.113 | 70.11 |
| mt37sgl012c | Ud | Grifo de comprobación de latón, para roscar, de 1". | 1 | 7.26 | 7.26 |
| mt37svr010h | Ud | Válvula de retención de latón para roscar de 3". | 1 | 43.55 | 43.55 |
| mt37aar010d | Ud | Marco y tapa de fundición dúctil de 60x60 cm, según Compañía Suministradora. | 1 | 25.485 | 25.49 |
| mt37www010 | Ud | Material auxiliar para instalaciones de fontanería. | 1 | 1.178 | 1.18 |
| mo008 | h | Oficial 1ª fontanero. | 1.295 | 15 | 19.43 |
| mo107 | h | Ayudante fontanero. | 0.648 | 13 | 8.42 |
| % | % | Medios Auxiliares | 2 % | 291.33 | 5.83 |
| %CI | % | Costes Indirectos | 1.5 % | 297.16 | 4.46 |
|  |  | Total |  |  | 301.62 |

**IFC090** Ud Contador de agua fría de lectura directa, de chorro múltiple, caudal nominal 15 m³/h, diámetro nominal 50 mm, temperatura máxima 30°C, presión máxima 16 bar, apto para aguas muy duras, con tapa, racores de conexión y precinto.
1 Ud × 313.81 = 313.81

| Código | Ud | Descripción | Rendimiento | Precio | Importe |
|---|---|---|---|---|---|
| mt37alb110f | Ud | Contador de agua fría de lectura directa, de chorro múltiple, caudal nominal 2,5 m³/h, diámetro nominal 50 mm, temperatura máxima 30°C, presión máxima 16 bar, apto para aguas muy duras, con tapa, racores de conexión y precinto. (material) | 1 | 293.017 | 293.02 |
| mt38www012 | Ud | Material auxiliar para instalaciones de calefacción y A.C.S. (material) | 1 | 1.581 | 1.58 |
| mo004 | h | Oficial 1ª calefactor. (mano de obra; 11/06/2019) | 0.567 | 15 | 8.51 |
| % | % | Medios Auxiliares | 2 % | 303.11 | 6.06 |
| %CI | % | Costes Indirectos | 1.5 % | 309.17 | 4.64 |
|  |  | Total |  |  | 313.81 |

**IOB025** Ud Válvula reductora de presión, de fundición dúctil, unión con bridas, de 2" de diámetro, PN=12 bar, pintada con pintura de poliéster color rojo RAL 3000.
1 Ud × 595.22 = 595.22

| Código | Ud | Descripción | Rendimiento | Precio | Importe |
|---|---|---|---|---|---|
| mt41svc080a | Ud | Válvula reductora de presión, de fundición dúctil, unión con bridas, de 2" de diámetro, PN=12 bar, pintada con pintura de poliéster color rojo RAL 3000. (material) | 1 | 569.324 | 569.32 |
| mo008 | h | Oficial 1ª fontanero. | 0.2 | 15 | 3.00 |
| mo107 | h | Ayudante fontanero. | 0.2 | 13 | 2.60 |
| % | % | Medios Auxiliares | 2 % | 574.92 | 11.50 |
| %CI | % | Costes Indirectos | 1.5 % | 586.42 | 8.80 |
|  |  | Total |  |  | 595.22 |

**IOB025b** Ud Válvula de compuerta de husillo ascendente y cierre elástico, unión con bridas, de 2" de diámetro, PN=16 bar, formada por cuerpo, disco en cuña y volante de fundición dúctil y husillo de acero inoxidable.
3 Ud × 157.12 = 471.36

| Código | Ud | Descripción | Rendimiento | Precio | Importe |
|---|---|---|---|---|---|
| mt41svc008a | Ud | Válvula de compuerta de husillo ascendente y cierre elástico, unión con bridas, de 2" de diámetro, PN=16 bar, formada por cuerpo, disco en cuña y volante de fundición dúctil y husillo de acero inoxidable. (material) | 1 | 147.111 | 147.11 |
| mo008 | h | Oficial 1ª fontanero. | 0.166 | 15 | 2.49 |
| mo107 | h | Ayudante fontanero. | 0.166 | 13 | 2.16 |
| % | % | Medios Auxiliares | 2 % | 151.76 | 3.04 |
| %CI | % | Costes Indirectos | 1.5 % | 154.80 | 2.32 |
|  |  | Total |  |  | 157.12 |

**IOB026** Ud Filtro retenedor de residuos de fundición dúctil, con tamiz de acero inoxidable, unión con bridas, de 2" de diámetro, PN=16 bar.
1 Ud × 61.08 = 61.08

| Código | Ud | Descripción | Rendimiento | Precio | Importe |
|---|---|---|---|---|---|
| mt41svc100a | Ud | Filtro retenedor de residuos de fundición dúctil, con tamiz de acero inoxidable, unión con bridas, de 2" de diámetro, PN=16 bar. (material) | 1 | 53.303 | 53.30 |
| mt41www030 | Ud | Material auxiliar para instalaciones contra incendios. (material) | 1 | 1.054 | 1.05 |
| mo008 | h | Oficial 1ª fontanero. | 0.166 | 15 | 2.49 |
| mo107 | h | Ayudante fontanero. | 0.166 | 13 | 2.16 |
| % | % | Medios Auxiliares | 2 % | 59.00 | 1.18 |
| %CI | % | Costes Indirectos | 1.5 % | 60.18 | 0.90 |
|  |  | Total |  |  | 61.08 |

**IOD001** Ud Central de detección automática de incendios, con 20 zonas de detección, con caja metálica con puerta acristalada y cerradura de seguridad, con módulo de alimentación, rectificador de corriente y cargador de batería, módulo de control con indicador de alarma y avería y conmutador de corte de zonas. Incluso baterías.
1 Ud × 796.27 = 796.27

| Código | Ud | Descripción | Rendimiento | Precio | Importe |
|---|---|---|---|---|---|
| mt41dce010i | Ud | Central de detección automática de incendios, con 20 zonas de detección, con caja metálica con puerta acristalada y cerradura de seguridad, con módulo de alimentación, rectificador de corriente y cargador de batería, módulo de control con indicador de alarma y avería y conmutador de corte de zonas. (material) | 1 | 725.944 | 725.94 |
| mt41rte030c | Ud | Batería de 12 V y 7 Ah. (material) | 2 | 15.741 | 31.48 |
| mo006 | h | Oficial 1ª instalador de redes y equipos de detección y seguridad. (mano de obra; 10/06/2019) | 0.418 | 15 | 6.27 |
| mo105 | h | Ayudante instalador de redes y equipos de detección y seguridad. (mano de obra; 10/06/2019) | 0.418 | 13 | 5.43 |
| % | % | Medios Auxiliares | 2 % | 769.12 | 15.38 |
| %CI | % | Costes Indirectos | 1.5 % | 784.50 | 11.77 |
|  |  | Total |  |  | 796.27 |

**IOD002** Ud Detector óptico de humos y térmico convencional, de ABS color blanco, formado por un elemento sensible a humos claros y a el incremento lento de la temperatura para una temperatura máxima de alarma de 60°C, para alimentación de 12 a 30 Vcc, con doble led de activación e indicador de alarma color rojo, salida para piloto de señalización remota y base universal. Incluso elementos de fijación.
64 Ud × 13.89 = 888.96

| Código | Ud | Descripción | Rendimiento | Precio | Importe |
|---|---|---|---|---|---|
| mt41pig080 | Ud | Detector óptico de humos y térmico convencional, de ABS color blanco, formado por un elemento sensible a humos claros y a el incremento lento de la temperatura para una temperatura máxima de alarma de 60°C, para alimentación de 12 a 30 Vcc, con doble led de activación e indicador de alarma color rojo, salida para piloto de señalización remota y base universal, según UNE-EN 54-5 y UNE-EN 54-7. Incluso elementos de fijación. (material) | 1 | 7.606 | 7.61 |
| mo006 | h | Oficial 1ª instalador de redes y equipos de detección y seguridad. | 0.207 | 15 | 3.11 |
| mo105 | h | Ayudante instalador de redes y equipos de detección y seguridad. | 0.207 | 13 | 2.69 |
| % | % | Medios Auxiliares | 2 % | 13.41 | 0.27 |
| %CI | % | Costes Indirectos | 1.5 % | 13.68 | 0.21 |
|  |  | Total |  |  | 13.89 |

| Medición | Uds. | Parcial |
|---|---|---|
| Planta 1ª | 22 | 22.000 |
| planta baja | 42 | 42.000 |
| Total |  | 64 |

**IOD002b** Ud Detector termovelocimétrico convencional, de ABS color blanco, formado por un elemento sensible a el incremento rápido de la temperatura para una temperatura máxima de alarma de 64°C, para alimentación de 12 a 30 Vcc, con doble led de activación e indicador de alarma color rojo, salida para piloto de señalización remota y base universal. Incluso elementos de fijación.
64 Ud × 11.52 = 737.28

| Código | Ud | Descripción | Rendimiento | Precio | Importe |
|---|---|---|---|---|---|
| mt41pig060 | Ud | Detector termovelocimétrico convencional, de ABS color blanco, formado por un elemento sensible a el incremento rápido de la temperatura para una temperatura máxima de alarma de 64°C, para alimentación de 12 a 30 Vcc, con doble led de activación e indicador de alarma color rojo, salida para piloto de señalización remota y base universal, según UNE-EN 54-5. Incluso elementos de fijación. (material) | 1 | 5.383 | 5.38 |
| mo006 | h | Oficial 1ª instalador de redes y equipos de detección y seguridad. | 0.205 | 15 | 3.08 |
| mo105 | h | Ayudante instalador de redes y equipos de detección y seguridad. | 0.205 | 13 | 2.67 |
| % | % | Medios Auxiliares | 2 % | 11.13 | 0.22 |
| %CI | % | Costes Indirectos | 1.5 % | 11.35 | 0.17 |
|  |  | Total |  |  | 11.52 |

| Medición | Uds. | Parcial |
|---|---|---|
| Planta 1ª | 22 | 22.000 |
| planta baja | 42 | 42.000 |
| Total |  | 64 |

**IOD002c** Ud Detector óptico de humos convencional, de ABS color blanco, formado por un elemento sensible a humos claros, para alimentación de 12 a 30 Vcc, con doble led de activación e indicador de alarma color rojo, salida para piloto de señalización remota y base universal. Incluso elementos de fijación.
64 Ud × 12.98 = 830.72

| Código | Ud | Descripción | Rendimiento | Precio | Importe |
|---|---|---|---|---|---|
| mt41pig070 | Ud | Detector óptico de humos convencional, de ABS color blanco, formado por un elemento sensible a humos claros, para alimentación de 12 a 30 Vcc, con doble led de activación e indicador de alarma color rojo, salida para piloto de señalización remota y base universal, según UNE-EN 54-7. Incluso elementos de fijación. (material) | 1 | 6.998 | 7.00 |
| mo006 | h | Oficial 1ª instalador de redes y equipos de detección y seguridad. | 0.198 | 15 | 2.97 |
| mo105 | h | Ayudante instalador de redes y equipos de detección y seguridad. | 0.198 | 13 | 2.57 |
| % | % | Medios Auxiliares | 2 % | 12.54 | 0.25 |
| %CI | % | Costes Indirectos | 1.5 % | 12.79 | 0.19 |
|  |  | Total |  |  | 12.98 |

| Medición | Uds. | Parcial |
|---|---|---|
| Planta 1ª | 22 | 22.000 |
| planta baja | 42 | 42.000 |
| Total |  | 64 |

**IOD003** Ud Piloto de señalización remota, de ABS color blanco, para alimentación de 12 a 24 Vcc, con doble led color rojo. Incluso elementos de fijación.
64 Ud × 7.85 = 502.40

| Código | Ud | Descripción | Rendimiento | Precio | Importe |
|---|---|---|---|---|---|
| mt41pig090 | Ud | Piloto de señalización remota, de ABS color blanco, para alimentación de 12 a 24 Vcc, con doble led color rojo. Incluso elementos de fijación. (material) | 1 | 2.62 | 2.62 |
| mo006 | h | Oficial 1ª instalador de redes y equipos de detección y seguridad. | 0.177 | 15 | 2.66 |
| mo105 | h | Ayudante instalador de redes y equipos de detección y seguridad. | 0.177 | 13 | 2.30 |
| % | % | Medios Auxiliares | 2 % | 7.58 | 0.15 |
| %CI | % | Costes Indirectos | 1.5 % | 7.73 | 0.12 |
|  |  | Total |  |  | 7.85 |

| Medición | Uds. | Parcial |
|---|---|---|
| Planta 1ª | 22 | 22.000 |
| planta baja | 42 | 42.000 |
| Total |  | 64 |

**IOD004** Ud Pulsador de alarma convencional de rearme manual, de ABS color rojo, protección IP41, con led indicador de alarma color rojo y llave de rearme, con tapa de metacrilato. Incluso elementos de fijación.
12 Ud × 17.26 = 207.12

| Código | Ud | Descripción | Rendimiento | Precio | Importe |
|---|---|---|---|---|---|
| mt41pig110 | Ud | Pulsador de alarma convencional de rearme manual, de ABS color rojo, protección IP41, con led indicador de alarma color rojo y llave de rearme, según UNE-EN 54-11. Incluso elementos de fijación. (material) | 1 | 6.54 | 6.54 |
| mt41pig115 | Ud | Tapa de metacrilato. (material) | 1 | 0.909 | 0.91 |
| mo006 | h | Oficial 1ª instalador de redes y equipos de detección y seguridad. | 0.329 | 15 | 4.94 |
| mo105 | h | Ayudante instalador de redes y equipos de detección y seguridad. | 0.329 | 13 | 4.28 |
| % | % | Medios Auxiliares | 2 % | 16.67 | 0.33 |
| %CI | % | Costes Indirectos | 1.5 % | 17.00 | 0.26 |
|  |  | Total |  |  | 17.26 |

| Medición | Uds. | Parcial |
|---|---|---|
| pb | 9 | 9.000 |
| 1 | 3 | 3.000 |
| Total |  | 12 |

**IOD005** Ud Suministro e instalación en paramento interior de sirena electrónica, de color rojo, con señal óptica y acústica, alimentación a 24 Vcc, potencia sonora de 100 dB a 1 m y consumo de 68 mA. Incluso elementos de fijación.
11 Ud × 75.3 = 828.30

| Código | Ud | Descripción | Rendimiento | Precio | Importe |
|---|---|---|---|---|---|
| mt41pig140 | Ud | Sirena electrónica, de color rojo, con señal óptica y acústica, alimentación a 24 Vcc, potencia sonora de 100 dB a 1 m y consumo de 68 mA, para instalar en paramento interior, según UNE-EN 54-3. Incluso elementos de fijación. (material) | 1 | 61.283 | 61.28 |
| mo006 | h | Oficial 1ª instalador de redes y equipos de detección y seguridad. | 0.409 | 15 | 6.14 |
| mo105 | h | Ayudante instalador de redes y equipos de detección y seguridad. | 0.409 | 13 | 5.32 |
| % | % | Medios Auxiliares | 2 % | 72.74 | 1.45 |
| %CI | % | Costes Indirectos | 1.5 % | 74.19 | 1.11 |
|  |  | Total |  |  | 75.3 |

| Medición | Uds. | Parcial |
|---|---|---|
| pb | 8 | 8.000 |
| 1 | 3 | 3.000 |
| Total |  | 11 |

**IOD006** Ud Suministro e instalación en paramento exterior de sirena electrónica, de ABS color rojo, con señal óptica y acústica y rótulo "FUEGO". Incluso elementos de fijación.
2 Ud × 59.25 = 118.50

| Código | Ud | Descripción | Rendimiento | Precio | Importe |
|---|---|---|---|---|---|
| mt41pig160 | Ud | Sirena electrónica, de ABS color rojo, con señal óptica y acústica y rótulo "FUEGO", alimentación a 24 Vcc, potencia sonora de 90 dB a 1 m y consumo de 230 mA, para instalar en paramento exterior. Incluso elementos de fijación. (material) | 1 | 45.767 | 45.77 |
| mo006 | h | Oficial 1ª instalador de redes y equipos de detección y seguridad. | 0.409 | 15 | 6.14 |
| mo105 | h | Ayudante instalador de redes y equipos de detección y seguridad. | 0.409 | 13 | 5.32 |
| % | % | Medios Auxiliares | 2 % | 57.23 | 1.14 |
| %CI | % | Costes Indirectos | 1.5 % | 58.37 | 0.88 |
|  |  | Total |  |  | 59.25 |

**IOD007** Ud Fuente de alimentación estabilizada, con salida de 24 Vcc y 2,5 A, compuesta por caja metálica y módulo de alimentación, rectificador de corriente y cargador de batería, con grado de protección IP30. Incluso baterías.
1 Ud × 87.12 = 87.12

| Código | Ud | Descripción | Rendimiento | Precio | Importe |
|---|---|---|---|---|---|
| mt41pig200a | Ud | Fuente de alimentación estabilizada, con salida de 24 Vcc y 2,5 A, compuesta por caja metálica y módulo de alimentación, rectificador de corriente y cargador de batería, con grado de protección IP30, según UNE 23007-4. (material) | 1 | 61.439 | 61.44 |
| mt41rte030b | Ud | Batería de 12 V y 2,1 Ah. (material) | 2 | 8.314 | 16.63 |
| mo006 | h | Oficial 1ª instalador de redes y equipos de detección y seguridad. | 0.217 | 15 | 3.26 |
| mo105 | h | Ayudante instalador de redes y equipos de detección y seguridad. | 0.217 | 13 | 2.82 |
| % | % | Medios Auxiliares | 2 % | 84.15 | 1.68 |
| %CI | % | Costes Indirectos | 1.5 % | 85.83 | 1.29 |
|  |  | Total |  |  | 87.12 |

**IOD009** Ud Detector lineal de humos, de infrarrojos, convencional, con reflector, para una cobertura máxima de 50 m de longitud y 15 m de anchura, compuesto por unidad emisora/receptora y elemento reflector, para alimentación de 10,2 a 24 Vcc, con led indicador de acción. Incluso elementos de fijación.
6 Ud × 96.39 = 578.34

| Código | Ud | Descripción | Rendimiento | Precio | Importe |
|---|---|---|---|---|---|
| mt41pig180a | Ud | Detector lineal de humos, de infrarrojos, convencional, con reflector, para una cobertura máxima de 50 m de longitud y 15 m de anchura, compuesto por unidad emisora/receptora y elemento reflector, para alimentación de 10,2 a 24 Vcc, con led indicador de acción, según EN 54-12. Incluso elementos de fijación. (material) | 1 | 83.88 | 83.88 |
| mo006 | h | Oficial 1ª instalador de redes y equipos de detección y seguridad. | 0.329 | 15 | 4.94 |
| mo105 | h | Ayudante instalador de redes y equipos de detección y seguridad. | 0.33 | 13 | 4.29 |
| % | % | Medios Auxiliares | 2 % | 93.11 | 1.86 |
| %CI | % | Costes Indirectos | 1.5 % | 94.97 | 1.42 |
|  |  | Total |  |  | 96.39 |

| Medición | Uds. | Parcial |
|---|---|---|
| gimnasio | 2 | 2.000 |
| comedor | 2 | 2.000 |
| usos multiples | 2 | 2.000 |
| Total |  | 6 |

**IOD020** m Suministro e instalación en superficie de canalización de protección de cableado, formada por tubo de policarbonato rígido, libre de halógenos, enchufable, de color gris, de 20 mm de diámetro nominal, con IP547. Incluso abrazaderas, elementos de sujeción y accesorios (curvas, manguitos, tes, codos y curvas flexibles).
711.084 m × 0.93 = 661.31

| Código | Ud | Descripción | Rendimiento | Precio | Importe |
|---|---|---|---|---|---|
| mt35aia130i | m | Tubo rígido de policarbonato, exento de halógenos según UNE-EN 50267-2-2, enchufable, curvable en caliente, de color gris, de 20 mm de diámetro nominal, para instalaciones eléctricas en edificios públicos y para evitar emisiones de humo y gases ácidos. Resistencia a la compresión 1250 N, resistencia al impacto 6 julios, temperatura de trabajo -5°C hasta 90°C, con grado de protección IP547 según UNE 20324, propiedades eléctricas: aislante, no propagador de la llama. Según UNE-EN 61386-1 y UNE-EN 61386-22. Incluso abrazaderas, elementos de sujeción y accesorios (curvas, manguitos, tes, codos y curvas flexibles). (material) | 1 | 0.473 | 0.47 |
| mo006 | h | Oficial 1ª instalador de redes y equipos de detección y seguridad. | 0.015 | 15 | 0.23 |
| mo105 | h | Ayudante instalador de redes y equipos de detección y seguridad. | 0.015 | 13 | 0.20 |
| % | % | Medios Auxiliares | 2 % | 0.90 | 0.02 |
| %CI | % | Costes Indirectos | 1.5 % | 0.92 | 0.01 |
|  |  | Total |  |  | 0.93 |

| Medición | Uds. | Largo | Parcial |
|---|---|---|---|
| Planta 1º | 1.2 | 61.000 | 73.200 |
|  | 1.2 | 1.000 | 1.200 |
|  | 1.2 | 1.000 | 1.200 |
|  | 1.2 | 1.000 | 1.200 |
|  | 1.2 | 1.000 | 1.200 |
|  | 1.2 | 1.000 | 1.200 |
| gimnasio | 1 | 40.162 | 40.162 |
| aulas | 1 | 7.000 | 7.000 |
|  | 1 | 8.000 | 8.000 |
|  | 1 | 8.000 | 8.000 |
|  | 1 | 10.000 | 10.000 |
|  | 1 | 9.000 | 9.000 |
|  | 1 | 9.000 | 9.000 |
|  | 1 | 8.000 | 8.000 |
|  | 1 | 10.000 | 10.000 |
|  | 1 | 15.000 | 15.000 |
|  | 1 | 8.123 | 8.123 |
|  | 1 | 8.000 | 8.000 |
|  | 1 | 4.000 | 4.000 |
|  | 1 | 4.000 | 4.000 |
| Planta baja | 1 | 113.000 | 113.000 |
|  | 1 | 7.000 | 7.000 |
|  | 1 | 60.000 | 60.000 |
|  | 1 | 28.000 | 28.000 |
|  | 1 | 23.000 | 23.000 |
|  | 1 | 44.000 | 44.000 |
|  | 1 | 3.000 | 3.000 |
|  | 1 | 2.000 | 2.000 |
|  | 1 | 2.000 | 2.000 |
|  | 1 | 10.000 | 10.000 |
|  | 1 | 4.000 | 4.000 |
|  | 1 | 4.000 | 4.000 |
|  | 1 | 8.000 | 8.000 |
|  | 1 | 4.000 | 4.000 |
|  | 1 | 4.000 | 4.000 |
|  | 1 | 4.000 | 4.000 |
|  | 1 | 5.000 | 5.000 |
|  | 1 | 8.000 | 8.000 |
|  | 1 | 10.000 | 10.000 |
|  | 1 | 9.000 | 9.000 |
|  | 1 | 9.000 | 9.000 |
|  | 1 | 8.000 | 8.000 |
|  | 1 | 9.000 | 9.000 |
|  | 1 | 12.099 | 12.099 |
|  | 1 | 11.000 | 11.000 |
|  | 1 | 8.000 | 8.000 |
|  | 1 | 8.000 | 8.000 |
|  | 1 | 8.000 | 8.000 |
|  | 1 | 7.000 | 7.000 |
|  | 1 | 25.000 | 25.000 |
|  | 1 | 4.000 | 4.000 |
|  | 9 | 1.300 | 11.700 |
|  | 9 | 1.200 | 10.800 |
| Total |  |  | 711.084 |

**IOD025** Ud Suministro e instalación en superficie de caja de derivación estanca, rectangular, de 105x105x55 mm, con 7 conos y tapa de registro con tornillos de 1/4 de vuelta. Incluso regletas de conexión y elementos de fijación.
149 Ud × 1.04 = 154.96

| Código | Ud | Descripción | Rendimiento | Precio | Importe |
|---|---|---|---|---|---|
| mt35caj030d | Ud | Caja de derivación estanca, rectangular, de 105x105x55 mm, con 7 conos y tapa de registro con tornillos de 1/4 de vuelta, para instalar en superficie. Incluso regletas de conexión y elementos de fijación. (material) | 1 | 0.498 | 0.50 |
| mo006 | h | Oficial 1ª instalador de redes y equipos de detección y seguridad. | 0.018 | 15 | 0.27 |
| mo105 | h | Ayudante instalador de redes y equipos de detección y seguridad. | 0.018 | 13 | 0.23 |
| % | % | Medios Auxiliares | 2 % | 1.00 | 0.02 |
| %CI | % | Costes Indirectos | 1.5 % | 1.02 | 0.02 |
|  |  | Total |  |  | 1.04 |

| Medición | Uds. | Parcial |
|---|---|---|
| Planta 1ª | 50 | 50.000 |
| Planta baja | 99 | 99.000 |
| Total |  | 149 |

**IOD030** m Cableado formado por cable bipolar SO2Z1-K (AS+), reacción al fuego clase Cca-s1b,d1,a1, con conductor multifilar de cobre clase 5 (-K) de 2x2,5 mm² de sección, con aislamiento de compuesto polímero a base de elastómero vulcanizado libre de halógenos con baja emisión de humos y gases corrosivos (S), pantalla de cinta de aluminio y poliéster (O2) con conductor de drenaje de cobre estañado y cubierta externa de compuesto termoplástico a base de poliolefina libre de halógenos con baja emisión de humos y gases corrosivos (Z1), siendo su tensión asignada de 300/500 V. Incluso cuantos accesorios sean necesarios para su correcta instalación.
711.084 m × 1.63 = 1159.07

| Código | Ud | Descripción | Rendimiento | Precio | Importe |
|---|---|---|---|---|---|
| mt35ccg030b | m | Cable bipolar SO2Z1-K (AS+), siendo su tensión asignada de 300/500 V, reacción al fuego clase Cca-s1b,d1,a1 según UNE-EN 50575, con conductor multifilar de cobre clase 5 (-K) de 2x2,5 mm² de sección, con aislamiento de compuesto polímero a base de elastómero vulcanizado libre de halógenos con baja emisión de humos y gases corrosivos (S), pantalla de cinta de aluminio y poliéster (O2) con conductor de drenaje de cobre estañado y cubierta externa de compuesto termoplástico a base de poliolefina libre de halógenos con baja emisión de humos y gases corrosivos (Z1). Según UNE 211025. (material) | 1 | 1.377 | 1.38 |
| mo006 | h | Oficial 1ª instalador de redes y equipos de detección y seguridad. | 0.007 | 15 | 0.11 |
| mo105 | h | Ayudante instalador de redes y equipos de detección y seguridad. | 0.007 | 13 | 0.09 |
| % | % | Medios Auxiliares | 2 % | 1.58 | 0.03 |
| %CI | % | Costes Indirectos | 1.5 % | 1.61 | 0.02 |
|  |  | Total |  |  | 1.63 |

| Medición | Uds. | Largo | Parcial |
|---|---|---|---|
| Planta 1º | 1.2 | 61.000 | 73.200 |
|  | 1.2 | 1.000 | 1.200 |
|  | 1.2 | 1.000 | 1.200 |
|  | 1.2 | 1.000 | 1.200 |
|  | 1.2 | 1.000 | 1.200 |
|  | 1.2 | 1.000 | 1.200 |
| gimnasio | 1 | 40.162 | 40.162 |
| aulas | 1 | 7.000 | 7.000 |
|  | 1 | 8.000 | 8.000 |
|  | 1 | 8.000 | 8.000 |
|  | 1 | 10.000 | 10.000 |
|  | 1 | 9.000 | 9.000 |
|  | 1 | 9.000 | 9.000 |
|  | 1 | 8.000 | 8.000 |
|  | 1 | 10.000 | 10.000 |
|  | 1 | 15.000 | 15.000 |
|  | 1 | 8.123 | 8.123 |
|  | 1 | 8.000 | 8.000 |
|  | 1 | 4.000 | 4.000 |
|  | 1 | 4.000 | 4.000 |
| Planta baja | 1 | 113.000 | 113.000 |
|  | 1 | 7.000 | 7.000 |
|  | 1 | 60.000 | 60.000 |
|  | 1 | 28.000 | 28.000 |
|  | 1 | 23.000 | 23.000 |
|  | 1 | 44.000 | 44.000 |
|  | 1 | 3.000 | 3.000 |
|  | 1 | 2.000 | 2.000 |
|  | 1 | 2.000 | 2.000 |
|  | 1 | 10.000 | 10.000 |
|  | 1 | 4.000 | 4.000 |
|  | 1 | 4.000 | 4.000 |
|  | 1 | 8.000 | 8.000 |
|  | 1 | 4.000 | 4.000 |
|  | 1 | 4.000 | 4.000 |
|  | 1 | 4.000 | 4.000 |
|  | 1 | 5.000 | 5.000 |
|  | 1 | 8.000 | 8.000 |
|  | 1 | 10.000 | 10.000 |
|  | 1 | 9.000 | 9.000 |
|  | 1 | 9.000 | 9.000 |
|  | 1 | 8.000 | 8.000 |
|  | 1 | 9.000 | 9.000 |
|  | 1 | 12.099 | 12.099 |
|  | 1 | 11.000 | 11.000 |
|  | 1 | 8.000 | 8.000 |
|  | 1 | 8.000 | 8.000 |
|  | 1 | 8.000 | 8.000 |
|  | 1 | 7.000 | 7.000 |
|  | 1 | 25.000 | 25.000 |
|  | 1 | 4.000 | 4.000 |
|  | 9 | 1.300 | 11.700 |
|  | 9 | 1.200 | 10.800 |
| Total |  |  | 711.084 |

**IOS010** Ud Placa de señalización de equipos contra incendios, de aluminio fotoluminiscente, de 210x210 mm. Incluso elementos de fijación.
57 Ud × 8.56 = 487.92

| Código | Ud | Descripción | Rendimiento | Precio | Importe |
|---|---|---|---|---|---|
| mt41sny020j | Ud | Placa de señalización de equipos contra incendios, de aluminio fotoluminiscente, de 210x210 mm, según UNE 23033-1. Incluso elementos de fijación. (material) | 1 | 6.292 | 6.29 |
| mo113 | h | Peón ordinario construcción. | 0.164 | 12 | 1.97 |
| % | % | Medios Auxiliares | 2 % | 8.26 | 0.17 |
| %CI | % | Costes Indirectos | 1.5 % | 8.43 | 0.13 |
|  |  | Total |  |  | 8.56 |

| Medición | Uds. | Parcial |
|---|---|---|
| planta 1ª | 12 | 12.000 |
| pb | 45 | 45.000 |
| Total |  | 57 |

**IOS020** Ud Placa de señalización de medios de evacuación, de aluminio fotoluminiscente, de 210x210 mm. Incluso elementos de fijación.
14 Ud × 8.65 = 121.10

| Código | Ud | Descripción | Rendimiento | Precio | Importe |
|---|---|---|---|---|---|
| mt41sny020v | Ud | Placa de señalización de medios de evacuación, de aluminio fotoluminiscente, de 210x210 mm, según UNE 23034. Incluso elementos de fijación. (material) | 1 | 6.376 | 6.38 |
| mo113 | h | Peón ordinario construcción. | 0.164 | 12 | 1.97 |
| % | % | Medios Auxiliares | 2 % | 8.35 | 0.17 |
| %CI | % | Costes Indirectos | 1.5 % | 8.52 | 0.13 |
|  |  | Total |  |  | 8.65 |

**IOB022c** m Red aérea de distribución de agua para abastecimiento de los equipos de extinción de incendios, formada por tubería prefabricada de acero negro estirado sin soldadura, de 2" DN 50 mm de diámetro, pintada con resina de epoxi/poliéster color rojo RAL 3000, unión ranurada, sin calorifugar, que arranca desde la fuente de abastecimiento de agua hasta cada equipo de extinción de incendios. Incluso material auxiliar para montaje y sujeción a la obra, accesorios y piezas especiales.
32 m × 18.82 = 602.24

| Código | Ud | Descripción | Rendimiento | Precio | Importe |
|---|---|---|---|---|---|
| mt08tan330g | Ud | Material auxiliar para montaje y sujeción a la obra de las tuberías de acero, de 2" DN 50 mm. (material) | 1 | 0.753 | 0.75 |
| mt08tan220de | m | Tubería prefabricada de acero negro estirado sin soldadura, de 2" DN 50 mm de diámetro, pintada con resina de epoxi/poliéster color rojo RAL 3000 de 60 micras de espesor, según UNE 19052, incluso p/p de derivaciones, con el precio incrementado el 20% en concepto de accesorios y piezas especiales. (material) | 1 | 9.953 | 9.95 |
| mo008 | h | Oficial 1ª fontanero. | 0.267 | 15 | 4.01 |
| mo107 | h | Ayudante fontanero. | 0.267 | 13 | 3.47 |
| % | % | Medios Auxiliares | 2 % | 18.18 | 0.36 |
| %CI | % | Costes Indirectos | 1.5 % | 18.54 | 0.28 |
|  |  | Total |  |  | 18.82 |

| Medición | Uds. | Largo | Parcial |
|---|---|---|---|
| planta baja | 1 | 27.000 | 27.000 |
|  | 1 | 5.000 | 5.000 |
| Total |  |  | 32 |

**IOB022** m Red aérea de distribución de agua para abastecimiento de los equipos de extinción de incendios, formada por tubería prefabricada de acero negro estirado sin soldadura, de 1 1/2" DN 40 mm de diámetro, pintada con resina de epoxi/poliéster color rojo RAL 3000, unión ranurada, sin calorifugar, que arranca desde la fuente de abastecimiento de agua hasta cada equipo de extinción de incendios. Incluso material auxiliar para montaje y sujeción a la obra, accesorios y piezas especiales.
112 m × 15.74 = 1762.88

| Código | Ud | Descripción | Rendimiento | Precio | Importe |
|---|---|---|---|---|---|
| mt08tan330f | Ud | Material auxiliar para montaje y sujeción a la obra de las tuberías de acero, de 1 1/2" DN 40 mm. (material) | 1 | 0.516 | 0.52 |
| mt08tan220ce | m | Tubería prefabricada de acero negro estirado sin soldadura, de 1 1/2" DN 40 mm de diámetro, pintada con resina de epoxi/poliéster color rojo RAL 3000 de 60 micras de espesor, según UNE 19052, incluso p/p de derivaciones, con el precio incrementado el 20% en concepto de accesorios y piezas especiales. (material) | 1 | 7.969 | 7.97 |
| mo008 | h | Oficial 1ª fontanero. | 0.24 | 15 | 3.60 |
| mo107 | h | Ayudante fontanero. | 0.24 | 13 | 3.12 |
| % | % | Medios Auxiliares | 2 % | 15.21 | 0.30 |
| %CI | % | Costes Indirectos | 1.5 % | 15.51 | 0.23 |
|  |  | Total |  |  | 15.74 |

| Medición | Uds. | Largo | Parcial |
|---|---|---|---|
| planta baja | 1 | 2.000 | 2.000 |
|  | 1 | 4.000 | 4.000 |
|  | 1 | 51.000 | 51.000 |
|  | 1 | 28.000 | 28.000 |
|  | 1 | 3.000 | 3.000 |
| Planta 1ª | 1 | 24.000 | 24.000 |
| Total |  |  | 112 |

**IOB022b** m Red aérea de distribución de agua para abastecimiento de los equipos de extinción de incendios, formada por tubería prefabricada de acero negro estirado sin soldadura, de 1 1/4" DN 32 mm de diámetro, pintada con resina de epoxi/poliéster color rojo RAL 3000, unión ranurada, sin calorifugar, que arranca desde la fuente de abastecimiento de agua hasta cada equipo de extinción de incendios. Incluso material auxiliar para montaje y sujeción a la obra, accesorios y piezas especiales.
115.4 m × 14.34 = 1654.84

| Código | Ud | Descripción | Rendimiento | Precio | Importe |
|---|---|---|---|---|---|
| mt08tan330e | Ud | Material auxiliar para montaje y sujeción a la obra de las tuberías de acero, de 1 1/4" DN 32 mm. (material) | 1 | 0.478 | 0.48 |
| mt08tan220be | m | Tubería prefabricada de acero negro estirado sin soldadura, de 1 1/4" DN 32 mm de diámetro, pintada con resina de epoxi/poliéster color rojo RAL 3000 de 60 micras de espesor, según UNE 19052, incluso p/p de derivaciones, con el precio incrementado el 20% en concepto de accesorios y piezas especiales. (material) | 1 | 7.397 | 7.40 |
| mo008 | h | Oficial 1ª fontanero. | 0.213 | 15 | 3.20 |
| mo107 | h | Ayudante fontanero. | 0.213 | 13 | 2.77 |
| % | % | Medios Auxiliares | 2 % | 13.85 | 0.28 |
| %CI | % | Costes Indirectos | 1.5 % | 14.13 | 0.21 |
|  |  | Total |  |  | 14.34 |

| Medición | Uds. | Largo | Parcial |
|---|---|---|---|
| Planta 1ª | 1 | 37.000 | 37.000 |
|  | 1 | 2.000 | 2.000 |
|  | 1 | 2.000 | 2.000 |
| planta baja | 1 | 22.000 | 22.000 |
|  | 1 | 2.000 | 2.000 |
|  | 1 | 6.000 | 6.000 |
|  | 1 | 20.000 | 20.000 |
|  | 1 | 16.000 | 16.000 |
|  | 7 | 1.200 | 8.400 |
| Total |  |  | 115.4 |

**IOB030** Ud Suministro e instalación empotrada de Boca de incendio equipada (BIE) de 25 mm (1") y de 660x660x215 mm, compuesta de: armario construido en acero inoxidable de 1,2 mm de espesor, y puerta semiciega con ventana de metacrilato de acero inoxidable de 1,2 mm de espesor; devanadera metálica giratoria abatible 180° permitiendo la extracción de la manguera en cualquier dirección, pintada en rojo epoxi, con alimentación axial; manguera semirrígida de 20 m de longitud; lanza de tres efectos (cierre, pulverización y chorro compacto) construida en plástico ABS y válvula de cierre tipo esfera de 25 mm (1"), de latón, con manómetro 0-16 bar. Incluso accesorios y elementos de fijación.
8 Ud × 361.56 = 2892.48

| Código | Ud | Descripción | Rendimiento | Precio | Importe |
|---|---|---|---|---|---|
| mt41bae016Fej | Ud | Boca de incendio equipada (BIE) de 25 mm (1") y de 660x660x215 mm, compuesta de: armario construido en acero inoxidable de 1,2 mm de espesor, y puerta semiciega con ventana de metacrilato de acero inoxidable de 1,2 mm de espesor; devanadera metálica giratoria abatible 180° permitiendo la extracción de la manguera en cualquier dirección, pintada en rojo epoxi, con alimentación axial; manguera semirrígida de 20 m de longitud; lanza de tres efectos (cierre, pulverización y chorro compacto) construida en plástico ABS y válvula de cierre tipo esfera de 25 mm (1"), de latón, con manómetro 0-16 bar; para empotrar. Coeficiente de descarga K de 42 (métrico). Incluso accesorios y elementos de fijación. Certificada por AENOR según UNE-EN 671-1. (material) | 1 | 328.53 | 328.53 |
| mo008 | h | Oficial 1ª fontanero. | 0.74 | 15 | 11.10 |
| mo107 | h | Ayudante fontanero. | 0.739 | 13 | 9.61 |
| % | % | Medios Auxiliares | 2 % | 349.24 | 6.98 |
| %CI | % | Costes Indirectos | 1.5 % | 356.22 | 5.34 |
|  |  | Total |  |  | 361.56 |

**IOX010** Ud Extintor portátil de polvo químico ABC polivalente antibrasa, con presión incorporada, de eficacia 21A-144B-C, con 6 kg de agente extintor, con manómetro y manguera con boquilla difusora, alojado en armario metálico con puerta acristalada, de 700x280x210 mm. Incluso luna incolora y accesorios de montaje.
35 Ud × 38.72 = 1355.20

| Código | Ud | Descripción | Rendimiento | Precio | Importe |
|---|---|---|---|---|---|
| mt41ixi010a | Ud | Extintor portátil de polvo químico ABC polivalente antibrasa, con presión incorporada, de eficacia 21A-144B-C, con 6 kg de agente extintor, con manómetro y manguera con boquilla difusora, con accesorios de montaje, según UNE-EN 3. (material) | 1 | 23.518 | 23.52 |
| mt41ixw010b | Ud | Armario metálico con puerta para acristalar, de 700x280x210 mm, para extintor de polvo de 6 a 12 kg. (material) | 1 | 10.06 | 10.06 |
| mt41ixw020 | m² | Luna incolora de 4 mm de espesor. (material) | 0.194 | 4.284 | 0.83 |
| mo113 | h | Peón ordinario construcción. | 0.249 | 12 | 2.99 |
| % | % | Medios Auxiliares | 2 % | 37.40 | 0.75 |
| %CI | % | Costes Indirectos | 1.5 % | 38.15 | 0.57 |
|  |  | Total |  |  | 38.72 |

| Medición | Uds. | Parcial |
|---|---|---|
| planta 1ª | 6 | 6.000 |
| Planta baja | 29 | 29.000 |
| Total |  | 35 |

**IOX010b** Ud Extintor portátil de polvo químico ABC polivalente antibrasa, con presión incorporada, de eficacia 34A-233B-C, con 9 kg de agente extintor, con manómetro y manguera con boquilla difusora, alojado en armario metálico con puerta acristalada, de 700x280x210 mm. Incluso luna incolora y accesorios de montaje.
12 Ud × 36.15 = 433.80

| Código | Ud | Descripción | Rendimiento | Precio | Importe |
|---|---|---|---|---|---|
| mt41ixi010b | Ud | Extintor portátil de polvo químico ABC polivalente antibrasa, con presión incorporada, de eficacia 34A-233B-C, con 9 kg de agente extintor, con manómetro y manguera con boquilla difusora, con accesorios de montaje, según UNE-EN 3. (material) | 1 | 21.04 | 21.04 |
| mt41ixw010b | Ud | Armario metálico con puerta para acristalar, de 700x280x210 mm, para extintor de polvo de 6 a 12 kg. | 1 | 10.06 | 10.06 |
| mt41ixw020 | m² | Luna incolora de 4 mm de espesor. | 0.194 | 4.284 | 0.83 |
| mo113 | h | Peón ordinario construcción. | 0.249 | 12 | 2.99 |
| % | % | Medios Auxiliares | 2 % | 34.92 | 0.70 |
| %CI | % | Costes Indirectos | 1.5 % | 35.62 | 0.53 |
|  |  | Total |  |  | 36.15 |

**IOX010c** Ud Extintor portátil de nieve carbónica CO2, de eficacia 89B, con 5 kg de agente extintor, con manguera y trompa difusora, alojado en armario metálico con puerta acristalada, de 700x280x210 mm. Incluso luna incolora y accesorios de montaje.
25 Ud × 45.4 = 1135.00

| Código | Ud | Descripción | Rendimiento | Precio | Importe |
|---|---|---|---|---|---|
| mt41ixo010b | Ud | Extintor portátil de nieve carbónica CO2, de eficacia 89B, con 5 kg de agente extintor, con manguera y trompa difusora, con accesorios de montaje, según UNE-EN 3. (material) | 1 | 29.336 | 29.34 |
| mt41ixw010b | Ud | Armario metálico con puerta para acristalar, de 700x280x210 mm, para extintor de polvo de 6 a 12 kg. | 1 | 10.06 | 10.06 |
| mt41ixw020 | m² | Luna incolora de 4 mm de espesor. | 0.25 | 4.284 | 1.07 |
| mo113 | h | Peón ordinario construcción. | 0.282 | 12 | 3.38 |
| % | % | Medios Auxiliares | 2 % | 43.85 | 0.88 |
| %CI | % | Costes Indirectos | 1.5 % | 44.73 | 0.67 |
|  |  | Total |  |  | 45.4 |

| Medición | Uds. | Parcial |
|---|---|---|
| pb | 20 | 20.000 |
| 1 | 5 | 5.000 |
| Total |  | 25 |

### IS Evacuación de aguas
Importe: 53554.45

#### AS Red de saneamiento horizontal
Importe: 42827.62

**ASB010** m Acometida general de saneamiento, para la evacuación de aguas residuales y/o pluviales a la red general del municipio, con una pendiente mínima del 2%, para la evacuación de aguas residuales y/o pluviales, formada por tubo de PVC corrugado, rigidez anular nominal 8 kN/m², de 315 mm de diámetro exterior, con junta elástica, colocado sobre lecho de arena de 10 cm de espesor, debidamente compactada y nivelada con pisón vibrante de guiado manual, relleno lateral compactando hasta los riñones y posterior relleno con la misma arena hasta 30 cm por encima de la generatriz superior de la tubería, con sus correspondientes juntas y piezas especiales. Incluso lubricante para montaje y hormigón en masa HM-20/P/20/I para la posterior reposición del firme existente.
30 m × 63.99 = 1919.70

| Código | Ud | Descripción | Rendimiento | Precio | Importe |
|---|---|---|---|---|---|
| mt01ara010 | m³ | Arena de 0 a 5 mm de diámetro. | 0.501 | 10.725 | 5.37 |
| mt11ade020g | m | Tubo para saneamiento de PVC de doble pared, la exterior corrugada y la interior lisa, color teja RAL 8023, diámetro nominal 315 mm, diámetro exterior 315 mm, diámetro interior 285,2 mm, rigidez anular nominal 8 kN/m², según UNE-EN 13476-1, coeficiente de fluencia inferior a 2, longitud nominal 6 m, unión por copa con junta elástica de EPDM. (material) | 1.05 | 16.125 | 16.93 |
| mt11ade100a | kg | Lubricante para unión mediante junta elástica de tubos y accesorios. | 0.007 | 8.582 | 0.06 |
| mt10hmf010Mp | m³ | Hormigón HM-20/P/20/I, fabricado en central. | 0.107 | 52.05 | 5.57 |
| mq05pdm010b | h | Compresor portátil eléctrico 5 m³/min de caudal. | 1.034 | 5.549 | 5.74 |
| mq05mai030 | h | Martillo neumático. | 1.034 | 3.675 | 3.80 |
| mq01ret020b | h | Retrocargadora sobre neumáticos, de 70 kW. | 0.029 | 32.891 | 0.95 |
| mq02rop020 | h | Pisón vibrante de guiado manual, de 80 kg, con placa de 30x30 cm, tipo rana. | 0.218 | 3.196 | 0.70 |
| mo020 | h | Oficial 1ª construcción. | 0.904 | 15 | 13.56 |
| mo112 | h | Peón especializado construcción. | 0.454 | 12 | 5.45 |
| mo008 | h | Oficial 1ª fontanero. | 0.131 | 15 | 1.97 |
| mo107 | h | Ayudante fontanero. | 0.131 | 13 | 1.70 |
| % | % | Medios Auxiliares | 2 % | 61.80 | 1.24 |
| %CI | % | Costes Indirectos | 1.5 % | 63.04 | 0.95 |
|  |  | Total |  |  | 63.99 |

**ASA011b** Ud Arqueta a pie de bajante O DE PASO enterrada, de hormigón en masa "in situ" HM-30/B/20/I+Qb, de dimensiones interiores 60x60x60 cm, .
77 Ud × 81.62 = 6284.74
Arqueta a pie de bajante O DE PASO enterrada, de hormigón en masa "in situ" HM-30/B/20/I+Qb, de dimensiones interiores 60x60x60 cm, sobre solera de hormigón en masa de 15 cm de espesor, formación de pendiente mínima del 2%, con el mismo tipo de hormigón, con codo de PVC de 45° colocado en dado de hormigón, para evitar el golpe de bajada en la pendiente de la solera, cerrada superiormente con marco y tapa de fundición clase B-125 según UNE-EN 124; previa excavación con medios mecánicos y posterior relleno del trasdós con material granular. Incluso molde reutilizable de chapa metálica amortizable en 20 usos.

| Código | Ud | Descripción | Rendimiento | Precio | Importe |
|---|---|---|---|---|---|
| mt10hmf010kn | m³ | Hormigón HM-30/B/20/I+Qb, fabricado en central, con cemento SR. (material) | 0.354 | 57.77 | 20.45 |
| mt11ppl030a | Ud | Codo 87°30' de PVC liso, D=125 mm. (material) | 1 | 3.207 | 3.21 |
| mt08epr030c | Ud | Molde reutilizable para formación de arquetas de sección cuadrada de 60x60x60 cm, de chapa metálica, incluso accesorios de montaje. (material) | 0.05 | 174.501 | 8.73 |
| mt11tfa010c | Ud | Marco y tapa de fundición, 60x60 cm, para arqueta registrable, clase B-125 según UNE-EN 124. (material) | 1 | 25.236 | 25.24 |
| mt01arr010a | t | Grava de cantera, de 19 a 25 mm de diámetro. (material) | 0.581 | 6.46 | 3.75 |
| mq01ret020b | h | Retrocargadora sobre neumáticos, de 70 kW. | 0.08 | 32.891 | 2.63 |
| mo020 | h | Oficial 1ª construcción. | 0.619 | 15 | 9.29 |
| mo113 | h | Peón ordinario construcción. | 0.461 | 12 | 5.53 |
| % | % | Medios Auxiliares | 2 % | 78.83 | 1.58 |
| %CI | % | Costes Indirectos | 1.5 % | 80.41 | 1.21 |
|  |  | Total |  |  | 81.62 |

| Medición | Uds. | Parcial |
|---|---|---|
| PLUVIALES | 51 | 51.000 |
| FECALES | 26 | 26.000 |
| Total |  | 77 |

**ASB020** Ud Conexión de la acometida del edificio a la red general de saneamiento del municipio a través de pozo de registro. Incluso junta flexible para el empalme de la acometida y mortero de cemento para repaso y bruñido en el interior del pozo.
2 Ud × 114.83 = 229.66

| Código | Ud | Descripción | Rendimiento | Precio | Importe |
|---|---|---|---|---|---|
| mt08aaa010a | m³ | Agua. | 0.022 | 1.354 | 0.03 |
| mt09mif010ca | t | Mortero industrial para albañilería, de cemento, color gris, categoría M-5 (resistencia a compresión 5 N/mm²), suministrado en sacos, según UNE-EN 998-2. | 0.122 | 30.043 | 3.67 |
| mt11var200 | Ud | Material para ejecución de junta flexible en el empalme de la acometida al pozo de registro. (material) | 1 | 11.876 | 11.88 |
| mq05pdm110 | h | Compresor portátil diesel media presión 10 m³/min. (maquinaria) | 0.967 | 5.546 | 5.36 |
| mq05mai030 | h | Martillo neumático. | 1.934 | 3.675 | 7.11 |
| mo020 | h | Oficial 1ª construcción. | 2.416 | 15 | 36.24 |
| mo112 | h | Peón especializado construcción. | 3.885 | 12 | 46.62 |
| % | % | Medios Auxiliares | 2 % | 110.91 | 2.22 |
| %CI | % | Costes Indirectos | 1.5 % | 113.13 | 1.70 |
|  |  | Total |  |  | 114.83 |

**ASA010d** Ud Arqueta de paso, registrable, enterrada, construida con fábrica de ladrillo cerámico macizo, de 1/2 pie de espesor, recibido con mortero de cemento, industrial, M-5, de dimensiones interiores 70x70x100 cm, sobre solera de hormigón en masa HM-30/B/20/I+Qb de 15 cm de espesor, formación de pendiente mínima del 2%, con el mismo tipo de hormigón, enfoscada y bruñida interiormente con mortero de cemento, industrial, con aditivo hidrófugo, M-15 formando aristas y esquinas a media caña, cerrada superiormente con tapa prefabricada de hormigón armado con cierre hermético al paso de los olores mefíticos; previa excavación con medios mecánicos y posterior relleno del trasdós con material granular. Incluso mortero para sellado de juntas y colector de conexión de PVC, de tres entradas y una salida, con tapa de registro, para encuentros.
2 Ud × 134.93 = 269.86

| Código | Ud | Descripción | Rendimiento | Precio | Importe |
|---|---|---|---|---|---|
| mt10hmf010kn | m³ | Hormigón HM-30/B/20/I+Qb, fabricado en central, con cemento SR. | 0.251 | 57.77 | 14.50 |
| mt04lma010b | Ud | Ladrillo cerámico macizo de elaboración mecánica para revestir, 25x12x5 cm, para uso en mampostería protegida (pieza P), densidad 2300 kg/m³, según UNE-EN 771-1. (material) | 244 | 0.187 | 45.63 |
| mt08aaa010a | m³ | Agua. | 0.048 | 1.354 | 0.06 |
| mt09mif010ca | t | Mortero industrial para albañilería, de cemento, color gris, categoría M-5 (resistencia a compresión 5 N/mm²), suministrado en sacos, según UNE-EN 998-2. | 0.171 | 30.043 | 5.14 |
| mt11var130 | Ud | Colector de conexión de PVC, con tres entradas y una salida, con tapa de registro. (material) | 1 | 28.767 | 28.77 |
| mt09mif010la | t | Mortero industrial para albañilería, de cemento, color gris, con aditivo hidrófugo, categoría M-15 (resistencia a compresión 15 N/mm²), suministrado en sacos, según UNE-EN 998-2. | 0.093 | 33.219 | 3.09 |
| mt11var100 | Ud | Conjunto de elementos necesarios para garantizar el cierre hermético al paso de olores mefíticos en arquetas de saneamiento, compuesto por: angulares y chapas metálicas con sus elementos de fijación y anclaje, junta de neopreno, aceite y demás accesorios. (material) | 1 | 6.36 | 6.36 |
| mt11arf010e | Ud | Tapa de hormigón armado prefabricada, 85x85x5 cm. (material) | 1 | 3.455 | 3.46 |
| mt01arr010a | t | Grava de cantera, de 19 a 25 mm de diámetro. | 1.406 | 6.46 | 9.08 |
| mq01ret020b | h | Retrocargadora sobre neumáticos, de 70 kW. | 0.233 | 32.891 | 7.66 |
| mo020 | h | Oficial 1ª construcción. | 0.231 | 15 | 3.47 |
| mo113 | h | Peón ordinario construcción. | 0.259 | 12 | 3.11 |
| % | % | Medios Auxiliares | 2 % | 130.33 | 2.61 |
| %CI | % | Costes Indirectos | 1.5 % | 132.94 | 1.99 |
|  |  | Total |  |  | 134.93 |

**ASA010** Ud Arqueta de paso, registrable, enterrada, construida con fábrica de ladrillo cerámico macizo, de 1/2 pie de espesor, recibido con mortero de cemento, industrial, M-5, de dimensiones interiores 80x80x75 cm, (18/07/2019)
15 Ud × 154.92 = 2323.80
Arqueta de paso, registrable, enterrada, construida con fábrica de ladrillo cerámico macizo, de 1/2 pie de espesor, recibido con mortero de cemento, industrial, M-5, de dimensiones interiores 80x80x75 cm, sobre solera de hormigón en masa HM-30/B/20/I+Qb de 15 cm de espesor, formación de pendiente mínima del 2%, con el mismo tipo de hormigón, enfoscada y bruñida interiormente con mortero de cemento, industrial, con aditivo hidrófugo, M-15 formando aristas y esquinas a media caña, cerrada superiormente con marco y tapa de fundición clase B-125 según UNE-EN 124; previa excavación con medios mecánicos y posterior relleno del trasdós con material granular. Incluso mortero para sellado de juntas y colector de conexión de PVC, de tres entradas y una salida, con tapa de registro, para encuentros.

| Código | Ud | Descripción | Rendimiento | Precio | Importe |
|---|---|---|---|---|---|
| mt10hmf010kn | m³ | Hormigón HM-30/B/20/I+Qb, fabricado en central, con cemento SR. | 0.289 | 57.77 | 16.70 |
| mt04lma010b | Ud | Ladrillo cerámico macizo de elaboración mecánica para revestir, 25x12x5 cm, para uso en mampostería protegida (pieza P), densidad 2300 kg/m³, según UNE-EN 771-1. | 215 | 0.187 | 40.21 |
| mt08aaa010a | m³ | Agua. | 0.043 | 1.354 | 0.06 |
| mt09mif010ca | t | Mortero industrial para albañilería, de cemento, color gris, categoría M-5 (resistencia a compresión 5 N/mm²), suministrado en sacos, según UNE-EN 998-2. | 0.15 | 30.043 | 4.51 |
| mt11var130 | Ud | Colector de conexión de PVC, con tres entradas y una salida, con tapa de registro. | 1 | 28.767 | 28.77 |
| mt09mif010la | t | Mortero industrial para albañilería, de cemento, color gris, con aditivo hidrófugo, categoría M-15 (resistencia a compresión 15 N/mm²), suministrado en sacos, según UNE-EN 998-2. | 0.086 | 33.219 | 2.86 |
| mt11var100 | Ud | Conjunto de elementos necesarios para garantizar el cierre hermético al paso de olores mefíticos en arquetas de saneamiento, compuesto por: angulares y chapas metálicas con sus elementos de fijación y anclaje, junta de neopreno, aceite y demás accesorios. | 1 | 6.36 | 6.36 |
| mt11tfa010f | Ud | Marco y tapa de fundición, 90x90 cm, para arqueta registrable, clase B-125 según UNE-EN 124. (material; 18/07/2019) | 1 | 27.326 | 27.33 |
| mt01arr010a | t | Grava de cantera, de 19 a 25 mm de diámetro. | 1.151 | 6.46 | 7.44 |
| mq01ret020b | h | Retrocargadora sobre neumáticos, de 70 kW. | 0.213 | 32.891 | 7.01 |
| mo020 | h | Oficial 1ª construcción. | 0.298 | 15 | 4.47 |
| mo113 | h | Peón ordinario construcción. | 0.327 | 12 | 3.92 |
| % | % | Medios Auxiliares | 2 % | 149.64 | 2.99 |
| %CI | % | Costes Indirectos | 1.5 % | 152.63 | 2.29 |
|  |  | Total |  |  | 154.92 |

| Medición | Uds. | Parcial |
|---|---|---|
| PLUVIALES | 7 | 7.000 |
| FECALES | 8 | 8.000 |
| Total |  | 15 |

**ASA010b** Ud Arqueta de paso, registrable, enterrada, construida con fábrica de ladrillo cerámico macizo, de 1/2 pie de espesor, recibido con mortero de cemento, industrial, M-5, de dimensiones interiores 100x100x125 cm,
12 Ud × 185.38 = 2224.56
Arqueta de paso, registrable, enterrada, construida con fábrica de ladrillo cerámico macizo, de 1/2 pie de espesor, recibido con mortero de cemento, industrial, M-5, de dimensiones interiores 100x100x125 cm, sobre solera de hormigón en masa HM-30/B/20/I+Qb de 15 cm de espesor, formación de pendiente mínima del 2%, con el mismo tipo de hormigón, enfoscada y bruñida interiormente con mortero de cemento, industrial, con aditivo hidrófugo, M-15 formando aristas y esquinas a media caña, cerrada superiormente con tapa prefabricada de hormigón armado con cierre hermético al paso de los olores mefíticos; previa excavación con medios mecánicos y posterior relleno del trasdós con material granular. Incluso mortero para sellado de juntas y colector de conexión de PVC, de tres entradas y una salida, con tapa de registro, para encuentros.

| Código | Ud | Descripción | Rendimiento | Precio | Importe |
|---|---|---|---|---|---|
| mt10hmf010kn | m³ | Hormigón HM-30/B/20/I+Qb, fabricado en central, con cemento SR. | 0.376 | 57.77 | 21.72 |
| mt04lma010b | Ud | Ladrillo cerámico macizo de elaboración mecánica para revestir, 25x12x5 cm, para uso en mampostería protegida (pieza P), densidad 2300 kg/m³, según UNE-EN 771-1. | 220 | 0.187 | 41.14 |
| mt08aaa010a | m³ | Agua. | 0.083 | 1.354 | 0.11 |
| mt09mif010ca | t | Mortero industrial para albañilería, de cemento, color gris, categoría M-5 (resistencia a compresión 5 N/mm²), suministrado en sacos, según UNE-EN 998-2. | 0.291 | 30.043 | 8.74 |
| mt11var130 | Ud | Colector de conexión de PVC, con tres entradas y una salida, con tapa de registro. | 1 | 28.767 | 28.77 |
| mt09mif010la | t | Mortero industrial para albañilería, de cemento, color gris, con aditivo hidrófugo, categoría M-15 (resistencia a compresión 15 N/mm²), suministrado en sacos, según UNE-EN 998-2. | 0.169 | 33.219 | 5.61 |
| mt11var100 | Ud | Conjunto de elementos necesarios para garantizar el cierre hermético al paso de olores mefíticos en arquetas de saneamiento, compuesto por: angulares y chapas metálicas con sus elementos de fijación y anclaje, junta de neopreno, aceite y demás accesorios. | 1 | 6.36 | 6.36 |
| mt11arf010g | Ud | Tapa de hormigón armado prefabricada, 118x118x15 cm. (material) | 1 | 21.148 | 21.15 |
| mt01arr010a | t | Grava de cantera, de 19 a 25 mm de diámetro. | 2.241 | 6.46 | 14.48 |
| mq01ret020b | h | Retrocargadora sobre neumáticos, de 70 kW. | 0.437 | 32.891 | 14.37 |
| mo020 | h | Oficial 1ª construcción. | 0.539 | 15 | 8.09 |
| mo113 | h | Peón ordinario construcción. | 0.71 | 12 | 8.52 |
| % | % | Medios Auxiliares | 2 % | 179.06 | 3.58 |
| %CI | % | Costes Indirectos | 1.5 % | 182.64 | 2.74 |
|  |  | Total |  |  | 185.38 |

| Medición | Uds. | Parcial |
|---|---|---|
| PLUVIALES | 12 | 12.000 |
| Total |  | 12 |

**ASA010c** Ud Arqueta de paso, registrable, enterrada, construida con fábrica de ladrillo cerámico macizo, de 1/2 pie de espesor, recibido con mortero de cemento, industrial, M-5, de dimensiones interiores 125x125x150 cm,
10 Ud × 209.49 = 2094.90
Arqueta de paso, registrable, enterrada, construida con fábrica de ladrillo cerámico macizo, de 1/2 pie de espesor, recibido con mortero de cemento, industrial, M-5, de dimensiones interiores 125x125x150 cm, sobre solera de hormigón en masa HM-30/B/20/I+Qb de 15 cm de espesor, formación de pendiente mínima del 2%, con el mismo tipo de hormigón, enfoscada y bruñida interiormente con mortero de cemento, industrial, con aditivo hidrófugo, M-15 formando aristas y esquinas a media caña, cerrada superiormente con tapa prefabricada de hormigón armado con cierre hermético al paso de los olores mefíticos; previa excavación con medios mecánicos y posterior relleno del trasdós con material granular. Incluso mortero para sellado de juntas y colector de conexión de PVC, de tres entradas y una salida, con tapa de registro, para encuentros.

| Código | Ud | Descripción | Rendimiento | Precio | Importe |
|---|---|---|---|---|---|
| mt10hmf010kn | m³ | Hormigón HM-30/B/20/I+Qb, fabricado en central, con cemento SR. | 0.501 | 57.77 | 28.94 |
| mt04lma010b | Ud | Ladrillo cerámico macizo de elaboración mecánica para revestir, 25x12x5 cm, para uso en mampostería protegida (pieza P), densidad 2300 kg/m³, según UNE-EN 771-1. | 250 | 0.187 | 46.75 |
| mt08aaa010a | m³ | Agua. | 0.119 | 1.354 | 0.16 |
| mt09mif010ca | t | Mortero industrial para albañilería, de cemento, color gris, categoría M-5 (resistencia a compresión 5 N/mm²), suministrado en sacos, según UNE-EN 998-2. | 0.404 | 30.043 | 12.14 |
| mt11var130 | Ud | Colector de conexión de PVC, con tres entradas y una salida, con tapa de registro. | 1 | 28.767 | 28.77 |
| mt09mif010la | t | Mortero industrial para albañilería, de cemento, color gris, con aditivo hidrófugo, categoría M-15 (resistencia a compresión 15 N/mm²), suministrado en sacos, según UNE-EN 998-2. | 0.256 | 33.219 | 8.50 |
| mt11var100 | Ud | Conjunto de elementos necesarios para garantizar el cierre hermético al paso de olores mefíticos en arquetas de saneamiento, compuesto por: angulares y chapas metálicas con sus elementos de fijación y anclaje, junta de neopreno, aceite y demás accesorios. | 1 | 6.36 | 6.36 |
| mt11arf010h | Ud | Tapa de hormigón armado prefabricada, 150x150x15 cm. (material) | 1 | 33.434 | 33.43 |
| mt01arr010a | t | Grava de cantera, de 19 a 25 mm de diámetro. | 3.173 | 6.46 | 20.50 |
| mq01ret020b | h | Retrocargadora sobre neumáticos, de 70 kW. | 0.1 | 32.891 | 3.29 |
| mo020 | h | Oficial 1ª construcción. | 0.5 | 15 | 7.50 |
| mo113 | h | Peón ordinario construcción. | 0.5 | 12 | 6.00 |
| % | % | Medios Auxiliares | 2 % | 202.34 | 4.05 |
| %CI | % | Costes Indirectos | 1.5 % | 206.39 | 3.10 |
|  |  | Total |  |  | 209.49 |

| Medición | Uds. | Largo | Parcial |
|---|---|---|---|
| PLUVIALES | 1 | 10.000 | 10.000 |
| Total |  |  | 10 |

**ASC010** m Colector enterrado de red horizontal de saneamiento, con arquetas, con una pendiente mínima del 2%, para la evacuación de aguas residuales y/o pluviales, formado por tubo de PVC liso, serie SN-4, rigidez anular nominal 4 kN/m², de 110 mm de diámetro exterior, pegado mediante adhesivo, colocado sobre lecho de arena de 10 cm de espesor, debidamente compactada y nivelada con pisón vibrante de guiado manual, relleno lateral compactando hasta los riñones y posterior relleno con la misma arena hasta 30 cm por encima de la generatriz superior de la tubería. Incluso líquido limpiador y adhesivo para tubos y accesorios de PVC.
68.549 m × 11.53 = 790.37

| Código | Ud | Descripción | Rendimiento | Precio | Importe |
|---|---|---|---|---|---|
| mt01ara010 | m³ | Arena de 0 a 5 mm de diámetro. | 0.299 | 10.725 | 3.21 |
| mt11tpb030a | m | Tubo de PVC liso, para saneamiento enterrado sin presión, serie SN-4, rigidez anular nominal 4 kN/m², de 110 mm de diámetro exterior y 3,2 mm de espesor, según UNE-EN 1401-1. (material) | 1.05 | 2.483 | 2.61 |
| mt11var009 | l | Líquido limpiador para pegado mediante adhesivo de tubos y accesorios de PVC. (material) | 0.043 | 9.365 | 0.40 |
| mt11var010 | l | Adhesivo para tubos y accesorios de PVC. (material) | 0.022 | 14.278 | 0.31 |
| mq04dua020b | h | Dumper de descarga frontal de 2 t de carga útil. | 0.024 | 8.422 | 0.20 |
| mq02rop020 | h | Pisón vibrante de guiado manual, de 80 kg, con placa de 30x30 cm, tipo rana. | 0.179 | 3.196 | 0.57 |
| mq02cia020j | h | Camión cisterna de 8 m³ de capacidad. | 0.002 | 36.623 | 0.07 |
| mo020 | h | Oficial 1ª construcción. | 0.061 | 15 | 0.92 |
| mo113 | h | Peón ordinario construcción. | 0.117 | 12 | 1.40 |
| mo008 | h | Oficial 1ª fontanero. | 0.067 | 15 | 1.01 |
| mo107 | h | Ayudante fontanero. | 0.034 | 13 | 0.44 |
| % | % | Medios Auxiliares | 2 % | 11.14 | 0.22 |
| %CI | % | Costes Indirectos | 1.5 % | 11.36 | 0.17 |
|  |  | Total |  |  | 11.53 |

| Medición | Uds. | Largo | Parcial |
|---|---|---|---|
| baño de gimnasio | 1 | 3.096 | 3.096 |
|  | 1 | 3.486 | 3.486 |
|  | 1 | 3.344 | 3.344 |
|  | 1 | 2.604 | 2.604 |
|  | 1 | 1.369 | 1.369 |
|  | 1 | 3.746 | 3.746 |
|  | 1 | 4.636 | 4.636 |
|  | 1 | 2.791 | 2.791 |
|  | 1 | 1.184 | 1.184 |
|  | 1 | 0.351 | 0.351 |
| baños esc 1 | 1 | 3.389 | 3.389 |
|  | 1 | 2.552 | 2.552 |
|  | 1 | 1.594 | 1.594 |
| vestuarios | 1 | 7.408 | 7.408 |
|  | 1 | 2.717 | 2.717 |
|  | 1 | 9.944 | 9.944 |
|  | 1 | 3.537 | 3.537 |
|  | 1 | 2.583 | 2.583 |
|  | 1 | 2.702 | 2.702 |
| profesores | 1 | 5.516 | 5.516 |
| Total |  |  | 68.549 |

**ASC010b** m Colector enterrado de red horizontal de saneamiento, con arquetas, con una pendiente mínima del 2%, para la evacuación de aguas residuales y/o pluviales, formado por tubo de PVC liso, serie SN-4, rigidez anular nominal 4 kN/m², de 125 mm de diámetro exterior, pegado mediante adhesivo, colocado sobre lecho de arena de 10 cm de espesor, debidamente compactada y nivelada con pisón vibrante de guiado manual, relleno lateral compactando hasta los riñones y posterior relleno con la misma arena hasta 30 cm por encima de la generatriz superior de la tubería. Incluso líquido limpiador y adhesivo para tubos y accesorios de PVC.
17.223 m × 13.16 = 226.65

| Código | Ud | Descripción | Rendimiento | Precio | Importe |
|---|---|---|---|---|---|
| mt01ara010 | m³ | Arena de 0 a 5 mm de diámetro. | 0.313 | 10.725 | 3.36 |
| mt11tpb030b | m | Tubo de PVC liso, para saneamiento enterrado sin presión, serie SN-4, rigidez anular nominal 4 kN/m², de 125 mm de diámetro exterior y 3,2 mm de espesor, según UNE-EN 1401-1. (material) | 1.05 | 3.314 | 3.48 |
| mt11var009 | l | Líquido limpiador para pegado mediante adhesivo de tubos y accesorios de PVC. | 0.049 | 9.365 | 0.46 |
| mt11var010 | l | Adhesivo para tubos y accesorios de PVC. | 0.025 | 14.278 | 0.36 |
| mq04dua020b | h | Dumper de descarga frontal de 2 t de carga útil. | 0.025 | 8.422 | 0.21 |
| mq02rop020 | h | Pisón vibrante de guiado manual, de 80 kg, con placa de 30x30 cm, tipo rana. | 0.189 | 3.196 | 0.60 |
| mq02cia020j | h | Camión cisterna de 8 m³ de capacidad. | 0.003 | 36.623 | 0.11 |
| mo020 | h | Oficial 1ª construcción. | 0.07 | 15 | 1.05 |
| mo113 | h | Peón ordinario construcción. | 0.122 | 12 | 1.46 |
| mo008 | h | Oficial 1ª fontanero. | 0.076 | 15 | 1.14 |
| mo107 | h | Ayudante fontanero. | 0.038 | 13 | 0.49 |
| % | % | Medios Auxiliares | 2 % | 12.72 | 0.25 |
| %CI | % | Costes Indirectos | 1.5 % | 12.97 | 0.19 |
|  |  | Total |  |  | 13.16 |

| Medición | Uds. | Largo | Parcial |
|---|---|---|---|
| FECALES |  |  |  |
| Aulas de Infantil | 1 | 2.596 | 2.596 |
|  | 1 | 2.782 | 2.782 |
|  | 1 | 3.051 | 3.051 |
|  | 1 | 2.773 | 2.773 |
|  | 1 | 3.007 | 3.007 |
|  | 1 | 3.014 | 3.014 |
| Total |  |  | 17.223 |

**ASC010c** m Colector enterrado de red horizontal de saneamiento, con arquetas, con una pendiente mínima del 2%, para la evacuación de aguas residuales y/o pluviales, formado por tubo de PVC liso, serie SN-4, rigidez anular nominal 4 kN/m², de 160 mm de diámetro exterior, pegado mediante adhesivo, colocado sobre lecho de arena de 10 cm de espesor, debidamente compactada y nivelada con pisón vibrante de guiado manual, relleno lateral compactando hasta los riñones y posterior relleno con la misma arena hasta 30 cm por encima de la generatriz superior de la tubería. Incluso líquido limpiador y adhesivo para tubos y accesorios de PVC.
914.405 m × 16.68 = 15252.28

| Código | Ud | Descripción | Rendimiento | Precio | Importe |
|---|---|---|---|---|---|
| mt01ara010 | m³ | Arena de 0 a 5 mm de diámetro. | 0.346 | 10.725 | 3.71 |
| mt11tpb030c | m | Tubo de PVC liso, para saneamiento enterrado sin presión, serie SN-4, rigidez anular nominal 4 kN/m², de 160 mm de diámetro exterior y 4 mm de espesor, según UNE-EN 1401-1. (material) | 1.05 | 5.053 | 5.31 |
| mt11var009 | l | Líquido limpiador para pegado mediante adhesivo de tubos y accesorios de PVC. | 0.063 | 9.365 | 0.59 |
| mt11var010 | l | Adhesivo para tubos y accesorios de PVC. | 0.031 | 14.278 | 0.44 |
| mq04dua020b | h | Dumper de descarga frontal de 2 t de carga útil. | 0.028 | 8.422 | 0.24 |
| mq02rop020 | h | Pisón vibrante de guiado manual, de 80 kg, con placa de 30x30 cm, tipo rana. | 0.211 | 3.196 | 0.67 |
| mq02cia020j | h | Camión cisterna de 8 m³ de capacidad. | 0.003 | 36.623 | 0.11 |
| mo020 | h | Oficial 1ª construcción. | 0.088 | 15 | 1.32 |
| mo113 | h | Peón ordinario construcción. | 0.137 | 12 | 1.64 |
| mo008 | h | Oficial 1ª fontanero. | 0.097 | 15 | 1.46 |
| mo107 | h | Ayudante fontanero. | 0.048 | 13 | 0.62 |
| % | % | Medios Auxiliares | 2 % | 16.11 | 0.32 |
| %CI | % | Costes Indirectos | 1.5 % | 16.43 | 0.25 |
|  |  | Total |  |  | 16.68 |

| Medición | Uds. | Largo | Parcial |
|---|---|---|---|
| PLUVIALES |  |  |  |
| recogina de Pluviales zona Norte | 1 | 60.453 | 60.453 |
| Pluviales fachada Norte desde bajante | 1 | 53.287 | 53.287 |
| desde bajante Instalaciones | 1 | 7.910 | 7.910 |
| Desde gimnasio hsta prof | 1 | 77.523 | 77.523 |
| Pista pro | 1 | 63.175 | 63.175 |
| Pistas Este | 1 | 73.902 | 73.902 |
| Centro pistas | 1 | 48.118 | 48.118 |
| Acceso Infantil pistas | 1 | 1.575 | 1.575 |
|  | 1 | 29.802 | 29.802 |
| Aulas infantil | 1 | 30.989 | 30.989 |
|  | 1 | 2.691 | 2.691 |
| Rigola Sur | 1 | 40.510 | 40.510 |
|  | 1 | 2.304 | 2.304 |
| Comedor bajante | 1 | 6.626 | 6.626 |
| Patio 2 | 1 | 6.599 | 6.599 |
|  | 1 | 0.979 | 0.979 |
|  | 1 | 1.730 | 1.730 |
| Conexiónes | 44 | 1.768 | 77.792 |
| Zona entrada ppal | 1 | 3.646 | 3.646 |
|  | 1 | 17.277 | 17.277 |
| FECALES |  |  |  |
| Aseos gimnasio | 1 | 66.335 | 66.335 |
|  | 1 | 2.472 | 2.472 |
|  | 1 | 4.014 | 4.014 |
|  | 1 | 3.401 | 3.401 |
|  | 1 | 7.233 | 7.233 |
|  | 1 | 3.059 | 3.059 |
|  | 1 | 22.402 | 22.402 |
|  | 1 | 3.857 | 3.857 |
|  | 1 | 8.487 | 8.487 |
|  | 1 | 4.046 | 4.046 |
| desde cocina+ | 1 | 32.307 | 32.307 |
|  | 1 | 6.762 | 6.762 |
|  | 1 | 7.777 | 7.777 |
|  | 1 | 1.494 | 1.494 |
|  | 1 | 3.223 | 3.223 |
| Infantil profesores | 1 | 32.663 | 32.663 |
|  | 1 | 6.421 | 6.421 |
|  | 1 | 6.484 | 6.484 |
|  | 1 | 13.267 | 13.267 |
|  | 1 | 5.294 | 5.294 |
|  | 1 | 0.874 | 0.874 |
| Infantil hasta pozo | 1 | 41.867 | 41.867 |
|  | 1 | 6.378 | 6.378 |
|  | 1 | 5.400 | 5.400 |
|  | 1 | 12.000 | 12.000 |
| Total |  |  | 914.405 |

**ASC010d** m Colector enterrado de red horizontal de saneamiento, con arquetas, con una pendiente mínima del 2%, para la evacuación de aguas residuales y/o pluviales, formado por tubo de PVC liso, serie SN-4, rigidez anular nominal 4 kN/m², de 200 mm de diámetro exterior, pegado mediante adhesivo, colocado sobre lecho de arena de 10 cm de espesor, debidamente compactada y nivelada con pisón vibrante de guiado manual, relleno lateral compactando hasta los riñones y posterior relleno con la misma arena hasta 30 cm por encima de la generatriz superior de la tubería. Incluso líquido limpiador y adhesivo para tubos y accesorios de PVC.
69.353 m × 21.56 = 1495.25

| Código | Ud | Descripción | Rendimiento | Precio | Importe |
|---|---|---|---|---|---|
| mt01ara010 | m³ | Arena de 0 a 5 mm de diámetro. | 0.385 | 10.725 | 4.13 |
| mt11tpb030d | m | Tubo de PVC liso, para saneamiento enterrado sin presión, serie SN-4, rigidez anular nominal 4 kN/m², de 200 mm de diámetro exterior y 4,9 mm de espesor, según UNE-EN 1401-1. (material) | 1.05 | 7.723 | 8.11 |
| mt11var009 | l | Líquido limpiador para pegado mediante adhesivo de tubos y accesorios de PVC. | 0.079 | 9.365 | 0.74 |
| mt11var010 | l | Adhesivo para tubos y accesorios de PVC. | 0.039 | 14.278 | 0.56 |
| mq04dua020b | h | Dumper de descarga frontal de 2 t de carga útil. | 0.032 | 8.422 | 0.27 |
| mq02rop020 | h | Pisón vibrante de guiado manual, de 80 kg, con placa de 30x30 cm, tipo rana. | 0.237 | 3.196 | 0.76 |
| mq02cia020j | h | Camión cisterna de 8 m³ de capacidad. | 0.003 | 36.623 | 0.11 |
| mo020 | h | Oficial 1ª construcción. | 0.112 | 15 | 1.68 |
| mo113 | h | Peón ordinario construcción. | 0.154 | 12 | 1.85 |
| mo008 | h | Oficial 1ª fontanero. | 0.121 | 15 | 1.82 |
| mo107 | h | Ayudante fontanero. | 0.061 | 13 | 0.79 |
| % | % | Medios Auxiliares | 2 % | 20.82 | 0.42 |
| %CI | % | Costes Indirectos | 1.5 % | 21.24 | 0.32 |
|  |  | Total |  |  | 21.56 |

| Medición | Uds. | Largo | Parcial |
|---|---|---|---|
| Pluviales pistas | 1 | 17.877 | 17.877 |
| Cuarto de instalaciones aljibe | 1 | 11.673 | 11.673 |
| FECALES |  |  |  |
| Ramal prof hasta pozo | 1 | 39.803 | 39.803 |
| Total |  |  | 69.353 |

**ASC010e** m Colector enterrado de red horizontal de saneamiento, con arquetas, con una pendiente mínima del 2%, para la evacuación de aguas residuales y/o pluviales, formado por tubo de PVC liso, serie SN-4, rigidez anular nominal 4 kN/m², de 250 mm de diámetro exterior, pegado mediante adhesivo, colocado sobre lecho de arena de 10 cm de espesor, debidamente compactada y nivelada con pisón vibrante de guiado manual, relleno lateral compactando hasta los riñones y posterior relleno con la misma arena hasta 30 cm por encima de la generatriz superior de la tubería. Incluso líquido limpiador y adhesivo para tubos y accesorios de PVC.
223.132 m × 28.83 = 6432.90

| Código | Ud | Descripción | Rendimiento | Precio | Importe |
|---|---|---|---|---|---|
| mt01ara010 | m³ | Arena de 0 a 5 mm de diámetro. | 0.435 | 10.725 | 4.67 |
| mt11tpb030e | m | Tubo de PVC liso, para saneamiento enterrado sin presión, serie SN-4, rigidez anular nominal 4 kN/m², de 250 mm de diámetro exterior y 6,2 mm de espesor, según UNE-EN 1401-1. (material) | 1.05 | 12.189 | 12.80 |
| mt11var009 | l | Líquido limpiador para pegado mediante adhesivo de tubos y accesorios de PVC. | 0.098 | 9.365 | 0.92 |
| mt11var010 | l | Adhesivo para tubos y accesorios de PVC. | 0.049 | 14.278 | 0.70 |
| mq04dua020b | h | Dumper de descarga frontal de 2 t de carga útil. | 0.036 | 8.422 | 0.30 |
| mq02rop020 | h | Pisón vibrante de guiado manual, de 80 kg, con placa de 30x30 cm, tipo rana. | 0.27 | 3.196 | 0.86 |
| mq02cia020j | h | Camión cisterna de 8 m³ de capacidad. | 0.004 | 36.623 | 0.15 |
| mo020 | h | Oficial 1ª construcción. | 0.138 | 15 | 2.07 |
| mo113 | h | Peón ordinario construcción. | 0.176 | 12 | 2.11 |
| mo008 | h | Oficial 1ª fontanero. | 0.151 | 15 | 2.27 |
| mo107 | h | Ayudante fontanero. | 0.076 | 13 | 0.99 |
| % | % | Medios Auxiliares | 2 % | 27.84 | 0.56 |
| %CI | % | Costes Indirectos | 1.5 % | 28.40 | 0.43 |
|  |  | Total |  |  | 28.83 |

| Medición | Uds. | Largo | Parcial |
|---|---|---|---|
| Pluviales ramal hacia cocina | 1 | 25.959 | 25.959 |
| entrada | 1 | 11.494 | 11.494 |
| entrada | 1 | 11.639 | 11.639 |
| cruce a patio | 1 | 26.171 | 26.171 |
| patio | 1 | 12.289 | 12.289 |
| cocina | 1 | 28.692 | 28.692 |
| patio infantil | 1 | 27.650 | 27.650 |
| pistas | 1 | 47.109 | 47.109 |
| canaleta | 1 | 18.666 | 18.666 |
| Nombre medición | 1 | 13.463 | 13.463 |
| Total |  |  | 223.132 |

**ASC010f** m Colector enterrado de red horizontal de saneamiento, con arquetas, con una pendiente mínima del 2%, para la evacuación de aguas residuales y/o pluviales, formado por tubo de PVC liso, serie SN-4, rigidez anular nominal 4 kN/m², de 315 mm de diámetro exterior, pegado mediante adhesivo, colocado sobre lecho de arena de 10 cm de espesor, debidamente compactada y nivelada con pisón vibrante de guiado manual, relleno lateral compactando hasta los riñones y posterior relleno con la misma arena hasta 30 cm por encima de la generatriz superior de la tubería. Incluso líquido limpiador y adhesivo para tubos y accesorios de PVC.
39.944 m × 39.44 = 1575.39

| Código | Ud | Descripción | Rendimiento | Precio | Importe |
|---|---|---|---|---|---|
| mt01ara010 | m³ | Arena de 0 a 5 mm de diámetro. | 0.501 | 10.725 | 5.37 |
| mt11tpb030f | m | Tubo de PVC liso, para saneamiento enterrado sin presión, serie SN-4, rigidez anular nominal 4 kN/m², de 315 mm de diámetro exterior y 7,7 mm de espesor, según UNE-EN 1401-1. (material) | 1.05 | 18.987 | 19.94 |
| mt11var009 | l | Líquido limpiador para pegado mediante adhesivo de tubos y accesorios de PVC. | 0.124 | 9.365 | 1.16 |
| mt11var010 | l | Adhesivo para tubos y accesorios de PVC. | 0.062 | 14.278 | 0.89 |
| mq04dua020b | h | Dumper de descarga frontal de 2 t de carga útil. | 0.042 | 8.422 | 0.35 |
| mq02rop020 | h | Pisón vibrante de guiado manual, de 80 kg, con placa de 30x30 cm, tipo rana. | 0.315 | 3.196 | 1.01 |
| mq02cia020j | h | Camión cisterna de 8 m³ de capacidad. | 0.004 | 36.623 | 0.15 |
| mo020 | h | Oficial 1ª construcción. | 0.176 | 15 | 2.64 |
| mo113 | h | Peón ordinario construcción. | 0.205 | 12 | 2.46 |
| mo008 | h | Oficial 1ª fontanero. | 0.192 | 15 | 2.88 |
| mo107 | h | Ayudante fontanero. | 0.096 | 13 | 1.25 |
| % | % | Medios Auxiliares | 2 % | 38.10 | 0.76 |
| %CI | % | Costes Indirectos | 1.5 % | 38.86 | 0.58 |
|  |  | Total |  |  | 39.44 |

| Medición | Uds. | Largo | Parcial |
|---|---|---|---|
| Fecales desde pozo | 1 | 10.000 | 10.000 |
| Pluviales | 1 | 21.000 | 21.000 |
|  | 1 | 8.944 | 8.944 |
| Total |  |  | 39.944 |

**ASC010g** m Colector enterrado de red horizontal de saneamiento, con arquetas, con una pendiente mínima del 2%, para la evacuación de aguas residuales y/o pluviales, formado por tubo de PVC corrugado, rigidez anular nominal 8 kN/m², de 400 mm de diámetro exterior, con junta elástica, colocado sobre lecho de arena de 10 cm de espesor, debidamente compactada y nivelada con pisón vibrante de guiado manual, relleno lateral compactando hasta los riñones y posterior relleno con la misma arena hasta 30 cm por encima de la generatriz superior de la tubería. Incluso lubricante para montaje. (18/07/2019)
22.18 m × 60.22 = 1335.68

| Código | Ud | Descripción | Rendimiento | Precio | Importe |
|---|---|---|---|---|---|
| mt01ara010 | m³ | Arena de 0 a 5 mm de diámetro. | 0.59 | 10.725 | 6.33 |
| mt11ade020j | m | Tubo para saneamiento de PVC de doble pared, la exterior corrugada y la interior lisa, color teja RAL 8023, diámetro nominal 400 mm, diámetro exterior 400 mm, diámetro interior 364 mm, rigidez anular nominal 8 kN/m², según UNE-EN 13476-1, coeficiente de fluencia inferior a 2, longitud nominal 3 m, unión por copa con junta elástica de EPDM. (material; 18/07/2019) | 1.05 | 37.747 | 39.63 |
| mt11ade100a | kg | Lubricante para unión mediante junta elástica de tubos y accesorios. | 0.01 | 8.582 | 0.09 |
| mq04dua020b | h | Dumper de descarga frontal de 2 t de carga útil. | 0.05 | 8.422 | 0.42 |
| mq02rop020 | h | Pisón vibrante de guiado manual, de 80 kg, con placa de 30x30 cm, tipo rana. | 0.375 | 3.196 | 1.20 |
| mq02cia020j | h | Camión cisterna de 8 m³ de capacidad. | 0.005 | 36.623 | 0.18 |
| mo020 | h | Oficial 1ª construcción. | 0.233 | 15 | 3.50 |
| mo113 | h | Peón ordinario construcción. | 0.204 | 12 | 2.45 |
| mo008 | h | Oficial 1ª fontanero. | 0.202 | 15 | 3.03 |
| mo107 | h | Ayudante fontanero. | 0.103 | 13 | 1.34 |
| % | % | Medios Auxiliares | 2 % | 58.17 | 1.16 |
| %CI | % | Costes Indirectos | 1.5 % | 59.33 | 0.89 |
|  |  | Total |  |  | 60.22 |

| Medición | Uds. | Largo | Parcial |
|---|---|---|---|
| Pluviales conexión | 1 | 11.000 | 11.000 |
|  | 1 | 11.180 | 11.180 |
| Total |  |  | 22.18 |

**ASI020** Ud Instalación de sumidero sifónico de PVC, de salida vertical de 110 mm de diámetro, con rejilla de PVC de 300x300 mm, para recogida de aguas pluviales o de locales húmedos. Incluso accesorios de montaje, piezas especiales y elementos de sujeción.
12 Ud × 30.99 = 371.88
Instalación de sumidero sifónico de PVC, de salida vertical de 110 mm de diámetro, con rejilla de PVC de 300x300 mm, para recogida de aguas pluviales o de locales húmedos. Incluso accesorios de montaje, piezas especiales y elementos de sujeción.
Incluye: Replanteo y trazado. Montaje, conexionado y comprobación de su correcto funcionamiento.
Criterio de medición de proyecto: Número de unidades previstas, según documentación gráfica de Proyecto.
Criterio de medición de obra: Se medirá el número de unidades realmente ejecutadas según especificaciones de Proyecto.

| Código | Ud | Descripción | Rendimiento | Precio | Importe |
|---|---|---|---|---|---|
| mt11sup030q | Ud | Sumidero sifónico de PVC, de salida vertical de 110 mm de diámetro, con rejilla de PVC de 300x300 mm. (material) | 1 | 24.246 | 24.25 |
| mt11var020 | Ud | Kit de accesorios de montaje, piezas especiales y elementos de sujeción, para saneamiento. | 1 | 0.654 | 0.65 |
| mo008 | h | Oficial 1ª fontanero. | 0.335 | 15 | 5.03 |
| % | % | Medios Auxiliares | 2 % | 29.93 | 0.60 |
| %CI | % | Costes Indirectos | 1.5 % | 30.53 | 0.46 |
|  |  | Total |  |  | 30.99 |

| Medición | Uds. | Parcial |
|---|---|---|
| Planta baja | 12 | 12.000 |
| Total |  | 12 |

#### ISB Bajantes
Importe: 7785.42

**ISB010e** m Bajante interior insonorizada de la red de evacuación de aguas residuales, formada por tubo de polipropileno con carga mineral, de 125 mm de diámetro, unión con junta elástica.
256 m × 29.18 = 7470.08

| Código | Ud | Descripción | Rendimiento | Precio | Importe |
|---|---|---|---|---|---|
| mt36tpj410f | Ud | Material auxiliar para montaje y sujeción a la obra de las tuberías de polipropileno con carga mineral, insonorizado, de 125 mm de diámetro. (material) | 1 | 2.116 | 2.12 |
| mt36tpj010fi | m | Tubo de polipropileno con carga mineral, insonorizado, de 125 mm de diámetro y 5 mm de espesor, con extremo abocardado y junta elástica, con el precio incrementado el 40% en concepto de accesorios y piezas especiales. (material) | 1 | 19.789 | 19.79 |
| mo008 | h | Oficial 1ª fontanero. | 0.256 | 15 | 3.84 |
| mo107 | h | Ayudante fontanero. | 0.188 | 13 | 2.44 |
| % | % | Medios Auxiliares | 2 % | 28.19 | 0.56 |
| %CI | % | Costes Indirectos | 1.5 % | 28.75 | 0.43 |
|  |  | Total |  |  | 29.18 |

| Medición | Uds. | Alto | Parcial |
|---|---|---|---|
| Planta 1ª | 11 | 4.000 | 44.000 |
| planta baja | 25 | 8.000 | 200.000 |
| Subtotal |  |  | 244.000 |
| baños planta 1ª | 3 | 4.000 | 12.000 |
| Subtotal |  |  | 12.000 |
| Subtotal acumulado |  |  | 256.000 |
| Total |  |  | 256 |

**ISB010b** m Bajante interior de la red de evacuación de aguas pluviales, formada por tubo de PVC, serie B, de 50 mm de diámetro, unión pegada con adhesivo.
8.3 m × 6.04 = 50.13
Bajante interior de la red de evacuación de aguas pluviales, formada por tubo de PVC, serie B, de 50 mm de diámetro y 3 mm de espesor; unión pegada con adhesivo. Incluso líquido limpiador, adhesivo para tubos y accesorios de PVC, material auxiliar para montaje y sujeción a la obra, accesorios y piezas especiales.
Incluye: Replanteo del recorrido de la bajante y de la situación de los elementos de sujeción. Presentación en seco de los tubos. Fijación del material auxiliar para montaje y sujeción a la obra. Montaje, conexionado y comprobación de su correcto funcionamiento. Realización de pruebas de servicio.
Criterio de medición de proyecto: Longitud medida según documentación gráfica de Proyecto.
Criterio de medición de obra: Se medirá la longitud realmente ejecutada según especificaciones de Proyecto.

| Código | Ud | Descripción | Rendimiento | Precio | Importe |
|---|---|---|---|---|---|
| mt36tit400c | Ud | Material auxiliar para montaje y sujeción a la obra de las tuberías de PVC, serie B, de 50 mm de diámetro. (material) | 1 | 0.501 | 0.50 |
| mt36tit010ce | m | Tubo de PVC, serie B, de 50 mm de diámetro y 3 mm de espesor, según UNE-EN 1329-1, con el precio incrementado el 20% en concepto de accesorios y piezas especiales. (material) | 1 | 4.072 | 4.07 |
| mt11var009 | l | Líquido limpiador para pegado mediante adhesivo de tubos y accesorios de PVC. | 0.01 | 9.365 | 0.09 |
| mt11var010 | l | Adhesivo para tubos y accesorios de PVC. | 0.005 | 14.278 | 0.07 |
| mo008 | h | Oficial 1ª fontanero. | 0.051 | 15 | 0.77 |
| mo107 | h | Ayudante fontanero. | 0.025 | 13 | 0.33 |
| % | % | Medios Auxiliares | 2 % | 5.83 | 0.12 |
| %CI | % | Costes Indirectos | 1.5 % | 5.95 | 0.09 |
|  |  | Total |  |  | 6.04 |

**ISB010c** m Bajante interior de la red de evacuación de aguas pluviales, formada por tubo de PVC, serie B, de 75 mm de diámetro, unión pegada con adhesivo.
12 m × 8.55 = 102.60
Bajante interior de la red de evacuación de aguas pluviales, formada por tubo de PVC, serie B, de 75 mm de diámetro y 3 mm de espesor; unión pegada con adhesivo. Incluso líquido limpiador, adhesivo para tubos y accesorios de PVC, material auxiliar para montaje y sujeción a la obra, accesorios y piezas especiales.
Incluye: Replanteo del recorrido de la bajante y de la situación de los elementos de sujeción. Presentación en seco de los tubos. Fijación del material auxiliar para montaje y sujeción a la obra. Montaje, conexionado y comprobación de su correcto funcionamiento. Realización de pruebas de servicio.
Criterio de medición de proyecto: Longitud medida según documentación gráfica de Proyecto.
Criterio de medición de obra: Se medirá la longitud realmente ejecutada según especificaciones de Proyecto.

| Código | Ud | Descripción | Rendimiento | Precio | Importe |
|---|---|---|---|---|---|
| mt36tit400d | Ud | Material auxiliar para montaje y sujeción a la obra de las tuberías de PVC, serie B, de 75 mm de diámetro. (material) | 1 | 0.777 | 0.78 |
| mt36tit010de | m | Tubo de PVC, serie B, de 75 mm de diámetro y 3 mm de espesor, según UNE-EN 1329-1, con el precio incrementado el 20% en concepto de accesorios y piezas especiales. (material) | 1 | 6.062 | 6.06 |
| mt11var009 | l | Líquido limpiador para pegado mediante adhesivo de tubos y accesorios de PVC. | 0.011 | 9.365 | 0.10 |
| mt11var010 | l | Adhesivo para tubos y accesorios de PVC. | 0.006 | 14.278 | 0.09 |
| mo008 | h | Oficial 1ª fontanero. | 0.056 | 15 | 0.84 |
| mo107 | h | Ayudante fontanero. | 0.029 | 13 | 0.38 |
| % | % | Medios Auxiliares | 2 % | 8.25 | 0.17 |
| %CI | % | Costes Indirectos | 1.5 % | 8.42 | 0.13 |
|  |  | Total |  |  | 8.55 |

**ISB010d** m Bajante interior de la red de evacuación de aguas pluviales, formada por tubo de PVC, serie B, de 90 mm de diámetro, unión pegada con adhesivo.
4.15 m × 11.31 = 46.94
Bajante interior de la red de evacuación de aguas pluviales, formada por tubo de PVC, serie B, de 90 mm de diámetro y 3,2 mm de espesor; unión pegada con adhesivo. Incluso líquido limpiador, adhesivo para tubos y accesorios de PVC, material auxiliar para montaje y sujeción a la obra, accesorios y piezas especiales.
Incluye: Replanteo del recorrido de la bajante y de la situación de los elementos de sujeción. Presentación en seco de los tubos. Fijación del material auxiliar para montaje y sujeción a la obra. Montaje, conexionado y comprobación de su correcto funcionamiento. Realización de pruebas de servicio.
Criterio de medición de proyecto: Longitud medida según documentación gráfica de Proyecto.
Criterio de medición de obra: Se medirá la longitud realmente ejecutada según especificaciones de Proyecto.

| Código | Ud | Descripción | Rendimiento | Precio | Importe |
|---|---|---|---|---|---|
| mt36tit400f | Ud | Material auxiliar para montaje y sujeción a la obra de las tuberías de PVC, serie B, de 90 mm de diámetro. (material) | 1 | 1.091 | 1.09 |
| mt36tit010fe | m | Tubo de PVC, serie B, de 90 mm de diámetro y 3,2 mm de espesor, según UNE-EN 1329-1, con el precio incrementado el 20% en concepto de accesorios y piezas especiales. (material) | 1 | 8.122 | 8.12 |
| mt11var009 | l | Líquido limpiador para pegado mediante adhesivo de tubos y accesorios de PVC. | 0.014 | 9.365 | 0.13 |
| mt11var010 | l | Adhesivo para tubos y accesorios de PVC. | 0.007 | 14.278 | 0.10 |
| mo008 | h | Oficial 1ª fontanero. | 0.068 | 15 | 1.02 |
| mo107 | h | Ayudante fontanero. | 0.035 | 13 | 0.46 |
| % | % | Medios Auxiliares | 2 % | 10.92 | 0.22 |
| %CI | % | Costes Indirectos | 1.5 % | 11.14 | 0.17 |
|  |  | Total |  |  | 11.31 |

**ISB020** m Bajante circular de acero prelacado, de Ø 120 mm.
7 m × 13.81 = 96.67
Bajante circular de acero prelacado, de Ø 120 mm, para recogida de aguas, formada por piezas preformadas, con sistema de unión por remaches, y sellado con silicona en los empalmes, colocadas con abrazaderas metálicas, instalada en el exterior del edificio. Incluso silicona, conexiones, codos y piezas especiales.
Incluye: Replanteo del recorrido de la bajante y de la situación de los elementos de sujeción. Presentación en seco de los tubos. Fijación del material auxiliar para montaje y sujeción a la obra. Montaje, conexionado y comprobación de su correcto funcionamiento. Realización de pruebas de servicio.
Criterio de medición de proyecto: Longitud medida según documentación gráfica de Proyecto.
Criterio de medición de obra: Se medirá la longitud realmente ejecutada según especificaciones de Proyecto.

| Código | Ud | Descripción | Rendimiento | Precio | Importe |
|---|---|---|---|---|---|
| mt36csa020c | m | Bajante circular de acero prelacado, de Ø 120 mm. Incluso conexiones, codos y piezas especiales. (material) | 1.1 | 9.387 | 10.33 |
| mt36csa021c | Ud | Abrazadera para bajante circular de acero prelacado, de Ø 120 mm. (material) | 0.5 | 1.313 | 0.66 |
| mt15sja100 | Ud | Cartucho de masilla de silicona neutra. | 0.029 | 2.919 | 0.08 |
| mo008 | h | Oficial 1ª fontanero. | 0.081 | 15 | 1.22 |
| mo107 | h | Ayudante fontanero. | 0.081 | 13 | 1.05 |
| % | % | Medios Auxiliares | 2 % | 13.34 | 0.27 |
| %CI | % | Costes Indirectos | 1.5 % | 13.61 | 0.20 |
|  |  | Total |  |  | 13.81 |

**ISB044** Ud Sombrerete de ventilación de PVC, de 125 mm de diámetro, unión pegada con adhesivo.
1 Ud × 19 = 19.00
Sombrerete de ventilación de PVC, de 125 mm de diámetro, para tubería de ventilación, conectado al extremo superior de la bajante con unión pegada con adhesivo. Incluso líquido limpiador y adhesivo para tubos y accesorios de PVC.
Incluye: Replanteo. Montaje y conexionado.
Criterio de medición de proyecto: Número de unidades previstas, según documentación gráfica de Proyecto.
Criterio de medición de obra: Se medirá el número de unidades realmente ejecutadas según especificaciones de Proyecto.

| Código | Ud | Descripción | Rendimiento | Precio | Importe |
|---|---|---|---|---|---|
| mt36vpj030d | Ud | Sombrerete de ventilación de PVC, de 125 mm de diámetro, para tubería de ventilación. (material) | 1 | 14.821 | 14.82 |
| mt11var009 | l | Líquido limpiador para pegado mediante adhesivo de tubos y accesorios de PVC. | 0.009 | 9.365 | 0.08 |
| mt11var010 | l | Adhesivo para tubos y accesorios de PVC. | 0.004 | 14.278 | 0.06 |
| mo008 | h | Oficial 1ª fontanero. | 0.121 | 15 | 1.82 |
| mo107 | h | Ayudante fontanero. | 0.121 | 13 | 1.57 |
| % | % | Medios Auxiliares | 2 % | 18.35 | 0.37 |
| %CI | % | Costes Indirectos | 1.5 % | 18.72 | 0.28 |
|  |  | Total |  |  | 19 |

**ISB010** m Bajante interior de la red de evacuación de aguas residuales, formada por tubo de PVC, serie B, de 125 mm de diámetro, unión pegada con adhesivo.
0 m × 20.65 = 0.00
Bajante interior de la red de evacuación de aguas residuales, formada por tubo de PVC, serie B, de 125 mm de diámetro y 3,2 mm de espesor; unión pegada con adhesivo. Incluso líquido limpiador, adhesivo para tubos y accesorios de PVC, material auxiliar para montaje y sujeción a la obra, accesorios y piezas especiales.
Incluye: Replanteo del recorrido de la bajante y de la situación de los elementos de sujeción. Presentación en seco de los tubos. Fijación del material auxiliar para montaje y sujeción a la obra. Montaje, conexionado y comprobación de su correcto funcionamiento. Realización de pruebas de servicio.
Criterio de medición de proyecto: Longitud medida según documentación gráfica de Proyecto.
Criterio de medición de obra: Se medirá la longitud realmente ejecutada según especificaciones de Proyecto.

| Código | Ud | Descripción | Rendimiento | Precio | Importe |
|---|---|---|---|---|---|
| mt36tit400h | Ud | Material auxiliar para montaje y sujeción a la obra de las tuberías de PVC, serie B, de 125 mm de diámetro. (material) | 1 | 1.33 | 1.33 |
| mt36tit010hi | m | Tubo de PVC, serie B, de 125 mm de diámetro y 3,2 mm de espesor, según UNE-EN 1329-1, con el precio incrementado el 40% en concepto de accesorios y piezas especiales. (material) | 1 | 14.3 | 14.30 |
| mt11var009 | l | Líquido limpiador para pegado mediante adhesivo de tubos y accesorios de PVC. | 0.046 | 9.365 | 0.43 |
| mt11var010 | l | Adhesivo para tubos y accesorios de PVC. | 0.023 | 14.278 | 0.33 |
| mo008 | h | Oficial 1ª fontanero. | 0.165 | 15 | 2.48 |
| mo107 | h | Ayudante fontanero. | 0.082 | 13 | 1.07 |
| % | % | Medios Auxiliares | 2 % | 19.94 | 0.40 |
| %CI | % | Costes Indirectos | 1.5 % | 20.34 | 0.31 |
|  |  | Total |  |  | 20.65 |

#### ISC Canalones
Importe: 377.1

**ISC010** m Canalón cuadrado de acero prelacado, de desarrollo 333 mm.
18 m × 20.95 = 377.10
Canalón cuadrado de acero prelacado, de desarrollo 333 mm, para recogida de aguas, formado por piezas preformadas, fijadas con soportes lacados colocados cada 50 cm, con una pendiente mínima del 0,5%. Incluso soportes, esquinas, tapas, remates finales, piezas de conexión a bajantes y piezas especiales.
Incluye: Replanteo del recorrido del canalón y de la situación de los elementos de sujeción. Fijación del material auxiliar para montaje y sujeción a la obra. Montaje, conexionado y comprobación de su correcto funcionamiento.
Criterio de medición de proyecto: Longitud medida según documentación gráfica de Proyecto.
Criterio de medición de obra: Se medirá la longitud realmente ejecutada según especificaciones de Proyecto.

| Código | Ud | Descripción | Rendimiento | Precio | Importe |
|---|---|---|---|---|---|
| mt36csa010h | m | Canalón cuadrado de acero prelacado, de desarrollo 333 mm, según UNE-EN 612. Incluso soportes, esquinas, tapas, remates finales, piezas de conexión a bajantes y piezas especiales. (material) | 1.1 | 10.993 | 12.09 |
| mo008 | h | Oficial 1ª fontanero. | 0.291 | 15 | 4.37 |
| mo107 | h | Ayudante fontanero. | 0.291 | 13 | 3.78 |
| % | % | Medios Auxiliares | 2 % | 20.24 | 0.40 |
| %CI | % | Costes Indirectos | 1.5 % | 20.64 | 0.31 |
|  |  | Total |  |  | 20.95 |

| Medición | Uds. | Largo | Parcial |
|---|---|---|---|
| gimnasio | 1 | 18.000 | 18.000 |
| Total |  |  | 18 |

#### ISD Derivaciones individuales
Importe: 2564.31

**ISD005** m Red de pequeña evacuación, colocada superficialmente, de PVC, serie B, de 32 mm de diámetro, unión pegada con adhesivo.
0.61 m × 4.56 = 2.78
Red de pequeña evacuación, colocada superficialmente y fijada al paramento, formada por tubo de PVC, serie B, de 32 mm de diámetro y 3 mm de espesor, que conecta el aparato con la bajante, el colector o el bote sifónico; unión pegada con adhesivo. Incluso líquido limpiador, adhesivo para tubos y accesorios de PVC, material auxiliar para montaje y sujeción a la obra, accesorios y piezas especiales.
Incluye: Replanteo del recorrido de la tubería y de la situación de los elementos de sujeción. Presentación de tubos. Fijación del material auxiliar para montaje y sujeción a la obra. Montaje, conexionado y comprobación de su correcto funcionamiento. Realización de pruebas de servicio.
Criterio de medición de proyecto: Longitud medida según documentación gráfica de Proyecto.
Criterio de medición de obra: Se medirá la longitud realmente ejecutada según especificaciones de Proyecto.

| Código | Ud | Descripción | Rendimiento | Precio | Importe |
|---|---|---|---|---|---|
| mt36tit400a | Ud | Material auxiliar para montaje y sujeción a la obra de las tuberías de PVC, serie B, de 32 mm de diámetro. (material) | 1 | 0.301 | 0.30 |
| mt36tit010ac | m | Tubo de PVC, serie B, de 32 mm de diámetro y 3 mm de espesor, según UNE-EN 1329-1, con el precio incrementado el 10% en concepto de accesorios y piezas especiales. (material) | 1.05 | 2.208 | 2.32 |
| mt11var009 | l | Líquido limpiador para pegado mediante adhesivo de tubos y accesorios de PVC. | 0.02 | 9.365 | 0.19 |
| mt11var010 | l | Adhesivo para tubos y accesorios de PVC. | 0.01 | 14.278 | 0.14 |
| mo008 | h | Oficial 1ª fontanero. | 0.067 | 15 | 1.01 |
| mo107 | h | Ayudante fontanero. | 0.034 | 13 | 0.44 |
| % | % | Medios Auxiliares | 2 % | 4.40 | 0.09 |
| %CI | % | Costes Indirectos | 1.5 % | 4.49 | 0.07 |
|  |  | Total |  |  | 4.56 |

**ISD005b** m Red de pequeña evacuación, colocada superficialmente, de PVC, serie B, de 40 mm de diámetro, unión pegada con adhesivo.
53.09 m × 5.41 = 287.22
Red de pequeña evacuación, colocada superficialmente y fijada al paramento, formada por tubo de PVC, serie B, de 40 mm de diámetro y 3 mm de espesor, que conecta el aparato con la bajante, el colector o el bote sifónico; unión pegada con adhesivo. Incluso líquido limpiador, adhesivo para tubos y accesorios de PVC, material auxiliar para montaje y sujeción a la obra, accesorios y piezas especiales.
Incluye: Replanteo del recorrido de la tubería y de la situación de los elementos de sujeción. Presentación de tubos. Fijación del material auxiliar para montaje y sujeción a la obra. Montaje, conexionado y comprobación de su correcto funcionamiento. Realización de pruebas de servicio.
Criterio de medición de proyecto: Longitud medida según documentación gráfica de Proyecto.
Criterio de medición de obra: Se medirá la longitud realmente ejecutada según especificaciones de Proyecto.

| Código | Ud | Descripción | Rendimiento | Precio | Importe |
|---|---|---|---|---|---|
| mt36tit400b | Ud | Material auxiliar para montaje y sujeción a la obra de las tuberías de PVC, serie B, de 40 mm de diámetro. (material) | 1 | 0.408 | 0.41 |
| mt36tit010bc | m | Tubo de PVC, serie B, de 40 mm de diámetro y 3 mm de espesor, según UNE-EN 1329-1, con el precio incrementado el 10% en concepto de accesorios y piezas especiales. (material) | 1.05 | 2.847 | 2.99 |
| mt11var009 | l | Líquido limpiador para pegado mediante adhesivo de tubos y accesorios de PVC. | 0.023 | 9.365 | 0.22 |
| mt11var010 | l | Adhesivo para tubos y accesorios de PVC. | 0.011 | 14.278 | 0.16 |
| mo008 | h | Oficial 1ª fontanero. | 0.067 | 15 | 1.01 |
| mo107 | h | Ayudante fontanero. | 0.034 | 13 | 0.44 |
| % | % | Medios Auxiliares | 2 % | 5.23 | 0.10 |
| %CI | % | Costes Indirectos | 1.5 % | 5.33 | 0.08 |
|  |  | Total |  |  | 5.41 |

**ISD005c** m Red de pequeña evacuación, colocada superficialmente, de PVC, serie B, de 50 mm de diámetro, unión pegada con adhesivo.
91.47 m × 6.56 = 600.04
Red de pequeña evacuación, colocada superficialmente y fijada al paramento, formada por tubo de PVC, serie B, de 50 mm de diámetro y 3 mm de espesor, que conecta el aparato con la bajante, el colector o el bote sifónico; unión pegada con adhesivo. Incluso líquido limpiador, adhesivo para tubos y accesorios de PVC, material auxiliar para montaje y sujeción a la obra, accesorios y piezas especiales.
Incluye: Replanteo del recorrido de la tubería y de la situación de los elementos de sujeción. Presentación de tubos. Fijación del material auxiliar para montaje y sujeción a la obra. Montaje, conexionado y comprobación de su correcto funcionamiento. Realización de pruebas de servicio.
Criterio de medición de proyecto: Longitud medida según documentación gráfica de Proyecto.
Criterio de medición de obra: Se medirá la longitud realmente ejecutada según especificaciones de Proyecto.

| Código | Ud | Descripción | Rendimiento | Precio | Importe |
|---|---|---|---|---|---|
| mt36tit400c | Ud | Material auxiliar para montaje y sujeción a la obra de las tuberías de PVC, serie B, de 50 mm de diámetro. | 1 | 0.501 | 0.50 |
| mt36tit010cc | m | Tubo de PVC, serie B, de 50 mm de diámetro y 3 mm de espesor, según UNE-EN 1329-1, con el precio incrementado el 10% en concepto de accesorios y piezas especiales. (material) | 1.05 | 3.611 | 3.79 |
| mt11var009 | l | Líquido limpiador para pegado mediante adhesivo de tubos y accesorios de PVC. | 0.025 | 9.365 | 0.23 |
| mt11var010 | l | Adhesivo para tubos y accesorios de PVC. | 0.013 | 14.278 | 0.19 |
| mo008 | h | Oficial 1ª fontanero. | 0.075 | 15 | 1.13 |
| mo107 | h | Ayudante fontanero. | 0.038 | 13 | 0.49 |
| % | % | Medios Auxiliares | 2 % | 6.33 | 0.13 |
| %CI | % | Costes Indirectos | 1.5 % | 6.46 | 0.10 |
|  |  | Total |  |  | 6.56 |

**ISD005d** m Red de pequeña evacuación, colocada superficialmente, de PVC, serie B, de 75 mm de diámetro, unión pegada con adhesivo.
27.61 m × 9.11 = 251.53
Red de pequeña evacuación, colocada superficialmente y fijada al paramento, formada por tubo de PVC, serie B, de 75 mm de diámetro y 3 mm de espesor, que conecta el aparato con la bajante, el colector o el bote sifónico; unión pegada con adhesivo. Incluso líquido limpiador, adhesivo para tubos y accesorios de PVC, material auxiliar para montaje y sujeción a la obra, accesorios y piezas especiales.
Incluye: Replanteo del recorrido de la tubería y de la situación de los elementos de sujeción. Presentación de tubos. Fijación del material auxiliar para montaje y sujeción a la obra. Montaje, conexionado y comprobación de su correcto funcionamiento. Realización de pruebas de servicio.
Criterio de medición de proyecto: Longitud medida según documentación gráfica de Proyecto.
Criterio de medición de obra: Se medirá la longitud realmente ejecutada según especificaciones de Proyecto.

| Código | Ud | Descripción | Rendimiento | Precio | Importe |
|---|---|---|---|---|---|
| mt36tit400d | Ud | Material auxiliar para montaje y sujeción a la obra de las tuberías de PVC, serie B, de 75 mm de diámetro. | 1 | 0.777 | 0.78 |
| mt36tit010dc | m | Tubo de PVC, serie B, de 75 mm de diámetro y 3 mm de espesor, según UNE-EN 1329-1, con el precio incrementado el 10% en concepto de accesorios y piezas especiales. (material) | 1.05 | 5.491 | 5.77 |
| mt11var009 | l | Líquido limpiador para pegado mediante adhesivo de tubos y accesorios de PVC. | 0.028 | 9.365 | 0.26 |
| mt11var010 | l | Adhesivo para tubos y accesorios de PVC. | 0.014 | 14.278 | 0.20 |
| mo008 | h | Oficial 1ª fontanero. | 0.084 | 15 | 1.26 |
| mo107 | h | Ayudante fontanero. | 0.041 | 13 | 0.53 |
| % | % | Medios Auxiliares | 2 % | 8.80 | 0.18 |
| %CI | % | Costes Indirectos | 1.5 % | 8.98 | 0.13 |
|  |  | Total |  |  | 9.11 |

**ISD005e** m Red de pequeña evacuación, colocada superficialmente, de PVC, serie B, de 90 mm de diámetro, unión pegada con adhesivo.
13.39 m × 12.2 = 163.36
Red de pequeña evacuación, colocada superficialmente y fijada al paramento, formada por tubo de PVC, serie B, de 90 mm de diámetro y 3,2 mm de espesor, que conecta el aparato con la bajante, el colector o el bote sifónico; unión pegada con adhesivo. Incluso líquido limpiador, adhesivo para tubos y accesorios de PVC, material auxiliar para montaje y sujeción a la obra, accesorios y piezas especiales.
Incluye: Replanteo del recorrido de la tubería y de la situación de los elementos de sujeción. Presentación de tubos. Fijación del material auxiliar para montaje y sujeción a la obra. Montaje, conexionado y comprobación de su correcto funcionamiento. Realización de pruebas de servicio.
Criterio de medición de proyecto: Longitud medida según documentación gráfica de Proyecto.
Criterio de medición de obra: Se medirá la longitud realmente ejecutada según especificaciones de Proyecto.

| Código | Ud | Descripción | Rendimiento | Precio | Importe |
|---|---|---|---|---|---|
| mt36tit400f | Ud | Material auxiliar para montaje y sujeción a la obra de las tuberías de PVC, serie B, de 90 mm de diámetro. | 1 | 1.091 | 1.09 |
| mt36tit010fc | m | Tubo de PVC, serie B, de 90 mm de diámetro y 3,2 mm de espesor, según UNE-EN 1329-1, con el precio incrementado el 10% en concepto de accesorios y piezas especiales. (material) | 1.05 | 7.557 | 7.93 |
| mt11var009 | l | Líquido limpiador para pegado mediante adhesivo de tubos y accesorios de PVC. | 0.035 | 9.365 | 0.33 |
| mt11var010 | l | Adhesivo para tubos y accesorios de PVC. | 0.018 | 14.278 | 0.26 |
| mo008 | h | Oficial 1ª fontanero. | 0.101 | 15 | 1.52 |
| mo107 | h | Ayudante fontanero. | 0.05 | 13 | 0.65 |
| % | % | Medios Auxiliares | 2 % | 11.78 | 0.24 |
| %CI | % | Costes Indirectos | 1.5 % | 12.02 | 0.18 |
|  |  | Total |  |  | 12.2 |

**ISD005f** m Red de pequeña evacuación, colocada superficialmente, de PVC, serie B, de 110 mm de diámetro, unión pegada con adhesivo.
55.44 m × 13.79 = 764.52
Red de pequeña evacuación, colocada superficialmente y fijada al paramento, formada por tubo de PVC, serie B, de 110 mm de diámetro y 3,2 mm de espesor, que conecta el aparato con la bajante, el colector o el bote sifónico; unión pegada con adhesivo. Incluso líquido limpiador, adhesivo para tubos y accesorios de PVC, material auxiliar para montaje y sujeción a la obra, accesorios y piezas especiales.
Incluye: Replanteo del recorrido de la tubería y de la situación de los elementos de sujeción. Presentación de tubos. Fijación del material auxiliar para montaje y sujeción a la obra. Montaje, conexionado y comprobación de su correcto funcionamiento. Realización de pruebas de servicio.
Criterio de medición de proyecto: Longitud medida según documentación gráfica de Proyecto.
Criterio de medición de obra: Se medirá la longitud realmente ejecutada según especificaciones de Proyecto.

| Código | Ud | Descripción | Rendimiento | Precio | Importe |
|---|---|---|---|---|---|
| mt36tit400g | Ud | Material auxiliar para montaje y sujeción a la obra de las tuberías de PVC, serie B, de 110 mm de diámetro. (material) | 1 | 1.168 | 1.17 |
| mt36tit010gc | m | Tubo de PVC, serie B, de 110 mm de diámetro y 3,2 mm de espesor, según UNE-EN 1329-1, con el precio incrementado el 10% en concepto de accesorios y piezas especiales. (material) | 1.05 | 8.391 | 8.81 |
| mt11var009 | l | Líquido limpiador para pegado mediante adhesivo de tubos y accesorios de PVC. | 0.04 | 9.365 | 0.37 |
| mt11var010 | l | Adhesivo para tubos y accesorios de PVC. | 0.02 | 14.278 | 0.29 |
| mo008 | h | Oficial 1ª fontanero. | 0.124 | 15 | 1.86 |
| mo107 | h | Ayudante fontanero. | 0.063 | 13 | 0.82 |
| % | % | Medios Auxiliares | 2 % | 13.32 | 0.27 |
| %CI | % | Costes Indirectos | 1.5 % | 13.59 | 0.20 |
|  |  | Total |  |  | 13.79 |

**ISD005g** m Red de pequeña evacuación, colocada superficialmente, de PVC, serie B, de 125 mm de diámetro, unión pegada con adhesivo.
31.4 m × 15.76 = 494.86
Red de pequeña evacuación, colocada superficialmente y fijada al paramento, formada por tubo de PVC, serie B, de 125 mm de diámetro y 3,2 mm de espesor, que conecta el aparato con la bajante, el colector o el bote sifónico; unión pegada con adhesivo. Incluso líquido limpiador, adhesivo para tubos y accesorios de PVC, material auxiliar para montaje y sujeción a la obra, accesorios y piezas especiales.
Incluye: Replanteo del recorrido de la tubería y de la situación de los elementos de sujeción. Presentación de tubos. Fijación del material auxiliar para montaje y sujeción a la obra. Montaje, conexionado y comprobación de su correcto funcionamiento. Realización de pruebas de servicio.
Criterio de medición de proyecto: Longitud medida según documentación gráfica de Proyecto.
Criterio de medición de obra: Se medirá la longitud realmente ejecutada según especificaciones de Proyecto.

| Código | Ud | Descripción | Rendimiento | Precio | Importe |
|---|---|---|---|---|---|
| mt36tit400h | Ud | Material auxiliar para montaje y sujeción a la obra de las tuberías de PVC, serie B, de 125 mm de diámetro. | 1 | 1.33 | 1.33 |
| mt36tit010hc | m | Tubo de PVC, serie B, de 125 mm de diámetro y 3,2 mm de espesor, según UNE-EN 1329-1, con el precio incrementado el 10% en concepto de accesorios y piezas especiales. (material) | 1.05 | 9.44 | 9.91 |
| mt11var009 | l | Líquido limpiador para pegado mediante adhesivo de tubos y accesorios de PVC. | 0.058 | 9.365 | 0.54 |
| mt11var010 | l | Adhesivo para tubos y accesorios de PVC. | 0.029 | 14.278 | 0.41 |
| mo008 | h | Oficial 1ª fontanero. | 0.141 | 15 | 2.12 |
| mo107 | h | Ayudante fontanero. | 0.071 | 13 | 0.92 |
| % | % | Medios Auxiliares | 2 % | 15.23 | 0.30 |
| %CI | % | Costes Indirectos | 1.5 % | 15.53 | 0.23 |
|  |  | Total |  |  | 15.76 |

### IV Ventilación
Importe: 144541.16

#### VENT_REC Ventiladores y Recuperadores (08/02/2008)
Importe: 93422.5

**RHE-10000** Ud. Recuperador de calor rotativo RHE-10000-HDR-D-OI de S&P
1 Ud. × 19306.36 = 19306.36
Ud. Recuperador de calor rotativo modelo RHE-10000-HDR-D-OI de la marca S&P o modelo equivalente, de alta eficiencia, con ventiladores tipo plug-fan de palas a reacción y motor de rotor exterior EC. Carcasa autoportante con panel sandwich de 50mm (lana mineral, 40kg/m3, conductividad térmica 0,037W/m2K montado sobre base, con accesorios anti-vibratorios y viseras en la extracción / aporte de aire exterior. Modelo con tejadillo antilluvia incorporado y descarga horizontal y acceso por el lado derecho. Modelo con carudal máximo de 10.000m3/h (eficiencia 78%) y sistema de control integrado. Incluye filtros M5 en la extracción para proteger el intercambiador y filtros G4, F7 + F9 en la impulsiónTotalmente montado, conexionado, probado y funcionando.

| Código | Ud | Descripción | Rendimiento | Precio | Importe |
|---|---|---|---|---|---|
| 5153666700 | Ud. | Recuperador RHE-10000 HRD D OI de S&P (material) | 1 | 16959.949 | 16959.95 |
| 5130863400 | Ud. | Soporte anti-vibratorio PAVZ-100 SH 75 (material) | 8 | 25.828 | 206.62 |
| 5407036200 | Ud. | Filtro F9 mod. AFR RHE 10000 (material) | 4 | 196.959 | 787.84 |
| 5407035900 | Ud. | Visera APPA 10000 (material) | 2 | 311.693 | 623.39 |
| U01FY310 | Hr | Oficial primera climatización (mano de obra; 08/02/2008) | 2.51 | 15 | 37.65 |
| U01FY313 | Hr | Ayudante climatización (mano de obra; 08/02/2008) | 2.51 | 13 | 32.63 |
| %CI | % | Costes Indirectos | 1.5 % | 18648.08 | 279.72 |
| % | % | Medios Auxiliares | 2 % | 18927.80 | 378.56 |
|  |  | Total |  |  | 19306.36 |

| Medición | Uds. | Parcial |
|---|---|---|
| Cubierta | 1 | 1.000 |
| Total |  | 1 |

**RHE-8000** Ud. Recuperador de calor rotativo RHE-8000-HDR-D-OI de S&P
2 Ud. × 18556.14 = 37112.28
Ud. Recuperador de calor rotativo modelo RHE-8000-HDR-D-OI de la marca S&P o modelo equivalente, de alta eficiencia, con ventiladores tipo plug-fan de palas a reacción y motor de rotor exterior EC. Carcasa autoportante con panel sandwich de 50mm (lana mineral, 40kg/m3, conductividad térmica 0,037W/m2K montado sobre base, con accesorios anti-vibratorios y viseras en la extracción / aporte de aire exterior. Modelo con tejadillo antilluvia incorporado y descarga horizontal y acceso por el lado derecho. Modelo con carudal máximo de 8.000m3/h (eficiencia 78%) y sistema de control integrado. Incluye filtros M5 en la extracción para proteger el intercambiador y filtros G4, F7 + F9 en la impulsiónTotalmente montado, conexionado, probado y funcionando.

| Código | Ud | Descripción | Rendimiento | Precio | Importe |
|---|---|---|---|---|---|
| 5153575300 | Ud. | Recuperador RHE-8000 HRD D OI de S&P (material) | 1 | 16459.534 | 16459.53 |
| 5130863400 | Ud. | Soporte anti-vibratorio PAVZ-100 SH 75 | 8 | 25.828 | 206.62 |
| 5407032300 | Ud. | Visera APPA 8000 (material) | 2 | 276.248 | 552.50 |
| 5407031700 | Ud. | Filtro F9 mod. AFR RHE 8000 (material) | 3 | 211.504 | 634.51 |
| U01FY310 | Hr | Oficial primera climatización | 2.51 | 15 | 37.65 |
| U01FY313 | Hr | Ayudante climatización | 2.51 | 13 | 32.63 |
| %CI | % | Costes Indirectos | 1.5 % | 17923.44 | 268.85 |
| % | % | Medios Auxiliares | 2 % | 18192.29 | 363.85 |
|  |  | Total |  |  | 18556.14 |

| Medición | Uds. | Parcial |
|---|---|---|
| Cubierta | 2 | 2.000 |
| Total |  | 2 |

**RHE-6000** Ud. Recuperador de calor rotativo RHE-6000-HDR-D-OI de S&P
2 Ud. × 15062.03 = 30124.06
Ud. Recuperador de calor rotativo modelo RHE-6000-HDR-D-OI de la marca S&P o modelo equivalente, de alta eficiencia, con ventiladores tipo plug-fan de palas a reacción y motor de rotor exterior EC. Carcasa autoportante con panel sandwich de 50mm (lana mineral, 40kg/m3, conductividad térmica 0,037W/m2K montado sobre base, con accesorios anti-vibratorios y viseras en la extracción / aporte de aire exterior. Modelo con tejadillo antilluvia incorporado y descarga horizontal y acceso por el lado derecho. Modelo con carudal máximo de 6.000m3/h (eficiencia 76%) y sistema de control integrado. Incluye filtros M5 en la extracción para proteger el intercambiador y filtros G4, F7 + F9 en la impulsiónTotalmente montado, conexionado, probado y funcionando.

| Código | Ud | Descripción | Rendimiento | Precio | Importe |
|---|---|---|---|---|---|
| 5153575100 | Ud. | Recuperador RHE-6000 HRD D OI de S&P (material) | 1 | 13358.548 | 13358.55 |
| 5130863400 | Ud. | Soporte anti-vibratorio PAVZ-100 SH 75 | 8 | 25.828 | 206.62 |
| 5407032200 | Ud. | Visera APPA 6000 (material) | 2 | 235.416 | 470.83 |
| 5407031600 | Ud. | Filtro F9 mod. AFR RHE 6000 (material) | 2 | 221.097 | 442.19 |
| U01FY310 | Hr | Oficial primera climatización | 2.51 | 15 | 37.65 |
| U01FY313 | Hr | Ayudante climatización | 2.51 | 13 | 32.63 |
| %CI | % | Costes Indirectos | 1.5 % | 14548.47 | 218.23 |
| % | % | Medios Auxiliares | 2 % | 14766.70 | 295.33 |
|  |  | Total |  |  | 15062.03 |

| Medición | Uds. | Parcial |
|---|---|---|
| Cubierta | 2 | 2.000 |
| Total |  | 2 |

**TDMIX160_1** Ud. Ventilador TD-MIXVENT TD-160/100 NT de S&P + MCA-250S
6 Ud. × 100.48 = 602.88
Ud. Ventilador helicocentrífugo con temporizador modelo TD-SILENT-T 160/100 NT de la marca S&P o modelo equivalente, con la carcasa de polipropileno, la hélice en material ABS, clase motor II, con las siguientes características:
- velocidad: 2.400r.p.m.
- potencia: 29 W.
- caudal en descarga libre: 180 m3/h.
- Temperatura máxima de trabajo: 40ºC.
- Nivel de presión sonora: 24 dB(A).
- Conducto: 100mm.
- Peso: 1,4kg.
Incluye compuerta antirretorno MCA-250S colocada en la descarga, para evitar fugas de calefacción, olores y corrientes de aire, así como p/p de tubo y cableado para conexionado.
Totalmente montado, instalado y conexionado

| Código | Ud | Descripción | Rendimiento | Precio | Importe |
|---|---|---|---|---|---|
| 5211322200 | Ud. | Ventilador helicocentrífugo TD-160/100 NT SILENT de S&P (material) | 1 | 70.073 | 70.07 |
| 5418062100 | Ud. | Compuerta antirretorno MCA-250 S diámetro cond. 100 (material) | 1 | 20.324 | 20.32 |
| U01FY310 | Hr | Oficial primera climatización | 0.21 | 15 | 3.15 |
| U01FY313 | Hr | Ayudante climatización | 0.21 | 13 | 2.73 |
| 077500020 | ml | TUBO TUPERSA PVC NEGRO DE 750 CON GUIA 20mm | 1 | 0.301 | 0.30 |
| GES07Z1-K1.5 | Ml | CONDUCTOR ES 0,7Z1-K(AS) 1,5MM2 (material) | 3 | 0.159 | 0.48 |
| %CI | % | Costes Indirectos | 1.5 % | 97.05 | 1.46 |
| % | % | Medios Auxiliares | 2 % | 98.51 | 1.97 |
|  |  | Total |  |  | 100.48 |

| Medición | Uds. | Parcial |
|---|---|---|
| PLANTA BAJA |  |  |
| B11.1 Aseos 1 | 1 | 1.000 |
| B11.2 Aseos 2 | 1 | 1.000 |
| B12.2 G. Vestuario 1 | 1 | 1.000 |
| B12.3 G. Vestuario 2 | 1 | 1.000 |
| PLANTA PRIMERA |  |  |
| B11.3 Aseos 3 | 1 | 1.000 |
| B11.4 Aseos 4 | 1 | 1.000 |
| Total |  | 6 |

**TDMIX160_2** Ud. Ventilador TD-MIXVENT TD-160/100 NT de S&P
2 Ud. × 79.47 = 158.94
Ud. Ventilador helicocentrífugo con temporizador modelo TD-SILENT-T 160/100 NT de la marca S&P o modelo equivalente, con la carcasa de polipropileno, la hélice en material ABS, clase motor II, con las siguientes características:
- velocidad: 2.400r.p.m.
- potencia: 29 W.
- caudal en descarga libre: 180 m3/h.
- Temperatura máxima de trabajo: 40ºC.
- Nivel de presión sonora: 24 dB(A).
- Conducto: 100mm.
- Peso: 1,4kg.
Totalmente montado, instalado y conexionado

| Código | Ud | Descripción | Rendimiento | Precio | Importe |
|---|---|---|---|---|---|
| 5211322200 | Ud. | Ventilador helicocentrífugo TD-160/100 NT SILENT de S&P | 1 | 70.073 | 70.07 |
| U01FY310 | Hr | Oficial primera climatización | 0.211 | 15 | 3.17 |
| U01FY313 | Hr | Ayudante climatización | 0.211 | 13 | 2.74 |
| 077500020 | ml | TUBO TUPERSA PVC NEGRO DE 750 CON GUIA 20mm | 1 | 0.301 | 0.30 |
| GES07Z1-K1.5 | Ml | CONDUCTOR ES 0,7Z1-K(AS) 1,5MM2 | 3 | 0.159 | 0.48 |
| %CI | % | Costes Indirectos | 1.5 % | 76.76 | 1.15 |
| % | % | Medios Auxiliares | 2 % | 77.91 | 1.56 |
|  |  | Total |  |  | 79.47 |

| Medición | Uds. | Parcial |
|---|---|---|
| PLANTA BAJA |  |  |
| D9.2 Telecomunicaciones 2 | 1 | 1.000 |
| PLANTA PRIMERA |  |  |
| D9.1 Telecomunicaciones 1 | 1 | 1.000 |
| Total |  | 2 |

**SILENT-100CRZ** Ud. Extractor SILENT-100CRZ de S&P + CAR-100
15 Ud. × 84.01 = 1260.15
Ud. Extractor serie SILENT-100CRZ de S&P regulable, o modelo equivalente, con 2400rpm, potencia de 8W, tensión 230V, 95m3/h de caudal, 26,5dBA dimensiones 158x109x158, clase II, IP45. Incluye compuerta antirretorno metálica CAR-100 que impide el paso de olores, corrientes de aire y fugas de calefacción. Totalmente montado, instalado, conexionado y probado.

| Código | Ud | Descripción | Rendimiento | Precio | Importe |
|---|---|---|---|---|---|
| 5210401500 | Ud. | Extractor modelo SILENT-100CRZ de S&P (material; 01/06/2019) | 1 | 63.39 | 63.39 |
| CAR-100 | Ud. | Compuerta aintrretorno CAR-100 (material; 01/06/2019) | 1 | 9.97 | 9.97 |
| 077500020 | ml | TUBO TUPERSA PVC NEGRO DE 750 CON GUIA 20mm | 1 | 0.301 | 0.30 |
| GES07Z1-K1.5 | Ml | CONDUCTOR ES 0,7Z1-K(AS) 1,5MM2 | 3 | 0.159 | 0.48 |
| U01FY310 | Hr | Oficial primera climatización | 0.25 | 15 | 3.75 |
| U01FY313 | Hr | Ayudante climatización | 0.25 | 13 | 3.25 |
| %CI | % | Costes Indirectos | 1.5 % | 81.14 | 1.22 |
| % | % | Medios Auxiliares | 2 % | 82.36 | 1.65 |
|  |  | Total |  |  | 84.01 |

| Medición | Uds. | Parcial |
|---|---|---|
| PLANTA BAJA |  |  |
| A3.1 Aseo Infantil 1 | 1 | 1.000 |
| A3.2 Aseo Infantil 2 | 1 | 1.000 |
| C8.3 Aseo Profesores 3 | 1 | 1.000 |
| A3.3 Aseo Infantil 3 | 1 | 1.000 |
| A3.4 Aseo Infantil 4 | 1 | 1.000 |
| A3.5 Aseo Infantil 5 | 1 | 1.000 |
| A3.6 Aseo Infantil 6 | 1 | 1.000 |
| C8.1 Aseo Profesores 1 | 1 | 1.000 |
| C8.2 Aseo Profesores 2 | 1 | 1.000 |
| B11.5 Aseos 5 | 1 | 1.000 |
| B11.6 Aseos 6 | 1 | 1.000 |
| B12.6 Aseo Profesor | 1 | 1.000 |
| D2.1 Vestuario 1 | 1 | 1.000 |
| D2.2 Vestuario 2 | 1 | 1.000 |
| D3.1 Cuarto de Limpieza | 1 | 1.000 |
| Total |  | 15 |

**01.09.01** CONJUNTO EXTRACCIÓN CAMPANA COCINA (27/03/2009)
1 × 4857.83 = 4857.83
Conjunto de elementos necesarios para el funcionamiento adecuado de campana extractora en cocina, realizado según especificaciones totalmente instalados, probados y conexionados con campana extractora, compuesto por los siguientes elementos:
Unidad de ventilación fabricada en acero galvanizado con aislamiento térmico y acústico clase M1, a transmisión con un ventilador de simple oido capaz de transoportar aire 400º/2h y motor de 5,5 cv trifásico IP-55 clase térmica F con 13.100 m3/h de capacidad de aspiración, soportado sobre silent blocks. Instalado probado y funcionando. incluso conexionado eléctrico
Tolva S.O. 20/10
Interruptor Paro/marcha
Piezas auxiliares de chapa galvanizada de 1,5 mm de espeso
Repercusión por m² de material auxiliar para fijaciónes
Repercusión por m² de rigidización de juntas transversales
variador frecuencia 380v III Trifásico/380 V III trifásico 5,5CV
Caja inoxidable con cable y display
Elementos fijacion y sellado
Mano de obra y desplazamientos

| Código | Ud | Descripción | Rendimiento | Precio | Importe |
|---|---|---|---|---|---|
| 1 | ud | UNIDAD VENTILACION (material; 13/04/2009) | 1 | 2472.02 | 2472.02 |
| 2 | ud | Tolva S.O. 20/10 (material; 13/04/2009) | 1 | 133.29 | 133.29 |
| 3 | ud | Interruptor Paro/marcha (material; 13/04/2009) | 1 | 65.29 | 65.29 |
| 5 | m² | Piezas auxiliares de chapa galvanizada de 1,5 mm de espesor (material; 13/04/2009) | 12 | 41.57 | 498.84 |
| 6 | Ud | Repercusión por m² de material auxiliar para fijaciónes (material; 13/04/2009) | 7.4 | 9.77 | 72.30 |
| 7 | m² | Repercusión por m² de rigidización de juntas transversales (material; 13/04/2009) | 74 | 0.91 | 67.34 |
| 8 | ud | variador frecuencia 380v III Trifásico/380 V III trifásico 5,5CV (material; 13/04/2009) | 1 | 721.23 | 721.23 |
| 9 |  | caja inoxidable con cable y display (material; 13/04/2009) | 1 | 301.1 | 301.10 |
| 10b |  | elementos fijacion y sellado (material; 13/04/2009) | 1 | 304.79 | 304.79 |
| U01FY310 | Hr | Oficial primera climatización | 2 | 15 | 30.00 |
| U01FY313 | Hr | Ayudante climatización | 2 | 13 | 26.00 |
| %CI | % | Costes Indirectos | 1.5 % | 4692.20 | 70.38 |
| % | % | Medios Auxiliares | 2 % | 4762.58 | 95.25 |
|  |  | Total |  |  | 4857.83 |

| Medición | Uds. | Parcial |
|---|---|---|
| CAMPANAS COCINA | 1 | 1.000 |
| Total |  | 1 |

#### REJILLAS Rejillas de ventilación (08/02/2008)
Importe: 5796.38

**RI 325X225** Ud. Rejilla de Impulsión / Retorno TROX mod. AT-AG 0,325x0,225
14 Ud. × 37.06 = 518.84
Ud. Rejilla de impulsión / retorno de 325x225mm simple deflexión con compuerta de regulación y lamas horizontales regulables individualmente, con marco de montaje. La rejilla frontal es de perfil de aluminio, anodizado en color natural E6-C-0. Las partes posteriores son de chapa de acero perfilada, con la superficie fosfatada, pintada en color negro (RAL 9005). Los marcos de montaje en perfiles de chapa de acero galvanizado.Totalmente instalada, s/NTE-ICI-24/26. Marca TROX, mod AT-AG, o equivalente.

| Código | Ud | Descripción | Rendimiento | Precio | Importe |
|---|---|---|---|---|---|
| ATAG325X225 | Ud | Rejilla de impulsión / retorno modelo AT AG 325x325 de Trox (material) | 1 | 22.373 | 22.37 |
| MARCO 325X225 | Ud | Marco de montaje 325x225 (material) | 1 | 1.723 | 1.72 |
| U01FY310 | Hr | Oficial primera climatización | 0.418 | 15 | 6.27 |
| U01FY313 | Hr | Ayudante climatización | 0.418 | 13 | 5.43 |
| %CI | % | Costes Indirectos | 1.5 % | 35.79 | 0.54 |
| % | % | Medios Auxiliares | 2 % | 36.33 | 0.73 |
|  |  | Total |  |  | 37.06 |

| Medición | Uds. | Parcial |
|---|---|---|
| PLANTA BAJA |  |  |
| A1.1 Aula Infantil 1 |  |  |
| A1.2 Aula Infantil 2 |  |  |
| A2 Aula de Usos Múltiples Infantil |  |  |
| A1.3 Aula Infantil 3 |  |  |
| A1.4 Aula Infantil 4 |  |  |
| A1.5 Aula Infantil 5 |  |  |
| A1.6 Aula Infantil 6 |  |  |
| B1.1 Aula 1º ciclo 1 |  |  |
| B1.2 Aula 1º ciclo 2 |  |  |
| B1.3 Aula 1º ciclo 3 |  |  |
| B1.4 Aula 1º ciclo 4 |  |  |
| B4.1 Aula P. Grupo 1 |  |  |
| B4.2 Aula P. Grupo 2 |  |  |
| B8 Sala de Usos Múltiples | 5 | 5.000 |
| E1 Comedor |  |  |
| B9 Biblioteca | 4 | 4.000 |
| C1 Despacho Dirección |  |  |
| C2 Despacho Jefe de Estudios |  |  |
| C3 Despacho Secretariado |  |  |
| C4 Despacho Orientación |  |  |
| C5 Sala de Visitas |  |  |
| C6 Secretaría |  |  |
| C7 Sala de Profesores | 1 | 1.000 |
| C9 Ampa |  |  |
| C10 Consejería |  |  |
| PLANTA PRIMERA |  |  |
| B12.1 Gimnasio | 4 | 4.000 |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Total |  | 14 |

**RI 425X325** Ud. Rejilla de Impulsión / Retorno TROX mod. AT-AG 0,425x0,325
5 Ud. × 45.37 = 226.85
Ud. Rejilla de impulsión / retorno de 425x325mm simple deflexión con compuerta de regulación y lamas horizontales regulables individualmente, con marco de montaje. La rejilla frontal es de perfil de aluminio, anodizado en color natural E6-C-0. Las partes posteriores son de chapa de acero perfilada, con la superficie fosfatada, pintada en color negro (RAL 9005). Los marcos de montaje en perfiles de chapa de acero galvanizado.Totalmente instalada, s/NTE-ICI-24/26. Marca TROX, mod AT-AG, o equivalente.

| Código | Ud | Descripción | Rendimiento | Precio | Importe |
|---|---|---|---|---|---|
| U01FY310 | Hr | Oficial primera climatización | 0.418 | 15 | 6.27 |
| U01FY313 | Hr | Ayudante climatización | 0.418 | 13 | 5.43 |
| ATAG425X325 | Ud | Rejilla de impulsión / retorno modelo AT AG 425x325 de Trox (material) | 1 | 30.402 | 30.40 |
| MARCO 425X325 | Ud | Marco de montaje 425x325 (material) | 1 | 1.723 | 1.72 |
| %CI | % | Costes Indirectos | 1.5 % | 43.82 | 0.66 |
| % | % | Medios Auxiliares | 2 % | 44.48 | 0.89 |
|  |  | Total |  |  | 45.37 |

| Medición | Uds. | Parcial |
|---|---|---|
| PLANTA BAJA |  |  |
| A1.1 Aula Infantil 1 |  |  |
| A1.2 Aula Infantil 2 |  |  |
| A2 Aula de Usos Múltiples Infantil |  |  |
| A1.3 Aula Infantil 3 |  |  |
| A1.4 Aula Infantil 4 |  |  |
| A1.5 Aula Infantil 5 |  |  |
| A1.6 Aula Infantil 6 |  |  |
| B1.1 Aula 1º ciclo 1 |  |  |
| B1.2 Aula 1º ciclo 2 |  |  |
| B1.3 Aula 1º ciclo 3 |  |  |
| B1.4 Aula 1º ciclo 4 |  |  |
| B4.1 Aula P. Grupo 1 | 1 | 1.000 |
| B4.2 Aula P. Grupo 2 | 1 | 1.000 |
| B8 Sala de Usos Múltiples |  |  |
| E1 Comedor |  |  |
| B9 Biblioteca |  |  |
| C1 Despacho Dirección |  |  |
| C2 Despacho Jefe de Estudios |  |  |
| C3 Despacho Secretariado |  |  |
| C4 Despacho Orientación |  |  |
| C5 Sala de Visitas |  |  |
| C6 Secretaría |  |  |
| C7 Sala de Profesores |  |  |
| C9 Ampa |  |  |
| C10 Consejería |  |  |
| B10 Almacén de Recursos Educativos | 1 | 1.000 |
| PLANTA PRIMERA |  |  |
| B12.1 Gimnasio |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 | 1 | 1.000 |
| B4.4 Aula P. Grupo 4 | 1 | 1.000 |
| Total |  | 5 |

**RI 325X325** Ud. Rejilla de Impulsión / Retorno TROX mod. AT-AG 0,325x0,325
16 Ud. × 44.18 = 706.88
Ud. Rejilla de impulsión / retorno de 325x325mm simple deflexión con compuerta de regulación y lamas horizontales regulables individualmente, con marco de montaje. La rejilla frontal es de perfil de aluminio, anodizado en color natural E6-C-0. Las partes posteriores son de chapa de acero perfilada, con la superficie fosfatada, pintada en color negro (RAL 9005). Los marcos de montaje en perfiles de chapa de acero galvanizado.Totalmente instalada, s/NTE-ICI-24/26. Marca TROX, mod AT-AG, o equivalente.

| Código | Ud | Descripción | Rendimiento | Precio | Importe |
|---|---|---|---|---|---|
| ATAG325X325 | Ud | Rejilla de impulsión / retorno modelo AT AG 325x325 de Trox (material) | 1 | 29.248 | 29.25 |
| MARCO 325X325 | Ud | Marco de montaje 325x325 (material) | 1 | 1.723 | 1.72 |
| U01FY310 | Hr | Oficial primera climatización | 0.418 | 15 | 6.27 |
| U01FY313 | Hr | Ayudante climatización | 0.418 | 13 | 5.43 |
| %CI | % | Costes Indirectos | 1.5 % | 42.67 | 0.64 |
| % | % | Medios Auxiliares | 2 % | 43.31 | 0.87 |
|  |  | Total |  |  | 44.18 |

| Medición | Uds. | Parcial |
|---|---|---|
| PLANTA BAJA |  |  |
| A1.1 Aula Infantil 1 |  |  |
| A1.2 Aula Infantil 2 |  |  |
| A2 Aula de Usos Múltiples Infantil |  |  |
| A1.3 Aula Infantil 3 |  |  |
| A1.4 Aula Infantil 4 |  |  |
| A1.5 Aula Infantil 5 |  |  |
| A1.6 Aula Infantil 6 |  |  |
| B1.1 Aula 1º ciclo 1 |  |  |
| B1.2 Aula 1º ciclo 2 |  |  |
| B1.3 Aula 1º ciclo 3 |  |  |
| B1.4 Aula 1º ciclo 4 |  |  |
| B4.1 Aula P. Grupo 1 |  |  |
| B4.2 Aula P. Grupo 2 |  |  |
| B8 Sala de Usos Múltiples | 5 | 5.000 |
| E1 Comedor | 7 | 7.000 |
| B9 Biblioteca | 4 | 4.000 |
| C1 Despacho Dirección |  |  |
| C2 Despacho Jefe de Estudios |  |  |
| C3 Despacho Secretariado |  |  |
| C4 Despacho Orientación |  |  |
| C5 Sala de Visitas |  |  |
| C6 Secretaría |  |  |
| C7 Sala de Profesores |  |  |
| C9 Ampa |  |  |
| C10 Consejería |  |  |
| PLANTA PRIMERA |  |  |
| B12.1 Gimnasio |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Total |  | 16 |

**RI 425X425** Ud. Rejilla de Impulsión / Retorno TROX mod. AT-AG 0,425x0,425
13 Ud. × 50.12 = 651.56
Ud. Rejilla de impulsión / retorno de 425x425mm simple deflexión con compuerta de regulación y lamas horizontales regulables individualmente, con marco de montaje. La rejilla frontal es de perfil de aluminio, anodizado en color natural E6-C-0. Las partes posteriores son de chapa de acero perfilada, con la superficie fosfatada, pintada en color negro (RAL 9005). Los marcos de montaje en perfiles de chapa de acero galvanizado.Totalmente instalada, s/NTE-ICI-24/26. Marca TROX, mod AT-AG, o equivalente.

| Código | Ud | Descripción | Rendimiento | Precio | Importe |
|---|---|---|---|---|---|
| ATAG425X425 | Ud | Rejilla de impulsión / retorno modelo AT AG 425x425 de Trox (material) | 1 | 34.986 | 34.99 |
| MARCO 425X425 | Ud | Marco de montaje 425x425 (material) | 1 | 1.723 | 1.72 |
| U01FY310 | Hr | Oficial primera climatización | 0.418 | 15 | 6.27 |
| U01FY313 | Hr | Ayudante climatización | 0.418 | 13 | 5.43 |
| %CI | % | Costes Indirectos | 1.5 % | 48.41 | 0.73 |
| % | % | Medios Auxiliares | 2 % | 49.14 | 0.98 |
|  |  | Total |  |  | 50.12 |

| Medición | Uds. | Parcial |
|---|---|---|
| PLANTA BAJA |  |  |
| A1.1 Aula Infantil 1 |  |  |
| A1.2 Aula Infantil 2 |  |  |
| A2 Aula de Usos Múltiples Infantil | 1 | 1.000 |
| A1.3 Aula Infantil 3 |  |  |
| A1.4 Aula Infantil 4 |  |  |
| A1.5 Aula Infantil 5 |  |  |
| A1.6 Aula Infantil 6 |  |  |
| B1.1 Aula 1º ciclo 1 |  |  |
| B1.2 Aula 1º ciclo 2 |  |  |
| B1.3 Aula 1º ciclo 3 |  |  |
| B1.4 Aula 1º ciclo 4 |  |  |
| B4.1 Aula P. Grupo 1 | 1 | 1.000 |
| B4.2 Aula P. Grupo 2 | 1 | 1.000 |
| B8 Sala de Usos Múltiples |  |  |
| B10 Almacén de Recursos Educativos | 1 | 1.000 |
| E1 Comedor | 7 | 7.000 |
| B9 Biblioteca |  |  |
| C1 Despacho Dirección |  |  |
| C2 Despacho Jefe de Estudios |  |  |
| C3 Despacho Secretariado |  |  |
| C4 Despacho Orientación |  |  |
| C5 Sala de Visitas |  |  |
| C6 Secretaría |  |  |
| C7 Sala de Profesores |  |  |
| C9 Ampa |  |  |
| C10 Consejería |  |  |
| PLANTA PRIMERA |  |  |
| B12.1 Gimnasio |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 | 1 | 1.000 |
| B4.4 Aula P. Grupo 4 | 1 | 1.000 |
| Total |  | 13 |

**RI 525X425** Ud. Rejilla de Impulsión / Retorno TROX mod. AT-AG 0,525x0,425
22 Ud. × 58.44 = 1285.68
Ud. Rejilla de impulsión / retorno de 525x425mm simple deflexión con compuerta de regulación y lamas horizontales regulables individualmente, con marco de montaje. La rejilla frontal es de perfil de aluminio, anodizado en color natural E6-C-0. Las partes posteriores son de chapa de acero perfilada, con la superficie fosfatada, pintada en color negro (RAL 9005). Los marcos de montaje en perfiles de chapa de acero galvanizado.Totalmente instalada, s/NTE-ICI-24/26. Marca TROX, mod AT-AG, o equivalente.

| Código | Ud | Descripción | Rendimiento | Precio | Importe |
|---|---|---|---|---|---|
| ATAG525X425 | Ud | Rejilla de impulsión / retorno modelo AT AG 525x425 de Trox (material) | 1 | 43.015 | 43.02 |
| MARCO 525X425 | Ud | Marco de montaje 525x425 (material) | 1 | 1.723 | 1.72 |
| U01FY310 | Hr | Oficial primera climatización | 0.418 | 15 | 6.27 |
| U01FY313 | Hr | Ayudante climatización | 0.418 | 13 | 5.43 |
| %CI | % | Costes Indirectos | 1.5 % | 56.44 | 0.85 |
| % | % | Medios Auxiliares | 2 % | 57.29 | 1.15 |
|  |  | Total |  |  | 58.44 |

| Medición | Uds. | Parcial |
|---|---|---|
| PLANTA BAJA |  |  |
| A1.1 Aula Infantil 1 | 1 | 1.000 |
| A1.2 Aula Infantil 2 | 1 | 1.000 |
| A2 Aula de Usos Múltiples Infantil | 1 | 1.000 |
| A1.3 Aula Infantil 3 | 1 | 1.000 |
| A1.4 Aula Infantil 4 | 1 | 1.000 |
| A1.5 Aula Infantil 5 | 1 | 1.000 |
| A1.6 Aula Infantil 6 | 1 | 1.000 |
| B1.1 Aula 1º ciclo 1 | 1 | 1.000 |
| B1.2 Aula 1º ciclo 2 | 1 | 1.000 |
| B1.3 Aula 1º ciclo 3 | 1 | 1.000 |
| B1.4 Aula 1º ciclo 4 | 1 | 1.000 |
| B4.1 Aula P. Grupo 1 |  |  |
| B4.2 Aula P. Grupo 2 |  |  |
| B8 Sala de Usos Múltiples |  |  |
| E1 Comedor |  |  |
| B9 Biblioteca |  |  |
| C1 Despacho Dirección |  |  |
| C2 Despacho Jefe de Estudios |  |  |
| C3 Despacho Secretariado |  |  |
| C4 Despacho Orientación |  |  |
| C5 Sala de Visitas |  |  |
| C6 Secretaría |  |  |
| C7 Sala de Profesores |  |  |
| C9 Ampa |  |  |
| C10 Consejería |  |  |
| PLANTA PRIMERA |  |  |
| B12.1 Gimnasio |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 |  |  |
| B4.4 Aula P. Grupo 4 |  |  |
| Total |  | 22 |

**RI 525X525** Ud. Rejilla de Impulsión / Retorno TROX mod. AT-AG 0,525x0,525
21 Ud. × 72.08 = 1513.68
Ud. Rejilla de impulsión / retorno de 525x525mm simple deflexión con compuerta de regulación y lamas horizontales regulables individualmente, con marco de montaje. La rejilla frontal es de perfil de aluminio, anodizado en color natural E6-C-0. Las partes posteriores son de chapa de acero perfilada, con la superficie fosfatada, pintada en color negro (RAL 9005). Los marcos de montaje en perfiles de chapa de acero galvanizado.Totalmente instalada, s/NTE-ICI-24/26. Marca TROX, mod AT-AG, o equivalente.

| Código | Ud | Descripción | Rendimiento | Precio | Importe |
|---|---|---|---|---|---|
| ATAG525X525 | Ud | Rejilla de impulsión / retorno modelo AT AG 525x525 de Trox (material) | 1 | 55.636 | 55.64 |
| MARCO 525X525 | Ud | Marco de montaje 525x525 (material) | 1 | 2.292 | 2.29 |
| U01FY310 | Hr | Oficial primera climatización | 0.418 | 15 | 6.27 |
| U01FY313 | Hr | Ayudante climatización | 0.418 | 13 | 5.43 |
| %CI | % | Costes Indirectos | 1.5 % | 69.63 | 1.04 |
| % | % | Medios Auxiliares | 2 % | 70.67 | 1.41 |
|  |  | Total |  |  | 72.08 |

| Medición | Uds. | Parcial |
|---|---|---|
| PLANTA BAJA |  |  |
| A1.1 Aula Infantil 1 | 1 | 1.000 |
| A1.2 Aula Infantil 2 | 1 | 1.000 |
| A2 Aula de Usos Múltiples Infantil |  |  |
| A1.3 Aula Infantil 3 | 1 | 1.000 |
| A1.4 Aula Infantil 4 | 1 | 1.000 |
| A1.5 Aula Infantil 5 | 1 | 1.000 |
| A1.6 Aula Infantil 6 | 1 | 1.000 |
| B1.1 Aula 1º ciclo 1 | 1 | 1.000 |
| B1.2 Aula 1º ciclo 2 | 1 | 1.000 |
| B1.3 Aula 1º ciclo 3 | 1 | 1.000 |
| B1.4 Aula 1º ciclo 4 | 1 | 1.000 |
| B4.1 Aula P. Grupo 1 |  |  |
| B4.2 Aula P. Grupo 2 |  |  |
| B8 Sala de Usos Múltiples |  |  |
| E1 Comedor |  |  |
| B9 Biblioteca |  |  |
| C1 Despacho Dirección |  |  |
| C2 Despacho Jefe de Estudios |  |  |
| C3 Despacho Secretariado |  |  |
| C4 Despacho Orientación |  |  |
| C5 Sala de Visitas |  |  |
| C6 Secretaría |  |  |
| C7 Sala de Profesores |  |  |
| C9 Ampa |  |  |
| C10 Consejería |  |  |
| PLANTA PRIMERA |  |  |
| B12.1 Gimnasio |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 |  |  |
| B4.4 Aula P. Grupo 4 |  |  |
| Total |  | 21 |

**RI 125X225** Ud. Rejilla de Impulsión / Retorno TROX mod. AT-AG 0,225x0,125
12 Ud. × 28.15 = 337.80
Ud. Rejilla de impulsión / retorno de 225x125mm simple deflexión con compuerta de regulación y lamas horizontales regulables individualmente, con marco de montaje. La rejilla frontal es de perfil de aluminio, anodizado en color natural E6-C-0. Las partes posteriores son de chapa de acero perfilada, con la superficie fosfatada, pintada en color negro (RAL 9005). Los marcos de montaje en perfiles de chapa de acero galvanizado.Totalmente instalada, s/NTE-ICI-24/26. Marca TROX, mod AT-AG, o equivalente.

| Código | Ud | Descripción | Rendimiento | Precio | Importe |
|---|---|---|---|---|---|
| U01FY310 | Hr | Oficial primera climatización | 0.418 | 15 | 6.27 |
| U01FY313 | Hr | Ayudante climatización | 0.418 | 13 | 5.43 |
| ATAG225X125 | Ud | Rejilla de impulsión / retorno modelo AT AG 225x125 de Trox (material) | 1 | 14.336 | 14.34 |
| MARCO 225X125 | Ud | Marco de montaje 225x125 (material) | 1 | 1.146 | 1.15 |
| %CI | % | Costes Indirectos | 1.5 % | 27.19 | 0.41 |
| % | % | Medios Auxiliares | 2 % | 27.60 | 0.55 |
|  |  | Total |  |  | 28.15 |

| Medición | Uds. | Parcial |
|---|---|---|
| PLANTA BAJA |  |  |
| A1.1 Aula Infantil 1 |  |  |
| A1.2 Aula Infantil 2 |  |  |
| A2 Aula de Usos Múltiples Infantil |  |  |
| A1.3 Aula Infantil 3 |  |  |
| A1.4 Aula Infantil 4 |  |  |
| A1.5 Aula Infantil 5 |  |  |
| A1.6 Aula Infantil 6 |  |  |
| B1.1 Aula 1º ciclo 1 |  |  |
| B1.2 Aula 1º ciclo 2 |  |  |
| B1.3 Aula 1º ciclo 3 |  |  |
| B1.4 Aula 1º ciclo 4 |  |  |
| B4.1 Aula P. Grupo 1 |  |  |
| B4.2 Aula P. Grupo 2 |  |  |
| B8 Sala de Usos Múltiples |  |  |
| E1 Comedor |  |  |
| B9 Biblioteca |  |  |
| C1 Despacho Dirección | 2 | 2.000 |
| C2 Despacho Jefe de Estudios | 2 | 2.000 |
| C3 Despacho Secretariado | 2 | 2.000 |
| C4 Despacho Orientación | 2 | 2.000 |
| C5 Sala de Visitas | 2 | 2.000 |
| C6 Secretaría |  |  |
| C7 Sala de Profesores |  |  |
| C9 Ampa |  |  |
| C10 Consejería | 2 | 2.000 |
| PLANTA PRIMERA |  |  |
| B12.1 Gimnasio |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Total |  | 12 |

**RI 165X225** Ud. Rejilla de Impulsión / Retorno TROX mod. AT-AG 0,225x0,165
2 Ud. × 30.52 = 61.04
Ud. Rejilla de impulsión / retorno de 225x165mm simple deflexión con compuerta de regulación y lamas horizontales regulables individualmente, con marco de montaje. La rejilla frontal es de perfil de aluminio, anodizado en color natural E6-C-0. Las partes posteriores son de chapa de acero perfilada, con la superficie fosfatada, pintada en color negro (RAL 9005). Los marcos de montaje en perfiles de chapa de acero galvanizado.Totalmente instalada, s/NTE-ICI-24/26. Marca TROX, mod AT-AG, o equivalente.

| Código | Ud | Descripción | Rendimiento | Precio | Importe |
|---|---|---|---|---|---|
| U01FY310 | Hr | Oficial primera climatización | 0.418 | 15 | 6.27 |
| U01FY313 | Hr | Ayudante climatización | 0.418 | 13 | 5.43 |
| ATAG225X165 | Ud | Rejilla de impulsión / retorno modelo AT AG 225x165 de Trox (material) | 1 | 16.634 | 16.63 |
| MARCO 225X165 | Ud | Marco de montaje 225x165 (material) | 1 | 1.146 | 1.15 |
| %CI | % | Costes Indirectos | 1.5 % | 29.48 | 0.44 |
| % | % | Medios Auxiliares | 2 % | 29.92 | 0.60 |
|  |  | Total |  |  | 30.52 |

| Medición | Uds. | Parcial |
|---|---|---|
| PLANTA BAJA |  |  |
| A1.1 Aula Infantil 1 |  |  |
| A1.2 Aula Infantil 2 |  |  |
| A2 Aula de Usos Múltiples Infantil |  |  |
| A1.3 Aula Infantil 3 |  |  |
| A1.4 Aula Infantil 4 |  |  |
| A1.5 Aula Infantil 5 |  |  |
| A1.6 Aula Infantil 6 |  |  |
| B1.1 Aula 1º ciclo 1 |  |  |
| B1.2 Aula 1º ciclo 2 |  |  |
| B1.3 Aula 1º ciclo 3 |  |  |
| B1.4 Aula 1º ciclo 4 |  |  |
| B4.1 Aula P. Grupo 1 |  |  |
| B4.2 Aula P. Grupo 2 |  |  |
| B8 Sala de Usos Múltiples |  |  |
| E1 Comedor |  |  |
| B9 Biblioteca |  |  |
| C1 Despacho Dirección |  |  |
| C2 Despacho Jefe de Estudios |  |  |
| C3 Despacho Secretariado |  |  |
| C4 Despacho Orientación |  |  |
| C5 Sala de Visitas |  |  |
| C6 Secretaría | 1 | 1.000 |
| C7 Sala de Profesores |  |  |
| C9 Ampa | 1 | 1.000 |
| C10 Consejería |  |  |
| PLANTA PRIMERA |  |  |
| B12.1 Gimnasio |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Total |  | 2 |

**RI 165X325** Ud. Rejilla de Impulsión / Retorno TROX mod. AT-AG 0,325x0,165
3 Ud. × 32.91 = 98.73
Ud. Rejilla de impulsión / retorno de 325x165mm simple deflexión con compuerta de regulación y lamas horizontales regulables individualmente, con marco de montaje. La rejilla frontal es de perfil de aluminio, anodizado en color natural E6-C-0. Las partes posteriores son de chapa de acero perfilada, con la superficie fosfatada, pintada en color negro (RAL 9005). Los marcos de montaje en perfiles de chapa de acero galvanizado.Totalmente instalada, s/NTE-ICI-24/26. Marca TROX, mod AT-AG, o equivalente.

| Código | Ud | Descripción | Rendimiento | Precio | Importe |
|---|---|---|---|---|---|
| U01FY310 | Hr | Oficial primera climatización | 0.418 | 15 | 6.27 |
| U01FY313 | Hr | Ayudante climatización | 0.418 | 13 | 5.43 |
| ATAG325X165 | Ud | Rejilla de impulsión / retorno modelo AT AG 325x165 de Trox (material) | 1 | 18.927 | 18.93 |
| MARCO 325X165 | Ud | Marco de montaje 325x165 (material) | 1 | 1.146 | 1.15 |
| %CI | % | Costes Indirectos | 1.5 % | 31.78 | 0.48 |
| % | % | Medios Auxiliares | 2 % | 32.26 | 0.65 |
|  |  | Total |  |  | 32.91 |

| Medición | Uds. | Parcial |
|---|---|---|
| PLANTA BAJA |  |  |
| A1.1 Aula Infantil 1 |  |  |
| A1.2 Aula Infantil 2 |  |  |
| A2 Aula de Usos Múltiples Infantil |  |  |
| A1.3 Aula Infantil 3 |  |  |
| A1.4 Aula Infantil 4 |  |  |
| A1.5 Aula Infantil 5 |  |  |
| A1.6 Aula Infantil 6 |  |  |
| B1.1 Aula 1º ciclo 1 |  |  |
| B1.2 Aula 1º ciclo 2 |  |  |
| B1.3 Aula 1º ciclo 3 |  |  |
| B1.4 Aula 1º ciclo 4 |  |  |
| B4.1 Aula P. Grupo 1 |  |  |
| B4.2 Aula P. Grupo 2 |  |  |
| B8 Sala de Usos Múltiples |  |  |
| E1 Comedor |  |  |
| B9 Biblioteca |  |  |
| C1 Despacho Dirección |  |  |
| C2 Despacho Jefe de Estudios |  |  |
| C3 Despacho Secretariado |  |  |
| C4 Despacho Orientación |  |  |
| C5 Sala de Visitas |  |  |
| C6 Secretaría | 1 | 1.000 |
| C7 Sala de Profesores | 1 | 1.000 |
| C9 Ampa | 1 | 1.000 |
| C10 Consejería |  |  |
| PLANTA PRIMERA |  |  |
| B12.1 Gimnasio |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Total |  | 3 |

**RI 225X225** Ud. Rejilla de Impulsión / Retorno TROX mod. AT-AG 0,225x0,225
4 Ud. × 32.91 = 131.64
Ud. Rejilla de impulsión / retorno de 225x225mm simple deflexión con compuerta de regulación y lamas horizontales regulables individualmente, con marco de montaje. La rejilla frontal es de perfil de aluminio, anodizado en color natural E6-C-0. Las partes posteriores son de chapa de acero perfilada, con la superficie fosfatada, pintada en color negro (RAL 9005). Los marcos de montaje en perfiles de chapa de acero galvanizado.Totalmente instalada, s/NTE-ICI-24/26. Marca TROX, mod AT-AG, o equivalente.

| Código | Ud | Descripción | Rendimiento | Precio | Importe |
|---|---|---|---|---|---|
| U01FY310 | Hr | Oficial primera climatización | 0.418 | 15 | 6.27 |
| U01FY313 | Hr | Ayudante climatización | 0.418 | 13 | 5.43 |
| ATAG225X225 | Ud | Rejilla de impulsión / retorno modelo AT AG 225x325 de Trox (material) | 1 | 18.927 | 18.93 |
| MARCO 225X225 | Ud | Marco de montaje 225x225 (material) | 1 | 1.146 | 1.15 |
| %CI | % | Costes Indirectos | 1.5 % | 31.78 | 0.48 |
| % | % | Medios Auxiliares | 2 % | 32.26 | 0.65 |
|  |  | Total |  |  | 32.91 |

| Medición | Uds. | Parcial |
|---|---|---|
| PLANTA BAJA |  |  |
| A1.1 Aula Infantil 1 |  |  |
| A1.2 Aula Infantil 2 |  |  |
| A2 Aula de Usos Múltiples Infantil |  |  |
| A1.3 Aula Infantil 3 |  |  |
| A1.4 Aula Infantil 4 |  |  |
| A1.5 Aula Infantil 5 |  |  |
| A1.6 Aula Infantil 6 |  |  |
| B1.1 Aula 1º ciclo 1 |  |  |
| B1.2 Aula 1º ciclo 2 |  |  |
| B1.3 Aula 1º ciclo 3 |  |  |
| B1.4 Aula 1º ciclo 4 |  |  |
| B4.1 Aula P. Grupo 1 |  |  |
| B4.2 Aula P. Grupo 2 |  |  |
| B8 Sala de Usos Múltiples |  |  |
| E1 Comedor |  |  |
| B9 Biblioteca |  |  |
| C1 Despacho Dirección |  |  |
| C2 Despacho Jefe de Estudios |  |  |
| C3 Despacho Secretariado |  |  |
| C4 Despacho Orientación |  |  |
| C5 Sala de Visitas |  |  |
| C6 Secretaría |  |  |
| C7 Sala de Profesores |  |  |
| C9 Ampa |  |  |
| C10 Consejería |  |  |
| PLANTA PRIMERA |  |  |
| B12.1 Gimnasio | 4 | 4.000 |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Total |  | 4 |

**BOC-100** Ud. BOCA DE ASPIRACION BOC-100 de S&P
32 Ud. × 8.24 = 263.68
Ud. Boca de extracción regulable fabricada en chapa de acero recubierta con pintura epoxi de color blanco, con cono de aspiración y obturador central móvil para el ajuste de caudal, modelo BOC-100 de la marca S&P, o modelo equivalente. Totalmente montada e instalada.

| Código | Ud | Descripción | Rendimiento | Precio | Importe |
|---|---|---|---|---|---|
| 5416401700 | Ud. | Boca de aspiración BOC-100 de S&P (material) | 1 | 3.279 | 3.28 |
| U01FY310 | Hr | Oficial primera climatización | 0.167 | 15 | 2.51 |
| U01FY313 | Hr | Ayudante climatización | 0.167 | 13 | 2.17 |
| %CI | % | Costes Indirectos | 1.5 % | 7.96 | 0.12 |
| % | % | Medios Auxiliares | 2 % | 8.08 | 0.16 |
|  |  | Total |  |  | 8.24 |

| Medición | Uds. | Parcial |
|---|---|---|
| PLANTA BAJA |  |  |
| B11.1 Aseos 1 | 5 | 5.000 |
| B11.2 Aseos 2 | 5 | 5.000 |
| B12.2 G. Vestuario 1 | 4 | 4.000 |
| B12.3 G. Vestuario 2 | 4 | 4.000 |
| D9.2 Telecomunicaciones 2 | 2 | 2.000 |
| PLANTA PRIMERA |  |  |
| B11.3 Aseos 3 | 5 | 5.000 |
| B11.4 Aseos 4 | 5 | 5.000 |
| D9.1 Telecomunicaciones 1 | 2 | 2.000 |
| Total |  | 32 |

#### TUBERÍA Tubos y conductos (08/02/2008)
Importe: 32423.25

**TUBO_HEL_100** Ml Tubo helicoidal chapa galv. 100mm 0,50mm esp.
135.94 Ml × 6.45 = 876.81
Ml. Tubería helicoidal de D=100 mm. y 0.5 mm. de espesor en chapa de acero galvanizada, i/p.p. de codos, derivaciones, manguitos y demás accesorios, totalmente instalada.

| Código | Ud | Descripción | Rendimiento | Precio | Importe |
|---|---|---|---|---|---|
| U01FY310 | Hr | Oficial primera climatización | 0.085 | 15 | 1.28 |
| U01FY313 | Hr | Ayudante climatización | 0.085 | 13 | 1.11 |
| ACC_TUBO | ud. | p/p accesorios conexionado, sujección, codos, etc. (material) | 0.7 | 0.903 | 0.63 |
| CA 01 002 | Ml. | Tubo helicoidal chapa galvanizada 100mm esp. 0,5mm (material) | 1 | 3.212 | 3.21 |
| %CI | % | Costes Indirectos | 1.5 % | 6.23 | 0.09 |
| % | % | Medios Auxiliares | 2 % | 6.32 | 0.13 |
|  |  | Total |  |  | 6.45 |

| Medición | Uds. | Largo | Parcial |
|---|---|---|---|
| PLANTA PRIMERA |  |  |  |
| (Aseos Centrales) |  |  |  |
|  | 10 | 0.250 | 2.500 |
|  | 2 | 5.850 | 11.700 |
|  | 1 | 1.100 | 1.100 |
| Telecomunicaciones |  |  |  |
|  | 1 | 1.370 | 1.370 |
|  | 1 | 2.880 | 2.880 |
| Montante | 1 | 2.700 | 2.700 |
| PLANTA BAJA |  |  |  |
| (Zona vestuarios) |  |  |  |
|  | 1 | 14.330 | 14.330 |
|  | 2 | 0.370 | 0.740 |
|  | 1 | 1.950 | 1.950 |
|  | 1 | 4.890 | 4.890 |
|  | 1 | 4.650 | 4.650 |
|  | 2 | 0.380 | 0.760 |
|  | 1 | 0.980 | 0.980 |
|  | 1 | 0.560 | 0.560 |
|  | 1 | 0.300 | 0.300 |
| (Aseos porche) |  |  |  |
|  | 1 | 5.720 | 5.720 |
|  | 1 | 0.300 | 0.300 |
| (Aseos Centrales) |  |  |  |
|  | 10 | 0.250 | 2.500 |
|  | 2 | 5.850 | 11.700 |
|  | 1 | 1.100 | 1.100 |
| Vestuarios Cocina |  |  |  |
|  | 3 | 0.300 | 0.900 |
|  | 1 | 0.580 | 0.580 |
| Aseos Profesores |  |  |  |
|  | 2 | 0.300 | 0.600 |
|  | 1 | 3.670 | 3.670 |
|  | 1 | 4.570 | 4.570 |
| Telecomunicaciones |  |  |  |
|  | 1 | 5.070 | 5.070 |
|  | 1 | 5.580 | 5.580 |
| (montante) | 1 | 2.680 | 2.680 |
| Aseos Infantil |  |  |  |
|  | 4 | 0.480 | 1.920 |
|  | 2 | 0.550 | 1.100 |
|  | 1 | 7.590 | 7.590 |
|  | 1 | 6.130 | 6.130 |
|  | 1 | 10.510 | 10.510 |
|  | 1 | 7.630 | 7.630 |
| Grupo Electrógeno |  |  |  |
|  | 1 | 4.680 | 4.680 |
| Total |  |  | 135.94 |

**TUBO_HEL_125** Ml Tubo helicoidal chapa galv. 125mm 0,50mm esp.
6.01 Ml × 7.21 = 43.33
Ml. Tubería helicoidal de D=125 mm. y 0.5 mm. de espesor en chapa de acero galvanizada, i/p.p. de codos, derivaciones, manguitos y demás accesorios, totalmente instalada.

| Código | Ud | Descripción | Rendimiento | Precio | Importe |
|---|---|---|---|---|---|
| U01FY310 | Hr | Oficial primera climatización | 0.085 | 15 | 1.28 |
| U01FY313 | Hr | Ayudante climatización | 0.085 | 13 | 1.11 |
| ACC_TUBO | ud. | p/p accesorios conexionado, sujección, codos, etc. | 0.7 | 0.903 | 0.63 |
| CA 01 003 | Ml. | Tubo helicoidal chapa galvanizada 125mm esp. 0,5mm (material) | 1 | 3.947 | 3.95 |
| %CI | % | Costes Indirectos | 1.5 % | 6.97 | 0.10 |
| % | % | Medios Auxiliares | 2 % | 7.07 | 0.14 |
|  |  | Total |  |  | 7.21 |

| Medición | Uds. | Largo | Parcial |
|---|---|---|---|
| PLANTA BAJA |  |  |  |
| (Aseos porche) |  |  |  |
|  | 1 | 3.680 | 3.680 |
| Vestuarios Cocina |  |  |  |
|  | 1 | 2.330 | 2.330 |
| Total |  |  | 6.01 |

**TUBO_HEL_150** Ml Tubo helicoidal chapa galv. 150mm 0,50mm esp.
36.36 Ml × 7.91 = 287.61
Ml. Tubería helicoidal de D=150 mm. y 0.5 mm. de espesor en chapa de acero galvanizada, i/p.p. de codos, derivaciones, manguitos y demás accesorios, totalmente instalada.

| Código | Ud | Descripción | Rendimiento | Precio | Importe |
|---|---|---|---|---|---|
| U01FY310 | Hr | Oficial primera climatización | 0.086 | 15 | 1.29 |
| U01FY313 | Hr | Ayudante climatización | 0.086 | 13 | 1.12 |
| ACC_TUBO | ud. | p/p accesorios conexionado, sujección, codos, etc. | 0.5 | 0.903 | 0.45 |
| CA 01 004 | Ml. | Tubo helicoidal chapa galvanizada 150mm esp. 0,5mm (material) | 1 | 4.775 | 4.78 |
| %CI | % | Costes Indirectos | 1.5 % | 7.64 | 0.11 |
| % | % | Medios Auxiliares | 2 % | 7.75 | 0.16 |
|  |  | Total |  |  | 7.91 |

| Medición | Uds. | Largo | Parcial |
|---|---|---|---|
| PLANTA PRIMERA |  |  |  |
| (Aseos Centrales) |  |  |  |
|  | 1 | 5.010 | 5.010 |
| PLANTA BAJA |  |  |  |
| (Aseos Vestuarios) |  |  |  |
|  | 1 | 1.310 | 1.310 |
| (Aseos Centrales) |  |  |  |
|  | 1 | 5.010 | 5.010 |
| (Montante) |  |  |  |
|  | 1 | 4.190 | 4.190 |
| Vestuarios Cocina |  |  |  |
|  | 1 | 5.400 | 5.400 |
| (Montante) | 1 | 6.830 | 6.830 |
| Aseos Profesores |  |  |  |
|  | 1 | 0.570 | 0.570 |
| (Montante) | 1 | 2.680 | 2.680 |
| Aseos Infantil |  |  |  |
| (Montante) | 2 | 2.680 | 5.360 |
| Total |  |  | 36.36 |

**TUBO_HEL_175** Ml Tubo helicoidal chapa galv. 175mm 0,50mm esp.
3.85 Ml × 8.53 = 32.84
Ml. Tubería helicoidal de D=175 mm. y 0.5 mm. de espesor en chapa de acero galvanizada, i/p.p. de codos, derivaciones, manguitos y demás accesorios, totalmente instalada.

| Código | Ud | Descripción | Rendimiento | Precio | Importe |
|---|---|---|---|---|---|
| U01FY310 | Hr | Oficial primera climatización | 0.084 | 15 | 1.26 |
| U01FY313 | Hr | Ayudante climatización | 0.084 | 13 | 1.09 |
| ACC_TUBO | ud. | p/p accesorios conexionado, sujección, codos, etc. | 0.5 | 0.903 | 0.45 |
| CA 01 005 | Ml. | Tubo helicoidal chapa galvanizada 175mm esp. 0,5mm (material) | 1 | 5.444 | 5.44 |
| %CI | % | Costes Indirectos | 1.5 % | 8.24 | 0.12 |
| % | % | Medios Auxiliares | 2 % | 8.36 | 0.17 |
|  |  | Total |  |  | 8.53 |

| Medición | Uds. | Largo | Parcial |
|---|---|---|---|
| PLANTA BAJA |  |  |  |
| (Aseos Vestuarios) |  |  |  |
|  | 1 | 3.850 | 3.850 |
| Total |  |  | 3.85 |

**TUBO_HEL_200** Ml Tubo helicoidal chapa galv. 200mm 0,50mm esp.
9.37 Ml × 10.75 = 100.73
Ml. Tubería helicoidal de D=200 mm. y 0.5 mm. de espesor en chapa de acero galvanizada, i/p.p. de codos, derivaciones, manguitos y demás accesorios, totalmente instalada.

| Código | Ud | Descripción | Rendimiento | Precio | Importe |
|---|---|---|---|---|---|
| U01FY310 | Hr | Oficial primera climatización | 0.085 | 15 | 1.28 |
| U01FY313 | Hr | Ayudante climatización | 0.085 | 13 | 1.11 |
| ACC_TUBO | ud. | p/p accesorios conexionado, sujección, codos, etc. | 1.8 | 0.903 | 1.63 |
| CA 01 006 | Ml. | Tubo helicoidal chapa galvanizada 200mm esp. 0,5mm (material) | 1 | 6.356 | 6.36 |
| %CI | % | Costes Indirectos | 1.5 % | 10.38 | 0.16 |
| % | % | Medios Auxiliares | 2 % | 10.54 | 0.21 |
|  |  | Total |  |  | 10.75 |

| Medición | Uds. | Largo | Parcial |
|---|---|---|---|
| PLANTA BAJA |  |  |  |
| (Aseos Vestuarios) |  |  |  |
|  | 1 | 2.540 | 2.540 |
| Montante | 1 | 6.830 | 6.830 |
| Total |  |  | 9.37 |

**TUBO_HEL_250** Ml Tubo helicoidal chapa galv. 250mm 0,50mm esp.
8.04 Ml × 17.98 = 144.56
Ml. Tubería helicoidal de D=250 mm. y 0.5 mm. de espesor en chapa de acero galvanizada, i/p.p. de codos, derivaciones, manguitos y demás accesorios, totalmente instalada.

| Código | Ud | Descripción | Rendimiento | Precio | Importe |
|---|---|---|---|---|---|
| U01FY310 | Hr | Oficial primera climatización | 0.21 | 15 | 3.15 |
| U01FY313 | Hr | Ayudante climatización | 0.21 | 13 | 2.73 |
| ACC_TUBO | ud. | p/p accesorios conexionado, sujección, codos, etc. | 3.7 | 0.903 | 3.34 |
| CA 01 008 | Ml. | Tubo helicoidal chapa galvanizada 250mm esp. 0,5mm (material) | 1 | 8.147 | 8.15 |
| %CI | % | Costes Indirectos | 1.5 % | 17.37 | 0.26 |
| % | % | Medios Auxiliares | 2 % | 17.63 | 0.35 |
|  |  | Total |  |  | 17.98 |

| Medición | Uds. | Largo | Parcial |
|---|---|---|---|
| PLANTA PRIMERA |  |  |  |
| (Aseos centrales) |  |  |  |
| Montante | 1 | 2.680 | 2.680 |
| Extracción cocina | 2 | 2.680 | 5.360 |
| Total |  |  | 8.04 |

**CN_150X150** Ml Canalización Fibra Vidro Climaver neto 150x150mm
67.45 Ml × 11.28 = 760.84
Ml. Canalización de aire de 150x150mm, realizado con placas de fibra de vidrio de alta densidad, revestido por la cara exterior con un complejo de aluminio y por la cara interior con tejido neto (tejido de vidrio acústico de alta resistencia mecánica) modelo Climaver Neto de 25 mm o equivalente, i/embocaduras, derivaciones, elementos de fijación y piezas especiales, S/NTE-ICI-22.

| Código | Ud | Descripción | Rendimiento | Precio | Importe |
|---|---|---|---|---|---|
| U28OA025 | M2 | Plan. f.v. CLIMAVER NETO (material) | 0.6 | 9.869 | 5.92 |
| ACC_CINTA | m | Cinta "Climaver neto" 63mm ancho 50 micras (material) | 0.6 | 0.159 | 0.10 |
| ACC_SOPORTE | Ud. | p/p de soporte metálico de acero galvanizado conducto rectangula (material) | 0.25 | 2.442 | 0.61 |
| PEQ_MAT_VENT | Ud. | p/p de pequeño material (material) | 0.1 | 7.628 | 0.76 |
| U01FY310 | Hr | Oficial primera climatización | 0.125 | 15 | 1.88 |
| U01FY313 | Hr | Ayudante climatización | 0.125 | 13 | 1.63 |
| %CI | % | Costes Indirectos | 1.5 % | 10.90 | 0.16 |
| % | % | Medios Auxiliares | 2 % | 11.06 | 0.22 |
|  |  | Total |  |  | 11.28 |

| Medición | Uds. | Largo | Parcial |
|---|---|---|---|
| PLANTA BAJA |  |  |  |
| Rec. Infantil y despachos | 1 | 67.450 | 67.450 |
| Total |  |  | 67.45 |

**CN_200X150** Ml Canalización Fibra Vidro Climaver neto 200x150mm
16.36 Ml × 12.32 = 201.56
Ml. Canalización de aire de 200x150mm, realizado con placas de fibra de vidrio de alta densidad, revestido por la cara exterior con un complejo de aluminio y por la cara interior con tejido neto (tejido de vidrio acústico de alta resistencia mecánica) modelo Climaver Neto de 25 mm o equivalente, i/embocaduras, derivaciones, elementos de fijación y piezas especiales, S/NTE-ICI-22.

| Código | Ud | Descripción | Rendimiento | Precio | Importe |
|---|---|---|---|---|---|
| U28OA025 | M2 | Plan. f.v. CLIMAVER NETO | 0.7 | 9.869 | 6.91 |
| ACC_CINTA | m | Cinta "Climaver neto" 63mm ancho 50 micras | 0.7 | 0.159 | 0.11 |
| ACC_SOPORTE | Ud. | p/p de soporte metálico de acero galvanizado conducto rectangula | 0.25 | 2.442 | 0.61 |
| PEQ_MAT_VENT | Ud. | p/p de pequeño material | 0.1 | 7.628 | 0.76 |
| U01FY310 | Hr | Oficial primera climatización | 0.125 | 15 | 1.88 |
| U01FY313 | Hr | Ayudante climatización | 0.125 | 13 | 1.63 |
| %CI | % | Costes Indirectos | 1.5 % | 11.90 | 0.18 |
| % | % | Medios Auxiliares | 2 % | 12.08 | 0.24 |
|  |  | Total |  |  | 12.32 |

| Medición | Uds. | Largo | Parcial |
|---|---|---|---|
| PLANTA BAJA |  |  |  |
| Rec. Infantil y despachos | 1 | 16.360 | 16.360 |
| Total |  |  | 16.36 |

**CN_200X200** Ml Canalización Fibra Vidro Climaver neto 200x200mm
14.43 Ml × 13.36 = 192.78
Ml. Canalización de aire de 200x200mm, realizado con placas de fibra de vidrio de alta densidad, revestido por la cara exterior con un complejo de aluminio y por la cara interior con tejido neto (tejido de vidrio acústico de alta resistencia mecánica) modelo Climaver Neto de 25 mm o equivalente, i/embocaduras, derivaciones, elementos de fijación y piezas especiales, S/NTE-ICI-22.

| Código | Ud | Descripción | Rendimiento | Precio | Importe |
|---|---|---|---|---|---|
| U28OA025 | M2 | Plan. f.v. CLIMAVER NETO | 0.8 | 9.869 | 7.90 |
| ACC_CINTA | m | Cinta "Climaver neto" 63mm ancho 50 micras | 0.8 | 0.159 | 0.13 |
| ACC_SOPORTE | Ud. | p/p de soporte metálico de acero galvanizado conducto rectangula | 0.25 | 2.442 | 0.61 |
| PEQ_MAT_VENT | Ud. | p/p de pequeño material | 0.1 | 7.628 | 0.76 |
| U01FY310 | Hr | Oficial primera climatización | 0.125 | 15 | 1.88 |
| U01FY313 | Hr | Ayudante climatización | 0.125 | 13 | 1.63 |
| %CI | % | Costes Indirectos | 1.5 % | 12.91 | 0.19 |
| % | % | Medios Auxiliares | 2 % | 13.10 | 0.26 |
|  |  | Total |  |  | 13.36 |

| Medición | Uds. | Largo | Parcial |
|---|---|---|---|
| PLANTA BAJA |  |  |  |
| Rec. Infantil y despachos | 1 | 2.990 | 2.990 |
| Rec. Comedor y Bblioteca | 1 | 11.440 | 11.440 |
| Total |  |  | 14.43 |

**CN_250X250** Ml Canalización Fibra Vidro Climaver neto 250x250mm
116.62 Ml × 15.43 = 1799.45
Ml. Canalización de aire de 250x250mm, realizado con placas de fibra de vidrio de alta densidad, revestido por la cara exterior con un complejo de aluminio y por la cara interior con tejido neto (tejido de vidrio acústico de alta resistencia mecánica) modelo Climaver Neto de 25 mm o equivalente, i/embocaduras, derivaciones, elementos de fijación y piezas especiales, S/NTE-ICI-22.

| Código | Ud | Descripción | Rendimiento | Precio | Importe |
|---|---|---|---|---|---|
| U28OA025 | M2 | Plan. f.v. CLIMAVER NETO | 1 | 9.869 | 9.87 |
| ACC_CINTA | m | Cinta "Climaver neto" 63mm ancho 50 micras | 1 | 0.159 | 0.16 |
| ACC_SOPORTE | Ud. | p/p de soporte metálico de acero galvanizado conducto rectangula | 0.25 | 2.442 | 0.61 |
| PEQ_MAT_VENT | Ud. | p/p de pequeño material | 0.1 | 7.628 | 0.76 |
| U01FY310 | Hr | Oficial primera climatización | 0.125 | 15 | 1.88 |
| U01FY313 | Hr | Ayudante climatización | 0.125 | 13 | 1.63 |
| %CI | % | Costes Indirectos | 1.5 % | 14.91 | 0.22 |
| % | % | Medios Auxiliares | 2 % | 15.13 | 0.30 |
|  |  | Total |  |  | 15.43 |

| Medición | Uds. | Largo | Parcial |
|---|---|---|---|
| PLANTA BAJA |  |  |  |
| Rec. Infantil y despachos | 1 | 21.270 | 21.270 |
| Rec. Comedor y Bblioteca | 1 | 16.310 | 16.310 |
| Rec. Zona 1º Ciclo y SUM | 1 | 31.910 | 31.910 |
| PLANTA 1ª |  |  |  |
| Rec. Aulas y Gimnasio | 1 | 39.370 | 39.370 |
| Alm. R.E. | 1 | 7.760 | 7.760 |
| Total |  |  | 116.62 |

**CN_300X200** Ml Canalización Fibra Vidro Climaver neto 300x200mm
5.74 Ml × 15.43 = 88.57
Ml. Canalización de aire de 300x200mm, realizado con placas de fibra de vidrio de alta densidad, revestido por la cara exterior con un complejo de aluminio y por la cara interior con tejido neto (tejido de vidrio acústico de alta resistencia mecánica) modelo Climaver Neto de 25 mm o equivalente, i/embocaduras, derivaciones, elementos de fijación y piezas especiales, S/NTE-ICI-22.

| Código | Ud | Descripción | Rendimiento | Precio | Importe |
|---|---|---|---|---|---|
| U28OA025 | M2 | Plan. f.v. CLIMAVER NETO | 1 | 9.869 | 9.87 |
| ACC_CINTA | m | Cinta "Climaver neto" 63mm ancho 50 micras | 1 | 0.159 | 0.16 |
| ACC_SOPORTE | Ud. | p/p de soporte metálico de acero galvanizado conducto rectangula | 0.25 | 2.442 | 0.61 |
| PEQ_MAT_VENT | Ud. | p/p de pequeño material | 0.1 | 7.628 | 0.76 |
| U01FY310 | Hr | Oficial primera climatización | 0.125 | 15 | 1.88 |
| U01FY313 | Hr | Ayudante climatización | 0.125 | 13 | 1.63 |
| %CI | % | Costes Indirectos | 1.5 % | 14.91 | 0.22 |
| % | % | Medios Auxiliares | 2 % | 15.13 | 0.30 |
|  |  | Total |  |  | 15.43 |

| Medición | Uds. | Largo | Parcial |
|---|---|---|---|
| PLANTA BAJA |  |  |  |
| Rec. Comedor y Bblioteca | 1 | 5.740 | 5.740 |
| Total |  |  | 5.74 |

**CN_300X250** Ml Canalización Fibra Vidro Climaver neto 300x250mm
16.51 Ml × 16.47 = 271.92
Ml. Canalización de aire de 300x250mm, realizado con placas de fibra de vidrio de alta densidad, revestido por la cara exterior con un complejo de aluminio y por la cara interior con tejido neto (tejido de vidrio acústico de alta resistencia mecánica) modelo Climaver Neto de 25 mm o equivalente, i/embocaduras, derivaciones, elementos de fijación y piezas especiales, S/NTE-ICI-22.

| Código | Ud | Descripción | Rendimiento | Precio | Importe |
|---|---|---|---|---|---|
| U28OA025 | M2 | Plan. f.v. CLIMAVER NETO | 1.1 | 9.869 | 10.86 |
| ACC_CINTA | m | Cinta "Climaver neto" 63mm ancho 50 micras | 1.1 | 0.159 | 0.17 |
| ACC_SOPORTE | Ud. | p/p de soporte metálico de acero galvanizado conducto rectangula | 0.25 | 2.442 | 0.61 |
| PEQ_MAT_VENT | Ud. | p/p de pequeño material | 0.1 | 7.628 | 0.76 |
| U01FY310 | Hr | Oficial primera climatización | 0.125 | 15 | 1.88 |
| U01FY313 | Hr | Ayudante climatización | 0.125 | 13 | 1.63 |
| %CI | % | Costes Indirectos | 1.5 % | 15.91 | 0.24 |
| % | % | Medios Auxiliares | 2 % | 16.15 | 0.32 |
|  |  | Total |  |  | 16.47 |

| Medición | Uds. | Largo | Parcial |
|---|---|---|---|
| PLANTA BAJA |  |  |  |
| Rec. Infantil y despachos | 1 | 9.630 | 9.630 |
| Rec. Zona 1º Ciclo y SUM | 1 | 6.880 | 6.880 |
| Total |  |  | 16.51 |

**CN_300X300** Ml Canalización Fibra Vidro Climaver neto 300x300mm
4.92 Ml × 17.5 = 86.10
Ml. Canalización de aire de 300x300mm, realizado con placas de fibra de vidrio de alta densidad, revestido por la cara exterior con un complejo de aluminio y por la cara interior con tejido neto (tejido de vidrio acústico de alta resistencia mecánica) modelo Climaver Neto de 25 mm o equivalente, i/embocaduras, derivaciones, elementos de fijación y piezas especiales, S/NTE-ICI-22.

| Código | Ud | Descripción | Rendimiento | Precio | Importe |
|---|---|---|---|---|---|
| U28OA025 | M2 | Plan. f.v. CLIMAVER NETO | 1.2 | 9.869 | 11.84 |
| ACC_CINTA | m | Cinta "Climaver neto" 63mm ancho 50 micras | 1.2 | 0.159 | 0.19 |
| ACC_SOPORTE | Ud. | p/p de soporte metálico de acero galvanizado conducto rectangula | 0.25 | 2.442 | 0.61 |
| PEQ_MAT_VENT | Ud. | p/p de pequeño material | 0.1 | 7.628 | 0.76 |
| U01FY310 | Hr | Oficial primera climatización | 0.125 | 15 | 1.88 |
| U01FY313 | Hr | Ayudante climatización | 0.125 | 13 | 1.63 |
| %CI | % | Costes Indirectos | 1.5 % | 16.91 | 0.25 |
| % | % | Medios Auxiliares | 2 % | 17.16 | 0.34 |
|  |  | Total |  |  | 17.5 |

| Medición | Uds. | Largo | Parcial |
|---|---|---|---|
| PLANTA BAJA |  |  |  |
| Rec. Comedor y Bblioteca | 1 | 4.920 | 4.920 |
| Total |  |  | 4.92 |

**CN_350X250** Ml Canalización Fibra Vidro Climaver neto 350x250mm
265.94 Ml × 17.5 = 4653.95
Ml. Canalización de aire de 350x250mm, realizado con placas de fibra de vidrio de alta densidad, revestido por la cara exterior con un complejo de aluminio y por la cara interior con tejido neto (tejido de vidrio acústico de alta resistencia mecánica) modelo Climaver Neto de 25 mm o equivalente, i/embocaduras, derivaciones, elementos de fijación y piezas especiales, S/NTE-ICI-22.

| Código | Ud | Descripción | Rendimiento | Precio | Importe |
|---|---|---|---|---|---|
| U28OA025 | M2 | Plan. f.v. CLIMAVER NETO | 1.2 | 9.869 | 11.84 |
| ACC_CINTA | m | Cinta "Climaver neto" 63mm ancho 50 micras | 1.2 | 0.159 | 0.19 |
| ACC_SOPORTE | Ud. | p/p de soporte metálico de acero galvanizado conducto rectangula | 0.25 | 2.442 | 0.61 |
| PEQ_MAT_VENT | Ud. | p/p de pequeño material | 0.1 | 7.628 | 0.76 |
| U01FY310 | Hr | Oficial primera climatización | 0.125 | 15 | 1.88 |
| U01FY313 | Hr | Ayudante climatización | 0.125 | 13 | 1.63 |
| %CI | % | Costes Indirectos | 1.5 % | 16.91 | 0.25 |
| % | % | Medios Auxiliares | 2 % | 17.16 | 0.34 |
|  |  | Total |  |  | 17.5 |

| Medición | Uds. | Largo | Parcial |
|---|---|---|---|
| PLANTA BAJA |  |  |  |
| Rec. Infantil y despachos | 1 | 84.220 | 84.220 |
| Rec. Zona 1º Ciclo y SUM | 1 | 47.590 | 47.590 |
| PLANTA PRIMERA |  |  |  |
| Rec. Aulas y Gimnasio | 1 | 134.130 | 134.130 |
| Total |  |  | 265.94 |

**CN_350X300** Ml Canalización Fibra Vidro Climaver neto 350x300mm
23.44 Ml × 18.55 = 434.81
Ml. Canalización de aire de 350x300mm, realizado con placas de fibra de vidrio de alta densidad, revestido por la cara exterior con un complejo de aluminio y por la cara interior con tejido neto (tejido de vidrio acústico de alta resistencia mecánica) modelo Climaver Neto de 25 mm o equivalente, i/embocaduras, derivaciones, elementos de fijación y piezas especiales, S/NTE-ICI-22.

| Código | Ud | Descripción | Rendimiento | Precio | Importe |
|---|---|---|---|---|---|
| U28OA025 | M2 | Plan. f.v. CLIMAVER NETO | 1.3 | 9.869 | 12.83 |
| ACC_CINTA | m | Cinta "Climaver neto" 63mm ancho 50 micras | 1.3 | 0.159 | 0.21 |
| ACC_SOPORTE | Ud. | p/p de soporte metálico de acero galvanizado conducto rectangula | 0.25 | 2.442 | 0.61 |
| PEQ_MAT_VENT | Ud. | p/p de pequeño material | 0.1 | 7.628 | 0.76 |
| U01FY310 | Hr | Oficial primera climatización | 0.125 | 15 | 1.88 |
| U01FY313 | Hr | Ayudante climatización | 0.125 | 13 | 1.63 |
| %CI | % | Costes Indirectos | 1.5 % | 17.92 | 0.27 |
| % | % | Medios Auxiliares | 2 % | 18.19 | 0.36 |
|  |  | Total |  |  | 18.55 |

| Medición | Uds. | Largo | Parcial |
|---|---|---|---|
| PLANTA BAJA |  |  |  |
| Rec. Comedor y Bblioteca | 1 | 23.440 | 23.440 |
| Total |  |  | 23.44 |

**CN_350X350** Ml Canalización Fibra Vidro Climaver neto 350x350mm
3.98 Ml × 19.58 = 77.93
Ml. Canalización de aire de 350x350mm, realizado con placas de fibra de vidrio de alta densidad, revestido por la cara exterior con un complejo de aluminio y por la cara interior con tejido neto (tejido de vidrio acústico de alta resistencia mecánica) modelo Climaver Neto de 25 mm o equivalente, i/embocaduras, derivaciones, elementos de fijación y piezas especiales, S/NTE-ICI-22.

| Código | Ud | Descripción | Rendimiento | Precio | Importe |
|---|---|---|---|---|---|
| U28OA025 | M2 | Plan. f.v. CLIMAVER NETO | 1.4 | 9.869 | 13.82 |
| ACC_CINTA | m | Cinta "Climaver neto" 63mm ancho 50 micras | 1.4 | 0.159 | 0.22 |
| ACC_SOPORTE | Ud. | p/p de soporte metálico de acero galvanizado conducto rectangula | 0.25 | 2.442 | 0.61 |
| PEQ_MAT_VENT | Ud. | p/p de pequeño material | 0.1 | 7.628 | 0.76 |
| U01FY310 | Hr | Oficial primera climatización | 0.125 | 15 | 1.88 |
| U01FY313 | Hr | Ayudante climatización | 0.125 | 13 | 1.63 |
| %CI | % | Costes Indirectos | 1.5 % | 18.92 | 0.28 |
| % | % | Medios Auxiliares | 2 % | 19.20 | 0.38 |
|  |  | Total |  |  | 19.58 |

| Medición | Uds. | Largo | Parcial |
|---|---|---|---|
| PLANTA PRIMERA |  |  |  |
| Rec. Aulas y Gimnasio | 1 | 3.980 | 3.980 |
| Total |  |  | 3.98 |

**CN_400X300** Ml Canalización Fibra Vidro Climaver neto 400x300mm
10.9 Ml × 22.63 = 246.67
Ml. Canalización de aire de 400x300mm, realizado con placas de fibra de vidrio de alta densidad, revestido por la cara exterior con un complejo de aluminio y por la cara interior con tejido neto (tejido de vidrio acústico de alta resistencia mecánica) modelo Climaver Neto de 25 mm o equivalente, i/embocaduras, derivaciones, elementos de fijación y piezas especiales, S/NTE-ICI-22.

| Código | Ud | Descripción | Rendimiento | Precio | Importe |
|---|---|---|---|---|---|
| U28OA025 | M2 | Plan. f.v. CLIMAVER NETO | 1.4 | 9.869 | 13.82 |
| ACC_CINTA | m | Cinta "Climaver neto" 63mm ancho 50 micras | 1.4 | 0.159 | 0.22 |
| ACC_SOPORTE | Ud. | p/p de soporte metálico de acero galvanizado conducto rectangula | 0.35 | 2.442 | 0.85 |
| PEQ_MAT_VENT | Ud. | p/p de pequeño material | 0.3 | 7.628 | 2.29 |
| U01FY310 | Hr | Oficial primera climatización | 0.167 | 15 | 2.51 |
| U01FY313 | Hr | Ayudante climatización | 0.167 | 13 | 2.17 |
| %CI | % | Costes Indirectos | 1.5 % | 21.86 | 0.33 |
| % | % | Medios Auxiliares | 2 % | 22.19 | 0.44 |
|  |  | Total |  |  | 22.63 |

| Medición | Uds. | Largo | Parcial |
|---|---|---|---|
| PLANTA BAJA |  |  |  |
| Rec. Zona 1º Ciclo y SUM | 1 | 10.900 | 10.900 |
| Total |  |  | 10.9 |

**CN_400X350** Ml Canalización Fibra Vidro Climaver neto 400x350mm
4.89 Ml × 23.66 = 115.70
Ml. Canalización de aire de 400x350mm, realizado con placas de fibra de vidrio de alta densidad, revestido por la cara exterior con un complejo de aluminio y por la cara interior con tejido neto (tejido de vidrio acústico de alta resistencia mecánica) modelo Climaver Neto de 25 mm o equivalente, i/embocaduras, derivaciones, elementos de fijación y piezas especiales, S/NTE-ICI-22.

| Código | Ud | Descripción | Rendimiento | Precio | Importe |
|---|---|---|---|---|---|
| U28OA025 | M2 | Plan. f.v. CLIMAVER NETO | 1.5 | 9.869 | 14.80 |
| ACC_CINTA | m | Cinta "Climaver neto" 63mm ancho 50 micras | 1.5 | 0.159 | 0.24 |
| ACC_SOPORTE | Ud. | p/p de soporte metálico de acero galvanizado conducto rectangula | 0.35 | 2.442 | 0.85 |
| PEQ_MAT_VENT | Ud. | p/p de pequeño material | 0.3 | 7.628 | 2.29 |
| U01FY310 | Hr | Oficial primera climatización | 0.167 | 15 | 2.51 |
| U01FY313 | Hr | Ayudante climatización | 0.167 | 13 | 2.17 |
| %CI | % | Costes Indirectos | 1.5 % | 22.86 | 0.34 |
| % | % | Medios Auxiliares | 2 % | 23.20 | 0.46 |
|  |  | Total |  |  | 23.66 |

| Medición | Uds. | Largo | Parcial |
|---|---|---|---|
| PLANTA BAJA |  |  |  |
| Rec. Comedor y Bblioteca | 1 | 4.890 | 4.890 |
| Total |  |  | 4.89 |

**CN_400X400** Ml Canalización Fibra Vidro Climaver neto 400x400mm
8.7 Ml × 24.7 = 214.89
Ml. Canalización de aire de 400x400mm, realizado con placas de fibra de vidrio de alta densidad, revestido por la cara exterior con un complejo de aluminio y por la cara interior con tejido neto (tejido de vidrio acústico de alta resistencia mecánica) modelo Climaver Neto de 25 mm o equivalente, i/embocaduras, derivaciones, elementos de fijación y piezas especiales, S/NTE-ICI-22.

| Código | Ud | Descripción | Rendimiento | Precio | Importe |
|---|---|---|---|---|---|
| U28OA025 | M2 | Plan. f.v. CLIMAVER NETO | 1.6 | 9.869 | 15.79 |
| ACC_CINTA | m | Cinta "Climaver neto" 63mm ancho 50 micras | 1.6 | 0.159 | 0.25 |
| ACC_SOPORTE | Ud. | p/p de soporte metálico de acero galvanizado conducto rectangula | 0.35 | 2.442 | 0.85 |
| PEQ_MAT_VENT | Ud. | p/p de pequeño material | 0.3 | 7.628 | 2.29 |
| U01FY310 | Hr | Oficial primera climatización | 0.167 | 15 | 2.51 |
| U01FY313 | Hr | Ayudante climatización | 0.167 | 13 | 2.17 |
| %CI | % | Costes Indirectos | 1.5 % | 23.86 | 0.36 |
| % | % | Medios Auxiliares | 2 % | 24.22 | 0.48 |
|  |  | Total |  |  | 24.7 |

| Medición | Uds. | Largo | Parcial |
|---|---|---|---|
| PLANTA PRIMERA |  |  |  |
| Rec. Aulas y Gimnasio | 1 | 8.700 | 8.700 |
| Total |  |  | 8.7 |

**CN_450X350** Ml Canalización Fibra Vidro Climaver neto 450x350mm
11.3 Ml × 24.7 = 279.11
Ml. Canalización de aire de 450x350mm, realizado con placas de fibra de vidrio de alta densidad, revestido por la cara exterior con un complejo de aluminio y por la cara interior con tejido neto (tejido de vidrio acústico de alta resistencia mecánica) modelo Climaver Neto de 25 mm o equivalente, i/embocaduras, derivaciones, elementos de fijación y piezas especiales, S/NTE-ICI-22.

| Código | Ud | Descripción | Rendimiento | Precio | Importe |
|---|---|---|---|---|---|
| U28OA025 | M2 | Plan. f.v. CLIMAVER NETO | 1.6 | 9.869 | 15.79 |
| ACC_CINTA | m | Cinta "Climaver neto" 63mm ancho 50 micras | 1.6 | 0.159 | 0.25 |
| ACC_SOPORTE | Ud. | p/p de soporte metálico de acero galvanizado conducto rectangula | 0.35 | 2.442 | 0.85 |
| PEQ_MAT_VENT | Ud. | p/p de pequeño material | 0.3 | 7.628 | 2.29 |
| U01FY310 | Hr | Oficial primera climatización | 0.167 | 15 | 2.51 |
| U01FY313 | Hr | Ayudante climatización | 0.167 | 13 | 2.17 |
| %CI | % | Costes Indirectos | 1.5 % | 23.86 | 0.36 |
| % | % | Medios Auxiliares | 2 % | 24.22 | 0.48 |
|  |  | Total |  |  | 24.7 |

| Medición | Uds. | Largo | Parcial |
|---|---|---|---|
| PLANTA BAJA |  |  |  |
| Rec. Zona 1º Ciclo y SUM | 1 | 11.300 | 11.300 |
| Total |  |  | 11.3 |

**CN_450X400** Ml Canalización Fibra Vidro Climaver neto 450x400mm
4.91 Ml × 25.74 = 126.38
Ml. Canalización de aire de 450x400mm, realizado con placas de fibra de vidrio de alta densidad, revestido por la cara exterior con un complejo de aluminio y por la cara interior con tejido neto (tejido de vidrio acústico de alta resistencia mecánica) modelo Climaver Neto de 25 mm o equivalente, i/embocaduras, derivaciones, elementos de fijación y piezas especiales, S/NTE-ICI-22.

| Código | Ud | Descripción | Rendimiento | Precio | Importe |
|---|---|---|---|---|---|
| U28OA025 | M2 | Plan. f.v. CLIMAVER NETO | 1.7 | 9.869 | 16.78 |
| ACC_CINTA | m | Cinta "Climaver neto" 63mm ancho 50 micras | 1.7 | 0.159 | 0.27 |
| ACC_SOPORTE | Ud. | p/p de soporte metálico de acero galvanizado conducto rectangula | 0.35 | 2.442 | 0.85 |
| PEQ_MAT_VENT | Ud. | p/p de pequeño material | 0.3 | 7.628 | 2.29 |
| U01FY310 | Hr | Oficial primera climatización | 0.167 | 15 | 2.51 |
| U01FY313 | Hr | Ayudante climatización | 0.167 | 13 | 2.17 |
| %CI | % | Costes Indirectos | 1.5 % | 24.87 | 0.37 |
| % | % | Medios Auxiliares | 2 % | 25.24 | 0.50 |
|  |  | Total |  |  | 25.74 |

| Medición | Uds. | Largo | Parcial |
|---|---|---|---|
| PLANTA BAJA |  |  |  |
| Rec. Comedor y Bblioteca | 1 | 4.910 | 4.910 |
| Total |  |  | 4.91 |

**CN_500X300** Ml Canalización Fibra Vidro Climaver neto 500x300mm
81.04 Ml × 24.7 = 2001.69
Ml. Canalización de aire de 500x300mm, realizado con placas de fibra de vidrio de alta densidad, revestido por la cara exterior con un complejo de aluminio y por la cara interior con tejido neto (tejido de vidrio acústico de alta resistencia mecánica) modelo Climaver Neto de 25 mm o equivalente, i/embocaduras, derivaciones, elementos de fijación y piezas especiales, S/NTE-ICI-22.

| Código | Ud | Descripción | Rendimiento | Precio | Importe |
|---|---|---|---|---|---|
| U28OA025 | M2 | Plan. f.v. CLIMAVER NETO | 1.6 | 9.869 | 15.79 |
| ACC_CINTA | m | Cinta "Climaver neto" 63mm ancho 50 micras | 1.6 | 0.159 | 0.25 |
| ACC_SOPORTE | Ud. | p/p de soporte metálico de acero galvanizado conducto rectangula | 0.35 | 2.442 | 0.85 |
| PEQ_MAT_VENT | Ud. | p/p de pequeño material | 0.3 | 7.628 | 2.29 |
| U01FY310 | Hr | Oficial primera climatización | 0.167 | 15 | 2.51 |
| U01FY313 | Hr | Ayudante climatización | 0.167 | 13 | 2.17 |
| %CI | % | Costes Indirectos | 1.5 % | 23.86 | 0.36 |
| % | % | Medios Auxiliares | 2 % | 24.22 | 0.48 |
|  |  | Total |  |  | 24.7 |

| Medición | Uds. | Largo | Parcial |
|---|---|---|---|
| PLANTA BAJA |  |  |  |
| Rec. Infantil y despachos | 1 | 29.660 | 29.660 |
| Rec. Zona 1º Ciclo y SUM | 1 | 7.950 | 7.950 |
| PLANTA PRIMERA |  |  |  |
| Rec. Aulas y Gimnasio | 1 | 43.430 | 43.430 |
| Total |  |  | 81.04 |

**CN_500X400** Ml Canalización Fibra Vidro Climaver neto 500x400mm
33.67 Ml × 26.79 = 902.02
Ml. Canalización de aire de 500x400mm, realizado con placas de fibra de vidrio de alta densidad, revestido por la cara exterior con un complejo de aluminio y por la cara interior con tejido neto (tejido de vidrio acústico de alta resistencia mecánica) modelo Climaver Neto de 25 mm o equivalente, i/embocaduras, derivaciones, elementos de fijación y piezas especiales, S/NTE-ICI-22.

| Código | Ud | Descripción | Rendimiento | Precio | Importe |
|---|---|---|---|---|---|
| U28OA025 | M2 | Plan. f.v. CLIMAVER NETO | 1.8 | 9.869 | 17.76 |
| ACC_CINTA | m | Cinta "Climaver neto" 63mm ancho 50 micras | 1.8 | 0.159 | 0.29 |
| ACC_SOPORTE | Ud. | p/p de soporte metálico de acero galvanizado conducto rectangula | 0.35 | 2.442 | 0.85 |
| PEQ_MAT_VENT | Ud. | p/p de pequeño material | 0.3 | 7.628 | 2.29 |
| U01FY310 | Hr | Oficial primera climatización | 0.167 | 15 | 2.51 |
| U01FY313 | Hr | Ayudante climatización | 0.167 | 13 | 2.17 |
| %CI | % | Costes Indirectos | 1.5 % | 25.87 | 0.39 |
| % | % | Medios Auxiliares | 2 % | 26.26 | 0.53 |
|  |  | Total |  |  | 26.79 |

| Medición | Uds. | Largo | Parcial |
|---|---|---|---|
| PLANTA BAJA |  |  |  |
| Rec. Comedor y Bblioteca | 1 | 4.910 | 4.910 |
| PLANTA PRIMERA |  |  |  |
| Rec. Aulas y Gimnasio | 1 | 28.760 | 28.760 |
| Total |  |  | 33.67 |

**CN_550X400** Ml Canalización Fibra Vidro Climaver neto 550x400mm
59.3 Ml × 27.82 = 1649.73
Ml. Canalización de aire de 550x400mm, realizado con placas de fibra de vidrio de alta densidad, revestido por la cara exterior con un complejo de aluminio y por la cara interior con tejido neto (tejido de vidrio acústico de alta resistencia mecánica) modelo Climaver Neto de 25 mm o equivalente, i/embocaduras, derivaciones, elementos de fijación y piezas especiales, S/NTE-ICI-22.

| Código | Ud | Descripción | Rendimiento | Precio | Importe |
|---|---|---|---|---|---|
| U28OA025 | M2 | Plan. f.v. CLIMAVER NETO | 1.9 | 9.869 | 18.75 |
| ACC_CINTA | m | Cinta "Climaver neto" 63mm ancho 50 micras | 1.9 | 0.159 | 0.30 |
| ACC_SOPORTE | Ud. | p/p de soporte metálico de acero galvanizado conducto rectangula | 0.35 | 2.442 | 0.85 |
| PEQ_MAT_VENT | Ud. | p/p de pequeño material | 0.3 | 7.628 | 2.29 |
| U01FY310 | Hr | Oficial primera climatización | 0.167 | 15 | 2.51 |
| U01FY313 | Hr | Ayudante climatización | 0.167 | 13 | 2.17 |
| %CI | % | Costes Indirectos | 1.5 % | 26.87 | 0.40 |
| % | % | Medios Auxiliares | 2 % | 27.27 | 0.55 |
|  |  | Total |  |  | 27.82 |

| Medición | Uds. | Largo | Parcial |
|---|---|---|---|
| PLANTA BAJA |  |  |  |
| Rec. Infantil y despachos | 1 | 48.930 | 48.930 |
| Rec. Zona 1º Ciclo y SUM | 1 | 10.370 | 10.370 |
| Total |  |  | 59.3 |

**CN_550X450** Ml Canalización Fibra Vidro Climaver neto 550x450mm
11.35 Ml × 28.87 = 327.67
Ml. Canalización de aire de 550x450mm, realizado con placas de fibra de vidrio de alta densidad, revestido por la cara exterior con un complejo de aluminio y por la cara interior con tejido neto (tejido de vidrio acústico de alta resistencia mecánica) modelo Climaver Neto de 25 mm o equivalente, i/embocaduras, derivaciones, elementos de fijación y piezas especiales, S/NTE-ICI-22.

| Código | Ud | Descripción | Rendimiento | Precio | Importe |
|---|---|---|---|---|---|
| U28OA025 | M2 | Plan. f.v. CLIMAVER NETO | 2 | 9.869 | 19.74 |
| ACC_CINTA | m | Cinta "Climaver neto" 63mm ancho 50 micras | 2 | 0.159 | 0.32 |
| ACC_SOPORTE | Ud. | p/p de soporte metálico de acero galvanizado conducto rectangula | 0.35 | 2.442 | 0.85 |
| PEQ_MAT_VENT | Ud. | p/p de pequeño material | 0.3 | 7.628 | 2.29 |
| U01FY310 | Hr | Oficial primera climatización | 0.167 | 15 | 2.51 |
| U01FY313 | Hr | Ayudante climatización | 0.167 | 13 | 2.17 |
| %CI | % | Costes Indirectos | 1.5 % | 27.88 | 0.42 |
| % | % | Medios Auxiliares | 2 % | 28.30 | 0.57 |
|  |  | Total |  |  | 28.87 |

| Medición | Uds. | Largo | Parcial |
|---|---|---|---|
| PLANTA BAJA |  |  |  |
| Rec. Infantil y despachos | 1 | 6.440 | 6.440 |
| Rec. Comedor y Bblioteca | 1 | 4.910 | 4.910 |
| Total |  |  | 11.35 |

**CN_550X550** Ml Canalización Fibra Vidro Climaver neto 550x550mm
15.14 Ml × 30.94 = 468.43
Ml. Canalización de aire de 550x550mm, realizado con placas de fibra de vidrio de alta densidad, revestido por la cara exterior con un complejo de aluminio y por la cara interior con tejido neto (tejido de vidrio acústico de alta resistencia mecánica) modelo Climaver Neto de 25 mm o equivalente, i/embocaduras, derivaciones, elementos de fijación y piezas especiales, S/NTE-ICI-22.

| Código | Ud | Descripción | Rendimiento | Precio | Importe |
|---|---|---|---|---|---|
| U28OA025 | M2 | Plan. f.v. CLIMAVER NETO | 2.2 | 9.869 | 21.71 |
| ACC_CINTA | m | Cinta "Climaver neto" 63mm ancho 50 micras | 2.2 | 0.159 | 0.35 |
| ACC_SOPORTE | Ud. | p/p de soporte metálico de acero galvanizado conducto rectangula | 0.35 | 2.442 | 0.85 |
| PEQ_MAT_VENT | Ud. | p/p de pequeño material | 0.3 | 7.628 | 2.29 |
| U01FY310 | Hr | Oficial primera climatización | 0.167 | 15 | 2.51 |
| U01FY313 | Hr | Ayudante climatización | 0.167 | 13 | 2.17 |
| %CI | % | Costes Indirectos | 1.5 % | 29.88 | 0.45 |
| % | % | Medios Auxiliares | 2 % | 30.33 | 0.61 |
|  |  | Total |  |  | 30.94 |

| Medición | Uds. | Largo | Parcial |
|---|---|---|---|
| PLANTA PRIMERA |  |  |  |
| Rec. Aulas y Gimnasio | 1 | 15.140 | 15.140 |
| Total |  |  | 15.14 |

**CN_600X450** Ml Canalización Fibra Vidro Climaver neto 600x450mm
29.23 Ml × 31.64 = 924.84
Ml. Canalización de aire de 600x450mm, realizado con placas de fibra de vidrio de alta densidad, revestido por la cara exterior con un complejo de aluminio y por la cara interior con tejido neto (tejido de vidrio acústico de alta resistencia mecánica) modelo Climaver Neto de 25 mm o equivalente, i/embocaduras, derivaciones, elementos de fijación y piezas especiales, S/NTE-ICI-22.

| Código | Ud | Descripción | Rendimiento | Precio | Importe |
|---|---|---|---|---|---|
| U28OA025 | M2 | Plan. f.v. CLIMAVER NETO | 2.1 | 9.869 | 20.72 |
| ACC_CINTA | m | Cinta "Climaver neto" 63mm ancho 50 micras | 2.1 | 0.159 | 0.33 |
| ACC_SOPORTE | Ud. | p/p de soporte metálico de acero galvanizado conducto rectangula | 0.4 | 2.442 | 0.98 |
| PEQ_MAT_VENT | Ud. | p/p de pequeño material | 0.35 | 7.628 | 2.67 |
| U01FY310 | Hr | Oficial primera climatización | 0.209 | 15 | 3.14 |
| U01FY313 | Hr | Ayudante climatización | 0.209 | 13 | 2.72 |
| %CI | % | Costes Indirectos | 1.5 % | 30.56 | 0.46 |
| % | % | Medios Auxiliares | 2 % | 31.02 | 0.62 |
|  |  | Total |  |  | 31.64 |

| Medición | Uds. | Largo | Parcial |
|---|---|---|---|
| PLANTA BAJA |  |  |  |
| Rec. Comedor y Bblioteca | 1 | 29.230 | 29.230 |
| Total |  |  | 29.23 |

**CN_600X500** Ml Canalización Fibra Vidro Climaver neto 600x500mm
7.95 Ml × 32.68 = 259.81
Ml. Canalización de aire de 600x500mm, realizado con placas de fibra de vidrio de alta densidad, revestido por la cara exterior con un complejo de aluminio y por la cara interior con tejido neto (tejido de vidrio acústico de alta resistencia mecánica) modelo Climaver Neto de 25 mm o equivalente, i/embocaduras, derivaciones, elementos de fijación y piezas especiales, S/NTE-ICI-22.

| Código | Ud | Descripción | Rendimiento | Precio | Importe |
|---|---|---|---|---|---|
| U28OA025 | M2 | Plan. f.v. CLIMAVER NETO | 2.2 | 9.869 | 21.71 |
| ACC_CINTA | m | Cinta "Climaver neto" 63mm ancho 50 micras | 2.2 | 0.159 | 0.35 |
| ACC_SOPORTE | Ud. | p/p de soporte metálico de acero galvanizado conducto rectangula | 0.4 | 2.442 | 0.98 |
| PEQ_MAT_VENT | Ud. | p/p de pequeño material | 0.35 | 7.628 | 2.67 |
| U01FY310 | Hr | Oficial primera climatización | 0.209 | 15 | 3.14 |
| U01FY313 | Hr | Ayudante climatización | 0.209 | 13 | 2.72 |
| %CI | % | Costes Indirectos | 1.5 % | 31.57 | 0.47 |
| % | % | Medios Auxiliares | 2 % | 32.04 | 0.64 |
|  |  | Total |  |  | 32.68 |

| Medición | Uds. | Largo | Parcial |
|---|---|---|---|
| PLANTA BAJA |  |  |  |
| Rec. Zona 1º Ciclo y SUM | 1 | 7.950 | 7.950 |
| Total |  |  | 7.95 |

**CN_600X550** Ml Canalización Fibra Vidro Climaver neto 600x550mm
2.85 Ml × 33.73 = 96.13
Ml. Canalización de aire de 600x550mm, realizado con placas de fibra de vidrio de alta densidad, revestido por la cara exterior con un complejo de aluminio y por la cara interior con tejido neto (tejido de vidrio acústico de alta resistencia mecánica) modelo Climaver Neto de 25 mm o equivalente, i/embocaduras, derivaciones, elementos de fijación y piezas especiales, S/NTE-ICI-22.

| Código | Ud | Descripción | Rendimiento | Precio | Importe |
|---|---|---|---|---|---|
| U28OA025 | M2 | Plan. f.v. CLIMAVER NETO | 2.3 | 9.869 | 22.70 |
| ACC_CINTA | m | Cinta "Climaver neto" 63mm ancho 50 micras | 2.3 | 0.159 | 0.37 |
| ACC_SOPORTE | Ud. | p/p de soporte metálico de acero galvanizado conducto rectangula | 0.4 | 2.442 | 0.98 |
| PEQ_MAT_VENT | Ud. | p/p de pequeño material | 0.35 | 7.628 | 2.67 |
| U01FY310 | Hr | Oficial primera climatización | 0.209 | 15 | 3.14 |
| U01FY313 | Hr | Ayudante climatización | 0.209 | 13 | 2.72 |
| %CI | % | Costes Indirectos | 1.5 % | 32.58 | 0.49 |
| % | % | Medios Auxiliares | 2 % | 33.07 | 0.66 |
|  |  | Total |  |  | 33.73 |

| Medición | Uds. | Largo | Parcial |
|---|---|---|---|
| PLANTA BAJA |  |  |  |
| Rec. Zona 1º Ciclo y SUM | 1 | 2.850 | 2.850 |
| Total |  |  | 2.85 |

**CN_600X600** Ml Canalización Fibra Vidro Climaver neto 600x600mm
3.36 Ml × 34.76 = 116.79
Ml. Canalización de aire de 600x600mm, realizado con placas de fibra de vidrio de alta densidad, revestido por la cara exterior con un complejo de aluminio y por la cara interior con tejido neto (tejido de vidrio acústico de alta resistencia mecánica) modelo Climaver Neto de 25 mm o equivalente, i/embocaduras, derivaciones, elementos de fijación y piezas especiales, S/NTE-ICI-22.

| Código | Ud | Descripción | Rendimiento | Precio | Importe |
|---|---|---|---|---|---|
| U28OA025 | M2 | Plan. f.v. CLIMAVER NETO | 2.4 | 9.869 | 23.69 |
| ACC_CINTA | m | Cinta "Climaver neto" 63mm ancho 50 micras | 2.4 | 0.159 | 0.38 |
| ACC_SOPORTE | Ud. | p/p de soporte metálico de acero galvanizado conducto rectangula | 0.4 | 2.442 | 0.98 |
| PEQ_MAT_VENT | Ud. | p/p de pequeño material | 0.35 | 7.628 | 2.67 |
| U01FY310 | Hr | Oficial primera climatización | 0.209 | 15 | 3.14 |
| U01FY313 | Hr | Ayudante climatización | 0.209 | 13 | 2.72 |
| %CI | % | Costes Indirectos | 1.5 % | 33.58 | 0.50 |
| % | % | Medios Auxiliares | 2 % | 34.08 | 0.68 |
|  |  | Total |  |  | 34.76 |

| Medición | Uds. | Largo | Parcial |
|---|---|---|---|
| PLANTA BAJA |  |  |  |
| Rec. Comedor y Bblioteca | 2 | 1.680 | 3.360 |
| Total |  |  | 3.36 |

**CN_650X500** Ml Canalización Fibra Vidro Climaver neto 650x500mm
0.91 Ml × 33.73 = 30.69
Ml. Canalización de aire de 650x500mm, realizado con placas de fibra de vidrio de alta densidad, revestido por la cara exterior con un complejo de aluminio y por la cara interior con tejido neto (tejido de vidrio acústico de alta resistencia mecánica) modelo Climaver Neto de 25 mm o equivalente, i/embocaduras, derivaciones, elementos de fijación y piezas especiales, S/NTE-ICI-22.

| Código | Ud | Descripción | Rendimiento | Precio | Importe |
|---|---|---|---|---|---|
| U28OA025 | M2 | Plan. f.v. CLIMAVER NETO | 2.3 | 9.869 | 22.70 |
| ACC_CINTA | m | Cinta "Climaver neto" 63mm ancho 50 micras | 2.3 | 0.159 | 0.37 |
| ACC_SOPORTE | Ud. | p/p de soporte metálico de acero galvanizado conducto rectangula | 0.4 | 2.442 | 0.98 |
| PEQ_MAT_VENT | Ud. | p/p de pequeño material | 0.35 | 7.628 | 2.67 |
| U01FY310 | Hr | Oficial primera climatización | 0.209 | 15 | 3.14 |
| U01FY313 | Hr | Ayudante climatización | 0.209 | 13 | 2.72 |
| %CI | % | Costes Indirectos | 1.5 % | 32.58 | 0.49 |
| % | % | Medios Auxiliares | 2 % | 33.07 | 0.66 |
|  |  | Total |  |  | 33.73 |

| Medición | Uds. | Largo | Parcial |
|---|---|---|---|
| PLANTA BAJA |  |  |  |
| Rec. Infantil y despachos | 1 | 0.910 | 0.910 |
| Total |  |  | 0.91 |

**CN_700X700** Ml Canalización Fibra Vidro Climaver neto 700x700mm
3.36 Ml × 38.91 = 130.74
Ml. Canalización de aire de 700x700mm, realizado con placas de fibra de vidrio de alta densidad, revestido por la cara exterior con un complejo de aluminio y por la cara interior con tejido neto (tejido de vidrio acústico de alta resistencia mecánica) modelo Climaver Neto de 25 mm o equivalente, i/embocaduras, derivaciones, elementos de fijación y piezas especiales, S/NTE-ICI-22.

| Código | Ud | Descripción | Rendimiento | Precio | Importe |
|---|---|---|---|---|---|
| U28OA025 | M2 | Plan. f.v. CLIMAVER NETO | 2.8 | 9.869 | 27.63 |
| ACC_CINTA | m | Cinta "Climaver neto" 63mm ancho 50 micras | 2.8 | 0.159 | 0.45 |
| ACC_SOPORTE | Ud. | p/p de soporte metálico de acero galvanizado conducto rectangula | 0.4 | 2.442 | 0.98 |
| PEQ_MAT_VENT | Ud. | p/p de pequeño material | 0.35 | 7.628 | 2.67 |
| U01FY310 | Hr | Oficial primera climatización | 0.209 | 15 | 3.14 |
| U01FY313 | Hr | Ayudante climatización | 0.209 | 13 | 2.72 |
| %CI | % | Costes Indirectos | 1.5 % | 37.59 | 0.56 |
| % | % | Medios Auxiliares | 2 % | 38.15 | 0.76 |
|  |  | Total |  |  | 38.91 |

| Medición | Uds. | Largo | Parcial |
|---|---|---|---|
| PLANTA BAJA |  |  |  |
| Rec. Infantil y despachos | 2 | 1.680 | 3.360 |
| Total |  |  | 3.36 |

**CN_750X450** Ml Canalización Fibra Vidro Climaver neto 750x450mm
1.1 Ml × 34.76 = 38.24
Ml. Canalización de aire de 750x450mm, realizado con placas de fibra de vidrio de alta densidad, revestido por la cara exterior con un complejo de aluminio y por la cara interior con tejido neto (tejido de vidrio acústico de alta resistencia mecánica) modelo Climaver Neto de 25 mm o equivalente, i/embocaduras, derivaciones, elementos de fijación y piezas especiales, S/NTE-ICI-22.

| Código | Ud | Descripción | Rendimiento | Precio | Importe |
|---|---|---|---|---|---|
| U28OA025 | M2 | Plan. f.v. CLIMAVER NETO | 2.4 | 9.869 | 23.69 |
| ACC_CINTA | m | Cinta "Climaver neto" 63mm ancho 50 micras | 2.4 | 0.159 | 0.38 |
| ACC_SOPORTE | Ud. | p/p de soporte metálico de acero galvanizado conducto rectangula | 0.4 | 2.442 | 0.98 |
| PEQ_MAT_VENT | Ud. | p/p de pequeño material | 0.35 | 7.628 | 2.67 |
| U01FY310 | Hr | Oficial primera climatización | 0.209 | 15 | 3.14 |
| U01FY313 | Hr | Ayudante climatización | 0.209 | 13 | 2.72 |
| %CI | % | Costes Indirectos | 1.5 % | 33.58 | 0.50 |
| % | % | Medios Auxiliares | 2 % | 34.08 | 0.68 |
|  |  | Total |  |  | 34.76 |

| Medición | Uds. | Largo | Parcial |
|---|---|---|---|
| PLANTA BAJA |  |  |  |
| Rec. Zona 1º Ciclo y SUM | 1 | 1.100 | 1.100 |
| Total |  |  | 1.1 |

**CN_750X750** Ml Canalización Fibra Vidro Climaver neto 750x750mm
3.36 Ml × 40.99 = 137.73
Ml. Canalización de aire de 750x750mm, realizado con placas de fibra de vidrio de alta densidad, revestido por la cara exterior con un complejo de aluminio y por la cara interior con tejido neto (tejido de vidrio acústico de alta resistencia mecánica) modelo Climaver Neto de 25 mm o equivalente, i/embocaduras, derivaciones, elementos de fijación y piezas especiales, S/NTE-ICI-22.

| Código | Ud | Descripción | Rendimiento | Precio | Importe |
|---|---|---|---|---|---|
| U28OA025 | M2 | Plan. f.v. CLIMAVER NETO | 3 | 9.869 | 29.61 |
| ACC_CINTA | m | Cinta "Climaver neto" 63mm ancho 50 micras | 3 | 0.159 | 0.48 |
| ACC_SOPORTE | Ud. | p/p de soporte metálico de acero galvanizado conducto rectangula | 0.4 | 2.442 | 0.98 |
| PEQ_MAT_VENT | Ud. | p/p de pequeño material | 0.35 | 7.628 | 2.67 |
| U01FY310 | Hr | Oficial primera climatización | 0.209 | 15 | 3.14 |
| U01FY313 | Hr | Ayudante climatización | 0.209 | 13 | 2.72 |
| %CI | % | Costes Indirectos | 1.5 % | 39.60 | 0.59 |
| % | % | Medios Auxiliares | 2 % | 40.19 | 0.80 |
|  |  | Total |  |  | 40.99 |

| Medición | Uds. | Largo | Parcial |
|---|---|---|---|
| PLANTA PRIMERA |  |  |  |
| Rec. Aulas y Gimnasio | 2 | 1.680 | 3.360 |
| Total |  |  | 3.36 |

**CN_850X550** Ml Canalización Fibra Vidro Climaver neto 850x550mm
35.95 Ml × 38.91 = 1398.81
Ml. Canalización de aire de 850x550mm, realizado con placas de fibra de vidrio de alta densidad, revestido por la cara exterior con un complejo de aluminio y por la cara interior con tejido neto (tejido de vidrio acústico de alta resistencia mecánica) modelo Climaver Neto de 25 mm o equivalente, i/embocaduras, derivaciones, elementos de fijación y piezas especiales, S/NTE-ICI-22.

| Código | Ud | Descripción | Rendimiento | Precio | Importe |
|---|---|---|---|---|---|
| U28OA025 | M2 | Plan. f.v. CLIMAVER NETO | 2.8 | 9.869 | 27.63 |
| ACC_CINTA | m | Cinta "Climaver neto" 63mm ancho 50 micras | 2.8 | 0.159 | 0.45 |
| ACC_SOPORTE | Ud. | p/p de soporte metálico de acero galvanizado conducto rectangula | 0.4 | 2.442 | 0.98 |
| PEQ_MAT_VENT | Ud. | p/p de pequeño material | 0.35 | 7.628 | 2.67 |
| U01FY310 | Hr | Oficial primera climatización | 0.209 | 15 | 3.14 |
| U01FY313 | Hr | Ayudante climatización | 0.209 | 13 | 2.72 |
| %CI | % | Costes Indirectos | 1.5 % | 37.59 | 0.56 |
| % | % | Medios Auxiliares | 2 % | 38.15 | 0.76 |
|  |  | Total |  |  | 38.91 |

| Medición | Uds. | Largo | Parcial |
|---|---|---|---|
| PLANTA BAJA |  |  |  |
| Rec. Zona 1º Ciclo y SUM | 1 | 24.250 | 24.250 |
|  | 2 | 5.850 | 11.700 |
| Total |  |  | 35.95 |

**CE_600X600** Ml. Canalización de chapa de acero galv. + aislam. + rec. 600x600mm
17.66 Ml. × 177.71 = 3138.36
Ml. Conducto de chapa galvanizada de 0,6mm de espesor y juntas transversales con vaina deslizante tipo bayoneta, de 600x600mm (interior), con aislamiento termoacústico exterior para conducto metálico, realizado con manta de lana de vidrio, según UNE-EN 13162, recubierto por una de sus caras con papel kraft-aluminio que actúa como barrera de vapor, de 55 mm de espesor y con chapa de aluminio de 0,6 mm de espesor, acabada liso, para recubrimiento de aislamientos térmicos de conductos. Incluyendo accesorios para fijación, codos, registros, etc. Totalmente montado e instalado.

| Código | Ud | Descripción | Rendimiento | Precio | Importe |
|---|---|---|---|---|---|
| CA 09 021 | m2 | Conducto rectangular de chapa de acero galvanizado 0,6mm (material) | 2.4 | 22.942 | 55.06 |
| CA 09 022 | m2 | Recubrimiento de chapa de aluminio (material) | 2.4 | 42 | 100.80 |
| CA 09 023 | m2 | Recubrimiento lana mineral + kraft aluminio 55cm espesor (material) | 2.4 | 3.571 | 8.57 |
| ACC_SOPORTE | Ud. | p/p de soporte metálico de acero galvanizado conducto rectangula | 0.25 | 2.442 | 0.61 |
| PEQ_MAT_VENT | Ud. | p/p de pequeño material | 0.1 | 7.628 | 0.76 |
| U01FY310 | Hr | Oficial primera climatización | 0.209 | 15 | 3.14 |
| U01FY313 | Hr | Ayudante climatización | 0.209 | 13 | 2.72 |
| %CI | % | Costes Indirectos | 1.5 % | 171.66 | 2.57 |
| % | % | Medios Auxiliares | 2 % | 174.23 | 3.48 |
|  |  | Total |  |  | 177.71 |

| Medición | Uds. | Largo | Parcial |
|---|---|---|---|
| Cubierta |  |  |  |
|  | 1 | 5.950 | 5.950 |
|  | 1 | 11.710 | 11.710 |
| Total |  |  | 17.66 |

**CE_700X700** Ml. Canalización de chapa de acero galv. + aislam. + rec. 700x700mm
9.11 Ml. × 202.93 = 1848.69
Ml. Conducto de chapa galvanizada de 0,6mm de espesor y juntas transversales con vaina deslizante tipo bayoneta, de 700x700mm (interior), con aislamiento termoacústico exterior para conducto metálico, realizado con manta de lana de vidrio, según UNE-EN 13162, recubierto por una de sus caras con papel kraft-aluminio que actúa como barrera de vapor, de 55 mm de espesor y con chapa de aluminio de 0,6 mm de espesor, acabada liso, para recubrimiento de aislamientos térmicos de conductos. Incluyendo accesorios para fijación, codos, registros, etc. Totalmente montado e instalado.

| Código | Ud | Descripción | Rendimiento | Precio | Importe |
|---|---|---|---|---|---|
| CA 09 021 | m2 | Conducto rectangular de chapa de acero galvanizado 0,6mm | 2.8 | 22.942 | 64.24 |
| CA 09 022 | m2 | Recubrimiento de chapa de aluminio | 2.8 | 42 | 117.60 |
| CA 09 023 | m2 | Recubrimiento lana mineral + kraft aluminio 55cm espesor | 2.8 | 3.571 | 10.00 |
| ACC_SOPORTE | Ud. | p/p de soporte metálico de acero galvanizado conducto rectangula | 0.25 | 2.442 | 0.61 |
| PEQ_MAT_VENT | Ud. | p/p de pequeño material | 0.1 | 7.628 | 0.76 |
| U01FY310 | Hr | Oficial primera climatización | 0.1 | 15 | 1.50 |
| U01FY313 | Hr | Ayudante climatización | 0.1 | 13 | 1.30 |
| %CI | % | Costes Indirectos | 1.5 % | 196.01 | 2.94 |
| % | % | Medios Auxiliares | 2 % | 198.95 | 3.98 |
|  |  | Total |  |  | 202.93 |

| Medición | Uds. | Largo | Parcial |
|---|---|---|---|
| Cubierta |  |  |  |
|  | 1 | 9.110 | 9.110 |
| Total |  |  | 9.11 |

**CE_750X750** Ml. Canalización de chapa de acero galv. + aislam. + rec. 750x750mm
7.72 Ml. × 220.28 = 1700.56
Ml. Conducto de chapa galvanizada de 0,6mm de espesor y juntas transversales con vaina deslizante tipo bayoneta, de 750x750mm (interior), con aislamiento termoacústico exterior para conducto metálico, realizado con manta de lana de vidrio, según UNE-EN 13162, recubierto por una de sus caras con papel kraft-aluminio que actúa como barrera de vapor, de 55 mm de espesor y con chapa de aluminio de 0,6 mm de espesor, acabada liso, para recubrimiento de aislamientos térmicos de conductos. Incluyendo accesorios para fijación, codos, registros, etc. Totalmente montado e instalado.

| Código | Ud | Descripción | Rendimiento | Precio | Importe |
|---|---|---|---|---|---|
| CA 09 021 | m2 | Conducto rectangular de chapa de acero galvanizado 0,6mm | 3 | 22.942 | 68.83 |
| CA 09 022 | m2 | Recubrimiento de chapa de aluminio | 3 | 42 | 126.00 |
| CA 09 023 | m2 | Recubrimiento lana mineral + kraft aluminio 55cm espesor | 3 | 3.571 | 10.71 |
| ACC_SOPORTE | Ud. | p/p de soporte metálico de acero galvanizado conducto rectangula | 0.25 | 2.442 | 0.61 |
| PEQ_MAT_VENT | Ud. | p/p de pequeño material | 0.1 | 7.628 | 0.76 |
| U01FY310 | Hr | Oficial primera climatización | 0.209 | 15 | 3.14 |
| U01FY313 | Hr | Ayudante climatización | 0.209 | 13 | 2.72 |
| %CI | % | Costes Indirectos | 1.5 % | 212.77 | 3.19 |
| % | % | Medios Auxiliares | 2 % | 215.96 | 4.32 |
|  |  | Total |  |  | 220.28 |

| Medición | Uds. | Largo | Parcial |
|---|---|---|---|
| Cubierta |  |  |  |
|  | 1 | 7.720 | 7.720 |
| Total |  |  | 7.72 |

**CE_850X550** Ml. Canalización de chapa de acero galv. + aislam. + rec. 850x550mm
27.98 Ml. × 215.66 = 6034.17
Ml. Conducto de chapa galvanizada de 0,6mm de espesor y juntas transversales con vaina deslizante tipo bayoneta, de 850x550mm (interior), con aislamiento termoacústico exterior para conducto metálico, realizado con manta de lana de vidrio, según UNE-EN 13162, recubierto por una de sus caras con papel kraft-aluminio que actúa como barrera de vapor, de 55 mm de espesor y con chapa de aluminio de 0,6 mm de espesor, acabada liso, para recubrimiento de aislamientos térmicos de conductos. Incluyendo accesorios para fijación, codos, registros, etc. Totalmente montado e instalado.

| Código | Ud | Descripción | Rendimiento | Precio | Importe |
|---|---|---|---|---|---|
| CA 09 021 | m2 | Conducto rectangular de chapa de acero galvanizado 0,6mm | 2.8 | 22.942 | 64.24 |
| CA 09 022 | m2 | Recubrimiento de chapa de aluminio | 3.02 | 42 | 126.84 |
| CA 09 023 | m2 | Recubrimiento lana mineral + kraft aluminio 55cm espesor | 2.8 | 3.571 | 10.00 |
| ACC_SOPORTE | Ud. | p/p de soporte metálico de acero galvanizado conducto rectangula | 0.25 | 2.442 | 0.61 |
| PEQ_MAT_VENT | Ud. | p/p de pequeño material | 0.1 | 7.628 | 0.76 |
| U01FY310 | Hr | Oficial primera climatización | 0.209 | 15 | 3.14 |
| U01FY313 | Hr | Ayudante climatización | 0.209 | 13 | 2.72 |
| %CI | % | Costes Indirectos | 1.5 % | 208.31 | 3.12 |
| % | % | Medios Auxiliares | 2 % | 211.43 | 4.23 |
|  |  | Total |  |  | 215.66 |

| Medición | Uds. | Largo | Parcial |
|---|---|---|---|
| Cubierta |  |  |  |
|  | 1 | 27.980 | 27.980 |
| Total |  |  | 27.98 |

**SOMB_100** Ud. Sombrerete de extracción de aire diám. 100 Mercatub
3 Ud. × 13.79 = 41.37
Ud. Sombrerete de chapa de acero galvanizado para acoplar en tubo de extracción de 100mm de diámetro, modelo de la marca Mercatub o equivalente. Totalmente montado e instalado.

| Código | Ud | Descripción | Rendimiento | Precio | Importe |
|---|---|---|---|---|---|
| CA 01 336 | Ud. | Sombrerete diámetro 100mm Mercatub (material) | 1 | 9.811 | 9.81 |
| U01FY310 | Hr | Oficial primera climatización | 0.125 | 15 | 1.88 |
| U01FY313 | Hr | Ayudante climatización | 0.125 | 13 | 1.63 |
| %CI | % | Costes Indirectos | 1.5 % | 13.32 | 0.20 |
| % | % | Medios Auxiliares | 2 % | 13.52 | 0.27 |
|  |  | Total |  |  | 13.79 |

| Medición | Uds. | Parcial |
|---|---|---|
| Cubierta | 3 | 3.000 |
| Total |  | 3 |

**SOMB_150** Ud. Sombrerete de extracción de aire diám. 150 Mercatub
4 Ud. × 15.48 = 61.92
Ud. Sombrerete de chapa de acero galvanizado para acoplar en tubo de extracción de 150mm de diámetro, modelo de la marca Mercatub o equivalente. Totalmente montado e instalado.

| Código | Ud | Descripción | Rendimiento | Precio | Importe |
|---|---|---|---|---|---|
| U01FY310 | Hr | Oficial primera climatización | 0.125 | 15 | 1.88 |
| U01FY313 | Hr | Ayudante climatización | 0.125 | 13 | 1.63 |
| CA 01 338 | Ud. | Sombrerete diámetro 150mm Mercatub (material) | 1 | 11.45 | 11.45 |
| %CI | % | Costes Indirectos | 1.5 % | 14.96 | 0.22 |
| % | % | Medios Auxiliares | 2 % | 15.18 | 0.30 |
|  |  | Total |  |  | 15.48 |

| Medición | Uds. | Parcial |
|---|---|---|
| Cubierta | 4 | 4.000 |
| Total |  | 4 |

**SOMB_200** Ud. Sombrerete de extracción de aire diám. 200 Mercatub
1 Ud. × 17.96 = 17.96
Ud. Sombrerete de chapa de acero galvanizado para acoplar en tubo de extracción de 200mm de diámetro, modelo de la marca Mercatub o equivalente. Totalmente montado e instalado.

| Código | Ud | Descripción | Rendimiento | Precio | Importe |
|---|---|---|---|---|---|
| U01FY310 | Hr | Oficial primera climatización | 0.125 | 15 | 1.88 |
| U01FY313 | Hr | Ayudante climatización | 0.125 | 13 | 1.63 |
| CA 01 340 | Ud. | Sombrerete diámetro 200mm Mercatub (material) | 1 | 13.843 | 13.84 |
| %CI | % | Costes Indirectos | 1.5 % | 17.35 | 0.26 |
| % | % | Medios Auxiliares | 2 % | 17.61 | 0.35 |
|  |  | Total |  |  | 17.96 |

| Medición | Uds. | Parcial |
|---|---|---|
| Cubierta | 1 | 1.000 |
| Total |  | 1 |

**SOMB_250** Ud. Sombrerete de extracción de aire diám. 250 Mercatub
3 Ud. × 20.12 = 60.36
Ud. Sombrerete de chapa de acero galvanizado para acoplar en tubo de extracción de 250mm de diámetro, modelo de la marca Mercatub o equivalente. Totalmente montado e instalado.

| Código | Ud | Descripción | Rendimiento | Precio | Importe |
|---|---|---|---|---|---|
| U01FY310 | Hr | Oficial primera climatización | 0.125 | 15 | 1.88 |
| U01FY313 | Hr | Ayudante climatización | 0.125 | 13 | 1.63 |
| CA 01 342 | Ud. | Sombrerete diámetro 150mm Mercatub (material) | 1 | 15.925 | 15.93 |
| %CI | % | Costes Indirectos | 1.5 % | 19.44 | 0.29 |
| % | % | Medios Auxiliares | 2 % | 19.73 | 0.39 |
|  |  | Total |  |  | 20.12 |

| Medición | Uds. | Parcial |
|---|---|---|
| Cubierta | 3 | 3.000 |
| Total |  | 3 |

#### CONTROL Control y Sondas (08/02/2008)
Importe: 12899.03

**TDP-S** Ud. Transmisor de presión TDP-S de S&P o equivalente
5 Ud. × 189.42 = 947.10
Ud. Transmisor de presión estándar, modelo TDP-S de S&P o modelo equivalente para el control de presión en conductos de ventilación, que permite la lectura de presión entre dos puntos, convirtiéndola en una señal analógica. Alimentación a 24VAC-24VDC, consumo máximo de 4VA, conectores de 6,2mm, IP54, 0-2500Pa. Totalmente montado, instalado y conexionado.

| Código | Ud | Descripción | Rendimiento | Precio | Importe |
|---|---|---|---|---|---|
| 5416731300 | Ud. | Transmisor de presión TDP-S de S&P (material) | 1 | 159.506 | 159.51 |
| U01FY310 | Hr | Oficial primera climatización | 0.838 | 15 | 12.57 |
| U01FY313 | Hr | Ayudante climatización | 0.838 | 13 | 10.89 |
| %CI | % | Costes Indirectos | 1.5 % | 182.97 | 2.74 |
| % | % | Medios Auxiliares | 2 % | 185.71 | 3.71 |
|  |  | Total |  |  | 189.42 |

| Medición | Uds. | Parcial |
|---|---|---|
| CONDUCTOS RETORNO |  |  |
| Recuperador 01 | 1 | 1.000 |
| Recuperador 02 | 1 | 1.000 |
| Recuperador 03 | 1 | 1.000 |
| Recuperador 04 | 1 | 1.000 |
| Recuperador 05 | 1 | 1.000 |
| Total |  | 5 |

**AIRSENS** Ud. Sonda de CO2 Airsens de S&P o equivalente
40 Ud. × 184.84 = 7393.60
Ud. Sonda para control de calidad del aire interior que incorpora un sensor interno de CO2 conectado con compuerta en circuito de retorno mediante relé incorporado, modelo Airsens-CO2 de la marca S&P o modelo equivalente, con 4 modos de trabajo, consigna ajustable, indicador de nivel de calidad del aire (difusor 3 LEDs) y ajuste de intensidad difusor (3-LEDs), 100-240V, 0,7W, 450-2000 ppm, conectado a la red eléctrica mediante conductor de cobre tipo H0,7Z1-K 3x1,5mm2 bajo tubo de PVC corrugado de 20mm de diámetro. Totalmente montado instalado y conexionado.

| Código | Ud | Descripción | Rendimiento | Precio | Importe |
|---|---|---|---|---|---|
| 077500020 | ml | TUBO TUPERSA PVC NEGRO DE 750 CON GUIA 20mm | 5 | 0.301 | 1.51 |
| GES07Z1-K1.5 | Ml | CONDUCTOR ES 0,7Z1-K(AS) 1,5MM2 | 15 | 0.159 | 2.39 |
| 5416845300 | Ud. | Sonda de CO2 Airsens - CO2 de S&P (material) | 1 | 151.2 | 151.20 |
| U01FY310 | Hr | Oficial primera climatización | 0.837 | 15 | 12.56 |
| U01FY313 | Hr | Ayudante climatización | 0.837 | 13 | 10.88 |
| %CI | % | Costes Indirectos | 1.5 % | 178.54 | 2.68 |
| % | % | Medios Auxiliares | 2 % | 181.22 | 3.62 |
|  |  | Total |  |  | 184.84 |

| Medición | Uds. | Parcial |
|---|---|---|
| PLANTA BAJA |  |  |
| A1.1 Aula Infantil 1 | 1 | 1.000 |
| A1.2 Aula Infantil 2 | 1 | 1.000 |
| A2 Aula de Usos Múltiples Infantil | 1 | 1.000 |
| A1.3 Aula Infantil 3 | 1 | 1.000 |
| A1.4 Aula Infantil 4 | 1 | 1.000 |
| A1.5 Aula Infantil 5 | 1 | 1.000 |
| A1.6 Aula Infantil 6 | 1 | 1.000 |
| B1.1 Aula 1º ciclo 1 | 1 | 1.000 |
| B1.2 Aula 1º ciclo 2 | 1 | 1.000 |
| B1.3 Aula 1º ciclo 3 | 1 | 1.000 |
| B1.4 Aula 1º ciclo 4 | 1 | 1.000 |
| B4.1 Aula P. Grupo 1 | 1 | 1.000 |
| B4.2 Aula P. Grupo 2 | 1 | 1.000 |
| B8 Sala de Usos Múltiples | 1 | 1.000 |
| E1 Comedor | 1 | 1.000 |
| B9 Biblioteca | 1 | 1.000 |
| C1 Despacho Dirección | 1 | 1.000 |
| C2 Despacho Jefe de Estudios | 1 | 1.000 |
| C3 Despacho Secretariado | 1 | 1.000 |
| C4 Despacho Orientación | 1 | 1.000 |
| C5 Sala de Visitas | 1 | 1.000 |
| C6 Secretaría | 1 | 1.000 |
| C7 Sala de Profesores | 1 | 1.000 |
| C9 Ampa | 1 | 1.000 |
| C10 Consejería | 1 | 1.000 |
| B10 Almacén de Recursos Educativos | 1 | 1.000 |
| B12.1 Gimnasio | 1 | 1.000 |
| PLANTA PRIMERA |  |  |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| B4.3 Aula P. Grupo 3 | 1 | 1.000 |
| B4.4 Aula P. Grupo 4 | 1 | 1.000 |
| Total |  | 40 |

**COMP_01** Ud. Compuerta de ventilación para conducto 350x250mm
22 Ud. × 115.35 = 2537.70
Ud. Compuerta rectangular de conducto, motorizada, para regulación de caudal, cuerpo de aluminio, de 350x250 mm, modelo CPRC de la marca Airzone o modelo equivalente, con lamas y marco de refuerzo de aluminio, goma de estanqueidad de PVC y juntas del marco de refuerzo y ruedas dentadas de poliamida, motorización con alimentación a 230 V por cable, conectada a módulo mediante conductor de cobre tipo H0,7Z1-K 2x1,5mm2 bajo tubo de PVC corrugado de 20mm de diámetro. Totalmente montada, instalada y conexionada.

| Código | Ud | Descripción | Rendimiento | Precio | Importe |
|---|---|---|---|---|---|
| 077500020 | ml | TUBO TUPERSA PVC NEGRO DE 750 CON GUIA 20mm | 5 | 0.301 | 1.51 |
| GES07Z1-K1.5 | Ml | CONDUCTOR ES 0,7Z1-K(AS) 1,5MM2 | 10 | 0.159 | 1.59 |
| CPRC_350X250 | Ud. | Compuerta de ventilación CPRC 350x250mm Airzone + servomotor (material) | 1 | 84.884 | 84.88 |
| U01FY310 | Hr | Oficial primera climatización | 0.837 | 15 | 12.56 |
| U01FY313 | Hr | Ayudante climatización | 0.837 | 13 | 10.88 |
| %CI | % | Costes Indirectos | 1.5 % | 111.42 | 1.67 |
| % | % | Medios Auxiliares | 2 % | 113.09 | 2.26 |
|  |  | Total |  |  | 115.35 |

| Medición | Uds. | Parcial |
|---|---|---|
| PLANTA BAJA |  |  |
| A1.1 Aula Infantil 1 | 1 | 1.000 |
| A1.2 Aula Infantil 2 | 1 | 1.000 |
| A1.3 Aula Infantil 3 | 1 | 1.000 |
| A1.4 Aula Infantil 4 | 1 | 1.000 |
| A1.5 Aula Infantil 5 | 1 | 1.000 |
| A1.6 Aula Infantil 6 | 1 | 1.000 |
| B1.1 Aula 1º ciclo 1 | 1 | 1.000 |
| B1.2 Aula 1º ciclo 2 | 1 | 1.000 |
| B1.3 Aula 1º ciclo 3 | 1 | 1.000 |
| B1.4 Aula 1º ciclo 4 | 1 | 1.000 |
| PLANTA PRIMERA |  |  |
| B12.1 Gimnasio | 1 | 1.000 |
| B2.1 Aula 2º Ciclo 1 | 1 | 1.000 |
| B2.2 Aula 2º Ciclo 2 | 1 | 1.000 |
| B2.3 Aula 2º Ciclo 3 | 1 | 1.000 |
| B2.4 Aula 2º Ciclo 4 | 1 | 1.000 |
| B3.1 Aula 3º Ciclo 1 | 1 | 1.000 |
| B3.2 Aula 3º Ciclo 2 | 1 | 1.000 |
| B3.3 Aula 3º Ciclo 3 | 1 | 1.000 |
| B3.4 Aula 3º Ciclo 4 | 1 | 1.000 |
| B5 Aula de Música | 1 | 1.000 |
| B6 Aula de Informática | 1 | 1.000 |
| B7 Aula de Idiomas | 1 | 1.000 |
| Total |  | 22 |

**COMP_02** Ud. Compuerta de ventilación para conducto 250x250mm
5 Ud. × 114.17 = 570.85
Ud. Compuerta rectangular de conducto, motorizada, para regulación de caudal, cuerpo de aluminio, de 250x250 mm, modelo CPRC de la marca Airzone o modelo equivalente, con lamas y marco de refuerzo de aluminio, goma de estanqueidad de PVC y juntas del marco de refuerzo y ruedas dentadas de poliamida, motorización con alimentación a 230 V por cable, conectada a módulo mediante conductor de cobre tipo H0,7Z1-K 2x1,5mm2 bajo tubo de PVC corrugado de 20mm de diámetro. Totalmente montada, instalada y conexionada.

| Código | Ud | Descripción | Rendimiento | Precio | Importe |
|---|---|---|---|---|---|
| 077500020 | ml | TUBO TUPERSA PVC NEGRO DE 750 CON GUIA 20mm | 5 | 0.301 | 1.51 |
| GES07Z1-K1.5 | Ml | CONDUCTOR ES 0,7Z1-K(AS) 1,5MM2 | 10 | 0.159 | 1.59 |
| CPRC_250X250 | Ud. | Compuerta de ventilación CPRC 250x250mm Airzone + servomotor (material) | 1 | 83.739 | 83.74 |
| U01FY310 | Hr | Oficial primera climatización | 0.837 | 15 | 12.56 |
| U01FY313 | Hr | Ayudante climatización | 0.837 | 13 | 10.88 |
| %CI | % | Costes Indirectos | 1.5 % | 110.28 | 1.65 |
| % | % | Medios Auxiliares | 2 % | 111.93 | 2.24 |
|  |  | Total |  |  | 114.17 |

| Medición | Uds. | Parcial |
|---|---|---|
| PLANTA BAJA |  |  |
| B4.1 Aula P. Grupo 1 | 1 | 1.000 |
| B4.2 Aula P. Grupo 2 | 1 | 1.000 |
| B10 Almacén de Recursos Educativos | 1 | 1.000 |
| PLANTA PRIMERA |  |  |
| B4.3 Aula P. Grupo 3 | 1 | 1.000 |
| B4.4 Aula P. Grupo 4 | 1 | 1.000 |
| Total |  | 5 |

**COMP_03** Ud. Compuerta de ventilación para conducto 200x150mm
1 Ud. × 109.43 = 109.43
Ud. Compuerta rectangular de conducto, motorizada, para regulación de caudal, cuerpo de aluminio, de 200x150 mm, modelo CPRC de la marca Airzone o modelo equivalente, con lamas y marco de refuerzo de aluminio, goma de estanqueidad de PVC y juntas del marco de refuerzo y ruedas dentadas de poliamida, motorización con alimentación a 230 V por cable, conectada a módulo mediante conductor de cobre tipo H0,7Z1-K 2x1,5mm2 bajo tubo de PVC corrugado de 20mm de diámetro. Totalmente montada, instalada y conexionada.

| Código | Ud | Descripción | Rendimiento | Precio | Importe |
|---|---|---|---|---|---|
| 077500020 | ml | TUBO TUPERSA PVC NEGRO DE 750 CON GUIA 20mm | 5 | 0.301 | 1.51 |
| GES07Z1-K1.5 | Ml | CONDUCTOR ES 0,7Z1-K(AS) 1,5MM2 | 10 | 0.159 | 1.59 |
| CPRC_200X150 | Ud. | Compuerta de ventilación CPRC 200x150mm Airzone + servomotor (material) | 1 | 79.154 | 79.15 |
| U01FY310 | Hr | Oficial primera climatización | 0.837 | 15 | 12.56 |
| U01FY313 | Hr | Ayudante climatización | 0.837 | 13 | 10.88 |
| %CI | % | Costes Indirectos | 1.5 % | 105.69 | 1.59 |
| % | % | Medios Auxiliares | 2 % | 107.28 | 2.15 |
|  |  | Total |  |  | 109.43 |

| Medición | Uds. | Parcial |
|---|---|---|
| PLANTA BAJA |  |  |
| C7 Sala de Profesores | 1 | 1.000 |
| Total |  | 1 |

**COMP_04** Ud. Compuerta de ventilación para conducto 150x150mm
8 Ud. × 108.23 = 865.84
Ud. Compuerta rectangular de conducto, motorizada, para regulación de caudal, cuerpo de aluminio, de 150x150 mm, modelo CPRC de la marca Airzone o modelo equivalente, con lamas y marco de refuerzo de aluminio, goma de estanqueidad de PVC y juntas del marco de refuerzo y ruedas dentadas de poliamida, motorización con alimentación a 230 V por cable, conectada a módulo mediante conductor de cobre tipo H0,7Z1-K 2x1,5mm2 bajo tubo de PVC corrugado de 20mm de diámetro. Totalmente montada, instalada y conexionada.

| Código | Ud | Descripción | Rendimiento | Precio | Importe |
|---|---|---|---|---|---|
| 077500020 | ml | TUBO TUPERSA PVC NEGRO DE 750 CON GUIA 20mm | 5 | 0.301 | 1.51 |
| GES07Z1-K1.5 | Ml | CONDUCTOR ES 0,7Z1-K(AS) 1,5MM2 | 10 | 0.159 | 1.59 |
| CPRC_150X150 | Ud. | Compuerta de ventilación CPRC 150x150mm Airzone + servomotor (material) | 1 | 78.001 | 78.00 |
| U01FY310 | Hr | Oficial primera climatización | 0.837 | 15 | 12.56 |
| U01FY313 | Hr | Ayudante climatización | 0.837 | 13 | 10.88 |
| %CI | % | Costes Indirectos | 1.5 % | 104.54 | 1.57 |
| % | % | Medios Auxiliares | 2 % | 106.11 | 2.12 |
|  |  | Total |  |  | 108.23 |

| Medición | Uds. | Parcial |
|---|---|---|
| PLANTA BAJA |  |  |
| C1 Despacho Dirección | 1 | 1.000 |
| C2 Despacho Jefe de Estudios | 1 | 1.000 |
| C3 Despacho Secretariado | 1 | 1.000 |
| C4 Despacho Orientación | 1 | 1.000 |
| C5 Sala de Visitas | 1 | 1.000 |
| C6 Secretaría | 1 | 1.000 |
| C9 Ampa | 1 | 1.000 |
| C10 Consejería | 1 | 1.000 |
| Total |  | 8 |

**COMP_05** Ud. Compuerta de ventilación para conducto 350x300mm
1 Ud. × 117.15 = 117.15
Ud. Compuerta rectangular de conducto, motorizada, para regulación de caudal, cuerpo de aluminio, de 350x300 mm, modelo CPRC de la marca Airzone o modelo equivalente, con lamas y marco de refuerzo de aluminio, goma de estanqueidad de PVC y juntas del marco de refuerzo y ruedas dentadas de poliamida, motorización con alimentación a 230 V por cable, conectada a módulo mediante conductor de cobre tipo H0,7Z1-K 2x1,5mm2 bajo tubo de PVC corrugado de 20mm de diámetro. Totalmente montada, instalada y conexionada.

| Código | Ud | Descripción | Rendimiento | Precio | Importe |
|---|---|---|---|---|---|
| 077500020 | ml | TUBO TUPERSA PVC NEGRO DE 750 CON GUIA 20mm | 5 | 0.301 | 1.51 |
| GES07Z1-K1.5 | Ml | CONDUCTOR ES 0,7Z1-K(AS) 1,5MM2 | 10 | 0.159 | 1.59 |
| CPRC_350X300 | Ud. | Compuerta de ventilación CPRC 350x300mm Airzone + servomotor (material) | 1 | 86.607 | 86.61 |
| U01FY310 | Hr | Oficial primera climatización | 0.837 | 15 | 12.56 |
| U01FY313 | Hr | Ayudante climatización | 0.837 | 13 | 10.88 |
| %CI | % | Costes Indirectos | 1.5 % | 113.15 | 1.70 |
| % | % | Medios Auxiliares | 2 % | 114.85 | 2.30 |
|  |  | Total |  |  | 117.15 |

| Medición | Uds. | Parcial |
|---|---|---|
| PLANTA BAJA |  |  |
| B9 Biblioteca | 1 | 1.000 |
| Total |  | 1 |

**COMP_06** Ud. Compuerta de ventilación para conducto 450x350mm
1 Ud. × 120.11 = 120.11
Ud. Compuerta rectangular de conducto, motorizada, para regulación de caudal, cuerpo de aluminio, de 450x350 mm, modelo CPRC de la marca Airzone o modelo equivalente, con lamas y marco de refuerzo de aluminio, goma de estanqueidad de PVC y juntas del marco de refuerzo y ruedas dentadas de poliamida, motorización con alimentación a 230 V por cable, conectada a módulo mediante conductor de cobre tipo H0,7Z1-K 2x1,5mm2 bajo tubo de PVC corrugado de 20mm de diámetro. Totalmente montada, instalada y conexionada.

| Código | Ud | Descripción | Rendimiento | Precio | Importe |
|---|---|---|---|---|---|
| 077500020 | ml | TUBO TUPERSA PVC NEGRO DE 750 CON GUIA 20mm | 5 | 0.301 | 1.51 |
| GES07Z1-K1.5 | Ml | CONDUCTOR ES 0,7Z1-K(AS) 1,5MM2 | 10 | 0.159 | 1.59 |
| CPRC_450X350 | Ud. | Compuerta de ventilación CPRC 450x350mm Airzone + servomotor (material) | 1 | 89.474 | 89.47 |
| U01FY310 | Hr | Oficial primera climatización | 0.837 | 15 | 12.56 |
| U01FY313 | Hr | Ayudante climatización | 0.837 | 13 | 10.88 |
| %CI | % | Costes Indirectos | 1.5 % | 116.01 | 1.74 |
| % | % | Medios Auxiliares | 2 % | 117.75 | 2.36 |
|  |  | Total |  |  | 120.11 |

| Medición | Uds. | Parcial |
|---|---|---|
| PLANTA BAJA |  |  |
| B8 Sala de Usos Múltiples | 1 | 1.000 |
| Total |  | 1 |

**COMP_07** Ud. Compuerta de ventilación para conducto 600x450mm
1 Ud. × 122.48 = 122.48
Ud. Compuerta rectangular de conducto, motorizada, para regulación de caudal, cuerpo de aluminio, de 600x450 mm, modelo CPRC de la marca Airzone o modelo equivalente, con lamas y marco de refuerzo de aluminio, goma de estanqueidad de PVC y juntas del marco de refuerzo y ruedas dentadas de poliamida, motorización con alimentación a 230 V por cable, conectada a módulo mediante conductor de cobre tipo H0,7Z1-K 2x1,5mm2 bajo tubo de PVC corrugado de 20mm de diámetro. Totalmente montada, instalada y conexionada.

| Código | Ud | Descripción | Rendimiento | Precio | Importe |
|---|---|---|---|---|---|
| 077500020 | ml | TUBO TUPERSA PVC NEGRO DE 750 CON GUIA 20mm | 5 | 0.301 | 1.51 |
| GES07Z1-K1.5 | Ml | CONDUCTOR ES 0,7Z1-K(AS) 1,5MM2 | 10 | 0.159 | 1.59 |
| CPRC_600X450 | Ud. | Compuerta de ventilación CPRC 600x450mm Airzone + servomotor (material) | 1 | 91.768 | 91.77 |
| U01FY310 | Hr | Oficial primera climatización | 0.837 | 15 | 12.56 |
| U01FY313 | Hr | Ayudante climatización | 0.837 | 13 | 10.88 |
| %CI | % | Costes Indirectos | 1.5 % | 118.31 | 1.77 |
| % | % | Medios Auxiliares | 2 % | 120.08 | 2.40 |
|  |  | Total |  |  | 122.48 |

| Medición | Uds. | Parcial |
|---|---|---|
| PLANTA BAJA |  |  |
| E1 Comedor | 1 | 1.000 |
| Total |  | 1 |

**COMP_08** Ud. Compuerta de ventilación para conducto 300x250mm
1 Ud. × 114.77 = 114.77
Ud. Compuerta rectangular de conducto, motorizada, para regulación de caudal, cuerpo de aluminio, de 300x250 mm, modelo CPRC de la marca Airzone o modelo equivalente, con lamas y marco de refuerzo de aluminio, goma de estanqueidad de PVC y juntas del marco de refuerzo y ruedas dentadas de poliamida, motorización con alimentación a 230 V por cable, conectada a módulo mediante conductor de cobre tipo H0,7Z1-K 2x1,5mm2 bajo tubo de PVC corrugado de 20mm de diámetro. Totalmente montada, instalada y conexionada.

| Código | Ud | Descripción | Rendimiento | Precio | Importe |
|---|---|---|---|---|---|
| 077500020 | ml | TUBO TUPERSA PVC NEGRO DE 750 CON GUIA 20mm | 5 | 0.301 | 1.51 |
| GES07Z1-K1.5 | Ml | CONDUCTOR ES 0,7Z1-K(AS) 1,5MM2 | 10 | 0.159 | 1.59 |
| CPRC_300X250 | Ud. | Compuerta de ventilación CPRC 300x250mm Airzone + servomotor (material) | 1 | 84.316 | 84.32 |
| U01FY310 | Hr | Oficial primera climatización | 0.837 | 15 | 12.56 |
| U01FY313 | Hr | Ayudante climatización | 0.837 | 13 | 10.88 |
| %CI | % | Costes Indirectos | 1.5 % | 110.86 | 1.66 |
| % | % | Medios Auxiliares | 2 % | 112.52 | 2.25 |
|  |  | Total |  |  | 114.77 |

| Medición | Uds. | Parcial |
|---|---|---|
| PLANTA BAJA |  |  |
| A2 Aula de Usos Múltiples Infantil | 1 | 1.000 |
| Total |  | 1 |

### IT Ascensor
Importe: 18472.64

**ITA010b** Ud Ascensor eléctrico de adherencia de 1 m/s de velocidad, 2 paradas, 630 kg de carga nominal, con capacidad para 8 personas, nivel alto de acabado en cabina de 1100x1400x2200 mm, maniobra colectiva de bajada, puertas interiores automáticas de acero inoxidable y puertas exteriores automáticas en acero inoxidable de 800x2000 mm. (08/07/2019)
1 Ud × 18472.64 = 18472.64

| Código | Ud | Descripción | Rendimiento | Precio | Importe |
|---|---|---|---|---|---|
| mt39aec015q | Ud | Cabina con acabados de calidad alta, de 1100 mm de anchura, 1400 mm de profundidad y 2200 mm de altura, con alumbrado eléctrico permanente de 50 lux como mínimo, para ascensor eléctrico de pasajeros de 630 kg de carga nominal, con capacidad para 8 personas y 1 m/s de velocidad, incluso puerta de cabina corredera automática de acero inoxidable. (material; 08/07/2019) | 1 | 5116.956 | 5116.96 |
| mt39aea010h | Ud | Amortiguadores de foso y contrapesos para ascensor eléctrico de pasajeros de 630 kg de carga nominal, con capacidad para 8 personas y 1 m/s de velocidad. (material; 08/07/2019) | 1 | 746.448 | 746.45 |
| mt39aab010h | Ud | Botonera de piso con acabados de calidad alta, para ascensor de pasajeros con maniobra colectiva de bajada. (material; 08/07/2019) | 2 | 26.149 | 52.30 |
| mt39aab020h | Ud | Botonera de cabina para ascensor de pasajeros con acabados de calidad alta y maniobra colectiva de bajada. (material; 08/07/2019) | 1 | 119.692 | 119.69 |
| mt39aeg010h | Ud | Grupo tractor para ascensor eléctrico de pasajeros de 630 kg de carga nominal, con capacidad para 8 personas y 1 m/s de velocidad. (material; 08/07/2019) | 1 | 4034.695 | 4034.70 |
| mt39ael010h | Ud | Limitador de velocidad y paracaídas para ascensor eléctrico de pasajeros de 630 kg de carga nominal, con capacidad para 8 personas y 1 m/s de velocidad. (material; 08/07/2019) | 1 | 1010.619 | 1010.62 |
| mt39aem010h | Ud | Cuadro y cable de maniobra para ascensor eléctrico de pasajeros de 630 kg de carga nominal, con capacidad para 8 personas y 1 m/s de velocidad. (material; 08/07/2019) | 1 | 1666.641 | 1666.64 |
| mt39aap015b | Ud | Puerta de ascensor de pasajeros de acceso a piso, con apertura automática, de acero inoxidable, de 800x2000 mm. Acristalamiento homologado como "Parallamas" 30 minutos (E 30). (material; 08/07/2019) | 2 | 296.275 | 592.55 |
| mt39aer010h | Ud | Recorrido de guías y cables de tracción para ascensor eléctrico de pasajeros de 630 kg de carga nominal, con capacidad para 8 personas y 1 m/s de velocidad. (material; 08/07/2019) | 1 | 2145.35 | 2145.35 |
| mt39aes010b | Ud | Selector de paradas para ascensor eléctrico de pasajeros, 1 m/s de velocidad. (material; 08/07/2019) | 2 | 63.817 | 127.63 |
| mt39www010 | Ud | Lámpara de 40 W, incluso mecanismos de fijación y portalámparas. (material; 08/07/2019) | 2 | 4.153 | 8.31 |
| mt39www011 | Ud | Gancho adosado al techo, capaz de soportar suspendido el mecanismo tractor. (material; 08/07/2019) | 1 | 41.587 | 41.59 |
| mt39www030 | Ud | Instalación de línea telefónica en cabina de ascensor. (material; 08/07/2019) | 1 | 124.478 | 124.48 |
| mo016 | h | Oficial 1ª instalador de aparatos elevadores. (mano de obra; 24/06/2019) | 73.407 | 15 | 1101.11 |
| mo085 | h | Ayudante construcción de obra civil. (mano de obra; 06/06/2015) | 73.416 | 13 | 954.41 |
| %CI | % | Costes Indirectos | 1.5 % | 17842.79 | 267.64 |
| % | % | Medios Auxiliares | 2 % | 18110.43 | 362.21 |
|  |  | Total |  |  | 18472.64 |

### ID Seguridad
Importe: 4994.89

**CENTRAL_ANT** Ud. Central Anti-Intrusión ATS3500A-IP-MM
1 Ud. × 371.52 = 371.52
Ud. Central de intrusión para sistema integrado de seguridad de 8 zonas cableadas ampliable a 128 mediante módulo ATS608 para zonas cableadas o módulo ATS123X para zonas vía radio, 8 particiones y 16 teclados. Hasta 200 códigos. Salidas en placa: Sirenas de exterior e interior, luz estroboscópica. USB. Transmisor telefónico incluido ATS7700. Módulos opcionales: voz, GSM y DRSI. Búsqueda de hardware automática, hasta 15 expansores (DGP) en bus, longitud de bus 1200 metros. Control de acceso multilenguaje: cada usuario en su propio idioma. Autoarmados y tareas programables. Alimentación 230V. Incluye batería MV1270. Certificada grado de seguridad 3. Dimensiones 315x388x85mm. Modelo ATS3500A-IP-MM o modelo equivalente. Incluye módulo transmisor ATS7320 para centrales Advisor Advance (GPRS y GSM) y Advisor Master (GSM). Totalmente montada, instalada, conexionada, programada y probada.

| Código | Ud | Descripción | Rendimiento | Precio | Importe |
|---|---|---|---|---|---|
| ATS3500A-IP-M | Ud. | Central anti-intrusión ATS3500A-IP-MM (material) | 1 | 226.374 | 226.37 |
| ATS7320 | Ud. | Módulo transmisor ATS7320 (material) | 1 | 70.614 | 70.61 |
| U01FY905 | Hr | Técnico programador | 3.345 | 15 | 50.18 |
| U01FY630 | Hr | Oficial primera electricista | 0.418 | 15 | 6.27 |
| U01FY635 | Hr | Ayudante electricista | 0.418 | 13 | 5.43 |
| %CI | % | Costes Indirectos | 1.5 % | 358.86 | 5.38 |
| % | % | Medios Auxiliares | 2 % | 364.24 | 7.28 |
|  |  | Total |  |  | 371.52 |

| Medición | Uds. | Parcial |
|---|---|---|
| PLANTA BAJA |  |  |
| D8 CGD | 1 | 1.000 |
| Total |  | 1 |

**EXPANSOR** Ud.. Módulo Expansor ATS1201E
3 Ud.. × 113.28 = 339.84
Ud. Módulo expansor de 8 zonas ampliable a 32 mediante ATS1202 con conector para tarjetas de salidas ATS1810, ATS1811 o ATS1820 (hasta 16 salidas), con fuente de alimentación conmutada incluida, en caja de acero con tamper y una salida de sirena, modelo ATS1201E o modelo equivalente.

| Código | Ud | Descripción | Rendimiento | Precio | Importe |
|---|---|---|---|---|---|
| ATS1201E | Ud. | Módulo Expansor ATS1201E (material) | 1 | 85.98 | 85.98 |
| U01FY630 | Hr | Oficial primera electricista | 0.837 | 15 | 12.56 |
| U01FY635 | Hr | Ayudante electricista | 0.837 | 13 | 10.88 |
| %CI | % | Costes Indirectos | 1.5 % | 109.42 | 1.64 |
| % | % | Medios Auxiliares | 2 % | 111.06 | 2.22 |
|  |  | Total |  |  | 113.28 |

| Medición | Uds. | Parcial |
|---|---|---|
| PLANTA BAJA |  |  |
| F1.1 Circulaciones 1 | 1 | 1.000 |
| B10 Almacén de recursos | 1 | 1.000 |
| PLANTA PRIMERA |  |  |
| D9.1 Telecomunicaciones 1 | 1 | 1.000 |
| Total |  | 3 |

**TECLADO** Ud. Teclado con display LCD con lector de tarjetas ATS1135
1 Ud. × 69.13 = 69.13
Ud. Teclado con display LCD con lector de tarjetas para centrales Advisor Advanced, con menú interactivo, taclas luminosas para situaciones de mala iluminación y tonos de teclado ajustables. Incluye protección con tamper. Modelo ATS1135 o modelo equivalente. Totalmente montado, instalado y configurado según criterios de propiedad.

| Código | Ud | Descripción | Rendimiento | Precio | Importe |
|---|---|---|---|---|---|
| U01FY905 | Hr | Técnico programador | 0.839 | 15 | 12.59 |
| U01FY630 | Hr | Oficial primera electricista | 0.421 | 15 | 6.32 |
| U01FY635 | Hr | Ayudante electricista | 0.422 | 13 | 5.49 |
| ATS1135 | Ud. | Teclado con display LCD modelo ATS1135 (material) | 1 | 42.371 | 42.37 |
| %CI | % | Costes Indirectos | 1.5 % | 66.77 | 1.00 |
| % | % | Medios Auxiliares | 2 % | 67.77 | 1.36 |
|  |  | Total |  |  | 69.13 |

| Medición | Uds. | Parcial |
|---|---|---|
| PLANTA BAJA |  |  |
| C10. Conserjería | 1 | 1.000 |
| Total |  | 1 |

**SIRENA** Ud. Sirena de exterior con flash azul AS619
1 Ud. × 54.68 = 54.68
Ud. Sirena de exterior autoalimentada con protección metálica interna y flash azul, fabricada en policarbonato de color blanco. Duración de la alarma 3, 5, 10 o 20 minutos. Salida de tamper. Modelo AS619 o equivalente. Totalmente montada, instalada, conexionada y probada.

| Código | Ud | Descripción | Rendimiento | Precio | Importe |
|---|---|---|---|---|---|
| AS619 | Ud. | Sirena de exterior con flash azul modelo AS619 (material) | 1 | 41.117 | 41.12 |
| U01FY630 | Hr | Oficial primera electricista | 0.418 | 15 | 6.27 |
| U01FY635 | Hr | Ayudante electricista | 0.418 | 13 | 5.43 |
| %CI | % | Costes Indirectos | 1.5 % | 52.82 | 0.79 |
| % | % | Medios Auxiliares | 2 % | 53.61 | 1.07 |
|  |  | Total |  |  | 54.68 |

| Medición | Uds. | Parcial |
|---|---|---|
| EXTERIOR |  |  |
| G2.1 Porche 1 | 1 | 1.000 |
| Total |  | 1 |

**CONTACTO** Ud. Contacto magnético para puerta DC118
28 Ud. × 19.42 = 543.76
Ud. Contacto magnético metálico para montaje en puertas y en suelo con 2 metros de cable armado de 4 hilos, contactos NC de alarma y tamper, modelo DC118 o equivalente. Apertura operativa máxima 75mm. Totalmente montado, instalado y conexionado.

| Código | Ud | Descripción | Rendimiento | Precio | Importe |
|---|---|---|---|---|---|
| U01FY630 | Hr | Oficial primera electricista | 0.418 | 15 | 6.27 |
| U01FY635 | Hr | Ayudante electricista | 0.418 | 13 | 5.43 |
| DC118 | Ud. | Contacto magnético metálico DC118 (material) | 1 | 7.059 | 7.06 |
| %CI | % | Costes Indirectos | 1.5 % | 18.76 | 0.28 |
| % | % | Medios Auxiliares | 2 % | 19.04 | 0.38 |
|  |  | Total |  |  | 19.42 |

| Medición | Uds. | Parcial |
|---|---|---|
| PLANTA BAJA |  |  |
| F1.3 Circulaciones 3 | 4 | 4.000 |
| F2.2 Cortavientos 2 | 1 | 1.000 |
| C8.3 Aseos profesores 3 |  |  |
| D1.3 Almacén 3 |  |  |
| A1.1 Aula Infantil 1 | 1 | 1.000 |
| A1.2 Aula Infantil 2 | 1 | 1.000 |
| A2 Aula de Usos Múltiples Infantil | 1 | 1.000 |
| A1.3 Aula Infantil 3 | 1 | 1.000 |
| A1.4 Aula Infantil 4 | 1 | 1.000 |
| A1.5 Aula Infantil 5 | 1 | 1.000 |
| A1.6 Aula Infantil 6 | 1 | 1.000 |
| F1.2 Circulaciones 2 |  |  |
| D8 CGD |  |  |
| C8.1 Aseos profesores 1 |  |  |
| C8.2 Aseos profesores 2 |  |  |
| D9.2 Telecomunicaciones |  |  |
| C1 Despacho Dirección |  |  |
| C2 Despacho Jefe de Estudios |  |  |
| C3 Despacho Secretariado |  |  |
| C4 Despacho Orientación |  |  |
| C5 Sala de Visitas |  |  |
| C6 Secretaría |  |  |
| C7 Sala de Profesores |  |  |
| C9 Ampa |  |  |
| C10 Consejería |  |  |
| F1.1 Circulaciones 1 | 2 | 2.000 |
| F2.1 Cortavientos 1 | 2 | 2.000 |
| F2.3 Cortavientos 3 | 1 | 1.000 |
| Bajo escalera 1 |  |  |
| Bajo escalera 2 |  |  |
| B9 Biblioteca |  |  |
| E1 Comedor | 1 | 1.000 |
| B8 Sala de Usos Múltiples |  |  |
| B10 Almacén recursos |  |  |
| B11.1 Aseos 1 |  |  |
| B11.2 Aseos 2 |  |  |
| B11.5 Aseos 5 |  |  |
| B11.6 Aseos 6 |  |  |
| B1.1 Aula 1º ciclo 1 |  |  |
| B1.2 Aula 1º ciclo 2 |  |  |
| B1.3 Aula 1º ciclo 3 |  |  |
| B1.4 Aula 1º ciclo 4 |  |  |
| B4.1 Aula P. Grupo 1 |  |  |
| B4.2 Aula P. Grupo 2 |  |  |
| B12.1 Gimnasio | 3 | 3.000 |
| B12.2 G. Vestuario 1 |  |  |
| B12.3 G. Vestuario 2 |  |  |
| B12.4 G. Almacén |  |  |
| B12.5 Despacho profesor |  |  |
| B12.6 Aseo profesor |  |  |
| B12.7 Vestíbulo |  |  |
| F1.4 Circulaciones 4 |  |  |
| F1.7 Circulaciones 7 | 1 | 1.000 |
| D2.1 Vestuario 1 |  |  |
| D2.2 Vestuario 2 |  |  |
| D3.1 Cuarto limpieza |  |  |
| D1.1 Almacén | 1 | 1.000 |
| F1.8 Vestibulo independencia |  |  |
| E3 Cuarto de basura |  |  |
| E2 Cocina | 1 | 1.000 |
| Plonge cocina |  |  |
| E4 Almacén |  |  |
| D6 Grupo contra incendios | 1 | 1.000 |
| D7 Grupo electrógeno | 1 | 1.000 |
| D4 Cuarto calderas | 1 | 1.000 |
| D5 Abastecimiento | 1 | 1.000 |
| PLANTA PRIMERA |  |  |
| F1.5 Circulaciones 5 |  |  |
| B11.3 Aseos 3 |  |  |
| B11.4 Aseos 4 |  |  |
| F1.6 Circulaciones 6 |  |  |
| D3.2 Cuarto limpieza 2 |  |  |
| D1.2 Almacén 2 |  |  |
| D9.1 Telecomunicaciones |  |  |
| B2.1 Aula 2º Ciclo 1 |  |  |
| B2.2 Aula 2º Ciclo 2 |  |  |
| B2.3 Aula 2º Ciclo 3 |  |  |
| B2.4 Aula 2º Ciclo 4 |  |  |
| B3.1 Aula 3º Ciclo 1 |  |  |
| B3.2 Aula 3º Ciclo 2 |  |  |
| B3.3 Aula 3º Ciclo 3 |  |  |
| B3.4 Aula 3º Ciclo 4 |  |  |
| B5 Aula de Música |  |  |
| B6 Aula de Informática |  |  |
| B7 Aula de Idiomas |  |  |
| B4.3 Aula P. Grupo 3 |  |  |
| B4.4 Aula P. Grupo 4 |  |  |
| Escalera 1 |  |  |
| Escalera 2 |  |  |
| Total |  | 28 |

**DET._VOL** Ud. Detector vol. doble tecnología infrarrojos y micro. DD1012
54 Ud. × 16.84 = 909.36
Ud. Detector volumétrico de doble tecnología con anticamuflaje. Infrarrojos (IR) y microondas 5,8GHz (MW). Alcance máximo de 12 metros con 9 cortinas. Alcance seleccionable 4, 6, 9 o 12 metros, modelo DD1012 o equivalente. Totalmente montado, instalado, conexionado y probado.

| Código | Ud | Descripción | Rendimiento | Precio | Importe |
|---|---|---|---|---|---|
| U01FY630 | Hr | Oficial primera electricista | 0.418 | 15 | 6.27 |
| U01FY635 | Hr | Ayudante electricista | 0.418 | 13 | 5.43 |
| DD1012 | Ud. | Detector volumétrico dobl etecnología DD1012 (material) | 1 | 4.567 | 4.57 |
| %CI | % | Costes Indirectos | 1.5 % | 16.27 | 0.24 |
| % | % | Medios Auxiliares | 2 % | 16.51 | 0.33 |
|  |  | Total |  |  | 16.84 |

| Medición | Uds. | Parcial |
|---|---|---|
| PLANTA BAJA |  |  |
| F1.3 Circulaciones 3 | 4 | 4.000 |
| F2.2 Cortavientos 2 |  |  |
| C8.3 Aseos profesores 3 |  |  |
| D1.3 Almacén 3 |  |  |
| A1.1 Aula Infantil 1 | 1 | 1.000 |
| A1.2 Aula Infantil 2 | 1 | 1.000 |
| A2 Aula de Usos Múltiples Infantil | 1 | 1.000 |
| A1.3 Aula Infantil 3 | 1 | 1.000 |
| A1.4 Aula Infantil 4 | 1 | 1.000 |
| A1.5 Aula Infantil 5 | 1 | 1.000 |
| A1.6 Aula Infantil 6 | 1 | 1.000 |
| F1.2 Circulaciones 2 |  |  |
| D8 CGD |  |  |
| C8.1 Aseos profesores 1 |  |  |
| C8.2 Aseos profesores 2 |  |  |
| D9.2 Telecomunicaciones |  |  |
| C1 Despacho Dirección | 1 | 1.000 |
| C2 Despacho Jefe de Estudios | 1 | 1.000 |
| C3 Despacho Secretariado | 1 | 1.000 |
| C4 Despacho Orientación | 1 | 1.000 |
| C5 Sala de Visitas |  |  |
| C6 Secretaría | 1 | 1.000 |
| C7 Sala de Profesores | 1 | 1.000 |
| C9 Ampa |  |  |
| C10 Consejería |  |  |
| F1.1 Circulaciones 1 | 3 | 3.000 |
| F2.1 Cortavientos 1 |  |  |
| F2.3 Cortavientos 3 |  |  |
| Bajo escalera 1 |  |  |
| Bajo escalera 2 |  |  |
| B9 Biblioteca | 1 | 1.000 |
| E1 Comedor | 2 | 2.000 |
| B8 Sala de Usos Múltiples | 2 | 2.000 |
| B10 Almacén recursos |  |  |
| B11.1 Aseos 1 | 1 | 1.000 |
| B11.2 Aseos 2 | 1 | 1.000 |
| B11.5 Aseos 5 |  |  |
| B11.6 Aseos 6 |  |  |
| B1.1 Aula 1º ciclo 1 | 1 | 1.000 |
| B1.2 Aula 1º ciclo 2 | 1 | 1.000 |
| B1.3 Aula 1º ciclo 3 | 1 | 1.000 |
| B1.4 Aula 1º ciclo 4 | 1 | 1.000 |
| B4.1 Aula P. Grupo 1 | 1 | 1.000 |
| B4.2 Aula P. Grupo 2 | 1 | 1.000 |
| B12.1 Gimnasio | 1 | 1.000 |
| B12.2 G. Vestuario 1 | 1 | 1.000 |
| B12.3 G. Vestuario 2 | 1 | 1.000 |
| B12.4 G. Almacén | 1 | 1.000 |
| B12.5 Despacho profesor |  |  |
| B12.6 Aseo profesor |  |  |
| B12.7 Vestíbulo |  |  |
| F1.4 Circulaciones 4 |  |  |
| F1.7 Circulaciones 7 | 1 | 1.000 |
| D2.1 Vestuario 1 |  |  |
| D2.2 Vestuario 2 |  |  |
| D3.1 Cuarto limpieza |  |  |
| D1.1 Almacén | 1 | 1.000 |
| F1.8 Vestibulo independencia |  |  |
| E3 Cuarto de basura |  |  |
| E2 Cocina | 1 | 1.000 |
| Plonge cocina |  |  |
| E4 Almacén |  |  |
| D6 Grupo contra incendios |  |  |
| D7 Grupo electrógeno |  |  |
| D4 Cuarto calderas | 1 | 1.000 |
| D5 Abastecimiento |  |  |
| PLANTA PRIMERA |  |  |
| F1.5 Circulaciones 5 | 2 | 2.000 |
| B11.3 Aseos 3 |  |  |
| B11.4 Aseos 4 |  |  |
| F1.6 Circulaciones 6 |  |  |
| D3.2 Cuarto limpieza 2 |  |  |
| D1.2 Almacén 2 |  |  |
| D9.1 Telecomunicaciones |  |  |
| B2.1 Aula 2º Ciclo 1 | 1 | 1.000 |
| B2.2 Aula 2º Ciclo 2 | 1 | 1.000 |
| B2.3 Aula 2º Ciclo 3 | 1 | 1.000 |
| B2.4 Aula 2º Ciclo 4 |  |  |
| B3.1 Aula 3º Ciclo 1 |  |  |
| B3.2 Aula 3º Ciclo 2 |  |  |
| B3.3 Aula 3º Ciclo 3 | 1 | 1.000 |
| B3.4 Aula 3º Ciclo 4 | 1 | 1.000 |
| B5 Aula de Música | 1 | 1.000 |
| B6 Aula de Informática | 1 | 1.000 |
| B7 Aula de Idiomas | 1 | 1.000 |
| B4.3 Aula P. Grupo 3 | 1 | 1.000 |
| B4.4 Aula P. Grupo 4 |  |  |
| Escalera 1 |  |  |
| Escalera 2 | 2 | 2.000 |
| Total |  | 54 |

**cable01.3** Ml. Cable de dos pares 2x0,5 apantallado bajo tubo PVC corrugado (08/02/2008)
780 Ml. × 3.47 = 2706.60
Ml. de cable para alarma de 2 pares de 2x0,5mm2 apantallado y libre de halógenos, colocado bajo tubo de PVC corrugado. Totalmente montado, instalado y conexionado.

| Código | Ud | Descripción | Rendimiento | Precio | Importe |
|---|---|---|---|---|---|
| RTAP2X0.5 | Ml. | Cable 2 pares 2x0,5mm2 apantallado LSHZ (material; 14/06/2019) | 1 | 0.25 | 0.25 |
| 077500020 | ml | TUBO TUPERSA PVC NEGRO DE 750 CON GUIA 20mm | 1 | 0.301 | 0.30 |
| U01FY630 | Hr | Oficial primera electricista | 0.1 | 15 | 1.50 |
| U01FY635 | Hr | Ayudante electricista | 0.1 | 13 | 1.30 |
| % | % | Medios Auxiliares | 2 % | 3.35 | 0.07 |
| %CI | % | Costes Indirectos | 1.5 % | 3.42 | 0.05 |
|  |  | Total |  |  | 3.47 |

| Medición | Uds. | Largo | Parcial |
|---|---|---|---|
| PLANTA BAJA | 1 | 600.000 | 600.000 |
| PLANTA PRIMERA | 1 | 180.000 | 180.000 |
| Total |  |  | 780 |

## R Revestimientos y trasdosados
Importe: 532238.29

### RA Alicatados
Importe: 41611.66

**RAG012b** m² Alicatado con gres porcelánico acabado pulido, 20x20 cm, 5 €/m², capacidad de absorción de agua E<0,5%, grupo BIa, resistencia al deslizamiento Rd<=15, clase 0, colocado sobre una superficie soporte de placas de yeso laminado, en paramentos interiores, recibido con adhesivo cementoso de fraguado normal, C1 gris, sin junta (separación entre 1,5 y 3 mm); cantoneras de acero inoxidable.
110.727 m² × 19.14 = 2119.31
Alicatado con gres porcelánico acabado pulido, 20x20 cm, 5 €/m², capacidad de absorción de agua E<0,5%, grupo BIa, según UNE-EN 14411, con resistencia al deslizamiento Rd<=15 según UNE-ENV 12633 y resbaladicidad clase 0 según CTE, colocado sobre una superficie soporte de placas de yeso laminado, en paramentos interiores, recibido con adhesivo cementoso de fraguado normal, C1 sin ninguna característica adicional, color gris, y rejuntado con mortero de juntas cementoso tipo L, color blanco, para juntas de hasta 3 mm. Incluso preparación de la superficie soporte de placas de yeso laminado; replanteo, cortes, cantoneras de acero inoxidable, y juntas; acabado y limpieza final.Se medirá la superficie realmente ejecutada según especificaciones de Proyecto, deduciendo los huecos .

| Código | Ud | Descripción | Rendimiento | Precio | Importe |
|---|---|---|---|---|---|
| mt09mcr021g | kg | Adhesivo cementoso de fraguado normal, C1 según UNE-EN 12004, color gris. (material) | 3 | 0.311 | 0.93 |
| mt19alb110mP | m | Perfil tipo cantonera de acero inoxidable natural, acabado sin lacar y 8 mm de alto. (material) | 0.5 | 9.466 | 4.73 |
| mt19abp010ac800 | m² | Baldosa cerámica de gres porcelánico, acabado pulido, 20x20 cm, 5,00€/m², capacidad de absorción de agua E<0,5%, grupo BIa, según UNE-EN 14411, resistencia al deslizamiento Rd<=15 según UNE-ENV 12633, resbaladicidad clase 0 según CTE. (material) | 1.05 | 4.7 | 4.94 |
| mt09mcp020bv | kg | Mortero de juntas cementoso tipo L, color blanco, para juntas de hasta 3 mm, compuesto por cemento blanco de alta resistencia y aditivos especiales. (material) | 0.113 | 1.438 | 0.16 |
| mo024 | h | Oficial 1ª alicatador. (mano de obra; 29/04/2019) | 0.276 | 15 | 4.14 |
| mo062 | h | Ayudante alicatador. (mano de obra; 29/04/2019) | 0.276 | 13 | 3.59 |
| % | % | Medios Auxiliares | 2 % | 18.49 | 0.37 |
| %CI | % | Costes Indirectos | 1.5 % | 18.86 | 0.28 |
|  |  | Total |  |  | 19.14 |

| Medición | Uds. | Largo | Alto | Parcial |
|---|---|---|---|---|
| Vestuarios 1 | 1 | 9.816 | 3.000 | 29.448 |
| Vestuarios 2 | 1 | 9.840 | 3.000 | 29.520 |
| Cuarto de limpieza | 1 | 9.076 | 3.000 | 27.228 |
|  | 1 | -0.959 | 2.200 | -2.110 |
|  | 1 | -0.959 | 2.200 | -2.110 |
|  | 1 | -1.009 | 2.200 | -2.220 |
| Cuarto de limpieza 2 | 1 | 9.539 | 3.000 | 28.617 |
| Cuarto de limpieza 2 | 1 | 1.518 | 3.000 | 4.554 |
|  | 1 | -1.000 | 2.200 | -2.200 |
| Total |  |  |  | 110.727 |

**RAG014** m² Alicatado con gres porcelánico acabado pulido, 20x20 cm, 5 €/m², capacidad de absorción de agua E<0,5% grupo BIa, resistencia al deslizamiento Rd<=15, clase 0, colocado sobre una superficie soporte de mortero de cemento u hormigón, en paramentos interiores, recibido con adhesivo cementoso mejorado, C2 gris, con junta abierta (separación entre 3 y 15 mm); cantoneras de acero inoxidable.
232.525 m² × 20.22 = 4701.66
Alicatado con gres porcelánico acabado pulido, 20x20 cm, 5 €/m², capacidad de absorción de agua E<0,5% grupo BIa, según UNE-EN 14411, con resistencia al deslizamiento Rd<=15 según UNE-ENV 12633 y resbaladicidad clase 0 según CTE, colocado sobre una superficie soporte de mortero de cemento u hormigón, en paramentos interiores, recibido con adhesivo cementoso mejorado, C2 sin ninguna característica adicional, color gris, y rejuntado con mortero de juntas cementoso tipo CG 2, color blanco, para juntas de 2 a 15 mm. Incluso preparación de la superficie soporte de mortero de cemento u hormigón; replanteo, cortes, cantoneras de acero inoxidable, crucetas de PVC y juntas; acabado y limpieza final.Se medirá la superficie realmente ejecutada según especificaciones de Proyecto, deduciendo los huecos .

| Código | Ud | Descripción | Rendimiento | Precio | Importe |
|---|---|---|---|---|---|
| mt09mcr021m | kg | Adhesivo cementoso mejorado, C2 según UNE-EN 12004, color gris. | 3 | 0.367 | 1.10 |
| mt19alb110mP | m | Perfil tipo cantonera de acero inoxidable natural, acabado sin lacar y 8 mm de alto. | 0.5 | 9.466 | 4.73 |
| mt19abp010ac800 | m² | Baldosa cerámica de gres porcelánico, acabado pulido, 20x20 cm, 5,00€/m², capacidad de absorción de agua E<0,5%, grupo BIa, según UNE-EN 14411, resistencia al deslizamiento Rd<=15 según UNE-ENV 12633, resbaladicidad clase 0 según CTE. | 1.05 | 4.7 | 4.94 |
| mt18acc050b | Ud | Crucetas de PVC para separación entre 3 y 15 mm. (material) | 29 | 0.029 | 0.84 |
| mt09mcp020fv | kg | Mortero de juntas cementoso tipo CG2, según UNE-EN 13888, color blanco, para juntas de 2 a 15 mm, compuesto por cemento de alta resistencia, cuarzo, aditivos especiales, pigmentos y resinas sintéticas. | 0.025 | 0.696 | 0.02 |
| mo024 | h | Oficial 1ª alicatador. | 0.282 | 15 | 4.23 |
| mo062 | h | Ayudante alicatador. | 0.282 | 13 | 3.67 |
| % | % | Medios Auxiliares | 2 % | 19.53 | 0.39 |
| %CI | % | Costes Indirectos | 1.5 % | 19.92 | 0.30 |
|  |  | Total |  |  | 20.22 |

| Medición | Uds. | Largo | Alto | Parcial |
|---|---|---|---|---|
| Grupo Electrógeno | 1 | 13.510 | 2.900 | 39.179 |
|  | 1 | -1.635 | 2.900 | -4.742 |
| contra incendios | 1 | 9.585 | 2.900 | 27.797 |
|  | 1 | -1.090 | 2.900 | -3.161 |
| Cuarto de Calderas | 1 | 23.627 | 2.900 | 68.518 |
|  | 1 | 8.660 | 2.900 | 25.114 |
|  | 1 | -1.635 | 2.900 | -4.742 |
|  | 1 | -1.061 | 2.200 | -2.334 |
|  | 1 | -1.075 | 2.200 | -2.365 |
| Almacén | 1 | 24.064 | 2.900 | 69.786 |
|  | 1 | -1.632 | 2.900 | -4.733 |
|  | 1 | -1.363 | 2.200 | -2.999 |
| Cuarto de basuras | 1 | 9.069 | 3.000 | 27.207 |
| Total |  |  |  | 232.525 |

**RAG012c** m² Alicatado con gres porcelánico acabado mate o natural, 31,6x90 cm, 12 €/m², capacidad de absorción de agua E<0,5%, grupo BIa, resistencia al deslizamiento Rd<=15, clase 0, colocado sobre una superficie soporte de placas de yeso laminado, en paramentos interiores, recibido con adhesivo cementoso de fraguado normal, C1 gris, con doble encolado, con junta abierta (separación entre 3 y 15 mm); cantoneras de acero inoxidable, y ángulos de perfil de media caña de acero inoxidable AISI 304, de 8 mm de altura y 7 mm de anchura, con junta de absorción de movimientos intercambiable de caucho sintético, de 11 mm de anchura, color gris RAL 7030.
250.092 m² × 36.21 = 9055.83
Alicatado con gres porcelánico acabado mate o natural, 31,6x90 cm, 12 €/m², capacidad de absorción de agua E<0,5%, grupo BIa, según UNE-EN 14411, con resistencia al deslizamiento Rd<=15 según UNE-ENV 12633 y resbaladicidad clase 0 según CTE, colocado sobre una superficie soporte de placas de yeso laminado, en paramentos interiores, recibido con adhesivo cementoso de fraguado normal, C1 sin ninguna característica adicional, color gris, con doble encolado, y rejuntado con mortero de juntas cementoso tipo CG 2, color blanco, para juntas de 2 a 15 mm. Incluso preparación de la superficie soporte de placas de yeso laminado; replanteo, cortes, cantoneras de acero inoxidable, y ángulos de perfil de media caña de acero inoxidable AISI 304, de 8 mm de altura y 7 mm de anchura, con junta de absorción de movimientos intercambiable de caucho sintético, de 11 mm de anchura, color gris RAL 7030, crucetas de PVC y juntas; acabado y limpieza final.Se medirá la superficie realmente ejecutada según especificaciones de Proyecto, deduciendo los huecos.

| Código | Ud | Descripción | Rendimiento | Precio | Importe |
|---|---|---|---|---|---|
| mt09mcr021g | kg | Adhesivo cementoso de fraguado normal, C1 según UNE-EN 12004, color gris. | 6 | 0.311 | 1.87 |
| mt19alb110mP | m | Perfil tipo cantonera de acero inoxidable natural, acabado sin lacar y 8 mm de alto. | 0.5 | 9.466 | 4.73 |
| mt18jrs570aaa1 | m | Perfil de media caña de acero inoxidable AISI 304, de 8 mm de altura y 7 mm de anchura, con junta de absorción de movimientos intercambiable de caucho sintético, de 11 mm de anchura, color gris RAL 7030, y perforaciones trapezoidales para su fijación, suministrado en barras de 2,5 m de longitud, para juntas perimetrales. (material) | 0.5 | 16.92 | 8.46 |
| mt19abp010em1200 | m² | Baldosa cerámica de gres porcelánico, acabado mate o natural, 31,6x90 cm, 12,00€/m², capacidad de absorción de agua E<0,5%, grupo BIa, según UNE-EN 14411, resistencia al deslizamiento Rd<=15 según UNE-ENV 12633, resbaladicidad clase 0 según CTE. (material) | 1.05 | 11.282 | 11.85 |
| mt18acc050b | Ud | Crucetas de PVC para separación entre 3 y 15 mm. | 5 | 0.029 | 0.15 |
| mt09mcp020fv | kg | Mortero de juntas cementoso tipo CG2, según UNE-EN 13888, color blanco, para juntas de 2 a 15 mm, compuesto por cemento de alta resistencia, cuarzo, aditivos especiales, pigmentos y resinas sintéticas. | 0.016 | 0.696 | 0.01 |
| mo024 | h | Oficial 1ª alicatador. | 0.282 | 15 | 4.23 |
| mo062 | h | Ayudante alicatador. | 0.282 | 13 | 3.67 |
| % | % | Medios Auxiliares | 2 % | 34.97 | 0.70 |
| %CI | % | Costes Indirectos | 1.5 % | 35.67 | 0.54 |
|  |  | Total |  |  | 36.21 |

| Medición | Uds. | Largo | Alto | Parcial |
|---|---|---|---|---|
| COCINA | 1 | 48.536 | 3.000 | 145.608 |
|  | 1 | -4.361 | 2.450 | -10.684 |
|  | 1 | -1.461 | 2.900 | -4.237 |
|  | 1 | -1.327 | 2.200 | -2.919 |
|  | 1 | -0.980 | 2.200 | -2.156 |
|  | 1 | -0.866 | 2.200 | -1.905 |
|  | 1 | -5.699 | 1.200 | -6.839 |
| CIRCULACIONES | 1 | 16.092 | 3.000 | 48.276 |
|  | 1 | -1.490 | 2.900 | -4.321 |
|  | 1 | -1.354 | 2.200 | -2.979 |
| ALMACEN COCINA | 1 | -1.334 | 2.200 | -2.935 |
|  | 1 | 8.434 | 3.000 | 25.302 |
|  | 1 | -0.993 | 2.200 | -2.185 |
|  | 1 | 4.400 | 3.000 | 13.200 |
| Circulaciones 4 | 1 | 25.426 | 3.000 | 76.278 |
|  | 1 | -1.334 | 2.200 | -2.935 |
|  | 1 | -1.274 | 2.200 | -2.803 |
|  | 1 | -1.033 | 2.200 | -2.273 |
|  | 1 | -0.970 | 2.200 | -2.134 |
|  | 1 | -0.951 | 2.200 | -2.092 |
|  | 1 | -0.994 | 2.200 | -2.187 |
|  | 1 | -1.358 | 2.200 | -2.988 |
| Total |  |  |  | 250.092 |

**RAG012** m² Alicatado con mosaico de vidrio 5x5 cm, 14 €/m², colocado sobre una superficie soporte de placas de yeso laminado, en paramentos interiores, recibido con adhesivo cementoso de fraguado normal, C1 gris, con doble encolado, con junta abierta (separación entre 3 y 15 mm); cantoneras de acero inoxidable.
922.066 m² × 27.91 = 25734.86
Alicatado con mosaico de vidrio 5x5 cm, 14 €/m², colocado sobre una superficie soporte de placas de yeso laminado, en paramentos interiores, recibido con adhesivo cementoso de fraguado normal, C1 sin ninguna característica adicional, color gris, con doble encolado, y rejuntado con mortero de juntas cementoso tipo CG 2, color blanco, para juntas de 2 a 15 mm. Incluso preparación de la superficie soporte de placas de yeso laminado; replanteo, cortes, cantoneras de acero inoxidable, crucetas de PVC y juntas; acabado y limpieza final.Se medirá la superficie realmente ejecutada según especificaciones de Proyecto, deduciendo los huecos.

| Código | Ud | Descripción | Rendimiento | Precio | Importe |
|---|---|---|---|---|---|
| mt09mcr021g | kg | Adhesivo cementoso de fraguado normal, C1 según UNE-EN 12004, color gris. | 3 | 0.311 | 0.93 |
| mt19alb110mP | m | Perfil tipo cantonera de acero inoxidable natural, acabado sin lacar y 8 mm de alto. | 0.5 | 9.466 | 4.73 |
| mt19aaa015d1400 | m² | Mosaico decorativo de vidrio, para revestimientos interiores, 5x5 cm, serie lisa, de varios colores. (material) | 1 | 13.16 | 13.16 |
| mt18acc050b | Ud | Crucetas de PVC para separación entre 3 y 15 mm. | 6 | 0.029 | 0.17 |
| mt09mcp020fv | kg | Mortero de juntas cementoso tipo CG2, según UNE-EN 13888, color blanco, para juntas de 2 a 15 mm, compuesto por cemento de alta resistencia, cuarzo, aditivos especiales, pigmentos y resinas sintéticas. | 0.1 | 0.696 | 0.07 |
| mo024 | h | Oficial 1ª alicatador. | 0.282 | 15 | 4.23 |
| mo062 | h | Ayudante alicatador. | 0.282 | 13 | 3.67 |
| % | % | Medios Auxiliares | 2 % | 26.96 | 0.54 |
| %CI | % | Costes Indirectos | 1.5 % | 27.50 | 0.41 |
|  |  | Total |  |  | 27.91 |

| Medición | Uds. | Largo | Alto | Parcial |
|---|---|---|---|---|
| PLANTA BAJA |  |  |  |  |
| Comedor Zona de lavabos | 1 | 9.128 | 3.000 | 27.384 |
| Aseos Aulas Aseo prof C83 | 1 | 9.141 | 3.000 | 27.423 |
|  | 1 | -1.017 | 2.450 | -2.492 |
|  | 1 | -1.001 | 2.200 | -2.202 |
| A31, | 1 | 10.447 | 3.000 | 31.341 |
|  | 1 | 2.694 | 3.000 | 8.082 |
|  | 1 | -2.026 | 1.100 | -2.229 |
|  | 1 | -1.003 | 1.100 | -1.103 |
|  | 1 | -1.001 | 2.200 | -2.202 |
| A32 | 1 | 10.510 | 3.000 | 31.530 |
|  | 1 | 2.690 | 3.000 | 8.070 |
|  | 1 | -2.053 | 1.100 | -2.258 |
|  | 1 | -0.961 | 2.200 | -2.114 |
|  | 1 | -1.057 | 1.100 | -1.163 |
| A33 | 1 | 10.505 | 3.000 | 31.515 |
|  | 1 | 2.655 | 3.000 | 7.965 |
| A34 | 1 | 10.439 | 3.000 | 31.317 |
|  | 1 | 2.673 | 3.000 | 8.019 |
| 35 | 1 | 10.509 | 3.000 | 31.527 |
|  | 1 | 2.724 | 3.000 | 8.172 |
| 36 | 1 | 10.259 | 3.000 | 30.777 |
|  | 1 | 2.735 | 3.000 | 8.205 |
|  | 4 | -2.053 | 1.100 | -9.033 |
|  | 4 | -1.070 | 1.100 | -4.708 |
|  | 4 | -1.005 | 2.200 | -8.844 |
| aSEOS PROF | 1 | 9.488 | 3.000 | 28.464 |
|  | 1 | 9.391 | 3.000 | 28.173 |
|  | 1 | -0.947 | 2.200 | -2.083 |
|  | 1 | -0.990 | 2.200 | -2.178 |
| B11.1 | 1 | 31.339 | 3.000 | 94.017 |
|  | 1 | 32.632 | 3.000 | 97.896 |
|  | 2 | -0.998 | 2.200 | -4.391 |
|  | 2 | -0.969 | 2.200 | -4.264 |
|  | 2 | -1.661 | 1.900 | -6.312 |
| B11.5-6 | 1 | 7.523 | 3.000 | 22.569 |
|  | 1 | 5.178 | 3.000 | 15.534 |
|  | 1 | 7.724 | 3.000 | 23.172 |
|  | 2 | -0.910 | 2.200 | -4.004 |
|  | 2 | -0.910 | 2.200 | -4.004 |
| B12.2 | 1 | 20.133 | 3.000 | 60.399 |
|  | 1 | 9.209 | 3.000 | 27.627 |
| B123 | 1 | 8.966 | 3.000 | 26.898 |
|  | 1 | 20.085 | 3.000 | 60.255 |
|  | 1 | -1.052 | 2.200 | -2.314 |
|  | 1 | -0.921 | 2.200 | -2.026 |
|  | 1 | -0.926 | 2.200 | -2.037 |
|  | 1 | -1.036 | 2.200 | -2.279 |
|  | 1 | -4.906 | 1.150 | -5.642 |
|  | 1 | -4.776 | 1.150 | -5.492 |
| B126-5 | 1 | 19.514 | 3.000 | 58.542 |
|  | 1 | -1.005 | 2.200 | -2.211 |
|  | 1 | -0.955 | 2.200 | -2.101 |
|  | 1 | -1.366 | 1.100 | -1.503 |
| B113 | 1 | 31.594 | 3.000 | 94.782 |
|  | 1 | 32.746 | 3.000 | 98.238 |
|  | 2 | -1.630 | 1.900 | -6.194 |
|  | 2 | -1.012 | 2.200 | -4.453 |
|  | 2 | -0.907 | 2.200 | -3.991 |
| Total |  |  |  | 922.066 |

### RD Decorativos
Importe: 66339.42

**REVESTI** m2 Revestimiento de madera hpl de 2mm mas aglomerado de 16mm
1056.366 m2 × 59.36 = 62705.89
Revestimiento con panel rechapado tipo Fimanatur O equivalente, Ignífugo , tablero aglomerado con bajo grado de inflamabilidad, rechapado de composite de alta resistencia superficial HPL color de 2mm espesor(sun,amapola,paprika,azul china,azul espectro,vibrant green),sobre tablero de contrachapado ,de espesor 16mm, con chapado interior con contratiro,clavado sobre rastreles de madera , estos recibidos a la tabiqueria de yeso-carton mediante cola y puntas, i/pp de fijación mecánica , perfil de aluminio o madera maciza para remate en cantos recibido el mismo con material adhesivo. Colocado según despieze de planos con colores a definir por la DF. medicion real, ejecutada.totalmente terminado , rematado y colocado.(También se puede ejecutar pegado directo sobre paneles de yeso cartón, con el siguiente procedimiento : 1ºlimpieza,2ºimprimación con sikafloor94 primer o similar ,3ºadhesivo sikabond-t2 o similar,4ºcolocación del tablero y fijación del mismo,los cordones e adhesivo se deben proporcionar en sentido vertical para que la madera quede separada del panel unos milimetros a fin de que ventile.Totalmente terminado e instalado

| Código | Ud | Descripción | Rendimiento | Precio | Importe |
|---|---|---|---|---|---|
| O01OA030 | h. | Oficial primera (mano de obra) | 0.565 | 15 | 8.48 |
| O01OA070 | h. | Peón ordinario (mano de obra) | 0.565 | 12 | 6.78 |
| P01UA900 | kg | Resina epoxi (material) | 0.035 | 2.132 | 0.07 |
| P08MA020 | kg | Adhesivo contacto (material) | 0.35 | 3.062 | 1.07 |
| P01UJ050 | m. | Sellado espuma-poliuretano y sellado silicona e=20 mm. (material) | 1.2 | 0.617 | 0.74 |
| perfilalu | ml | Perfil de aluminio de remate para madera bakelizada (material) | 0.2 | 3.569 | 0.71 |
| formipan | m2 | Tablero formipan de 18mm totales , color a elegir y rastrel. (material) | 1 | 39.48 | 39.48 |
| %ma | % | Medios Auxiliares | 2 % | 57.33 | 1.15 |
| %CI | % | Costes Indirectos | 1.5 % | 58.48 | 0.88 |
|  |  | Total |  |  | 59.36 |

| Medición | Uds. | Largo | Alto | Parcial |
|---|---|---|---|---|
| Modulo 1 | 1 | 40.622 | 2.300 | 93.431 |
| Deducir P1-1 | 1 | -1.338 | 2.200 | -2.944 |
|  | 1 | -1.358 | 2.200 | -2.988 |
|  | 1 | -1.330 | 2.200 | -2.926 |
|  | 1 | -1.339 | 2.200 | -2.946 |
| PI2 | 1 | -1.005 | 2.200 | -2.211 |
| Interior de aulas | 6 | 14.992 | 2.300 | 206.890 |
| Deducir VI10, Pi2-VI9 | 6 | -2.127 | 1.500 | -19.143 |
|  | 6 | -0.985 | 2.200 | -13.002 |
|  | 6 | -1.221 | 1.300 | -9.524 |
|  | 6 | -1.359 | 2.200 | -17.939 |
| A2 | 1 | 7.020 | 2.300 | 16.146 |
|  | 1 | -1.461 | 2.200 | -3.214 |
|  | 1 | -0.961 | 2.200 | -2.114 |
| Modulo 2 Infantil | 1 | 77.499 | 2.300 | 178.248 |
| Deducir huecos PI-1 | 4 | -1.459 | 2.200 | -12.839 |
| VI9 | -4 | 1.130 | 1.300 | -5.876 |
| Ventanas | 1 | -3.465 | 2.300 | -7.970 |
|  | 1 | -3.297 | 2.300 | -7.583 |
| Puerta salida patio | 1 | -1.555 | 2.300 | -3.577 |
|  | 1 | -0.909 | 2.300 | -2.091 |
| PI8 | 1 | -2.300 | 2.300 | -5.290 |
| Pi1 | 1 | -1.364 | 2.200 | -3.001 |
| biblioteca | 1 | 9.891 | 2.300 | 22.749 |
| Comedor | 1 | 20.815 | 2.300 | 47.875 |
|  | 1 | -2.051 | 2.200 | -4.512 |
|  | 1 | -1.855 | 2.200 | -4.081 |
| Pasillo de Aulas modulo 3-4 | 1 | 130.644 | 2.300 | 300.481 |
| usos Multiples | 1 | 4.115 | 2.300 | 9.465 |
| Pi1 | 1 | -1.358 | 2.200 | -2.988 |
| asce | 1 | -1.040 | 2.200 | -2.288 |
| pi2 | 1 | -1.081 | 2.200 | -2.378 |
|  | 1 | -1.005 | 2.200 | -2.211 |
| pi1 | 1 | -1.318 | 2.200 | -2.900 |
| pi5 | 1 | -1.789 | 2.200 | -3.936 |
|  | 1 | -1.829 | 2.200 | -4.024 |
| pi1 | 8 | -1.407 | 2.200 | -24.763 |
| Salida a patio | -1 | 3.126 | 2.300 | -7.190 |
| Escalera 1 | 1 | 11.491 | 2.300 | 26.429 |
| Escalera 2 | 1 | 10.882 | 2.300 | 25.029 |
| Planta 1ª | 1 | 190.923 | 2.300 | 439.123 |
| PI1 | 13 | -1.350 | 2.200 | -38.610 |
| pI2 | -2 | 1.000 | 2.200 | -4.400 |
| VENTANAS | 1 | -1.766 | 2.300 | -4.062 |
|  | 1 | -9.648 | 2.300 | -22.190 |
|  | 1 | -3.485 | 2.300 | -8.016 |
|  | 1 | -4.510 | 2.300 | -10.373 |
|  | 1 | -4.111 | 2.300 | -9.455 |
|  | 1 | -5.321 | 2.300 | -12.238 |
|  | 1 | -3.196 | 2.300 | -7.351 |
|  | 1 | -1.894 | 2.300 | -4.356 |
| Total |  |  |  | 1056.366 |

**RDM010b** m² Revestimiento decorativo con tarima de roble de 10 mm de espesor, con la cara interior de conífera y la cara vista revestida con una chapa fina de madera de roble, barnizada en fábrica, con junta machihembrada, clavado a rastreles de madera de 5x5 cm,.
86.885 m² × 41.82 = 3633.53
Revestimiento decorativo con Tarima de roble - Acabado en aceite o barniz ANTIC rusticado y efecto sierra, tricacapa, anchos de 14/18/22cm la cara vista revestida con una capa de madera de roble,canteado con madera maciza de roble, realizado en tablas de diferentes anchos y largos , madera Acabado en aceite o barniz ANTIC rusticado y efecto sierra realizado en fábrica, con junta machihembrada, clavado a rastreles de madera de 5x5 cm, dispuestos cada 40 cm, fijados con tornillos sobre la superficie regularizada de paramentos verticales interiores.

| Código | Ud | Descripción | Rendimiento | Precio | Importe |
|---|---|---|---|---|---|
| mt18mva010c | m | Rastrel de madera de pino, con humedad entre 8% y 12%, de 50x50 mm. (material) | 2.5 | 1.758 | 4.40 |
| mt29tma120 | Ud | Tornillo de acero galvanizado, de 80 mm de longitud, con arandela. (material) | 3 | 0.097 | 0.29 |
| mt29tma130 | Ud | Taco largo, de plástico, para pared. (material) | 3 | 0.019 | 0.06 |
| mt29tma020b | m² | Tablero contrachapado fenólico de 10 mm de espesor, con la cara interior de conífera y la cara vista revestida con una chapa fina de madera de roble, barnizada en fábrica, con junta machihembrada, para revestimiento de paramentos verticales interiores. (material) | 1.05 | 25.152 | 26.41 |
| mt13eag022 | Ud | Clavo de acero para fijación de rastrel de madera a soporte de madera. (material) | 3 | 0.04 | 0.12 |
| mo017 | h | Oficial 1ª carpintero. | 0.423 | 15 | 6.35 |
| mo058 | h | Ayudante carpintero. | 0.212 | 13 | 2.76 |
| % | % | Medios Auxiliares | 2 % | 40.39 | 0.81 |
| %CI | % | Costes Indirectos | 1.5 % | 41.20 | 0.62 |
|  |  | Total |  |  | 41.82 |

| Medición | Uds. | Largo | Alto | Parcial |
|---|---|---|---|---|
| Vestibulo entrada hacia zona de Profesores | 1 | 16.907 | 2.900 | 49.030 |
|  | 1 | 23.024 | 2.900 | 66.770 |
| Secretaría | 1 | 6.881 | 2.900 | 19.955 |
| Deducir huecos ampa | 1 | -3.175 | 2.200 | -6.985 |
| patio | 1 | -2.496 | 2.200 | -5.491 |
| Conserjeria | 1 | -3.517 | 2.200 | -7.737 |
| Pi2 | 1 | -1.033 | 2.200 | -2.273 |
|  | 1 | -4.711 | 2.200 | -10.364 |
|  | 1 | -3.342 | 2.200 | -7.352 |
| PI2 | -1 | 0.992 | 2.200 | -2.182 |
| Pi2 | -1 | 1.073 | 2.200 | -2.361 |
| V6 | -1 | 1.875 | 2.200 | -4.125 |
| Total |  |  |  | 86.885 |

### RE Escaleras
Importe: 15084.51

**REP020** m Revestimiento de peldaño con forma recta, en escalera de 100 cm de anchura, mediante forrado formado por huella de granito Negro , acabado pulido y tabica de granito Negro Zimbabwe, acabado pulido, recibido con mortero de cemento M-5.
122.4 m × 77.91 = 9536.18
Revestimiento de peldaño con forma recta, en escalera de anchura VARIABLE, mediante el montaje de los siguientes elementos: huella de granito Negro , acabado abujardado de 3cm y tabica de granito Negro Zimbabwe, acabado abujardado de 3cm de espesor respectivamente, cara y cantos abujardados (las caras vistas),Marcado de zona antideslizante sobre la huella. Recibido todo ello con mortero de cemento M-5, colocado sobre un peldañeado. Colocado con la tabica de altura total y la huella que arranca desde la tabica hasta debajo de la siguiente tabica. Incluso rejuntado con mortero de juntas cementoso, CG1, para junta mínima (entre 1,5 y 3 mm), con la misma tonalidad de las piezas. Siguiendo las indicaciones de la DF.

| Código | Ud | Descripción | Rendimiento | Precio | Importe |
|---|---|---|---|---|---|
| mt18pgi160b | Ud | Huella para peldaño curvo de granito de Zimbabwe, Negro Zimbabwe, longitud hasta 100 cm y 3 cm de espesor, cara y cantos abujardado. (material) | 1 | 35.725 | 35.73 |
| mt18pgi161a | Ud | Tabica para peldaño de granito de Zimbabwe, Negro Zimbabwe, hasta 100 cm de largo por 16 cm de ancho y 2 cm de espesor, abujardado. (material) | 1 | 16.925 | 16.93 |
| mt09mor010c | m³ | Mortero de cemento CEM II/B-P 32,5 N tipo M-5, confeccionado en obra con 250 kg/m³ de cemento y una proporción en volumen 1/6. (material) | 0.02 | 102.31 | 2.05 |
| mt09mcr060c | kg | Mortero de juntas cementoso, CG1, para junta mínima entre 1,5 y 3 mm, según UNE-EN 13888. (material) | 0.15 | 0.636 | 0.10 |
| mo023 | h | Oficial 1ª solador. | 0.511 | 15 | 7.67 |
| mo061 | h | Ayudante solador. | 0.511 | 13 | 6.64 |
| mo113 | h | Peón ordinario construcción. | 0.511 | 12 | 6.13 |
| % | % | Medios Auxiliares | 2 % | 75.25 | 1.51 |
| %CI | % | Costes Indirectos | 1.5 % | 76.76 | 1.15 |
|  |  | Total |  |  | 77.91 |

| Medición | Uds. | Largo | Parcial |
|---|---|---|---|
|  | 24 | 2.700 | 64.800 |
|  | 24 | 2.400 | 57.600 |
| Total |  |  | 122.4 |

**RSP010b** m² Solado de baldosas de granito Negro , para interiores, 60x40x3 cm, acabado flameado.
66.028 m² × 84.03 = 5548.33
Suministro y colocación de pavimento de baldosas de granito Negro , para interiores, de 60x40x3 cm, acabado flameado; recibidas con adhesivo cementoso mejorado, C2 TE, con deslizamiento reducido y tiempo abierto ampliado. Incluso formación de juntas perimetrales continuas, de anchura no menor de 5 mm, en los límites con paredes, pilares exentos y elevaciones de nivel y, en su caso, juntas de partición y juntas estructurales o de dilatación existentes en el soporte; rejuntado con mortero de juntas cementoso, CG1, para junta mínima (entre 1,5 y 3 mm), con la misma tonalidad de las piezas y limpieza.

| Código | Ud | Descripción | Rendimiento | Precio | Importe |
|---|---|---|---|---|---|
| mt09mcr210 | kg | Adhesivo cementoso mejorado, C2 TE, con deslizamiento reducido y tiempo abierto ampliado, compuesto de cemento, áridos seleccionados, aditivos especiales y resinas, para la colocación en capa fina de pavimentos de piedra natural. (material) | 8 | 1.025 | 8.20 |
| mt18bgi060k | m² | Baldosa de granito de Zimbabwe, Negro Zimbabwe, 60x40x3 cm, acabado flameado, según UNE-EN 12058. (material) | 1.05 | 61.1 | 64.16 |
| mt09mcr060c | kg | Mortero de juntas cementoso, CG1, para junta mínima entre 1,5 y 3 mm, según UNE-EN 13888. | 0.15 | 0.636 | 0.10 |
| mo023 | h | Oficial 1ª solador. | 0.311 | 15 | 4.67 |
| mo061 | h | Ayudante solador. | 0.311 | 13 | 4.04 |
| % | % | Medios Auxiliares | 2 % | 81.17 | 1.62 |
| %CI | % | Costes Indirectos | 1.5 % | 82.79 | 1.24 |
|  |  | Total |  |  | 84.03 |

| Medición | Uds. | Largo | Parcial |
|---|---|---|---|
| Mesetas de escaleras , arranques y desembarques |  |  |  |
| Escalera 1 | 1 | 2.685 | 2.685 |
|  | 1 | 15.602 | 15.602 |
| Escalera 2 | 1 | 2.322 | 2.322 |
|  | 1 | 12.894 | 12.894 |
| desembarques | 1 | 2.685 | 2.685 |
|  | 1 | 2.456 | 2.456 |
| ascensor | 21 | 1.304 | 27.384 |
| Total |  |  | 66.028 |

### RF Pinturas en paramentos exteriores
Importe: 14551.41

**RFS020** m² Aplicación manual de dos manos de pintura al silicato efecto veladura acabado mate, textura lisa, diluidas con un 40% de diluyente a base de soluciones de silicato potásico y emulsiones acrílicas, (rendimiento: 0,08 l/m² cada mano); previa aplicación de una mano de imprimación reguladora de la absorción a base de soluciones de silicato potásico y emulsiones acrílicas, sobre paramento exterior de hormigón.
1889.793 m² × 7.7 = 14551.41

| Código | Ud | Descripción | Rendimiento | Precio | Importe |
|---|---|---|---|---|---|
| mt27pfs020b | l | Imprimación reguladora de la absorción a base de soluciones de silicato potásico y emulsiones acrílicas, para aplicar con brocha, rodillo o pistola. (material) | 0.264 | 10.096 | 2.67 |
| mt27psi020a | l | Pintura al silicato efecto veladura para exterior, a base de silicato potásico, acabado mate, textura lisa; para aplicar con brocha, rodillo o pistola. (material) | 0.16 | 7.454 | 1.19 |
| mo038 | h | Oficial 1ª pintor. | 0.128 | 15 | 1.92 |
| mo076 | h | Ayudante pintor. | 0.128 | 13 | 1.66 |
| % | % | Medios Auxiliares | 2 % | 7.44 | 0.15 |
| %CI | % | Costes Indirectos | 1.5 % | 7.59 | 0.11 |
|  |  | Total |  |  | 7.7 |

| Medición | Uds. | Largo | Alto | Parcial |
|---|---|---|---|---|
| INTERIOR DE PETOS | 1 | 244.718 | 1.200 | 293.662 |
| MODULO 5 | 1 | 14.401 | 1.200 | 17.281 |
|  | 1 | 46.201 | 1.200 | 55.441 |
| PLANTA 1 | 1 | 198.919 | 1.200 | 238.703 |
| PATIO | 1 | 14.902 | 0.630 | 9.388 |
| CIRCULARES | 11 | 2.081 | 0.600 | 13.735 |
|  | 9 | 1.162 | 0.600 | 6.275 |
| PORCHES | 1 | 20.304 | 0.600 | 12.182 |
|  | 1 | 37.403 | 0.600 | 22.442 |
| Subtotal |  |  |  | 669.109 |
| MUROS DE FACHADA |  |  |  |  |
| MODULO 3, ZONA 1.3-1.6 RECTO HACIA PATIO | 1 | 29.960 | 5.350 | 160.286 |
| VENTANAS | 1 | -29.595 | 3.650 | -108.022 |
| TRASERO | 1 | 14.786 | 5.350 | 79.105 |
|  | -1 | 7.200 | 3.650 | -26.280 |
| ZONA CURVA | 1 | 13.625 | 5.350 | 72.894 |
| A1.1-1.2 | 1 | 43.101 | 5.350 | 230.590 |
| PETO | -1 | 17.370 | 0.600 | -10.422 |
| HUECOS | -1 | 0.961 | 3.650 | -3.508 |
|  | -1 | 1.904 | 3.650 | -6.950 |
|  | -1 | 14.380 | 3.650 | -52.487 |
| =A FACHADA CIERRE | 1 | 9.825 | 5.350 | 52.564 |
|  | 1 | -1.687 | 3.650 | -6.158 |
|  | 1 | -5.764 | 3.650 | -21.039 |
| Jefatura de estudios | 1 | 16.440 | 5.350 | 87.954 |
| Huecos | -1 | 15.907 | 3.650 | -58.061 |
| b1-b4 | 1 | 37.960 | 3.650 | 138.554 |
|  | -1 | 31.230 | 3.650 | -113.990 |
|  | 1 | 3.250 | 3.650 | 11.863 |
| Gimnasio | 1 | 36.358 | 3.650 | 132.707 |
| Alzado parking | 1 | 12.835 | 3.650 | 46.848 |
|  | -1 | 7.480 | 1.830 | -13.688 |
|  | 1 | 13.615 | 1.850 | 25.188 |
|  | 1 | 12.000 |  | 12.000 |
| Subtotal |  |  |  | 629.948 |
| ascensor | 1 | 9.320 | 8.900 | 82.948 |
| puertas | -2 | 1.200 | 2.200 | -5.280 |
| Subtotal |  |  |  | 77.668 |
| FACHADAS ESTRUCTURALES |  |  |  |  |
| MODULO 1 aLZADO PPAL | 1 | 28.732 | 5.350 | 153.716 |
| interior | 1 | 11.306 | 4.400 | 49.746 |
| ventanas | 1 | 7.839 | 3.650 | 28.612 |
|  | 1 | 10.459 | 3.650 | 38.175 |
| MODULO 3 | 1 | 39.160 | 5.350 | 209.506 |
|  | 1 | -15.571 | 3.650 | -56.834 |
|  | 1 | -4.567 | 3.650 | -16.670 |
|  | 1 | 24.933 | 5.350 | 133.392 |
|  | 1 | -3.833 | 3.650 | -13.990 |
|  | 1 | -3.448 | 3.650 | -12.585 |
| Subtotal |  |  |  | 513.068 |
| Subtotal acumulado |  |  |  | 1889.793 |
| Total |  |  |  | 1889.793 |

### RI Pinturas en paramentos interiores
Importe: 26356.39

**RIP035** m² Aplicación manual de dos manos de pintura plástica color a elegir, acabado mate, textura lisa, la primera mano diluida con un 20% de agua y la siguiente sin diluir, (rendimiento: 0,13 l/m² cada mano); previa aplicación de una mano de imprimación a base de copolímeros acrílicos en suspensión acuosa, sobre paramento interior de yeso proyectado o placas de yeso laminado, vertical, de más de 3 m de altura.
5704.847 m² × 4.62 = 26356.39

| Código | Ud | Descripción | Rendimiento | Precio | Importe |
|---|---|---|---|---|---|
| mt27pfp010b | l | Imprimación a base de copolímeros acrílicos en suspensión acuosa, para favorecer la cohesión de soportes poco consistentes y la adherencia de pinturas. (material) | 0.125 | 2.754 | 0.34 |
| mt27pir010b | l | Pintura plástica ecológica para interior a base de copolímeros acrílicos en dispersión acuosa, dióxido de titanio y pigmentos extendedores seleccionados, color a elegir, acabado mate, textura lisa, de gran resistencia al frote húmedo, permeable al vapor de agua, transpirable y resistente a los rayos UV, para aplicar con brocha, rodillo o pistola. (material) | 0.26 | 3.628 | 0.94 |
| mo038 | h | Oficial 1ª pintor. | 0.102 | 15 | 1.53 |
| mo076 | h | Ayudante pintor. | 0.127 | 13 | 1.65 |
| % | % | Medios Auxiliares | 2 % | 4.46 | 0.09 |
| %CI | % | Costes Indirectos | 1.5 % | 4.55 | 0.07 |
|  |  | Total |  |  | 4.62 |

| Medición | Uds. | Largo | Parcial |
|---|---|---|---|
| Trasdosado | 1 | 1913.390 | 1913.390 |
|  | 1 | 234.275 | 234.275 |
| Tabiques | 2 | 1426.356 | 2852.712 |
|  | 2 | 443.970 | 887.940 |
|  | 2 | 1032.042 | 2064.084 |
| techo acustico | 1 | 139.454 | 139.454 |
| techos | 1 | 107.900 | 107.900 |
|  | 1 | 76.868 | 76.868 |
| Deducir |  |  |  |
| Alicatados | -1 | 110.727 | -110.727 |
|  | -1 | 232.525 | -232.525 |
|  | -1 | 250.092 | -250.092 |
|  | -1 | 922.066 | -922.066 |
| Empanelados |  |  |  |
|  | -1 | 1056.366 | -1056.366 |
| Total |  |  | 5704.847 |

### RN Pinturas sobre soporte metálico
Importe: 5.01

**RNE010** m² Aplicación manual de dos manos de esmalte de poliuretano, color blanco, acabado brillante, (rendimiento: 0,083 l/m² cada mano); previa aplicación de una mano de imprimación fosfocromatante de un solo componente, color gris, acabado mate (rendimiento: 0,067 l/m²), sobre pilar formado por piezas simples de perfiles laminados de acero.
1 m² × 5.01 = 5.01

| Código | Ud | Descripción | Rendimiento | Precio | Importe |
|---|---|---|---|---|---|
| mt27pmr050a | l | Imprimación fosfocromatante de un solo componente, color gris, acabado mate, a base de resinas de butiral de polivinilo modificado, pigmentos antioxidantes exentos de cromatos, pigmentos extendedores y disolvente formulado a base de una mezcla de hidrocarburos, alcoholes y disolvente cetónico, para aplicar con brocha o pistola sobre superficies metálicas. (material) | 0.067 | 3.637 | 0.24 |
| mt27eer080c | l | Esmalte de poliuretano color blanco, acabado brillante, a base de resinas acrílicas hidroxiladas, isocianatos alifáticos, pigmentos minerales, pigmentos orgánicos y disolvente formulado a base de una mezcla de hidrocarburos y disolvente cetónico, de muy alta resistencia a la corrosión, para aplicar con pistola sobre superficies metálicas. (material) | 0.166 | 4.567 | 0.76 |
| mq07ple010bg | Ud | Alquiler diario de cesta elevadora de brazo articulado, motor diesel, de 16 m de altura máxima de trabajo, incluso mantenimiento y seguro de responsabilidad civil. (maquinaria) | 0.009 | 34.328 | 0.31 |
| mo038 | h | Oficial 1ª pintor. | 0.201 | 15 | 3.02 |
| mo076 | h | Ayudante pintor. | 0.039 | 13 | 0.51 |
| % | % | Medios Auxiliares | 2 % | 4.84 | 0.10 |
| %CI | % | Costes Indirectos | 1.5 % | 4.94 | 0.07 |
|  |  | Total |  |  | 5.01 |

### RP Conglomerados tradicionales
Importe: 33.04

**RPE005** m² Enfoscado de cemento, maestreado, aplicado sobre un paramento vertical interior, hasta 3 m de altura, acabado superficial rugoso, con mortero de cemento, tipo GP CSII W0, armado y reforzado con malla antiálcalis incluso en los cambios de material.
1 m² × 13.23 = 13.23

| Código | Ud | Descripción | Rendimiento | Precio | Importe |
|---|---|---|---|---|---|
| mt08aaa010a | m³ | Agua. | 0.005 | 1.354 | 0.01 |
| mt09mif020a | t | Mortero industrial para revoco y enlucido de uso corriente, de cemento, tipo GP CSII W0, suministrado en sacos, según UNE-EN 998-1. (material) | 0.028 | 34.228 | 0.96 |
| mt09var030a | m² | Malla de fibra de vidrio tejida, con impregnación de PVC, de 10x10 mm de luz de malla, antiálcalis, de 115 a 125 g/m² y 500 µ de espesor, para armar revocos tradicionales, enfoscados y morteros. (material) | 1.26 | 1.107 | 1.39 |
| mo020 | h | Oficial 1ª construcción. | 0.445 | 15 | 6.68 |
| mo113 | h | Peón ordinario construcción. | 0.311 | 12 | 3.73 |
| % | % | Medios Auxiliares | 2 % | 12.77 | 0.26 |
| %CI | % | Costes Indirectos | 1.5 % | 13.03 | 0.20 |
|  |  | Total |  |  | 13.23 |

**RPE010** m² Enfoscado de cemento, maestreado, aplicado sobre un paramento vertical exterior, acabado superficial rugoso, con mortero de cemento, tipo GP CSIII W1, armado y reforzado con malla antiálcalis incluso en los cambios de material y en los frentes de forjado.
1 m² × 13.74 = 13.74

| Código | Ud | Descripción | Rendimiento | Precio | Importe |
|---|---|---|---|---|---|
| mt08aaa010a | m³ | Agua. | 0.005 | 1.354 | 0.01 |
| mt09mif020e | t | Mortero industrial para revoco y enlucido de uso corriente, de cemento, tipo GP CSIII W1, suministrado en sacos, según UNE-EN 998-1. (material) | 0.028 | 34.631 | 0.97 |
| mt09var030a | m² | Malla de fibra de vidrio tejida, con impregnación de PVC, de 10x10 mm de luz de malla, antiálcalis, de 115 a 125 g/m² y 500 µ de espesor, para armar revocos tradicionales, enfoscados y morteros. | 1.26 | 1.107 | 1.39 |
| mo020 | h | Oficial 1ª construcción. | 0.47 | 15 | 7.05 |
| mo113 | h | Peón ordinario construcción. | 0.321 | 12 | 3.85 |
| % | % | Medios Auxiliares | 2 % | 13.27 | 0.27 |
| %CI | % | Costes Indirectos | 1.5 % | 13.54 | 0.20 |
|  |  | Total |  |  | 13.74 |

**RPE011** m² Enfoscado de cemento, a buena vista, aplicado sobre un paramento vertical interior, en el trasdós de la hoja exterior de fachada con cámara de aire, más de 3 m de altura, acabado superficial rugoso, con mortero de cemento, tipo GP CSIII W2.
1 m² × 6.07 = 6.07

| Código | Ud | Descripción | Rendimiento | Precio | Importe |
|---|---|---|---|---|---|
| mt08aaa010a | m³ | Agua. | 0.004 | 1.354 | 0.01 |
| mt09mif020f | t | Mortero industrial para revoco y enlucido de uso corriente, de cemento, tipo GP CSIII W2, suministrado en sacos, según UNE-EN 998-1. (material) | 0.019 | 39.847 | 0.76 |
| mo020 | h | Oficial 1ª construcción. | 0.216 | 15 | 3.24 |
| mo113 | h | Peón ordinario construcción. | 0.154 | 12 | 1.85 |
| % | % | Medios Auxiliares | 2 % | 5.86 | 0.12 |
| %CI | % | Costes Indirectos | 1.5 % | 5.98 | 0.09 |
|  |  | Total |  |  | 6.07 |

### RB Morteros industriales para revoco y enlucido
Importe: 2132.25

**RBE040** m² Capa de mortero de cemento, tipo GP CSIV W2, según UNE-EN 998-1, color gris, de 10 mm de espesor, a buena vista, con acabado rugoso, aplicado manualmente, sobre paramento interior de fábrica cerámica, vertical, de más de 3 m de altura. Incluso junquillos de PVC, para formación de juntas y malla de fibra de vidrio antiálcalis en los cambios de material, para evitar fisuras.
232.525 m² × 9.17 = 2132.25

| Código | Ud | Descripción | Rendimiento | Precio | Importe |
|---|---|---|---|---|---|
| mt28mop200c | kg | Mortero de cemento, tipo GP CSIV W2, según UNE-EN 998-1, para uso en interiores, color gris, compuesto por cemento de alta resistencia, áridos seleccionados y otros aditivos, suministrado en sacos. (material) | 12.5 | 0.104 | 1.30 |
| mt28mon040a | m² | Malla de fibra de vidrio, antiálcalis, de 10x10 mm de luz de malla, de 750 a 900 micras de espesor y de 200 a 250 g/m² de masa superficial, con 25 kp/cm² de resistencia a tracción, para armar morteros. (material) | 0.21 | 2.153 | 0.45 |
| mt28mon030 | m | Junquillo de PVC. (material) | 0.75 | 0.314 | 0.24 |
| mo039 | h | Oficial 1ª revocador. | 0.316 | 15 | 4.74 |
| mo111 | h | Peón especializado revocador. (mano de obra; 30/04/2019) | 0.177 | 12 | 2.12 |
| % | % | Medios Auxiliares | 2 % | 8.85 | 0.18 |
| %CI | % | Costes Indirectos | 1.5 % | 9.03 | 0.14 |
|  |  | Total |  |  | 9.17 |

| Medición | Uds. | Largo | Alto | Parcial |
|---|---|---|---|---|
| Grupo Electrógeno | 1 | 13.510 | 2.900 | 39.179 |
|  | 1 | -1.635 | 2.900 | -4.742 |
| contra incendios | 1 | 9.585 | 2.900 | 27.797 |
|  | 1 | -1.090 | 2.900 | -3.161 |
| Cuarto de Calderas | 1 | 23.627 | 2.900 | 68.518 |
|  | 1 | 8.660 | 2.900 | 25.114 |
|  | 1 | -1.635 | 2.900 | -4.742 |
|  | 1 | -1.061 | 2.200 | -2.334 |
|  | 1 | -1.075 | 2.200 | -2.365 |
| Almacén | 1 | 24.064 | 2.900 | 69.786 |
|  | 1 | -1.632 | 2.900 | -4.733 |
|  | 1 | -1.363 | 2.200 | -2.999 |
| Cuarto de basuras | 1 | 9.069 | 3.000 | 27.207 |
| Total |  |  |  | 232.525 |

### RS Pavimentos
Importe: 220491.11

**RSB023** m² Base para pavimento interior, de 50 mm de espesor, de mortero autonivelante de cemento, Agilia Suelo E "LAFARGEHOLCIM", CA - C30 - F6 según UNE-EN 13813, vertido con mezcladora-bombeadora, sobre suelo radiante, como integrante de un sistema de calefacción; y posterior aplicación de líquido de curado incoloro, (0,15 l/m²). Incluso banda de panel rígido de poliestireno expandido para la preparación de las juntas perimetrales de dilatación. (08/07/2019)
3511.186 m² × 9.64 = 33847.83
Base para pavimento interior, de 50 mm de espesor, de mortero autonivelante de cemento, Agilia Suelo E "LAFARGEHOLCIM", ,O EQUIVALENTE a elegir por la DF,CA - C30 - F6 según UNE-EN 13813, vertido con mezcladora-bombeadora, sobre suelo radiante, como integrante de un sistema de calefacción; y posterior aplicación de líquido de curado incoloro, (0,15 l/m²). Incluso banda de panel rígido de poliestireno expandido para la preparación de las juntas perimetrales de dilatación.Se suspenderán los trabajos cuando la temperatura ambiente sea inferior a 5°C o superior a 35°C.Garantizará que este tipo de trabajos sea realizado por aplicadores certificados por la empresa suministradora del mortero.No se podrá transitar sobre el mortero durante las 24 horas siguientes a su formación, debiendo esperar siete días para continuar con los trabajos de construcción y diez días para la colocación sobre él del pavimento. Se protegerá la capa superficial para evitar un secado rápido debido a la acción del sol y de las corrientes de aire.Se medirá la superficie realmente ejecutada según especificaciones de Proyecto.

| Código | Ud | Descripción | Rendimiento | Precio | Importe |
|---|---|---|---|---|---|
| mt16pea020a | m² | Panel rígido de poliestireno expandido, según UNE-EN 13163, mecanizado lateral recto, de 10 mm de espesor, resistencia térmica 0,25 m²K/W, conductividad térmica 0,036 W/(mK), para junta de dilatación. (material) | 0.1 | 0.808 | 0.08 |
| mt09mal021d | m³ | Mortero autonivelante, Agilia Suelo E "LAFARGEHOLCIM", CA - C30 - F6 según UNE-EN 13813, a base de sulfato cálcico, conductividad térmica > 1,6 W/(mK), resistencia a compresión > 30.000 kN/m² y resistencia a flexión > 6.000 kN/m², para espesores de 2,5 a 7,0 cm, usado en nivelación de pavimentos. (material; 08/07/2019) | 0.05 | 156.346 | 7.82 |
| mt09bnc020a | l | Líquido de curado incoloro formado por una disolución de resinas sintéticas en base solvente, para el curado de hormigones y morteros. (material) | 0.15 | 5.161 | 0.77 |
| mq06pym020 | h | Mezcladora-bombeadora para morteros autonivelantes. (maquinaria) | 0.082 | 3 | 0.25 |
| mo031 | h | Oficial 1ª aplicador de mortero autonivelante. (mano de obra; 30/04/2019) | 0.017 | 15 | 0.26 |
| mo069 | h | Ayudante aplicador de mortero autonivelante. (mano de obra; 30/04/2019) | 0.01 | 13 | 0.13 |
| % | % | Medios Auxiliares | 2 % | 9.31 | 0.19 |
| %CI | % | Costes Indirectos | 1.5 % | 9.50 | 0.14 |
|  |  | Total |  |  | 9.64 |

| Medición | Uds. | Largo | Parcial |
|---|---|---|---|
| MODULO 1 | 1 | 265.458 | 265.458 |
| MODULO 2 | 1 | 718.391 | 718.391 |
|  | 1 | -9.933 | -9.933 |
| MODULO 3 | 1 | 717.771 | 717.771 |
| Nombre medición | 1 | -14.100 | -14.100 |
| MODULO 4 | 1 | 584.478 | 584.478 |
| MODULO 5 | 1 | 281.210 | 281.210 |
| PLANTA 1º | 1 | 967.911 | 967.911 |
| Total |  |  | 3511.186 |

**RSA021** m² Capa fina de mortero autonivelante de cemento, monocomponente, MasterTop 544 "BASF", CT - C40 - F6 - AR0,5, según UNE-EN 13813, de 15 mm de espesor, aplicada mecánicamente, para la regularización y nivelación de la superficie soporte interior de hormigón o mortero, previa aplicación de imprimación monocomponente a base de resinas sintéticas modificadas sin disolventes, MasterTile P 303 "BASF", de color amarillo, preparada para recibir pavimento plástico, cerámico o de resinas poliméricas. Incluso banda de panel rígido de poliestireno expandido para la preparación de las juntas perimetrales de dilatación.
781.684 m² × 20.88 = 16321.56
Capa fina de mortero autonivelante de cemento, monocomponente, MasterTop 544 "BASF",,O EQUIVALENTE a elegir por la DF, CT - C40 - F6 - AR0,5, según UNE-EN 13813, de 15 mm de espesor, aplicada mecánicamente, para la regularización y nivelación de la superficie soporte interior de hormigón o mortero, previa aplicación de imprimación monocomponente a base de resinas sintéticas modificadas sin disolventes, MasterTile P 303 "BASF", de color amarillo, preparada para recibir pavimento plástico, cerámico o de resinas poliméricas. Incluso banda de panel rígido de poliestireno expandido para la preparación de las juntas perimetrales de dilatación.

| Código | Ud | Descripción | Rendimiento | Precio | Importe |
|---|---|---|---|---|---|
| mt09bnc220d | kg | Mortero autonivelante de cemento, monocomponente, MasterTop 544 "BASF", CT - C40 - F6 - AR0,5, según UNE-EN 13813, con resinas, áridos seleccionados y fibras sintéticas, con una resistencia a la compresión de 40000 kN/m² y una resistencia a la abrasión según el método Böhme UNE-EN 13892-3 de 18,8 cm³ / 50 cm², para regularización y nivelación de pavimentos interiores de hormigón. (material) | 30 | 0.63 | 18.90 |
| mt09bnc235d | l | Imprimación monocomponente a base de resinas sintéticas modificadas sin disolventes, MasterTile P 303 "BASF", de color amarillo, para la adherencia de morteros autonivelantes a soportes cementosos, asfálticos o cerámicos. (material) | 0.125 | 3.76 | 0.47 |
| mt16pea020a | m² | Panel rígido de poliestireno expandido, según UNE-EN 13163, mecanizado lateral recto, de 10 mm de espesor, resistencia térmica 0,25 m²K/W, conductividad térmica 0,036 W/(mK), para junta de dilatación. | 0.1 | 0.808 | 0.08 |
| mq06pym020 | h | Mezcladora-bombeadora para morteros autonivelantes. | 0.048 | 3 | 0.14 |
| mo031 | h | Oficial 1ª aplicador de mortero autonivelante. | 0.016 | 15 | 0.24 |
| mo069 | h | Ayudante aplicador de mortero autonivelante. | 0.026 | 13 | 0.34 |
| % | % | Medios Auxiliares | 2 % | 20.17 | 0.40 |
| %CI | % | Costes Indirectos | 1.5 % | 20.57 | 0.31 |
|  |  | Total |  |  | 20.88 |

| Medición | Uds. | Largo | Parcial |
|---|---|---|---|
| PLANTA BAJA INFANTIL |  |  |  |
| Aula de Usos múltiples | 1 | 68.505 | 68.505 |
| A.1.1 | 1 | 51.241 | 51.241 |
| A.1.2 | 1 | 51.209 | 51.209 |
| A.1.3-6 | 1 | 205.146 | 205.146 |
| Subtotal |  |  | 376.101 |
| Aseo de profesor | 1.1 | 5.404 | 5.944 |
| aseso aulas A11-2 | 1.1 | 5.658 | 6.224 |
|  | 1 | 5.840 | 5.840 |
| aseso aulas A13-6 | 1.1 | 5.840 | 6.424 |
|  | 1.1 | 5.840 | 6.424 |
|  | 1.1 | 5.503 | 6.053 |
|  | 1.1 | 5.605 | 6.166 |
| Subtotal |  |  | 43.075 |
| Gimnasio |  |  |  |
| Almacen , centro deport, vestibulo | 1 | 223.054 | 223.054 |
| Subtotal |  |  | 223.054 |
| ZONA DE COCINA Y ALMACENES NORTE | 1 | 139.454 | 139.454 |
| Subtotal |  |  | 139.454 |
| Subtotal acumulado |  |  | 781.684 |
| Total |  |  | 781.684 |

**RSI030** m² Revestimiento de pavimento industrial, realizado sobre base de hormigón endurecido, con el sistema sistema UCRETE DP "BASF", apto para uso alimentario, mediante la aplicación sucesiva de: capa de rodadura 9 mm de espesor, con revestimiento de resina de poliuretano y cemento, Ucrete DP 10 "BASF", de textura fina, y capa de sellado, con pasta Ucrete DP Topcoat "BASF", de color azul.
139.454 m² × 65.64 = 9153.76
Revestimiento de pavimento industrial, realizado sobre base de hormigón endurecido, con el sistema sistema UCRETE DP "BASF",,O EQUIVALENTE a elegir por la DF, apto para uso alimentario, mediante la aplicación sucesiva de: capa de rodadura 9 mm de espesor, con revestimiento de resina de poliuretano y cemento, Ucrete DP 10 "BASF", de textura fina, y capa de sellado, con pasta Ucrete DP Topcoat "BASF", de color azul.Se comprobará que la superficie soporte está sana y limpia, y que presenta una rugosidad adecuada.Garantizará que este tipo de trabajos sea realizado por personal cualificado y bajo el control de empresas especializadas.Quedará prohibido todo tipo de circulación sobre el pavimento durante las 72 horas siguientes a su realización, excepto la necesaria para realizar los trabajos de ejecución de juntas y control de obra.Se medirá, en proyección horizontal, la superficie realmente ejecutada según especificaciones de Proyecto.El precio la ejecución y el sellado de las juntas.

| Código | Ud | Descripción | Rendimiento | Precio | Importe |
|---|---|---|---|---|---|
| mt09bnc320aa | kg | Mortero polimérico de tres componentes (resina, endurecedor y áridos activos), a base de resina de poliuretano y cemento, sin disolventes, Ucrete DP Basecoat B4 "BASF", acabado antideslizante, SR - B2,0 - AR0,5 - IR4 según UNE-EN 13813; de aplicación como capa base de 4 mm de espesor, con muy bajo contenido de sustancias orgánicas volátiles (VOC), según UNE-EN 13813, para pavimentos de altas solicitaciones del sistema Ucrete. (material) | 2.35 | 2.738 | 6.43 |
| mt09bnc320ka | kg | Mortero polimérico de cuatro componentes (resina, endurecedor, áridos activos y aditivo espesante), a base de resina de poliuretano y cemento, sin disolventes, Ucrete DP Basecoat B9 "BASF", acabado antideslizante, SR - B2,0 - AR0,5 - IR4 según UNE-EN 13813; de aplicación como capa base de 9 mm de espesor, con muy bajo contenido de sustancias orgánicas volátiles (VOC), según UNE-EN 13813, para pavimentos de altas solicitaciones del sistema Ucrete. (material) | 17 | 2.471 | 42.01 |
| mt15bas130c | kg | Árido de cuarzo natural, MasterTop F5 "BASF", de granulometría comprendida entre 0,4 y 1,0 mm, para utilizar como carga mineral en combinación con resinas epoxi o poliuretano. (material) | 4.5 | 0.353 | 1.59 |
| mt09bnc350g | kg | Revestimiento polimérico de cuatro componentes (resina, endurecedor, áridos activos y pigmentos), Ucrete DP Topcoat "BASF, a base de resina de poliuretano y cemento, de color azul, según UNE-EN 13813, con muy bajo contenido de sustancias orgánicas volátiles (VOC), de alta resistencia al impacto, con resistencia a temperaturas elevadas y con alta resistencia a los agentes químicos, para el sellado de pavimentos para uso alimentario del sistema Ucrete DP. (material) | 1.1 | 7.491 | 8.24 |
| mo121 | h | Oficial 1ª aplicador de pavimentos industriales. (mano de obra; 30/04/2019) | 0.153 | 15 | 2.30 |
| mo122 | h | Ayudante aplicador de pavimentos industriales. (mano de obra; 30/04/2019) | 0.218 | 13 | 2.83 |
| % | % | Medios Auxiliares | 2 % | 63.40 | 1.27 |
| %CI | % | Costes Indirectos | 1.5 % | 64.67 | 0.97 |
|  |  | Total |  |  | 65.64 |

| Medición | Uds. | Largo | Parcial |
|---|---|---|---|
| ZONA DE COCINA Y ALMACENES NORTE | 1 | 139.454 | 139.454 |
| Total |  |  | 139.454 |

**RSG010c** m² Solado de baldosas cerámicas de gres porcelánico, acabado pulido, de 50x50 cm, 10 €/m², capacidad de absorción de agua E<0,5%, grupo BIa, resistencia al deslizamiento Rd>45, clase 3, recibidas con adhesivo cementoso de fraguado normal, C1 sin ninguna característica adicional, color gris con doble encolado y rejuntadas con mortero de juntas cementoso tipo L, color blanco, para juntas de hasta 3 mm.
107.9 m² × 18.91 = 2040.39

| Código | Ud | Descripción | Rendimiento | Precio | Importe |
|---|---|---|---|---|---|
| mt09mcr021g | kg | Adhesivo cementoso de fraguado normal, C1 según UNE-EN 12004, color gris. | 6 | 0.311 | 1.87 |
| mt18bcp010dn1000 | m² | Baldosa cerámica de gres porcelánico, 50x50 cm, acabado pulido, 10,00€/m², capacidad de absorción de agua E<0,5%, grupo BIa, según UNE-EN 14411, resistencia al deslizamiento Rd>45 según UNE-ENV 12633, resbaladicidad clase 3 según CTE. (material) | 1.05 | 9.406 | 9.88 |
| mt09mcp020bv | kg | Mortero de juntas cementoso tipo L, color blanco, para juntas de hasta 3 mm, compuesto por cemento blanco de alta resistencia y aditivos especiales. | 0.09 | 1.438 | 0.13 |
| mo023 | h | Oficial 1ª solador. | 0.296 | 15 | 4.44 |
| mo061 | h | Ayudante solador. | 0.149 | 13 | 1.94 |
| % | % | Medios Auxiliares | 2 % | 18.26 | 0.37 |
| %CI | % | Costes Indirectos | 1.5 % | 18.63 | 0.28 |
|  |  | Total |  |  | 18.91 |

| Medición | Uds. | Largo | Parcial |
|---|---|---|---|
| Cuartos de instalaciones Grupo Elec. | 1 | 11.312 | 11.312 |
| pci | 1 | 5.547 | 5.547 |
| CC | 1 | 34.769 | 34.769 |
|  | 1 | 9.037 | 9.037 |
| bajo escalera | 1 | 24.650 | 24.650 |
|  | 1 | 22.585 | 22.585 |
| Total |  |  | 107.9 |

**RSG010b** m² Solado de baldosas cerámicas de gres porcelánico, acabado pulido, de 60x120 cm, 18 €/m², capacidad de absorción de agua E<0,5%, grupo BIa, resistencia al deslizamiento Rd>45, clase 3, recibidas con adhesivo cementoso de fraguado normal, C1 sin ninguna característica adicional, color gris con doble encolado y rejuntadas con mortero de juntas cementoso tipo L, color blanco, para juntas de hasta 3 mm.
196.155 m² × 27.02 = 5300.11
Suministro y ejecución de pavimento mediante el método de colocación en capa fina, de baldosas cerámicas de gres porcelánico, acabado pulido, de 60x120 cm, 18 €/m², capacidad de absorción de agua E<0,5%, grupo BIa, según UNE-EN 14411, con resistencia al deslizamiento Rd>45 según UNE-ENV 12633 y resbaladicidad clase 3 según CTE; recibidas con adhesivo cementoso de fraguado normal, C1 sin ninguna característica adicional, color gris con doble encolado, y rejuntadas con mortero de juntas cementoso tipo L, color blanco, para juntas de hasta 3 mm. Incluso p/p de limpieza, comprobación de la superficie soporte, replanteos, cortes, formación de juntas perimetrales continuas, de anchura no menor de 5 mm, en los límites con paredes, pilares exentos y elevaciones de nivel y, en su caso, juntas de partición y juntas estructurales existentes en el soporte, eliminación del material sobrante del rejuntado y limpieza final del pavimento.Se comprobará que ha transcurrido un tiempo suficiente desde la fabricación del soporte, en ningún caso inferior a tres semanas para bases o morteros de cemento y tres meses para forjados o soleras de hormigón.El solado tendrá planeidad, ausencia de cejas y buen aspecto.Se medirá la superficie realmente ejecutada según especificaciones de Proyecto.

| Código | Ud | Descripción | Rendimiento | Precio | Importe |
|---|---|---|---|---|---|
| mt09mcr021g | kg | Adhesivo cementoso de fraguado normal, C1 según UNE-EN 12004, color gris. | 6 | 0.311 | 1.87 |
| mt18bcp010dr1800 | m² | Baldosa cerámica de gres porcelánico, 60x120 cm, acabado pulido, 18,00€/m², capacidad de absorción de agua E<0,5%, grupo BIa, según UNE-EN 14411, resistencia al deslizamiento Rd>45 según UNE-ENV 12633, resbaladicidad clase 3 según CTE. (material) | 1.05 | 16.92 | 17.77 |
| mt09mcp020bv | kg | Mortero de juntas cementoso tipo L, color blanco, para juntas de hasta 3 mm, compuesto por cemento blanco de alta resistencia y aditivos especiales. | 0.056 | 1.438 | 0.08 |
| mo023 | h | Oficial 1ª solador. | 0.296 | 15 | 4.44 |
| mo061 | h | Ayudante solador. | 0.149 | 13 | 1.94 |
| % | % | Medios Auxiliares | 2 % | 26.10 | 0.52 |
| %CI | % | Costes Indirectos | 1.5 % | 26.62 | 0.40 |
|  |  | Total |  |  | 27.02 |

| Medición | Uds. | Largo | Parcial |
|---|---|---|---|
| PLANTA BAJ A |  |  |  |
| aseos Profesores C82-1 | 1 | 5.537 | 5.537 |
|  | 1 | 5.378 | 5.378 |
|  | 1 | 5.248 | 5.248 |
|  | 1 | 5.625 | 5.625 |
|  | 1 | 4.545 | 4.545 |
| BAÑOS B11.1-2 | 1 | 24.077 | 24.077 |
|  | 1 | 25.260 | 25.260 |
| PORCHE | 1 | 3.287 | 3.287 |
|  | 1 | 3.364 | 3.364 |
|  | 1 | 2.553 | 2.553 |
| GIMNASIO | 1 | 43.944 | 43.944 |
| PROF | 1 | 10.764 | 10.764 |
| PLANTA 1ª |  |  |  |
| B11.3-4 | 1 | 24.713 | 24.713 |
|  | 1 | 25.305 | 25.305 |
| cUARTO DE LIMP | 1 | 6.555 | 6.555 |
| Total |  |  | 196.155 |

**RSG010** m² Solado de baldosas cerámicas de gres porcelánico, acabado pulido, de 60x120 cm, 18 €/m², capacidad de absorción de agua E<0,5%, grupo BIa, resistencia al deslizamiento 15<Rd<=35, clase 1, recibidas con adhesivo cementoso de fraguado normal, C1 sin ninguna característica adicional, color gris con doble encolado y rejuntadas con mortero de juntas cementoso tipo L, color blanco, para juntas de hasta 3 mm.
2184.216 m² × 27.02 = 59017.52
Suministro y ejecución de pavimento mediante el método de colocación en capa fina, de baldosas cerámicas de gres porcelánico, acabado pulido, de 60x120 cm, 18 €/m², capacidad de absorción de agua E<0,5%, grupo BIa, según UNE-EN 14411, con resistencia al deslizamiento 15<Rd<=35 según UNE-ENV 12633 y resbaladicidad clase 1 según CTE; recibidas con adhesivo cementoso de fraguado normal, C1 sin ninguna característica adicional, color gris con doble encolado, y rejuntadas con mortero de juntas cementoso tipo L, color blanco, para juntas de hasta 3 mm. Incluso p/p de limpieza, comprobación de la superficie soporte, replanteos, cortes, formación de juntas perimetrales continuas, de anchura no menor de 5 mm, en los límites con paredes, pilares exentos y elevaciones de nivel y, en su caso, juntas de partición y juntas estructurales existentes en el soporte, eliminación del material sobrante del rejuntado y limpieza final del pavimento.Se comprobará que ha transcurrido un tiempo suficiente desde la fabricación del soporte, en ningún caso inferior a tres semanas para bases o morteros de cemento y tres meses para forjados o soleras de hormigón.El solado tendrá planeidad, ausencia de cejas y buen aspecto.Se medirá la superficie realmente ejecutada según especificaciones de Proyecto.

| Código | Ud | Descripción | Rendimiento | Precio | Importe |
|---|---|---|---|---|---|
| mt09mcr021g | kg | Adhesivo cementoso de fraguado normal, C1 según UNE-EN 12004, color gris. | 6 | 0.311 | 1.87 |
| mt18bcp010br1800 | m² | Baldosa cerámica de gres porcelánico, 60x120 cm, acabado pulido, 18,00€/m², capacidad de absorción de agua E<0,5%, grupo BIa, según UNE-EN 14411, resistencia al deslizamiento 15<Rd<=35 según UNE-ENV 12633, resbaladicidad clase 1 según CTE. (material) | 1.05 | 16.92 | 17.77 |
| mt09mcp020bv | kg | Mortero de juntas cementoso tipo L, color blanco, para juntas de hasta 3 mm, compuesto por cemento blanco de alta resistencia y aditivos especiales. | 0.056 | 1.438 | 0.08 |
| mo023 | h | Oficial 1ª solador. | 0.296 | 15 | 4.44 |
| mo061 | h | Ayudante solador. | 0.149 | 13 | 1.94 |
| % | % | Medios Auxiliares | 2 % | 26.10 | 0.52 |
| %CI | % | Costes Indirectos | 1.5 % | 26.62 | 0.40 |
|  |  | Total |  |  | 27.02 |

| Medición | Uds. | Largo | Parcial |
|---|---|---|---|
| INFANTIL , ZONAS COMUNES | 1 | 166.918 | 166.918 |
| BIBLIOTECA | 1 | 72.675 | 72.675 |
| PROFESORES | 1 | 264.256 | 264.256 |
|  | 1 | -16.917 | -16.917 |
| COMEDOR | 1 | 247.255 | 247.255 |
| ZONAS COMUNES | 1 | 275.438 | 275.438 |
| AULAS MODULO 4, B1.1-4 | 1 | 51.912 | 51.912 |
|  | 1 | 50.356 | 50.356 |
|  | 1 | 49.646 | 49.646 |
|  | 1 | 51.390 | 51.390 |
| B4.1-2 | 1 | 25.304 | 25.304 |
|  | 1 | 24.274 | 24.274 |
| USOS MULTIPLES | 1 | 119.193 | 119.193 |
| ALMACEN DE RECURSO | 1 | 25.627 | 25.627 |
| PLANTA 1ª ZONAS COMUNES | 1 | 165.467 | 165.467 |
| AULAS SUR B2.1-3.4 | 1 | 51.675 | 51.675 |
|  | 1 | 50.240 | 50.240 |
|  | 1 | 50.375 | 50.375 |
|  | 1 | 50.375 | 50.375 |
|  | 1 | 50.763 | 50.763 |
|  | 1 | 50.240 | 50.240 |
|  | 1 | 55.575 | 55.575 |
|  | 1 | 51.278 | 51.278 |
| AULAS NORTE B5-4-4 | 1 | 50.310 | 50.310 |
|  | 1 | 50.375 | 50.375 |
|  | 1 | 50.763 | 50.763 |
|  | 1 | 24.563 | 24.563 |
|  | 1 | 24.890 | 24.890 |
| Total |  |  | 2184.216 |

**RSS025** m² Pavimento de linóleo, acústico, de 4,0 mm de espesor, con tratamiento antiestático, acabado liso, en color a elegir, suministrado en rollos de 200 cm de anchura, instalado sobre base soporte (no incluida en este precio) y fijado con adhesivo de contacto.
376.101 m² × 35.48 = 13344.06
Pavimento de linóleo, acústico, de 4,0 mm de espesor, con tratamiento antiestático, acabado liso, en color a elegir, suministrado en rollos de 200 cm de anchura; peso total: 3500 g/m²; clasificación UPEC: U4 P3 E1 C2; clasificación al uso, según UNE-EN ISO 10874: clase 23 para uso doméstico; clase 34 para uso comercial; clase 42 para uso industrial; reducción del ruido de impactos 16 dB, según UNE-EN ISO 10140; resistencia al fuego Cfl-s1, según UNE-EN 13501-1, fijado con adhesivo de contacto a base de resinas acrílicas en dispersión acuosa (250 g/m²), sobre capa fina de nivelación no incluida en este precio. Incluso replanteo, cortes, aplicación del adhesivo mediante espátula dentada, soldado de unión y juntas entre rollos con cordón termofusible, resolución de encuentros, juntas perimetrales y juntas de dilatación del edificio, eliminación y limpieza del material sobrante y limpieza final del pavimento.En el momento de su instalación la temperatura ambiente estará comprendida entre 15°C y 20°C, la temperatura mínima del soporte deberá ser de 10°C y la humedad relativa estará comprendida entre el 50% y el 60%.Se comprobará que el soporte está seco, presentando una humedad inferior al 3%, limpio, con la planeidad y nivel previstos y sin grietas, y que los huecos abiertos al exterior se encuentran cerrados.Se medirá la superficie realmente ejecutada según especificaciones de Proyecto, deduciendo los huecos.Color y textura a elegir por la DF.

| Código | Ud | Descripción | Rendimiento | Precio | Importe |
|---|---|---|---|---|---|
| mt18dww010 | kg | Adhesivo de contacto a base de resina acrílica en dispersión acuosa, para pavimento de goma, caucho, linóleo, PVC, moqueta y textil. (material) | 0.25 | 4.102 | 1.03 |
| mt18dsi026a | m² | Lámina homogénea de linóleo, de 4 mm de espesor, con tratamiento antiestático, obtenida mediante proceso de calandrado y compactado de harinas de corcho y madera, aceite de linaza, resinas y pigmentos naturales, y revestida por su cara inferior con lámina de espuma de poliuretano de 1,5 mm de espesor; acabado liso, en color a elegir; suministrada en rollos de 200 cm de anchura; peso total: 3500 g/m²; clasificación UPEC: U4 P3 E1 C2; clasificación al uso, según UNE-EN ISO 10874: clase 23 para uso doméstico; clase 34 para uso comercial; clase 42 para uso industrial; reducción del ruido de impactos 16 dB, según UNE-EN ISO 10140; resistencia al fuego Cfl-s1, según UNE-EN 13501-1. (material) | 1.05 | 28.144 | 29.55 |
| mo026 | h | Oficial 1ª instalador de revestimientos flexibles. (mano de obra; 30/04/2019) | 0.166 | 15 | 2.49 |
| mo064 | h | Ayudante instalador de revestimientos flexibles. (mano de obra; 30/04/2019) | 0.092 | 13 | 1.20 |
| % | % | Medios Auxiliares | 2 % | 34.27 | 0.69 |
| %CI | % | Costes Indirectos | 1.5 % | 34.96 | 0.52 |
|  |  | Total |  |  | 35.48 |

| Medición | Uds. | Largo | Parcial |
|---|---|---|---|
| PLANTA BAJA INFANTIL |  |  |  |
| Aula de Usos múltiples | 1 | 68.505 | 68.505 |
| A.1.1 | 1 | 51.241 | 51.241 |
| A.1.2 | 1 | 51.209 | 51.209 |
| A.1.3-6 | 1 | 205.146 | 205.146 |
| Total |  |  | 376.101 |

**RSS034** m² Pavimento vinílico homogéneo, antideslizante, de 4,0 mm de espesor, con tratamiento de protección superficial a base de poliuretano, color a elegir, suministrado en rollos de 200 cm de anchura, instalado sobre base soporte (no incluida en este precio) y fijado con adhesivo de contacto.
43.075 m² × 31.14 = 1341.36
Pavimento vinílico homogéneo, antideslizante, de 4,0 mm de espesor, con tratamiento de protección superficial a base de poliuretano, color a elegir, suministrado en rollos de 200 cm de anchura; peso total: 2950 g/m²; clasificación al uso, según UNE-EN ISO 10874: clase 23 para uso DOCENTE edificio público ; clase 34 para uso comercial; clase 43 para uso industrial; resistencia al fuego Bfl-s1, según UNE-EN 13501-1, fijado con adhesivo de contacto a base de resinas acrílicas en dispersión acuosa (250 g/m²), sobre capa fina de nivelación no incluida en este precio. Incluso replanteo, cortes, aplicación del adhesivo mediante espátula dentada, soldado de unión y juntas entre rollos con cordón termofusible, resolución de encuentros, juntas perimetrales y juntas de dilatación del edificio, eliminación y limpieza del material sobrante y limpieza final del pavimento.En el momento de su instalación la temperatura ambiente estará comprendida entre 15°C y 20°C, la temperatura mínima del soporte deberá ser de 10°C y la humedad relativa estará comprendida entre el 50% y el 60%.Se comprobará que el soporte está seco, presentando una humedad inferior al 3%, limpio, con la planeidad y nivel previstos y sin grietas, y que los huecos abiertos al exterior se encuentran cerrados.Se medirá la superficie realmente ejecutada según especificaciones de Proyecto, deduciendo los huecos.Incluso formación de rodapie debajo del azulejo con un remonte de 15 a 20cm, formando media caña en el rincón.Color y textura a elegir por la DF.

| Código | Ud | Descripción | Rendimiento | Precio | Importe |
|---|---|---|---|---|---|
| mt18dww010 | kg | Adhesivo de contacto a base de resina acrílica en dispersión acuosa, para pavimento de goma, caucho, linóleo, PVC, moqueta y textil. | 0.25 | 4.102 | 1.03 |
| mt18dsi037a | m² | Lámina homogénea de PVC, antideslizante, de 4 mm de espesor, con tratamiento de protección superficial a base de poliuretano, color color a elegir; suministrada en rollos de 200 cm de anchura; peso total: 2950 g/m²; clasificación al uso, según UNE-EN ISO 10874: clase 23 para uso doméstico; clase 34 para uso comercial; clase 43 para uso industrial; resistencia al fuego Bfl-s1, según UNE-EN 13501-1. (material) | 1.05 | 24.153 | 25.36 |
| mo026 | h | Oficial 1ª instalador de revestimientos flexibles. | 0.166 | 15 | 2.49 |
| mo064 | h | Ayudante instalador de revestimientos flexibles. | 0.092 | 13 | 1.20 |
| % | % | Medios Auxiliares | 2 % | 30.08 | 0.60 |
| %CI | % | Costes Indirectos | 1.5 % | 30.68 | 0.46 |
|  |  | Total |  |  | 31.14 |

| Medición | Uds. | Largo | Parcial |
|---|---|---|---|
| Aseo de profesor | 1.1 | 5.404 | 5.944 |
| aseso aulas A11-2 | 1.1 | 5.658 | 6.224 |
|  | 1 | 5.840 | 5.840 |
| aseso aulas A13-6 | 1.1 | 5.840 | 6.424 |
|  | 1.1 | 5.840 | 6.424 |
|  | 1.1 | 5.503 | 6.053 |
|  | 1.1 | 5.605 | 6.166 |
| Total |  |  | 43.075 |

**RSH030** m² Pavimento vinílico deportivo indoor multideporte, de 12 mm de espesor, formado por un complejo con superficie de vinilo plastificado, reforzado con una malla de fibra de vidrio, sobre una capa de espuma de alta densidad con estructura celular cerrada, suministrado en rollos, color a elegir, peso 5,1 kg/m², absorción de impactos según UNE-EN 14808 mayor de 45%, deformación vertical según UNE-EN 14809 < 3,5%, clasificación según UNE-EN 14904 P3, altura de rebote de pelota según UNE-EN 12235 >= 90%, resistencia al fuego según UNE-EN 13501-1 Cfl-s1, con tratamiento fotorreticulado (antihumedad, antiquemaduras, deslizamiento controlado), fungiestático y bacteriostático, instalado sobre una base soporte seca o húmeda, previa colocación de una capa de espuma de 5 mm de espesor (no incluidas en este precio) y fijado con adhesivo de contacto.
223.054 m² × 56.56 = 12615.93
Pavimento vinílico deportivo indoor multideporte, de 12 mm de espesor, formado por un complejo con superficie de vinilo plastificado, reforzado con una malla de fibra de vidrio, sobre una capa de espuma de alta densidad con estructura celular cerrada, suministrado en rollos, color a elegir, peso 5,1 kg/m², absorción de impactos según UNE-EN 14808 mayor de 45%, deformación vertical según UNE-EN 14809 < 3,5%, clasificación según UNE-EN 14904 P3, altura de rebote de pelota según UNE-EN 12235 >= 90%, resistencia al fuego según UNE-EN 13501-1 Cfl-s1, con tratamiento fotorreticulado (antihumedad, antiquemaduras, deslizamiento controlado), fungiestático y bacteriostático, instalado sobre una base soporte seca o húmeda, previa colocación de una capa de espuma de 5 mm de espesor (no incluidas en este precio) y fijado con adhesivo de contacto. Incluso replanteo, cortes, aplicación del adhesivo mediante espátula dentada, soldado de unión y juntas entre rollos con cordón termofusible, resolución de encuentros, juntas perimetrales y juntas de dilatación del edificio, eliminación y limpieza del material sobrante y limpieza final del pavimento.Se comprobará que el soporte está seco, presentando una humedad inferior al 3%, limpio, con la planeidad y nivel previstos y sin grietas, y que los huecos abiertos al exterior se encuentran cerrados.En el momento de su instalación la temperatura ambiente estará comprendida entre 15°C y 20°C, la temperatura mínima del soporte deberá ser de 10°C y la humedad relativa estará comprendida entre el 50% y el 60%.Tendrá una perfecta adherencia al soporte y buen aspecto y quedará debidamente protegido durante el transcurso de la obra. No presentará juntas desportilladas, manchas de adhesivo ni otros defectos superficiales, no existirán bolsas, ni resaltes entre las láminas.Se medirá la superficie realmente ejecutada según especificaciones de Proyecto, deduciendo los huecos .

| Código | Ud | Descripción | Rendimiento | Precio | Importe |
|---|---|---|---|---|---|
| mt18dww010 | kg | Adhesivo de contacto a base de resina acrílica en dispersión acuosa, para pavimento de goma, caucho, linóleo, PVC, moqueta y textil. | 0.315 | 4.102 | 1.29 |
| mt18pde030RC | m² | Pavimento vinílico deportivo indoor multideporte, de 12 mm de espesor, formado por un complejo con superficie de vinilo plastificado, reforzado con una malla de fibra de vidrio, sobre una capa de espuma de alta densidad con estructura celular cerrada, suministrado en rollos, color a elegir, peso 5,1 kg/m², absorción de impactos según UNE-EN 14808 mayor de 45%, deformación vertical según UNE-EN 14809 < 3,5%, clasificación según UNE-EN 14904 P3, altura de rebote de pelota según UNE-EN 12235 >= 90%, resistencia al fuego según UNE-EN 13501-1 Cfl-s1, con tratamiento fotorreticulado (antihumedad, antiquemaduras, deslizamiento controlado), fungiestático y bacteriostático. (material) | 1.05 | 43.262 | 45.43 |
| mo026 | h | Oficial 1ª instalador de revestimientos flexibles. | 0.368 | 15 | 5.52 |
| mo064 | h | Ayudante instalador de revestimientos flexibles. | 0.184 | 13 | 2.39 |
| % | % | Medios Auxiliares | 2 % | 54.63 | 1.09 |
| %CI | % | Costes Indirectos | 1.5 % | 55.72 | 0.84 |
|  |  | Total |  |  | 56.56 |

| Medición | Uds. | Largo | Parcial |
|---|---|---|---|
| Gimnasio |  |  |  |
| Almacen , centro deport, vestibulo | 1 | 223.054 | 223.054 |
| Total |  |  | 223.054 |

**RSE005** m² Suelo técnico registrable, formado por paneles encapsulados de 600x600 mm, con núcleo de tablero aglomerado de madera de alta densidad, 650 kg/m³, y 30 mm de espesor, con chapa de acero en la cara inferior y en la superior, remachado perimetralmente, con canteado perimetral de PVC de 18 mm, protegiendo el canto vivo del pavimento; apoyados sobre pedestales regulables para alturas de hasta 150 mm, de acero zincado con cabeza con junta antivibratoria, fijados al soporte con pegamento; clasificación 2/2/A/2, según UNE-EN 12825 y Euroclase Bfl-s1 de reacción al fuego, según UNE-EN 13501-1 y acabado superior de pavimento vinílico heterogéneo, de 3,2 mm de espesor total, con capa de uso de 1,00 mm de espesor, con tratamiento de protección superficial PUR, color a elegir, suministrado en losetas de 60,96x60,96 cm.
9.203 m² × 75.05 = 690.69
Suelo técnico registrable, formado por paneles encapsulados de 600x600 mm, con núcleo de tablero aglomerado de madera de alta densidad, 650 kg/m³, y 30 mm de espesor, con chapa de acero en la cara inferior y en la superior, remachado perimetralmente, con canteado perimetral de PVC de 18 mm, protegiendo el canto vivo del pavimento; apoyados sobre pedestales regulables para alturas de hasta 150 mm, de acero zincado con cabeza con junta antivibratoria, fijados al soporte con pegamento fabricado según UNE-EN 12825 con una carga límite de clase 2 mayor de 6 kN, coeficiente de seguridad 2, flecha 2,5 mm (A), tolerancia dimensional clase 2 y protección frente al fuego Euroclase Bfl-s1 de reacción al fuego, según UNE-EN 13501-1 y acabado superior de pavimento vinílico heterogéneo, de 3,2 mm de espesor total, con capa de uso de 1,00 mm de espesor, con tratamiento de protección superficial PUR, color a elegir, suministrado en losetas de 60,96x60,96 cm. Incluso replanteo, fijación de los pedestales a la superficie soporte con pegamento y nivelación de los mismos mediante tuerca. Totalmente montado, con todos los elementos necesarios para su instalación.

| Código | Ud | Descripción | Rendimiento | Precio | Importe |
|---|---|---|---|---|---|
| mt12pmm010i | m² | Suelo técnico registrable, formado por paneles encapsulados de 600x600 mm, con núcleo de tablero aglomerado de madera de alta densidad, 650 kg/m³, y 30 mm de espesor, con chapa de acero en la cara inferior y en la superior, remachado perimetralmente, con canteado perimetral de PVC de 18 mm, protegiendo el canto vivo del pavimento; apoyados sobre pedestales regulables para alturas de hasta 150 mm, de acero zincado con cabeza con junta antivibratoria, fijados al soporte con pegamento; clasificación 2/2/A/2, según UNE-EN 12825 y Euroclase Bfl-s1 de reacción al fuego, según UNE-EN 13501-1. (material) | 1 | 37.434 | 37.43 |
| mt18pta070a | m² | Losetas heterogéneas de PVC, de 3,2 mm de espesor total, con capa de uso de 1,00 mm de espesor, con tratamiento de protección superficial PUR, color a elegir; peso total: 3400 g/m²; clasificación al uso, según UNE-EN ISO 10874: clase 23 para uso doméstico; clase 33 para uso comercial; clase 42 para uso industrial; reducción del ruido de impactos 2 dB, según UNE-EN ISO 10140; resistencia al fuego Bfl-s1, según UNE-EN 13501-1. (material) | 1 | 28.588 | 28.59 |
| mo011 | h | Oficial 1ª montador. | 0.231 | 15 | 3.47 |
| mo080 | h | Ayudante montador. | 0.231 | 13 | 3.00 |
| % | % | Medios Auxiliares | 2 % | 72.49 | 1.45 |
| %CI | % | Costes Indirectos | 1.5 % | 73.94 | 1.11 |
|  |  | Total |  |  | 75.05 |

| Medición | Uds. | Largo | Parcial |
|---|---|---|---|
| D9.2 | 1 | 3.975 | 3.975 |
| d9.1 | 1 | 5.228 | 5.228 |
| Total |  |  | 9.203 |

**RSP010** m² Solado de baldosas de granito Negro , para interiores, 60x40x3 cm, acabado flameado, recibidas con adhesivo cementoso mejorado, C2 y rejuntadas con mortero de juntas cementoso, CG1, para junta abierta (entre 3 y 15 mm), con la misma tonalidad de las piezas.
280.812 m² × 84.02 = 23593.82
Suministro y colocación de pavimento de baldosas de granito Negro , para interiores, de 60x40x3 cm, acabado flameado; recibidas con adhesivo cementoso mejorado, C2 TE, con deslizamiento reducido y tiempo abierto ampliado. Incluso formación de juntas perimetrales continuas, de anchura no menor de 5 mm, en los límites con paredes, pilares exentos y elevaciones de nivel y, en su caso, juntas de partición y juntas estructurales o de dilatación existentes en el soporte; rejuntado con mortero de juntas cementoso, CG1, para junta abierta (entre 3 y 15 mm), con la misma tonalidad de las piezas y limpieza.Se comprobará que la superficie soporte presenta una estabilidad dimensional, flexibilidad, resistencia mecánica y planeidad adecuadas, que garanticen la idoneidad del procedimiento de colocación seleccionado.Medición : superficie construida, medida según documentación gráfica de Proyecto. No se ha incrementado la medición por roturas y recortes, ya que en la descomposición se ha considerado un 5% más de piezas.

| Código | Ud | Descripción | Rendimiento | Precio | Importe |
|---|---|---|---|---|---|
| mt09mcr210 | kg | Adhesivo cementoso mejorado, C2 TE, con deslizamiento reducido y tiempo abierto ampliado, compuesto de cemento, áridos seleccionados, aditivos especiales y resinas, para la colocación en capa fina de pavimentos de piedra natural. | 8 | 1.025 | 8.20 |
| mt18bgi060k | m² | Baldosa de granito de Zimbabwe, Negro Zimbabwe, 60x40x3 cm, acabado flameado, según UNE-EN 12058. | 1.05 | 61.1 | 64.16 |
| mt09mcr060a | kg | Mortero de juntas cementoso, CG1, para junta abierta entre 3 y 15 mm, según UNE-EN 13888. (material) | 0.15 | 0.62 | 0.09 |
| mo023 | h | Oficial 1ª solador. | 0.311 | 15 | 4.67 |
| mo061 | h | Ayudante solador. | 0.311 | 13 | 4.04 |
| % | % | Medios Auxiliares | 2 % | 81.16 | 1.62 |
| %CI | % | Costes Indirectos | 1.5 % | 82.78 | 1.24 |
|  |  | Total |  |  | 84.02 |

| Medición | Uds. | Largo | Parcial |
|---|---|---|---|
| PLANTA BAJA |  |  |  |
| Porche entrada PPal | 1 | 127.293 | 127.293 |
| Aulas infantil entrada A16 | 1 | 1.725 | 1.725 |
| entrada Modulo 4 G24 | 1 | 18.696 | 18.696 |
| Aseos porche de Gimnasio | 1 | 2.805 | 2.805 |
|  | 1 | 2.633 | 2.633 |
|  | 1 | 5.850 | 5.850 |
| entrada desde porche | 1 | 0.660 | 0.660 |
|  | 1 | 0.578 | 0.578 |
|  | 1 | 0.473 | 0.473 |
|  | 1 | 1.710 | 1.710 |
| umbrales de puertas | 1 | 1.560 | 1.560 |
|  | 1 | 3.338 | 3.338 |
|  | 1 | 5.521 | 5.521 |
|  | 1 | 7.079 | 7.079 |
|  | 1 | 2.684 | 2.684 |
| Infantil umbrales | 1 | 1.758 | 1.758 |
|  | 1 | 1.105 | 1.105 |
|  | 1 | 5.760 | 5.760 |
|  | 1 | 11.880 | 11.880 |
|  | 1 | 3.625 | 3.625 |
| Profesores | 1 | 7.580 | 7.580 |
| perimetro patios | 1 | 7.541 | 7.541 |
| perimetro patios | 1.1 | 3.669 | 4.036 |
| Subtotal |  |  | 225.890 |
| Escaleras | 2 | 15.533 | 31.066 |
|  | 4 | 4.550 | 18.200 |
| ascensor | 2 | 2.828 | 5.656 |
| Subtotal |  |  | 54.922 |
| Subtotal acumulado |  |  | 280.812 |
| Total |  |  | 280.812 |

**RSD010** m Rodapié liso de aluminio anodizado, de 70 mm de altura, color plata, fijado con clips a perfil soporte.
1287.71 m × 16.39 = 21105.57
Rodapié liso de aluminio anodizado, de 70 mm de altura, color plata, con espacio suficiente para alojamiento de cables, fijado con clips a perfil soporte. Incluso p/p de preparación y regularización de la superficie soporte, cortes, resolución de esquinas, uniones y encuentros, y limpieza final.

| Código | Ud | Descripción | Rendimiento | Precio | Importe |
|---|---|---|---|---|---|
| mt18rpp050a | m | Rodapié liso de aluminio anodizado, de 70 mm de altura, color plata, con espacio suficiente para alojamiento de cables, incluso clips de fijación y perfil soporte, accesorios de fijación del perfil soporte, y piezas para uniones, resolución de ángulos y terminaciones. (material) | 1.05 | 13.085 | 13.74 |
| mo023 | h | Oficial 1ª solador. | 0.139 | 15 | 2.09 |
| % | % | Medios Auxiliares | 2 % | 15.83 | 0.32 |
| %CI | % | Costes Indirectos | 1.5 % | 16.15 | 0.24 |
|  |  | Total |  |  | 16.39 |

| Medición | Uds. | Largo | Parcial |
|---|---|---|---|
| Aulas infantil | 6 | 30.112 | 180.672 |
| Biblioteca | 1 | 35.011 | 35.011 |
| ampa | 1 | 16.701 | 16.701 |
| Despachos orientacion | 1 | 17.968 | 17.968 |
| secrtariado | 1 | 16.888 | 16.888 |
| telec | 1 | 8.187 | 8.187 |
| jefe de estudios | 1 | 16.824 | 16.824 |
| Dirección | 1 | 16.630 | 16.630 |
| Secretaria | 1 | 24.581 | 24.581 |
| Sala de juntas | 1 | 26.971 | 26.971 |
| conserjería | 1 | 25.394 | 25.394 |
| pasillo | 1 | 43.600 | 43.600 |
| Sala de visitas | 1 | 15.482 | 15.482 |
| Comedor | 1 | 14.256 | 14.256 |
|  | 1 | 29.376 | 29.376 |
|  | 1 | 87.585 | 87.585 |
| d6 | 1 | 8.289 | 8.289 |
| d7 | 1 | 12.014 | 12.014 |
| bajo escalera | 1 | 21.386 | 21.386 |
| d5 | 1 | 11.469 | 11.469 |
| B10 | 1 | 65.815 | 65.815 |
| B4.1 | 1 | 20.357 | 20.357 |
| B4.2 | 1 | 20.433 | 20.433 |
| AULAS B1.1-2-3-4 | 4 | 28.960 | 115.840 |
| GIMNASIO | 1 | 65.855 | 65.855 |
|  | 1 | 11.262 | 11.262 |
| pLANTA 1 º AULAS | 11 | 28.712 | 315.832 |
| AULAS DE PEQ | 2 | 21.516 | 43.032 |
| Total |  |  | 1287.71 |

**RSG030** m Perfil de PVC, color blanco, y 10 mm de altura, para junta de partición (para uniones al mismo nivel).
332.546 m × 7.12 = 2367.73

| Código | Ud | Descripción | Rendimiento | Precio | Importe |
|---|---|---|---|---|---|
| mt18jpc010b | m | Perfil para juntas de partición de PVC color blanco, de 10 mm de alto, para pavimentos cerámicos. (material) | 1.05 | 4.55 | 4.78 |
| mo023 | h | Oficial 1ª solador. | 0.139 | 15 | 2.09 |
| % | % | Medios Auxiliares | 2 % | 6.87 | 0.14 |
| %CI | % | Costes Indirectos | 1.5 % | 7.01 | 0.11 |
|  |  | Total |  |  | 7.12 |

| Medición | Uds. | Largo | Parcial |
|---|---|---|---|
| PLANTA BAJA | 1 | 3.400 | 3.400 |
|  | 1 | 2.750 | 2.750 |
|  | 1 | 2.550 | 2.550 |
|  | 1 | 5.500 | 5.500 |
|  | 1 | 3.350 | 3.350 |
|  | 1 | 6.950 | 6.950 |
|  | 1 | 3.253 | 3.253 |
|  | 1 | 2.550 | 2.550 |
|  | 1 | 2.200 | 2.200 |
|  | 1 | 2.105 | 2.105 |
|  | 1 | 1.603 | 1.603 |
|  | 1 | 1.351 | 1.351 |
|  | 1 | 5.700 | 5.700 |
|  | 1 | 4.950 | 4.950 |
|  | 1 | 7.151 | 7.151 |
|  | 1 | 6.951 | 6.951 |
|  | 1 | 2.100 | 2.100 |
|  | 1 | 11.900 | 11.900 |
|  | 1 | 12.500 | 12.500 |
|  | 1 | 13.400 | 13.400 |
|  | 1 | 18.950 | 18.950 |
|  | 1 | 17.551 | 17.551 |
|  | 1 | 19.551 | 19.551 |
|  | 1 | 4.450 | 4.450 |
|  | 1 | 4.751 | 4.751 |
|  | 1 | 4.950 | 4.950 |
|  | 1 | 3.855 | 3.855 |
|  | 1 | 2.602 | 2.602 |
|  | 1 | 2.752 | 2.752 |
|  | 1 | 2.458 | 2.458 |
|  | 1 | 2.700 | 2.700 |
|  | 1 | 1.916 | 1.916 |
|  | 1 | 2.704 | 2.704 |
|  | 1 | 6.551 | 6.551 |
|  | 1 | 6.750 | 6.750 |
|  | 1 | 6.553 | 6.553 |
|  | 1 | 6.901 | 6.901 |
|  | 1 | 8.001 | 8.001 |
|  | 1 | 7.700 | 7.700 |
|  | 1 | 7.950 | 7.950 |
| PLANTA 1º | 1 | 2.001 | 2.001 |
|  | 1 | 2.100 | 2.100 |
|  | 1 | 2.250 | 2.250 |
|  | 1 | 2.205 | 2.205 |
|  | 1 | 2.159 | 2.159 |
|  | 1 | 2.200 | 2.200 |
|  | 1 | 2.251 | 2.251 |
|  | 1 | 2.150 | 2.150 |
|  | 1 | 2.002 | 2.002 |
|  | 1 | 6.350 | 6.350 |
|  | 1 | 6.452 | 6.452 |
|  | 1 | 6.651 | 6.651 |
|  | 1 | 6.653 | 6.653 |
|  | 1 | 6.650 | 6.650 |
|  | 1 | 6.550 | 6.550 |
|  | 1 | 6.350 | 6.350 |
|  | 1 | 6.400 | 6.400 |
|  | 1 | 6.500 | 6.500 |
|  | 1 | 6.405 | 6.405 |
|  | 1 | 6.457 | 6.457 |
| Total |  |  | 332.546 |

**RSF030** m² Preparación de hueco de 30 mm de profundidad en pavimento, para alojamiento de felpudo, nivelando la superficie soporte mediante la aplicación manual de una capa fina de pasta niveladora de suelos CT - C20 - F6 según UNE-EN 13813, de 5 mm de espesor, previa aplicación de imprimación monocomponente a base de resinas sintéticas modificadas sin disolventes, de color amarillo, como puente de unión, preparado para recibir el marco perimetral metálico y el felpudo (no incluidos en este precio).
39.939 m² × 11.77 = 470.08

| Código | Ud | Descripción | Rendimiento | Precio | Importe |
|---|---|---|---|---|---|
| mt09mcp200b | kg | Pasta niveladora de suelos CT - C20 - F6 según UNE-EN 13813, compuesta por cementos especiales, áridos seleccionados y aditivos, para espesores de 2 a 5 mm, usada en nivelación de pavimentos. (material) | 10 | 0.809 | 8.09 |
| mt09bnc235a | l | Imprimación monocomponente a base de resinas sintéticas modificadas sin disolventes, de color amarillo, para la adherencia de morteros autonivelantes a soportes cementosos, asfálticos o cerámicos. (material) | 0.125 | 6.411 | 0.80 |
| mo020 | h | Oficial 1ª construcción. | 0.092 | 15 | 1.38 |
| mo113 | h | Peón ordinario construcción. | 0.092 | 12 | 1.10 |
| % | % | Medios Auxiliares | 2 % | 11.37 | 0.23 |
| %CI | % | Costes Indirectos | 1.5 % | 11.60 | 0.17 |
|  |  | Total |  |  | 11.77 |

| Medición | Uds. | Largo | Parcial |
|---|---|---|---|
| Entrada ppal corta vientos | 1 | 9.250 | 9.250 |
|  | 1 | 2.938 | 2.938 |
|  | 1 | 6.375 | 6.375 |
|  | 1 | 3.795 | 3.795 |
| infantil | 1 | 1.140 | 1.140 |
|  | 1 | 0.939 | 0.939 |
|  | 1 | 1.235 | 1.235 |
| G24 | 1 | 7.649 | 7.649 |
| gimnasio | 1 | 2.210 | 2.210 |
| entrada cocina | 1 | 2.868 | 2.868 |
|  | 1 | 1.540 | 1.540 |
| Total |  |  | 39.939 |

**RSF020** m Marco perimetral para felpudo metálico, formado por perfiles en "L" de aluminio, acabado anodizado.
79.707 m × 11.97 = 954.09

| Código | Ud | Descripción | Rendimiento | Precio | Importe |
|---|---|---|---|---|---|
| mt18fel020b | m | Marco perimetral para felpudo metálico, formado por perfiles en "L" de aluminio, acabado anodizado y elementos de fijación al soporte. (material) | 1 | 10.865 | 10.87 |
| mo027 | h | Oficial 1ª instalador de moquetas y revestimientos textiles. (mano de obra; 30/04/2019) | 0.046 | 15 | 0.69 |
| % | % | Medios Auxiliares | 2 % | 11.56 | 0.23 |
| %CI | % | Costes Indirectos | 1.5 % | 11.79 | 0.18 |
|  |  | Total |  |  | 11.97 |

| Medición | Uds. | Largo | Parcial |
|---|---|---|---|
| Entrada ppal | 1 | 17.679 | 17.679 |
|  | 1 | 16.770 | 16.770 |
|  | 1 | 4.798 | 4.798 |
|  | 1 | 4.961 | 4.961 |
|  | 1 | 5.059 | 5.059 |
| Entrada primaria | 1 | 11.559 | 11.559 |
|  | 1 | 6.713 | 6.713 |
| Cocina | 1 | 5.216 | 5.216 |
|  | 1 | 6.952 | 6.952 |
| Total |  |  | 79.707 |

**RSF010** m² Felpudo formado por perfiles de aluminio, de 27 mm de anchura, unidos entre sí mediante cable de acero inoxidable, distancia entre perfiles 5 mm, acabado superficial con rizos de vinilo entrelazados de color a elegir, espesor total 22 mm, uso interior y exterior, enrollable.
39.939 m² × 191.94 = 7665.89
Felpudo formado por perfiles de aluminio, de 27 mm de anchura, unidos entre sí mediante cable de acero inoxidable, distancia entre perfiles 5 mm, acabado superficial con rizos de vinilo entrelazados de color a elegir, espesor total 22 mm, uso interior y exterior, enrollable, instalado en cajeado de pavimento formado por foso de 17 a 25 mm de profundidad (no incluido en este precio). Incluso preparación de la superficie soporte.

| Código | Ud | Descripción | Rendimiento | Precio | Importe |
|---|---|---|---|---|---|
| mt18fel100fca | m² | Felpudo formado por perfiles de aluminio, de 27 mm de anchura, unidos entre sí mediante cable de acero inoxidable, distancia entre perfiles 5 mm, acabado superficial con rizos de vinilo entrelazados de color a elegir, espesor total 22 mm, uso interior y exterior, enrollable, para instalar en cajeado de pavimento formado por foso de 17 a 25 mm de profundidad. (material) | 1 | 183.317 | 183.32 |
| mo027 | h | Oficial 1ª instalador de moquetas y revestimientos textiles. | 0.074 | 15 | 1.11 |
| mo065 | h | Ayudante instalador de moquetas y revestimientos textiles. (mano de obra; 30/04/2019) | 0.074 | 13 | 0.96 |
| % | % | Medios Auxiliares | 2 % | 185.39 | 3.71 |
| %CI | % | Costes Indirectos | 1.5 % | 189.10 | 2.84 |
|  |  | Total |  |  | 191.94 |

| Medición | Uds. | Largo | Parcial |
|---|---|---|---|
| Entrada ppal corta vientos | 1 | 9.250 | 9.250 |
|  | 1 | 2.938 | 2.938 |
|  | 1 | 6.375 | 6.375 |
|  | 1 | 3.795 | 3.795 |
| infantil | 1 | 1.140 | 1.140 |
|  | 1 | 0.939 | 0.939 |
|  | 1 | 1.235 | 1.235 |
| G24 | 1 | 7.649 | 7.649 |
| gimnasio | 1 | 2.210 | 2.210 |
| entrada cocina | 1 | 2.868 | 2.868 |
|  | 1 | 1.540 | 1.540 |
| Total |  |  | 39.939 |

**RSI001** m² Solera de hormigón armado de 20 cm de espesor, para pavimento industrial o decorativo, realizada con hormigón HAF-25/CR/B/20/IIa con Distintivo de calidad Oficialmente Reconocido (D.O.R.), con aditivo hidrófugo, con un contenido de fibras de refuerzo Sikafiber M-12 "SIKA" de 1,5 kg/m³ y vertido con bomba, y malla electrosoldada ME 15x15 Ø 8-8 B 500 T 6x2,20 UNE-EN 10080 como armadura de reparto, colocada sobre separadores homologados, extendido y vibrado manual mediante regla vibrante, con acabado superficial mediante fratasadora mecánica y posterior aplicación de líquido de curado incoloro, (0,15 l/m²).
141.464 m² × 24.77 = 3504.06

| Código | Ud | Descripción | Rendimiento | Precio | Importe |
|---|---|---|---|---|---|
| mt10haf010ngh | m³ | Hormigón HA-25/B/20/IIa, fabricado en central, con Distintivo de calidad Oficialmente Reconocido (D.O.R.), con aditivo hidrófugo. | 0.21 | 54.7 | 11.49 |
| mt08frs010 | kg | Fibras de polipropileno monofilamento, Sikafiber M-12 "SIKA", de 12 mm de longitud y 31 micras de diámetro, para el refuerzo de hormigones y morteros. (material) | 0.3 | 4.051 | 1.22 |
| mt07ame010l | m² | Malla electrosoldada ME 15x15 Ø 8-8 B 500 T 6x2,20 UNE-EN 10080. | 1.2 | 3.3 | 3.96 |
| mt07aco020e | Ud | Separador homologado para soleras. (material) | 2 | 0.038 | 0.08 |
| mt09bnc020a | l | Líquido de curado incoloro formado por una disolución de resinas sintéticas en base solvente, para el curado de hormigones y morteros. | 0.15 | 5.161 | 0.77 |
| mq06vib020 | h | Regla vibrante de 3 m. | 0.085 | 2.5 | 0.21 |
| mq06fra010 | h | Fratasadora mecánica de hormigón. (maquinaria) | 0.531 | 0.9 | 0.48 |
| mq06bhe010 | h | Camión bomba estacionado en obra, para bombeo de hormigón. | 0.008 | 85 | 0.68 |
| mo020 | h | Oficial 1ª construcción. | 0.15 | 15 | 2.25 |
| mo113 | h | Peón ordinario construcción. | 0.15 | 12 | 1.80 |
| mo077 | h | Ayudante construcción. | 0.075 | 13 | 0.98 |
| % | % | Medios Auxiliares | 2 % | 23.92 | 0.48 |
| %CI | % | Costes Indirectos | 1.5 % | 24.40 | 0.37 |
|  |  | Total |  |  | 24.77 |

| Medición | Uds. | Largo | Parcial |
|---|---|---|---|
| Porche de infantil | 1 | 135.864 | 135.864 |
|  | 1 | 5.600 | 5.600 |
| Total |  |  | 141.464 |

**RSH050** m² Pavimento deportivo indoor multicapa para pista polideportiva, sistema Compoflex All Round "COMPOSAN INDUSTRIAL Y TECNOLOGÍA", de 6 mm de espesor total aproximado, obtenido mediante la aplicación sucesiva de una capa de regularización y acondicionamiento de la superficie, con imprimación de poliuretano, Compoflex 73 (rendimiento aproximado de 0,2 kg/m²), sobre superficie soporte cementosa (no incluida en este precio); una capa con adhesivo tixotrópico de poliuretano bicomponente sin disolventes, Compoflex 111 (rendimiento aproximado de 0,8 kg/m²), sobre la que se coloca; una capa base de lámina de caucho sintético SBR, Base Flexible SBR, de 4 mm de espesor; una capa de sellado de la capa base con pasta tapaporos de poliuretano bicomponente, Compoflex 220 (rendimiento aproximado de 0,8 kg/m²); una capa con revestimiento viscoelástico autonivelante de poliuretano bicomponente sin disolventes, Compoflex 224, color gris RAL 7032 (rendimiento aproximado de 3,6 kg/m²), aplicada con llana dentada y una capa de acabado con pintura de poliuretano alifático, elástica y de baja viscosidad, bicomponente, Compopaint 67, color azul RAL 5024, acabado mate (rendimiento aproximado de 0,15 kg/m²).
141.464 m² × 50.59 = 7156.66
Pavimento deportivo indoor multicapa para pista polideportiva, sistema Compoflex All Round "COMPOSAN INDUSTRIAL Y TECNOLOGÍA", de 6 mm de espesor total aproximado, obtenido mediante la aplicación sucesiva de una capa de regularización y acondicionamiento de la superficie, con imprimación de poliuretano, Compoflex 73 (rendimiento aproximado de 0,2 kg/m²), sobre superficie soporte cementosa (no incluida en este precio); una capa con adhesivo tixotrópico de poliuretano bicomponente sin disolventes, Compoflex 111 (rendimiento aproximado de 0,8 kg/m²), sobre la que se coloca; una capa base de lámina de caucho sintético SBR, Base Flexible SBR, de 4 mm de espesor; una capa de sellado de la capa base con pasta tapaporos de poliuretano bicomponente, Compoflex 220 (rendimiento aproximado de 0,8 kg/m²); una capa con revestimiento viscoelástico autonivelante de poliuretano bicomponente sin disolventes, Compoflex 224, color gris RAL 7032 (rendimiento aproximado de 3,6 kg/m²), aplicada con llana dentada y una capa de acabado con pintura de poliuretano alifático, elástica y de baja viscosidad, bicomponente, Compopaint 67, color azul RAL 5024, acabado mate (rendimiento aproximado de 0,15 kg/m²).Superficie medida en proyección horizontal, según documentación gráfica de Proyecto.Superficie medida en proyección horizontal, según documentación gráfica de Proyecto.

| Código | Ud | Descripción | Rendimiento | Precio | Importe |
|---|---|---|---|---|---|
| mt47cit300a | kg | Imprimación de poliuretano, Compoflex 73 "COMPOSAN INDUSTRIAL Y TECNOLOGÍA". (material) | 0.2 | 7.727 | 1.55 |
| mt47cit310a | kg | Adhesivo tixotrópico de poliuretano bicomponente sin disolventes, Compoflex 111 "COMPOSAN INDUSTRIAL Y TECNOLOGÍA". (material) | 0.8 | 4.973 | 3.98 |
| mt47cit320a | m² | Lámina de caucho sintético SBR, Base Flexible SBR "COMPOSAN INDUSTRIAL Y TECNOLOGÍA" de 4 mm de espesor, suministrada en rollos. (material) | 1 | 5.471 | 5.47 |
| mt47cit330a | kg | Pasta tapaporos de poliuretano bicomponente, Compoflex 220 "COMPOSAN INDUSTRIAL Y TECNOLOGÍA". (material) | 0.8 | 5.161 | 4.13 |
| mt47cit350a | kg | Revestimiento viscoelástico autonivelante de poliuretano bicomponente sin disolventes, Compoflex 224 "COMPOSAN INDUSTRIAL Y TECNOLOGÍA", color gris RAL 7032. (material) | 3.6 | 7.013 | 25.25 |
| mt47cit360a | kg | Pintura de poliuretano alifático, elástica y de baja viscosidad, bicomponente, Compopaint 67 "COMPOSAN INDUSTRIAL Y TECNOLOGÍA", color azul RAL 5024, acabado mate, resistente a los rayos UV, a la intemperie y a la abrasión. (material) | 0.15 | 18.173 | 2.73 |
| mo041 | h | Oficial 1ª construcción de obra civil. | 0.205 | 15 | 3.08 |
| mo087 | h | Ayudante construcción de obra civil. | 0.205 | 13 | 2.67 |
| % | % | Medios Auxiliares | 2 % | 48.86 | 0.98 |
| %CI | % | Costes Indirectos | 1.5 % | 49.84 | 0.75 |
|  |  | Total |  |  | 50.59 |

| Medición | Uds. | Largo | Parcial |
|---|---|---|---|
| Porche de infantil | 1 | 135.864 | 135.864 |
|  | 1 | 5.600 | 5.600 |
| Total |  |  | 141.464 |

### RR Trasdosados
Importe: 56.03

**RRR010** m² Trasdosado directo, realizado con placas laminadas compactas de alta presión (HPL) Virtuon "TRESPA", ,O EQUIVALENTE a elegir por la DF,de 1500x2500x10 mm, con junta sellada con el sistema de fijación oculta TS2000 sobre maestras de acero galvanizado de 27 mm de anchura colocadas cada 400 mm y fijadas al paramento; 37 mm de espesor total.
1 m² × 56.03 = 56.03

| Código | Ud | Descripción | Rendimiento | Precio | Importe |
|---|---|---|---|---|---|
| mt12psg050c | m | Maestra 60/27 de chapa de acero galvanizado, de ancho 60 mm, según UNE-EN 14195. (material) | 3.5 | 1.297 | 4.54 |
| mt12prt110Ek1 | m² | Placa laminada compacta de alta presión (HPL), Virtuon FR "TRESPA", de 1500x2500x10 mm, acabado Toscana Greige, textura Satin, Euroclase B-s2, d0 de reacción al fuego, para colocar mediante el sistema TS2000 de fijación oculta, a base de resinas termoendurecibles y fibras de madera, con superficie decorativa EBC (Electron Beam Curing). (material) | 1.05 | 38.738 | 40.67 |
| mt12prt120b | Ud | Kit de complementos para la instalación del sistema de trasdosado TS 2000 "TRESPA". (material) | 1 | 5.678 | 5.68 |
| mt15sja025c | Ud | Cartucho de silicona acética monocomponente, antimoho, color transparente, de 310 ml. (material) | 0.017 | 5.433 | 0.09 |
| mo053 | h | Oficial 1ª montador de prefabricados interiores. | 0.091 | 15 | 1.37 |
| mo100 | h | Ayudante montador de prefabricados interiores. | 0.136 | 13 | 1.77 |
| % | % | Medios Auxiliares | 2 % | 54.12 | 1.08 |
| %CI | % | Costes Indirectos | 1.5 % | 55.20 | 0.83 |
|  |  | Total |  |  | 56.03 |

### RT Falsos techos
Importe: 142841.47

**RTE016** m² Falso techo continuo suspendido, situado a una altura mayor o igual a 4 m, liso D282b.es "KNAUF" O EQUIVALENTE suspendido con estructura metálica (12,5+27+27), formado por una placa de cemento Portland Aquapanel Outdoor "KNAUF", acabado con mortero Aquapanel, color blanco y pintura GRC. (08/07/2019)
526.326 m² × 66.56 = 35032.26
Falso techo continuo suspendido, situado a una altura mayor o igual a 4 m, con mortero Aquapanel, color blanco y pintura GRC, liso D282b.es "KNAUF" (12,5+27+27),O EQUIVALENTE, formado por una placa de cemento Portland Aquapanel Outdoor "KNAUF" de 12,5x1200x2400 mm, revestida con una capa de fibra de vidrio embebida en ambas caras, atornillada a una estructura metálica de acero galvanizado de maestras primarias 60/27 mm separadas cada 1000 mm entre ejes y suspendidas del forjado o elemento soporte mediante cuelgues Nonius cada 750 mm, y maestras secundarias fijadas perpendicularmente a las primarias mediante conectores tipo caballete y colocadas con una modulación máxima de 300 mm entre ejes. Incluso fijaciones, tornillería, resolución del perímetro y puntos singulares, mortero de juntas, cinta de juntas y accesorios de montaje.Superficie medida entre paramentos, según documentación gráfica de Proyecto,

| Código | Ud | Descripción | Rendimiento | Precio | Importe |
|---|---|---|---|---|---|
| mt12pfk012a | m | Perfil U 30/30 de chapa de acero galvanizado, sistemas "KNAUF", espesor 0,55 mm. (material; 08/07/2019) | 0.4 | 0.652 | 0.26 |
| mt12pck020b | m | Banda acústica de dilatación autoadhesiva de espuma de poliuretano de celdas cerradas "KNAUF", de 3,2 mm de espesor y 50 mm de anchura, resistencia térmica 0,10 m²K/W, conductividad térmica 0,032 W/(mK). (material; 08/07/2019) | 0.4 | 0.153 | 0.06 |
| mt12psg220 | Ud | Fijación compuesta por taco y tornillo 5x27. | 2.3 | 0.056 | 0.13 |
| mt12pek050c | Ud | Parte superior Nonius "KNAUF", 530/630, para falsos techos suspendidos. (material) | 1.5 | 0.714 | 1.07 |
| mt12pek050b | Ud | Seguro Nonius "KNAUF", para falsos techos suspendidos. (material) | 1.5 | 0.094 | 0.14 |
| mt12pek050a | Ud | Cuelgue Nonius "KNAUF", para falsos techos suspendidos. (material) | 1.5 | 0.573 | 0.86 |
| mt12ptk010ab | Ud | Tornillo LN "KNAUF" 3,5x11. (material; 08/07/2019) | 1.5 | 0.007 | 0.01 |
| mt12pfk011a | m | Maestra 60/27 "KNAUF" de chapa de acero galvanizado. (material; 08/07/2019) | 4.1 | 0.819 | 3.36 |
| mt12pek020xa | Ud | Conector, para maestra 60/27, "KNAUF". (material; 08/07/2019) | 0.8 | 0.229 | 0.18 |
| mt12pek020qa | Ud | Conector tipo caballete, para maestra 60/27, "KNAUF". (material; 08/07/2019) | 4.2 | 0.202 | 0.85 |
| mt12pak010b | m² | Placa de cemento Portland Aquapanel Outdoor "KNAUF" de 12,5x1200x2400 mm, revestida con una capa de fibra de vidrio embebida en ambas caras. (material; 08/07/2019) | 1.05 | 14.092 | 14.80 |
| mt12ptk010ch | Ud | Tornillo autoperforante TN "KNAUF" 4,2x70. (material; 08/07/2019) | 25 | 0.042 | 1.05 |
| mt12pak060c | kg | Mortero de juntas Aquapanel Indoor "KNAUF", color gris. (material; 08/07/2019) | 0.6 | 1.782 | 1.07 |
| mt12pak050 | m | Cinta de juntas Aquapanel Outdoor "KNAUF". (material; 08/07/2019) | 2.1 | 0.298 | 0.63 |
| mt12pak085 | l | Imprimación incolora al siloxano GRC "KNAUF". (material; 08/07/2019) | 0.2 | 2.225 | 0.45 |
| mt12pak095a | kg | Pasta Aquapanel Q4 Finish "KNAUF", acabado liso, color blanco, para tratamiento de juntas y plastecido superficial de placas. (material; 08/07/2019) | 1.7 | 2.079 | 3.53 |
| mt12pak090a | kg | Mortero superficial Aquapanel "KNAUF", color blanco. (material; 08/07/2019) | 6 | 0.936 | 5.62 |
| mt12pak100a | m² | Malla superficial Aquapanel Outdoor "KNAUF" de fibra de vidrio, color blanco. (material; 08/07/2019) | 1.1 | 1.358 | 1.49 |
| mt12pak140 | l | Pintura elástica al siloxano en base acuosa GRC "KNAUF", acabado liso, color a elegir. (material; 08/07/2019) | 4 | 5.517 | 22.07 |
| mo015 | h | Oficial 1ª montador de falsos techos. (mano de obra; 30/04/2019) | 0.238 | 15 | 3.57 |
| mo082 | h | Ayudante montador de falsos techos. (mano de obra; 30/04/2019) | 0.238 | 13 | 3.09 |
| % | % | Medios Auxiliares | 2 % | 64.29 | 1.29 |
| %CI | % | Costes Indirectos | 1.5 % | 65.58 | 0.98 |
|  |  | Total |  |  | 66.56 |

| Medición | Uds. | Largo | Parcial |
|---|---|---|---|
| Porches exteriores zona de cocina | 1 | 14.316 | 14.316 |
| entrada ppal incluso cortavientos | 1 | 129.580 | 129.580 |
| Infantil | 1 | 131.229 | 131.229 |
|  | 1 | 1.783 | 1.783 |
| entrada primaria | 1 | 18.588 | 18.588 |
| gimnasio | 1 | 230.830 | 230.830 |
| Total |  |  | 526.326 |

**RTM016** m² Falso techo registrable suspendido, situado a una altura mayor o igual a 4 m, sistema Fibralith "KNAUF" O EQUIVALENTE, formado por paneles ligeros de lana de madera, gama Organic, modelo Organic D "KNAUF", de 615x1200 mm y 35 mm de espesor, acabado Pure, con con perfilería oculta.
2840.716 m² × 31.03 = 88147.42
Falso techo registrable, situado a una altura mayor o igual a 4 m, sistema Fibralith "KNAUF" O EQUIVALENTE, constituido por paneles ligeros de lana de madera, gama Organic, modelo Organic D "KNAUF",o equivalente,cortado según despiece de planos de detalle de techos, y 35 mm de espesor, acabado Pure, resistencia térmica 0,438 m²K/W, conductividad térmica 0,08 W/(mK), suspendido del forjado mediante con perfilería oculta, con suela de 24 mm de anchura, de acero galvanizado, de color blanco, comprendiendo perfiles primarios, secundarios y angulares de remate, fijados al techo mediante varillas y cuelgues.Superficie medida entre paramentos, según documentación gráfica de Proyecto.

| Código | Ud | Descripción | Rendimiento | Precio | Importe |
|---|---|---|---|---|---|
| mt16vkk010Aa | m² | Panel ligero de lana de madera, gama Organic, modelo Organic D "KNAUF", de 615x1200 mm y 35 mm de espesor, acabado Pure, formado por virutas de madera de 1,0 mm de diámetro aglomeradas con cemento, resistencia térmica 0,438 m²K/W, conductividad térmica 0,08 W/(mK), densidad 400 kg/m³, factor de resistencia a la difusión del vapor de agua 0,4 y Euroclase B-s1, d0 de reacción al fuego, según UNE-EN 13168, para aislamiento térmico y acústico y protección frente a incendios, en edificación. (material) | 1.02 | 18.8 | 19.18 |
| mt12pfk060ca | m | Perfil primario EASY T - 24/38/3700 mm "KNAUF", color blanco, de acero galvanizado, según UNE-EN 13964. (material) | 0.9 | 0.996 | 0.90 |
| mt12pfk060ja | m | Perfil secundario EASY TG - 24/32/600 mm "KNAUF", color blanco, de acero galvanizado, según UNE-EN 13964. (material) | 1.75 | 0.996 | 1.74 |
| mt12pfk060ka | m | Perfil secundario EASY TG - 24/32/1200 mm "KNAUF", color blanco, de acero galvanizado, según UNE-EN 13964. (material) | 0.9 | 0.996 | 0.90 |
| mt12pfk050f | m | Perfil angular EASY L - 25/25/3050 mm "KNAUF", color blanco, de acero galvanizado, según UNE-EN 13964. (material) | 0.8 | 0.94 | 0.75 |
| mt12pek050a | Ud | Cuelgue Nonius "KNAUF", para falsos techos suspendidos. | 0.75 | 0.573 | 0.43 |
| mt12pek050b | Ud | Seguro Nonius "KNAUF", para falsos techos suspendidos. | 0.75 | 0.094 | 0.07 |
| mt12pek050c | Ud | Parte superior Nonius "KNAUF", 530/630, para falsos techos suspendidos. | 0.75 | 0.714 | 0.54 |
| mt12pek030 | Ud | Varilla de cuelgue "KNAUF" de 100 cm. (material) | 0.75 | 0.31 | 0.23 |
| mt12psg220 | Ud | Fijación compuesta por taco y tornillo 5x27. | 0.75 | 0.056 | 0.04 |
| mo015 | h | Oficial 1ª montador de falsos techos. | 0.185 | 15 | 2.78 |
| mo082 | h | Ayudante montador de falsos techos. | 0.185 | 13 | 2.41 |
| % | % | Medios Auxiliares | 2 % | 29.97 | 0.60 |
| %CI | % | Costes Indirectos | 1.5 % | 30.57 | 0.46 |
|  |  | Total |  |  | 31.03 |

| Medición | Uds. | Largo | Parcial |
|---|---|---|---|
| PLANTA BAJA INFANTIL |  |  |  |
| Aula de Usos múltiples | 1 | 68.505 | 68.505 |
| A.1.1 | 1 | 51.241 | 51.241 |
| A.1.2 | 1 | 51.209 | 51.209 |
| A.1.3-6 | 1 | 205.146 | 205.146 |
| Subtotal |  |  | 376.101 |
| Aseo de profesor | 1.1 | 5.404 | 5.944 |
| aseso aulas A11-2 | 1.1 | 5.658 | 6.224 |
|  | 1 | 5.840 | 5.840 |
| aseso aulas A13-6 | 1.1 | 5.840 | 6.424 |
|  | 1.1 | 5.840 | 6.424 |
|  | 1.1 | 5.503 | 6.053 |
|  | 1.1 | 5.605 | 6.166 |
| Subtotal |  |  | 43.075 |
| INFANTIL , ZONAS COMUNES | 1 | 166.918 | 166.918 |
| BIBLIOTECA | 1 | 72.675 | 72.675 |
| PROFESORES | 1 | 264.256 | 264.256 |
|  | 1 | -16.917 | -16.917 |
| COMEDOR | 1 | 247.255 | 247.255 |
| ZONAS COMUNES | 1 | 275.438 | 275.438 |
| AULAS MODULO 4, B1.1-4 | 1 | 51.912 | 51.912 |
|  | 1 | 50.356 | 50.356 |
|  | 1 | 49.646 | 49.646 |
|  | 1 | 51.390 | 51.390 |
| B4.1-2 | 1 | 25.304 | 25.304 |
|  | 1 | 24.274 | 24.274 |
| USOS MULTIPLES | 1 | 119.193 | 119.193 |
| ALMACEN DE RECURSO | 1 | 25.627 | 25.627 |
| PLANTA 1ª ZONAS COMUNES | 1 | 165.467 | 165.467 |
| AULAS SUR B2.1-3.4 | 1 | 51.675 | 51.675 |
|  | 1 | 50.240 | 50.240 |
|  | 1 | 50.375 | 50.375 |
|  | 1 | 50.375 | 50.375 |
|  | 1 | 50.763 | 50.763 |
|  | 1 | 50.240 | 50.240 |
|  | 1 | 55.575 | 55.575 |
|  | 1 | 51.278 | 51.278 |
| AULAS NORTE B5-4-4 | 1 | 50.310 | 50.310 |
|  | 1 | 50.375 | 50.375 |
|  | 1 | 50.763 | 50.763 |
|  | 1 | 24.563 | 24.563 |
|  | 1 | 24.890 | 24.890 |
| Subtotal |  |  | 2184.216 |
| PLANTA BAJ A |  |  |  |
| aseos Profesores C82-1 | 1 | 5.537 | 5.537 |
|  | 1 | 5.378 | 5.378 |
|  | 1 | 5.248 | 5.248 |
|  | 1 | 5.625 | 5.625 |
|  | 1 | 4.545 | 4.545 |
| BAÑOS B11.1-2 | 1 | 24.077 | 24.077 |
|  | 1 | 25.260 | 25.260 |
| PORCHE | 1 | 3.287 | 3.287 |
|  | 1 | 3.364 | 3.364 |
|  | 1 | 2.553 | 2.553 |
| GIMNASIO | 1 | 43.944 | 43.944 |
| PROF | 1 | 10.764 | 10.764 |
| PLANTA 1ª |  |  |  |
| B11.3-4 | 1 | 24.713 | 24.713 |
|  | 1 | 25.305 | 25.305 |
| cUARTO DE LIMP | 1 | 6.555 | 6.555 |
| Subtotal |  |  | 196.155 |
| Gimnasio |  |  |  |
| Almacen , centro deport, vestibulo | 1 | 223.054 | 223.054 |
| Subtotal |  |  | 223.054 |
| Escaleras | 1 | 31.590 | 31.590 |
|  | 1 | 25.755 | 25.755 |
| Subtotal |  |  | 57.345 |
| Deducir Falso techo de baños y aseos | -1 | 239.230 | -239.230 |
| Subtotal |  |  | -239.230 |
| Subtotal acumulado |  |  | 2840.716 |
| Total |  |  | 2840.716 |

**RTL025** m² Falso techo registrable, situado a una altura mayor o igual a 4 m, formado por lamas horizontales de superficie lisa, de aluminio lacado, y de 100 mm de anchura, colocadas a tope, con entramado metálico oculto.
239.23 m² × 29.18 = 6980.73

| Código | Ud | Descripción | Rendimiento | Precio | Importe |
|---|---|---|---|---|---|
| mt12fla100ada | m | Lama horizontal de superficie lisa, de aluminio prelacado, de 100 mm de anchura y 0,45 mm de espesor, sin aislamiento acústico, color blanco, para falsos techos registrables con entramado oculto. (material) | 10.2 | 1.777 | 18.13 |
| mt12fpg010bgj | m | Perfil 28/41/4000 mm, de 0,6 mm de espesor, color blanco, de chapa de acero galvanizado, acabado troquelado, para la colocación de lamas horizontales cada 100 mm, en falsos techos registrables, según UNE-EN 13964. (material) | 1 | 1.579 | 1.58 |
| mt12fpg030aa | m | Perfil en U 20/15/3000 mm, color blanco, de aluminio lacado, según UNE-EN 13964. (material) | 1 | 0.752 | 0.75 |
| mt12fpg050b | Ud | Clip de plástico para la fijación entre lamas, en falsos techos registrables. (material) | 4 | 0.039 | 0.16 |
| mt12psg190 | Ud | Varilla de cuelgue. (material) | 1.25 | 0.396 | 0.50 |
| mt12psg220 | Ud | Fijación compuesta por taco y tornillo 5x27. | 1.25 | 0.056 | 0.07 |
| mo015 | h | Oficial 1ª montador de falsos techos. | 0.25 | 15 | 3.75 |
| mo082 | h | Ayudante montador de falsos techos. | 0.25 | 13 | 3.25 |
| % | % | Medios Auxiliares | 2 % | 28.19 | 0.56 |
| %CI | % | Costes Indirectos | 1.5 % | 28.75 | 0.43 |
|  |  | Total |  |  | 29.18 |

| Medición | Uds. | Largo | Parcial |
|---|---|---|---|
| PLANTA BAJ A |  |  |  |
| aseos Profesores C82-1 | 1 | 5.537 | 5.537 |
|  | 1 | 5.378 | 5.378 |
|  | 1 | 5.248 | 5.248 |
|  | 1 | 5.625 | 5.625 |
|  | 1 | 4.545 | 4.545 |
| BAÑOS B11.1-2 | 1 | 24.077 | 24.077 |
|  | 1 | 25.260 | 25.260 |
| PORCHE | 1 | 3.287 | 3.287 |
|  | 1 | 3.364 | 3.364 |
|  | 1 | 2.553 | 2.553 |
| GIMNASIO | 1 | 43.944 | 43.944 |
| PROF | 1 | 10.764 | 10.764 |
| PLANTA 1ª |  |  |  |
| B11.3-4 | 1 | 24.713 | 24.713 |
|  | 1 | 25.305 | 25.305 |
| cUARTO DE LIMP | 1 | 6.555 | 6.555 |
| Subtotal |  |  | 196.155 |
| Aseo de profesor | 1.1 | 5.404 | 5.944 |
| aseso aulas A11-2 | 1.1 | 5.658 | 6.224 |
|  | 1 | 5.840 | 5.840 |
| aseso aulas A13-6 | 1.1 | 5.840 | 6.424 |
|  | 1.1 | 5.840 | 6.424 |
|  | 1.1 | 5.503 | 6.053 |
|  | 1.1 | 5.605 | 6.166 |
| Subtotal |  |  | 43.075 |
| Total |  |  | 239.23 |

**RTD021** m² Falso techo registrable, situado a una altura mayor o igual a 4 m, para zonas estériles y laboratorios, sistema Danotile "KNAUF" O EQUIVALENTE, formado por placas de yeso laminado, lisas, Danoline acabado Danotile, R Borde A "KNAUF" de 600x600 mm y 9,5 mm de espesor, revestidas con una lámina de polipropileno, con perfilería semioculta.
139.454 m² × 35.98 = 5017.55
Falso techo registrable, situado a una altura mayor o igual a 4 m, para COCINAS, sistema Danotile "KNAUF" O EQUIVALENTE, constituido por placas de yeso laminado, lisas, Danoline acabado Danotile, R Borde A "KNAUF" de 600x600 mm y 9,5 mm de espesor, revestidas con una lámina de polipropileno, para techos registrables, suspendido del forjado mediante perfilería semioculta, comprendiendo perfiles primarios, secundarios y angulares de remate, fijados al techo mediante varillas y cuelgues.Superficie medida entre paramentos, según documentación gráfica de Proyecto.

| Código | Ud | Descripción | Rendimiento | Precio | Importe |
|---|---|---|---|---|---|
| mt12pfk050D | m | Perfil angular EASY L HP Antibacterias - 20/20/3050 mm "KNAUF", color blanco, de acero galvanizado, según UNE-EN 13964. (material) | 0.4 | 3.694 | 1.48 |
| mt12pfk060Ja | m | Perfil primario EASY HP Antibacterias T - 24/38/3700 mm "KNAUF", color blanco, de acero galvanizado, según UNE-EN 13964. (material) | 0.84 | 5.758 | 4.84 |
| mt12pfk060La | m | Perfil secundario EASY HP Antibacterias TG - 24/32/1200 mm "KNAUF", color blanco, de acero galvanizado, según UNE-EN 13964. (material) | 0.84 | 5.758 | 4.84 |
| mt12psg220 | Ud | Fijación compuesta por taco y tornillo 5x27. | 0.84 | 0.056 | 0.05 |
| mt12pek050a | Ud | Cuelgue Nonius "KNAUF", para falsos techos suspendidos. | 0.84 | 0.573 | 0.48 |
| mt12pek050b | Ud | Seguro Nonius "KNAUF", para falsos techos suspendidos. | 0.84 | 0.094 | 0.08 |
| mt12pek050c | Ud | Parte superior Nonius "KNAUF", 530/630, para falsos techos suspendidos. | 1.68 | 0.714 | 1.20 |
| mt12pek030 | Ud | Varilla de cuelgue "KNAUF" de 100 cm. | 0.84 | 0.31 | 0.26 |
| mt12ppk020caa | m² | Placa de yeso laminado, lisa, Danoline acabado Danotile, R Borde A "KNAUF" de 600x600 mm y 9,5 mm de espesor, revestida con una lámina de polipropileno, para techos registrables, según UNE-EN 13964. (material) | 1.02 | 14.292 | 14.58 |
| mo015 | h | Oficial 1ª montador de falsos techos. | 0.248 | 15 | 3.72 |
| mo082 | h | Ayudante montador de falsos techos. | 0.248 | 13 | 3.22 |
| % | % | Medios Auxiliares | 2 % | 34.75 | 0.70 |
| %CI | % | Costes Indirectos | 1.5 % | 35.45 | 0.53 |
|  |  | Total |  |  | 35.98 |

| Medición | Uds. | Largo | Parcial |
|---|---|---|---|
| ZONA DE COCINA Y ALMACENES NORTE | 1 | 139.454 | 139.454 |
| Total |  |  | 139.454 |

**RTD021b** m² Falso techo registrable, situado a una altura mayor o igual a 4 m, acústico, sistema D146.es "KNAUF" O EQUIVALENTE, formado por placas de yeso laminado, perforadas, Danoline acabado Plaza, G1 Borde A "KNAUF" de 600x600 mm y 9,5 mm de espesor, con perfilería vista.
107.9 m² × 34.25 = 3695.58
Falso techo registrable, situado a una altura mayor o igual a 4 m, acústico, sistema D146.es "KNAUF"O EQUIVALENTE, formado por placas de yeso laminado, perforadas, Danoline acabado Plaza, G1 Borde A "KNAUF" de 600x600 mm y 9,5 mm de espesor, con perfilería vista.

| Código | Ud | Descripción | Rendimiento | Precio | Importe |
|---|---|---|---|---|---|
| mt12pfk050v | m | Perfil angular EASY L HP Anticorrosión - 20/20/3050 mm "KNAUF", color blanco, de acero galvanizado, según UNE-EN 13964. (material) | 0.4 | 3.694 | 1.48 |
| mt12pfk060ra | m | Perfil primario EASY T - 15/38/3700 mm "KNAUF", color blanco, de acero galvanizado, según UNE-EN 13964. (material) | 0.85 | 0.996 | 0.85 |
| mt12pfk060sa | m | Perfil secundario EASY TG - 15/34/600 mm "KNAUF", color blanco, de acero galvanizado, según UNE-EN 13964. (material) | 1.7 | 0.999 | 1.70 |
| mt12pfk060ta | m | Perfil secundario EASY TG - 15/34/1200 mm "KNAUF", color blanco, de acero galvanizado, según UNE-EN 13964. (material) | 0.84 | 0.996 | 0.84 |
| mt12psg220 | Ud | Fijación compuesta por taco y tornillo 5x27. | 0.84 | 0.056 | 0.05 |
| mt12pek060 | Ud | Pieza de cuelgue rápido Twist "KNAUF", para falsos techos suspendidos. (material) | 0.84 | 0.677 | 0.57 |
| mt12pek030 | Ud | Varilla de cuelgue "KNAUF" de 100 cm. | 0.84 | 0.31 | 0.26 |
| mt12ppk020fba | m² | Placa de yeso laminado, perforada, Danoline acabado Plaza, G1 Borde A "KNAUF" de 600x600 mm y 9,5 mm de espesor, para techos registrables, según UNE-EN 13964. (material) | 1.02 | 20.262 | 20.67 |
| mo015 | h | Oficial 1ª montador de falsos techos. | 0.238 | 15 | 3.57 |
| mo082 | h | Ayudante montador de falsos techos. | 0.238 | 13 | 3.09 |
| % | % | Medios Auxiliares | 2 % | 33.08 | 0.66 |
| %CI | % | Costes Indirectos | 1.5 % | 33.74 | 0.51 |
|  |  | Total |  |  | 34.25 |

| Medición | Uds. | Largo | Parcial |
|---|---|---|---|
| Cuartos de instalaciones Grupo Elec. | 1 | 11.312 | 11.312 |
| pci | 1 | 5.547 | 5.547 |
| CC | 1 | 34.769 | 34.769 |
|  | 1 | 9.037 | 9.037 |
| bajo escalera | 1 | 24.650 | 24.650 |
|  | 1 | 22.585 | 22.585 |
| Total |  |  | 107.9 |

**RTM041** m² Falso techo continuo suspendido, para exterior, situado a una altura mayor o igual a 4 m, formado por lamas de Acacia (Robinia pseudoacacia), con borde machihembrado y acanaladuras en la cara oculta, acabado barnizado, fijadas con clips a una estructura metálica de acero galvanizado de perfiles T 24 24x33x3700 mm separados cada 600 mm entre ejes.
76.868 m² × 51.62 = 3967.93
Falso techo continuo suspendido, para exterior, situado a una altura mayor o igual a 4 m, constituido por lamas de Acacia (Robinia pseudoacacia), con borde machihembrado y acanaladuras en la cara oculta, acabado barnizado, de 3000x96x16 mm, con clase de uso 1 y 2, según UNE-EN 335, fijadas con clips a una estructura metálica de acero galvanizado de perfiles T 24 24x33x3700 mm separados cada 600 mm entre ejes, suspendidos del forjado horizontal de madera con varillas y cuelgues cada 1200 mm y perfiles distanciadores empotrados en los perfiles primarios. Incluso fijaciones para el anclaje de los perfiles y clips para la fijación de las lamas de madera a los perfiles.

| Código | Ud | Descripción | Rendimiento | Precio | Importe |
|---|---|---|---|---|---|
| mt07emr113ch | Ud | Tornillo autoperforante para madera, de 4 mm de diámetro y 50 mm de longitud, de acero galvanizado con revestimiento de cromo. (material) | 1 | 0.056 | 0.06 |
| mt12psg190 | Ud | Varilla de cuelgue. | 1.3 | 0.396 | 0.51 |
| mt12psg210c | Ud | Conexión superior para fijar la varilla al cuelgue, en falsos techos suspendidos. (material) | 1.5 | 0.884 | 1.33 |
| mt12psg210b | Ud | Seguro para la fijación del cuelgue, en falsos techos suspendidos. (material) | 1.5 | 0.118 | 0.18 |
| mt12psg210a | Ud | Cuelgue para falsos techos suspendidos. (material) | 1.5 | 0.724 | 1.09 |
| mt12fpg040ita | m | Perfil primario T 24 24x33x3700 mm, color blanco, de acero galvanizado, según UNE-EN 13964. (material) | 1.05 | 0.551 | 0.58 |
| mt22www100 | Ud | Clip de acero galvanizado, para la sujeción de lamas de madera en falsos techos continuos suspendidos con perfiles en T. (material) | 12 | 0.358 | 4.30 |
| mt12fpg070b | m | Perfil distanciador en U 26/15,5/600 mm, de acero galvanizado. (material) | 0.5 | 0.37 | 0.19 |
| mt22bar030b | m² | Lamas de Acacia (Robinia pseudoacacia), con borde machihembrado y acanaladuras en la cara oculta, acabado barnizado, de 3000x96x16 mm, con clase de uso 1 y 2, según UNE-EN 335. (material) | 1.05 | 25.849 | 27.14 |
| mo015 | h | Oficial 1ª montador de falsos techos. | 0.517 | 15 | 7.76 |
| mo082 | h | Ayudante montador de falsos techos. | 0.517 | 13 | 6.72 |
| % | % | Medios Auxiliares | 2 % | 49.86 | 1.00 |
| %CI | % | Costes Indirectos | 1.5 % | 50.86 | 0.76 |
|  |  | Total |  |  | 51.62 |

| Medición | Uds. | Largo | Parcial |
|---|---|---|---|
| cortavientos | 1 | 8.550 | 8.550 |
|  | 1 | 7.268 | 7.268 |
|  | 1 | 6.210 | 6.210 |
| Escaleras | 1 | 29.400 | 29.400 |
|  | 1 | 25.440 | 25.440 |
| Total |  |  | 76.868 |

### RV Vidrios
Importe: 2735.99

**RVE010** m2 Espejo incoloro, 5 mm de espesor, con los bordes biselados, canteado perimetral y protegido con pintura de color plata en su cara posterior, fijado mecánicamente al paramento. Incluso kit para fijación de espejo a paramento.
42.144 m2 × 64.92 = 2735.99

| Código | Ud | Descripción | Rendimiento | Precio | Importe |
|---|---|---|---|---|---|
| mt21vsj020b | m² | Espejo incoloro, de 5 mm de espesor, protegido con pintura de color plata en su cara posterior. (material) | 1.005 | 29.691 | 29.84 |
| mt21vva030 | m | Canteado de espejo. (material) | 4 | 2.016 | 8.06 |
| mt21vva031 | m | Biselado de espejo. (material) | 4 | 3.162 | 12.65 |
| mt21vva032 | Ud | Kit para fijación de espejo a paramento. (material) | 1 | 2.6 | 2.60 |
| mo055 | h | Oficial 1ª cristalero. | 0.637 | 15 | 9.56 |
| % | % | Medios Auxiliares | 2 % | 62.71 | 1.25 |
| %CI | % | Costes Indirectos | 1.5 % | 63.96 | 0.96 |
|  |  | Total |  |  | 64.92 |

| Medición | Uds. | Largo | Alto | Parcial |
|---|---|---|---|---|
| Aulas de infantil | 1 | 1.972 |  |  |
|  | 1 | 0.910 |  |  |
| Profesores | 1 | 0.770 |  |  |
|  | 1 | 0.765 |  |  |
| Vestuarios | 1 | 0.820 |  |  |
|  | 1 | 0.820 |  |  |
| Baños | 1 | 3.620 |  |  |
|  | 1 | 1.983 |  |  |
|  | 1 | 0.700 |  |  |
|  | 1 | 0.710 |  |  |
| baños porche | 1 | 1.200 |  |  |
|  | 1 | 0.810 |  |  |
|  | 1 | 0.790 |  |  |
| gimnasio | 1 | 2.110 |  |  |
|  | 1 | 0.830 |  |  |
|  | 1 | 0.870 |  |  |
|  | 1 | 2.518 |  |  |
| Planta 1 | 1 | 3.615 |  |  |
|  | 1 | 2.283 |  |  |
|  | 1 |  | 1.500 |  |
| Total |  |  |  | 42.144 |

## S Señalización y equipamiento
Importe: 114652.93

### SA Aparatos sanitarios
Importe: 22636.68

**SAI010** Ud Taza compacta de inodoro de tanque bajo, para adosar a la pared, de porcelana sanitaria, modelo Meridian "ROCA",o equivalente, color Blanco, de 370x600x790 mm, con cisterna de inodoro, de doble descarga, de 360x140x355 mm, asiento y tapa de inodoro, de caída amortiguada. Incluso llave de regulación, enlace de alimentación flexible y silicona para sellado de juntas.
21 Ud × 291.27 = 6116.67

| Código | Ud | Descripción | Rendimiento | Precio | Importe |
|---|---|---|---|---|---|
| mt30smr019g | Ud | Taza compacta de inodoro de tanque bajo, para adosar a la pared, de porcelana sanitaria, modelo Meridian "ROCA", color Blanco, de 370x600x790 mm, con juego de fijación, según UNE-EN 997. (material) | 1 | 102.203 | 102.20 |
| mt30smr021c | Ud | Cisterna de inodoro, de doble descarga, de porcelana sanitaria, modelo Meridian "ROCA", color Blanco, de 360x140x355 mm, con juego de mecanismos de doble descarga de 3/4,5 litros, según UNE-EN 997. (material) | 1 | 94.195 | 94.20 |
| mt30smr022a | Ud | Asiento y tapa de inodoro, de caída amortiguada, modelo Meridian "ROCA", color Blanco. (material) | 1 | 59.935 | 59.94 |
| mt30lla020 | Ud | Llave de regulación de 1/2", para inodoro, acabado cromado. (material) | 1 | 9.712 | 9.71 |
| mt38tew010a | Ud | Latiguillo flexible de 20 cm y 1/2" de diámetro. (material) | 1 | 1.953 | 1.95 |
| mt30www005 | Ud | Cartucho de 300 ml de silicona ácida monocomponente, fungicida, para sellado de juntas en ambientes húmedos. (material) | 0.012 | 5.01 | 0.06 |
| mo008 | h | Oficial 1ª fontanero. | 0.885 | 15 | 13.28 |
| % | % | Medios Auxiliares | 2 % | 281.34 | 5.63 |
| %CI | % | Costes Indirectos | 1.5 % | 286.97 | 4.30 |
|  |  | Total |  |  | 291.27 |

| Medición | Uds. | Parcial |
|---|---|---|
| plan baja | 13 | 13.000 |
| 1ª | 8 | 8.000 |
| Total |  | 21 |

**SAU010** Ud Urinario de porcelana sanitaria, con alimentación empotrada, modelo Urinett "ROCA",o equivalente, color Blanco, de 285x325x525 mm, equipado con grifo de paso recto para urinario, con tiempo de flujo ajustable, acabado cromado, modelo Instant. Incluso silicona para sellado de juntas.
8 Ud × 189.51 = 1516.08

| Código | Ud | Descripción | Rendimiento | Precio | Importe |
|---|---|---|---|---|---|
| mt30uar030a | Ud | Urinario de porcelana sanitaria, con alimentación empotrada, modelo Urinett "ROCA", color Blanco, de 285x325x525 mm, según UNE 67001. (material) | 1 | 136.326 | 136.33 |
| mt31gmo058a | Ud | Grifo de paso recto para urinario, con tiempo de flujo ajustable, acabado cromado, modelo Instant "ROCA", con rosetón redondo y conexiones de 1/2" de diámetro. (material) | 1 | 35.563 | 35.56 |
| mt30www005 | Ud | Cartucho de 300 ml de silicona ácida monocomponente, fungicida, para sellado de juntas en ambientes húmedos. | 0.012 | 5.01 | 0.06 |
| mo008 | h | Oficial 1ª fontanero. | 0.74 | 15 | 11.10 |
| % | % | Medios Auxiliares | 2 % | 183.05 | 3.66 |
| %CI | % | Costes Indirectos | 1.5 % | 186.71 | 2.80 |
|  |  | Total |  |  | 189.51 |

| Medición | Uds. | Parcial |
|---|---|---|
| b | 4 | 4.000 |
| 1 | 4 | 4.000 |
| Total |  | 8 |

**SAV010** Ud Vertedero de porcelana sanitaria, de pie, modelo Garda "ROCA",o equivalente, color Blanco, de 420x500x445 mm, de 420x500x445 mm, de salida horizontal, con pieza de unión, rejilla de desagüe y juego de fijación, con rejilla de acero inoxidable, con almohadilla, para vertedero modelo Garda, equipado con grifo mezclador mural, para lavadero, de caño largo giratorio, acabado cromado, modelo Brava. Incluso silicona para sellado de juntas.
2 Ud × 203.72 = 407.44

| Código | Ud | Descripción | Rendimiento | Precio | Importe |
|---|---|---|---|---|---|
| mt30var010a | Ud | Vertedero de porcelana sanitaria, de pie, modelo Garda "ROCA", color Blanco, de 420x500x445 mm, de 420x500x445 mm, de salida horizontal, con pieza de unión, rejilla de desagüe y juego de fijación, según UNE 67001. (material) | 1 | 87.477 | 87.48 |
| mt30var011a | Ud | Rejilla de acero inoxidable, con almohadilla, para vertedero modelo Garda "ROCA". (material) | 1 | 44.803 | 44.80 |
| mt31gmo050a | Ud | Grifo mezclador mural, para lavadero, de caño largo giratorio, acabado cromado, modelo Brava "ROCA", con aireador, según UNE-EN 200. (material) | 1 | 44.073 | 44.07 |
| mt30div020 | Ud | Manguito elástico acodado con junta, para vertedero. (material) | 1 | 6.956 | 6.96 |
| mt30www005 | Ud | Cartucho de 300 ml de silicona ácida monocomponente, fungicida, para sellado de juntas en ambientes húmedos. | 0.012 | 5.01 | 0.06 |
| mo008 | h | Oficial 1ª fontanero. | 0.893 | 15 | 13.40 |
| % | % | Medios Auxiliares | 2 % | 196.77 | 3.94 |
| %CI | % | Costes Indirectos | 1.5 % | 200.71 | 3.01 |
|  |  | Total |  |  | 203.72 |

**SAL030** Ud Lavabo de porcelana sanitaria, de empotrar en encimera, modelo Diverta "ROCA",o equivalente, color Blanco, de 500x380 mm, equipado con grifería monomando de repisa para lavabo, con cartucho cerámico y limitador de caudal a 6 l/min, acabado cromado, modelo Thesis, y desagüe, acabado cromado. Incluso juego de fijación y silicona para sellado de juntas.
33 Ud × 285.16 = 9410.28

| Código | Ud | Descripción | Rendimiento | Precio | Importe |
|---|---|---|---|---|---|
| mt30lpr030b | Ud | Lavabo de porcelana sanitaria, de empotrar en encimera, modelo Diverta "ROCA", color Blanco, de 500x380 mm, con juego de fijación, según UNE 67001. (material) | 1 | 89.497 | 89.50 |
| mt31gmo101a | Ud | Grifería monomando de repisa para lavabo, con cartucho cerámico y limitador de caudal a 6 l/min, acabado cromado, modelo Thesis "ROCA", con tragacadenilla y enlaces de alimentación flexibles, según UNE-EN 200. (material) | 1 | 123.56 | 123.56 |
| mt36www005d | Ud | Acoplamiento a pared acodado con plafón, ABS, serie B, acabado cromado, para evacuación de aguas residuales (a baja y alta temperatura) en el interior de los edificios, enlace mixto de 1 1/4"x40 mm de diámetro, según UNE-EN 1329-1, con válvula de desagüe. (material) | 1 | 30.942 | 30.94 |
| mt30lla010 | Ud | Llave de regulación de 1/2", para lavabo o bidé, acabado cromado. (material) | 2 | 8.493 | 16.99 |
| mt30www005 | Ud | Cartucho de 300 ml de silicona ácida monocomponente, fungicida, para sellado de juntas en ambientes húmedos. | 0.012 | 5.01 | 0.06 |
| mo008 | h | Oficial 1ª fontanero. | 0.959 | 15 | 14.39 |
| % | % | Medios Auxiliares | 2 % | 275.44 | 5.51 |
| %CI | % | Costes Indirectos | 1.5 % | 280.95 | 4.21 |
|  |  | Total |  |  | 285.16 |

| Medición | Uds. | Parcial |
|---|---|---|
| pb | 14 | 14.000 |
| 1 | 7 | 7.000 |
| inf | 12 | 12.000 |
| Total |  | 33 |

**SAI010b** Ud Taza de inodoro de tanque bajo, de porcelana sanitaria, modelo INODORO INFANTIL SALIDA VERTICAL BABY ROCA,o equivalente, color Blanco, de 370x665x780 mm, con cisterna de inodoro, de doble descarga, de 385x180x430 mm, asiento y tapa de inodoro, de caída amortiguada. Incluso llave de regulación, enlace de alimentación flexible y silicona para sellado de juntas.
12 Ud × 168.39 = 2020.68

| Código | Ud | Descripción | Rendimiento | Precio | Importe |
|---|---|---|---|---|---|
| mt30svr019a | Ud | Taza de inodoro de tanque bajo, de porcelana sanitaria, modelo INODORO INFANTIL SALIDA VERTICAL BABY ROCA,o equivalente, color Blanco, de 370x665x780 mm, con juego de fijación, según UNE-EN 997. (material) | 1 | 32.255 | 32.26 |
| mt30svr021a | Ud | o equivalente,Cisterna de inodoro, de doble descarga, de porcelana sanitaria, modelo INODORO INFANTIL SALIDA VERTICAL BABY ROCA, color Blanco, de 385x180x430 mm, con juego de mecanismos de doble descarga de 3/6 litros, según UNE-EN 997. (material) | 1 | 55.092 | 55.09 |
| mt30svr022a | Ud | Asiento y tapa de inodoro, de caída amortiguada, modelo INODORO INFANTIL SALIDA VERTICAL BABY ROCA,o equivalente, color Blanco. (material) | 1 | 50.288 | 50.29 |
| mt30lla020 | Ud | Llave de regulación de 1/2", para inodoro, acabado cromado. | 1 | 9.712 | 9.71 |
| mt38tew010a | Ud | Latiguillo flexible de 20 cm y 1/2" de diámetro. | 1 | 1.953 | 1.95 |
| mt30www005 | Ud | Cartucho de 300 ml de silicona ácida monocomponente, fungicida, para sellado de juntas en ambientes húmedos. | 0.012 | 5.01 | 0.06 |
| mo008 | h | Oficial 1ª fontanero. | 0.886 | 15 | 13.29 |
| % | % | Medios Auxiliares | 2 % | 162.65 | 3.25 |
| %CI | % | Costes Indirectos | 1.5 % | 165.90 | 2.49 |
|  |  | Total |  |  | 168.39 |

**SAB010** Ud Bañera rectangular acrílica, color Blanco, de 1600x700x420 mm, con juego de desagüe, equipada con grifería monomando mural para baño/ducha, con cartucho cerámico, acabado cromado, modelo Thesis, y sifón. Incluso silicona para sellado de juntas.
1 Ud × 455.97 = 455.97

| Código | Ud | Descripción | Rendimiento | Precio | Importe |
|---|---|---|---|---|---|
| mt30bar040g | Ud | Bañera rectangular acrílica, color Blanco, de 1600x700x420 mm, con juego de desagüe, según UNE-EN 14516. (material) | 1 | 263.2 | 263.20 |
| mt31gmo024a | Ud | Grifería monomando mural para baño/ducha, con cartucho cerámico, acabado cromado, modelo Thesis "ROCA", compuesta de mezclador de baño/ducha con caño y soporte de ducha integrado, inversor automático baño/ducha y equipo de ducha formado por mango de ducha y flexible de 1,70 m de latón cromado, según UNE-EN 1287. (material) | 1 | 71.438 | 71.44 |
| mt30dba010 | Ud | Conjunto de desagüe con cadenilla, rebosadero y sifón metálico, para bañera, acabado cromado. (material) | 1 | 90.147 | 90.15 |
| mt30www005 | Ud | Cartucho de 300 ml de silicona ácida monocomponente, fungicida, para sellado de juntas en ambientes húmedos. | 0.036 | 5.01 | 0.18 |
| mo008 | h | Oficial 1ª fontanero. | 1.03 | 15 | 15.45 |
| % | % | Medios Auxiliares | 2 % | 440.42 | 8.81 |
| %CI | % | Costes Indirectos | 1.5 % | 449.23 | 6.74 |
|  |  | Total |  |  | 455.97 |

**SCF010** Ud Fregadero de aglomerado de cuarzo, de 1 cubeta y 1 escurridor, color blanco, de 840x440x190 mm, equipado con grifería monomando con cartucho cerámico para fregadero, gama básica, acabado cromado.
14 Ud × 193.54 = 2709.56

| Código | Ud | Descripción | Rendimiento | Precio | Importe |
|---|---|---|---|---|---|
| mt30fsr030aa | Ud | Fregadero de aglomerado de cuarzo, de 1 cubeta y 1 escurridor, color blanco, de 840x440x190 mm, con juego de desagüe y dos orificios insinuados para la grifería. (material) | 1 | 121.817 | 121.82 |
| mt31gmg030a | Ud | Grifería monomando con cartucho cerámico para fregadero, gama básica, acabado cromado, compuesta de caño giratorio, aireador y enlaces de alimentación flexibles, según UNE-EN 200. (material) | 1 | 32.185 | 32.19 |
| mt30lla030 | Ud | Llave de regulación de 1/2", para fregadero o lavadero, acabado cromado. (material) | 2 | 8.514 | 17.03 |
| mt30sif020a | Ud | Sifón botella sencillo de 1 1/2" para fregadero de 1 cubeta, con válvula extensible. (material) | 1 | 2.775 | 2.78 |
| mo008 | h | Oficial 1ª fontanero. | 0.526 | 15 | 7.89 |
| mo107 | h | Ayudante fontanero. | 0.402 | 13 | 5.23 |
| % | % | Medios Auxiliares | 2 % | 186.94 | 3.74 |
| %CI | % | Costes Indirectos | 1.5 % | 190.68 | 2.86 |
|  |  | Total |  |  | 193.54 |

| Medición | Uds. | Parcial |
|---|---|---|
| planta baja | 14 | 14.000 |
| Total |  | 14 |

### SP Aparatos sanitarios adaptados y ayudas técnicas
Importe: 15100.72

**SPI010** Ud Taza de inodoro de tanque alto, de porcelana sanitaria, para adosar a la pared, color blanco, con fluxor de ABS blanco, asiento de inodoro extraíble y antideslizante, con posibilidad de uso como bidé; para fijar al suelo mediante 4 puntos de anclaje. Incluso silicona para sellado de juntas.
11 Ud × 410.21 = 4512.31

| Código | Ud | Descripción | Rendimiento | Precio | Importe |
|---|---|---|---|---|---|
| mt30ipp030a | Ud | Taza de inodoro de tanque alto, de porcelana sanitaria, para adosar a la pared, color blanco, con fluxor de ABS blanco, asiento de inodoro extraíble y antideslizante, con posibilidad de uso como bidé; para fijar al suelo mediante 4 puntos de anclaje. (material) | 1 | 382.652 | 382.65 |
| mt30www005 | Ud | Cartucho de 300 ml de silicona ácida monocomponente, fungicida, para sellado de juntas en ambientes húmedos. | 0.012 | 5.01 | 0.06 |
| mo008 | h | Oficial 1ª fontanero. | 0.901 | 15 | 13.52 |
| % | % | Medios Auxiliares | 2 % | 396.23 | 7.92 |
| %CI | % | Costes Indirectos | 1.5 % | 404.15 | 6.06 |
|  |  | Total |  |  | 410.21 |

| Medición | Uds. | Parcial |
|---|---|---|
| Nombre medición | 11 | 11.000 |
| Total |  | 11 |

**SPL010** Ud Lavabo de porcelana sanitaria, mural, serie 900, modelo Prestosan 961 80605 "PRESTO EQUIP",o equivalente, de altura fija, de 715x570 mm, equipado con grifo monomando modelo Prestodisc 640 "PRESTO EQUIP", con caño extraíble de accionamiento por palanca, cuerpo de latón cromado y flexible de 1,25 m de longitud, fijado a bastidor metálico regulable, modelo Lavabo 18830 "PRESTO EQUIP", de acero pintado con poliéster, empotrado en muro de fábrica o en tabique de placas de yeso, de 495 mm de anchura y 1120 a 1320 mm de altura. Incluso válvula de desagüe y sifón individual y silicona para sellado de juntas.
11 Ud × 455.55 = 5011.05

| Código | Ud | Descripción | Rendimiento | Precio | Importe |
|---|---|---|---|---|---|
| mt30lpp020x | Ud | Lavabo de porcelana sanitaria, mural, serie 900, modelo Prestosan 961 80605 "PRESTO EQUIP", de altura fija, de 715x570 mm, equipado con grifo monomando modelo Prestodisc 640 "PRESTO EQUIP", con caño extraíble de accionamiento por palanca, cuerpo de latón cromado y flexible de 1,25 m de longitud; incluso válvula de desagüe y sifón individual. (material) | 1 | 329.688 | 329.69 |
| mt30asp030d | Ud | Bastidor metálico regulable, modelo Lavabo 18830 "PRESTO EQUIP", de acero pintado con poliéster, como soporte de lavabo suspendido, para empotrar en muro de fábrica o en tabique de placas de yeso, de 495 mm de anchura y 1120 a 1320 mm de altura; incluso anclajes, varillas de conexión, codo de desagüe de 40 mm de diámetro y embellecedores de las varillas de conexión. (material) | 1 | 98.816 | 98.82 |
| mt30www005 | Ud | Cartucho de 300 ml de silicona ácida monocomponente, fungicida, para sellado de juntas en ambientes húmedos. | 0.012 | 5.01 | 0.06 |
| mo008 | h | Oficial 1ª fontanero. | 0.763 | 15 | 11.45 |
| % | % | Medios Auxiliares | 2 % | 440.02 | 8.80 |
| %CI | % | Costes Indirectos | 1.5 % | 448.82 | 6.73 |
|  |  | Total |  |  | 455.55 |

**SPD010** Ud Plato de ducha acrílico, rectangular, color blanco, de 1200x800x40 mm, con fondo antideslizante, lámina impermeabilizante premontada, sifón individual y rejilla de desagüe de acero inoxidable, empotrado en el pavimento y enrasado por su cara superior. Incluso silicona para sellado de juntas.
6 Ud × 229.72 = 1378.32

| Código | Ud | Descripción | Rendimiento | Precio | Importe |
|---|---|---|---|---|---|
| mt30pap010g | Ud | Plato de ducha acrílico, rectangular, para empotrar, color blanco, de 1200x800x40 mm, con fondo antideslizante, lámina impermeabilizante premontada, sifón individual y rejilla de desagüe de acero inoxidable. (material) | 1 | 213.308 | 213.31 |
| mt30www005 | Ud | Cartucho de 300 ml de silicona ácida monocomponente, fungicida, para sellado de juntas en ambientes húmedos. | 0.036 | 5.01 | 0.18 |
| mo008 | h | Oficial 1ª fontanero. | 0.56 | 15 | 8.40 |
| % | % | Medios Auxiliares | 2 % | 221.89 | 4.44 |
| %CI | % | Costes Indirectos | 1.5 % | 226.33 | 3.39 |
|  |  | Total |  |  | 229.72 |

**SPA020** Ud Barra de sujeción para minusválidos, rehabilitación y tercera edad, para inodoro, colocada en pared y suelo, giratoria, con forma de P, con muescas antideslizantes, de acero inoxidable AISI 304, acabado brillo antihuellas, de dimensiones totales 670x870 mm con tubo de 30 mm de diámetro exterior y 1,5 mm de espesor. Incluso elementos de fijación. (21/08/2019)
22 Ud × 125.64 = 2764.08

| Código | Ud | Descripción | Rendimiento | Precio | Importe |
|---|---|---|---|---|---|
| mt31abn230d | Ud | Barra de sujeción para minusválidos, rehabilitación y tercera edad, para inodoro, colocada en pared y suelo, giratoria, con forma de P, con muescas antideslizantes, de acero inoxidable AISI 304, acabado brillo antihuellas, de dimensiones totales 670x870 mm con tubo de 30 mm de diámetro exterior y 1,5 mm de espesor, incluso fijaciones de acero inoxidable. (material; 21/08/2019) | 1 | 117.737 | 117.74 |
| mo107 | h | Ayudante fontanero. | 0.278 | 13 | 3.61 |
| % | % | Medios Auxiliares | 2 % | 121.35 | 2.43 |
| %CI | % | Costes Indirectos | 1.5 % | 123.78 | 1.86 |
|  |  | Total |  |  | 125.64 |

**SPA010** Ud Asiento para minusválidos, rehabilitación y tercera edad, colocado en pared, abatible, de acero inoxidable AISI 304 acabado mate, de dimensiones totales 425x430 mm. Incluso elementos de fijación. (21/08/2019)
6 Ud × 78.59 = 471.54

| Código | Ud | Descripción | Rendimiento | Precio | Importe |
|---|---|---|---|---|---|
| mt31abp140bc | Ud | Asiento para minusválidos, rehabilitación y tercera edad, colocado en pared, abatible, de acero inoxidable AISI 304 acabado mate, de dimensiones totales 425x430 mm, incluso fijaciones de acero inoxidable. (material; 21/08/2019) | 1 | 75.783 | 75.78 |
| mo107 | h | Ayudante fontanero. | 0.098 | 13 | 1.27 |
| % | % | Medios Auxiliares | 2 % | 77.05 | 1.54 |
|  |  | Total |  |  | 78.59 |

**SPA040** m Pasamanos para minusválidos, rehabilitación y tercera edad, colocado en pared, de aluminio y nylon, de 35 mm de diámetro. Incluso elementos de fijación. (21/08/2019)
6 m × 40.06 = 240.36

| Código | Ud | Descripción | Rendimiento | Precio | Importe |
|---|---|---|---|---|---|
| mt31abp150a | m | Pasamanos para minusválidos, rehabilitación y tercera edad, de aluminio y nylon, de 35 mm de diámetro, suministrado con piezas auxiliares de remate de sección curva. (material; 21/08/2019) | 1 | 35.5 | 35.50 |
| mo107 | h | Ayudante fontanero. | 0.29 | 13 | 3.77 |
| % | % | Medios Auxiliares | 2 % | 39.27 | 0.79 |
|  |  | Total |  |  | 40.06 |

**SGD100** Ud Columna de ducha con temporizador con pulsación antiblocaje, con función antilegionela, serie Presto DL 400, modelo 27104 "PRESTO IBÉRICA". (21/08/2019)
6 Ud × 120.51 = 723.06

| Código | Ud | Descripción | Rendimiento | Precio | Importe |
|---|---|---|---|---|---|
| mt31gmp615k | Ud | Columna de ducha con temporizador con pulsación antiblocaje, con función antilegionela, serie Presto DL 400, modelo 27104 "PRESTO IBÉRICA", de zamak, acabado cromado, con tiempo de flujo ajustable entre 20 y 35 segundos, caudal de 10 l/min, rociador orientable con toma de alimentación vista macho de 3/4" y regulador automático de caudal, para colocación empotrada; incluso llave de paso, filtro y elementos de fijación. (material; 21/08/2019) | 1 | 111.492 | 111.49 |
| mt37www010 | Ud | Material auxiliar para instalaciones de fontanería. | 1 | 1.178 | 1.18 |
| mo008 | h | Oficial 1ª fontanero. | 0.365 | 15 | 5.48 |
| % | % | Medios Auxiliares | 2 % | 118.15 | 2.36 |
|  |  | Total |  |  | 120.51 |

### SM Baños
Importe: 9579

**SME010** Ud Portarrollos de papel higiénico, industrial, con disposición mural, carcasa de acero inoxidable AISI 304 con acabado cromado, para un rollo de papel de 240 m de longitud, con cierre mediante cerradura y llave.
32 Ud × 36.43 = 1165.76

| Código | Ud | Descripción | Rendimiento | Precio | Importe |
|---|---|---|---|---|---|
| mt31abp040a | Ud | Portarrollos de papel higiénico, industrial, con disposición mural, carcasa de acero inoxidable AISI 304 con acabado cromado, para un rollo de papel de 240 m de longitud, con cierre mediante cerradura y llave. (material) | 1 | 34.12 | 34.12 |
| mo107 | h | Ayudante fontanero. | 0.082 | 13 | 1.07 |
| % | % | Medios Auxiliares | 2 % | 35.19 | 0.70 |
| %CI | % | Costes Indirectos | 1.5 % | 35.89 | 0.54 |
|  |  | Total |  |  | 36.43 |

**SME020** Ud Toallero de papel zigzag, antivandálico, serie Clásica, modelo AH12000 Acero Inox Brillo (Z-600) "JOFEL",,O EQUIVALENTE a elegir por la DF, de acero inoxidable AISI 304 acabado brillante, de 335 mm de altura, 252 mm de anchura y 123 mm de profundidad, para 600 toallas de papel, plegadas en Z, con visor para control de la carga y cierre mediante cerradura y llave, peso 1,585 kg. Incluso elementos de fijación.
26 Ud × 17.69 = 459.94

| Código | Ud | Descripción | Rendimiento | Precio | Importe |
|---|---|---|---|---|---|
| mt31abj165a | Ud | Toallero de papel zigzag, antivandálico, serie Clásica, modelo AH12000 Acero Inox Brillo (Z-600) "JOFEL", de acero inoxidable AISI 304 acabado brillante, de 335 mm de altura, 252 mm de anchura y 123 mm de profundidad, para 600 toallas de papel, plegadas en Z, con visor para control de la carga y cierre mediante cerradura y llave, peso 1,585 kg. (material) | 1 | 16.022 | 16.02 |
| mo107 | h | Ayudante fontanero. | 0.082 | 13 | 1.07 |
| % | % | Medios Auxiliares | 2 % | 17.09 | 0.34 |
| %CI | % | Costes Indirectos | 1.5 % | 17.43 | 0.26 |
|  |  | Total |  |  | 17.69 |

**SMB010** Ud Secamanos eléctrico, serie Tifón, modelo AA27550 Frontal Inox Satinado "JOFEL", con filtro HEPA, alimentación a 230/240 V y 50-60 Hz, potencia nominal 1500 W, motor universal, carcasa de acero inoxidable AISI 304 acabado satinado con tratamiento antihuellas con iluminación perimetral con led, base de ABS, con interruptor óptico por aproximación de las manos, tiempo máximo de funcionamiento 30 segundos, tiempo de secado de manos 10 segundos, velocidad de salida del aire 540 km/h, flujo de aire 61 litros/segundo, de 540 mm de altura, 320 mm de anchura y 180 mm de profundidad, con aditivo antimicrobiano en la superficie de secado, señales de aviso de sustitución o limpieza del filtro, avería en el sistema de evaporación y sustitución de las escobillas del motor, protección IP21, aislamiento clase II, nivel sonoro 65,6 dB, peso 6,65 kg. Incluso elementos de fijación.
26 Ud × 141.88 = 3688.88
Secamanos eléctrico, serie Tifón, modelo AA27550 Frontal Inox Satinado "JOFEL",,O EQUIVALENTE a elegir por la DF, con filtro HEPA, alimentación a 230/240 V y 50-60 Hz, potencia nominal 1500 W, motor universal, carcasa de acero inoxidable AISI 304 acabado satinado con tratamiento antihuellas con iluminación perimetral con led, base de ABS, con interruptor óptico por aproximación de las manos, tiempo máximo de funcionamiento 30 segundos, tiempo de secado de manos 10 segundos, velocidad de salida del aire 540 km/h, flujo de aire 61 litros/segundo, de 540 mm de altura, 320 mm de anchura y 180 mm de profundidad, con aditivo antimicrobiano en la superficie de secado, señales de aviso de sustitución o limpieza del filtro, avería en el sistema de evaporación y sustitución de las escobillas del motor, protección IP21, aislamiento clase II, nivel sonoro 65,6 dB, peso 6,65 kg. Incluso elementos de fijación.

| Código | Ud | Descripción | Rendimiento | Precio | Importe |
|---|---|---|---|---|---|
| mt31abj007b | Ud | Secamanos eléctrico, serie Tifón, modelo AA27550 Frontal Inox Satinado "JOFEL", con filtro HEPA, alimentación a 230/240 V y 50-60 Hz, potencia nominal 1500 W, motor universal, carcasa de acero inoxidable AISI 304 acabado satinado con tratamiento antihuellas con iluminación perimetral con led, base de ABS, con interruptor óptico por aproximación de las manos, tiempo máximo de funcionamiento 30 segundos, tiempo de secado de manos 10 segundos, velocidad de salida del aire 540 km/h, flujo de aire 61 litros/segundo, de 540 mm de altura, 320 mm de anchura y 180 mm de profundidad, con aditivo antimicrobiano en la superficie de secado, señales de aviso de sustitución o limpieza del filtro, avería en el sistema de evaporación y sustitución de las escobillas del motor, protección IP21, aislamiento clase II, nivel sonoro 65,6 dB, peso 6,65 kg, con elementos de fijación. (material) | 1 | 136.359 | 136.36 |
| mo107 | h | Ayudante fontanero. | 0.052 | 13 | 0.68 |
| % | % | Medios Auxiliares | 2 % | 137.04 | 2.74 |
| %CI | % | Costes Indirectos | 1.5 % | 139.78 | 2.10 |
|  |  | Total |  |  | 141.88 |

**SMD010** Ud Dosificador de jabón líquido manual con disposición mural, de 1 l de capacidad, modelo Manual Inox (1 l) 88307 "PRESTO EQUIP", carcasa de acero inoxidable AISI 304, acabado satinado, de 120x210x70 mm.
26 Ud × 31.07 = 807.82
Dosificador de jabón líquido manual con disposición mural, de 1 l de capacidad, modelo Manual Inox (1 l) 88307 "PRESTO EQUIP",O EQUIVALENTE a elegir por la DF, carcasa de acero inoxidable AISI 304, acabado satinado, de 120x210x70 mm.

| Código | Ud | Descripción | Rendimiento | Precio | Importe |
|---|---|---|---|---|---|
| mt31abp020Bjb | Ud | Dosificador de jabón líquido manual con disposición mural, de 1 l de capacidad, modelo Manual Inox (1 l) 88307 "PRESTO EQUIP", carcasa de acero inoxidable AISI 304, acabado satinado, de 120x210x70 mm. (material) | 1 | 28.586 | 28.59 |
| mo107 | h | Ayudante fontanero. | 0.109 | 13 | 1.42 |
| % | % | Medios Auxiliares | 2 % | 30.01 | 0.60 |
| %CI | % | Costes Indirectos | 1.5 % | 30.61 | 0.46 |
|  |  | Total |  |  | 31.07 |

**SVT020** Ud Taquilla modular para vestuario, de 400 mm de anchura, 500 mm de profundidad y 1800 mm de altura, de tablero fenólico HPL, color a elegir.
25 Ud × 95.66 = 2391.50
Taquilla modular para vestuario, de 400 mm de anchura, 500 mm de profundidad y 1800 mm de altura, de tablero fenólico HPL, color a elegir formada por dos puertas de 900 mm de altura y 13 mm de espesor, laterales, estantes, techo, división y suelo de 10 mm de espesor, y fondo perforado para ventilación de 3 mm de espesor. Incluso elementos de fijación, patas regulables de PVC, cerraduras de resbalón, llaves, placas de numeración, bisagras antivandálicas de acero inoxidable y barras para colgar de aluminio con colgadores antideslizantes de ABS. Totalmente montada.

| Código | Ud | Descripción | Rendimiento | Precio | Importe |
|---|---|---|---|---|---|
| mt45tvg020b | Ud | Taquilla modular para vestuario, de 400 mm de anchura, 500 mm de profundidad y 1800 mm de altura, de tablero fenólico HPL, color a elegir formada por dos puertas de 900 mm de altura y 13 mm de espesor, laterales, estantes, techo, división y suelo de 10 mm de espesor, y fondo perforado para ventilación de 3 mm de espesor, incluso patas regulables de PVC, cerraduras de resbalón, llaves, placas de numeración, bisagras antivandálicas de acero inoxidable y barras para colgar de aluminio con colgadores antideslizantes de ABS. (material) | 1 | 89.327 | 89.33 |
| mo011 | h | Oficial 1ª montador. | 0.109 | 15 | 1.64 |
| mo080 | h | Ayudante montador. | 0.11 | 13 | 1.43 |
| % | % | Medios Auxiliares | 2 % | 92.40 | 1.85 |
| %CI | % | Costes Indirectos | 1.5 % | 94.25 | 1.41 |
|  |  | Total |  |  | 95.66 |

**SVB020** Ud Banco doble para vestuario con respaldo, perchero, altillo y zapatero, de tablero fenólico HPL y estructura de acero inoxidable AISI 316, de 2000 mm de longitud, 820 mm de profundidad y 1750 mm de altura.
2 Ud × 532.55 = 1065.10
Banco doble para vestuario con respaldo, perchero, altillo y zapatero, de 2000 mm de longitud, 820 mm de profundidad y 1750 mm de altura, formado por dos asientos de dos listones, dos respaldos de un listón, dos percheros de un listón con siete perchas de acero inoxidable AISI 304, dos altillos de dos listones y dos zapateros de un listón cada uno, de tablero fenólico HPL, color a elegir, de 150x13 mm de sección, fijados a una estructura tubular de acero inoxidable AISI 316, de 35x35 mm de sección. Incluso accesorios de montaje. Totalmente montado.

| Código | Ud | Descripción | Rendimiento | Precio | Importe |
|---|---|---|---|---|---|
| mt45bvg120g | Ud | Banco doble para vestuario con respaldo, perchero, altillo y zapatero, de 2000 mm de longitud, 820 mm de profundidad y 1750 mm de altura, formado por dos asientos de dos listones, dos respaldos de un listón, dos percheros de un listón con siete perchas de acero inoxidable AISI 304, dos altillos de dos listones y dos zapateros de un listón cada uno, de tablero fenólico HPL, color a elegir, de 150x13 mm de sección, fijados a una estructura tubular de acero inoxidable AISI 316, de 35x35 mm de sección, incluso accesorios de montaje. (material) | 1 | 508.447 | 508.45 |
| mo011 | h | Oficial 1ª montador. | 0.212 | 15 | 3.18 |
| mo080 | h | Ayudante montador. | 0.212 | 13 | 2.76 |
| % | % | Medios Auxiliares | 2 % | 514.39 | 10.29 |
| %CI | % | Costes Indirectos | 1.5 % | 524.68 | 7.87 |
|  |  | Total |  |  | 532.55 |

### SN Encimeras
Importe: 8694.22

**SNA010** ml Encimera de aglomerado de cuarzo blanco, acabado pulido, de 100 cm de longitud, 60 cm de anchura y 3 cm de espesor, canto doble recto, con los bordes ligeramente biselados, formación de 1 hueco con sus cantos pulidos, y copete perimetral de 5 cm de altura y 3 cm de espesor, con el borde recto.
60.318 ml × 121.97 = 7356.99

| Código | Ud | Descripción | Rendimiento | Precio | Importe |
|---|---|---|---|---|---|
| mt19egl020b | m² | Encimera de aglomerado de cuarzo blanco, acabado pulido, de 3 cm de espesor. (material) | 0.7 | 70.469 | 49.33 |
| mt19ewa030baa | m | Formación de canto doble recto con los bordes ligeramente biselados en encimera de piedra natural. (material) | 2.2 | 6.187 | 13.61 |
| mt19ewa040a | m | Formación de canto recto en copete de piedra natural, para el encuentro entre la encimera y el paramento vertical. (material) | 1 | 3.101 | 3.10 |
| mt19ewa010j | Ud | Formación de hueco con los cantos pulidos, en encimera de cuarzo sintético. (material) | 1 | 24.165 | 24.17 |
| mt19ewa020 | Ud | Material auxiliar para anclaje de encimera. (material) | 1 | 6.564 | 6.56 |
| mt19egl025 | l | Masilla tixotrópica, de color a elegir, de alta durabilidad y estabilidad de color tras el endurecimiento, para aplicar como material de rejuntado de elementos de aglomerado de cuarzo. (material) | 0.017 | 14.989 | 0.25 |
| mo011 | h | Oficial 1ª montador. | 0.721 | 15 | 10.82 |
| mo080 | h | Ayudante montador. | 0.767 | 13 | 9.97 |
| % | % | Medios Auxiliares | 2 % | 117.81 | 2.36 |
| %CI | % | Costes Indirectos | 1.5 % | 120.17 | 1.80 |
|  |  | Total |  |  | 121.97 |

| Medición | Uds. | Largo | Parcial |
|---|---|---|---|
| infantil | 6 | 3.190 | 19.140 |
| Nombre medición | 1 | 1.986 | 1.986 |
|  | 1 | 0.910 | 0.910 |
|  | 1 | 1.875 | 1.875 |
| comedor | 1 | 7.403 | 7.403 |
|  | 1 | 5.321 | 5.321 |
| baños | 1 | 3.816 | 3.816 |
|  | 1 | 2.273 | 2.273 |
| usos multiples | 1 | 2.016 | 2.016 |
| gim | 1 | 2.518 | 2.518 |
|  | 1 | 2.159 | 2.159 |
|  | 1 | 1.366 | 1.366 |
| porche | 1 | 0.668 | 0.668 |
|  | 1 | 1.201 | 1.201 |
|  | 1 | 1.673 | 1.673 |
| pl1ª | 1 | 3.720 | 3.720 |
|  | 1 | 2.273 | 2.273 |
| Total |  |  | 60.318 |

**encimroble** ml Encimera de tablero roble,de 5cm de espesor x62x5 cm, apoyada en la tabiquería inferior sobre perfiles de refuerzo de simple T de 40x40mm. Incluso anclajes, sellado perimetral por medio de un cordón de 5 mm de espesor de sellador elástico, remates, perfectamente terminada, acabado al aceite. (15/07/2019)
5.2 ml × 257.16 = 1337.23

| Código | Ud | Descripción | Rendimiento | Precio | Importe |
|---|---|---|---|---|---|
| mt19ema010b | m | Encimera de tablero roble,de 5cm de espesor x62x5 cm, apoyada en la tabiquería inferior sobre perfiles de refuerzo de simple T de 40x40mm. Incluso anclajes, sellado perimetral por medio de un cordón de 5 mm de espesor de sellador elástico, remates, perfectamente terminada, acabado al aceite. (material; 15/07/2019) | 1.05 | 107.19 | 112.55 |
| mt19ewa020 | Ud | Material auxiliar para anclaje de encimera. | 1 | 6.564 | 6.56 |
| mt32war010 | kg | Sellador elástico de poliuretano monocomponente para juntas. (material; 15/07/2019) | 0.221 | 9.09 | 2.01 |
| mo017 | h | Oficial 1ª carpintero. | 4.365 | 15 | 65.48 |
| mo058 | h | Ayudante carpintero. | 5.04 | 13 | 65.52 |
| % | % | Medios Auxiliares | 2 % | 252.12 | 5.04 |
|  |  | Total |  |  | 257.16 |

| Medición | Uds. | Largo | Parcial |
|---|---|---|---|
| conserjeria | 1 | 3.400 | 3.400 |
| secretaria | 1 | 1.800 | 1.800 |
| Total |  |  | 5.2 |

### SI Indicadores, marcados, rotulaciones, ...
Importe: 50499.49

**SIR010** Ud Rótulo con soporte de aluminio lacado para señalización de local, de 720x420 mm, con las letras o números adheridos al soporte.
74 Ud × 674.16 = 49887.84

| Código | Ud | Descripción | Rendimiento | Precio | Importe |
|---|---|---|---|---|---|
| mt45rsv020e | Ud | Cartel de la Junta de Castilla y León normalizada, con soporte de aluminio lacado en color a elegir, de 1720x1420 mm, con las letras o números adheridos al soporte. Incluso elementos de fijación. (material) | 1 | 650 | 650.00 |
| mo080 | h | Ayudante montador. | 0.091 | 13 | 1.18 |
| % | % | Medios Auxiliares | 2 % | 651.18 | 13.02 |
| %CI | % | Costes Indirectos | 1.5 % | 664.20 | 9.96 |
|  |  | Total |  |  | 674.16 |

| Medición | Uds. | Parcial |
|---|---|---|
| plbaja | 55 | 55.000 |
| pl1ª | 19 | 19.000 |
| Total |  | 74 |

**Vinilo** m2 Vinilo
40.24 m2 × 15.2 = 611.65
Suministro y colocación de decoración de vinilos en cristaleras según diseño, anagramas de la JCYL, adhesivos, totalmente colocados y montados.

| Código | Ud | Descripción | Rendimiento | Precio | Importe |
|---|---|---|---|---|---|
| mo055 | h | Oficial 1ª cristalero. | 0.188 | 15 | 2.82 |
| vinilo1 | m2 | Suministro de vinilos para decoración de vidrieras, realizando dibujos, anagramas, etc, según indicaciones de la DF. (material) | 1.05 | 11.304 | 11.87 |
| % | % | Medios Auxiliares | 2 % | 14.69 | 0.29 |
| %CI | % | Costes Indirectos | 1.5 % | 14.98 | 0.22 |
|  |  | Total |  |  | 15.2 |

| Medición | Uds. | Largo | Ancho | Parcial |
|---|---|---|---|---|
| PE1 Gimnasio | 3 | 2.000 | 2.000 | 12.000 |
| aseos | 4 | 1.600 | 1.600 | 10.240 |
| lineas de mamparas | 18 |  |  | 18.000 |
| Total |  |  |  | 40.24 |

### SV Cabinas para vestuarios y aseos
Importe: 8142.82

**SVC010b** m2 Cabina para vestuario, de 900x1400 mm y 2000 mm de altura, de tablero fenólico HPL, de 13 mm de espesor, color a elegir; compuesta de: puerta de 600x1800 mm; estructura soporte de acero inoxidable y herrajes de acero inoxidable AISI 316L.
88.876 m2 × 91.62 = 8142.82
Cabina para vestuario, de 900x1400 mm y 2000 mm de altura, de tablero fenólico HPL, de 13 mm de espesor, color a elegir; compuesta de: puerta de 600x1800 mm; estructura soporte de acero inoxidable, formada por perfil guía horizontal de sección circular de 25 mm de diámetro, rosetas, pinzas de sujeción de los tableros y perfiles en U de 20x15 mm para fijación a la pared y herrajes de acero inoxidable AISI 316L, formados por bisagras con muelle, tirador con condena e indicador exterior de libre y ocupado, y pies regulables en altura hasta 150 mm. Incluso ajuste de la hoja, fijación de los herrajes, nivelación y ajuste final. Totalmente montada.

| Código | Ud | Descripción | Rendimiento | Precio | Importe |
|---|---|---|---|---|---|
| mt45cvg010j | m2 | Cabina para vestuario, de 900x1400 mm y 2000 mm de altura, de tablero fenólico HPL, de 13 mm de espesor, color a elegir, Euroclase B-s2, d0 de reacción al fuego, según UNE-EN 13501-1; compuesta de: puerta de 600x1800 mm; estructura soporte de acero inoxidable, formada por perfil guía horizontal de sección circular de 25 mm de diámetro, rosetas, pinzas de sujeción de los tableros y perfiles en U de 20x15 mm para fijación a la pared y herrajes de acero inoxidable AISI 316L, formados por bisagras con muelle, tirador con condena e indicador exterior de libre y ocupado, y pies regulables en altura hasta 150 mm. (material) | 1 | 79.428 | 79.43 |
| mo011 | h | Oficial 1ª montador. | 0.324 | 15 | 4.86 |
| mo080 | h | Ayudante montador. | 0.324 | 13 | 4.21 |
| % | % | Medios Auxiliares | 2 % | 88.50 | 1.77 |
| %CI | % | Costes Indirectos | 1.5 % | 90.27 | 1.35 |
|  |  | Total |  |  | 91.62 |

| Medición | Uds. | Largo | Ancho | Alto | Parcial |
|---|---|---|---|---|---|
| Baños planta baja | 2 | 3.580 |  | 2.100 | 15.036 |
|  | 3 | 1.619 | 2.000 | 2.100 | 20.399 |
| gimnasio | 1 | 4.239 |  | 2.100 | 8.902 |
|  | 1 | 4.239 |  | 2.100 | 8.902 |
| planta1º | 2 | 3.580 |  | 2.100 | 15.036 |
|  | 6 | 1.635 |  | 2.100 | 20.601 |
| Total |  |  |  |  | 88.876 |

## U Urbanización interior de la parcela
Importe: 484479.46

### MTURB Movimiento de tierras de Urbanización (14/05/2019)
Importe: 50002.1

**ADD010** m³ Desmonte en terreno, para dar al terreno la rasante de explanación prevista, con empleo de medios mecánicos, y carga a camión.
1795.5 m³ × 1.34 = 2405.97

| Código | Ud | Descripción | Rendimiento | Precio | Importe |
|---|---|---|---|---|---|
| mq01pan010a | h | Pala cargadora sobre neumáticos de 120 kW/1,9 m³. | 0.019 | 36.228 | 0.69 |
| mq01exn050c | h | Retroexcavadora sobre neumáticos, de 85 kW, con martillo rompedor. | 0.009 | 45 | 0.41 |
| mo020 | h | Oficial 1ª construcción. | 0.008 | 15 | 0.12 |
| mo113 | h | Peón ordinario construcción. | 0.006 | 12 | 0.07 |
| % | % | Medios Auxiliares | 2 % | 1.29 | 0.03 |
| %CI | % | Costes Indirectos | 1.5 % | 1.32 | 0.02 |
|  |  | Total |  |  | 1.34 |

| Medición | Uds. | Largo | Alto | Parcial |
|---|---|---|---|---|
| Parcela | 1 | 10300.000 | 0.250 | 2575.000 |
| Edificio | 1 | -3118.000 | 0.250 | -779.500 |
| Total |  |  |  | 1795.5 |

**ADE010d** m³ Excavación de zanjas para cimentaciones hasta una profundidad de 2 m, en cualquier tipo de terreno, con medios mecánicos, bajo nivel freático, y carga a camión. Incluso utilización de bombas para bajar el nivel freático del terreno y poder trabajar en seco durante las labores de excavación y tablones, cabeceros y codales de madera para apuntalamiento y entibación ligera, para una protección del 20%.
101.87 m³ × 28.9 = 2944.04

| Código | Ud | Descripción | Rendimiento | Precio | Importe |
|---|---|---|---|---|---|
| mt08emt040 | m³ | Madera de pino para apuntalamiento y entibación de excavaciones. (material) | 0.03 | 188.406 | 5.65 |
| mt08emt045a | m³ | Codal de madera, de 70 a 90 mm de diámetro y entre 2 y 2,5 m de longitud, para apuntalamiento y entibación de excavaciones. (material) | 0.006 | 169.762 | 1.02 |
| mt08var060 | kg | Puntas de acero de 20x100 mm. | 0.55 | 3 | 1.65 |
| mq01exn020b | h | Retroexcavadora hidráulica sobre neumáticos, de 115 kW. (maquinaria) | 0.37 | 40.644 | 15.04 |
| mq12bau030b | h | Bomba autoaspirante eléctrica de aguas limpias alta presión, de 3 kW, para un caudal de 30 m³/h. | 0.049 | 2.04 | 0.10 |
| mo020 | h | Oficial 1ª construcción. | 0.078 | 15 | 1.17 |
| mo113 | h | Peón ordinario construcción. | 0.273 | 12 | 3.28 |
| % | % | Medios Auxiliares | 2 % | 27.91 | 0.56 |
| %CI | % | Costes Indirectos | 1.5 % | 28.47 | 0.43 |
|  |  | Total |  |  | 28.9 |

| Medición | Uds. | Largo | Ancho | Alto | Parcial |
|---|---|---|---|---|---|
| vallado exterior | 1 | 407.480 | 0.500 | 0.500 | 101.870 |
| Total |  |  |  |  | 101.87 |

**ADE010e** m³ Excavación de zanjas para instalaciones hasta una profundidad de 2 m, en cualquier tipo de terreno, con medios mecánicos, bajo nivel freático, y carga a camión. Incluso utilización de bombas para bajar el nivel freático del terreno y poder trabajar en seco durante las labores de excavación y tablones, cabeceros y codales de madera para apuntalamiento y entibación ligera, para una protección del 20%.
153.059 m³ × 26.67 = 4082.08

| Código | Ud | Descripción | Rendimiento | Precio | Importe |
|---|---|---|---|---|---|
| mt08emt040 | m³ | Madera de pino para apuntalamiento y entibación de excavaciones. | 0.03 | 188.406 | 5.65 |
| mt08emt045a | m³ | Codal de madera, de 70 a 90 mm de diámetro y entre 2 y 2,5 m de longitud, para apuntalamiento y entibación de excavaciones. | 0.006 | 169.762 | 1.02 |
| mt08var060 | kg | Puntas de acero de 20x100 mm. | 0.55 | 3 | 1.65 |
| mq01exn020b | h | Retroexcavadora hidráulica sobre neumáticos, de 115 kW. | 0.322 | 40.644 | 13.09 |
| mq12bau030b | h | Bomba autoaspirante eléctrica de aguas limpias alta presión, de 3 kW, para un caudal de 30 m³/h. | 0.049 | 2.04 | 0.10 |
| mo020 | h | Oficial 1ª construcción. | 0.078 | 15 | 1.17 |
| mo113 | h | Peón ordinario construcción. | 0.257 | 12 | 3.08 |
| % | % | Medios Auxiliares | 2 % | 25.76 | 0.52 |
| %CI | % | Costes Indirectos | 1.5 % | 26.28 | 0.39 |
|  |  | Total |  |  | 26.67 |

| Medición | Uds. | Largo | Ancho | Alto | Parcial |
|---|---|---|---|---|---|
|  | 1 | 209.000 | 0.500 | 0.500 | 52.250 |
|  | 1 | 395.000 | 0.500 | 0.500 | 98.750 |
|  | 1 | 8.234 | 0.500 | 0.500 | 2.059 |
| Total |  |  |  |  | 153.059 |

**ADR010c** m³ Relleno de zanjas para instalaciones, con tierra seleccionada procedente de la propia excavación y compactación en tongadas sucesivas de 20 cm de espesor máximo con bandeja vibrante de guiado manual, hasta alcanzar una densidad seca no inferior al 95% de la máxima obtenida en el ensayo Proctor Modificado, realizado según UNE 103501. Incluso cinta o distintivo indicador de la instalación.
76.529 m³ × 4.8 = 367.34

| Código | Ud | Descripción | Rendimiento | Precio | Importe |
|---|---|---|---|---|---|
| mt01var010 | m | Cinta plastificada. | 1.1 | 0.123 | 0.14 |
| mq04dua020b | h | Dumper de descarga frontal de 2 t de carga útil. | 0.1 | 8.422 | 0.84 |
| mq02rod010d | h | Bandeja vibrante de guiado manual, de 300 kg, anchura de trabajo 70 cm, reversible. | 0.149 | 5.837 | 0.87 |
| mq02cia020j | h | Camión cisterna de 8 m³ de capacidad. | 0.01 | 36.623 | 0.37 |
| mq04cab010c | h | Camión basculante de 12 t de carga, de 162 kW. | 0.015 | 36.491 | 0.55 |
| mo113 | h | Peón ordinario construcción. | 0.156 | 12 | 1.87 |
| % | % | Medios Auxiliares | 2 % | 4.64 | 0.09 |
| %CI | % | Costes Indirectos | 1.5 % | 4.73 | 0.07 |
|  |  | Total |  |  | 4.8 |

| Medición | Uds. | Largo | Ancho | Alto | Parcial |
|---|---|---|---|---|---|
|  | 1 | 209.000 | 0.500 | 0.500 | 52.250 |
|  | 1 | 395.000 | 0.500 | 0.500 | 98.750 |
|  | 1 | 8.234 | 0.500 | 0.500 | 2.059 |
|  | -0.5 | 153.059 |  |  | -76.530 |
| Total |  |  |  |  | 76.529 |

**ADR030** m³ Base de pavimento realizada mediante relleno a cielo abierto, con zahorra artificial caliza, y compactación en tongadas sucesivas de 30 cm de espesor máximo con compactador monocilíndrico vibrante autopropulsado, hasta alcanzar una densidad seca no inferior al 95% de la máxima obtenida en el ensayo Proctor Modificado, realizado según UNE 103501.
1202.051 m³ × 25.19 = 30279.66

| Código | Ud | Descripción | Rendimiento | Precio | Importe |
|---|---|---|---|---|---|
| mt01zah010c | t | Zahorra artificial caliza. | 2.2 | 8.451 | 18.59 |
| mq04dua020b | h | Dumper de descarga frontal de 2 t de carga útil. | 0.1 | 8.422 | 0.84 |
| mq02rov010c | h | Compactador monocilíndrico vibrante autopropulsado, de 74 kW, de 7,42 t, anchura de trabajo 167,6 cm. (maquinaria) | 0.099 | 42.821 | 4.24 |
| mq02cia020j | h | Camión cisterna de 8 m³ de capacidad. | 0.01 | 36.623 | 0.37 |
| mo113 | h | Peón ordinario construcción. | 0.024 | 12 | 0.29 |
| % | % | Medios Auxiliares | 2 % | 24.33 | 0.49 |
| %CI | % | Costes Indirectos | 1.5 % | 24.82 | 0.37 |
|  |  | Total |  |  | 25.19 |

| Medición | Uds. | Largo | Alto | Parcial |
|---|---|---|---|---|
| Parcela | 1 | 10300.000 | 0.200 | 2060.000 |
| Edificio | 1 | -3118.000 | 0.200 | -623.600 |
|  | -1 | 1171.746 | 0.200 | -234.349 |
| Total |  |  |  | 1202.051 |

**ANE010c** m² Encachado en caja para base de solera de 20 cm de espesor, mediante relleno y extendido en tongadas de espesor no superior a 20 cm de gravas procedentes de cantera caliza de 40/80 mm; y posterior compactación mediante equipo mecánico con rodillo vibrante tándem autopropulsado, sobre la explanada homogénea y nivelada. (15/07/2019)
1202.051 m² × 5.68 = 6827.65

| Código | Ud | Descripción | Rendimiento | Precio | Importe |
|---|---|---|---|---|---|
| mt01are010a | m³ | Grava de cantera de piedra caliza, de 40 a 70 mm de diámetro. (material) | 0.22 | 14.125 | 3.11 |
| mq01pan010a | h | Pala cargadora sobre neumáticos de 120 kW/1,9 m³. | 0.011 | 36.228 | 0.40 |
| mq02cia020j | h | Camión cisterna de 8 m³ de capacidad. | 0.011 | 36.623 | 0.40 |
| mq02ron010a | h | Rodillo vibrante tándem autopropulsado, de 24,8 kW, de 2450 kg, anchura de trabajo 100 cm. (maquinaria; 15/07/2019) | 0.011 | 16.12 | 0.18 |
| mo113 | h | Peón ordinario construcción. | 0.117 | 12 | 1.40 |
| % | % | Medios Auxiliares | 2 % | 5.49 | 0.11 |
| %CI | % | Costes Indirectos | 1.5 % | 5.60 | 0.08 |
|  |  | Total |  |  | 5.68 |

| Medición | Uds. | Largo | Alto | Parcial |
|---|---|---|---|---|
| Parcela | 1 | 10300.000 | 0.200 | 2060.000 |
| Edificio | 1 | -3118.000 | 0.200 | -623.600 |
|  | -1 | 1171.746 | 0.200 | -234.349 |
| Total |  |  |  | 1202.051 |

**CHH020** m³ Hormigón HM-25/B/20/I fabricado en central y vertido desde camión, para formación de MONTICULOS.
40.278 m³ × 76.85 = 3095.36
Hormigón HM-25/B/20/I fabricado en central y vertido desde camión, para formación de para formación de monticulos en zonas de juegos de niños, realizado con hormigón seco, compactado con pisón en capas de 20 a 30cm de altura hasta formar el monticulo para posteriormete colocar pavimento de caucho , con acabado según caracteristicas pedida por la empresa de pavimento de caucho.Incluso pp de formación de ptes, alisado y fratasado.

| Código | Ud | Descripción | Rendimiento | Precio | Importe |
|---|---|---|---|---|---|
| mt10hmf010Nm | m³ | Hormigón HM-25/B/20/I, fabricado en central. (material) | 1.1 | 54.7 | 60.17 |
| encofrado | m2 | Encofrado de monticulos para retención de hormigón realizado con malla tipo nervometal y tochos de acero corrugado para retención (material; 15/07/2019) | 2.5 | 4.33 | 10.83 |
| mo045 | h | Oficial 1ª estructurista, en trabajos de puesta en obra del hormigón. | 0.04 | 15 | 0.60 |
| mo092 | h | Ayudante estructurista, en trabajos de puesta en obra del hormigón. | 0.202 | 13 | 2.63 |
| % | % | Medios Auxiliares | 2 % | 74.23 | 1.48 |
| %CI | % | Costes Indirectos | 1.5 % | 75.71 | 1.14 |
|  |  | Total |  |  | 76.85 |

| Medición | Uds. | Largo | Alto | Parcial |
|---|---|---|---|---|
| base | 1 | 26.005 | 0.300 | 7.802 |
|  | 1 | 14.989 | 0.300 | 4.497 |
|  | 1 | 6.551 | 0.300 | 1.965 |
| tobogan | 1 | 33.955 | 0.400 | 13.582 |
|  | 1 | 16.083 | 0.400 | 6.433 |
|  | 1 | 2.922 | 0.400 | 1.169 |
| Primaria | 1 | 12.566 | 0.200 | 2.513 |
|  | 1 | 5.362 | 0.200 | 1.072 |
|  | 1 | 4.448 | 0.200 | 0.890 |
|  | 1 | 1.777 | 0.200 | 0.355 |
| Total |  |  |  | 40.278 |

### UN Contenciones
Importe: 37226.29

**CRL010b** m² Capa de hormigón de limpieza y nivelado de fondos de cimentación, de 10 cm de espesor, de hormigón HL-150/B/20, fabricado en central y vertido desde camión, en el fondo de la excavación previamente realizada.
203.74 m² × 5.3 = 1079.82

| Código | Ud | Descripción | Rendimiento | Precio | Importe |
|---|---|---|---|---|---|
| mt10hmf011fb | m³ | Hormigón de limpieza HL-150/B/20, fabricado en central. (material) | 0.105 | 46.16 | 4.85 |
| mo045 | h | Oficial 1ª estructurista, en trabajos de puesta en obra del hormigón. | 0.007 | 15 | 0.11 |
| mo092 | h | Ayudante estructurista, en trabajos de puesta en obra del hormigón. | 0.012 | 13 | 0.16 |
| % | % | Medios Auxiliares | 2 % | 5.12 | 0.10 |
| %CI | % | Costes Indirectos | 1.5 % | 5.22 | 0.08 |
|  |  | Total |  |  | 5.3 |

| Medición | Uds. | Largo | Ancho | Parcial |
|---|---|---|---|---|
| vallado exterior | 1 | 407.480 | 0.500 | 203.740 |
| Total |  |  |  | 203.74 |

**CSV010** m³ Zapata corrida de cimentación, de hormigón armado, realizada en excavación previa, con hormigón HA-35/B/20/IIa+Qc fabricado en central con Distintivo de calidad Oficialmente Reconocido (D.O.R.), con cemento SR, con aditivo hidrófugo, y vertido con bomba, y acero UNE-EN 10080 B 500 S, con una cuantía aproximada de 50 kg/m³. Incluso armaduras de espera de los pilares u otros elementos, alambre de atar, separadores y tubos para paso de instalaciones. (15/07/2019)
78.436 m³ × 123.75 = 9706.46

| Código | Ud | Descripción | Rendimiento | Precio | Importe |
|---|---|---|---|---|---|
| mt07aco020a | Ud | Separador homologado para cimentaciones. | 7 | 0.114 | 0.80 |
| mt07aco010c | kg | Ferralla elaborada en taller industrial con acero en barras corrugadas, UNE-EN 10080 B 500 S, de varios diámetros. | 50 | 0.724 | 36.20 |
| mt08var050 | kg | Alambre galvanizado para atar, de 1,30 mm de diámetro. | 0.2 | 0.988 | 0.20 |
| mt10haf010jEj | m³ | Hormigón HA-35/B/20/IIa+Qc, fabricado en central, con Distintivo de calidad Oficialmente Reconocido (D.O.R.), con cemento SR, con aditivo hidrófugo. (material; 15/07/2019) | 1.1 | 67.04 | 73.74 |
| mt11var300 | m | Tubo de PVC liso, de varios diámetros. | 0.02 | 5.593 | 0.11 |
| mq06bhe010 | h | Camión bomba estacionado en obra, para bombeo de hormigón. | 0.053 | 85 | 4.51 |
| mo043 | h | Oficial 1ª ferrallista. | 0.074 | 15 | 1.11 |
| mo090 | h | Ayudante ferrallista. | 0.074 | 13 | 0.96 |
| mo045 | h | Oficial 1ª estructurista, en trabajos de puesta en obra del hormigón. | 0.046 | 15 | 0.69 |
| mo092 | h | Ayudante estructurista, en trabajos de puesta en obra del hormigón. | 0.231 | 13 | 3.00 |
| % | % | Medios Auxiliares | 2 % | 121.32 | 2.43 |
|  |  | Total |  |  | 123.75 |

| Medición | Uds. | Largo | Ancho | Alto | Parcial |
|---|---|---|---|---|---|
| vallado exterior | 1 | 1.436 | 0.500 | 0.400 | 0.287 |
|  | 1 | 3.967 | 0.500 | 0.400 | 0.793 |
| Subtotal |  |  |  |  | 1.080 |
| Muro con zocalo visto VL1 | 1 | 7.913 | 0.500 | 0.400 | 1.583 |
| VL2 | 1 | 5.215 | 0.500 | 0.400 | 1.043 |
|  | 1 | 2.283 | 0.500 | 0.400 | 0.457 |
|  | 1 | 32.071 | 0.500 | 0.400 | 6.414 |
| VL5 | 1 | 104.616 | 0.500 | 0.400 | 20.923 |
| VL6 | 1 | 49.470 | 0.500 | 0.400 | 9.894 |
| VL7 | 1 | 25.415 | 0.500 | 0.400 | 5.083 |
| VL8 | 1 | 159.794 | 0.500 | 0.400 | 31.959 |
| Subtotal |  |  |  |  | 77.356 |
| Subtotal acumulado |  |  |  |  | 78.436 |
| Total |  |  |  |  | 78.436 |

**UNM020** m³ Muro de contención de tierras de superficie plana, con puntera y talón, de hormigón armado, de hasta 3 m de altura, realizado con hormigón HA-25/B/20/IIa fabricado en central, y vertido con bomba, y acero UNE-EN 10080 B 500 S, con una cuantía aproximada de 22 kg/m³. Incluso tubos de PVC para drenaje, alambre de atar y separadores.
138.353 m³ × 87.91 = 12162.61
Muro de contención de tierras de superficie vista plana, con puntera y talón, de hormigón armado, de hasta 3 m de altura, realizado con hormigón HA-25/B/20/IIa fabricado en central, y vertido con bomba, y acero UNE-EN 10080 B 500 S, con una cuantía aproximada de 22 kg/m³. Incluso tubos de PVC para drenaje, alambre de atar y separadores.(se deben empotrar los vallados antes de hormigonar a fin de que queden completamente empotrados en el zócalo e incluso zapata).

| Código | Ud | Descripción | Rendimiento | Precio | Importe |
|---|---|---|---|---|---|
| mt07aco020d | Ud | Separador homologado para muros. | 8 | 0.057 | 0.46 |
| mt07aco010g | kg | Acero en barras corrugadas, UNE-EN 10080 B 500 S, suministrado en obra en barras sin elaborar, de varios diámetros. | 22.44 | 0.556 | 12.48 |
| mt08var050 | kg | Alambre galvanizado para atar, de 1,30 mm de diámetro. | 0.286 | 0.988 | 0.28 |
| mt36tie010da | m | Tubo de PVC, serie B, de 75 mm de diámetro y 3 mm de espesor, con extremo abocardado, según UNE-EN 1329-1. (material) | 0.05 | 2.596 | 0.13 |
| mt10haf010nga | m³ | Hormigón HA-25/B/20/IIa, fabricado en central. | 1.05 | 54.7 | 57.44 |
| mq06bhe010 | h | Camión bomba estacionado en obra, para bombeo de hormigón. | 0.051 | 85 | 4.34 |
| mo043 | h | Oficial 1ª ferrallista. | 0.203 | 15 | 3.05 |
| mo090 | h | Ayudante ferrallista. | 0.258 | 13 | 3.35 |
| mo045 | h | Oficial 1ª estructurista, en trabajos de puesta en obra del hormigón. | 0.051 | 15 | 0.77 |
| mo092 | h | Ayudante estructurista, en trabajos de puesta en obra del hormigón. | 0.201 | 13 | 2.61 |
| % | % | Medios Auxiliares | 2 % | 84.91 | 1.70 |
| %CI | % | Costes Indirectos | 1.5 % | 86.61 | 1.30 |
|  |  | Total |  |  | 87.91 |

| Medición | Uds. | Largo | Ancho | Alto | Parcial |
|---|---|---|---|---|---|
| vallado exterior | 1 | 1.436 | 0.400 | 3.500 | 2.010 |
|  | 1 | 3.967 | 0.800 | 3.900 | 12.377 |
| Subtotal |  |  |  |  | 14.387 |
| Muro con zocalo visto VL1 | 1 | 7.913 | 0.300 |  | 2.374 |
| VL2 | 1 | 5.215 | 0.300 |  | 1.565 |
|  | 1 | 2.283 | 0.300 |  | 0.685 |
|  | 1 | 32.071 | 0.300 |  | 9.621 |
| VL5 | 1 | 104.616 | 0.330 |  | 34.523 |
| VL6 | 1 | 49.470 | 0.300 |  | 14.841 |
| VL7 | 1 | 25.415 | 0.300 |  | 7.625 |
| VL8 | 1 | 159.794 | 0.330 |  | 52.732 |
| Subtotal |  |  |  |  | 123.966 |
| Subtotal acumulado |  |  |  |  | 138.353 |
| Total |  |  |  |  | 138.353 |

**CCS020** m² Montaje y desmontaje de sistema de encofrado a una cara con acabado visto con textura veteada, realizado con tablones de madera de pino, amortizables en 4 usos, para formación de muro de hormigón armado, de hasta 3 m de altura y superficie plana, para contención de tierras. Incluso tubos para paso de instalaciones; pasamuros para paso de los tensores; elementos de sustentación, fijación y apuntalamiento necesarios para su estabilidad; y líquido desencofrante para evitar la adherencia del hormigón al encofrado.
523.539 m² × 23.31 = 12203.69

| Código | Ud | Descripción | Rendimiento | Precio | Importe |
|---|---|---|---|---|---|
| mt08ema060a | m² | Tablones de madera de pino, para encofrar muros de hormigón de hasta 3 m de altura. (material) | 0.25 | 25.121 | 6.28 |
| mt08ema065a | Ud | Estructura soporte de sistema de encofrado vertical, para muro de hormigón a una cara, de hasta 3 m de altura, formada por tornapuntas de madera para estabilización y aplomado de la superficie encofrante del muro. (material) | 0.1 | 43.328 | 4.33 |
| mt08var050 | kg | Alambre galvanizado para atar, de 1,30 mm de diámetro. | 0.12 | 0.988 | 0.12 |
| mt08var060 | kg | Puntas de acero de 20x100 mm. | 0.04 | 3 | 0.12 |
| mt08dba010a | l | Agente desmoldeante biodegradable en fase acuosa para hormigones con acabado visto. | 0.013 | 7.341 | 0.10 |
| mt11var300 | m | Tubo de PVC liso, de varios diámetros. | 0.02 | 5.593 | 0.11 |
| mt08var204 | Ud | Pasamuros de PVC para paso de los tensores del encofrado, de varios diámetros y longitudes. | 0.4 | 0.838 | 0.34 |
| mo044 | h | Oficial 1ª encofrador. | 0.38 | 15 | 5.70 |
| mo091 | h | Ayudante encofrador. | 0.417 | 13 | 5.42 |
| % | % | Medios Auxiliares | 2 % | 22.52 | 0.45 |
| %CI | % | Costes Indirectos | 1.5 % | 22.97 | 0.34 |
|  |  | Total |  |  | 23.31 |

| Medición | Uds. | Largo | Ancho | Alto | Parcial |
|---|---|---|---|---|---|
| muro | 2 | 407.480 |  | 0.600 | 488.976 |
| Subtotal |  |  |  |  | 488.976 |
| vallado exterior | 2 | 1.436 |  | 3.500 | 10.052 |
|  | 2 |  | 0.400 | 3.500 | 2.800 |
|  | 1 | 3.967 |  | 3.900 | 15.471 |
|  | 2 |  | 0.800 | 3.900 | 6.240 |
| Subtotal |  |  |  |  | 34.563 |
| Subtotal acumulado |  |  |  |  | 523.539 |
| Total |  |  |  |  | 523.539 |

**EHL010c** m² Losa maciza de hormigón armado, inclinada, con altura libre de planta de hasta 3 m, canto 24 cm, realizada con hormigón HA-25/B/20/IIa fabricado en central, y vertido con cubilote, y acero UNE-EN 10080 B 500 S, con una cuantía aproximada de 21 kg/m²; montaje y desmontaje de sistema de encofrado continuo, con acabado tipo industrial para revestir, formado por: superficie encofrante de tableros de madera tratada, reforzados con varillas y perfiles, amortizables en 25 usos; estructura soporte horizontal de sopandas metálicas y accesorios de montaje, amortizables en 150 usos y estructura soporte vertical de puntales metálicos, amortizables en 150 usos. Incluso nervios y zunchos perimetrales de planta y huecos, alambre de atar, separadores, aplicación de líquido desencofrante y agente filmógeno para el curado de hormigones y morteros.
36.554 m² × 56.73 = 2073.71

| Código | Ud | Descripción | Rendimiento | Precio | Importe |
|---|---|---|---|---|---|
| mt08eft030a | m² | Tablero de madera tratada, de 22 mm de espesor, reforzado con varillas y perfiles. | 0.044 | 33.774 | 1.49 |
| mt08eva030 | m² | Estructura soporte para encofrado recuperable, compuesta de: sopandas metálicas y accesorios de montaje. | 0.007 | 76.545 | 0.54 |
| mt50spa081a | Ud | Puntal metálico telescópico, de hasta 5 m de altura. | 0.027 | 11.863 | 0.32 |
| mt08cim030b | m³ | Madera de pino. | 0.003 | 190 | 0.57 |
| mt08var060 | kg | Puntas de acero de 20x100 mm. | 0.04 | 3 | 0.12 |
| mt08dba010b | l | Agente desmoldeante, a base de aceites especiales, emulsionable en agua para encofrados metálicos, fenólicos o de madera. | 0.03 | 1 | 0.03 |
| mt07aco020i | Ud | Separador homologado para losas macizas. | 3 | 0.075 | 0.23 |
| mt07aco010c | kg | Ferralla elaborada en taller industrial con acero en barras corrugadas, UNE-EN 10080 B 500 S, de varios diámetros. | 21 | 0.724 | 15.20 |
| mt08var050 | kg | Alambre galvanizado para atar, de 1,30 mm de diámetro. | 0.252 | 0.988 | 0.25 |
| mt10haf010nga | m³ | Hormigón HA-25/B/20/IIa, fabricado en central. | 0.252 | 54.7 | 13.78 |
| mt08cur020a | l | Agente filmógeno para el curado de hormigones y morteros. | 0.15 | 1.748 | 0.26 |
| mo044 | h | Oficial 1ª encofrador. | 0.476 | 15 | 7.14 |
| mo091 | h | Ayudante encofrador. | 0.476 | 13 | 6.19 |
| mo043 | h | Oficial 1ª ferrallista. | 0.216 | 15 | 3.24 |
| mo090 | h | Ayudante ferrallista. | 0.18 | 13 | 2.34 |
| mo045 | h | Oficial 1ª estructurista, en trabajos de puesta en obra del hormigón. | 0.045 | 15 | 0.68 |
| mo092 | h | Ayudante estructurista, en trabajos de puesta en obra del hormigón. | 0.185 | 13 | 2.41 |
| % | % | Medios Auxiliares | 2 % | 54.79 | 1.10 |
| %CI | % | Costes Indirectos | 1.5 % | 55.89 | 0.84 |
|  |  | Total |  |  | 56.73 |

| Medición | Uds. | Largo | Parcial |
|---|---|---|---|
| entrada | 1 | 36.554 | 36.554 |
| Total |  |  | 36.554 |

### UV Cerramientos exteriores
Importe: 112542.42

**TJV010b** m Valla para área de juegos infantiles, de 1 m de altura, formada por tubo circular de acero galvanizado de 110 cm de altura y diferentes diámetros 10-15-20-25cm de diametro soldados a pletinas de 10 mm de espesor formando vallado, con tornillería de acero galvanizado, embutida y protegida con tapones de seguridad, fijada a una base de hormigón HM-20/P/20/I.
133.606 m × 103.92 = 13884.34

| Código | Ud | Descripción | Rendimiento | Precio | Importe |
|---|---|---|---|---|---|
| mt10hmf010Mp | m³ | Hormigón HM-20/P/20/I, fabricado en central. | 0.15 | 52.05 | 7.81 |
| vallatubo | m | Valla para área de juegos infantiles, de 1 m de altura, formada por tubo verticales de acero galvanizado de 90 cm de altura y 80 mm de diametro soldados a pletinas de 15 mm de espesor formando vallado, con tornillería de acero galvanizado, embutida y protegida con tapones de seguridad, incluso elementos de fijación. (material) | 1 | 60.29 | 60.29 |
| mo041 | h | Oficial 1ª construcción de obra civil. | 0.95 | 15 | 14.25 |
| mo087 | h | Ayudante construcción de obra civil. | 0.95 | 13 | 12.35 |
| mt09mif010ka | t | Mortero industrial para albañilería, de cemento, color gris, con aditivo hidrófugo, categoría M-10 (resistencia a compresión 10 N/mm²), suministrado en sacos, según UNE-EN 998-2. | 0.019 | 32.961 | 0.63 |
| mo018 | h | Oficial 1ª cerrajero. | 0.18 | 15 | 2.70 |
| mo059 | h | Ayudante cerrajero. | 0.18 | 13 | 2.34 |
| % | % | Medios Auxiliares | 2 % | 100.37 | 2.01 |
| %CI | % | Costes Indirectos | 1.5 % | 102.38 | 1.54 |
|  |  | Total |  |  | 103.92 |

| Medición | Uds. | Largo | Parcial |
|---|---|---|---|
| infantil mod 1 | 1 | 28.540 | 28.540 |
|  | 1 | 9.044 | 9.044 |
|  | 1 | 8.402 | 8.402 |
| mod 2 | 1 | 36.986 | 36.986 |
|  | 1 | 8.651 | 8.651 |
|  | 1 | 8.304 | 8.304 |
|  | 1 | 8.702 | 8.702 |
| Cierre pistas | 1 | 24.977 | 24.977 |
| Total |  |  | 133.606 |

**TJV020b** Ud Puerta de acceso para área de juegos infantiles, de 1 m de altura, formada por tubo verticales de acero galvanizado de 90 cm de altura y 80 mm de diametro soldados a pletinas de 15 mm de espesor formando vallado, con tornillería de acero galvanizado, con sistema de bisagras anti-atrapadedos, y pestillo.
6 Ud × 94.84 = 569.04
Puerta de acceso para área de juegos infantiles, de 1.1 m de altura, formada por tubo circular de acero galvanizado de 110 cm de altura y diferentes diámetros 10-15-20-25cm de diametro soldados a pletinas de 10 mm de espesor formando vallado formando puerta, con tornillería de acero galvanizado, tirador y sistema de bisagras anti-atrapadedos, y pestillo.

| Código | Ud | Descripción | Rendimiento | Precio | Importe |
|---|---|---|---|---|---|
| mt10hmf010Mp | m³ | Hormigón HM-20/P/20/I, fabricado en central. | 0.15 | 52.05 | 7.81 |
| puertub | Ud | Puerta de acceso para área de juegos infantiles, de 1 m de altura, formada por tubo verticales de acero galvanizado de 90 cm de altura y 80 mm de diametro soldados a pletinas de 15 mm de espesor formando vallado, con tornillería de acero galvanizado, con sistema de bisagras anti-atrapadedos, y pestillo, incluso elementos de fijación. (material) | 1 | 57.203 | 57.20 |
| mo041 | h | Oficial 1ª construcción de obra civil. | 0.95 | 15 | 14.25 |
| mo087 | h | Ayudante construcción de obra civil. | 0.95 | 13 | 12.35 |
| % | % | Medios Auxiliares | 2 % | 91.61 | 1.83 |
| %CI | % | Costes Indirectos | 1.5 % | 93.44 | 1.40 |
|  |  | Total |  |  | 94.84 |

**UVP010c** m2 Puerta cancela metálica de carpintería metálica, de hoja corredera, dimensiones 450x110 cm, para acceso de vehículos, apertura manual.
4.4 m2 × 194.82 = 857.21
Puerta cancela metálica de carpintería metálica, de hoja corredera, dimensiones 450x110 cm, formada por tubo circular de acero galvanizado de 110 cm de altura y diferentes diámetros 10-15-20-25cm de diametro soldados a pletinas de 10 mm de espesor formando vallado formando puerta, con tornillería de acero galvanizado, tirador y sistema anti-atrapadedos, y pestillo, Apertura manual. Incluso pórtico lateral de sustentación y tope de cierre, guía inferior con UPN 100 y cuadradillo macizo de 25x25 mm sentados con hormigón HM-25/B/20/I y recibidos a obra; ruedas para deslizamiento, con rodamiento de engrase permanente, elementos de anclaje, herrajes de seguridad y cierre, acabado con imprimación antioxidante y accesorios. Totalmente montada y probada por la empresa instaladora.

| Código | Ud | Descripción | Rendimiento | Precio | Importe |
|---|---|---|---|---|---|
| mt10hmf010Nm | m³ | Hormigón HM-25/B/20/I, fabricado en central. | 0.081 | 54.7 | 4.43 |
| mt08aaa010a | m³ | Agua. | 0.018 | 1.354 | 0.02 |
| mt09mif010ca | t | Mortero industrial para albañilería, de cemento, color gris, categoría M-5 (resistencia a compresión 5 N/mm²), suministrado en sacos, según UNE-EN 998-2. | 0.102 | 30.043 | 3.06 |
| mt26vpc010f | m² | Puerta cancela metálica en valla exterior, para acceso de vehículos, hoja corredera, carpintería metálica con pórtico lateral de sustentación y tope de cierre, guía inferior con UPN 100 y cuadradillo macizo de 25x25 mm, ruedas de deslizamiento de 20 mm con rodamiento de engrase permanente, elementos de anclaje, herrajes de seguridad y cierre, acabado con imprimación antioxidante y accesorios. Según UNE-EN 13241-1. (material) | 1 | 85.659 | 85.66 |
| mo041 | h | Oficial 1ª construcción de obra civil. | 2.413 | 15 | 36.20 |
| mo087 | h | Ayudante construcción de obra civil. | 2.633 | 13 | 34.23 |
| mo018 | h | Oficial 1ª cerrajero. | 0.878 | 15 | 13.17 |
| mo059 | h | Ayudante cerrajero. | 0.878 | 13 | 11.41 |
| % | % | Medios Auxiliares | 2 % | 188.18 | 3.76 |
| %CI | % | Costes Indirectos | 1.5 % | 191.94 | 2.88 |
|  |  | Total |  |  | 194.82 |

| Medición | Uds. | Largo | Alto | Parcial |
|---|---|---|---|---|
| PV4 | 1 | 4.000 | 1.100 | 4.400 |
| Total |  |  |  | 4.4 |

**UVP010b** m2 Puerta cancela metálica de carpintería metálica, de dos hojas abatibles, dimensiones 400x200 cm, para acceso de vehículos, apertura manual.
28.4 m2 × 271.24 = 7703.22
Puerta cancela metálica de carpintería metálica, de dos hojas abatibles, dimensiones 400x200 cm, formada por tubo circular de acero galvanizado de 110 cm de altura y diferentes diámetros 10-15-20-25cm de diametro soldados a pletinas de 10 mm de espesor formando vallado formando puerta, con tornillería de acero galvanizado, tirador y sistema de bisagras anti-atrapadedos, y pestillo, apertura manual.Incluso bisagras o anclajes metálicos laterales de los bastidores, armadura portante de la cancela y recibidos a obra, elementos de anclaje, herrajes de seguridad y cierre, acabado con imprimación antioxidante y accesorios. Totalmente montada y probada por la empresa instaladora

| Código | Ud | Descripción | Rendimiento | Precio | Importe |
|---|---|---|---|---|---|
| mt10hmf010Nm | m³ | Hormigón HM-25/B/20/I, fabricado en central. | 0.12 | 54.7 | 6.56 |
| mt08aaa010a | m³ | Agua. | 0.027 | 1.354 | 0.04 |
| mt09mif010ca | t | Mortero industrial para albañilería, de cemento, color gris, categoría M-5 (resistencia a compresión 5 N/mm²), suministrado en sacos, según UNE-EN 998-2. | 0.15 | 30.043 | 4.51 |
| mt26vpc010b | m² | Puerta cancela metálica en valla exterior, formada por tubo circular de acero galvanizado de 110 cm de altura y diferentes diámetros 10-15-20-25cm de diametro soldados a pletinas de 10 mm de espesor formando vallado formando puerta, con tornillería de acero galvanizado, tirador y sistema de bisagras anti-atrapadedos, y pestillo, dos hojas abatibles, carpintería metálica con bisagras o anclajes metálicos laterales de los bastidores, armadura portante de la cancela, elementos de anclaje, herrajes de seguridad y cierre, acabado con imprimación antioxidante y accesorios. Según UNE-EN 13241-1. (material) | 1.05 | 104.9 | 110.15 |
| mo041 | h | Oficial 1ª construcción de obra civil. | 3.575 | 15 | 53.63 |
| mo087 | h | Ayudante construcción de obra civil. | 3.9 | 13 | 50.70 |
| mo018 | h | Oficial 1ª cerrajero. | 1.3 | 15 | 19.50 |
| mo059 | h | Ayudante cerrajero. | 1.3 | 13 | 16.90 |
| % | % | Medios Auxiliares | 2 % | 261.99 | 5.24 |
| %CI | % | Costes Indirectos | 1.5 % | 267.23 | 4.01 |
|  |  | Total |  |  | 271.24 |

| Medición | Uds. | Largo | Alto | Parcial |
|---|---|---|---|---|
| PV2 | 1 | 4.000 | 2.000 | 8.000 |
|  | 2 | 4.000 | 2.000 | 16.000 |
| PV3 | 1 | 4.000 | 1.100 | 4.400 |
| Total |  |  |  | 28.4 |

**UVT010** m Vallado de PISTAS formado por malla de simple torsión, de 50 mm de paso de malla y 2/3 mm de diámetro, acabado galvanizado y plastificado en color verde RAL 6015 y postes de acero pintado, de 48 mm de diámetro y 4 m de altura.
114.284 m × 23.8 = 2719.96
Vallado de PISTAS mediante malla de simple torsión, de 50 mm de paso de malla y 2/3 mm de diámetro, acabado galvanizado y plastificado en color verde RAL 6015 y postes de acero pintado de 48 mm de diámetro y 4 m de altura. Incluso replanteo, apertura de huecos, relleno de hormigón para recibido de los postes, colocación de la malla y accesorios de montaje y tesado del conjunto.

| Código | Ud | Descripción | Rendimiento | Precio | Importe |
|---|---|---|---|---|---|
| mt52vst030h | Ud | Poste intermedio de tubo de acero galvanizado y pintado, de 48 mm de diámetro y 1,5 mm de espesor, altura 3 m. (material) | 0.22 | 15.035 | 3.31 |
| mt52vst030p | Ud | Poste interior de refuerzo de tubo de acero galvanizado y pintado, de 48 mm de diámetro y 1,5 mm de espesor, altura 3 m. (material) | 0.06 | 15.989 | 0.96 |
| mt52vst030x | Ud | Poste extremo de tubo de acero galvanizado y pintado, de 48 mm de diámetro y 1,5 mm de espesor, altura 3 m. (material) | 0.04 | 19.203 | 0.77 |
| mt52vst030F | Ud | Poste en escuadra de tubo de acero galvanizado y pintado, de 48 mm de diámetro y 1,5 mm de espesor, altura 3 m. (material) | 0.2 | 20.637 | 4.13 |
| mt52vst010ox | m² | Malla de simple torsión, de 50 mm de paso de malla y 2/3 mm de diámetro, acabado galvanizado y plastificado en color verde RAL 6015. (material) | 5.2 | 1.871 | 9.73 |
| mt10hmf010Mm | m³ | Hormigón HM-20/B/20/I, fabricado en central. | 0.015 | 52.05 | 0.78 |
| mo087 | h | Ayudante construcción de obra civil. | 0.081 | 13 | 1.05 |
| mo011 | h | Oficial 1ª montador. | 0.073 | 15 | 1.10 |
| mo080 | h | Ayudante montador. | 0.072 | 13 | 0.94 |
| % | % | Medios Auxiliares | 3 % | 22.77 | 0.68 |
| %CI | % | Costes Indirectos | 1.5 % | 23.45 | 0.35 |
|  |  | Total |  |  | 23.8 |

| Medición | Uds. | Largo | Parcial |
|---|---|---|---|
| Lateral hacia infantil-fondo y lateral hacia zona de paseo Este. | 1 | 114.284 | 114.284 |
| Total |  |  | 114.284 |

**UVP010d** m2 PV1Puerta cancela metálica de carpintería metálica, de dos hojas abatibles, dimensiones 400x200 cm, para acceso de vehículos, apertura manual.
8 m2 × 279.39 = 2235.12
PV1Puerta cancela metálica de carpintería metálica, de dos hojas abatibles, dimensiones 400x200 cm, formada por perfiles de acero tubular , galvanizado en caliente y pintado de color al horno, de perfiles de diferentes secciones 120x40-100x60-80x80, separados entre si 10cm y con una pletina 120x15mm o tubo120x30x4mm para recogerolos formando un bastidor de .Apertura manual. Incluso bisagras o anclajes metálicos laterales de los bastidores, armadura portante de la cancela y recibidos a obra, elementos de anclaje, herrajes de seguridad y cierre, acabado con esmalte sobre tubos carpintería galvanizada, imprimación antioxidante y accesorios. Totalmente montada y probada por la empresa instaladora.

| Código | Ud | Descripción | Rendimiento | Precio | Importe |
|---|---|---|---|---|---|
| mt10hmf010Nm | m³ | Hormigón HM-25/B/20/I, fabricado en central. | 0.12 | 54.7 | 6.56 |
| mt08aaa010a | m³ | Agua. | 0.027 | 1.354 | 0.04 |
| mt09mif010ca | t | Mortero industrial para albañilería, de cemento, color gris, categoría M-5 (resistencia a compresión 5 N/mm²), suministrado en sacos, según UNE-EN 998-2. | 0.15 | 30.043 | 4.51 |
| puertatuboscuad | m2 | Puerta doble formada por perfiles de acero tubular , galvanizado en caliente y pintado de color al horno, de perfiles de diferentes secciones 120x40-100x60-80x80, separados entre si 10cm y con una pletina 120x15mm o tubo120x30x4mm para recogerolos formando un bastidor de .Apertura manual. Incluso bisagras o anclajes metálicos laterales de los bastidores, armadura portante de la cancela y recibidos a obra, elementos de anclaje, herrajes de seguridad y cierre, acabado con esmalte sobre tubos carpintería galvanizada, imprimación antioxidante y accesorios. Totalmente montada y probada por la empresa instaladora. (material) | 1 | 118.02 | 118.02 |
| mo041 | h | Oficial 1ª construcción de obra civil. | 3.575 | 15 | 53.63 |
| mo087 | h | Ayudante construcción de obra civil. | 3.9 | 13 | 50.70 |
| mo018 | h | Oficial 1ª cerrajero. | 1.3 | 15 | 19.50 |
| mo059 | h | Ayudante cerrajero. | 1.3 | 13 | 16.90 |
| % | % | Medios Auxiliares | 2 % | 269.86 | 5.40 |
| %CI | % | Costes Indirectos | 1.5 % | 275.26 | 4.13 |
|  |  | Total |  |  | 279.39 |

| Medición | Uds. | Largo | Alto | Parcial |
|---|---|---|---|---|
| pv1 | 1 | 4.000 | 2.000 | 8.000 |
| Total |  |  |  | 8 |

**UVR010** m2 Verja compuesta por barrotes formada por perfiles de acero tubular , galvanizado en caliente y pintado de color al horno, de perfiles de diferentes secciones 120x40-100x60-80x80, separados entre si 10cm y con una pletina 120x15mm o tubo120x30x4mm galvanizados y 2 m de altura, con anclajes empotrados en zocalo de hormigón .
138.621 m2 × 258.76 = 35869.57
Vallado de parcela mediante verja compuesta por barrotes formada por perfiles de acero tubular , galvanizado en caliente y pintado de color al horno, de perfiles de diferentes secciones 120x40-100x60-80x80, separados entre si 10cm y con una pletina 120x15mm o tubo120x30x4mm para recogerolos formando un bastidor de y 2 m de altura, con anclajes empotrados en dados de hormigón o muretes de fábrica u hormigón.

| Código | Ud | Descripción | Rendimiento | Precio | Importe |
|---|---|---|---|---|---|
| mt26aac010bm | m | Pletina de perfil macizo de acero laminado en caliente de 150x10 mm, montado en taller. | 1 | 6.655 | 6.66 |
| tubos | kg | Acero UNE-EN 10162 S235JRC, en tubos metálicas formadas por piezas simples de perfiles conformados en frío de las series 100x100 -100x50mm, acabado galvanizado, fijadas a las cerchas con uniones soldadas en obra. | 115 | 1.75 | 201.25 |
| mt27pfi050 | kg | Imprimación SHOP-PRIMER a base de resinas pigmentadas con óxido de hierro rojo, cromato de zinc y fosfato de zinc. | 0.32 | 8.31 | 2.66 |
| mt08aaa010a | m³ | Agua. | 0.006 | 1.354 | 0.01 |
| mt09mif010ka | t | Mortero industrial para albañilería, de cemento, color gris, con aditivo hidrófugo, categoría M-10 (resistencia a compresión 10 N/mm²), suministrado en sacos, según UNE-EN 998-2. | 0.019 | 32.961 | 0.63 |
| mo018 | h | Oficial 1ª cerrajero. | 0.682 | 15 | 10.23 |
| mo059 | h | Ayudante cerrajero. | 0.682 | 13 | 8.87 |
| mo041 | h | Oficial 1ª construcción de obra civil. | 0.682 | 15 | 10.23 |
| mo087 | h | Ayudante construcción de obra civil. | 0.723 | 13 | 9.40 |
| % | % | Medios Auxiliares | 2 % | 249.94 | 5.00 |
| %CI | % | Costes Indirectos | 1.5 % | 254.94 | 3.82 |
|  |  | Total |  |  | 258.76 |

| Medición | Uds. | Largo | Alto | Parcial |
|---|---|---|---|---|
| VL1 | 1 | 13.600 | 2.300 | 31.280 |
| VL2 | 1 | 13.050 | 2.300 | 30.015 |
| VL3 | 1 | 5.560 | 2.300 | 12.788 |
| VL4 | 1 | 28.060 | 2.300 | 64.538 |
| Total |  |  |  | 138.621 |

**UVP010** Ud Puerta cancela metálica de carpintería artística, de hoja corredera, dimensiones 505x200 cm, para acceso de vehículos, apertura automática.
6 Ud × 1252.68 = 7516.08
Suministro y colocación de puerta cancela metálica automática , de carpintería compuesta por barrotes formada por perfiles de acero tubular , galvanizado en caliente y pintado de color al horno, de perfiles de diferentes secciones 120x40-100x60-80x80, separados entre si 10cm y con una pletina 120x15mm o tubo120x30x4mm para recogerolos formando un bastidor de y 2 m de altura ,herrajes de seguridad y cierre, acabado con esmalte dos componentes sobre imprimación antioxidante , despues de galvanización en caliente y accesorios. Incluso equipo de motorización para apertura y cierre automático, para puerta cancela corredera de hasta 2000 kg de peso, con pp de linea de suministro a puerta desde cuadro general, conexionado y con dos mandos.Totalmente montada y en funcionamiento.Todo ello galvanizado en caliente y pintado con pitura epoxi dos manos.

| Código | Ud | Descripción | Rendimiento | Precio | Importe |
|---|---|---|---|---|---|
| mt10hmf010Nm | m³ | Hormigón HM-25/B/20/I, fabricado en central. | 0.152 | 54.7 | 8.31 |
| mt08aaa010a | m³ | Agua. | 0.034 | 1.354 | 0.05 |
| mt09mif010ca | t | Mortero industrial para albañilería, de cemento, color gris, categoría M-5 (resistencia a compresión 5 N/mm²), suministrado en sacos, según UNE-EN 998-2. | 0.19 | 30.043 | 5.71 |
| mt52vpc010r | m² | Puerta cancela metálica de carpintería compuesta por barrotes formada por perfiles de acero tubular , galvanizado en caliente y pintado de color al horno, de perfiles de diferentes secciones 120x40-100x60-80x80, separados entre si 10cm y con una pletina 120x15mm o tubo120x30x4mm para recogerolos formando un bastidor de y 2 m de altura ,herrajes de seguridad y cierre, acabado con esmalte dos componentes sobre imprimación antioxidante , despues de galvanización en caliente y accesorios. Totalmente montada y en funcionamiento.Todo ello galvanizado en caliente y pintado con pitura epoxi dos manos.. Según UNE 85102 y UNE-EN 13241-1. (material) | 1.01 | 128.463 | 129.75 |
| mt26egm010pe | Ud | Equipo de motorización para apertura y cierre automático, para puerta cancela corredera de hasta 2000 kg de peso, con pp de linea de suministro a puerta desde cuadro general, protecciones conexionado y funcionando , con dos mandos.. (material; 18/07/2019) | 1 | 802.4 | 802.40 |
| mo040 | h | Oficial 1ª jardinero. | 4.886 | 15 | 73.29 |
| mo085 | h | Ayudante construcción de obra civil. | 5.307 | 13 | 68.99 |
| mo017 | h | Oficial 1ª carpintero. | 2.103 | 15 | 31.55 |
| mo057 | h | Ayudante cerrajero. (mano de obra; 04/06/2015) | 2.103 | 13 | 27.34 |
| mo002 | h | Oficial 1ª electricista. (mano de obra; 03/06/2015) | 4.172 | 15 | 62.58 |
| %ma | % | Medios Auxiliares | 2 % | 1209.97 | 24.20 |
| %CI | % | Costes Indirectos | 1.5 % | 1234.17 | 18.51 |
|  |  | Total |  |  | 1252.68 |

**malla1** m2 Vallado de parcela formado por paneles de malla electrosoldada , de 2300mm de altura x 2000mm de ancho y distancia entre postes de doble pletina de 60x10mm, poste intermedio de plentina 602x10mm, y pletinas intermedias colocadas cada 33cm de 40x10mm , malla interior de redonde de 6mm separada cada 7cm en vertical y 22 en horizontal, acabado galvanizado y postes de pletina de 60x10 dobles unidos por pletina de 40x10mm de sección rectangular maciza, atornillados al soporte. (08/07/2019)
689.471 m2 × 53.33 = 36769.49
Vallado de parcela formado por paneles de malla electrosoldada , de 2300mm de altura x 2000mm de ancho . Postes colocados cada 2mm de distancia realizados con doble pletina de 60x10mm (unidas las pletinas en cabeza y arranque con una pletina perpendicular de 40x10mm) más un poste poste intermedio de plentina 60x10mm, todos ellos recibidos al zócalo de homigón mediante perforación y empotramiento de 20cm de los postes , recibido con mortero de resina epoxi sin retracción o con taco quimico. Enrejado formado entre postes por pletinas intermedias colocadas cada 33cm de 40x10mm , malla interior de redondo de 6mm separada cada 7cm en vertical y 22 en horizontal,esta malla pasará por las pletinas intermedias, a través de las perforaciones que se le practicará a las mismas,soldandolas con un punto de soldadura cada una una vez montado en taller, todo acabado galvanizado en caliente y fijado a los postes de pletina de 60x10 dobles unidos (por pletina de 40x10mm de sección rectangular maciza,). Cada uno de estos conjuntos se unirá al siguiente mediante tornillos con tuerca y aradela. Todo ello terminado en galvanizado en caliente.

| Código | Ud | Descripción | Rendimiento | Precio | Importe |
|---|---|---|---|---|---|
| mt52vsm010a | m | Vallado de parcela formado por paneles de malla electrosoldada , de 2300mm de altura x 2000mm de ancho . Postes colocados cada 2mm de distancia realizados con doble pletina de 60x10mm (unidas las pletinas en cabeza y arranque con una pletina perpendicular de 40x10mm) más un poste poste intermedio de plentina 60x10mm, todos ellos recibidos al zócalo de homigón mediante perforación y empotramiento de 20cm de los postes , recibido con mortero de resina epoxi sin retracción o con taco quimico. Enrejado formado entre postes por pletinas intermedias colocadas cada 33cm de 40x10mm , malla interior de redondo de 6mm separada cada 7cm en vertical y 22 en horizontal,esta malla pasará por las pletinas intermedias, a través de las perforaciones que se le practicará a las mismas,soldandolas con un punto de soldadura cada una una vez montado en taller, todo acabado galvanizado en caliente y fijado a los postes de pletina de 60x10 dobles unidos (por pletina de 40x10mm de sección rectangular maciza,). Cada uno de estos conjuntos se unirá al siguiente mediante tornillos con tuerca y aradela. Todo ello terminado en galvanizado en caliente. (material; 08/07/2019) | 1 | 40.18 | 40.18 |
| mt52vpm030a | Ud | Poste de perfil de acero de doble pletina de 60x10mm,+pletina de unión de 40x10mm, de 2 m de altura, acabado galvanizado. (material; 08/07/2019) | 0.2 | 11.17 | 2.23 |
| mt52vpm040 | Ud | Bases de acero de 100x100x10mm para fijación de postes, tornillos y accesorios de fijación. (material; 08/07/2019) | 0.2 | 20.84 | 4.17 |
| mt52vpm050 | Ud | Accesorios de fijación de los paneles de malla electrosoldada modular a los postes metálicos (material; 08/07/2019) | 1.2 | 2.15 | 2.58 |
| mo011 | h | Oficial 1ª montador. | 0.084 | 15 | 1.26 |
| mo080 | h | Ayudante montador. | 0.084 | 13 | 1.09 |
| % | % | Medios Auxiliares | 2 % | 51.51 | 1.03 |
| %CI | % | Costes Indirectos | 1.5 % | 52.54 | 0.79 |
|  |  | Total |  |  | 53.33 |

| Medición | Uds. | Largo | Alto | Parcial |
|---|---|---|---|---|
| VL5 | 1 | 106.100 | 2.300 | 244.030 |
| VL6 | 1 | 48.700 | 2.300 | 112.010 |
| VL7 | 1 | 48.970 | 2.300 | 112.631 |
| VL8 | 1 | 96.000 | 2.300 | 220.800 |
| Total |  |  |  | 689.471 |

**TMM010** Ud Mástil cónico de aluminio, antirrobo, de 6 m de longitud y de 6 cm de diámetro superior y 11,4 cm de diámetro inferior, lacado en color gris, fijado a una base de hormigón HM-20/P/20/I con base empotrable, de aluminio.
4 Ud × 163.7 = 654.80

| Código | Ud | Descripción | Rendimiento | Precio | Importe |
|---|---|---|---|---|---|
| mt52mas010ja | Ud | Mástil cónico de aluminio, antirrobo, de 6 m de longitud y de 6 cm de diámetro superior y 11,4 cm de diámetro inferior, lacado en color gris, equipado con pomo de plástico, contrapeso para bandera, driza interior con puerta de seguridad y cerradura. (material) | 1 | 125.381 | 125.38 |
| mt52mas020a | Ud | Base empotrable, de aluminio, para fijación de mástil de aluminio de 6 m de longitud, incluso tapa. (material) | 1 | 11.371 | 11.37 |
| mt10hmf010Mp | m³ | Hormigón HM-20/P/20/I, fabricado en central. | 0.25 | 52.05 | 13.01 |
| mo041 | h | Oficial 1ª construcción de obra civil. | 0.299 | 15 | 4.49 |
| mo087 | h | Ayudante construcción de obra civil. | 0.298 | 13 | 3.87 |
| % | % | Medios Auxiliares | 2 % | 158.12 | 3.16 |
| %CI | % | Costes Indirectos | 1.5 % | 161.28 | 2.42 |
|  |  | Total |  |  | 163.7 |

**motorizacion** ud Motorización para puertas correderas. (10/09/2019)
3 ud × 1254.53 = 3763.59
Motorización para puertas correderas.Equipo de motorización para apertura y cierre automático,Motor para puerta corredera.Motorreductor a 230V, uso en residencias individuales hasta 800/1200 Kg.Construido sobre un robusto monobloque de aluminio inyectado y lacado al horno con resina epoxi especial para exteriores. Dispone de un preciso encoder que facilita máximo control sobre la velocidad, fuerza y posición de la puerta. Incorpora cuadro de maniobras de fácil puesta en marcha con autoaprendimiento de los parámetros básicos de trabajo. Transmisión constituida por tornillos sin-fin de acero y corona de bronce obteniendo un movimiento de la puerta suave, silencioso y de gran fiabilidad.Control de motor por encoder óptico. Autoaprendimiento de los parámetros de trabajo.Operador silencioso gracias a su reductor de acero y bronce. para puerta de garaje corredera de hasta 1200 kg de peso.Incluso linea eléctrica enterrada bajo canalización , desde cuadro general de edificio..Accesorios (cerradura,cremallera de acero, pulsador, emisor, receptor y fotocélula) para automatización de puerta de garaje.Incluso linea eléctrica necesaria y protecciones, en cuadro general hasta puntos de puertas automaticas. TOTALMENTE MONTADO E INSTALADO.

| Código | Ud | Descripción | Rendimiento | Precio | Importe |
|---|---|---|---|---|---|
| mt26egm010he | Ud | Equipo de motorización para apertura y cierre automático,Motor para puerta corredera.Motorreductor a 230V, uso en residencias individuales hasta 800/1200 Kg.Construido sobre un robusto monobloque de aluminio inyectado y lacado al horno con resina epoxi especial para exteriores. Dispone de un preciso encoder que facilita máximo control sobre la velocidad, fuerza y posición de la puerta. Incorpora cuadro de maniobras de fácil puesta en marcha con autoaprendimiento de los parámetros básicos de trabajo. Transmisión constituida por tornillos sin-fin de acero y corona de bronce obteniendo un movimiento de la puerta suave, silencioso y de gran fiabilidad.Control de motor por encoder óptico. Autoaprendimiento de los parámetros de trabajo.Operador silencioso gracias a su reductor de acero y bronce. para puerta de garaje corredera de hasta 1200 kg de peso.Incluso linea eléctrica enterrada bajo canalización , desde cuadro general de edificio. (material; 10/09/2019) | 1 | 802.4 | 802.40 |
| mt26egm012 | Ud | Accesorios (cerradura,cremalleras de acero, pulsador, emisor, receptor y fotocélula) para automatización de puerta de garaje. (material; 10/09/2019) | 1 | 287.92 | 287.92 |
| mo018 | h | Oficial 1ª cerrajero. | 1.714 | 15 | 25.71 |
| mo059 | h | Ayudante cerrajero. | 1.714 | 13 | 22.28 |
| mo003 | h | Oficial 1ª electricista. | 4.896 | 15 | 73.44 |
| % | % | Medios Auxiliares | 2 % | 1211.75 | 24.24 |
| %CI | % | Costes Indirectos | 1.5 % | 1235.99 | 18.54 |
|  |  | Total |  |  | 1254.53 |

### UD Pistas deportivas
Importe: 170927.88

**UDH010** m² Pavimento continuo exterior para pista deportiva, de 15 cm de espesor de hormigón en masa con fibras, realizado con hormigón HM-25/B/20/I fabricado en central y vertido con bomba, extendido y vibrado manual, y fibras de polipropileno; tratado superficialmente con imprimación, capa de rodadura de 3 a 4 mm de espesor de mortero de cemento CEM I/45 R con áridos silíceos y aditivos, rendimiento 1 kg/m², con acabado fratasado mecánico y capa de acabado con pintura plástica a base de resinas acrílicas puras en emulsión acuosa, color azul. (08/07/2019)
4834.553 m² × 24.96 = 120670.44
Pavimento continuo exterior para pista deportiva, de 15 cm de espesor de hormigón en masa con fibras, realizado con hormigón HM-25/B/20/I fabricado en central y vertido con bomba, y fibras de polipropileno; tratado superficialmente con imprimación; capa de rodadura de 3 a 4 mm de espesor de mortero de cemento CEM I/45 R con 5kg de cemento , 4kg áridos silíceos y aditivos CONEX AZUL 810 (de BASF o equivalente), con un rendimiento aproximado de 5kg/m², con acabado fratasado mecánico; color azul. Incluso p/p de panel de poliestireno expandido de 3 cm de espesor, para la ejecución de juntas de dilatación; y aserrado de las juntas de retracción, por medios mecánicos, con una profundidad de 1/3 del espesor de la solera y posterior sellado con masilla de poliuretano. Sin incluir la preparación de la capa base existente.Se suspenderán los trabajos de hormigonado cuando llueva con intensidad, nieve, exista viento excesivo, una temperatura ambiente superior a 40°C o se prevea que dentro de las 48 horas siguientes pueda descender la temperatura ambiente por debajo de los 0°C.Preparación de la superficie de apoyo del hormigón. Replanteo de las juntas de construcción. Colocación de los elementos de relleno de las juntas. Tendido de niveles mediante toques, maestras de hormigón o reglas. Riego de la superficie base. Vertido, extendido y vibrado del hormigón. Ejecución de juntas en fresco. Curado del hormigón. Aplicación de la capa de imprimación. Ejecución del acabado superficial.

| Código | Ud | Descripción | Rendimiento | Precio | Importe |
|---|---|---|---|---|---|
| mt10hmf010Nm | m³ | Hormigón HM-25/B/20/I, fabricado en central. | 0.158 | 54.7 | 8.64 |
| mt09hip040a | kg | Fibras de polipropileno, según UNE-EN 14889-2, para prevenir fisuras por retracción en soleras y pavimentos de hormigón. (material; 08/07/2019) | 2 | 2.049 | 4.10 |
| mt09moc005b | kg | Imprimación, para la fijación de soportes disgregables y mejorar la adherencia de los soportes absorbentes. (material; 08/07/2019) | 0.2 | 2.74 | 0.55 |
| mt47adh020 | m² | Revestimiento continuo constituido por aglomerado de cuarzo, cemento y colorante, de 3 a 4 mm de espesor, para acabado superficial de pavimento de pista deportiva realizadocon 5kg de cemento arido corindón y COMEX AZUL 810 DE BASF o equivalente. (material; 08/07/2019) | 1 | 2.149 | 2.15 |
| mt27pdj010d | l | Pintura plástica, acabado satinado, a base de resinas acrílicas puras emulsionadas en agua, color azul, flexible, dura, resistente al agua y a la intemperie, para aplicar con brocha, rodillo o pistola, sin diluir. (material; 08/07/2019) | 0.1 | 4.354 | 0.44 |
| mt47adh022 | m | Poliestireno expandido en juntas de dilatación de pavimentos continuos de hormigón. (material; 08/07/2019) | 0.18 | 0.124 | 0.02 |
| mt15bas030b | Ud | Cartucho de masilla elastómera monocomponente a base de poliuretano, de color gris, de 600 ml, tipo F-25 HM según UNE-EN ISO 11600, de alta adherencia y de endurecimiento rápido, con elevadas propiedades elásticas, resistencia a la intemperie, al envejecimiento y a los rayos UV, apta para estar en contacto con agua potable, dureza Shore A aproximada de 35 y alargamiento en rotura > 600%, según UNE-EN ISO 11600. (material; 08/07/2019) | 0.6 | 2.313 | 1.39 |
| mq04dua020b | h | Dumper de descarga frontal de 2 t de carga útil. | 0.029 | 8.422 | 0.24 |
| mq06vib020 | h | Regla vibrante de 3 m. | 0.023 | 2.5 | 0.06 |
| mq06fra010 | h | Fratasadora mecánica de hormigón. | 0.535 | 0.9 | 0.48 |
| mq06cor020 | h | Equipo para corte de juntas en soleras de hormigón. | 0.096 | 8.676 | 0.83 |
| mq06bhe010 | h | Camión bomba estacionado en obra, para bombeo de hormigón. | 0.006 | 85 | 0.51 |
| mo041 | h | Oficial 1ª construcción de obra civil. | 0.094 | 15 | 1.41 |
| mo087 | h | Ayudante construcción de obra civil. | 0.132 | 13 | 1.72 |
| mo038 | h | Oficial 1ª pintor. | 0.056 | 15 | 0.84 |
| mo076 | h | Ayudante pintor. | 0.056 | 13 | 0.73 |
| % | % | Medios Auxiliares | 2 % | 24.11 | 0.48 |
| %CI | % | Costes Indirectos | 1.5 % | 24.59 | 0.37 |
|  |  | Total |  |  | 24.96 |

| Medición | Uds. | Largo | Parcial |
|---|---|---|---|
| Pistas traseras | 1 | 4834.553 | 4834.553 |
| Total |  |  | 4834.553 |

**UDV040** m Aplicación manual de dos manos de pintura plástica antideslizante, color blanco, acabado satinado, textura lisa, la primera mano diluida con un 20% de agua y la siguiente diluida con un 5% de agua o sin diluir; para marcado y señalización de pista de tenis, con líneas de 5 cm de anchura, continuas o discontinuas.
1169.39 m × 1.93 = 2256.92

| Código | Ud | Descripción | Rendimiento | Precio | Importe |
|---|---|---|---|---|---|
| mt27pii060x | l | Pintura plástica, a base de resinas acrílicas, color blanco, acabado satinado, textura lisa, antideslizante; para aplicar con brocha, rodillo o pistola. (material) | 0.021 | 7.779 | 0.16 |
| mt27wav020b | m | Cinta adhesiva de pintor, de 50 cm de anchura. (material) | 2 | 0.158 | 0.32 |
| mo038 | h | Oficial 1ª pintor. | 0.049 | 15 | 0.74 |
| mo076 | h | Ayudante pintor. | 0.049 | 13 | 0.64 |
| % | % | Medios Auxiliares | 2 % | 1.86 | 0.04 |
| %CI | % | Costes Indirectos | 1.5 % | 1.90 | 0.03 |
|  |  | Total |  |  | 1.93 |

| Medición | Uds. | Largo | Parcial |
|---|---|---|---|
| Pistas deportivas | 2 | 120.000 | 240.000 |
|  | 2 | 20.000 | 40.000 |
|  | 2 | 20.000 | 40.000 |
|  | 2 | 20.000 | 40.000 |
|  | 2 | 20.000 | 40.000 |
|  | 2 | 20.000 | 40.000 |
|  | 2 | 13.005 | 26.010 |
|  | 2 | 12.000 | 24.000 |
|  | 2 | 12.800 | 25.600 |
|  | 2 | 12.800 | 25.600 |
|  | 2 | 12.800 | 25.600 |
|  | 2 | 12.800 | 25.600 |
|  | 2 | 21.712 | 43.424 |
|  | 2 | 22.038 | 44.076 |
|  | 2 | 11.498 | 22.996 |
|  | 2 | 10.147 | 20.294 |
|  | 2 | 11.187 | 22.374 |
|  | 2 | 10.392 | 20.784 |
|  | 2 | 12.593 | 25.186 |
|  | 2 | 11.003 | 22.006 |
|  | 2 | 11.432 | 22.864 |
|  | 1 | 102.660 | 102.660 |
| Zona de juegos de primaria | 1 | 33.792 | 33.792 |
|  | 1 | 28.889 | 28.889 |
|  | 1 | 21.875 | 21.875 |
|  | 1 | 12.908 | 12.908 |
| circulos | 7 | 6.359 | 44.513 |
|  | 1 | 19.800 | 19.800 |
|  | 1 | 3.600 | 3.600 |
|  | 1 | 3.600 | 3.600 |
|  | 1 | 3.600 | 3.600 |
|  | 1 | 6.467 | 6.467 |
|  | 1 | 6.272 | 6.272 |
| + | 1 | 45.000 | 45.000 |
| Total |  |  | 1169.39 |

**UMR030** m² Pavimento absorbedor de impactos, en áreas de juegos infantiles, formado por baldosas de caucho reciclado SBR, con el borde machihembrado, color verde, de 500x500x40 mm, engarzadas entre sí, a modo de puzzle y recibidas con adhesivo especial de poliuretano bicomponente sobre una superficie base (no incluida en este precio). (08/07/2019)
537.89 m² × 23.39 = 12581.25

| Código | Ud | Descripción | Rendimiento | Precio | Importe |
|---|---|---|---|---|---|
| mt47adc110a | kg | Adhesivo especial de poliuretano bicomponente. (material) | 0.8 | 3.871 | 3.10 |
| mt47adc411cc | m² | Baldosa de caucho reciclado SBR, con el borde machihembrado, color verde, de 500x500x40 mm, con aglomerantes de poliuretano, según UNE-EN 1177. (material; 08/07/2019) | 1.04 | 17.364 | 18.06 |
| mo041 | h | Oficial 1ª construcción de obra civil. | 0.051 | 15 | 0.77 |
| mo087 | h | Ayudante construcción de obra civil. | 0.051 | 13 | 0.66 |
| % | % | Medios Auxiliares | 2 % | 22.59 | 0.45 |
| %CI | % | Costes Indirectos | 1.5 % | 23.04 | 0.35 |
|  |  | Total |  |  | 23.39 |

| Medición | Uds. | Largo | Parcial |
|---|---|---|---|
| infantil | 1 | 190.409 | 190.409 |
|  | 1 | 252.419 | 252.419 |
| zona de juegos primaria con baldosas de colores formando dibujos según plano | 1 | 95.062 | 95.062 |
| Total |  |  | 537.89 |

**TJR040** m² Pavimento continuo absorbedor de impactos, para una altura máxima de caída de 3,0 m, en áreas de juegos infantiles, realizado "in situ", de 150 mm de espesor total, formado por una capa inferior de gránulos de caucho reciclado SBR de color negro de 140 mm de espesor y una capa superior de gránulos de caucho EPDM de 10 mm de espesor, color a elegir de la carta RAL, sobre una base rígida de hormigón en masa (HM-20/P/20/I), de 10 cm de espesor. (08/07/2019)
669.913 m² × 38.45 = 25758.15

| Código | Ud | Descripción | Rendimiento | Precio | Importe |
|---|---|---|---|---|---|
| mt10hmf010Mp | m³ | Hormigón HM-20/P/20/I, fabricado en central. | 0.105 | 52.05 | 5.47 |
| mt47adc414h | m² | Pavimento continuo absorbedor de impactos, realizado "in situ", de 150 mm de espesor total, formado por una capa inferior de gránulos de caucho reciclado SBR de color negro de 140 mm de espesor y una capa superior de gránulos de caucho EPDM de 10 mm de espesor, color a elegir de la carta RAL, unidas ambas capas con un ligante de poliuretano monocomponente, con resistencia a los rayos UV, a los hidrocarburos y a los agentes atmosféricos, según UNE-EN 1177. (material; 08/07/2019) | 1 | 22.661 | 22.66 |
| mq04dua020b | h | Dumper de descarga frontal de 2 t de carga útil. | 0.018 | 8.422 | 0.15 |
| mq06vib020 | h | Regla vibrante de 3 m. | 0.052 | 2.5 | 0.13 |
| mo041 | h | Oficial 1ª construcción de obra civil. | 0.308 | 15 | 4.62 |
| mo087 | h | Ayudante construcción de obra civil. | 0.316 | 13 | 4.11 |
| % | % | Medios Auxiliares | 2 % | 37.14 | 0.74 |
| %CI | % | Costes Indirectos | 1.5 % | 37.88 | 0.57 |
|  |  | Total |  |  | 38.45 |

| Medición | Uds. | Largo | Parcial |
|---|---|---|---|
|  | 1 | 348.680 | 348.680 |
|  | 1 | 462.325 | 462.325 |
|  | 1 | 40.253 | 40.253 |
| deducir cesped de campo futbol | -1 | 181.345 | -181.345 |
| Total |  |  | 669.913 |

**TJR020** m² Pavimento absorbedor de impactos para una altura máxima de caída de 3,2 m, en áreas de juegos infantiles, formado por césped sintético, compuesto de mechones rizados monofilamento de fibra 100% polietileno, tejidos sobre base amortiguadora de espuma de polietileno drenante, de 70 mm de espesor, color amarillo. (08/07/2019)
181.345 m² × 46.52 = 8436.17

| Código | Ud | Descripción | Rendimiento | Precio | Importe |
|---|---|---|---|---|---|
| mt47adc505s | m² | Césped sintético, compuesto de mechones rizados monofilamento de fibra 100% polietileno resistente a los rayos UV, tejidos sobre base amortiguadora de espuma de polietileno drenante, de 70 mm de espesor, color amarillo, según UNE-EN 1177. (material; 08/07/2019) | 1.05 | 38.297 | 40.21 |
| mt01arp015a | kg | Arena de sílice natural, lavada y secada al horno, de granulometría comprendida entre 0,2 y 0,5 mm, presentada en sacos. (material; 08/07/2019) | 5 | 0.074 | 0.37 |
| mt15rev070b | m | Banda de unión para césped sintético en áreas de juegos infantiles, realizada con membrana geotextil multicapa, impermeable y reforzada, compuesta de poliolefinas termoplásticas, provista de fibra para la adhesión en ambas caras, de 0,50 mm de espesor y 30 cm de ancho. (material; 08/07/2019) | 0.7 | 0.65 | 0.46 |
| mt47adc110a | kg | Adhesivo especial de poliuretano bicomponente. | 0.6 | 3.871 | 2.32 |
| mo041 | h | Oficial 1ª construcción de obra civil. | 0.056 | 15 | 0.84 |
| mo087 | h | Ayudante construcción de obra civil. | 0.056 | 13 | 0.73 |
| % | % | Medios Auxiliares | 2 % | 44.93 | 0.90 |
| %CI | % | Costes Indirectos | 1.5 % | 45.83 | 0.69 |
|  |  | Total |  |  | 46.52 |

| Medición | Uds. | Largo | Parcial |
|---|---|---|---|
| Campo de futbol | 1 | 134.162 | 134.162 |
| circulo | 1 | 47.183 | 47.183 |
| Total |  |  | 181.345 |

**TJR010** m² Pavimento absorbedor de impactos para una altura máxima de caída de 2,0 m, en áreas exteriores de juegos infantiles, formado por una capa de arena, no compactada, de 20 cm de espesor.
38.965 m² × 10.35 = 403.29
Formación de pavimento absorbedor de impactos para una altura máxima de caída de 2,0 m, en áreas exteriores de juegos infantiles, formado por una capa de arena, no compactada, de 20 cm de espesor. Incluso carga, transporte y descarga a pie de tajo de los áridos a utilizar y extendido y nivelación del material con medios mecánicos.

| Código | Ud | Descripción | Rendimiento | Precio | Importe |
|---|---|---|---|---|---|
| mt01arp021b | m³ | Arena de granulometría comprendida entre 0,2 y 2 mm, sin partículas de lodo ni de arcilla, para áreas de juegos infantiles, según UNE-EN 1177. (material) | 0.2 | 33.94 | 6.79 |
| mq01pan070b | h | Mini pala cargadora sobre neumáticos, de 52 kW/1 m³ kW. (maquinaria) | 0.092 | 29.377 | 2.70 |
| mo087 | h | Ayudante construcción de obra civil. | 0.039 | 13 | 0.51 |
| % | % | Medios Auxiliares | 2 % | 10.00 | 0.20 |
| %CI | % | Costes Indirectos | 1.5 % | 10.20 | 0.15 |
|  |  | Total |  |  | 10.35 |

| Medición | Uds. | Largo | Parcial |
|---|---|---|---|
| areneros | 1 | 2.694 | 2.694 |
|  | 1 | 5.595 | 5.595 |
|  | 1 | 9.111 | 9.111 |
|  | 1 | 18.509 | 18.509 |
|  | 1 | 3.056 | 3.056 |
| Total |  |  | 38.965 |

**MLB030** m Bordillo de madera de pino pinaster (Pinus pinaster), de 20x12 cm de sección, color marrón, tratada en autoclave mediante el método Bethell, con clase de uso 4 según UNE-EN 335, fijado horizontalmente sobre base de hormigón no estructural HNE-20/P/20 de 20 cm de espesor y 10 cm de anchura a cada lado del bordillo, vertido desde camión, extendido y vibrado con acabado maestreado, según pendientes del proyecto y colocado sobre explanada con índice CBR > 5 (California Bearing Ratio), no incluida en este precio.
35.943 m × 22.86 = 821.66
Bordillo de madera de pino pinaster (Pinus pinaster), de 20x12 cm de sección, color marrón, tratada en autoclave mediante el método Bethell, con clase de uso 4 según UNE-EN 335, fijado horizontalmente sobre base de hormigón no estructural HNE-20/P/20 de 20 cm de espesor y 10 cm de anchura a cada lado del bordillo, vertido desde camión, extendido y vibrado con acabado maestreado, según pendientes del proyecto y colocado sobre explanada con índice CBR > 5 (California Bearing Ratio), no incluida en este precio. Incluso formación de bordillos curvos en areneros,fijados y totalmente terminados.

| Código | Ud | Descripción | Rendimiento | Precio | Importe |
|---|---|---|---|---|---|
| mt10hmf011Bc | m³ | Hormigón no estructural HNE-20/P/20, fabricado en central. (material) | 0.067 | 52.05 | 3.49 |
| mt18jbf010g | m | Bordillo de madera de pino pinaster (Pinus pinaster) "FINSA", de 20x12 cm de sección y 205 cm de longitud, color marrón, con aristas redondeadas en la cara superior, tratada en autoclave mediante el método Bethell, con clase de uso 4 según UNE-EN 335. (material) | 1.2 | 7.624 | 9.15 |
| mt18mva085a | Ud | Taco expansivo metálico y tirafondo, para fijación de rastreles o correas de madera sobre soporte base de hormigón. (material) | 1 | 1.101 | 1.10 |
| mo041 | h | Oficial 1ª construcción de obra civil. | 0.298 | 15 | 4.47 |
| mo087 | h | Ayudante construcción de obra civil. | 0.298 | 13 | 3.87 |
| % | % | Medios Auxiliares | 2 % | 22.08 | 0.44 |
| %CI | % | Costes Indirectos | 1.5 % | 22.52 | 0.34 |
|  |  | Total |  |  | 22.86 |

| Medición | Uds. | Largo | Parcial |
|---|---|---|---|
|  | 1 | 6.430 | 6.430 |
|  | 1 | 7.050 | 7.050 |
|  | 1 | 7.359 | 7.359 |
|  | 1 | 15.104 | 15.104 |
| Total |  |  | 35.943 |

### UJ Jardinería
Importe: 25307.93

**UJA030** m² Despedregado del terreno suelto, con medios manuales.
1171.746 m² × 0.61 = 714.77

| Código | Ud | Descripción | Rendimiento | Precio | Importe |
|---|---|---|---|---|---|
| mo115 | h | Peón jardinero. (mano de obra; 14/05/2019) | 0.049 | 12 | 0.59 |
| % | % | Medios Auxiliares | 2 % | 0.59 | 0.01 |
| %CI | % | Costes Indirectos | 1.5 % | 0.60 | 0.01 |
|  |  | Total |  |  | 0.61 |

| Medición | Uds. | Largo | Parcial |
|---|---|---|---|
| zona ajarnida | 1 | 139.852 | 139.852 |
|  | 1 | 234.873 | 234.873 |
|  | 1 | 331.194 | 331.194 |
|  | 1 | 49.382 | 49.382 |
|  | 1 | 39.134 | 39.134 |
|  | 1 | 377.311 | 377.311 |
| Total |  |  | 1171.746 |

**UJA040** m² Arado del terreno suelto o compacto, hasta una profundidad de 20 cm, con medios mecánicos, mediante tractor agrícola equipado con rotovator, efectuando dos pasadas cruzadas. (14/05/2019)
1171.746 m² × 1.59 = 1863.08

| Código | Ud | Descripción | Rendimiento | Precio | Importe |
|---|---|---|---|---|---|
| mq09tra010 | h | Tractor agrícola, de 37 kW, equipado con rotovator. (maquinaria) | 0.046 | 33.555 | 1.54 |
| % | % | Medios Auxiliares | 2 % | 1.54 | 0.03 |
| %CI | % | Costes Indirectos | 1.5 % | 1.57 | 0.02 |
|  |  | Total |  |  | 1.59 |

| Medición | Uds. | Largo | Parcial |
|---|---|---|---|
| zona ajarnida | 1 | 139.852 | 139.852 |
|  | 1 | 234.873 | 234.873 |
|  | 1 | 331.194 | 331.194 |
|  | 1 | 49.382 | 49.382 |
|  | 1 | 39.134 | 39.134 |
|  | 1 | 377.311 | 377.311 |
| Total |  |  | 1171.746 |

**UJA050** m³ Aporte de tierra vegetal cribada, suministrada a granel y extendida con medios mecánicos, mediante retroexcavadora, en capas de espesor uniforme y sin producir daños a las plantas existentes.
351.524 m³ × 26.93 = 9466.54

| Código | Ud | Descripción | Rendimiento | Precio | Importe |
|---|---|---|---|---|---|
| mt48tie030a | m³ | Tierra vegetal cribada, suministrada a granel. (material) | 1.15 | 19.553 | 22.49 |
| mq01exn020a | h | Retroexcavadora hidráulica sobre neumáticos, de 105 kW. | 0.068 | 41.736 | 2.84 |
| mo115 | h | Peón jardinero. | 0.057 | 12 | 0.68 |
| % | % | Medios Auxiliares | 2 % | 26.01 | 0.52 |
| %CI | % | Costes Indirectos | 1.5 % | 26.53 | 0.40 |
|  |  | Total |  |  | 26.93 |

| Medición | Uds. | Largo | Alto | Parcial |
|---|---|---|---|---|
| zona ajarnida | 1 | 139.852 | 0.300 | 41.956 |
|  | 1 | 234.873 | 0.300 | 70.462 |
|  | 1 | 331.194 | 0.300 | 99.358 |
|  | 1 | 49.382 | 0.300 | 14.815 |
|  | 1 | 39.134 | 0.300 | 11.740 |
|  | 1 | 377.311 | 0.300 | 113.193 |
| Total |  |  |  | 351.524 |

**UJA060** m² Abonado de fondo de terreno suelto con abono mineral sólido de liberación rápida, extendido con medios mecánicos, mediante tractor agrícola equipado con abonadora, con un rendimiento de 0,05 kg/m², procurando un reparto uniforme.
1171.746 m² × 0.13 = 152.33

| Código | Ud | Descripción | Rendimiento | Precio | Importe |
|---|---|---|---|---|---|
| mt08aaa010a | m³ | Agua. | 0.005 | 1.354 | 0.01 |
| mt48tif030a | kg | Abono mineral sólido, de liberación rápida. (material) | 0.05 | 1.652 | 0.08 |
| mq09tra040 | h | Tractor agrícola, de 44 kW de potencia, equipado con abonadora. (maquinaria) | 0.001 | 25.488 | 0.03 |
| mo086 | h | Ayudante jardinero. | 0.001 | 13 | 0.01 |
| % | % | Medios Auxiliares | 2 % | 0.13 | 0.00 |
| %CI | % | Costes Indirectos | 1.5 % | 0.13 | 0.00 |
|  |  | Total |  |  | 0.13 |

| Medición | Uds. | Largo | Parcial |
|---|---|---|---|
| zona ajarnida | 1 | 139.852 | 139.852 |
|  | 1 | 234.873 | 234.873 |
|  | 1 | 331.194 | 331.194 |
|  | 1 | 49.382 | 49.382 |
|  | 1 | 39.134 | 39.134 |
|  | 1 | 377.311 | 377.311 |
| Total |  |  | 1171.746 |

**UJC020** m² Césped por siembra de mezcla de semillas de lodium, agrostis, festuca y poa.
1171.746 m² × 7.08 = 8295.96

| Código | Ud | Descripción | Rendimiento | Precio | Importe |
|---|---|---|---|---|---|
| mt48tis010 | kg | Mezcla de semilla para césped. (material) | 0.03 | 4.126 | 0.12 |
| mt48tie030a | m³ | Tierra vegetal cribada, suministrada a granel. | 0.15 | 19.553 | 2.93 |
| mt48tie040 | kg | Mantillo limpio cribado. (material) | 6 | 0.026 | 0.16 |
| mt48tif020 | kg | Abono para presiembra de césped. (material) | 0.1 | 0.341 | 0.03 |
| mt08aaa010a | m³ | Agua. | 0.15 | 1.354 | 0.20 |
| mq09rod010 | h | Rodillo ligero. (maquinaria) | 0.026 | 2.972 | 0.08 |
| mq09mot010 | h | Motocultor 60/80 cm. (maquinaria) | 0.051 | 2.29 | 0.12 |
| mo040 | h | Oficial 1ª jardinero. | 0.082 | 15 | 1.23 |
| mo115 | h | Peón jardinero. | 0.164 | 12 | 1.97 |
| % | % | Medios Auxiliares | 2 % | 6.84 | 0.14 |
| %CI | % | Costes Indirectos | 1.5 % | 6.98 | 0.10 |
|  |  | Total |  |  | 7.08 |

| Medición | Uds. | Largo | Parcial |
|---|---|---|---|
| zona ajarnida | 1 | 139.852 | 139.852 |
|  | 1 | 234.873 | 234.873 |
|  | 1 | 331.194 | 331.194 |
|  | 1 | 49.382 | 49.382 |
|  | 1 | 39.134 | 39.134 |
|  | 1 | 377.311 | 377.311 |
| Total |  |  | 1171.746 |

**UJM010** m² Macizo de Milenrama (Achillea millefolium) de 0,30-0,40 m de altura (4 ud/m²).
18 m² × 18.8 = 338.40

| Código | Ud | Descripción | Rendimiento | Precio | Importe |
|---|---|---|---|---|---|
| mt48epa010a | Ud | Milenrama (Achillea millefolium) de 0,30-0,40 m de altura; suministro en contenedor. (material) | 4 | 2.6 | 10.40 |
| mt48tie040 | kg | Mantillo limpio cribado. | 6 | 0.026 | 0.16 |
| mt48tie020 | kg | Abono mineral complejo NPK 15-15-15. (material) | 6 | 0.62 | 3.72 |
| mt08aaa010a | m³ | Agua. | 0.05 | 1.354 | 0.07 |
| mq09mot010 | h | Motocultor 60/80 cm. | 0.051 | 2.29 | 0.12 |
| mo040 | h | Oficial 1ª jardinero. | 0.082 | 15 | 1.23 |
| mo115 | h | Peón jardinero. | 0.205 | 12 | 2.46 |
| % | % | Medios Auxiliares | 2 % | 18.16 | 0.36 |
| %CI | % | Costes Indirectos | 1.5 % | 18.52 | 0.28 |
|  |  | Total |  |  | 18.8 |

| Medición | Uds. | Largo | Parcial |
|---|---|---|---|
| zona ajarnida | 1 | 2.250 | 2.250 |
|  | 1 | 2.250 | 2.250 |
|  | 1 | 2.250 | 2.250 |
|  | 1 | 2.250 | 2.250 |
|  | 1 | 2.250 | 2.250 |
|  | 1 | 2.250 | 2.250 |
|  | 1 | 2.250 | 2.250 |
|  | 1 | 2.250 | 2.250 |
| Total |  |  | 18 |

**UJM010b** m² Macizo de Aquilegia (Aquilegia hibrida) de 0,40-0,60 m de altura (4 ud/m²).
20 m² × 19.12 = 382.40

| Código | Ud | Descripción | Rendimiento | Precio | Importe |
|---|---|---|---|---|---|
| mt48epa010c | Ud | Aquilegia (Aquilegia hibrida) de 0,40-0,60 m de altura; suministro en contenedor. (material) | 4 | 2.678 | 10.71 |
| mt48tie040 | kg | Mantillo limpio cribado. | 6 | 0.026 | 0.16 |
| mt48tie020 | kg | Abono mineral complejo NPK 15-15-15. | 6 | 0.62 | 3.72 |
| mt08aaa010a | m³ | Agua. | 0.05 | 1.354 | 0.07 |
| mq09mot010 | h | Motocultor 60/80 cm. | 0.051 | 2.29 | 0.12 |
| mo040 | h | Oficial 1ª jardinero. | 0.082 | 15 | 1.23 |
| mo115 | h | Peón jardinero. | 0.205 | 12 | 2.46 |
| % | % | Medios Auxiliares | 2 % | 18.47 | 0.37 |
| %CI | % | Costes Indirectos | 1.5 % | 18.84 | 0.28 |
|  |  | Total |  |  | 19.12 |

**UJM010c** m² Macizo de Áster alpino (Aster Alpinus) de 0,10-0,20 m de altura (4 ud/m²).
20 m² × 15.3 = 306.00

| Código | Ud | Descripción | Rendimiento | Precio | Importe |
|---|---|---|---|---|---|
| mt48epa010e | Ud | Áster alpino (Aster Alpinus) de 0,10-0,20 m de altura; suministro en contenedor. (material) | 4 | 1.752 | 7.01 |
| mt48tie040 | kg | Mantillo limpio cribado. | 6 | 0.026 | 0.16 |
| mt48tie020 | kg | Abono mineral complejo NPK 15-15-15. | 6 | 0.62 | 3.72 |
| mt08aaa010a | m³ | Agua. | 0.05 | 1.354 | 0.07 |
| mq09mot010 | h | Motocultor 60/80 cm. | 0.051 | 2.29 | 0.12 |
| mo040 | h | Oficial 1ª jardinero. | 0.082 | 15 | 1.23 |
| mo115 | h | Peón jardinero. | 0.205 | 12 | 2.46 |
| % | % | Medios Auxiliares | 2 % | 14.77 | 0.30 |
| %CI | % | Costes Indirectos | 1.5 % | 15.07 | 0.23 |
|  |  | Total |  |  | 15.3 |

**UJM020** m² Rocalla mixta de piedras calizas de coquera sin trabajar (50 kg/m²), con arbustos de Abelia (Abelia x grandiflora) de 0,6-1,5 m de altura (1 ud/m²), conífera enana de 0,3-0,4 m de altura (0,5 ud/m²) y arbusto cubresuelos de 0,2-0,4 m de altura (1 ud/m²).
45 m² × 22.92 = 1031.40

| Código | Ud | Descripción | Rendimiento | Precio | Importe |
|---|---|---|---|---|---|
| mt48ebp010a | Ud | Abelia (Abelia x grandiflora) de 0,6-1,5 m de altura; suministro en contenedor de 1,3 litros, D=14 cm. (material) | 1 | 3.31 | 3.31 |
| mt48adc060a | t | Piedras calizas de coquera sin trabajar, para uso decorativo. (material) | 0.05 | 84.243 | 4.21 |
| mt48ecr020a | Ud | Conífera enana de 0,3-0,4 m de altura, para rocalla. (material) | 0.5 | 3.605 | 1.80 |
| mt48ecr020b | Ud | Arbusto cubresuelos de 0,2-0,4 m de altura, para rocalla. (material) | 1 | 3.17 | 3.17 |
| mt48tie040 | kg | Mantillo limpio cribado. | 4 | 0.026 | 0.10 |
| mt48tie020 | kg | Abono mineral complejo NPK 15-15-15. | 4 | 0.62 | 2.48 |
| mt08aaa010a | m³ | Agua. | 0.05 | 1.354 | 0.07 |
| mo040 | h | Oficial 1ª jardinero. | 0.204 | 15 | 3.06 |
| mo115 | h | Peón jardinero. | 0.328 | 12 | 3.94 |
| % | % | Medios Auxiliares | 2 % | 22.14 | 0.44 |
| %CI | % | Costes Indirectos | 1.5 % | 22.58 | 0.34 |
|  |  | Total |  |  | 22.92 |

**UJP010** Ud Plantación de Mimosa plateada (Acacia dealbata) de 12 a 14 cm de perímetro de tronco a 1 m del suelo, en hoyo de 60x60x60 cm realizado con medios mecánicos; suministro en contenedor. Incluso tierra vegetal cribada y substratos vegetales fertilizados.
15 Ud × 118.97 = 1784.55

| Código | Ud | Descripción | Rendimiento | Precio | Importe |
|---|---|---|---|---|---|
| mt48eap010a | Ud | Mimosa plateada (Acacia dealbata) de 12 a 14 cm de perímetro de tronco a 1 m del suelo; suministro en contenedor de 50 litros, D=50 cm. (material) | 1 | 105.632 | 105.63 |
| mt48tie030a | m³ | Tierra vegetal cribada, suministrada a granel. | 0.1 | 19.553 | 1.96 |
| mt48tie020 | kg | Abono mineral complejo NPK 15-15-15. | 0.01 | 0.62 | 0.01 |
| mt08aaa010a | m³ | Agua. | 0.04 | 1.354 | 0.05 |
| mq01exn020a | h | Retroexcavadora hidráulica sobre neumáticos, de 105 kW. | 0.049 | 41.736 | 2.05 |
| mq04dua020b | h | Dumper de descarga frontal de 2 t de carga útil. | 0.05 | 8.422 | 0.42 |
| mo040 | h | Oficial 1ª jardinero. | 0.123 | 15 | 1.85 |
| mo115 | h | Peón jardinero. | 0.245 | 12 | 2.94 |
| % | % | Medios Auxiliares | 2 % | 114.91 | 2.30 |
| %CI | % | Costes Indirectos | 1.5 % | 117.21 | 1.76 |
|  |  | Total |  |  | 118.97 |

**UJP010b** Ud Plantación de Arce americano (Acer negundo) de 14 a 16 cm de perímetro de tronco a 1 m del suelo, en hoyo de 60x60x60 cm realizado con medios mecánicos; suministro en contenedor. Incluso tierra vegetal cribada y substratos vegetales fertilizados.
10 Ud × 32.7 = 327.00

| Código | Ud | Descripción | Rendimiento | Precio | Importe |
|---|---|---|---|---|---|
| mt48eac010a | Ud | Arce americano (Acer negundo) de 14 a 16 cm de perímetro de tronco a 1 m del suelo; suministro en contenedor de 45 litros, D=45 cm. (material) | 1 | 22.307 | 22.31 |
| mt48tie030a | m³ | Tierra vegetal cribada, suministrada a granel. | 0.1 | 19.553 | 1.96 |
| mt48tie020 | kg | Abono mineral complejo NPK 15-15-15. | 0.01 | 0.62 | 0.01 |
| mt08aaa010a | m³ | Agua. | 0.04 | 1.354 | 0.05 |
| mq01exn020a | h | Retroexcavadora hidráulica sobre neumáticos, de 105 kW. | 0.049 | 41.736 | 2.05 |
| mq04dua020b | h | Dumper de descarga frontal de 2 t de carga útil. | 0.05 | 8.422 | 0.42 |
| mo040 | h | Oficial 1ª jardinero. | 0.123 | 15 | 1.85 |
| mo115 | h | Peón jardinero. | 0.245 | 12 | 2.94 |
| % | % | Medios Auxiliares | 2 % | 31.59 | 0.63 |
| %CI | % | Costes Indirectos | 1.5 % | 32.22 | 0.48 |
|  |  | Total |  |  | 32.7 |

**UJP010c** Ud Plantación de Olmo de Siberia (Ulmus pumila) de 14 a 16 cm de perímetro de tronco a 1 m del suelo, en hoyo de 60x60x60 cm realizado con medios mecánicos; suministro en contenedor. Incluso tierra vegetal cribada y substratos vegetales fertilizados.
10 Ud × 31.85 = 318.50

| Código | Ud | Descripción | Rendimiento | Precio | Importe |
|---|---|---|---|---|---|
| mt48eac010l | Ud | Olmo de Siberia (Ulmus pumila) de 14 a 16 cm de perímetro de tronco a 1 m del suelo; suministro en contenedor de 45 litros, D=45 cm. (material) | 1 | 21.477 | 21.48 |
| mt48tie030a | m³ | Tierra vegetal cribada, suministrada a granel. | 0.1 | 19.553 | 1.96 |
| mt48tie020 | kg | Abono mineral complejo NPK 15-15-15. | 0.01 | 0.62 | 0.01 |
| mt08aaa010a | m³ | Agua. | 0.04 | 1.354 | 0.05 |
| mq01exn020a | h | Retroexcavadora hidráulica sobre neumáticos, de 105 kW. | 0.049 | 41.736 | 2.05 |
| mq04dua020b | h | Dumper de descarga frontal de 2 t de carga útil. | 0.05 | 8.422 | 0.42 |
| mo040 | h | Oficial 1ª jardinero. | 0.123 | 15 | 1.85 |
| mo115 | h | Peón jardinero. | 0.245 | 12 | 2.94 |
| % | % | Medios Auxiliares | 2 % | 30.76 | 0.62 |
| %CI | % | Costes Indirectos | 1.5 % | 31.38 | 0.47 |
|  |  | Total |  |  | 31.85 |

**UJP010d** Ud Plantación de Acacia negra (Gleditsia triacanthos) de 14 a 16 cm de perímetro de tronco a 1 m del suelo, en hoyo de 60x60x60 cm realizado con medios mecánicos; suministro en contenedor. Incluso tierra vegetal cribada y substratos vegetales fertilizados.
10 Ud × 32.7 = 327.00

| Código | Ud | Descripción | Rendimiento | Precio | Importe |
|---|---|---|---|---|---|
| mt48eac010d | Ud | Acacia negra (Gleditsia triacanthos) de 14 a 16 cm de perímetro de tronco a 1 m del suelo; suministro en contenedor de 50 litros, D=50 cm. (material) | 1 | 22.307 | 22.31 |
| mt48tie030a | m³ | Tierra vegetal cribada, suministrada a granel. | 0.1 | 19.553 | 1.96 |
| mt48tie020 | kg | Abono mineral complejo NPK 15-15-15. | 0.01 | 0.62 | 0.01 |
| mt08aaa010a | m³ | Agua. | 0.04 | 1.354 | 0.05 |
| mq01exn020a | h | Retroexcavadora hidráulica sobre neumáticos, de 105 kW. | 0.049 | 41.736 | 2.05 |
| mq04dua020b | h | Dumper de descarga frontal de 2 t de carga útil. | 0.05 | 8.422 | 0.42 |
| mo040 | h | Oficial 1ª jardinero. | 0.123 | 15 | 1.85 |
| mo115 | h | Peón jardinero. | 0.245 | 12 | 2.94 |
| % | % | Medios Auxiliares | 2 % | 31.59 | 0.63 |
| %CI | % | Costes Indirectos | 1.5 % | 32.22 | 0.48 |
|  |  | Total |  |  | 32.7 |

### UR Riego
Importe: 5767.91

**URA010** Ud Acometida enterrada a la red de riego de 2 m de longitud, formada por tubo de polietileno PE 40, de 32 mm de diámetro exterior, PN=10 atm y 4,4 mm de espesor y llave de corte alojada en arqueta prefabricada de polipropileno.
1 Ud × 124.14 = 124.14

| Código | Ud | Descripción | Rendimiento | Precio | Importe |
|---|---|---|---|---|---|
| mt10hmf010Mp | m³ | Hormigón HM-20/P/20/I, fabricado en central. | 0.111 | 52.05 | 5.78 |
| mt11arp100a | Ud | Arqueta de polipropileno, 30x30x30 cm. (material) | 1 | 23.855 | 23.86 |
| mt11arp050c | Ud | Tapa de PVC, para arquetas de fontanería de 30x30 cm, con cierre hermético al paso de los olores mefíticos. (material) | 1 | 14.606 | 14.61 |
| mt01ara010 | m³ | Arena de 0 a 5 mm de diámetro. | 0.22 | 10.725 | 2.36 |
| mt37tpa009c | m | Acometida de polietileno PE 40, de 32 mm de diámetro exterior, PN=10 atm y 4,4 mm de espesor, según UNE-EN 12201-2, incluso p/p de accesorios de conexión y piezas especiales. (material) | 2 | 2.045 | 4.09 |
| mt37sve030d | Ud | Válvula de esfera de latón niquelado para roscar de 1", con mando de cuadradillo. (material) | 1 | 7.298 | 7.30 |
| mt37tpa012c | Ud | Collarín de toma en carga de PP, para tubo de polietileno, de 32 mm de diámetro exterior, según UNE-EN ISO 15874-3. (material) | 1 | 1.337 | 1.34 |
| mo041 | h | Oficial 1ª construcción de obra civil. | 0.081 | 15 | 1.22 |
| mo087 | h | Ayudante construcción de obra civil. | 0.081 | 13 | 1.05 |
| mo008 | h | Oficial 1ª fontanero. | 3.195 | 15 | 47.93 |
| mo107 | h | Ayudante fontanero. | 0.798 | 13 | 10.37 |
| % | % | Medios Auxiliares | 2 % | 119.91 | 2.40 |
| %CI | % | Costes Indirectos | 1.5 % | 122.31 | 1.83 |
|  |  | Total |  |  | 124.14 |

**UAA012** Ud Arqueta de paso, de PVC, con un cuerpo de Ø 250 mm, tres entradas (dos de Ø 110 mm y una de Ø 160 mm) y una salida de Ø 160 mm, sobre solera de hormigón en masa, previa excavación con medios mecánicos y posterior relleno del trasdós con material granular.
6 Ud × 105.25 = 631.50

| Código | Ud | Descripción | Rendimiento | Precio | Importe |
|---|---|---|---|---|---|
| mt10hmf010Lm | m³ | Hormigón HM-15/B/20/I, fabricado en central. (material) | 0.061 | 46.16 | 2.82 |
| mt11avg010a | Ud | Sistema modular de elementos de PVC, para realización de arqueta de paso, con un cuerpo de Ø 250 mm, tres entradas (dos de Ø 110 mm y una de Ø 160 mm) y una salida de Ø 160 mm. (material) | 1 | 84.744 | 84.74 |
| mt01arr010a | t | Grava de cantera, de 19 a 25 mm de diámetro. | 0.455 | 6.46 | 2.94 |
| mq01ret020b | h | Retrocargadora sobre neumáticos, de 70 kW. | 0.028 | 32.891 | 0.92 |
| mo041 | h | Oficial 1ª construcción de obra civil. | 0.409 | 15 | 6.14 |
| mo087 | h | Ayudante construcción de obra civil. | 0.315 | 13 | 4.10 |
| % | % | Medios Auxiliares | 2 % | 101.66 | 2.03 |
| %CI | % | Costes Indirectos | 1.5 % | 103.69 | 1.56 |
|  |  | Total |  |  | 105.25 |

**URC010** Ud Preinstalación de contador de riego de 1 1/4" DN 32 mm, colocado en hornacina, con dos llaves de corte de compuerta.
1 Ud × 66.48 = 66.48

| Código | Ud | Descripción | Rendimiento | Precio | Importe |
|---|---|---|---|---|---|
| mt37svc010i | Ud | Válvula de compuerta de latón fundido, para roscar, de 1 1/4". (material) | 2 | 11.66 | 23.32 |
| mt37sgl010c | Ud | Grifo de purga de 25 mm. (material) | 1 | 5.157 | 5.16 |
| mt37svr010d | Ud | Válvula de retención de latón para roscar de 1 1/4". (material) | 1 | 4.536 | 4.54 |
| mt37aar010b | Ud | Marco y tapa de fundición dúctil de 40x40 cm, según Compañía Suministradora. (material) | 1 | 10.472 | 10.47 |
| mt37www010 | Ud | Material auxiliar para instalaciones de fontanería. | 1 | 1.178 | 1.18 |
| mo008 | h | Oficial 1ª fontanero. | 0.852 | 15 | 12.78 |
| mo107 | h | Ayudante fontanero. | 0.425 | 13 | 5.53 |
| % | % | Medios Auxiliares | 4 % | 62.98 | 2.52 |
| %CI | % | Costes Indirectos | 1.5 % | 65.50 | 0.98 |
|  |  | Total |  |  | 66.48 |

**URD010** m Tubería de abastecimiento y distribución de agua de riego, formada por tubo de polietileno PE 40 de color negro con bandas de color azul, de 32 mm de diámetro exterior y 4,4 mm de espesor, PN=10 atm, enterrada.
223.614 m × 4.61 = 1030.86

| Código | Ud | Descripción | Rendimiento | Precio | Importe |
|---|---|---|---|---|---|
| mt01ara010 | m³ | Arena de 0 a 5 mm de diámetro. | 0.092 | 10.725 | 0.99 |
| mt37tpa030cc | m | Tubo de polietileno PE 40 de color negro con bandas de color azul, de 32 mm de diámetro exterior y 4,4 mm de espesor, PN=10 atm, según UNE-EN 12201-2, con el precio incrementado el 10% en concepto de accesorios y piezas especiales. (material) | 1 | 2.247 | 2.25 |
| mo041 | h | Oficial 1ª construcción de obra civil. | 0.043 | 15 | 0.65 |
| mo087 | h | Ayudante construcción de obra civil. | 0.043 | 13 | 0.56 |
| % | % | Medios Auxiliares | 2 % | 4.45 | 0.09 |
| %CI | % | Costes Indirectos | 1.5 % | 4.54 | 0.07 |
|  |  | Total |  |  | 4.61 |

| Medición | Uds. | Largo | Parcial |
|---|---|---|---|
|  | 1 | 41.009 | 41.009 |
|  | 1 | 18.427 | 18.427 |
|  | 1 | 51.406 | 51.406 |
|  | 1 | 112.772 | 112.772 |
| Total |  |  | 223.614 |

**URD020** m Tubería de riego por goteo, formada por tubo de polietileno, color negro, de 12 mm de diámetro exterior, con goteros integrados, situados cada 30 cm.
291.552 m × 1 = 291.55

| Código | Ud | Descripción | Rendimiento | Precio | Importe |
|---|---|---|---|---|---|
| mt48tpg020bac | m | Tubo de polietileno, color negro, de 12 mm de diámetro exterior, con goteros integrados, situados cada 30 cm, suministrado en rollos, con el precio incrementado el 10% en concepto de accesorios y piezas especiales. (material) | 1 | 0.316 | 0.32 |
| mo008 | h | Oficial 1ª fontanero. | 0.008 | 15 | 0.12 |
| mo107 | h | Ayudante fontanero. | 0.041 | 13 | 0.53 |
| % | % | Medios Auxiliares | 2 % | 0.97 | 0.02 |
| %CI | % | Costes Indirectos | 1.5 % | 0.99 | 0.01 |
|  |  | Total |  |  | 1 |

| Medición | Uds. | Largo | Parcial |
|---|---|---|---|
|  | 1 | 103.149 | 103.149 |
|  | 1 | 104.011 | 104.011 |
|  | 1 | 84.392 | 84.392 |
| Total |  |  | 291.552 |

**URE010** Ud Boca de riego de fundición, con racor de salida roscado macho de 1 1/2" de diámetro.
6 Ud × 99.28 = 595.68

| Código | Ud | Descripción | Rendimiento | Precio | Importe |
|---|---|---|---|---|---|
| mt48wwg100a | Ud | Boca de riego, formada por cuerpo y tapa de fundición con cerradura de cuadradillo, brida de entrada, llave de corte y racor de salida roscado macho de latón de 1 1/2" de diámetro. (material) | 1 | 84.232 | 84.23 |
| mt37tpa012d | Ud | Collarín de toma en carga de PP, para tubo de polietileno, de 40 mm de diámetro exterior, según UNE-EN ISO 15874-3. (material) | 1 | 1.565 | 1.57 |
| mt37tpa030da | m | Tubo de polietileno PE 40 de color negro con bandas de color azul, de 40 mm de diámetro exterior y 5,5 mm de espesor, PN=10 atm, según UNE-EN 12201-2. (material) | 1 | 3.221 | 3.22 |
| mo008 | h | Oficial 1ª fontanero. | 0.245 | 15 | 3.68 |
| mo107 | h | Ayudante fontanero. | 0.245 | 13 | 3.19 |
| % | % | Medios Auxiliares | 2 % | 95.89 | 1.92 |
| %CI | % | Costes Indirectos | 1.5 % | 97.81 | 1.47 |
|  |  | Total |  |  | 99.28 |

**URE020** Ud Aspersor emergente de turbina, de latón, con arco ajustable, radio de 5 a 20 m regulable con tornillo, conexión de 3/4" de diámetro.
9 Ud × 30.32 = 272.88

| Código | Ud | Descripción | Rendimiento | Precio | Importe |
|---|---|---|---|---|---|
| mt48asp020b | Ud | Aspersor emergente de turbina, de latón, con arco ajustable, radio de 5 a 20 m regulable con tornillo, conexión de 3/4" de diámetro, intervalo de presiones recomendado de 2 a 5 bar. (material) | 1 | 22.003 | 22.00 |
| mt37tpa012c | Ud | Collarín de toma en carga de PP, para tubo de polietileno, de 32 mm de diámetro exterior, según UNE-EN ISO 15874-3. | 1 | 1.337 | 1.34 |
| mt48wwg200b | Ud | Tubería de longitud regulable con dos codos articulados en sus extremos, de 3/4" de diámetro. (material) | 1 | 2.49 | 2.49 |
| mo008 | h | Oficial 1ª fontanero. | 0.123 | 15 | 1.85 |
| mo107 | h | Ayudante fontanero. | 0.123 | 13 | 1.60 |
| % | % | Medios Auxiliares | 2 % | 29.28 | 0.59 |
| %CI | % | Costes Indirectos | 1.5 % | 29.87 | 0.45 |
|  |  | Total |  |  | 30.32 |

| Medición | Uds. | Parcial |
|---|---|---|
| Nombre medición | 9 | 9.000 |
| Total |  | 9 |

**URE025** Ud Difusor emergente, con 7,5 cm de emergencia, caudal proporcional al sector regado.
25 Ud × 7.39 = 184.75

| Código | Ud | Descripción | Rendimiento | Precio | Importe |
|---|---|---|---|---|---|
| mt48dif020b | Ud | Difusor emergente, con 7,5 cm de emergencia, caudal proporcional al sector regado, válvula antidrenaje, junta autolimpiable y conexión de 1/2" de diámetro. (material) | 1 | 2.354 | 2.35 |
| mt37tpa012c | Ud | Collarín de toma en carga de PP, para tubo de polietileno, de 32 mm de diámetro exterior, según UNE-EN ISO 15874-3. | 1 | 1.337 | 1.34 |
| mo008 | h | Oficial 1ª fontanero. | 0.123 | 15 | 1.85 |
| mo107 | h | Ayudante fontanero. | 0.123 | 13 | 1.60 |
| % | % | Medios Auxiliares | 2 % | 7.14 | 0.14 |
| %CI | % | Costes Indirectos | 1.5 % | 7.28 | 0.11 |
|  |  | Total |  |  | 7.39 |

**URM010** Ud Electroválvula para riego por goteo, cuerpo de plástico, conexiones roscadas, de 1/4" de diámetro, alimentación del solenoide a 24 Vca, presión máxima de 8 bar, con arqueta de plástico provista de tapa.
5 Ud × 44.41 = 222.05

| Código | Ud | Descripción | Rendimiento | Precio | Importe |
|---|---|---|---|---|---|
| mt48ele040a | Ud | Electroválvula para riego por goteo, cuerpo de plástico, conexiones roscadas, de 1/4" de diámetro, alimentación del solenoide a 24 Vca, presión máxima de 8 bar. (material) | 1 | 11.705 | 11.71 |
| mt48wwg010a | Ud | Arqueta de plástico, con tapa y sin fondo, de 30x30x30 cm, para alojamiento de válvulas en sistemas de riego. (material) | 1 | 25.355 | 25.36 |
| mo008 | h | Oficial 1ª fontanero. | 0.164 | 15 | 2.46 |
| mo107 | h | Ayudante fontanero. | 0.164 | 13 | 2.13 |
| mo003 | h | Oficial 1ª electricista. | 0.082 | 15 | 1.23 |
| % | % | Medios Auxiliares | 2 % | 42.89 | 0.86 |
| %CI | % | Costes Indirectos | 1.5 % | 43.75 | 0.66 |
|  |  | Total |  |  | 44.41 |

**URM010b** Ud Electroválvula para riego, cuerpo de polipropileno reforzado con fibra de vidrio, conexiones roscadas, de 1" de diámetro, alimentación del solenoide a 24 Vca, con posibilidad de apertura manual y sistema de autolimpieza, con arqueta de plástico provista de tapa.
5 Ud × 51.98 = 259.90

| Código | Ud | Descripción | Rendimiento | Precio | Importe |
|---|---|---|---|---|---|
| mt48ele030a | Ud | Electroválvula para riego, cuerpo de polipropileno reforzado con fibra de vidrio, conexiones roscadas, de 1" de diámetro, alimentación del solenoide a 24 Vca, con posibilidad de apertura manual y sistema de autolimpieza. (material) | 1 | 19.029 | 19.03 |
| mt48wwg010a | Ud | Arqueta de plástico, con tapa y sin fondo, de 30x30x30 cm, para alojamiento de válvulas en sistemas de riego. | 1 | 25.355 | 25.36 |
| mo008 | h | Oficial 1ª fontanero. | 0.164 | 15 | 2.46 |
| mo107 | h | Ayudante fontanero. | 0.164 | 13 | 2.13 |
| mo003 | h | Oficial 1ª electricista. | 0.082 | 15 | 1.23 |
| % | % | Medios Auxiliares | 2 % | 50.21 | 1.00 |
| %CI | % | Costes Indirectos | 1.5 % | 51.21 | 0.77 |
|  |  | Total |  |  | 51.98 |

**URM020** Ud Estación meteorológica con sensor de lluvia ajustable entre 3 y 25 mm, sensor de viento ajustable con funcionamiento entre 19 y 56 km/h y sensor de heladas con parada a 3°C.
1 Ud × 218.29 = 218.29

| Código | Ud | Descripción | Rendimiento | Precio | Importe |
|---|---|---|---|---|---|
| mt48hun450d | Ud | Estación meteorológica con sensor de lluvia ajustable entre 3 y 25 mm, sensor de viento ajustable con funcionamiento entre 19 y 56 km/h y sensor de heladas con parada a 3°C. (material) | 1 | 193.039 | 193.04 |
| mo003 | h | Oficial 1ª electricista. | 0.921 | 15 | 13.82 |
| mo102 | h | Ayudante electricista. | 0.306 | 13 | 3.98 |
| % | % | Medios Auxiliares | 2 % | 210.84 | 4.22 |
| %CI | % | Costes Indirectos | 1.5 % | 215.06 | 3.23 |
|  |  | Total |  |  | 218.29 |

**URM030** Ud Programador electrónico para riego automático, para 6 estaciones, con 3 programas y 4 arranques diarios por programa, alimentación por transformador 230/24 V interno.
1 Ud × 198.83 = 198.83

| Código | Ud | Descripción | Rendimiento | Precio | Importe |
|---|---|---|---|---|---|
| mt48pro040b | Ud | Programador electrónico para riego automático, para 6 estaciones, con 3 programas y 4 arranques diarios por programa, alimentación por transformador 230/24 V interno, con capacidad para poner en funcionamiento varias electroválvulas simultáneamente y colocación mural en exterior en armario estanco con llave. (material) | 1 | 169.15 | 169.15 |
| mo003 | h | Oficial 1ª electricista. | 0.818 | 15 | 12.27 |
| mo102 | h | Ayudante electricista. | 0.818 | 13 | 10.63 |
| % | % | Medios Auxiliares | 2 % | 192.05 | 3.84 |
| %CI | % | Costes Indirectos | 1.5 % | 195.89 | 2.94 |
|  |  | Total |  |  | 198.83 |

**URM040** m Línea eléctrica monofásica enterrada para alimentación de electroválvulas y automatismos de riego, formada por cables unipolares con conductores de cobre, RZ1-K (AS) Cca-s1b,d1,a1 3G2,5 mm², siendo su tensión asignada de 0,6/1 kV, bajo tubo protector de polietileno de doble pared, de 40 mm de diámetro.
300 m × 5.57 = 1671.00

| Código | Ud | Descripción | Rendimiento | Precio | Importe |
|---|---|---|---|---|---|
| mt01ara010 | m³ | Arena de 0 a 5 mm de diámetro. | 0.083 | 10.725 | 0.89 |
| mt35aia080aa | m | Tubo curvable, suministrado en rollo, de polietileno de doble pared (interior lisa y exterior corrugada), de color naranja, de 40 mm de diámetro nominal, para canalización enterrada, resistencia a la compresión 250 N, con grado de protección IP549 según UNE 20324. Según UNE-EN 61386-1, UNE-EN 61386-22 y UNE-EN 50086-2-4. (material) | 1 | 0.681 | 0.68 |
| mt35cun010c1 | m | Cable unipolar RZ1-K (AS), siendo su tensión asignada de 0,6/1 kV, reacción al fuego clase Cca-s1b,d1,a1 según UNE-EN 50575, con conductor de cobre clase 5 (-K) de 2,5 mm² de sección, con aislamiento de polietileno reticulado (R) y cubierta de compuesto termoplástico a base de poliolefina libre de halógenos con baja emisión de humos y gases corrosivos (Z1). Según UNE 21123-4. (material) | 3 | 0.436 | 1.31 |
| mt35www010 | Ud | Material auxiliar para instalaciones eléctricas. (material) | 0.2 | 1.145 | 0.23 |
| mq04dua020b | h | Dumper de descarga frontal de 2 t de carga útil. | 0.008 | 8.422 | 0.07 |
| mq02rop020 | h | Pisón vibrante de guiado manual, de 80 kg, con placa de 30x30 cm, tipo rana. | 0.062 | 3.196 | 0.20 |
| mq02cia020j | h | Camión cisterna de 8 m³ de capacidad. | 0.001 | 36.623 | 0.04 |
| mo041 | h | Oficial 1ª construcción de obra civil. | 0.039 | 15 | 0.59 |
| mo087 | h | Ayudante construcción de obra civil. | 0.039 | 13 | 0.51 |
| mo003 | h | Oficial 1ª electricista. | 0.032 | 15 | 0.48 |
| mo102 | h | Ayudante electricista. | 0.029 | 13 | 0.38 |
| % | % | Medios Auxiliares | 2 % | 5.38 | 0.11 |
| %CI | % | Costes Indirectos | 1.5 % | 5.49 | 0.08 |
|  |  | Total |  |  | 5.57 |

### UX Pavimentos exteriores
Importe: 66562.45

**UXB020** m Bordillo - Recto - DC - A1 (20x14) - B- H - S(R-3,5) - UNE-EN 1340, colocado sobre base de hormigón no estructural (HNE-20/P/20) de 20 cm de espesor y rejuntado con mortero de cemento, industrial, M-5.
379.845 m × 16.31 = 6195.27

| Código | Ud | Descripción | Rendimiento | Precio | Importe |
|---|---|---|---|---|---|
| mt10hmf011Bc | m³ | Hormigón no estructural HNE-20/P/20, fabricado en central. | 0.082 | 52.05 | 4.27 |
| mt08aaa010a | m³ | Agua. | 0.006 | 1.354 | 0.01 |
| mt09mif010ca | t | Mortero industrial para albañilería, de cemento, color gris, categoría M-5 (resistencia a compresión 5 N/mm²), suministrado en sacos, según UNE-EN 998-2. | 0.008 | 30.043 | 0.24 |
| mt18jbg010ma | Ud | Bordillo recto de hormigón, doble capa, con sección normalizada peatonal A1 (20x14) cm, clase climática B (absorción <=6%), clase resistente a la abrasión H (huella <=23 mm) y clase resistente a flexión S (R-3,5 N/mm²), de 50 cm de longitud, según UNE-EN 1340 y UNE 127340. (material) | 2.1 | 2.202 | 4.62 |
| mo041 | h | Oficial 1ª construcción de obra civil. | 0.228 | 15 | 3.42 |
| mo087 | h | Ayudante construcción de obra civil. | 0.245 | 13 | 3.19 |
| % | % | Medios Auxiliares | 2 % | 15.75 | 0.32 |
| %CI | % | Costes Indirectos | 1.5 % | 16.07 | 0.24 |
|  |  | Total |  |  | 16.31 |

| Medición | Uds. | Largo | Parcial |
|---|---|---|---|
| entrada ppal | 1 | 9.551 | 9.551 |
| jardin infantil | 1 | 19.444 | 19.444 |
| remate pistal | 1 | 2.941 | 2.941 |
| parking | 1 | 175.472 | 175.472 |
|  | 1 | 17.404 | 17.404 |
| entrada ppal | 1 | 12.167 | 12.167 |
| jardin | 1 | 78.651 | 78.651 |
| pasillos | 1 | 9.212 | 9.212 |
|  | 1 | 9.022 | 9.022 |
|  | 1 | 7.568 | 7.568 |
|  | 1 | 7.459 | 7.459 |
|  | 1 | 7.765 | 7.765 |
|  | 1 | 7.765 | 7.765 |
|  | 1 | 7.754 | 7.754 |
|  | 1 | 7.670 | 7.670 |
| Total |  |  | 379.845 |

**MFF010** m² Firme flexible para tráfico pesado T42 sobre explanada E1, compuesto de capa de 25 cm de espesor de suelocemento SC40 y mezcla bituminosa en caliente: capa de rodadura de 5 cm de AC 16 surf D, según UNE-EN 13108-1. (08/07/2019)
949.88 m² × 13.96 = 13260.32
Firme flexible para tráfico pesado T42 sobre explanada E1, compuesto por: capa de 25 cm de espesor de suelocemento formada por la mezcla en central de material granular para la fabricación de SC40, adecuado para tráfico T42 con cemento CEM II / A-V 32,5 N, a granel; riego de curado mediante la aplicación de emulsión bituminosa, tipo ECR-1, a base de betún asfáltico; mezcla bituminosa en caliente: riego de adherencia mediante la aplicación de emulsión bituminosa, tipo ECR-1, a base de betún asfáltico; capa de rodadura de 5 cm de espesor formada por material granular para la fabricación de mezcla bituminosa en caliente AC 16 surf D, según UNE-EN 13108-1, coeficiente de Los Ángeles <=25, adecuado para tráfico T4 con filler calizo, para mezcla bituminosa en caliente y betún asfáltico B60/70.

| Código | Ud | Descripción | Rendimiento | Precio | Importe |
|---|---|---|---|---|---|
| mt01arp100o | t | Material granular para la fabricación de SC40, adecuado para tráfico T42, según PG-3. Según UNE-EN 13043. (material; 08/07/2019) | 0.553 | 2.57 | 1.42 |
| mt08cet020c | t | Cemento CEM II / A-V 32,5 N, a granel, según UNE-EN 197-1. (material; 08/07/2019) | 0.017 | 94.55 | 1.61 |
| mt14ebc010a | kg | Emulsión bituminosa, tipo ECR-1, a base de betún asfáltico, según PG-3. (material; 08/07/2019) | 1.8 | 0.25 | 0.45 |
| mt01arp120cKwi | t | Material granular para la fabricación de mezcla bituminosa en caliente AC 16 surf D, según UNE-EN 13108-1, coeficiente de Los Ángeles <=25, adecuado para tráfico T4, según PG-3. Según UNE-EN 13043. (material; 08/07/2019) | 0.101 | 10.06 | 1.02 |
| mt01arp060c | t | Filler calizo, para mezcla bituminosa en caliente. (material; 08/07/2019) | 0.007 | 42.12 | 0.29 |
| mt14ebc020EfF1c | t | Betún asfáltico B60/70, según PG-3. (material; 08/07/2019) | 0.006 | 299.41 | 1.80 |
| mq10csc010 | h | Central discontinua para tratamiento de materiales con cemento, de 160 t/h. (maquinaria; 08/07/2019) | 0.007 | 87.84 | 0.61 |
| mq04tkt010 | t·km | Transporte de áridos. (maquinaria; 08/07/2019) | 9.824 | 0.1 | 0.98 |
| mq04cab010d | h | Camión basculante de 14 t de carga, de 184 kW. (maquinaria; 08/07/2019) | 0.01 | 39.85 | 0.40 |
| mq01mot010b | h | Motoniveladora de 154 kW. (maquinaria; 08/07/2019) | 0.007 | 76.6 | 0.54 |
| mq02cia020j | h | Camión cisterna de 8 m³ de capacidad. | 0.009 | 36.623 | 0.33 |
| mq02rov010i | h | Compactador monocilíndrico vibrante autopropulsado, de 129 kW, de 16,2 t, anchura de trabajo 213,4 cm. (maquinaria) | 0.007 | 19.586 | 0.14 |
| mq01pan010a | h | Pala cargadora sobre neumáticos de 120 kW/1,9 m³. | 0.01 | 36.228 | 0.36 |
| mq02cia020f | h | Camión cisterna equipado para riego, de 8 m³ de capacidad. (maquinaria; 08/07/2019) | 0.007 | 42.64 | 0.30 |
| mq11bar010 | h | Barredora remolcada con motor auxiliar. (maquinaria; 08/07/2019) | 0.002 | 12.49 | 0.02 |
| mq10mbc010 | h | Central asfáltica continua para fabricación de mezcla bituminosa en caliente, de 200 t/h. (maquinaria; 08/07/2019) | 0.003 | 313.7 | 0.94 |
| mq04tkt020 | t·km | Transporte de aglomerado. (maquinaria; 08/07/2019) | 1.965 | 0.1 | 0.20 |
| mq04deq010 | Ud | Desplazamiento de maquinaria de fabricación de mezcla bituminosa en caliente. (maquinaria; 08/07/2019) | 1.149 | 1.05 | 1.21 |
| mq11ext030 | h | Extendedora asfáltica de cadenas, de 81 kW. (maquinaria; 08/07/2019) | 0.003 | 81.56 | 0.24 |
| mq02rot030b | h | Compactador tándem autopropulsado, de 63 kW, de 9,65 t, anchura de trabajo 168 cm. (maquinaria; 08/07/2019) | 0.003 | 41.62 | 0.12 |
| mq11com010 | h | Compactador de neumáticos autopropulsado, de 12/22 t. (maquinaria; 08/07/2019) | 0.003 | 59.08 | 0.18 |
| mo041 | h | Oficial 1ª construcción de obra civil. | 0.01 | 15 | 0.15 |
| mo087 | h | Ayudante construcción de obra civil. | 0.013 | 13 | 0.17 |
| % | % | Medios Auxiliares | 2 % | 13.48 | 0.27 |
| %CI | % | Costes Indirectos | 1.5 % | 13.75 | 0.21 |
|  |  | Total |  |  | 13.96 |

| Medición | Uds. | Largo | Parcial |
|---|---|---|---|
| aparcamiento de profesores | 1 | 949.880 | 949.880 |
| Total |  |  | 949.88 |

**UXA030** m² Pavimento de adoquines de piedra natural, en exteriores, realizado sobre firme con tráfico de categoría C4 (áreas peatonales, calles residenciales) y categoría de explanada E1 (5 <= CBR < 10), compuesto por base flexible de zahorra natural, de 20 cm de espesor, con extendido y compactado al 100% del Proctor Modificado, mediante la colocación flexible, con un grado de complejidad del aparejo bajo, de adoquines de granito Blanco Berrocal, de 8x8x5 cm, con acabado flameado en la cara vista y aserrado en las otras caras, sobre una capa de arena de granulometría comprendida entre 0,5 y 5 mm, dejando entre ellos una junta de separación de entre 2 y 3 mm, para su posterior rejuntado con arena natural, fina y seca, de 2 mm de tamaño máximo; y vibrado del pavimento con bandeja vibrante de guiado manual.
539.298 m² × 19.34 = 10430.02
Pavimento de adoquines de piedra natural, en exteriores, realizado sobre firme con tráfico de categoría C4 (áreas peatonales, calles residenciales) y categoría de explanada E1 (5 <= CBR < 10), compuesto por base flexible de zahorra natural, de 20 cm de espesor, con extendido y compactado al 100% del Proctor Modificado, mediante la colocación flexible, con un grado de complejidad del aparejo bajo, de adoquines de granito Blanco Berrocal, de 8x8x5 cm, con acabado flameado en la cara vista y aserrado en las otras caras, sobre una capa de arena de granulometría comprendida entre 0,5 y 5 mm, dejando entre ellos una junta de separación de entre 2 y 3 mm, para su posterior rejuntado con arena natural, fina y seca, de 2 mm de tamaño máximo; y vibrado del pavimento con bandeja vibrante de guiado manual.Replanteo de maestras y niveles. Corte de las piezas. Preparación de la explanada. Extendido y compactación de la base. Ejecución del encuentro con los bordes de confinamiento. Extendido y nivelación de la capa de arena. Colocación de los adoquines. Relleno de juntas con arena y vibrado del pavimento. Limpieza.Se medirá, en proyección horizontal, la superficie realmente ejecutada según especificaciones de Proyecto

| Código | Ud | Descripción | Rendimiento | Precio | Importe |
|---|---|---|---|---|---|
| mt01zah010a | t | Zahorra natural caliza. | 0.23 | 2.659 | 0.61 |
| mt01arp021c | m³ | Arena de granulometría comprendida entre 0,5 y 5 mm, no conteniendo más de un 3% de materia orgánica y arcilla. Se tendrá en cuenta lo especificado en UNE 83115 sobre la friabilidad y en UNE-EN 1097-2 sobre la resistencia a la fragmentación de la arena. (material) | 0.055 | 7.371 | 0.41 |
| mt18apn010aa | m² | Adoquín de granito Blanco Berrocal, 8x8x5 cm, con acabado flameado en la cara vista y aserrado en las otras caras. (material) | 1.05 | 13.681 | 14.37 |
| mt01arp020a | kg | Arena natural, fina y seca, de 2 mm de tamaño máximo, exenta de sales perjudiciales, presentada en sacos. (material) | 1 | 0.106 | 0.11 |
| mq01mot010a | h | Motoniveladora de 141 kW. (maquinaria) | 0.007 | 22.249 | 0.16 |
| mq02rov010i | h | Compactador monocilíndrico vibrante autopropulsado, de 129 kW, de 16,2 t, anchura de trabajo 213,4 cm. | 0.012 | 19.586 | 0.24 |
| mq02cia020j | h | Camión cisterna de 8 m³ de capacidad. | 0.005 | 36.623 | 0.18 |
| mq02rod010a | h | Bandeja vibrante de guiado manual, de 170 kg, anchura de trabajo 50 cm, reversible. (maquinaria) | 0.298 | 1.336 | 0.40 |
| mo041 | h | Oficial 1ª construcción de obra civil. | 0.075 | 15 | 1.13 |
| mo087 | h | Ayudante construcción de obra civil. | 0.082 | 13 | 1.07 |
| % | % | Medios Auxiliares | 2 % | 18.68 | 0.37 |
| %CI | % | Costes Indirectos | 1.5 % | 19.05 | 0.29 |
|  |  | Total |  |  | 19.34 |

| Medición | Uds. | Largo | Parcial |
|---|---|---|---|
| Entrada ppal | 1 | 376.866 | 376.866 |
| conexión parking | 1 | 92.932 | 92.932 |
| comedor | 1 | 69.500 | 69.500 |
| Total |  |  | 539.298 |

**UXC020** m² Pavimento continuo exterior de hormigón en masa con fibras, con juntas, de 15 cm de espesor, realizado con hormigón HM-25/B/20/I fabricado en central y vertido con bomba, extendido y vibrado manual, y fibras de acero con terminación en gancho; con lámina de polietileno como capa separadora bajo el pavimento; tratado superficialmente con capa de rodadura de rendimiento 3 kg/m², con acabado fratasado mecánico.
609.616 m² × 30.85 = 18806.65
Pavimento continuo exterior de hormigón en masa con fibras, con juntas, de 15 cm de espesor, realizado con hormigón HM-25/B/20/I fabricado en central y vertido con bomba, y fibras de acero con terminación en gancho; con lámina de polietileno como capa separadora bajo el pavimento; tratado superficialmente con capa de rodadura de con un rendimiento aproximado de 3 kg/m², espolvoreado manualmente sobre el hormigón aún fresco y posterior fratasado mecánico de toda la superficie hasta conseguir que el mortero quede totalmente integrado en el hormigón. Incluso p/p de colocación y retirada de encofrados, ejecución de juntas de construcción; emboquillado o conexión de los elementos exteriores (cercos de arquetas, sumideros, botes sifónicos, etc.) de las redes de instalaciones ejecutadas bajo el pavimento; extendido, regleado y aplicación de aditivos. Sin incluir la ejecución de la base de apoyo ni la de las juntas de dilatación y de retracción.

| Código | Ud | Descripción | Rendimiento | Precio | Importe |
|---|---|---|---|---|---|
| mt47adh024a | m² | Lámina de polietileno, de 120 g/m². (material) | 1.05 | 0.329 | 0.35 |
| mt10hmf010Nm | m³ | Hormigón HM-25/B/20/I, fabricado en central. | 0.158 | 54.7 | 8.64 |
| mt09wwa015a | kg | Fibras de acero con terminación en gancho, de 0,75 mm de diámetro y 50 mm de longitud, con una resistencia a tracción de 1200 N/mm², tipo 1 según UNE-EN 14889-1, para prevenir fisuras por retracción en soleras y pavimentos de hormigón. (material) | 20 | 0.517 | 10.34 |
| mt09wnc011db | kg | Mortero decorativo de rodadura para pavimento de hormigón color gris, compuesto de cemento, áridos de corindón, aditivos orgánicos y pigmentos. (material) | 3 | 1.406 | 4.22 |
| mq06vib020 | h | Regla vibrante de 3 m. | 0.023 | 2.5 | 0.06 |
| mq06fra010 | h | Fratasadora mecánica de hormigón. | 0.531 | 0.9 | 0.48 |
| mq06bhe010 | h | Camión bomba estacionado en obra, para bombeo de hormigón. | 0.006 | 85 | 0.51 |
| mo041 | h | Oficial 1ª construcción de obra civil. | 0.156 | 15 | 2.34 |
| mo087 | h | Ayudante construcción de obra civil. | 0.219 | 13 | 2.85 |
| % | % | Medios Auxiliares | 2 % | 29.79 | 0.60 |
| %CI | % | Costes Indirectos | 1.5 % | 30.39 | 0.46 |
|  |  | Total |  |  | 30.85 |

| Medición | Uds. | Largo | Parcial |
|---|---|---|---|
| Zona norte , gimnasio | 1 | 609.616 | 609.616 |
| Total |  |  | 609.616 |

**UXB030** m Rígola formada por piezas prefabricadas de hormigón tipo Canal Caz, 50x50x70 cm, sobre base de hormigón no estructural HNE-20/P/20 de 20 cm de espesor, vertido desde camión, extendido y vibrado manual con regla vibrante de 3 m, con acabado maestreado, según pendientes del proyecto y colocado sobre explanada con índice CBR > 5 (California Bearing Ratio), no incluida en este precio.
409.146 m × 39.17 = 16026.25
Rígola formada por piezas prefabricadas de hormigón tipo Canal Caz, 50x50x70 cm, de 30 cm de diámetro interior, rejuntadas con mortero de cemento, industrial, M-5, sobre base de hormigón no estructural HNE-20/P/20 de 20 cm de espesor, vertido desde camión, extendido y vibrado manual con regla vibrante de 3 m, con acabado maestreado, según pendientes del proyecto y colocado sobre explanada con índice CBR > 5 (California Bearing Ratio), no incluida en este precio. Incluso limpieza. Completamente terminada, sin incluir la excavación.

| Código | Ud | Descripción | Rendimiento | Precio | Importe |
|---|---|---|---|---|---|
| mt10hmf011Bc | m³ | Hormigón no estructural HNE-20/P/20, fabricado en central. | 0.2 | 52.05 | 10.41 |
| mt08aaa010a | m³ | Agua. | 0.006 | 1.354 | 0.01 |
| mt09mif010ca | t | Mortero industrial para albañilería, de cemento, color gris, categoría M-5 (resistencia a compresión 5 N/mm²), suministrado en sacos, según UNE-EN 998-2. | 0.021 | 30.043 | 0.63 |
| mt11cun130a | Ud | Pieza prefabricada de hormigón tipo Canal Caz con abertura superior, 50x50x70 cm, de 30 cm de diámetro interior. (material) | 1.5 | 9.606 | 14.41 |
| mq04dua020b | h | Dumper de descarga frontal de 2 t de carga útil. | 0.032 | 8.422 | 0.27 |
| mq06vib020 | h | Regla vibrante de 3 m. | 0.087 | 2.5 | 0.22 |
| mo041 | h | Oficial 1ª construcción de obra civil. | 0.293 | 15 | 4.40 |
| mo087 | h | Ayudante construcción de obra civil. | 0.575 | 13 | 7.48 |
| % | % | Medios Auxiliares | 2 % | 37.83 | 0.76 |
| %CI | % | Costes Indirectos | 1.5 % | 38.59 | 0.58 |
|  |  | Total |  |  | 39.17 |

| Medición | Uds. | Largo | Parcial |
|---|---|---|---|
| Aparcamiento | 1 | 97.004 | 97.004 |
|  | 1 | 61.718 | 61.718 |
|  | 1 | 62.537 | 62.537 |
| pistas | 1 | 132.302 | 132.302 |
|  | 1 | 55.585 | 55.585 |
| Total |  |  | 409.146 |

**UXD010** m Borde metálico de piezas flexibles de chapa lisa de acero corten, de 150 mm de altura, 1,5 mm de espesor y 2 m de longitud, con el extremo superior redondeado con un ancho de 7 mm, unidas entre sí mediante pletinas de anclaje y tornillería de acero inoxidable, para delimitar espacios y separar materiales de pavimentación.
139.481 m × 13.22 = 1843.94

| Código | Ud | Descripción | Rendimiento | Precio | Importe |
|---|---|---|---|---|---|
| mt18bme010a | m | Borde metálico de piezas flexibles de chapa lisa de acero corten, de 150 mm de altura, 1,5 mm de espesor y 2 m de longitud, con el extremo superior redondeado con un ancho de 7 mm, unidas entre sí mediante pletinas de anclaje y tornillería de acero inoxidable, incluso pletinas de anclaje y tornillería de acero inoxidable. (material) | 1.05 | 8.662 | 9.10 |
| mo041 | h | Oficial 1ª construcción de obra civil. | 0.244 | 15 | 3.66 |
| % | % | Medios Auxiliares | 2 % | 12.76 | 0.26 |
| %CI | % | Costes Indirectos | 1.5 % | 13.02 | 0.20 |
|  |  | Total |  |  | 13.22 |

| Medición | Uds. | Largo | Parcial |
|---|---|---|---|
| jardin | 3 | 31.790 | 95.370 |
|  | 1 | 17.149 | 17.149 |
|  | 2 | 13.481 | 26.962 |
| Total |  |  | 139.481 |

### UM Mobiliario urbano
Importe: 16142.48

**UME010** Ud Papelera de acero electrozincado, antivandálica, con dos pies y barra de refuerzo, de tipo basculante con llave, boca circular, serie París, modelo AL71200ES Chapa Poliéster Anticorrosiva "JOFEL", de chapa perforada de 0,8 mm de espesor pintada con pintura de poliéster color a elegir, de 785 mm de altura, 460 mm de anchura y 370 mm de profundidad, de 60 litros de capacidad, peso 7,02 kg, con tacos y tornillos de acero a una superficie soporte (no incluida en este precio).
10 Ud × 105.51 = 1055.10
Papelera de acero electrozincado, antivandálica, con dos pies y barra de refuerzo, de tipo basculante con llave, boca circular, serie París, modelo AL71200ES Chapa Poliéster Anticorrosiva "JOFEL",o modelo equivalente de chapa perforada de 0,8 mm de espesor pintada con pintura de poliéster color a elegir, de 785 mm de altura, 460 mm de anchura y 370 mm de profundidad, de 60 litros de capacidad, peso 7,02 kg, con tacos y tornillos de acero a una superficie soporte (no incluida en este precio).

| Código | Ud | Descripción | Rendimiento | Precio | Importe |
|---|---|---|---|---|---|
| mt52muj010a | Ud | Papelera de acero electrozincado, antivandálica, con dos pies y barra de refuerzo, de tipo basculante con llave, boca circular, serie París, modelo AL71200ES Chapa Poliéster Anticorrosiva "JOFEL", de chapa perforada de 0,8 mm de espesor pintada con pintura de poliéster color a elegir, de 785 mm de altura, 460 mm de anchura y 370 mm de profundidad, de 60 litros de capacidad, peso 7,02 kg. (material) | 1 | 93.776 | 93.78 |
| mt52mug200e | Ud | Repercusión, en la colocación de papelera, de elementos de fijación sobre superficie soporte: tacos y tornillos de acero. (material) | 1 | 2.252 | 2.25 |
| mo041 | h | Oficial 1ª construcción de obra civil. | 0.21 | 15 | 3.15 |
| mo087 | h | Ayudante construcción de obra civil. | 0.21 | 13 | 2.73 |
| % | % | Medios Auxiliares | 2 % | 101.91 | 2.04 |
| %CI | % | Costes Indirectos | 1.5 % | 103.95 | 1.56 |
|  |  | Total |  |  | 105.51 |

**TMB050** ml Banco modelo Patagónico , de 55x42x190 cm, con asiento de pórfido patagónico y cuerpo estructural de perfiles de acero, fijado a una superficie soporte (no incluida en este precio).
36.82 ml × 230.33 = 8480.75
Banco modelo Patagónico , de 55x42x190 cm, con asiento de pórfido patagónico y cuerpo estructural de perfiles de acero con protección antioxidante y pintura de color negro, fijado a una superficie soporte (no incluida en este precio). Incluso replanteo, elementos de anclaje y eliminación y limpieza del material sobrante.

| Código | Ud | Descripción | Rendimiento | Precio | Importe |
|---|---|---|---|---|---|
| mt52bsc150a | ml | Banco modelo Patagónico , de 55x42x190 cm, con asiento de pórfido patagónico y cuerpo estructural de perfiles de acero con protección antioxidante y pintura de color negro, incluso pernos de anclaje. (material) | 1 | 192.3 | 192.30 |
| mt09reh330 | kg | Mortero de resina epoxi con arena de sílice, de endurecimiento rápido, para relleno de anclajes. (material) | 0.2 | 1.911 | 0.38 |
| mq04cag010a | h | Camión con grúa de hasta 6 t. (maquinaria) | 0.609 | 39 | 23.75 |
| mo041 | h | Oficial 1ª construcción de obra civil. | 0.216 | 15 | 3.24 |
| mo087 | h | Ayudante construcción de obra civil. | 0.216 | 13 | 2.81 |
| % | % | Medios Auxiliares | 2 % | 222.48 | 4.45 |
| %CI | % | Costes Indirectos | 1.5 % | 226.93 | 3.40 |
|  |  | Total |  |  | 230.33 |

| Medición | Uds. | Largo | Parcial |
|---|---|---|---|
|  | 4 | 9.205 | 36.820 |
| Total |  |  | 36.82 |

**TJJ050** Ud Tobogán de placas de polietileno de alta densidad, rampa de polietileno, barra de seguridad y escalones de poliuretano con núcleo de acero, fijado a una base de hormigón HM-20/P/20/I.
1 Ud × 2734.5 = 2734.50

| Código | Ud | Descripción | Rendimiento | Precio | Importe |
|---|---|---|---|---|---|
| mt10hmf010Mp | m³ | Hormigón HM-20/P/20/I, fabricado en central. | 0.6 | 52.05 | 31.23 |
| mt52jig050r | Ud | Tobogán de placas de polietileno de alta densidad, rampa de polietileno, barra de seguridad y escalones de poliuretano con núcleo de acero, para niños de 4 a 8 años, con zona de seguridad de 27,50 m² y 1,50 m de altura libre de caída, incluso elementos de fijación. Según UNE-EN 1176-1 y UNE-EN 1176-3. (material) | 1 | 2485.545 | 2485.55 |
| mo041 | h | Oficial 1ª construcción de obra civil. | 4.442 | 15 | 66.63 |
| mo087 | h | Ayudante construcción de obra civil. | 4.45 | 13 | 57.85 |
| % | % | Medios Auxiliares | 2 % | 2641.26 | 52.83 |
| %CI | % | Costes Indirectos | 1.5 % | 2694.09 | 40.41 |
|  |  | Total |  |  | 2734.5 |

**UMF010** Ud Fuente modelo Minus Simple V-102M con 2 grifos o equivalente, con dos grifos de latón y desagüe en cubeta, fijada a una base de hormigón HM-20/P/20/I. (18/07/2019)
2 Ud × 709.92 = 1419.84
Fuente modelo Minus Simple V-102M con 2 grifos o equivalente , ideal para niños o personas en silla de ruedas. El grifo esta fabricado de latón cromado con temporizador y regulación de caudal (Presto). Esta fuente esta fabricada con cuerpo de acero pintado en martelé y cubeta de acero inoxidable AISI 304 con un acabado en satinado. Fuente muy práctica y útil en escuelas, parques infantiles o paseos públicos.
Ficha técnica:
Modelo: Fuente Minus Simple V-102M.
Material: Cuerpo de acero y cubeta de acero inoxidable AISI 304.
Acabado: Cuerpo pintado en martelé, grifo cromado y cubeta en satinado.
Incorpora: 1 grifo de pulsador de temporizador con regulación de caudal (Presto).
Conexión: Entrada de 1/2 pulgadas.
Desagüe: Para conexión tubo de plástico flexible de ø25x20 mm
Anclaje: Mediante tornillería M10 x 100mm (No suministrado).
Dimensiones Fuente Minus Simple V-102M:
Ancho: 300 mm.
Largo: 447 mm.
Alto: 973 mm.
Peso: 23.130 kg
Montada e instalada , fijada sobre base de hormigón armado, conexionad, con pp de tubería y valvulas de corte conexionada a la red general.

| Código | Ud | Descripción | Rendimiento | Precio | Importe |
|---|---|---|---|---|---|
| mt52mug090p | Ud | Fuente modelo Minus Simple V-102M con 2 grifos o equivalente, con dos grifos de latón y desagüe en cubeta. (material; 18/07/2019) | 1 | 642.22 | 642.22 |
| mt52mug200j | Ud | Repercusión, en la colocación de fuente, de elementos de fijación sobre hormigón: tacos de expansión de acero, tornillos especiales y pasta química. (material; 18/07/2019) | 1 | 3.79 | 3.79 |
| mt10hmf010Mp | m³ | Hormigón HM-20/P/20/I, fabricado en central. | 0.2 | 52.05 | 10.41 |
| mq04cag010a | h | Camión con grúa de hasta 6 t. | 0.499 | 39 | 19.46 |
| mo041 | h | Oficial 1ª construcción de obra civil. | 0.24 | 15 | 3.60 |
| mo087 | h | Ayudante construcción de obra civil. | 0.48 | 13 | 6.24 |
| % | % | Medios Auxiliares | 2 % | 685.72 | 13.71 |
| %CI | % | Costes Indirectos | 1.5 % | 699.43 | 10.49 |
|  |  | Total |  |  | 709.92 |

**letras** Ud Letra para Rótulo con soporte de acero oxidado y fijado, realizado con pletinas de 4mm de espesor realizando las letras, según ordenes de la Df, para formación de nombre del CEIP. (18/07/2019)
47 Ud × 37.29 = 1752.63
Letra para rótulo con soporte de acero oxidado y fijado, realizado con pletinas de 4mm de espesor realizando las letras, según ordenes de la Df, para formación de nombre del CEIP.letras de 50cm de altura por 30 de anchura, realizadas con pletina de canto de 4-5mm de espesor formado el nombre del CEIP, (47letras), con redondos del mismo espesor de la pletina para fijación quimica al muro del Colegio. Con acabado oxidado, fijando la oxidación con un tratamiento adecuado. Totalmente montado y colocado en obra.

| Código | Ud | Descripción | Rendimiento | Precio | Importe |
|---|---|---|---|---|---|
| mt45rsv030a | Ud | Letra para rótulo con soporte de acero oxidado y fijado, realizado con pletinas de 4mm de espesor realizando las letras, según ordenes de la Df, para formación de nombre del CEIP. (material; 18/07/2019) | 1 | 20.066 | 20.07 |
| mo080 | h | Ayudante montador. | 0.458 | 13 | 5.95 |
| mo041 | h | Oficial 1ª construcción de obra civil. | 0.24 | 15 | 3.60 |
| EHW001b | Ud | Anclaje químico estructural realizado en elemento de hormigón de 120 mm de espesor mínimo, sistema SAFEset "HILTI", formado por una perforación de 10 mm de diámetro y 64 mm de profundidad, realizada mediante taladro con martillo percutor y broca, relleno de las dos terceras partes de la perforación con resinas de metacrilato de uretano, modelo HIT-HY 200-A 330/2, aplicada mediante inyección y posterior inserción, mediante un leve movimiento de rotación, de elemento de fijación compuesto por varilla roscada de acero galvanizado, modelo HIT-Z M8x80, de 8 mm de diámetro y 80 mm de longitud, tuerca y arandela. | 2 | 3.2 | 6.40 |
| % | % | Medios Auxiliares | 2 % | 36.02 | 0.72 |
| %CI | % | Costes Indirectos | 1.5 % | 36.74 | 0.55 |
|  |  | Total |  |  | 37.29 |

**cjcyl** Ud Cartel de la Junta de Castilla y León normalizada, (18/07/2019)
1 Ud × 699.66 = 699.66
Cartel de la Junta de Castilla y León normalizada, realizado en Chapa de Aluminio de 1cm de espesor , como soporte lacado en color a elegir, de 1720x1420 mm, con las letras o números adheridos al soporte. Incluso elementos de fijación.Totalmente terminado según normativa de la JCYL y siguiendo sus indicaciones , fijado a la entrada del colegio mediante fijación quimica.

| Código | Ud | Descripción | Rendimiento | Precio | Importe |
|---|---|---|---|---|---|
| mt45rsv020e | Ud | Cartel de la Junta de Castilla y León normalizada, con soporte de aluminio lacado en color a elegir, de 1720x1420 mm, con las letras o números adheridos al soporte. Incluso elementos de fijación. | 1 | 650 | 650.00 |
| mo080 | h | Ayudante montador. | 1 | 13 | 13.00 |
| EHW001 | Ud |  | 4 | 3.2 | 12.80 |
| % | % | Medios Auxiliares | 2 % | 675.80 | 13.52 |
| %CI | % | Costes Indirectos | 1.5 % | 689.32 | 10.34 |
|  |  | Total |  |  | 699.66 |

## G Gestión de residuos
Importe: 72815.78

### GT Gestión de tierras
Importe: 45288.41

**GTA020** m³ Transporte de tierras con camión a vertedero específico, instalación de tratamiento de residuos de construcción y demolición externa a la obra o centro de valorización o eliminación de residuos, situado a una distancia no limitada. (11/06/2019)
1.3 × 5184.114 m³ × 4.84 = 32618.45

| Código | Ud | Descripción | Rendimiento | Precio | Importe |
|---|---|---|---|---|---|
| mq04cab010e | h | Camión basculante de 20 t de carga, de 213 kW. (maquinaria) | 0.122 | 38.362 | 4.68 |
| % | % | Medios Auxiliares | 2 % | 4.68 | 0.09 |
| %CI | % | Costes Indirectos | 1.5 % | 4.77 | 0.07 |
|  |  | Total |  |  | 4.84 |

| Medición | Uds. | Largo | Parcial |
|---|---|---|---|
|  | 1 | 5148.490 | 5148.490 |
| PIEDRA | 1 | 2.690 | 2.690 |
| ARENA Y GRAVA | 1 | 32.934 | 32.934 |
| Total |  |  | 5184.114 |

**GTB020** m³ Canon de vertido por entrega de tierras procedentes de la excavación, en vertedero específico, instalación de tratamiento de residuos de construcción y demolición externa a la obra o centro de valorización o eliminación de residuos. (11/06/2019)
1.3 × 5184.114 m³ × 1.88 = 12669.97

| Código | Ud | Descripción | Rendimiento | Precio | Importe |
|---|---|---|---|---|---|
| mq04res035a | m³ | Canon de vertido por entrega de tierras procedentes de la excavación, en vertedero específico, instalación de tratamiento de residuos de mampostero de albañil de construcción y demolición externa a la obra o centro de valorización o eliminación de residuos. (maquinaria) | 1 | 1.814 | 1.81 |
| % | % | Medios Auxiliares | 2 % | 1.81 | 0.04 |
| %CI | % | Costes Indirectos | 1.5 % | 1.85 | 0.03 |
|  |  | Total |  |  | 1.88 |

| Medición | Uds. | Largo | Parcial |
|---|---|---|---|
|  | 1 | 5148.490 | 5148.490 |
| PIEDRA | 1 | 2.690 | 2.690 |
| ARENA Y GRAVA | 1 | 32.934 | 32.934 |
| Total |  |  | 5184.114 |

### GR Gestión de residuos inertes
Importe: 26776.38

**GRA010** Ud Transporte de residuos inertes de hormigones, morteros y prefabricados producidos en obras de construcción y/o demolición, con contenedor de 7 m³, a vertedero específico, instalación de tratamiento de residuos de construcción y demolición externa a la obra o centro de valorización o eliminación de residuos. (11/06/2019)
16.013 Ud × 85.53 = 1369.59

| Código | Ud | Descripción | Rendimiento | Precio | Importe |
|---|---|---|---|---|---|
| mq04res010bh | Ud | Carga y cambio de contenedor de 7 m³, para recogida de residuos inertes de hormigones, morteros y prefabricados, producidos en obras de construcción y/o demolición, colocado en obra a pie de carga, incluso servicio de entrega y alquiler. (maquinaria) | 0.997 | 82.865 | 82.62 |
| % | % | Medios Auxiliares | 2 % | 82.62 | 1.65 |
| %CI | % | Costes Indirectos | 1.5 % | 84.27 | 1.26 |
|  |  | Total |  |  | 85.53 |

| Medición | Uds. | Largo | Parcial |
|---|---|---|---|
|  | 0.14 | 109.380 | 15.313 |
|  | 0.7 |  | 0.700 |
| Total |  |  | 16.013 |

**GRA010b** Ud Transporte de residuos inertes de ladrillos, tejas y materiales cerámicos, producidos en obras de construcción y/o demolición, con contenedor de 7 m³, a vertedero específico, instalación de tratamiento de residuos de construcción y demolición externa a la obra o centro de valorización o eliminación de residuos. (11/06/2019)
2.004 Ud × 85.51 = 171.36

| Código | Ud | Descripción | Rendimiento | Precio | Importe |
|---|---|---|---|---|---|
| mq04res010ch | Ud | Carga y cambio de contenedor de 7 m³, para recogida de residuos inertes de ladrillos, tejas y materiales cerámicos, producidos en obras de construcción y/o demolición, colocado en obra a pie de carga, incluso servicio de entrega y alquiler. (maquinaria) | 0.997 | 82.852 | 82.60 |
| % | % | Medios Auxiliares | 2 % | 82.60 | 1.65 |
| %CI | % | Costes Indirectos | 1.5 % | 84.25 | 1.26 |
|  |  | Total |  |  | 85.51 |

| Medición | Uds. | Largo | Parcial |
|---|---|---|---|
|  | 0.14 | 8.450 | 1.183 |
|  | 0.14 | 4.439 | 0.621 |
|  | 0.2 |  | 0.200 |
| Total |  |  | 2.004 |

**GRA010c** Ud Transporte de residuos inertes de madera producidos en obras de construcción y/o demolición, con contenedor de 7 m³, a vertedero específico, instalación de tratamiento de residuos de construcción y demolición externa a la obra o centro de valorización o eliminación de residuos. (11/06/2019)
4.09 Ud × 138.96 = 568.35

| Código | Ud | Descripción | Rendimiento | Precio | Importe |
|---|---|---|---|---|---|
| mq04res010eh | Ud | Carga y cambio de contenedor de 7 m³, para recogida de residuos inertes de madera producidos en obras de construcción y/o demolición, colocado en obra a pie de carga, incluso servicio de entrega y alquiler. (maquinaria) | 0.997 | 134.629 | 134.23 |
| % | % | Medios Auxiliares | 2 % | 134.23 | 2.68 |
| %CI | % | Costes Indirectos | 1.5 % | 136.91 | 2.05 |
|  |  | Total |  |  | 138.96 |

| Medición | Uds. | Largo | Parcial |
|---|---|---|---|
|  | 0.14 | 27.783 | 3.890 |
|  | 0.2 |  | 0.200 |
| Total |  |  | 4.09 |

**GRA010d** Ud Transporte de residuos inertes vítreos producidos en obras de construcción y/o demolición, con contenedor de 7 m³, a vertedero específico, instalación de tratamiento de residuos de construcción y demolición externa a la obra o centro de valorización o eliminación de residuos. (11/06/2019)
1.019 Ud × 138.96 = 141.60

| Código | Ud | Descripción | Rendimiento | Precio | Importe |
|---|---|---|---|---|---|
| mq04res010fh | Ud | Carga y cambio de contenedor de 7 m³, para recogida de residuos inertes vítreos producidos en obras de construcción y/o demolición, colocado en obra a pie de carga, incluso servicio de entrega y alquiler. (maquinaria) | 0.997 | 134.629 | 134.23 |
| % | % | Medios Auxiliares | 2 % | 134.23 | 2.68 |
| %CI | % | Costes Indirectos | 1.5 % | 136.91 | 2.05 |
|  |  | Total |  |  | 138.96 |

| Medición | Uds. | Largo | Parcial |
|---|---|---|---|
|  | 0.14 | 0.135 | 0.019 |
|  | 1 |  | 1.000 |
| Total |  |  | 1.019 |

**GRA010e** Ud Transporte de residuos inertes plásticos producidos en obras de construcción y/o demolición, con contenedor de 7 m³, a vertedero específico, instalación de tratamiento de residuos de construcción y demolición externa a la obra o centro de valorización o eliminación de residuos. (11/06/2019)
3.094 Ud × 138.96 = 429.94

| Código | Ud | Descripción | Rendimiento | Precio | Importe |
|---|---|---|---|---|---|
| mq04res010gh | Ud | Carga y cambio de contenedor de 7 m³, para recogida de residuos inertes plásticos producidos en obras de construcción y/o demolición, colocado en obra a pie de carga, incluso servicio de entrega y alquiler. (maquinaria) | 0.997 | 134.629 | 134.23 |
| % | % | Medios Auxiliares | 2 % | 134.23 | 2.68 |
| %CI | % | Costes Indirectos | 1.5 % | 136.91 | 2.05 |
|  |  | Total |  |  | 138.96 |

| Medición | Uds. | Largo | Parcial |
|---|---|---|---|
|  | 0.14 | 16.383 | 2.294 |
|  | 0.8 |  | 0.800 |
| Total |  |  | 3.094 |

**GRA010f** Ud Transporte de residuos inertes de papel y cartón, producidos en obras de construcción y/o demolición, con contenedor de 7 m³, a vertedero específico, instalación de tratamiento de residuos de construcción y demolición externa a la obra o centro de valorización o eliminación de residuos. (11/06/2019)
4.029 Ud × 138.96 = 559.87

| Código | Ud | Descripción | Rendimiento | Precio | Importe |
|---|---|---|---|---|---|
| mq04res010hh | Ud | Carga y cambio de contenedor de 7 m³, para recogida de residuos inertes de papel y cartón, producidos en obras de construcción y/o demolición, colocado en obra a pie de carga, incluso servicio de entrega y alquiler. (maquinaria) | 0.997 | 134.629 | 134.23 |
| % | % | Medios Auxiliares | 2 % | 134.23 | 2.68 |
| %CI | % | Costes Indirectos | 1.5 % | 136.91 | 2.05 |
|  |  | Total |  |  | 138.96 |

| Medición | Uds. | Largo | Parcial |
|---|---|---|---|
|  | 0.14 | 25.209 | 3.529 |
|  | 0.5 |  | 0.500 |
| Total |  |  | 4.029 |

**GRA010g** Ud Transporte de residuos inertes metálicos producidos en obras de construcción y/o demolición, con contenedor de 7 m³, a vertedero específico, instalación de tratamiento de residuos de construcción y demolición externa a la obra o centro de valorización o eliminación de residuos. (11/06/2019)
2.006 Ud × 138.96 = 278.75

| Código | Ud | Descripción | Rendimiento | Precio | Importe |
|---|---|---|---|---|---|
| mq04res010ih | Ud | Carga y cambio de contenedor de 7 m³, para recogida de residuos inertes metálicos producidos en obras de construcción y/o demolición, colocado en obra a pie de carga, incluso servicio de entrega y alquiler. (maquinaria) | 0.997 | 134.629 | 134.23 |
| % | % | Medios Auxiliares | 2 % | 134.23 | 2.68 |
| %CI | % | Costes Indirectos | 1.5 % | 136.91 | 2.05 |
|  |  | Total |  |  | 138.96 |

| Medición | Uds. | Largo | Parcial |
|---|---|---|---|
|  | 0.14 | 12.898 | 1.806 |
|  | 0.2 |  | 0.200 |
| Total |  |  | 2.006 |

**GRA010h** Ud Transporte de mezcla sin clasificar de residuos inertes producidos en obras de construcción y/o demolición, con contenedor de 7 m³, a vertedero específico, instalación de tratamiento de residuos de construcción y demolición externa a la obra o centro de valorización o eliminación de residuos. (11/06/2019)
90.01 Ud × 138.96 = 12507.79

| Código | Ud | Descripción | Rendimiento | Precio | Importe |
|---|---|---|---|---|---|
| mq04res010dh | Ud | Carga y cambio de contenedor de 7 m³, para recogida de mezcla sin clasificar de residuos inertes producidos en obras de construcción y/o demolición, colocado en obra a pie de carga, incluso servicio de entrega y alquiler. (maquinaria) | 0.997 | 134.629 | 134.23 |
| % | % | Medios Auxiliares | 2 % | 134.23 | 2.68 |
| %CI | % | Costes Indirectos | 1.5 % | 136.91 | 2.05 |
|  |  | Total |  |  | 138.96 |

| Medición | Uds. | Largo | Parcial |
|---|---|---|---|
| ASFALTO | 0.14 | 5.292 | 0.741 |
| YESO | 0.14 | 108.336 | 15.167 |
| BASURA | 0.14 | 518.654 | 72.612 |
| OTROS | 0.14 | 9.214 | 1.290 |
|  | 0.2 |  | 0.200 |
| Total |  |  | 90.01 |

**GRB010** Ud Canon de vertido por entrega de contenedor de 7 m³ con residuos inertes de hormigones, morteros y prefabricados producidos en obras de construcción y/o demolición, en vertedero específico, instalación de tratamiento de residuos de construcción y demolición externa a la obra o centro de valorización o eliminación de residuos. (11/06/2019)
16 Ud × 42.21 = 675.36

| Código | Ud | Descripción | Rendimiento | Precio | Importe |
|---|---|---|---|---|---|
| mq04res020ag | Ud | Canon de vertido por entrega de contenedor de 7 m³ con residuos inertes de hormigones, morteros y prefabricados, producidos en obras de construcción y/o demolición, en vertedero específico, instalación de tratamiento de residuos de mampostero de albañil de construcción y demolición externa a la obra o centro de valorización o eliminación de residuos. (maquinaria) | 0.997 | 40.894 | 40.77 |
| % | % | Medios Auxiliares | 2 % | 40.77 | 0.82 |
| %CI | % | Costes Indirectos | 1.5 % | 41.59 | 0.62 |
|  |  | Total |  |  | 42.21 |

**GRB010b** Ud Canon de vertido por entrega de contenedor de 7 m³ con residuos inertes de ladrillos, tejas y materiales cerámicos, producidos en obras de construcción y/o demolición, en vertedero específico, instalación de tratamiento de residuos de construcción y demolición externa a la obra o centro de valorización o eliminación de residuos. (11/06/2019)
2 Ud × 42.2 = 84.40

| Código | Ud | Descripción | Rendimiento | Precio | Importe |
|---|---|---|---|---|---|
| mq04res020bg | Ud | Canon de vertido por entrega de contenedor de 7 m³ con residuos inertes de ladrillos, tejas y materiales cerámicos, producidos en obras de construcción y/o demolición, en vertedero específico, instalación de tratamiento de residuos de mampostero de albañil de construcción y demolición externa a la obra o centro de valorización o eliminación de residuos. (maquinaria) | 0.997 | 40.881 | 40.76 |
| % | % | Medios Auxiliares | 2 % | 40.76 | 0.82 |
| %CI | % | Costes Indirectos | 1.5 % | 41.58 | 0.62 |
|  |  | Total |  |  | 42.2 |

**GRB010c** Ud Canon de vertido por entrega de contenedor de 7 m³ con residuos inertes de madera producidos en obras de construcción y/o demolición, en vertedero específico, instalación de tratamiento de residuos de construcción y demolición externa a la obra o centro de valorización o eliminación de residuos. (11/06/2019)
4 Ud × 82.05 = 328.20

| Código | Ud | Descripción | Rendimiento | Precio | Importe |
|---|---|---|---|---|---|
| mq04res020dg | Ud | Canon de vertido por entrega de contenedor de 7 m³ con residuos inertes de madera producidos en obras de construcción y/o demolición, en vertedero específico, instalación de tratamiento de residuos de mampostero de albañil de construcción y demolición externa a la obra o centro de valorización o eliminación de residuos. (maquinaria) | 0.997 | 79.487 | 79.25 |
| % | % | Medios Auxiliares | 2 % | 79.25 | 1.59 |
| %CI | % | Costes Indirectos | 1.5 % | 80.84 | 1.21 |
|  |  | Total |  |  | 82.05 |

**GRB010d** Ud Canon de vertido por entrega de contenedor de 7 m³ con residuos inertes vítreos producidos en obras de construcción y/o demolición, en vertedero específico, instalación de tratamiento de residuos de construcción y demolición externa a la obra o centro de valorización o eliminación de residuos. (11/06/2019)
1 Ud × 82.05 = 82.05

| Código | Ud | Descripción | Rendimiento | Precio | Importe |
|---|---|---|---|---|---|
| mq04res020eg | Ud | Canon de vertido por entrega de contenedor de 7 m³ con residuos inertes vítreos producidos en obras de construcción y/o demolición, en vertedero específico, instalación de tratamiento de residuos de mampostero de albañil de construcción y demolición externa a la obra o centro de valorización o eliminación de residuos. (maquinaria) | 0.997 | 79.487 | 79.25 |
| % | % | Medios Auxiliares | 2 % | 79.25 | 1.59 |
| %CI | % | Costes Indirectos | 1.5 % | 80.84 | 1.21 |
|  |  | Total |  |  | 82.05 |

**GRB010e** Ud Canon de vertido por entrega de contenedor de 7 m³ con residuos inertes plásticos producidos en obras de construcción y/o demolición, en vertedero específico, instalación de tratamiento de residuos de construcción y demolición externa a la obra o centro de valorización o eliminación de residuos. (11/06/2019)
3 Ud × 145.34 = 436.02

| Código | Ud | Descripción | Rendimiento | Precio | Importe |
|---|---|---|---|---|---|
| mq04res020fg | Ud | Canon de vertido por entrega de contenedor de 7 m³ con residuos inertes plásticos producidos en obras de construcción y/o demolición, en vertedero específico, instalación de tratamiento de residuos de mampostero de albañil de construcción y demolición externa a la obra o centro de valorización o eliminación de residuos. (maquinaria) | 0.997 | 140.804 | 140.38 |
| % | % | Medios Auxiliares | 2 % | 140.38 | 2.81 |
| %CI | % | Costes Indirectos | 1.5 % | 143.19 | 2.15 |
|  |  | Total |  |  | 145.34 |

**GRB010f** Ud Canon de vertido por entrega de contenedor de 7 m³ con residuos inertes de papel y cartón, producidos en obras de construcción y/o demolición, en vertedero específico, instalación de tratamiento de residuos de construcción y demolición externa a la obra o centro de valorización o eliminación de residuos. (11/06/2019)
4 Ud × 82.05 = 328.20

| Código | Ud | Descripción | Rendimiento | Precio | Importe |
|---|---|---|---|---|---|
| mq04res020gg | Ud | Canon de vertido por entrega de contenedor de 7 m³ con residuos inertes de papel y cartón, producidos en obras de construcción y/o demolición, en vertedero específico, instalación de tratamiento de residuos de mampostero de albañil de construcción y demolición externa a la obra o centro de valorización o eliminación de residuos. (maquinaria) | 0.997 | 79.487 | 79.25 |
| % | % | Medios Auxiliares | 2 % | 79.25 | 1.59 |
| %CI | % | Costes Indirectos | 1.5 % | 80.84 | 1.21 |
|  |  | Total |  |  | 82.05 |

**GRB010g** Ud Canon de vertido por entrega de contenedor de 7 m³ con residuos inertes metálicos producidos en obras de construcción y/o demolición, en vertedero específico, instalación de tratamiento de residuos de construcción y demolición externa a la obra o centro de valorización o eliminación de residuos. (11/06/2019)
2 Ud × 82.05 = 164.10

| Código | Ud | Descripción | Rendimiento | Precio | Importe |
|---|---|---|---|---|---|
| mq04res020hg | Ud | Canon de vertido por entrega de contenedor de 7 m³ con residuos inertes metálicos producidos en obras de construcción y/o demolición, en vertedero específico, instalación de tratamiento de residuos de mampostero de albañil de construcción y demolición externa a la obra o centro de valorización o eliminación de residuos. (maquinaria) | 0.997 | 79.487 | 79.25 |
| % | % | Medios Auxiliares | 2 % | 79.25 | 1.59 |
| %CI | % | Costes Indirectos | 1.5 % | 80.84 | 1.21 |
|  |  | Total |  |  | 82.05 |

**GRB010h** Ud Canon de vertido por entrega de contenedor de 7 m³ con mezcla sin clasificar de residuos inertes producidos en obras de construcción y/o demolición, en vertedero específico, instalación de tratamiento de residuos de construcción y demolición externa a la obra o centro de valorización o eliminación de residuos. (11/06/2019)
90 Ud × 96.12 = 8650.80

| Código | Ud | Descripción | Rendimiento | Precio | Importe |
|---|---|---|---|---|---|
| mq04res020cg | Ud | Canon de vertido por entrega de contenedor de 7 m³ con mezcla sin clasificar de residuos inertes producidos en obras de construcción y/o demolición, en vertedero específico, instalación de tratamiento de residuos de mampostero de albañil de construcción y demolición externa a la obra o centro de valorización o eliminación de residuos. (maquinaria) | 0.997 | 93.117 | 92.84 |
| % | % | Medios Auxiliares | 2 % | 92.84 | 1.86 |
| %CI | % | Costes Indirectos | 1.5 % | 94.70 | 1.42 |
|  |  | Total |  |  | 96.12 |

### GE Gestión de residuos peligrosos
Importe: 750.99

**GEA010** Ud Bidón de 200 litros de capacidad para residuos peligrosos, apto para almacenar residuos de pintura y barniz que contienen disolventes orgánicos u otras sustancias peligrosas.
3 Ud × 57 = 171.00

| Código | Ud | Descripción | Rendimiento | Precio | Importe |
|---|---|---|---|---|---|
| mt08grg010c | Ud | Bidón de 200 litros de capacidad, apto para almacenar residuos peligrosos. (material) | 1 | 54.032 | 54.03 |
| mo113 | h | Peón ordinario construcción. | 0.086 | 12 | 1.03 |
| % | % | Medios Auxiliares | 2 % | 55.06 | 1.10 |
| %CI | % | Costes Indirectos | 1.5 % | 56.16 | 0.84 |
|  |  | Total |  |  | 57 |

**GEB010** Ud Transporte de bidón de 200 litros de capacidad con residuos peligrosos a vertedero específico, instalación de tratamiento de residuos de construcción y demolición externa a la obra o centro de valorización o eliminación de residuos. (11/06/2019)
3 Ud × 85.78 = 257.34

| Código | Ud | Descripción | Rendimiento | Precio | Importe |
|---|---|---|---|---|---|
| mt08grg020c | Ud | Transporte de bidón de 200 litros de capacidad, apto para almacenar residuos peligrosos, a vertedero específico, instalación de tratamiento de residuos de mampostero de albañil de construcción y demolición externa a la obra o centro de valorización o eliminación de residuos, incluso servicio de entrega. (material) | 1 | 82.852 | 82.85 |
| % | % | Medios Auxiliares | 2 % | 82.85 | 1.66 |
| %CI | % | Costes Indirectos | 1.5 % | 84.51 | 1.27 |
|  |  | Total |  |  | 85.78 |

**GEC010** Ud Canon de vertido por entrega a gestor autorizado de residuos peligrosos, de bidón de 200 litros de capacidad con residuos del decapado o eliminación de pintura y barniz que contienen disolventes orgánicos u otras sustancias peligrosas procedentes de la construcción o demolición. (11/06/2019)
3 Ud × 107.55 = 322.65

| Código | Ud | Descripción | Rendimiento | Precio | Importe |
|---|---|---|---|---|---|
| mt08grg030hc | Ud | Canon de vertido por entrega a gestor autorizado de residuos peligrosos de bidón de 200 litros de capacidad, con residuos del decapado o eliminación de pintura y barniz que contienen disolventes orgánicos u otras sustancias peligrosas procedentes de la construcción o demolición. (material) | 1 | 103.88 | 103.88 |
| % | % | Medios Auxiliares | 2 % | 103.88 | 2.08 |
| %CI | % | Costes Indirectos | 1.5 % | 105.96 | 1.59 |
|  |  | Total |  |  | 107.55 |

## Y Seguridad y salud
Importe: 107542.44

### YC Sistemas de protección colectiva
Importe: 68655.87

**YCR020** m Vallado provisional de solar, de 2 m de altura, compuesto por paneles opacos de chapa perfilada de acero galvanizado, de 1,2 mm de espesor, con nervios de entre 40 y 50 mm de altura de cresta, a una separación de entre 250 y 270 mm, amortizables en 10 usos y perfiles huecos de sección cuadrada de acero UNE-EN 10210-1 S275JR, de 60x60x1,5 mm, de 2,8 m de longitud, anclados al terreno mediante dados de hormigón HM-20/P/20/I de 60x60x1,5 cm, cada 2,0 m, amortizables en 2 usos. Incluso anclajes mecánicos para la fijación de las chapas a los perfiles.
407.657 m × 37.89 = 15446.12

| Código | Ud | Descripción | Rendimiento | Precio | Importe |
|---|---|---|---|---|---|
| mt13ccg100C | m² | Chapa perfilada de acero galvanizado, de 1,2 mm de espesor, con nervios de entre 40 y 50 mm de altura de cresta, a una separación de entre 250 y 270 mm e inercia entre 25 y 41 cm4, según UNE-EN 14782. (material) | 0.2 | 15.285 | 3.06 |
| mt50spv040f | m | Perfil de acero UNE-EN 10210-1 S275JR, hueco, de sección cuadrada de 60x60x1,5 mm. (material) | 0.98 | 8.314 | 8.15 |
| mt10hmf010Mp | m³ | Hormigón HM-20/P/20/I, fabricado en central. | 0.088 | 52.05 | 4.58 |
| mt50spd078 | Ud | Anclaje mecánico con tornillo autotaladrante de cabeza hexagonal con arandela y junta de goma. (material) | 2 | 1.285 | 2.57 |
| mo119 | h | Oficial 1ª Seguridad y Salud. | 0.675 | 15 | 10.13 |
| mo120 | h | Peón Seguridad y Salud. | 0.676 | 12 | 8.11 |
| % | % | Medios Auxiliares | 2 % | 36.60 | 0.73 |
| %CI | % | Costes Indirectos | 1.5 % | 37.33 | 0.56 |
|  |  | Total |  |  | 37.89 |

| Medición | Uds. | Largo | Parcial |
|---|---|---|---|
| Nombre medición | 1 | 407.657 | 407.657 |
| Total |  |  | 407.657 |

**YCR025** Ud Puerta para acceso peatonal de chapa de acero galvanizado, de una hoja, de 0,9x2,0 m, con lengüetas para candado, colocada en vallado provisional de solar, sujeta mediante postes del mismo material, anclados al terreno con dados de hormigón HM-20/P/20/I, amortizable en 5 usos.
1 Ud × 90.08 = 90.08

| Código | Ud | Descripción | Rendimiento | Precio | Importe |
|---|---|---|---|---|---|
| mt50spv011a | Ud | Puerta para acceso peatonal de chapa de acero galvanizado, de una hoja, de 0,9x2,0 m, con lengüetas para candado sujeta mediante postes del mismo material. (material) | 0.2 | 303.418 | 60.68 |
| mt10hmf010Mp | m³ | Hormigón HM-20/P/20/I, fabricado en central. | 0.25 | 52.05 | 13.01 |
| mo119 | h | Oficial 1ª Seguridad y Salud. | 0.485 | 15 | 7.28 |
| mo120 | h | Peón Seguridad y Salud. | 0.503 | 12 | 6.04 |
| % | % | Medios Auxiliares | 2 % | 87.01 | 1.74 |
| %CI | % | Costes Indirectos | 1.5 % | 88.75 | 1.33 |
|  |  | Total |  |  | 90.08 |

**YCR026** Ud Puerta para acceso de vehículos de chapa de acero galvanizado, de dos hojas, de 4,0x2,0 m, con lengüetas para candado y herrajes de cierre al suelo, colocada en vallado provisional de solar, sujeta mediante postes del mismo material, anclados al terreno con dados de hormigón HM-20/P/20/I, amortizable en 5 usos.
1 Ud × 273.07 = 273.07

| Código | Ud | Descripción | Rendimiento | Precio | Importe |
|---|---|---|---|---|---|
| mt50spv011h | Ud | Puerta para acceso de vehículos de chapa de acero galvanizado, de dos hojas, de 4,0x2,0 m, con lengüetas para candado y herrajes de cierre al suelo, sujeta mediante postes del mismo material. (material) | 0.2 | 1146.247 | 229.25 |
| mt10hmf010Mp | m³ | Hormigón HM-20/P/20/I, fabricado en central. | 0.25 | 52.05 | 13.01 |
| mo119 | h | Oficial 1ª Seguridad y Salud. | 0.787 | 15 | 11.81 |
| mo120 | h | Peón Seguridad y Salud. | 0.807 | 12 | 9.68 |
| % | % | Medios Auxiliares | 2 % | 263.75 | 5.28 |
| %CI | % | Costes Indirectos | 1.5 % | 269.03 | 4.04 |
|  |  | Total |  |  | 273.07 |

**YCB030** m Delimitación de la zona de excavaciones abiertas mediante vallado perimetral formado por vallas peatonales de hierro, de 1,10x2,50 m, color amarillo, con barrotes verticales montados sobre bastidor de tubo, con dos pies metálicos, amortizables en 20 usos.
384.245 m × 2.67 = 1025.93

| Código | Ud | Descripción | Rendimiento | Precio | Importe |
|---|---|---|---|---|---|
| mt50vbe010dbk | Ud | Valla peatonal de hierro, de 1,10x2,50 m, color amarillo, con barrotes verticales montados sobre bastidor de tubo, con dos pies metálicos, incluso placa para publicidad. (material) | 0.02 | 47.354 | 0.95 |
| mo120 | h | Peón Seguridad y Salud. | 0.136 | 12 | 1.63 |
| % | % | Medios Auxiliares | 2 % | 2.58 | 0.05 |
| %CI | % | Costes Indirectos | 1.5 % | 2.63 | 0.04 |
|  |  | Total |  |  | 2.67 |

| Medición | Uds. | Largo | Parcial |
|---|---|---|---|
| Nombre medición | 1 | 384.245 | 384.245 |
| Total |  |  | 384.245 |

**YCB070** m Protección de personas en bordes de excavación mediante barandilla de seguridad de 1 m de altura, formada por barra horizontal superior corrugada de acero UNE-EN 10080 B 500 S de 16 mm de diámetro, barra horizontal intermedia corrugada de acero UNE-EN 10080 B 500 S de 16 mm de diámetro y rodapié de tabloncillo de madera de pino de 15x5,2 cm, todo ello sujeto mediante bridas de nylon y alambre a montantes de barra corrugada de acero UNE-EN 10080 B 500 S de 20 mm de diámetro, hincados en el terreno cada 1,00 m. Incluso tapones de PVC, tipo seta, para la protección de los extremos de las armaduras. Amortizable las barras en 3 usos, la madera en 4 usos y los tapones protectores en 15 usos.
45 m × 10.25 = 461.25

| Código | Ud | Descripción | Rendimiento | Precio | Importe |
|---|---|---|---|---|---|
| mt07aco010g | kg | Acero en barras corrugadas, UNE-EN 10080 B 500 S, suministrado en obra en barras sin elaborar, de varios diámetros. | 2.869 | 0.556 | 1.60 |
| mt50spr046 | Ud | Brida de nylon, de 4,8x200 mm. (material) | 2.52 | 0.046 | 0.12 |
| mt50spr045 | Ud | Tapón protector de PVC, tipo seta, de color rojo, para protección de los extremos de las armaduras. (material) | 0.084 | 0.114 | 0.01 |
| mt50spa050g | m³ | Tabloncillo de madera de pino, dimensiones 15x5,2 cm. (material) | 0.002 | 397.815 | 0.80 |
| mt08var050 | kg | Alambre galvanizado para atar, de 1,30 mm de diámetro. | 0.05 | 0.988 | 0.05 |
| mo119 | h | Oficial 1ª Seguridad y Salud. | 0.272 | 15 | 4.08 |
| mo120 | h | Peón Seguridad y Salud. | 0.27 | 12 | 3.24 |
| % | % | Medios Auxiliares | 2 % | 9.90 | 0.20 |
| %CI | % | Costes Indirectos | 1.5 % | 10.10 | 0.15 |
|  |  | Total |  |  | 10.25 |

**YCA020** Ud Protección de hueco horizontal de una arqueta de 120x120 cm de sección, durante su proceso de construcción hasta que se coloque su tapa definitiva, realizada mediante tabloncillos de madera de pino de 15x5,2 cm, colocados uno junto a otro hasta cubrir la totalidad del hueco, reforzados en su parte inferior por cuatro tabloncillos en sentido contrario, fijados con clavos de acero, con rebaje en su refuerzo para alojarla en el hueco de la planta de la arqueta de modo que impida su movimiento horizontal, preparada para soportar una carga puntual de 3 kN. Amortizable en 4 usos.
37 Ud × 31.88 = 1179.56

| Código | Ud | Descripción | Rendimiento | Precio | Importe |
|---|---|---|---|---|---|
| mt50spa050g | m³ | Tabloncillo de madera de pino, dimensiones 15x5,2 cm. | 0.044 | 397.815 | 17.50 |
| mt50spa101 | kg | Clavos de acero. | 0.228 | 1.21 | 0.28 |
| mo120 | h | Peón Seguridad y Salud. | 1.084 | 12 | 13.01 |
| % | % | Medios Auxiliares | 2 % | 30.79 | 0.62 |
| %CI | % | Costes Indirectos | 1.5 % | 31.41 | 0.47 |
|  |  | Total |  |  | 31.88 |

| Medición | Uds. | Parcial |
|---|---|---|
|  | 15 | 15.000 |
|  | 12 | 12.000 |
|  | 10 | 10.000 |
| Total |  | 37 |

**YCB040** Ud Protección de paso peatonal sobre zanjas abiertas mediante pasarela de acero, de 1,50 m de longitud para anchura máxima de zanja de 0,9 m, anchura útil de 0,87 m, con plataforma de superficie antideslizante sin desniveles, con 400 kg de capacidad de carga, rodapiés laterales de 0,15 m, barandillas laterales de 1 m de altura, con travesaño lateral, amortizable en 20 usos. Incluso elementos de fijación al suelo para garantizar la inmovilidad del conjunto.
5 Ud × 20.12 = 100.60

| Código | Ud | Descripción | Rendimiento | Precio | Importe |
|---|---|---|---|---|---|
| mt50spm020lbs | Ud | Pasarela peatonal de acero, de 1,5 m de longitud para anchura máxima de zanja de 0,9 m, anchura útil de 0,87 m, con plataforma de superficie antideslizante sin desniveles, con 400 kg de capacidad de carga, rodapiés laterales de 0,15 m, barandillas laterales de 1 m de altura, con travesaño lateral. (material) | 0.05 | 353.317 | 17.67 |
| mo120 | h | Peón Seguridad y Salud. | 0.147 | 12 | 1.76 |
| % | % | Medios Auxiliares | 2 % | 19.43 | 0.39 |
| %CI | % | Costes Indirectos | 1.5 % | 19.82 | 0.30 |
|  |  | Total |  |  | 20.12 |

**YCF020** m Sistema provisional de protección de borde de forjado, clase B, de 1 m de altura, que proporciona resistencia sólo para cargas estáticas y fuerzas dinámicas débiles y para superficies de trabajo con un ángulo de inclinación máximo de 30°, formado por: barandilla principal de tubo de acero de 25 mm de diámetro y 2500 mm de longitud, amortizable en 150 usos; 3 barandillas intermedias de tubo de acero de 25 mm de diámetro y 2500 mm de longitud, dispuestas de manera que una esfera de 250 mm no pase a través de cualquier apertura, amortizables en 150 usos; rodapié metálico de 3 m de longitud, que tenga el borde superior al menos 15 cm por encima de la superficie de trabajo, amortizable en 150 usos y guardacuerpos fijos de seguridad fabricados en acero de primera calidad pintado al horno en epoxi-poliéster, de 40 mm de diámetro y 1200 mm de longitud, separados entre sí una distancia máxima de 2,5 m y fijados al forjado con base plástica embebida en el hormigón, amortizables en 20 usos.
792.214 m × 7.4 = 5862.38

| Código | Ud | Descripción | Rendimiento | Precio | Importe |
|---|---|---|---|---|---|
| mt50spb060 | Ud | Base plástica para guardacuerpos. (material) | 0.58 | 1.958 | 1.14 |
| mt50spb030w | Ud | Guardacuerpos fijo de seguridad fabricado en acero de primera calidad pintado al horno en epoxi-poliéster, de 40 mm de diámetro y 1200 mm de longitud. (material) | 0.029 | 6.457 | 0.19 |
| mt50spb050a | Ud | Barandilla para guardacuerpos matrizada, de tubo de acero pintado al horno en epoxi-poliéster, de 25 mm de diámetro y 2500 mm de longitud. (material) | 0.011 | 6.457 | 0.07 |
| mt50spb070 | Ud | Rodapié metálico de 3 m de longitud y 150 mm de altura, pintado al horno en epoxi-poliéster. (material) | 0.002 | 22.528 | 0.05 |
| mo119 | h | Oficial 1ª Seguridad y Salud. | 0.211 | 15 | 3.17 |
| mo120 | h | Peón Seguridad y Salud. | 0.211 | 12 | 2.53 |
| % | % | Medios Auxiliares | 2 % | 7.15 | 0.14 |
| %CI | % | Costes Indirectos | 1.5 % | 7.29 | 0.11 |
|  |  | Total |  |  | 7.4 |

| Medición | Uds. | Largo | Parcial |
|---|---|---|---|
| TECHO DE BAJA | 1 | 400.214 | 400.214 |
|  | 1 | 14.000 | 14.000 |
|  | 1 | 16.000 | 16.000 |
|  | 1 | 22.000 | 22.000 |
|  | 1 | 20.000 | 20.000 |
|  | 1 | 58.000 | 58.000 |
| PLANTA1ª | 1 | 200.000 | 200.000 |
|  | 1 | 62.000 | 62.000 |
| Total |  |  | 792.214 |

**YCF031** m Sistema provisional de protección de borde de forjado, clase C, en cubiertas inclinadas metálicas, de 1 m de altura, que proporciona resistencia para fuerzas dinámicas elevadas y para superficies de trabajo con un ángulo de inclinación máximo de 45°, formado por: barandilla principal de tubo de acero de 25 mm de diámetro y 2500 mm de longitud, amortizable en 150 usos; barandilla inferior de tubo de acero de 25 mm de diámetro y 2500 mm de longitud, amortizable en 150 usos; protección intermedia de red de seguridad tipo U, de poliamida de alta tenacidad, color blanco, amortizable en 10 puestas; rodapié de malla de polietileno de alta densidad, color verde, que tenga el borde superior al menos 15 cm por encima de la superficie de trabajo y guardacuerpos telescópicos de seguridad fabricados en acero de primera calidad pintado al horno en epoxi-poliéster, de 35x35 mm y 1500 mm de longitud, separados entre sí una distancia máxima de 2,5 m y fijados a la viga metálica por apriete, amortizables en 20 usos. Incluso cuerda de unión de polipropileno, para unir las redes y cuerda de atado de polipropileno, para atar la cuerda perimetral de las redes a un soporte adecuado.
61.028 m × 7.47 = 455.88

| Código | Ud | Descripción | Rendimiento | Precio | Importe |
|---|---|---|---|---|---|
| mt50spb030g | Ud | Guardacuerpos telescópico de seguridad fabricado en acero de primera calidad pintado al horno en epoxi-poliéster, de 35x35 mm y 1500 mm de longitud, con apriete arriba. (material) | 0.029 | 22.557 | 0.65 |
| mt50spb050a | Ud | Barandilla para guardacuerpos matrizada, de tubo de acero pintado al horno en epoxi-poliéster, de 25 mm de diámetro y 2500 mm de longitud. | 0.005 | 6.457 | 0.03 |
| mt50spr070 | m² | Red vertical de seguridad tipo U, según UNE-EN 1263-1, de poliamida de alta tenacidad, de color blanco, certificada por AENOR mediante sello N de Productos Certificados AENOR para Redes de Seguridad. Cuerda de red de calibre 4,5 mm. Energía de la red A2 (entre 2,2 y 4,4 kJ). Configuración de la red al rombo, con cuerda perimetral de polipropileno de 16 mm de diámetro. (material) | 0.11 | 2.971 | 0.33 |
| mt50spr170a | m | Cuerda de unión UNE-EN 1263-1 N de polipropileno de alta tenacidad, con tratamiento a los rayos UV, D=8 mm y carga de rotura superior a 7,5 kN. (material) | 0.696 | 0.202 | 0.14 |
| mt50spr180a | m | Cuerda de atado UNE-EN 1263-1 G de polipropileno de alta tenacidad, con tratamiento a los rayos UV, D=12 mm y carga de rotura superior a 20 kN. (material) | 0.22 | 0.343 | 0.08 |
| mt50spr050 | m² | Malla tupida de polietileno de alta densidad, con tratamiento ultravioleta, color verde, 60% de porcentaje de cortaviento, con orificios cada 20 cm en todo el perímetro. (material) | 0.15 | 0.623 | 0.09 |
| mo119 | h | Oficial 1ª Seguridad y Salud. | 0.218 | 15 | 3.27 |
| mo120 | h | Peón Seguridad y Salud. | 0.219 | 12 | 2.63 |
| % | % | Medios Auxiliares | 2 % | 7.22 | 0.14 |
| %CI | % | Costes Indirectos | 1.5 % | 7.36 | 0.11 |
|  |  | Total |  |  | 7.47 |

| Medición | Uds. | Largo | Parcial |
|---|---|---|---|
| GIMNASIO | 1 | 61.028 | 61.028 |
| Total |  |  | 61.028 |

**YCF050** m Sistema V de red de seguridad colocada verticalmente, primera puesta, formado por: red de seguridad UNE-EN 1263-1 V A2 M100 D M, de poliamida de alta tenacidad, anudada, de color blanco, de dimensiones 10x7 m, certificada por AIDICO, amortizable en 10 puestas, con anclajes de red embebidos cada 50 cm en el borde del forjado y soportes tipo horca fijos de 8x2 m con tubo de 60x60x3 mm, fabricado en acero de primera calidad pintado al horno en epoxi-poliéster, separados entre sí una distancia máxima de 4,5 m, amortizables en 15 usos, anclados al forjado mediante horquillas de acero corrugado UNE-EN 10080 B 500 S de 16 mm de diámetro. Incluso cuerda de unión de polipropileno, para unir las redes y cuerda de atado de polipropileno, para atar la cuerda perimetral de las redes a un soporte adecuado.
259.615 m × 20.38 = 5290.95

| Código | Ud | Descripción | Rendimiento | Precio | Importe |
|---|---|---|---|---|---|
| mt50spr150a | Ud | Red de seguridad UNE-EN 1263-1 V A2 M100 D M, de poliamida de alta tenacidad, anudada, de color blanco, de dimensiones 10x7 m, certificada por AIDICO. Cuerda de red de calibre 4,5 mm, con tratamiento a los rayos UV. Energía de la red superior a 3,8 kJ. Configuración de la red al rombo. Bordeada en todo su perímetro con cuerda de polysteel de calibre 12 mm. (material) | 0.011 | 183.137 | 2.01 |
| mt50spr160e | Ud | Soporte tipo horca fijo de 8x2 m con tubo de 60x60x3 mm, fabricado en acero de primera calidad pintado al horno en epoxi-poliéster, con tratamiento previo contra la oxidación, para red vertical. (material) | 0.024 | 92.854 | 2.23 |
| mt07aco010c | kg | Ferralla elaborada en taller industrial con acero en barras corrugadas, UNE-EN 10080 B 500 S, de varios diámetros. | 0.076 | 0.724 | 0.06 |
| mt50spr140d | Ud | Anclaje expansivo de 8x60 mm, de acero galvanizado en caliente. (material) | 2.14 | 0.788 | 1.69 |
| mt50spr180a | m | Cuerda de atado UNE-EN 1263-1 G de polipropileno de alta tenacidad, con tratamiento a los rayos UV, D=12 mm y carga de rotura superior a 20 kN. | 0.22 | 0.343 | 0.08 |
| mt50spr170b | m | Cuerda de unión UNE-EN 1263-1 O de polipropileno de alta tenacidad, con tratamiento a los rayos UV, D=8 mm y carga de rotura superior a 7,5 kN. (material) | 0.11 | 0.231 | 0.03 |
| mo119 | h | Oficial 1ª Seguridad y Salud. | 0.503 | 15 | 7.55 |
| mo120 | h | Peón Seguridad y Salud. | 0.503 | 12 | 6.04 |
| % | % | Medios Auxiliares | 2 % | 19.69 | 0.39 |
| %CI | % | Costes Indirectos | 1.5 % | 20.08 | 0.30 |
|  |  | Total |  |  | 20.38 |

| Medición | Uds. | Largo | Parcial |
|---|---|---|---|
| GIM | 1 | 61.119 | 61.119 |
| P1ª | 1 | 198.496 | 198.496 |
| Total |  |  | 259.615 |

**YCI030** m² Red de seguridad UNE-EN 1263-1 S A2 M100 Q M, de poliamida de alta tenacidad, anudada, de color blanco, bajo forjado unidireccional o reticular con sistema de encofrado continuo, para una altura máxima de caída de 1 m, amortizable en 10 puestas, sujeta a los puntales que soportan el encofrado mediante ganchos tipo S de acero galvanizado, amortizables en 8 usos. Incluso cuerda de unión de polipropileno, para unir las redes.
4194.718 m² × 5.47 = 22945.11

| Código | Ud | Descripción | Rendimiento | Precio | Importe |
|---|---|---|---|---|---|
| mt50sph010ba | m² | Red de seguridad UNE-EN 1263-1 S A2 M100 Q M, de poliamida de alta tenacidad, anudada, de color blanco. Cuerda de red de calibre 4,5 mm. Energía de la red A2 (entre 2,2 y 4,4 kJ). Configuración de la red cuadrada, con cuerda perimetral de polipropileno de 16 mm de diámetro. (material) | 0.1 | 3.528 | 0.35 |
| mt50spr170a | m | Cuerda de unión UNE-EN 1263-1 N de polipropileno de alta tenacidad, con tratamiento a los rayos UV, D=8 mm y carga de rotura superior a 7,5 kN. | 0.2 | 0.202 | 0.04 |
| mt50spr140a | Ud | Gancho de fijación tipo S de 7 mm de diámetro, de acero galvanizado en caliente. (material) | 0.5 | 0.6 | 0.30 |
| mo119 | h | Oficial 1ª Seguridad y Salud. | 0.17 | 15 | 2.55 |
| mo120 | h | Peón Seguridad y Salud. | 0.17 | 12 | 2.04 |
| % | % | Medios Auxiliares | 2 % | 5.28 | 0.11 |
| %CI | % | Costes Indirectos | 1.5 % | 5.39 | 0.08 |
|  |  | Total |  |  | 5.47 |

| Medición | Uds. | Largo | Parcial |
|---|---|---|---|
| planta baja | 1 | 2940.865 | 2940.865 |
| 1ª | 1 | 1027.246 | 1027.246 |
| gim | 1 | 226.607 | 226.607 |
| Total |  |  | 4194.718 |

**YCG010** m² Sistema S de red de seguridad fija, colocada horizontalmente, formado por: red de seguridad UNE-EN 1263-1 S A2 M100 D M, de poliamida de alta tenacidad, anudada, de color blanco, para cubrir huecos horizontales de superficie comprendida entre 35 y 250 m². Incluso cuerda de unión de polipropileno, para unir las redes y pletinas y ganchos de acero galvanizado, para atar la cuerda perimetral de las redes a un soporte adecuado.
254.259 m² × 12.92 = 3285.03

| Código | Ud | Descripción | Rendimiento | Precio | Importe |
|---|---|---|---|---|---|
| mt50sph010aa | m² | Red de seguridad UNE-EN 1263-1 S A2 M100 D M, de poliamida de alta tenacidad, anudada, de color blanco. Cuerda de red de calibre 4,5 mm. Energía de la red A2 (entre 2,2 y 4,4 kJ). Configuración de la red al rombo, con cuerda perimetral de polipropileno de 16 mm de diámetro. (material) | 1.454 | 2.617 | 3.81 |
| mt50spr170b | m | Cuerda de unión UNE-EN 1263-1 O de polipropileno de alta tenacidad, con tratamiento a los rayos UV, D=8 mm y carga de rotura superior a 7,5 kN. | 0.302 | 0.231 | 0.07 |
| mt07ala011j | kg | Pletina de acero laminado UNE-EN 10025 S275JR, para aplicaciones estructurales,acabado con imprimación antioxidante. Trabajada y montada en taller, colocada en obra. | 0.017 | 0.923 | 0.02 |
| mt50spr140c | Ud | Gancho de fijación de 8 mm de diámetro, de acero galvanizado en caliente. (material) | 0.066 | 0.844 | 0.06 |
| mq07ple010ff | Ud | Alquiler diario de plataforma elevadora de tijera, motor diesel, de 15 m de altura máxima de trabajo, incluso mantenimiento y seguro de responsabilidad civil. (maquinaria) | 0.009 | 120 | 1.08 |
| mq07ple020ff | Ud | Transporte a obra y retirada de plataforma elevadora de tijera, motor diesel, de 15 m de altura máxima de trabajo. (maquinaria) | 0.001 | 95 | 0.10 |
| mo119 | h | Oficial 1ª Seguridad y Salud. | 0.272 | 15 | 4.08 |
| mo120 | h | Peón Seguridad y Salud. | 0.272 | 12 | 3.26 |
| % | % | Medios Auxiliares | 2 % | 12.48 | 0.25 |
| %CI | % | Costes Indirectos | 1.5 % | 12.73 | 0.19 |
|  |  | Total |  |  | 12.92 |

| Medición | Uds. | Largo | Parcial |
|---|---|---|---|
| gim | 1 | 201.786 | 201.786 |
|  | 1 | 15.712 | 15.712 |
|  | 1 | 9.958 | 9.958 |
|  | 1 | 3.550 | 3.550 |
|  | 1 | 1.366 | 1.366 |
|  | 1 | 11.600 | 11.600 |
|  | 1 | 0.841 | 0.841 |
|  | 1 | 0.670 | 0.670 |
|  | 1 | 0.595 | 0.595 |
|  | 1 | 0.894 | 0.894 |
|  | 1 | 0.987 | 0.987 |
|  | 1 | 0.595 | 0.595 |
|  | 1 | 0.670 | 0.670 |
|  | 1 | 1.540 | 1.540 |
|  | 1 | 1.183 | 1.183 |
|  | 1 | 2.312 | 2.312 |
| Total |  |  | 254.259 |

**YCE030** m Sistema provisional de protección de hueco de escalera en construcción de 1 m de altura, formado por: barandilla principal de tubo de acero de 25 mm de diámetro y 2500 mm de longitud, amortizable en 150 usos; barandilla intermedia de tubo de acero de 25 mm de diámetro y 2500 mm de longitud, amortizable en 150 usos; rodapié de tabloncillo de madera de pino de 15x5,2 cm, amortizable en 4 usos y guardacuerpos telescópicos de seguridad fabricados en acero de primera calidad pintado al horno en epoxi-poliéster, de 35x35 mm y 1500 mm de longitud, separados entre sí una distancia máxima de 2 m y fijados al forjado por apriete.
70.348 m × 7.36 = 517.76

| Código | Ud | Descripción | Rendimiento | Precio | Importe |
|---|---|---|---|---|---|
| mt50spb030g | Ud | Guardacuerpos telescópico de seguridad fabricado en acero de primera calidad pintado al horno en epoxi-poliéster, de 35x35 mm y 1500 mm de longitud, con apriete arriba. | 0.035 | 22.557 | 0.79 |
| mt50spb050a | Ud | Barandilla para guardacuerpos matrizada, de tubo de acero pintado al horno en epoxi-poliéster, de 25 mm de diámetro y 2500 mm de longitud. | 0.005 | 6.457 | 0.03 |
| mt50spa050g | m³ | Tabloncillo de madera de pino, dimensiones 15x5,2 cm. | 0.002 | 397.815 | 0.80 |
| mo119 | h | Oficial 1ª Seguridad y Salud. | 0.203 | 15 | 3.05 |
| mo120 | h | Peón Seguridad y Salud. | 0.203 | 12 | 2.44 |
| % | % | Medios Auxiliares | 2 % | 7.11 | 0.14 |
| %CI | % | Costes Indirectos | 1.5 % | 7.25 | 0.11 |
|  |  | Total |  |  | 7.36 |

| Medición | Uds. | Largo | Parcial |
|---|---|---|---|
|  | 2 | 9.758 | 19.516 |
|  | 2 | 11.275 | 22.550 |
|  | 2 | 14.141 | 28.282 |
| Total |  |  | 70.348 |

**YCJ010** Ud Protección de extremo de armadura de 12 a 32 mm de diámetro, mediante colocación de tapón protector de PVC, tipo seta, de color rojo, amortizable en 10 usos.
350 Ud × 0.17 = 59.50

| Código | Ud | Descripción | Rendimiento | Precio | Importe |
|---|---|---|---|---|---|
| mt50spr045 | Ud | Tapón protector de PVC, tipo seta, de color rojo, para protección de los extremos de las armaduras. | 0.1 | 0.114 | 0.01 |
| mo120 | h | Peón Seguridad y Salud. | 0.013 | 12 | 0.16 |
| % | % | Medios Auxiliares | 2 % | 0.17 | 0.00 |
| %CI | % | Costes Indirectos | 1.5 % | 0.17 | 0.00 |
|  |  | Total |  |  | 0.17 |

**YCK011** m Red vertical de protección, tipo pantalla, de poliamida de alta tenacidad, color blanco, con cuerda de red de calibre 4 mm y rodapié de malla de polietileno de alta densidad, color verde, anclada al borde del forjado cada 50 cm con anclajes expansivos de acero galvanizado en caliente, para cerrar completamente el hueco existente entre dos forjados, durante los trabajos sobre andamios junto a balcones o terrazas, en planta de hasta 3 m de altura libre. Incluso cuerda de unión de polipropileno, para unir las redes.
139.924 m × 14.17 = 1982.72

| Código | Ud | Descripción | Rendimiento | Precio | Importe |
|---|---|---|---|---|---|
| mt50spr015 | m² | Red vertical de protección, de poliamida de alta tenacidad, de color blanco. Cuerda de red de calibre 4 mm. Configuración de la red al rombo. (material) | 3.5 | 1.759 | 6.16 |
| mt50spr170a | m | Cuerda de unión UNE-EN 1263-1 N de polipropileno de alta tenacidad, con tratamiento a los rayos UV, D=8 mm y carga de rotura superior a 7,5 kN. | 0.21 | 0.202 | 0.04 |
| mt50spr050 | m² | Malla tupida de polietileno de alta densidad, con tratamiento ultravioleta, color verde, 60% de porcentaje de cortaviento, con orificios cada 20 cm en todo el perímetro. | 0.3 | 0.623 | 0.19 |
| mt50spr140d | Ud | Anclaje expansivo de 8x60 mm, de acero galvanizado en caliente. | 2.3 | 0.788 | 1.81 |
| mo119 | h | Oficial 1ª Seguridad y Salud. | 0.203 | 15 | 3.05 |
| mo120 | h | Peón Seguridad y Salud. | 0.203 | 12 | 2.44 |
| % | % | Medios Auxiliares | 2 % | 13.69 | 0.27 |
| %CI | % | Costes Indirectos | 1.5 % | 13.96 | 0.21 |
|  |  | Total |  |  | 14.17 |

| Medición | Uds. | Largo | Parcial |
|---|---|---|---|
| planta 1ª | 1 | 6.224 | 6.224 |
|  | 1 | 7.119 | 7.119 |
|  | 1 | 39.348 | 39.348 |
|  | 1 | 28.127 | 28.127 |
|  | 1 | 16.018 | 16.018 |
|  | 1 | 4.405 | 4.405 |
|  | 1 | 3.887 | 3.887 |
|  | 1 | 5.333 | 5.333 |
|  | 1 | 13.914 | 13.914 |
|  | 1 | 15.549 | 15.549 |
| Total |  |  | 139.924 |

**YCL160** Ud Suministro, colocación y desmontaje de línea de anclaje horizontal temporal, de cable de acero, con amortiguador de caídas, de 20 m de longitud máxima, para asegurar hasta tres operarios, clase C, compuesta por 2 placas de anclaje y 1 línea de anclaje flexible, formada por 1 absorbedor de energía con indicador de tensión e indicador de número de caídas; 1 tensor y 20 m de cable, de acero galvanizado, de 8 mm de diámetro, compuesto por 7 cordones de 19 hilos, con prensado terminal con casquillo de cobre, guardacable y conector en un extremo, amortizable en 3 usos. Incluso elementos para fijación mecánica a paramento de las placas de anclaje.
10 Ud × 519.36 = 5193.60

| Código | Ud | Descripción | Rendimiento | Precio | Importe |
|---|---|---|---|---|---|
| mt50spl305 | Ud | Placa de anclaje de acero galvanizado, para fijación mecánica a paramento. (material) | 2 | 31.803 | 63.61 |
| mt50spl005 | Ud | Fijación compuesta por taco químico, arandela y tornillo de acero inoxidable de 12 mm de diámetro y 80 mm de longitud. | 8 | 4.26 | 34.08 |
| mt50spl300b | Ud | Línea de anclaje flexible, formada por 1 absorbedor de energía con indicador de tensión e indicador de número de caídas; 1 tensor y 20 m de cable, de acero galvanizado, de 8 mm de diámetro, compuesto por 7 cordones de 19 hilos, con prensado terminal con casquillo de cobre, guardacable y conector en un extremo, amortizable en 3 usos. (material) | 0.33 | 1159.734 | 382.71 |
| mo119 | h | Oficial 1ª Seguridad y Salud. | 0.545 | 15 | 8.18 |
| mo120 | h | Peón Seguridad y Salud. | 1.089 | 12 | 13.07 |
| % | % | Medios Auxiliares | 2 % | 501.65 | 10.03 |
| %CI | % | Costes Indirectos | 1.5 % | 511.68 | 7.68 |
|  |  | Total |  |  | 519.36 |

**YCL220** Ud Dispositivo de anclaje para fijación mecánica a paramento de hormigón, de 700 mm de longitud, formado por cinta de poliéster; 1 cáncamo en un extremo, con conexión roscada y 1 argolla en el otro extremo, amortizable en 1 uso y taco de expansión metálico, arandela y tuerca, para asegurar a un operario.
59 Ud × 10.32 = 608.88

| Código | Ud | Descripción | Rendimiento | Precio | Importe |
|---|---|---|---|---|---|
| mt50spd030a | Ud | Dispositivo de anclaje para fijación mecánica a paramento de hormigón, de 700 mm de longitud, formado por cinta de poliéster; 1 cáncamo en un extremo, con conexión roscada y 1 argolla en el otro extremo, clase A1. (material) | 1 | 8.096 | 8.10 |
| mt50spd035 | Ud | Taco de expansión metálico, arandela y tuerca. (material) | 1 | 1.038 | 1.04 |
| mo120 | h | Peón Seguridad y Salud. | 0.069 | 12 | 0.83 |
| % | % | Medios Auxiliares | 2 % | 9.97 | 0.20 |
| %CI | % | Costes Indirectos | 1.5 % | 10.17 | 0.15 |
|  |  | Total |  |  | 10.32 |

**YCM010** m Protección de paso peatonal entre dos puntos situados a distinto nivel, salvando una altura máxima de 3,70 m entre mesetas y con un ángulo de inclinación máximo de 60°, mediante escalera fija provisional de madera de pino, de 1,00 m de anchura útil, con peldaños y mesetas formados por tablones de 20x7,2 cm, cosidos por clavazón, barandillas laterales de 1,00 m de altura formadas por rodapiés de tabloncillo de 15x5,2 cm, pasamanos laterales de tabla de 12x2,7 cm, con travesaño lateral de tabloncillo de 15x5,2 cm, todo ello fijado con clavos de acero a montantes de madera de 7x7 cm colocados cada metro a lo largo de los laterales de la escalera, amortizable en 3 usos. Incluso elementos de fijación al suelo para garantizar la inmovilidad del conjunto. (11/06/2019)
0 m × 31.07 = 0.00

| Código | Ud | Descripción | Rendimiento | Precio | Importe |
|---|---|---|---|---|---|
| mt50spa050m | m³ | Tablón de madera de pino, dimensiones 20x7,2 cm. (material; 11/06/2019) | 0.034 | 190 | 6.46 |
| mt50spa050g | m³ | Tabloncillo de madera de pino, dimensiones 15x5,2 cm. | 0.01 | 397.815 | 3.98 |
| mt50spa050a | m³ | Tabla de madera de pino, dimensiones 12x2,7 cm. (material; 11/06/2019) | 0.002 | 180 | 0.36 |
| mt50spa052a | m | Montante de madera de pino, de 7x7 cm. (material; 11/06/2019) | 1.733 | 1.7 | 2.95 |
| mt50spa101 | kg | Clavos de acero. | 0.077 | 1.21 | 0.09 |
| mt07aco010g | kg | Acero en barras corrugadas, UNE-EN 10080 B 500 S, suministrado en obra en barras sin elaborar, de varios diámetros. | 0.442 | 0.556 | 0.25 |
| mo119 | h | Oficial 1ª Seguridad y Salud. | 0.758 | 15 | 11.37 |
| mo120 | h | Peón Seguridad y Salud. | 0.379 | 12 | 4.55 |
| % | % | Medios Auxiliares | 2 % | 30.01 | 0.60 |
| %CI | % | Costes Indirectos | 1.5 % | 30.61 | 0.46 |
|  |  | Total |  |  | 31.07 |

**YCN020** m Protección de trabajos en cubierta inclinada con una pendiente máxima del 40%, evitando pisar directamente sobre la misma, mediante pasarela de circulación de aluminio, de 3,00 m de longitud, anchura útil de 0,60 m, con plataforma de superficie antideslizante sin desniveles, con 100 kg de capacidad de carga, amortizable en 20 usos.
20 m × 10.81 = 216.20

| Código | Ud | Descripción | Rendimiento | Precio | Importe |
|---|---|---|---|---|---|
| mt50spm025s | Ud | Pasarela de circulación de aluminio, de 3 m de longitud, anchura útil de 0,6 m, con plataforma de superficie antideslizante sin desniveles, con 100 kg de capacidad de carga. (material) | 0.017 | 394.443 | 6.71 |
| mo119 | h | Oficial 1ª Seguridad y Salud. | 0.138 | 15 | 2.07 |
| mo120 | h | Peón Seguridad y Salud. | 0.138 | 12 | 1.66 |
| % | % | Medios Auxiliares | 2 % | 10.44 | 0.21 |
| %CI | % | Costes Indirectos | 1.5 % | 10.65 | 0.16 |
|  |  | Total |  |  | 10.81 |

**YCS020** Ud Cuadro eléctrico provisional de obra para una potencia máxima de 50 kW, compuesto por armario de distribución con dispositivo de emergencia, tomas y los interruptores automáticos magnetotérmicos y diferenciales necesarios, amortizable en 4 usos.
1 Ud × 918.8 = 918.80

| Código | Ud | Descripción | Rendimiento | Precio | Importe |
|---|---|---|---|---|---|
| mt50spe020e | Ud | Cuadro eléctrico provisional de obra para una potencia máxima de 50 kW, compuesto por armario de distribución con dispositivo de emergencia, con grados de protección IP55 e IK10, 7 tomas con interruptor de bloqueo y los interruptores automáticos magnetotérmicos y diferenciales necesarios, Incluso elementos de fijación y regletas de conexión. (material) | 0.25 | 3390.604 | 847.65 |
| mo119 | h | Oficial 1ª Seguridad y Salud. | 1.465 | 15 | 21.98 |
| mo120 | h | Peón Seguridad y Salud. | 1.487 | 12 | 17.84 |
| % | % | Medios Auxiliares | 2 % | 887.47 | 17.75 |
| %CI | % | Costes Indirectos | 1.5 % | 905.22 | 13.58 |
|  |  | Total |  |  | 918.8 |

**YCS020b** Ud Cuadro eléctrico provisional de obra para una potencia máxima de 15 kW, compuesto por armario de distribución con dispositivo de emergencia, tomas y los interruptores automáticos magnetotérmicos y diferenciales necesarios, amortizable en 4 usos.
3 Ud × 609.39 = 1828.17

| Código | Ud | Descripción | Rendimiento | Precio | Importe |
|---|---|---|---|---|---|
| mt50spe020c | Ud | Cuadro eléctrico provisional de obra para una potencia máxima de 15 kW, compuesto por armario de distribución con dispositivo de emergencia, con grados de protección IP55 e IK10, 5 tomas con dispositivo de bloqueo y los interruptores automáticos magnetotérmicos y diferenciales necesarios, Incluso elementos de fijación y regletas de conexión. (material) | 0.25 | 2204.056 | 551.01 |
| mo119 | h | Oficial 1ª Seguridad y Salud. | 1.39 | 15 | 20.85 |
| mo120 | h | Peón Seguridad y Salud. | 1.396 | 12 | 16.75 |
| % | % | Medios Auxiliares | 2 % | 588.61 | 11.77 |
| %CI | % | Costes Indirectos | 1.5 % | 600.38 | 9.01 |
|  |  | Total |  |  | 609.39 |

**YCS030** Ud Toma de tierra independiente para instalación provisional de obra, compuesta por pica de acero cobreado de 2 m de longitud, hincada en el terreno, conectada a puente para comprobación, dentro de una arqueta de registro de polipropileno de 30x30 cm, previa excavación con medios mecánicos y posterior relleno del trasdós con material granular. Incluso grapa abarcón para la conexión del electrodo con la línea de enlace y aditivos para disminuir la resistividad del terreno.
2 Ud × 197.95 = 395.90

| Código | Ud | Descripción | Rendimiento | Precio | Importe |
|---|---|---|---|---|---|
| mt35tte010b | Ud | Electrodo para red de toma de tierra cobreado con 300 µm, fabricado en acero, de 15 mm de diámetro y 2 m de longitud. (material) | 1 | 22.828 | 22.83 |
| mt35ttc010b | m | Conductor de cobre desnudo, de 35 mm². (material) | 0.25 | 3.571 | 0.89 |
| mt35tta040 | Ud | Grapa abarcón para conexión de pica. (material) | 1 | 1.272 | 1.27 |
| mt35tta010 | Ud | Arqueta de polipropileno para toma de tierra, de 300x300 mm, con tapa de registro. (material) | 1 | 93.868 | 93.87 |
| mt35tta030 | Ud | Puente para comprobación de puesta a tierra de la instalación eléctrica. (material) | 1 | 58.354 | 58.35 |
| mt35tta060 | Ud | Saco de 5 kg de sales minerales para la mejora de la conductividad de puestas a tierra. (material) | 0.333 | 4.443 | 1.48 |
| mt35www020 | Ud | Material auxiliar para instalaciones de toma de tierra. (material) | 1 | 1.457 | 1.46 |
| mq01ret020b | h | Retrocargadora sobre neumáticos, de 70 kW. | 0.003 | 32.891 | 0.10 |
| mo119 | h | Oficial 1ª Seguridad y Salud. | 0.393 | 15 | 5.90 |
| mo120 | h | Peón Seguridad y Salud. | 0.421 | 12 | 5.05 |
| % | % | Medios Auxiliares | 2 % | 191.20 | 3.82 |
| %CI | % | Costes Indirectos | 1.5 % | 195.02 | 2.93 |
|  |  | Total |  |  | 197.95 |

**YCS040** m Protector de cables, de caucho, en zona de paso de vehículos, de 170x50 mm, color negro, con elementos de fijación al pavimento, amortizable en 3 usos.
10 m × 39.05 = 390.50

| Código | Ud | Descripción | Rendimiento | Precio | Importe |
|---|---|---|---|---|---|
| mt50spe030xc | m | Protector de cables, de caucho, en zona de paso de vehículos, de 170x50 mm, color negro, con elementos de fijación al pavimento. (material) | 0.333 | 107.881 | 35.92 |
| mo120 | h | Peón Seguridad y Salud. | 0.15 | 12 | 1.80 |
| % | % | Medios Auxiliares | 2 % | 37.72 | 0.75 |
| %CI | % | Costes Indirectos | 1.5 % | 38.47 | 0.58 |
|  |  | Total |  |  | 39.05 |

**YCU010** Ud Extintor portátil de polvo químico ABC polivalente antibrasa, con presión incorporada, de eficacia 21A-144B-C, con 6 kg de agente extintor, con manómetro y manguera con boquilla difusora, amortizable en 3 usos.
4 Ud × 10.21 = 40.84

| Código | Ud | Descripción | Rendimiento | Precio | Importe |
|---|---|---|---|---|---|
| mt41ixi010a | Ud | Extintor portátil de polvo químico ABC polivalente antibrasa, con presión incorporada, de eficacia 21A-144B-C, con 6 kg de agente extintor, con manómetro y manguera con boquilla difusora, con accesorios de montaje, según UNE-EN 3. | 0.333 | 23.518 | 7.83 |
| mo120 | h | Peón Seguridad y Salud. | 0.169 | 12 | 2.03 |
| % | % | Medios Auxiliares | 2 % | 9.86 | 0.20 |
| %CI | % | Costes Indirectos | 1.5 % | 10.06 | 0.15 |
|  |  | Total |  |  | 10.21 |

**YCU010b** Ud Extintor portátil de nieve carbónica CO2, de eficacia 34B, con 2 kg de agente extintor, con vaso difusor, amortizable en 3 usos.
4 Ud × 21.76 = 87.04

| Código | Ud | Descripción | Rendimiento | Precio | Importe |
|---|---|---|---|---|---|
| mt41ixo010a | Ud | Extintor portátil de nieve carbónica CO2, de eficacia 34B, con 2 kg de agente extintor, con vaso difusor, con accesorios de montaje, según UNE-EN 3. (material) | 0.333 | 57.013 | 18.99 |
| mo120 | h | Peón Seguridad y Salud. | 0.169 | 12 | 2.03 |
| % | % | Medios Auxiliares | 2 % | 21.02 | 0.42 |
| %CI | % | Costes Indirectos | 1.5 % | 21.44 | 0.32 |
|  |  | Total |  |  | 21.76 |

### YF Formación
Importe: 4770.36

**YFF020** Ud Hora de charla para formación de Seguridad y Salud en el Trabajo, realizada por Técnico cualificado perteneciente a una empresa asesora en Seguridad y Prevención de Riesgos. (11/06/2019)
18 Ud × 110.26 = 1984.68

| Código | Ud | Descripción | Rendimiento | Precio | Importe |
|---|---|---|---|---|---|
| mt50mas020 | Ud | Coste de la hora de charla para formación de Seguridad y Salud en el Trabajo, realizada por técnico cualificado. (material) | 1 | 106.497 | 106.50 |
| % | % | Medios Auxiliares | 2 % | 106.50 | 2.13 |
| %CI | % | Costes Indirectos | 1.5 % | 108.63 | 1.63 |
|  |  | Total |  |  | 110.26 |

**YFF010** Ud Reunión del Comité de Seguridad y Salud en el Trabajo, considerando una reunión de dos horas. El Comité estará compuesto por un técnico cualificado en materia de Seguridad y Salud con categoría de encargado de obra, dos trabajadores con categoría de oficial de 2ª, un ayudante y un vigilante de Seguridad y Salud con categoría de oficial de 1ª. (11/06/2019)
18 Ud × 154.76 = 2785.68

| Código | Ud | Descripción | Rendimiento | Precio | Importe |
|---|---|---|---|---|---|
| mt50mas010 | Ud | Coste de la reunión del Comité de Seguridad y Salud en el Trabajo. (material) | 1 | 149.476 | 149.48 |
| % | % | Medios Auxiliares | 2 % | 149.48 | 2.99 |
| %CI | % | Costes Indirectos | 1.5 % | 152.47 | 2.29 |
|  |  | Total |  |  | 154.76 |

| Código | Ud | Descripción | Cantidad | Precio | Importe |
|---|---|---|---|---|---|
| YFX010 | Ud | Formación del personal, necesaria para el cumplimiento de la normativa vigente en materia de Seguridad y Salud en el Trabajo. (11/06/2019) | 0 | 500 | 0.00 |

### YI Equipos de protección individual
Importe: 4008.64

**YIC010** Ud Casco contra golpes, destinado a proteger al usuario de los efectos de golpes de su cabeza contra objetos duros e inmóviles, amortizable en 10 usos. (11/06/2019)
19 Ud × 0.32 = 6.08

| Código | Ud | Descripción | Rendimiento | Precio | Importe |
|---|---|---|---|---|---|
| mt50epc010hj | Ud | Casco contra golpes, EPI de categoría II, según EN 812, cumpliendo todos los requisitos de seguridad según el R.D. 1407/1992. (material) | 0.1 | 3.113 | 0.31 |
| % | % | Medios Auxiliares | 2 % | 0.31 | 0.01 |
| %CI | % | Costes Indirectos | 1.5 % | 0.32 | 0.00 |
|  |  | Total |  |  | 0.32 |

**YID010** Ud Sistema anticaídas compuesto por un conector básico (clase B) que permite ensamblar el sistema con un dispositivo de anclaje, amortizable en 4 usos; un dispositivo anticaídas retráctil con función de bloqueo automático y un mecanismo automático de tensión y retroceso del elemento de amarre, amortizable en 4 usos; una cuerda de fibra de longitud fija como elemento de amarre, amortizable en 4 usos; un absorbedor de energía encargado de disipar la energía cinética desarrollada durante una caída desde una altura determinada, amortizable en 4 usos y un arnés anticaídas con dos puntos de amarre constituido por bandas, elementos de ajuste y hebillas, dispuestos y ajustados de forma adecuada sobre el cuerpo de una persona para sujetarla durante una caída y después de la parada de ésta, amortizable en 4 usos. (11/06/2019)
5 Ud × 178.39 = 891.95

| Código | Ud | Descripción | Rendimiento | Precio | Importe |
|---|---|---|---|---|---|
| mt50epd010d | Ud | Conector básico (clase B), EPI de categoría III, según UNE-EN 362, cumpliendo todos los requisitos de seguridad según el R.D. 1407/1992. (material) | 0.25 | 20.328 | 5.08 |
| mt50epd011n | Ud | Dispositivo anticaídas retráctil, EPI de categoría III, según UNE-EN 360, UNE-EN 363, UNE-EN 364 y UNE-EN 365, cumpliendo todos los requisitos de seguridad según el R.D. 1407/1992. (material) | 0.25 | 385.33 | 96.33 |
| mt50epd012ad | Ud | Cuerda de fibra como elemento de amarre, de longitud fija, EPI de categoría III, según UNE-EN 354, cumpliendo todos los requisitos de seguridad según el R.D. 1407/1992. (material) | 0.25 | 86.054 | 21.51 |
| mt50epd013d | Ud | Absorbedor de energía, EPI de categoría III, según UNE-EN 355, cumpliendo todos los requisitos de seguridad según el R.D. 1407/1992. (material) | 0.25 | 122.796 | 30.70 |
| mt50epd014n | Ud | Arnés anticaídas, con dos puntos de amarre, EPI de categoría III, según UNE-EN 361, UNE-EN 363, UNE-EN 364 y UNE-EN 365, cumpliendo todos los requisitos de seguridad según el R.D. 1407/1992. (material) | 0.25 | 74.726 | 18.68 |
| % | % | Medios Auxiliares | 2 % | 172.30 | 3.45 |
| %CI | % | Costes Indirectos | 1.5 % | 175.75 | 2.64 |
|  |  | Total |  |  | 178.39 |

**YIJ010** Ud Gafas de protección con montura universal, de uso básico, con dos oculares integrados en una montura de gafa convencional con protección lateral, amortizable en 5 usos. (11/06/2019)
19 Ud × 3.61 = 68.59

| Código | Ud | Descripción | Rendimiento | Precio | Importe |
|---|---|---|---|---|---|
| mt50epj010ace | Ud | Gafas de protección con montura universal, EPI de categoría II, según UNE-EN 166, cumpliendo todos los requisitos de seguridad según el R.D. 1407/1992. (material) | 0.2 | 17.442 | 3.49 |
| % | % | Medios Auxiliares | 2 % | 3.49 | 0.07 |
| %CI | % | Costes Indirectos | 1.5 % | 3.56 | 0.05 |
|  |  | Total |  |  | 3.61 |

**YIJ010b** Ud Máscara de protección facial, para soldadores, con armazón opaco y mirilla fija, con fijación en la cabeza y con filtros de soldadura, amortizable en 5 usos. (11/06/2019)
38 Ud × 6.83 = 259.54

| Código | Ud | Descripción | Rendimiento | Precio | Importe |
|---|---|---|---|---|---|
| mt50epj010pke | Ud | Máscara de protección facial, con fijación en la cabeza y con filtros de soldadura, EPI de categoría II, según UNE-EN 166, UNE-EN 175 y UNE-EN 169, cumpliendo todos los requisitos de seguridad según el R.D. 1407/1992. (material) | 0.2 | 33.023 | 6.60 |
| % | % | Medios Auxiliares | 2 % | 6.60 | 0.13 |
| %CI | % | Costes Indirectos | 1.5 % | 6.73 | 0.10 |
|  |  | Total |  |  | 6.83 |

**YIM010** Ud Par de guantes contra riesgos mecánicos, de algodón con refuerzo de serraje vacuno en la palma, resistente a la abrasión, al corte por cuchilla, al rasgado y a la perforación, amortizable en 4 usos. (11/06/2019)
38 Ud × 4.72 = 179.36

| Código | Ud | Descripción | Rendimiento | Precio | Importe |
|---|---|---|---|---|---|
| mt50epm010cd | Ud | Par de guantes contra riesgos mecánicos, EPI de categoría II, según UNE-EN 420 y UNE-EN 388, cumpliendo todos los requisitos de seguridad según el R.D. 1407/1992. (material) | 0.25 | 18.255 | 4.56 |
| % | % | Medios Auxiliares | 2 % | 4.56 | 0.09 |
| %CI | % | Costes Indirectos | 1.5 % | 4.65 | 0.07 |
|  |  | Total |  |  | 4.72 |

**YIM010b** Ud Par de guantes para soldadores, de serraje vacuno, amortizable en 4 usos. (11/06/2019)
6 Ud × 3.15 = 18.90

| Código | Ud | Descripción | Rendimiento | Precio | Importe |
|---|---|---|---|---|---|
| mt50epm010rd | Ud | Par de guantes para soldadores, EPI de categoría II, según UNE-EN 420 y UNE-EN 12477, cumpliendo todos los requisitos de seguridad según el R.D. 1407/1992. (material) | 0.25 | 12.142 | 3.04 |
| % | % | Medios Auxiliares | 2 % | 3.04 | 0.06 |
| %CI | % | Costes Indirectos | 1.5 % | 3.10 | 0.05 |
|  |  | Total |  |  | 3.15 |

**YIO010** Ud Juego de orejeras, estándar, compuesto por un casquete diseñado para producir presión sobre la cabeza mediante un arnés y ajuste con almohadillado central, con atenuación acústica de 15 dB, amortizable en 10 usos. (11/06/2019)
19 Ud × 1.39 = 26.41

| Código | Ud | Descripción | Rendimiento | Precio | Importe |
|---|---|---|---|---|---|
| mt50epo010aj | Ud | Juego de orejeras, estándar, con atenuación acústica de 15 dB, EPI de categoría II, según UNE-EN 352-1 y UNE-EN 458, cumpliendo todos los requisitos de seguridad según el R.D. 1407/1992. (material) | 0.1 | 13.357 | 1.34 |
| % | % | Medios Auxiliares | 2 % | 1.34 | 0.03 |
| %CI | % | Costes Indirectos | 1.5 % | 1.37 | 0.02 |
|  |  | Total |  |  | 1.39 |

**YIP010** Ud Par de botas de media caña de seguridad, con puntera resistente a un impacto de hasta 200 J y a una compresión de hasta 15 kN, la zona del tacón cerrada, con resistencia al deslizamiento, con código de designación SB, amortizable en 2 usos. (11/06/2019)
19 Ud × 31.09 = 590.71

| Código | Ud | Descripción | Rendimiento | Precio | Importe |
|---|---|---|---|---|---|
| mt50epp010hEb | Ud | Par de botas de media caña de seguridad, con puntera resistente a un impacto de hasta 200 J y a una compresión de hasta 15 kN, la zona del tacón cerrada, con resistencia al deslizamiento, EPI de categoría II, según UNE-EN ISO 20344 y UNE-EN ISO 20345, cumpliendo todos los requisitos de seguridad según el R.D. 1407/1992. (material) | 0.5 | 60.058 | 30.03 |
| % | % | Medios Auxiliares | 2 % | 30.03 | 0.60 |
| %CI | % | Costes Indirectos | 1.5 % | 30.63 | 0.46 |
|  |  | Total |  |  | 31.09 |

**YIP010b** Ud Par de botas altas de seguridad, con puntera resistente a un impacto de hasta 200 J y a una compresión de hasta 15 kN, la zona del tacón cerrada, con resistencia al deslizamiento, a la penetración y a la absorción de agua, con código de designación SB, amortizable en 2 usos. (11/06/2019)
19 Ud × 33.45 = 635.55

| Código | Ud | Descripción | Rendimiento | Precio | Importe |
|---|---|---|---|---|---|
| mt50epp010gFb | Ud | Par de botas altas de seguridad, con puntera resistente a un impacto de hasta 200 J y a una compresión de hasta 15 kN, la zona del tacón cerrada, con resistencia al deslizamiento, a la penetración y a la absorción de agua, EPI de categoría II, según UNE-EN ISO 20344 y UNE-EN ISO 20345, cumpliendo todos los requisitos de seguridad según el R.D. 1407/1992. (material) | 0.5 | 64.612 | 32.31 |
| % | % | Medios Auxiliares | 2 % | 32.31 | 0.65 |
| %CI | % | Costes Indirectos | 1.5 % | 32.96 | 0.49 |
|  |  | Total |  |  | 33.45 |

**YIU005** Ud Mono de protección, amortizable en 5 usos. (11/06/2019)
38 Ud × 10.9 = 414.20

| Código | Ud | Descripción | Rendimiento | Precio | Importe |
|---|---|---|---|---|---|
| mt50epu005e | Ud | Mono de protección, EPI de categoría I, según UNE-EN 340, cumpliendo todos los requisitos de seguridad según el R.D. 1407/1992. (material) | 0.2 | 52.629 | 10.53 |
| % | % | Medios Auxiliares | 2 % | 10.53 | 0.21 |
| %CI | % | Costes Indirectos | 1.5 % | 10.74 | 0.16 |
|  |  | Total |  |  | 10.9 |

**YIU030b** Ud Chaleco de alta visibilidad, de material combinado, con propiedades fluorescentes y reflectantes, color amarillo, amortizable en 5 usos. (11/06/2019)
38 Ud × 6.46 = 245.48

| Código | Ud | Descripción | Rendimiento | Precio | Importe |
|---|---|---|---|---|---|
| mt50epu030ice | Ud | Chaleco de alta visibilidad, de material combinado, color amarillo, EPI de categoría II, según UNE-EN 471 y UNE-EN 340, cumpliendo todos los requisitos de seguridad según el R.D. 1407/1992. (material) | 0.2 | 31.176 | 6.24 |
| % | % | Medios Auxiliares | 2 % | 6.24 | 0.12 |
| %CI | % | Costes Indirectos | 1.5 % | 6.36 | 0.10 |
|  |  | Total |  |  | 6.46 |

**YIU020** Ud Chaqueta de protección para trabajos expuestos a la lluvia, amortizable en 5 usos. (11/06/2019)
19 Ud × 4.06 = 77.14

| Código | Ud | Descripción | Rendimiento | Precio | Importe |
|---|---|---|---|---|---|
| mt50epu025o | Ud | Chaqueta de protección para trabajos expuestos a la lluvia, EPI de categoría I, según UNE-EN 343 y UNE-EN 340, cumpliendo todos los requisitos de seguridad según el R.D. 1407/1992. (material) | 0.2 | 19.614 | 3.92 |
| % | % | Medios Auxiliares | 2 % | 3.92 | 0.08 |
| %CI | % | Costes Indirectos | 1.5 % | 4.00 | 0.06 |
|  |  | Total |  |  | 4.06 |

**YIU020b** Ud Pantalón de protección para trabajos expuestos a la lluvia, amortizable en 5 usos. (11/06/2019)
19 Ud × 4.06 = 77.14

| Código | Ud | Descripción | Rendimiento | Precio | Importe |
|---|---|---|---|---|---|
| mt50epu025y | Ud | Pantalón de protección para trabajos expuestos a la lluvia, EPI de categoría I, según UNE-EN 343 y UNE-EN 340, cumpliendo todos los requisitos de seguridad según el R.D. 1407/1992. (material) | 0.2 | 19.614 | 3.92 |
| % | % | Medios Auxiliares | 2 % | 3.92 | 0.08 |
| %CI | % | Costes Indirectos | 1.5 % | 4.00 | 0.06 |
|  |  | Total |  |  | 4.06 |

**YIU020c** Ud Chaqueta de protección para trabajos expuestos al frío, sometidos a una temperatura ambiente hasta -50°C, amortizable en 5 usos. (11/06/2019)
12 Ud × 25.7 = 308.40

| Código | Ud | Descripción | Rendimiento | Precio | Importe |
|---|---|---|---|---|---|
| mt50epu020ee | Ud | Chaqueta de protección para trabajos expuestos al frío, sometidos a una temperatura ambiente hasta -50°C, EPI de categoría II, según UNE-EN 342 y UNE-EN 340, cumpliendo todos los requisitos de seguridad según el R.D. 1407/1992. (material) | 0.2 | 124.082 | 24.82 |
| % | % | Medios Auxiliares | 2 % | 24.82 | 0.50 |
| %CI | % | Costes Indirectos | 1.5 % | 25.32 | 0.38 |
|  |  | Total |  |  | 25.7 |

**YIU050** Ud Faja de protección lumbar con amplio soporte abdominal y sujeción regulable mediante velcro, amortizable en 4 usos. (11/06/2019)
19 Ud × 6.65 = 126.35

| Código | Ud | Descripción | Rendimiento | Precio | Importe |
|---|---|---|---|---|---|
| mt50epu050d | Ud | Faja de protección lumbar con amplio soporte abdominal y sujeción regulable mediante velcro, EPI de categoría II, según UNE-EN 340, cumpliendo todos los requisitos de seguridad según el R.D. 1407/1992. (material) | 0.25 | 25.685 | 6.42 |
| % | % | Medios Auxiliares | 2 % | 6.42 | 0.13 |
| %CI | % | Costes Indirectos | 1.5 % | 6.55 | 0.10 |
|  |  | Total |  |  | 6.65 |

**YIU060** Ud Par de rodilleras con la parte delantera elástica y con esponja de celulosa, amortizable en 4 usos. (11/06/2019)
19 Ud × 4.36 = 82.84

| Código | Ud | Descripción | Rendimiento | Precio | Importe |
|---|---|---|---|---|---|
| mt50epu060d | Ud | Par de rodilleras con la parte delantera elástica y con esponja de celulosa, EPI de categoría II, según UNE-EN 340, cumpliendo todos los requisitos de seguridad según el R.D. 1407/1992. (material) | 0.25 | 16.87 | 4.22 |
| % | % | Medios Auxiliares | 2 % | 4.22 | 0.08 |
| %CI | % | Costes Indirectos | 1.5 % | 4.30 | 0.06 |
|  |  | Total |  |  | 4.36 |

### YM Medicina preventiva y primeros auxilios
Importe: 3199.3

**YMR010** Ud Reconocimiento médico obligatorio anual al trabajador. (11/06/2019)
19 Ud × 142.82 = 2713.58

| Código | Ud | Descripción | Rendimiento | Precio | Importe |
|---|---|---|---|---|---|
| mt50man010 | Ud | Reconocimiento médico obligatorio anual al trabajador. (material) | 1 | 137.954 | 137.95 |
| % | % | Medios Auxiliares | 2 % | 137.95 | 2.76 |
| %CI | % | Costes Indirectos | 1.5 % | 140.71 | 2.11 |
|  |  | Total |  |  | 142.82 |

**YMM010** Ud Botiquín de urgencia para caseta de obra, provisto de desinfectantes y antisépticos autorizados, gasas estériles, algodón hidrófilo, venda, esparadrapo, apósitos adhesivos, un par de tijeras, pinzas, guantes desechables, bolsa de goma para agua y hielo, antiespasmódicos, analgésicos, tónicos cardíacos de urgencia, un torniquete, un termómetro clínico y jeringuillas desechables, fijado al paramento con tornillos y tacos.
2 Ud × 138.51 = 277.02

| Código | Ud | Descripción | Rendimiento | Precio | Importe |
|---|---|---|---|---|---|
| mt50eca010 | Ud | Botiquín de urgencia provisto de desinfectantes y antisépticos autorizados, gasas estériles, algodón hidrófilo, venda, esparadrapo, apósitos adhesivos, un par de tijeras, pinzas, guantes desechables, bolsa de goma para agua y hielo, antiespasmódicos, analgésicos, tónicos cardíacos de urgencia, un torniquete, un termómetro clínico y jeringuillas desechables, con tornillos y tacos para fijar al paramento. (material) | 1 | 129.685 | 129.69 |
| mo120 | h | Peón Seguridad y Salud. | 0.341 | 12 | 4.09 |
| % | % | Medios Auxiliares | 2 % | 133.78 | 2.68 |
| %CI | % | Costes Indirectos | 1.5 % | 136.46 | 2.05 |
|  |  | Total |  |  | 138.51 |

**YMM011** Ud Torniquete, 2 bolsas de hielo, 2 cajas de guantes, termómetro, 2 cajas de apósitos, paquete de algodón, rollo de esparadrapo, caja de antiespasmódico, tónico cardíaco, 2 cajas de analgésico de ácido acetilsalicílico, 2 cajas de analgésico de paracetamol, 2 botellas de agua oxigenada, botella de alcohol de 96°, 2 frascos de tintura de yodo, botella de amoníaco, paquete de jeringuillas, 2 pares de tijeras, 2 pinzas para el botiquín de urgencia colocado en la caseta de obra, durante el transcurso de la obra. (11/06/2019)
2 Ud × 104.35 = 208.70

| Código | Ud | Descripción | Rendimiento | Precio | Importe |
|---|---|---|---|---|---|
| mt50eca011a | Ud | Torniquete antihemorrágico, para reposición de botiquín de urgencia. (material) | 1 | 1.685 | 1.69 |
| mt50eca011b | Ud | Bolsa para hielo, de 250 cm³, para reposición de botiquín de urgencia. (material) | 2 | 4.114 | 8.23 |
| mt50eca011c | Ud | Guantes esterilizados, en caja de 100 unidades, para reposición de botiquín de urgencia. (material) | 2 | 2.457 | 4.91 |
| mt50eca011d | Ud | Termómetro clínico, para reposición de botiquín de urgencia. (material) | 1 | 4.929 | 4.93 |
| mt50eca011e | Ud | Apósitos adhesivos, en caja de 120 unidades, para reposición de botiquín de urgencia. (material) | 2 | 7.415 | 14.83 |
| mt50eca011f | Ud | Algodón hidrófilo, en paquete de 100 g, para reposición de botiquín de urgencia. (material) | 1 | 1.215 | 1.22 |
| mt50eca011g | Ud | Esparadrapo, en rollo de 5 cm de ancho y 5 m de longitud, para reposición de botiquín de urgencia. (material) | 1 | 5.057 | 5.06 |
| mt50eca011h | Ud | Antiespasmódico, en caja de 20 comprimidos, para reposición de botiquín de urgencia. (material) | 1 | 2.286 | 2.29 |
| mt50eca011k | Ud | Tónico cardíaco de urgencia, para reposición de botiquín de urgencia. (material) | 1 | 2.5 | 2.50 |
| mt50eca011i | Ud | Analgésico de ácido acetilsalicílico, en caja de 20 comprimidos, para reposición de botiquín de urgencia. (material) | 2 | 1.685 | 3.37 |
| mt50eca011j | Ud | Analgésico de paracetamol, en caja de 20 comprimidos, para reposición de botiquín de urgencia. (material) | 2 | 1.886 | 3.77 |
| mt50eca011l | Ud | Botella de agua oxigenada, de 250 cm³, para reposición de botiquín de urgencia. (material) | 2 | 2.286 | 4.57 |
| mt50eca011m | Ud | Botella de alcohol de 96°, de 250 cm³, para reposición de botiquín de urgencia. (material) | 1 | 1.814 | 1.81 |
| mt50eca011n | Ud | Frasco de tintura de yodo, de 100 cm³, para reposición de botiquín de urgencia. (material) | 2 | 3.3 | 6.60 |
| mt50eca011o | Ud | Botella de amoníaco, de 1000 cm³, para reposición de botiquín de urgencia. (material) | 1 | 6.615 | 6.62 |
| mt50eca011p | Ud | Jeringuillas desechables y sus agujas protegidas, en paquetes de 10 unidades, para reposición de botiquín de urgencia. (material) | 1 | 3.3 | 3.30 |
| mt50eca011q | Ud | Un par de tijeras de acero, para reposición de botiquín de urgencia. (material) | 2 | 8.228 | 16.46 |
| mt50eca011r | Ud | Pinzas de acero, para reposición de botiquín de urgencia. (material) | 2 | 4.314 | 8.63 |
| % | % | Medios Auxiliares | 2 % | 100.79 | 2.02 |
| %CI | % | Costes Indirectos | 1.5 % | 102.81 | 1.54 |
|  |  | Total |  |  | 104.35 |

### YP Instalaciones provisionales de higiene y bienestar
Importe: 25025.85

**YPA010** Ud Acometida provisional de fontanería enterrada a caseta prefabricada de obra. Incluso conexión a la red provisional de obra, hasta una distancia máxima de 8 m. (11/06/2019)
3 Ud × 143.05 = 429.15

| Código | Ud | Descripción | Rendimiento | Precio | Importe |
|---|---|---|---|---|---|
| mt50ica010c | Ud | Acometida provisional de fontanería a caseta prefabricada de obra. (material) | 1 | 138.183 | 138.18 |
| % | % | Medios Auxiliares | 2 % | 138.18 | 2.76 |
| %CI | % | Costes Indirectos | 1.5 % | 140.94 | 2.11 |
|  |  | Total |  |  | 143.05 |

**YPA010b** Ud Acometida provisional de saneamiento enterrada a caseta prefabricada de obra. Incluso conexión a la red general municipal, hasta una distancia máxima de 8 m. (11/06/2019)
3 Ud × 576.88 = 1730.64

| Código | Ud | Descripción | Rendimiento | Precio | Importe |
|---|---|---|---|---|---|
| mt50ica010b | Ud | Acometida provisional de saneamiento a caseta prefabricada de obra. (material) | 1 | 557.21 | 557.21 |
| % | % | Medios Auxiliares | 2 % | 557.21 | 11.14 |
| %CI | % | Costes Indirectos | 1.5 % | 568.35 | 8.53 |
|  |  | Total |  |  | 576.88 |

**YPA010c** Ud Acometida provisional de electricidad aérea a caseta prefabricada de obra. Incluso conexión al cuadro eléctrico provisional de obra, hasta una distancia máxima de 50 m. (11/06/2019)
3 Ud × 125.72 = 377.16

| Código | Ud | Descripción | Rendimiento | Precio | Importe |
|---|---|---|---|---|---|
| mt50ica010a | Ud | Acometida provisional eléctrica a caseta prefabricada de obra. (material) | 1 | 121.425 | 121.43 |
| % | % | Medios Auxiliares | 2 % | 121.43 | 2.43 |
| %CI | % | Costes Indirectos | 1.5 % | 123.86 | 1.86 |
|  |  | Total |  |  | 125.72 |

**YPC010** Ud Mes de alquiler de caseta prefabricada para aseos en obra, de dimensiones 4,10x1,90x2,30 m (7,80 m²), compuesta por: estructura metálica, cerramiento de chapa con terminación de pintura prelacada, cubierta de chapa, aislamiento interior, instalaciones de fontanería, saneamiento y electricidad, tubos fluorescentes y punto de luz exterior, termo eléctrico, ventanas de aluminio con luna y rejas, puerta de entrada de chapa, suelo contrachapado hidrófugo con capa antideslizante, revestimiento de tablero en paredes, dos inodoros, dos platos de ducha y lavabo de tres grifos y puerta de madera en inodoro y cortina en ducha. (11/06/2019)
24 Ud × 235.77 = 5658.48

| Código | Ud | Descripción | Rendimiento | Precio | Importe |
|---|---|---|---|---|---|
| mt50cas010e | Ud | Mes de alquiler de caseta prefabricada para aseos en obra, de 4,10x1,90x2,30 m (7,80 m²), compuesta por: estructura metálica mediante perfiles conformados en frío; cerramiento de chapa nervada y galvanizada con terminación de pintura prelacada; cubierta de chapa galvanizada ondulada reforzada con perfil de acero; aislamiento interior con lana de vidrio combinada con poliestireno expandido; instalaciones de fontanería, saneamiento y electricidad y fuerza con toma exterior a 230 V; tubos fluorescentes y punto de luz exterior; termo eléctrico de 50 litros de capacidad; ventanas correderas de aluminio anodizado, con luna de 6 mm y rejas; puerta de entrada de chapa galvanizada de 1 mm con cerradura; suelo contrachapado hidrófugo con capa fenólica antideslizante; revestimiento de tablero melaminado en paredes; dos inodoros, dos platos de ducha y lavabo de tres grifos, de fibra de vidrio con terminación de gel-coat blanco y pintura antideslizante; puerta de madera en inodoro y cortina en ducha. Según R.D. 1627/1997. (material) | 1 | 227.738 | 227.74 |
| % | % | Medios Auxiliares | 2 % | 227.74 | 4.55 |
| %CI | % | Costes Indirectos | 1.5 % | 232.29 | 3.48 |
|  |  | Total |  |  | 235.77 |

**YPC020** Ud Mes de alquiler de caseta prefabricada para vestuarios en obra, de dimensiones 7,87x2,33x2,30 m (18,40 m²), compuesta por: estructura metálica, cerramiento de chapa con terminación de pintura prelacada, cubierta de chapa, aislamiento interior, instalación de electricidad, tubos fluorescentes y punto de luz exterior, ventanas de aluminio con luna y rejas, puerta de entrada de chapa, suelo de aglomerado revestido con PVC continuo y poliestireno con apoyo en base de chapa y revestimiento de tablero en paredes. (11/06/2019)
24 Ud × 177.57 = 4261.68

| Código | Ud | Descripción | Rendimiento | Precio | Importe |
|---|---|---|---|---|---|
| mt50cas050c | Ud | Mes de alquiler de caseta prefabricada para vestuarios en obra, de 7,87x2,33x2,30 (18,40) m², compuesta por: estructura metálica mediante perfiles conformados en frío; cerramiento de chapa nervada y galvanizada con terminación de pintura prelacada; cubierta de chapa galvanizada ondulada reforzada con perfil de acero; aislamiento interior con lana de vidrio combinada con poliestireno expandido; instalación de electricidad y fuerza con toma exterior a 230 V; tubos fluorescentes y punto de luz exterior; ventanas correderas de aluminio anodizado, con luna de 6 mm y rejas; puerta de entrada de chapa galvanizada de 1 mm con cerradura; suelo de aglomerado revestido con PVC continuo de 2 mm y poliestireno de 50 mm con apoyo en base de chapa galvanizada de sección trapezoidal y revestimiento de tablero melaminado en paredes. Según R.D. 1627/1997. (material) | 1 | 171.519 | 171.52 |
| % | % | Medios Auxiliares | 2 % | 171.52 | 3.43 |
| %CI | % | Costes Indirectos | 1.5 % | 174.95 | 2.62 |
|  |  | Total |  |  | 177.57 |

**YPC030** Ud Mes de alquiler de caseta prefabricada para comedor en obra, de dimensiones 7,87x2,33x2,30 m (18,40 m²), compuesta por: estructura metálica, cerramiento de chapa con terminación de pintura prelacada, cubierta de chapa, aislamiento interior, instalación de electricidad, tubos fluorescentes y punto de luz exterior, ventanas de aluminio con luna y rejas, puerta de entrada de chapa, suelo de aglomerado revestido con PVC continuo y poliestireno con apoyo en base de chapa y revestimiento de tablero en paredes. (11/06/2019)
24 Ud × 256.02 = 6144.48

| Código | Ud | Descripción | Rendimiento | Precio | Importe |
|---|---|---|---|---|---|
| mt50cas040 | Ud | Mes de alquiler de caseta prefabricada para comedor en obra, de 7,87x2,33x2,30 (18,40) m², compuesta por: estructura metálica mediante perfiles conformados en frío; cerramiento de chapa nervada y galvanizada con terminación de pintura prelacada; cubierta de chapa galvanizada ondulada reforzada con perfil de acero; aislamiento interior con lana de vidrio combinada con poliestireno expandido; instalación de electricidad y fuerza con toma exterior a 230 V; tubos fluorescentes y punto de luz exterior; ventanas correderas de aluminio anodizado, con luna de 6 mm y rejas; puerta de entrada de chapa galvanizada de 1 mm con cerradura; suelo de aglomerado revestido con PVC continuo de 2 mm y poliestireno de 50 mm con apoyo en base de chapa galvanizada de sección trapezoidal y revestimiento de tablero melaminado en paredes. Según R.D. 1627/1997. (material) | 1 | 247.288 | 247.29 |
| % | % | Medios Auxiliares | 2 % | 247.29 | 4.95 |
| %CI | % | Costes Indirectos | 1.5 % | 252.24 | 3.78 |
|  |  | Total |  |  | 256.02 |

**YPC050** Ud Mes de alquiler de caseta prefabricada para despacho de oficina en obra, de dimensiones 2x6,00x2,33x2,30 m (28,00 m²), compuesta por: estructura metálica, cerramiento de chapa con terminación de pintura prelacada, cubierta de chapa, aislamiento interior, instalación de electricidad, tubos fluorescentes y punto de luz exterior, ventanas de aluminio con luna y rejas, puerta de entrada de chapa, suelo de aglomerado revestido con PVC continuo y poliestireno con apoyo en base de chapa y revestimiento de tablero en paredes. (11/06/2019)
24 Ud × 136.16 = 3267.84

| Código | Ud | Descripción | Rendimiento | Precio | Importe |
|---|---|---|---|---|---|
| mt50cas030d | Ud | Mes de alquiler de caseta prefabricada para despacho de oficina en obra, de 2x6,00x2,33x2,30 m (28,00 m²), compuesta por: estructura metálica mediante perfiles conformados en frío; cerramiento de chapa nervada y galvanizada con terminación de pintura prelacada; cubierta de chapa galvanizada ondulada reforzada con perfil de acero; aislamiento interior con lana de vidrio combinada con poliestireno expandido; instalación de electricidad y fuerza con toma exterior a 230 V; tubos fluorescentes y punto de luz exterior; ventanas correderas de aluminio anodizado, con luna de 6 mm y rejas; puerta de entrada de chapa galvanizada de 1 mm con cerradura; suelo de aglomerado revestido con PVC continuo de 2 mm y poliestireno de 50 mm con apoyo en base de chapa galvanizada de sección trapezoidal y revestimiento de tablero melaminado en paredes. (material) | 1 | 131.521 | 131.52 |
| % | % | Medios Auxiliares | 2 % | 131.52 | 2.63 |
| %CI | % | Costes Indirectos | 1.5 % | 134.15 | 2.01 |
|  |  | Total |  |  | 136.16 |

**YPM010** Ud 4 radiadores, 20 taquillas individuales, 30 perchas, 4 bancos para 5 personas, 3 espejos, 4 portarrollos, 3 jaboneras, 3 secamanos eléctricos en local o caseta de obra para vestuarios y/o aseos.
1 Ud × 1647.64 = 1647.64

| Código | Ud | Descripción | Rendimiento | Precio | Importe |
|---|---|---|---|---|---|
| mt50mca040 | Ud | Radiador eléctrico de 1.500 W. (material) | 0.8 | 76.199 | 60.96 |
| mt50mca050 | Ud | Taquilla metálica individual con llave para ropa y calzado. (material) | 6.6 | 102.299 | 675.17 |
| mt50mca010a | Ud | Percha para vestuarios y/o aseos. (material) | 30 | 8.839 | 265.17 |
| mt50mca070 | Ud | Banco de madera para 5 personas. (material) | 2 | 120.849 | 241.70 |
| mt50mca010b | Ud | Espejo para vestuarios y/o aseos. (material) | 3 | 16.042 | 48.13 |
| mt50mca020a | Ud | Portarrollos industrial de acero inoxidable. (material) | 1.32 | 35.657 | 47.07 |
| mt50mca020b | Ud | Jabonera industrial de acero inoxidable. (material) | 0.99 | 34.087 | 33.75 |
| mt50mca030 | Ud | Secamanos eléctrico. (material) | 0.99 | 111.44 | 110.33 |
| mo120 | h | Peón Seguridad y Salud. | 9.098 | 12 | 109.18 |
| % | % | Medios Auxiliares | 2 % | 1591.46 | 31.83 |
| %CI | % | Costes Indirectos | 1.5 % | 1623.29 | 24.35 |
|  |  | Total |  |  | 1647.64 |

**YPM020** Ud 4 radiadores, 3 mesas para 10 personas, 6 bancos para 5 personas, 2 hornos microondas, nevera y 2 depósitos de basura en local o caseta de obra para comedor.
1 Ud × 695.66 = 695.66

| Código | Ud | Descripción | Rendimiento | Precio | Importe |
|---|---|---|---|---|---|
| mt50mca040 | Ud | Radiador eléctrico de 1.500 W. | 0.8 | 76.199 | 60.96 |
| mt50mca070 | Ud | Banco de madera para 5 personas. | 3 | 120.849 | 362.55 |
| mt50mca080 | Ud | Mesa de melamina para 10 personas. (material) | 0.75 | 92.854 | 69.64 |
| mt50mca090 | Ud | Horno microondas de 18 l y 800 W. (material) | 0.4 | 135.711 | 54.28 |
| mt50mca100 | Ud | Nevera eléctrica. (material) | 0.2 | 214.279 | 42.86 |
| mt50mca060 | Ud | Depósito de basuras de 800 l. (material) | 0.2 | 237.193 | 47.44 |
| mo120 | h | Peón Seguridad y Salud. | 2.851 | 12 | 34.21 |
| % | % | Medios Auxiliares | 2 % | 671.94 | 13.44 |
| %CI | % | Costes Indirectos | 1.5 % | 685.38 | 10.28 |
|  |  | Total |  |  | 695.66 |

**YPL010** Ud Hora de limpieza y desinfección de caseta o local provisional en obra.
48 Ud × 16.94 = 813.12

| Código | Ud | Descripción | Rendimiento | Precio | Importe |
|---|---|---|---|---|---|
| mo120 | h | Peón Seguridad y Salud. | 1.363 | 12 | 16.36 |
| % | % | Medios Auxiliares | 2 % | 16.36 | 0.33 |
| %CI | % | Costes Indirectos | 1.5 % | 16.69 | 0.25 |
|  |  | Total |  |  | 16.94 |

### YS Señalización provisional de obras
Importe: 1882.42

**YSB050** m Cinta reflectante para balizamiento, de material plástico, de 10 cm de anchura, impresa por ambas caras en franjas de color amarillo y negro.
200 m × 1.43 = 286.00

| Código | Ud | Descripción | Rendimiento | Precio | Importe |
|---|---|---|---|---|---|
| mt50bal010h | m | Cinta reflectante para balizamiento, de material plástico, de 10 cm de anchura y 0,1 mm de espesor, impresa por ambas caras en franjas de color amarillo y negro. (material) | 1.1 | 0.278 | 0.31 |
| mo120 | h | Peón Seguridad y Salud. | 0.089 | 12 | 1.07 |
| % | % | Medios Auxiliares | 2 % | 1.38 | 0.03 |
| %CI | % | Costes Indirectos | 1.5 % | 1.41 | 0.02 |
|  |  | Total |  |  | 1.43 |

**YSB060** Ud Cono de balizamiento reflectante de 100 cm de altura, de 2 piezas, con cuerpo de polietileno y base de caucho, con 2 bandas reflectantes de 200 mm de anchura y retrorreflectancia nivel 1 (E.G.), amortizable en 10 usos.
150 Ud × 3.89 = 583.50

| Código | Ud | Descripción | Rendimiento | Precio | Importe |
|---|---|---|---|---|---|
| mt50bal030Ja | Ud | Cono de balizamiento reflectante de 100 cm de altura, de 2 piezas, con cuerpo de polietileno y base de caucho, con 2 bandas reflectantes de 200 mm de anchura y retrorreflectancia nivel 1 (E.G.). (material) | 0.1 | 33.794 | 3.38 |
| mo120 | h | Peón Seguridad y Salud. | 0.031 | 12 | 0.37 |
| % | % | Medios Auxiliares | 2 % | 3.75 | 0.08 |
| %CI | % | Costes Indirectos | 1.5 % | 3.83 | 0.06 |
|  |  | Total |  |  | 3.89 |

**YSV010** Ud Señal provisional de obra de chapa de acero galvanizado, de peligro, triangular, L=70 cm, con retrorreflectancia nivel 1 (E.G.), con poste de acero galvanizado, anclado al terreno con dado de hormigón. Amortizable la señal en 5 usos y el poste en 5 usos.
2 Ud × 22.13 = 44.26

| Código | Ud | Descripción | Rendimiento | Precio | Importe |
|---|---|---|---|---|---|
| mt50les010ba | Ud | Señal provisional de obra de chapa de acero galvanizado, de peligro, triangular, L=70 cm, con retrorreflectancia nivel 1 (E.G.), según la Instrucción 8.3-IC. (material) | 0.2 | 43.598 | 8.72 |
| mt50les040a | Ud | Poste de acero galvanizado de 80x40x2 mm y 145 cm de altura. (material) | 0.2 | 18.886 | 3.78 |
| mt10hmf010Mp | m³ | Hormigón HM-20/P/20/I, fabricado en central. | 0.027 | 52.05 | 1.41 |
| mo120 | h | Peón Seguridad y Salud. | 0.622 | 12 | 7.46 |
| % | % | Medios Auxiliares | 2 % | 21.37 | 0.43 |
| %CI | % | Costes Indirectos | 1.5 % | 21.80 | 0.33 |
|  |  | Total |  |  | 22.13 |

**YSN020** Ud Paleta manual reflectante de paso alternativo, de polipropileno, con señal de detención obligatoria por una cara y de paso por la otra, con mango de aluminio, amortizable en 5 usos.
2 Ud × 12.43 = 24.86

| Código | Ud | Descripción | Rendimiento | Precio | Importe |
|---|---|---|---|---|---|
| mt50les070d | Ud | Paleta manual reflectante de paso alternativo, de polipropileno, con señal de detención obligatoria por una cara y de paso por la otra, con mango de aluminio. (material) | 0.2 | 54.013 | 10.80 |
| mo120 | h | Peón Seguridad y Salud. | 0.101 | 12 | 1.21 |
| % | % | Medios Auxiliares | 2 % | 12.01 | 0.24 |
| %CI | % | Costes Indirectos | 1.5 % | 12.25 | 0.18 |
|  |  | Total |  |  | 12.43 |

**YSS020** Ud Cartel general indicativo de riesgos, de PVC serigrafiado, de 990x670 mm, amortizable en 3 usos, fijado con bridas.
5 Ud × 9.03 = 45.15

| Código | Ud | Descripción | Rendimiento | Precio | Importe |
|---|---|---|---|---|---|
| mt50les020a | Ud | Cartel general indicativo de riesgos, de PVC serigrafiado, de 990x670 mm, con 6 orificios de fijación. (material) | 0.333 | 14.5 | 4.83 |
| mt50spr046 | Ud | Brida de nylon, de 4,8x200 mm. | 6 | 0.046 | 0.28 |
| mo120 | h | Peón Seguridad y Salud. | 0.302 | 12 | 3.62 |
| % | % | Medios Auxiliares | 2 % | 8.73 | 0.17 |
| %CI | % | Costes Indirectos | 1.5 % | 8.90 | 0.13 |
|  |  | Total |  |  | 9.03 |

**YSS030** Ud Señal de advertencia, de PVC serigrafiado, de 297x210 mm, con pictograma negro de forma triangular sobre fondo amarillo, amortizable en 3 usos, fijada con bridas.
5 Ud × 4.53 = 22.65

| Código | Ud | Descripción | Rendimiento | Precio | Importe |
|---|---|---|---|---|---|
| mt50les030fa | Ud | Señal de advertencia, de PVC serigrafiado, de 297x210 mm, con pictograma negro de forma triangular sobre fondo amarillo, con 4 orificios de fijación, según R.D. 485/1997. (material) | 0.333 | 4.114 | 1.37 |
| mt50spr046 | Ud | Brida de nylon, de 4,8x200 mm. | 4 | 0.046 | 0.18 |
| mo120 | h | Peón Seguridad y Salud. | 0.235 | 12 | 2.82 |
| % | % | Medios Auxiliares | 2 % | 4.37 | 0.09 |
| %CI | % | Costes Indirectos | 1.5 % | 4.46 | 0.07 |
|  |  | Total |  |  | 4.53 |

**YSS031** Ud Señal de prohibición, de PVC serigrafiado, de 297x210 mm, con pictograma negro de forma circular sobre fondo blanco, amortizable en 3 usos, fijada con bridas.
5 Ud × 4.53 = 22.65

| Código | Ud | Descripción | Rendimiento | Precio | Importe |
|---|---|---|---|---|---|
| mt50les030nb | Ud | Señal de prohibición, de PVC serigrafiado, de 297x210 mm, con pictograma negro de forma circular sobre fondo blanco, con 4 orificios de fijación, según R.D. 485/1997. (material) | 0.333 | 4.114 | 1.37 |
| mt50spr046 | Ud | Brida de nylon, de 4,8x200 mm. | 4 | 0.046 | 0.18 |
| mo120 | h | Peón Seguridad y Salud. | 0.235 | 12 | 2.82 |
| % | % | Medios Auxiliares | 2 % | 4.37 | 0.09 |
| %CI | % | Costes Indirectos | 1.5 % | 4.46 | 0.07 |
|  |  | Total |  |  | 4.53 |

**YSS032** Ud Señal de obligación, de PVC serigrafiado, de 297x210 mm, con pictograma blanco de forma circular sobre fondo azul, amortizable en 3 usos, fijada con bridas.
5 Ud × 4.53 = 22.65

| Código | Ud | Descripción | Rendimiento | Precio | Importe |
|---|---|---|---|---|---|
| mt50les030vb | Ud | Señal de obligación, de PVC serigrafiado, de 297x210 mm, con pictograma blanco de forma circular sobre fondo azul, con 4 orificios de fijación, según R.D. 485/1997. (material) | 0.333 | 4.114 | 1.37 |
| mt50spr046 | Ud | Brida de nylon, de 4,8x200 mm. | 4 | 0.046 | 0.18 |
| mo120 | h | Peón Seguridad y Salud. | 0.235 | 12 | 2.82 |
| % | % | Medios Auxiliares | 2 % | 4.37 | 0.09 |
| %CI | % | Costes Indirectos | 1.5 % | 4.46 | 0.07 |
|  |  | Total |  |  | 4.53 |

**YSS033** Ud Señal de extinción, de PVC serigrafiado, de 297x210 mm, con pictograma blanco de forma rectangular sobre fondo rojo, amortizable en 3 usos, fijada con bridas.
5 Ud × 5.04 = 25.20

| Código | Ud | Descripción | Rendimiento | Precio | Importe |
|---|---|---|---|---|---|
| mt50les030Dc | Ud | Señal de extinción, de PVC serigrafiado, de 297x210 mm, con pictograma blanco de forma rectangular sobre fondo rojo, con 4 orificios de fijación, según R.D. 485/1997. (material) | 0.333 | 5.601 | 1.87 |
| mt50spr046 | Ud | Brida de nylon, de 4,8x200 mm. | 4 | 0.046 | 0.18 |
| mo120 | h | Peón Seguridad y Salud. | 0.235 | 12 | 2.82 |
| % | % | Medios Auxiliares | 2 % | 4.87 | 0.10 |
| %CI | % | Costes Indirectos | 1.5 % | 4.97 | 0.07 |
|  |  | Total |  |  | 5.04 |

**YSM010** m Malla de señalización de polietileno de alta densidad (200 g/m²), color naranja, de 1,20 m de altura, sujeta mediante bridas de nylon a soportes de barra corrugada de acero B 500 S de 1,75 m de longitud y 20 mm de diámetro, hincados en el terreno cada 1,00 m, utilizada como señalización y delimitación de los bordes de la excavación. Amortizable la malla en 1 uso, los soportes en 3 usos y los tapones protectores en 3 usos.
150 m × 5.37 = 805.50

| Código | Ud | Descripción | Rendimiento | Precio | Importe |
|---|---|---|---|---|---|
| mt50spr040b | m | Malla de señalización de polietileno de alta densidad (200 g/m²), doblemente reorientada, con tratamiento ultravioleta, color naranja, de 1,2 m de altura. (material) | 1 | 0.665 | 0.67 |
| mt07aco010g | kg | Acero en barras corrugadas, UNE-EN 10080 B 500 S, suministrado en obra en barras sin elaborar, de varios diámetros. | 1.815 | 0.556 | 1.01 |
| mt50spr046 | Ud | Brida de nylon, de 4,8x200 mm. | 3.78 | 0.046 | 0.17 |
| mt50spr045 | Ud | Tapón protector de PVC, tipo seta, de color rojo, para protección de los extremos de las armaduras. | 0.42 | 0.114 | 0.05 |
| mo120 | h | Peón Seguridad y Salud. | 0.274 | 12 | 3.29 |
| % | % | Medios Auxiliares | 2 % | 5.19 | 0.10 |
| %CI | % | Costes Indirectos | 1.5 % | 5.29 | 0.08 |
|  |  | Total |  |  | 5.37 |

## X Control de calidad y ensayos

### XG Agua

### XA Morteros, yesos, cales, escayolas y cementos

### XB Baldosas

### XC Carpintería

### XE Estructuras de hormigón

### XI Cimentaciones

### XV Vidrios

### XL Materiales cerámicos

### XM Estructuras metálicas

### XS Estudios geotécnicos

### XT Áridos

### XP Prefabricados de hormigón

### XD Barandillas

### XN Acústica

### XR Pruebas de servicio

### XU Conjunto de pruebas y ensayos

### XO Control técnico

### XF Eficiencia energética

## Precios auxiliares

**CSZ020** m² Montaje de sistema de encofrado recuperable metálico, para zapata de cimentación, formado por paneles metálicos, amortizables en 200 usos, y posterior desmontaje del sistema de encofrado. Incluso elementos de sustentación, fijación y acodalamientos necesarios para su estabilidad y líquido desencofrante para evitar la adherencia del hormigón al encofrado.
Precio: 9.28

| Código | Ud | Descripción | Rendimiento | Precio | Importe |
|---|---|---|---|---|---|
| mt08eme040 | m² | Paneles metálicos de varias dimensiones, para encofrar elementos de hormigón. | 0.005 | 46.831 | 0.23 |
| mt50spa052b | m | Tablón de madera de pino, de 20x7,2 cm. | 0.02 | 3.897 | 0.08 |
| mt50spa081a | Ud | Puntal metálico telescópico, de hasta 5 m de altura. | 0.013 | 11.863 | 0.15 |
| mt08eme051a | m | Fleje de acero galvanizado, para encofrado metálico. | 0.1 | 0.263 | 0.03 |
| mt08var050 | kg | Alambre galvanizado para atar, de 1,30 mm de diámetro. | 0.05 | 0.988 | 0.05 |
| mt08var060 | kg | Puntas de acero de 20x100 mm. | 0.1 | 3 | 0.30 |
| mt08dba010b | l | Agente desmoldeante, a base de aceites especiales, emulsionable en agua para encofrados metálicos, fenólicos o de madera. | 0.03 | 1 | 0.03 |
| mo044 | h | Oficial 1ª encofrador. | 0.26 | 15 | 3.90 |
| mo091 | h | Ayudante encofrador. | 0.347 | 13 | 4.51 |
|  |  | Total |  |  | 9.28 |

**CAV020** m² Montaje de sistema de encofrado recuperable metálico, para viga de atado, formado por paneles metálicos, amortizables en 200 usos, y posterior desmontaje del sistema de encofrado. Incluso elementos de sustentación, fijación y acodalamientos necesarios para su estabilidad y líquido desencofrante para evitar la adherencia del hormigón al encofrado.
Precio: 9.87

| Código | Ud | Descripción | Rendimiento | Precio | Importe |
|---|---|---|---|---|---|
| mt08eme040 | m² | Paneles metálicos de varias dimensiones, para encofrar elementos de hormigón. | 0.005 | 46.831 | 0.23 |
| mt50spa052b | m | Tablón de madera de pino, de 20x7,2 cm. | 0.02 | 3.897 | 0.08 |
| mt50spa081a | Ud | Puntal metálico telescópico, de hasta 5 m de altura. | 0.013 | 11.863 | 0.15 |
| mt08eme051a | m | Fleje de acero galvanizado, para encofrado metálico. | 0.1 | 0.263 | 0.03 |
| mt08var050 | kg | Alambre galvanizado para atar, de 1,30 mm de diámetro. | 0.05 | 0.988 | 0.05 |
| mt08var060 | kg | Puntas de acero de 20x100 mm. | 0.1 | 3 | 0.30 |
| mt08dba010b | l | Agente desmoldeante, a base de aceites especiales, emulsionable en agua para encofrados metálicos, fenólicos o de madera. | 0.03 | 1 | 0.03 |
| mo044 | h | Oficial 1ª encofrador. | 0.302 | 15 | 4.53 |
| mo091 | h | Ayudante encofrador. | 0.344 | 13 | 4.47 |
|  |  | Total |  |  | 9.87 |

**CNE020** m² Montaje de sistema de encofrado recuperable metálico, en enano de cimentación, formado por chapas metálicas, amortizables en 150 usos, y posterior desmontaje del sistema de encofrado. Incluso elementos de sustentación, fijación y acodalamientos necesarios para su estabilidad y líquido desencofrante para evitar la adherencia del hormigón al encofrado.
Precio: 10.25

| Código | Ud | Descripción | Rendimiento | Precio | Importe |
|---|---|---|---|---|---|
| mt08eup010a | m² | Chapa metálica de 50x50 cm, para encofrado de pilares de hormigón armado de sección rectangular o cuadrada, de hasta 3 m de altura, incluso accesorios de montaje. (material) | 0.007 | 43.221 | 0.30 |
| mt50spa052b | m | Tablón de madera de pino, de 20x7,2 cm. | 0.02 | 3.897 | 0.08 |
| mt50spa081a | Ud | Puntal metálico telescópico, de hasta 5 m de altura. | 0.013 | 11.863 | 0.15 |
| mt08eme051a | m | Fleje de acero galvanizado, para encofrado metálico. | 0.1 | 0.263 | 0.03 |
| mt08var050 | kg | Alambre galvanizado para atar, de 1,30 mm de diámetro. | 0.01 | 0.988 | 0.01 |
| mt08dba010b | l | Agente desmoldeante, a base de aceites especiales, emulsionable en agua para encofrados metálicos, fenólicos o de madera. | 0.03 | 1 | 0.03 |
| mo044 | h | Oficial 1ª encofrador. | 0.328 | 15 | 4.92 |
| mo091 | h | Ayudante encofrador. | 0.364 | 13 | 4.73 |
|  |  | Total |  |  | 10.25 |

**EHL010b** m² Losa maciza de hormigón armado, horizontal, con altura libre de planta de hasta 3 m, canto 8 cm, realizada con hormigón HA-25/B/20/IIa fabricado en central, y vertido con bomba, y acero UNE-EN 10080 B 500 S, con una cuantía aproximada de 21 kg/m²; malla electrosoldada ME 20x20 Ø 10-10 B 500 T 6x2,20 UNE-EN 10080, como malla superior y malla electrosoldada ME 20x20 Ø 10-10 B 500 T 6x2,20 UNE-EN 10080, como malla inferior; montaje y desmontaje de sistema de encofrado continuo, con acabado visto con textura lisa, formado por: superficie encofrante de tableros de madera tratada, reforzados con varillas y perfiles, forrados con tablero aglomerado hidrófugo, de un solo uso con una de sus caras plastificada, amortizables en 25 usos; estructura soporte horizontal de sopandas metálicas y accesorios de montaje, amortizables en 150 usos y estructura soporte vertical de puntales metálicos, amortizables en 150 usos. Incluso nervios y zunchos perimetrales de planta y huecos, alambre de atar, separadores, aplicación de líquido desencofrante y agente filmógeno para el curado de hormigones y morteros.
Precio: 60.04

| Código | Ud | Descripción | Rendimiento | Precio | Importe |
|---|---|---|---|---|---|
| mt08eft030a | m² | Tablero de madera tratada, de 22 mm de espesor, reforzado con varillas y perfiles. | 0.044 | 33.774 | 1.49 |
| mt08eft015a | m² | Tablero aglomerado hidrófugo, con una de sus caras plastificada, de 10 mm de espesor. | 1 | 5.001 | 5.00 |
| mt08eva030 | m² | Estructura soporte para encofrado recuperable, compuesta de: sopandas metálicas y accesorios de montaje. | 0.007 | 76.545 | 0.54 |
| mt50spa081a | Ud | Puntal metálico telescópico, de hasta 5 m de altura. | 0.027 | 11.863 | 0.32 |
| mt08cim030b | m³ | Madera de pino. | 0.003 | 190 | 0.57 |
| mt08var060 | kg | Puntas de acero de 20x100 mm. | 0.04 | 3 | 0.12 |
| mt08dba010a | l | Agente desmoldeante biodegradable en fase acuosa para hormigones con acabado visto. | 0.013 | 7.341 | 0.10 |
| mt07aco020i | Ud | Separador homologado para losas macizas. | 3 | 0.075 | 0.23 |
| mt07aco010c | kg | Ferralla elaborada en taller industrial con acero en barras corrugadas, UNE-EN 10080 B 500 S, de varios diámetros. | 21 | 0.724 | 15.20 |
| mt08var050 | kg | Alambre galvanizado para atar, de 1,30 mm de diámetro. | 0.293 | 0.988 | 0.29 |
| mt07ame010s | m² | Malla electrosoldada ME 20x20 Ø 10-10 B 500 T 6x2,20 UNE-EN 10080. (material) | 2.2 | 2.9 | 6.38 |
| mt10haf010nga | m³ | Hormigón HA-25/B/20/IIa, fabricado en central. | 0.084 | 54.7 | 4.59 |
| mt08cur020a | l | Agente filmógeno para el curado de hormigones y morteros. | 0.15 | 1.748 | 0.26 |
| mq06bhe010 | h | Camión bomba estacionado en obra, para bombeo de hormigón. | 0.007 | 85 | 0.60 |
| mo044 | h | Oficial 1ª encofrador. | 0.629 | 15 | 9.44 |
| mo091 | h | Ayudante encofrador. | 0.545 | 13 | 7.09 |
| mo043 | h | Oficial 1ª ferrallista. | 0.288 | 15 | 4.32 |
| mo090 | h | Ayudante ferrallista. | 0.249 | 13 | 3.24 |
| mo045 | h | Oficial 1ª estructurista, en trabajos de puesta en obra del hormigón. | 0.004 | 15 | 0.06 |
| mo092 | h | Ayudante estructurista, en trabajos de puesta en obra del hormigón. | 0.015 | 13 | 0.20 |
|  |  | Total |  |  | 60.04 |

**NAS002** m² Aislamiento térmico por el exterior de fachadas, con sistema ETICS, compuesto por: panel de lana de roca volcánica, según UNE-EN 13162, de 120 mm de espesor, fijado al soporte con mortero, aplicado manualmente y fijaciones mecánicas con taco de expansión de polipropileno capa de regularización de mortero, aplicado manualmente, armado con malla de fibra de vidrio, antiálcalis, de 5x4 mm de luz de malla, de 0,6 mm de espesor y de 160 g/m² de masa superficial; capa de acabado de mortero acrílico color blanco, sobre imprimación acrílica. Incluso perfiles de arranque de aluminio, perfiles de cierre superior de aluminio, perfiles de esquina de PVC con malla, perfiles de cierre lateral de aluminio, masilla selladora monocomponente y cordón de espuma de polietileno expandido de celdas cerradas para sellado de juntas.
Precio: 92.74

| Código | Ud | Descripción | Rendimiento | Precio | Importe |
|---|---|---|---|---|---|
| mt28mop080k | m | Perfil de arranque de aluminio, de 120 mm de anchura, con goterón, para nivelación y soporte de los paneles aislantes de los sistemas de aislamiento térmico por el exterior sobre la línea de zócalo. (material) | 0.17 | 8.3 | 1.41 |
| mt28mop085k | m | Perfil de cierre superior, de aluminio, de 120 mm de anchura, para coronación de los paneles aislantes de los sistemas de aislamiento térmico por el exterior. (material) | 0.17 | 17.409 | 2.96 |
| mt28mop030g | kg | Mortero compuesto de cemento blanco, cal aérea, áridos ligeros, áridos calizos seleccionados, fibras naturales, aditivos y resinas en polvo, impermeable al agua de lluvia, permeable al vapor de agua y con resistencia al envejecimiento, para aplicar con llana, para adherir los paneles aislantes y como capa base, previo amasado con agua. (material) | 10.8 | 0.905 | 9.77 |
| mt16lrp010f | m² | Panel de lana de roca volcánica, según UNE-EN 13162, de 120 mm de espesor, resistencia térmica 2,63 m²K/W, conductividad térmica 0,038 W/(mK), Euroclase A1 de reacción al fuego. (material) | 1.05 | 42.433 | 44.55 |
| mt16pep100f | Ud | Taco de expansión de polipropileno de 180 mm de longitud, para fijación de placas aislantes. (material) | 8 | 0.389 | 3.11 |
| mt28mop050a | m² | Malla de fibra de vidrio, antiálcalis, de 5x4 mm de luz de malla, de 0,6 mm de espesor, de 160 g/m² de masa superficial y de 1x50 m, para armar morteros. (material) | 1.1 | 1.412 | 1.55 |
| mt28mop070b | m | Perfil de esquina de PVC con malla, para refuerzo de cantos. | 0.3 | 1.1 | 0.33 |
| mt28mop075k | m | Perfil de cierre lateral, de aluminio, de 120 mm de anchura. (material) | 0.3 | 10.844 | 3.25 |
| mt28mop320a | kg | Imprimación acrílica compuesta por resinas acrílicas, pigmentos minerales y aditivos orgánicos e inorgánicos, impermeable al agua de lluvia y permeable al vapor de agua, para aplicar con brocha, rodillo o pistola, para regularizar la absorción e incrementar la adherencia de morteros acrílicos. (material) | 0.2 | 3.29 | 0.66 |
| mt28mop310ma | kg | Mortero acrílico color blanco, compuesto por resinas acrílicas, pigmentos minerales y aditivos orgánicos e inorgánicos, antimoho y antiverdín, permeable al vapor de agua y con resistencia al envejecimiento, a la contaminación urbana y a los rayos UV, para revestimiento de paramentos exteriores. (material) | 2 | 3.334 | 6.67 |
| mt15bas010a | m | Cordón de polietileno expandido de celdas cerradas, de sección circular de 6 mm de diámetro, para el relleno de fondo de junta. (material) | 0.17 | 0.056 | 0.01 |
| mt15bas035a | Ud | Cartucho de masilla elastómera tixotrópica, monocomponente, a base de polímeros híbridos (MS), de color gris, de 600 ml, de alta adherencia, con elevadas propiedades elásticas, resistencia al envejecimiento y a los rayos UV, dureza Shore A aproximada de 25 y alargamiento en rotura > 600%, según UNE-EN ISO 11600. (material) | 0.02 | 7.417 | 0.15 |
| mo054 | h | Oficial 1ª montador de aislamientos. | 0.093 | 15 | 1.40 |
| mo101 | h | Ayudante montador de aislamientos. | 0.093 | 13 | 1.21 |
| mo039 | h | Oficial 1ª revocador. | 0.561 | 15 | 8.42 |
| mo079 | h | Ayudante revocador. | 0.561 | 13 | 7.29 |
|  |  | Total |  |  | 92.74 |

**NIF021b** m² Impermeabilización de cornisa o alero con lámina de betún modificado con elastómero SBS, LBM(SBS)-50/G-FP, con armadura de fieltro de poliéster reforzado y estabilizado de 150 g/m², con autoprotección mineral de color gris, tipo monocapa, totalmente adherida al soporte con soplete, previa imprimación con emulsión asfáltica aniónica con cargas tipo EB y resolución de encuentros con paramentos verticales mediante colocación de perfil de chapa de acero galvanizado, banda de refuerzo y banda de terminación. Incluso masilla de poliuretano para el sellado del espacio entre el perfil metálico y el paramento.
Precio: 15.53

| Código | Ud | Descripción | Rendimiento | Precio | Importe |
|---|---|---|---|---|---|
| mt14iea020c | kg | Emulsión asfáltica aniónica con cargas tipo EB, según UNE 104231. | 0.5 | 1.241 | 0.62 |
| mt14lba010c | m² | Lámina de betún modificado con elastómero SBS, LBM(SBS)-30-FP, de 2,5 mm de espesor, masa nominal 5 kg/m², con armadura de fieltro de poliéster no tejido de 160 g/m², de superficie no protegida. Según UNE-EN 13707. | 0.347 | 4.541 | 1.58 |
| mt14lga010ea | m² | Lámina de betún modificado con elastómero SBS, LBM(SBS)-50/G-FP, de 3,5 mm de espesor, masa nominal 5 kg/m², con armadura de fieltro de poliéster reforzado y estabilizado de 150 g/m², con autoprotección mineral de color gris. Según UNE-EN 13707. | 1.35 | 5.19 | 7.01 |
| mt15acc020c | m | Perfil de chapa de acero galvanizado, espesor 0,8 mm, desarrollo 300 mm, y 2 pliegues. | 2 | 1.363 | 2.73 |
| mt15sja020a | Ud | Cartucho de masilla de poliuretano, de 310 cm³. | 0.17 | 6.317 | 1.07 |
| mo029 | h | Oficial 1ª aplicador de láminas impermeabilizantes. | 0.09 | 15 | 1.35 |
| mo067 | h | Ayudante aplicador de láminas impermeabilizantes. | 0.09 | 13 | 1.17 |
|  |  | Total |  |  | 15.53 |

**LVT023** Ud Tirador para puerta de vidrio templado, de acero inoxidable AISI 304, acabado cepillado, de tubo de 38 mm de diámetro,3000 mm de longitud y 1200 mm de distancia entre taladros. Incluso fijaciones.
Precio: 75.73
Tirador para puerta de vidrio templado, de acero inoxidable AISI 304, acabado cepillado, de tubo de 38 mm de diámetro, 3000 mm de longitud y 1200 mm de distancia entre taladros. Incluso fijaciones.

| Código | Ud | Descripción | Rendimiento | Precio | Importe |
|---|---|---|---|---|---|
| mt21vts040V | Ud | Tirador para puerta , de acero inoxidable AISI 304, acabado cepillado, de tubo de 38 mm de diámetro, 1500 mm de longitud y 1200 mm de distancia entre taladros, incluso fijaciones. (material) | 1 | 71.657 | 71.66 |
| mo011 | h | Oficial 1ª montador. | 0.231 | 15 | 3.47 |
| mo080 | h | Ayudante montador. | 0.046 | 13 | 0.60 |
|  |  | Total |  |  | 75.73 |

**LVT023b** Ud Tirador para puerta de vidrio templado, de acero inoxidable AISI 304, acabado cepillado, de tubo de 38 mm de diámetro,3000 mm de longitud y 1200 mm de distancia entre taladros. Incluso fijaciones.
Precio: 75.73
Tirador para puerta de vidrio templado, de acero inoxidable AISI 304, acabado cepillado, de tubo de 38 mm de diámetro, 3000 mm de longitud y 1200 mm de distancia entre taladros. Incluso fijaciones.

| Código | Ud | Descripción | Rendimiento | Precio | Importe |
|---|---|---|---|---|---|
| mt21vts040V | Ud | Tirador para puerta , de acero inoxidable AISI 304, acabado cepillado, de tubo de 38 mm de diámetro, 1500 mm de longitud y 1200 mm de distancia entre taladros, incluso fijaciones. | 1 | 71.657 | 71.66 |
| mo011 | h | Oficial 1ª montador. | 0.231 | 15 | 3.47 |
| mo080 | h | Ayudante montador. | 0.046 | 13 | 0.60 |
|  |  | Total |  |  | 75.73 |

**LVT023c** Ud Tirador para puerta , de acero inoxidable AISI 304, acabado cepillado, de tubo de 38 mm de diámetro,3000 mm de longitud y 1200 mm de distancia entre taladros. Incluso fijaciones.
Precio: 75.73
Tirador para puerta
, de acero inoxidable AISI 304, acabado cepillado, de tubo de 38 mm de diámetro, 3000 mm de longitud y 1200 mm de distancia entre taladros. Incluso fijaciones.

| Código | Ud | Descripción | Rendimiento | Precio | Importe |
|---|---|---|---|---|---|
| mt21vts040V | Ud | Tirador para puerta , de acero inoxidable AISI 304, acabado cepillado, de tubo de 38 mm de diámetro, 1500 mm de longitud y 1200 mm de distancia entre taladros, incluso fijaciones. | 1 | 71.657 | 71.66 |
| mo011 | h | Oficial 1ª montador. | 0.231 | 15 | 3.47 |
| mo080 | h | Ayudante montador. | 0.046 | 13 | 0.60 |
|  |  | Total |  |  | 75.73 |

**LVT023d** Ud Tirador para puerta , de acero inoxidable AISI 304, acabado cepillado, de tubo de 38 mm de diámetro,3000 mm de longitud y 1200 mm de distancia entre taladros. Incluso fijaciones.
Precio: 75.73
Tirador para puerta , de acero inoxidable AISI 304, acabado cepillado, de tubo de 38 mm de diámetro, 3000 mm de longitud y 1200 mm de distancia entre taladros. Incluso fijaciones.

| Código | Ud | Descripción | Rendimiento | Precio | Importe |
|---|---|---|---|---|---|
| mt21vts040V | Ud | Tirador para puerta , de acero inoxidable AISI 304, acabado cepillado, de tubo de 38 mm de diámetro, 1500 mm de longitud y 1200 mm de distancia entre taladros, incluso fijaciones. | 1 | 71.657 | 71.66 |
| mo011 | h | Oficial 1ª montador. | 0.231 | 15 | 3.47 |
| mo080 | h | Ayudante montador. | 0.046 | 13 | 0.60 |
|  |  | Total |  |  | 75.73 |

**RSM022** m² Tarima para exterior, formada por tablas de madera maciza, de ipé, de 28x145x800/2800 mm, sin tratar, para lijado y aceitado en obra; resistencia al deslizamiento clase 3, según CTE DB SU, fijadas con sistema de fijación oculta, sobre rastreles de madera de pino, de 50x38 mm, tratada en autoclave, con clase de uso 4, según UNE-EN 335, separados entre ellos 50 cm y fijados al soporte mediante pelladas de mortero de cemento.
Precio: 44.92

| Código | Ud | Descripción | Rendimiento | Precio | Importe |
|---|---|---|---|---|---|
| mt18mva015c | m | Rastrel de madera de pino, de 50x38 mm, tratada en autoclave, con clase de uso 4 según UNE-EN 335, para apoyo y fijación de las tarimas de exterior. (material) | 2.5 | 1.761 | 4.40 |
| mt18mta030vb | m² | Tablas de madera maciza, de ipé, de 28x145x800/2800 mm, sin tratar, para lijado y aceitado en obra; resistencia al deslizamiento clase 3, según CTE DB SU; incluso accesorios de montaje. Según UNE-EN 13810-1 y UNE-EN 14342. (material) | 1.05 | 30.11 | 31.62 |
| mt18mva021 | Ud | Material auxiliar para colocación de tarima flotante con clips. (material) | 1 | 1.94 | 1.94 |
| mt18acc020 | Ud | Kit de ensamble para tarima exterior, compuesto por clip de acero inoxidable, en forma de omega, para el ensamblaje de las tablas, y tornillo de acero inoxidable, para fijación del clip al rastrel. (material) | 13 | 0.303 | 3.94 |
| mq08war160 | h | Lijadora de aplicación en pavimentos de madera, equipada con rodillos para lija y sistema de aspiración. (maquinaria) | 0.1 | 3.863 | 0.39 |
| mo025 | h | Oficial 1ª instalador de pavimentos de madera. (mano de obra; 26/06/2019) | 0.094 | 15 | 1.41 |
| mo063 | h | Ayudante instalador de pavimentos de madera. (mano de obra; 26/06/2019) | 0.094 | 13 | 1.22 |
|  |  | Total |  |  | 44.92 |

**NAF010** m² Aislamiento térmico por el interior en fachada de doble hoja de fábrica cara vista, formado por panel semirrígido de lana de roca volcánica Fixrock Eco "ROCKWOOL", según UNE-EN 13162, no revestido, de 120 mm de espesor, resistencia térmica 3,2 m²K/W, conductividad térmica 0,036 W/(mK), colocado a tope y fijado con mortero adhesivo Tradimur "GRUPO PUMA". Incluso cinta autoadhesiva para sellado de juntas.
Precio: 17.31

| Código | Ud | Descripción | Rendimiento | Precio | Importe |
|---|---|---|---|---|---|
| mt28mop020d | kg | Mortero hidráulico, Tradimur "GRUPO PUMA", color gris, compuesto de cemento de alta resistencia, áridos seleccionados, aditivos y resinas sintéticas, para la fijación y el revestimiento de paneles de fibra de vidrio y lana de roca en paramentos verticales, tipo GP, según UNE-EN 998-1. (material) | 8 | 0.286 | 2.29 |
| mt16lrw030aji | m² | Panel semirrígido de lana de roca volcánica Fixrock Eco "ROCKWOOL", según UNE-EN 13162, no revestido, de 120 mm de espesor, resistencia térmica 3,2 m²K/W, conductividad térmica 0,036 W/(mK), densidad 30 kg/m³, calor específico 840 J/kgK y factor de resistencia a la difusión del vapor de agua 1,3. (material) | 1.05 | 11.141 | 11.70 |
| mt16aaa030 | m | Cinta autoadhesiva para sellado de juntas. | 0.44 | 0.263 | 0.12 |
| mq06pym010 | h | Mezcladora-bombeadora para morteros y yesos proyectados, de 3 m³/h. | 0.096 | 3 | 0.29 |
| mo054 | h | Oficial 1ª montador de aislamientos. | 0.104 | 15 | 1.56 |
| mo101 | h | Ayudante montador de aislamientos. | 0.104 | 13 | 1.35 |
|  |  | Total |  |  | 17.31 |

**E16AMR010** m2 VIDRIO ARMADO INC.5/6 mm
Precio: 25.66
Acristalamiento con vidrio transparente, armado con malla metálica de retícula cuadrada de 5/6 mm de espesor fijación sobre carpintería con acuñado mediante calzos de apoyo perimetrales y laterales y sellado en frío con silicona incolora tipo Wacker Elastosil 400, incluso cortes de vidrio y colocación de junquillos, según NTE-FVP.

| Código | Ud | Descripción | Rendimiento | Precio | Importe |
|---|---|---|---|---|---|
| O01OB250 | h. | Oficial 1ª vidriería (mano de obra) | 0.327 | 15 | 4.91 |
| P14CR010 | m2 | Vidrio impr.armado inc.5/6 mm (material) | 1.012 | 18.777 | 19.00 |
| P14KW060 | m. | Sellado silicona Sikasil WS-605-S (material) | 3.5 | 0.499 | 1.75 |
|  |  | Total |  |  | 25.66 |

Claves: colocacion, cristal, sellador, incoloro, cuña, translucido, apoyo, silicona, junquillo, perimetro, metal, lateral, malla, vidrio, cuadrado, fijacion, reticula, frio, impreso, corte, carpinteria

**E27MB020** m2 BARNI.MADERA MATE 2 MAN.
Precio: 4.3
Barnizado carpintería de madera interior o exterior con barniz sintético con acabado mate, dos manos.

| Código | Ud | Descripción | Rendimiento | Precio | Importe |
|---|---|---|---|---|---|
| O01OB230 | h. | Oficial 1ª pintura (mano de obra) | 0.118 | 15 | 1.77 |
| O01OB240 | h. | Ayudante pintura (mano de obra) | 0.118 | 13 | 1.53 |
| P25MB050 | l. | Barniz sint.mate. int/ext (material) | 0.25 | 3.899 | 0.97 |
| P25WW220 | ud | Pequeño material (material) | 0.05 | 0.552 | 0.03 |
|  |  | Total |  |  | 4.3 |

Claves: interior, mate, barniz, mano, madero, sintetico, exterior, carpinteria

**E13CS010** ud PRECERCO PINO variablex35 mm.P/1 HOJA
Precio: 1.38
Precerco de pino de variablex35 mm. de escuadrilla, para puertas normalizadas de una hoja, montado, incluso p.p. de medios auxiliares.

| Código | Ud | Descripción | Rendimiento | Precio | Importe |
|---|---|---|---|---|---|
| O01OB160 | h. | Ayudante carpintero | 0.047 | 13 | 0.61 |
| P11PP010 | m. | Precerco de pino 70x35 mm. (material) | 5.3 | 0.146 | 0.77 |
|  |  | Total |  |  | 1.38 |

Claves: auxiliar, norma, pino, hoja, montaje, medio, precerco, puerta

**tubos** kg Acero UNE-EN 10162 S235JRC, en tubos metálicas formadas por piezas simples de perfiles conformados en frío de las series 100x100 -100x50mm, acabado galvanizado, fijadas a las cerchas con uniones soldadas en obra.
Precio: 1.75
Acero UNE-EN 10162 S235JRC, en correas metálicas formadas por piezas simples de perfiles conformados en frío de las series 100x100 -100x80-100x50mm, de 4mm de espesor , con tapa soldada, acabado galvanizado, fijadas a las cerchas con uniones soldadas en obra.

| Código | Ud | Descripción | Rendimiento | Precio | Importe |
|---|---|---|---|---|---|
| mt07ali010a | kg | Acero UNE-EN 10162 S235JRC, para correa formada por pieza simple, en perfiles conformados en frío de las series 100x100 -100x80-100x50mm, de 4mm de espesor, galvanizado, incluso accesorios, tornillería y elementos de anclaje. (material) | 1 | 0.923 | 0.92 |
| mq08sol010 | h | Equipo de oxicorte, con acetileno como combustible y oxígeno como comburente. (maquinaria) | 0.034 | 3 | 0.10 |
| mo047 | h | Oficial 1ª montador de estructura metálica. | 0.032 | 15 | 0.48 |
| mo094 | h | Ayudante montador de estructura metálica. | 0.019 | 13 | 0.25 |
|  |  | Total |  |  | 1.75 |

**A02FA500** M3 HORM. HM-20/P/20/ I CENTRAL (08/02/2008)
Precio: 96.13
M3. Hormigón en masa de resistencia 20/P/20/ I Nmm2, con cemento CEM II/A-P 32,5 R, arena de río y árido rodado tamaño máximo 20 mm., de central para vibrar y consistencia plástica, puesto en obra, con p.p. de mermas y cargas incompletas. Según EHE.

| Código | Ud | Descripción | Rendimiento | Precio | Importe |
|---|---|---|---|---|---|
| U04MA501 | M3 | Hormigón HM-20/P/20/ I central (material; 08/02/2008) | 1 | 96.13 | 96.13 |
|  |  | Total |  |  | 96.13 |

**D02HF105** M3 EXCAV. MECÁN. ZANJAS INSTAL. T.F. (29/10/2001)
Precio: 10.82
M3. Excavación mecánica de zanjas para alojar instalaciones, en terreno de consistencia floja, i/posterior relleno y apisonado de tierra procedente de la excavación y p.p. de costes indirectos.

| Código | Ud | Descripción | Rendimiento | Precio | Importe |
|---|---|---|---|---|---|
| U01AA011 | Hr | Peón ordinario (mano de obra; 29/10/2001) | 0.3 | 12 | 3.60 |
| A03CF005 | Hr | RETROEXCAVADORA S/NEUMÁT 117 CV (08/02/2008) | 0.11 | 62.76 | 6.90 |
| %CI | % | Costes Indirectos | 3 % | 10.50 | 0.32 |
|  |  | Total |  |  | 10.82 |

**LEG015010101P** Ud SERIE PLEXO 55 SUPERFICIE MONOBLOC. Interruptor bipolar GRIS BIC (13/06/2019)
Precio: 5.36

| Código | Ud | Descripción | Rendimiento | Precio | Importe |
|---|---|---|---|---|---|
| LEGR091602 | Ud | PLEXO 55 INTER. BIPOLAR 10A (material) | 1 | 5.361 | 5.36 |
|  |  | Total |  |  | 5.36 |

**LEG015030101P** Ud SERIE PLEXO 55 SUPERFICIE MONOBLOC. TOMA 2P+T LATERAL 16A CON T (13/06/2019)
Precio: 6.91

| Código | Ud | Descripción | Rendimiento | Precio | Importe |
|---|---|---|---|---|---|
| LEGR091641 | Ud | PLEXO 55 TOMA 2P+T LAT. 10/16A (material) | 1 | 6.908 | 6.91 |
|  |  | Total |  |  | 6.91 |

**EHW001b** Ud Anclaje químico estructural realizado en elemento de hormigón de 120 mm de espesor mínimo, sistema SAFEset "HILTI", formado por una perforación de 10 mm de diámetro y 64 mm de profundidad, realizada mediante taladro con martillo percutor y broca, relleno de las dos terceras partes de la perforación con resinas de metacrilato de uretano, modelo HIT-HY 200-A 330/2, aplicada mediante inyección y posterior inserción, mediante un leve movimiento de rotación, de elemento de fijación compuesto por varilla roscada de acero galvanizado, modelo HIT-Z M8x80, de 8 mm de diámetro y 80 mm de longitud, tuerca y arandela.
Precio: 3.2

| Código | Ud | Descripción | Rendimiento | Precio | Importe |
|---|---|---|---|---|---|
| mt26phi010c | Ud | Cartucho bicomponente a base de resinas de metacrilato de uretano, modelo HIT-HY 200-A 330/2 "HILTI", de 0,33 litros, con dos mezcladores y una extensión de mezclador. | 0.01 | 26.771 | 0.27 |
| mt26phi330aa | Ud | Elemento de fijación compuesto por varilla roscada de acero galvanizado, según UNE-EN ISO 898-1, modelo HIT-Z M8x80 "HILTI", de 8 mm de diámetro y 80 mm de longitud, tuerca y arandela, para fijaciones sobre estructuras de hormigón. | 1 | 0.639 | 0.64 |
| mq06eim070 | Ud | Aplicador manual para cartuchos de inyección de resinas, modelo HDM 500 "HILTI". | 0.003 | 60.894 | 0.18 |
| mo020 | h | Oficial 1ª construcción. | 0.074 | 15 | 1.11 |
| mo112 | h | Peón especializado construcción. | 0.074 | 12 | 0.89 |
| % | % | Medios Auxiliares | 2 % | 3.09 | 0.06 |
| %CI | % | Costes Indirectos | 1.5 % | 3.15 | 0.05 |
|  |  | Total |  |  | 3.2 |

**A03CF005** Hr RETROEXCAVADORA S/NEUMÁT 117 CV (08/02/2008)
Precio: 62.76
Hr. Retroexcavadora sobre neumáticos con una potencia de 117 CV (159Kw), con una cuchara de balancín medio de capacidad 1.000 lts y un peso total de 3.880 Kg de la casa Akerman ó similar, alcance máximo 9,5 mts, altura máxima de descarga 8,8 mts,, profundidad máxima de excavación vertical en ángulo de 45º de 0,5 mts, profundidad máxima de excavación vertical 4,2 mts, fuerza de arranque en los dientes de la cuchara 149 Kn, fuerza de penetración en los dientes de la cuchara 81 Kn., longitud de transporte 9 mts, altura mínima de transporte 3,25 mts, longitud de brazo 5,25 mts, i/ colocación y retirada del lugar de las obras.

| Código | Ud | Descripción | Rendimiento | Precio | Importe |
|---|---|---|---|---|---|
| U02FK001 | Hr | Retroexcavadora (maquinaria; 08/02/2008) | 1 | 28 | 28.00 |
| U%10 | % | Amortización y otros gastos (08/02/2008) | 10 % | 28.00 | 2.80 |
| U01AA015 | Hr | Maquinista o conductor (mano de obra; 08/02/2008) | 1 | 15 | 15.00 |
| U02SW001 | Lt | Gasóleo A (08/02/2008) | 16 | 1.06 | 16.96 |
|  |  | Total |  |  | 62.76 |

## Recursos

**Cerradura01** ud Cerradura tipo 2230PA antipánico
Serie 2230PA
» Cerradura antipánico compatible con barras antipánico
» Certificada de acuerdo a la norma UNE - EN 1125
» Función antipánico tipo B, nueca partida.
Características
» Entradas de 30 y 35mm
» Tres puntos de cierre frontales
» Frente y cerradero de acero inoxidable
» Cerradero único de acero inoxidable, alto 1800mm
» Medidas de cajeados iguales a las series estándar 2230PE

**O01OB160** h. Ayudante carpintero
Claves: ayudante, carpintero

**P11PD020** m. Cerco iroko s/tabiqueria 35xvariablemm
Claves: directo, cerco, melis

**P11PR040** m. Galce de iroko 70x30 mm
Claves: galce, sapely

**P11TL010** m. Tapajunt. liso iroko 90x10
Claves: pino, melis

**P11CA020** ud P.paso doble vidriera de 0.925+0.35 formada por puerta de paso ciega normalizada
Claves: melamina, paso, pino

**P11RB040** ud Pernio oculto ac. inox. 80/95 mm. codillo
Claves: codo, laton, pernio

**P11RP060** ud Manilla ac. inox.mate con escudo 20x20c/cerrad
Claves: brillo, pomo, laton

**P11RW030** ud Pasador ac. inox. 100/250 mm
Claves: laton, pasador

**OCULO** UD Oculo para puerta de paso con vidrio laminar armado
Oculo para puerta de paso.

**P13IT010** ml U 20x15 acero inox mate
Claves: acero, tapa, inoxidable, estructura

**P13CV090** m. sistema SF-RA300 o equivalente
Claves: carril, chapa, galvanizar

**antipilladedos1** ud Elmento antipilladedos tipò VP40
Anti pilla dedos Juntas de aislamiento adaptable a todas las puertas batientes. * Compuesto por una junta de goma negra lisa brillante de 64 mm. deancho subministrada en rollos de 25 metros + 2 monturas de aluminioanodizado plata (V) en barras de 2500 mm.

**1** ud UNIDAD VENTILACION
Unidad de ventiulación fabricada en acero galvanizado con aislamiento térmico y acústico clase M1, a transmisión con un ventilador de simple oido capaz de transoportar aire 400º/2h y motor de 5,5 cv trifásico IP-55 clase térmica F con 13.100 m3/h de capacidad de aspiración, soportado sobre silent blocks. Instalado probado y funcionando.

**P01UA900** kg Resina epoxi
Claves: epoxi, resina

**P01UJ050** m. Sellado espuma-poliuretano y sellado silicona e=20 mm
Claves: sellador, poliuretano

**P11PP010** m. Precerco de pino 70x35 mm
Claves: precerco, pino

**P14CR010** m2 Vidrio impr.armado inc.5/6 mm
Claves: vidrio

**P25MB050** l. Barniz sint.mate. int/ext
Claves: mate, barniz
